# Proyecto colectores e impulsiones EDAR Montaña Reverón AR1

- Propiedad del archivo: SOFT S.A.
- Formato: FIEBDC-3/2002
- Programa: Presto 8.8
- Fecha de los precios: 27/06/2017
- Divisa: EUR
- Costes indirectos: 6 %
- Código: 1614_P (15/11/1998)
Importe: 60137679.82
Relación comercial: 000, 52023416.6, 001, 002, 0

## 1 COLECTORES MEDIANÍAS ARONA-ESTE (15/11/1998)
Importe: 10220561.76

### 1C01 COLECTORES GRAVEDAD (15/11/1998)
Importe: 5857110.93

#### 1S.01.01 COLECTOR GENERAL ARONA-ESTE (AR2) (15/11/1998)
Importe: 2555264.44

##### 1S.01.01.01 DEMOLICIONES Y MOVIMIENTO DE TIERRAS (15/11/1998)
Importe: 777682.16

**301.000** m² (cm) Fresado pavimento asfáltico (30/10/2006)
9264.44 m² × 0.4 (0.42 con costes indirectos) = 3891.06
Fresado de pavimento asfaltico de 1 cm de espesor, incluso carga de material y transporte a vertedero.

| Código | Ud | Descripción | Rendimiento | Precio | Importe |
|---|---|---|---|---|---|
| MAQ.FRE001 | h | Fresadora (maquinaria; 30/10/2006) | 0.009 | 38 | 0.34 |
| MAQ.CAM015 | h | Camión basculante 15 Tm. (maquinaria) | 0.001 | 33.9 | 0.03 |
| MAT.AGU001 | m³ | Agua (material; 16/09/2011) | 0.02 | 0.63 | 0.01 |
| MO.PEO001 | h | Peón (mano de obra; 01/03/2021) | 0.001 | 14.98 | 0.01 |
| %.AUX003 | % | Medios auxiliares y resto de obra | 3 % | 0.39 | 0.01 |
|  |  | Total |  |  | 0.4 |

| Medición | Uds. | Largo | Ancho | Parcial |
|---|---|---|---|---|
| 0+000 - 2+486 | 2 | 2486 | 1 | 4972.000 |
| 2+491 - 2+500 | 2 | 9 | 1 | 18.000 |
| 2+505 - 3+653 | 2 | 1148 | 1 | 2296.000 |
| 3+666 - 4+651 | 2 | 985 | 1 | 1970.000 |
| 6+133 - 6+555 | 2 | 4.22 | 1 | 8.440 |
| Subtotal |  |  |  | 9264.440 |
| Total |  |  |  | 9264.44 |

**301.010** m² Demolición de firme asfáltico existente (01/01/2010)
6584.87 m² × 15.04 (15.94 con costes indirectos) = 104962.83
Demolición de firme asfáltico existente por medios mecánicos, hasta 20 cm de espesor, incluso corte con radial y transporte de productos a central para reutilización o a vertedero autorizado.

| Código | Ud | Descripción | Rendimiento | Precio | Importe |
|---|---|---|---|---|---|
| MAQ.RET001 | h | Retroexcavadora con martillo rompedor (maquinaria; 13/10/2011) | 0.03 | 73.52 | 2.21 |
| MAQ.RET002 | h | Retrocargadora neumáticos 50 CV (maquinaria; 01/01/2010) | 0.03 | 29.02 | 0.87 |
| MO04MQ04 | h | Maquinista (mano de obra; 15/09/2021) | 0.06 | 15.59 | 0.94 |
| MAQ.RAD001 | h | Máquina corte pavimento (maquinaria; 01/03/2021) | 0.1 | 37.35 | 3.74 |
| MAQ.CAM015 | h | Camión basculante 15 Tm. | 0.1 | 33.9 | 3.39 |
| MO.ESP001 | h | Conductor camión más de 7.500 Kg (mano de obra; 01/03/2021) | 0.1 | 15.75 | 1.58 |
| MO.OFI001 | h | Oficial 1ª (mano de obra; 01/03/2021) | 0.12 | 15.59 | 1.87 |
| %.AUX003 | % | Medios auxiliares y resto de obra | 3 % | 14.60 | 0.44 |
|  |  | Total |  |  | 15.04 |

| Medición | Uds. | Largo | Ancho | Parcial |
|---|---|---|---|---|
| 0+000 - 2+486 | 1 | 2486 | 1.4 | 3480.400 |
| 2+491 - 2+500 | 1 | 9 | 1.4 | 12.600 |
| 2+505 - 3+653 | 1 | 1148 | 1.4 | 1607.200 |
| 3+666 - 4+651 | 1 | 985 | 1.5 | 1477.500 |
| 6+133 - 6+555 | 1 | 4.22 | 1.7 | 7.174 |
| Subtotal |  |  |  | 6584.874 |
| Total |  |  |  | 6584.87 |

**301.009** m² Demolición de pavimento de acera (14/08/2013)
32.2 m² × 88.8 (94.13 con costes indirectos) = 3030.99
Demolición de pavimento de acera existente, de hormigón o losetas, por medios mecánicos o manuales hasta un espesor de 30 cm, incluso parte proporcional de retirada de bordillo y transporte de productos a vertedero autorizado.

| Código | Ud | Descripción | Rendimiento | Precio | Importe |
|---|---|---|---|---|---|
| MAQ.COMP002 | h | Compresor neumático 2 martillos (maquinaria; 14/08/2013) | 1 | 10.66 | 10.66 |
| MAQ.RET003 | h | Retroexcavadora s/neumáticos (maquinaria; 14/08/2013) | 0.1 | 47.49 | 4.75 |
| MO04MQ04 | h | Maquinista | 0.1 | 15.59 | 1.56 |
| MAQ.CAM007 | h | Camión volquete 3 ejes 16 tn (maquinaria; 02/09/2016) | 0.5 | 32.83 | 16.42 |
| MO.ESP001 | h | Conductor camión más de 7.500 Kg | 0.5 | 15.75 | 7.88 |
| MO.PEO001 | h | Peón | 3 | 14.98 | 44.94 |
| %.AUX003 | % | Medios auxiliares y resto de obra | 3 % | 86.21 | 2.59 |
|  |  | Total |  |  | 88.8 |

| Medición | Uds. | Largo | Ancho | Parcial |
|---|---|---|---|---|
| 2+486 - 2+491 | 1 | 5 | 1.4 | 7.000 |
| 2+500 - 2+505 | 1 | 5 | 1.4 | 7.000 |
| 3+653 - 3+666 | 1 | 13 | 1.4 | 18.200 |
| Subtotal |  |  |  | 32.200 |
| Total |  |  |  | 32.2 |

**321.100** m³ Excavación en zanjas y pozos por medios mecánicos, en cualquier (19/11/1998)
19501.5 m³ × 10.11 (10.72 con costes indirectos) = 209056.08
Excavación en zanjas y pozos en cualquier clase de terreno, incluso roca, por medios mecánicos. Incluye refino de fondo de excavación, agotamiento, transporte de materiales para utilización dentro de la obra y/o retirada a vertedero incluyendo canón.

| Código | Ud | Descripción | Rendimiento | Precio | Importe |
|---|---|---|---|---|---|
| MAQ.RET006 | h | Retroexcavadora c/cuchara (maquinaria; 19/11/1998) | 0.07 | 72.24 | 5.06 |
| MO04MQ04 | h | Maquinista | 0.06 | 15.59 | 0.94 |
| MAQ.CAM020 | h | Camión de 20 tn (maquinaria; 19/11/1998) | 0.06 | 34.77 | 2.09 |
| MO.ESP001 | h | Conductor camión más de 7.500 Kg | 0.06 | 15.75 | 0.95 |
| MO.OFI001 | h | Oficial 1ª | 0.05 | 15.59 | 0.78 |
| %.AUX003 | % | Medios auxiliares y resto de obra | 3 % | 9.82 | 0.29 |
|  |  | Total |  |  | 10.11 |

| Medición | Uds. | Largo | Parcial |
|---|---|---|---|
| Según medición auxiliar | 1 | 19501.5 | 19501.500 |
| Total |  |  | 19501.5 |

**332.300** m³ Relleno con arena basáltica
6763.1 m³ × 14.14 (14.99 con costes indirectos) = 101378.87
Relleno con arena basáltica para asiento y tapado de tuberías. Incluye suministro, transporte a lugar de empleo, relleno, extendido, compactado y medios auxiliares. Totalmente terminado.

| Código | Ud | Descripción | Rendimiento | Precio | Importe |
|---|---|---|---|---|---|
| MAT.AREN002 | m3 | Arena para lecho de tubos (material; 09/01/2018) | 1 | 11.64 | 11.64 |
| MO.OFI001 | h | Oficial 1ª | 0.066 | 15.59 | 1.03 |
| MO.PEO001 | h | Peón | 0.071 | 14.98 | 1.06 |
| %.AUX003 | % | Medios auxiliares y resto de obra | 3 % | 13.73 | 0.41 |
|  |  | Total |  |  | 14.14 |

| Medición | Uds. | Largo | Parcial |
|---|---|---|---|
| Según medición auxiliar | 1 | 6763.1 | 6763.100 |
| Total |  |  | 6763.1 |

**332.350** m³ Relleno con material seleccionado procedente de préstamo (01/01/2010)
1818.26 m³ × 12.4 (13.14 con costes indirectos) = 23891.94
Suministro, transporte, extendido en relleno y compactado con material seleccionado según PG-3 procedentes de préstamo , extendidas por tongadas de <30 cm. Incluso humectación y compactación al 95% de PM. Totalmente terminado.

| Código | Ud | Descripción | Rendimiento | Precio | Importe |
|---|---|---|---|---|---|
| MAQ.CIS001 | h | Cisterna agua s/camión 10.000 l (maquinaria; 01/01/2010) | 0.02 | 32.76 | 0.66 |
| MO.ESP001 | h | Conductor camión más de 7.500 Kg | 0.02 | 15.75 | 0.32 |
| MAQ.RET002 | h | Retrocargadora neumáticos 50 CV | 0.02 | 29.02 | 0.58 |
| MAQ.ROD800 | h | Rodillo vibrante manual tándem 800 kg (maquinaria; 01/01/2010) | 0.15 | 6.35 | 0.95 |
| MO04MQ04 | h | Maquinista | 0.17 | 15.59 | 2.65 |
| MAT.SELEC100 | m³ | Material seleccionado préstamo (material; 01/10/2010) | 1 | 5.16 | 5.16 |
| MO.PEO001 | h | Peón | 0.115 | 14.98 | 1.72 |
| %.AUX003 | % | Medios auxiliares y resto de obra | 3 % | 12.04 | 0.36 |
|  |  | Total |  |  | 12.4 |

| Medición | Uds. | Largo | Parcial |
|---|---|---|---|
| Según medición auxiliar | 0.25 | 7273.05 | 1818.263 |
| Total |  |  | 1818.26 |

**332.351** m³ Relleno con material seleccionado de excavación (01/01/2010)
5454.79 m³ × 12.43 (13.18 con costes indirectos) = 71894.13
Selección de material, transporte, extendido en relleno y compactado con material seleccionado según PG-3 procedente de excavación, extendidas por tongadas de <30 cm. Incluso humectación y compactación al 95% de PM. Totalmente terminado.

| Código | Ud | Descripción | Rendimiento | Precio | Importe |
|---|---|---|---|---|---|
| MAQ.CIS001 | h | Cisterna agua s/camión 10.000 l | 0.02 | 32.76 | 0.66 |
| MO.ESP001 | h | Conductor camión más de 7.500 Kg | 0.02 | 15.75 | 0.32 |
| MAQ.RET002 | h | Retrocargadora neumáticos 50 CV | 0.02 | 29.02 | 0.58 |
| MAQ.ROD800 | h | Rodillo vibrante manual tándem 800 kg | 0.2 | 6.35 | 1.27 |
| MO04MQ04 | h | Maquinista | 0.4 | 15.59 | 6.24 |
| MO.PEO001 | h | Peón | 0.2 | 14.98 | 3.00 |
| %.AUX003 | % | Medios auxiliares y resto de obra | 3 % | 12.07 | 0.36 |
|  |  | Total |  |  | 12.43 |

| Medición | Uds. | Largo | Parcial |
|---|---|---|---|
| Según medición auxiliar | 0.75 | 7273.05 | 5454.788 |
| Total |  |  | 5454.79 |

**350.100** m² Entibación (13/10/2011)
13710.7 m² × 17.67 (18.73 con costes indirectos) = 256801.41
Apuntalamiento y entibación cuajada para una protección del 100 %, mediante módulos metálicos, compuesta por paneles de chapa de acero y codales extensibles, en zanjas, de hasta 10 m de profundidad y de hasta 3 de anchura. Amoritizables los módulos metálicos en 200 usos.

| Código | Ud | Descripción | Rendimiento | Precio | Importe |
|---|---|---|---|---|---|
| MAT.CHA001 | m² | Módulo metálico entibación (paneles chapa y codales extensibles) (material; 25/08/2020) | 0.005 | 341.37 | 1.71 |
| MAQ.RET001 | h | Retroexcavadora con martillo rompedor | 0.118 | 73.52 | 8.68 |
| MO04MQ04 | h | Maquinista | 0.118 | 15.59 | 1.84 |
| MO.OFI001 | h | Oficial 1ª | 0.108 | 15.59 | 1.68 |
| MO.PEO001 | h | Peón | 0.216 | 14.98 | 3.24 |
| %.AUX003 | % | Medios auxiliares y resto de obra | 3 % | 17.15 | 0.51 |
|  |  | Total |  |  | 17.67 |

| Medición | Uds. | Largo | Parcial |
|---|---|---|---|
| Según medición auxiliar | 1 | 13710.7 | 13710.700 |
| Total |  |  | 13710.7 |

**720.017.TR** ud Trasplante Phoenix canariensis 2-4 m tronco, en alcorque (05/12/2008)
2 ud × 623.38 (660.78 con costes indirectos) = 1321.56
Trasplante de Palmera Canaria (Phoenix canariensis) de altura de tronco entre 2 y 4 m, ubicada en alcorque, realizada con medios manuales y mecánicos, incluso poda de acondicionamiento, protección del cepellón, nueva plantación en zona de vivero, incluso atado de hojas y traslado, en su caso, a otra ubicación dentro del municipio, según indicaciones de la Dirección Facultativa, o bien mantenimiento en vivero de la propia obra, así como traslado de restos vegetales a vertedero autorizado.

| Código | Ud | Descripción | Rendimiento | Precio | Importe |
|---|---|---|---|---|---|
| MO.OFI001 | h | Oficial 1ª | 3.7 | 15.59 | 57.68 |
| MO.PEO001 | h | Peón | 3.7 | 14.98 | 55.43 |
| MAQ.RET008 | h | Retroexcavadora-cargadora 95 HP (sin maquinista) (maquinaria; 19/02/2013) | 3.5 | 45.44 | 159.04 |
| MQCAMG003 | h | Camión grúa 10 tn (sin maquinista) (maquinaria; 18/08/2018) | 2 | 31.5 | 63.00 |
| MO04MQ04 | h | Maquinista | 5.5 | 15.59 | 85.75 |
| MATJAR910 | ud | Turba en paca de 250 l (material; 16/08/2018) | 3 | 16 | 48.00 |
| MATJAR911 | ud | Fijaciones, sujeciones, arpillados, tensores (material; 05/12/2008) | 2 | 32 | 64.00 |
| MATJAR907 | m | Arpillado-cañizo de 2 m de ancho (material; 16/08/2018) | 5 | 4.8 | 24.00 |
| MATJAR912 | ud | Tratamiento enraizante-bioestimulante de especies a trasplantar (material; 05/12/2008) | 1 | 12 | 12.00 |
| MATJAR913 | ud | Tratamiento fungicida en especies a trasplantar (material; 05/12/2008) | 2 | 18 | 36.00 |
| MAT.AGU001 | m³ | Agua | 0.5 | 0.63 | 0.32 |
| %.AUX003 | % | Medios auxiliares y resto de obra | 3 % | 605.22 | 18.16 |
|  |  | Total |  |  | 623.38 |

**720.010.TR** ud Trasplante árbol 2-4 m, en alcorque (15/11/1998)
3 ud × 457.01 (484.43 con costes indirectos) = 1453.29
Trasplante de árbol de altura entre 2 y 4 m, ubicado en alcorque, realizado con medios manuales y mecánicos, incluso poda de acondicionamiento, protección de cepellón, nueva plantación en zona de vivero, atado de hojas y traslado, en su caso, a otra ubicación dentro del municipio, según indicaciones de la Dirección Facultativa o bien mantenimiento en vivero de la propia obra, así como traslado de restos vegetales a vertedero autorizado.

| Código | Ud | Descripción | Rendimiento | Precio | Importe |
|---|---|---|---|---|---|
| MO.OFI001 | h | Oficial 1ª | 2.6 | 15.59 | 40.53 |
| MO.PEO001 | h | Peón | 2.6 | 14.98 | 38.95 |
| MAQ.RET008 | h | Retroexcavadora-cargadora 95 HP (sin maquinista) | 2.5 | 45.44 | 113.60 |
| MQCAMG001 | h | Camión grúa 3 tn (sin maquinista) (maquinaria; 15/11/1998) | 1.5 | 29.4 | 44.10 |
| MO04MQ04 | h | Maquinista | 4 | 15.59 | 62.36 |
| MATJAR910 | ud | Turba en paca de 250 l | 2 | 16 | 32.00 |
| MATJAR911 | ud | Fijaciones, sujeciones, arpillados, tensores | 2 | 32 | 64.00 |
| MATJAR912 | ud | Tratamiento enraizante | 1 | 12 | 12.00 |
| MATJAR913 | ud | Tratamiento fungicida | 2 | 18 | 36.00 |
| MAT.AGU001 | m³ | Agua | 0.25 | 0.63 | 0.16 |
| %.AUX003 | % | Medios auxiliares y resto de obra | 3 % | 443.70 | 13.31 |
|  |  | Total |  |  | 457.01 |

| Medición | Uds. | Parcial |
|---|---|---|
| Traplante | 3 | 3.000 |
| Total |  | 3 |

##### 1S.01.01.02 COLECTOR (19/11/1998)
Importe: 1004738.31

**415.400** m Tubería PVC corrugada DN 400 mm SN-8 (13/10/2011)
3641 m × 63.88 (67.71 con costes indirectos) = 246532.11
Suministro e instalación de tubería de PVC de saneamiento corrugada exterior y lisa interior de DN 400 mm, color teja, SN 8 kN/m² con unión por copa mediante junta elástica. Incluye lubricante para las juntas, piezas especiales, codos, derivaciones, acometidas, entronques etc. Incluso cinta de señalización, transporte, medios auxiliares, colocación y comprobación de estanqueidad según guía técnica del CEDEX. Según especificación técnica del Pliego.

| Código | Ud | Descripción | Rendimiento | Precio | Importe |
|---|---|---|---|---|---|
| MAT.PVCSN840 | m | Tubería saneamiento PVC doble pared SN8 ø400 mm (material; 01/03/2021) | 1 | 47.91 | 47.91 |
| %.PP0015 | % | Piezas especiales (19/09/2013) | 1.5 % | 47.91 | 0.72 |
| MAT.SEÑALIZAC | m | Cinta señalización (material; 01/03/2021) | 1 | 0.25 | 0.25 |
| MAQ.GRU100 | h | Camión grúa 1.500 kg. Accesorios, mantenimiento y conductor. (maquinaria; 13/10/2011) | 0.017 | 37.44 | 0.64 |
| MO.ESP002 | h | Conductor camión hasta 7.500 Kg (mano de obra; 01/03/2021) | 0.017 | 15.59 | 0.27 |
| MO.OFI001 | h | Oficial 1ª | 0.4 | 15.59 | 6.24 |
| MO.PEO001 | h | Peón | 0.4 | 14.98 | 5.99 |
| %.AUX003 | % | Medios auxiliares y resto de obra | 3 % | 62.02 | 1.86 |
|  |  | Total |  |  | 63.88 |

| Medición | Uds. | Largo | Parcial |
|---|---|---|---|
| P.K. 0+025 - 3+666 | 1 | 3641 | 3641.000 |
| Total |  |  | 3641 |

**415.500** m Tubería PVC corrugada DN 500 mm SN-8 (13/10/2011)
1802 m × 100.31 (106.33 con costes indirectos) = 191606.66
Suministro e instalación de tubería de PVC de saneamiento corrugada exterior y lisa interior de DN500 mm, color teja, SN 8 kN/m² con unión por copa mediante junta elástica. Incluye lubricante para las juntas, piezas especiales, codos, derivaciones, acometidas, entronques etc. Incluso cinta de señalización, transporte, medios auxiliares, colocación y comprobación de estanqueidad según guía técnica del CEDEX. Según especificación técnica del Pliego.

| Código | Ud | Descripción | Rendimiento | Precio | Importe |
|---|---|---|---|---|---|
| MAT.PVCSN850 | m | Tubería saneamiento PVC doble pared SN8 ø500 mm (material; 01/03/2021) | 1 | 82.75 | 82.75 |
| MAT.SEÑALIZAC | m | Cinta señalización | 1 | 0.25 | 0.25 |
| %.PP0015 | % | Piezas especiales | 1.5 % | 83.00 | 1.25 |
| MAQ.GRU100 | h | Camión grúa 1.500 kg. | 0.017 | 37.44 | 0.64 |
| MO.ESP002 | h | Conductor camión hasta 7.500 Kg | 0.017 | 15.59 | 0.27 |
| MO.OFI001 | h | Oficial 1ª | 0.4 | 15.59 | 6.24 |
| MO.PEO001 | h | Peón | 0.4 | 14.98 | 5.99 |
| %.AUX003 | % | Medios auxiliares y resto de obra | 3 % | 97.39 | 2.92 |
|  |  | Total |  |  | 100.31 |

| Medición | Uds. | Largo | Parcial |
|---|---|---|---|
| P.K. 0+000 - 0+025 | 1 | 25 | 25.000 |
| P.K. 3+666 - 5+443 | 1 | 1777 | 1777.000 |
| Subtotal |  |  | 1802.000 |
| Total |  |  | 1802 |

**415.630** m Tubería PVC corrugada DN 630 mm SN-8 (13/10/2011)
1741 m × 155.12 (164.43 con costes indirectos) = 286272.63
Suministro e instalación de tubería de PVC de saneamiento corrugada exterior y lisa interior de DN 630 mm, color teja, SN 8 kN/m² con unión por copa mediante junta elástica. Incluye lubricante para las juntas, piezas especiales, codos, derivaciones, acometidas, entronques etc. Incluso cinta de señalización, transporte, medios auxiliares, colocación y comprobación de estanqueidad según guía técnica del CEDEX. Según especificación técnica del Pliego.

| Código | Ud | Descripción | Rendimiento | Precio | Importe |
|---|---|---|---|---|---|
| MAT.PVCSN863 | m | Tubería saneamiento PVC doble pared SN8 ø630 mm (material; 01/03/2021) | 1 | 135.18 | 135.18 |
| MAT.SEÑALIZAC | m | Cinta señalización | 1 | 0.25 | 0.25 |
| %.PP0015 | % | Piezas especiales | 1.5 % | 135.43 | 2.03 |
| MAQ.GRU100 | h | Camión grúa 1.500 kg. | 0.017 | 37.44 | 0.64 |
| MO.ESP002 | h | Conductor camión hasta 7.500 Kg | 0.017 | 15.59 | 0.27 |
| MO.OFI001 | h | Oficial 1ª | 0.4 | 15.59 | 6.24 |
| MO.PEO001 | h | Peón | 0.4 | 14.98 | 5.99 |
| %.AUX003 | % | Medios auxiliares y resto de obra | 3 % | 150.60 | 4.52 |
|  |  | Total |  |  | 155.12 |

| Medición | Uds. | Largo | Parcial |
|---|---|---|---|
| P.K. 5+4443 - 7+184 | 1 | 1741 | 1741.000 |
| Total |  |  | 1741 |

**410.402** ud Pozo registro mixto Tipo I ø1.200 mm h < 2 m (19/11/1998)
122 ud × 941.72 (998.22 con costes indirectos) = 121782.84
Pozo de registro prefabricado en hormigón armado DN 1.200 mm de hasta 2,00 m de altura, con fondo acanalado impermeabilizado con material plástico y conexiones integradas y estancas. Formado por una base de pozo de DN 1.500 mm y altura 1040 mm, impermeabilizada con canales en cualquier dirección de diámetros 400/500 mm según conexiones; aros de DN 1.200 mm y altura variable, cono de reducción de DN 1.200 mm a DN 600 mm, espesor de paredes 15 cm, incluyendo cortes y recrecidos para llegar a la altura precisa, incluso juntas de butileno para garantizar la estanqueidad, pates en el cuerpo del pozo, medios auxiliares, transporte, colocación y comprobación de estanqueidad según guía técnica del CEDEX. Completamente ejecutado, colocado y probado.

| Código | Ud | Descripción | Rendimiento | Precio | Importe |
|---|---|---|---|---|---|
| MAT.POZOREG | m | Pozo registro prefabricado ø1.200 (material; 26/08/2020) | 2 | 286.91 | 573.82 |
| AUX.MOR106 | m³ | Mortero de cemento 1:6 (material; 19/11/1998) | 0.2 | 64.56 | 12.91 |
| AUX.RELL001 | m³ | Relleno zanjas excavación (material; 19/11/1998) | 5 | 4.1 | 20.50 |
| AUX.HORA025 | m³ | Hormigón HA-25 de central (material; 19/11/1998) | 0.5 | 64.11 | 32.06 |
| AUX.HORA030 | m³ | Hormigón HA-30 de central (material; 08/06/2000) | 1 | 115.04 | 115.04 |
| AUX.ENCOF50 | m² | Encofrado curvo soleras (material; 19/11/1998) | 0.621 | 11.4 | 7.08 |
| MAT.PATEPROP | ud | Pate de polipropileno con alma de acero (material; 09/01/2018) | 7 | 8.87 | 62.09 |
| MO.OFI001 | h | Oficial 1ª | 1 | 15.59 | 15.59 |
| MO.PEO100 | h | Peón especializado (mano de obra; 01/03/2021) | 2 | 15.13 | 30.26 |
| MO.PEO001 | h | Peón | 3 | 14.98 | 44.94 |
| %.AUX003 | % | Medios auxiliares y resto de obra | 3 % | 914.29 | 27.43 |
|  |  | Total |  |  | 941.72 |

**410.404** ud Pozo registro mixto Tipo I ø1.200 mm 2 < h < 4 m (19/11/1998)
49 ud × 1230.49 (1304.32 con costes indirectos) = 63911.68
Pozo de registro prefabricado en hormigón armado DN 1.200 mm con altura comprendida entre 2,00 y 4,00 m, con fondo acanalado impermeabilizado con material plástico y conexiones integradas y estancas. Formado por una base de pozo de DN 1.500 mm y altura 1040 mm, impermeabilizada con canales en cualquier dirección de diámetros 400/500 mm según conexiones; aros de DN 1.200 mm y altura variable, cono de reducción de DN 1.200 mm a DN 600 mm, espesor de paredes 15 cm, incluyendo cortes y recrecidos para llegar a la altura precisa, incluso juntas de butileno para garantizar la estanqueidad, pates en el cuerpo del pozo, medios auxiliares, transporte, colocación y comprobación de estanqueidad según guía técnica del CEDEX. Completamente ejecutado, colocado y probado.

| Código | Ud | Descripción | Rendimiento | Precio | Importe |
|---|---|---|---|---|---|
| MAT.POZOREG | m | Pozo registro prefabricado ø1.200 | 2.5 | 286.91 | 717.28 |
| AUX.MOR106 | m³ | Mortero de cemento 1:6 | 0.5 | 64.56 | 32.28 |
| AUX.RELL001 | m³ | Relleno zanjas excavación | 8.826 | 4.1 | 36.19 |
| AUX.HORA025 | m³ | Hormigón HA-25 de central | 0.75 | 64.11 | 48.08 |
| AUX.HORA030 | m³ | Hormigón HA-30 de central | 1.4 | 115.04 | 161.06 |
| AUX.ENCOF50 | m² | Encofrado curvo soleras | 1 | 11.4 | 11.40 |
| MAT.PATEPROP | ud | Pate de polipropileno con alma de acero | 11 | 8.87 | 97.57 |
| MO.OFI001 | h | Oficial 1ª | 1 | 15.59 | 15.59 |
| MO.PEO100 | h | Peón especializado | 2 | 15.13 | 30.26 |
| MO.PEO001 | h | Peón | 3 | 14.98 | 44.94 |
| %.AUX003 | % | Medios auxiliares y resto de obra | 3 % | 1194.65 | 35.84 |
|  |  | Total |  |  | 1230.49 |

**410.406** ud Pozo registro mixto Tipo I ø1.200 mm 4 < h < 6 m (19/11/1998)
12 ud × 2033.23 (2155.22 con costes indirectos) = 25862.64
Pozo de registro prefabricado en hormigón armado DN 1.200 mm con altura comprendida entre 4,00 y 6,00 m, con fondo acanalado impermeabilizado con material plástico y conexiones integradas y estancas. Formado por una base de pozo de DN 1.500 mm y altura 1040 mm, impermeabilizada con canales en cualquier dirección de diámetros 400/500 mm según conexiones; aros de DN 1.200 mm y altura variable, cono de reducción de DN 1.200 mm a DN 600 mm, espesor de paredes 15 cm, incluyendo cortes y recrecidos para llegar a la altura precisa, incluso juntas de butileno para garantizar la estanqueidad, pates en el cuerpo del pozo, medios auxiliares, transporte, colocación y comprobación de estanqueidad según guía técnica del CEDEX. Completamente ejecutado, colocado y probado.

| Código | Ud | Descripción | Rendimiento | Precio | Importe |
|---|---|---|---|---|---|
| MAT.POZOREG | m | Pozo registro prefabricado ø1.200 | 5 | 286.91 | 1434.55 |
| AUX.MOR106 | m³ | Mortero de cemento 1:6 | 0.5 | 64.56 | 32.28 |
| AUX.RELL001 | m³ | Relleno zanjas excavación | 8.826 | 4.1 | 36.19 |
| AUX.HORA025 | m³ | Hormigón HA-25 de central | 0.75 | 64.11 | 48.08 |
| AUX.HORA030 | m³ | Hormigón HA-30 de central | 1.4 | 115.04 | 161.06 |
| AUX.ENCOF50 | m² | Encofrado curvo soleras | 1 | 11.4 | 11.40 |
| MAT.PATEPROP | ud | Pate de polipropileno con alma de acero | 18 | 8.87 | 159.66 |
| MO.OFI001 | h | Oficial 1ª | 1 | 15.59 | 15.59 |
| MO.PEO100 | h | Peón especializado | 2 | 15.13 | 30.26 |
| MO.PEO001 | h | Peón | 3 | 14.98 | 44.94 |
| %.AUX003 | % | Medios auxiliares y resto de obra | 3 % | 1974.01 | 59.22 |
|  |  | Total |  |  | 2033.23 |

**410.408** ud Pozo registro Tipo I ø1.200 mm 6 < h < 8 m (19/11/1998)
1 ud × 2686.89 (2848.1 con costes indirectos) = 2848.10
Pozo de registro prefabricado en hormigón armado DN 1.200 mm con altura comprendida entre 6,00 y 8,00 m, con fondo acanalado impermeabilizado con material plástico y conexiones integradas y estancas. Formado por una base de pozo de DN 1.500 mm y altura 1040 mm, impermeabilizada con canales en cualquier dirección de diámetros 400/500 mm según conexiones; aros de DN 1.200 mm y altura variable, cono de reducción de DN 1.200 mm a DN 600 mm, espesor de paredes 15 cm, incluyendo cortes y recrecidos para llegar a la altura precisa, incluso juntas de butileno para garantizar la estanqueidad, pates en el cuerpo del pozo, medios auxiliares, transporte, colocación y comprobación de estanqueidad según guía técnica del CEDEX. Completamente ejecutado, colocado y probado.

| Código | Ud | Descripción | Rendimiento | Precio | Importe |
|---|---|---|---|---|---|
| MAT.POZOREG | m | Pozo registro prefabricado ø1.200 | 7 | 286.91 | 2008.37 |
| AUX.MOR106 | m³ | Mortero de cemento 1:6 | 0.6 | 64.56 | 38.74 |
| AUX.RELL001 | m³ | Relleno zanjas excavación | 9.1 | 4.1 | 37.31 |
| AUX.HORA025 | m³ | Hormigón HA-25 de central | 0.75 | 64.11 | 48.08 |
| AUX.HORA030 | m³ | Hormigón HA-30 de central | 1.4 | 115.04 | 161.06 |
| AUX.ENCOF50 | m² | Encofrado curvo soleras | 1 | 11.4 | 11.40 |
| MAT.PATEPROP | ud | Pate de polipropileno con alma de acero | 24 | 8.87 | 212.88 |
| MO.OFI001 | h | Oficial 1ª | 1 | 15.59 | 15.59 |
| MO.PEO100 | h | Peón especializado | 2 | 15.13 | 30.26 |
| MO.PEO001 | h | Peón | 3 | 14.98 | 44.94 |
| %.AUX003 | % | Medios auxiliares y resto de obra | 3 % | 2608.63 | 78.26 |
|  |  | Total |  |  | 2686.89 |

**410.960** ud Tapa de fundición dúctil ø600 mm, clase D400 para tráfico intens (31/03/2003)
184 ud × 219 (232.14 con costes indirectos) = 42713.76
Tapa de registro de fundición dúctil, clase D 400 para tráfico intenso, conforme a norma UNE124, de 600 mm de luz libre, con bloqueo automático, tapa articulada, junta anti-ruido para asiento estable de la tapa con dispositivo acerrojado, enrasada con la superficie, marcado con identidicación a definir por la D.O, incluso marco y anclaje colocada en obra, totalmente instalada.

| Código | Ud | Descripción | Rendimiento | Precio | Importe |
|---|---|---|---|---|---|
| MAT.TAPA001 | ud | Tapa y marco ø600, D400 tráfico intenso EJ Twino (material; 01/03/2021) | 1 | 184.13 | 184.13 |
| MAT.TAPA002 | m | Junta antiruido (material; 01/03/2021) | 1.88 | 6.1 | 11.47 |
| MO.PEO001 | h | Peón | 1 | 14.98 | 14.98 |
| %.TTE004 | % | Transporte material (31/03/2003) | 4 % | 210.58 | 8.42 |
|  |  | Total |  |  | 219 |

**413.206** m Estructura apoyo a muro (28/11/2007)
211 m × 103.76 (109.99 con costes indirectos) = 23207.89
Estructura de apoyo de tubería a muro, colocada mediante banda de acero inoxidable AISI-304+EPDM y tonillería de acero inoxidable AISI-304, serie 0630360 de Belgicast o similar, incluso plataforma de tijera eléctrica, camión grúa, parte proporcional de juntas, bridas de unión, nivelación del tubo y conexión a la red existente. totalmente instalada y probada en tramos acotados.

| Código | Ud | Descripción | Rendimiento | Precio | Importe |
|---|---|---|---|---|---|
| MAT.PVCSN840 | m | Tubería saneamiento PVC doble pared SN8 ø400 mm | 1 | 47.91 | 47.91 |
| MAT.ABR010 | ud | Banda acero inoxidable AISI304 con EPDM i. tornillería acero ino (material; 02/04/2019) | 0.34 | 35.95 | 12.22 |
| MAT.ANC001 | ud | Anclaje M20x220 (material; 28/11/2007) | 0.78 | 2.54 | 1.98 |
| MTR.TIJ001 | h | Plataforma tijera eléctrica (sin conductor) (maquinaria; 05/12/2007) | 0.3 | 40 | 12.00 |
| MO04MQ04 | h | Maquinista | 0.3 | 15.59 | 4.68 |
| MAQ.CAMG002 | h | Camión grúa 20 t (sin conductor) (maquinaria; 02/04/2019) | 0.009 | 24.81 | 0.22 |
| MO.ESP001 | h | Conductor camión más de 7.500 Kg | 0.009 | 15.75 | 0.14 |
| MO.OFI001 | h | Oficial 1ª | 0.5 | 15.59 | 7.80 |
| MO.PEO001 | h | Peón | 0.6 | 14.98 | 8.99 |
| %.PIEZESP05 | % | P.P. de piezas especiales (s/P) (03/12/2007) | 5 % | 95.94 | 4.80 |
| %.AUX003 | % | Medios auxiliares y resto de obra | 3 % | 100.74 | 3.02 |
|  |  | Total |  |  | 103.76 |

| Medición | Uds. | Largo | Parcial |
|---|---|---|---|
| PK 4+651 - 4+862 (anclaje muro) | 1 | 211 | 211.000 |
| Total |  |  | 211 |

##### 1S.01.01.03 FIRMES Y PAVIMENTOS (19/11/1998)
Importe: 349783.61

**501.001** m³ Zahorra artificial (01/01/2000)
215.05 m³ × 25.01 (26.51 con costes indirectos) = 5700.98
Zahorra artificial, incluso compactado, extendido con motoniveladora, regado y apisonado con rulo compactador.

| Código | Ud | Descripción | Rendimiento | Precio | Importe |
|---|---|---|---|---|---|
| MAT.ZAH001 | m³ | Zahorra artificial (material; 04/05/2016) | 1.2 | 14.5 | 17.40 |
| MAT.AGU001 | m³ | Agua | 0.05 | 0.63 | 0.03 |
| MAQ.COM005 | h | Compactador estático autopropulsado (maquinaria; 09/01/2018) | 0.005 | 75 | 0.38 |
| MAQ.BULL070 | h | Bulldozer 70 kw (maquinaria; 14/08/2013) | 0.01 | 58.1 | 0.58 |
| MAQ.MOT150 | h | Motoniveladora de bastidor rígido de 112 Kw (maquinaria; 01/01/2000) | 0.006 | 51.31 | 0.31 |
| MAQ.CIS001 | h | Cisterna agua s/camión 10.000 l | 0.02 | 32.76 | 0.66 |
| MO.OFI001 | h | Oficial 1ª | 0.2 | 15.59 | 3.12 |
| MO.PEO001 | h | Peón | 0.12 | 14.98 | 1.80 |
| %.AUX003 | % | Medios auxiliares y resto de obra | 3 % | 24.28 | 0.73 |
|  |  | Total |  |  | 25.01 |

| Medición | Uds. | Largo | Parcial |
|---|---|---|---|
| Según medición auxiliar | 1 | 215.05 | 215.050 |
| Total |  |  | 215.05 |

**513.125** m³ Suelo cemento (01/01/2000)
3725.8 m³ × 30.21 (32.02 con costes indirectos) = 119300.12
Suelo cemento en relleno de zanjas, compactado.

| Código | Ud | Descripción | Rendimiento | Precio | Importe |
|---|---|---|---|---|---|
| MAT.ZAH001 | m³ | Zahorra artificial | 0.9 | 14.5 | 13.05 |
| MAT.CEM001 | t | Cemento II-A-V 32,5R a granel (material; 14/08/2013) | 0.1 | 58.45 | 5.85 |
| MAT.AGU001 | m³ | Agua | 0.1 | 0.63 | 0.06 |
| MAQ.HOR001 | h | Planta hormigón 200 m³/día (maquinaria; 14/08/2013) | 0.03 | 68.99 | 2.07 |
| MAQ.CAM002 | h | Camión hormigonera, 6 m³ (maquinaria; 09/01/2018) | 0.04 | 60.95 | 2.44 |
| MO.ESP002 | h | Conductor camión hasta 7.500 Kg | 0.04 | 15.59 | 0.62 |
| MAQ.MOT150 | h | Motoniveladora de bastidor rígido de 112 Kw | 0.02 | 51.31 | 1.03 |
| MAQ.COM015 | h | Compactador vibrante manual de 0,6 t (maquinaria; 01/01/2000) | 0.02 | 14.3 | 0.29 |
| MAQ.COM020 | h | Compactador vibrante autopropulsado de 1 cilindro 15 t (maquinaria; 01/01/2000) | 0.02 | 58.9 | 1.18 |
| MO04MQ04 | h | Maquinista | 0.12 | 15.59 | 1.87 |
| MO.OFI001 | h | Oficial 1ª | 0.01 | 15.59 | 0.16 |
| MO.PEO001 | h | Peón | 0.01 | 14.98 | 0.15 |
| %.AUX005 | % | Medios auxiliares y resto de obra | 5 % | 28.77 | 1.44 |
|  |  | Total |  |  | 30.21 |

| Medición | Uds. | Largo | Parcial |
|---|---|---|---|
| Según medición auxiliar | 1 | 3725.8 | 3725.800 |
| Total |  |  | 3725.8 |

**530.001** m² Riego de imprimación con emulsión C60BF4 IMP (01/09/2003)
6584.87 m² × 1.53 (1.62 con costes indirectos) = 10667.49
Riego de imprimación con emulsión bituminosa tipo C60BF4 IMP en horario diurno/nocturno, para un rendimiento de 1,5 Kg/m², extendido y apisonado.

| Código | Ud | Descripción | Rendimiento | Precio | Importe |
|---|---|---|---|---|---|
| MAT.PRI003 | tn | Emulsión asfáltica C60BF4IMP granel (material; 16/11/2016) | 0.002 | 565.9 | 1.13 |
| MAQ.ASF003 | h | Camión bituminador (maquinaria; 01/09/2003) | 0.001 | 67.38 | 0.07 |
| MO.ESP002 | h | Conductor camión hasta 7.500 Kg | 0.01 | 15.59 | 0.16 |
| MO.OFI001 | h | Oficial 1ª | 0.005 | 15.59 | 0.08 |
| MO.PEO001 | h | Peón | 0.003 | 14.98 | 0.04 |
| %.AUX003 | % | Medios auxiliares y resto de obra | 3 % | 1.48 | 0.04 |
|  |  | Total |  |  | 1.53 |

| Medición | Uds. | Largo | Ancho | Parcial |
|---|---|---|---|---|
| 0+000 - 2+486 | 1 | 2486 | 1.4 | 3480.400 |
| 2+491 - 2+500 | 1 | 9 | 1.4 | 12.600 |
| 2+505 - 3+653 | 1 | 1148 | 1.4 | 1607.200 |
| 3+666 - 4+651 | 1 | 985 | 1.5 | 1477.500 |
| 6+133 - 6+555 | 1 | 4.22 | 1.7 | 7.174 |
| Subtotal |  |  |  | 6584.874 |
| Total |  |  |  | 6584.87 |

**542.055** tn MBC tipo AC32/base/50-70/G (G-20) (30/10/2006)
928.48 tn × 73.01 (77.39 con costes indirectos) = 71855.07
Mezcla bituminosa en caliente tipo AC32/base/50-70/G en capa base en horario diurno/nocturno, extendida y compactada, incluso betún, filler de aportación, fabricación y transporte de planta a tajo. Densidad media = 2,35 Tn/m³.

| Código | Ud | Descripción | Rendimiento | Precio | Importe |
|---|---|---|---|---|---|
| AUX.ASF165 | tn | Mezcla asfáltica en caliente AC32/base/50-70/G (material; 30/10/2006) | 1 | 68.39 | 68.39 |
| MO.OFI001 | h | Oficial 1ª | 0.16 | 15.59 | 2.49 |
| %.AUX003 | % | Medios auxiliares y resto de obra | 3 % | 70.88 | 2.13 |
|  |  | Total |  |  | 73.01 |

| Medición | Uds. | Largo | Ancho | Alto | Parcial |
|---|---|---|---|---|---|
| 0+000 - 2+486 | 2.35 | 2486 | 1.4 | 0.06 | 490.736 |
| 2+491 - 2+500 | 2.35 | 9 | 1.4 | 0.06 | 1.777 |
| 2+505 - 3+653 | 2.35 | 1148 | 1.4 | 0.06 | 226.615 |
| 3+666 - 4+651 | 2.35 | 985 | 1.5 | 0.06 | 208.328 |
| 6+133 - 6+555 | 2.35 | 4.22 | 1.7 | 0.06 | 1.012 |
| Subtotal |  |  |  |  | 928.468 |
| Total |  |  |  |  | 928.48 |

**531.001** m² Riego de adherencia con emulsión C60B3 ADH (01/09/2003)
15849.31 m² × 0.95 (1.01 con costes indirectos) = 16007.80
Riego de adherencia con emulsión bituminosa tipo C60B3 ADH en horario diurno/nocturno, para un rendimiento de 1,0 Kg/m², extendido y apisonado.

| Código | Ud | Descripción | Rendimiento | Precio | Importe |
|---|---|---|---|---|---|
| MAT.PRI002 | tn | Emulsión asfáltica C60B3ADH granel (material; 20/10/2006) | 0.001 | 565.9 | 0.57 |
| MAQ.ASF003 | h | Camión bituminador | 0.001 | 67.38 | 0.07 |
| MO.ESP002 | h | Conductor camión hasta 7.500 Kg | 0.01 | 15.59 | 0.16 |
| MO.OFI001 | h | Oficial 1ª | 0.005 | 15.59 | 0.08 |
| MO.PEO001 | h | Peón | 0.003 | 14.98 | 0.04 |
| %.AUX003 | % | Medios auxiliares y resto de obra | 3 % | 0.92 | 0.03 |
|  |  | Total |  |  | 0.95 |

| Medición | Uds. | Largo | Ancho | Parcial |
|---|---|---|---|---|
| 0+000 - 2+486 | 1 | 2486 | 3.4 | 8452.400 |
| 2+491 - 2+500 | 1 | 9 | 3.4 | 30.600 |
| 2+505 - 3+653 | 1 | 1148 | 3.4 | 3903.200 |
| 3+666 - 4+651 | 1 | 985 | 3.5 | 3447.500 |
| 6+133 - 6+555 | 1 | 4.22 | 3.7 | 15.614 |
| Subtotal |  |  |  | 15849.314 |
| Total |  |  |  | 15849.31 |

**542.043** tn MBC tipo AC16/surf/50-70/D (D-12) (30/10/2006)
1521.54 tn × 77.05 (81.67 con costes indirectos) = 124264.17
Mezcla bituminosa en caliente tipo AC16/surf/50-70/D en capa superficial en horario diurno/nocturno, extendida y compactada, incluso betún, filler de aportación, fabricación y transporte de planta a tajo. Densidad media = 2,40 Tn/m³.

| Código | Ud | Descripción | Rendimiento | Precio | Importe |
|---|---|---|---|---|---|
| AUX.ASF128 | tn | Mezcla asfáltica en caliente AC16/surf/50-70/D (material; 30/10/2006) | 1 | 71.07 | 71.07 |
| MO.OFI001 | h | Oficial 1ª | 0.24 | 15.59 | 3.74 |
| %.AUX003 | % | Medios auxiliares y resto de obra | 3 % | 74.81 | 2.24 |
|  |  | Total |  |  | 77.05 |

| Medición | Uds. | Largo | Ancho | Alto | Parcial |
|---|---|---|---|---|---|
| 0+000 - 2+486 | 2.4 | 2486 | 3.4 | 0.04 | 811.430 |
| 2+491 - 2+500 | 2.4 | 9 | 3.4 | 0.04 | 2.938 |
| 2+505 - 3+653 | 2.4 | 1148 | 3.4 | 0.04 | 374.707 |
| 3+666 - 4+651 | 2.4 | 985 | 3.5 | 0.04 | 330.960 |
| 6+133 - 6+555 | 2.4 | 4.22 | 3.7 | 0.04 | 1.499 |
| Subtotal |  |  |  |  | 1521.534 |
| Total |  |  |  |  | 1521.54 |

**560.200** m² Pavimento de acera de loseta hidráulica (19/11/1998)
32.2 m² × 34.81 (36.9 con costes indirectos) = 1188.18
Pavimento de acera de loseta hidráulica, tamaño y disposición de acuerdo con la existente en la zona, recibido con mortero 1:6 de cemento y arena, incluso subbase de hormigón, rejuntado y limpieza.

| Código | Ud | Descripción | Rendimiento | Precio | Importe |
|---|---|---|---|---|---|
| AUX.HORM020 | m³ | Hormigón en masa HM-20 (material; 19/11/1998) | 0.1 | 66.12 | 6.61 |
| AUX.MOR011 | m³ | Mortero de cemento M-450 (material; 16/09/2011) | 0.054 | 105.26 | 5.68 |
| MAT.LOS110 | m² | Loseta de hormigón (material; 08/07/2014) | 1 | 15 | 15.00 |
| MO.OFI001 | h | Oficial 1ª | 0.2 | 15.59 | 3.12 |
| MO.PEO001 | h | Peón | 0.226 | 14.98 | 3.39 |
| %.AUX003 | % | Medios auxiliares y resto de obra | 3 % | 33.80 | 1.01 |
|  |  | Total |  |  | 34.81 |

| Medición | Uds. | Largo | Ancho | Parcial |
|---|---|---|---|---|
| 2+486 - 2+491 | 1 | 5 | 1.4 | 7.000 |
| 2+500 - 2+505 | 1 | 5 | 1.4 | 7.000 |
| 3+653 - 3+666 | 1 | 13 | 1.4 | 18.200 |
| Subtotal |  |  |  | 32.200 |
| Total |  |  |  | 32.2 |

**570.100** m Bordillo prefabricado de hormigón 100x30x15 (19/11/1998)
30 m × 25.15 (26.66 con costes indirectos) = 799.80
Bordillo de hormigón 100x30x15 cm sobre solera de hormigón HNE-20/B/30, refuerzo de hormigón, rejuntado y limpieza, incluso parte proporcional de piezas especiales.

| Código | Ud | Descripción | Rendimiento | Precio | Importe |
|---|---|---|---|---|---|
| MAT.BOR001 | m | Bordillo hormigón 100x30x15 cm (material; 02/09/2016) | 1.05 | 9.27 | 9.73 |
| AUX.HORM020 | m³ | Hormigón en masa HM-20 | 0.075 | 66.12 | 4.96 |
| AUX.MOR011 | m³ | Mortero de cemento M-450 | 0.015 | 105.26 | 1.58 |
| MO.OFI001 | h | Oficial 1ª | 0.235 | 15.59 | 3.66 |
| MO.PEO001 | h | Peón | 0.3 | 14.98 | 4.49 |
| %.AUX003 | % | Medios auxiliares y resto de obra | 3 % | 24.42 | 0.73 |
|  |  | Total |  |  | 25.15 |

| Medición | Uds. | Largo | Parcial |
|---|---|---|---|
| 2+486 - 2+491 | 2 | 5 | 10.000 |
| 2+500 - 2+505 | 2 | 5 | 10.000 |
| 3+653 - 3+666 | 2 | 5 | 10.000 |
| Subtotal |  |  | 30.000 |
| Total |  |  | 30 |

##### 1S.01.01.04 REPOSICIONES (15/11/1998)
Importe: 423060.36

###### 101010401 RED ELÉCTRICA (15/11/1998)
Importe: 30357.4

###### 10101040101 AR-SSAA-ELE-01 (15/11/1998)
Importe: 7486.78

**760.022** ud Arqueta AT tipo AR-2 (15/11/1998)
3 ud × 901.53 (955.62 con costes indirectos) = 2866.86
Arqueta de registro de Baja Tensión tipo AR2 de 158x110x70 cm medidas exteriores, con paredes de 20 cm de espesor realizadas en hormigón HM-20. Con tapa A2 y marco según UNE EN 124, C-250 y especificaciones técnicas de Endesa. Totalmente acabada, incluso excavación, relleno y enlucido interior.

| Código | Ud | Descripción | Rendimiento | Precio | Importe |
|---|---|---|---|---|---|
| AUX.MOVT001 | m³ | Excavación zanjas, pozos, cimientos por medios mecánicos (material) | 1.76 | 10.36 | 18.23 |
| AUX.RELL003 | m³ | Relleno zanjas, pozos, trasdós muros/estribos material seleccion (material; 16/09/2011) | 0.5 | 3.63 | 1.82 |
| AUX.HORM020 | m³ | Hormigón en masa HM-20 | 0.82 | 66.12 | 54.22 |
| AUX.ENCOF02 | m² | Encofrado en paramentos vistos planos (material; 15/11/1998) | 7.48 | 24.38 | 182.36 |
| MAT.TAP.END.0 | ud | Tapa-cerco fundición ductil 720x620x30 mm UNE EN 124 C-250 (material; 30/01/2019) | 2 | 247.65 | 495.30 |
| MO.OFI001 | h | Oficial 1ª | 5 | 15.59 | 77.95 |
| MO.PEO100 | h | Peón especializado | 3 | 15.13 | 45.39 |
| %.AUX003 | % | Medios auxiliares y resto de obra | 3 % | 875.27 | 26.26 |
|  |  | Total |  |  | 901.53 |

| Medición | Uds. | Parcial |
|---|---|---|
| 2+290 - 2+330 | 3 | 3.000 |
| Total |  | 3 |

**750.021** m Canalización hormigonada 2 PE 200 mm (15/11/1998)
43 m × 62.71 (66.47 con costes indirectos) = 2858.21
Canalización subterránea formada por 2 tubos PE ø200 mm de doble pared, bajo calzada, incluso excavación en zanja, hormigonado mediante HM-20, cinta señalizadora, relleno con material de excavación y suelo cemento, totalmente terminado.

| Código | Ud | Descripción | Rendimiento | Precio | Importe |
|---|---|---|---|---|---|
| AUX.HORM020 | m³ | Hormigón en masa HM-20 | 0.24 | 66.12 | 15.87 |
| AUX.ENCOF02 | m² | Encofrado en paramentos vistos planos | 0.5 | 24.38 | 12.19 |
| MAT.PE.200 | m | Tubería PE (rojo) doble pared DN 200 mm, p/canal. eléctr., T.P.P (material; 15/06/2017) | 2 | 11.83 | 23.66 |
| MATCANAL002 | m | Cinta señalizadora línea eléctrica (material; 16/05/2019) | 1 | 0.05 | 0.05 |
| MO.OFI001 | h | Oficial 1ª | 0.2 | 15.59 | 3.12 |
| MO.PEO001 | h | Peón | 0.4 | 14.98 | 5.99 |
| %.AUX003 | % | Medios auxiliares y resto de obra | 3 % | 60.88 | 1.83 |
|  |  | Total |  |  | 62.71 |

| Medición | Uds. | Largo | Parcial |
|---|---|---|---|
| 2+290 - 2+330 | 1 | 43 | 43.000 |
| Total |  |  | 43 |

**750.041.TR** m Línea MT mediante cable RHV 15/25KV 1X150KAL + H16OL
43 m × 38.65 (40.97 con costes indirectos) = 1761.71
Línea eléctrica realizada con cable RHV 15/25KV 1X150KAL + H16OL, canalizados bajo tubo enterrado. Instalada y comprobado su funcionamiento, según condiciones de empresa suministradora.

| Código | Ud | Descripción | Rendimiento | Precio | Importe |
|---|---|---|---|---|---|
| E22BA95M | m | Cable de aluminio 0,6/1 kV, 1x95 mm² (material; 05/11/2019) | 3 | 12.1 | 36.30 |
| MO.OFI001 | h | Oficial 1ª | 0.04 | 15.59 | 0.62 |
| MO.PEO001 | h | Peón | 0.04 | 14.98 | 0.60 |
| %.AUX003 | % | Medios auxiliares y resto de obra | 3 % | 37.52 | 1.13 |
|  |  | Total |  |  | 38.65 |

| Medición | Uds. | Largo | Parcial |
|---|---|---|---|
| 2+290 - 2+330 | 1 | 43 | 43.000 |
| Total |  |  | 43 |

###### 10101040102 AR-SSAA-ELE-02 (25/08/2020)
Importe: 2215.4

**790.102** m Apeo de línea eléctrica aérea (25/08/2020)
10 m × 209 (221.54 con costes indirectos) = 2215.40
Apeo de canalización hormigónada eléctrica/telecomunicaciones para tendido bajo la misma de red de saneamiento, incluso medios auxiliares.

| Código | Ud | Descripción | Rendimiento | Precio | Importe |
|---|---|---|---|---|---|
| MO.OFI001 | h | Oficial 1ª | 4.5 | 15.59 | 70.16 |
| MO.PEO001 | h | Peón | 8 | 14.98 | 119.84 |
| %.AUX010 | % | Medios auxiliares y resto de obra (25/08/2020) | 10 % | 190.00 | 19.00 |
|  |  | Total |  |  | 209 |

| Medición | Uds. | Largo | Parcial |
|---|---|---|---|
| 3+040 | 1 | 10 | 10.000 |
| Total |  |  | 10 |

###### 10101040103 AR-SSAA-ELE-03 (25/08/2020)
Importe: 2215.4

**790.102** m Apeo de línea eléctrica aérea
10 m × 209 (221.54 con costes indirectos) = 2215.40

| Medición | Uds. | Largo | Parcial |
|---|---|---|---|
| 3+198 | 1 | 10 | 10.000 |
| Total |  |  | 10 |

###### 10101040104 AR-SSAA-ELE-04
Importe: 1521

**790.100** m Apeo de canalización hormigonada
10 m × 143.49 (152.1 con costes indirectos) = 1521.00
Apeo de canalización hormigónada eléctrica/telecomunicaciones para tendido bajo la misma de red de saneamiento, incluso medios auxiliares.

| Código | Ud | Descripción | Rendimiento | Precio | Importe |
|---|---|---|---|---|---|
| MO.OFI001 | h | Oficial 1ª | 3 | 15.59 | 46.77 |
| MO.PEO001 | h | Peón | 6 | 14.98 | 89.88 |
| %.AUX005 | % | Medios auxiliares y resto de obra | 5 % | 136.65 | 6.83 |
|  |  | Total |  |  | 143.49 |

| Medición | Uds. | Largo | Parcial |
|---|---|---|---|
| 3+270 | 1 | 10 | 10.000 |
| Total |  |  | 10 |

###### 10101040105 AR-SSAA-ELE-08 (15/11/1998)
Importe: 3845.16

**760.022** ud Arqueta AT tipo AR-2
2 ud × 901.53 (955.62 con costes indirectos) = 1911.24

| Medición | Uds. | Parcial |
|---|---|---|
| 3+953 - 3+971 | 2 | 2.000 |
| Total |  | 2 |

**750.021** m Canalización hormigonada 2 PE 200 mm
18 m × 62.71 (66.47 con costes indirectos) = 1196.46

| Medición | Uds. | Largo | Parcial |
|---|---|---|---|
| 3+953 - 3+971 | 1 | 18 | 18.000 |
| Total |  |  | 18 |

**750.041.TR** m Línea MT mediante cable RHV 15/25KV 1X150KAL + H16OL
18 m × 38.65 (40.97 con costes indirectos) = 737.46

| Medición | Uds. | Largo | Parcial |
|---|---|---|---|
| 3+953 - 3+971 | 1 | 18 | 18.000 |
| Total |  |  | 18 |

###### 10101040106 AR-SSAA-ELE-16 (15/11/1998)
Importe: 13073.66

**760.022** ud Arqueta AT tipo AR-2
3 ud × 901.53 (955.62 con costes indirectos) = 2866.86

| Medición | Uds. | Parcial |
|---|---|---|
| 5+475 - 5+570 | 3 | 3.000 |
| Total |  | 3 |

**750.021** m Canalización hormigonada 2 PE 200 mm
95 m × 62.71 (66.47 con costes indirectos) = 6314.65

| Medición | Uds. | Largo | Parcial |
|---|---|---|---|
| 5+475 - 5+570 | 1 | 95 | 95.000 |
| Total |  |  | 95 |

**750.041.TR** m Línea MT mediante cable RHV 15/25KV 1X150KAL + H16OL
95 m × 38.65 (40.97 con costes indirectos) = 3892.15

| Medición | Uds. | Largo | Parcial |
|---|---|---|---|
| 5+475 - 5+570 | 1 | 95 | 95.000 |
| Total |  |  | 95 |

###### 101010402 RED DE ALUMBRADO (15/11/1998)
Importe: 88856.2

###### 10101040201 AR-SSAA-AP-01 (15/11/1998)
Importe: 82437.09

**850.035** ud Arqueta 70x70x70 horm. HM-20 tapa-cerco FDC D-400 (19/11/1998)
37 ud × 477.05 (505.67 con costes indirectos) = 18709.79
Arqueta de registro de 70x70x70 cm de dimensiones interiores, constituída por paredes de hormigón en masa de fck=15 N/mm² de 12 cm de espesor, solera de hormigón de fck=10 N/mm² de 10 cm de espesor, con aristas y rincones a media caña, y registro peatonal D-400 s/UNE EN 124, de fundición dúctil, incluso excavación, relleno de trasdós con carga y transporte de tierras sobrantes a vertedero, encofrado y desencofrado, acometida y remate de tubos, según C.T.E. DB HS-5.

| Código | Ud | Descripción | Rendimiento | Precio | Importe |
|---|---|---|---|---|---|
| AUX.MOVT001 | m³ | Excavación zanjas, pozos, cimientos por medios mecánicos | 4.41 | 10.36 | 45.69 |
| AUX.HORM020 | m³ | Hormigón en masa HM-20 | 1.179 | 66.12 | 77.96 |
| AUX.ENCOF51 | m² | Encofrado plano soleras y cimentaciones (material; 30/06/2005) | 6.36 | 11.53 | 73.33 |
| AUX.RELL001 | m³ | Relleno zanjas excavación | 3.3 | 4.1 | 13.53 |
| MAT.NOR7070 | ud | Tapa cuatrada 700x700 mm fund dúctil, D-400, TRUCK 700, EJ-NORIN (material; 30/01/2017) | 1 | 206.78 | 206.78 |
| MO.OFI001 | h | Oficial 1ª | 1.5 | 15.59 | 23.39 |
| MO.PEO001 | h | Peón | 1.5 | 14.98 | 22.47 |
| %.AUX003 | % | Medios auxiliares y resto de obra | 3 % | 463.15 | 13.89 |
|  |  | Total |  |  | 477.05 |

| Medición | Uds. | Parcial |
|---|---|---|
| 2+245 - 3+335 | 37 | 37.000 |
| Total |  | 37 |

**750.021** m Canalización hormigonada 2 PE 200 mm
910 m × 62.71 (66.47 con costes indirectos) = 60487.70

| Medición | Uds. | Largo | Parcial |
|---|---|---|---|
| 2+245 - 3+335 | 1 | 910 | 910.000 |
| Total |  |  | 910 |

**ELAR841** m Línea 2x6 para alumbrado exterior
910 m × 3.36 (3.56 con costes indirectos) = 3239.60
Línea eléctrica subterránea monofásica con 2 conductores de 1x6mm2 Cu 0.6/1kV para alumbrado exterior. Según E.T. 16 (Lote 1), E.T. 16 (Lote 2), E.T. 13 (Lote 3) y E.T. 16 (Lote 4). Completamente instalada, probada y funcionando.

| Código | Ud | Descripción | Rendimiento | Precio | Importe |
|---|---|---|---|---|---|
| MO.OFI001 | h | Oficial 1ª | 0.03 | 15.59 | 0.47 |
| MO.PEO100 | h | Peón especializado | 0.03 | 15.13 | 0.45 |
| PEL0632 | m | 1x6 RZ1-K(AS) (material; 10/01/2018) | 2 | 1.14 | 2.28 |
| %.AUX005 | % | Medios auxiliares y resto de obra | 5 % | 3.20 | 0.16 |
|  |  | Total |  |  | 3.36 |

| Medición | Uds. | Largo | Parcial |
|---|---|---|---|
| 2+245 - 3+335 | 1 | 910 | 910.000 |
| Total |  |  | 910 |

###### 10101040202 AR-SSAA-AP-02 (15/11/1998)
Importe: 6419.11

**850.035** ud Arqueta 70x70x70 horm. HM-20 tapa-cerco FDC D-400
3 ud × 477.05 (505.67 con costes indirectos) = 1517.01

| Medición | Uds. | Parcial |
|---|---|---|
| 2+315 - 2+385 | 3 | 3.000 |
| Total |  | 3 |

**750.021** m Canalización hormigonada 2 PE 200 mm
70 m × 62.71 (66.47 con costes indirectos) = 4652.90

| Medición | Uds. | Largo | Parcial |
|---|---|---|---|
| 2+315 - 2+385 | 1 | 70 | 70.000 |
| Total |  |  | 70 |

**ELAR841** m Línea 2x6 para alumbrado exterior
70 m × 3.36 (3.56 con costes indirectos) = 249.20

| Medición | Uds. | Largo | Parcial |
|---|---|---|---|
| 2+315 - 2+385 | 1 | 70 | 70.000 |
| Total |  |  | 70 |

###### 101010403 RED DE RIEGO
Importe: 27123.15

###### 10101040301 AR-SSAA-RIE-01
Importe: 8545.65

**790.101** m Apeo de tubería FDC/PEAD/Acero galvanizado
23 m × 350.52 (371.55 con costes indirectos) = 8545.65
Apeo de tubería FDC/PEAD/Acero galvanizado para tendido bajo la misma de red de saneamiento, incluso medios auxiliares.

| Código | Ud | Descripción | Rendimiento | Precio | Importe |
|---|---|---|---|---|---|
| MO.OFI001 | h | Oficial 1ª | 7 | 15.59 | 109.13 |
| MO.PEO001 | h | Peón | 15 | 14.98 | 224.70 |
| %.AUX005 | % | Medios auxiliares y resto de obra | 5 % | 333.83 | 16.69 |
|  |  | Total |  |  | 350.52 |

| Medición | Uds. | Largo | Parcial |
|---|---|---|---|
| 2+313 | 1 | 23 | 23.000 |
| Total |  |  | 23 |

###### 10101040302 AR-SSAA-RIE-04
Importe: 3715.5

**790.101** m Apeo de tubería FDC/PEAD/Acero galvanizado
10 m × 350.52 (371.55 con costes indirectos) = 3715.50

| Medición | Uds. | Largo | Parcial |
|---|---|---|---|
| 5+603 | 1 | 10 | 10.000 |
| Total |  |  | 10 |

###### 10101040303 AR-SSAA-RIE-05
Importe: 3715.5

**790.101** m Apeo de tubería FDC/PEAD/Acero galvanizado
10 m × 350.52 (371.55 con costes indirectos) = 3715.50

| Medición | Uds. | Largo | Parcial |
|---|---|---|---|
| 5+800 | 1 | 10 | 10.000 |
| Total |  |  | 10 |

###### 10101040304 AR-SSAA-RIE-06
Importe: 3715.5

**790.101** m Apeo de tubería FDC/PEAD/Acero galvanizado
10 m × 350.52 (371.55 con costes indirectos) = 3715.50

| Medición | Uds. | Largo | Parcial |
|---|---|---|---|
| 5+920 | 1 | 10 | 10.000 |
| Total |  |  | 10 |

###### 10101040305 AR-SSAA-RIE-08
Importe: 3715.5

**790.101** m Apeo de tubería FDC/PEAD/Acero galvanizado
10 m × 350.52 (371.55 con costes indirectos) = 3715.50

| Medición | Uds. | Largo | Parcial |
|---|---|---|---|
| 6+562 | 1 | 10 | 10.000 |
| Total |  |  | 10 |

###### 10101040306 AR-SSAA-RIE-09
Importe: 3715.5

**790.101** m Apeo de tubería FDC/PEAD/Acero galvanizado
10 m × 350.52 (371.55 con costes indirectos) = 3715.50

| Medición | Uds. | Largo | Parcial |
|---|---|---|---|
| 6+940 | 1 | 10 | 10.000 |
| Total |  |  | 10 |

###### 101010404 RED DE SANEAMIENTO (19/11/1998)
Importe: 130603.06

###### 10101040401 AR-SSAA-SAN-01
Importe: 170.62

**410.000** ud Conexión nueva red saneamiento a red existente
1 ud × 160.96 (170.62 con costes indirectos) = 170.62
Conexión de nueva red de saneamiento a red existente mediante apertura de hueco en pozo de registro existente, colocación de tubo de saneamiento, sellado de conexión mediante mortero de cemento. Terminado.

| Código | Ud | Descripción | Rendimiento | Precio | Importe |
|---|---|---|---|---|---|
| MO.CAP001 | h | Capataz (mano de obra; 01/03/2021) | 1 | 16.64 | 16.640 |
| MO.OFI001 | h | Oficial 1ª | 3 | 15.59 | 46.770 |
| MO.PEO001 | h | Peón | 6 | 14.98 | 89.880 |
| %.AUX005 | % | Medios auxiliares y resto de obra | 5 % | 153.290 | 7.665 |
|  |  | Total |  |  | 160.96 |

| Medición | Uds. | Parcial |
|---|---|---|
| 0+000 | 1 | 1.000 |
| Total |  | 1 |

###### 10101040402 AR-SSAA-SAN-02 (19/11/1998)
Importe: 3115.37

**321.100** m³ Excavación en zanjas y pozos por medios mecánicos, en cualquier
28.13 m³ × 10.11 (10.72 con costes indirectos) = 301.55

| Medición | Uds. | Largo | Ancho | Alto | Parcial |
|---|---|---|---|---|---|
| 2+289 - 2+345 | 1 | 75 | 0.5 | 0.75 | 28.125 |
| Total |  |  |  |  | 28.13 |

**332.300** m³ Relleno con arena basáltica
11.32 m³ × 14.14 (14.99 con costes indirectos) = 169.69

| Medición | Uds. | Largo | Ancho | Alto | Parcial |
|---|---|---|---|---|---|
| 2+289 - 2+345 | 1 | 75 | 0.5 | 0.4 | 15.000 |
| A descontar tubería | -3.68155078125 |  |  |  | -3.682 |
| Subtotal |  |  |  |  | 11.318 |
| Total |  |  |  |  | 11.32 |

**332.350** m³ Relleno con material seleccionado procedente de préstamo
16.81 m³ × 12.4 (13.14 con costes indirectos) = 220.88

| Medición | Uds. | Largo | Parcial |
|---|---|---|---|
| TOTAL EXCAVACIÓN | 1 | 28.13 | 28.130 |
| A descontar arena picón | -1 | 11.32 | -11.320 |
| Subtotal |  |  | 16.810 |
| Total |  |  | 16.81 |

**415.002** m Tubería saneamiento PVC ø250 mm SN8 (13/10/2011)
75 m × 30.48 (32.31 con costes indirectos) = 2423.25
Canalización de tubería de saneamiento de PVC ø250 mm, SN8, tipo T.P.P. o similar, enterrada en zanja, con parte proporcional de piezas especiales, incluso solera de arena lavada de 15 cm de espesor, totalmente instalada y probada.

| Código | Ud | Descripción | Rendimiento | Precio | Importe |
|---|---|---|---|---|---|
| MAT.PVCSN8250 | m | Tubería saneamiento T.P.P. PVC SN8 ø250 mm, junta elástica (material; 02/03/2021) | 1 | 24.22 | 24.22 |
| %.PP0015 | % | Piezas especiales | 1.5 % | 24.22 | 0.36 |
| MAT.AREN002 | m3 | Arena para lecho de tubos | 0.11 | 11.64 | 1.28 |
| MAQ.GRU100 | h | Camión grúa 1.500 kg. | 0.017 | 37.44 | 0.64 |
| MO.PEO001 | h | Peón | 0.05 | 14.98 | 0.75 |
| MO.OFI001 | h | Oficial 1ª | 0.15 | 15.59 | 2.34 |
| %.AUX003 | % | Medios auxiliares y resto de obra | 3 % | 29.59 | 0.89 |
|  |  | Total |  |  | 30.48 |

| Medición | Uds. | Largo | Parcial |
|---|---|---|---|
| 2+289 - 2+345 | 1 | 75 | 75.000 |
| Total |  |  | 75 |

###### 10101040403 AR-SSAA-SAN-03 (19/11/1998)
Importe: 78259.82

**415.200** m Tubería PVC corrugada DN 200 mm SN-8 (13/10/2011)
36 m × 28.74 (30.46 con costes indirectos) = 1096.56
Suministro e instalación de tubería de PVC de saneamiento corrugada exterior y lisa interior de DN 200 mm, color teja, SN 8 kN/m² con unión por copa mediante junta elástica. Incluye lubricante para las juntas, piezas especiales, codos, derivaciones, acometidas, entronques etc. Incluso transporte , medios auxiliares, colocación y comprobación de estanqueidad según guía técnica del CEDEX. Según especificación técnica del Pliego.

| Código | Ud | Descripción | Rendimiento | Precio | Importe |
|---|---|---|---|---|---|
| MAT.PVCSN820 | m | Tubería saneamiento PVC doble pared SN8 ø200 mm (material; 01/03/2021) | 1 | 15.64 | 15.64 |
| %.PP0015 | % | Piezas especiales | 1.5 % | 15.64 | 0.23 |
| MAQ.GRU100 | h | Camión grúa 1.500 kg. | 0.017 | 37.44 | 0.64 |
| MO.PEO001 | h | Peón | 0.4 | 14.98 | 5.99 |
| MO.OFI001 | h | Oficial 1ª | 0.4 | 15.59 | 6.24 |
|  |  | Total |  |  | 28.74 |

| Medición | Uds. | Largo | Parcial |
|---|---|---|---|
| 2+464 - 3+010 |  |  |  |
| Conexión imbornales | 18 | 2 | 36.000 |
| Subtotal |  |  | 36.000 |
| Total |  |  | 36 |

**415.400** m Tubería PVC corrugada DN 400 mm SN-8
552 m × 63.88 (67.71 con costes indirectos) = 37375.92

| Medición | Uds. | Largo | Parcial |
|---|---|---|---|
| 2+464 - 3+010 | 1 | 552 | 552.000 |
| Total |  |  | 552 |

**410.402** ud Pozo registro mixto Tipo I ø1.200 mm h < 2 m
36 ud × 941.72 (998.22 con costes indirectos) = 35935.92

| Medición | Uds. | Parcial |
|---|---|---|
| 2+464 - 3+010 |  |  |
| 1 cada 25 m | 36 | 36.000 |
| Subtotal |  | 36.000 |
| Total |  | 36 |

**407.002** ud Imbornal sifónico 700x350 mm (19/11/1998)
18 ud × 183.97 (195.01 con costes indirectos) = 3510.18
Imbornal de fundición de 700x350 mm con paredes de hormigón en masa HM-20, enfoscadas y bruñidas, cerco y reja de fundición abisagrada, según planos, incluso excavación y retirada de material sobrante a vertedero autorizado, y acometida de tuberías.

| Código | Ud | Descripción | Rendimiento | Precio | Importe |
|---|---|---|---|---|---|
| MAT.TAPA735 | ud | Tapa - cerco imbornal fundición dúctil 700x350 (material; 27/03/2017) | 1 | 82.75 | 82.75 |
| AUX.MOVT001 | m³ | Excavación zanjas, pozos, cimientos por medios mecánicos | 0.292 | 10.36 | 3.03 |
| AUX.HORM020 | m³ | Hormigón en masa HM-20 | 0.2 | 66.12 | 13.22 |
| AUX.ENCOF51 | m² | Encofrado plano soleras y cimentaciones | 2 | 11.53 | 23.06 |
| MO.OFI001 | h | Oficial 1ª | 1.85 | 15.59 | 28.84 |
| MO.PEO001 | h | Peón | 1.85 | 14.98 | 27.71 |
| %.AUX003 | % | Medios auxiliares y resto de obra | 3 % | 178.61 | 5.36 |
|  |  | Total |  |  | 183.97 |

| Medición | Uds. | Parcial |
|---|---|---|
| 2+464 - 3+010 |  |  |
| 1 cada 50 m | 18 | 18.000 |
| Subtotal |  | 18.000 |
| Total |  | 18 |

**410.000** ud Conexión nueva red saneamiento a red existente
2 ud × 160.96 (170.62 con costes indirectos) = 341.24

| Medición | Uds. | Parcial |
|---|---|---|
| 2+464 - 3+010 | 2 | 2.000 |
| Total |  | 2 |

###### 10101040404 AR-SSAA-SAN-04 (19/11/1998)
Importe: 13006.55

**415.200** m Tubería PVC corrugada DN 200 mm SN-8
6 m × 28.74 (30.46 con costes indirectos) = 182.76

| Medición | Uds. | Largo | Parcial |
|---|---|---|---|
| 3+235 - 3+336 |  |  |  |
| Conexión imbornales | 3 | 2 | 6.000 |
| Subtotal |  |  | 6.000 |
| Total |  |  | 6 |

**415.400** m Tubería PVC corrugada DN 400 mm SN-8
102 m × 63.88 (67.71 con costes indirectos) = 6906.42

| Medición | Uds. | Largo | Parcial |
|---|---|---|---|
| 3+235 - 3+336 | 1 | 102 | 102.000 |
| Total |  |  | 102 |

**410.402** ud Pozo registro mixto Tipo I ø1.200 mm h < 2 m
5 ud × 941.72 (998.22 con costes indirectos) = 4991.10

| Medición | Uds. | Parcial |
|---|---|---|
| 3+235 - 3+336 |  |  |
| 1 cada 25 m | 5 | 5.000 |
| Subtotal |  | 5.000 |
| Total |  | 5 |

**407.002** ud Imbornal sifónico 700x350 mm
3 ud × 183.97 (195.01 con costes indirectos) = 585.03

| Medición | Uds. | Parcial |
|---|---|---|
| 3+235 - 3+336 |  |  |
| 1 cada 50 m | 3 | 3.000 |
| Subtotal |  | 3.000 |
| Total |  | 3 |

**410.000** ud Conexión nueva red saneamiento a red existente
2 ud × 160.96 (170.62 con costes indirectos) = 341.24

| Medición | Uds. | Parcial |
|---|---|---|
| 3+235 - 3+336 | 2 | 2.000 |
| Total |  | 2 |

###### 10101040405 AR-SSAA-SAN-05 (19/11/1998)
Importe: 36050.7

**321.100** m³ Excavación en zanjas y pozos por medios mecánicos, en cualquier
32.4 m³ × 10.11 (10.72 con costes indirectos) = 347.33

| Medición | Uds. | Largo | Ancho | Alto | Parcial |
|---|---|---|---|---|---|
| 3+350 - 3+660 | 3 | 18 | 0.6 | 1 | 32.400 |
| Total |  |  |  |  | 32.4 |

**332.350** m³ Relleno con material seleccionado procedente de préstamo
12.96 m³ × 12.4 (13.14 con costes indirectos) = 170.29

| Medición | Uds. | Largo | Parcial |
|---|---|---|---|
| TOTAL EXCAVACIÓN | 1 | 32.4 | 32.400 |
| A descontar hormigón | -1 | 19.44 | -19.440 |
| Subtotal |  |  | 12.960 |
| Total |  |  | 12.96 |

**415.400** m Tubería PVC corrugada DN 400 mm SN-8
54 m × 63.88 (67.71 con costes indirectos) = 3656.34

| Medición | Uds. | Largo | Parcial |
|---|---|---|---|
| 3+350 - 3+660 | 3 | 18 | 54.000 |
| Total |  |  | 54 |

**610.020** m³ Hormigón en masa HNE-20/B/40 (08/06/2000)
12.65 m³ × 76.89 (81.5 con costes indirectos) = 1030.98
Suministro y colocación de hormigón en masa HNE-20B/40, de 20 N/mm2, consistencia blanda, Tmáx de árido 40 mm, para ambiente normal, elaborado en central. Vertido por medio de camión-bomba, vibrado, curado, colocado y medios auxiliares. Según EHE-08. Incluye medios auxiliares.

| Código | Ud | Descripción | Rendimiento | Precio | Importe |
|---|---|---|---|---|---|
| MAT.HNE20 | m³ | Hormigón en masa HNE-20/B/40 de central (material; 26/08/2020) | 1.05 | 67.9 | 71.30 |
| MAQ.BOM100 | h | Camión bomba hormigón puesta en obra, i. p.p. desplazamiento (maquinaria; 08/06/2000) | 0.025 | 95 | 2.38 |
| MAQ.VIBR010 | h | Aguja eléctrica con convertidor gasolina ø79 mm (maquinaria; 01/01/2010) | 0.025 | 7.95 | 0.20 |
| MO.OFI001 | h | Oficial 1ª | 0.025 | 15.59 | 0.39 |
| MO.PEO100 | h | Peón especializado | 0.025 | 15.13 | 0.38 |
| %.AUX003 | % | Medios auxiliares y resto de obra | 3 % | 74.65 | 2.24 |
|  |  | Total |  |  | 76.89 |

| Medición | Uds. | Largo | Ancho | Alto | Parcial |
|---|---|---|---|---|---|
| 3+350 - 3+660 | 3 | 18 | 0.6 | 0.6 | 19.440 |
| A descontar tubería | -6.78568104 |  |  |  | -6.786 |
| Subtotal |  |  |  |  | 12.654 |
| Total |  |  |  |  | 12.65 |

**403.500** m Cuneta de hormigón ejecutada in situ (19/11/1998)
254 m × 114.57 (121.44 con costes indirectos) = 30845.76
Cuneta de hormigón en masa ejecutada in situ, incluso encofrado, desencofrado, vertido, vibrado y curado. Terminado.

| Código | Ud | Descripción | Rendimiento | Precio | Importe |
|---|---|---|---|---|---|
| AUX.HORM020 | m³ | Hormigón en masa HM-20 | 0.3 | 66.12 | 19.84 |
| AUX.ENCOF51 | m² | Encofrado plano soleras y cimentaciones | 2 | 11.53 | 23.06 |
| MO.OFI001 | h | Oficial 1ª | 1.5 | 15.59 | 23.39 |
| MO.PEO001 | h | Peón | 3 | 14.98 | 44.94 |
| %.AUX003 | % | Medios auxiliares y resto de obra | 3 % | 111.23 | 3.34 |
|  |  | Total |  |  | 114.57 |

| Medición | Uds. | Largo | Parcial |
|---|---|---|---|
| 3+350 - 3+660 | 1 | 254 | 254.000 |
| Total |  |  | 254 |

###### 101010405 RED DE ABASTECIMIENTO (02/09/2016)
Importe: 12016

###### 10101040501 AR-SSAA-POT-01
Importe: 3715.5

**790.101** m Apeo de tubería FDC/PEAD/Acero galvanizado
10 m × 350.52 (371.55 con costes indirectos) = 3715.50

| Medición | Uds. | Largo | Parcial |
|---|---|---|---|
| 0+080 | 1 | 10 | 10.000 |
| Total |  |  | 10 |

###### 10101040502 AR-SSAA-POT-02
Importe: 3715.5

**790.101** m Apeo de tubería FDC/PEAD/Acero galvanizado
10 m × 350.52 (371.55 con costes indirectos) = 3715.50

| Medición | Uds. | Largo | Parcial |
|---|---|---|---|
| 0+660 | 1 | 10 | 10.000 |
| Total |  |  | 10 |

###### 10101040503 AR-SSAA-POT-03 (02/09/2016)
Importe: 550.2

**414.090** m Tubería abastecimiento PE-100 AD ø90 mm 16 atm (02/09/2016)
30 m × 17.3 (18.34 con costes indirectos) = 550.20
Tubería PEAD PE-100, según UNE EN 12201, banda azul, PN-16, Tuplen o similar, de ø90 mm, en red de abastecimiento, colocada en fondo de zanja, incluso parte proporcional de pequeño material, piezas especiales, inclusosolera de arena de 15 cm de espesor, nivelación del tubo, sin incluir excavación ni relleno de la zanja. Instalada, conexionada y probada.

| Código | Ud | Descripción | Rendimiento | Precio | Importe |
|---|---|---|---|---|---|
| MAT.PEAD1090 | m | Tubería PE-100, A.D. PN 16 ø90mm Tuplen (material; 15/06/2017) | 1.05 | 11.88 | 12.47 |
| MAT.AREN003 | m³ | Arena seca (material; 02/09/2016) | 0.09 | 18.4 | 1.66 |
| MO.OFI001 | h | Oficial 1ª | 0.075 | 15.59 | 1.17 |
| MO.PEO001 | h | Peón | 0.1 | 14.98 | 1.50 |
| %.AUX003 | % | Medios auxiliares y resto de obra | 3 % | 16.80 | 0.50 |
|  |  | Total |  |  | 17.3 |

| Medición | Uds. | Largo | Parcial |
|---|---|---|---|
| 3+950 - 3+965 |  |  |  |
| Desvío provisional | 1 | 15 | 15.000 |
| AR-SSAA-POT-05 | 1 | 15 | 15.000 |
| Subtotal |  |  | 30.000 |
| Total |  |  | 30 |

###### 10101040504 AR-SSAA-POT-04 (02/09/2016)
Importe: 366.8

**414.090** m Tubería abastecimiento PE-100 AD ø90 mm 16 atm
20 m × 17.3 (18.34 con costes indirectos) = 366.80

| Medición | Uds. | Largo | Parcial |
|---|---|---|---|
| 4+150 - 4+160 |  |  |  |
| Desvío provisional | 1 | 10 | 10.000 |
| AR-SSAA-POT-05 | 1 | 10 | 10.000 |
| Subtotal |  |  | 20.000 |
| Total |  |  | 20 |

###### 10101040505 AR-SSAA-POT-05 (02/09/2016)
Importe: 3668

**414.090** m Tubería abastecimiento PE-100 AD ø90 mm 16 atm
200 m × 17.3 (18.34 con costes indirectos) = 3668.00

| Medición | Uds. | Largo | Parcial |
|---|---|---|---|
| 4+500 - 4+600 |  |  |  |
| Desvío provisional | 1 | 100 | 100.000 |
| AR-SSAA-POT-05 | 1 | 100 | 100.000 |
| Subtotal |  |  | 200.000 |
| Total |  |  | 200 |

###### 101010406 RED DE TELECOMUNICACIONES
Importe: 1521

###### 10101040601 AR-SSAA-TC-01
Importe: 1521

**790.100** m Apeo de canalización hormigonada
10 m × 143.49 (152.1 con costes indirectos) = 1521.00

| Medición | Uds. | Largo | Parcial |
|---|---|---|---|
| 1+340 | 1 | 10 | 10.000 |
| Total |  |  | 10 |

###### 101010407 DIA (19/11/1998)
Importe: 101206

**560.001** m² Pavimento de adoquín (19/11/1998)
1400 m² × 68.2 (72.29 con costes indirectos) = 101206.00
Pavimento de adoquín, sobre solera de hormigón HM-20 de 15 cm, armado con mallazo B-400 S 15x15 ø8 mm, rejuntado y limpieza. Terminado.

| Código | Ud | Descripción | Rendimiento | Precio | Importe |
|---|---|---|---|---|---|
| AUX.HORM020 | m³ | Hormigón en masa HM-20 | 0.15 | 66.12 | 9.92 |
| AUX.MOR011 | m³ | Mortero de cemento M-450 | 0.054 | 105.26 | 5.68 |
| MAT.ACE001 | kg | Acero corrugado B-400 S (material; 14/08/2013) | 10 | 0.41 | 4.10 |
| MAT.ADO001 | m² | Adoquín (material; 10/08/2020) | 1 | 40 | 40.00 |
| MO.OFI001 | h | Oficial 1ª | 0.2 | 15.59 | 3.12 |
| MO.PEO001 | h | Peón | 0.226 | 14.98 | 3.39 |
| %.AUX003 | % | Medios auxiliares y resto de obra | 3 % | 66.21 | 1.99 |
|  |  | Total |  |  | 68.2 |

| Medición | Uds. | Largo | Ancho | Parcial |
|---|---|---|---|---|
| Entrada Arona | 1 | 100 | 7 | 700.000 |
| Salida Arona | 1 | 100 | 7 | 700.000 |
| Subtotal |  |  |  | 1400.000 |
| Total |  |  |  | 1400 |

###### 101010408 MUROS Y CERRAMIENTOS (19/11/1998)
Importe: 31377.55

###### 10101040801 AR-SSAA-MCER-01 (19/11/1998)
Importe: 4998.29

**500.034** m Desmontaje valla bionda
70.25 m × 38.58 (40.89 con costes indirectos) = 2872.52
Desmontaje valla bionda, se incluye corte y p.p. demolición de apoyos de hormigón, y acopio de material para su posterior aprovechamiento parcial

| Código | Ud | Descripción | Rendimiento | Precio | Importe |
|---|---|---|---|---|---|
| MAQ.MART200 | h | Martillo picador eléctrico (maquinaria; 14/05/2020) | 1 | 5.75 | 5.75 |
| MAQ.CAM015 | h | Camión basculante 15 Tm. | 0.125 | 33.9 | 4.24 |
| MO.ESP001 | h | Conductor camión más de 7.500 Kg | 0.125 | 15.75 | 1.97 |
| MO.OFI001 | h | Oficial 1ª | 0.674 | 15.59 | 10.51 |
| MO.PEO001 | h | Peón | 1 | 14.98 | 14.98 |
| %.AUX003 | % | Medios auxiliares y resto de obra | 3 % | 37.45 | 1.12 |
|  |  | Total |  |  | 38.58 |

**500.034.1** m Montaje valla bionda (19/11/1998)
70.25 m × 28.55 (30.26 con costes indirectos) = 2125.77
Montaje valla, incluso elaboración de apoyos de hormigón y aprovechamiento del 50% del material desmontado

| Código | Ud | Descripción | Rendimiento | Precio | Importe |
|---|---|---|---|---|---|
| MATBIOND | m | Barrera metálica doble galv. contención N1 i. postes, uniones, t (material; 01/03/2021) | 0.5 | 45 | 22.50 |
| MQDEF001 | h | Máquina colocación bionda automotriz 10 KW (maquinaria; 18/08/2018) | 0.017 | 11.29 | 0.19 |
| AUX.HORM020 | m³ | Hormigón en masa HM-20 | 0.015 | 66.12 | 0.99 |
| MO.OFI001 | h | Oficial 1ª | 0.067 | 15.59 | 1.04 |
| MO.PEO001 | h | Peón | 0.2 | 14.98 | 3.00 |
| %.AUX003 | % | Medios auxiliares y resto de obra | 3 % | 27.72 | 0.83 |
|  |  | Total |  |  | 28.55 |

###### 10101040802 AR-SSAA-MCER-02A Y 02B (19/11/2001)
Importe: 16813.98

**500.035** m Desmontaje barandilla madera
162 m × 38.58 (40.89 con costes indirectos) = 6624.18
Desmontaje de barandilla de madera, incluso demolición de correa de apoyo, carga y transporte de material a lugar de acopio

| Código | Ud | Descripción | Rendimiento | Precio | Importe |
|---|---|---|---|---|---|
| MAQ.MART200 | h | Martillo picador eléctrico | 1 | 5.75 | 5.75 |
| MAQ.CAM015 | h | Camión basculante 15 Tm. | 0.125 | 33.9 | 4.24 |
| MO.ESP001 | h | Conductor camión más de 7.500 Kg | 0.125 | 15.75 | 1.97 |
| MO.OFI001 | h | Oficial 1ª | 0.674 | 15.59 | 10.51 |
| MO.PEO001 | h | Peón | 1 | 14.98 | 14.98 |
| %.AUX003 | % | Medios auxiliares y resto de obra | 3 % | 37.45 | 1.12 |
|  |  | Total |  |  | 38.58 |

| Medición | Uds. | Largo | Parcial |
|---|---|---|---|
| 02A | 1 | 68 | 68.000 |
| 02B | 1 | 94 | 94.000 |
| Subtotal |  |  | 162.000 |
| Total |  |  | 162 |

**500.035.1** m Montaje de barandilla madera (19/11/2001)
162 m × 59.34 (62.9 con costes indirectos) = 10189.80
Montaje de barandilla de madera en vía peatonal, incluso ejecución de correa de apoyo

| Código | Ud | Descripción | Rendimiento | Precio | Importe |
|---|---|---|---|---|---|
| E610CX | M3 | HORMIGON HA-25/P/20/IIa COLOCADO (material; 19/11/2001) | 0.15 | 56.99 | 8.55 |
| MAQ.VIBR001 | h | Equipo vibrado interno de hormigón (maquinaria; 19/02/2013) | 0.1 | 9.6 | 0.96 |
| A04A0010 | kg | Acero corrugado B 400 S, elaborado y colocado. (material; 01/01/2008) | 8 | 1.41 | 11.28 |
| A05AA0020 | m² | Encofrado y desencofrado (material; 14/08/2013) | 1 | 21.53 | 21.53 |
| MO.OFI001 | h | Oficial 1ª | 0.5 | 15.59 | 7.80 |
| MO.PEO001 | h | Peón | 0.5 | 14.98 | 7.49 |
| %.AUX003 | % | Medios auxiliares y resto de obra | 3 % | 57.61 | 1.73 |
|  |  | Total |  |  | 59.34 |

| Medición | Uds. | Largo | Parcial |
|---|---|---|---|
| 02A | 1 | 68 | 68.000 |
| 02B | 1 | 94 | 94.000 |
| Subtotal |  |  | 162.000 |
| Total |  |  | 162 |

###### 10101040803 AR-SSAA-MCER-03 (01/01/2008)
Importe: 1609.6

**500.036** m² Demolición muro de bloque (14/08/2013)
39.48 m² × 10.03 (10.63 con costes indirectos) = 419.67
Demolición de murete de bloque de hormigón vibrado, incluso correa de apoyo, de coronación y pilaretes

| Código | Ud | Descripción | Rendimiento | Precio | Importe |
|---|---|---|---|---|---|
| MAQ.COMP002 | h | Compresor neumático 2 martillos | 0 | 10.66 | 0.00 |
| MO.PEO001 | h | Peón | 0.65 | 14.98 | 9.74 |
| %.AUX003 | % | Medios auxiliares y resto de obra | 3 % | 9.74 | 0.29 |
|  |  | Total |  |  | 10.03 |

| Medición | Uds. | Largo | Alto | Parcial |
|---|---|---|---|---|
|  | 1 | 28.2 | 1.4 | 39.480 |
| Total |  |  |  | 39.48 |

**500.036.1** m² Ejecución muro bloque (01/01/2008)
39.48 m² × 28.43 (30.14 con costes indirectos) = 1189.93
Ejecución de murete de bloque de hormigón de h=1,50m, incluso correa de apoyo y de coronación, y pilaretes cada 4 m.

| Código | Ud | Descripción | Rendimiento | Precio | Importe |
|---|---|---|---|---|---|
| MO.OFI001 | h | Oficial 1ª | 0.4 | 15.59 | 6.24 |
| MO.PEO001 | h | Peón | 0.4 | 14.98 | 5.99 |
| E10AB0020 | ud | Bloque de hormigón de áridos de picón 20x25x50 cm, CE cat. I / I (material; 13/10/2020) | 8.4 | 1.38 | 11.59 |
| A02A0120 | m³ | Mortero industrial M 2,5 (material; 28/04/2010) | 0.02 | 174.39 | 3.49 |
| E10CB0010 | m | Fleje metálico perforado. (material; 13/10/2020) | 0.5 | 0.16 | 0.08 |
| A04A0010 | kg | Acero corrugado B 400 S, elaborado y colocado. | 0.15 | 1.41 | 0.21 |
| %.AUX003 | % | Medios auxiliares y resto de obra | 3 % | 27.60 | 0.83 |
|  |  | Total |  |  | 28.43 |

| Medición | Uds. | Largo | Alto | Parcial |
|---|---|---|---|---|
|  | 1 | 28.2 | 1.4 | 39.480 |
| Total |  |  |  | 39.48 |

###### 10101040804 AR-SSAA-MCER-04 (19/11/2001)
Importe: 3009.91

**500.035** m Desmontaje barandilla madera
29 m × 38.58 (40.89 con costes indirectos) = 1185.81

**500.035.1** m Montaje de barandilla madera
29 m × 59.34 (62.9 con costes indirectos) = 1824.10

###### 10101040805 AR-SSAA-MCER-05 (19/11/2001)
Importe: 2802.33

**500.035** m Desmontaje barandilla madera
27 m × 38.58 (40.89 con costes indirectos) = 1104.03

**500.035.1** m Montaje de barandilla madera
27 m × 59.34 (62.9 con costes indirectos) = 1698.30

###### 10101040806 AR-SSAA-MCER-06 (19/11/1998)
Importe: 1274.37

**500.038** m2 Demolición murete mampostería piedra (14/08/2013)
17.4 m2 × 13.66 (14.48 con costes indirectos) = 251.95
Demolición de murete de mampostería de piedra hormigonada h=0,60m

| Código | Ud | Descripción | Rendimiento | Precio | Importe |
|---|---|---|---|---|---|
| MAQ.COMP002 | h | Compresor neumático 2 martillos | 0.33 | 10.66 | 3.52 |
| MO.PEO001 | h | Peón | 0.65 | 14.98 | 9.74 |
| %.AUX003 | % | Medios auxiliares y resto de obra | 3 % | 13.26 | 0.40 |
|  |  | Total |  |  | 13.66 |

| Medición | Uds. | Largo | Alto | Parcial |
|---|---|---|---|---|
|  | 1 | 29 | 0.6 | 17.400 |
| Total |  |  |  | 17.4 |

**500.038.1** m2 Ejecución murete bloque canto blanco sur (19/11/1998)
17.4 m2 × 55.43 (58.76 con costes indirectos) = 1022.42
Fábrica de bloque de canto del sur de 20 cm de espesor (63x35x20), h=0,60m para dejar visto, tomados con mortero 1:6 de cemento y arena, con los bloques contrapeados, incluso llagueado de 2,50 cm, regleado y alineado de las juntas, replanteo, aplomado, nivelado y limpieza

| Código | Ud | Descripción | Rendimiento | Precio | Importe |
|---|---|---|---|---|---|
| MAT.CANTOBLSU | ud | Bloqu canto sur 63x35x20 cm (toba volcan) (material; 13/10/2020) | 4.5 | 5.9 | 26.55 |
| AUX.MOR106 | m³ | Mortero de cemento 1:6 | 0.02 | 64.56 | 1.29 |
| MO.OFI001 | h | Oficial 1ª | 0.85 | 15.59 | 13.25 |
| MO.PEO001 | h | Peón | 0.85 | 14.98 | 12.73 |
| %.AUX003 | % | Medios auxiliares y resto de obra | 3 % | 53.82 | 1.61 |
|  |  | Total |  |  | 55.43 |

| Medición | Uds. | Largo | Alto | Parcial |
|---|---|---|---|---|
|  | 1 | 29 | 0.6 | 17.400 |
| Total |  |  |  | 17.4 |

###### 10101040807 AR-SSAA-MCER-07 (14/08/2013)
Importe: 589.8

**301.088.TR** m Demolición de cuneta de hormigón (14/08/2013)
60 m × 9.27 (9.83 con costes indirectos) = 589.80
Demolición de cuneta de hormigón por medios mecánicos o manuales, incluso transporte de escombros a vertedero autorizado.

| Código | Ud | Descripción | Rendimiento | Precio | Importe |
|---|---|---|---|---|---|
| MAQ.COMP002 | h | Compresor neumático 2 martillos | 0.1 | 10.66 | 1.07 |
| MAQ.RET003 | h | Retroexcavadora s/neumáticos | 0.08 | 47.49 | 3.80 |
| MAQ.CAM007 | h | Camión volquete 3 ejes 16 tn | 0.08 | 32.83 | 2.63 |
| MO.PEO001 | h | Peón | 0.1 | 14.98 | 1.50 |
| %.AUX003 | % | Medios auxiliares y resto de obra | 3 % | 9.00 | 0.27 |
|  |  | Total |  |  | 9.27 |

| Medición | Uds. | Largo | Parcial |
|---|---|---|---|
| C/ El Medio | 1 | 60 | 60.000 |
| Total |  |  | 60 |

###### 10101040808 AR-SSAA-MCER-09 (19/11/1998)
Importe: 279.27

**500.042** m Desmontaje y montaje vallado (19/11/1998)
9 m × 29.27 (31.03 con costes indirectos) = 279.27
Desmontaje, acopio de material para su posterior aprovechamiento, y montaje de vallado

| Código | Ud | Descripción | Rendimiento | Precio | Importe |
|---|---|---|---|---|---|
| AUX.MOR106 | m³ | Mortero de cemento 1:6 | 0.015 | 64.56 | 0.97 |
| MO.OFI001 | h | Oficial 1ª | 0.8 | 15.59 | 12.47 |
| MO.PEO001 | h | Peón | 1 | 14.98 | 14.98 |
| %.AUX003 | % | Medios auxiliares y resto de obra | 3 % | 28.42 | 0.85 |
|  |  | Total |  |  | 29.27 |

#### 1S.01.02 COLECTOR LA CAMELLA (AR4) (15/11/1998)
Importe: 94201.65

##### 1S.01.02.01 DEMOLICIONES Y MOVIMIENTO DE TIERRAS (19/11/1998)
Importe: 27361.75

**301.000** m² (cm) Fresado pavimento asfáltico
624 m² × 0.4 (0.42 con costes indirectos) = 262.08

| Medición | Uds. | Largo | Ancho | Parcial |
|---|---|---|---|---|
| 0+025 - 0+337 | 2 | 312 | 1 | 624.000 |
| Total |  |  |  | 624 |

**301.010** m² Demolición de firme asfáltico existente
436.8 m² × 15.04 (15.94 con costes indirectos) = 6962.59

| Medición | Uds. | Largo | Ancho | Parcial |
|---|---|---|---|---|
| 0+025 - 0+337 | 1 | 312 | 1.4 | 436.800 |
| Total |  |  |  | 436.8 |

**321.100** m³ Excavación en zanjas y pozos por medios mecánicos, en cualquier
848.1 m³ × 10.11 (10.72 con costes indirectos) = 9091.63

| Medición | Uds. | Largo | Parcial |
|---|---|---|---|
| Según medición auxiliar | 1 | 848.1 | 848.100 |
| Total |  |  | 848.1 |

**332.300** m³ Relleno con arena basáltica
292.9 m³ × 14.14 (14.99 con costes indirectos) = 4390.57

| Medición | Uds. | Largo | Parcial |
|---|---|---|---|
| Según medición auxiliar | 1 | 292.9 | 292.900 |
| Total |  |  | 292.9 |

**332.350** m³ Relleno con material seleccionado procedente de préstamo
24.57 m³ × 12.4 (13.14 con costes indirectos) = 322.85

| Medición | Uds. | Largo | Parcial |
|---|---|---|---|
| Según medición auxiliar | 0.25 | 98.28 | 24.570 |
| Total |  |  | 24.57 |

**332.351** m³ Relleno con material seleccionado de excavación
73.71 m³ × 12.43 (13.18 con costes indirectos) = 971.50

| Medición | Uds. | Largo | Parcial |
|---|---|---|---|
| Según medición auxiliar | 0.75 | 98.28 | 73.710 |
| Total |  |  | 73.71 |

**350.100** m² Entibación
286.2 m² × 17.67 (18.73 con costes indirectos) = 5360.53

| Medición | Uds. | Largo | Parcial |
|---|---|---|---|
| Según medición auxiliar | 1 | 286.2 | 286.200 |
| Total |  |  | 286.2 |

##### 1S.01.02.02 COLECTOR (19/11/1998)
Importe: 34503.71

**415.400** m Tubería PVC corrugada DN 400 mm SN-8
337 m × 63.88 (67.71 con costes indirectos) = 22818.27

| Medición | Uds. | Largo | Parcial |
|---|---|---|---|
| Eje completo | 1 | 337 | 337.000 |
| Total |  |  | 337 |

**410.402** ud Pozo registro mixto Tipo I ø1.200 mm h < 2 m
7 ud × 941.72 (998.22 con costes indirectos) = 6987.54

**410.404** ud Pozo registro mixto Tipo I ø1.200 mm 2 < h < 4 m
2 ud × 1230.49 (1304.32 con costes indirectos) = 2608.64

**410.960** ud Tapa de fundición dúctil ø600 mm, clase D400 para tráfico intens
9 ud × 219 (232.14 con costes indirectos) = 2089.26

##### 1S.01.02.03 FIRMES Y PAVIMENTOS (01/01/2000)
Importe: 27866.71

**513.125** m³ Suelo cemento
406.12 m³ × 30.21 (32.02 con costes indirectos) = 13003.96

| Medición | Uds. | Largo | Parcial |
|---|---|---|---|
| Según medición auxiliar | 1 | 406.12 | 406.120 |
| Total |  |  | 406.12 |

**530.001** m² Riego de imprimación con emulsión C60BF4 IMP
436.8 m² × 1.53 (1.62 con costes indirectos) = 707.62

| Medición | Uds. | Largo | Ancho | Parcial |
|---|---|---|---|---|
| 0+025 - 0+337 | 1 | 312 | 1.4 | 436.800 |
| Total |  |  |  | 436.8 |

**542.055** tn MBC tipo AC32/base/50-70/G (G-20)
61.59 tn × 73.01 (77.39 con costes indirectos) = 4766.45

| Medición | Uds. | Largo | Ancho | Alto | Parcial |
|---|---|---|---|---|---|
| 0+025 - 0+337 | 2.35 | 312 | 1.4 | 0.06 | 61.589 |
| Total |  |  |  |  | 61.59 |

**531.001** m² Riego de adherencia con emulsión C60B3 ADH
1060.8 m² × 0.95 (1.01 con costes indirectos) = 1071.41

| Medición | Uds. | Largo | Ancho | Parcial |
|---|---|---|---|---|
| 0+025 - 0+337 | 1 | 312 | 3.4 | 1060.800 |
| Total |  |  |  | 1060.8 |

**542.043** tn MBC tipo AC16/surf/50-70/D (D-12)
101.84 tn × 77.05 (81.67 con costes indirectos) = 8317.27

| Medición | Uds. | Largo | Ancho | Alto | Parcial |
|---|---|---|---|---|---|
| 0+025 - 0+337 | 2.4 | 312 | 3.4 | 0.04 | 101.837 |
| Total |  |  |  |  | 101.84 |

##### 1S.01.02.04 REPOSICIONES (15/11/1998)
Importe: 4469.48

###### 101020401 MUROS Y CERRAMIENTOS (15/11/1998)
Importe: 4469.48

###### 10102040101 AR-SSAA-MCER-21 (15/11/1998)
Importe: 4469.48

**500.045** m³ Demolición muro contención (14/08/2013)
25.47 m³ × 83.68 (88.7 con costes indirectos) = 2259.19
Demolición de muro de hormigón en masa en carretera de h=3m y ancho=0,3m, con compresor, incluso acopio de escombros a pié de obra

| Código | Ud | Descripción | Rendimiento | Precio | Importe |
|---|---|---|---|---|---|
| MAQ.COMP002 | h | Compresor neumático 2 martillos | 2 | 10.66 | 21.32 |
| MO.PEO001 | h | Peón | 4 | 14.98 | 59.92 |
| %.AUX003 | % | Medios auxiliares y resto de obra | 3 % | 81.24 | 2.44 |
|  |  | Total |  |  | 83.68 |

| Medición | Uds. | Largo | Ancho | Alto | Parcial |
|---|---|---|---|---|---|
|  | 1 | 28.3 | 0.3 | 3 | 25.470 |
| Total |  |  |  |  | 25.47 |

**500.045.1** m³ Muro contención (15/11/1998)
25.47 m³ × 81.87 (86.78 con costes indirectos) = 2210.29
Muro hormigón armado HA-25, h=3m y ancho 0,3m

| Código | Ud | Descripción | Rendimiento | Precio | Importe |
|---|---|---|---|---|---|
| MO.CAP001 | h | Capataz | 0.043 | 16.64 | 0.72 |
| MO.OFI001 | h | Oficial 1ª | 0.129 | 15.59 | 2.01 |
| MO.PEO001 | h | Peón | 0.25 | 14.98 | 3.75 |
| MATHORA025 | m³ | Hormigon armado HA-25 consistencia fluida árido máximo 20 mm (material; 18/08/2018) | 1.05 | 62.9 | 66.05 |
| MQBOMBH01 | h | Camión bomba de hormigón (sin maquinista) (maquinaria; 28/11/2018) | 0.051 | 56.4 | 2.88 |
| MO04MQ04 | h | Maquinista | 0.051 | 15.59 | 0.80 |
| MAQ.VIBR001 | h | Equipo vibrado interno de hormigón | 0.207 | 9.6 | 1.99 |
| MAQ.GRUP001 | h | Grupo electrógeno 80/100 KVA (maquinaria; 15/11/1998) | 0.051 | 5.26 | 0.27 |
| MQCOMPR01 | h | Compresor portátil 7-10 m³/min y 8 bar (maquinaria; 19/02/2013) | 0.061 | 16.57 | 1.01 |
| %.AUX003 | % | Medios auxiliares y resto de obra | 3 % | 79.48 | 2.38 |
|  |  | Total |  |  | 81.87 |

| Medición | Uds. | Largo | Ancho | Alto | Parcial |
|---|---|---|---|---|---|
|  | 1 | 28.3 | 0.3 | 3 | 25.470 |
| Total |  |  |  |  | 25.47 |

#### 1S.01.03 COLECTOR LA FLORIDA (AR6) (19/11/1998)
Importe: 336788.41

##### 1S.01.03.01 DEMOLICIONES Y MOVIMIENTO DE TIERRAS (19/11/1998)
Importe: 101339.42

**301.000** m² (cm) Fresado pavimento asfáltico
1644 m² × 0.4 (0.42 con costes indirectos) = 690.48

| Medición | Uds. | Largo | Ancho | Parcial |
|---|---|---|---|---|
| 0+524 - 1+346 | 2 | 822 | 1 | 1644.000 |
| Total |  |  |  | 1644 |

**301.010** m² Demolición de firme asfáltico existente
1150.8 m² × 15.04 (15.94 con costes indirectos) = 18343.75

| Medición | Uds. | Largo | Ancho | Parcial |
|---|---|---|---|---|
| 0+524 - 1+346 | 1 | 822 | 1.4 | 1150.800 |
| Total |  |  |  | 1150.8 |

**321.100** m³ Excavación en zanjas y pozos por medios mecánicos, en cualquier
3053.1 m³ × 10.11 (10.72 con costes indirectos) = 32729.23

| Medición | Uds. | Largo | Parcial |
|---|---|---|---|
| Según medición auxiliar | 1 | 3053.1 | 3053.100 |
| Total |  |  | 3053.1 |

**332.300** m³ Relleno con arena basáltica
1134.5 m³ × 14.14 (14.99 con costes indirectos) = 17006.16

| Medición | Uds. | Largo | Parcial |
|---|---|---|---|
| Según medición auxiliar | 1 | 1134.5 | 1134.500 |
| Total |  |  | 1134.5 |

**332.350** m³ Relleno con material seleccionado procedente de préstamo
190.11 m³ × 12.4 (13.14 con costes indirectos) = 2498.05

| Medición | Uds. | Largo | Parcial |
|---|---|---|---|
| Según medición auxiliar | 0.25 | 760.45 | 190.113 |
| Total |  |  | 190.11 |

**332.351** m³ Relleno con material seleccionado de excavación
570.34 m³ × 12.43 (13.18 con costes indirectos) = 7517.08

| Medición | Uds. | Largo | Parcial |
|---|---|---|---|
| Según medición auxiliar | 0.75 | 760.45 | 570.338 |
| Total |  |  | 570.34 |

**350.100** m² Entibación
1204.2 m² × 17.67 (18.73 con costes indirectos) = 22554.67

| Medición | Uds. | Largo | Parcial |
|---|---|---|---|
| Según medición auxiliar | 1 | 1204.2 | 1204.200 |
| Total |  |  | 1204.2 |

##### 1S.01.03.02 COLECTOR (19/11/1998)
Importe: 135112.6

**415.400** m Tubería PVC corrugada DN 400 mm SN-8
1346 m × 63.88 (67.71 con costes indirectos) = 91137.66

| Medición | Uds. | Largo | Parcial |
|---|---|---|---|
| Eje completo | 1 | 1346 | 1346.000 |
| Total |  |  | 1346 |

**410.402** ud Pozo registro mixto Tipo I ø1.200 mm h < 2 m
27 ud × 941.72 (998.22 con costes indirectos) = 26951.94

**410.404** ud Pozo registro mixto Tipo I ø1.200 mm 2 < h < 4 m
7 ud × 1230.49 (1304.32 con costes indirectos) = 9130.24

**410.960** ud Tapa de fundición dúctil ø600 mm, clase D400 para tráfico intens
34 ud × 219 (232.14 con costes indirectos) = 7892.76

##### 1S.01.03.03 FIRMES Y PAVIMENTOS (01/01/2000)
Importe: 74336.84

**501.001** m³ Zahorra artificial
158.89 m³ × 25.01 (26.51 con costes indirectos) = 4212.17

| Medición | Uds. | Largo | Parcial |
|---|---|---|---|
| Según medición auxiliar | 1 | 158.89 | 158.890 |
| Total |  |  | 158.89 |

**513.125** m³ Suelo cemento
796.06 m³ × 30.21 (32.02 con costes indirectos) = 25489.84

| Medición | Uds. | Largo | Parcial |
|---|---|---|---|
| Según medición auxiliar | 1 | 796.06 | 796.060 |
| Total |  |  | 796.06 |

**530.001** m² Riego de imprimación con emulsión C60BF4 IMP
1150.8 m² × 1.53 (1.62 con costes indirectos) = 1864.30

| Medición | Uds. | Largo | Ancho | Parcial |
|---|---|---|---|---|
| 0+524 - 1+346 | 1 | 822 | 1.4 | 1150.800 |
| Total |  |  |  | 1150.8 |

**542.055** tn MBC tipo AC32/base/50-70/G (G-20)
162.26 tn × 73.01 (77.39 con costes indirectos) = 12557.30

| Medición | Uds. | Largo | Ancho | Alto | Parcial |
|---|---|---|---|---|---|
| 0+524 - 1+346 | 2.35 | 822 | 1.4 | 0.06 | 162.263 |
| Total |  |  |  |  | 162.26 |

**531.001** m² Riego de adherencia con emulsión C60B3 ADH
2794.8 m² × 0.95 (1.01 con costes indirectos) = 2822.75

| Medición | Uds. | Largo | Ancho | Parcial |
|---|---|---|---|---|
| 0+524 - 1+346 | 1 | 822 | 3.4 | 2794.800 |
| Total |  |  |  | 2794.8 |

**542.043** tn MBC tipo AC16/surf/50-70/D (D-12)
335.38 tn × 77.05 (81.67 con costes indirectos) = 27390.48

| Medición | Uds. | Largo | Ancho | Alto | Parcial |
|---|---|---|---|---|---|
| 0+524 - 1+346 | 2.4 | 822 | 3.4 | 0.05 | 335.376 |
| Total |  |  |  |  | 335.38 |

##### 1S.01.03.04 REPOSICIONES (19/11/1998)
Importe: 25999.55

###### 101030401 RED ELÉCTRICA (19/11/1998)
Importe: 18481.55

###### 10103040101 AR-SSAA-ELE-05
Importe: 1521

**790.100** m Apeo de canalización hormigonada
10 m × 143.49 (152.1 con costes indirectos) = 1521.00

| Medición | Uds. | Largo | Parcial |
|---|---|---|---|
| 0+987 | 1 | 10 | 10.000 |
| Total |  |  | 10 |

###### 10103040102 AR-SSAA-ELE-06
Importe: 1825.2

**790.100** m Apeo de canalización hormigonada
12 m × 143.49 (152.1 con costes indirectos) = 1825.20

| Medición | Uds. | Largo | Parcial |
|---|---|---|---|
| 1+058 | 1 | 12 | 12.000 |
| Total |  |  | 12 |

###### 10103040103 AR-SSAA-ELE-07 (19/11/1998)
Importe: 15135.35

**800.416** m Canalización hormigonada 4 PE ø200 mm (19/11/1998)
50 m × 79.22 (83.97 con costes indirectos) = 4198.50
Canalización hormigonada formada por cuatro tubos PE ø200 mm de doble pared corrugada, maraca T.P.P. o similar, incluso protección con dado de hormigón HM-20, parte proporcional de encofrado y desencofrado, enhebrado con cable acerado de ø2 mm y cinta de señalización.

| Código | Ud | Descripción | Rendimiento | Precio | Importe |
|---|---|---|---|---|---|
| AUX.HORM020 | m³ | Hormigón en masa HM-20 | 0.36 | 66.12 | 23.80 |
| MAT.PEAD200 | m | Tubería PEAD ø200 doble pared (material; 09/01/2018) | 4 | 11.85 | 47.40 |
| MAT.ACE701 | m | Alambre guía galvanizado (material; 14/08/2013) | 2 | 0.15 | 0.30 |
| MAT.ELE000 | m | Cinta señalizadora línea eléctrica (material; 14/08/2013) | 1 | 0.07 | 0.07 |
| MO.OFI001 | h | Oficial 1ª | 0.15 | 15.59 | 2.34 |
| MO.PEO001 | h | Peón | 0.2 | 14.98 | 3.00 |
| %.AUX003 | % | Medios auxiliares y resto de obra | 3 % | 76.91 | 2.31 |
|  |  | Total |  |  | 79.22 |

| Medición | Uds. | Largo | Parcial |
|---|---|---|---|
| 1+188 - 1+235 | 1 | 50 | 50.000 |
| Total |  |  | 50 |

**850.011** ud Arqueta eléctrica AR-1 en calzada (19/11/1998)
5 ud × 789.69 (837.07 con costes indirectos) = 4185.35
Arqueta eléctrica normalizada tipo AR-1 en calzada, según normas de la compañía suministradora, realizada con hormigón en masa HM-20 de 1,00x1,10x1,20 m, con paredes de 20 cm, enfoscada y bruñida interiormente, con tapa y marco de fundición dúctil D-400, según UNE EN 124, de 0,62x0,60 m, con fondo de grava de machaqueo, totalmente acabada.

| Código | Ud | Descripción | Rendimiento | Precio | Importe |
|---|---|---|---|---|---|
| AUX.MOVT001 | m³ | Excavación zanjas, pozos, cimientos por medios mecánicos | 4.62 | 10.36 | 47.86 |
| AUX.RELL001 | m³ | Relleno zanjas excavación | 3.3 | 4.1 | 13.53 |
| AUX.ENCOF51 | m² | Encofrado plano soleras y cimentaciones | 8.16 | 11.53 | 94.08 |
| AUX.HORA025 | m³ | Hormigón HA-25 de central | 0.816 | 64.11 | 52.31 |
| MAT.NOR6061 | ud | Marco-Tapa articulada triangular 600x600 mm FDC D-400 EJ-NORINCO (material; 09/01/2018) | 1 | 497.02 | 497.02 |
| MAT.GRAV1525 | m³ | Grava basalto 15-25 mm en superficie (material; 02/09/2009) | 0.042 | 17.87 | 0.75 |
| MO.OFI001 | h | Oficial 1ª | 2 | 15.59 | 31.18 |
| MO.PEO001 | h | Peón | 2 | 14.98 | 29.96 |
| %.AUX003 | % | Medios auxiliares y resto de obra | 3 % | 766.69 | 23.00 |
|  |  | Total |  |  | 789.69 |

| Medición | Uds. | Parcial |
|---|---|---|
| 1+188 - 1+235 | 5 | 5.000 |
| Total |  | 5 |

**880.415** m Línea eléctrica 4x(1x150) mm² Cu 0,6/1 KV
50 m × 127.39 (135.03 con costes indirectos) = 6751.50
Línea eléctrica realizada con conductores de cobre 4x(1x150) mm² con aislamiento de 0,6/1 KV, canalizados bajo tubo enterrado. Instalada y comprobado su funcionamiento, según REBT-02.

| Código | Ud | Descripción | Rendimiento | Precio | Importe |
|---|---|---|---|---|---|
| MAT.ELEBT415 | m | Cable 0,6/1 KV 1x150 mm² aislamiento PVC CPR (material; 09/01/2018) | 4 | 29.2 | 116.80 |
| MO.OFI001 | h | Oficial 1ª | 0.15 | 15.59 | 2.34 |
| MO.PEO100 | h | Peón especializado | 0.3 | 15.13 | 4.54 |
| %.AUX003 | % | Medios auxiliares y resto de obra | 3 % | 123.68 | 3.71 |
|  |  | Total |  |  | 127.39 |

| Medición | Uds. | Largo | Parcial |
|---|---|---|---|
| 1+188 - 1+235 | 1 | 50 | 50.000 |
| Total |  |  | 50 |

###### 101030402 RED ALUMBRADO PÚBLICO
Importe: 3802.5

###### 10103040201 AR-SSAA-AP-03
Importe: 3802.5

**790.100** m Apeo de canalización hormigonada
25 m × 143.49 (152.1 con costes indirectos) = 3802.50

| Medición | Uds. | Largo | Parcial |
|---|---|---|---|
| 0+520 | 1 | 25 | 25.000 |
| Total |  |  | 25 |

###### 101030403 RED DE RIEGO
Importe: 3715.5

###### 10103040301 AR-SSAA-RIE-02
Importe: 3715.5

**790.101** m Apeo de tubería FDC/PEAD/Acero galvanizado
10 m × 350.52 (371.55 con costes indirectos) = 3715.50

| Medición | Uds. | Largo | Parcial |
|---|---|---|---|
| 0+225 | 1 | 10 | 10.000 |
| Total |  |  | 10 |

#### 1S.01.04 COLECTOR EL BEBEDERO (AR8) (15/11/1998)
Importe: 124334.41

##### 1S.01.04.01 DEMOLICIONES Y MOVIMIENTO DE TIERRAS (19/11/1998)
Importe: 22211.38

**301.000** m² (cm) Fresado pavimento asfáltico
656 m² × 0.4 (0.42 con costes indirectos) = 275.52

| Medición | Uds. | Largo | Ancho | Parcial |
|---|---|---|---|---|
| 0+000 - 0+328 | 2 | 328 | 1 | 656.000 |
| Total |  |  |  | 656 |

**301.010** m² Demolición de firme asfáltico existente
459.2 m² × 15.04 (15.94 con costes indirectos) = 7319.65

| Medición | Uds. | Largo | Ancho | Parcial |
|---|---|---|---|---|
| 0+000 - 0+328 | 1 | 328 | 1.4 | 459.200 |
| Total |  |  |  | 459.2 |

**321.100** m³ Excavación en zanjas y pozos por medios mecánicos, en cualquier
710.4 m³ × 10.11 (10.72 con costes indirectos) = 7615.49

| Medición | Uds. | Largo | Parcial |
|---|---|---|---|
| Según medición auxiliar | 1 | 710.4 | 710.400 |
| Total |  |  | 710.4 |

**332.300** m³ Relleno con arena basáltica
310.4 m³ × 14.14 (14.99 con costes indirectos) = 4652.90

| Medición | Uds. | Largo | Parcial |
|---|---|---|---|
| Según medición auxiliar | 1 | 310.4 | 310.400 |
| Total |  |  | 310.4 |

**332.350** m³ Relleno con material seleccionado procedente de préstamo
44.57 m³ × 12.4 (13.14 con costes indirectos) = 585.65

| Medición | Uds. | Largo | Parcial |
|---|---|---|---|
| Según medición auxiliar | 0.25 | 178.26 | 44.565 |
| Total |  |  | 44.57 |

**332.351** m³ Relleno con material seleccionado de excavación
133.7 m³ × 12.43 (13.18 con costes indirectos) = 1762.17

| Medición | Uds. | Largo | Parcial |
|---|---|---|---|
| Según medición auxiliar | 0.75 | 178.26 | 133.695 |
| Total |  |  | 133.7 |

##### 1S.01.04.02 COLECTOR (19/11/1998)
Importe: 36782.17

**415.400** m Tubería PVC corrugada DN 400 mm SN-8
357 m × 63.88 (67.71 con costes indirectos) = 24172.47

**410.402** ud Pozo registro mixto Tipo I ø1.200 mm h < 2 m
9 ud × 941.72 (998.22 con costes indirectos) = 8983.98

**410.404** ud Pozo registro mixto Tipo I ø1.200 mm 2 < h < 4 m
1 ud × 1230.49 (1304.32 con costes indirectos) = 1304.32

**410.960** ud Tapa de fundición dúctil ø600 mm, clase D400 para tráfico intens
10 ud × 219 (232.14 con costes indirectos) = 2321.40

##### 1S.01.04.03 FIRMES Y PAVIMENTOS (01/01/2000)
Importe: 20920.66

**501.001** m³ Zahorra artificial
13.65 m³ × 25.01 (26.51 con costes indirectos) = 361.86

| Medición | Uds. | Largo | Parcial |
|---|---|---|---|
| Según medición auxiliar | 1 | 13.65 | 13.650 |
| Total |  |  | 13.65 |

**513.125** m³ Suelo cemento
154.09 m³ × 30.21 (32.02 con costes indirectos) = 4933.96

| Medición | Uds. | Largo | Parcial |
|---|---|---|---|
| Según medición auxiliar | 1 | 154.09 | 154.090 |
| Total |  |  | 154.09 |

**530.001** m² Riego de imprimación con emulsión C60BF4 IMP
459.2 m² × 1.53 (1.62 con costes indirectos) = 743.90

| Medición | Uds. | Largo | Ancho | Parcial |
|---|---|---|---|---|
| 0+000 - 0+328 | 1 | 328 | 1.4 | 459.200 |
| Total |  |  |  | 459.2 |

**542.055** tn MBC tipo AC32/base/50-70/G (G-20)
64.75 tn × 73.01 (77.39 con costes indirectos) = 5011.00

| Medición | Uds. | Largo | Ancho | Alto | Parcial |
|---|---|---|---|---|---|
| 0+000 - 0+328 | 2.35 | 328 | 1.4 | 0.06 | 64.747 |
| Total |  |  |  |  | 64.75 |

**531.001** m² Riego de adherencia con emulsión C60B3 ADH
1115.2 m² × 0.95 (1.01 con costes indirectos) = 1126.35

| Medición | Uds. | Largo | Ancho | Parcial |
|---|---|---|---|---|
| 0+000 - 0+328 | 1 | 328 | 3.4 | 1115.200 |
| Total |  |  |  | 1115.2 |

**542.043** tn MBC tipo AC16/surf/50-70/D (D-12)
107.06 tn × 77.05 (81.67 con costes indirectos) = 8743.59

| Medición | Uds. | Largo | Ancho | Alto | Parcial |
|---|---|---|---|---|---|
| 0+000 - 0+328 | 2.4 | 328 | 3.4 | 0.04 | 107.059 |
| Total |  |  |  |  | 107.06 |

##### 1S.01.04.04 REPOSICIONES (15/11/1998)
Importe: 44420.2

###### 101040401 RED DE SANEAMIENTO (19/11/1998)
Importe: 36827.57

###### 10104040101 AR-SSAA-SAN-07 (19/11/1998)
Importe: 36827.57

**415.200** m Tubería PVC corrugada DN 200 mm SN-8
72 m × 28.74 (30.46 con costes indirectos) = 2193.12

| Medición | Uds. | Largo | Parcial |
|---|---|---|---|
| 0+010 - 0+315 |  |  |  |
| Conexión imbornales | 12 | 6 | 72.000 |
| Subtotal |  |  | 72.000 |
| Total |  |  | 72 |

**415.400** m Tubería PVC corrugada DN 400 mm SN-8
295 m × 63.88 (67.71 con costes indirectos) = 19974.45

| Medición | Uds. | Largo | Parcial |
|---|---|---|---|
| 0+010 - 0+315 | 1 | 295 | 295.000 |
| Total |  |  | 295 |

**410.402** ud Pozo registro mixto Tipo I ø1.200 mm h < 2 m
12 ud × 941.72 (998.22 con costes indirectos) = 11978.64

| Medición | Uds. | Parcial |
|---|---|---|
| 0+010 - 0+315 | 12 | 12.000 |
| Total |  | 12 |

**407.002** ud Imbornal sifónico 700x350 mm
12 ud × 183.97 (195.01 con costes indirectos) = 2340.12

| Medición | Uds. | Parcial |
|---|---|---|
| 0+010 - 0+315 | 12 | 12.000 |
| Total |  | 12 |

**410.000** ud Conexión nueva red saneamiento a red existente
2 ud × 160.96 (170.62 con costes indirectos) = 341.24

| Medición | Uds. | Parcial |
|---|---|---|
| 2+464 - 3+010 | 2 | 2.000 |
| Total |  | 2 |

###### 101040402 MUROS Y CERRAMIENTOS (15/11/1998)
Importe: 7592.63

###### 10104040201 AR-SSAA-MCER-10 (15/11/1998)
Importe: 7592.63

**500.039** m3 Demolición murete mampostería careada
22.41 m3 × 20.05 (21.25 con costes indirectos) = 476.21
Demolición murete mampostería piedra basáltica con recuperación, h=0,60 y ancho=0.60m, y acopio de piedra para su posterior aprovechamiento

| Código | Ud | Descripción | Rendimiento | Precio | Importe |
|---|---|---|---|---|---|
| MAQ.RET009 | h | Retroexcavadoras 70,1 KW (sin maquinista) (maquinaria; 28/11/2018) | 0.195 | 31.01 | 6.05 |
| MO04MQ04 | h | Maquinista | 0.195 | 15.59 | 3.04 |
| MAQ.MART200 | h | Martillo picador eléctrico | 0.5 | 5.75 | 2.88 |
| MO.PEO001 | h | Peón | 0.5 | 14.98 | 7.49 |
| %.AUX003 | % | Medios auxiliares y resto de obra | 3 % | 19.46 | 0.58 |
|  |  | Total |  |  | 20.05 |

| Medición | Uds. | Largo | Ancho | Alto | Parcial |
|---|---|---|---|---|---|
|  | 1 | 28.65 | 0.6 | 0.6 | 10.314 |
|  | 1 | 33.6 | 0.6 | 0.6 | 12.096 |
| Subtotal |  |  |  |  | 22.410 |
| Total |  |  |  |  | 22.41 |

**500.039.1** m Ejecución murete mampostería careada 0.60X0.60 m (15/11/1998)
62.25 m × 107.85 (114.32 con costes indirectos) = 7116.42
Ejecución murete mampostería de piedra basáltica, h=0.60m, con aprovechamiento del 75% de piedra

| Código | Ud | Descripción | Rendimiento | Precio | Importe |
|---|---|---|---|---|---|
| MAT.PIED100 | m³ | Piedra en rama tamaño maximo 30 cm (material; 15/06/2017) | 0.1 | 14.19 | 1.42 |
| AUX.HOR012 | m³ | Hormigón de limpieza HL-150/B/20 (material; 19/11/1998) | 0.09 | 68.72 | 6.18 |
| AUX.ENCOF01 | m² | Encofrado-desencofrado paramentos planos ocultos (material; 15/11/1998) | 0.5 | 21.84 | 10.92 |
| AUX.ACER001 | Kg | Acero en barras corrugadas B-500 S colocado (material; 15/11/1998) | 16.33 | 0.85 | 13.88 |
| AUX.HORA025 | m³ | Hormigón HA-25 de central | 0.225 | 64.11 | 14.42 |
| AUX.MOR106 | m³ | Mortero de cemento 1:6 | 0.05 | 64.56 | 3.23 |
| MO.OFI001 | h | Oficial 1ª | 1.2 | 15.59 | 18.71 |
| MO.PEO001 | h | Peón | 2.4 | 14.98 | 35.95 |
| %.AUX003 | % | Medios auxiliares y resto de obra | 3 % | 104.71 | 3.14 |
|  |  | Total |  |  | 107.85 |

| Medición | Uds. | Largo | Parcial |
|---|---|---|---|
|  | 1 | 28.65 | 28.650 |
|  | 1 | 33.6 | 33.600 |
| Subtotal |  |  | 62.250 |
| Total |  |  | 62.25 |

#### 1S.01.05 COLECTOR VALLE DE SAN LORENZO OESTE (AR10) (15/11/1998)
Importe: 665764.41

##### 1S.01.05.01 DEMOLICIONES Y MOVIMIENTO DE TIERRAS (19/11/1998)
Importe: 140439.13

**301.000** m² (cm) Fresado pavimento asfáltico
3510 m² × 0.4 (0.42 con costes indirectos) = 1474.20

| Medición | Uds. | Largo | Ancho | Parcial |
|---|---|---|---|---|
| 0+000 - 1+755 | 2 | 1755 | 1 | 3510.000 |
| Total |  |  |  | 3510 |

**301.010** m² Demolición de firme asfáltico existente
2457 m² × 15.04 (15.94 con costes indirectos) = 39164.58

| Medición | Uds. | Largo | Ancho | Parcial |
|---|---|---|---|---|
| 0+000 - 1+755 | 1 | 1755 | 1.4 | 2457.000 |
| Total |  |  |  | 2457 |

**321.100** m³ Excavación en zanjas y pozos por medios mecánicos, en cualquier
3865.4 m³ × 10.11 (10.72 con costes indirectos) = 41437.09

| Medición | Uds. | Largo | Parcial |
|---|---|---|---|
| Según medición auxiliar | 1 | 3865.4 | 3865.400 |
| Total |  |  | 3865.4 |

**332.300** m³ Relleno con arena basáltica
1493.4 m³ × 14.14 (14.99 con costes indirectos) = 22386.07

| Medición | Uds. | Largo | Parcial |
|---|---|---|---|
| Según medición auxiliar | 1 | 1493.4 | 1493.400 |
| Total |  |  | 1493.4 |

**332.350** m³ Relleno con material seleccionado procedente de préstamo
235.38 m³ × 12.4 (13.14 con costes indirectos) = 3092.89

| Medición | Uds. | Largo | Parcial |
|---|---|---|---|
| Según medición auxiliar | 0.25 | 941.51 | 235.378 |
| Total |  |  | 235.38 |

**332.351** m³ Relleno con material seleccionado de excavación
706.13 m³ × 12.43 (13.18 con costes indirectos) = 9306.79

| Medición | Uds. | Largo | Parcial |
|---|---|---|---|
| Según medición auxiliar | 0.75 | 941.51 | 706.133 |
| Total |  |  | 706.13 |

**350.100** m² Entibación
1258.81 m² × 17.67 (18.73 con costes indirectos) = 23577.51

| Medición | Uds. | Largo | Parcial |
|---|---|---|---|
| Según medición auxiliar | 1 | 1258.81 | 1258.810 |
| Total |  |  | 1258.81 |

##### 1S.01.05.02 COLECTOR (19/11/1998)
Importe: 167115.23

**415.400** m Tubería PVC corrugada DN 400 mm SN-8
1755 m × 63.88 (67.71 con costes indirectos) = 118831.05

| Medición | Uds. | Largo | Parcial |
|---|---|---|---|
| Eje completo | 1 | 1755 | 1755.000 |
| Total |  |  | 1755 |

**410.402** ud Pozo registro mixto Tipo I ø1.200 mm h < 2 m
33 ud × 941.72 (998.22 con costes indirectos) = 32941.26

**410.404** ud Pozo registro mixto Tipo I ø1.200 mm 2 < h < 4 m
5 ud × 1230.49 (1304.32 con costes indirectos) = 6521.60

**410.960** ud Tapa de fundición dúctil ø600 mm, clase D400 para tráfico intens
38 ud × 219 (232.14 con costes indirectos) = 8821.32

##### 1S.01.05.03 FIRMES Y PAVIMENTOS (01/01/2000)
Importe: 113266.27

**513.125** m³ Suelo cemento
1165.59 m³ × 30.21 (32.02 con costes indirectos) = 37322.19

| Medición | Uds. | Largo | Parcial |
|---|---|---|---|
| Según medición auxiliar | 1 | 1165.59 | 1165.590 |
| Total |  |  | 1165.59 |

**530.001** m² Riego de imprimación con emulsión C60BF4 IMP
2352 m² × 1.53 (1.62 con costes indirectos) = 3810.24

| Medición | Uds. | Largo | Ancho | Parcial |
|---|---|---|---|---|
| 0+000 - 0+270 | 1 | 270 | 1.4 | 378.000 |
| 0+345 - 1+755 | 1 | 1410 | 1.4 | 1974.000 |
| Subtotal |  |  |  | 2352.000 |
| Total |  |  |  | 2352 |

**542.055** tn MBC tipo AC32/base/50-70/G (G-20)
278.86 tn × 73.01 (77.39 con costes indirectos) = 21580.98

| Medición | Uds. | Largo | Ancho | Alto | Parcial |
|---|---|---|---|---|---|
| 0+000 - 0+270 | 2.35 | 2.7 | 1.4 | 0.06 | 0.533 |
| 0+345 - 1+755 | 2.35 | 1410 | 1.4 | 0.06 | 278.334 |
| Subtotal |  |  |  |  | 278.867 |
| Total |  |  |  |  | 278.86 |

**531.001** m² Riego de adherencia con emulsión C60B3 ADH
5712 m² × 0.95 (1.01 con costes indirectos) = 5769.12

| Medición | Uds. | Largo | Ancho | Parcial |
|---|---|---|---|---|
| 0+000 - 0+270 | 1 | 270 | 3.4 | 918.000 |
| 0+345 - 1+755 | 1 | 1410 | 3.4 | 4794.000 |
| Subtotal |  |  |  | 5712.000 |
| Total |  |  |  | 5712 |

**542.043** tn MBC tipo AC16/surf/50-70/D (D-12)
548.35 tn × 77.05 (81.67 con costes indirectos) = 44783.74

| Medición | Uds. | Largo | Ancho | Alto | Parcial |
|---|---|---|---|---|---|
| 0+000 - 0+270 | 2.4 | 270 | 3.4 | 0.04 | 88.128 |
| 0+345 - 1+755 | 2.4 | 1410 | 3.4 | 0.04 | 460.224 |
| Subtotal |  |  |  |  | 548.352 |
| Total |  |  |  |  | 548.35 |

##### 1S.01.05.04 REPOSICIONES (15/11/1998)
Importe: 244943.78

###### 101050401 RED ELÉCTRICA (19/11/1998)
Importe: 161675.66

###### 10105040101 AR-SSAA-ELE-09 (19/11/1998)
Importe: 14478.35

**800.416** m Canalización hormigonada 4 PE ø200 mm
47 m × 79.22 (83.97 con costes indirectos) = 3946.59

| Medición | Uds. | Largo | Parcial |
|---|---|---|---|
| 0+187 - 0+234 | 1 | 47 | 47.000 |
| Total |  |  | 47 |

**850.011** ud Arqueta eléctrica AR-1 en calzada
5 ud × 789.69 (837.07 con costes indirectos) = 4185.35

| Medición | Uds. | Parcial |
|---|---|---|
| 0+187 - 0+234 | 5 | 5.000 |
| Total |  | 5 |

**880.415** m Línea eléctrica 4x(1x150) mm² Cu 0,6/1 KV
47 m × 127.39 (135.03 con costes indirectos) = 6346.41

| Medición | Uds. | Largo | Parcial |
|---|---|---|---|
| 0+187 - 0+234 | 1 | 47 | 47.000 |
| Total |  |  | 47 |

###### 10105040102 AR-SSAA-ELE-10 (19/11/1998)
Importe: 39546.56

**800.416** m Canalización hormigonada 4 PE ø200 mm
150 m × 79.22 (83.97 con costes indirectos) = 12595.50

| Medición | Uds. | Largo | Parcial |
|---|---|---|---|
| 0+325 - 0+475 | 1 | 150 | 150.000 |
| Total |  |  | 150 |

**850.011** ud Arqueta eléctrica AR-1 en calzada
8 ud × 789.69 (837.07 con costes indirectos) = 6696.56

| Medición | Uds. | Parcial |
|---|---|---|
| 0+325 - 0+475 | 8 | 8.000 |
| Total |  | 8 |

**880.415** m Línea eléctrica 4x(1x150) mm² Cu 0,6/1 KV
150 m × 127.39 (135.03 con costes indirectos) = 20254.50

| Medición | Uds. | Largo | Parcial |
|---|---|---|---|
| 0+325 - 0+475 | 1 | 150 | 150.000 |
| Total |  |  | 150 |

###### 10105040103 AR-SSAA-ELE-11 (19/11/1998)
Importe: 107650.75

**800.416** m Canalización hormigonada 4 PE ø200 mm
396 m × 79.22 (83.97 con costes indirectos) = 33252.12

| Medición | Uds. | Largo | Parcial |
|---|---|---|---|
| 0+615 - 1+013 | 1 | 396 | 396.000 |
| Total |  |  | 396 |

**850.011** ud Arqueta eléctrica AR-1 en calzada
25 ud × 789.69 (837.07 con costes indirectos) = 20926.75

| Medición | Uds. | Parcial |
|---|---|---|
| 0+615 - 1+013 | 25 | 25.000 |
| Total |  | 25 |

**880.415** m Línea eléctrica 4x(1x150) mm² Cu 0,6/1 KV
396 m × 127.39 (135.03 con costes indirectos) = 53471.88

| Medición | Uds. | Largo | Parcial |
|---|---|---|---|
| 0+615 - 1+013 | 1 | 396 | 396.000 |
| Total |  |  | 396 |

###### 101050402 RED DE ALUMBRADO PÚBLICO (15/11/1998)
Importe: 71975.69

###### 10105040201 AR-SSAA-AP-04 (15/11/1998)
Importe: 26026.59

**850.035** ud Arqueta 70x70x70 horm. HM-20 tapa-cerco FDC D-400
12 ud × 477.05 (505.67 con costes indirectos) = 6068.04

| Medición | Uds. | Parcial |
|---|---|---|
| 0+200 - 0+485 | 12 | 12.000 |
| Total |  | 12 |

**750.021** m Canalización hormigonada 2 PE 200 mm
285 m × 62.71 (66.47 con costes indirectos) = 18943.95

| Medición | Uds. | Largo | Parcial |
|---|---|---|---|
| 0+200 - 0+485 | 1 | 285 | 285.000 |
| Total |  |  | 285 |

**ELAR841** m Línea 2x6 para alumbrado exterior
285 m × 3.36 (3.56 con costes indirectos) = 1014.60

| Medición | Uds. | Largo | Parcial |
|---|---|---|---|
| 0+200 - 0+485 | 1 | 285 | 285.000 |
| Total |  |  | 285 |

###### 10105040202 AR-SSAA-AP-05 (15/11/1998)
Importe: 45949.1

**850.035** ud Arqueta 70x70x70 horm. HM-20 tapa-cerco FDC D-400
20 ud × 477.05 (505.67 con costes indirectos) = 10113.40

| Medición | Uds. | Parcial |
|---|---|---|
| 0+620 - 1+110 | 20 | 20.000 |
| Total |  | 20 |

**750.021** m Canalización hormigonada 2 PE 200 mm
490 m × 62.71 (66.47 con costes indirectos) = 32570.30

| Medición | Uds. | Largo | Parcial |
|---|---|---|---|
| 0+620 - 1+110 | 1 | 490 | 490.000 |
| Total |  |  | 490 |

**ELAR841** m Línea 2x6 para alumbrado exterior
490 m × 3.36 (3.56 con costes indirectos) = 1744.40

| Medición | Uds. | Largo | Parcial |
|---|---|---|---|
| 0+620 - 1+110 | 1 | 490 | 490.000 |
| Total |  |  | 490 |

**790.100** m Apeo de canalización hormigonada
10 m × 143.49 (152.1 con costes indirectos) = 1521.00

| Medición | Uds. | Largo | Parcial |
|---|---|---|---|
| 0+425 | 1 | 10 | 10.000 |
| Total |  |  | 10 |

###### 101050403 MUROS Y CERRAMIENTOS (19/11/2001)
Importe: 11292.43

###### 10105040401 AR-SSAA-MCER-08 (19/11/2001)
Importe: 11292.43

**301.610** m Desmontaje de barandilla metálica
69.3 m × 39.69 (42.07 con costes indirectos) = 2915.45
Desmontaje de barandilla metálica con recuperación (75%), por medios manuales con ayudas mecánicas, incluso demolición de correa de apoyo, carga y transporte de material a lugar de acopio para su posterior aprovechamiento parcial

| Código | Ud | Descripción | Rendimiento | Precio | Importe |
|---|---|---|---|---|---|
| MAQ.MART200 | h | Martillo picador eléctrico | 1 | 5.75 | 5.75 |
| MAQ.CAM015 | h | Camión basculante 15 Tm. | 0.125 | 33.9 | 4.24 |
| MO.ESP001 | h | Conductor camión más de 7.500 Kg | 0.125 | 15.75 | 1.97 |
| MQOXIC001 | h | Equipo oxicorte (maquinaria; 02/04/2019) | 0.105 | 6.52 | 0.68 |
| MO.OFI001 | h | Oficial 1ª | 0.7 | 15.59 | 10.91 |
| MO.PEO001 | h | Peón | 1 | 14.98 | 14.98 |
| %.AUX003 | % | Medios auxiliares y resto de obra | 3 % | 38.53 | 1.16 |
|  |  | Total |  |  | 39.69 |

**301.610.1** m Colocación barandilla metálica (19/11/2001)
69.3 m × 114.04 (120.88 con costes indirectos) = 8376.98
Colocación barandilla metálica, incluso ejecución de correa de apoyo

| Código | Ud | Descripción | Rendimiento | Precio | Importe |
|---|---|---|---|---|---|
| E610CX | M3 | HORMIGON HA-25/P/20/IIa COLOCADO | 1.02 | 56.99 | 58.13 |
| MAQ.VIBR001 | h | Equipo vibrado interno de hormigón | 0.2 | 9.6 | 1.92 |
| AUX.MORT03 | m³ | Mortero 1:3 de cemento (material; 16/09/2011) | 0.015 | 97.83 | 1.47 |
| MARBAR08 | m | Perfil chapa laminado en caliente 30x20x1,5 (material; 15/06/2017) | 0.75 | 1.55 | 1.16 |
| MATBAR45 | kg | Pletina 30.3 mm (material; 15/06/2017) | 4.5 | 0.96 | 4.32 |
| MAT.FOS110 | l | Imprim fosfocromatante, Palverol Metal Primer (material; 24/06/2014) | 1.54 | 16.38 | 25.23 |
| MATBAR89 | ud | p.p. pequeño material (electrodos, discos) (material; 15/06/2017) | 32 | 0.1 | 3.20 |
| MO.OFI001 | h | Oficial 1ª | 0.5 | 15.59 | 7.80 |
| MO.PEO001 | h | Peón | 0.5 | 14.98 | 7.49 |
| %.AUX003 | % | Medios auxiliares y resto de obra | 3 % | 110.72 | 3.32 |
|  |  | Total |  |  | 114.04 |

#### 1S.01.06 COLECTOR VALLE DE SAN LORENZO ESTE (AR11) (19/11/1998)
Importe: 116529

##### 1S.01.06.01 DEMOLICIONES Y MOVIMIENTO DE TIERRAS (19/11/1998)
Importe: 32514.22

**301.000** m² (cm) Fresado pavimento asfáltico
874 m² × 0.4 (0.42 con costes indirectos) = 367.08

| Medición | Uds. | Largo | Ancho | Parcial |
|---|---|---|---|---|
| 0+000 - 0+437 | 2 | 437 | 1 | 874.000 |
| Total |  |  |  | 874 |

**301.010** m² Demolición de firme asfáltico existente
611.8 m² × 15.04 (15.94 con costes indirectos) = 9752.09

| Medición | Uds. | Largo | Ancho | Parcial |
|---|---|---|---|---|
| 0+000 - 0+437 | 1 | 437 | 1.4 | 611.800 |
| Total |  |  |  | 611.8 |

**321.100** m³ Excavación en zanjas y pozos por medios mecánicos, en cualquier
948.1 m³ × 10.11 (10.72 con costes indirectos) = 10163.63

| Medición | Uds. | Largo | Parcial |
|---|---|---|---|
| Según medición auxiliar | 1 | 948.1 | 948.100 |
| Total |  |  | 948.1 |

**332.300** m³ Relleno con arena basáltica
371.6 m³ × 14.14 (14.99 con costes indirectos) = 5570.28

| Medición | Uds. | Largo | Parcial |
|---|---|---|---|
| Según medición auxiliar | 1 | 371.6 | 371.600 |
| Total |  |  | 371.6 |

**332.350** m³ Relleno con material seleccionado procedente de préstamo
26.04 m³ × 12.4 (13.14 con costes indirectos) = 342.17

| Medición | Uds. | Largo | Parcial |
|---|---|---|---|
| Según medición auxiliar | 0.25 | 104.16 | 26.040 |
| Total |  |  | 26.04 |

**332.351** m³ Relleno con material seleccionado de excavación
78.12 m³ × 12.43 (13.18 con costes indirectos) = 1029.62

| Medición | Uds. | Largo | Parcial |
|---|---|---|---|
| Según medición auxiliar | 0.75 | 104.16 | 78.120 |
| Total |  |  | 78.12 |

**350.100** m² Entibación
282.4 m² × 17.67 (18.73 con costes indirectos) = 5289.35

| Medición | Uds. | Largo | Parcial |
|---|---|---|---|
| Según medición auxiliar | 1 | 282.4 | 282.400 |
| Total |  |  | 282.4 |

##### 1S.01.06.02 COLECTOR (19/11/1998)
Importe: 50193.33

**415.400** m Tubería PVC corrugada DN 400 mm SN-8
437 m × 63.88 (67.71 con costes indirectos) = 29589.27

**410.402** ud Pozo registro mixto Tipo I ø1.200 mm h < 2 m
13 ud × 941.72 (998.22 con costes indirectos) = 12976.86

**410.404** ud Pozo registro mixto Tipo I ø1.200 mm 2 < h < 4 m
3 ud × 1230.49 (1304.32 con costes indirectos) = 3912.96

**410.960** ud Tapa de fundición dúctil ø600 mm, clase D400 para tráfico intens
16 ud × 219 (232.14 con costes indirectos) = 3714.24

##### 1S.01.06.03 FIRMES Y PAVIMENTOS (01/01/2000)
Importe: 33821.45

**513.125** m³ Suelo cemento
406.14 m³ × 30.21 (32.02 con costes indirectos) = 13004.60

| Medición | Uds. | Largo | Parcial |
|---|---|---|---|
| Según medición auxiliar | 1 | 406.14 | 406.140 |
| Total |  |  | 406.14 |

**530.001** m² Riego de imprimación con emulsión C60BF4 IMP
611.8 m² × 1.53 (1.62 con costes indirectos) = 991.12

| Medición | Uds. | Largo | Ancho | Parcial |
|---|---|---|---|---|
| 0+000 - 0+437 | 1 | 437 | 1.4 | 611.800 |
| Total |  |  |  | 611.8 |

**542.055** tn MBC tipo AC32/base/50-70/G (G-20)
86.26 tn × 73.01 (77.39 con costes indirectos) = 6675.66

| Medición | Uds. | Largo | Ancho | Alto | Parcial |
|---|---|---|---|---|---|
| 0+000 - 0+437 | 2.35 | 437 | 1.4 | 0.06 | 86.264 |
| Total |  |  |  |  | 86.26 |

**531.001** m² Riego de adherencia con emulsión C60B3 ADH
1485.8 m² × 0.95 (1.01 con costes indirectos) = 1500.66

| Medición | Uds. | Largo | Ancho | Parcial |
|---|---|---|---|---|
| 0+000 - 0+437 | 1 | 437 | 3.4 | 1485.800 |
| Total |  |  |  | 1485.8 |

**542.043** tn MBC tipo AC16/surf/50-70/D (D-12)
142.64 tn × 77.05 (81.67 con costes indirectos) = 11649.41

| Medición | Uds. | Largo | Ancho | Alto | Parcial |
|---|---|---|---|---|---|
| 0+000 - 0+437 | 2.4 | 437 | 3.4 | 0.04 | 142.637 |
| Total |  |  |  |  | 142.64 |

#### 1S.01.07 COLECTOR CÁCERES (AR13) (19/11/1998)
Importe: 499149.93

##### 1S.01.07.01 DEMOLICIONES Y MOVIMIENTO DE TIERRAS (19/11/1998)
Importe: 189149.29

**301.000** m² (cm) Fresado pavimento asfáltico
3420 m² × 0.4 (0.42 con costes indirectos) = 1436.40

| Medición | Uds. | Largo | Ancho | Parcial |
|---|---|---|---|---|
| 0+000 - 1710 | 2 | 1710 | 1 | 3420.000 |
| Total |  |  |  | 3420 |

**301.010** m² Demolición de firme asfáltico existente
2394 m² × 15.04 (15.94 con costes indirectos) = 38160.36

| Medición | Uds. | Largo | Ancho | Parcial |
|---|---|---|---|---|
| 0+000 - 1710 | 1 | 1710 | 1.4 | 2394.000 |
| Total |  |  |  | 2394 |

**321.100** m³ Excavación en zanjas y pozos por medios mecánicos, en cualquier
4345.1 m³ × 10.11 (10.72 con costes indirectos) = 46579.47

| Medición | Uds. | Largo | Parcial |
|---|---|---|---|
| Según medición auxiliar | 1 | 4345.1 | 4345.100 |
| Total |  |  | 4345.1 |

**332.300** m³ Relleno con arena basáltica
1400 m³ × 14.14 (14.99 con costes indirectos) = 20986.00

| Medición | Uds. | Largo | Parcial |
|---|---|---|---|
| Según medición auxiliar | 1 | 1400 | 1400.000 |
| Total |  |  | 1400 |

**332.350** m³ Relleno con material seleccionado procedente de préstamo
253.26 m³ × 12.4 (13.14 con costes indirectos) = 3327.84

| Medición | Uds. | Largo | Parcial |
|---|---|---|---|
| Según medición auxiliar | 0.25 | 1013.02 | 253.255 |
| Total |  |  | 253.26 |

**332.351** m³ Relleno con material seleccionado de excavación
759.77 m³ × 12.43 (13.18 con costes indirectos) = 10013.77

| Medición | Uds. | Largo | Parcial |
|---|---|---|---|
| Según medición auxiliar | 0.75 | 1013.02 | 759.765 |
| Total |  |  | 759.77 |

**350.100** m² Entibación
3665 m² × 17.67 (18.73 con costes indirectos) = 68645.45

| Medición | Uds. | Largo | Parcial |
|---|---|---|---|
| Según medición auxiliar | 1 | 3665 | 3665.000 |
| Total |  |  | 3665 |

##### 1S.01.07.02 COLECTOR (19/11/1998)
Importe: 171224.4

**415.400** m Tubería PVC corrugada DN 400 mm SN-8
1710 m × 63.88 (67.71 con costes indirectos) = 115784.10

| Medición | Uds. | Largo | Parcial |
|---|---|---|---|
| Eje completo | 1 | 1710 | 1710.000 |
| Total |  |  | 1710 |

**410.402** ud Pozo registro mixto Tipo I ø1.200 mm h < 2 m
28 ud × 941.72 (998.22 con costes indirectos) = 27950.16

**410.404** ud Pozo registro mixto Tipo I ø1.200 mm 2 < h < 4 m
9 ud × 1230.49 (1304.32 con costes indirectos) = 11738.88

**410.406** ud Pozo registro mixto Tipo I ø1.200 mm 4 < h < 6 m
3 ud × 2033.23 (2155.22 con costes indirectos) = 6465.66

**410.960** ud Tapa de fundición dúctil ø600 mm, clase D400 para tráfico intens
40 ud × 219 (232.14 con costes indirectos) = 9285.60

##### 1S.01.07.03 FIRMES Y PAVIMENTOS (01/01/2000)
Importe: 135060.74

**513.125** m³ Suelo cemento
1674.08 m³ × 30.21 (32.02 con costes indirectos) = 53604.04

| Medición | Uds. | Largo | Parcial |
|---|---|---|---|
| Según medición auxiliar | 1 | 1674.08 | 1674.080 |
| Total |  |  | 1674.08 |

**530.001** m² Riego de imprimación con emulsión C60BF4 IMP
2394 m² × 1.53 (1.62 con costes indirectos) = 3878.28

| Medición | Uds. | Largo | Ancho | Parcial |
|---|---|---|---|---|
| 0+000 - 1710 | 1 | 1710 | 1.4 | 2394.000 |
| Total |  |  |  | 2394 |

**542.055** tn MBC tipo AC32/base/50-70/G (G-20)
337.55 tn × 73.01 (77.39 con costes indirectos) = 26122.99

| Medición | Uds. | Largo | Ancho | Alto | Parcial |
|---|---|---|---|---|---|
| 0+000 - 1710 | 2.35 | 1710 | 1.4 | 0.06 | 337.554 |
| Total |  |  |  |  | 337.55 |

**531.001** m² Riego de adherencia con emulsión C60B3 ADH
5814 m² × 0.95 (1.01 con costes indirectos) = 5872.14

| Medición | Uds. | Largo | Ancho | Parcial |
|---|---|---|---|---|
| 0+000 - 1710 | 1 | 1710 | 3.4 | 5814.000 |
| Total |  |  |  | 5814 |

**542.043** tn MBC tipo AC16/surf/50-70/D (D-12)
558.14 tn × 77.05 (81.67 con costes indirectos) = 45583.29

| Medición | Uds. | Largo | Ancho | Alto | Parcial |
|---|---|---|---|---|---|
| 0+000 - 1710 | 2.4 | 1710 | 3.4 | 0.04 | 558.144 |
| Total |  |  |  |  | 558.14 |

##### 1S.01.07.04 REPOSICIONES
Importe: 3715.5

###### 101070401 RED DE ABASTECIMIENTO
Importe: 3715.5

###### 10107040101 AR-SSAA-POT-06
Importe: 3715.5

**790.101** m Apeo de tubería FDC/PEAD/Acero galvanizado
10 m × 350.52 (371.55 con costes indirectos) = 3715.50

| Medición | Uds. | Largo | Parcial |
|---|---|---|---|
| 1+140 | 1 | 10 | 10.000 |
| Total |  |  | 10 |

#### 1S.01.08 COLECTOR LOS TOSCALES - EL BEBEDERO (AR14) (15/11/1998)
Importe: 453793.88

##### 1S.01.08.01 DEMOLICIONES Y MOVIMIENTO DE TIERRAS (19/11/1998)
Importe: 103290.6

**301.000** m² (cm) Fresado pavimento asfáltico
2460 m² × 0.4 (0.42 con costes indirectos) = 1033.20

| Medición | Uds. | Largo | Ancho | Parcial |
|---|---|---|---|---|
| 0+000 - 0+758 | 2 | 758 | 1 | 1516.000 |
| 0+763 - 1+235 | 2 | 472 | 1 | 944.000 |
| Subtotal |  |  |  | 2460.000 |
| Total |  |  |  | 2460 |

**301.010** m² Demolición de firme asfáltico existente
1845 m² × 15.04 (15.94 con costes indirectos) = 29409.30

| Medición | Uds. | Largo | Ancho | Parcial |
|---|---|---|---|---|
| 0+000 - 0+758 | 1 | 758 | 1.5 | 1137.000 |
| 0+763 - 1+235 | 1 | 472 | 1.5 | 708.000 |
| Subtotal |  |  |  | 1845.000 |
| Total |  |  |  | 1845 |

**301.009** m² Demolición de pavimento de acera
7.5 m² × 88.8 (94.13 con costes indirectos) = 705.98

| Medición | Uds. | Largo | Ancho | Parcial |
|---|---|---|---|---|
| 0+758 - 0+763 | 1 | 5 | 1.5 | 7.500 |
| Total |  |  |  | 7.5 |

**321.100** m³ Excavación en zanjas y pozos por medios mecánicos, en cualquier
3199.5 m³ × 10.11 (10.72 con costes indirectos) = 34298.64

| Medición | Uds. | Largo | Parcial |
|---|---|---|---|
| Según medición auxiliar | 1 | 3199.5 | 3199.500 |
| Total |  |  | 3199.5 |

**332.300** m³ Relleno con arena basáltica
1260.7 m³ × 14.14 (14.99 con costes indirectos) = 18897.89

| Medición | Uds. | Largo | Parcial |
|---|---|---|---|
| Según medición auxiliar | 1 | 1260.7 | 1260.700 |
| Total |  |  | 1260.7 |

**332.350** m³ Relleno con material seleccionado procedente de préstamo
67.59 m³ × 12.4 (13.14 con costes indirectos) = 888.13

| Medición | Uds. | Largo | Parcial |
|---|---|---|---|
| Según medición auxiliar | 0.25 | 270.37 | 67.593 |
| Total |  |  | 67.59 |

**332.351** m³ Relleno con material seleccionado de excavación
202.78 m³ × 12.43 (13.18 con costes indirectos) = 2672.64

| Medición | Uds. | Largo | Parcial |
|---|---|---|---|
| Según medición auxiliar | 0.75 | 270.37 | 202.778 |
| Total |  |  | 202.78 |

**350.100** m² Entibación
821.4 m² × 17.67 (18.73 con costes indirectos) = 15384.82

| Medición | Uds. | Largo | Parcial |
|---|---|---|---|
| Según medición auxiliar | 1 | 821.4 | 821.400 |
| Total |  |  | 821.4 |

##### 1S.01.08.02 COLECTOR (19/11/1998)
Importe: 170609.75

**415.500** m Tubería PVC corrugada DN 500 mm SN-8
1235 m × 100.31 (106.33 con costes indirectos) = 131317.55

| Medición | Uds. | Largo | Parcial |
|---|---|---|---|
| Eje completo | 1 | 1235 | 1235.000 |
| Total |  |  | 1235 |

**410.402** ud Pozo registro mixto Tipo I ø1.200 mm h < 2 m
25 ud × 941.72 (998.22 con costes indirectos) = 24955.50

**410.404** ud Pozo registro mixto Tipo I ø1.200 mm 2 < h < 4 m
4 ud × 1230.49 (1304.32 con costes indirectos) = 5217.28

**410.406** ud Pozo registro mixto Tipo I ø1.200 mm 4 < h < 6 m
1 ud × 2033.23 (2155.22 con costes indirectos) = 2155.22

**410.960** ud Tapa de fundición dúctil ø600 mm, clase D400 para tráfico intens
30 ud × 219 (232.14 con costes indirectos) = 6964.20

##### 1S.01.08.03 FIRMES Y PAVIMENTOS (19/11/1998)
Importe: 105303.65

**513.125** m³ Suelo cemento
1387.43 m³ × 30.21 (32.02 con costes indirectos) = 44425.51

| Medición | Uds. | Largo | Parcial |
|---|---|---|---|
| Según mediciones auxiliares | 1 | 1387.43 | 1387.430 |
| Total |  |  | 1387.43 |

**530.001** m² Riego de imprimación con emulsión C60BF4 IMP
1845 m² × 1.53 (1.62 con costes indirectos) = 2988.90

| Medición | Uds. | Largo | Ancho | Parcial |
|---|---|---|---|---|
| 0+000 - 0+758 | 1 | 758 | 1.5 | 1137.000 |
| 0+763 - 1+235 | 1 | 472 | 1.5 | 708.000 |
| Subtotal |  |  |  | 1845.000 |
| Total |  |  |  | 1845 |

**542.055** tn MBC tipo AC32/base/50-70/G (G-20)
260.15 tn × 73.01 (77.39 con costes indirectos) = 20133.01

| Medición | Uds. | Largo | Ancho | Alto | Parcial |
|---|---|---|---|---|---|
| 0+000 - 0+758 | 2.35 | 758 | 1.5 | 0.06 | 160.317 |
| 0+763 - 1+235 | 2.35 | 472 | 1.5 | 0.06 | 99.828 |
| Subtotal |  |  |  |  | 260.145 |
| Total |  |  |  |  | 260.15 |

**531.001** m² Riego de adherencia con emulsión C60B3 ADH
3690 m² × 0.95 (1.01 con costes indirectos) = 3726.90

| Medición | Uds. | Largo | Ancho | Parcial |
|---|---|---|---|---|
| 0+000 - 0+758 | 1 | 758 | 3 | 2274.000 |
| 0+763 - 1+235 | 1 | 472 | 3 | 1416.000 |
| Subtotal |  |  |  | 3690.000 |
| Total |  |  |  | 3690 |

**542.043** tn MBC tipo AC16/surf/50-70/D (D-12)
413.28 tn × 77.05 (81.67 con costes indirectos) = 33752.58

| Medición | Uds. | Largo | Ancho | Alto | Parcial |
|---|---|---|---|---|---|
| 0+000 - 0+758 | 2.4 | 758 | 3.5 | 0.04 | 254.688 |
| 0+763 - 1+235 | 2.4 | 472 | 3.5 | 0.04 | 158.592 |
| Subtotal |  |  |  |  | 413.280 |
| Total |  |  |  |  | 413.28 |

**560.200** m² Pavimento de acera de loseta hidráulica
7.5 m² × 34.81 (36.9 con costes indirectos) = 276.75

| Medición | Uds. | Largo | Ancho | Parcial |
|---|---|---|---|---|
| 0+758 - 0+763 | 1 | 5 | 1.5 | 7.500 |
| Total |  |  |  | 7.5 |

##### 1S.01.08.04 REPOSICIONES (15/11/1998)
Importe: 74589.88

###### 101080401 RED ELÉCTRICA (15/11/1998)
Importe: 17200.7

###### 10108040101 AR-SSAA-ELE-12 (15/11/1998)
Importe: 5982.62

**760.022** ud Arqueta AT tipo AR-2
3 ud × 901.53 (955.62 con costes indirectos) = 2866.86

| Medición | Uds. | Parcial |
|---|---|---|
| 0+636 - 0+665 | 3 | 3.000 |
| Total |  | 3 |

**750.021** m Canalización hormigonada 2 PE 200 mm
29 m × 62.71 (66.47 con costes indirectos) = 1927.63

| Medición | Uds. | Largo | Parcial |
|---|---|---|---|
| 0+636 - 0+665 | 1 | 29 | 29.000 |
| Total |  |  | 29 |

**750.041.TR** m Línea MT mediante cable RHV 15/25KV 1X150KAL + H16OL
29 m × 38.65 (40.97 con costes indirectos) = 1188.13

| Medición | Uds. | Largo | Parcial |
|---|---|---|---|
| 0+636 - 0+665 | 1 | 29 | 29.000 |
| Total |  |  | 29 |

###### 10108040102 AR-SSAA-ELE-13
Importe: 1673.1

**790.100** m Apeo de canalización hormigonada
11 m × 143.49 (152.1 con costes indirectos) = 1673.10

| Medición | Uds. | Largo | Parcial |
|---|---|---|---|
| 0+710 | 1 | 11 | 11.000 |
| Total |  |  | 11 |

###### 10108040103 AR-SSAA-ELE-14
Importe: 1521

**790.100** m Apeo de canalización hormigonada
10 m × 143.49 (152.1 con costes indirectos) = 1521.00

| Medición | Uds. | Largo | Parcial |
|---|---|---|---|
| 0+770 | 1 | 10 | 10.000 |
| Total |  |  | 10 |

###### 10108040104 AR-SSAA-ELE-15 (15/11/1998)
Importe: 8023.98

**760.022** ud Arqueta AT tipo AR-2
3 ud × 901.53 (955.62 con costes indirectos) = 2866.86

| Medición | Uds. | Parcial |
|---|---|---|
| 1+124 - 1+172 | 3 | 3.000 |
| Total |  | 3 |

**750.021** m Canalización hormigonada 2 PE 200 mm
48 m × 62.71 (66.47 con costes indirectos) = 3190.56

| Medición | Uds. | Largo | Parcial |
|---|---|---|---|
| 1+124 - 1+172 | 1 | 48 | 48.000 |
| Total |  |  | 48 |

**750.041.TR** m Línea MT mediante cable RHV 15/25KV 1X150KAL + H16OL
48 m × 38.65 (40.97 con costes indirectos) = 1966.56

| Medición | Uds. | Largo | Parcial |
|---|---|---|---|
| 1+124 - 1+172 | 1 | 48 | 48.000 |
| Total |  |  | 48 |

###### 101080402 RED DE ALUMBRADO PÚBLICO
Importe: 2281.5

###### 10108040201 AR-SSAA-AP-07
Importe: 2281.5

**790.100** m Apeo de canalización hormigonada
15 m × 143.49 (152.1 con costes indirectos) = 2281.50

| Medición | Uds. | Largo | Parcial |
|---|---|---|---|
| 0+590 | 1 | 15 | 15.000 |
| Total |  |  | 15 |

###### 101080403 RED DE SANEAMIENTO (19/11/1998)
Importe: 50544.68

###### 10108040301 AR-SSAA-SAN-08 (19/11/1998)
Importe: 45444.2

**415.200** m Tubería PVC corrugada DN 200 mm SN-8
16 m × 28.74 (30.46 con costes indirectos) = 487.36

| Medición | Uds. | Largo | Parcial |
|---|---|---|---|
| 0+770 - 1+170 |  |  |  |
| Conexión imbornales | 8 | 2 | 16.000 |
| Subtotal |  |  | 16.000 |
| Total |  |  | 16 |

**415.400** m Tubería PVC corrugada DN 400 mm SN-8
400 m × 63.88 (67.71 con costes indirectos) = 27084.00

| Medición | Uds. | Largo | Parcial |
|---|---|---|---|
| 0+770 - 1+170 | 1 | 400 | 400.000 |
| Total |  |  | 400 |

**410.402** ud Pozo registro mixto Tipo I ø1.200 mm h < 2 m
16 ud × 941.72 (998.22 con costes indirectos) = 15971.52

| Medición | Uds. | Parcial |
|---|---|---|
| 0+770 - 1+170 |  |  |
| 1 cada 25 m | 16 | 16.000 |
| Subtotal |  | 16.000 |
| Total |  | 16 |

**407.002** ud Imbornal sifónico 700x350 mm
8 ud × 183.97 (195.01 con costes indirectos) = 1560.08

| Medición | Uds. | Parcial |
|---|---|---|
| 0+770 - 1+170 |  |  |
| 1 cada 50 m | 8 | 8.000 |
| Subtotal |  | 8.000 |
| Total |  | 8 |

**410.000** ud Conexión nueva red saneamiento a red existente
2 ud × 160.96 (170.62 con costes indirectos) = 341.24

| Medición | Uds. | Parcial |
|---|---|---|
| 0+770 - 1+170 | 2 | 2.000 |
| Total |  | 2 |

###### 10108040302 AR-SSAA-SAN-08B (19/11/1998)
Importe: 5100.48

**403.500** m Cuneta de hormigón ejecutada in situ
42 m × 114.57 (121.44 con costes indirectos) = 5100.48

| Medición | Uds. | Largo | Parcial |
|---|---|---|---|
| 1+170 - 1+205 | 1 | 42 | 42.000 |
| Total |  |  | 42 |

###### 101080404 RED DE TELECOMUNICACIONES
Importe: 4563

###### 10108040401 AR-SSAA-TC-02
Importe: 1521

**790.100** m Apeo de canalización hormigonada
10 m × 143.49 (152.1 con costes indirectos) = 1521.00

| Medición | Uds. | Largo | Parcial |
|---|---|---|---|
| 0+770 | 1 | 10 | 10.000 |
| Total |  |  | 10 |

###### 10108040402 AR-SSAA-TC-03
Importe: 3042

**790.100** m Apeo de canalización hormigonada
20 m × 143.49 (152.1 con costes indirectos) = 3042.00

| Medición | Uds. | Largo | Parcial |
|---|---|---|---|
| 0+650 | 1 | 10 | 10.000 |
| 0+710 | 1 | 10 | 10.000 |
| Subtotal |  |  | 20.000 |
| Total |  |  | 20 |

#### 1S.01.09 COLECTOR BENÍTEZ (AR17) (19/11/1998)
Importe: 234106.42

##### 1S.01.09.01 DEMOLICIONES Y MOVIMIENTO DE TIERRAS (19/11/1998)
Importe: 110661.31

**301.000** m² (cm) Fresado pavimento asfáltico
360 m² × 0.4 (0.42 con costes indirectos) = 151.20

| Medición | Uds. | Largo | Ancho | Parcial |
|---|---|---|---|---|
| 0+000 - 0+068 | 2 | 68 | 1 | 136.000 |
| 0+688 - 0+800 | 2 | 112 | 1 | 224.000 |
| Subtotal |  |  |  | 360.000 |
| Total |  |  |  | 360 |

**301.010** m² Demolición de firme asfáltico existente
252 m² × 15.04 (15.94 con costes indirectos) = 4016.88

| Medición | Uds. | Largo | Ancho | Parcial |
|---|---|---|---|---|
| 0+000 - 0+068 | 1 | 68 | 1.4 | 95.200 |
| 0+688 - 0+800 | 1 | 112 | 1.4 | 156.800 |
| Subtotal |  |  |  | 252.000 |
| Total |  |  |  | 252 |

**321.100** m³ Excavación en zanjas y pozos por medios mecánicos, en cualquier
2375.6 m³ × 10.11 (10.72 con costes indirectos) = 25466.43

| Medición | Uds. | Largo | Parcial |
|---|---|---|---|
| Según medición auxiliar | 1 | 2375.6 | 2375.600 |
| Total |  |  | 2375.6 |

**332.300** m³ Relleno con arena basáltica
731.7 m³ × 14.14 (14.99 con costes indirectos) = 10968.18

| Medición | Uds. | Largo | Parcial |
|---|---|---|---|
| Según medición auxiliar | 1 | 731.7 | 731.700 |
| Total |  |  | 731.7 |

**332.350** m³ Relleno con material seleccionado procedente de préstamo
321.76 m³ × 12.4 (13.14 con costes indirectos) = 4227.93

| Medición | Uds. | Largo | Parcial |
|---|---|---|---|
| Según medición auxiliar | 0.25 | 1287.05 | 321.763 |
| Total |  |  | 321.76 |

**332.351** m³ Relleno con material seleccionado de excavación
965.29 m³ × 12.43 (13.18 con costes indirectos) = 12722.52

| Medición | Uds. | Largo | Parcial |
|---|---|---|---|
| Según medición auxiliar | 0.75 | 1287.05 | 965.288 |
| Total |  |  | 965.29 |

**350.100** m² Entibación
2835.46 m² × 17.67 (18.73 con costes indirectos) = 53108.17

| Medición | Uds. | Largo | Parcial |
|---|---|---|---|
| Según medición auxiliar | 1 | 2835.46 | 2835.460 |
| Total |  |  | 2835.46 |

##### 1S.01.09.02 COLECTOR (19/11/1998)
Importe: 98530.48

**415.400** m Tubería PVC corrugada DN 400 mm SN-8
918 m × 63.88 (67.71 con costes indirectos) = 62157.78

| Medición | Uds. | Largo | Parcial |
|---|---|---|---|
| Eje completo | 1 | 918 | 918.000 |
| Total |  |  | 918 |

**410.402** ud Pozo registro mixto Tipo I ø1.200 mm h < 2 m
15 ud × 941.72 (998.22 con costes indirectos) = 14973.30

**410.404** ud Pozo registro mixto Tipo I ø1.200 mm 2 < h < 4 m
7 ud × 1230.49 (1304.32 con costes indirectos) = 9130.24

**410.406** ud Pozo registro mixto Tipo I ø1.200 mm 4 < h < 6 m
3 ud × 2033.23 (2155.22 con costes indirectos) = 6465.66

**410.960** ud Tapa de fundición dúctil ø600 mm, clase D400 para tráfico intens
25 ud × 219 (232.14 con costes indirectos) = 5803.50

##### 1S.01.09.03 FIRMES Y PAVIMENTOS (01/01/2000)
Importe: 15051.49

**501.001** m³ Zahorra artificial
174.83 m³ × 25.01 (26.51 con costes indirectos) = 4634.74

| Medición | Uds. | Largo | Parcial |
|---|---|---|---|
| Según medición auxiliar | 1 | 174.83 | 174.830 |
| Total |  |  | 174.83 |

**513.125** m³ Suelo cemento
57.52 m³ × 30.21 (32.02 con costes indirectos) = 1841.79

| Medición | Uds. | Largo | Parcial |
|---|---|---|---|
| Según medición auxililar | 1 | 57.52 | 57.520 |
| Total |  |  | 57.52 |

**530.001** m² Riego de imprimación con emulsión C60BF4 IMP
252 m² × 1.53 (1.62 con costes indirectos) = 408.24

| Medición | Uds. | Largo | Ancho | Parcial |
|---|---|---|---|---|
| 0+000 - 0+068 | 1 | 68 | 1.4 | 95.200 |
| 0+688 - 0+800 | 1 | 112 | 1.4 | 156.800 |
| Subtotal |  |  |  | 252.000 |
| Total |  |  |  | 252 |

**542.055** tn MBC tipo AC32/base/50-70/G (G-20)
35.53 tn × 73.01 (77.39 con costes indirectos) = 2749.67

| Medición | Uds. | Largo | Ancho | Alto | Parcial |
|---|---|---|---|---|---|
| 0+000 - 0+068 | 2.35 | 68 | 1.4 | 0.06 | 13.423 |
| 0+688 - 0+800 | 2.35 | 112 | 1.4 | 0.06 | 22.109 |
| Subtotal |  |  |  |  | 35.532 |
| Total |  |  |  |  | 35.53 |

**531.001** m² Riego de adherencia con emulsión C60B3 ADH
612 m² × 0.95 (1.01 con costes indirectos) = 618.12

| Medición | Uds. | Largo | Ancho | Parcial |
|---|---|---|---|---|
| 0+000 - 0+068 | 1 | 68 | 3.4 | 231.200 |
| 0+688 - 0+800 | 1 | 112 | 3.4 | 380.800 |
| Subtotal |  |  |  | 612.000 |
| Total |  |  |  | 612 |

**542.043** tn MBC tipo AC16/surf/50-70/D (D-12)
58.76 tn × 77.05 (81.67 con costes indirectos) = 4798.93

| Medición | Uds. | Largo | Ancho | Alto | Parcial |
|---|---|---|---|---|---|
| 0+000 - 0+068 | 2.4 | 68 | 3.4 | 0.04 | 22.195 |
| 0+688 - 0+800 | 2.4 | 112 | 3.4 | 0.04 | 36.557 |
| Subtotal |  |  |  |  | 58.752 |
| Total |  |  |  |  | 58.76 |

##### 1S.01.09.04 REPOSICIONES (19/11/1998)
Importe: 9863.14

###### 101090401 RED ELÉCTRICA
Importe: 1521

###### 10109040101 AR-SSAA-ELE-17
Importe: 1521

**790.100** m Apeo de canalización hormigonada
10 m × 143.49 (152.1 con costes indirectos) = 1521.00

| Medición | Uds. | Largo | Parcial |
|---|---|---|---|
| 0+705 | 1 | 10 | 10.000 |
| Total |  |  | 10 |

###### 101090402 RED DE RIEGO
Importe: 6687.9

###### 10109040201 AR-SSAA-RIE-03
Importe: 6687.9

**790.101** m Apeo de tubería FDC/PEAD/Acero galvanizado
18 m × 350.52 (371.55 con costes indirectos) = 6687.90

| Medición | Uds. | Largo | Parcial |
|---|---|---|---|
| 0+282, 0+296 | 2 | 9 | 18.000 |
| Total |  |  | 18 |

###### 101090403 MUROS Y CERRAMIENTOS (19/11/1998)
Importe: 1654.24

###### 10109040301 AR-SSAA-MCER-20 (19/11/1998)
Importe: 1654.24

**500.034** m Desmontaje valla bionda
23.25 m × 38.58 (40.89 con costes indirectos) = 950.69

**500.034.1** m Montaje valla bionda
23.25 m × 28.55 (30.26 con costes indirectos) = 703.55

#### 1S.01.10 COLECTOR LOS MORRITOS - BUZANADA (AR19) (19/11/1998)
Importe: 777178.38

##### 1S.01.10.01 DEMOLICIONES Y MOVIMIENTO DE TIERRAS (19/11/1998)
Importe: 252879.28

**301.000** m² (cm) Fresado pavimento asfáltico
3946 m² × 0.4 (0.42 con costes indirectos) = 1657.32

| Medición | Uds. | Largo | Ancho | Parcial |
|---|---|---|---|---|
| 0+000 - 1+264 | 2 | 1264 | 1 | 2528.000 |
| 1+264 - 1+375 | 2 | 111 | 1 | 222.000 |
| 1+738 - 2+336 | 2 | 598 | 1 | 1196.000 |
| Subtotal |  |  |  | 3946.000 |
| Total |  |  |  | 3946 |

**301.010** m² Demolición de firme asfáltico existente
2974.9 m² × 15.04 (15.94 con costes indirectos) = 47419.91

| Medición | Uds. | Largo | Ancho | Parcial |
|---|---|---|---|---|
| 0+000 - 1+264 | 1 | 1264 | 1.4 | 1769.600 |
| 1+264 - 1+375 | 1 | 111 | 1.7 | 188.700 |
| 1+738 - 2+336 | 1 | 598 | 1.7 | 1016.600 |
| Subtotal |  |  |  | 2974.900 |
| Total |  |  |  | 2974.9 |

**321.100** m³ Excavación en zanjas y pozos por medios mecánicos, en cualquier
6323.9 m³ × 10.11 (10.72 con costes indirectos) = 67792.21

| Medición | Uds. | Largo | Parcial |
|---|---|---|---|
| Según medición auxiliar | 1 | 6323.9 | 6323.900 |
| Total |  |  | 6323.9 |

**332.300** m³ Relleno con arena basáltica
2280.4 m³ × 14.14 (14.99 con costes indirectos) = 34183.20

| Medición | Uds. | Largo | Parcial |
|---|---|---|---|
| Según medición auxiliar | 1 | 2280.4 | 2280.400 |
| Total |  |  | 2280.4 |

**332.350** m³ Relleno con material seleccionado procedente de préstamo
379.29 m³ × 12.4 (13.14 con costes indirectos) = 4983.87

| Medición | Uds. | Largo | Parcial |
|---|---|---|---|
| Según medición auxiliar | 0.25 | 1517.16 | 379.290 |
| Total |  |  | 379.29 |

**332.351** m³ Relleno con material seleccionado de excavación
1138.1 m³ × 12.43 (13.18 con costes indirectos) = 15000.16

| Medición | Uds. | Largo | Parcial |
|---|---|---|---|
| Según medición auxiliar | 0.75 | 1517.46 | 1138.095 |
| Total |  |  | 1138.1 |

**350.100** m² Entibación
4369.6 m² × 17.67 (18.73 con costes indirectos) = 81842.61

| Medición | Uds. | Largo | Parcial |
|---|---|---|---|
| Según medición auxiliar | 1 | 4369.6 | 4369.600 |
| Total |  |  | 4369.6 |

##### 1S.01.10.02 COLECTOR (19/11/1998)
Importe: 355423.94

**415.400** m Tubería PVC corrugada DN 400 mm SN-8
1264 m × 63.88 (67.71 con costes indirectos) = 85585.44

| Medición | Uds. | Largo | Parcial |
|---|---|---|---|
| P.K. 0+000 - 1+264 | 1 | 1264 | 1264.000 |
| Total |  |  | 1264 |

**415.630** m Tubería PVC corrugada DN 630 mm SN-8
1072 m × 155.12 (164.43 con costes indirectos) = 176268.96

| Medición | Uds. | Largo | Parcial |
|---|---|---|---|
| P.K. 1+264 - 2+336 | 1 | 1072 | 1072.000 |
| Total |  |  | 1072 |

**410.402** ud Pozo registro mixto Tipo I ø1.200 mm h < 2 m
49 ud × 941.72 (998.22 con costes indirectos) = 48912.78

**410.404** ud Pozo registro mixto Tipo I ø1.200 mm 2 < h < 4 m
17 ud × 1230.49 (1304.32 con costes indirectos) = 22173.44

**410.406** ud Pozo registro mixto Tipo I ø1.200 mm 4 < h < 6 m
3 ud × 2033.23 (2155.22 con costes indirectos) = 6465.66

**410.960** ud Tapa de fundición dúctil ø600 mm, clase D400 para tráfico intens
69 ud × 219 (232.14 con costes indirectos) = 16017.66

##### 1S.01.10.03 FIRMES Y PAVIMENTOS (01/01/2000)
Importe: 162471.81

**501.001** m³ Zahorra artificial
83.85 m³ × 25.01 (26.51 con costes indirectos) = 2222.86

| Medición | Uds. | Largo | Parcial |
|---|---|---|---|
| Según medición auxiliar | 1 | 83.85 | 83.850 |
| Total |  |  | 83.85 |

**513.125** m³ Suelo cemento
1850.39 m³ × 30.21 (32.02 con costes indirectos) = 59249.49

| Medición | Uds. | Largo | Parcial |
|---|---|---|---|
| Según medición auxililar | 1 | 1850.39 | 1850.390 |
| Total |  |  | 1850.39 |

**530.001** m² Riego de imprimación con emulsión C60BF4 IMP
2974.9 m² × 1.53 (1.62 con costes indirectos) = 4819.34

| Medición | Uds. | Largo | Ancho | Parcial |
|---|---|---|---|---|
| 0+000 - 1+264 | 1 | 1264 | 1.4 | 1769.600 |
| 1+264 - 1+375 | 1 | 111 | 1.7 | 188.700 |
| 1+738 - 2+336 | 1 | 598 | 1.7 | 1016.600 |
| Subtotal |  |  |  | 2974.900 |
| Total |  |  |  | 2974.9 |

**542.055** tn MBC tipo AC32/base/50-70/G (G-20)
451.32 tn × 73.01 (77.39 con costes indirectos) = 34927.65

| Medición | Uds. | Largo | Ancho | Alto | Parcial |
|---|---|---|---|---|---|
| 0+000 - 1+264 | 2.65 | 1264 | 1.4 | 0.06 | 281.366 |
| 1+264 - 1+375 | 2.35 | 111 | 1.7 | 0.06 | 26.607 |
| 1+738 - 2+336 | 2.35 | 598 | 1.7 | 0.06 | 143.341 |
| Subtotal |  |  |  |  | 451.314 |
| Total |  |  |  |  | 451.32 |

**531.001** m² Riego de adherencia con emulsión C60B3 ADH
6920.9 m² × 0.95 (1.01 con costes indirectos) = 6990.11

| Medición | Uds. | Largo | Ancho | Parcial |
|---|---|---|---|---|
| 0+000 - 1+264 | 1 | 1264 | 3.4 | 4297.600 |
| 1+264 - 1+375 | 1 | 111 | 3.7 | 410.700 |
| 1+738 - 2+336 | 1 | 598 | 3.7 | 2212.600 |
| Subtotal |  |  |  | 6920.900 |
| Total |  |  |  | 6920.9 |

**542.043** tn MBC tipo AC16/surf/50-70/D (D-12)
664.41 tn × 77.05 (81.67 con costes indirectos) = 54262.36

| Medición | Uds. | Largo | Ancho | Alto | Parcial |
|---|---|---|---|---|---|
| 0+000 - 1+264 | 2.4 | 1264 | 3.4 | 0.04 | 412.570 |
| 1+264 - 1+375 | 2.4 | 111 | 3.7 | 0.04 | 39.427 |
| 1+738 - 2+336 | 2.4 | 598 | 3.7 | 0.04 | 212.410 |
| Subtotal |  |  |  |  | 664.407 |
| Total |  |  |  |  | 664.41 |

##### 1S.01.10.04 REPOSICIONES
Importe: 6403.35

###### 101100401 ALUMBRADO PÚBLICO
Importe: 3802.5

###### 10110040101 AR-SSAA-AP-06
Importe: 1521

**790.100** m Apeo de canalización hormigonada
10 m × 143.49 (152.1 con costes indirectos) = 1521.00

| Medición | Uds. | Largo | Parcial |
|---|---|---|---|
| 2+330 | 1 | 10 | 10.000 |
| Total |  |  | 10 |

###### 10110040102 AR-SSAA-AP-08
Importe: 2281.5

**790.100** m Apeo de canalización hormigonada
15 m × 143.49 (152.1 con costes indirectos) = 2281.50

| Medición | Uds. | Largo | Parcial |
|---|---|---|---|
| 2+160 | 1 | 15 | 15.000 |
| Total |  |  | 15 |

###### 101100402 RED DE SANEAMIENTO
Importe: 2600.85

###### 10110040201 AR-SSAA-SAN-09
Importe: 2600.85

**790.101** m Apeo de tubería FDC/PEAD/Acero galvanizado
7 m × 350.52 (371.55 con costes indirectos) = 2600.85

| Medición | Uds. | Largo | Parcial |
|---|---|---|---|
| 2+227 | 1 | 7 | 7.000 |
| Total |  |  | 7 |

### 1C02 IMPULSIONES (19/11/1998)
Importe: 117562.33

#### 1S.02.01 IMPULSIÓN EBAR MALPASO - EDAR (IM09) (19/11/1998)
Importe: 117562.33

##### 1S.02.01.01 DEMOLICIONES Y MOVIMIENTO DE TIERRAS (19/11/1998)
Importe: 41869.38

**301.000** m² (cm) Fresado pavimento asfáltico
596 m² × 0.4 (0.42 con costes indirectos) = 250.32

| Medición | Uds. | Largo | Ancho | Parcial |
|---|---|---|---|---|
| 0+022 - 0+320 | 2 | 298 | 1 | 596.000 |
| Total |  |  |  | 596 |

**301.010** m² Demolición de firme asfáltico existente
387.4 m² × 15.04 (15.94 con costes indirectos) = 6175.16

| Medición | Uds. | Largo | Ancho | Parcial |
|---|---|---|---|---|
| 0+022 - 0+320 | 1 | 298 | 1.3 | 387.400 |
| Total |  |  |  | 387.4 |

**321.100** m³ Excavación en zanjas y pozos por medios mecánicos, en cualquier
1469.4 m³ × 10.11 (10.72 con costes indirectos) = 15751.97

| Medición | Uds. | Largo | Parcial |
|---|---|---|---|
| Según medición auxiliar | 1 | 1469.4 | 1469.400 |
| Total |  |  | 1469.4 |

**332.300** m³ Relleno con arena basáltica
555.1 m³ × 14.14 (14.99 con costes indirectos) = 8320.95

| Medición | Uds. | Largo | Parcial |
|---|---|---|---|
| Según medición auxiliar | 1 | 555.1 | 555.100 |
| Total |  |  | 555.1 |

**332.350** m³ Relleno con material seleccionado procedente de préstamo
215.85 m³ × 12.4 (13.14 con costes indirectos) = 2836.27

| Medición | Uds. | Largo | Parcial |
|---|---|---|---|
| Según medición auxiliar | 0.25 | 863.4 | 215.850 |
| Total |  |  | 215.85 |

**332.351** m³ Relleno con material seleccionado de excavación
647.55 m³ × 12.43 (13.18 con costes indirectos) = 8534.71

| Medición | Uds. | Largo | Parcial |
|---|---|---|---|
| Según medición auxiliar | 0.75 | 863.4 | 647.550 |
| Total |  |  | 647.55 |

##### 1S.02.01.02 CANALIZACIÓN (19/11/1998)
Importe: 56932.93

**417.250** m Tubería de PE-100 DN 250 mm PN 10 (13/10/2011)
864 m × 59.37 (62.93 con costes indirectos) = 54371.52
Tubería de polietileno PE-100, DN 250 mm banda azul y presión nominal 1,00 Mpa, conforme a norma UNE-EN 13244 y/o según normativa vigente, incluso cinta de señalización, p.p de elementos de unión, medios auxiliares, colocación y pruebas.

| Código | Ud | Descripción | Rendimiento | Precio | Importe |
|---|---|---|---|---|---|
| MAT.PEAD10250 | m | Tubo PE Tuyper barra P100 ø250 10 atm (material; 25/08/2020) | 1 | 52.48 | 52.48 |
| %.PP0015 | % | Piezas especiales | 1.5 % | 52.48 | 0.79 |
| MAT.SEÑALIZAC | m | Cinta señalización | 1 | 0.25 | 0.25 |
| MAQ.GRU100 | h | Camión grúa 1.500 kg. | 0.01 | 37.44 | 0.37 |
| MO.ESP002 | h | Conductor camión hasta 7.500 Kg | 0.01 | 15.59 | 0.16 |
| MO.OFI001 | h | Oficial 1ª | 0.115 | 15.59 | 1.79 |
| MO.PEO001 | h | Peón | 0.12 | 14.98 | 1.80 |
| %.AUX003 | % | Medios auxiliares y resto de obra | 3 % | 57.64 | 1.73 |
|  |  | Total |  |  | 59.37 |

| Medición | Uds. | Largo | Parcial |
|---|---|---|---|
| Eje completo | 1 | 864 | 864.000 |
| Total |  |  | 864 |

**410.500** ud Pozo de registro para ventosa o desagüe conducción <ø300 h<2,00 (19/11/1998)
1 ud × 800.74 (848.78 con costes indirectos) = 848.78
Pozo de registro prefabricado en hormigón armado ø1.200 mm de hasta 2,00 m de altura, con fondo plano y preformas para la conexión de tuberías, formado por una base de pozo de ø1.200 mm y altura 1.040 mm, aros de ø1.200 mm y altura variable, cono de reducción de ø1.200 mm a ø600 mm, espesor de paredes 15 cm, incluyendo recrecidos para llegar a la altura precisa, juntas de butileno para garantizar la estanqueidad, pates en el cuerpo del pozo, medios auxiliares, transporte, colocación y comprobación de estanqueidad, tanto en anillos como entre el pozo y las tuberías de entrada y salida, según guía técnica del CEDEX. Completamente ejecutado, colocado y probado.

| Código | Ud | Descripción | Rendimiento | Precio | Importe |
|---|---|---|---|---|---|
| MAT.POZOVENT | ud | Pozo registro ventosa/desagüe h < 2 m (material; 25/08/2020) | 1 | 444.25 | 444.25 |
| AUX.MOR106 | m³ | Mortero de cemento 1:6 | 0.2 | 64.56 | 12.91 |
| AUX.RELL001 | m³ | Relleno zanjas excavación | 5 | 4.1 | 20.50 |
| AUX.HORA025 | m³ | Hormigón HA-25 de central | 0.75 | 64.11 | 48.08 |
| AUX.HORA030 | m³ | Hormigón HA-30 de central | 1 | 115.04 | 115.04 |
| AUX.ENCOF50 | m² | Encofrado curvo soleras | 0.621 | 11.4 | 7.08 |
| MAT.PATEPROP | ud | Pate de polipropileno con alma de acero | 7 | 8.87 | 62.09 |
| MO.OFI001 | h | Oficial 1ª | 1 | 15.59 | 15.59 |
| MO.PEO100 | h | Peón especializado | 2 | 15.13 | 30.26 |
| MO.PEO001 | h | Peón | 3 | 14.98 | 44.94 |
|  |  | Total |  |  | 800.74 |

| Medición | Uds. | Parcial |
|---|---|---|
| Ventosa (0+320) | 1 | 1.000 |
| Total |  | 1 |

**490.001** ud Ventosa trifuncional ø50 mm PN16
1 ud × 401.52 (425.61 con costes indirectos) = 425.61
Ventosa trifuncional, Ventex SR de Saint-Gobain PAM o similar, ø50 mm, con conjunto tobera purgador apto para PN16 y flotadores de acero latonado revestidos de elastómero, conexión a tubería con brida PN16, con revestimiento epoxi de 250 µm (espesor mínimo). Completamente instalada, probada y funcionando.

| Código | Ud | Descripción | Rendimiento | Precio | Importe |
|---|---|---|---|---|---|
| MAT.VENT001 | ud | Ventosa 3F Ventex SR ø50 mm PN16 (material; 25/08/2020) | 1 | 380 | 380.00 |
| MO.OFI001 | h | Oficial 1ª | 0.15 | 15.59 | 2.34 |
| MO.PEO001 | h | Peón | 0.5 | 14.98 | 7.49 |
| %.AUX003 | % | Medios auxiliares y resto de obra | 3 % | 389.83 | 11.69 |
|  |  | Total |  |  | 401.52 |

| Medición | Uds. | Parcial |
|---|---|---|
| Ventosa (0+320) | 1 | 1.000 |
| Total |  | 1 |

**610.400** m³ Codo / Anclaje de tubería de impulsión (08/06/2000)
4.44 m³ × 273.46 (289.87 con costes indirectos) = 1287.02
Codo y/o Anclaje de tubería de impulsión, realizado con hormigón para armar HA-30, armado con acero corrugado B-500 S (cuantía 40 Kg/m³), incluso encofrado y desencofrado.

| Código | Ud | Descripción | Rendimiento | Precio | Importe |
|---|---|---|---|---|---|
| AUX.HORA030 | m³ | Hormigón HA-30 de central | 1 | 115.04 | 115.04 |
| MAT.ACE500 | kg | Acero corrugado B-500 SD (material; 01/03/2021) | 40 | 0.9 | 36.00 |
| AUX.ENCOF51 | m² | Encofrado plano soleras y cimentaciones | 4 | 11.53 | 46.12 |
| MO.OFI001 | h | Oficial 1ª | 1.5 | 15.59 | 23.39 |
| MO.PEO001 | h | Peón | 3 | 14.98 | 44.94 |
| %.AUX003 | % | Medios auxiliares y resto de obra | 3 % | 265.49 | 7.96 |
|  |  | Total |  |  | 273.46 |

| Medición | Uds. | Largo | Parcial |
|---|---|---|---|
| (incr. 20 % parte inferior) |  |  |  |
| SEGÚN ANEJO DE CÁLCULO |  |  |  |
| Codo 1 | 1.2 | 1.85 | 2.220 |
| Codo 2 | 1.2 | 0.28 | 0.336 |
| Codo 3 | 1.2 | 0.28 | 0.336 |
| Codo 4 | 1.2 | 0.59 | 0.708 |
| Codo 5 | 1.2 | 0.69 | 0.828 |
| Subtotal |  |  | 4.428 |
| Total |  |  | 4.44 |

##### 1S.02.01.03 FIRMES Y PAVIMENTOS (01/09/2003)
Importe: 13558.32

**530.001** m² Riego de imprimación con emulsión C60BF4 IMP
387.4 m² × 1.53 (1.62 con costes indirectos) = 627.59

| Medición | Uds. | Largo | Ancho | Parcial |
|---|---|---|---|---|
| 0+022 - 0+320 | 1 | 298 | 1.3 | 387.400 |
| Total |  |  |  | 387.4 |

**542.055** tn MBC tipo AC32/base/50-70/G (G-20)
54.62 tn × 73.01 (77.39 con costes indirectos) = 4227.04

| Medición | Uds. | Largo | Ancho | Alto | Parcial |
|---|---|---|---|---|---|
| 0+022 - 0+320 | 2.35 | 298 | 1.3 | 0.06 | 54.623 |
| Total |  |  |  |  | 54.62 |

**531.001** m² Riego de adherencia con emulsión C60B3 ADH
983.4 m² × 0.95 (1.01 con costes indirectos) = 993.23

| Medición | Uds. | Largo | Ancho | Parcial |
|---|---|---|---|---|
| 0+022 - 0+320 | 1 | 298 | 3.3 | 983.400 |
| Total |  |  |  | 983.4 |

**542.043** tn MBC tipo AC16/surf/50-70/D (D-12)
94.41 tn × 77.05 (81.67 con costes indirectos) = 7710.46

| Medición | Uds. | Largo | Ancho | Alto | Parcial |
|---|---|---|---|---|---|
| 0+022 - 0+320 | 2.4 | 298 | 3.3 | 0.04 | 94.406 |
| Total |  |  |  |  | 94.41 |

##### 1S.02.01.04 REPOSICIONES
Importe: 5201.7

###### 102010401 RED DE RIEGO
Importe: 5201.7

###### 10201040101 AR-SSAA-RIE-07
Importe: 5201.7

**790.101** m Apeo de tubería FDC/PEAD/Acero galvanizado
14 m × 350.52 (371.55 con costes indirectos) = 5201.70

| Medición | Uds. | Largo | Parcial |
|---|---|---|---|
| 0+021 | 1 | 14 | 14.000 |
| Total |  |  | 14 |

### 1C03 OBRAS SINGULARES (19/11/1998)
Importe: 1239284.13

#### 1S.03.01 ALIVIADEROS (19/11/1998)
Importe: 1001468.31

##### 1S.03.01.01 ALIVIADERO A-2 (ARONA) (19/11/1998)
Importe: 311942.44

###### 103010101 DEMOLICIONES Y MOVIMIENTO DE TIERRAS (19/11/1998)
Importe: 115323.14

**301.000** m² (cm) Fresado pavimento asfáltico
1652 m² × 0.4 (0.42 con costes indirectos) = 693.84

| Medición | Uds. | Largo | Ancho | Parcial |
|---|---|---|---|---|
| COLECTOR ALIVIO | 2 | 810 | 1 | 1620.000 |
| ALIVIADERO | 2 | 9 | 1 | 18.000 |
|  | 2 | 7 | 1 | 14.000 |
| Subtotal |  |  |  | 1652.000 |
| Total |  |  |  | 1652 |

**301.010** m² Demolición de firme asfáltico existente
2493 m² × 15.04 (15.94 con costes indirectos) = 39738.42

| Medición | Uds. | Largo | Ancho | Parcial |
|---|---|---|---|---|
| COLECTOR ALIVIO | 1 | 810 | 3 | 2430.000 |
| ALIVIADERO | 1 | 9 | 7 | 63.000 |
| Subtotal |  |  |  | 2493.000 |
| Total |  |  |  | 2493 |

**321.105** m³ Excavación cimentaciones y vaciados medios mecánicos cualquier t (05/10/2006)
195.3 m³ × 6.86 (7.27 con costes indirectos) = 1419.83
Excavación en cimentaciones y vaciados por medios mecánicos en cualquier clase de terreno, incluso roca. Incluye refino de fondo de excavación, agotamiento, transporte de materiales para utilización dentro de la obra y/o retirada a vertedero incluyendo canón.

| Código | Ud | Descripción | Rendimiento | Precio | Importe |
|---|---|---|---|---|---|
| MO.OFI001 | h | Oficial 1ª | 0.12 | 15.59 | 1.87 |
| MAQ.RET005 | h | Retroexcavadora de neumáticos (maquinaria; 05/10/2006) | 0.06 | 48.18 | 2.89 |
| MAQ.CAM024 | h | Camión 24 tn (maquinaria; 05/10/2006) | 0.05 | 41.9 | 2.10 |
|  |  | Total |  |  | 6.86 |

| Medición | Uds. | Largo | Ancho | Alto | Parcial |
|---|---|---|---|---|---|
| ALIVIADERO | 1 | 9 | 7 | 3.1 | 195.300 |
| Total |  |  |  |  | 195.3 |

**321.100** m³ Excavación en zanjas y pozos por medios mecánicos, en cualquier
2444.5 m³ × 10.11 (10.72 con costes indirectos) = 26205.04

| Medición | Uds. | Parcial |
|---|---|---|
| COLECTOR ALIVIO |  |  |
| Según medición auxiliar | 2444.5 | 2444.500 |
| Subtotal |  | 2444.500 |
| Total |  | 2444.5 |

**332.300** m³ Relleno con arena basáltica
867.35 m³ × 14.14 (14.99 con costes indirectos) = 13001.58

| Medición | Uds. | Parcial |
|---|---|---|
| COLECTOR ALIVIO |  |  |
| Según medición adjunta | 867.35 | 867.350 |
| Subtotal |  | 867.350 |
| Total |  | 867.35 |

**332.350** m³ Relleno con material seleccionado procedente de préstamo
1301.84 m³ × 12.4 (13.14 con costes indirectos) = 17106.18

| Medición | Uds. | Largo | Parcial |
|---|---|---|---|
| TOTAL EXCAVACIÓN | 0.5 | 226.8 | 113.400 |
|  | 0.5 | 2590.72 | 1295.360 |
| A DESCONTAR |  |  |  |
| Suelo cemento | -0.5 | 62.27 | -31.135 |
| Relleno arena picón | -0.5 | 104.8 | -52.400 |
| Hormigón limpieza | -0.5 | 2.39 | -1.195 |
| Hormigón aliviadero | -0.5 | 8.36 | -4.180 |
|  | -0.5 | 17.35 | -8.675 |
|  | -0.5 | 5.78 | -2.890 |
| Conducción alivio | -6.430296703125 |  | -6.430 |
| Subtotal |  |  | 1301.855 |
| Total |  |  | 1301.84 |

**332.351** m³ Relleno con material seleccionado de excavación
1301.84 m³ × 12.43 (13.18 con costes indirectos) = 17158.25

| Medición | Uds. | Largo | Parcial |
|---|---|---|---|
| TOTAL EXCAVACIÓN | 0.5 | 226.8 | 113.400 |
|  | 0.5 | 2590.72 | 1295.360 |
| A DESCONTAR |  |  |  |
| Suelo cemento | -0.5 | 62.27 | -31.135 |
| Relleno arena picón | -0.5 | 104.8 | -52.400 |
| Hormigón limpieza | -0.5 | 2.39 | -1.195 |
| Hormigón aliviadero | -0.5 | 8.36 | -4.180 |
|  | -0.5 | 17.35 | -8.675 |
|  | -0.5 | 5.78 | -2.890 |
| Conducción alivio | -6.430296703125 |  | -6.430 |
| Subtotal |  |  | 1301.855 |
| Total |  |  | 1301.84 |

###### 103010102 COLECTOR (19/11/1998)
Importe: 121487.44

**415.500** m Tubería PVC corrugada DN 500 mm SN-8
810 m × 100.31 (106.33 con costes indirectos) = 86127.30

| Medición | Uds. | Largo | Parcial |
|---|---|---|---|
| TUBERÍA ALIVIO | 1 | 810 | 810.000 |
| Total |  |  | 810 |

**410.402** ud Pozo registro mixto Tipo I ø1.200 mm h < 2 m
12 ud × 941.72 (998.22 con costes indirectos) = 11978.64

**410.404** ud Pozo registro mixto Tipo I ø1.200 mm 2 < h < 4 m
13 ud × 1230.49 (1304.32 con costes indirectos) = 16956.16

**410.960** ud Tapa de fundición dúctil ø600 mm, clase D400 para tráfico intens
25 ud × 219 (232.14 con costes indirectos) = 5803.50

**411.250** ud Embocadura para caño ø500 mm (19/11/1998)
1 ud × 586.64 (621.84 con costes indirectos) = 621.84
Embocadura para caño de ø500 mm, totalmente terminada.

| Código | Ud | Descripción | Rendimiento | Precio | Importe |
|---|---|---|---|---|---|
| MAQ.RET006 | h | Retroexcavadora c/cuchara | 2 | 72.24 | 144.48 |
| MO04MQ04 | h | Maquinista | 2 | 15.59 | 31.18 |
| MO.OFI001 | h | Oficial 1ª | 2 | 15.59 | 31.18 |
| MO.PEO001 | h | Peón | 2 | 14.98 | 29.96 |
| A05AA0020 | m² | Encofrado y desencofrado | 6 | 21.53 | 129.18 |
| MAT.HA030 | m³ | Hormigón para armar HA-30/B/20/IV + Qb de central (material; 01/03/2021) | 1.2 | 85.6 | 102.72 |
| MAT.ACE500 | kg | Acero corrugado B-500 SD | 100 | 0.9 | 90.00 |
| %.AUX005 | % | Medios auxiliares y resto de obra | 5 % | 558.70 | 27.94 |
|  |  | Total |  |  | 586.64 |

| Medición | Uds. | Parcial |
|---|---|---|
| CONDUCCIÓN ALIVIO | 1 | 1.000 |
| Total |  | 1 |

###### 103010103 ALIVIADERO (08/06/2000)
Importe: 27712.86

**610.015** m³ Hormigón de limpieza HL-150/B/20 (08/06/2000)
0.9 m³ × 70 (74.2 con costes indirectos) = 66.78
Suministro y colocación de hormigón de limpieza HL-150/B/20, consistencia blanda, tamaño máximo de árido 20 mm. Elaborado en central, incluso transporte y parte proporcional de vibrado, regleado, curado, colocado y medios auxiliares. Según EHE-08.

| Código | Ud | Descripción | Rendimiento | Precio | Importe |
|---|---|---|---|---|---|
| MAT.HL150 | m³ | Hormigón de limpieza HL-150/B/20 de central (material; 09/01/2018) | 1.05 | 59.31 | 62.28 |
| MAQ.BOM100 | h | Camión bomba hormigón puesta en obra, i. p.p. desplazamiento | 0.05 | 95 | 4.75 |
| MO.OFI001 | h | Oficial 1ª | 0.05 | 15.59 | 0.78 |
| MO.PEO100 | h | Peón especializado | 0.01 | 15.13 | 0.15 |
| %.AUX003 | % | Medios auxiliares y resto de obra | 3 % | 67.96 | 2.04 |
|  |  | Total |  |  | 70 |

| Medición | Uds. | Largo | Ancho | Alto | Parcial |
|---|---|---|---|---|---|
| CUENCO VERTIDO |  |  |  |  |  |
| Estructura escalones | 1 | 3.8 | 1.9 | 0.1 | 0.722 |
| Muro | 1 | 1.1 | 1.6 | 0.1 | 0.176 |
| Subtotal |  |  |  |  | 0.898 |
| Total |  |  |  |  | 0.9 |

**610.020** m³ Hormigón en masa HNE-20/B/40
13.19 m³ × 76.89 (81.5 con costes indirectos) = 1074.99

| Medición | Uds. | Largo | Ancho | Alto | Parcial |
|---|---|---|---|---|---|
|  | 1 | 2 | 0.45 | 0.3 | 0.270 |
|  | 1 | 2 | 1.55 | 0.5 | 1.550 |
|  | 1 | 2 | 2 | 0.64 | 2.560 |
|  | 0.5 | 2 | 0.32 | 0.66 | 0.211 |
|  | 1 | 5.9 | 4.05 | 0.36 | 8.602 |
| Subtotal |  |  |  |  | 13.193 |
| Total |  |  |  |  | 13.19 |

**610.301** m³ Hormigón armado HA-30/B/20/IV+Qb en soleras y cimentaciones (08/06/2000)
8.36 m³ × 99.24 (105.19 con costes indirectos) = 879.39
Suministro y colocación de hormigón para armar HA-30/B/20/IV + Qb, de 30 N/mm², consistencia blanda, tamaño máximo de árido 20 mm, para ambiente de humedad alta y agresividad química, elaborado en central, en soleras y cimentaciones, incluso juntas de dilatación y juntas de retracción mediante berenjenos, transporte, vertido por medio de camión bomba, vibrado, curado, colocado y medios auxiliares. Según EHE-08.

| Código | Ud | Descripción | Rendimiento | Precio | Importe |
|---|---|---|---|---|---|
| MAT.HA030 | m³ | Hormigón para armar HA-30/B/20/IV + Qb de central | 1.05 | 85.6 | 89.88 |
| MAQ.BOM100 | h | Camión bomba hormigón puesta en obra, i. p.p. desplazamiento | 0.03 | 95 | 2.85 |
| MAQ.VIBR010 | h | Aguja eléctrica con convertidor gasolina ø79 mm | 0.05 | 7.95 | 0.40 |
| MO.OFI001 | h | Oficial 1ª | 0.08 | 15.59 | 1.25 |
| MO.PEO100 | h | Peón especializado | 0.13 | 15.13 | 1.97 |
| %.AUX003 | % | Medios auxiliares y resto de obra | 3 % | 96.35 | 2.89 |
|  |  | Total |  |  | 99.24 |

| Medición | Uds. | Largo | Ancho | Alto | Parcial |
|---|---|---|---|---|---|
| Aliviadero | 1 | 5.9 | 4.05 | 0.35 | 8.363 |
| Total |  |  |  |  | 8.36 |

**610.302** m³ Hormigón armado HA-30/B/20/IV+Qb en muros y alzados (08/06/2000)
20.89 m³ × 113.67 (120.49 con costes indirectos) = 2517.04
Suministro y colocación de hormigón para armar HA-30/B/20/IV + Qb, de 30 N/mm², consistencia blanda, tamaño máximo de árido 20 mm, para ambiente de humedad alta y agresividad química, elaborado en central, en muros y alzados, incluso formación de pendiente, juntas de dilatación y juntas de retracción mediante berenjenos, transporte, vertido por medio de camión bomba, vibrado, curado, colocado y medios auxiliares. Según EHE-08.

| Código | Ud | Descripción | Rendimiento | Precio | Importe |
|---|---|---|---|---|---|
| MAT.HA030 | m³ | Hormigón para armar HA-30/B/20/IV + Qb de central | 1.05 | 85.6 | 89.88 |
| MAQ.BOM100 | h | Camión bomba hormigón puesta en obra, i. p.p. desplazamiento | 0.085 | 95 | 8.08 |
| MAQ.VIBR010 | h | Aguja eléctrica con convertidor gasolina ø79 mm | 0.4 | 7.95 | 3.18 |
| MO.OFI001 | h | Oficial 1ª | 0.3 | 15.59 | 4.68 |
| MO.PEO100 | h | Peón especializado | 0.3 | 15.13 | 4.54 |
| %.AUX003 | % | Medios auxiliares y resto de obra | 3 % | 110.36 | 3.31 |
|  |  | Total |  |  | 113.67 |

| Medición | Uds. | Largo | Ancho | Alto | Parcial |
|---|---|---|---|---|---|
|  | 2 | 4.05 | 2.14 | 0.3 | 5.200 |
|  | 2 | 5.3 | 2.14 | 0.3 | 6.805 |
|  | 1 | 2.3 | 2.14 | 0.3 | 1.477 |
|  | 1 | 2 | 2.14 | 0.3 | 1.284 |
| Aliviadero | 1 | 2 | 1.05 | 0.3 | 0.630 |
| CUENCO VERTIDO |  |  |  |  |  |
| Muro contención |  |  |  |  |  |
| Solera |  |  |  |  |  |
|  | 1 | 1.6 | 1.04 | 0.5 | 0.832 |
| A descontar tubo | -1 | 0.2 | 0.42 |  | -0.084 |
| Fuste |  |  |  |  |  |
|  | 1 | 1.6 | 0.37 | 1.45 | 0.858 |
| Estructura escalones |  |  |  |  |  |
| Solera |  |  |  |  |  |
|  | 1 | 1.5 | 1.6 | 0.4 | 0.960 |
|  | 1 | 0.4 | 1.6 | 0.3 | 0.192 |
|  | 1 | 2.3 | 1.6 | 0.4 | 1.472 |
| Muros laterales |  |  |  |  |  |
|  | 2 | 1.5 | 0.3 | 0.5 | 0.450 |
|  | 2 | 0.5 | 0.3 | 1.2 | 0.360 |
|  | 2 | 1.5 | 0.3 | 0.5 | 0.450 |
| Subtotal |  |  |  |  | 20.886 |
| Total |  |  |  |  | 20.89 |

**610.303** m³ Hormigón armado HA-30/B/20/IV+Qb en forjados y losas (08/06/2000)
6.05 m³ × 117.99 (125.07 con costes indirectos) = 756.67
Suministro y colocación de hormigón para armar HA-30/B/20/IV + Qb, de 30 N/mm², consistencia blanda, tamaño máximo de árido 20 mm, para ambiente de humedad alta y agresividad química, elaborado en central, en forjados y losas, incluso juntas de dilatación y juntas de retracción mediante berenjenos, transporte, vertido por medio de camión bomba, vibrado, curado, colocado y medios auxiliares. Según EHE-08.

| Código | Ud | Descripción | Rendimiento | Precio | Importe |
|---|---|---|---|---|---|
| MAT.HA030 | m³ | Hormigón para armar HA-30/B/20/IV + Qb de central | 1.05 | 85.6 | 89.88 |
| MAQ.BOM100 | h | Camión bomba hormigón puesta en obra, i. p.p. desplazamiento | 0.09 | 95 | 8.55 |
| MAQ.VIBR010 | h | Aguja eléctrica con convertidor gasolina ø79 mm | 0.4 | 7.95 | 3.18 |
| MO.OFI001 | h | Oficial 1ª | 0.35 | 15.59 | 5.46 |
| MO.PEO100 | h | Peón especializado | 0.35 | 15.13 | 5.30 |
| %.AUX005 | % | Medios auxiliares y resto de obra | 5 % | 112.37 | 5.62 |
|  |  | Total |  |  | 117.99 |

| Medición | Uds. | Largo | Ancho | Alto | Parcial |
|---|---|---|---|---|---|
|  | 1 | 5.9 | 4.05 | 0.3 | 7.169 |
|  | -2 | 1.5 | 0.8 | 0.3 | -0.720 |
|  | -1 | 1.25 | 0.8 | 0.3 | -0.300 |
|  | -3.14 | 0.32 | 0.32 | 0.3 | -0.096 |
| Subtotal |  |  |  |  | 6.053 |
| Total |  |  |  |  | 6.05 |

**600.100** Kg Acero corrugado B-500 SD (30/06/2005)
2879.48 Kg × 1.41 (1.49 con costes indirectos) = 4290.43
Suministro y colocación de acero en barras corrugadas B-500 SD de acero soldable, de 500 N/mm² de límite elástico, incluso parte proporcional de transporte, elaboración, colocación, solapes, refuerzos, recortes, atados y separadores. Colocado según EHE-08.

| Código | Ud | Descripción | Rendimiento | Precio | Importe |
|---|---|---|---|---|---|
| MAT.ACER500 | Kg | Acero en redondos B 500 SD (material; 19/05/2017) | 1 | 0.67 | 0.67 |
| MAT.ACE905 | Kg | Alambre de atar 1,3 mm (material; 30/06/2005) | 0.02 | 1.2 | 0.02 |
| MO.PEO001 | h | Peón | 0.025 | 14.98 | 0.37 |
| MO.OFI001 | h | Oficial 1ª | 0.02 | 15.59 | 0.31 |
| %.AUX003 | % | Medios auxiliares y resto de obra | 3 % | 1.37 | 0.04 |
|  |  | Total |  |  | 1.41 |

| Medición | Uds. | Largo | Ancho | Parcial |
|---|---|---|---|---|
| Soleras | 1 | 8.36 | 80 | 668.800 |
| Muros | 1 | 15.4 | 90 | 1386.000 |
| Losas | 1 | 6.05 | 100 | 605.000 |
| CUENCO VERTIDO |  |  |  |  |
| Muro de contención | 1 | 64.32 |  | 64.320 |
| Estructura escalones | 1 | 155.36 |  | 155.360 |
| Subtotal |  |  |  | 2879.480 |
| Total |  |  |  | 2879.48 |

**616.100** m² Encofrado plano en soleras y cimentaciones (30/06/2005)
6.97 m² × 11.53 (12.22 con costes indirectos) = 85.17
Suministro y colocación de encofrado plano en soleras y cimentaciones, con paneles fenólicos. Incluso entibado, puntas, berenjenos, alambres, desencofrado y limpieza.

| Código | Ud | Descripción | Rendimiento | Precio | Importe |
|---|---|---|---|---|---|
| MAT.ENC001 | m² | Panel plano fenólico, i. p.p. accesorios montaje (material; 01/01/2010) | 1 | 6.34 | 6.34 |
| MAT.ENC100 | l | Desencofrante (material; 01/01/2010) | 0.08 | 2.08 | 0.17 |
| MAT.ACE905 | Kg | Alambre de atar 1,3 mm | 0.06 | 1.2 | 0.07 |
| MO.OFI001 | h | Oficial 1ª | 0.15 | 15.59 | 2.34 |
| MO.PEO100 | h | Peón especializado | 0.15 | 15.13 | 2.27 |
| %.AUX003 | % | Medios auxiliares y resto de obra | 3 % | 11.19 | 0.34 |
|  |  | Total |  |  | 11.53 |

| Medición | Uds. | Largo | Ancho | Parcial |
|---|---|---|---|---|
|  | 2 | 5.9 | 0.35 | 4.130 |
|  | 2 | 4.05 | 0.35 | 2.835 |
| Subtotal |  |  |  | 6.965 |
| Total |  |  |  | 6.97 |

**616.110** m² Encofrado plano en muros y alzados (01/01/2010)
102.64 m² × 14.77 (15.66 con costes indirectos) = 1607.34
Suministro y colocación de encofrado plano en muros y alzados, con paneles fenólicos. Incluso entibado, puntas, berenjenos, alambres, desencofrado y limpieza.

| Código | Ud | Descripción | Rendimiento | Precio | Importe |
|---|---|---|---|---|---|
| MAT.ENC001 | m² | Panel plano fenólico, i. p.p. accesorios montaje | 1 | 6.34 | 6.34 |
| MAT.ENC050 | m² | Estructura soporte sistema encofrado vertical muro (material; 25/05/2017) | 1 | 2 | 2.00 |
| MAT.ENC100 | l | Desencofrante | 0.08 | 2.08 | 0.17 |
| MO.OFI001 | h | Oficial 1ª | 0.19 | 15.59 | 2.96 |
| MO.PEO100 | h | Peón especializado | 0.19 | 15.13 | 2.87 |
| %.AUX003 | % | Medios auxiliares y resto de obra | 3 % | 14.34 | 0.43 |
|  |  | Total |  |  | 14.77 |

| Medición | Uds. | Largo | Ancho | Parcial |
|---|---|---|---|---|
|  | 4 | 4.05 | 2.14 | 34.668 |
|  | 4 | 5.3 | 2.14 | 45.368 |
|  | 2 | 2.3 | 2.14 | 9.844 |
|  | 2 | 2 | 2.14 | 8.560 |
| Aliviadero | 2 | 2 | 1.05 | 4.200 |
| Subtotal |  |  |  | 102.640 |
| Total |  |  |  | 102.64 |

**616.130** m² Encofrado plano en forjados y losas (01/01/2010)
28.85 m² × 28.2 (29.89 con costes indirectos) = 862.33
Suministro y colocación de encofrado plano en forjados y losas, con paneles fenólicos. Incluso cimbrado, entibado, puntas, berenjenos, alambres, desencofrado y limpieza.

| Código | Ud | Descripción | Rendimiento | Precio | Importe |
|---|---|---|---|---|---|
| MAT.ENC001 | m² | Panel plano fenólico, i. p.p. accesorios montaje | 1 | 6.34 | 6.34 |
| MAT.EMC052 | m² | Estructura soporte para encofrado elementos horizontales (material; 25/08/2020) | 1 | 5.5 | 5.50 |
| MAT.ENC100 | l | Desencofrante | 0.08 | 2.08 | 0.17 |
| MO.OFI001 | h | Oficial 1ª | 0.5 | 15.59 | 7.80 |
| MO.PEO100 | h | Peón especializado | 0.5 | 15.13 | 7.57 |
| %.AUX003 | % | Medios auxiliares y resto de obra | 3 % | 27.38 | 0.82 |
|  |  | Total |  |  | 28.2 |

| Medición | Uds. | Largo | Ancho | Parcial |
|---|---|---|---|---|
|  | 1 | 5.3 | 3.45 | 18.285 |
|  | 2 | 5.9 | 0.3 | 3.540 |
|  | 2 | 4.05 | 0.3 | 2.430 |
|  | 4 | 1.5 | 0.3 | 1.800 |
|  | 6 | 0.8 | 0.3 | 1.440 |
|  | 2 | 1.25 | 0.3 | 0.750 |
|  | 6.28 | 0.32 | 0.3 | 0.603 |
| Subtotal |  |  |  | 28.848 |
| Total |  |  |  | 28.85 |

**410.960** ud Tapa de fundición dúctil ø600 mm, clase D400 para tráfico intens
1 ud × 219 (232.14 con costes indirectos) = 232.14

| Medición | Uds. | Parcial |
|---|---|---|
| Aliviadero | 1 | 1.000 |
| Total |  | 1 |

**419.001** ud Pate de polipropileno con alma de acero (09/01/2018)
21 ud × 11.93 (12.65 con costes indirectos) = 265.65
Pate de polipropileno con alma de acero . Incluso medios auxiliares, taladro de 25 mm, resina y colocación.

| Código | Ud | Descripción | Rendimiento | Precio | Importe |
|---|---|---|---|---|---|
| MAT.PATEPROP | ud | Pate de polipropileno con alma de acero | 1 | 8.87 | 8.87 |
| MO.OFI001 | h | Oficial 1ª | 0.1 | 15.59 | 1.56 |
| MO.PEO001 | h | Peón | 0.1 | 14.98 | 1.50 |
|  |  | Total |  |  | 11.93 |

| Medición | Uds. | Largo | Parcial |
|---|---|---|---|
| Aliviadero | 3 | 7 | 21.000 |
| Total |  |  | 21 |

**411.100** ud Válvula Vortex tipo SUt11-3 ø200 (18/01/2011)
1 ud × 9407.16 (9971.59 con costes indirectos) = 9971.59
Válvula Vortex Clean Water, o similar, tipo SUt11-3, ø200 mm, incluyendo pasamuros, guillotinas y bypass.

| Código | Ud | Descripción | Rendimiento | Precio | Importe |
|---|---|---|---|---|---|
| MO.CAP001 | h | Capataz | 1 | 16.64 | 16.64 |
| MO.OFI001 | h | Oficial 1ª | 2 | 15.59 | 31.18 |
| MO.PEO001 | h | Peón | 4 | 14.98 | 59.92 |
| MAQ.GRU006 | h | Camión grúa de 6 t (sin conductor) (maquinaria; 18/01/2011) | 0.5 | 51.74 | 25.87 |
| MAT.VALV201 | ud | Válvula Vortex SUt11-3 ø200 mm (material; 09/01/2018) | 1 | 8825.59 | 8825.59 |
| %.AUX005 | % | Medios auxiliares y resto de obra | 5 % | 8959.20 | 447.96 |
|  |  | Total |  |  | 9407.16 |

**411.203** ud Pantalla deflectora long. = 3 m (18/01/2011)
1 ud × 1594.99 (1690.69 con costes indirectos) = 1690.69
Pantalla deflectora de 3 m de longitud.

| Código | Ud | Descripción | Rendimiento | Precio | Importe |
|---|---|---|---|---|---|
| MO.CAP001 | h | Capataz | 0.5 | 16.64 | 8.32 |
| MO.OFI001 | h | Oficial 1ª | 1 | 15.59 | 15.59 |
| MO.PEO001 | h | Peón | 2 | 14.98 | 29.96 |
| MAQ.GRU006 | h | Camión grúa de 6 t (sin conductor) | 0.5 | 51.74 | 25.87 |
| MAT.PANT003 | ud | Pantalla deflectora L=2 m (material; 09/01/2018) | 1 | 1439.3 | 1439.30 |
| %.AUX005 | % | Medios auxiliares y resto de obra | 5 % | 1519.04 | 75.95 |
|  |  | Total |  |  | 1594.99 |

**411.301** ud Data-logger medición y registro caudales Vortex
1 ud × 1861.53 (1973.22 con costes indirectos) = 1973.22
Data-logger para la detección, medición y registro de datos de alivio y para la medición y registro de caudales de paso por la Vortex

| Código | Ud | Descripción | Rendimiento | Precio | Importe |
|---|---|---|---|---|---|
| MO.CAP001 | h | Capataz | 9.434 | 16.64 | 156.982 |
| MO.OFI001 | h | Oficial 1ª | 10 | 15.59 | 155.900 |
| MAT.DATA001 | ud | Data-logger medición y registro caudales (material; 09/01/2018) | 1 | 1460 | 1460.000 |
| %.AUX005 | % | Medios auxiliares y resto de obra | 5 % | 1772.882 | 88.644 |
|  |  | Total |  |  | 1861.53 |

**410.990** m² Tapa de cierre y acceso escaleras
3.4 m² × 163.06 (172.84 con costes indirectos) = 587.66
Tapa de registro de fundición dúctil, calse D400 para tráfico intenso conforme a norma UNE EN 124, de 600 mm de luz libre, con bloque automático, tapa articulada, junta anti-ruido para asiento estable de la tapa con dispositivo acerrojado, enrasada con la superficie, marcado con identificación a definir por la Dirección de Obra, incluso marco y anclaje colocada en obra, totalmente instalada.

| Código | Ud | Descripción | Rendimiento | Precio | Importe |
|---|---|---|---|---|---|
| MO.OFI001 | h | Oficial 1ª | 0.5 | 15.59 | 7.80 |
| MO.PEO001 | h | Peón | 0.5 | 14.98 | 7.49 |
| MAT.TAPA500 | m² | Tapa de cierre y acceso a escaleras (material; 09/01/2018) | 1 | 140 | 140.00 |
| %.AUX005 | % | Medios auxiliares y resto de obra | 5 % | 155.29 | 7.76 |
|  |  | Total |  |  | 163.06 |

| Medición | Uds. | Largo | Ancho | Parcial |
|---|---|---|---|---|
|  | 2 | 1.5 | 0.8 | 2.400 |
|  | 1 | 1.25 | 0.8 | 1.000 |
| Subtotal |  |  |  | 3.400 |
| Total |  |  |  | 3.4 |

**411.011** m² Lamas metálicas vertedero
1 m² × 803.56 (851.77 con costes indirectos) = 851.77
Lamas metálicas en vertedero

| Código | Ud | Descripción | Rendimiento | Precio | Importe |
|---|---|---|---|---|---|
| MO.OFI001 | h | Oficial 1ª | 0.5 | 15.59 | 7.80 |
| MO.PEO001 | h | Peón | 0.5 | 14.98 | 7.49 |
| MAT.REJB010 | m² | Lamas metálicas vertedero (material; 09/01/2018) | 1 | 750 | 750.00 |
| %.AUX005 | % | Medios auxiliares y resto de obra | 5 % | 765.29 | 38.26 |
|  |  | Total |  |  | 803.56 |

###### 103010104 FIRMES Y PAVIMENTOS (01/01/2000)
Importe: 47419

**513.125** m³ Suelo cemento
763.5 m³ × 30.21 (32.02 con costes indirectos) = 24447.27

| Medición | Uds. | Largo | Ancho | Alto | Parcial |
|---|---|---|---|---|---|
| COLECTOR ALIVIO | 732 |  |  |  | 732.000 |
| ALIVIADERO | 1 | 9 | 7 | 0.5 | 31.500 |
| Subtotal |  |  |  |  | 763.500 |
| Total |  |  |  |  | 763.5 |

**530.001** m² Riego de imprimación con emulsión C60BF4 IMP
1359 m² × 1.53 (1.62 con costes indirectos) = 2201.58

| Medición | Uds. | Largo | Ancho | Parcial |
|---|---|---|---|---|
| COLECTOR ALIVIO | 1 | 810 | 1.6 | 1296.000 |
| ALIVIADERO | 1 | 9 | 7 | 63.000 |
| Subtotal |  |  |  | 1359.000 |
| Total |  |  |  | 1359 |

**542.055** tn MBC tipo AC32/base/50-70/G (G-20)
191.62 tn × 73.01 (77.39 con costes indirectos) = 14829.47

| Medición | Uds. | Largo | Ancho | Alto | Parcial |
|---|---|---|---|---|---|
| COLECTOR ALIVIO | 2.35 | 810 | 1.6 | 0.06 | 182.736 |
| ALIVIADERO | 2.35 | 9 | 7 | 0.06 | 8.883 |
| Subtotal |  |  |  |  | 191.619 |
| Total |  |  |  |  | 191.62 |

**531.001** m² Riego de adherencia con emulsión C60B3 ADH
4149 m² × 0.95 (1.01 con costes indirectos) = 4190.49

| Medición | Uds. | Largo | Ancho | Parcial |
|---|---|---|---|---|
| COLECTOR ALIVIO | 1 | 810 | 5 | 4050.000 |
| ALIVIADERO | 1 | 11 | 9 | 99.000 |
| Subtotal |  |  |  | 4149.000 |
| Total |  |  |  | 4149 |

**542.043** tn MBC tipo AC16/surf/50-70/D (D-12)
21.43 tn × 77.05 (81.67 con costes indirectos) = 1750.19

| Medición | Uds. | Largo | Ancho | Alto | Parcial |
|---|---|---|---|---|---|
| COLECTOR ALIVIO | 2.4 | 53.4 | 3 | 0.04 | 15.379 |
| ALIVIADERO | 2.4 | 9 | 7 | 0.04 | 6.048 |
| Subtotal |  |  |  |  | 21.427 |
| Total |  |  |  |  | 21.43 |

##### 1S.03.01.02 ALIVIADERO A-3 (MONTAÑA FRÍA 5) (19/11/1998)
Importe: 35323.99

###### 103010201 DEMOLICIONES Y MOVIMIENTO DE TIERRAS (19/11/1998)
Importe: 4615.73

**301.000** m² (cm) Fresado pavimento asfáltico
46.6 m² × 0.4 (0.42 con costes indirectos) = 19.57

| Medición | Uds. | Largo | Ancho | Parcial |
|---|---|---|---|---|
| COLECTOR ALIVIO | 2 | 8.3 | 1 | 16.600 |
| ALIVIADERO | 2 | 8 | 1 | 16.000 |
|  | 2 | 7 | 1 | 14.000 |
| Subtotal |  |  |  | 46.600 |
| Total |  |  |  | 46.6 |

**301.010** m² Demolición de firme asfáltico existente
72.8 m² × 15.04 (15.94 con costes indirectos) = 1160.43

| Medición | Uds. | Largo | Ancho | Parcial |
|---|---|---|---|---|
| COLECTOR ALIVIO | 1 | 12 | 1.4 | 16.800 |
| ALIVIADERO | 1 | 8 | 7 | 56.000 |
| Subtotal |  |  |  | 72.800 |
| Total |  |  |  | 72.8 |

**321.105** m³ Excavación cimentaciones y vaciados medios mecánicos cualquier t
173.6 m³ × 6.86 (7.27 con costes indirectos) = 1262.07

| Medición | Uds. | Largo | Ancho | Alto | Parcial |
|---|---|---|---|---|---|
| ALIVIADERO | 1 | 8 | 7 | 3.1 | 173.600 |
| Total |  |  |  |  | 173.6 |

**321.100** m³ Excavación en zanjas y pozos por medios mecánicos, en cualquier
23.24 m³ × 10.11 (10.72 con costes indirectos) = 249.13

| Medición | Uds. | Largo | Ancho | Alto | Parcial |
|---|---|---|---|---|---|
| COLECTOR ALIVIO | 1 | 8.3 | 1.4 | 2 | 23.240 |
| Total |  |  |  |  | 23.24 |

**332.300** m³ Relleno con arena basáltica
11.62 m³ × 14.14 (14.99 con costes indirectos) = 174.18

| Medición | Uds. | Largo | Ancho | Alto | Parcial |
|---|---|---|---|---|---|
| COLECTOR ALIVIO | 1 | 8.3 | 1.4 | 1 | 11.620 |
| Total |  |  |  |  | 11.62 |

**332.350** m³ Relleno con material seleccionado procedente de préstamo
67.94 m³ × 12.4 (13.14 con costes indirectos) = 892.73

| Medición | Uds. | Largo | Parcial |
|---|---|---|---|
| TOTAL EXCAVACIÓN | 0.5 | 190.4 | 95.200 |
|  | 0.5 | 23.24 | 11.620 |
| A DESCONTAR |  |  |  |
| Suelo cemento | -0.5 | 30.48 | -15.240 |
| Relleno arena picón | -0.5 | 11.62 | -5.810 |
| Hormigón limpieza | -0.5 | 2.39 | -1.195 |
| Hormigón aliviadero | -0.5 | 8.36 | -4.180 |
|  | -0.5 | 17.35 | -8.675 |
|  | -0.5 | 5.78 | -2.890 |
| Conducción alivio | -0.87962532 |  | -0.880 |
| Subtotal |  |  | 67.950 |
| Total |  |  | 67.94 |

**332.351** m³ Relleno con material seleccionado de excavación
65.07 m³ × 12.43 (13.18 con costes indirectos) = 857.62

| Medición | Uds. | Largo | Parcial |
|---|---|---|---|
| TOTAL EXCAVACIÓN | 0.5 | 190.4 |  |
|  | 0.5 | 23.24 |  |
| A DESCONTAR |  |  |  |
| Suelo cemento | -0.5 | 28.23 |  |
| Relleno arena picón | -0.5 | 19.6 |  |
| Hormigón limpieza | -0.5 | 2.39 |  |
| Hormigón aliviadero | -0.5 | 8.36 |  |
|  | -0.5 | 17.35 |  |
|  | -0.5 | 5.78 |  |
| Conducción alivio | -0.87962532 |  |  |
| Subtotal |  |  |  |
| Total |  |  | 65.07 |

###### 103010202 COLECTOR (19/11/1998)
Importe: 2620.01

**415.400** m Tubería PVC corrugada DN 400 mm SN-8
12 m × 63.88 (67.71 con costes indirectos) = 812.52

**410.402** ud Pozo registro mixto Tipo I ø1.200 mm h < 2 m
1 ud × 941.72 (998.22 con costes indirectos) = 998.22

| Medición | Uds. | Parcial |
|---|---|---|
| COLECTOR ALIVIO | 1 | 1.000 |
| Total |  | 1 |

**410.960** ud Tapa de fundición dúctil ø600 mm, clase D400 para tráfico intens
1 ud × 219 (232.14 con costes indirectos) = 232.14

| Medición | Uds. | Parcial |
|---|---|---|
| COLECTOR ALIVIO | 1 | 1.000 |
| Total |  | 1 |

**411.251** ud Embocadura para caño ø400 mm (19/11/1998)
1 ud × 544.46 (577.13 con costes indirectos) = 577.13
Embocadura para caño de ø400 mm, totalmente terminada.

| Código | Ud | Descripción | Rendimiento | Precio | Importe |
|---|---|---|---|---|---|
| MAQ.RET006 | h | Retroexcavadora c/cuchara | 2 | 72.24 | 144.48 |
| MO04MQ04 | h | Maquinista | 2 | 15.59 | 31.18 |
| MO.OFI001 | h | Oficial 1ª | 2 | 15.59 | 31.18 |
| MO.PEO001 | h | Peón | 2 | 14.98 | 29.96 |
| A05AA0020 | m² | Encofrado y desencofrado | 5.28 | 21.53 | 113.68 |
| MAT.HA030 | m³ | Hormigón para armar HA-30/B/20/IV + Qb de central | 1.08 | 85.6 | 92.45 |
| MAT.ACE500 | kg | Acero corrugado B-500 SD | 84 | 0.9 | 75.60 |
| %.AUX005 | % | Medios auxiliares y resto de obra | 5 % | 518.53 | 25.93 |
|  |  | Total |  |  | 544.46 |

| Medición | Uds. | Parcial |
|---|---|---|
| CONDUCCIÓN ALIVIO | 1 | 1.000 |
| Total |  | 1 |

###### 103010203 ALIVIADERO (08/06/2000)
Importe: 25588.49

**610.015** m³ Hormigón de limpieza HL-150/B/20
2.17 m³ × 70 (74.2 con costes indirectos) = 161.01

| Medición | Uds. | Largo | Ancho | Alto | Parcial |
|---|---|---|---|---|---|
| Aliviadero | 1 | 5.1 | 4.25 | 0.1 | 2.168 |
| Total |  |  |  |  | 2.17 |

**610.020** m³ Hormigón en masa HNE-20/B/40
8.47 m³ × 76.89 (81.5 con costes indirectos) = 690.31

| Medición | Uds. | Largo | Ancho | Alto | Parcial |
|---|---|---|---|---|---|
|  | 1 | 2 | 0.45 | 0.3 | 0.270 |
|  | 1 | 2 | 1.55 | 0.5 | 1.550 |
|  | 1 | 2 | 1 | 0.64 | 1.280 |
|  | 0.5 | 2 | 0.32 | 0.66 | 0.211 |
|  | 1 | 4.9 | 4.05 | 0.26 | 5.160 |
| Subtotal |  |  |  |  | 8.471 |
| Total |  |  |  |  | 8.47 |

**610.301** m³ Hormigón armado HA-30/B/20/IV+Qb en soleras y cimentaciones
6.95 m³ × 99.24 (105.19 con costes indirectos) = 731.07

| Medición | Uds. | Largo | Ancho | Alto | Parcial |
|---|---|---|---|---|---|
| Aliviadero | 1 | 4.9 | 4.05 | 0.35 | 6.946 |
| Total |  |  |  |  | 6.95 |

**610.302** m³ Hormigón armado HA-30/B/20/IV+Qb en muros y alzados
11.79 m³ × 113.67 (120.49 con costes indirectos) = 1420.58

| Medición | Uds. | Largo | Ancho | Alto | Parcial |
|---|---|---|---|---|---|
|  | 2 | 4.05 | 1.82 | 0.3 | 4.423 |
|  | 2 | 4.3 | 1.82 | 0.3 | 4.696 |
|  | 1 | 2.3 | 1.82 | 0.3 | 1.256 |
|  | 1 | 2 | 1.82 | 0.3 | 1.092 |
| Aliviadero | 1 | 1 | 1.05 | 0.3 | 0.315 |
| Subtotal |  |  |  |  | 11.782 |
| Total |  |  |  |  | 11.79 |

**610.303** m³ Hormigón armado HA-30/B/20/IV+Qb en forjados y losas
4.83 m³ × 117.99 (125.07 con costes indirectos) = 604.09

| Medición | Uds. | Largo | Ancho | Alto | Parcial |
|---|---|---|---|---|---|
|  | 1 | 4.9 | 4.05 | 0.3 | 5.954 |
|  | -2 | 1.5 | 0.8 | 0.3 | -0.720 |
|  | -1 | 1.25 | 0.8 | 0.3 | -0.300 |
|  | -3.14 | 0.32 | 0.32 | 0.3 | -0.096 |
| Subtotal |  |  |  |  | 4.838 |
| Total |  |  |  |  | 4.83 |

**600.100** Kg Acero corrugado B-500 SD
2100.1 Kg × 1.41 (1.49 con costes indirectos) = 3129.15

| Medición | Uds. | Largo | Ancho | Parcial |
|---|---|---|---|---|
| Soleras | 1 | 6.95 | 80 | 556.000 |
| Muros | 1 | 11.79 | 90 | 1061.100 |
| Losas | 1 | 4.83 | 100 | 483.000 |
| Subtotal |  |  |  | 2100.100 |
| Total |  |  |  | 2100.1 |

**616.100** m² Encofrado plano en soleras y cimentaciones
6.27 m² × 11.53 (12.22 con costes indirectos) = 76.62

| Medición | Uds. | Largo | Ancho | Parcial |
|---|---|---|---|---|
|  | 2 | 4.9 | 0.35 | 3.430 |
|  | 2 | 4.05 | 0.35 | 2.835 |
| Subtotal |  |  |  | 6.265 |
| Total |  |  |  | 6.27 |

**616.110** m² Encofrado plano en muros y alzados
78.53 m² × 14.77 (15.66 con costes indirectos) = 1229.78

| Medición | Uds. | Largo | Ancho | Parcial |
|---|---|---|---|---|
|  | 4 | 4.05 | 1.82 | 29.484 |
|  | 4 | 4.3 | 1.82 | 31.304 |
|  | 2 | 2.3 | 1.82 | 8.372 |
|  | 2 | 2 | 1.82 | 7.280 |
| Aliviadero | 2 | 1 | 1.05 | 2.100 |
| Subtotal |  |  |  | 78.540 |
| Total |  |  |  | 78.53 |

**616.130** m² Encofrado plano en forjados y losas
24.8 m² × 28.2 (29.89 con costes indirectos) = 741.27

| Medición | Uds. | Largo | Ancho | Parcial |
|---|---|---|---|---|
|  | 1 | 4.3 | 3.45 | 14.835 |
|  | 2 | 4.9 | 0.3 | 2.940 |
|  | 2 | 4.05 | 0.3 | 2.430 |
|  | 4 | 1.5 | 0.3 | 1.800 |
|  | 6 | 0.8 | 0.3 | 1.440 |
|  | 2 | 1.25 | 0.3 | 0.750 |
|  | 6.28 | 0.32 | 0.3 | 0.603 |
| Subtotal |  |  |  | 24.798 |
| Total |  |  |  | 24.8 |

**410.960** ud Tapa de fundición dúctil ø600 mm, clase D400 para tráfico intens
1 ud × 219 (232.14 con costes indirectos) = 232.14

| Medición | Uds. | Parcial |
|---|---|---|
| Aliviadero | 1 | 1.000 |
| Total |  | 1 |

**419.001** ud Pate de polipropileno con alma de acero
18 ud × 11.93 (12.65 con costes indirectos) = 227.70

| Medición | Uds. | Largo | Parcial |
|---|---|---|---|
| Aliviadero | 3 | 6 | 18.000 |
| Total |  |  | 18 |

**411.001** ud Reja de desbaste acero inox. 316L (18/01/2011)
1 ud × 969.79 (1027.98 con costes indirectos) = 1027.98
Reja de desbaste de acero inoxidable 316L.

| Código | Ud | Descripción | Rendimiento | Precio | Importe |
|---|---|---|---|---|---|
| MO.CAP001 | h | Capataz | 1 | 16.64 | 16.64 |
| MO.OFI001 | h | Oficial 1ª | 2 | 15.59 | 31.18 |
| MO.PEO001 | h | Peón | 4 | 14.98 | 59.92 |
| MAQ.GRU006 | h | Camión grúa de 6 t (sin conductor) | 0.5 | 51.74 | 25.87 |
| MAT.REJB001 | ud | Reja de desbaste acero inoxidable 316L (material; 29/08/2017) | 1 | 790 | 790.00 |
| %.AUX005 | % | Medios auxiliares y resto de obra | 5 % | 923.61 | 46.18 |
|  |  | Total |  |  | 969.79 |

**411.102** ud Válvula Vortex tipo SUt60-2,5 ø200 (18/01/2011)
1 ud × 9815.95 (10404.91 con costes indirectos) = 10404.91
Válvula Vortex Clean Water, o similar, tipo SUt60-2,5, ø200 mm, incluyendo pasamuros, guillotinas y bypass.

| Código | Ud | Descripción | Rendimiento | Precio | Importe |
|---|---|---|---|---|---|
| MO.CAP001 | h | Capataz | 1 | 16.64 | 16.64 |
| MO.OFI001 | h | Oficial 1ª | 2 | 15.59 | 31.18 |
| MO.PEO001 | h | Peón | 4 | 14.98 | 59.92 |
| MAQ.GRU006 | h | Camión grúa de 6 t (sin conductor) | 0.5 | 51.74 | 25.87 |
| MAT.VALV202 | ud | Válvula Vortex SUt60-2,5 ø200 mm (material; 09/01/2018) | 1 | 9214.91 | 9214.91 |
| %.AUX005 | % | Medios auxiliares y resto de obra | 5 % | 9348.52 | 467.43 |
|  |  | Total |  |  | 9815.95 |

**411.202** ud Pantalla deflectora long. = 2 m (18/01/2011)
1 ud × 1414.37 (1499.23 con costes indirectos) = 1499.23
Pantalla deflectora de 2 m de longitud.

| Código | Ud | Descripción | Rendimiento | Precio | Importe |
|---|---|---|---|---|---|
| MO.CAP001 | h | Capataz | 0.5 | 16.64 | 8.32 |
| MO.OFI001 | h | Oficial 1ª | 1 | 15.59 | 15.59 |
| MO.PEO001 | h | Peón | 2 | 14.98 | 29.96 |
| MAQ.GRU006 | h | Camión grúa de 6 t (sin conductor) | 0.5 | 51.74 | 25.87 |
| MAT.PANT002 | ud | Pantalla deflectora L=2 m (material; 09/01/2018) | 1 | 1267.28 | 1267.28 |
| %.AUX005 | % | Medios auxiliares y resto de obra | 5 % | 1347.02 | 67.35 |
|  |  | Total |  |  | 1414.37 |

**411.301** ud Data-logger medición y registro caudales Vortex
1 ud × 1861.53 (1973.22 con costes indirectos) = 1973.22

**410.990** m² Tapa de cierre y acceso escaleras
3.4 m² × 163.06 (172.84 con costes indirectos) = 587.66

| Medición | Uds. | Largo | Ancho | Parcial |
|---|---|---|---|---|
|  | 2 | 1.5 | 0.8 | 2.400 |
|  | 1 | 1.25 | 0.8 | 1.000 |
| Subtotal |  |  |  | 3.400 |
| Total |  |  |  | 3.4 |

**411.011** m² Lamas metálicas vertedero
1 m² × 803.56 (851.77 con costes indirectos) = 851.77

###### 103010204 FIRMES Y PAVIMENTOS (01/01/2000)
Importe: 2499.76

**513.125** m³ Suelo cemento
30.48 m³ × 30.21 (32.02 con costes indirectos) = 975.97

| Medición | Uds. | Largo | Ancho | Alto | Parcial |
|---|---|---|---|---|---|
| COLECTOR ALIVIO | 1 | 8.3 | 1.4 | 0.5 | 5.810 |
| ALIVIADERO | 1 | 8 | 7 | 0.5 | 28.000 |
| A DESCONTAR |  |  |  |  |  |
| Cierres aliviadero | -1 | 1.25 | 0.5 |  | -0.625 |
|  | -2 | 1.5 | 0.8 |  | -2.400 |
|  | -1 | 0.3 |  |  | -0.300 |
| Subtotal |  |  |  |  | 30.485 |
| Total |  |  |  |  | 30.48 |

**530.001** m² Riego de imprimación con emulsión C60BF4 IMP
64.29 m² × 1.53 (1.62 con costes indirectos) = 104.15

| Medición | Uds. | Largo | Ancho | Parcial |
|---|---|---|---|---|
| COLECTOR ALIVIO | 1 | 8.3 | 1.4 | 11.620 |
| ALIVIADERO | 1 | 8 | 7 | 56.000 |
| A DESCONTAR |  |  |  |  |
| Cierres aliviadero | -1 | 1.25 | 0.5 | -0.625 |
|  | -2 | 1.5 | 0.8 | -2.400 |
|  | -1 | 0.3 |  | -0.300 |
| Subtotal |  |  |  | 64.295 |
| Total |  |  |  | 64.29 |

**542.055** tn MBC tipo AC32/base/50-70/G (G-20)
6.94 tn × 73.01 (77.39 con costes indirectos) = 537.09

| Medición | Uds. | Largo | Ancho | Alto | Parcial |
|---|---|---|---|---|---|
| COLECTOR ALIVIO | 2.35 | 12 | 1.4 | 0.06 | 2.369 |
| ALIVIADERO | 2.35 | 8 | 7 | 0.06 | 7.896 |
| A DESCONTAR |  |  |  |  |  |
| Cierres aliviadero | -1 | 1.25 | 0.5 |  | -0.625 |
|  | -2 | 1.5 | 0.8 |  | -2.400 |
|  | -1 | 0.3 |  |  | -0.300 |
| Subtotal |  |  |  |  | 6.940 |
| Total |  |  |  |  | 6.94 |

**531.001** m² Riego de adherencia con emulsión C60B3 ADH
127.47 m² × 0.95 (1.01 con costes indirectos) = 128.74

| Medición | Uds. | Largo | Ancho | Parcial |
|---|---|---|---|---|
| COLECTOR ALIVIO | 1 | 12 | 3.4 | 40.800 |
| ALIVIADERO | 1 | 10 | 9 | 90.000 |
| A DESCONTAR |  |  |  |  |
| Cierres aliviadero | -1 | 1.25 | 0.5 | -0.625 |
|  | -2 | 1.5 | 0.8 | -2.400 |
|  | -1 | 0.3 |  | -0.300 |
| Subtotal |  |  |  | 127.475 |
| Total |  |  |  | 127.47 |

**542.043** tn MBC tipo AC16/surf/50-70/D (D-12)
9.23 tn × 77.05 (81.67 con costes indirectos) = 753.81

| Medición | Uds. | Largo | Ancho | Alto | Parcial |
|---|---|---|---|---|---|
| COLECTOR ALIVIO | 2.4 | 12 | 3.4 | 0.04 | 3.917 |
| ALIVIADERO | 2.4 | 10 | 9 | 0.04 | 8.640 |
| A DESCONTAR |  |  |  |  |  |
| Cierres aliviadero | -1 | 1.25 | 0.5 |  | -0.625 |
|  | -2 | 1.5 | 0.8 |  | -2.400 |
|  | -1 | 0.3 |  |  | -0.300 |
| Subtotal |  |  |  |  | 9.232 |
| Total |  |  |  |  | 9.23 |

##### 1S.03.01.03 ALIVIADERO A-4 (MONTAÑA FRÍA 6) (19/11/1998)
Importe: 35168.37

###### 103010301 DEMOLICIONES Y MOVIMIENTO DE TIERRAS (19/11/1998)
Importe: 3762.62

**301.000** m² (cm) Fresado pavimento asfáltico
44 m² × 0.4 (0.42 con costes indirectos) = 18.48

| Medición | Uds. | Largo | Ancho | Parcial |
|---|---|---|---|---|
| COLECTOR ALIVIO | 2 | 7 | 1 | 14.000 |
| ALIVIADERO | 2 | 8 | 1 | 16.000 |
|  | 2 | 7 | 1 | 14.000 |
| Subtotal |  |  |  | 44.000 |
| Total |  |  |  | 44 |

**301.010** m² Demolición de firme asfáltico existente
65.8 m² × 15.04 (15.94 con costes indirectos) = 1048.85

| Medición | Uds. | Largo | Ancho | Parcial |
|---|---|---|---|---|
| COLECTOR ALIVIO | 1 | 7 | 1.4 | 9.800 |
| ALIVIADERO | 1 | 8 | 7 | 56.000 |
| Subtotal |  |  |  | 65.800 |
| Total |  |  |  | 65.8 |

**321.105** m³ Excavación cimentaciones y vaciados medios mecánicos cualquier t
148.4 m³ × 6.86 (7.27 con costes indirectos) = 1078.87

| Medición | Uds. | Largo | Ancho | Alto | Parcial |
|---|---|---|---|---|---|
| ALIVIADERO | 1 | 8 | 7 | 2.65 | 148.400 |
| Total |  |  |  |  | 148.4 |

**321.100** m³ Excavación en zanjas y pozos por medios mecánicos, en cualquier
19.6 m³ × 10.11 (10.72 con costes indirectos) = 210.11

| Medición | Uds. | Largo | Ancho | Alto | Parcial |
|---|---|---|---|---|---|
| COLECTOR ALIVIO | 1 | 7 | 1.4 | 2 | 19.600 |
| Total |  |  |  |  | 19.6 |

**332.300** m³ Relleno con arena basáltica
9.8 m³ × 14.14 (14.99 con costes indirectos) = 146.90

| Medición | Uds. | Largo | Ancho | Alto | Parcial |
|---|---|---|---|---|---|
| COLECTOR ALIVIO | 1 | 7 | 1.4 | 1 | 9.800 |
| Total |  |  |  |  | 9.8 |

**332.350** m³ Relleno con material seleccionado procedente de préstamo
47.85 m³ × 12.4 (13.14 con costes indirectos) = 628.75

| Medición | Uds. | Largo | Parcial |
|---|---|---|---|
| TOTAL EXCAVACIÓN | 0.5 | 159.6 |  |
|  | 0.5 | 19.6 |  |
| A DESCONTAR |  |  |  |
| Suelo cemento | -0.5 | 28.23 |  |
| Relleno arena picón | -0.5 | 19.6 |  |
| Hormigón limpieza | -0.5 | 2.39 |  |
| Hormigón aliviadero | -0.5 | 8.36 |  |
|  | -0.5 | 17.35 |  |
|  | -0.5 | 5.78 |  |
| Conducción alivio | -0.87962532 |  |  |
| Subtotal |  |  |  |
| Total |  |  | 47.85 |

**332.351** m³ Relleno con material seleccionado de excavación
47.85 m³ × 12.43 (13.18 con costes indirectos) = 630.66

| Medición | Uds. | Largo | Parcial |
|---|---|---|---|
| TOTAL EXCAVACIÓN | 0.5 | 159.6 |  |
|  | 0.5 | 19.6 |  |
| A DESCONTAR |  |  |  |
| Suelo cemento | -0.5 | 28.23 |  |
| Relleno arena picón | -0.5 | 19.6 |  |
| Hormigón limpieza | -0.5 | 2.39 |  |
| Hormigón aliviadero | -0.5 | 8.36 |  |
|  | -0.5 | 17.35 |  |
|  | -0.5 | 5.78 |  |
| Conducción alivio | -0.87962532 |  |  |
| Subtotal |  |  |  |
| Total |  |  | 47.85 |

###### 103010302 COLECTOR (19/11/1998)
Importe: 2596.51

**415.500** m Tubería PVC corrugada DN 500 mm SN-8
7 m × 100.31 (106.33 con costes indirectos) = 744.31

**410.402** ud Pozo registro mixto Tipo I ø1.200 mm h < 2 m
1 ud × 941.72 (998.22 con costes indirectos) = 998.22

| Medición | Uds. | Parcial |
|---|---|---|
| COLECTOR ALIVIO | 1 | 1.000 |
| Total |  | 1 |

**410.960** ud Tapa de fundición dúctil ø600 mm, clase D400 para tráfico intens
1 ud × 219 (232.14 con costes indirectos) = 232.14

| Medición | Uds. | Parcial |
|---|---|---|
| COLECTOR ALIVIO | 1 | 1.000 |
| Total |  | 1 |

**411.250** ud Embocadura para caño ø500 mm
1 ud × 586.64 (621.84 con costes indirectos) = 621.84

| Medición | Uds. | Parcial |
|---|---|---|
| CONDUCCIÓN ALIVIO | 1 | 1.000 |
| Total |  | 1 |

###### 103010303 ALIVIADERO (08/06/2000)
Importe: 25779.67

**610.015** m³ Hormigón de limpieza HL-150/B/20
3.57 m³ × 70 (74.2 con costes indirectos) = 264.89

| Medición | Uds. | Largo | Ancho | Alto | Parcial |
|---|---|---|---|---|---|
| Aliviadero | 1 | 5.1 | 4.25 | 0.1 | 2.168 |
| CUENCO VERTIDO | 1 | 7.35 | 1.9 | 0.1 | 1.397 |
| Subtotal |  |  |  |  | 3.565 |
| Total |  |  |  |  | 3.57 |

**610.020** m³ Hormigón en masa HNE-20/B/40
5.89 m³ × 76.89 (81.5 con costes indirectos) = 480.04

| Medición | Uds. | Largo | Ancho | Alto | Parcial |
|---|---|---|---|---|---|
|  | 1 | 2 | 0.45 | 0.3 | 0.270 |
|  | 1 | 2 | 1.55 | 0.5 | 1.550 |
|  | 1 | 2 | 1 | 0.64 | 1.280 |
|  | 0.5 | 2 | 0.32 | 0.66 | 0.211 |
|  | 1 | 4.9 | 4.05 | 0.13 | 2.580 |
| Subtotal |  |  |  |  | 5.891 |
| Total |  |  |  |  | 5.89 |

**610.301** m³ Hormigón armado HA-30/B/20/IV+Qb en soleras y cimentaciones
6.95 m³ × 99.24 (105.19 con costes indirectos) = 731.07

| Medición | Uds. | Largo | Ancho | Alto | Parcial |
|---|---|---|---|---|---|
| Aliviadero | 1 | 4.9 | 4.05 | 0.35 | 6.946 |
| Total |  |  |  |  | 6.95 |

**610.302** m³ Hormigón armado HA-30/B/20/IV+Qb en muros y alzados
17.78 m³ × 113.67 (120.49 con costes indirectos) = 2142.31

| Medición | Uds. | Largo | Ancho | Alto | Parcial |
|---|---|---|---|---|---|
|  | 2 | 4.05 | 1.5 | 0.3 |  |
|  | 2 | 4.3 | 1.5 | 0.3 |  |
|  | 1 | 2.3 | 1.5 | 0.3 |  |
|  | 1 | 2 | 1.5 | 0.3 |  |
| Aliviadero | 1 | 1 | 1.05 | 0.3 |  |
| CUENCO VERTIDO |  |  |  |  |  |
| ESTRUCTURA ESCALONES |  |  |  |  |  |
| Solera |  |  |  |  |  |
|  | 1 | 4.3 | 1.6 | 0.4 |  |
|  | 1 | 0.6 | 1.6 | 0.3 |  |
|  | 1 | 1.5 | 1.6 | 0.4 |  |
|  | 1 | 0.7 | 1.6 | 0.3 |  |
|  | 1 | 1.5 | 1.6 | 0.4 |  |
| Muros laterales |  |  |  |  |  |
|  | 2 | 4.3 | 0.3 | 0.5 |  |
|  | 2 | 0.6 | 0.3 | 0.6 |  |
|  | 2 | 1.5 | 0.3 | 0.5 |  |
|  | 2 | 0.7 | 0.3 | 0.7 |  |
|  | 2 | 1.5 | 0.3 | 0.5 |  |
| Subtotal |  |  |  |  |  |
| Total |  |  |  |  | 17.78 |

**610.303** m³ Hormigón armado HA-30/B/20/IV+Qb en forjados y losas
4.83 m³ × 117.99 (125.07 con costes indirectos) = 604.09

| Medición | Uds. | Largo | Ancho | Alto | Parcial |
|---|---|---|---|---|---|
|  | 1 | 4.9 | 4.05 | 0.3 | 5.954 |
|  | -2 | 1.5 | 0.8 | 0.3 | -0.720 |
|  | -1 | 1.25 | 0.8 | 0.3 | -0.300 |
|  | -3.14 | 0.32 | 0.32 | 0.3 | -0.096 |
| Subtotal |  |  |  |  | 4.838 |
| Total |  |  |  |  | 4.83 |

**600.100** Kg Acero corrugado B-500 SD
2239.04 Kg × 1.41 (1.49 con costes indirectos) = 3336.17

| Medición | Uds. | Largo | Ancho | Parcial |
|---|---|---|---|---|
| Soleras | 1 | 6.95 | 80 | 556.000 |
| Muros | 1 | 9.78 | 90 | 880.200 |
| Losas | 1 | 4.83 | 100 | 483.000 |
| CUENCO VERTIDO |  |  |  |  |
| Estructura escalones | 1 | 319.84 |  | 319.840 |
| Subtotal |  |  |  | 2239.040 |
| Total |  |  |  | 2239.04 |

**616.100** m² Encofrado plano en soleras y cimentaciones
6.27 m² × 11.53 (12.22 con costes indirectos) = 76.62

| Medición | Uds. | Largo | Ancho | Parcial |
|---|---|---|---|---|
|  | 2 | 4.9 | 0.35 | 3.430 |
|  | 2 | 4.05 | 0.35 | 2.835 |
| Subtotal |  |  |  | 6.265 |
| Total |  |  |  | 6.27 |

**616.110** m² Encofrado plano en muros y alzados
65.1 m² × 14.77 (15.66 con costes indirectos) = 1019.47

| Medición | Uds. | Largo | Ancho | Parcial |
|---|---|---|---|---|
|  | 4 | 4.05 | 1.5 | 24.300 |
|  | 4 | 4.3 | 1.5 | 25.800 |
|  | 2 | 2.3 | 1.5 | 6.900 |
|  | 2 | 2 | 1.5 | 6.000 |
| Aliviadero | 2 | 1 | 1.05 | 2.100 |
| Subtotal |  |  |  | 65.100 |
| Total |  |  |  | 65.1 |

**616.130** m² Encofrado plano en forjados y losas
24.8 m² × 28.2 (29.89 con costes indirectos) = 741.27

| Medición | Uds. | Largo | Ancho | Parcial |
|---|---|---|---|---|
|  | 1 | 4.3 | 3.45 | 14.835 |
|  | 2 | 4.9 | 0.3 | 2.940 |
|  | 2 | 4.05 | 0.3 | 2.430 |
|  | 4 | 1.5 | 0.3 | 1.800 |
|  | 6 | 0.8 | 0.3 | 1.440 |
|  | 2 | 1.25 | 0.3 | 0.750 |
|  | 6.28 | 0.32 | 0.3 | 0.603 |
| Subtotal |  |  |  | 24.798 |
| Total |  |  |  | 24.8 |

**410.960** ud Tapa de fundición dúctil ø600 mm, clase D400 para tráfico intens
1 ud × 219 (232.14 con costes indirectos) = 232.14

| Medición | Uds. | Parcial |
|---|---|---|
| Aliviadero | 1 | 1.000 |
| Total |  | 1 |

**419.001** ud Pate de polipropileno con alma de acero
15 ud × 11.93 (12.65 con costes indirectos) = 189.75

| Medición | Uds. | Largo | Parcial |
|---|---|---|---|
| Aliviadero | 3 | 5 | 15.000 |
| Total |  |  | 15 |

**411.001** ud Reja de desbaste acero inox. 316L
1 ud × 969.79 (1027.98 con costes indirectos) = 1027.98

**411.103** ud Válvula Vortex tipo SUt45-2 ø200 (18/01/2011)
1 ud × 9454.71 (10021.99 con costes indirectos) = 10021.99
Válvula Vortex Clean Water, o similar, tipo SUt45-2, ø200 mm, incluyendo pasamuros, guillotinas y bypass.

| Código | Ud | Descripción | Rendimiento | Precio | Importe |
|---|---|---|---|---|---|
| MO.CAP001 | h | Capataz | 1 | 16.64 | 16.64 |
| MO.OFI001 | h | Oficial 1ª | 2 | 15.59 | 31.18 |
| MO.PEO001 | h | Peón | 4 | 14.98 | 59.92 |
| MAQ.GRU006 | h | Camión grúa de 6 t (sin conductor) | 0.5 | 51.74 | 25.87 |
| MAT.VALV203 | ud | Válvula Vortex SUt45-2 ø200 mm (material; 09/01/2018) | 1 | 8870.87 | 8870.87 |
| %.AUX005 | % | Medios auxiliares y resto de obra | 5 % | 9004.48 | 450.22 |
|  |  | Total |  |  | 9454.71 |

**411.202** ud Pantalla deflectora long. = 2 m
1 ud × 1414.37 (1499.23 con costes indirectos) = 1499.23

**411.301** ud Data-logger medición y registro caudales Vortex
1 ud × 1861.53 (1973.22 con costes indirectos) = 1973.22

**410.990** m² Tapa de cierre y acceso escaleras
3.4 m² × 163.06 (172.84 con costes indirectos) = 587.66

| Medición | Uds. | Largo | Ancho | Parcial |
|---|---|---|---|---|
|  | 2 | 1.5 | 0.8 | 2.400 |
|  | 1 | 1.25 | 0.8 | 1.000 |
| Subtotal |  |  |  | 3.400 |
| Total |  |  |  | 3.4 |

**411.011** m² Lamas metálicas vertedero
1 m² × 803.56 (851.77 con costes indirectos) = 851.77

###### 103010304 FIRMES Y PAVIMENTOS (01/01/2000)
Importe: 3029.57

**513.125** m³ Suelo cemento
32.9 m³ × 30.21 (32.02 con costes indirectos) = 1053.46

| Medición | Uds. | Largo | Ancho | Alto | Parcial |
|---|---|---|---|---|---|
| COLECTOR ALIVIO | 1 | 7 | 1.4 | 0.5 | 4.900 |
| ALIVIADERO | 1 | 8 | 7 | 0.5 | 28.000 |
| Subtotal |  |  |  |  | 32.900 |
| Total |  |  |  |  | 32.9 |

**530.001** m² Riego de imprimación con emulsión C60BF4 IMP
65.8 m² × 1.53 (1.62 con costes indirectos) = 106.60

| Medición | Uds. | Largo | Ancho | Parcial |
|---|---|---|---|---|
| COLECTOR ALIVIO | 1 | 7 | 1.4 | 9.800 |
| ALIVIADERO | 1 | 8 | 7 | 56.000 |
| Subtotal |  |  |  | 65.800 |
| Total |  |  |  | 65.8 |

**542.055** tn MBC tipo AC32/base/50-70/G (G-20)
9.28 tn × 73.01 (77.39 con costes indirectos) = 718.18

| Medición | Uds. | Largo | Ancho | Alto | Parcial |
|---|---|---|---|---|---|
| COLECTOR ALIVIO | 2.35 | 7 | 1.4 | 0.06 | 1.382 |
| ALIVIADERO | 2.35 | 8 | 7 | 0.06 | 7.896 |
| Subtotal |  |  |  |  | 9.278 |
| Total |  |  |  |  | 9.28 |

**531.001** m² Riego de adherencia con emulsión C60B3 ADH
113.8 m² × 0.95 (1.01 con costes indirectos) = 114.94

| Medición | Uds. | Largo | Ancho | Parcial |
|---|---|---|---|---|
| COLECTOR ALIVIO | 1 | 7 | 3.4 | 23.800 |
| ALIVIADERO | 1 | 10 | 9 | 90.000 |
| Subtotal |  |  |  | 113.800 |
| Total |  |  |  | 113.8 |

**542.043** tn MBC tipo AC16/surf/50-70/D (D-12)
12.69 tn × 77.05 (81.67 con costes indirectos) = 1036.39

| Medición | Uds. | Largo | Ancho | Alto | Parcial |
|---|---|---|---|---|---|
| COLECTOR ALIVIO | 2.4 | 12.4 | 3.4 | 0.04 | 4.047 |
| ALIVIADERO | 2.4 | 10 | 9 | 0.04 | 8.640 |
| Subtotal |  |  |  |  | 12.687 |
| Total |  |  |  |  | 12.69 |

##### 1S.03.01.04 ALIVIADERO A-5 (LA CAMELLA) (19/11/1998)
Importe: 113815.28

###### 103010401 DEMOLICIONES Y MOVIMIENTO DE TIERRAS (19/11/1998)
Importe: 45243.2

**301.000** m² (cm) Fresado pavimento asfáltico
694 m² × 0.4 (0.42 con costes indirectos) = 291.48

| Medición | Uds. | Largo | Ancho | Parcial |
|---|---|---|---|---|
| COLECTOR ALIVIO | 2 | 332 | 1 | 664.000 |
| ALIVIADERO | 2 | 8 | 1 | 16.000 |
|  | 2 | 7 | 1 | 14.000 |
| Subtotal |  |  |  | 694.000 |
| Total |  |  |  | 694 |

**301.010** m² Demolición de firme asfáltico existente
520.8 m² × 15.04 (15.94 con costes indirectos) = 8301.55

| Medición | Uds. | Largo | Ancho | Parcial |
|---|---|---|---|---|
| COLECTOR ALIVIO | 1 | 332 | 1.4 | 464.800 |
| ALIVIADERO | 1 | 8 | 7 | 56.000 |
| Subtotal |  |  |  | 520.800 |
| Total |  |  |  | 520.8 |

**321.105** m³ Excavación cimentaciones y vaciados medios mecánicos cualquier t
145.6 m³ × 6.86 (7.27 con costes indirectos) = 1058.51

| Medición | Uds. | Largo | Ancho | Alto | Parcial |
|---|---|---|---|---|---|
| ALIVIADERO | 1 | 8 | 7 | 2.6 | 145.600 |
| Total |  |  |  |  | 145.6 |

**321.100** m³ Excavación en zanjas y pozos por medios mecánicos, en cualquier
1190 m³ × 10.11 (10.72 con costes indirectos) = 12756.80

| Medición | Uds. | Largo | Ancho | Alto | Parcial |
|---|---|---|---|---|---|
| COLECTOR ALIVIO | 1 | 340 | 1.4 | 2.5 | 1190.000 |
| Total |  |  |  |  | 1190 |

**332.300** m³ Relleno con arena basáltica
476 m³ × 14.14 (14.99 con costes indirectos) = 7135.24

| Medición | Uds. | Largo | Ancho | Alto | Parcial |
|---|---|---|---|---|---|
| COLECTOR ALIVIO | 1 | 340 | 1.4 | 1 | 476.000 |
| Total |  |  |  |  | 476 |

**332.350** m³ Relleno con material seleccionado procedente de préstamo
596.49 m³ × 12.4 (13.14 con costes indirectos) = 7837.88

| Medición | Uds. | Largo | Parcial |
|---|---|---|---|
| TOTAL EXCAVACIÓN | 0.5 | 145.6 |  |
|  | 0.5 | 1190 |  |
| A DESCONTAR |  |  |  |
| Suelo cemento | -0.5 | 22.35 |  |
| Relleno arena picón | -0.5 | 19.6 |  |
| Hormigón limpieza | -0.5 | 2.39 |  |
| Hormigón aliviadero | -0.5 | 8.36 |  |
|  | -0.5 | 17.35 |  |
|  | -0.5 | 5.78 |  |
| Conducción alivio | -33.378639375 |  |  |
| Subtotal |  |  |  |
| Total |  |  | 596.49 |

**332.351** m³ Relleno con material seleccionado de excavación
596.49 m³ × 12.43 (13.18 con costes indirectos) = 7861.74

| Medición | Uds. | Largo | Parcial |
|---|---|---|---|
| TOTAL EXCAVACIÓN | 0.5 | 145.6 |  |
|  | 0.5 | 1190 |  |
| A DESCONTAR |  |  |  |
| Suelo cemento | -0.5 | 22.35 |  |
| Relleno arena picón | -0.5 | 19.6 |  |
| Hormigón limpieza | -0.5 | 2.39 |  |
| Hormigón aliviadero | -0.5 | 8.36 |  |
|  | -0.5 | 17.35 |  |
|  | -0.5 | 5.78 |  |
| Conducción alivio | -33.378639375 |  |  |
| Subtotal |  |  |  |
| Total |  |  | 596.49 |

###### 103010402 COLECTOR (19/11/1998)
Importe: 14768

**410.402** ud Pozo registro mixto Tipo I ø1.200 mm h < 2 m
9 ud × 941.72 (998.22 con costes indirectos) = 8983.98

| Medición | Uds. | Parcial |
|---|---|---|
| COLECTOR ALIVIO | 9 | 9.000 |
| Total |  | 9 |

**410.404** ud Pozo registro mixto Tipo I ø1.200 mm 2 < h < 4 m
2 ud × 1230.49 (1304.32 con costes indirectos) = 2608.64

| Medición | Uds. | Parcial |
|---|---|---|
| COLECTOR ALIVIO | 2 | 2.000 |
| Total |  | 2 |

**410.960** ud Tapa de fundición dúctil ø600 mm, clase D400 para tráfico intens
11 ud × 219 (232.14 con costes indirectos) = 2553.54

| Medición | Uds. | Parcial |
|---|---|---|
| COLECTOR ALIVIO | 11 | 11.000 |
| Total |  | 11 |

**411.250** ud Embocadura para caño ø500 mm
1 ud × 586.64 (621.84 con costes indirectos) = 621.84

| Medición | Uds. | Parcial |
|---|---|---|
| COLECTOR ALIVIO | 1 | 1.000 |
| Total |  | 1 |

###### 103010403 ALIVIADERO (19/11/1998)
Importe: 28040.4

**610.015** m³ Hormigón de limpieza HL-150/B/20
2.62 m³ × 70 (74.2 con costes indirectos) = 194.40

| Medición | Uds. | Largo | Ancho | Alto | Parcial |
|---|---|---|---|---|---|
| Aliviadero | 1 | 5.1 | 4.25 | 0.1 | 2.168 |
| CUENCO VERTIDO | 1 | 1.6 | 2.82 | 0.1 | 0.451 |
| Subtotal |  |  |  |  | 2.619 |
| Total |  |  |  |  | 2.62 |

**610.020** m³ Hormigón en masa HNE-20/B/40
3.71 m³ × 76.89 (81.5 con costes indirectos) = 302.37

| Medición | Uds. | Largo | Ancho | Alto | Parcial |
|---|---|---|---|---|---|
|  | 1 | 2 | 0.45 | 0.3 | 0.270 |
|  | 1 | 2 | 1.55 | 0.5 | 1.550 |
|  | 1 | 2 | 1 | 0.64 | 1.280 |
|  | 0.5 | 2 | 0.32 | 0.66 | 0.211 |
|  | 1 | 4.9 | 4.05 | 0.02 | 0.397 |
| Subtotal |  |  |  |  | 3.708 |
| Total |  |  |  |  | 3.71 |

**610.301** m³ Hormigón armado HA-30/B/20/IV+Qb en soleras y cimentaciones
6.95 m³ × 99.24 (105.19 con costes indirectos) = 731.07

| Medición | Uds. | Largo | Ancho | Alto | Parcial |
|---|---|---|---|---|---|
| Aliviadero | 1 | 4.9 | 4.05 | 0.35 | 6.946 |
| Total |  |  |  |  | 6.95 |

**610.302** m³ Hormigón armado HA-30/B/20/IV+Qb en muros y alzados
20.29 m³ × 113.67 (120.49 con costes indirectos) = 2444.74

| Medición | Uds. | Largo | Ancho | Alto | Parcial |
|---|---|---|---|---|---|
|  | 2 | 4.05 | 1.8 | 0.3 | 4.374 |
|  | 2 | 4.3 | 1.8 | 0.3 | 4.644 |
|  | 1 | 2.3 | 1.8 | 0.3 | 1.242 |
|  | 1 | 2 | 1.8 | 0.3 | 1.080 |
| Aliviadero | 1 | 1 | 1.05 | 0.3 | 0.315 |
| CUENCO VERTIDO |  |  |  |  |  |
| Muro contención |  |  |  |  |  |
| Solera |  |  |  |  |  |
|  | 1 | 1.6 | 2.62 | 0.8 | 3.354 |
| A descontar tubo (área x ancho muro) | -1 | 0.2 | 0.57 |  | -0.114 |
| Fuste |  |  |  |  |  |
|  | 1 | 1.6 | 0.75 | 4.5 | 5.400 |
| Subtotal |  |  |  |  | 20.295 |
| Total |  |  |  |  | 20.29 |

**610.303** m³ Hormigón armado HA-30/B/20/IV+Qb en forjados y losas
4.83 m³ × 117.99 (125.07 con costes indirectos) = 604.09

| Medición | Uds. | Largo | Ancho | Alto | Parcial |
|---|---|---|---|---|---|
|  | 1 | 4.9 | 4.05 | 0.3 | 5.954 |
|  | -2 | 1.5 | 0.8 | 0.3 | -0.720 |
|  | -1 | 1.25 | 0.8 | 0.3 | -0.300 |
|  | -3.14 | 0.32 | 0.32 | 0.3 | -0.096 |
| Subtotal |  |  |  |  | 4.838 |
| Total |  |  |  |  | 4.83 |

**600.100** Kg Acero corrugado B-500 SD
2433.18 Kg × 1.41 (1.49 con costes indirectos) = 3625.44

| Medición | Uds. | Largo | Ancho | Parcial |
|---|---|---|---|---|
| Soleras | 1 | 6.95 | 80 | 556.000 |
| Muros | 1 | 11.65 | 90 | 1048.500 |
| Losas | 1 | 4.83 | 100 | 483.000 |
| CUENCO VERTIDO |  |  |  |  |
| Muro de contención | 1 | 345.68 |  | 345.680 |
| Subtotal |  |  |  | 2433.180 |
| Total |  |  |  | 2433.18 |

**616.100** m² Encofrado plano en soleras y cimentaciones
6.27 m² × 11.53 (12.22 con costes indirectos) = 76.62

| Medición | Uds. | Largo | Ancho | Parcial |
|---|---|---|---|---|
|  | 2 | 4.9 | 0.35 | 3.430 |
|  | 2 | 4.05 | 0.35 | 2.835 |
| Subtotal |  |  |  | 6.265 |
| Total |  |  |  | 6.27 |

**616.110** m² Encofrado plano en muros y alzados
77.7 m² × 14.77 (15.66 con costes indirectos) = 1216.78

| Medición | Uds. | Largo | Ancho | Parcial |
|---|---|---|---|---|
|  | 4 | 4.05 | 1.8 | 29.160 |
|  | 4 | 4.3 | 1.8 | 30.960 |
|  | 2 | 2.3 | 1.8 | 8.280 |
|  | 2 | 2 | 1.8 | 7.200 |
| Aliviadero | 2 | 1 | 1.05 | 2.100 |
| Subtotal |  |  |  | 77.700 |
| Total |  |  |  | 77.7 |

**616.130** m² Encofrado plano en forjados y losas
24.8 m² × 28.2 (29.89 con costes indirectos) = 741.27

| Medición | Uds. | Largo | Ancho | Parcial |
|---|---|---|---|---|
|  | 1 | 4.3 | 3.45 | 14.835 |
|  | 2 | 4.9 | 0.3 | 2.940 |
|  | 2 | 4.05 | 0.3 | 2.430 |
|  | 4 | 1.5 | 0.3 | 1.800 |
|  | 6 | 0.8 | 0.3 | 1.440 |
|  | 2 | 1.25 | 0.3 | 0.750 |
|  | 6.28 | 0.32 | 0.3 | 0.603 |
| Subtotal |  |  |  | 24.798 |
| Total |  |  |  | 24.8 |

**410.960** ud Tapa de fundición dúctil ø600 mm, clase D400 para tráfico intens
1 ud × 219 (232.14 con costes indirectos) = 232.14

| Medición | Uds. | Parcial |
|---|---|---|
| Aliviadero | 1 | 1.000 |
| Total |  | 1 |

**419.001** ud Pate de polipropileno con alma de acero
18 ud × 11.93 (12.65 con costes indirectos) = 227.70

| Medición | Uds. | Largo | Parcial |
|---|---|---|---|
| Aliviadero | 3 | 6 | 18.000 |
| Total |  |  | 18 |

**411.001** ud Reja de desbaste acero inox. 316L
1 ud × 969.79 (1027.98 con costes indirectos) = 1027.98

**411.112** ud Válvula Vortex tipo SUt60-2,5 ø250 (18/01/2011)
1 ud × 10652.49 (11291.64 con costes indirectos) = 11291.64
Válvula Vortex Clean Water, o similar, tipo SUt60-2,5, ø250 mm, incluyendo pasamuros, guillotinas y bypass.

| Código | Ud | Descripción | Rendimiento | Precio | Importe |
|---|---|---|---|---|---|
| MO.CAP001 | h | Capataz | 1 | 16.64 | 16.64 |
| MO.OFI001 | h | Oficial 1ª | 2 | 15.59 | 31.18 |
| MO.PEO001 | h | Peón | 4 | 14.98 | 59.92 |
| MAQ.GRU006 | h | Camión grúa de 6 t (sin conductor) | 0.5 | 51.74 | 25.87 |
| MAT.VALV212 | ud | Válvula Vortex SUt60-2,5 ø250 mm (material; 09/01/2018) | 1 | 10011.62 | 10011.62 |
| %.AUX005 | % | Medios auxiliares y resto de obra | 5 % | 10145.23 | 507.26 |
|  |  | Total |  |  | 10652.49 |

**411.202** ud Pantalla deflectora long. = 2 m
1 ud × 1414.37 (1499.23 con costes indirectos) = 1499.23

**411.301** ud Data-logger medición y registro caudales Vortex
1 ud × 1861.53 (1973.22 con costes indirectos) = 1973.22

**410.990** m² Tapa de cierre y acceso escaleras
3.4 m² × 163.06 (172.84 con costes indirectos) = 587.66

| Medición | Uds. | Largo | Ancho | Parcial |
|---|---|---|---|---|
|  | 2 | 1.5 | 0.8 | 2.400 |
|  | 1 | 1.25 | 0.8 | 1.000 |
| Subtotal |  |  |  | 3.400 |
| Total |  |  |  | 3.4 |

**411.011** m² Lamas metálicas vertedero
1 m² × 803.56 (851.77 con costes indirectos) = 851.77

**610.100** m³ Hormigón ciclópeo en cimientos HM-20/B/20/I (19/11/1998)
5.95 m³ × 65.37 (69.29 con costes indirectos) = 412.28
Hormigón ciclópeo en cimientos con un 60% de hormigón en masa HM-20/B/20/I y un 40 % de piedra en rama tamaño máximo 30 cm, incluso vertido y curado. s/ EHE-08.

| Código | Ud | Descripción | Rendimiento | Precio | Importe |
|---|---|---|---|---|---|
| AUX.HORM020 | m³ | Hormigón en masa HM-20 | 0.62 | 66.12 | 40.99 |
| MAT.PIED100 | m³ | Piedra en rama tamaño maximo 30 cm | 0.4 | 14.19 | 5.68 |
| MO.OFI001 | h | Oficial 1ª | 0.5 | 15.59 | 7.80 |
| MO.PEO001 | h | Peón | 0.6 | 14.98 | 8.99 |
| %.AUX003 | % | Medios auxiliares y resto de obra | 3 % | 63.46 | 1.90 |
|  |  | Total |  |  | 65.37 |

| Medición | Uds. | Largo | Ancho | Alto | Parcial |
|---|---|---|---|---|---|
| CUENCO VERTIDO |  |  |  |  |  |
|  | 1 | 4.65 | 1.6 | 0.8 | 5.952 |
| Subtotal |  |  |  |  | 5.952 |
| Total |  |  |  |  | 5.95 |

###### 103010404 FIRMES Y PAVIMENTOS (01/01/2000)
Importe: 25763.68

**513.125** m³ Suelo cemento
263.9 m³ × 30.21 (32.02 con costes indirectos) = 8450.08

| Medición | Uds. | Largo | Ancho | Alto | Parcial |
|---|---|---|---|---|---|
| COLECTOR ALIVIO | 1 | 332 | 1.4 | 0.5 | 232.400 |
| ALIVIADERO | 1 | 9 | 7 | 0.5 | 31.500 |
| Subtotal |  |  |  |  | 263.900 |
| Total |  |  |  |  | 263.9 |

**530.001** m² Riego de imprimación con emulsión C60BF4 IMP
520.8 m² × 1.53 (1.62 con costes indirectos) = 843.70

| Medición | Uds. | Largo | Ancho | Parcial |
|---|---|---|---|---|
| COLECTOR ALIVIO | 1 | 332 | 1.4 | 464.800 |
| ALIVIADERO | 1 | 8 | 7 | 56.000 |
| Subtotal |  |  |  | 520.800 |
| Total |  |  |  | 520.8 |

**542.055** tn MBC tipo AC32/base/50-70/G (G-20)
73.44 tn × 73.01 (77.39 con costes indirectos) = 5683.52

| Medición | Uds. | Largo | Ancho | Alto | Parcial |
|---|---|---|---|---|---|
| COLECTOR ALIVIO | 2.35 | 332 | 1.4 | 0.06 | 65.537 |
| ALIVIADERO | 2.35 | 8 | 7 | 0.06 | 7.896 |
| Subtotal |  |  |  |  | 73.433 |
| Total |  |  |  |  | 73.44 |

**531.001** m² Riego de adherencia con emulsión C60B3 ADH
1218.8 m² × 0.95 (1.01 con costes indirectos) = 1230.99

| Medición | Uds. | Largo | Ancho | Parcial |
|---|---|---|---|---|
| COLECTOR ALIVIO | 1 | 332 | 3.4 | 1128.800 |
| ALIVIADERO | 1 | 10 | 9 | 90.000 |
| Subtotal |  |  |  | 1218.800 |
| Total |  |  |  | 1218.8 |

**542.043** tn MBC tipo AC16/surf/50-70/D (D-12)
117 tn × 77.05 (81.67 con costes indirectos) = 9555.39

| Medición | Uds. | Largo | Ancho | Alto | Parcial |
|---|---|---|---|---|---|
| COLECTOR ALIVIO | 2.4 | 332 | 3.4 | 0.04 | 108.365 |
| ALIVIADERO | 2.4 | 10 | 9 | 0.04 | 8.640 |
| Subtotal |  |  |  |  | 117.005 |
| Total |  |  |  |  | 117 |

##### 1S.03.01.05 ALIVIADERO A-6 (LA FLORIDA) (19/11/1998)
Importe: 56569.83

###### 103010501 DEMOLICIONES Y MOVIMIENTO DE TIERRAS (19/11/1998)
Importe: 11360.04

**301.000** m² (cm) Fresado pavimento asfáltico
38 m² × 0.4 (0.42 con costes indirectos) = 15.96

| Medición | Uds. | Largo | Ancho | Parcial |
|---|---|---|---|---|
| COLECTOR ALIVIO | 2 | 10 | 1 | 20.000 |
| ALIVIADERO | 2 | 9 | 1 | 18.000 |
| Subtotal |  |  |  | 38.000 |
| Total |  |  |  | 38 |

**301.010** m² Demolición de firme asfáltico existente
77 m² × 15.04 (15.94 con costes indirectos) = 1227.38

| Medición | Uds. | Largo | Ancho | Parcial |
|---|---|---|---|---|
| COLECTOR ALIVIO | 1 | 10 | 1.4 | 14.000 |
| ALIVIADERO | 1 | 9 | 7 | 63.000 |
| Subtotal |  |  |  | 77.000 |
| Total |  |  |  | 77 |

**321.105** m³ Excavación cimentaciones y vaciados medios mecánicos cualquier t
176.4 m³ × 6.86 (7.27 con costes indirectos) = 1282.43

| Medición | Uds. | Largo | Ancho | Alto | Parcial |
|---|---|---|---|---|---|
| ALIVIADERO | 1 | 9 | 7 | 2.8 | 176.400 |
| Total |  |  |  |  | 176.4 |

**321.100** m³ Excavación en zanjas y pozos por medios mecánicos, en cualquier
290.5 m³ × 10.11 (10.72 con costes indirectos) = 3114.16

| Medición | Uds. | Largo | Ancho | Alto | Parcial |
|---|---|---|---|---|---|
| COLECTOR ALIVIO | 1 | 83 | 1.4 | 2.5 | 290.500 |
| Total |  |  |  |  | 290.5 |

**332.300** m³ Relleno con arena basáltica
116.2 m³ × 14.14 (14.99 con costes indirectos) = 1741.84

| Medición | Uds. | Largo | Ancho | Alto | Parcial |
|---|---|---|---|---|---|
| COLECTOR ALIVIO | 1 | 83 | 1.4 | 1 | 116.200 |
| Total |  |  |  |  | 116.2 |

**332.350** m³ Relleno con material seleccionado procedente de préstamo
151.15 m³ × 12.4 (13.14 con costes indirectos) = 1986.11

| Medición | Uds. | Largo | Parcial |
|---|---|---|---|
| TOTAL EXCAVACIÓN | 0.5 | 204.75 | 102.375 |
|  | 0.5 | 290.5 | 145.250 |
| A DESCONTAR |  |  |  |
| Suelo cemento | -0.5 | 26.55 | -13.275 |
| Relleno arena picón | -0.5 | 116.2 | -58.100 |
| Hormigón limpieza | -0.5 | 2.39 | -1.195 |
| Hormigón aliviadero | -0.5 | 8.36 | -4.180 |
|  | -0.5 | 17.35 | -8.675 |
|  | -0.5 | 5.78 | -2.890 |
| Conducción alivio | -8.14831490625 |  | -8.148 |
| Subtotal |  |  | 151.162 |
| Total |  |  | 151.15 |

**332.351** m³ Relleno con material seleccionado de excavación
151.15 m³ × 12.43 (13.18 con costes indirectos) = 1992.16

| Medición | Uds. | Largo | Parcial |
|---|---|---|---|
| TOTAL EXCAVACIÓN | 0.5 | 204.75 | 102.375 |
|  | 0.5 | 290.5 | 145.250 |
| A DESCONTAR |  |  |  |
| Suelo cemento | -0.5 | 26.55 | -13.275 |
| Relleno arena picón | -0.5 | 116.2 | -58.100 |
| Hormigón limpieza | -0.5 | 2.39 | -1.195 |
| Hormigón aliviadero | -0.5 | 8.36 | -4.180 |
|  | -0.5 | 17.35 | -8.675 |
|  | -0.5 | 5.78 | -2.890 |
| Conducción alivio | -8.14831490625 |  | -8.148 |
| Subtotal |  |  | 151.162 |
| Total |  |  | 151.15 |

###### 103010502 COLECTOR (19/11/1998)
Importe: 13138.31

**415.500** m Tubería PVC corrugada DN 500 mm SN-8
83 m × 100.31 (106.33 con costes indirectos) = 8825.39

| Medición | Uds. | Largo | Parcial |
|---|---|---|---|
| COLECTOR ALIVIO | 1 | 83 | 83.000 |
| Total |  |  | 83 |

**410.402** ud Pozo registro mixto Tipo I ø1.200 mm h < 2 m
3 ud × 941.72 (998.22 con costes indirectos) = 2994.66

| Medición | Uds. | Parcial |
|---|---|---|
| COLECTOR ALIVIO | 3 | 3.000 |
| Total |  | 3 |

**410.960** ud Tapa de fundición dúctil ø600 mm, clase D400 para tráfico intens
3 ud × 219 (232.14 con costes indirectos) = 696.42

| Medición | Uds. | Parcial |
|---|---|---|
| COLECTOR ALIVIO | 3 | 3.000 |
| Total |  | 3 |

**411.250** ud Embocadura para caño ø500 mm
1 ud × 586.64 (621.84 con costes indirectos) = 621.84

| Medición | Uds. | Parcial |
|---|---|---|
| COLECTOR ALIVIO | 1 | 1.000 |
| Total |  | 1 |

###### 103010503 ALIVIADERO (08/06/2000)
Importe: 28697.85

**610.015** m³ Hormigón de limpieza HL-150/B/20
3.28 m³ × 70 (74.2 con costes indirectos) = 243.38

| Medición | Uds. | Largo | Ancho | Alto | Parcial |
|---|---|---|---|---|---|
| Colector de alivio | 1 | 5.6 | 4.25 | 0.1 | 2.380 |
| CUENCO VERTIDO |  |  |  |  |  |
| Estructura escalones | 1 | 3.8 | 1.9 | 0.1 | 0.722 |
| Muro | 1 | 1.1 | 1.6 | 0.1 | 0.176 |
| Subtotal |  |  |  |  | 3.278 |
| Total |  |  |  |  | 3.28 |

**610.020** m³ Hormigón en masa HNE-20/B/40
5.74 m³ × 76.89 (81.5 con costes indirectos) = 467.81

| Medición | Uds. | Largo | Ancho | Alto | Parcial |
|---|---|---|---|---|---|
|  | 1 | 2.5 | 0.45 | 0.3 | 0.338 |
|  | 1 | 2.5 | 1.55 | 0.5 | 1.938 |
|  | 1 | 2 | 1 | 0.64 | 1.280 |
|  | 0.5 | 2 | 0.32 | 0.66 | 0.211 |
|  | 1 | 5.4 | 4.05 | 0.09 | 1.968 |
| Subtotal |  |  |  |  | 5.735 |
| Total |  |  |  |  | 5.74 |

**610.301** m³ Hormigón armado HA-30/B/20/IV+Qb en soleras y cimentaciones
7.65 m³ × 99.24 (105.19 con costes indirectos) = 804.70

| Medición | Uds. | Largo | Ancho | Alto | Parcial |
|---|---|---|---|---|---|
| Aliviadero | 1 | 5.4 | 4.05 | 0.35 | 7.655 |
| Total |  |  |  |  | 7.65 |

**610.302** m³ Hormigón armado HA-30/B/20/IV+Qb en muros y alzados
19.32 m³ × 113.67 (120.49 con costes indirectos) = 2327.87

| Medición | Uds. | Largo | Ancho | Alto | Parcial |
|---|---|---|---|---|---|
|  | 2 | 4.05 | 1.72 | 0.3 | 4.180 |
|  | 2 | 4.8 | 1.72 | 0.3 | 4.954 |
|  | 1 | 2.8 | 1.72 | 0.3 | 1.445 |
|  | 1 | 2 | 1.72 | 0.3 | 1.032 |
| Aliviadero | 1 | 1 | 1.05 | 0.3 | 0.315 |
| CUENCO VERTIDO |  |  |  |  |  |
| MURO CONTENCIÓN |  |  |  |  |  |
| Solera |  |  |  |  |  |
|  | 1 | 1.6 | 1.04 | 0.5 | 0.832 |
| A descontar tubo | -1 | 0.2 | 0.42 |  | -0.084 |
| Fuste |  |  |  |  |  |
|  | 1 | 1.6 | 0.37 | 1.45 | 0.858 |
| ESTRUCTURA ESCALONES |  |  |  |  |  |
| Solera |  |  |  |  |  |
|  | 1 | 1.5 | 1.6 | 0.4 | 0.960 |
|  | 1 | 1.5 | 1.6 | 0.4 | 0.960 |
|  | 1 | 0.8 | 1.6 | 0.3 | 0.384 |
|  | 1 | 2 | 1.6 | 0.4 | 1.280 |
| Muros laterales |  |  |  |  |  |
|  | 2 | 0.8 | 0.3 | 1.2 | 0.576 |
|  | 2 | 1.5 | 0.3 | 0.5 | 0.450 |
|  | 2 | 0.8 | 0.3 | 1.2 | 0.576 |
|  | 2 | 2 | 0.3 | 0.5 | 0.600 |
| Subtotal |  |  |  |  | 19.318 |
| Total |  |  |  |  | 19.32 |

**610.303** m³ Hormigón armado HA-30/B/20/IV+Qb en forjados y losas
5.2 m³ × 117.99 (125.07 con costes indirectos) = 650.36

| Medición | Uds. | Largo | Ancho | Alto | Parcial |
|---|---|---|---|---|---|
| Aliviadero | 1 | 5.4 | 4.05 | 0.3 | 6.561 |
|  | -1 | 1.5 | 0.8 | 0.3 | -0.360 |
|  | -1 | 1.75 | 0.8 | 0.3 | -0.420 |
|  | -1 | 2 | 0.8 | 0.3 | -0.480 |
|  | -3.14 | 0.32 | 0.32 | 0.3 | -0.096 |
| Subtotal |  |  |  |  | 5.205 |
| Total |  |  |  |  | 5.2 |

**600.100** Kg Acero corrugado B-500 SD
2439.12 Kg × 1.41 (1.49 con costes indirectos) = 3634.29

| Medición | Uds. | Largo | Ancho | Parcial |
|---|---|---|---|---|
| Soleras | 1 | 7.65 | 80 | 612.000 |
| Muros | 1 | 11.92 | 90 | 1072.800 |
| Losas | 1 | 5.2 | 100 | 520.000 |
| CUENCO VERTIDO |  |  |  |  |
| Muro de contención | 1 | 64.32 |  | 64.320 |
| Estructura escalones | 1 | 170 |  | 170.000 |
| Subtotal |  |  |  | 2439.120 |
| Total |  |  |  | 2439.12 |

**616.100** m² Encofrado plano en soleras y cimentaciones
6.62 m² × 11.53 (12.22 con costes indirectos) = 80.90

| Medición | Uds. | Largo | Ancho | Parcial |
|---|---|---|---|---|
|  | 2 | 5.4 | 0.35 | 3.780 |
|  | 2 | 4.05 | 0.35 | 2.835 |
| Subtotal |  |  |  | 6.615 |
| Total |  |  |  | 6.62 |

**616.110** m² Encofrado plano en muros y alzados
79.49 m² × 14.77 (15.66 con costes indirectos) = 1244.81

| Medición | Uds. | Largo | Ancho | Parcial |
|---|---|---|---|---|
|  | 4 | 4.05 | 1.72 | 27.864 |
|  | 4 | 4.8 | 1.72 | 33.024 |
|  | 2 | 2.8 | 1.72 | 9.632 |
|  | 2 | 2 | 1.72 | 6.880 |
| Aliviadero | 2 | 1 | 1.05 | 2.100 |
| Subtotal |  |  |  | 79.500 |
| Total |  |  |  | 79.49 |

**616.130** m² Encofrado plano en forjados y losas
27.42 m² × 28.2 (29.89 con costes indirectos) = 819.58

| Medición | Uds. | Largo | Ancho | Parcial |
|---|---|---|---|---|
|  | 1 | 4.8 | 3.45 | 16.560 |
|  | 2 | 5.4 | 0.3 | 3.240 |
|  | 2 | 4.05 | 0.3 | 2.430 |
|  | 2 | 1.5 | 0.3 | 0.900 |
|  | 2 | 1.75 | 0.3 | 1.050 |
|  | 6 | 0.8 | 0.3 | 1.440 |
|  | 2 | 2 | 0.3 | 1.200 |
|  | 6.28 | 0.32 | 0.3 | 0.603 |
| Subtotal |  |  |  | 27.423 |
| Total |  |  |  | 27.42 |

**410.960** ud Tapa de fundición dúctil ø600 mm, clase D400 para tráfico intens
1 ud × 219 (232.14 con costes indirectos) = 232.14

| Medición | Uds. | Parcial |
|---|---|---|
| Aliviadero | 1 | 1.000 |
| Total |  | 1 |

**419.001** ud Pate de polipropileno con alma de acero
18 ud × 11.93 (12.65 con costes indirectos) = 227.70

| Medición | Uds. | Largo | Parcial |
|---|---|---|---|
| Aliviadero | 3 | 6 | 18.000 |
| Total |  |  | 18 |

**411.001** ud Reja de desbaste acero inox. 316L
1 ud × 969.79 (1027.98 con costes indirectos) = 1027.98

**411.101** ud Válvula Vortex Fluidhose ø200 (18/01/2011)
1 ud × 11213.38 (11886.18 con costes indirectos) = 11886.18
Válvula Vortex Clean Water, o similar, tipo FluidHose, ø200 mm, incluyendo pasamuros, guillotinas y bypass.

| Código | Ud | Descripción | Rendimiento | Precio | Importe |
|---|---|---|---|---|---|
| MO.CAP001 | h | Capataz | 1 | 16.64 | 16.64 |
| MO.OFI001 | h | Oficial 1ª | 2 | 15.59 | 31.18 |
| MO.PEO001 | h | Peón | 4 | 14.98 | 59.92 |
| MAQ.GRU006 | h | Camión grúa de 6 t (sin conductor) | 0.5 | 51.74 | 25.87 |
| MAT.VALV200 | ud | Válvula Vortex Fluidhose ø200 mm (material; 09/01/2018) | 1 | 10545.8 | 10545.80 |
| %.AUX005 | % | Medios auxiliares y resto de obra | 5 % | 10679.41 | 533.97 |
|  |  | Total |  |  | 11213.38 |

**411.202** ud Pantalla deflectora long. = 2 m
1 ud × 1414.37 (1499.23 con costes indirectos) = 1499.23

**411.301** ud Data-logger medición y registro caudales Vortex
1 ud × 1861.53 (1973.22 con costes indirectos) = 1973.22

**410.990** m² Tapa de cierre y acceso escaleras
4.2 m² × 163.06 (172.84 con costes indirectos) = 725.93

| Medición | Uds. | Largo | Ancho | Parcial |
|---|---|---|---|---|
|  | 1 | 1.5 | 0.8 | 1.200 |
|  | 1 | 1.75 | 0.8 | 1.400 |
|  | 1 | 2 | 0.8 | 1.600 |
| Subtotal |  |  |  | 4.200 |
| Total |  |  |  | 4.2 |

**411.011** m² Lamas metálicas vertedero
1 m² × 803.56 (851.77 con costes indirectos) = 851.77

###### 103010504 FIRMES Y PAVIMENTOS (01/01/2000)
Importe: 3373.63

**513.125** m³ Suelo cemento
38.5 m³ × 30.21 (32.02 con costes indirectos) = 1232.77

| Medición | Uds. | Largo | Ancho | Alto | Parcial |
|---|---|---|---|---|---|
| COLECTOR ALIVIO | 1 | 10 | 1.4 | 0.5 | 7.000 |
| ALIVIADERO | 1 | 9 | 7 | 0.5 | 31.500 |
| Subtotal |  |  |  |  | 38.500 |
| Total |  |  |  |  | 38.5 |

**530.001** m² Riego de imprimación con emulsión C60BF4 IMP
77 m² × 1.53 (1.62 con costes indirectos) = 124.74

| Medición | Uds. | Largo | Ancho | Parcial |
|---|---|---|---|---|
| COLECTOR ALIVIO | 1 | 10 | 1.4 | 14.000 |
| ALIVIADERO | 1 | 9 | 7 | 63.000 |
| Subtotal |  |  |  | 77.000 |
| Total |  |  |  | 77 |

**542.055** tn MBC tipo AC32/base/50-70/G (G-20)
10.85 tn × 73.01 (77.39 con costes indirectos) = 839.68

| Medición | Uds. | Largo | Ancho | Alto | Parcial |
|---|---|---|---|---|---|
| COLECTOR ALIVIO | 2.35 | 10 | 1.4 | 0.06 | 1.974 |
| ALIVIADERO | 2.35 | 9 | 7 | 0.06 | 8.883 |
| Subtotal |  |  |  |  | 10.857 |
| Total |  |  |  |  | 10.85 |

**531.001** m² Riego de adherencia con emulsión C60B3 ADH
133 m² × 0.95 (1.01 con costes indirectos) = 134.33

| Medición | Uds. | Largo | Ancho | Parcial |
|---|---|---|---|---|
| COLECTOR ALIVIO | 1 | 10 | 3.4 | 34.000 |
| ALIVIADERO | 1 | 11 | 9 | 99.000 |
| Subtotal |  |  |  | 133.000 |
| Total |  |  |  | 133 |

**542.043** tn MBC tipo AC16/surf/50-70/D (D-12)
12.76 tn × 77.05 (81.67 con costes indirectos) = 1042.11

| Medición | Uds. | Largo | Ancho | Alto | Parcial |
|---|---|---|---|---|---|
| COLECTOR ALIVIO | 2.4 | 10 | 3.4 | 0.04 | 3.264 |
| ALIVIADERO | 2.4 | 11 | 9 | 0.04 | 9.504 |
| Subtotal |  |  |  |  | 12.768 |
| Total |  |  |  |  | 12.76 |

##### 1S.03.01.06 ALIVIADERO A-7 (CABO BLANCO) (19/11/1998)
Importe: 63081

###### 103010601 DEMOLICIONES Y MOVIMIENTO DE TIERRAS (19/11/1998)
Importe: 8844.8

**301.000** m² (cm) Fresado pavimento asfáltico
130.2 m² × 0.4 (0.42 con costes indirectos) = 54.68

| Medición | Uds. | Largo | Ancho | Parcial |
|---|---|---|---|---|
| COLECTOR ALIVIO | 2 | 47 | 1 | 94.000 |
| ALIVIADERO | 2 | 10.5 | 1 | 21.000 |
|  | 2 | 7.6 | 1 | 15.200 |
| Subtotal |  |  |  | 130.200 |
| Total |  |  |  | 130.2 |

**301.010** m² Demolición de firme asfáltico existente
145.6 m² × 15.04 (15.94 con costes indirectos) = 2320.86

| Medición | Uds. | Largo | Ancho | Parcial |
|---|---|---|---|---|
| COLECTOR ALIVIO | 1 | 47 | 1.4 | 65.800 |
| ALIVIADERO | 1 | 10.5 | 7.6 | 79.800 |
| Subtotal |  |  |  | 145.600 |
| Total |  |  |  | 145.6 |

**321.105** m³ Excavación cimentaciones y vaciados medios mecánicos cualquier t
223.44 m³ × 6.86 (7.27 con costes indirectos) = 1624.41

| Medición | Uds. | Largo | Ancho | Alto | Parcial |
|---|---|---|---|---|---|
| ALIVIADERO | 1 | 10.5 | 7.6 | 2.8 | 223.440 |
| Total |  |  |  |  | 223.44 |

**321.100** m³ Excavación en zanjas y pozos por medios mecánicos, en cualquier
164.5 m³ × 10.11 (10.72 con costes indirectos) = 1763.44

| Medición | Uds. | Largo | Ancho | Alto | Parcial |
|---|---|---|---|---|---|
| COLECTOR ALIVIO | 1 | 47 | 1.4 | 2.5 | 164.500 |
| Total |  |  |  |  | 164.5 |

**332.300** m³ Relleno con arena basáltica
65.8 m³ × 14.14 (14.99 con costes indirectos) = 986.34

| Medición | Uds. | Largo | Ancho | Alto | Parcial |
|---|---|---|---|---|---|
| COLECTOR ALIVIO | 1 | 47 | 1.4 | 1 | 65.800 |
| Total |  |  |  |  | 65.8 |

**332.350** m³ Relleno con material seleccionado procedente de préstamo
79.6 m³ × 12.4 (13.14 con costes indirectos) = 1045.94

| Medición | Uds. | Largo | Parcial |
|---|---|---|---|
| TOTAL EXCAVACIÓN | 0.5 | 204.75 | 102.375 |
|  | 0.5 | 17.5 | 8.750 |
| A DESCONTAR |  |  |  |
| Suelo cemento | -0.5 | 20.6 | -10.300 |
| Relleno arena picón | -0.5 | 7 | -3.500 |
| Hormigón limpieza | -0.5 | 2.39 | -1.195 |
| Hormigón aliviadero | -0.5 | 8.36 | -4.180 |
|  | -0.5 | 17.35 | -8.675 |
|  | -0.5 | 5.78 | -2.890 |
| Conducción alivio | -0.779293056938 |  | -0.779 |
| Subtotal |  |  | 79.606 |
| Total |  |  | 79.6 |

**332.351** m³ Relleno con material seleccionado de excavación
79.6 m³ × 12.43 (13.18 con costes indirectos) = 1049.13

| Medición | Uds. | Largo | Parcial |
|---|---|---|---|
| TOTAL EXCAVACIÓN | 0.5 | 204.75 | 102.375 |
|  | 0.5 | 17.5 | 8.750 |
| A DESCONTAR |  |  |  |
| Suelo cemento | -0.5 | 20.6 | -10.300 |
| Relleno arena picón | -0.5 | 7 | -3.500 |
| Hormigón limpieza | -0.5 | 2.39 | -1.195 |
| Hormigón aliviadero | -0.5 | 8.36 | -4.180 |
|  | -0.5 | 17.35 | -8.675 |
|  | -0.5 | 5.78 | -2.890 |
| Conducción alivio | -0.779293056938 |  | -0.779 |
| Subtotal |  |  | 79.606 |
| Total |  |  | 79.6 |

###### 103010602 COLECTOR (19/11/1998)
Importe: 12649.65

**415.630** m Tubería PVC corrugada DN 630 mm SN-8
47 m × 155.12 (164.43 con costes indirectos) = 7728.21

| Medición | Uds. | Largo | Parcial |
|---|---|---|---|
| COLECTOR ALIVIO | 1 | 47 | 47.000 |
| Total |  |  | 47 |

**410.402** ud Pozo registro mixto Tipo I ø1.200 mm h < 2 m
4 ud × 941.72 (998.22 con costes indirectos) = 3992.88

| Medición | Uds. | Parcial |
|---|---|---|
| COLECTOR ALIVIO | 4 | 4.000 |
| Total |  | 4 |

**410.960** ud Tapa de fundición dúctil ø600 mm, clase D400 para tráfico intens
4 ud × 219 (232.14 con costes indirectos) = 928.56

| Medición | Uds. | Parcial |
|---|---|---|
| COLECTOR ALIVIO | 4 | 4.000 |
| Total |  | 4 |

###### 103010603 ALIVIADERO (08/06/2000)
Importe: 34954.54

**610.015** m³ Hormigón de limpieza HL-150/B/20
3.61 m³ × 70 (74.2 con costes indirectos) = 267.86

| Medición | Uds. | Largo | Ancho | Alto | Parcial |
|---|---|---|---|---|---|
| Aliviadero | 1 | 7.6 | 4.75 | 0.1 | 3.610 |
| Total |  |  |  |  | 3.61 |

**610.020** m³ Hormigón en masa HNE-20/B/40
8.3 m³ × 76.89 (81.5 con costes indirectos) = 676.45

| Medición | Uds. | Largo | Ancho | Alto | Parcial |
|---|---|---|---|---|---|
|  | 1 | 2.5 | 0.45 | 0.3 | 0.338 |
|  | 1 | 2.5 | 2.05 | 0.5 | 2.563 |
|  | 1 | 2.5 | 3 | 0.64 | 4.800 |
|  | 0.5 | 2.5 | 0.32 | 0.66 | 0.264 |
|  | 1 | 7.4 | 4.55 | 0.01 | 0.337 |
| Subtotal |  |  |  |  | 8.302 |
| Total |  |  |  |  | 8.3 |

**610.301** m³ Hormigón armado HA-30/B/20/IV+Qb en soleras y cimentaciones
11.78 m³ × 99.24 (105.19 con costes indirectos) = 1239.14

| Medición | Uds. | Largo | Ancho | Alto | Parcial |
|---|---|---|---|---|---|
| Aliviadero | 1 | 7.4 | 4.55 | 0.35 | 11.785 |
| Total |  |  |  |  | 11.78 |

**610.302** m³ Hormigón armado HA-30/B/20/IV+Qb en muros y alzados
17.59 m³ × 113.67 (120.49 con costes indirectos) = 2119.42

| Medición | Uds. | Largo | Ancho | Alto | Parcial |
|---|---|---|---|---|---|
|  | 2 | 4.55 | 1.97 | 0.3 | 5.378 |
|  | 2 | 6.8 | 1.97 | 0.3 | 8.038 |
|  | 1 | 2.8 | 1.97 | 0.3 | 1.655 |
|  | 1 | 2.5 | 1.97 | 0.3 | 1.478 |
| Aliviadero | 1 | 3 | 1.15 | 0.3 | 1.035 |
| Subtotal |  |  |  |  | 17.584 |
| Total |  |  |  |  | 17.59 |

**610.303** m³ Hormigón armado HA-30/B/20/IV+Qb en forjados y losas
8.98 m³ × 117.99 (125.07 con costes indirectos) = 1123.13

| Medición | Uds. | Largo | Ancho | Alto | Parcial |
|---|---|---|---|---|---|
| Aliviadero | 1 | 7.4 | 4.55 | 0.3 | 10.101 |
|  | -2 | 1.5 | 0.8 | 0.3 | -0.720 |
|  | -1 | 1.25 | 0.8 | 0.3 | -0.300 |
|  | -3.14 | 0.32 | 0.32 | 0.3 | -0.096 |
| Subtotal |  |  |  |  | 8.985 |
| Total |  |  |  |  | 8.98 |

**600.100** Kg Acero corrugado B-500 SD
3423.5 Kg × 1.41 (1.49 con costes indirectos) = 5101.02

| Medición | Uds. | Largo | Ancho | Parcial |
|---|---|---|---|---|
| Soleras | 1 | 11.78 | 80 | 942.400 |
| Muros | 1 | 17.59 | 90 | 1583.100 |
| Losas | 1 | 8.98 | 100 | 898.000 |
| Subtotal |  |  |  | 3423.500 |
| Total |  |  |  | 3423.5 |

**616.100** m² Encofrado plano en soleras y cimentaciones
8.37 m² × 11.53 (12.22 con costes indirectos) = 102.28

| Medición | Uds. | Largo | Ancho | Parcial |
|---|---|---|---|---|
|  | 2 | 7.4 | 0.35 | 5.180 |
|  | 2 | 4.55 | 0.35 | 3.185 |
| Subtotal |  |  |  | 8.365 |
| Total |  |  |  | 8.37 |

**616.110** m² Encofrado plano en muros y alzados
117.21 m² × 14.77 (15.66 con costes indirectos) = 1835.51

| Medición | Uds. | Largo | Ancho | Parcial |
|---|---|---|---|---|
|  | 4 | 4.55 | 1.97 | 35.854 |
|  | 4 | 6.8 | 1.97 | 53.584 |
|  | 2 | 2.8 | 1.97 | 11.032 |
|  | 2 | 2.5 | 1.97 | 9.850 |
| Aliviadero | 2 | 3 | 1.15 | 6.900 |
| Subtotal |  |  |  | 117.220 |
| Total |  |  |  | 117.21 |

**616.130** m² Encofrado plano en forjados y losas
38.62 m² × 28.2 (29.89 con costes indirectos) = 1154.35

| Medición | Uds. | Largo | Ancho | Parcial |
|---|---|---|---|---|
|  | 1 | 6.8 | 3.95 | 26.860 |
|  | 2 | 7.4 | 0.3 | 4.440 |
|  | 2 | 4.55 | 0.3 | 2.730 |
|  | 4 | 1.5 | 0.3 | 1.800 |
|  | 2 | 1.25 | 0.3 | 0.750 |
|  | 6 | 0.8 | 0.3 | 1.440 |
|  | 6.28 | 0.32 | 0.3 | 0.603 |
| Subtotal |  |  |  | 38.623 |
| Total |  |  |  | 38.62 |

**410.960** ud Tapa de fundición dúctil ø600 mm, clase D400 para tráfico intens
1 ud × 219 (232.14 con costes indirectos) = 232.14

| Medición | Uds. | Parcial |
|---|---|---|
| Aliviadero | 1 | 1.000 |
| Total |  | 1 |

**419.001** ud Pate de polipropileno con alma de acero
21 ud × 11.93 (12.65 con costes indirectos) = 265.65

| Medición | Uds. | Largo | Parcial |
|---|---|---|---|
| Aliviadero | 3 | 7 | 21.000 |
| Total |  |  | 21 |

**411.001** ud Reja de desbaste acero inox. 316L
1 ud × 969.79 (1027.98 con costes indirectos) = 1027.98

**411.132** ud Válvula Vortex tipo SUt60-2,5 ø350 (18/01/2011)
1 ud × 13466.39 (14274.37 con costes indirectos) = 14274.37
Válvula Vortex Clean Water, o similar, tipo SUt60-2,5, ø350 mm, incluyendo pasamuros, guillotinas y bypass.

| Código | Ud | Descripción | Rendimiento | Precio | Importe |
|---|---|---|---|---|---|
| MO.CAP001 | h | Capataz | 1 | 16.64 | 16.64 |
| MO.OFI001 | h | Oficial 1ª | 2 | 15.59 | 31.18 |
| MO.PEO001 | h | Peón | 4 | 14.98 | 59.92 |
| MAQ.GRU006 | h | Camión grúa de 6 t (sin conductor) | 0.5 | 51.74 | 25.87 |
| MAT.VALV232 | ud | Válvula Vortex SUt60-2,5 ø350 mm (material; 09/01/2018) | 1 | 12691.52 | 12691.52 |
| %.AUX005 | % | Medios auxiliares y resto de obra | 5 % | 12825.13 | 641.26 |
|  |  | Total |  |  | 13466.39 |

**411.204** ud Pantalla deflectora long. = 4 m (18/01/2011)
1 ud × 1994.27 (2113.93 con costes indirectos) = 2113.93
Pantalla deflectora de 4 m de longitud.

| Código | Ud | Descripción | Rendimiento | Precio | Importe |
|---|---|---|---|---|---|
| MO.CAP001 | h | Capataz | 0.5 | 16.64 | 8.32 |
| MO.OFI001 | h | Oficial 1ª | 1 | 15.59 | 15.59 |
| MO.PEO001 | h | Peón | 2 | 14.98 | 29.96 |
| MAQ.GRU006 | h | Camión grúa de 6 t (sin conductor) | 0.5 | 51.74 | 25.87 |
| MAT.PANT005 | ud | Pantalla deflectora L=4 m (material; 09/01/2018) | 1 | 1819.56 | 1819.56 |
| %.AUX005 | % | Medios auxiliares y resto de obra | 5 % | 1899.30 | 94.97 |
|  |  | Total |  |  | 1994.27 |

**411.301** ud Data-logger medición y registro caudales Vortex
1 ud × 1861.53 (1973.22 con costes indirectos) = 1973.22

**410.990** m² Tapa de cierre y acceso escaleras
3.4 m² × 163.06 (172.84 con costes indirectos) = 587.66

| Medición | Uds. | Largo | Ancho | Parcial |
|---|---|---|---|---|
|  | 2 | 1.5 | 0.8 | 2.400 |
|  | 1 | 1.25 | 0.8 | 1.000 |
| Subtotal |  |  |  | 3.400 |
| Total |  |  |  | 3.4 |

**411.011** m² Lamas metálicas vertedero
1 m² × 803.56 (851.77 con costes indirectos) = 851.77

**610.910** m³ Perforación muro
0.1 m³ × 81.65 (86.55 con costes indirectos) = 8.66
Perforación del muro y entubación de ø630 mm, carga manual de escombros sobre camión o contenedor.

| Código | Ud | Descripción | Rendimiento | Precio | Importe |
|---|---|---|---|---|---|
| MAQ.PERF002 | h | Equipo perforación muro/terreno, con o sin entubación (maquinaria; 25/08/2020) | 0.5 | 118.6 | 59.30 |
| MO04MQ04 | h | Maquinista | 0.3 | 15.59 | 4.68 |
| MO.OFI001 | h | Oficial 1ª | 0.5 | 15.59 | 7.80 |
| MO.PEO001 | h | Peón | 0.5 | 14.98 | 7.49 |
| %.AUX003 | % | Medios auxiliares y resto de obra | 3 % | 79.27 | 2.38 |
|  |  | Total |  |  | 81.65 |

| Medición | Uds. | Largo | Ancho | Parcial |
|---|---|---|---|---|
| Estructura existente | 1 | 0.2 | 0.5 | 0.100 |
| Total |  |  |  | 0.1 |

###### 103010604 FIRMES Y PAVIMENTOS (01/01/2000)
Importe: 6632.01

**513.125** m³ Suelo cemento
72.8 m³ × 30.21 (32.02 con costes indirectos) = 2331.06

| Medición | Uds. | Largo | Ancho | Alto | Parcial |
|---|---|---|---|---|---|
| COLECTOR ALIVIO | 1 | 47 | 1.4 | 0.5 | 32.900 |
| ALIVIADERO | 1 | 10.5 | 7.6 | 0.5 | 39.900 |
| Subtotal |  |  |  |  | 72.800 |
| Total |  |  |  |  | 72.8 |

**530.001** m² Riego de imprimación con emulsión C60BF4 IMP
145.6 m² × 1.53 (1.62 con costes indirectos) = 235.87

| Medición | Uds. | Largo | Ancho | Parcial |
|---|---|---|---|---|
| COLECTOR ALIVIO | 1 | 47 | 1.4 | 65.800 |
| ALIVIADERO | 1 | 10.5 | 7.6 | 79.800 |
| Subtotal |  |  |  | 145.600 |
| Total |  |  |  | 145.6 |

**542.055** tn MBC tipo AC32/base/50-70/G (G-20)
20.53 tn × 73.01 (77.39 con costes indirectos) = 1588.82

| Medición | Uds. | Largo | Ancho | Alto | Parcial |
|---|---|---|---|---|---|
| COLECTOR ALIVIO | 2.35 | 47 | 1.4 | 0.06 | 9.278 |
| ALIVIADERO | 2.35 | 10.5 | 7.6 | 0.06 | 11.252 |
| Subtotal |  |  |  |  | 20.530 |
| Total |  |  |  |  | 20.53 |

**531.001** m² Riego de adherencia con emulsión C60B3 ADH
279.8 m² × 0.95 (1.01 con costes indirectos) = 282.60

| Medición | Uds. | Largo | Ancho | Parcial |
|---|---|---|---|---|
| COLECTOR ALIVIO | 1 | 47 | 3.4 | 159.800 |
| ALIVIADERO | 1 | 12.5 | 9.6 | 120.000 |
| Subtotal |  |  |  | 279.800 |
| Total |  |  |  | 279.8 |

**542.043** tn MBC tipo AC16/surf/50-70/D (D-12)
26.86 tn × 77.05 (81.67 con costes indirectos) = 2193.66

| Medición | Uds. | Largo | Ancho | Alto | Parcial |
|---|---|---|---|---|---|
| COLECTOR ALIVIO | 2.4 | 47 | 3.4 | 0.04 | 15.341 |
| ALIVIADERO | 2.4 | 12.5 | 9.6 | 0.04 | 11.520 |
| Subtotal |  |  |  |  | 26.861 |
| Total |  |  |  |  | 26.86 |

##### 1S.03.01.07 ALIVIADERO A-8 (LA CRUZ DEL GUANCHE) (19/11/1998)
Importe: 57520.96

###### 103010701 DEMOLICIONES Y MOVIMIENTO DE TIERRAS (19/11/1998)
Importe: 8220.78

**301.000** m² (cm) Fresado pavimento asfáltico
38.5 m² × 0.4 (0.42 con costes indirectos) = 16.17

| Medición | Uds. | Largo | Ancho | Parcial |
|---|---|---|---|---|
| COLECTOR ALIVIO | 2 | 3.25 | 1 | 6.500 |
| ALIVIADERO | 2 | 9 | 1 | 18.000 |
|  | 2 | 7 | 1 | 14.000 |
| Subtotal |  |  |  | 38.500 |
| Total |  |  |  | 38.5 |

**301.010** m² Demolición de firme asfáltico existente
67.55 m² × 15.04 (15.94 con costes indirectos) = 1076.75

| Medición | Uds. | Largo | Ancho | Parcial |
|---|---|---|---|---|
| COLECTOR ALIVIO | 1 | 3.25 | 1.4 | 4.550 |
| ALIVIADERO | 1 | 9 | 7 | 63.000 |
| Subtotal |  |  |  | 67.550 |
| Total |  |  |  | 67.55 |

**321.105** m³ Excavación cimentaciones y vaciados medios mecánicos cualquier t
189 m³ × 6.86 (7.27 con costes indirectos) = 1374.03

| Medición | Uds. | Largo | Ancho | Alto | Parcial |
|---|---|---|---|---|---|
| ALIVIADERO | 1 | 9 | 7 | 3 | 189.000 |
| Total |  |  |  |  | 189 |

**321.100** m³ Excavación en zanjas y pozos por medios mecánicos, en cualquier
171.5 m³ × 10.11 (10.72 con costes indirectos) = 1838.48

| Medición | Uds. | Largo | Ancho | Alto | Parcial |
|---|---|---|---|---|---|
| COLECTOR ALIVIO | 1 | 49 | 1.4 | 2.5 | 171.500 |
| Total |  |  |  |  | 171.5 |

**332.300** m³ Relleno con arena basáltica
68.6 m³ × 14.14 (14.99 con costes indirectos) = 1028.31

| Medición | Uds. | Largo | Ancho | Alto | Parcial |
|---|---|---|---|---|---|
| COLECTOR ALIVIO | 1 | 49 | 1.4 | 1 | 68.600 |
| Total |  |  |  |  | 68.6 |

**332.350** m³ Relleno con material seleccionado procedente de préstamo
109.69 m³ × 12.4 (13.14 con costes indirectos) = 1441.33

| Medición | Uds. | Largo | Parcial |
|---|---|---|---|
| TOTAL EXCAVACIÓN | 0.5 | 204.75 | 102.375 |
|  | 0.5 | 171.5 | 85.750 |
| A DESCONTAR |  |  |  |
| Suelo cemento | -0.5 | 21.83 | -10.915 |
| Relleno arena picón | -0.5 | 82.67 | -41.335 |
| Hormigón limpieza | -0.5 | 2.39 | -1.195 |
| Hormigón aliviadero | -0.5 | 8.36 | -4.180 |
|  | -0.5 | 17.35 | -8.675 |
|  | -0.5 | 5.78 | -2.890 |
| Conducción alivio | -9.234622724709 |  | -9.235 |
| Subtotal |  |  | 109.700 |
| Total |  |  | 109.69 |

**332.351** m³ Relleno con material seleccionado de excavación
109.69 m³ × 12.43 (13.18 con costes indirectos) = 1445.71

| Medición | Uds. | Largo | Parcial |
|---|---|---|---|
| TOTAL EXCAVACIÓN | 0.5 | 204.75 | 102.375 |
|  | 0.5 | 171.5 | 85.750 |
| A DESCONTAR |  |  |  |
| Suelo cemento | -0.5 | 21.83 | -10.915 |
| Relleno arena picón | -0.5 | 82.67 | -41.335 |
| Hormigón limpieza | -0.5 | 2.39 | -1.195 |
| Hormigón aliviadero | -0.5 | 8.36 | -4.180 |
|  | -0.5 | 17.35 | -8.675 |
|  | -0.5 | 5.78 | -2.890 |
| Conducción alivio | -9.234622724709 |  | -9.235 |
| Subtotal |  |  | 109.700 |
| Total |  |  | 109.69 |

###### 103010702 COLECTOR (19/11/1998)
Importe: 16144.68

**415.630** m Tubería PVC corrugada DN 630 mm SN-8
49 m × 155.12 (164.43 con costes indirectos) = 8057.07

**410.402** ud Pozo registro mixto Tipo I ø1.200 mm h < 2 m
1 ud × 941.72 (998.22 con costes indirectos) = 998.22

| Medición | Uds. | Parcial |
|---|---|---|
| COLECTOR ALIVIO | 1 | 1.000 |
| Total |  | 1 |

**410.404** ud Pozo registro mixto Tipo I ø1.200 mm 2 < h < 4 m
4 ud × 1230.49 (1304.32 con costes indirectos) = 5217.28

| Medición | Uds. | Parcial |
|---|---|---|
| COLECTOR DE ALIVIO | 4 | 4.000 |
| Total |  | 4 |

**410.960** ud Tapa de fundición dúctil ø600 mm, clase D400 para tráfico intens
5 ud × 219 (232.14 con costes indirectos) = 1160.70

| Medición | Uds. | Parcial |
|---|---|---|
| COLECTOR ALIVIO | 5 | 5.000 |
| Total |  | 5 |

**411.252** ud Embocadura para caño ø630 mm (19/11/1998)
1 ud × 671.14 (711.41 con costes indirectos) = 711.41
Embocadura para caño de ø630 mm, totalmente terminada.

| Código | Ud | Descripción | Rendimiento | Precio | Importe |
|---|---|---|---|---|---|
| MAQ.RET006 | h | Retroexcavadora c/cuchara | 2 | 72.24 | 144.48 |
| MO04MQ04 | h | Maquinista | 2 | 15.59 | 31.18 |
| MO.OFI001 | h | Oficial 1ª | 2 | 15.59 | 31.18 |
| MO.PEO001 | h | Peón | 2 | 14.98 | 29.96 |
| A05AA0020 | m² | Encofrado y desencofrado | 7.5 | 21.53 | 161.48 |
| MAT.HA030 | m³ | Hormigón para armar HA-30/B/20/IV + Qb de central | 1.5 | 85.6 | 128.40 |
| MAT.ACE500 | kg | Acero corrugado B-500 SD | 125 | 0.9 | 112.50 |
| %.AUX005 | % | Medios auxiliares y resto de obra | 5 % | 639.18 | 31.96 |
|  |  | Total |  |  | 671.14 |

| Medición | Uds. | Parcial |
|---|---|---|
| CONDUCCIÓN ALIVIO | 1 | 1.000 |
| Total |  | 1 |

###### 103010703 ALIVIADERO (08/06/2000)
Importe: 30254.09

**610.015** m³ Hormigón de limpieza HL-150/B/20
4.64 m³ × 70 (74.2 con costes indirectos) = 344.29

| Medición | Uds. | Largo | Ancho | Alto | Parcial |
|---|---|---|---|---|---|
| Aliviadero | 1 | 7.1 | 4.25 | 0.1 | 3.018 |
| CUENCO VERTIDO |  |  |  |  |  |
| Estructura escalones | 1 | 7.6 | 1.9 | 0.1 | 1.444 |
| Muro | 1 | 1.1 | 1.6 | 0.1 | 0.176 |
| Subtotal |  |  |  |  | 4.638 |
| Total |  |  |  |  | 4.64 |

**610.020** m³ Hormigón en masa HNE-20/B/40
14.81 m³ × 76.89 (81.5 con costes indirectos) = 1207.02

| Medición | Uds. | Largo | Ancho | Alto | Parcial |
|---|---|---|---|---|---|
|  | 1 | 2 | 0.45 | 0.3 | 0.270 |
|  | 1 | 2 | 1.55 | 0.5 | 1.550 |
|  | 1 | 2 | 3 | 0.64 | 3.840 |
|  | 0.5 | 2 | 0.32 | 0.66 | 0.211 |
|  | 1 | 6.9 | 4.05 | 0.32 | 8.942 |
| Subtotal |  |  |  |  | 14.813 |
| Total |  |  |  |  | 14.81 |

**610.301** m³ Hormigón armado HA-30/B/20/IV+Qb en soleras y cimentaciones
9.78 m³ × 99.24 (105.19 con costes indirectos) = 1028.76

| Medición | Uds. | Largo | Ancho | Alto | Parcial |
|---|---|---|---|---|---|
| Aliviadero | 1 | 6.9 | 4.05 | 0.35 | 9.781 |
| Total |  |  |  |  | 9.78 |

**610.302** m³ Hormigón armado HA-30/B/20/IV+Qb en muros y alzados
22.86 m³ × 113.67 (120.49 con costes indirectos) = 2754.40

| Medición | Uds. | Largo | Ancho | Alto | Parcial |
|---|---|---|---|---|---|
|  | 2 | 4.05 | 1.6 | 0.3 | 3.888 |
|  | 2 | 6.3 | 1.6 | 0.3 | 6.048 |
|  | 1 | 2.3 | 1.6 | 0.3 | 1.104 |
|  | 1 | 2 | 1.6 | 0.3 | 0.960 |
| Aliviadero | 1 | 3 | 1.05 | 0.3 | 0.945 |
| CUENCO VERTIDO |  |  |  |  |  |
| MURO CONTENCIÓN |  |  |  |  |  |
| Solera |  |  |  |  |  |
|  | 1 | 1.6 | 1.04 | 0.5 | 0.832 |
| A descontar tubo | -1 | 0.2 | 0.42 |  | -0.084 |
| Fuste |  |  |  |  |  |
|  | 1 | 1.6 | 0.37 | 1.3 | 0.770 |
| ESTRUCTURA ESCALONES |  |  |  |  |  |
| Solera |  |  |  |  |  |
|  | 1 | 4.3 | 1.6 | 0.4 | 2.752 |
|  | 1 | 0.6 | 1.6 | 0.3 | 0.288 |
|  | 1 | 1.5 | 1.6 | 0.4 | 0.960 |
|  | 1 | 0.7 | 1.6 | 0.3 | 0.336 |
|  | 1 | 1.5 | 1.6 | 0.4 | 0.960 |
| Muros laterales |  |  |  |  |  |
|  | 2 | 4.3 | 0.3 | 0.5 | 1.290 |
|  | 2 | 0.6 | 0.3 | 1.1 | 0.396 |
|  | 2 | 1.5 | 0.3 | 0.5 | 0.450 |
|  | 2 | 0.7 | 0.3 | 1.2 | 0.504 |
|  | 2 | 1.5 | 0.3 | 0.5 | 0.450 |
| Subtotal |  |  |  |  | 22.849 |
| Total |  |  |  |  | 22.86 |

**610.303** m³ Hormigón armado HA-30/B/20/IV+Qb en forjados y losas
7.2 m³ × 117.99 (125.07 con costes indirectos) = 900.50

| Medición | Uds. | Largo | Ancho | Alto | Parcial |
|---|---|---|---|---|---|
|  | 1 | 6.9 | 4.05 | 0.3 | 8.384 |
|  | -3 | 1.5 | 0.8 | 0.3 | -1.080 |
|  | -3.14 | 0.32 | 0.32 | 0.3 | -0.096 |
| Subtotal |  |  |  |  | 7.208 |
| Total |  |  |  |  | 7.2 |

**600.100** Kg Acero corrugado B-500 SD
3064.11 Kg × 1.41 (1.49 con costes indirectos) = 4565.52

| Medición | Uds. | Largo | Ancho | Parcial |
|---|---|---|---|---|
| Soleras | 1 | 9.78 | 80 | 782.400 |
| Muros | 1 | 12.95 | 90 | 1165.500 |
| Losas | 1 | 7.2 | 100 | 720.000 |
| CUENCO VERTIDO |  |  |  |  |
| Muro de contención | 1 | 60.77 |  | 60.770 |
| Estructura escalones | 1 | 335.44 |  | 335.440 |
| Subtotal |  |  |  | 3064.110 |
| Total |  |  |  | 3064.11 |

**616.100** m² Encofrado plano en soleras y cimentaciones
7.67 m² × 11.53 (12.22 con costes indirectos) = 93.73

| Medición | Uds. | Largo | Ancho | Parcial |
|---|---|---|---|---|
|  | 2 | 6.9 | 0.35 | 4.830 |
|  | 2 | 4.05 | 0.35 | 2.835 |
| Subtotal |  |  |  | 7.665 |
| Total |  |  |  | 7.67 |

**616.110** m² Encofrado plano en muros y alzados
86.3 m² × 14.77 (15.66 con costes indirectos) = 1351.46

| Medición | Uds. | Largo | Ancho | Parcial |
|---|---|---|---|---|
|  | 4 | 4.05 | 1.6 | 25.920 |
|  | 4 | 6.3 | 1.6 | 40.320 |
|  | 2 | 2.3 | 1.6 | 7.360 |
|  | 2 | 2 | 1.6 | 6.400 |
| Aliviadero | 2 | 3 | 1.05 | 6.300 |
| Subtotal |  |  |  | 86.300 |
| Total |  |  |  | 86.3 |

**616.130** m² Encofrado plano en forjados y losas
33.05 m² × 28.2 (29.89 con costes indirectos) = 987.86

| Medición | Uds. | Largo | Ancho | Parcial |
|---|---|---|---|---|
|  | 1 | 6.3 | 3.45 | 21.735 |
|  | 2 | 6.9 | 0.3 | 4.140 |
|  | 2 | 4.05 | 0.3 | 2.430 |
|  | 6 | 1.5 | 0.3 | 2.700 |
|  | 6 | 0.8 | 0.3 | 1.440 |
|  | 6.28 | 0.32 | 0.3 | 0.603 |
| Subtotal |  |  |  | 33.048 |
| Total |  |  |  | 33.05 |

**410.960** ud Tapa de fundición dúctil ø600 mm, clase D400 para tráfico intens
1 ud × 219 (232.14 con costes indirectos) = 232.14

| Medición | Uds. | Parcial |
|---|---|---|
| Aliviadero | 1 | 1.000 |
| Total |  | 1 |

**419.001** ud Pate de polipropileno con alma de acero
18 ud × 11.93 (12.65 con costes indirectos) = 227.70

| Medición | Uds. | Largo | Parcial |
|---|---|---|---|
|  | 3 | 6 | 18.000 |
| Total |  |  | 18 |

**411.001** ud Reja de desbaste acero inox. 316L
1 ud × 969.79 (1027.98 con costes indirectos) = 1027.98

**411.100** ud Válvula Vortex tipo SUt11-3 ø200
1 ud × 9407.16 (9971.59 con costes indirectos) = 9971.59

**411.204** ud Pantalla deflectora long. = 4 m
1 ud × 1994.27 (2113.93 con costes indirectos) = 2113.93

**411.301** ud Data-logger medición y registro caudales Vortex
1 ud × 1861.53 (1973.22 con costes indirectos) = 1973.22

**410.990** m² Tapa de cierre y acceso escaleras
3.6 m² × 163.06 (172.84 con costes indirectos) = 622.22

| Medición | Uds. | Largo | Ancho | Parcial |
|---|---|---|---|---|
|  | 3 | 1.5 | 0.8 | 3.600 |
| Total |  |  |  | 3.6 |

**411.011** m² Lamas metálicas vertedero
1 m² × 803.56 (851.77 con costes indirectos) = 851.77

###### 103010704 FIRMES Y PAVIMENTOS (01/01/2000)
Importe: 2901.41

**513.125** m³ Suelo cemento
33.78 m³ × 30.21 (32.02 con costes indirectos) = 1081.64

| Medición | Uds. | Largo | Ancho | Alto | Parcial |
|---|---|---|---|---|---|
| COLECTOR ALIVIO | 1 | 3.25 | 1.4 | 0.5 | 2.275 |
| ALIVIADERO | 1 | 9 | 7 | 0.5 | 31.500 |
| Subtotal |  |  |  |  | 33.775 |
| Total |  |  |  |  | 33.78 |

**530.001** m² Riego de imprimación con emulsión C60BF4 IMP
67.55 m² × 1.53 (1.62 con costes indirectos) = 109.43

| Medición | Uds. | Largo | Ancho | Parcial |
|---|---|---|---|---|
| COLECTOR ALIVIO | 1 | 3.25 | 1.4 | 4.550 |
| ALIVIADERO | 1 | 9 | 7 | 63.000 |
| Subtotal |  |  |  | 67.550 |
| Total |  |  |  | 67.55 |

**542.055** tn MBC tipo AC32/base/50-70/G (G-20)
9.52 tn × 73.01 (77.39 con costes indirectos) = 736.75

| Medición | Uds. | Largo | Ancho | Alto | Parcial |
|---|---|---|---|---|---|
| COLECTOR ALIVIO | 2.35 | 3.25 | 1.4 | 0.06 | 0.642 |
| ALIVIADERO | 2.35 | 9 | 7 | 0.06 | 8.883 |
| Subtotal |  |  |  |  | 9.525 |
| Total |  |  |  |  | 9.52 |

**531.001** m² Riego de adherencia con emulsión C60B3 ADH
110.05 m² × 0.95 (1.01 con costes indirectos) = 111.15

| Medición | Uds. | Largo | Ancho | Parcial |
|---|---|---|---|---|
| COLECTOR ALIVIO | 1 | 3.25 | 3.4 | 11.050 |
| ALIVIADERO | 1 | 11 | 9 | 99.000 |
| Subtotal |  |  |  | 110.050 |
| Total |  |  |  | 110.05 |

**542.043** tn MBC tipo AC16/surf/50-70/D (D-12)
10.56 tn × 77.05 (81.67 con costes indirectos) = 862.44

| Medición | Uds. | Largo | Ancho | Alto | Parcial |
|---|---|---|---|---|---|
| COLECTOR ALIVIO | 2.4 | 3.25 | 3.4 | 0.04 | 1.061 |
| ALIVIADERO | 2.4 | 11 | 9 | 0.04 | 9.504 |
| Subtotal |  |  |  |  | 10.565 |
| Total |  |  |  |  | 10.56 |

##### 1S.03.01.08 ALIVIADERO A-9 (VALLE SAN LORENZO ESTE) (19/11/1998)
Importe: 60069.51

###### 103010801 DEMOLICIONES Y MOVIMIENTO DE TIERRAS (19/11/1998)
Importe: 9039.92

**301.000** m² (cm) Fresado pavimento asfáltico
41.4 m² × 0.4 (0.42 con costes indirectos) = 17.39

| Medición | Uds. | Largo | Ancho | Parcial |
|---|---|---|---|---|
| COLECTOR ALIVIO | 2 | 2.7 | 1 | 5.400 |
| ALIVIADERO | 2 | 11 | 1 | 22.000 |
|  | 2 | 7 | 1 | 14.000 |
| Subtotal |  |  |  | 41.400 |
| Total |  |  |  | 41.4 |

**301.010** m² Demolición de firme asfáltico existente
81.86 m² × 15.04 (15.94 con costes indirectos) = 1304.85

| Medición | Uds. | Largo | Ancho | Parcial |
|---|---|---|---|---|
| COLECTOR ALIVIO | 1 | 2.7 | 1.8 | 4.860 |
| ALIVIADERO | 1 | 11 | 7 | 77.000 |
| Subtotal |  |  |  | 81.860 |
| Total |  |  |  | 81.86 |

**321.105** m³ Excavación cimentaciones y vaciados medios mecánicos cualquier t
246.4 m³ × 6.86 (7.27 con costes indirectos) = 1791.33

| Medición | Uds. | Largo | Ancho | Alto | Parcial |
|---|---|---|---|---|---|
| ALIVIADERO | 1 | 11 | 7 | 3.2 | 246.400 |
| Total |  |  |  |  | 246.4 |

**321.100** m³ Excavación en zanjas y pozos por medios mecánicos, en cualquier
166.5 m³ × 10.11 (10.72 con costes indirectos) = 1784.88

| Medición | Uds. | Largo | Ancho | Alto | Parcial |
|---|---|---|---|---|---|
| COLECTOR ALIVIO | 1 | 37 | 1.8 | 2.5 | 166.500 |
| Total |  |  |  |  | 166.5 |

**332.300** m³ Relleno con arena basáltica
66.6 m³ × 14.14 (14.99 con costes indirectos) = 998.33

| Medición | Uds. | Largo | Ancho | Alto | Parcial |
|---|---|---|---|---|---|
| COLECTOR ALIVIO | 1 | 37 | 1.8 | 1 | 66.600 |
| Total |  |  |  |  | 66.6 |

**332.350** m³ Relleno con material seleccionado procedente de préstamo
119.42 m³ × 12.4 (13.14 con costes indirectos) = 1569.18

| Medición | Uds. | Largo | Parcial |
|---|---|---|---|
| TOTAL EXCAVACIÓN | 0.5 | 250.25 | 125.125 |
|  | 0.5 | 166.5 | 83.250 |
| A DESCONTAR |  |  |  |
| Suelo cemento | -0.5 | 21.98 | -10.990 |
| Relleno arena picón | -0.5 | 95.4 | -47.700 |
| Hormigón limpieza | -0.5 | 2.39 | -1.195 |
| Hormigón aliviadero | -0.5 | 8.36 | -4.180 |
|  | -0.5 | 17.35 | -8.675 |
|  | -0.5 | 5.78 | -2.890 |
| Conducción alivio | -13.32004056 |  | -13.320 |
| Subtotal |  |  | 119.425 |
| Total |  |  | 119.42 |

**332.351** m³ Relleno con material seleccionado de excavación
119.42 m³ × 12.43 (13.18 con costes indirectos) = 1573.96

| Medición | Uds. | Largo | Parcial |
|---|---|---|---|
| TOTAL EXCAVACIÓN | 0.5 | 250.25 | 125.125 |
|  | 0.5 | 166.5 | 83.250 |
| A DESCONTAR |  |  |  |
| Suelo cemento | -0.5 | 21.98 | -10.990 |
| Relleno arena picón | -0.5 | 95.4 | -47.700 |
| Hormigón limpieza | -0.5 | 2.39 | -1.195 |
| Hormigón aliviadero | -0.5 | 8.36 | -4.180 |
|  | -0.5 | 17.35 | -8.675 |
|  | -0.5 | 5.78 | -2.890 |
| Conducción alivio | -13.32004056 |  | -13.320 |
| Subtotal |  |  | 119.425 |
| Total |  |  | 119.42 |

###### 103010802 COLECTOR (19/11/1998)
Importe: 15013.34

**415.800** m Tubería PVC corrugada DN 800 mm SN-8 (13/10/2011)
37 m × 270.35 (286.57 con costes indirectos) = 10603.09
Suministro e instalación de tubería de PVC de saneamiento corrugada exterior y lisa interior de DN800 mm, color teja, SN 8 kN/m² con unión por copa mediante junta elástica. Incluye lubricante para las juntas, piezas especiales, codos, derivaciones, acometidas, entronques etc. Incluso cinta de señalización, transporte , medios auxiliares, colocación y comprobación de estanqueidad según guía técnica del CEDEX. Según especificación técnica del Pliego.

| Código | Ud | Descripción | Rendimiento | Precio | Importe |
|---|---|---|---|---|---|
| MAT.PVCSN880 | m | Tubería saneamiento PVC doble pared SN8 ø800 mm (material; 01/03/2021) | 1 | 245.4 | 245.40 |
| %.PP0015 | % | Piezas especiales | 1.5 % | 245.40 | 3.68 |
| MAT.SEÑALIZAC | m | Cinta señalización | 1 | 0.25 | 0.25 |
| MAQ.GRU100 | h | Camión grúa 1.500 kg. | 0.017 | 37.44 | 0.64 |
| MO.ESP002 | h | Conductor camión hasta 7.500 Kg | 0.017 | 15.59 | 0.27 |
| MO.OFI001 | h | Oficial 1ª | 0.4 | 15.59 | 6.24 |
| MO.PEO001 | h | Peón | 0.4 | 14.98 | 5.99 |
| %.AUX003 | % | Medios auxiliares y resto de obra | 3 % | 262.47 | 7.87 |
|  |  | Total |  |  | 270.35 |

| Medición | Uds. | Largo | Parcial |
|---|---|---|---|
| COLECTOR ALIVIO | 1 | 37 | 37.000 |
| Total |  |  | 37 |

**410.402** ud Pozo registro mixto Tipo I ø1.200 mm h < 2 m
1 ud × 941.72 (998.22 con costes indirectos) = 998.22

| Medición | Uds. | Parcial |
|---|---|---|
| COLECTOR ALIVIO | 1 | 1.000 |
| Total |  | 1 |

**410.406** ud Pozo registro mixto Tipo I ø1.200 mm 4 < h < 6 m
1 ud × 2033.23 (2155.22 con costes indirectos) = 2155.22

| Medición | Uds. | Parcial |
|---|---|---|
| COLECTOR ALIVIO | 1 | 1.000 |
| Total |  | 1 |

**410.960** ud Tapa de fundición dúctil ø600 mm, clase D400 para tráfico intens
2 ud × 219 (232.14 con costes indirectos) = 464.28

| Medición | Uds. | Parcial |
|---|---|---|
| COLECTOR ALIVIO | 2 | 2.000 |
| Total |  | 2 |

**411.253** ud Embocadura para caño ø800 mm (19/11/1998)
1 ud × 747.67 (792.53 con costes indirectos) = 792.53
Embocadura para caño de ø800 mm, totalmente terminada.

| Código | Ud | Descripción | Rendimiento | Precio | Importe |
|---|---|---|---|---|---|
| MAQ.RET006 | h | Retroexcavadora c/cuchara | 2 | 72.24 | 144.48 |
| MO04MQ04 | h | Maquinista | 2 | 15.59 | 31.18 |
| MO.OFI001 | h | Oficial 1ª | 2 | 15.59 | 31.18 |
| MO.PEO001 | h | Peón | 2 | 14.98 | 29.96 |
| A05AA0020 | m² | Encofrado y desencofrado | 8 | 21.53 | 172.24 |
| MAT.HA030 | m³ | Hormigón para armar HA-30/B/20/IV + Qb de central | 1.7 | 85.6 | 145.52 |
| MAT.ACE500 | kg | Acero corrugado B-500 SD | 175 | 0.9 | 157.50 |
| %.AUX005 | % | Medios auxiliares y resto de obra | 5 % | 712.06 | 35.60 |
|  |  | Total |  |  | 747.67 |

| Medición | Uds. | Parcial |
|---|---|---|
| CONDUCCIÓN ALIVIO | 1 | 1.000 |
| Total |  | 1 |

###### 103010803 ALIVIADERO (08/06/2000)
Importe: 32870.69

**610.015** m³ Hormigón de limpieza HL-150/B/20
5.06 m³ × 70 (74.2 con costes indirectos) = 375.45

| Medición | Uds. | Largo | Ancho | Alto | Parcial |
|---|---|---|---|---|---|
| Colector de alivio | 1 | 8.1 | 4.25 | 0.1 | 3.443 |
| CUENCO VERTIDO |  |  |  |  |  |
| Estructura escalones | 1 | 7.6 | 1.9 | 0.1 | 1.444 |
| Muro | 1 | 1.1 | 1.6 | 0.1 | 0.176 |
| Subtotal |  |  |  |  | 5.063 |
| Total |  |  |  |  | 5.06 |

**610.020** m³ Hormigón en masa HNE-20/B/40
14.51 m³ × 76.89 (81.5 con costes indirectos) = 1182.57

| Medición | Uds. | Largo | Ancho | Alto | Parcial |
|---|---|---|---|---|---|
|  | 1 | 2 | 0.45 | 0.3 | 0.270 |
|  | 1 | 2 | 1.55 | 0.5 | 1.550 |
|  | 1 | 2 | 4 | 0.64 | 5.120 |
|  | 0.5 | 2 | 0.32 | 0.66 | 0.211 |
|  | 1 | 7.9 | 4.05 | 0.23 | 7.359 |
| Subtotal |  |  |  |  | 14.510 |
| Total |  |  |  |  | 14.51 |

**610.301** m³ Hormigón armado HA-30/B/20/IV+Qb en soleras y cimentaciones
11.2 m³ × 99.24 (105.19 con costes indirectos) = 1178.13

| Medición | Uds. | Largo | Ancho | Alto | Parcial |
|---|---|---|---|---|---|
| Colector de alivio | 1 | 7.9 | 4.05 | 0.35 | 11.198 |
| Total |  |  |  |  | 11.2 |

**610.302** m³ Hormigón armado HA-30/B/20/IV+Qb en muros y alzados
26.72 m³ × 113.67 (120.49 con costes indirectos) = 3219.49

| Medición | Uds. | Largo | Ancho | Alto | Parcial |
|---|---|---|---|---|---|
|  | 2 | 4.05 | 1.92 | 0.3 | 4.666 |
|  | 2 | 7.3 | 1.92 | 0.3 | 8.410 |
|  | 1 | 2.3 | 1.92 | 0.3 | 1.325 |
|  | 1 | 2 | 1.92 | 0.3 | 1.152 |
| Aliviadero | 1 | 4 | 1.05 | 0.3 | 1.260 |
| CUENCO VERTIDO |  |  |  |  |  |
| MURO CONTENCIÓN |  |  |  |  |  |
| Solera |  |  |  |  |  |
|  | 1 | 1.6 | 1.04 | 0.5 | 0.832 |
| A descontar tubo | -1 | 0.2 | 0.42 |  | -0.084 |
| Fuste |  |  |  |  |  |
|  | 1 | 1.6 | 0.37 | 1.3 | 0.770 |
| ESTRUCTURA ESCALONES |  |  |  |  |  |
| Solera |  |  |  |  |  |
|  | 1 | 4.3 | 1.6 | 0.4 | 2.752 |
|  | 1 | 0.6 | 1.6 | 0.3 | 0.288 |
|  | 1 | 1.5 | 1.6 | 0.4 | 0.960 |
|  | 1 | 0.7 | 1.6 | 0.3 | 0.336 |
|  | 1 | 1.5 | 1.6 | 0.4 | 0.960 |
| Muros laterales |  |  |  |  |  |
|  | 2 | 4.3 | 0.3 | 0.5 | 1.290 |
|  | 2 | 0.6 | 0.3 | 1.1 | 0.396 |
|  | 2 | 1.5 | 0.3 | 0.5 | 0.450 |
|  | 2 | 0.7 | 0.3 | 1.2 | 0.504 |
|  | 2 | 1.5 | 0.3 | 0.5 | 0.450 |
| Subtotal |  |  |  |  | 26.717 |
| Total |  |  |  |  | 26.72 |

**610.303** m³ Hormigón armado HA-30/B/20/IV+Qb en forjados y losas
8.42 m³ × 117.99 (125.07 con costes indirectos) = 1053.09

| Medición | Uds. | Largo | Ancho | Alto | Parcial |
|---|---|---|---|---|---|
|  | 1 | 7.9 | 4.05 | 0.3 | 9.599 |
|  | -3 | 1.5 | 0.8 | 0.3 | -1.080 |
|  | -3.14 | 0.32 | 0.32 | 0.3 | -0.096 |
| Subtotal |  |  |  |  | 8.423 |
| Total |  |  |  |  | 8.42 |

**600.100** Kg Acero corrugado B-500 SD
3647.11 Kg × 1.41 (1.49 con costes indirectos) = 5434.19

| Medición | Uds. | Largo | Ancho | Parcial |
|---|---|---|---|---|
| Soleras | 1 | 11.2 | 80 | 896.000 |
| Muros | 1 | 16.81 | 90 | 1512.900 |
| Losas | 1 | 8.42 | 100 | 842.000 |
| CUENCO VERTIDO |  |  |  |  |
| Muro de contención | 1 | 60.77 |  | 60.770 |
| Estructura escalones | 1 | 335.44 |  | 335.440 |
| Subtotal |  |  |  | 3647.110 |
| Total |  |  |  | 3647.11 |

**616.100** m² Encofrado plano en soleras y cimentaciones
8.37 m² × 11.53 (12.22 con costes indirectos) = 102.28

| Medición | Uds. | Largo | Ancho | Parcial |
|---|---|---|---|---|
|  | 2 | 7.9 | 0.35 | 5.530 |
|  | 2 | 4.05 | 0.35 | 2.835 |
| Subtotal |  |  |  | 8.365 |
| Total |  |  |  | 8.37 |

**616.110** m² Encofrado plano en muros y alzados
112.07 m² × 14.77 (15.66 con costes indirectos) = 1755.02

| Medición | Uds. | Largo | Ancho | Parcial |
|---|---|---|---|---|
|  | 4 | 4.05 | 1.92 | 31.104 |
|  | 4 | 7.3 | 1.92 | 56.064 |
|  | 2 | 2.3 | 1.92 | 8.832 |
|  | 2 | 2 | 1.92 | 7.680 |
| Aliviadero | 2 | 4 | 1.05 | 8.400 |
| Subtotal |  |  |  | 112.080 |
| Total |  |  |  | 112.07 |

**616.130** m² Encofrado plano en forjados y losas
37.1 m² × 28.2 (29.89 con costes indirectos) = 1108.92

| Medición | Uds. | Largo | Ancho | Parcial |
|---|---|---|---|---|
|  | 1 | 7.3 | 3.45 | 25.185 |
|  | 2 | 7.9 | 0.3 | 4.740 |
|  | 2 | 4.05 | 0.3 | 2.430 |
|  | 6 | 1.5 | 0.3 | 2.700 |
|  | 6 | 0.8 | 0.3 | 1.440 |
|  | 6.28 | 0.32 | 0.3 | 0.603 |
| Subtotal |  |  |  | 37.098 |
| Total |  |  |  | 37.1 |

**410.960** ud Tapa de fundición dúctil ø600 mm, clase D400 para tráfico intens
1 ud × 219 (232.14 con costes indirectos) = 232.14

| Medición | Uds. | Parcial |
|---|---|---|
| Aliviadero | 1 | 1.000 |
| Total |  | 1 |

**419.001** ud Pate de polipropileno con alma de acero
21 ud × 11.93 (12.65 con costes indirectos) = 265.65

| Medición | Uds. | Largo | Parcial |
|---|---|---|---|
| Aliviadero | 3 | 7 | 21.000 |
| Total |  |  | 21 |

**411.001** ud Reja de desbaste acero inox. 316L
1 ud × 969.79 (1027.98 con costes indirectos) = 1027.98

**411.100** ud Válvula Vortex tipo SUt11-3 ø200
1 ud × 9407.16 (9971.59 con costes indirectos) = 9971.59

**411.205** ud Pantalla deflectora long. = 5 m (18/01/2011)
1 ud × 2374.51 (2516.98 con costes indirectos) = 2516.98
Pantalla deflectora de 5 m de longitud.

| Código | Ud | Descripción | Rendimiento | Precio | Importe |
|---|---|---|---|---|---|
| MO.CAP001 | h | Capataz | 0.5 | 16.64 | 8.32 |
| MO.OFI001 | h | Oficial 1ª | 1 | 15.59 | 15.59 |
| MO.PEO001 | h | Peón | 2 | 14.98 | 29.96 |
| MAQ.GRU006 | h | Camión grúa de 6 t (sin conductor) | 0.5 | 51.74 | 25.87 |
| MAT.PANT007 | ud | Pantalla deflectora L=7 m (material; 09/01/2018) | 1 | 2181.7 | 2181.70 |
| %.AUX005 | % | Medios auxiliares y resto de obra | 5 % | 2261.44 | 113.07 |
|  |  | Total |  |  | 2374.51 |

**411.301** ud Data-logger medición y registro caudales Vortex
1 ud × 1861.53 (1973.22 con costes indirectos) = 1973.22

**410.990** m² Tapa de cierre y acceso escaleras
3.6 m² × 163.06 (172.84 con costes indirectos) = 622.22

| Medición | Uds. | Largo | Ancho | Parcial |
|---|---|---|---|---|
|  | 3 | 1.5 | 0.8 | 3.600 |
| Total |  |  |  | 3.6 |

**411.011** m² Lamas metálicas vertedero
1 m² × 803.56 (851.77 con costes indirectos) = 851.77

###### 103010804 FIRMES Y PAVIMENTOS (01/01/2000)
Importe: 3145.56

**513.125** m³ Suelo cemento
40.93 m³ × 30.21 (32.02 con costes indirectos) = 1310.58

| Medición | Uds. | Largo | Ancho | Alto | Parcial |
|---|---|---|---|---|---|
| COLECTOR ALIVIO | 1 | 2.7 | 1.8 | 0.5 | 2.430 |
| ALIVIADERO | 1 | 11 | 7 | 0.5 | 38.500 |
| Subtotal |  |  |  |  | 40.930 |
| Total |  |  |  |  | 40.93 |

**530.001** m² Riego de imprimación con emulsión C60BF4 IMP
67.86 m² × 1.53 (1.62 con costes indirectos) = 109.93

| Medición | Uds. | Largo | Ancho | Parcial |
|---|---|---|---|---|
| COLECTOR ALIVIO | 1 | 2.7 | 1.8 | 4.860 |
| ALIVIADERO | 1 | 9 | 7 | 63.000 |
| Subtotal |  |  |  | 67.860 |
| Total |  |  |  | 67.86 |

**542.055** tn MBC tipo AC32/base/50-70/G (G-20)
9.57 tn × 73.01 (77.39 con costes indirectos) = 740.62

| Medición | Uds. | Largo | Ancho | Alto | Parcial |
|---|---|---|---|---|---|
| COLECTOR ALIVIO | 2.35 | 2.7 | 1.8 | 0.06 | 0.685 |
| ALIVIADERO | 2.35 | 9 | 7 | 0.06 | 8.883 |
| Subtotal |  |  |  |  | 9.568 |
| Total |  |  |  |  | 9.57 |

**531.001** m² Riego de adherencia con emulsión C60B3 ADH
127.26 m² × 0.95 (1.01 con costes indirectos) = 128.53

| Medición | Uds. | Largo | Ancho | Parcial |
|---|---|---|---|---|
| COLECTOR ALIVIO | 1 | 2.7 | 3.8 | 10.260 |
| ALIVIADERO | 1 | 13 | 9 | 117.000 |
| Subtotal |  |  |  | 127.260 |
| Total |  |  |  | 127.26 |

**542.043** tn MBC tipo AC16/surf/50-70/D (D-12)
10.48 tn × 77.05 (81.67 con costes indirectos) = 855.90

| Medición | Uds. | Largo | Ancho | Alto | Parcial |
|---|---|---|---|---|---|
| COLECTOR ALIVIO | 2.4 | 2.7 | 3.8 | 0.04 | 0.985 |
| ALIVIADERO | 2.4 | 11 | 9 | 0.04 | 9.504 |
| Subtotal |  |  |  |  | 10.489 |
| Total |  |  |  |  | 10.48 |

##### 1S.03.01.09 ALIVIADERO A-10 (VALLE SAN LORENZO 18) (19/11/1998)
Importe: 39283.4

###### 103010901 DEMOLICIONES Y MOVIMIENTO DE TIERRAS (19/11/1998)
Importe: 4952.38

**301.000** m² (cm) Fresado pavimento asfáltico
66 m² × 0.4 (0.42 con costes indirectos) = 27.72

| Medición | Uds. | Largo | Ancho | Parcial |
|---|---|---|---|---|
| COLECTOR ALIVIO | 2 | 18 | 1 | 36.000 |
| ALIVIADERO | 2 | 8 | 1 | 16.000 |
|  | 2 | 7 | 1 | 14.000 |
| Subtotal |  |  |  | 66.000 |
| Total |  |  |  | 66 |

**301.010** m² Demolición de firme asfáltico existente
81.2 m² × 15.04 (15.94 con costes indirectos) = 1294.33

| Medición | Uds. | Largo | Ancho | Parcial |
|---|---|---|---|---|
| COLECTOR ALIVIO | 1 | 18 | 1.4 | 25.200 |
| ALIVIADERO | 1 | 8 | 7 | 56.000 |
| Subtotal |  |  |  | 81.200 |
| Total |  |  |  | 81.2 |

**321.105** m³ Excavación cimentaciones y vaciados medios mecánicos cualquier t
156.8 m³ × 6.86 (7.27 con costes indirectos) = 1139.94

| Medición | Uds. | Largo | Ancho | Alto | Parcial |
|---|---|---|---|---|---|
| ALIVIADERO | 1 | 8 | 7 | 2.8 | 156.800 |
| Total |  |  |  |  | 156.8 |

**321.100** m³ Excavación en zanjas y pozos por medios mecánicos, en cualquier
63 m³ × 10.11 (10.72 con costes indirectos) = 675.36

| Medición | Uds. | Largo | Ancho | Alto | Parcial |
|---|---|---|---|---|---|
| COLECTOR ALIVIO | 1 | 18 | 1.4 | 2.5 | 63.000 |
| Total |  |  |  |  | 63 |

**332.300** m³ Relleno con arena basáltica
25.2 m³ × 14.14 (14.99 con costes indirectos) = 377.75

| Medición | Uds. | Largo | Ancho | Alto | Parcial |
|---|---|---|---|---|---|
| COLECTOR ALIVIO | 1 | 18 | 1.4 | 1 | 25.200 |
| Total |  |  |  |  | 25.2 |

**332.350** m³ Relleno con material seleccionado procedente de préstamo
75.74 m³ × 12.4 (13.14 con costes indirectos) = 995.22

| Medición | Uds. | Largo | Parcial |
|---|---|---|---|
| TOTAL EXCAVACIÓN | 0.5 | 182 | 91.000 |
|  | 0.5 | 63 | 31.500 |
| A DESCONTAR |  |  |  |
| Suelo cemento | -0.5 | 32.15 | -16.075 |
| Relleno arena picón | -0.5 | 25.2 | -12.600 |
| Hormigón limpieza | -0.5 | 2.39 | -1.195 |
| Hormigón aliviadero | -0.5 | 8.36 | -4.180 |
|  | -0.5 | 17.35 | -8.675 |
|  | -0.5 | 5.78 | -2.890 |
| Conducción alivio | -1.13094684 |  | -1.131 |
| Subtotal |  |  | 75.754 |
| Total |  |  | 75.74 |

**332.351** m³ Relleno con material seleccionado de excavación
33.54 m³ × 12.43 (13.18 con costes indirectos) = 442.06

| Medición | Uds. | Largo | Parcial |
|---|---|---|---|
| TOTAL EXCAVACIÓN | 0.5 | 182 | 91.000 |
|  | 0.5 | 63 | 31.500 |
| A DESCONTAR |  |  |  |
| Suelo cemento | -0.5 | 21.98 | -10.990 |
| Relleno arena picón | -0.5 | 95.4 | -47.700 |
| Hormigón limpieza | -0.5 | 2.39 | -1.195 |
| Hormigón aliviadero | -0.5 | 8.36 | -4.180 |
|  | -0.5 | 17.35 | -8.675 |
|  | -0.5 | 5.78 | -2.890 |
| Conducción alivio | -13.32004056 |  | -13.320 |
| Subtotal |  |  | 33.550 |
| Total |  |  | 33.54 |

###### 103010902 COLECTOR (19/11/1998)
Importe: 5001.44

**415.400** m Tubería PVC corrugada DN 400 mm SN-8
29 m × 63.88 (67.71 con costes indirectos) = 1963.59

| Medición | Uds. | Largo | Parcial |
|---|---|---|---|
| COLECTOR ALIVIO | 1 | 29 | 29.000 |
| Total |  |  | 29 |

**410.402** ud Pozo registro mixto Tipo I ø1.200 mm h < 2 m
2 ud × 941.72 (998.22 con costes indirectos) = 1996.44

**410.960** ud Tapa de fundición dúctil ø600 mm, clase D400 para tráfico intens
2 ud × 219 (232.14 con costes indirectos) = 464.28

**411.251** ud Embocadura para caño ø400 mm
1 ud × 544.46 (577.13 con costes indirectos) = 577.13

| Medición | Uds. | Parcial |
|---|---|---|
| CONDUCCIÓN ALIVIO | 1 | 1.000 |
| Total |  | 1 |

###### 103010903 ALIVIADERO (08/06/2000)
Importe: 25597.51

**610.015** m³ Hormigón de limpieza HL-150/B/20
3.11 m³ × 70 (74.2 con costes indirectos) = 230.76

| Medición | Uds. | Largo | Ancho | Alto | Parcial |
|---|---|---|---|---|---|
| Colector de alivio | 1 | 5.1 | 4.25 | 0.1 | 2.168 |
| CUENCO VERTIDO |  |  |  |  |  |
| Estructura escalones | 1 | 4 | 1.9 | 0.1 | 0.760 |
| Muro | 1 | 1.1 | 1.6 | 0.1 | 0.176 |
| Subtotal |  |  |  |  | 3.104 |
| Total |  |  |  |  | 3.11 |

**610.020** m³ Hormigón en masa HNE-20/B/40
5.29 m³ × 76.89 (81.5 con costes indirectos) = 431.14

| Medición | Uds. | Largo | Ancho | Alto | Parcial |
|---|---|---|---|---|---|
|  | 1 | 2 | 0.45 | 0.3 | 0.270 |
|  | 1 | 2 | 1.55 | 0.5 | 1.550 |
|  | 1 | 2 | 1 | 0.64 | 1.280 |
|  | 0.5 | 2 | 0.32 | 0.66 | 0.211 |
|  | 1 | 4.9 | 4.05 | 0.1 | 1.985 |
| Subtotal |  |  |  |  | 5.296 |
| Total |  |  |  |  | 5.29 |

**610.301** m³ Hormigón armado HA-30/B/20/IV+Qb en soleras y cimentaciones
6.95 m³ × 99.24 (105.19 con costes indirectos) = 731.07

| Medición | Uds. | Largo | Ancho | Alto | Parcial |
|---|---|---|---|---|---|
| Colector de alivio | 1 | 4.9 | 4.05 | 0.35 | 6.946 |
| Total |  |  |  |  | 6.95 |

**610.302** m³ Hormigón armado HA-30/B/20/IV+Qb en muros y alzados
17.02 m³ × 113.67 (120.49 con costes indirectos) = 2050.74

| Medición | Uds. | Largo | Ancho | Alto | Parcial |
|---|---|---|---|---|---|
|  | 2 | 4.05 | 1.8 | 0.3 | 4.374 |
|  | 2 | 4.3 | 1.8 | 0.3 | 4.644 |
|  | 1 | 2.3 | 1.8 | 0.3 | 1.242 |
|  | 1 | 2 | 1.8 | 0.3 | 1.080 |
| Aliviadero | 1 | 1 | 1.05 | 0.3 | 0.315 |
| CUENCO VERTIDO |  |  |  |  |  |
| MURO CONTENCIÓN |  |  |  |  |  |
| Solera |  |  |  |  |  |
|  | 1 | 1.6 | 1.04 | 0.5 | 0.832 |
| A descontar tubo | -1 | 0.2 | 0.42 |  | -0.084 |
| Fuste |  |  |  |  |  |
|  | 1 | 1.6 | 0.37 | 1.45 | 0.858 |
| ESTRUCTURA ESCALONES |  |  |  |  |  |
| Solera |  |  |  |  |  |
|  | 1 | 4 | 1.6 | 0.4 | 2.560 |
| Muros laterales |  |  |  |  |  |
|  | 2 | 4 | 0.3 | 0.5 | 1.200 |
| Subtotal |  |  |  |  | 17.021 |
| Total |  |  |  |  | 17.02 |

**610.303** m³ Hormigón armado HA-30/B/20/IV+Qb en forjados y losas
4.77 m³ × 117.99 (125.07 con costes indirectos) = 596.58

| Medición | Uds. | Largo | Ancho | Alto | Parcial |
|---|---|---|---|---|---|
|  | 1 | 4.9 | 4.05 | 0.3 | 5.954 |
|  | -3 | 1.5 | 0.8 | 0.3 | -1.080 |
|  | -3.14 | 0.32 | 0.32 | 0.3 | -0.096 |
| Subtotal |  |  |  |  | 4.778 |
| Total |  |  |  |  | 4.77 |

**600.100** Kg Acero corrugado B-500 SD
2296.22 Kg × 1.41 (1.49 con costes indirectos) = 3421.37

| Medición | Uds. | Largo | Ancho | Parcial |
|---|---|---|---|---|
| Soleras | 1 | 6.95 | 80 | 556.000 |
| Muros | 1 | 11.65 | 90 | 1048.500 |
| Losas | 1 | 4.77 | 100 | 477.000 |
| CUENCO VERTIDO |  |  |  |  |
| Muro de contención | 1 | 64.32 |  | 64.320 |
| Estructura escalones | 1 | 150.4 |  | 150.400 |
| Subtotal |  |  |  | 2296.220 |
| Total |  |  |  | 2296.22 |

**616.100** m² Encofrado plano en soleras y cimentaciones
6.95 m² × 11.53 (12.22 con costes indirectos) = 84.93

| Medición | Uds. | Largo | Ancho | Alto | Parcial |
|---|---|---|---|---|---|
| Aliviadero | 1 | 4.9 | 4.05 | 0.35 | 6.946 |
| Total |  |  |  |  | 6.95 |

**616.110** m² Encofrado plano en muros y alzados
11.65 m² × 14.77 (15.66 con costes indirectos) = 182.44

| Medición | Uds. | Largo | Ancho | Alto | Parcial |
|---|---|---|---|---|---|
|  | 2 | 4.05 | 1.8 | 0.3 | 4.374 |
|  | 2 | 4.3 | 1.8 | 0.3 | 4.644 |
|  | 1 | 2.3 | 1.8 | 0.3 | 1.242 |
|  | 1 | 2 | 1.8 | 0.3 | 1.080 |
| Aliviadero | 1 | 1 | 1.05 | 0.3 | 0.315 |
| Subtotal |  |  |  |  | 11.655 |
| Total |  |  |  |  | 11.65 |

**616.130** m² Encofrado plano en forjados y losas
4.77 m² × 28.2 (29.89 con costes indirectos) = 142.58

| Medición | Uds. | Largo | Ancho | Alto | Parcial |
|---|---|---|---|---|---|
|  | 1 | 4.9 | 4.05 | 0.3 | 5.954 |
|  | -3 | 1.5 | 0.8 | 0.3 | -1.080 |
|  | -3.14 | 0.32 | 0.32 | 0.3 | -0.096 |
| Subtotal |  |  |  |  | 4.778 |
| Total |  |  |  |  | 4.77 |

**410.960** ud Tapa de fundición dúctil ø600 mm, clase D400 para tráfico intens
1 ud × 219 (232.14 con costes indirectos) = 232.14

| Medición | Uds. | Parcial |
|---|---|---|
| Aliviadero | 1 | 1.000 |
| Total |  | 1 |

**419.001** ud Pate de polipropileno con alma de acero
18 ud × 11.93 (12.65 con costes indirectos) = 227.70

| Medición | Uds. | Largo | Parcial |
|---|---|---|---|
|  | 3 | 6 | 18.000 |
| Total |  |  | 18 |

**411.001** ud Reja de desbaste acero inox. 316L
1 ud × 969.79 (1027.98 con costes indirectos) = 1027.98

**411.112** ud Válvula Vortex tipo SUt60-2,5 ø250
1 ud × 10652.49 (11291.64 con costes indirectos) = 11291.64

**411.202** ud Pantalla deflectora long. = 2 m
1 ud × 1414.37 (1499.23 con costes indirectos) = 1499.23

**411.301** ud Data-logger medición y registro caudales Vortex
1 ud × 1861.53 (1973.22 con costes indirectos) = 1973.22

**410.990** m² Tapa de cierre y acceso escaleras
3.6 m² × 163.06 (172.84 con costes indirectos) = 622.22

| Medición | Uds. | Largo | Ancho | Parcial |
|---|---|---|---|---|
|  | 3 | 1.5 | 0.8 | 3.600 |
| Total |  |  |  | 3.6 |

**411.011** m² Lamas metálicas vertedero
1 m² × 803.56 (851.77 con costes indirectos) = 851.77

###### 103010904 FIRMES Y PAVIMENTOS (01/01/2000)
Importe: 3732.07

**513.125** m³ Suelo cemento
40.6 m³ × 30.21 (32.02 con costes indirectos) = 1300.01

| Medición | Uds. | Largo | Ancho | Alto | Parcial |
|---|---|---|---|---|---|
| COLECTOR ALIVIO | 1 | 18 | 1.4 | 0.5 | 12.600 |
| ALIVIADERO | 1 | 8 | 7 | 0.5 | 28.000 |
| Subtotal |  |  |  |  | 40.600 |
| Total |  |  |  |  | 40.6 |

**530.001** m² Riego de imprimación con emulsión C60BF4 IMP
81.2 m² × 1.53 (1.62 con costes indirectos) = 131.54

| Medición | Uds. | Largo | Ancho | Parcial |
|---|---|---|---|---|
| COLECTOR ALIVIO | 1 | 18 | 1.4 | 25.200 |
| ALIVIADERO | 1 | 8 | 7 | 56.000 |
| Subtotal |  |  |  | 81.200 |
| Total |  |  |  | 81.2 |

**542.055** tn MBC tipo AC32/base/50-70/G (G-20)
12.43 tn × 73.01 (77.39 con costes indirectos) = 961.96

| Medición | Uds. | Largo | Ancho | Alto | Parcial |
|---|---|---|---|---|---|
| COLECTOR ALIVIO | 2.35 | 18 | 1.4 | 0.06 | 3.553 |
| ALIVIADERO | 2.35 | 9 | 7 | 0.06 | 8.883 |
| Subtotal |  |  |  |  | 12.436 |
| Total |  |  |  |  | 12.43 |

**531.001** m² Riego de adherencia con emulsión C60B3 ADH
151.2 m² × 0.95 (1.01 con costes indirectos) = 152.71

| Medición | Uds. | Largo | Ancho | Parcial |
|---|---|---|---|---|
| COLECTOR ALIVIO | 1 | 18 | 3.4 | 61.200 |
| ALIVIADERO | 1 | 10 | 9 | 90.000 |
| Subtotal |  |  |  | 151.200 |
| Total |  |  |  | 151.2 |

**542.043** tn MBC tipo AC16/surf/50-70/D (D-12)
14.52 tn × 77.05 (81.67 con costes indirectos) = 1185.85

| Medición | Uds. | Largo | Ancho | Alto | Parcial |
|---|---|---|---|---|---|
| COLECTOR ALIVIO | 2.4 | 18 | 3.4 | 0.04 | 5.875 |
| ALIVIADERO | 2.4 | 10 | 9 | 0.04 | 8.640 |
| Subtotal |  |  |  |  | 14.515 |
| Total |  |  |  |  | 14.52 |

##### 1S.03.01.10 ALIVIADERO A-11 (VALLE SAN LORENZO 17) (19/11/1998)
Importe: 43965.55

###### 103011001 DEMOLICIONES Y MOVIMIENTO DE TIERRAS (19/11/1998)
Importe: 4493.98

**301.000** m² (cm) Fresado pavimento asfáltico
36 m² × 0.4 (0.42 con costes indirectos) = 15.12

| Medición | Uds. | Largo | Ancho | Parcial |
|---|---|---|---|---|
| COLECTOR ALIVIO | 2 | 3 | 1 | 6.000 |
| ALIVIADERO | 2 | 8 | 1 | 16.000 |
|  | 2 | 7 | 1 | 14.000 |
| Subtotal |  |  |  | 36.000 |
| Total |  |  |  | 36 |

**301.010** m² Demolición de firme asfáltico existente
60.5 m² × 15.04 (15.94 con costes indirectos) = 964.37

| Medición | Uds. | Largo | Ancho | Parcial |
|---|---|---|---|---|
| COLECTOR ALIVIO | 1 | 3 | 1.5 | 4.500 |
| ALIVIADERO | 1 | 8 | 7 | 56.000 |
| Subtotal |  |  |  | 60.500 |
| Total |  |  |  | 60.5 |

**321.105** m³ Excavación cimentaciones y vaciados medios mecánicos cualquier t
176.4 m³ × 6.86 (7.27 con costes indirectos) = 1282.43

| Medición | Uds. | Largo | Ancho | Alto | Parcial |
|---|---|---|---|---|---|
| ALIVIADERO | 1 | 8 | 7 | 3.15 | 176.400 |
| Total |  |  |  |  | 176.4 |

**321.100** m³ Excavación en zanjas y pozos por medios mecánicos, en cualquier
78.75 m³ × 10.11 (10.72 con costes indirectos) = 844.20

| Medición | Uds. | Largo | Ancho | Alto | Parcial |
|---|---|---|---|---|---|
| COLECTOR ALIVIO | 1 | 21 | 1.5 | 2.5 | 78.750 |
| Total |  |  |  |  | 78.75 |

**332.300** m³ Relleno con arena basáltica
31.5 m³ × 14.14 (14.99 con costes indirectos) = 472.19

| Medición | Uds. | Largo | Ancho | Alto | Parcial |
|---|---|---|---|---|---|
| COLECTOR ALIVIO | 1 | 21 | 1.5 | 1 | 31.500 |
| Total |  |  |  |  | 31.5 |

**332.350** m³ Relleno con material seleccionado procedente de préstamo
34.79 m³ × 12.4 (13.14 con costes indirectos) = 457.14

| Medición | Uds. | Largo | Parcial |
|---|---|---|---|
| TOTAL EXCAVACIÓN | 0.5 | 182 | 91.000 |
|  | 0.5 | 78.75 | 39.375 |
| A DESCONTAR |  |  |  |
| Suelo cemento | -0.5 | 30.05 | -15.025 |
| Relleno arena picón | -0.5 | 112.5 | -56.250 |
| Hormigón limpieza | -0.5 | 2.39 | -1.195 |
| Hormigón aliviadero | -0.5 | 8.36 | -4.180 |
|  | -0.5 | 17.35 | -8.675 |
|  | -0.5 | 5.78 | -2.890 |
| Conducción alivio | -7.36293515625 |  | -7.363 |
| Subtotal |  |  | 34.797 |
| Total |  |  | 34.79 |

**332.351** m³ Relleno con material seleccionado de excavación
34.79 m³ × 12.43 (13.18 con costes indirectos) = 458.53

| Medición | Uds. | Largo | Parcial |
|---|---|---|---|
| TOTAL EXCAVACIÓN | 0.5 | 182 | 91.000 |
|  | 0.5 | 78.75 | 39.375 |
| A DESCONTAR |  |  |  |
| Suelo cemento | -0.5 | 30.05 | -15.025 |
| Relleno arena picón | -0.5 | 112.5 | -56.250 |
| Hormigón limpieza | -0.5 | 2.39 | -1.195 |
| Hormigón aliviadero | -0.5 | 8.36 | -4.180 |
|  | -0.5 | 17.35 | -8.675 |
|  | -0.5 | 5.78 | -2.890 |
| Conducción alivio | -7.36293515625 |  | -7.363 |
| Subtotal |  |  | 34.797 |
| Total |  |  | 34.79 |

###### 103011002 COLECTOR (19/11/1998)
Importe: 5621.59

**415.500** m Tubería PVC corrugada DN 500 mm SN-8
21 m × 100.31 (106.33 con costes indirectos) = 2232.93

| Medición | Uds. | Largo | Parcial |
|---|---|---|---|
| COLECTOR ALIVIO | 1 | 21 | 21.000 |
| Total |  |  | 21 |

**410.402** ud Pozo registro mixto Tipo I ø1.200 mm h < 2 m
1 ud × 941.72 (998.22 con costes indirectos) = 998.22

| Medición | Uds. | Parcial |
|---|---|---|
| COLECTOR ALIVIO | 1 | 1.000 |
| Total |  | 1 |

**410.404** ud Pozo registro mixto Tipo I ø1.200 mm 2 < h < 4 m
1 ud × 1230.49 (1304.32 con costes indirectos) = 1304.32

| Medición | Uds. | Parcial |
|---|---|---|
| COLECTOR ALIVIO | 1 | 1.000 |
| Total |  | 1 |

**410.960** ud Tapa de fundición dúctil ø600 mm, clase D400 para tráfico intens
2 ud × 219 (232.14 con costes indirectos) = 464.28

| Medición | Uds. | Parcial |
|---|---|---|
| COLECTOR ALIVIO | 2 | 2.000 |
| Total |  | 2 |

**411.250** ud Embocadura para caño ø500 mm
1 ud × 586.64 (621.84 con costes indirectos) = 621.84

| Medición | Uds. | Parcial |
|---|---|---|
| COLECTOR ALIVIO | 1 | 1.000 |
| Total |  | 1 |

###### 103011003 ALIVIADERO (08/06/2000)
Importe: 31233.59

**610.015** m³ Hormigón de limpieza HL-150/B/20
3.74 m³ × 70 (74.2 con costes indirectos) = 277.51

| Medición | Uds. | Largo | Ancho | Alto | Parcial |
|---|---|---|---|---|---|
| Aliviadero | 1 | 5.1 | 4.75 | 0.1 | 2.423 |
| CUENCO VERTIDO |  |  |  |  |  |
| Estructura escalones | 1 | 6 | 1.9 | 0.1 | 1.140 |
| Muro | 1 | 1.1 | 1.6 | 0.1 | 0.176 |
| Subtotal |  |  |  |  | 3.739 |
| Total |  |  |  |  | 3.74 |

**610.020** m³ Hormigón en masa HNE-20/B/40
4.03 m³ × 76.89 (81.5 con costes indirectos) = 328.45

| Medición | Uds. | Largo | Ancho | Alto | Parcial |
|---|---|---|---|---|---|
|  | 1 | 2 | 0.45 | 0.3 | 0.270 |
|  | 1 | 2 | 2.05 | 0.5 | 2.050 |
|  | 1 | 2 | 1 | 0.64 | 1.280 |
|  | 0.5 | 2 | 0.32 | 0.66 | 0.211 |
|  | 1 | 4.9 | 4.55 | 0.01 | 0.223 |
| Subtotal |  |  |  |  | 4.034 |
| Total |  |  |  |  | 4.03 |

**610.301** m³ Hormigón armado HA-30/B/20/IV+Qb en soleras y cimentaciones
7.8 m³ × 99.24 (105.19 con costes indirectos) = 820.48

| Medición | Uds. | Largo | Ancho | Alto | Parcial |
|---|---|---|---|---|---|
| Aliviadero | 1 | 4.9 | 4.55 | 0.35 | 7.803 |
| Total |  |  |  |  | 7.8 |

**610.302** m³ Hormigón armado HA-30/B/20/IV+Qb en muros y alzados
23.43 m³ × 113.67 (120.49 con costes indirectos) = 2823.08

| Medición | Uds. | Largo | Ancho | Alto | Parcial |
|---|---|---|---|---|---|
|  | 2 | 4.55 | 2.35 | 0.3 | 6.416 |
|  | 2 | 4.3 | 2.35 | 0.3 | 6.063 |
|  | 1 | 2.3 | 2.35 | 0.3 | 1.622 |
|  | 1 | 2.5 | 2.35 | 0.3 | 1.763 |
| Aliviadero | 1 | 1 | 1.05 | 0.3 | 0.315 |
| CUENCO VERTIDO |  |  |  |  |  |
| MURO CONTENCIÓN |  |  |  |  |  |
| Solera |  |  |  |  |  |
|  | 1 | 1.6 | 1.04 | 0.5 | 0.832 |
| A descontar tubo (área x ancho muro) | -1 | 0.2 | 0.42 |  | -0.084 |
| Fuste |  |  |  |  |  |
|  | 1 | 1.6 | 0.37 | 1.45 | 0.858 |
| ESTRUCTURA ESCALONES |  |  |  |  |  |
| Solera |  |  |  |  |  |
|  | 1 | 6 | 1.6 | 0.4 | 3.840 |
| Muros laterales |  |  |  |  |  |
|  | 2 | 6 | 0.3 | 0.5 | 1.800 |
| Subtotal |  |  |  |  | 23.425 |
| Total |  |  |  |  | 23.43 |

**610.303** m³ Hormigón armado HA-30/B/20/IV+Qb en forjados y losas
5.51 m³ × 117.99 (125.07 con costes indirectos) = 689.14

| Medición | Uds. | Largo | Ancho | Alto | Parcial |
|---|---|---|---|---|---|
|  | 1 | 4.9 | 4.55 | 0.3 | 6.689 |
|  | -3 | 1.5 | 0.8 | 0.3 | -1.080 |
|  | -3.14 | 0.32 | 0.32 | 0.3 | -0.096 |
| Subtotal |  |  |  |  | 5.513 |
| Total |  |  |  |  | 5.51 |

**600.100** Kg Acero corrugado B-500 SD
2921.12 Kg × 1.41 (1.49 con costes indirectos) = 4352.47

| Medición | Uds. | Largo | Ancho | Parcial |
|---|---|---|---|---|
| Soleras | 1 | 7.8 | 80 | 624.000 |
| Muros | 1 | 16.18 | 90 | 1456.200 |
| Losas | 1 | 5.51 | 100 | 551.000 |
| CUENCO VERTIDO |  |  |  |  |
| Muro de contención | 1 | 64.32 |  | 64.320 |
| Estructura escalones | 1 | 225.6 |  | 225.600 |
| Subtotal |  |  |  | 2921.120 |
| Total |  |  |  | 2921.12 |

**616.100** m² Encofrado plano en soleras y cimentaciones
6.62 m² × 11.53 (12.22 con costes indirectos) = 80.90

| Medición | Uds. | Largo | Ancho | Parcial |
|---|---|---|---|---|
|  | 2 | 4.9 | 0.35 | 3.430 |
|  | 2 | 4.55 | 0.35 | 3.185 |
| Subtotal |  |  |  | 6.615 |
| Total |  |  |  | 6.62 |

**616.110** m² Encofrado plano en muros y alzados
107.85 m² × 14.77 (15.66 con costes indirectos) = 1688.93

| Medición | Uds. | Largo | Ancho | Parcial |
|---|---|---|---|---|
|  | 4 | 4.55 | 2.35 | 42.770 |
|  | 4 | 4.3 | 2.35 | 40.420 |
|  | 2 | 2.3 | 2.35 | 10.810 |
|  | 2 | 2.5 | 2.35 | 11.750 |
| Aliviadero | 2 | 1 | 1.05 | 2.100 |
| Subtotal |  |  |  | 107.850 |
| Total |  |  |  | 107.85 |

**616.130** m² Encofrado plano en forjados y losas
27.4 m² × 28.2 (29.89 con costes indirectos) = 818.99

| Medición | Uds. | Largo | Ancho | Parcial |
|---|---|---|---|---|
|  | 1 | 4.3 | 3.95 | 16.985 |
|  | 2 | 4.9 | 0.3 | 2.940 |
|  | 2 | 4.55 | 0.3 | 2.730 |
|  | 6 | 1.5 | 0.3 | 2.700 |
|  | 6 | 0.8 | 0.3 | 1.440 |
|  | 6.28 | 0.32 | 0.3 | 0.603 |
| Subtotal |  |  |  | 27.398 |
| Total |  |  |  | 27.4 |

**410.960** ud Tapa de fundición dúctil ø600 mm, clase D400 para tráfico intens
1 ud × 219 (232.14 con costes indirectos) = 232.14

| Medición | Uds. | Parcial |
|---|---|---|
| Aliviadero | 1 | 1.000 |
| Total |  | 1 |

**419.001** ud Pate de polipropileno con alma de acero
24 ud × 11.93 (12.65 con costes indirectos) = 303.60

| Medición | Uds. | Largo | Parcial |
|---|---|---|---|
|  | 3 | 8 | 24.000 |
| Total |  |  | 24 |

**411.001** ud Reja de desbaste acero inox. 316L
1 ud × 969.79 (1027.98 con costes indirectos) = 1027.98

**411.122** ud Válvula Vortex tipo SUt60-2,5 ø300 (18/01/2011)
1 ud × 12116.49 (12843.48 con costes indirectos) = 12843.48
Válvula Vortex Clean Water, o similar, tipo SUt60-2,5, ø300 mm, incluyendo pasamuros, guillotinas y bypass.

| Código | Ud | Descripción | Rendimiento | Precio | Importe |
|---|---|---|---|---|---|
| MO.CAP001 | h | Capataz | 1 | 16.64 | 16.64 |
| MO.OFI001 | h | Oficial 1ª | 2 | 15.59 | 31.18 |
| MO.PEO001 | h | Peón | 4 | 14.98 | 59.92 |
| MAQ.GRU006 | h | Camión grúa de 6 t (sin conductor) | 0.5 | 51.74 | 25.87 |
| MAT.VALV222 | ud | Válvula Vortex SUt60-2,5 ø300 mm (material; 09/01/2018) | 1 | 11405.9 | 11405.90 |
| %.AUX005 | % | Medios auxiliares y resto de obra | 5 % | 11539.51 | 576.98 |
|  |  | Total |  |  | 12116.49 |

**411.202** ud Pantalla deflectora long. = 2 m
1 ud × 1414.37 (1499.23 con costes indirectos) = 1499.23

**411.301** ud Data-logger medición y registro caudales Vortex
1 ud × 1861.53 (1973.22 con costes indirectos) = 1973.22

**410.990** m² Tapa de cierre y acceso escaleras
3.6 m² × 163.06 (172.84 con costes indirectos) = 622.22

| Medición | Uds. | Largo | Ancho | Parcial |
|---|---|---|---|---|
|  | 3 | 1.5 | 0.8 | 3.600 |
| Total |  |  |  | 3.6 |

**411.011** m² Lamas metálicas vertedero
1 m² × 803.56 (851.77 con costes indirectos) = 851.77

###### 103011004 FIRMES Y PAVIMENTOS (01/01/2000)
Importe: 2616.39

**513.125** m³ Suelo cemento
30.25 m³ × 30.21 (32.02 con costes indirectos) = 968.61

| Medición | Uds. | Largo | Ancho | Alto | Parcial |
|---|---|---|---|---|---|
| COLECTOR ALIVIO | 1 | 3 | 1.5 | 0.5 | 2.250 |
| ALIVIADERO | 1 | 8 | 7 | 0.5 | 28.000 |
| Subtotal |  |  |  |  | 30.250 |
| Total |  |  |  |  | 30.25 |

**530.001** m² Riego de imprimación con emulsión C60BF4 IMP
60.5 m² × 1.53 (1.62 con costes indirectos) = 98.01

| Medición | Uds. | Largo | Ancho | Parcial |
|---|---|---|---|---|
| COLECTOR ALIVIO | 1 | 3 | 1.5 | 4.500 |
| ALIVIADERO | 1 | 8 | 7 | 56.000 |
| Subtotal |  |  |  | 60.500 |
| Total |  |  |  | 60.5 |

**542.055** tn MBC tipo AC32/base/50-70/G (G-20)
8.53 tn × 73.01 (77.39 con costes indirectos) = 660.14

| Medición | Uds. | Largo | Ancho | Alto | Parcial |
|---|---|---|---|---|---|
| COLECTOR ALIVIO | 2.35 | 3 | 1.5 | 0.06 | 0.635 |
| ALIVIADERO | 2.35 | 8 | 7 | 0.06 | 7.896 |
| Subtotal |  |  |  |  | 8.531 |
| Total |  |  |  |  | 8.53 |

**531.001** m² Riego de adherencia con emulsión C60B3 ADH
100.5 m² × 0.95 (1.01 con costes indirectos) = 101.51

| Medición | Uds. | Largo | Ancho | Parcial |
|---|---|---|---|---|
| COLECTOR ALIVIO | 1 | 3 | 3.5 | 10.500 |
| ALIVIADERO | 1 | 10 | 9 | 90.000 |
| Subtotal |  |  |  | 100.500 |
| Total |  |  |  | 100.5 |

**542.043** tn MBC tipo AC16/surf/50-70/D (D-12)
9.65 tn × 77.05 (81.67 con costes indirectos) = 788.12

| Medición | Uds. | Largo | Ancho | Alto | Parcial |
|---|---|---|---|---|---|
| COLECTOR ALIVIO | 2.4 | 3 | 3.5 | 0.04 | 1.008 |
| ALIVIADERO | 2.4 | 10 | 9 | 0.04 | 8.640 |
| Subtotal |  |  |  |  | 9.648 |
| Total |  |  |  |  | 9.65 |

##### 1S.03.01.11 ALIVIADERO A-12 (EL BEBEDERO) (19/11/1998)
Importe: 36876.91

###### 103011101 DEMOLICIONES Y MOVIMIENTO DE TIERRAS (19/11/1998)
Importe: 3979.66

**321.105** m³ Excavación cimentaciones y vaciados medios mecánicos cualquier t
176.4 m³ × 6.86 (7.27 con costes indirectos) = 1282.43

| Medición | Uds. | Largo | Ancho | Alto | Parcial |
|---|---|---|---|---|---|
| ALIVIADERO | 1 | 9 | 7 | 2.8 | 176.400 |
| Total |  |  |  |  | 176.4 |

**321.100** m³ Excavación en zanjas y pozos por medios mecánicos, en cualquier
18.75 m³ × 10.11 (10.72 con costes indirectos) = 201.00

| Medición | Uds. | Largo | Ancho | Alto | Parcial |
|---|---|---|---|---|---|
| COLECTOR ALIVIO | 1 | 5 | 1.5 | 2.5 | 18.750 |
| Total |  |  |  |  | 18.75 |

**332.300** m³ Relleno con arena basáltica
7.5 m³ × 14.14 (14.99 con costes indirectos) = 112.43

| Medición | Uds. | Largo | Ancho | Alto | Parcial |
|---|---|---|---|---|---|
| COLECTOR ALIVIO | 1 | 5 | 1.5 | 1 | 7.500 |
| Total |  |  |  |  | 7.5 |

**332.350** m³ Relleno con material seleccionado procedente de préstamo
90.57 m³ × 12.4 (13.14 con costes indirectos) = 1190.09

| Medición | Uds. | Largo | Parcial |
|---|---|---|---|
| TOTAL EXCAVACIÓN | 0.5 | 204.75 | 102.375 |
|  | 0.5 | 18.75 | 9.375 |
| A DESCONTAR |  |  |  |
| Relleno arena picón | -0.5 | 7.5 | -3.750 |
| Hormigón limpieza | -0.5 | 2.39 | -1.195 |
| Hormigón aliviadero | -0.5 | 8.36 | -4.180 |
|  | -0.5 | 17.35 | -8.675 |
|  | -0.5 | 5.78 | -2.890 |
| Conducción alivio | -0.49086234375 |  | -0.491 |
| Subtotal |  |  | 90.569 |
| Total |  |  | 90.57 |

**332.351** m³ Relleno con material seleccionado de excavación
90.57 m³ × 12.43 (13.18 con costes indirectos) = 1193.71

| Medición | Uds. | Largo | Parcial |
|---|---|---|---|
| TOTAL EXCAVACIÓN | 0.5 | 204.75 | 102.375 |
|  | 0.5 | 18.75 | 9.375 |
| A DESCONTAR |  |  |  |
| Relleno arena picón | -0.5 | 7.5 | -3.750 |
| Hormigón limpieza | -0.5 | 2.39 | -1.195 |
| Hormigón aliviadero | -0.5 | 8.36 | -4.180 |
|  | -0.5 | 17.35 | -8.675 |
|  | -0.5 | 5.78 | -2.890 |
| Conducción alivio | -0.49086234375 |  | -0.491 |
| Subtotal |  |  | 90.569 |
| Total |  |  | 90.57 |

###### 103011102 COLECTOR (19/11/1998)
Importe: 1762.01

**415.500** m Tubería PVC corrugada DN 500 mm SN-8
5 m × 100.31 (106.33 con costes indirectos) = 531.65

| Medición | Uds. | Largo | Parcial |
|---|---|---|---|
| COLECTOR ALIVIO | 1 | 5 | 5.000 |
| Total |  |  | 5 |

**410.402** ud Pozo registro mixto Tipo I ø1.200 mm h < 2 m
1 ud × 941.72 (998.22 con costes indirectos) = 998.22

| Medición | Uds. | Parcial |
|---|---|---|
| COLECTOR ALIVIO | 1 | 1.000 |
| Total |  | 1 |

**410.960** ud Tapa de fundición dúctil ø600 mm, clase D400 para tráfico intens
1 ud × 219 (232.14 con costes indirectos) = 232.14

| Medición | Uds. | Parcial |
|---|---|---|
| COLECTOR ALIVIO | 1 | 1.000 |
| Total |  | 1 |

###### 103011103 ALIVIADERO (08/06/2000)
Importe: 31135.24

**610.015** m³ Hormigón de limpieza HL-150/B/20
2.66 m³ × 70 (74.2 con costes indirectos) = 197.37

| Medición | Uds. | Largo | Ancho | Alto | Parcial |
|---|---|---|---|---|---|
| Aliviadero | 1 | 5.6 | 4.75 | 0.1 | 2.660 |
| Total |  |  |  |  | 2.66 |

**610.020** m³ Hormigón en masa HNE-20/B/40
4.76 m³ × 76.89 (81.5 con costes indirectos) = 387.94

| Medición | Uds. | Largo | Ancho | Alto | Parcial |
|---|---|---|---|---|---|
|  | 1 | 2.5 | 0.45 | 0.3 | 0.338 |
|  | 1 | 2.5 | 2.05 | 0.5 | 2.563 |
|  | 1 | 2.5 | 1 | 0.64 | 1.600 |
|  | 0.5 | 2.5 | 0.32 | 0.66 | 0.264 |
| Subtotal |  |  |  |  | 4.764 |
| Total |  |  |  |  | 4.76 |

**610.301** m³ Hormigón armado HA-30/B/20/IV+Qb en soleras y cimentaciones
8.6 m³ × 99.24 (105.19 con costes indirectos) = 904.63

| Medición | Uds. | Largo | Ancho | Alto | Parcial |
|---|---|---|---|---|---|
| Aliviadero | 1 | 5.4 | 4.55 | 0.35 | 8.600 |
| Total |  |  |  |  | 8.6 |

**610.302** m³ Hormigón armado HA-30/B/20/IV+Qb en muros y alzados
14.5 m³ × 113.67 (120.49 con costes indirectos) = 1747.11

| Medición | Uds. | Largo | Ancho | Alto | Parcial |
|---|---|---|---|---|---|
|  | 2 | 4.55 | 1.97 | 0.3 | 5.378 |
|  | 2 | 4.8 | 1.97 | 0.3 | 5.674 |
|  | 1 | 2.8 | 1.97 | 0.3 | 1.655 |
|  | 1 | 2.5 | 1.97 | 0.3 | 1.478 |
| Aliviadero | 1 | 1 | 1.05 | 0.3 | 0.315 |
| Subtotal |  |  |  |  | 14.500 |
| Total |  |  |  |  | 14.5 |

**610.303** m³ Hormigón armado HA-30/B/20/IV+Qb en forjados y losas
6.19 m³ × 117.99 (125.07 con costes indirectos) = 774.18

| Medición | Uds. | Largo | Ancho | Alto | Parcial |
|---|---|---|---|---|---|
|  | 1 | 5.4 | 4.55 | 0.3 | 7.371 |
|  | -3 | 1.5 | 0.8 | 0.3 | -1.080 |
|  | -3.14 | 0.32 | 0.32 | 0.3 | -0.096 |
| Subtotal |  |  |  |  | 6.195 |
| Total |  |  |  |  | 6.19 |

**600.100** Kg Acero corrugado B-500 SD
2612 Kg × 1.41 (1.49 con costes indirectos) = 3891.88

| Medición | Uds. | Largo | Ancho | Parcial |
|---|---|---|---|---|
| Soleras | 1 | 8.6 | 80 | 688.000 |
| Muros | 1 | 14.5 | 90 | 1305.000 |
| Losas | 1 | 6.19 | 100 | 619.000 |
| Subtotal |  |  |  | 2612.000 |
| Total |  |  |  | 2612 |

**616.100** m² Encofrado plano en soleras y cimentaciones
6.97 m² × 11.53 (12.22 con costes indirectos) = 85.17

| Medición | Uds. | Largo | Ancho | Parcial |
|---|---|---|---|---|
|  | 2 | 5.4 | 0.35 | 3.780 |
|  | 2 | 4.55 | 0.35 | 3.185 |
| Subtotal |  |  |  | 6.965 |
| Total |  |  |  | 6.97 |

**616.110** m² Encofrado plano en muros y alzados
96.65 m² × 14.77 (15.66 con costes indirectos) = 1513.54

| Medición | Uds. | Largo | Ancho | Parcial |
|---|---|---|---|---|
|  | 4 | 4.55 | 1.97 | 35.854 |
|  | 4 | 4.8 | 1.97 | 37.824 |
|  | 2 | 2.8 | 1.97 | 11.032 |
|  | 2 | 2.5 | 1.97 | 9.850 |
| Aliviadero | 2 | 1 | 1.05 | 2.100 |
| Subtotal |  |  |  | 96.660 |
| Total |  |  |  | 96.65 |

**616.130** m² Encofrado plano en forjados y losas
29.67 m² × 28.2 (29.89 con costes indirectos) = 886.84

| Medición | Uds. | Largo | Ancho | Parcial |
|---|---|---|---|---|
|  | 1 | 4.8 | 3.95 | 18.960 |
|  | 2 | 5.4 | 0.3 | 3.240 |
|  | 2 | 4.55 | 0.3 | 2.730 |
|  | 6 | 1.5 | 0.3 | 2.700 |
|  | 6 | 0.8 | 0.3 | 1.440 |
|  | 6.28 | 0.32 | 0.3 | 0.603 |
| Subtotal |  |  |  | 29.673 |
| Total |  |  |  | 29.67 |

**410.960** ud Tapa de fundición dúctil ø600 mm, clase D400 para tráfico intens
1 ud × 219 (232.14 con costes indirectos) = 232.14

| Medición | Uds. | Parcial |
|---|---|---|
| Aliviadero | 1 | 1.000 |
| Total |  | 1 |

**419.001** ud Pate de polipropileno con alma de acero
21 ud × 11.93 (12.65 con costes indirectos) = 265.65

| Medición | Uds. | Largo | Parcial |
|---|---|---|---|
| Aliviadero | 3 | 7 | 21.000 |
| Total |  |  | 21 |

**411.001** ud Reja de desbaste acero inox. 316L
1 ud × 969.79 (1027.98 con costes indirectos) = 1027.98

**411.132** ud Válvula Vortex tipo SUt60-2,5 ø350
1 ud × 13466.39 (14274.37 con costes indirectos) = 14274.37

**411.202** ud Pantalla deflectora long. = 2 m
1 ud × 1414.37 (1499.23 con costes indirectos) = 1499.23

**411.301** ud Data-logger medición y registro caudales Vortex
1 ud × 1861.53 (1973.22 con costes indirectos) = 1973.22

**410.990** m² Tapa de cierre y acceso escaleras
3.6 m² × 163.06 (172.84 con costes indirectos) = 622.22

| Medición | Uds. | Largo | Ancho | Parcial |
|---|---|---|---|---|
|  | 3 | 1.5 | 0.8 | 3.600 |
| Total |  |  |  | 3.6 |

**411.011** m² Lamas metálicas vertedero
1 m² × 803.56 (851.77 con costes indirectos) = 851.77

##### 1S.03.01.12 ALIVIADERO A-13 (BENITEZ) (19/11/1998)
Importe: 41093.9

###### 103011201 DEMOLICIONES Y MOVIMIENTO DE TIERRAS (19/11/1998)
Importe: 6573.26

**321.105** m³ Excavación cimentaciones y vaciados medios mecánicos cualquier t
140 m³ × 6.86 (7.27 con costes indirectos) = 1017.80

| Medición | Uds. | Largo | Ancho | Alto | Parcial |
|---|---|---|---|---|---|
| ALIVIADERO | 1 | 8 | 7 | 2.5 | 140.000 |
| Total |  |  |  |  | 140 |

**321.100** m³ Excavación en zanjas y pozos por medios mecánicos, en cualquier
150.5 m³ × 10.11 (10.72 con costes indirectos) = 1613.36

| Medición | Uds. | Largo | Ancho | Alto | Parcial |
|---|---|---|---|---|---|
| COLECTOR ALIVIO | 1 | 43 | 1.4 | 2.5 | 150.500 |
| Total |  |  |  |  | 150.5 |

**332.300** m³ Relleno con arena basáltica
60.2 m³ × 14.14 (14.99 con costes indirectos) = 902.40

| Medición | Uds. | Largo | Ancho | Alto | Parcial |
|---|---|---|---|---|---|
| COLECTOR ALIVIO | 1 | 43 | 1.4 | 1 | 60.200 |
| Total |  |  |  |  | 60.2 |

**332.350** m³ Relleno con material seleccionado procedente de préstamo
115.49 m³ × 12.4 (13.14 con costes indirectos) = 1517.54

| Medición | Uds. | Largo | Parcial |
|---|---|---|---|
| TOTAL EXCAVACIÓN | 0.5 | 182 | 91.000 |
|  | 0.5 | 150.5 | 75.250 |
| A DESCONTAR |  |  |  |
| Relleno arena picón | -0.5 | 60.2 | -30.100 |
| Hormigón limpieza | -0.5 | 2.39 | -1.195 |
| Hormigón aliviadero | -0.5 | 8.36 | -4.180 |
|  | -0.5 | 17.35 | -8.675 |
|  | -0.5 | 5.78 | -2.890 |
| Conducción alivio | -3.70699242 |  | -3.707 |
| Subtotal |  |  | 115.503 |
| Total |  |  | 115.49 |

**332.351** m³ Relleno con material seleccionado de excavación
115.49 m³ × 12.43 (13.18 con costes indirectos) = 1522.16

| Medición | Uds. | Largo | Parcial |
|---|---|---|---|
| TOTAL EXCAVACIÓN | 0.5 | 182 | 91.000 |
|  | 0.5 | 150.5 | 75.250 |
| A DESCONTAR |  |  |  |
| Relleno arena picón | -0.5 | 60.2 | -30.100 |
| Hormigón limpieza | -0.5 | 2.39 | -1.195 |
| Hormigón aliviadero | -0.5 | 8.36 | -4.180 |
|  | -0.5 | 17.35 | -8.675 |
|  | -0.5 | 5.78 | -2.890 |
| Conducción alivio | -3.70699242 |  | -3.707 |
| Subtotal |  |  | 115.503 |
| Total |  |  | 115.49 |

###### 103011202 COLECTOR (19/11/1998)
Importe: 9328.4

**415.400** m Tubería PVC corrugada DN 400 mm SN-8
43 m × 63.88 (67.71 con costes indirectos) = 2911.53

| Medición | Uds. | Largo | Parcial |
|---|---|---|---|
| COLECTOR ALIVIO | 1 | 43 | 43.000 |
| Total |  |  | 43 |

**410.402** ud Pozo registro mixto Tipo I ø1.200 mm h < 2 m
1 ud × 941.72 (998.22 con costes indirectos) = 998.22

| Medición | Uds. | Parcial |
|---|---|---|
| COLECTOR ALIVIO | 1 | 1.000 |
| Total |  | 1 |

**410.404** ud Pozo registro mixto Tipo I ø1.200 mm 2 < h < 4 m
3 ud × 1230.49 (1304.32 con costes indirectos) = 3912.96

| Medición | Uds. | Parcial |
|---|---|---|
| COLECTOR ALIVIO | 3 | 3.000 |
| Total |  | 3 |

**410.960** ud Tapa de fundición dúctil ø600 mm, clase D400 para tráfico intens
4 ud × 219 (232.14 con costes indirectos) = 928.56

| Medición | Uds. | Parcial |
|---|---|---|
| COLECTOR ALIVIO | 4 | 4.000 |
| Total |  | 4 |

**411.251** ud Embocadura para caño ø400 mm
1 ud × 544.46 (577.13 con costes indirectos) = 577.13

| Medición | Uds. | Parcial |
|---|---|---|
| CONDUCCIÓN ALIVIO | 1 | 1.000 |
| Total |  | 1 |

###### 103011203 ALIVIADERO (08/06/2000)
Importe: 25192.24

**610.015** m³ Hormigón de limpieza HL-150/B/20
3.02 m³ × 70 (74.2 con costes indirectos) = 224.08

| Medición | Uds. | Largo | Ancho | Alto | Parcial |
|---|---|---|---|---|---|
| Aliviadero | 1 | 5.1 | 4.25 | 0.1 | 2.168 |
| CUENCO VERTIDO |  |  |  |  |  |
| Estructura escalones | 1 | 3.5 | 1.9 | 0.1 | 0.665 |
| Muro | 1 | 1.1 | 1.6 | 0.1 | 0.176 |
| Subtotal |  |  |  |  | 3.009 |
| Total |  |  |  |  | 3.02 |

**610.020** m³ Hormigón en masa HNE-20/B/40
5.29 m³ × 76.89 (81.5 con costes indirectos) = 431.14

| Medición | Uds. | Largo | Ancho | Alto | Parcial |
|---|---|---|---|---|---|
|  | 1 | 2 | 0.45 | 0.3 | 0.270 |
|  | 1 | 2 | 1.55 | 0.5 | 1.550 |
|  | 1 | 2 | 1 | 0.64 | 1.280 |
|  | 0.5 | 2 | 0.32 | 0.66 | 0.211 |
|  | 1 | 4.9 | 4.05 | 0.1 | 1.985 |
| Subtotal |  |  |  |  | 5.296 |
| Total |  |  |  |  | 5.29 |

**610.301** m³ Hormigón armado HA-30/B/20/IV+Qb en soleras y cimentaciones
6.95 m³ × 99.24 (105.19 con costes indirectos) = 731.07

| Medición | Uds. | Largo | Ancho | Alto | Parcial |
|---|---|---|---|---|---|
| Aliviadero | 1 | 4.9 | 4.05 | 0.35 | 6.946 |
| Total |  |  |  |  | 6.95 |

**610.302** m³ Hormigón armado HA-30/B/20/IV+Qb en muros y alzados
15.17 m³ × 113.67 (120.49 con costes indirectos) = 1827.83

| Medición | Uds. | Largo | Ancho | Alto | Parcial |
|---|---|---|---|---|---|
|  | 2 | 4.05 | 1.5 | 0.3 |  |
|  | 2 | 4.3 | 1.5 | 0.3 |  |
|  | 1 | 2.3 | 1.5 | 0.3 |  |
|  | 1 | 2 | 1.5 | 0.3 |  |
| Aliviadero | 1 | 1 | 1.05 | 0.3 |  |
| CUENCO VERTIDO |  |  |  |  |  |
| MURO CONTENCIÓN |  |  |  |  |  |
| Solera |  |  |  |  |  |
|  | 1 | 1.6 | 1.04 | 0.5 |  |
| A descontar tubo (área x ancho muro) | -1 | 0.2 | 0.42 |  |  |
| Fuste |  |  |  |  |  |
|  | 1 | 1.6 | 0.37 | 1.45 |  |
| ESTRUCTURA ESCALONES |  |  |  |  |  |
| Solera |  |  |  |  |  |
|  | 1 | 1.5 | 1.6 | 0.4 |  |
|  | 1 | 0.8 | 1.6 | 0.3 |  |
|  | 1 | 1.5 | 1.6 | 0.4 |  |
| Muros laterales |  |  |  |  |  |
|  | 2 | 1.5 | 0.3 | 0.5 |  |
|  | 2 | 0.8 | 0.3 | 1.2 |  |
|  | 2 | 1.5 | 0.3 | 0.5 |  |
| Subtotal |  |  |  |  |  |
| Total |  |  |  |  | 15.17 |

**610.303** m³ Hormigón armado HA-30/B/20/IV+Qb en forjados y losas
4.77 m³ × 117.99 (125.07 con costes indirectos) = 596.58

| Medición | Uds. | Largo | Ancho | Alto | Parcial |
|---|---|---|---|---|---|
|  | 1 | 4.9 | 4.05 | 0.3 | 5.954 |
|  | -3 | 1.5 | 0.8 | 0.3 | -1.080 |
|  | -3.14 | 0.32 | 0.32 | 0.3 | -0.096 |
| Subtotal |  |  |  |  | 4.778 |
| Total |  |  |  |  | 4.77 |

**600.100** Kg Acero corrugado B-500 SD
2128.72 Kg × 1.41 (1.49 con costes indirectos) = 3171.79

| Medición | Uds. | Largo | Ancho | Parcial |
|---|---|---|---|---|
| Soleras | 1 | 6.95 | 80 | 556.000 |
| Muros | 1 | 9.78 | 90 | 880.200 |
| Losas | 1 | 4.77 | 100 | 477.000 |
| CUENCO VERTIEO |  |  |  |  |
| Muro de contención | 1 | 64.32 |  | 64.320 |
| Estructura escalones | 1 | 151.2 |  | 151.200 |
| Subtotal |  |  |  | 2128.720 |
| Total |  |  |  | 2128.72 |

**616.100** m² Encofrado plano en soleras y cimentaciones
6.27 m² × 11.53 (12.22 con costes indirectos) = 76.62

| Medición | Uds. | Largo | Ancho | Parcial |
|---|---|---|---|---|
|  | 2 | 4.9 | 0.35 | 3.430 |
|  | 2 | 4.05 | 0.35 | 2.835 |
| Subtotal |  |  |  | 6.265 |
| Total |  |  |  | 6.27 |

**616.110** m² Encofrado plano en muros y alzados
65.1 m² × 14.77 (15.66 con costes indirectos) = 1019.47

| Medición | Uds. | Largo | Ancho | Parcial |
|---|---|---|---|---|
|  | 4 | 4.05 | 1.5 | 24.300 |
|  | 4 | 4.3 | 1.5 | 25.800 |
|  | 2 | 2.3 | 1.5 | 6.900 |
|  | 2 | 2 | 1.5 | 6.000 |
| Aliviadero | 2 | 1 | 1.05 | 2.100 |
| Subtotal |  |  |  | 65.100 |
| Total |  |  |  | 65.1 |

**616.130** m² Encofrado plano en forjados y losas
24.95 m² × 28.2 (29.89 con costes indirectos) = 745.76

| Medición | Uds. | Largo | Ancho | Parcial |
|---|---|---|---|---|
|  | 1 | 4.3 | 3.45 | 14.835 |
|  | 2 | 4.9 | 0.3 | 2.940 |
|  | 2 | 4.05 | 0.3 | 2.430 |
|  | 6 | 1.5 | 0.3 | 2.700 |
|  | 6 | 0.8 | 0.3 | 1.440 |
|  | 6.28 | 0.32 | 0.3 | 0.603 |
| Subtotal |  |  |  | 24.948 |
| Total |  |  |  | 24.95 |

**410.960** ud Tapa de fundición dúctil ø600 mm, clase D400 para tráfico intens
1 ud × 219 (232.14 con costes indirectos) = 232.14

| Medición | Uds. | Parcial |
|---|---|---|
| Aliviadero | 1 | 1.000 |
| Total |  | 1 |

**419.001** ud Pate de polipropileno con alma de acero
15 ud × 11.93 (12.65 con costes indirectos) = 189.75

| Medición | Uds. | Largo | Parcial |
|---|---|---|---|
|  | 3 | 5 | 15.000 |
| Total |  |  | 15 |

**411.001** ud Reja de desbaste acero inox. 316L
1 ud × 969.79 (1027.98 con costes indirectos) = 1027.98

**411.100** ud Válvula Vortex tipo SUt11-3 ø200
1 ud × 9407.16 (9971.59 con costes indirectos) = 9971.59

**411.202** ud Pantalla deflectora long. = 2 m
1 ud × 1414.37 (1499.23 con costes indirectos) = 1499.23

**411.301** ud Data-logger medición y registro caudales Vortex
1 ud × 1861.53 (1973.22 con costes indirectos) = 1973.22

**410.990** m² Tapa de cierre y acceso escaleras
3.6 m² × 163.06 (172.84 con costes indirectos) = 622.22

| Medición | Uds. | Largo | Ancho | Parcial |
|---|---|---|---|---|
|  | 3 | 1.5 | 0.8 | 3.600 |
| Total |  |  |  | 3.6 |

**411.011** m² Lamas metálicas vertedero
1 m² × 803.56 (851.77 con costes indirectos) = 851.77

##### 1S.03.01.13 ALIVIADERO A-14 (BUZANADA) (19/11/1998)
Importe: 106757.17

###### 103011301 DEMOLICIONES Y MOVIMIENTO DE TIERRAS (19/11/1998)
Importe: 23961.21

**321.105** m³ Excavación cimentaciones y vaciados medios mecánicos cualquier t
223.2 m³ × 6.86 (7.27 con costes indirectos) = 1622.66

| Medición | Uds. | Largo | Ancho | Alto | Parcial |
|---|---|---|---|---|---|
| ALIVIADERO | 1 | 9 | 8 | 3.1 | 223.200 |
| Total |  |  |  |  | 223.2 |

**321.100** m³ Excavación en zanjas y pozos por medios mecánicos, en cualquier
858.5 m³ × 10.11 (10.72 con costes indirectos) = 9203.12

| Medición | Uds. | Largo | Ancho | Alto | Parcial |
|---|---|---|---|---|---|
| COLECTOR ALIVIO | 1 | 202 | 1.7 | 2.5 | 858.500 |
| Total |  |  |  |  | 858.5 |

**332.300** m³ Relleno con arena basáltica
343.4 m³ × 14.14 (14.99 con costes indirectos) = 5147.57

| Medición | Uds. | Largo | Ancho | Alto | Parcial |
|---|---|---|---|---|---|
| COLECTOR ALIVIO | 1 | 202 | 1.7 | 1 | 343.400 |
| Total |  |  |  |  | 343.4 |

**332.350** m³ Relleno con material seleccionado procedente de préstamo
303.49 m³ × 12.4 (13.14 con costes indirectos) = 3987.86

| Medición | Uds. | Largo | Parcial |
|---|---|---|---|
| TOTAL EXCAVACIÓN | 0.5 | 234 | 117.000 |
|  | 0.5 | 858.5 | 429.250 |
| A DESCONTAR |  |  |  |
| Suelo cemento | -0.5 | 30.6 | -15.300 |
| Relleno arena picón | -0.5 | 343.4 | -171.700 |
| Hormigón limpieza | -0.5 | 2.39 | -1.195 |
| Hormigón aliviadero | -0.5 | 8.36 | -4.180 |
|  | -0.5 | 17.35 | -8.675 |
|  | -0.5 | 5.78 | -2.890 |
| Conducción alivio | -38.80879423549 |  | -38.809 |
| Subtotal |  |  | 303.501 |
| Total |  |  | 303.49 |

**332.351** m³ Relleno con material seleccionado de excavación
303.49 m³ × 12.43 (13.18 con costes indirectos) = 4000.00

| Medición | Uds. | Largo | Parcial |
|---|---|---|---|
| TOTAL EXCAVACIÓN | 0.5 | 234 | 117.000 |
|  | 0.5 | 858.5 | 429.250 |
| A DESCONTAR |  |  |  |
| Suelo cemento | -0.5 | 30.6 | -15.300 |
| Relleno arena picón | -0.5 | 343.4 | -171.700 |
| Hormigón limpieza | -0.5 | 2.39 | -1.195 |
| Hormigón aliviadero | -0.5 | 8.36 | -4.180 |
|  | -0.5 | 17.35 | -8.675 |
|  | -0.5 | 5.78 | -2.890 |
| Conducción alivio | -38.80879423549 |  | -38.809 |
| Subtotal |  |  | 303.501 |
| Total |  |  | 303.49 |

###### 103011302 COLECTOR (19/11/1998)
Importe: 43457.09

**415.630** m Tubería PVC corrugada DN 630 mm SN-8
202 m × 155.12 (164.43 con costes indirectos) = 33214.86

| Medición | Uds. | Largo | Parcial |
|---|---|---|---|
| COLECTOR ALIVIO | 1 | 202 | 202.000 |
| Total |  |  | 202 |

**410.402** ud Pozo registro mixto Tipo I ø1.200 mm h < 2 m
4 ud × 941.72 (998.22 con costes indirectos) = 3992.88

| Medición | Uds. | Parcial |
|---|---|---|
| COLECTOR ALIVIO | 4 | 4.000 |
| Total |  | 4 |

**410.404** ud Pozo registro mixto Tipo I ø1.200 mm 2 < h < 4 m
3 ud × 1230.49 (1304.32 con costes indirectos) = 3912.96

| Medición | Uds. | Parcial |
|---|---|---|
| COLECTOR ALIVIO | 3 | 3.000 |
| Total |  | 3 |

**410.960** ud Tapa de fundición dúctil ø600 mm, clase D400 para tráfico intens
7 ud × 219 (232.14 con costes indirectos) = 1624.98

| Medición | Uds. | Parcial |
|---|---|---|
| COLECTOR ALIVIO | 7 | 7.000 |
| Total |  | 7 |

**411.252** ud Embocadura para caño ø630 mm
1 ud × 671.14 (711.41 con costes indirectos) = 711.41

| Medición | Uds. | Parcial |
|---|---|---|
| CONDUCCIÓN ALIVIO | 1 | 1.000 |
| Total |  | 1 |

###### 103011303 ALIVIADERO (08/06/2000)
Importe: 39338.87

**610.015** m³ Hormigón de limpieza HL-150/B/20
4.05 m³ × 70 (74.2 con costes indirectos) = 300.51

| Medición | Uds. | Largo | Ancho | Alto | Parcial |
|---|---|---|---|---|---|
| Aliviadero | 1 | 6.1 | 5.25 | 0.1 | 3.203 |
| CUENCO VERTIDO |  |  |  |  |  |
| Estructura escalones | 1 | 3.5 | 1.9 | 0.1 | 0.665 |
| Muro | 1 | 1.1 | 1.6 | 0.1 | 0.176 |
| Subtotal |  |  |  |  | 4.044 |
| Total |  |  |  |  | 4.05 |

**610.020** m³ Hormigón en masa HNE-20/B/40
10.95 m³ × 76.89 (81.5 con costes indirectos) = 892.43

| Medición | Uds. | Largo | Ancho | Alto | Parcial |
|---|---|---|---|---|---|
|  | 1 | 3 | 0.45 | 0.3 | 0.405 |
|  | 1 | 3 | 2.55 | 0.5 | 3.825 |
|  | 1 | 3 | 1 | 0.64 | 1.920 |
|  | 0.5 | 3 | 0.32 | 0.66 | 0.317 |
|  | 1 | 5.9 | 5.05 | 0.15 | 4.469 |
| Subtotal |  |  |  |  | 10.936 |
| Total |  |  |  |  | 10.95 |

**610.301** m³ Hormigón armado HA-30/B/20/IV+Qb en soleras y cimentaciones
10.43 m³ × 99.24 (105.19 con costes indirectos) = 1097.13

| Medición | Uds. | Largo | Ancho | Alto | Parcial |
|---|---|---|---|---|---|
| Aliviadero | 1 | 5.9 | 5.05 | 0.35 | 10.428 |
| Total |  |  |  |  | 10.43 |

**610.302** m³ Hormigón armado HA-30/B/20/IV+Qb en muros y alzados
21.92 m³ × 113.67 (120.49 con costes indirectos) = 2641.14

| Medición | Uds. | Largo | Ancho | Alto | Parcial |
|---|---|---|---|---|---|
|  | 2 | 5.05 | 1.99 | 0.3 | 6.030 |
|  | 2 | 5.3 | 1.99 | 0.3 | 6.328 |
|  | 1 | 3.3 | 1.99 | 0.3 | 1.970 |
|  | 1 | 3 | 1.99 | 0.3 | 1.791 |
| Aliviadero | 1 | 1 | 1.35 | 0.3 | 0.405 |
| CUENCO VERTIDO |  |  |  |  |  |
| MURO CONTENCIÓN |  |  |  |  |  |
| Solera |  |  |  |  |  |
|  | 1 | 1.6 | 1.04 | 0.5 | 0.832 |
| A descontar tubo (área x ancho muro) | -1 | 0.2 | 0.42 |  | -0.084 |
| Fuste |  |  |  |  |  |
|  | 1 | 1.6 | 0.37 | 1.45 | 0.858 |
| ESTRUCTURA ESCALONES |  |  |  |  |  |
| Solera |  |  |  |  |  |
|  | 1 | 1.5 | 1.6 | 0.4 | 0.960 |
|  | 1 | 0.8 | 1.6 | 0.3 | 0.384 |
|  | 1 | 1.5 | 1.6 | 0.4 | 0.960 |
| Muros laterales |  |  |  |  |  |
|  | 2 | 1.5 | 0.3 | 0.5 | 0.450 |
|  | 2 | 0.8 | 0.3 | 1.2 | 0.576 |
|  | 2 | 1.5 | 0.3 | 0.5 | 0.450 |
| Subtotal |  |  |  |  | 21.910 |
| Total |  |  |  |  | 21.92 |

**610.303** m³ Hormigón armado HA-30/B/20/IV+Qb en forjados y losas
7.76 m³ × 117.99 (125.07 con costes indirectos) = 970.54

| Medición | Uds. | Largo | Ancho | Alto | Parcial |
|---|---|---|---|---|---|
|  | 1 | 5.9 | 5.05 | 0.3 | 8.939 |
|  | -3 | 1.5 | 0.8 | 0.3 | -1.080 |
|  | -3.14 | 0.32 | 0.32 | 0.3 | -0.096 |
| Subtotal |  |  |  |  | 7.763 |
| Total |  |  |  |  | 7.76 |

**600.100** Kg Acero corrugado B-500 SD
3313.62 Kg × 1.41 (1.49 con costes indirectos) = 4937.29

| Medición | Uds. | Largo | Ancho | Parcial |
|---|---|---|---|---|
| Soleras | 1 | 10.43 | 80 | 834.400 |
| Muros | 1 | 16.53 | 90 | 1487.700 |
| Losas | 1 | 7.76 | 100 | 776.000 |
| CUENCO VERTIDO |  |  |  |  |
| Muro de contención | 1 | 64.32 |  | 64.320 |
| Estructura escalones | 1 | 151.2 |  | 151.200 |
| Subtotal |  |  |  | 3313.620 |
| Total |  |  |  | 3313.62 |

**616.100** m² Encofrado plano en soleras y cimentaciones
7.67 m² × 11.53 (12.22 con costes indirectos) = 93.73

| Medición | Uds. | Largo | Ancho | Parcial |
|---|---|---|---|---|
|  | 2 | 5.9 | 0.35 | 4.130 |
|  | 2 | 5.05 | 0.35 | 3.535 |
| Subtotal |  |  |  | 7.665 |
| Total |  |  |  | 7.67 |

**616.110** m² Encofrado plano en muros y alzados
110.16 m² × 14.77 (15.66 con costes indirectos) = 1725.11

| Medición | Uds. | Largo | Ancho | Parcial |
|---|---|---|---|---|
|  | 4 | 5.05 | 1.99 | 40.198 |
|  | 4 | 5.3 | 1.99 | 42.188 |
|  | 2 | 3.3 | 1.99 | 13.134 |
|  | 2 | 3 | 1.99 | 11.940 |
| Aliviadero | 2 | 1 | 1.35 | 2.700 |
| Subtotal |  |  |  | 110.160 |
| Total |  |  |  | 110.16 |

**616.130** m² Encofrado plano en forjados y losas
34.9 m² × 28.2 (29.89 con costes indirectos) = 1043.16

| Medición | Uds. | Largo | Ancho | Parcial |
|---|---|---|---|---|
|  | 1 | 5.3 | 4.45 | 23.585 |
|  | 2 | 5.9 | 0.3 | 3.540 |
|  | 2 | 5.05 | 0.3 | 3.030 |
|  | 6 | 1.5 | 0.3 | 2.700 |
|  | 6 | 0.8 | 0.3 | 1.440 |
|  | 6.28 | 0.32 | 0.3 | 0.603 |
| Subtotal |  |  |  | 34.898 |
| Total |  |  |  | 34.9 |

**410.960** ud Tapa de fundición dúctil ø600 mm, clase D400 para tráfico intens
1 ud × 219 (232.14 con costes indirectos) = 232.14

| Medición | Uds. | Parcial |
|---|---|---|
| Aliviadero | 1 | 1.000 |
| Total |  | 1 |

**419.001** ud Pate de polipropileno con alma de acero
21 ud × 11.93 (12.65 con costes indirectos) = 265.65

| Medición | Uds. | Largo | Parcial |
|---|---|---|---|
|  | 3 | 7 | 21.000 |
| Total |  |  | 21 |

**411.001** ud Reja de desbaste acero inox. 316L
1 ud × 969.79 (1027.98 con costes indirectos) = 1027.98

**NUE022** UD Válvula Vortex tipo SUt45-2 DN-500 (18/01/2011)
1 UD × 18080.77 (19165.62 con costes indirectos) = 19165.62
Válvula Vortex Clean Water o equivalente tipo SUt11-3 DN200, incluyendo pasamuros, guillotinas y bypass.

| Código | Ud | Descripción | Rendimiento | Precio | Importe |
|---|---|---|---|---|---|
| MO.CAP001 | h | Capataz | 1 | 16.64 | 16.64 |
| MO.OFI001 | h | Oficial 1ª | 2 | 15.59 | 31.18 |
| MO.PEO001 | h | Peón | 4 | 14.98 | 59.92 |
| P0022 | Ud | Válvula Vortex tipo SUt42-2 DN-500 (material; 31/08/2017) | 1 | 17218.38 | 17218.38 |
| MAQ.GRU006 | h | Camión grúa de 6 t (sin conductor) | 0.5 | 51.74 | 25.87 |
| %E99.40030420 | % | Medios auxiliares y resto de obra | 4.2 % | 17351.99 | 728.78 |
|  |  | Total |  |  | 18080.77 |

**411.202** ud Pantalla deflectora long. = 2 m
1 ud × 1414.37 (1499.23 con costes indirectos) = 1499.23

**411.301** ud Data-logger medición y registro caudales Vortex
1 ud × 1861.53 (1973.22 con costes indirectos) = 1973.22

**410.990** m² Tapa de cierre y acceso escaleras
3.6 m² × 163.06 (172.84 con costes indirectos) = 622.22

| Medición | Uds. | Largo | Ancho | Parcial |
|---|---|---|---|---|
|  | 3 | 1.5 | 0.8 | 3.600 |
| Total |  |  |  | 3.6 |

**411.011** m² Lamas metálicas vertedero
1 m² × 803.56 (851.77 con costes indirectos) = 851.77

#### 1S.03.02 HINCAS (19/11/1998)
Importe: 237815.82

##### 1S.03.02.01 CRUCE TF-28 (AR2 PK 2+308) (19/11/1998)
Importe: 56213.45

**301.200** m³ Demolición de hormigón armado volumen real medido (29/06/2005)
10.15 m³ × 33.78 (35.81 con costes indirectos) = 363.47
Demolición de hormigón armado por medios mecánicos, incluyendo retirada de escombros a vertedero, medido sobre perfil. Incluso canon.

| Código | Ud | Descripción | Rendimiento | Precio | Importe |
|---|---|---|---|---|---|
| MO.PEO001 | h | Peón | 0.251 | 14.98 | 3.76 |
| MAQ.RET004 | h | Retroexcav Caterp 214 B c/mart romp s/neumát (maquinaria; 29/06/2005) | 0.25 | 65.94 | 16.49 |
| MO04MQ04 | h | Maquinista | 0.25 | 15.59 | 3.90 |
| MAQ.CAM024 | h | Camión 24 tn | 0.15 | 41.9 | 6.29 |
| MO.ESP001 | h | Conductor camión más de 7.500 Kg | 0.15 | 15.75 | 2.36 |
| %.AUX003 | % | Medios auxiliares y resto de obra | 3 % | 32.80 | 0.98 |
|  |  | Total |  |  | 33.78 |

| Medición | Uds. | Largo | Ancho | Alto | Parcial |
|---|---|---|---|---|---|
| FOSO DE ATAQUE | 1 | 3 | 0.2 | 3.5 | 2.100 |
|  | 2 | 2 | 0.2 | 3.5 | 2.800 |
| FOSO DE SALIDA | 1 | 3 | 0.2 | 3.75 | 2.250 |
|  | 2 | 2 | 0.2 | 3.75 | 3.000 |
| Subtotal |  |  |  |  | 10.150 |
| Total |  |  |  |  | 10.15 |

**321.110** m³ Excavación de pantalla
13.3 m³ × 146.34 (155.12 con costes indirectos) = 2063.10
Excavación de pantalla, hasta 0,50 m de espesor y 5 m de profundidad, en cualquier tipo de terreno incluso roca, con estabilización mediante aporte de cemento bentonita, incluso caga y transporte de material a lugar de gestión.

| Código | Ud | Descripción | Rendimiento | Precio | Importe |
|---|---|---|---|---|---|
| MAQ.PANT001 | h | Pantalladora (sin maquinista) (maquinaria; 25/08/2020) | 0.7 | 170 | 119.00 |
| MO04MQ04 | h | Maquinista | 0.7 | 15.59 | 10.91 |
| MO.OFI001 | h | Oficial 1ª | 0.3 | 15.59 | 4.68 |
| MO.PEO001 | h | Peón | 0.5 | 14.98 | 7.49 |
| %.AUX003 | % | Medios auxiliares y resto de obra | 3 % | 142.08 | 4.26 |
|  |  | Total |  |  | 146.34 |

| Medición | Uds. | Largo | Ancho | Alto | Parcial |
|---|---|---|---|---|---|
| FOSO DE ATAQUE | 1 | 3 | 0.2 | 2.5 | 1.500 |
|  | 1 | 3 | 0.2 | 3.5 | 2.100 |
|  | 2 | 2 | 0.2 | 3.5 | 2.800 |
| FOSO DE SALIDA | 1 | 3 | 0.2 | 2.75 | 1.650 |
|  | 1 | 3 | 0.2 | 3.75 | 2.250 |
|  | 2 | 2 | 0.2 | 3.75 | 3.000 |
| Subtotal |  |  |  |  | 13.300 |
| Total |  |  |  |  | 13.3 |

**321.120** m³ Excavación en vaciado entre pantallas (19/11/1998)
31.5 m³ × 12.17 (12.9 con costes indirectos) = 406.35
Excavación en vaciado entre pantallas, en cualquier tipo de terreno incluso roca, a cielo abierto, incluso transporte de productos a lugar de acopio dentro de la obra.

| Código | Ud | Descripción | Rendimiento | Precio | Importe |
|---|---|---|---|---|---|
| MAQ.RET007 | h | Retroexcavadora s. neumáticos 82 CV (sin maquinista) (maquinaria; 01/03/2021) | 0.08 | 37.81 | 3.02 |
| MAQ.PAL001 | h | Pala cargadora (maquinaria; 19/11/1998) | 0.02 | 29.79 | 0.60 |
| MO04MQ04 | h | Maquinista | 0.1 | 15.59 | 1.56 |
| MAQ.CAM007 | h | Camión volquete 3 ejes 16 tn | 0.075 | 32.83 | 2.46 |
| MO.ESP001 | h | Conductor camión más de 7.500 Kg | 0.075 | 15.75 | 1.18 |
| MO.PEO001 | h | Peón | 0.2 | 14.98 | 3.00 |
| %.AUX003 | % | Medios auxiliares y resto de obra | 3 % | 11.82 | 0.35 |
|  |  | Total |  |  | 12.17 |

| Medición | Uds. | Largo | Ancho | Alto | Parcial |
|---|---|---|---|---|---|
| FOSO DE ATAQUE | 1 | 3 | 2 | 2.5 | 15.000 |
| FOSO DE SALIDA | 1 | 3 | 2 | 2.75 | 16.500 |
| Subtotal |  |  |  |  | 31.500 |
| Total |  |  |  |  | 31.5 |

**332.350** m³ Relleno con material seleccionado procedente de préstamo
14.69 m³ × 12.4 (13.14 con costes indirectos) = 193.03

| Medición | Uds. | Largo | Parcial |
|---|---|---|---|
| TOTAL EXCAVACIÓN |  |  |  |
| Pantallas | 0.5 | 13.3 | 6.650 |
| Vaciado entre pantallas | 0.5 | 31.5 | 15.750 |
| A DESCONTAR |  |  |  |
| Hormigón pantallas | -0.5 | 13.3 | -6.650 |
| Hormigón pozos secos | -0.5 | 2.12 | -1.060 |
| Subtotal |  |  | 14.690 |
| Total |  |  | 14.69 |

**332.351** m³ Relleno con material seleccionado de excavación
14.69 m³ × 12.43 (13.18 con costes indirectos) = 193.61

| Medición | Uds. | Largo | Parcial |
|---|---|---|---|
| TOTAL EXCAVACIÓN |  |  |  |
| Pantallas | 0.5 | 13.3 | 6.650 |
| Vaciado entre pantallas | 0.5 | 31.5 | 15.750 |
| A DESCONTAR |  |  |  |
| Hormigón pantallas | -0.5 | 13.3 | -6.650 |
| Hormigón pozos secos | -0.5 | 2.12 | -1.060 |
| Subtotal |  |  | 14.690 |
| Total |  |  | 14.69 |

**610.320** m³ Hormigón armado HA-30/B/20/IIIa en pantallas (08/06/2000)
13.3 m³ × 101.89 (108 con costes indirectos) = 1436.40
Suministro y colocación de hormigón para armar HA-30/B/20/IIIa, de 30 N/mm², consistencia blanda, tamaño máximo de árido 20 mm, para ambiente de humedad alta y agresividad química, elaborado en central, en pantallas, incluso transporte, vertido por medio de camión bomba, vibrado, curado, colocado y medios auxiliares. Según EHE-08.

| Código | Ud | Descripción | Rendimiento | Precio | Importe |
|---|---|---|---|---|---|
| MAT.HA130 | m³ | Hormigón para armar HA-30/P/20/IIIa de central (material; 25/08/2020) | 1.05 | 74.7 | 78.44 |
| MAQ.BOM100 | h | Camión bomba hormigón puesta en obra, i. p.p. desplazamiento | 0.085 | 95 | 8.08 |
| MAQ.VIBR010 | h | Aguja eléctrica con convertidor gasolina ø79 mm | 0.4 | 7.95 | 3.18 |
| MO.OFI001 | h | Oficial 1ª | 0.3 | 15.59 | 4.68 |
| MO.PEO100 | h | Peón especializado | 0.3 | 15.13 | 4.54 |
| %.AUX003 | % | Medios auxiliares y resto de obra | 3 % | 98.92 | 2.97 |
|  |  | Total |  |  | 101.89 |

| Medición | Uds. | Largo | Ancho | Alto | Parcial |
|---|---|---|---|---|---|
| FOSO DE ATAQUE | 1 | 3 | 0.2 | 2.5 | 1.500 |
|  | 1 | 3 | 0.2 | 3.5 | 2.100 |
|  | 2 | 2 | 0.2 | 3.5 | 2.800 |
| FOSO DE SALIDA | 1 | 3 | 0.2 | 2.75 | 1.650 |
|  | 1 | 3 | 0.2 | 3.75 | 2.250 |
|  | 2 | 2 | 0.2 | 3.75 | 3.000 |
| Subtotal |  |  |  |  | 13.300 |
| Total |  |  |  |  | 13.3 |

**610.311** m³ Hormigón armado HA-30/B/20/IIIa en muros, alzados y losas (08/06/2000)
2.12 m³ × 101.89 (108 con costes indirectos) = 228.96
Suministro y colocación de hormigón para armar HA-30/B/20/IIIa, de 30 N/mm², consistencia blanda, tamaño máximo de árido 20 mm, para ambiente de humedad alta y agresividad química, elaborado en central, en muros, alzados y losas, incluso juntas de dilatación y juntas de retracción mediante berenjenos, transporte, vertido por medio de camión bomba, vibrado, curado, colocado y medios auxiliares. Según EHE-08.

| Código | Ud | Descripción | Rendimiento | Precio | Importe |
|---|---|---|---|---|---|
| MAT.HA130 | m³ | Hormigón para armar HA-30/P/20/IIIa de central | 1.05 | 74.7 | 78.44 |
| MAQ.BOM100 | h | Camión bomba hormigón puesta en obra, i. p.p. desplazamiento | 0.085 | 95 | 8.08 |
| MAQ.VIBR010 | h | Aguja eléctrica con convertidor gasolina ø79 mm | 0.4 | 7.95 | 3.18 |
| MO.OFI001 | h | Oficial 1ª | 0.3 | 15.59 | 4.68 |
| MO.PEO100 | h | Peón especializado | 0.3 | 15.13 | 4.54 |
| %.AUX003 | % | Medios auxiliares y resto de obra | 3 % | 98.92 | 2.97 |
|  |  | Total |  |  | 101.89 |

| Medición | Uds. | Largo | Ancho | Alto | Parcial |
|---|---|---|---|---|---|
| POZO ATAQUE |  |  |  |  |  |
| Losa Ataque | 1 | 2 | 2 | 0.1 | 0.400 |
| Losa Salida | 1 | 2 | 2 | 0.1 | 0.400 |
| POZO SECO |  |  |  |  |  |
| Pozo seco Ataque | 4 | 1 | 0.1 | 1.55 | 0.620 |
| Pozo seco Salida | 4 | 1 | 0.1 | 1.75 | 0.700 |
| Subtotal |  |  |  |  | 2.120 |
| Total |  |  |  |  | 2.12 |

**600.100** Kg Acero corrugado B-500 SD
718 Kg × 1.41 (1.49 con costes indirectos) = 1069.82

| Medición | Uds. | Largo | Alto | Parcial |
|---|---|---|---|---|
| PANTALLAS FOSOS |  |  |  |  |
| Foso de ataque | 1 | 1.5 | 50 | 75.000 |
|  | 1 | 2.1 | 50 | 105.000 |
|  | 1 | 2.8 | 50 | 140.000 |
| Foso de salida | 1 | 1.65 | 50 | 82.500 |
|  | 1 | 2.25 | 50 | 112.500 |
|  | 1 | 3 | 50 | 150.000 |
| POZO SECO |  |  |  |  |
| Pozo seco Ataque | 1 | 1.02 | 25 | 25.500 |
| Pozo seco Salida | 1 | 1.1 | 25 | 27.500 |
| Subtotal |  |  |  | 718.000 |
| Total |  |  |  | 718 |

**616.110** m² Encofrado plano en muros y alzados
26.4 m² × 14.77 (15.66 con costes indirectos) = 413.42

| Medición | Uds. | Largo | Alto | Parcial |
|---|---|---|---|---|
| POZO SECO |  |  |  |  |
| Pozo seco Ataque | 8 | 1 | 1.55 | 12.400 |
| Pozo seco Salida | 8 | 1 | 1.75 | 14.000 |
| Subtotal |  |  |  | 26.400 |
| Total |  |  |  | 26.4 |

**390.001** m Perforación horizontal hinca tubo acero ø500-1200 mm (25/08/2020)
16 m × 2258.18 (2393.67 con costes indirectos) = 38298.72
Perforación horizontal dirigida en roca, con equipo RaiseBorer o similar, realizando taladro piloto ø11" y escarificado a ø previsto, incluso limpieza interior, suministro y colocación de tubo de acero ø500-1200 mm para colocar tubería PCV en el interior, soldaduras y limpieza interior.

| Código | Ud | Descripción | Rendimiento | Precio | Importe |
|---|---|---|---|---|---|
| MAQ.PERF001 | h | Equipo perforac. htal. dirigida RaiseBore (maquinaria; 25/08/2020) | 1.334 | 1100 | 1467.40 |
| MAT.TUBACER | m | Tubo acero ø suficiente para hinca 500-1200 (material; 25/08/2020) | 1 | 525 | 525.00 |
| MO.OFI001 | h | Oficial 1ª | 1.304 | 15.59 | 20.33 |
| MO.PEO100 | h | Peón especializado | 1.334 | 15.13 | 20.18 |
| MO.PEO001 | h | Peón | 1.334 | 14.98 | 19.98 |
| %.AUX010 | % | Medios auxiliares y resto de obra | 10 % | 2052.89 | 205.29 |
|  |  | Total |  |  | 2258.18 |

**608.078** m² Celosía tramex galvanizada 30x30 pletinas 25x3 mm (13/10/2011)
1.62 m² × 119.13 (126.28 con costes indirectos) = 204.57
Celosía metálica galvanizada tipo tramex o similar, formada por pletina de acero 25x3 mm, formando cuadrícula de 30x30 mm con uniones electrosoldadas y posterior galvanizado, incluso parteproporcional de marco de cierre y perfiles auxiliares, totalmente instalado.

| Código | Ud | Descripción | Rendimiento | Precio | Importe |
|---|---|---|---|---|---|
| MAT.TRA633 | m² | Enrejado tramex galvanizado 30x30 pletinas 25x3 mm (material; 16/12/2015) | 1 | 100 | 100.00 |
| MAQ.GRU100 | h | Camión grúa 1.500 kg. | 0.01 | 37.44 | 0.37 |
| MO.OFI001 | h | Oficial 1ª | 0.5 | 15.59 | 7.80 |
| MO.PEO001 | h | Peón | 0.5 | 14.98 | 7.49 |
| %.AUX003 | % | Medios auxiliares y resto de obra | 3 % | 115.66 | 3.47 |
|  |  | Total |  |  | 119.13 |

| Medición | Uds. | Largo | Ancho | Parcial |
|---|---|---|---|---|
| POZO SECO | 2 | 0.9 | 0.9 | 1.620 |
| Total |  |  |  | 1.62 |

**390.900** ud Instalación-Retirada equipo de hinca (25/08/2020)
1 ud × 10000 (10600 con costes indirectos) = 10600.00
Transporte y montaje de equipos de construcción de una galería en hinca de tubería de hormigón armado ø2.000 mm y retirada a la finalización de los trabajos, incluyendo instalaciones provisionales, personal y medios auxiliares, caminones de transporte y/o grúas auxiliares y sin formación de caminos de acceso.

| Código | Ud | Descripción | Rendimiento | Precio | Importe |
|---|---|---|---|---|---|
| MAT.HINCA | ud | Instalación / Retirada Equipo de hinca (material; 25/08/2020) | 1 | 10000 | 10000.00 |
|  |  | Total |  |  | 10000 |

**390.901** ud Inyección de mortero (16/09/2021)
1 ud × 700 (742 con costes indirectos) = 742.00
Inyección de mortero de cemento del trasdós de las hincas para asegurar el sellado del trasdós de la excavación con el terreno.

| Código | Ud | Descripción | Rendimiento | Precio | Importe |
|---|---|---|---|---|---|
| MAT.INY | m3 | Inyección de mortero (material; 16/09/2021) | 1 | 700 | 700.00 |
|  |  | Total |  |  | 700 |

##### 1S.03.02.02 CRUCE TF-657 (AR2 PK 2+418) (19/11/1998)
Importe: 48940.74

**301.200** m³ Demolición de hormigón armado volumen real medido
10.08 m³ × 33.78 (35.81 con costes indirectos) = 360.96

| Medición | Uds. | Largo | Ancho | Alto | Parcial |
|---|---|---|---|---|---|
| FOSO DE ATAQUE | 1 | 3 | 0.2 | 3.65 | 2.190 |
|  | 2 | 2 | 0.2 | 3.65 | 2.920 |
| FOSO DE SALIDA | 1 | 3 | 0.2 | 3.55 | 2.130 |
|  | 2 | 2 | 0.2 | 3.55 | 2.840 |
| Subtotal |  |  |  |  | 10.080 |
| Total |  |  |  |  | 10.08 |

**321.110** m³ Excavación de pantalla
13.2 m³ × 146.34 (155.12 con costes indirectos) = 2047.58

| Medición | Uds. | Largo | Ancho | Alto | Parcial |
|---|---|---|---|---|---|
| FOSO DE ATAQUE | 1 | 3 | 0.2 | 2.65 | 1.590 |
|  | 1 | 3 | 0.2 | 3.65 | 2.190 |
|  | 2 | 2 | 0.2 | 3.65 | 2.920 |
| FOSO DE SALIDA | 1 | 3 | 0.2 | 2.55 | 1.530 |
|  | 1 | 3 | 0.2 | 3.55 | 2.130 |
|  | 2 | 2 | 0.2 | 3.55 | 2.840 |
| Subtotal |  |  |  |  | 13.200 |
| Total |  |  |  |  | 13.2 |

**321.120** m³ Excavación en vaciado entre pantallas
31.2 m³ × 12.17 (12.9 con costes indirectos) = 402.48

| Medición | Uds. | Largo | Ancho | Alto | Parcial |
|---|---|---|---|---|---|
| FOSO DE ATAQUE | 1 | 3 | 2 | 2.65 | 15.900 |
| FOSO DE SALIDA | 1 | 3 | 2 | 2.55 | 15.300 |
| Subtotal |  |  |  |  | 31.200 |
| Total |  |  |  |  | 31.2 |

**332.350** m³ Relleno con material seleccionado procedente de préstamo
14.56 m³ × 12.4 (13.14 con costes indirectos) = 191.32

| Medición | Uds. | Largo | Parcial |
|---|---|---|---|
| TOTAL EXCAVACIÓN |  |  |  |
| Pantallas | 0.5 | 13.2 | 6.600 |
| Vaciado entre pantallas | 0.5 | 31.2 | 15.600 |
| A DESCONTAR |  |  |  |
| Hormigón pantallas | -0.5 | 13.2 | -6.600 |
| Hormigón pozos secos | -0.5 | 2.08 | -1.040 |
| Subtotal |  |  | 14.560 |
| Total |  |  | 14.56 |

**332.351** m³ Relleno con material seleccionado de excavación
14.56 m³ × 12.43 (13.18 con costes indirectos) = 191.90

| Medición | Uds. | Largo | Parcial |
|---|---|---|---|
| TOTAL EXCAVACIÓN |  |  |  |
| Pantallas | 0.5 | 13.2 | 6.600 |
| Vaciado entre pantallas | 0.5 | 31.2 | 15.600 |
| A DESCONTAR |  |  |  |
| Hormigón pantallas | -0.5 | 13.2 | -6.600 |
| Hormigón pozos secos | -0.5 | 2.08 | -1.040 |
| Subtotal |  |  | 14.560 |
| Total |  |  | 14.56 |

**610.320** m³ Hormigón armado HA-30/B/20/IIIa en pantallas
13.2 m³ × 101.89 (108 con costes indirectos) = 1425.60

| Medición | Uds. | Largo | Ancho | Alto | Parcial |
|---|---|---|---|---|---|
| FOSO DE ATAQUE | 1 | 3 | 0.2 | 2.65 | 1.590 |
|  | 1 | 3 | 0.2 | 3.65 | 2.190 |
|  | 2 | 2 | 0.2 | 3.65 | 2.920 |
| FOSO DE SALIDA | 1 | 3 | 0.2 | 2.55 | 1.530 |
|  | 1 | 3 | 0.2 | 3.55 | 2.130 |
|  | 2 | 2 | 0.2 | 3.55 | 2.840 |
| Subtotal |  |  |  |  | 13.200 |
| Total |  |  |  |  | 13.2 |

**610.311** m³ Hormigón armado HA-30/B/20/IIIa en muros, alzados y losas
2.08 m³ × 101.89 (108 con costes indirectos) = 224.64

| Medición | Uds. | Largo | Ancho | Alto | Parcial |
|---|---|---|---|---|---|
| POZO ATAQUE |  |  |  |  |  |
| Losa Ataque | 1 | 2 | 2 | 0.1 | 0.400 |
| Losa Salida | 1 | 2 | 2 | 0.1 | 0.400 |
| POZO SECO |  |  |  |  |  |
| Pozo seco Ataque | 4 | 1 | 0.1 | 1.65 | 0.660 |
| Pozo seco Salida | 4 | 1 | 0.1 | 1.55 | 0.620 |
| Subtotal |  |  |  |  | 2.080 |
| Total |  |  |  |  | 2.08 |

**600.100** Kg Acero corrugado B-500 SD
692 Kg × 1.41 (1.49 con costes indirectos) = 1031.08

| Medición | Uds. | Largo | Alto | Parcial |
|---|---|---|---|---|
| PANTALLAS FOSOS |  |  |  |  |
| Foso de ataque | 1 | 1.59 | 50 | 79.500 |
|  | 1 | 2.19 | 50 | 109.500 |
|  | 1 | 2.92 | 50 | 146.000 |
| Foso de salida | 1 | 1.53 | 50 | 76.500 |
|  | 1 | 2.13 | 50 | 106.500 |
|  | 1 | 2.84 | 50 | 142.000 |
| POZO SECO |  |  |  |  |
| Pozo seco Ataque | 1 | 0.66 | 25 | 16.500 |
| Pozo seco Salida | 1 | 0.62 | 25 | 15.500 |
| Subtotal |  |  |  | 692.000 |
| Total |  |  |  | 692 |

**616.110** m² Encofrado plano en muros y alzados
25.6 m² × 14.77 (15.66 con costes indirectos) = 400.90

| Medición | Uds. | Largo | Alto | Parcial |
|---|---|---|---|---|
| POZO SECO |  |  |  |  |
| Pozo seco Ataque | 8 | 1 | 1.65 | 13.200 |
| Pozo seco Salida | 8 | 1 | 1.55 | 12.400 |
| Subtotal |  |  |  | 25.600 |
| Total |  |  |  | 25.6 |

**390.001** m Perforación horizontal hinca tubo acero ø500-1200 mm
13 m × 2258.18 (2393.67 con costes indirectos) = 31117.71

**608.078** m² Celosía tramex galvanizada 30x30 pletinas 25x3 mm
1.62 m² × 119.13 (126.28 con costes indirectos) = 204.57

| Medición | Uds. | Largo | Ancho | Parcial |
|---|---|---|---|---|
| POZO SECO | 2 | 0.9 | 0.9 | 1.620 |
| Total |  |  |  | 1.62 |

**390.900** ud Instalación-Retirada equipo de hinca
1 ud × 10000 (10600 con costes indirectos) = 10600.00

**390.901** ud Inyección de mortero
1 ud × 700 (742 con costes indirectos) = 742.00

##### 1S.03.02.03 CRUCE TF-66 (AR2 PK 5+444) (19/11/1998)
Importe: 48765.98

**301.200** m³ Demolición de hormigón armado volumen real medido
8.96 m³ × 33.78 (35.81 con costes indirectos) = 320.86

| Medición | Uds. | Largo | Ancho | Alto | Parcial |
|---|---|---|---|---|---|
| FOSO DE ATAQUE | 1 | 3 | 0.2 | 3.2 | 1.920 |
|  | 2 | 2 | 0.2 | 3.2 | 2.560 |
| FOSO DE SALIDA | 1 | 3 | 0.2 | 3.2 | 1.920 |
|  | 2 | 2 | 0.2 | 3.2 | 2.560 |
| Subtotal |  |  |  |  | 8.960 |
| Total |  |  |  |  | 8.96 |

**321.110** m³ Excavación de pantalla
15.6 m³ × 146.34 (155.12 con costes indirectos) = 2419.87

| Medición | Uds. | Largo | Ancho | Alto | Parcial |
|---|---|---|---|---|---|
| FOSO DE ATAQUE | 1 | 3 | 0.2 | 3.2 | 1.920 |
|  | 1 | 3 | 0.2 | 4.2 | 2.520 |
|  | 2 | 2 | 0.2 | 4.2 | 3.360 |
| FOSO DE SALIDA | 1 | 3 | 0.2 | 3.2 | 1.920 |
|  | 1 | 3 | 0.2 | 4.2 | 2.520 |
|  | 2 | 2 | 0.2 | 4.2 | 3.360 |
| Subtotal |  |  |  |  | 15.600 |
| Total |  |  |  |  | 15.6 |

**321.120** m³ Excavación en vaciado entre pantallas
26.4 m³ × 12.17 (12.9 con costes indirectos) = 340.56

| Medición | Uds. | Largo | Ancho | Alto | Parcial |
|---|---|---|---|---|---|
| FOSO DE ATAQUE | 1 | 3 | 2 | 2.2 | 13.200 |
| FOSO DE SALIDA | 1 | 3 | 2 | 2.2 | 13.200 |
| Subtotal |  |  |  |  | 26.400 |
| Total |  |  |  |  | 26.4 |

**332.350** m³ Relleno con material seleccionado procedente de préstamo
14.32 m³ × 12.4 (13.14 con costes indirectos) = 188.16

| Medición | Uds. | Largo | Parcial |
|---|---|---|---|
| TOTAL EXCAVACIÓN |  |  |  |
| Pantallas | 0.5 | 15.6 | 7.800 |
| Vaciado entre pantallas | 0.5 | 26.4 | 13.200 |
| A DESCONTAR |  |  |  |
| Hormigón pantallas | -0.5 | 11.6 | -5.800 |
| Hormigón pozos secos | -0.5 | 1.76 | -0.880 |
| Subtotal |  |  | 14.320 |
| Total |  |  | 14.32 |

**332.351** m³ Relleno con material seleccionado de excavación
14.32 m³ × 12.43 (13.18 con costes indirectos) = 188.74

| Medición | Uds. | Largo | Parcial |
|---|---|---|---|
| TOTAL EXCAVACIÓN |  |  |  |
| Pantallas | 0.5 | 15.6 | 7.800 |
| Vaciado entre pantallas | 0.5 | 26.4 | 13.200 |
| A DESCONTAR |  |  |  |
| Hormigón pantallas | -0.5 | 11.6 | -5.800 |
| Hormigón pozos secos | -0.5 | 1.76 | -0.880 |
| Subtotal |  |  | 14.320 |
| Total |  |  | 14.32 |

**610.320** m³ Hormigón armado HA-30/B/20/IIIa en pantallas
11.6 m³ × 101.89 (108 con costes indirectos) = 1252.80

| Medición | Uds. | Largo | Ancho | Alto | Parcial |
|---|---|---|---|---|---|
| FOSO DE ATAQUE | 1 | 3 | 0.2 | 2.2 | 1.320 |
|  | 1 | 3 | 0.2 | 3.2 | 1.920 |
|  | 2 | 2 | 0.2 | 3.2 | 2.560 |
| FOSO DE SALIDA | 1 | 3 | 0.2 | 2.2 | 1.320 |
|  | 1 | 3 | 0.2 | 3.2 | 1.920 |
|  | 2 | 2 | 0.2 | 3.2 | 2.560 |
| Subtotal |  |  |  |  | 11.600 |
| Total |  |  |  |  | 11.6 |

**610.311** m³ Hormigón armado HA-30/B/20/IIIa en muros, alzados y losas
1.76 m³ × 101.89 (108 con costes indirectos) = 190.08

| Medición | Uds. | Largo | Ancho | Alto | Parcial |
|---|---|---|---|---|---|
| POZO ATAQUE |  |  |  |  |  |
| Losa Ataque | 1 | 2 | 2 | 0.1 | 0.400 |
| Losa Salida | 1 | 2 | 2 | 0.1 | 0.400 |
| POZO SECO |  |  |  |  |  |
| Pozo seco Ataque | 4 | 1 | 0.1 | 1.2 | 0.480 |
| Pozo seco Salida | 4 | 1 | 0.1 | 1.2 | 0.480 |
| Subtotal |  |  |  |  | 1.760 |
| Total |  |  |  |  | 1.76 |

**600.100** Kg Acero corrugado B-500 SD
604 Kg × 1.41 (1.49 con costes indirectos) = 899.96

| Medición | Uds. | Largo | Alto | Parcial |
|---|---|---|---|---|
| PANTALLAS FOSOS |  |  |  |  |
| Foso de ataque | 1 | 1.32 | 50 | 66.000 |
|  | 1 | 1.92 | 50 | 96.000 |
|  | 1 | 2.56 | 50 | 128.000 |
| Foso de salida | 1 | 1.32 | 50 | 66.000 |
|  | 1 | 1.92 | 50 | 96.000 |
|  | 1 | 2.56 | 50 | 128.000 |
| POZO SECO |  |  |  |  |
| Pozo seco Ataque | 1 | 0.48 | 25 | 12.000 |
| Pozo seco Salida | 1 | 0.48 | 25 | 12.000 |
| Subtotal |  |  |  | 604.000 |
| Total |  |  |  | 604 |

**616.110** m² Encofrado plano en muros y alzados
19.2 m² × 14.77 (15.66 con costes indirectos) = 300.67

| Medición | Uds. | Largo | Alto | Parcial |
|---|---|---|---|---|
| POZO SECO |  |  |  |  |
| Pozo seco Ataque | 8 | 1 | 1.2 | 9.600 |
| Pozo seco Salida | 8 | 1 | 1.2 | 9.600 |
| Subtotal |  |  |  | 19.200 |
| Total |  |  |  | 19.2 |

**390.001** m Perforación horizontal hinca tubo acero ø500-1200 mm
13 m × 2258.18 (2393.67 con costes indirectos) = 31117.71

**608.078** m² Celosía tramex galvanizada 30x30 pletinas 25x3 mm
1.62 m² × 119.13 (126.28 con costes indirectos) = 204.57

| Medición | Uds. | Largo | Ancho | Parcial |
|---|---|---|---|---|
| POZO SECO | 2 | 0.9 | 0.9 | 1.620 |
| Total |  |  |  | 1.62 |

**390.900** ud Instalación-Retirada equipo de hinca
1 ud × 10000 (10600 con costes indirectos) = 10600.00

**390.901** ud Inyección de mortero
1 ud × 700 (742 con costes indirectos) = 742.00

##### 1S.03.02.04 CRUCE TF-657 (AR6 PK 1+340) (19/11/1998)
Importe: 42236.67

**301.200** m³ Demolición de hormigón armado volumen real medido
10.71 m³ × 33.78 (35.81 con costes indirectos) = 383.53

| Medición | Uds. | Largo | Ancho | Alto | Parcial |
|---|---|---|---|---|---|
| FOSO DE ATAQUE | 1 | 3 | 0.2 | 3.9 | 2.340 |
|  | 2 | 2 | 0.2 | 3.9 | 3.120 |
| FOSO DE SALIDA | 1 | 3 | 0.2 | 3.75 | 2.250 |
|  | 2 | 2 | 0.2 | 3.75 | 3.000 |
| Subtotal |  |  |  |  | 10.710 |
| Total |  |  |  |  | 10.71 |

**321.110** m³ Excavación de pantalla
14.1 m³ × 146.34 (155.12 con costes indirectos) = 2187.19

| Medición | Uds. | Largo | Ancho | Alto | Parcial |
|---|---|---|---|---|---|
| FOSO DE ATAQUE | 1 | 3 | 0.2 | 2.9 | 1.740 |
|  | 1 | 3 | 0.2 | 3.9 | 2.340 |
|  | 2 | 2 | 0.2 | 3.9 | 3.120 |
| FOSO DE SALIDA | 1 | 3 | 0.2 | 2.75 | 1.650 |
|  | 1 | 3 | 0.2 | 3.75 | 2.250 |
|  | 2 | 2 | 0.2 | 3.75 | 3.000 |
| Subtotal |  |  |  |  | 14.100 |
| Total |  |  |  |  | 14.1 |

**321.120** m³ Excavación en vaciado entre pantallas
33.9 m³ × 12.17 (12.9 con costes indirectos) = 437.31

| Medición | Uds. | Largo | Ancho | Alto | Parcial |
|---|---|---|---|---|---|
| FOSO DE ATAQUE | 1 | 3 | 2 | 2.9 | 17.400 |
| FOSO DE SALIDA | 1 | 3 | 2 | 2.75 | 16.500 |
| Subtotal |  |  |  |  | 33.900 |
| Total |  |  |  |  | 33.9 |

**332.350** m³ Relleno con material seleccionado procedente de préstamo
15.82 m³ × 12.4 (13.14 con costes indirectos) = 207.87

| Medición | Uds. | Largo | Parcial |
|---|---|---|---|
| TOTAL EXCAVACIÓN |  |  |  |
| Pantallas | 0.5 | 14.1 | 7.050 |
| Vaciado entre pantallas | 0.5 | 33.9 | 16.950 |
| A DESCONTAR |  |  |  |
| Hormigón pantallas | -0.5 | 14.1 | -7.050 |
| Hormigón pozos secos | -0.5 | 2.26 | -1.130 |
| Subtotal |  |  | 15.820 |
| Total |  |  | 15.82 |

**332.351** m³ Relleno con material seleccionado de excavación
15.82 m³ × 12.43 (13.18 con costes indirectos) = 208.51

| Medición | Uds. | Largo | Parcial |
|---|---|---|---|
| TOTAL EXCAVACIÓN |  |  |  |
| Pantallas | 0.5 | 14.1 | 7.050 |
| Vaciado entre pantallas | 0.5 | 33.9 | 16.950 |
| A DESCONTAR |  |  |  |
| Hormigón pantallas | -0.5 | 14.1 | -7.050 |
| Hormigón pozos secos | -0.5 | 2.26 | -1.130 |
| Subtotal |  |  | 15.820 |
| Total |  |  | 15.82 |

**610.320** m³ Hormigón armado HA-30/B/20/IIIa en pantallas
14.1 m³ × 101.89 (108 con costes indirectos) = 1522.80

| Medición | Uds. | Largo | Ancho | Alto | Parcial |
|---|---|---|---|---|---|
| FOSO DE ATAQUE | 1 | 3 | 0.2 | 2.9 | 1.740 |
|  | 1 | 3 | 0.2 | 3.9 | 2.340 |
|  | 2 | 2 | 0.2 | 3.9 | 3.120 |
| FOSO DE SALIDA | 1 | 3 | 0.2 | 2.75 | 1.650 |
|  | 1 | 3 | 0.2 | 3.75 | 2.250 |
|  | 2 | 2 | 0.2 | 3.75 | 3.000 |
| Subtotal |  |  |  |  | 14.100 |
| Total |  |  |  |  | 14.1 |

**610.311** m³ Hormigón armado HA-30/B/20/IIIa en muros, alzados y losas
2.26 m³ × 101.89 (108 con costes indirectos) = 244.08

| Medición | Uds. | Largo | Ancho | Alto | Parcial |
|---|---|---|---|---|---|
| POZO ATAQUE |  |  |  |  |  |
| Losa Ataque | 1 | 2 | 2 | 0.1 | 0.400 |
| Losa Salida | 1 | 2 | 2 | 0.1 | 0.400 |
| POZO SECO |  |  |  |  |  |
| Pozo seco Ataque | 4 | 1 | 0.1 | 1.9 | 0.760 |
| Pozo seco Salida | 4 | 1 | 0.1 | 1.75 | 0.700 |
| Subtotal |  |  |  |  | 2.260 |
| Total |  |  |  |  | 2.26 |

**600.100** Kg Acero corrugado B-500 SD
741.5 Kg × 1.41 (1.49 con costes indirectos) = 1104.84

| Medición | Uds. | Largo | Alto | Parcial |
|---|---|---|---|---|
| PANTALLAS FOSOS |  |  |  |  |
| Foso de ataque | 1 | 1.74 | 50 | 87.000 |
|  | 1 | 2.34 | 50 | 117.000 |
|  | 1 | 3.12 | 50 | 156.000 |
| Foso de salida | 1 | 1.65 | 50 | 82.500 |
|  | 1 | 2.25 | 50 | 112.500 |
|  | 1 | 3 | 50 | 150.000 |
| POZO SECO |  |  |  |  |
| Pozo seco Ataque | 1 | 0.76 | 25 | 19.000 |
| Pozo seco Salida | 1 | 0.7 | 25 | 17.500 |
| Subtotal |  |  |  | 741.500 |
| Total |  |  |  | 741.5 |

**616.110** m² Encofrado plano en muros y alzados
29.2 m² × 14.77 (15.66 con costes indirectos) = 457.27

| Medición | Uds. | Largo | Alto | Parcial |
|---|---|---|---|---|
| POZO SECO |  |  |  |  |
| Pozo seco Ataque | 8 | 1 | 1.9 | 15.200 |
| Pozo seco Salida | 8 | 1 | 1.75 | 14.000 |
| Subtotal |  |  |  | 29.200 |
| Total |  |  |  | 29.2 |

**390.001** m Perforación horizontal hinca tubo acero ø500-1200 mm
10 m × 2258.18 (2393.67 con costes indirectos) = 23936.70

**608.078** m² Celosía tramex galvanizada 30x30 pletinas 25x3 mm
1.62 m² × 119.13 (126.28 con costes indirectos) = 204.57

| Medición | Uds. | Largo | Ancho | Parcial |
|---|---|---|---|---|
| POZO SECO | 2 | 0.9 | 0.9 | 1.620 |
| Total |  |  |  | 1.62 |

**390.900** ud Instalación-Retirada equipo de hinca
1 ud × 10000 (10600 con costes indirectos) = 10600.00

**390.901** ud Inyección de mortero
1 ud × 700 (742 con costes indirectos) = 742.00

##### 1S.03.02.05 CRUCE TF-66 (AR17 PK 0+693) (19/11/1998)
Importe: 41658.98

**301.200** m³ Demolición de hormigón armado volumen real medido
10.36 m³ × 33.78 (35.81 con costes indirectos) = 370.99

| Medición | Uds. | Largo | Ancho | Alto | Parcial |
|---|---|---|---|---|---|
| FOSO DE ATAQUE | 1 | 3 | 0.2 | 3.9 | 2.340 |
|  | 2 | 2 | 0.2 | 3.9 | 3.120 |
| FOSO DE SALIDA | 1 | 3 | 0.2 | 3.5 | 2.100 |
|  | 2 | 2 | 0.2 | 3.5 | 2.800 |
| Subtotal |  |  |  |  | 10.360 |
| Total |  |  |  |  | 10.36 |

**321.110** m³ Excavación de pantalla
13.6 m³ × 146.34 (155.12 con costes indirectos) = 2109.63

| Medición | Uds. | Largo | Ancho | Alto | Parcial |
|---|---|---|---|---|---|
| FOSO DE ATAQUE | 1 | 3 | 0.2 | 2.9 | 1.740 |
|  | 1 | 3 | 0.2 | 3.9 | 2.340 |
|  | 2 | 2 | 0.2 | 3.9 | 3.120 |
| FOSO DE SALIDA | 1 | 3 | 0.2 | 2.5 | 1.500 |
|  | 1 | 3 | 0.2 | 3.5 | 2.100 |
|  | 2 | 2 | 0.2 | 3.5 | 2.800 |
| Subtotal |  |  |  |  | 13.600 |
| Total |  |  |  |  | 13.6 |

**321.120** m³ Excavación en vaciado entre pantallas
20.4 m³ × 12.17 (12.9 con costes indirectos) = 263.16

| Medición | Uds. | Largo | Ancho | Alto | Parcial |
|---|---|---|---|---|---|
| FOSO DE ATAQUE | 1 | 3 | 2 | 1.9 | 11.400 |
| FOSO DE SALIDA | 1 | 3 | 2 | 1.5 | 9.000 |
| Subtotal |  |  |  |  | 20.400 |
| Total |  |  |  |  | 20.4 |

**332.350** m³ Relleno con material seleccionado procedente de préstamo
9.12 m³ × 12.4 (13.14 con costes indirectos) = 119.84

| Medición | Uds. | Largo | Parcial |
|---|---|---|---|
| TOTAL EXCAVACIÓN |  |  |  |
| Pantallas | 0.5 | 13.6 | 6.800 |
| Vaciado entre pantallas | 0.5 | 20.4 | 10.200 |
| A DESCONTAR |  |  |  |
| Hormigón pantallas | -0.5 | 13.6 | -6.800 |
| Hormigón pozos secos | -0.5 | 2.16 | -1.080 |
| Subtotal |  |  | 9.120 |
| Total |  |  | 9.12 |

**332.351** m³ Relleno con material seleccionado de excavación
9.12 m³ × 12.43 (13.18 con costes indirectos) = 120.20

| Medición | Uds. | Largo | Parcial |
|---|---|---|---|
| TOTAL EXCAVACIÓN |  |  |  |
| Pantallas | 0.5 | 13.6 | 6.800 |
| Vaciado entre pantallas | 0.5 | 20.4 | 10.200 |
| A DESCONTAR |  |  |  |
| Hormigón pantallas | -0.5 | 13.6 | -6.800 |
| Hormigón pozos secos | -0.5 | 2.16 | -1.080 |
| Subtotal |  |  | 9.120 |
| Total |  |  | 9.12 |

**610.320** m³ Hormigón armado HA-30/B/20/IIIa en pantallas
13.6 m³ × 101.89 (108 con costes indirectos) = 1468.80

| Medición | Uds. | Largo | Ancho | Alto | Parcial |
|---|---|---|---|---|---|
| FOSO DE ATAQUE | 1 | 3 | 0.2 | 2.9 | 1.740 |
|  | 1 | 3 | 0.2 | 3.9 | 2.340 |
|  | 2 | 2 | 0.2 | 3.9 | 3.120 |
| FOSO DE SALIDA | 1 | 3 | 0.2 | 2.5 | 1.500 |
|  | 1 | 3 | 0.2 | 3.5 | 2.100 |
|  | 2 | 2 | 0.2 | 3.5 | 2.800 |
| Subtotal |  |  |  |  | 13.600 |
| Total |  |  |  |  | 13.6 |

**610.311** m³ Hormigón armado HA-30/B/20/IIIa en muros, alzados y losas
2.16 m³ × 101.89 (108 con costes indirectos) = 233.28

| Medición | Uds. | Largo | Ancho | Alto | Parcial |
|---|---|---|---|---|---|
| POZO ATAQUE |  |  |  |  |  |
| Losa Ataque | 1 | 2 | 2 | 0.1 | 0.400 |
| Losa Salida | 1 | 2 | 2 | 0.1 | 0.400 |
| POZO SECO |  |  |  |  |  |
| Pozo seco Ataque | 4 | 1 | 0.1 | 1.9 | 0.760 |
| Pozo seco Salida | 4 | 1 | 0.1 | 1.5 | 0.600 |
| Subtotal |  |  |  |  | 2.160 |
| Total |  |  |  |  | 2.16 |

**600.100** Kg Acero corrugado B-500 SD
714 Kg × 1.41 (1.49 con costes indirectos) = 1063.86

| Medición | Uds. | Largo | Alto | Parcial |
|---|---|---|---|---|
| PANTALLAS FOSOS |  |  |  |  |
| Foso de ataque | 1 | 1.74 | 50 | 87.000 |
|  | 1 | 2.34 | 50 | 117.000 |
|  | 1 | 3.12 | 50 | 156.000 |
| Foso de salida | 1 | 1.5 | 50 | 75.000 |
|  | 1 | 2.1 | 50 | 105.000 |
|  | 1 | 2.8 | 50 | 140.000 |
| POZO SECO |  |  |  |  |
| Pozo seco Ataque | 1 | 0.76 | 25 | 19.000 |
| Pozo seco Salida | 1 | 0.6 | 25 | 15.000 |
| Subtotal |  |  |  | 714.000 |
| Total |  |  |  | 714 |

**616.110** m² Encofrado plano en muros y alzados
27.2 m² × 14.77 (15.66 con costes indirectos) = 425.95

| Medición | Uds. | Largo | Alto | Parcial |
|---|---|---|---|---|
| POZO SECO |  |  |  |  |
| Pozo seco Ataque | 8 | 1 | 1.9 | 15.200 |
| Pozo seco Salida | 8 | 1 | 1.5 | 12.000 |
| Subtotal |  |  |  | 27.200 |
| Total |  |  |  | 27.2 |

**390.001** m Perforación horizontal hinca tubo acero ø500-1200 mm
10 m × 2258.18 (2393.67 con costes indirectos) = 23936.70

**608.078** m² Celosía tramex galvanizada 30x30 pletinas 25x3 mm
1.62 m² × 119.13 (126.28 con costes indirectos) = 204.57

| Medición | Uds. | Largo | Ancho | Parcial |
|---|---|---|---|---|
| POZO SECO | 2 | 0.9 | 0.9 | 1.620 |
| Total |  |  |  | 1.62 |

**390.900** ud Instalación-Retirada equipo de hinca
1 ud × 10000 (10600 con costes indirectos) = 10600.00

**390.901** ud Inyección de mortero
1 ud × 700 (742 con costes indirectos) = 742.00

### 1C04 EBARES (19/11/1998)
Importe: 1167346.87

#### 1S.04.01 EBAR MALPASO (19/11/1998)
Importe: 1167346.87

##### 1S.04.01.01 DEMOLICIONES Y MOVIMIENTO DE TIERRAS (19/11/1998)
Importe: 30035.22

**321.000** m³ Excavacion tierra vegetal (19/11/1998)
345 m³ × 4.86 (5.15 con costes indirectos) = 1776.75
Excavación de la tierra vegetal de la explanación, por medios mecánicos, incluso traslado de productos a lugar de empleo y/o retirada a vertedero (incluye canon).

| Código | Ud | Descripción | Rendimiento | Precio | Importe |
|---|---|---|---|---|---|
| MAQ.TRAC140 | h | Tractor s/cadenas 140 CV. (maquinaria; 19/11/1998) | 0.04 | 66.36 | 2.65 |
| MO04MQ04 | h | Maquinista | 0.04 | 15.59 | 0.62 |
| MAQ.CAM015 | h | Camión basculante 15 Tm. | 0.02 | 33.9 | 0.68 |
| MO.ESP001 | h | Conductor camión más de 7.500 Kg | 0.02 | 15.75 | 0.32 |
| MO.PEO001 | h | Peón | 0.03 | 14.98 | 0.45 |
| %.AUX003 | % | Medios auxiliares y resto de obra | 3 % | 4.72 | 0.14 |
|  |  | Total |  |  | 4.86 |

| Medición | Uds. | Largo | Alto | Parcial |
|---|---|---|---|---|
| PARCELA | 1 | 1150 | 0.3 | 345.000 |
| Total |  |  |  | 345 |

**321.150** m³ Excavación en explanación por medios mecánicos cualquier clase d (19/11/1998)
3159.37 m³ × 6.29 (6.67 con costes indirectos) = 21073.00
Excavación en explanación por medios mecanicos en cualquier clase de terreno, incluso roca. Incluye refino de fondo de excavación, agotamiento, transporte de materiales para utilización dentro de la obra y/o retirada a vertedero incluyendo canón.

| Código | Ud | Descripción | Rendimiento | Precio | Importe |
|---|---|---|---|---|---|
| MAQ.TRAC140 | h | Tractor s/cadenas 140 CV. | 0.04 | 66.36 | 2.65 |
| MAQ.PAL001 | h | Pala cargadora | 0.035 | 29.79 | 1.04 |
| MAQ.CAM020 | h | Camión de 20 tn | 0.03 | 34.77 | 1.04 |
| MO.PEO001 | h | Peón | 0.104 | 14.98 | 1.56 |
|  |  | Total |  |  | 6.29 |

| Medición | Uds. | Parcial |
|---|---|---|
| PARCELA |  |  |
| 0+000.00 - 0+002.50 | 81.2875 | 81.288 |
| 0+002.50 - 0+011.50 | 849.87 | 849.870 |
| 0+011.50 - 0+020.00 | 1031.6875 | 1031.688 |
| 0+020.00 - 0+034.00 | 1151.01 | 1151.010 |
| 0+034.00 - 0+036.00 | 45.51 | 45.510 |
| Subtotal |  | 3159.366 |
| Total |  | 3159.37 |

**332.351** m³ Relleno con material seleccionado de excavación
545.18 m³ × 12.43 (13.18 con costes indirectos) = 7185.47

| Medición | Uds. | Parcial |
|---|---|---|
| PARCELA |  |  |
| 0+000.00 - 0+002.50 | 13.4125 | 13.413 |
| 0+002.50 - 0+011.50 | 156.69 | 156.690 |
| 0+011.50 - 0+020.00 | 204.765 | 204.765 |
| 0+020.00 - 0+034.00 | 170.1 | 170.100 |
| 0+034.00 - 0+036.00 | 0.21 | 0.210 |
| Subtotal |  | 545.178 |
| Total |  | 545.18 |

##### 1S.04.01.02 CIMENTACIÓN Y ESTRUCTURA (08/06/2000)
Importe: 179018.11

###### 104010201 CIMENTACIÓN (08/06/2000)
Importe: 9216.55

**610.015** m³ Hormigón de limpieza HL-150/B/20
18.75 m³ × 70 (74.2 con costes indirectos) = 1391.25

| Medición | Uds. | Largo | Ancho | Alto | Parcial |
|---|---|---|---|---|---|
| PARSHALL | 1 | 3.45 | 2.1 | 0.1 | 0.725 |
| ANTIARIETE | 1 | 2.4 | 1.9 | 0.1 | 0.456 |
| EDIFICIO | 1 | 17.4 | 10.1 | 0.1 | 17.574 |
| Subtotal |  |  |  |  | 18.755 |
| Total |  |  |  |  | 18.75 |

**610.301** m³ Hormigón armado HA-30/B/20/IV+Qb en soleras y cimentaciones
68.42 m³ × 99.24 (105.19 con costes indirectos) = 7197.10

| Medición | Uds. | Largo | Ancho | Alto | Parcial |
|---|---|---|---|---|---|
| PARSHALL | 1 | 3.05 | 1.7 | 0.3 | 1.556 |
| ANTIARIETE | 1 | 2 | 1.5 | 0.3 | 0.900 |
| EDIFICIO | 1 | 17 | 9.7 | 0.4 | 65.960 |
| Subtotal |  |  |  |  | 68.416 |
| Total |  |  |  |  | 68.42 |

**600.100** Kg Acero corrugado B-500 SD
205.83 Kg × 1.41 (1.49 con costes indirectos) = 306.69

| Medición | Uds. | Largo | Parcial |
|---|---|---|---|
| PARSHALL |  |  |  |
| Armadura losa | 47.941960530842 |  | 47.942 |
|  | 46.876583630156 |  | 46.877 |
| Arranque muros | 13.84989970891 |  | 13.850 |
|  | 32.316432654123 |  | 32.316 |
| ANTIARIETE |  |  |  |
| Armadura losa | 26.634422517134 |  | 26.634 |
|  | 28.410050684943 |  | 28.410 |
| Despuntes y recortes | 0.05 | 196.03 | 9.802 |
| Subtotal |  |  | 205.831 |
| Total |  |  | 205.83 |

**616.100** m² Encofrado plano en soleras y cimentaciones
26.31 m² × 11.53 (12.22 con costes indirectos) = 321.51

| Medición | Uds. | Largo | Alto | Parcial |
|---|---|---|---|---|
| PARSHALL | 2 | 3.05 | 0.3 | 1.830 |
|  | 2 | 1.7 | 0.3 | 1.020 |
| ANTIARIETE | 2 | 2 | 0.3 | 1.200 |
|  | 2 | 1.5 | 0.3 | 0.900 |
| EDIFICIO | 2 | 17 | 0.4 | 13.600 |
|  | 2 | 9.7 | 0.4 | 7.760 |
| Subtotal |  |  |  | 26.310 |
| Total |  |  |  | 26.31 |

###### 104010202 ESTRUCTURA (08/06/2000)
Importe: 131593.31

**610.302** m³ Hormigón armado HA-30/B/20/IV+Qb en muros y alzados
225.87 m³ × 113.67 (120.49 con costes indirectos) = 27215.08

| Medición | Uds. | Largo | Ancho | Alto | Parcial |
|---|---|---|---|---|---|
| PARSHALL | 2 | 2.75 | 0.25 | 3.21 | 4.414 |
|  | 2 | 1.2 | 0.25 | 3.21 | 1.926 |
| EDIFICIO |  |  |  |  |  |
| Muros |  |  |  |  |  |
| Perimetrales | 2 | 16.4 | 0.4 | 5.97 | 78.326 |
|  | 1 | 8.3 | 0.4 | 5.97 | 19.820 |
|  | 1 | 1 | 0.4 | 2.82 | 1.128 |
|  | 1 | 7.3 | 0.4 | 5.97 | 17.432 |
|  | 1 | 3.6 | 0.3 | 2.82 | 3.046 |
| Interiores | 1 | 8.3 | 0.4 | 5.97 | 19.820 |
|  | 1 | 4.9 | 0.3 | 5.97 | 8.776 |
|  | 1 | 1.5 | 0.3 | 5.97 | 2.687 |
|  | 2 | 3.1 | 0.3 | 3.05 | 5.673 |
|  | 1 | 9.4 | 0.3 | 5.97 | 16.835 |
|  | 1 | 6.4 | 0.3 | 5.97 | 11.462 |
|  | 1 | 1.6 | 0.3 | 2.92 | 1.402 |
|  | 1 | 1.4 | 0.3 | 5.97 | 2.507 |
|  | 1 | 3.25 | 0.6 | 2.7 | 5.265 |
| Pilares |  |  |  |  |  |
| Pilares P1 a P8 | 8 | 0.4 | 0.4 | 4.4 | 5.632 |
| Pilar P9 | 1 | 0.4 | 0.4 | 5.32 | 0.851 |
| Vigas Nivel +201.85 |  |  |  |  |  |
| Pórtico 1 | 1 | 6.6 | 0.4 | 0.4 | 1.056 |
| Pórtico 2 | 1 | 6.6 | 0.3 | 0.3 | 0.594 |
| Pórtico 3 | 1 | 1.7 | 0.3 | 0.3 | 0.153 |
| Vigas Nivel +206.25 |  |  |  |  |  |
| Pórticos 1, 2 | 2 | 16.4 | 0.4 | 0.5 | 6.560 |
| Pórticos 3, 6 | 2 | 9.1 | 0.4 | 0.4 | 2.912 |
| Pórticos 4, 5 | 2 | 9.1 | 0.4 | 0.5 | 3.640 |
| Cierre forjados alveoplacas |  |  |  |  |  |
| Nivel +206.25 | 2 | 9.1 | 0.3 | 0.3 | 1.638 |
|  | 4 | 3 | 0.2 | 0.3 | 0.720 |
|  | 2 | 2.3 | 0.3 | 0.3 | 0.414 |
| Pretil claraboya cubierta | 2 | 5 | 0.2 | 0.4 | 0.800 |
|  | 2 | 2.3 | 0.2 | 0.4 | 0.368 |
| Subtotal |  |  |  |  | 225.857 |
| Total |  |  |  |  | 225.87 |

**610.303** m³ Hormigón armado HA-30/B/20/IV+Qb en forjados y losas
5.31 m³ × 117.99 (125.07 con costes indirectos) = 664.12

| Medición | Uds. | Largo | Ancho | Alto | Parcial |
|---|---|---|---|---|---|
| EDIFICIO |  |  |  |  |  |
| Losas intermedias | 1 | 1 | 1.4 | 0.3 | 0.420 |
|  | 1 | 5.41 |  | 0.3 | 1.623 |
|  | 1 | 3.4 | 0.75 | 0.3 | 0.765 |
| Escalera | 1 | 1.01 |  | 1 | 1.010 |
|  | 1 | 1.49 |  | 1 | 1.490 |
| Subtotal |  |  |  |  | 5.308 |
| Total |  |  |  |  | 5.31 |

**610.600** m² Forjado alveoplaca 25+5 cm carga 1.000 Kg/m² HA-30/B/20/IV+Qb (08/06/2000)
119.86 m² × 177.52 (188.17 con costes indirectos) = 22554.06
Forjado constituido por placa alveolar de canto 25+5 cm, para luces de hasta 10 m y carga total de 1.000 Kg/m², incluso relleno de juntas y hormigonado de capa de compresión con hormigón HA-30/B/20/IV+Qb, colocación de conectores con acero corrugado B-500 SD, malla de reparto, separadores, vertido, vibrado, curado del hormigón y montaje con grúa. Según EHE-08 y CTE DB SE.

| Código | Ud | Descripción | Rendimiento | Precio | Importe |
|---|---|---|---|---|---|
| MAT.HA030 | m³ | Hormigón para armar HA-30/B/20/IV + Qb de central | 0.05 | 85.6 | 4.28 |
| MAT.ALV025 | m² | Placa alveolar canto 25 cm luz 9 - 10 m carga 1.000 Kg/mm² (material; 25/08/2020) | 1 | 68.2 | 68.20 |
| MAT.ACE500 | kg | Acero corrugado B-500 SD | 0.8 | 0.9 | 0.72 |
| MAQ.GRU300 | h | Grúa autopropulsada brazo telescópico gran capacidad (maquinaria; 07/03/2021) | 0.25 | 350 | 87.50 |
| MAQ.BOM100 | h | Camión bomba hormigón puesta en obra, i. p.p. desplazamiento | 0.01 | 95 | 0.95 |
| MO.OFI001 | h | Oficial 1ª | 0.35 | 15.59 | 5.46 |
| MO.PEO001 | h | Peón | 0.35 | 14.98 | 5.24 |
| %.AUX003 | % | Medios auxiliares y resto de obra | 3 % | 172.35 | 5.17 |
|  |  | Total |  |  | 177.52 |

| Medición | Uds. | Largo | Ancho | Parcial |
|---|---|---|---|---|
| FORJADO NIVEL +206.25 | 1 | 4.6 | 8.5 | 39.100 |
|  | 2 | 4.8 | 3.1 | 29.760 |
|  | 1 | 6 | 8.5 | 51.000 |
| Subtotal |  |  |  | 119.860 |
| Total |  |  |  | 119.86 |

**610.601** m2 Forjado alveoplaca 20+5 cm carga 1.000 Kg/m² HA-30/B/20/IV+Qb (08/06/2000)
87.91 m2 × 171.51 (181.8 con costes indirectos) = 15982.04
Forjado constituido por placa alveolar de canto 20+5 cm, para luces de hasta 10 m y carga total de 1.000 Kg/m², incluso relleno de juntas y hormigonado de capa de compresión con hormigón HA-30/B/20/IV+Qb, colocación de conectores con acero corrugado B-500 SD, malla de reparto, separadores, vertido, vibrado, curado del hormigón y montaje con grúa. Según EHE-08 y CTE DB SE.

| Código | Ud | Descripción | Rendimiento | Precio | Importe |
|---|---|---|---|---|---|
| MAT.HA030 | m³ | Hormigón para armar HA-30/B/20/IV + Qb de central | 0.05 | 85.6 | 4.28 |
| MAT.ALV020 | m² | Placa alveolar canto 20 cm luz 9 - 10 m carga 1.000 Kg/mm² (material; 25/08/2020) | 1 | 62.36 | 62.36 |
| MAT.ACE500 | kg | Acero corrugado B-500 SD | 0.8 | 0.9 | 0.72 |
| MAQ.GRU300 | h | Grúa autopropulsada brazo telescópico gran capacidad | 0.25 | 350 | 87.50 |
| MAQ.BOM100 | h | Camión bomba hormigón puesta en obra, i. p.p. desplazamiento | 0.01 | 95 | 0.95 |
| MO.OFI001 | h | Oficial 1ª | 0.35 | 15.59 | 5.46 |
| MO.PEO001 | h | Peón | 0.35 | 14.98 | 5.24 |
| %.AUX003 | % | Medios auxiliares y resto de obra | 3 % | 166.51 | 5.00 |
|  |  | Total |  |  | 171.51 |

| Medición | Uds. | Largo | Ancho | Parcial |
|---|---|---|---|---|
| FORJADO NIVEL +201.85 | 1 | 6.8 | 3.3 | 22.440 |
|  | 1 | 1.15 | 3.3 | 3.795 |
|  | 2 | 1 | 1.5 | 3.000 |
|  | 1 | 7.6 | 3.3 | 25.080 |
|  | 1 | 1.7 | 1.2 | 2.040 |
|  | 2 | 1.1 | 2.75 | 6.050 |
|  | 1 | 6 | 4.25 | 25.500 |
| Subtotal |  |  |  | 87.905 |
| Total |  |  |  | 87.91 |

**600.100** Kg Acero corrugado B-500 SD
18031.68 Kg × 1.41 (1.49 con costes indirectos) = 26867.20

| Medición | Uds. | Largo | Ancho | Alto | Parcial |
|---|---|---|---|---|---|
| PARSHALL | 34.092060821932 |  |  |  |  |
|  | 79.548141917841 |  |  |  |  |
|  | 78.127639383594 |  |  |  |  |
|  | 39.774070958921 |  |  |  |  |
| EDIFICIO |  |  |  |  |  |
| Losas intermedias | 15.092839426376 |  |  |  |  |
|  | 16.158216327061 |  |  |  |  |
|  | 54.334221934954 |  |  |  |  |
|  | 50.427839965774 |  |  |  |  |
|  | 27.69979941782 |  |  |  |  |
|  | 28.765176318505 |  |  |  |  |
|  | 31.69496279539 |  |  |  |  |
|  | 26.279296883573 |  |  |  |  |
| Escalera | 123.43081916505 |  |  |  |  |
|  | 4.1616285183022 |  |  |  |  |
|  | 3.1135146692483 |  |  |  |  |
|  | 13.841268183094 |  |  |  |  |
|  | 10.851061025499 |  |  |  |  |
|  | 60.112411931032 |  |  |  |  |
|  | 4.9631273440493 |  |  |  |  |
|  | 16.276591538249 |  |  |  |  |
|  | 5.548838024403 |  |  |  |  |
|  | 2.3428427214146 |  |  |  |  |
|  | 1.7263051631476 |  |  |  |  |
|  | 11.96082863038 |  |  |  |  |
|  | 14.704420764668 |  |  |  |  |
|  | 3.7608791054287 |  |  |  |  |
| Pilares |  |  |  |  |  |
| Pilares 1 a 8 | 53.979096301392 |  |  |  |  |
|  | 248.3038429864 |  |  |  |  |
|  | 4.6521457996595 |  |  |  |  |
|  | 100.14542866443 |  |  |  |  |
| Pilar 9 | 6.747387037674 |  |  |  |  |
|  | 42.188925267141 |  |  |  |  |
|  | 0.8722773374361 |  |  |  |  |
|  | 15.960677693393 |  |  |  |  |
| Vigas Nivel +201.85 |  |  |  |  |  |
| Pórtico 1 | 2.0419723929803 |  |  |  |  |
|  | 1.5413438956675 |  |  |  |  |
|  | 0.8631525815738 |  |  |  |  |
|  | 3.373693518837 |  |  |  |  |
|  | 6.7510862630236 |  |  |  |  |
|  | 13.672336892129 |  |  |  |  |
|  | 12.962085625005 |  |  |  |  |
|  | 7.0285281642438 |  |  |  |  |
|  | 3.5512563356179 |  |  |  |  |
|  | 12.784522808224 |  |  |  |  |
| Pórtico 2 | 3.0629585894704 |  |  |  |  |
|  | 1.6424560552233 |  |  |  |  |
|  | 24.574693842476 |  |  |  |  |
|  | 5.0605402782555 |  |  |  |  |
|  | 8.2566709803116 |  |  |  |  |
| Pórtico 3 | 5.9187605593632 |  |  |  |  |
|  | 2.1973398576636 |  |  |  |  |
| Vigas Nivel +206.25 |  |  |  |  |  |
| Pórticos 1, 2 | 4.9717588698651 |  |  |  |  |
|  | 15.625527876719 |  |  |  |  |
|  | 36.617398660594 |  |  |  |  |
|  | 6.0371357705504 |  |  |  |  |
|  | 29.031520543676 |  |  |  |  |
|  | 51.138091232898 |  |  |  |  |
|  | 36.489158848474 |  |  |  |  |
|  | 8.0495143607339 |  |  |  |  |
|  | 8.3651815905666 |  |  |  |  |
|  | 10.259184969563 |  |  |  |  |
|  | 85.23015205483 |  |  |  |  |
|  | 28.232487868162 |  |  |  |  |
|  | 107.32685814312 |  |  |  |  |
|  | 31.606181386999 |  |  |  |  |
|  | 92.332664726066 |  |  |  |  |
| Pórticos 3, 6 | 16.690904777404 |  |  |  |  |
|  | 35.290609835203 |  |  |  |  |
|  | 67.75797088359 |  |  |  |  |
|  | 39.774070958921 |  |  |  |  |
| Pórticos 4, 5 | 10.851061025499 |  |  |  |  |
|  | 16.690904777404 |  |  |  |  |
|  | 35.290609835203 |  |  |  |  |
|  | 14.205025342472 |  |  |  |  |
|  | 150.5732686302 |  |  |  |  |
|  | 32.059953029884 |  |  |  |  |
|  | 44.035578561662 |  |  |  |  |
| Muros |  |  |  |  |  |
| Muro Ejes A, B | 3209.7043929389 |  |  |  |  |
|  | 189.28196268843 |  |  |  |  |
|  | 2414.8543082202 |  |  |  |  |
|  | 87.360905856201 |  |  |  |  |
| Muro Ejes 3, 4 | 1643.9949329687 |  |  |  |  |
|  | 96.949297962369 |  |  |  |  |
|  | 1264.24725548 |  |  |  |  |
|  | 44.213141378443 |  |  |  |  |
| Muro Eje 1 | 31.329972560896 |  |  |  |  |
|  | 25.016627964242 |  |  |  |  |
|  | 33.73693518837 |  |  |  |  |
|  | 724.14062523622 |  |  |  |  |
|  | 42.703857435805 |  |  |  |  |
|  | 561.09850102763 |  |  |  |  |
|  | 19.443128437508 |  |  |  |  |
| Muro exterior | 100.67811711477 |  |  |  |  |
|  | 102.2761824658 |  |  |  |  |
| Muros interiores transversales | 14.915276609595 |  |  |  |  |
|  | 14.205025342472 |  |  |  |  |
|  | 26.634422517134 |  |  |  |  |
|  | 218.4022646405 |  |  |  |  |
|  | 236.69123476893 |  |  |  |  |
|  | 88.071157123324 |  |  |  |  |
|  | 95.883921061684 |  |  |  |  |
|  | 45.456081095909 |  |  |  |  |
|  | 45.278518279128 |  |  |  |  |
|  | 170.46030410966 |  |  |  |  |
|  | 169.03980157541 |  |  |  |  |
| Muros interiores longitudinales | 22.870090801379 |  |  |  |  |
|  | 26.634422517134 |  |  |  |  |
|  | 481.01767065945 |  |  |  |  |
|  | 474.09272080499 |  |  |  |  |
|  | 380.33955354468 |  |  |  |  |
|  | 383.53568424673 |  |  |  |  |
|  | 12.216321794526 |  |  |  |  |
|  | 11.43504540069 |  |  |  |  |
|  | 111.86457457196 |  |  |  |  |
|  | 117.19145907539 |  |  |  |  |
|  | 107.38999158909 |  |  |  |  |
|  | 103.1639965497 |  |  |  |  |
| Forjado alveoplacas Nivel +201.85 |  |  |  |  |  |
| Armadura base (sup · Kg/m²) | 1 | 6.8 | 3.3 | 2.22 |  |
|  | 1 | 1.15 | 3.3 | 2.22 |  |
|  | 2 | 1 | 1.5 | 2.22 |  |
|  | 1 | 7.6 | 3.3 | 2.22 |  |
|  | 1 | 1.7 | 1.2 | 2.22 |  |
|  | 2 | 1.1 | 2.75 | 2.22 |  |
|  | 1 | 6 | 4.25 | 2.22 |  |
| Armadura refuerzo | 200.52760775122 |  |  |  |  |
|  | 19.571368249628 |  |  |  |  |
|  | 3.2355891057852 |  |  |  |  |
|  | 2.2096706088289 |  |  |  |  |
|  | 9.1543496651484 |  |  |  |  |
|  | 5.9976773668214 |  |  |  |  |
|  | 25.450670405262 |  |  |  |  |
|  | 4.8928420624069 |  |  |  |  |
| Forjado alveoplacas Nivel +206.25 |  |  |  |  |  |
| Armadura base (sup · Kg/m²) | 1 | 4.6 | 8.5 | 2.22 |  |
|  | 2 | 4.8 | 3.1 | 2.22 |  |
|  | 1 | 6 | 8.5 | 2.22 |  |
| Armadura refuerzo | 84.164775154144 |  |  |  |  |
|  | 47.350084474905 |  |  |  |  |
| Despuntes y recortes | 0.05 | 17173.03 |  |  |  |
| Subtotal |  |  |  |  |  |
| Total |  |  |  |  | 18031.68 |

**616.110** m² Encofrado plano en muros y alzados
1100.16 m² × 14.77 (15.66 con costes indirectos) = 17228.51

| Medición | Uds. | Largo | Alto | Parcial |
|---|---|---|---|---|
| PARSHALL | 2 | 2.75 | 3.21 | 17.655 |
|  | 2 | 2.55 | 3.21 | 16.371 |
|  | 2 | 1.4 | 3.21 | 8.988 |
|  | 2 | 1.2 | 3.21 | 7.704 |
| EDIFICIO |  |  |  |  |
| Muros |  |  |  |  |
| Perimetrales | 4 | 16.4 | 5.97 | 391.632 |
|  | 2 | 8.3 | 5.97 | 99.102 |
|  | 2 | 1 | 2.82 | 5.640 |
|  | 2 | 7.3 | 5.97 | 87.162 |
|  | 2 | 3.6 | 2.82 | 20.304 |
| Interiores | 2 | 8.3 | 5.97 | 99.102 |
|  | 2 | 4.9 | 5.97 | 58.506 |
|  | 2 | 1.5 | 5.97 | 17.910 |
|  | 4 | 3.1 | 3.05 | 37.820 |
|  | 2 | 9.4 | 5.97 | 112.236 |
|  | 2 | 6.4 | 5.97 | 76.416 |
|  | 2 | 1.6 | 2.92 | 9.344 |
|  | 2 | 1.4 | 5.97 | 16.716 |
|  | 2 | 3.25 | 2.7 | 17.550 |
| Subtotal |  |  |  | 1100.158 |
| Total |  |  |  | 1100.16 |

**616.120** m² Encofrado plano en vigas y pilares (01/01/2010)
196.09 m² × 26.82 (28.43 con costes indirectos) = 5574.84
Suministro y colocación de encofrado plano en vigas y pilares, con paneles fenólicos. Incluso entibado, puntas, berenjenos, alambres, desencofrado y limpieza.

| Código | Ud | Descripción | Rendimiento | Precio | Importe |
|---|---|---|---|---|---|
| MAT.ENC001 | m² | Panel plano fenólico, i. p.p. accesorios montaje | 1 | 6.34 | 6.34 |
| MAT.ENC051 | m² | Estructura soporte para encofrado vigas / pilares (material; 09/01/2018) | 1 | 5.4 | 5.40 |
| MAT.ENC100 | l | Desencofrante | 0.08 | 2.08 | 0.17 |
| MO.OFI001 | h | Oficial 1ª | 0.46 | 15.59 | 7.17 |
| MO.PEO100 | h | Peón especializado | 0.46 | 15.13 | 6.96 |
| %.AUX003 | % | Medios auxiliares y resto de obra | 3 % | 26.04 | 0.78 |
|  |  | Total |  |  | 26.82 |

| Medición | Uds. | Largo | Ancho | Alto | Parcial |
|---|---|---|---|---|---|
| EDIFICIO |  |  |  |  |  |
| Pilares |  |  |  |  |  |
| Pilares P1 a P8 | 32 | 0.4 |  | 4.4 | 56.320 |
| Pilar P9 | 4 | 0.4 |  | 5.32 | 8.512 |
| Vigas Nivel +201.85 |  |  |  |  |  |
| Pórtico 1 | 2 | 6.6 |  | 0.4 | 5.280 |
|  | 1 | 6.6 | 0.4 |  | 2.640 |
| Pórtico 2 | 2 | 6.6 |  | 0.3 | 3.960 |
|  | 1 | 6.6 | 0.3 |  | 1.980 |
| Pórtico 3 | 2 | 1.7 |  | 0.3 | 1.020 |
|  | 2 | 1.7 | 0.3 |  | 1.020 |
| Vigas Nivel +206.25 |  |  |  |  |  |
| Pórticos 1, 2 | 4 | 16.4 |  | 0.5 | 32.800 |
|  | 2 | 16.4 | 0.4 |  | 13.120 |
| Pórticos 3, 6 | 4 | 9.1 |  | 0.4 | 14.560 |
|  | 2 | 9.1 | 0.4 |  | 7.280 |
| Pórticos 4, 5 | 4 | 9.1 |  | 0.5 | 18.200 |
|  | 2 | 9.1 | 0.4 |  | 7.280 |
| Cierre forjados alveoplacas |  |  |  |  |  |
| Nivel +206.25 | 2 | 9.1 |  | 0.3 | 5.460 |
|  | 4 | 3 |  | 0.3 | 3.600 |
|  | 2 | 2.3 |  | 0.3 | 1.380 |
| Pretil claraboya cubierta | 2 | 5 |  | 0.4 | 4.000 |
|  | 2 | 4.6 |  | 0.4 | 3.680 |
|  | 2 | 2.3 |  | 0.4 | 1.840 |
|  | 2 | 2.7 |  | 0.4 | 2.160 |
| Subtotal |  |  |  |  | 196.092 |
| Total |  |  |  |  | 196.09 |

**616.130** m² Encofrado plano en forjados y losas
23.31 m² × 28.2 (29.89 con costes indirectos) = 696.74

| Medición | Uds. | Largo | Ancho | Parcial |
|---|---|---|---|---|
| EDIFICIO |  |  |  |  |
| Losas intermedias | 1 | 1 | 1.4 | 1.400 |
|  | 1 | 5.41 |  | 5.410 |
|  | 1 | 3.4 | 0.75 | 2.550 |
| Escalera | 1 | 1.01 |  | 1.010 |
|  | 1 | 1.49 |  | 1.490 |
|  | 1 | 4.73 | 1 | 4.730 |
|  | 1 | 6.72 | 1 | 6.720 |
| Subtotal |  |  |  | 23.310 |
| Total |  |  |  | 23.31 |

**608.001** Kg Acero S275 J2G3 en perfiles (18/01/2011)
1558.46 Kg × 3.17 (3.36 con costes indirectos) = 5236.43
Acero estructural S275 J2G3 en perfiles laminados, según planos, incluso corte, soldadura, transporte e izado, protección anticorrosiva, incluso placas de anclaje y pernos, parte proporcional de piezas especiales, completamente colocado y terminado.

| Código | Ud | Descripción | Rendimiento | Precio | Importe |
|---|---|---|---|---|---|
| MAT.ACE042 | Kg | Perfiles de acero laminado S275 J2G3 (material; 09/01/2018) | 1 | 0.85 | 0.85 |
| MAQ.GRU006 | h | Camión grúa de 6 t (sin conductor) | 0.01 | 51.74 | 0.52 |
| MO.OFI001 | h | Oficial 1ª | 0.063 | 15.59 | 0.98 |
| MO.PEO001 | h | Peón | 0.049 | 14.98 | 0.73 |
| %.AUX003 | % | Medios auxiliares y resto de obra | 3 % | 3.08 | 0.09 |
|  |  | Total |  |  | 3.17 |

| Medición | Uds. | Parcial |
|---|---|---|
| POLIPASTO | 291.85515 | 291.855 |
| PUENTE GRÚA | 606.104152 | 606.104 |
|  | 184.5378 | 184.538 |
|  | 439.2232 | 439.223 |
|  | 36.738 | 36.738 |
| Subtotal |  | 1558.458 |
| Total |  | 1558.46 |

**500.003** m³ Cimbra (21/10/2015)
86.9 m³ × 18.64 (19.76 con costes indirectos) = 1717.14
m³. Cimbra para elementos estructurales, incluso transporte, montaje, desmontaje y repercusión alquiler. Incluso preparación de planes de montaje y revisiones técnicas.

| Código | Ud | Descripción | Rendimiento | Precio | Importe |
|---|---|---|---|---|---|
| MO.OFI001 | h | Oficial 1ª | 0.25 | 15.59 | 3.90 |
| MO.PEO100 | h | Peón especializado | 0.25 | 15.13 | 3.78 |
| U39HN002 | m³ | Repercusión alquiler cimbra (material; 21/10/2015) | 1 | 10.42 | 10.42 |
| %.AUX003 | % | Medios auxiliares y resto de obra | 3 % | 18.10 | 0.54 |
|  |  | Total |  |  | 18.64 |

| Medición | Uds. | Largo | Ancho | Alto | Parcial |
|---|---|---|---|---|---|
|  | 1 | 5.2 | 1.5 | 2.9 | 22.620 |
|  | 1 | 0.75 | 3.1 | 2.9 | 6.743 |
|  | 1 | 6.4 | 3.1 | 2.9 | 57.536 |
| Subtotal |  |  |  |  | 86.899 |
| Total |  |  |  |  | 86.9 |

**500.004** m Cinta de PVC 22 mm sin bulbo en juntas de construcción
85 m × 40.94 (43.4 con costes indirectos) = 3689.00
m. Cinta PVC, Sika o similar, de 22 mm de ancho, sin bulbo, para estanqueidad de juntas de construcción interiores, incluso grapas de fijación.

| Código | Ud | Descripción | Rendimiento | Precio | Importe |
|---|---|---|---|---|---|
| MO.PEO100 | h | Peón especializado | 2 | 15.13 | 30.26 |
| MO.OFI001 | h | Oficial 1ª | 0.063 | 15.59 | 0.98 |
| MAT.IMPER001 | m | Cinta PVC 22 mm (material; 07/01/2021) | 1.05 | 8.1 | 8.51 |
| %.AUX003 | % | Medios auxiliares y resto de obra | 3 % | 39.75 | 1.19 |
|  |  | Total |  |  | 40.94 |

| Medición | Uds. | Largo | Parcial |
|---|---|---|---|
| Juntas horizontales muros | 1 | 85 | 85.000 |
| Total |  |  | 85 |

**500.005** m Perfil hidroexpansivo en juntas de construcción (21/10/2015)
55 m × 13.02 (13.8 con costes indirectos) = 759.00
m. Colocación de perfil hidroexpansivo, de 20x10 mm, Sikaswell 2010 o similar, fijado al soporte con masilla hidroexpansiva.

| Código | Ud | Descripción | Rendimiento | Precio | Importe |
|---|---|---|---|---|---|
| MO.OFI001 | h | Oficial 1ª | 0.12 | 15.59 | 1.87 |
| MAT.IMPER002 | m | Perfil hidroexpansivo (material; 21/10/2015) | 1.05 | 4.78 | 5.02 |
| MAT.IMPER003 | L | Masilla hidroexpansiva (material; 21/10/2015) | 0.08 | 71.87 | 5.75 |
| %.AUX003 | % | Medios auxiliares y resto de obra | 3 % | 12.64 | 0.38 |
|  |  | Total |  |  | 13.02 |

| Medición | Uds. | Largo | Parcial |
|---|---|---|---|
| Juntas verticales muros | 1 | 50 | 50.000 |
| Varios | 1 | 5 | 5.000 |
| Subtotal |  |  | 55.000 |
| Total |  |  | 55 |

**610.020** m³ Hormigón en masa HNE-20/B/40
41.83 m³ × 76.89 (81.5 con costes indirectos) = 3409.15

| Medición | Uds. | Largo | Ancho | Parcial |
|---|---|---|---|---|
| Pendientes | 2 | 6.45 | 3.1 | 39.990 |
| Parshall | 2 | 0.26 | 2.55 | 1.326 |
|  | 1 | 0.2 | 2.55 | 0.510 |
| Subtotal |  |  |  | 41.826 |
| Total |  |  |  | 41.83 |

###### 104010203 CUBIERTA (08/06/2000)
Importe: 11827.32

**610.020** m³ Hormigón en masa HNE-20/B/40
13.86 m³ × 76.89 (81.5 con costes indirectos) = 1129.59

| Medición | Uds. | Largo | Ancho | Alto | Parcial |
|---|---|---|---|---|---|
| CUBIERTA | 1 | 16.4 | 9.1 | 0.1 | 14.924 |
| A descontar claraboya | -1 | 4.6 | 2.3 | 0.1 | -1.058 |
| Subtotal |  |  |  |  | 13.866 |
| Total |  |  |  |  | 13.86 |

**610.513** m Borde lateral cubierta aluminio lacado h=15 mm, gris metálico RA
51 m × 26.66 (28.26 con costes indirectos) = 1441.26
Borde lateral de cubierta con perfil vierteaguas de aluminio lacado, de 15 mm de altura, color gris metálico RAL 9006, con perforaciones trapezoidales para su fijación y goterón. Incluso adhesivo cementoso, piezas especiales y silicona neutra, incluso limpieza y preparación de la superficie, replanteo, corte, colocación y fijación del perfil.

| Código | Ud | Descripción | Rendimiento | Precio | Importe |
|---|---|---|---|---|---|
| MAT.ALB100 | Kg | Adhesivo cementoso mejorado, C2 según UNE-EN 12004, color gris (material; 25/08/2020) | 0.18 | 0.41 | 0.07 |
| MAT.ALB101 | m | Perfil vierteaguas aluminio lacado 15 mm gris metálico RAL9006 (material; 25/08/2020) | 1.1 | 19.25 | 21.18 |
| MAT.ALB102 | ud | Cartucho de masilla de silicona neutra (material; 25/08/2020) | 0.01 | 3.95 | 0.04 |
| MO.OFI001 | h | Oficial 1ª | 0.15 | 15.59 | 2.34 |
| MO.PEO001 | h | Peón | 0.15 | 14.98 | 2.25 |
| %.AUX003 | % | Medios auxiliares y resto de obra | 3 % | 25.88 | 0.78 |
|  |  | Total |  |  | 26.66 |

| Medición | Uds. | Largo | Parcial |
|---|---|---|---|
| CUBIERTA | 2 | 16.4 | 32.800 |
|  | 2 | 9.1 | 18.200 |
| Subtotal |  |  | 51.000 |
| Total |  |  | 51 |

**695.100** m Línea de vida permanente anclada panel prefabricado
51.64 m × 169.1 (179.25 con costes indirectos) = 9256.47
Línea de anclaje horizontal permanente, de cable de acero, sin amortiguador de caídas, clase C, compuesta por anclajes terminales e intermedios de aleación de aluminio L-2653 con tratamiento térmico T6, acabado con pintura epoxi-poliéster; cable flexible de acero galvanizado ø10 mm compuesto por 7 cordones de 19 hilos; tensor de caja abierta, con ojo en un extremo y horquilla en el extremo opuesto; conjunto de sujetacable y un terminal manual; protector para cabo; placa de señalización y conjunto de 2 precintos de seguridad; incluso fijaciones para la sujección de los componentes de la línea de anclaje al soporte.

| Código | Ud | Descripción | Rendimiento | Precio | Importe |
|---|---|---|---|---|---|
| MAT.LINV001 | m | Línea de vida permanente (material; 25/08/2020) | 1 | 155 | 155.00 |
| MO.OFI001 | h | Oficial 1ª | 0.3 | 15.59 | 4.68 |
| MO.PEO001 | h | Peón | 0.3 | 14.98 | 4.49 |
| %.AUX003 | % | Medios auxiliares y resto de obra | 3 % | 164.17 | 4.93 |
|  |  | Total |  |  | 169.1 |

| Medición | Uds. | Largo | Parcial |
|---|---|---|---|
| CUBIERTA | 2 | 16.56 | 33.120 |
|  | 2 | 9.26 | 18.520 |
| Subtotal |  |  | 51.640 |
| Total |  |  | 51.64 |

###### 104010204 IMPERMEABILIZACIÓN (17/01/2012)
Importe: 26380.93

**500.006** m² Impermeab trasdós muros emulsión bitum + protección drenante Dra (17/01/2012)
301.92 m² × 41.92 (44.44 con costes indirectos) = 13417.32
Impermeabilización de trasdós de muro realizada con emulsión bituminosa aplicado en dos manos con una cuantía de 2 kg/m² y protección de la misma con lámina de polietileno de alta densidad con secciones troncocónicas, Dranotex de Würth o equivalente, fijada al paramento por medios mecánicos i/ solapes.

| Código | Ud | Descripción | Rendimiento | Precio | Importe |
|---|---|---|---|---|---|
| MO.PEO100 | h | Peón especializado | 2 | 15.13 | 30.26 |
| MO.OFI001 | h | Oficial 1ª | 0.063 | 15.59 | 0.98 |
| MAT.IMPER004 | kg | Emulsión bituminosa aniónica tipo ED, EMUFAL PRIMER, SOPREMA o s (material; 26/03/2015) | 2 | 2.1 | 4.20 |
| MAT.IMPER005 | m² | Membrana drenante HDPE, Dranotex, Würth o similar (material; 17/01/2012) | 1.1 | 5.89 | 6.48 |
|  |  | Total |  |  | 41.92 |

| Medición | Uds. | Largo | Alto | Parcial |
|---|---|---|---|---|
| Muros |  |  |  |  |
| Perimetrales | 2 | 16.4 | 5.97 | 195.816 |
|  | 1 | 8.3 | 5.97 | 49.551 |
|  | 1 | 1 | 2.82 | 2.820 |
|  | 1 | 7.3 | 5.97 | 43.581 |
|  | 1 | 3.6 | 2.82 | 10.152 |
| Subtotal |  |  |  | 301.920 |
| Total |  |  |  | 301.92 |

**500.007** m² Impermeabilización vasos
248.35 m² × 24.38 (25.84 con costes indirectos) = 6417.36
Suministro y aplicación de revestimiento de alta resistencia que consiste en una capa de imprimación con MasterSeal P770 o similar de 0,4 kg/m2, y capa de pintura a base de resinas MasterSeal M310 o similar de 0.8 kg/m2.

| Código | Ud | Descripción | Rendimiento | Precio | Importe |
|---|---|---|---|---|---|
| MO.PEO100 | h | Peón especializado | 0.1 | 15.13 | 1.51 |
| MO.OFI001 | h | Oficial 1ª | 0.1 | 15.59 | 1.56 |
| MAT.IMPER006 | kg | Imprimación MasterSeal P770 o similar (material; 01/03/2021) | 0.4 | 9.63 | 3.85 |
| MAT.IMPER007 | kg | Capa MasterSeal M310 o similar (material; 01/03/2021) | 0.8 | 20.94 | 16.75 |
| %.AUX003 | % | Medios auxiliares y resto de obra | 3 % | 23.67 | 0.71 |
|  |  | Total |  |  | 24.38 |

| Medición | Uds. | Largo | Ancho | Alto | Parcial |
|---|---|---|---|---|---|
| Canal entrada | 1 | 5.5 |  |  | 5.500 |
| Pozo gruesos | 1 | 1.5 | 1.5 |  | 2.250 |
|  | 4 | 1.5 |  | 6 | 36.000 |
| Desbaste | 1 | 5.5 | 1.5 |  | 8.250 |
|  | 1 | 4.9 | 1.5 |  | 7.350 |
|  | 2 | 4.9 |  | 2.9 | 28.420 |
|  | 2 | 1.5 |  | 2.9 | 8.700 |
|  | 2 | 9.4 | 3.1 |  | 58.280 |
|  | 1 | 9.4 |  | 6 | 56.400 |
|  | 2 |  | 3.1 | 6 | 37.200 |
| Subtotal |  |  |  |  | 248.350 |
| Total |  |  |  |  | 248.35 |

**625.320** m² Impermeabilización cubierta protección mineral ligera (24/06/2014)
152.7 m² × 40.44 (42.87 con costes indirectos) = 6546.25
Impermeabilización de cubierta con protección mineral ligera o autoprotegida, mediante la ejecución de una membrana constituida por una imprimación sobre toda la superficie con una emulsión bituminosa LASUR según norma UNE 104231 tipo ED. Colocación de una lámina de betún elastómero (SBS) de superficie no protegida tipo LBM 40-FP con armadura de fieltro de poliéster de 150 g/m² de 4 Kg/m², totalmente soldada al soporte, petos, cazoletas y puntos singulares. Colocación de una segunda lámina de betún elatómero (SBS) de superficie autoprotegida con granulos de pizarra natural tipo LBM 40/G-FV con armadura de fibra de vidrio de 100 g/m² de 4 kg/m², soldada a la anterior, totalmente rematada y comprobada según C.T.E. DB HS-1.

| Código | Ud | Descripción | Rendimiento | Precio | Importe |
|---|---|---|---|---|---|
| MAT.IMP001 | Kg | Emulsión bituminosa no iónica tipo ED, LASUR (material; 24/06/2014) | 0.3 | 2.23 | 0.67 |
| MAT.IMP002 | m² | Lámina betún LBM 40-FP, ELASTOSUR MB PY4 (material; 24/06/2014) | 1.12 | 12.7 | 14.22 |
| MAT.IMP003 | m² | Lámina betún LBM 40/G-FV, color, ELASTOSUR MB V4/G (material; 24/06/2014) | 1.14 | 11.61 | 13.24 |
| MAT.BUT001 | Kg | Butano (material; 24/06/2014) | 0.38 | 1.14 | 0.43 |
| MO.OFI001 | h | Oficial 1ª | 0.35 | 15.59 | 5.46 |
| MO.PEO001 | h | Peón | 0.35 | 14.98 | 5.24 |
| %.AUX003 | % | Medios auxiliares y resto de obra | 3 % | 39.26 | 1.18 |
|  |  | Total |  |  | 40.44 |

| Medición | Uds. | Largo | Ancho | Alto | Parcial |
|---|---|---|---|---|---|
| PLANTA | 1 | 16.4 | 9.1 |  | 149.240 |
| A descontar claraboya | -1 | 4.6 | 2.3 |  | -10.580 |
| REMATES VERTICALES | 2 | 16.4 |  | 0.3 | 9.840 |
|  | 2 | 9.1 |  | 0.3 | 5.460 |
|  | 2 | 4.6 |  | 0.3 | 2.760 |
|  | 2 | 2.3 |  | 0.3 | 1.380 |
|  | -2 | 2.7 |  | 1 | -5.400 |
| Subtotal |  |  |  |  | 152.700 |
| Total |  |  |  |  | 152.7 |

##### 1S.04.01.03 CARPINTERÍA Y REVESTIMIENTOS (19/11/1998)
Importe: 104106.92

###### 104010301 TABIQUERIA Y REVESTIMIENTOS (19/11/1998)
Importe: 40000.77

**613.300** m² Fachada pesada de paneles prefabricados de hormigón armado
203.26 m² × 145.83 (154.58 con costes indirectos) = 31419.93
Suministro y montaje de cerramiento de facha formado por paneles prefabricados, lisos, de hormigón armado de 16 cm de espesor, 3 m de anchura y 14 m de longitud máxima, con los bordes machiembrados, acabado exterior liso de color a elección por al Dirección Facultativa y color blanco en cara interior, dispuestos en posición horizontal, con inclusión o delimitación de huecos, incluso parte proporcional de colocación en obra de los paneles con ayuda de grúa autopropulsada, apuntalamientos, piezas especiales, elementos metálicos para conexión entre paneles y entre paneles y elementos estructurales, sellado de juntas con silicona neutra sobre cordón de caucho adhesivo y retacado con mortero sin retracción en las juntas horizontales. Totalmente montado.

| Código | Ud | Descripción | Rendimiento | Precio | Importe |
|---|---|---|---|---|---|
| MAT.FACHPR001 | m² | Panel prefabricado liso HA 16 cm espesor 3 m anchura 14 m longit (material; 15/01/2018) | 1 | 65.61 | 65.610 |
| MAT.FACHPR002 | Kg | Masilla caucho-asfáltica sellado en frío de juntas (material; 15/01/2018) | 1.2 | 1.96 | 2.352 |
| MAT.MAD001 | m | Tablón de madera de pino de 20x7,2 cm (material; 15/01/2018) | 0.02 | 4.39 | 0.088 |
| MAT.PUNTAL003 | ud | Puntal metálico telescópico, de hasta 3 m de altura. (material; 15/01/2018) | 0.013 | 13.37 | 0.174 |
| MAQ.GRU300 | h | Grúa autopropulsada brazo telescópico gran capacidad | 0.177 | 350 | 61.950 |
| MO.OFI001 | h | Oficial 1ª | 0.285 | 15.59 | 4.443 |
| MO.PEO001 | h | Peón | 0.285 | 14.98 | 4.269 |
| %.AUX005 | % | Medios auxiliares y resto de obra | 5 % | 138.886 | 6.944 |
|  |  | Total |  |  | 145.83 |

| Medición | Uds. | Largo | Alto | Parcial |
|---|---|---|---|---|
| ALZADO FRONTAL / POSTERIOR | 2 | 16.71 | 5 | 167.100 |
| ALZADO LATERALES | 2 | 9.4 | 5 | 94.000 |
| A descontar |  |  |  |  |
| Puertas | -2 | 3 | 3.6 | -21.600 |
|  | -1 | 1.6 | 3.6 | -5.760 |
|  | -2 | 2.4 | 3.6 | -17.280 |
| Ventanas | -1 | 0.8 | 1.5 | -1.200 |
|  | -5 | 1.6 | 1.5 | -12.000 |
| Subtotal |  |  |  | 203.260 |
| Total |  |  |  | 203.26 |

**613.012** m² Fábrica bloque hormigón vibrado 12 cm (19/11/1998)
110.3 m² × 26.87 (28.48 con costes indirectos) = 3141.34
Fábrica de bloque hueco de hormigón vibrado de 12 cm de espesor (12x25x50 cm), con marcado CE, categoría I, según UNE EN 771-3:2011+A1:2016, recibidos con mortero industrial M 2,5, con marcado CE según UNE EN 998-2:2012, incluso aplomado, replanteo, nivelado, humedecido del bloque, grapas metálicas de unión a la estructura, ejecución de jambar y parte proporcional de refuerzo de esquinas y cruces con acero B-400 S.

| Código | Ud | Descripción | Rendimiento | Precio | Importe |
|---|---|---|---|---|---|
| AUX.HORM020 | m³ | Hormigón en masa HM-20 | 0.01 | 66.12 | 0.66 |
| AUX.MOR010 | m³ | Mortero de cemento M-250 (material; 16/09/2011) | 0.02 | 87.18 | 1.74 |
| MAT.BLO012 | ud | Bloque hormigón vibrado 12 cm (material; 25/08/2020) | 9 | 1.1 | 9.90 |
| MAT.ACE001 | kg | Acero corrugado B-400 S | 0.15 | 0.41 | 0.06 |
| MO.OFI001 | h | Oficial 1ª | 0.4 | 15.59 | 6.24 |
| MO.PEO001 | h | Peón | 0.5 | 14.98 | 7.49 |
| %.AUX003 | % | Medios auxiliares y resto de obra | 3 % | 26.09 | 0.78 |
|  |  | Total |  |  | 26.87 |

| Medición | Uds. | Largo | Alto | Parcial |
|---|---|---|---|---|
| TABIQUERÍA INTERIOR | 1 | 5.3 | 4.1 | 21.730 |
|  | 1 | 2.15 | 4.1 | 8.815 |
|  | 1 | 8.5 | 4.1 | 34.850 |
|  | 1 | 4.75 | 4.1 | 19.475 |
|  | 1 | 6.2 | 4.1 | 25.420 |
| Subtotal |  |  |  | 110.290 |
| Total |  |  |  | 110.3 |

**609.001** m² Enfoscado paramentos verticales (16/09/2011)
220.58 m² × 17.5 (18.55 con costes indirectos) = 4091.76
Enfoscado, maestreado y fratasado en paramentos verticales, interiores y exteriores, con mortero 1:3 de cemento y arena, incluso parte proporcional de tela metálica en juntas de fábrica y estructura, remate de huecos y aristas, limpieza y humectación del soporte.

| Código | Ud | Descripción | Rendimiento | Precio | Importe |
|---|---|---|---|---|---|
| AUX.MOR011 | m³ | Mortero de cemento M-450 | 0.015 | 105.26 | 1.58 |
| MAT.ACE807 | m² | Tela metálica galvanizada (material; 14/08/2013) | 0.2 | 0.33 | 0.07 |
| MAT.ACE825 | ud | Andamio (material; 14/08/2013) | 0.001 | 18.28 | 0.02 |
| MAT.AGU001 | m³ | Agua | 0.05 | 0.63 | 0.03 |
| MO.OFI001 | h | Oficial 1ª | 0.5 | 15.59 | 7.80 |
| MO.PEO001 | h | Peón | 0.5 | 14.98 | 7.49 |
| %.AUX003 | % | Medios auxiliares y resto de obra | 3 % | 16.99 | 0.51 |
|  |  | Total |  |  | 17.5 |

| Medición | Uds. | Largo | Alto | Parcial |
|---|---|---|---|---|
| TABIQUERÍA INTERIOR | 2 | 5.3 | 4.1 | 43.460 |
|  | 2 | 2.15 | 4.1 | 17.630 |
|  | 2 | 8.5 | 4.1 | 69.700 |
|  | 2 | 4.75 | 4.1 | 38.950 |
|  | 2 | 6.2 | 4.1 | 50.840 |
| Subtotal |  |  |  | 220.580 |
| Total |  |  |  | 220.58 |

**609.004** m² Pintura plástica exteriores / interiores (14/08/2013)
220.58 m² × 5.76 (6.11 con costes indirectos) = 1347.74
Pintura plástica impermeabilizante Procolor o similar, a dos manos, acabado liso para exteriores o interiores, incluso parte proporcional de imprimación, lijado y plastecido del soporte.

| Código | Ud | Descripción | Rendimiento | Precio | Importe |
|---|---|---|---|---|---|
| MAT.PIN001 | kg | Pintura plástica fachadas (material; 14/08/2013) | 0.6 | 1.66 | 1.00 |
| MO.OFI001 | h | Oficial 1ª | 0.15 | 15.59 | 2.34 |
| MO.PEO001 | h | Peón | 0.15 | 14.98 | 2.25 |
| %.AUX003 | % | Medios auxiliares y resto de obra | 3 % | 5.59 | 0.17 |
|  |  | Total |  |  | 5.76 |

| Medición | Uds. | Largo | Alto | Parcial |
|---|---|---|---|---|
| TABIQUERÍA INTERIOR | 2 | 5.3 | 4.1 | 43.460 |
|  | 2 | 2.15 | 4.1 | 17.630 |
|  | 2 | 8.5 | 4.1 | 69.700 |
|  | 2 | 4.75 | 4.1 | 38.950 |
|  | 2 | 6.2 | 4.1 | 50.840 |
| Subtotal |  |  |  | 220.580 |
| Total |  |  |  | 220.58 |

###### 104010302 PAVIMENTOS Y ALICATADOS (13/10/2011)
Importe: 4590.18

**500.800** m² Pavimento continuo hormigón HM-25/B/20/I 10 cm armado fibras pol (12/01/2012)
127.54 m² × 22.31 (23.65 con costes indirectos) = 3016.32
Pavimento continuo industrial realizado con hormigón HM-25/B/20/I, de 10 cm de espesor, incluso vertido, extendido, formación de maestras, juntas de dilatación con perfil de PVC, fibras de polipropileno antifisuras Fibertex de Würth o equivalente (0,60 Kg/m³) y adición de cuarzo corindón, acabado al fratás.

| Código | Ud | Descripción | Rendimiento | Precio | Importe |
|---|---|---|---|---|---|
| MAQ.FRAT001 | h | Fratasadora (maquinaria; 24/06/2014) | 0.05 | 3.32 | 0.17 |
| MAT.HM025 | m³ | Hormigón HM-25/B/20/I de central (material; 09/01/2018) | 0.1 | 83.16 | 8.32 |
| MAT.PERFPVC | m | Perfil PVC (material; 24/06/2014) | 0.5 | 2.5 | 1.25 |
| MAT.FIBPP001 | ud | Fibra PP (600 g) para mortero y hormigón Fiberflex Würth (material; 12/01/2012) | 0.06 | 12.64 | 0.76 |
| MAT.CORIN100 | kg | Cuarzo, corindón (material; 24/06/2014) | 4 | 1.26 | 5.04 |
| MO.OFI001 | h | Oficial 1ª | 0.2 | 15.59 | 3.12 |
| MO.PEO001 | h | Peón | 0.2 | 14.98 | 3.00 |
| %.AUX003 | % | Medios auxiliares y resto de obra | 3 % | 21.66 | 0.65 |
|  |  | Total |  |  | 22.31 |

| Medición | Uds. | Largo | Ancho | Parcial |
|---|---|---|---|---|
| PLANTA SÓTANO | 1 | 5.8 | 8.3 | 48.140 |
| PLANTA BAJA | 1 | 6.4 | 3.1 | 19.840 |
|  | 1 | 1.65 | 3.1 | 5.115 |
|  | 1 | 8.45 | 3.1 | 26.195 |
|  | -4 | 0.9 | 0.9 | -3.240 |
|  | 1 | 3.6 | 4.35 | 15.660 |
|  | 1 | 2.48 | 4.35 | 10.788 |
|  | 1 | 1 | 2.85 | 2.850 |
|  | 1 | 1.21 | 1.8 | 2.178 |
| Subtotal |  |  |  | 127.526 |
| Total |  |  |  | 127.54 |

**608.078** m² Celosía tramex galvanizada 30x30 pletinas 25x3 mm
12.33 m² × 119.13 (126.28 con costes indirectos) = 1557.03

| Medición | Uds. | Largo | Ancho | Parcial |
|---|---|---|---|---|
| EXTERIOR | 1 | 0.89 | 1.1 | 0.979 |
| INTERIOR | 1 | 0.35 | 1.1 | 0.385 |
|  | 1 | 0.85 | 5 | 4.250 |
|  | 1 | 0.45 | 1.6 | 0.720 |
|  | 1 | 0.6 | 0.92 | 0.552 |
|  | 1 | 3.4 | 1.6 | 5.440 |
| Subtotal |  |  |  | 12.326 |
| Total |  |  |  | 12.33 |

**500.008** m2 Tapa registro PRFV Parshall
1.26 m2 × 12.6 (13.36 con costes indirectos) = 16.83
Tapa de registro de PRFV compuesto por marco realizado con perfiles L 70x7, fijado mediante garras de anclaje y tapas desmontables de 48 cm de ancho, reforzadas mediante perfil perimetral 60x5, incluso asas y tornillería de cierre, totalmente montada.

| Código | Ud | Descripción | Rendimiento | Precio | Importe |
|---|---|---|---|---|---|
| MO.OFI001 | h | Oficial 1ª | 0.4 | 15.59 | 6.24 |
| MO.PEO001 | h | Peón | 0.4 | 14.98 | 5.99 |
| MAT.PARSH001 | m2 | Tapa registro PRFV en canal Parshall (material; 01/03/2021) | 1 | 0 | 0.00 |
| %.AUX003 | % | Medios auxiliares y resto de obra | 3 % | 12.23 | 0.37 |
|  |  | Total |  |  | 12.6 |

| Medición | Uds. | Largo | Ancho | Parcial |
|---|---|---|---|---|
|  | 2 | 1.4 | 0.45 | 1.260 |
| Total |  |  |  | 1.26 |

###### 104010303 CARPINTERÍAS (19/11/1998)
Importe: 33364.31

**610.550** m Vierteaguas de hormigón visto 50x30x5 cm (06/04/2009)
9.4 m × 60.98 (64.64 con costes indirectos) = 607.62
Vierteaguas de hormigón visto de 50x30x5 cm con mortero de cemento cola, incluso preparación del soporte con revestimiento elástico impermeable, 222 Lankoimper o equivalente, parte proporcional de cortes, rejuntado con mortero preparado flexible y limpieza.

| Código | Ud | Descripción | Rendimiento | Precio | Importe |
|---|---|---|---|---|---|
| MAT.VIERT100 | ud | Vierteaguas hormigón visto gris 50x30x5 cm (material; 24/06/2014) | 2 | 21.3 | 42.60 |
| MAT.MORT500 | Kg | Mortero impermeab. cementoso bl, 222 LANKOIMPER capa fina (material; 24/06/2014) | 0.9 | 1.61 | 1.45 |
| MAT.MORT501 | Kg | Adhesivo cementoso C 2TE S1, p/rev y pav int/ext, LANKOCOL FLEXI (material; 06/04/2009) | 1.5 | 0.81 | 1.22 |
| MAT.MORT502 | Kg | Mortero rejuntado cementoso mejorado, CG 2, coloreado, p/juntas (material; 06/04/2009) | 0.2 | 0.87 | 0.17 |
| MAT.AGU001 | m³ | Agua | 0.001 | 0.63 | 0.00 |
| MO.OFI001 | h | Oficial 1ª | 0.45 | 15.59 | 7.02 |
| MO.PEO001 | h | Peón | 0.45 | 14.98 | 6.74 |
| %.AUX003 | % | Medios auxiliares y resto de obra | 3 % | 59.20 | 1.78 |
|  |  | Total |  |  | 60.98 |

| Medición | Uds. | Largo | Parcial |
|---|---|---|---|
| VENTANAS |  |  |  |
| V1 | 5 | 1.7 | 8.500 |
| V2 | 1 | 0.9 | 0.900 |
| Subtotal |  |  | 9.400 |
| Total |  |  | 9.4 |

**611.602** ud Puerta metálica seccional industrial 3000x3600 mm
2 ud × 4529.25 (4801.01 con costes indirectos) = 9602.02
Puerta metálica seccional industrial, Hörmann SPU-F42 (acabado Stucco) o similar, de 3,00x3,60 m, color corporativo o a elegir por DO, fabricada con panel sandwich de 42 mm de espesor, con protección contra los dedos, protección de superficie con imprimación; cerco angular perfilado de acero galvanizado, automatismo de eje WA 300 S4 con desbloqueo de emergencia, panel acristalado doble de policarbonato de doble seguridad, pestillo interior, apertura y cierre automático, cuadro de maniobra y sistema de seguridad por célula fotoeléctrica, pulsador y botón de emergencia, receptor y detector de presencia por radar comfort, automatización para evitar apertura simultánea de dos puertas, zócalo de panel sandwich acanalado, cerradura, tiradores exteriores y pareja de fotocélulas por puerta. Completamente instalada.

| Código | Ud | Descripción | Rendimiento | Precio | Importe |
|---|---|---|---|---|---|
| MAT.PTAG301 | ud | Puerta met. secc. industr. 3000x3600 mm Hörmann SPU-F42 i. autom (material; 25/08/2020) | 1 | 3870 | 3870.00 |
| MO.OFI001 | h | Oficial 1ª | 15 | 15.59 | 233.85 |
| MO.PEO001 | h | Peón | 14 | 14.98 | 209.72 |
| %.AUX005 | % | Medios auxiliares y resto de obra | 5 % | 4313.57 | 215.68 |
|  |  | Total |  |  | 4529.25 |

| Medición | Uds. | Parcial |
|---|---|---|
| Puerta P1 | 2 | 2.000 |
| Total |  | 2 |

**611.700** m² Puerta paso doble chapa acero aislam. interno fibra mineral
23.04 m² × 373.02 (395.4 con costes indirectos) = 9110.02
Puerta de paso de hojas abatibles y fijo, formada por doble chapa de acero, con aislamiento interno de fibra mineral, cerco tipo Z electrosoldado, mecanismo de cierre automático y, al menos, 4 herrajes de colgar y seguridad, manilla de acero inoxidable y cerradura, con 2 o 4 rejillas de ventilación (según planos) de lamas con malla anti insectos interior. Completamente montada.

| Código | Ud | Descripción | Rendimiento | Precio | Importe |
|---|---|---|---|---|---|
| MAT.CARP001 | m | Cerco tipo Z electrosoldado (material; 25/08/2020) | 2 | 4.98 | 9.96 |
| MAT.CARP002 | m² | Carpintería doble chapa acero aislamiento interno fibra mineral (material; 25/08/2020) | 1 | 330 | 330.00 |
| MO.OFI001 | h | Oficial 1ª | 0.5 | 15.59 | 7.80 |
| MO.PEO001 | h | Peón | 0.5 | 14.98 | 7.49 |
| %.AUX005 | % | Medios auxiliares y resto de obra | 5 % | 355.25 | 17.76 |
|  |  | Total |  |  | 373.02 |

| Medición | Uds. | Largo | Alto | Parcial |
|---|---|---|---|---|
| Puerta P2 | 1 | 1.6 | 3.6 | 5.760 |
| Puerta P3 | 1 | 2.4 | 3.6 | 8.640 |
| Puerta P4 | 1 | 2.4 | 3.6 | 8.640 |
| Subtotal |  |  |  | 23.040 |
| Total |  |  |  | 23.04 |

**611.710** ud Puerta cortafuegos abatible 1 hoja ancho 0,90 m
2 ud × 654.93 (694.23 con costes indirectos) = 1388.46
Puerta de paso ciega abatible cortafuegos, de una hoja, y resistencia formada por doble chapa de acero, con aislamiento interno de fibra mineral, cerco tipo Z electrosoldado, mecanismo de cierre automático y, al menos, 4 herrajes de colgar y seguridad, manillas de acero inoxidable. Completamente montada.

| Código | Ud | Descripción | Rendimiento | Precio | Importe |
|---|---|---|---|---|---|
| MAT.CARP001 | m | Cerco tipo Z electrosoldado | 5.1 | 4.98 | 25.40 |
| MAT.CARP100 | ud | Puerta cortafuegos pivotante homologada EI2 90-C5 1 hoja 0,90x2, (material; 25/08/2020) | 1 | 375 | 375.00 |
| MAT.CARP105 | ud | Cierrapuertas de puerta cortafuegos 1 hoja (material; 25/08/2020) | 1 | 120 | 120.00 |
| MAT.CARP106 | ud | Barra antipánico (material; 25/08/2020) | 1 | 85 | 85.00 |
| MO.OFI001 | h | Oficial 1ª | 0.6 | 15.59 | 9.35 |
| MO.PEO001 | h | Peón | 0.6 | 14.98 | 8.99 |
| %.AUX005 | % | Medios auxiliares y resto de obra | 5 % | 623.74 | 31.19 |
|  |  | Total |  |  | 654.93 |

| Medición | Uds. | Parcial |
|---|---|---|
| Tipo P5 | 2 | 2.000 |
| Total |  | 2 |

**611.711** ud Puerta cortafuegos abatible 2 hojas ancho 1,60 m
1 ud × 1257.08 (1332.5 con costes indirectos) = 1332.50
Puerta de paso ciega abatible cortafuegos, de dos hojas, y resistencia formada por doble chapa de acero, con aislamiento interno de fibra mineral, cerco tipo Z electrosoldado, mecanismo de cierre automático y, al menos, 4 herrajes de colgar y seguridad, manillas de acero inoxidable. Completamente montada.

| Código | Ud | Descripción | Rendimiento | Precio | Importe |
|---|---|---|---|---|---|
| MAT.CARP001 | m | Cerco tipo Z electrosoldado | 5.8 | 4.98 | 28.88 |
| MAT.CARP101 | ud | Puerta cortafuegos pivotante homologada EI2 90-C5 2 hojas 1,60x2 (material; 25/08/2020) | 1 | 825 | 825.00 |
| MAT.CARP105 | ud | Cierrapuertas de puerta cortafuegos 1 hoja | 2 | 120 | 240.00 |
| MAT.CARP106 | ud | Barra antipánico | 1 | 85 | 85.00 |
| MO.OFI001 | h | Oficial 1ª | 0.6 | 15.59 | 9.35 |
| MO.PEO001 | h | Peón | 0.6 | 14.98 | 8.99 |
| %.AUX005 | % | Medios auxiliares y resto de obra | 5 % | 1197.22 | 59.86 |
|  |  | Total |  |  | 1257.08 |

| Medición | Uds. | Parcial |
|---|---|---|
| Puerta P6 | 1 | 1.000 |
| Total |  | 1 |

**611.750** ud Carpintería aluminio dos hojas practicables 1,60x1,50 m
5 ud × 1049.45 (1112.42 con costes indirectos) = 5562.10
Ventana de aluminio, serie Cor-70 Industrial "CORTIZO", con rotura de puente térmico, dos hojas practicables, con apertura hacia el exterior, dimensiones 1600x1500 mm, acabado lacado RAL, con el sello QUALICOAT, que garantiza el espesor y la calidad del proceso de lacado, compuesta de hoja de 78 mm y marco de 70 mm, junquillos, galce, juntas de estanqueidad de EPDM, manilla estándar y herrajes, según UNE-EN 14351-1; transmitancia térmica del marco: Uh,m = desde 0,9 W/(m²K); espesor máximo del acristalamiento: 55 mm, con clasificación a la permeabilidad al aire clase 4, según UNE-EN 12207, clasificación a la estanqueidad al agua clase E1200, según UNE-EN 12208, y clasificación a la resistencia a la carga del viento clase C5, según UNE-EN 12210, sin premarco y sin persiana. Incluso patillas de anclaje para la fijación de la carpintería, silicona para sellado perimetral de la junta entre la carpintería exterior y el paramento. TSAC. Incluye: Ajuste final de las hojas. Sellado perimetral de la junta entre la carpintería exterior y el paramento. Realización de pruebas de servicio.

| Código | Ud | Descripción | Rendimiento | Precio | Importe |
|---|---|---|---|---|---|
| MTR.CARP200 | ud | Ventana aluminio Cor-70 Industrial 1,60x1,50 (material; 25/08/2020) | 1 | 950 | 950.00 |
| MTR.CARP220 | ud | Cartucho 290 ml sellador adhesivo monocomponente, neutro (material; 25/08/2020) | 1.054 | 6.4 | 6.75 |
| MTR.CARP221 | ud | Cartucho 300 ml silicona neutra oxímica (material; 25/08/2020) | 0.496 | 5.75 | 2.85 |
| MO.OFI001 | h | Oficial 1ª | 1.5 | 15.59 | 23.39 |
| MO.PEO001 | h | Peón | 1.1 | 14.98 | 16.48 |
| %.AUX005 | % | Medios auxiliares y resto de obra | 5 % | 999.47 | 49.97 |
|  |  | Total |  |  | 1049.45 |

| Medición | Uds. | Parcial |
|---|---|---|
| Tipo V1 | 5 | 5.000 |
| Total |  | 5 |

**611.751** ud Carpintería aluminio una hoja practicables 0,80x1,50 m
1 ud × 649.88 (688.87 con costes indirectos) = 688.87
Ventana de aluminio, serie Cor-70 Industrial "CORTIZO", con rotura de puente térmico, una hoja practicable, con apertura hacia el exterior, dimensiones 800x1500 mm, acabado lacado RAL, con el sello QUALICOAT, que garantiza el espesor y la calidad del proceso de lacado, compuesta de hoja de 78 mm y marco de 70 mm, junquillos, galce, juntas de estanqueidad de EPDM, manilla estándar y herrajes, según UNE-EN 14351-1; transmitancia térmica del marco: Uh,m = desde 1,9 W/(m²K); espesor máximo del acristalamiento: 55 mm, con clasificación a la permeabilidad al aire clase 4, según UNE-EN 12207, clasificación a la estanqueidad al agua clase E1200, según UNE-EN 12208, y clasificación a la resistencia a la carga del viento clase C5, según UNE-EN 12210, sin premarco y sin persiana. Incluso patillas de anclaje para la fijación de la carpintería, silicona para sellado perimetral de la junta entre la carpintería exterior y el paramento. TSAC.
Incluye: Ajuste final de la hoja. Sellado perimetral de la junta entre la carpintería exterior y el paramento. Realización de pruebas de servicio.
Criterio de medición de proyecto: Número de unidades previstas, según documentación gráfica de Proyecto.
Criterio de medición de obra: Se medirá el número de unidades realmente ejecutadas según especificaciones de Proyecto.
Criterio de valoración económica: El precio no incluye el recibido en obra de la carpintería.

| Código | Ud | Descripción | Rendimiento | Precio | Importe |
|---|---|---|---|---|---|
| MTR.CARP201 | ud | Ventana aluminio Cor-70 Industrial 0,80x1,50 (material; 25/08/2020) | 1 | 575 | 575.00 |
| MTR.CARP220 | ud | Cartucho 290 ml sellador adhesivo monocomponente, neutro | 0.782 | 6.4 | 5.00 |
| MTR.CARP221 | ud | Cartucho 300 ml silicona neutra oxímica | 0.368 | 5.75 | 2.12 |
| MO.OFI001 | h | Oficial 1ª | 1.4 | 15.59 | 21.83 |
| MO.PEO001 | h | Peón | 1 | 14.98 | 14.98 |
| %.AUX005 | % | Medios auxiliares y resto de obra | 5 % | 618.93 | 30.95 |
|  |  | Total |  |  | 649.88 |

| Medición | Uds. | Parcial |
|---|---|---|
| Tipo V2 | 1 | 1.000 |
| Total |  | 1 |

**625.325** m Barandilla escalera h=1 m, pasamanos y barrotes verticales tubo (19/11/1998)
22.15 m × 44.99 (47.69 con costes indirectos) = 1056.33
Barandilla de 1 m de altura, para escaleras y borde de huecos horizontales, formada por pasamanos en tubo negro ø1 1/2", larguero de tubo ø3/4" y barrotes verticales de tubo ø1/2", incluso pequeño material, anclajes, mano de imprimación antioxidante, pintado final a 2 manos, recibido y colocación.

| Código | Ud | Descripción | Rendimiento | Precio | Importe |
|---|---|---|---|---|---|
| MAT.TUB202 | m | Tubo negro D 1 1/2 " (material; 24/06/2014) | 1.5 | 2.62 | 3.93 |
| MAT.TUB200 | m | Tubo negro D 1/2" (material; 24/06/2014) | 4 | 1.06 | 4.24 |
| MAT.TUB201 | m | Tubo negro D 3/4 " (material; 24/06/2014) | 3 | 1.51 | 4.53 |
| %.PP0015 | % | Piezas especiales | 1.5 % | 12.70 | 0.19 |
| MAT.FOS110 | l | Imprim fosfocromatante, Palverol Metal Primer | 1.54 | 16.38 | 25.23 |
| AUX.MOR106 | m³ | Mortero de cemento 1:6 | 0.015 | 64.56 | 0.97 |
| MO.OFI001 | h | Oficial 1ª | 0.15 | 15.59 | 2.34 |
| MO.PEO001 | h | Peón | 0.15 | 14.98 | 2.25 |
| %.AUX003 | % | Medios auxiliares y resto de obra | 3 % | 43.68 | 1.31 |
|  |  | Total |  |  | 44.99 |

| Medición | Uds. | Largo | Parcial |
|---|---|---|---|
| ESCALERA | 1 | 11 | 11.000 |
| PLANTA BAJA | 1 | 9.8 | 9.800 |
|  | 1 | 1.35 | 1.350 |
| Subtotal |  |  | 22.150 |
| Total |  |  | 22.15 |

**690.100** m² Lucernario 3-8 m luz máxima de policarbonato celular incoloro
13.5 m² × 280.67 (297.51 con costes indirectos) = 4016.39
Formación de lucernario en cubiertas, con estructura autoportante de perfiles de aluminio lacado para una dimensión de luz máxima entre 3 y 8 m, de policarbonato celular incoloras de 6 mm de espesor, incluso tornillería, elementos de remate y piezas de anclaje para formación del elemento portante, cortes de plancha, perfiles universales de aluminio con gomas de estanqueidad de EPDM, tornillos de acero inoxidable y piezas especiales para la colocación de las placas. Totalmente terminado en condiciones de estanqueidad.

| Código | Ud | Descripción | Rendimiento | Precio | Importe |
|---|---|---|---|---|---|
| MAT.CLARB001 | m² | Lucernario policarbonato incoloro luz máxima entre 3 y 8 m (material; 25/08/2020) | 1 | 92.08 | 92.08 |
| MAT.CLARB002 | m² | Repercusión elementos de remate, tornillería y piezas especiales (material; 25/08/2020) | 1 | 33.38 | 33.38 |
| MAT.CLARB003 | m² | Placa policarbonato celular, espesor 6 mm, incolora. (material; 25/08/2020) | 1.05 | 22.16 | 23.27 |
| MAT.CLARB004 | m | Perfil universal aluminio, con gomas de estanqueidad de EPDM (material; 25/08/2020) | 2 | 12.2 | 24.40 |
| MO.OFI001 | h | Oficial 1ª | 3.25 | 15.59 | 50.67 |
| MO.PEO001 | h | Peón | 3.25 | 14.98 | 48.69 |
| %.AUX003 | % | Medios auxiliares y resto de obra | 3 % | 272.49 | 8.17 |
|  |  | Total |  |  | 280.67 |

| Medición | Uds. | Largo | Ancho | Parcial |
|---|---|---|---|---|
| LUCERNARIO CUBIERTA | 1 | 5 | 2.7 | 13.500 |
| Total |  |  |  | 13.5 |

###### 104010304 REVESTIMIENTO DE FACHADA (16/09/2011)
Importe: 26151.66

**650.025** m² Cerramiento de madera tecnológica perfil FIGUERES o similar 80x5 (19/02/2013)
64 m² × 187.45 (198.7 con costes indirectos) = 12716.80
Ejecución de cerramiento de madera tecnológica perfil FIGUERES o similar 80x50 cm en fachada de edificación, incluso perfilería y anclajes. Totalmente terminado.

| Código | Ud | Descripción | Rendimiento | Precio | Importe |
|---|---|---|---|---|---|
| MATMAD01 | m² | Madera tecnológica, i/perfilería y anclajes (material; 01/03/2021) | 1 | 175 | 175.00 |
| MAQ.GRU400 | h | Grúa autopropulsada 12 t (sin maquinista) (maquinaria; 19/02/2013) | 0.02 | 34.47 | 0.69 |
| MO04MQ04 | h | Maquinista | 0.02 | 15.59 | 0.31 |
| MO.PEO001 | h | Peón | 0.4 | 14.98 | 5.99 |
| %.AUX003 | % | Medios auxiliares y resto de obra | 3 % | 181.99 | 5.46 |
|  |  | Total |  |  | 187.45 |

| Medición | Uds. | Largo | Parcial |
|---|---|---|---|
| Alzado frontal | 1 | 8 | 8.000 |
|  | 1 | 12 | 12.000 |
| Alzado laderal izquierdo | 1 | 4 | 4.000 |
|  | 1 | 8 | 8.000 |
| Alzado lateral derecho | 1 | 8 | 8.000 |
| Alzado posterior | 3 | 8 | 24.000 |
| Subtotal |  |  | 64.000 |
| Total |  |  | 64 |

**650.026** m² Mamposteria de piedra basáltica (16/09/2011)
163.7 m² × 77.42 (82.07 con costes indirectos) = 13434.86
Revestimiento de fachada con piedra en rama tamaño máximo 30 cm, tomada con mortero de cemento cola, incluso aplomado y parte proporcional de piezas especiales.

| Código | Ud | Descripción | Rendimiento | Precio | Importe |
|---|---|---|---|---|---|
| MAT.PIED100 | m³ | Piedra en rama tamaño maximo 30 cm | 0.4 | 14.19 | 5.68 |
| AUX.MOR450 | m³ | Mortero de cemento M-450 (material; 16/09/2011) | 0.1 | 82.18 | 8.22 |
| MO.OFI001 | h | Oficial 1ª | 2.2 | 15.59 | 34.30 |
| MO.PEO001 | h | Peón | 1.8 | 14.98 | 26.96 |
| %.AUX003 | % | Medios auxiliares y resto de obra | 3 % | 75.16 | 2.25 |
|  |  | Total |  |  | 77.42 |

| Medición | Uds. | Largo | Parcial |
|---|---|---|---|
| Alzado frontal | 1 | 41 | 41.000 |
| Alzado lateral izquierdo | 1 | 34.3 | 34.300 |
| Alzado lateral derecho | 1 | 29.2 | 29.200 |
| Alzado posterior | 1 | 59.2 | 59.200 |
| Subtotal |  |  | 163.700 |
| Total |  |  | 163.7 |

##### 1S.04.01.04 URBANIZACIÓN (19/11/1998)
Importe: 133914.57

###### 104010401 PAVIMENTOS PEATONALES (19/11/1998)
Importe: 8495.86

**570.100** m Bordillo prefabricado de hormigón 100x30x15
122.05 m × 25.15 (26.66 con costes indirectos) = 3253.85

| Medición | Uds. | Largo | Parcial |
|---|---|---|---|
| ACERA EXTERIOR | 1 | 8.7 | 8.700 |
| ACERAS INTERIORES | 1 | 13 | 13.000 |
|  | 1 | 19 | 19.000 |
|  | 1 | 6.5 | 6.500 |
|  | 1 | 1.5 | 1.500 |
|  | 1 | 29 | 29.000 |
|  | 1 | 21.9 | 21.900 |
|  | 1 | 4.25 | 4.250 |
|  | 1 | 18.2 | 18.200 |
| Subtotal |  |  | 122.050 |
| Total |  |  | 122.05 |

**560.200** m² Pavimento de acera de loseta hidráulica
142.06 m² × 34.81 (36.9 con costes indirectos) = 5242.01

| Medición | Uds. | Largo | Parcial |
|---|---|---|---|
| ACERAS INTERIORES | 1 | 24.91 | 24.910 |
|  | 1 | 21.02 | 21.020 |
|  | 1 | 21.75 | 21.750 |
|  | 1 | 62.76 | 62.760 |
| ACERA EXTERIOR | 1 | 11.62 | 11.620 |
| Subtotal |  |  | 142.060 |
| Total |  |  | 142.06 |

###### 104010402 PAVIMENTOS RODADOS (01/01/2000)
Importe: 2906.12

**501.001** m³ Zahorra artificial
48.18 m³ × 25.01 (26.51 con costes indirectos) = 1277.25

| Medición | Uds. | Largo | Alto | Parcial |
|---|---|---|---|---|
| ACCESO | 1 | 77.6 | 0.15 | 11.640 |
| URBANIZACIÓN INTERIOR | 1 | 243.57 | 0.15 | 36.536 |
| Subtotal |  |  |  | 48.176 |
| Total |  |  |  | 48.18 |

**550.100** m² Pavimento de hormigón vibrofratasado HP-40 i/mallazo (31/05/2013)
64.23 m² × 23.92 (25.36 con costes indirectos) = 1628.87
Pavimento continuo realizado con hormigón de HP-40, de 20 cm de espesor, incluso vertido, extendido, formación de maestras, juntas de dilatación con perfil de PVC, fibras de polipropileno antifisuras Fiberflex de Würth o equivalente (0.6 kg/m³) y adición de cuarzo corindón, acabado al fratás.

| Código | Ud | Descripción | Rendimiento | Precio | Importe |
|---|---|---|---|---|---|
| MAT.PAV150 | m³ | Hormigón HP-40 (material; 16/12/2015) | 0.2 | 65 | 13.00 |
| MAT.ACE001 | kg | Acero corrugado B-400 S | 10 | 0.41 | 4.10 |
| MAQ.VIB003 | h | Vibrador eléctrico (maquinaria; 31/05/2013) | 0.05 | 2.55 | 0.13 |
| MO.PEO001 | h | Peón | 0.4 | 14.98 | 5.99 |
| %.AUX003 | % | Medios auxiliares y resto de obra | 3 % | 23.22 | 0.70 |
|  |  | Total |  |  | 23.92 |

| Medición | Uds. | Largo | Alto | Parcial |
|---|---|---|---|---|
| ACCESO | 1 | 77.6 | 0.2 | 15.520 |
| URBANIZACIÓN INTERIOR | 1 | 243.57 | 0.2 | 48.714 |
| Subtotal |  |  |  | 64.234 |
| Total |  |  |  | 64.23 |

###### 104010403 ZONAS AJARDINADAS (01/01/2010)
Importe: 4483.01

###### 10401040301 JARDINERÍA. ESPECIES VEGETALES (01/01/2010)
Importe: 1984.64

**J01.FIC-CAR** ud Ficus carica (Higuera) 2,0 m M-50
3 ud × 73.68 (78.1 con costes indirectos) = 234.30
Ficus carica (Higuera) de 2,0 m de latura, en maceta M-50, incluso transporte, plantación y primeros riegos.

| Código | Ud | Descripción | Rendimiento | Precio | Importe |
|---|---|---|---|---|---|
| ADJ.FICCARI | ud | Ficus carica (Higuera) 2,0 m M-50 (material; 26/04/2020) | 1 | 64 | 64.00 |
| MO.PEO100 | h | Peón especializado | 0.2 | 15.13 | 3.03 |
| M.AGRO | m3 | mejora agronómica en suelo (material; 10/08/2017) | 0.3 | 6.81 | 2.04 |
| QAB0030 | h | Camión volquete 2 ejes > 15 t (maquinaria; 10/08/2017) | 0.03 | 27 | 0.81 |
| QAF0010 | h | Camión cist 10 m³ c/bomba y asp alq c/cond (maquinaria; 10/08/2017) | 0.05 | 33 | 1.65 |
| %.AUX003 | % | Medios auxiliares y resto de obra | 3 % | 71.53 | 2.15 |
|  |  | Total |  |  | 73.68 |

**J01.PRU-DUL** ud Prunus dulcis (Almendro) 2,0 m M-50 (01/01/2010)
6 ud × 66.73 (70.73 con costes indirectos) = 424.38
Prunus dulcisa (Almendro) de 2,0 m de latura, en maceta M-50, incluso transporte, plantación y primeros riegos.

| Código | Ud | Descripción | Rendimiento | Precio | Importe |
|---|---|---|---|---|---|
| ADJ.PRUDULC | ud | Prunus dulcis (Almendro) 2,0 m M-50 (material; 24/04/2020) | 1 | 59 | 59.00 |
| MO.PEO100 | h | Peón especializado | 0.2 | 15.13 | 3.03 |
| M.AGRO | m3 | mejora agronómica en suelo | 0.3 | 6.81 | 2.04 |
| MAQ.CAM015 | h | Camión basculante 15 Tm. | 0.03 | 33.9 | 1.02 |
| MAQ.CIS001 | h | Cisterna agua s/camión 10.000 l | 0.05 | 32.76 | 1.64 |
|  |  | Total |  |  | 66.73 |

**J01.LAV** ud Lavandula canariensis (Lavanda) 0,30m M-14 (01/01/2010)
55 ud × 4.64 (4.92 con costes indirectos) = 270.60
Lavandula canariensis (Lavanda) en maceta M-14, incluso transporte, plantación y primeros riegos.

| Código | Ud | Descripción | Rendimiento | Precio | Importe |
|---|---|---|---|---|---|
| ADJ.LAV | ud | Lavandula canariensis M-14 (material; 24/04/2020) | 1 | 3.5 | 3.50 |
| MO.PEO100 | h | Peón especializado | 0.04 | 15.13 | 0.61 |
| M.AGRO | m3 | mejora agronómica en suelo | 0.03 | 6.81 | 0.20 |
| MAQ.CAM015 | h | Camión basculante 15 Tm. | 0.005 | 33.9 | 0.17 |
| MAQ.CIS001 | h | Cisterna agua s/camión 10.000 l | 0.005 | 32.76 | 0.16 |
|  |  | Total |  |  | 4.64 |

**J01.ERYSS** ud Erysimum bicolor (Alhelí monte) 0,40 m M-20
64 ud × 5.79 (6.14 con costes indirectos) = 392.96
Erysimum bicolor (Alhelí de monte) M-20, incluso transporte, plantación y primeros riegos.

| Código | Ud | Descripción | Rendimiento | Precio | Importe |
|---|---|---|---|---|---|
| ADJ.ROME | ud | Erysimum bicolor (Alhelí) M-20 (material; 26/08/2020) | 1 | 4.5 | 4.50 |
| MO.PEO100 | h | Peón especializado | 0.04 | 15.13 | 0.61 |
| M.AGRO | m3 | mejora agronómica en suelo | 0.03 | 6.81 | 0.20 |
| QAB0030 | h | Camión volquete 2 ejes > 15 t | 0.005 | 27 | 0.14 |
| QAF0010 | h | Camión cist 10 m³ c/bomba y asp alq c/cond | 0.005 | 33 | 0.17 |
| %.AUX003 | % | Medios auxiliares y resto de obra | 3 % | 5.62 | 0.17 |
|  |  | Total |  |  | 5.79 |

**J01.MESEM** m² Mesembryanthemum crystallinum (Tapizante) 16 esq/m2
180 m² × 3.47 (3.68 con costes indirectos) = 662.40
Mesembryanthemum crystallinum en esquejes (16 ud/m2). Inclusolantación y primeros riegos

| Código | Ud | Descripción | Rendimiento | Precio | Importe |
|---|---|---|---|---|---|
| ADJ.MESEM | ud | Mesembryanthemum crystallinum 16 ud/m2 esqueje) (material; 26/04/2020) | 16 | 0.1 | 1.60 |
| MO.PEO100 | h | Peón especializado | 0.1 | 15.13 | 1.51 |
| M.AGRO | m3 | mejora agronómica en suelo | 0.03 | 6.81 | 0.20 |
| QAB0030 | h | Camión volquete 2 ejes > 15 t | 0.001 | 27 | 0.03 |
| QAF0010 | h | Camión cist 10 m³ c/bomba y asp alq c/cond | 0.001 | 33 | 0.03 |
| %.AUX003 | % | Medios auxiliares y resto de obra | 3 % | 3.37 | 0.10 |
|  |  | Total |  |  | 3.47 |

| Medición | Uds. | Parcial |
|---|---|---|
| Medición en plano | 180 | 180.000 |
| Total |  | 180 |

###### 10401040302 SUELOS Y LABORES (02/09/2016)
Importe: 2498.37

**D02.0040** m³ Excav. manual a cielo abierto terreno duro.
60.51 m³ × 7.73 (8.19 con costes indirectos) = 495.58
Excavación manual a cielo abierto en terreno duro con distribución del material sobrante en la propia parcela, sin transporte.

| Código | Ud | Descripción | Rendimiento | Precio | Importe |
|---|---|---|---|---|---|
| MO.PEO100 | h | Peón especializado | 0.1 | 15.13 | 1.51 |
| MO.PEO001 | h | Peón | 0.4 | 14.98 | 5.99 |
| %.AUX003 | % | Medios auxiliares y resto de obra | 3 % | 7.50 | 0.23 |
|  |  | Total |  |  | 7.73 |

| Medición | Uds. | Largo | Ancho | Alto | Parcial |
|---|---|---|---|---|---|
| Prunus dulcis | 3.45 | 1 | 1 | 1 | 3.450 |
| Ficus carica | 6.9 | 1 | 1 | 1 | 6.900 |
| Lavandula canariensis | 63.25 | 0.4 | 0.4 | 0.4 | 4.048 |
| Erysimum | 73.6 | 0.4 | 0.4 | 0.4 | 4.710 |
| Mesembryanthemun | 207 |  |  | 0.2 | 41.400 |
| Subtotal |  |  |  |  | 60.508 |
| Total |  |  |  |  | 60.51 |

**S01.TIERR** m³ Tierra vegetal para árboles, arbustos...
60.51 m³ × 21.96 (23.28 con costes indirectos) = 1408.67
Tierra vegetal estercolada exenta de terrones y piedras. Mejora agronómica en partida de especies vegetales

| Código | Ud | Descripción | Rendimiento | Precio | Importe |
|---|---|---|---|---|---|
| E32.0020 | m³ | Tierra vegetal exenta de terrones y piedras. (material; 24/04/2020) | 1 | 15.5 | 15.50 |
| MO.OFI001 | h | Oficial 1ª | 0.1 | 15.59 | 1.56 |
| MO.PEO100 | h | Peón especializado | 0.1 | 15.13 | 1.51 |
| MAQ.CAM015 | h | Camión basculante 15 Tm. | 0.1 | 33.9 | 3.39 |
|  |  | Total |  |  | 21.96 |

| Medición | Uds. | Largo | Ancho | Alto | Parcial |
|---|---|---|---|---|---|
| Prunus dulcis | 3.45 | 1 | 1 | 1 | 3.450 |
| Ficus carica | 6.9 | 1 | 1 | 1 | 6.900 |
| Lavandula canariensis | 63.25 | 0.4 | 0.4 | 0.4 | 4.048 |
| Erysimum | 73.6 | 0.4 | 0.4 | 0.4 | 4.710 |
| Mesembryanthemun | 207 |  |  | 0.2 | 41.400 |
| Subtotal |  |  |  |  | 60.508 |
| Total |  |  |  |  | 60.51 |

**S01.MULCHP** m³ Capa drenaje picón avitolado (10-12mm)
7.37 m³ × 22.85 (24.22 con costes indirectos) = 178.50
Formación capa en fondo de hoyo de plantación, a base de picón avitolado (10-12mm) para drenaje, incluso transporte a obra y extendido con un espesor de 10 cm.

| Código | Ud | Descripción | Rendimiento | Precio | Importe |
|---|---|---|---|---|---|
| E06.0140 | m³ | Picón avitolado 10-12 mm capa 10 cm (material; 10/08/2017) | 1 | 8.5 | 8.50 |
| MO.PEO100 | h | Peón especializado | 0.5 | 15.13 | 7.57 |
| MAQ.CAM015 | h | Camión basculante 15 Tm. | 0.2 | 33.9 | 6.78 |
|  |  | Total |  |  | 22.85 |

| Medición | Uds. | Largo | Ancho | Alto | Parcial |
|---|---|---|---|---|---|
| Prunus dulcis | 6.9 | 1 | 1 | 0.1 | 0.690 |
| Ficus carica | 3.45 | 1 | 1 | 0.1 | 0.345 |
| Lavandula canariensis | 63.25 | 0.4 | 0.4 | 0.1 | 1.012 |
| Erysimum | 73.6 | 0.4 | 0.4 | 0.1 | 1.178 |
| Mesembryanthemun | 207 |  |  | 0.02 | 4.140 |
| Subtotal |  |  |  |  | 7.365 |
| Total |  |  |  |  | 7.37 |

**S01.GRAVA** m³ Capa de grava/picón 40-60 mm en superficie.
12.88 m³ × 27.13 (28.76 con costes indirectos) = 370.43
Grava basáltica o picón avitolado, con ganulometría de 10-20 mm, colocada en superficie en capa de 10 cm.

| Código | Ud | Descripción | Rendimiento | Precio | Importe |
|---|---|---|---|---|---|
| E06.GRAV | m³ | Picón/Grava basáltica 40-60 mm en capa 10 cm (material; 24/04/2020) | 1 | 24 | 24.00 |
| MO.PEO100 | h | Peón especializado | 0.05 | 15.13 | 0.76 |
| MAQ.CAM015 | h | Camión basculante 15 Tm. | 0.07 | 33.9 | 2.37 |
|  |  | Total |  |  | 27.13 |

| Medición | Uds. | Ancho | Alto | Parcial |
|---|---|---|---|---|
| superficie total a cubrir | 112 | 1.15 | 0.1 | 12.880 |
| Total |  |  |  | 12.88 |

**S01.JABLE** m³ Acondicionado de superficie y aporte de "Jable" (02/09/2016)
1 m³ × 42.63 (45.19 con costes indirectos) = 45.19
Acondicionado superficial y nivelación de terreo con aporte posterior de Jable (zahorra blanca), con ganulometría de 10-20 mm, colocada en superficie en capa de 10 cm.

| Código | Ud | Descripción | Rendimiento | Precio | Importe |
|---|---|---|---|---|---|
| E06.JABLE | m³ | Jable (zahorra blanca) 10-20 mm en capa 10 cm (material; 29/04/2020) | 1 | 33 | 33.00 |
| MO.PEO100 | h | Peón especializado | 0.33 | 15.13 | 4.99 |
| MAQ.CAM007 | h | Camión volquete 3 ejes 16 tn | 0.07 | 32.83 | 2.30 |
| MO.ESP001 | h | Conductor camión más de 7.500 Kg | 0.07 | 15.75 | 1.10 |
| %.AUX003 | % | Medios auxiliares y resto de obra | 3 % | 41.39 | 1.24 |
|  |  | Total |  |  | 42.63 |

###### 104010404 CERRAMIENTO PERIMETRAL (19/11/1998)
Importe: 13594.79

**321.100** m³ Excavación en zanjas y pozos por medios mecánicos, en cualquier
17.69 m³ × 10.11 (10.72 con costes indirectos) = 189.64

| Medición | Uds. | Largo | Ancho | Alto | Parcial |
|---|---|---|---|---|---|
| CERRAMIENTO | 1 | 12.6 | 0.6 | 0.3 | 2.268 |
|  | 1 | 85.65 | 0.6 | 0.3 | 15.417 |
| Subtotal |  |  |  |  | 17.685 |
| Total |  |  |  |  | 17.69 |

**610.015** m³ Hormigón de limpieza HL-150/B/20
3.44 m³ × 70 (74.2 con costes indirectos) = 255.25

| Medición | Uds. | Largo | Ancho | Alto | Parcial |
|---|---|---|---|---|---|
| CERRAMIENTO | 1 | 12.6 | 0.35 | 0.1 | 0.441 |
|  | 1 | 85.65 | 0.35 | 0.1 | 2.998 |
| Subtotal |  |  |  |  | 3.439 |
| Total |  |  |  |  | 3.44 |

**610.020** m³ Hormigón en masa HNE-20/B/40
6.88 m³ × 76.89 (81.5 con costes indirectos) = 560.72

| Medición | Uds. | Largo | Ancho | Alto | Parcial |
|---|---|---|---|---|---|
| CERRAMIENTO | 1 | 12.6 | 0.35 | 0.2 | 0.882 |
|  | 1 | 85.65 | 0.35 | 0.2 | 5.996 |
| Subtotal |  |  |  |  | 6.878 |
| Total |  |  |  |  | 6.88 |

**332.350** m³ Relleno con material seleccionado procedente de préstamo
7.37 m³ × 12.4 (13.14 con costes indirectos) = 96.84

| Medición | Uds. | Largo | Parcial |
|---|---|---|---|
| TOTAL EXCAVACIÓN | 1 | 17.69 | 17.690 |
| A DESCONTAR |  |  |  |
| Hormigón limpieza | -1 | 3.44 | -3.440 |
| Hormigón en masa | -1 | 6.88 | -6.880 |
| Subtotal |  |  | 7.370 |
| Total |  |  | 7.37 |

**613.025** m² Fábrica bloque hormigón vibrado 25 cm (19/11/1998)
49.13 m² × 29.19 (30.94 con costes indirectos) = 1520.08
Fábrica de bloque hueco de hormigón vibrado de 25 cm de espesor (25x25x50 cm), con marcado CE, categoría I, según UNE EN 771-3:2011+A1:2016, recibidos con mortero industrial M 2,5, con marcado CE según UNE EN 998-2:2012, incluso aplomado, replanteo, nivelado, humedecido del bloque, grapas metálicas de unión a la estructura, ejecución de jambar y parte proporcional de refuerzo de esquinas y cruces con acero B-400 S.

| Código | Ud | Descripción | Rendimiento | Precio | Importe |
|---|---|---|---|---|---|
| AUX.HORM020 | m³ | Hormigón en masa HM-20 | 0.01 | 66.12 | 0.66 |
| AUX.MOR010 | m³ | Mortero de cemento M-250 | 0.02 | 87.18 | 1.74 |
| MAT.BLO025 | ud | Bloque hormigón vibrado 25 cm (material; 09/01/2018) | 9 | 1.35 | 12.15 |
| MAT.ACE001 | kg | Acero corrugado B-400 S | 0.15 | 0.41 | 0.06 |
| MO.OFI001 | h | Oficial 1ª | 0.4 | 15.59 | 6.24 |
| MO.PEO001 | h | Peón | 0.5 | 14.98 | 7.49 |
| %.AUX003 | % | Medios auxiliares y resto de obra | 3 % | 28.34 | 0.85 |
|  |  | Total |  |  | 29.19 |

| Medición | Uds. | Largo | Alto | Parcial |
|---|---|---|---|---|
| CERRAMIENTO | 1 | 12.6 | 0.5 | 6.300 |
|  | 1 | 85.65 | 0.5 | 42.825 |
| Subtotal |  |  |  | 49.125 |
| Total |  |  |  | 49.13 |

**613.500** m² Chapado paramentos piedra natural acabado negro (16/09/2011)
98.25 m² × 56.21 (59.58 con costes indirectos) = 5853.74
Chapado en paramento vertical, de hasta 3 m de altura, con piezas irregulares de piedra natural, de entre 1 y 2 cm de espesor, acabado color negro, recibidas con mortero de cemento M-5 y rejuntadas con el mismo material, incluso parte proporcional de preparación previa de las piedras y del paramento soporte y limpieza final.

| Código | Ud | Descripción | Rendimiento | Precio | Importe |
|---|---|---|---|---|---|
| MAT.PIEDR001 | m² | Piedra natural acabado negro, de entre 1 y 2 cm de espesor (material; 25/08/2020) | 1 | 14.29 | 14.29 |
| AUX.MOR011 | m³ | Mortero de cemento M-450 | 0.03 | 105.26 | 3.16 |
| MO.OFI001 | h | Oficial 1ª | 1.214 | 15.59 | 18.93 |
| MO.PEO001 | h | Peón | 1.214 | 14.98 | 18.19 |
| %.AUX003 | % | Medios auxiliares y resto de obra | 3 % | 54.57 | 1.64 |
|  |  | Total |  |  | 56.21 |

| Medición | Uds. | Largo | Alto | Parcial |
|---|---|---|---|---|
| CERRAMIENTO | 2 | 12.6 | 0.5 | 12.600 |
|  | 2 | 85.65 | 0.5 | 85.650 |
| Subtotal |  |  |  | 98.250 |
| Total |  |  |  | 98.25 |

**610.512** m Albardilla de hormigón (16/09/2011)
98.25 m × 19.97 (21.17 con costes indirectos) = 2079.95
Albardilla de hormigón en coronación de murete, incluso preparación de superficie y mortero, totalmente colocada.

| Código | Ud | Descripción | Rendimiento | Precio | Importe |
|---|---|---|---|---|---|
| AUX.MOR011 | m³ | Mortero de cemento M-450 | 0.015 | 105.26 | 1.58 |
| MAT.ALB556 | m | Albardilla de hormigón (material; 13/05/2014) | 1 | 10.2 | 10.20 |
| MO.OFI001 | h | Oficial 1ª | 0.2 | 15.59 | 3.12 |
| MO.PEO001 | h | Peón | 0.3 | 14.98 | 4.49 |
| %.AUX003 | % | Medios auxiliares y resto de obra | 3 % | 19.39 | 0.58 |
|  |  | Total |  |  | 19.97 |

| Medición | Uds. | Largo | Parcial |
|---|---|---|---|
| FÁBRICA BLOQUE | 1 | 12.6 | 12.600 |
|  | 1 | 85.65 | 85.650 |
| Subtotal |  |  | 98.250 |
| Total |  |  | 98.25 |

**611.901** ud Puerta 2 hojas abatible manual malla electrosoldada 5,00x2,50 m
1 ud × 115.58 (122.51 con costes indirectos) = 122.51
Puerta de doble hoja abatible manual formado por paneles de malla electrosoldada, de 50x50 mm de paso de malla y 4 mm de diámetro, acabado galvanizado y plastificado en color verde RAL 6015, con bastidor de perfil hueco de acero galvanizado y plastificado en color verde RAL 6015 de sección 20x20x1,5 mm y postes de perfil hueco de acero galvanizado y pintado, de sección cuadrada 40x40x1,5 mm y 1 m de altura y empotrados en muros de fábrica u hormigón. Incluso mortero de cemento para recibido de los postes y accesorios para la fijación de los paneles de malla electrosoldada a los postes metálicos.

| Código | Ud | Descripción | Rendimiento | Precio | Importe |
|---|---|---|---|---|---|
| MAT.VALL005 | m² | Panel malla electrosoldada 50x50 mm ø4 mm, galvanizado-plastific (material; 25/08/2020) | 10 | 6.25 | 62.500 |
| MAT.VALL007 | m | Perfil hueco acero galvanizadopintado, 20x20x1,5 mm (material; 25/08/2020) | 20 | 1.82 | 36.400 |
| MAT.VALL008 | ud | Accesorios fijación paneles de malla electrosoldada a los postes (material; 25/08/2020) | 1 | 2 | 2.000 |
| MO.OFI001 | h | Oficial 1ª | 0.3 | 15.59 | 4.677 |
| MO.PEO001 | h | Peón | 0.3 | 14.98 | 4.494 |
| %.AUX005 | % | Medios auxiliares y resto de obra | 5 % | 110.071 | 5.504 |
|  |  | Total |  |  | 115.58 |

**611.905** m Vallado paneles malla electrosold., de 50x50 mm de paso de malla
98.25 m × 28 (29.68 con costes indirectos) = 2916.06
Vallado de parcela formado por paneles de malla electrosoldada, de 50x50 mm de paso de malla y 4 mm de diámetro, acabado galvanizado y plastificado en color verde RAL 6015, con bastidor de perfil hueco de acero galvanizado y plastificado en color verde RAL 6015 de sección 20x20x1,5 mm y postes de perfil hueco de acero galvanizado y pintado, de sección cuadrada 40x40x1,5 mm y 1 m de altura, separados 2 m entre sí y empotrados en muros de fábrica u hormigón. Incluso mortero de cemento para recibido de los postes y accesorios para la fijación de los paneles de malla electrosoldada a los postes metálicos.

| Código | Ud | Descripción | Rendimiento | Precio | Importe |
|---|---|---|---|---|---|
| MAT.VALL005 | m² | Panel malla electrosoldada 50x50 mm ø4 mm, galvanizado-plastific | 1 | 6.25 | 6.25 |
| MAT.VALL006 | ud | Poste perfil hueco acero galvanizado-pintado 40x40x1,5 mm y 2 m (material; 25/08/2020) | 0.55 | 6.87 | 3.78 |
| MAT.VALL007 | m | Perfil hueco acero galvanizadopintado, 20x20x1,5 mm | 3 | 1.82 | 5.46 |
| MAT.VALL008 | ud | Accesorios fijación paneles de malla electrosoldada a los postes | 1 | 2 | 2.00 |
| MO.OFI001 | h | Oficial 1ª | 0.3 | 15.59 | 4.68 |
| MO.PEO001 | h | Peón | 0.3 | 14.98 | 4.49 |
| %.AUX005 | % | Medios auxiliares y resto de obra | 5 % | 26.66 | 1.33 |
|  |  | Total |  |  | 28 |

| Medición | Uds. | Largo | Parcial |
|---|---|---|---|
| CERRAMIENTO | 1 | 12.6 | 12.600 |
|  | 1 | 85.65 | 85.650 |
| Subtotal |  |  | 98.250 |
| Total |  |  | 98.25 |

###### 104010405 PLUVIALES (19/11/1998)
Importe: 100945.71

**404.000** ud Arqueta pie de bajante 50x50x50 cm (19/11/1998)
4 ud × 181.69 (192.59 con costes indirectos) = 770.36
Arqueta de registro a pie de bajante de 50x50x50 cm de dimensiones interiores, constituida por paredes de hormigón en masa HM-20 de 12 cm de espesor, solera de hormigón en masa HM-20 de 10 cm de espesor, con aristas y rincones a media caña, registro peatonal B-125, según UNE EN 124, de fundición dúctil, incluso excavación, relleno de trasdós, carga y transporte de productos sobrantes a vertedero, encofrado y desencofrado, acometida y remate de tubos. Según CTE DB HS-5.

| Código | Ud | Descripción | Rendimiento | Precio | Importe |
|---|---|---|---|---|---|
| AUX.MOVT001 | m³ | Excavación zanjas, pozos, cimientos por medios mecánicos | 0.53 | 10.36 | 5.49 |
| AUX.HORM020 | m³ | Hormigón en masa HM-20 | 0.205 | 66.12 | 13.55 |
| AUX.ENCOF51 | m² | Encofrado plano soleras y cimentaciones | 1 | 11.53 | 11.53 |
| MAT.NOR0350 | ud | Tapa redonda y marco cuadrado ø350 mm FDC B-125, TC 500 EJ-NORIN (material; 30/03/2017) | 1 | 54.12 | 54.12 |
| MO.OFI001 | h | Oficial 1ª | 3 | 15.59 | 46.77 |
| MO.PEO001 | h | Peón | 3 | 14.98 | 44.94 |
| %.AUX003 | % | Medios auxiliares y resto de obra | 3 % | 176.40 | 5.29 |
|  |  | Total |  |  | 181.69 |

**407.002** ud Imbornal sifónico 700x350 mm
2 ud × 183.97 (195.01 con costes indirectos) = 390.02

**406.223** m Canal de drenaje simple (19/11/1998)
5 m × 920.84 (976.09 con costes indirectos) = 4880.45
Canal de drenaje simple ejecutado in situ mediante hormigón para armar HA-25, armado con acero corrugado B-500 S con reja superior de fundición dúctil D-400, tipo Barcino o similar, de 1.030x528 mm, enfoscado e impermeabilizado en su interior, totalmente instalada con embocadura de tubos, con toda clase de ayudas y remates contra el firme existente.

| Código | Ud | Descripción | Rendimiento | Precio | Importe |
|---|---|---|---|---|---|
| AUX.MOVT001 | m³ | Excavación zanjas, pozos, cimientos por medios mecánicos | 1.15 | 10.36 | 11.91 |
| AUX.MOR011 | m³ | Mortero de cemento M-450 | 0.2 | 105.26 | 21.05 |
| AUX.RELL001 | m³ | Relleno zanjas excavación | 0.4 | 4.1 | 1.64 |
| AUX.ENCOF51 | m² | Encofrado plano soleras y cimentaciones | 1.6 | 11.53 | 18.45 |
| AUX.HORA025 | m³ | Hormigón HA-25 de central | 0.48 | 64.11 | 30.77 |
| MAT.ACE500 | kg | Acero corrugado B-500 SD | 194 | 0.9 | 174.60 |
| MAT.BARC555 | m | Rejilla Barcino 1030x528 D-400 (material; 25/08/2020) | 1 | 590.79 | 590.79 |
| MAQ.GRU100 | h | Camión grúa 1.500 kg. | 0.09 | 37.44 | 3.37 |
| MO.OFI001 | h | Oficial 1ª | 0.9 | 15.59 | 14.03 |
| MO.PEO001 | h | Peón | 1.83 | 14.98 | 27.41 |
| %.AUX003 | % | Medios auxiliares y resto de obra | 3 % | 894.02 | 26.82 |
|  |  | Total |  |  | 920.84 |

| Medición | Uds. | Largo | Parcial |
|---|---|---|---|
| ACCESO | 1 | 5 | 5.000 |
| Total |  |  | 5 |

**450.500** m Pozo drenante (19/11/1998)
30 m × 617.64 (654.7 con costes indirectos) = 19641.00
Pozo drenante construido en su parte inferior sobre capa drenante de 40 cm de espesor y relleno perimetral de 80 cm de grava de 40 mm, zuncho de hormigón HM-20 para apoyo de anillas, con anillas de 15 cm de espesor con huecos, sin revestir para permitir el paso del agua, recibidas con mortero de cemento, incluso excavación manual y mecánica, con registro realizado con losa prefabricada de HA-25 con tapa y cerco de fundición dúctil ø600 mm D400.

| Código | Ud | Descripción | Rendimiento | Precio | Importe |
|---|---|---|---|---|---|
| AUX.MOVT001 | m³ | Excavación zanjas, pozos, cimientos por medios mecánicos | 18 | 10.36 | 186.48 |
| AUX.MOR011 | m³ | Mortero de cemento M-450 | 0.2 | 105.26 | 21.05 |
| AUX.RELL001 | m³ | Relleno zanjas excavación | 12 | 4.1 | 49.20 |
| AUX.HORM020 | m³ | Hormigón en masa HM-20 | 1 | 66.12 | 66.12 |
| MAT.POZCON01 | ud | Cono asimétrico ø100 cm h=50 cm (material; 14/08/2013) | 0.1 | 82.78 | 8.28 |
| MAT.POZANI01 | ud | Anillo pozo ø120 cm h=100 cm drenaje (material; 16/12/2015) | 1 | 150 | 150.00 |
| MAT.PATEPROP | ud | Pate de polipropileno con alma de acero | 3 | 8.87 | 26.61 |
| MAT.TAPA001 | ud | Tapa y marco ø600, D400 tráfico intenso EJ Twino | 0.1 | 184.13 | 18.41 |
| MAQ.GRU006 | h | Camión grúa de 6 t (sin conductor) | 0.1 | 51.74 | 5.17 |
| MO.OFI001 | h | Oficial 1ª | 1.5 | 15.59 | 23.39 |
| MO.PEO001 | h | Peón | 3 | 14.98 | 44.94 |
| %.AUX003 | % | Medios auxiliares y resto de obra | 3 % | 599.65 | 17.99 |
|  |  | Total |  |  | 617.64 |

| Medición | Uds. | Largo | Parcial |
|---|---|---|---|
|  | 3 | 10 | 30.000 |
| Total |  |  | 30 |

**415.001** m Tubería saneamiento PVC ø200 mm SN8 (13/10/2011)
55.5 m × 21.51 (22.8 con costes indirectos) = 1265.40
Canalización de tubería de saneamiento de PVC ø200 mm, SN8, tipo T.P.P. o similar, enterrada en zanja, con parte proporcional de piezas especiales, incluso solera de arena lavada de 15 cm de espesor, totalmente instalada y probada.

| Código | Ud | Descripción | Rendimiento | Precio | Importe |
|---|---|---|---|---|---|
| MAT.PVCSN8200 | m | Tubería saneamiento T.P.P. PVC SN8 ø200 mm, junta elástica (material; 02/03/2021) | 1 | 15.64 | 15.64 |
| %.PP0015 | % | Piezas especiales | 1.5 % | 15.64 | 0.23 |
| MAT.AREN002 | m3 | Arena para lecho de tubos | 0.11 | 11.64 | 1.28 |
| MAQ.GRU100 | h | Camión grúa 1.500 kg. | 0.017 | 37.44 | 0.64 |
| MO.PEO001 | h | Peón | 0.05 | 14.98 | 0.75 |
| MO.OFI001 | h | Oficial 1ª | 0.15 | 15.59 | 2.34 |
| %.AUX003 | % | Medios auxiliares y resto de obra | 3 % | 20.88 | 0.63 |
|  |  | Total |  |  | 21.51 |

**415.006** m Tubería saneamiento PVC ø630 mm SN8 (13/10/2011)
20 m × 185.26 (196.38 con costes indirectos) = 3927.60
Canalización de tubería de saneamiento de PVC ø630 mm, SN8, tipo T.P.P. o similar, enterrada en zanja, con parte proporcional de piezas especiales, incluso solera de arena lavada de 15 cm de espesor, totalmente instalada y probada.

| Código | Ud | Descripción | Rendimiento | Precio | Importe |
|---|---|---|---|---|---|
| MAT.PVCSN8630 | m | Tubería saneamiento T.P.P. PVC SN8 ø630 mm, junta elástica (material; 02/03/2021) | 1 | 172.27 | 172.27 |
| %.PP0015 | % | Piezas especiales | 1.5 % | 172.27 | 2.58 |
| MAT.AREN002 | m3 | Arena para lecho de tubos | 0.11 | 11.64 | 1.28 |
| MAQ.GRU100 | h | Camión grúa 1.500 kg. | 0.017 | 37.44 | 0.64 |
| MO.PEO001 | h | Peón | 0.05 | 14.98 | 0.75 |
| MO.OFI001 | h | Oficial 1ª | 0.15 | 15.59 | 2.34 |
| %.AUX003 | % | Medios auxiliares y resto de obra | 3 % | 179.86 | 5.40 |
|  |  | Total |  |  | 185.26 |

**403.500** m Cuneta de hormigón ejecutada in situ
577 m × 114.57 (121.44 con costes indirectos) = 70070.88

###### 104010406 RED DE RIEGO (19/11/1998)
Importe: 3489.08

###### 10401040601 CABEZAL DE RIEGO Y AUTOMATISMO (29/11/2012)
Importe: 2271.89

**CONEX RED** ud Conexión a red
1 ud × 291.92 (309.44 con costes indirectos) = 309.44
Conexión a red de abastecimiento con By-pass

| Código | Ud | Descripción | Rendimiento | Precio | Importe |
|---|---|---|---|---|---|
| BY.PASS | ud | By pass en red abasto (material; 26/04/2020) | 1 | 100 | 100.00 |
| MO.OFI001 | h | Oficial 1ª | 6 | 15.59 | 93.54 |
| MO.PEO001 | h | Peón | 6 | 14.98 | 89.88 |
| %.AUX003 | % | Medios auxiliares y resto de obra | 3 % | 283.42 | 8.50 |
|  |  | Total |  |  | 291.92 |

**CABEZAL** ud Cabezal riego (29/11/2012)
1 ud × 1471.07 (1559.33 con costes indirectos) = 1559.33
Cabezal de riego equipado con filtarción de malla y valvulería general

| Código | Ud | Descripción | Rendimiento | Precio | Importe |
|---|---|---|---|---|---|
| DEP-500 | ud | Depósito PVC 500 l, incluso accesorios de conexión (material; 24/04/2020) | 1 | 125 | 125.00 |
| EQU-BOMB | ud | Electro bomba MC-100 1 CV (material; 24/04/2020) | 1 | 555 | 555.00 |
| COL.C | ud | Colector general 1¼" (material; 26/04/2020) | 1 | 81 | 81.00 |
| FILM.1 | ud | Filtro malla 1" (material; 26/04/2020) | 1 | 33 | 33.00 |
| E.23.155 | ud | Electroválvula 1" (V.M o campo) (material; 02/03/2021) | 1 | 74.26 | 74.26 |
| VENT.1 | ud | Ventosa 1" doble propósito (material; 26/11/2019) | 1 | 59.8 | 59.80 |
| VALV.SG | ud | Válvula seguridad (material; 11/08/2017) | 1 | 73.8 | 73.80 |
| FILT | ud | Filtro cazapiedras en entrada equipo impulsión (material; 29/11/2012) | 1 | 85 | 85.00 |
| CONT.1 | ud | Contador 1" tipo Wolman (material; 11/08/2017) | 1 | 96.8 | 96.80 |
| MO.OFI001 | h | Oficial 1ª | 8 | 15.59 | 124.72 |
| MO.PEO001 | h | Peón | 8 | 14.98 | 119.84 |
| %.AUX003 | % | Medios auxiliares y resto de obra | 3 % | 1428.22 | 42.85 |
|  |  | Total |  |  | 1471.07 |

**AA1** ud Automatismo de riego
1 ud × 380.3 (403.12 con costes indirectos) = 403.12
Automatismo eléctrico compuesto por programador eléctrico con salida a 4 estaciones en 24 V. Conexión a toma de corriente (no considerada)

| Código | Ud | Descripción | Rendimiento | Precio | Importe |
|---|---|---|---|---|---|
| PROG.4 | ud | Programador eléctrico 2-4 est (material; 11/08/2017) | 1 | 167.8 | 167.80 |
| E.23.155 | ud | Electroválvula 1" (V.M o campo) | 1 | 74.26 | 74.26 |
| MO.OFI001 | h | Oficial 1ª | 3 | 15.59 | 46.77 |
| MO.PEO100 | h | Peón especializado | 3 | 15.13 | 45.39 |
| SIST INF | ud | Conexion programador-electroválvulas (material; 25/11/2019) | 1 | 35 | 35.00 |
| %.AUX003 | % | Medios auxiliares y resto de obra | 3 % | 369.22 | 11.08 |
|  |  | Total |  |  | 380.3 |

###### 10401040602 RED DE RIEGO (19/11/1998)
Importe: 1217.19

**PE.40-10** ml. Tubería PEHD 40 mm - 10 atm
5 ml. × 3.42 (3.63 con costes indirectos) = 18.15
Tubería de polietileno alta densidad PE-40 mm banda azul, presión 10 ATM, en conexión red de riego, colocada en paredes y pases interioes de edificación, incluso p.p. de juntas, piezas especiales, nivelación del tubo.

| Código | Ud | Descripción | Rendimiento | Precio | Importe |
|---|---|---|---|---|---|
| E40.10AT | m | Tubería PEHD 40 mm - 10 atm (material; 26/11/2019) | 1 | 0.71 | 0.71 |
| P.ESP-LT | ud | Piezas especiales en latón 32-1" (material; 11/08/2017) | 0.4 | 0.45 | 0.18 |
| MO.OFI001 | h | Oficial 1ª | 0.05 | 15.59 | 0.78 |
| MO.PEO001 | h | Peón | 0.05 | 14.98 | 0.75 |
| AYD.ZAJ | ml | Apertura y cierre zanjas (material; 26/11/2019) | 1 | 0.9 | 0.90 |
| %.AUX003 | % | Medios auxiliares y resto de obra | 3 % | 3.32 | 0.10 |
|  |  | Total |  |  | 3.42 |

**PE.32-10** ml. Tubería PEHD 32 mm - 10 ATM
35 ml. × 2.99 (3.17 con costes indirectos) = 110.95
Tubería de polietileno alta densidad PE-32 mm banda azul, presión 10 ATM,, en red de riego, colocada en paredes y pases interioes de edificación, incluso p.p. de juntas, piezas especiales, nivelación del tubo.

| Código | Ud | Descripción | Rendimiento | Precio | Importe |
|---|---|---|---|---|---|
| E32.10AT | m | Tubería PEHD 32 mm - 10 ATM (material; 26/04/2020) | 1 | 0.63 | 0.63 |
| P.ESP-LT | ud | Piezas especiales en latón | 0.33 | 0.45 | 0.15 |
| MO.OFI001 | h | Oficial 1ª | 0.04 | 15.59 | 0.62 |
| MO.PEO001 | h | Peón | 0.04 | 14.98 | 0.60 |
| AYD.ZAJ | ml | Apertura y cierre zanjas | 1 | 0.9 | 0.90 |
| %.AUX003 | % | Medios auxiliares y resto de obra | 3 % | 2.90 | 0.09 |
|  |  | Total |  |  | 2.99 |

**PE.32-4** ml Tubería PELD 32 mm - 4 atm
95.7 ml × 2.09 (2.22 con costes indirectos) = 212.45
Tubería de polietileno baja densidad PE-32 mm banda azul, presión 4 ATM,, en red de riego, colocada fondo de zanja, incluso p.p. de juntas, piezas especiales, nivelación del tubo y apertura y cierre de zanja.

| Código | Ud | Descripción | Rendimiento | Precio | Importe |
|---|---|---|---|---|---|
| E32.4AT | m | Tubería PELD 32 mm 4 atm (material; 26/04/2020) | 1 | 0.47 | 0.47 |
| P.ESP-PE | ml | Piezas especiales PE (material; 11/08/2017) | 0.33 | 0.15 | 0.05 |
| AYD.ZAJ | ml | Apertura y cierre zanjas | 1 | 0.9 | 0.90 |
| MO.OFI001 | h | Oficial 1ª | 0.02 | 15.59 | 0.31 |
| MO.PEO001 | h | Peón | 0.02 | 14.98 | 0.30 |
| %.AUX003 | % | Medios auxiliares y resto de obra | 3 % | 2.03 | 0.06 |
|  |  | Total |  |  | 2.09 |

| Medición | Uds. | Largo | Parcial |
|---|---|---|---|
| med. plano | 1.1 | 87 | 95.700 |
| Total |  |  | 95.7 |

**PE.16** ml. Tubería PE 16 mm (11/08/2017)
86.25 ml. × 0.67 (0.71 con costes indirectos) = 61.24
Tubería de polietileno baja densidad PE-16 mm banda azul, en red de riego, colocada, incluso p.p. de juntas, piezas especiales, nivelación del tubo, sin excavación.

| Código | Ud | Descripción | Rendimiento | Precio | Importe |
|---|---|---|---|---|---|
| PE.16U | m | Tubería PEBD 16 mm (material; 26/11/2019) | 1 | 0.33 | 0.33 |
| P.ESP-PE | ml | Piezas especiales PE | 0.25 | 0.15 | 0.04 |
| MO.PEO001 | h | Peón | 0.02 | 14.98 | 0.30 |
|  |  | Total |  |  | 0.67 |

| Medición | Uds. | Largo | Parcial |
|---|---|---|---|
| Medición en plano | 1.15 | 75 | 86.250 |
| Total |  |  | 86.25 |

**RED.P-1** ud Regulador presión 1"
1 ud × 44.04 (46.68 con costes indirectos) = 46.68
Regulador de presión de 1", suministro e instalación completa incluso parte proporcional de piezas especiales.

| Código | Ud | Descripción | Rendimiento | Precio | Importe |
|---|---|---|---|---|---|
| MO.OFI001 | h | Oficial 1ª | 0.1 | 15.59 | 1.56 |
| E 23.154 | ud | regulador presión en válv. 1" (material; 26/11/2019) | 1 | 41.2 | 41.20 |
| %.AUX003 | % | Medios auxiliares y resto de obra | 3 % | 42.76 | 1.28 |
|  |  | Total |  |  | 44.04 |

**D28.11234** ud Arqueta pvc con válvulas de riego (21/05/2011)
4 ud × 46.43 (49.22 con costes indirectos) = 196.88
Arqueta de pvc de PVC, de 40x 60cm con 2 entradas, completamente instalada

| Código | Ud | Descripción | Rendimiento | Precio | Importe |
|---|---|---|---|---|---|
| AUX.MOVT001 | m³ | Excavación zanjas, pozos, cimientos por medios mecánicos | 0.015 | 10.36 | 0.16 |
| E012356 | ud | Arqueta de riego 40x60 PVC (material; 26/04/2020) | 1 | 33 | 33.00 |
| VALV.1 | ud | Válvula esfera 1" (material; 11/08/2017) | 1 | 6.7 | 6.70 |
| E0107 | ud | Parte proporcional piezas especiales y valv (material; 21/05/2011) | 1 | 4.3 | 4.30 |
| MO.OFI001 | h | Oficial 1ª | 0.03 | 15.59 | 0.47 |
| MO.PEO001 | h | Peón | 0.03 | 14.98 | 0.45 |
| %.AUX003 | % | Medios auxiliares y resto de obra | 3 % | 45.08 | 1.35 |
|  |  | Total |  |  | 46.43 |

**L2.GOT AUTOC** ud Gotero autocomensante 1-2-4 y 8 l/h
182 ud × 0.45 (0.48 con costes indirectos) = 87.36
Gotero 1, 2, 4 y 8 l/h (Cantidad según necesidades hídricas de cada especie) autocompensante colocado.

| Código | Ud | Descripción | Rendimiento | Precio | Importe |
|---|---|---|---|---|---|
| MO.PEO001 | h | Peón | 0.01 | 14.98 | 0.15 |
| MGOT | ud | Gotero autocompensante 4 y 8l/h (material; 26/04/2020) | 1 | 0.29 | 0.29 |
| %.AUX003 | % | Medios auxiliares y resto de obra | 3 % | 0.44 | 0.01 |
|  |  | Total |  |  | 0.45 |

**L3.RAM AUT** ud Manguera con gotero insertado 2,3 l/h c/0,50 m
300 ud × 0.73 (0.77 con costes indirectos) = 231.00
Manguera PEØ16 mm con gotero de 2,3 o 4 l/h insertado cada 0,50 m (Cantidad según necesidades hídricas de cada especie) autocompensante colocado.

| Código | Ud | Descripción | Rendimiento | Precio | Importe |
|---|---|---|---|---|---|
| MO.PEO100 | h | Peón especializado | 0.02 | 15.13 | 0.30 |
| MRAM | ml | Manguera RAM 2,3 l/h insertado C/0,50 m (material; 26/04/2020) | 1 | 0.41 | 0.41 |
| %.AUX003 | % | Medios auxiliares y resto de obra | 3 % | 0.71 | 0.02 |
|  |  | Total |  |  | 0.73 |

**D040277** m Tub. PVC D 110 canalización tuberías riego (19/11/1998)
16 m × 14.89 (15.78 con costes indirectos) = 252.48
Tubería de canalización eléctrica PVC, tipo Canaldur (Tuberías y perfiles plásticos) o similar, de D 110 mm , enterrada en zanja, con p.p. de piezas especiales, incluso solera de arena lavada de 5 cm de espesor incluso excavación y relleno posterior de la zanja. Incluso ayudas de albañilería
Totalmente instalada y probada.

| Código | Ud | Descripción | Rendimiento | Precio | Importe |
|---|---|---|---|---|---|
| MO.OFI001 | h | Oficial 1ª | 0.12 | 15.59 | 1.87 |
| M345 | m | Tuberia pvc 110mm (material; 26/04/2020) | 1 | 9.9 | 9.90 |
| E06.0102 | m³ | Arena lavada (material; 04/05/2005) | 0.04 | 10.01 | 0.40 |
| AUX.MOVT001 | m³ | Excavación zanjas, pozos, cimientos por medios mecánicos | 0.2 | 10.36 | 2.07 |
| AUX.RELL002 | m³ | Relleno de zanjas con arena volcánica. (material; 19/11/1998) | 0.05 | 12.93 | 0.65 |
|  |  | Total |  |  | 14.89 |

##### 1S.04.01.05 INSTALACIONES (19/11/1998)
Importe: 720272.05

###### 104010501 ACOMETIDA ELÉCTRICA (30/10/2006)
Importe: 133666.43

**ELAR003** ud Trabajos de adecuación de la red de Endesa en Malpaso (11/05/2020)
1 ud × 15408.12 (16332.61 con costes indirectos) = 16332.61
Trabajos de adecuación de las instalaciones de 20 kV según condiciones técnicas de Endesa.

| Código | Ud | Descripción | Rendimiento | Precio | Importe |
|---|---|---|---|---|---|
| PEL0003 | ud | Trabajos de adecuación de Endesa en Malpaso (material; 11/05/2020) | 1 | 15408.12 | 15408.12 |
|  |  | Total |  |  | 15408.12 |

**ELAR014A** ud Derechos de supervisión de Endesa en Malpaso (11/05/2020)
1 ud × 432.5 (458.45 con costes indirectos) = 458.45
Derechos de supervición de Endesa del punto de conexión.

| Código | Ud | Descripción | Rendimiento | Precio | Importe |
|---|---|---|---|---|---|
| PEL0014 | ud | Derecho de supervisión de red de Endesa en Malpaso (material; 11/05/2020) | 1 | 432.5 | 432.50 |
|  |  | Total |  |  | 432.5 |

**ELAR0415** ml Canalización eléctrica en calzada con 2 tubos de 200mm (30/10/2006)
610 ml × 121.75 (129.06 con costes indirectos) = 78726.60
Canalización eléctrica en calzada incluyendo corte y demolición del acabado superficial, excavación, 2 tubos de PE DP d=200mm, 1 tetratubo para comunicaciones, separador de tubos con soporte para tetratubo, base de la canalización y embutido de tubos y tetratubo con hormigón en masa, relleno y compactado del resto de la canalización con tierra, doble cinta señalizadora, y reposición del acabado superficial. Según E.T. 11 (Lote 1), E.T. 11 (Lote 2), E.T. 9 (Lote 3) y E.T. 11 (Lote 4). Completamente instalada y probada con pasatubo.

| Código | Ud | Descripción | Rendimiento | Precio | Importe |
|---|---|---|---|---|---|
| MO.OFI001 | h | Oficial 1ª | 0.5 | 15.59 | 7.80 |
| MO.PEO100 | h | Peón especializado | 0.5 | 15.13 | 7.57 |
| MAQ.FRE001 | h | Fresadora | 0.1 | 38 | 3.80 |
| MAQ.CAM015 | h | Camión basculante 15 Tm. | 0.05 | 33.9 | 1.70 |
| MAQ.RET001 | h | Retroexcavadora con martillo rompedor | 0.05 | 73.52 | 3.68 |
| PEL0710 | ml | Tubo PE DP d=200 (material; 15/01/2018) | 2 | 5.97 | 11.94 |
| PEL0714 | ml | Tetratubo d=40 para control (material; 17/04/2020) | 1 | 4.83 | 4.83 |
| PEL0715 | ml | Separador de tubos (material; 11/01/2018) | 1 | 0.53 | 0.53 |
| PEL0718 | ml | Cinta plástica de riesgo eléctrico (material; 17/04/2020) | 2 | 0.23 | 0.46 |
| MAT.HNE20 | m³ | Hormigón en masa HNE-20/B/40 de central | 0.3 | 67.9 | 20.37 |
| MAT.SUPERF1 | m² | Acabado superficial de acera o calzada (material; 17/04/2020) | 0.6 | 88.79 | 53.27 |
| %.AUX005 | % | Medios auxiliares y resto de obra | 5 % | 115.95 | 5.80 |
|  |  | Total |  |  | 121.75 |

**ELAR0455** ml Canalización eléctrica en tierra con 2 tubos de 200mm (13/10/2011)
10 ml × 61.83 (65.54 con costes indirectos) = 655.40
Canalización eléctrica en tierra incluyendo excavación, 2 tubos de PE DP d=200mm, 1 tetratubo para comunicaciones, separador de tubos con soporte para tetratubo, base de la canalización y embutido de tubos y tetratubo con hormigón en masa, relleno y compactado del resto de la canalización con tierra, doble cinta señalizadora, y reposición del acabado superficial. Según E.T. 11 (Lote 1), E.T. 11 (Lote 2), E.T. 9 (Lote 3) y E.T. 11 (Lote 4). Completamente instalada y probada con pasatubo.

| Código | Ud | Descripción | Rendimiento | Precio | Importe |
|---|---|---|---|---|---|
| MO.OFI001 | h | Oficial 1ª | 0.5 | 15.59 | 7.80 |
| MO.PEO100 | h | Peón especializado | 0.5 | 15.13 | 7.57 |
| MAQ.CAM015 | h | Camión basculante 15 Tm. | 0.05 | 33.9 | 1.70 |
| MAQ.RET001 | h | Retroexcavadora con martillo rompedor | 0.05 | 73.52 | 3.68 |
| PEL0710 | ml | Tubo PE DP d=200 | 2 | 5.97 | 11.94 |
| PEL0714 | ml | Tetratubo d=40 para control | 1 | 4.83 | 4.83 |
| PEL0715 | ml | Separador de tubos | 1 | 0.53 | 0.53 |
| PEL0718 | ml | Cinta plástica de riesgo eléctrico | 2 | 0.23 | 0.46 |
| MAT.HNE20 | m³ | Hormigón en masa HNE-20/B/40 de central | 0.3 | 67.9 | 20.37 |
| %.AUX005 | % | Medios auxiliares y resto de obra | 5 % | 58.88 | 2.94 |
|  |  | Total |  |  | 61.83 |

**ELAR051** m Conductor 1x150 mm2 Al 12/20 kV
1890 m × 17.49 (18.54 con costes indirectos) = 35040.60
Conductor 1x150mm2 Al 12/20 kV instalado en canalización existente, incluso equipos mecánicos de tiro. Según E.T. 15 (Lote 1), E.T. 15 (Lote 2) y E.T. 15 (Lote 4). Completamente instalado, probado y funcionando.

| Código | Ud | Descripción | Rendimiento | Precio | Importe |
|---|---|---|---|---|---|
| MO.OFI001 | h | Oficial 1ª | 0.1 | 15.59 | 1.559 |
| MO.PEO100 | h | Peón especializado | 0.1 | 15.13 | 1.513 |
| PEL0092 | ud | Conductor 1x150mm2 Al 12/20kV (material; 15/01/2018) | 1 | 13.58 | 13.580 |
| %.AUX005 | % | Medios auxiliares y resto de obra | 5 % | 16.652 | 0.833 |
|  |  | Total |  |  | 17.49 |

| Medición | Uds. | Largo | Parcial |
|---|---|---|---|
|  | 3 | 630 | 1890.000 |
| Total |  |  | 1890 |

**ELAR706** ud Arqueta eléctrica A2 registrable de Endesa
1 ud × 817.95 (867.03 con costes indirectos) = 867.03
Arqueta registrable modelo A2 de Endesa con dimensiones interiores 0,90x1,45 metros (largo x ancho), incluyendo excavación y acabado superficial. Con marco y tapas con anagrama de la Compañía. Completamente instalada, probada y funcionando. Completamente instalada, probada y funcionando.

| Código | Ud | Descripción | Rendimiento | Precio | Importe |
|---|---|---|---|---|---|
| MO.OFI001 | h | Oficial 1ª | 5 | 15.59 | 77.95 |
| MO.PEO100 | h | Peón especializado | 5 | 15.13 | 75.65 |
| PEL0706 | ud | Arqueta A2 registrable con marco y tapas (material; 17/04/2020) | 1 | 625.4 | 625.40 |
| %.AUX005 | % | Medios auxiliares y resto de obra | 5 % | 779.00 | 38.95 |
|  |  | Total |  |  | 817.95 |

**ELAR707** ud Arqueta eléctrica A2 ciega de Endesa
3 ud × 498.66 (528.58 con costes indirectos) = 1585.74
Arqueta ciega modelo A2 de Endesa con dimensiones interiores 0,90x1,45 metros (largo x ancho), incluyendo excavación y acabado superficial. Completamente instalada, probada y funcionando.

| Código | Ud | Descripción | Rendimiento | Precio | Importe |
|---|---|---|---|---|---|
| MO.OFI001 | h | Oficial 1ª | 3 | 15.59 | 46.77 |
| MO.PEO100 | h | Peón especializado | 3 | 15.13 | 45.39 |
| PEL0707 | ud | Arqueta A2 ciega (material; 17/04/2020) | 1 | 382.75 | 382.75 |
| %.AUX005 | % | Medios auxiliares y resto de obra | 5 % | 474.91 | 23.75 |
|  |  | Total |  |  | 498.66 |

###### 104010502 EQUIPOS MECÁNICOS (18/01/2011)
Importe: 311312.85

###### 10401050201 ENTRADA Y POZO DE GRUESOS (18/01/2011)
Importe: 37092.29

**EMAR060** ud Puente grúa, P = 1.000 Kg (18/01/2011)
1 ud × 19583.15 (20758.14 con costes indirectos) = 20758.14
Puente gría de VINCA ó equivalente. Modelo: NC02L6DFP3. Tipo : Monocarril. Capacidad de carga : 1.000 Kg. Luz : según planos. Longitud de nave : según planos. Altura max. de elevación : 10 m. Potencia motor de translación : 2 de 0,55 kw. Potencia motor de elevación : 4,5/0,7 kw. Potencia del carro : 0,45 kw. Velocidad de traslación del puente: 40/10 m/min. Velocidad de elevación : 10 /1,7 m/min. Incluye frenos en todos los movimientos, Variadores de velocidad en translación del carro y puente grua, cuadro y enrollador para cuchara bivalva, limitador de carga en elevación, carro tomacorrientes para alimentación a la grua y línea blindada. Totalmente instalado, probado y funcionando. Resto de características egún ETP 14.1 (Lote 1), 26.1 (Lote 2), 13.1 (Lote 3), 27.1 (Lote 4).

| Código | Ud | Descripción | Rendimiento | Precio | Importe |
|---|---|---|---|---|---|
| MO.CAP001 | h | Capataz | 10 | 16.64 | 166.40 |
| MO.OFI001 | h | Oficial 1ª | 20 | 15.59 | 311.80 |
| MO.PEO001 | h | Peón | 30 | 14.98 | 449.40 |
| MAQ.GRU006 | h | Camión grúa de 6 t (sin conductor) | 20 | 51.74 | 1034.80 |
| PEMAR060 | ud | PUENTE GRUA P = 1000 Kg (material; 09/11/2020) | 1 | 13792.71 | 13792.71 |
| PEMAR039A | UD | P.P. CARRILES, BOTONERA, Y DEMÁS PUENTE GRUA 1.000 KG (material; 27/09/2017) | 1 | 1200 | 1200.00 |
| %PRUEB10 | % | Puesta en funcionamiento y pruebas (09/11/2020) | 10 % | 16955.11 | 1695.51 |
| %.AUX005 | % | Medios auxiliares y resto de obra | 5 % | 18650.62 | 932.53 |
|  |  | Total |  |  | 19583.15 |

**EMAR056** ud Contenedor de residuos 1 m3
2 ud × 802.37 (850.51 con costes indirectos) = 1701.02
Contenedor homologado para recogida de residuos, capacidad 1 m3., forma troncopiramidal, chapa de acero galvanizado de 2 mm., tapa de polietileno reticulado según ETP 13 (Lote 1), 12 (Lote 3), 26 (Lote 4).

| Código | Ud | Descripción | Rendimiento | Precio | Importe |
|---|---|---|---|---|---|
| MO.PEO001 | h | Peón | 0.1 | 14.98 | 1.50 |
| PMAR056 | ud | Contenedor de residuos 1 m3 (material; 27/09/2017) | 1 | 762.66 | 762.66 |
| %.AUX005 | % | Medios auxiliares y resto de obra | 5 % | 764.16 | 38.21 |
|  |  | Total |  |  | 802.37 |

**EMAR077** ud Cuchara bivalva 150 l (18/01/2011)
1 ud × 5955.1 (6312.41 con costes indirectos) = 6312.41
Cuchara bivalva de 150 l de capacidad, de la casa BLUG o equivalente, modelo C2AE-150, de accionamiento electrohidráulico, tiempo de apertura inferior a 5,5 segundos, tiempo de cierre inferior a 7,5 segundos, cuerpo de acero laminado galvanizado, valvas de acero S-355JRG3, labios de perfil dureza brinell 500 hb, carro monorrail motriz eléctrico, accionamiento conjunto mediante cuadro botonera, motor de 2,2 KW protección IP-55, totalmente instalada, probada y funcionando en pozo de gruesos según planos. Resto de características, según ETP 12.1 (Lote 1), 24.1 (Lote 2), 25.2 (Lote 4).

| Código | Ud | Descripción | Rendimiento | Precio | Importe |
|---|---|---|---|---|---|
| MO.CAP001 | h | Capataz | 2.5 | 16.64 | 41.60 |
| MO.OFI001 | h | Oficial 1ª | 5 | 15.59 | 77.95 |
| MO.PEO001 | h | Peón | 10 | 14.98 | 149.80 |
| PEMAR077 | ud | Cuchara bivalva 150 l (material; 09/11/2020) | 1 | 4627.88 | 4627.88 |
| MAQ.GRU006 | h | Camión grúa de 6 t (sin conductor) | 5 | 51.74 | 258.70 |
| %PRUEB10 | % | Puesta en funcionamiento y pruebas | 10 % | 5155.93 | 515.59 |
| %.AUX005 | % | Medios auxiliares y resto de obra | 5 % | 5671.52 | 283.58 |
|  |  | Total |  |  | 5955.1 |

**EMAR074** ud Reja manual de gruesos paso = 60 mm Canal 1,0x2,75 m (18/01/2011)
1 ud × 3574.62 (3789.1 con costes indirectos) = 3789.10
Reja de desbaste grueso de limpieza manual marca Filtramassa o equivalente, con separación de barrotes 60 mm, ancho de canal 1,00 m y altura de canal 2,75 m. AISI-316L. Incluso cestillo y rastrillo: según ETP 9.2 (Lote 1), 13.2 (Lote 2), totalmente instalada, probada y funcionando.

| Código | Ud | Descripción | Rendimiento | Precio | Importe |
|---|---|---|---|---|---|
| MO.CAP001 | h | Capataz | 2.5 | 16.64 | 41.60 |
| MO.OFI001 | h | Oficial 1ª | 5 | 15.59 | 77.95 |
| MO.PEO001 | h | Peón | 10 | 14.98 | 149.80 |
| PEMAR074 | ud | Reja manual de gruesos paso = 60 mm Canal 1,0x2,75 m (material; 09/11/2020) | 1 | 2566.86 | 2566.86 |
| MAQ.GRU006 | h | Camión grúa de 6 t (sin conductor) | 5 | 51.74 | 258.70 |
| %PRUEB10 | % | Puesta en funcionamiento y pruebas | 10 % | 3094.91 | 309.49 |
| %.AUX005 | % | Medios auxiliares y resto de obra | 5 % | 3404.40 | 170.22 |
|  |  | Total |  |  | 3574.62 |

**EMAR035** ud Compuerta mural motorizada, AISI-316L, 0,5 x 0,5 m (18/01/2011)
1 ud × 4275.11 (4531.62 con costes indirectos) = 4531.62
Compuerta mural motorizada 0,50 x 0,50 m ORBINOX o equivalente, actuador AUMA ó equivalente, estanqueidad mediante cuñas de apriete regulables, cierre lateral e inferior AISI 316/EPDM, cierre superior HDPE/AISI 316/EPDM, accionamiento mediante servomotor todo-nada. Según ETP 4.6 (Lote 1), 4.5 (Lote 2), 4.6 (Lote 4). Incluido suministro, transporte, colocación y medios auxiliares. Totalmente instalada, probada y funcionando.

| Código | Ud | Descripción | Rendimiento | Precio | Importe |
|---|---|---|---|---|---|
| MO.CAP001 | h | Capataz | 2.5 | 16.64 | 41.60 |
| MO.OFI001 | h | Oficial 1ª | 5 | 15.59 | 77.95 |
| MO.PEO001 | h | Peón | 10 | 14.98 | 149.80 |
| PEMAR035 | ud | Compuerta mural motorizada, AISI-316, 0,5 x 0,5 m (material; 09/11/2020) | 1 | 3173.34 | 3173.34 |
| MAQ.GRU006 | h | Camión grúa de 6 t (sin conductor) | 5 | 51.74 | 258.70 |
| %PRUEB10 | % | Puesta en funcionamiento y pruebas | 10 % | 3701.39 | 370.14 |
| %.AUX005 | % | Medios auxiliares y resto de obra | 5 % | 4071.53 | 203.58 |
|  |  | Total |  |  | 4275.11 |

###### 10401050202 DESBASTE (18/01/2011)
Importe: 141257.42

**EMAR075** ud Reja manual de gruesos paso = 30 mm Canal 0,5x2,75 m (18/01/2011)
1 ud × 2772.58 (2938.93 con costes indirectos) = 2938.93
Reja de desbaste grueso de limpieza manual marca Filtramassa o equivalente, con separación de barrotes 30 mm, ancho de canal 0,5 m y altura de canal 2,75 m, incluso cestillo y rastrillo: según ETP 9.1 (Lote 1), totalmente instalada, probada y funcionando.

| Código | Ud | Descripción | Rendimiento | Precio | Importe |
|---|---|---|---|---|---|
| MO.CAP001 | h | Capataz | 2.5 | 16.64 | 41.60 |
| MO.OFI001 | h | Oficial 1ª | 5 | 15.59 | 77.95 |
| MO.PEO001 | h | Peón | 10 | 14.98 | 149.80 |
| PEMAR075 | ud | Reja manual de gruesos paso = 30 mm Canal 0,6x2,75 m (material; 09/11/2020) | 1 | 1872.45 | 1872.45 |
| MAQ.GRU006 | h | Camión grúa de 6 t (sin conductor) | 5 | 51.74 | 258.70 |
| %PRUEB10 | % | Puesta en funcionamiento y pruebas | 10 % | 2400.50 | 240.05 |
| %.AUX005 | % | Medios auxiliares y resto de obra | 5 % | 2640.55 | 132.03 |
|  |  | Total |  |  | 2772.58 |

**EMAR030** ud Reja automática de gruesos paso 30 mm 47 l/s AISI-316L (18/01/2011)
1 ud × 97969.41 (103847.57 con costes indirectos) = 103847.57
Reja de desbaste grueso marca Huber o equivalente, RakeMax 5120x375/30 60º, con luz de paso 30 mm, con motor de 1,5 kW. 3,6 A y 400 V, con una descarga máxima de residuos de 1,82 m3/h, incluso medidor de nivel por radar aguas arriba y aguas abajo y cuadro eléctrico con panel táctil (HMI); según ETP 8.1 (Lote 1)., totalmente instalada, probada y funcionando.

| Código | Ud | Descripción | Rendimiento | Precio | Importe |
|---|---|---|---|---|---|
| MO.CAP001 | h | Capataz | 20 | 16.64 | 332.80 |
| MO.OFI001 | h | Oficial 1ª | 40 | 15.59 | 623.60 |
| MO.PEO001 | h | Peón | 60 | 14.98 | 898.80 |
| PEMAR030 | ud | Reja automática de gruesos paso 30 mm 47 l/s AISI-316L (material; 07/01/2021) | 1 | 81932 | 81932.00 |
| MAQ.GRU006 | h | Camión grúa de 6 t (sin conductor) | 20 | 51.74 | 1034.80 |
| %PRUEB10 | % | Puesta en funcionamiento y pruebas | 10 % | 84822.00 | 8482.20 |
| %.AUX005 | % | Medios auxiliares y resto de obra | 5 % | 93304.20 | 4665.21 |
|  |  | Total |  |  | 97969.41 |

**EMAR076.1** ud Tornillo transp.-compactador Q=1,0 m3/h y longitud 3,05 m. (18/01/2011)
1 ud × 14474.28 (15342.74 con costes indirectos) = 15342.74
Tornillo trasnportador-compactador marca QUILTON o equivalente modelo QT260 con capacidad de 1,0 m3/h y longitud de transporte 3,05 m, motor de 0,75 kW 220/380V 50 Hz. Tolvas de salida de residuos. Totalmente instalado, probado y funcionando. Resto de características según E.T 10.1 (Lote 1), 14.4 (Lote 2).

| Código | Ud | Descripción | Rendimiento | Precio | Importe |
|---|---|---|---|---|---|
| MO.CAP001 | h | Capataz | 2.5 | 16.64 | 41.60 |
| MO.OFI001 | h | Oficial 1ª | 5 | 15.59 | 77.95 |
| MO.PEO001 | h | Peón | 10 | 14.98 | 149.80 |
| PEMAR076.1 | Ud | Tornillo transp.-compactador Q=1,0 m3/h y longitud 2,75 m. (material; 18/01/2021) | 1 | 12100 | 12100.00 |
| MAQ.GRU006 | h | Camión grúa de 6 t (sin conductor) | 5 | 51.74 | 258.70 |
| %PRUEB10 | % | Puesta en funcionamiento y pruebas | 10 % | 12628.05 | 1262.81 |
| %E99.40030420 | % | Medios auxiliares y resto de obra | 4.2 % | 13890.86 | 583.42 |
|  |  | Total |  |  | 14474.28 |

**EMAR035** ud Compuerta mural motorizada, AISI-316L, 0,5 x 0,5 m
2 ud × 4275.11 (4531.62 con costes indirectos) = 9063.24

**EMAR061** ud Compuerta canal motorizada, AISI-316, 0,50 x 1,00 m. (18/01/2011)
1 ud × 4537.61 (4809.87 con costes indirectos) = 4809.87
- MARCA : ORBINOX ó equivalente
- Accionamiento : Motorizado
- Actuador: AUMA ó equivalente
- Ancho : 500 mm
- Alto : 1000 mm
MATERIALES
- Cuerpo : AISI 316 L
- Tablero : AISI 316 L
- Husillo : AISI 316
- Junta : EPDM
- Deslizaderas : Polietileno
Totalmente instalada, probada y funcionando.
Según ETP 4.7 (Lote 1), 4.6 (Lote 2).

| Código | Ud | Descripción | Rendimiento | Precio | Importe |
|---|---|---|---|---|---|
| MO.CAP001 | h | Capataz | 2.5 | 16.64 | 41.60 |
| MO.OFI001 | h | Oficial 1ª | 5 | 15.59 | 77.95 |
| MO.PEO001 | h | Peón | 10 | 14.98 | 149.80 |
| PEMAR061 | ud | Compuerta canal motorizada, AISI-316, 0,50 x 1,00 m. (material; 09/11/2020) | 1 | 3400.61 | 3400.61 |
| MAQ.GRU006 | h | Camión grúa de 6 t (sin conductor) | 5 | 51.74 | 258.70 |
| %PRUEB10 | % | Puesta en funcionamiento y pruebas | 10 % | 3928.66 | 392.87 |
| %.AUX005 | % | Medios auxiliares y resto de obra | 5 % | 4321.53 | 216.08 |
|  |  | Total |  |  | 4537.61 |

**EMAR062** ud Compuerta canal motorizada, AISI-316, 0,60 x 1,00 m. (18/01/2011)
1 ud × 4957.61 (5255.07 con costes indirectos) = 5255.07
- MARCA : ORBINOX ó equivalente
- Accionamiento : Motorizado
- Actuador: AUMA ó equivalente
- Ancho : 600 mm
- Alto : 1000 mm
MATERIALES
- Cuerpo : AISI 316 L
- Tablero : AISI 316 L
- Husillo : AISI 316
- Junta : EPDM
- Deslizaderas : Polietileno
Totalmente instalada, probada y funcionando
Según ETP 4.7 (Lote 3).

| Código | Ud | Descripción | Rendimiento | Precio | Importe |
|---|---|---|---|---|---|
| MO.CAP001 | h | Capataz | 2.5 | 16.64 | 41.60 |
| MO.OFI001 | h | Oficial 1ª | 5 | 15.59 | 77.95 |
| MO.PEO001 | h | Peón | 10 | 14.98 | 149.80 |
| PEMAR062 | ud | Compuerta canal motorizada, AISI-316, 0,60 x 1,00 m. (material; 09/11/2020) | 1 | 3764.25 | 3764.25 |
| MAQ.GRU006 | h | Camión grúa de 6 t (sin conductor) | 5 | 51.74 | 258.70 |
| %PRUEB10 | % | Puesta en funcionamiento y pruebas | 10 % | 4292.30 | 429.23 |
| %.AUX005 | % | Medios auxiliares y resto de obra | 5 % | 4721.53 | 236.08 |
|  |  | Total |  |  | 4957.61 |

###### 10401050203 BOMBEO DE AGUA DESBASTADA (18/01/2011)
Importe: 86934.46

**EMAR064** ud Polipasto eléctrico elevación 1.000 kg (18/01/2011)
1 ud × 3512.02 (3722.74 con costes indirectos) = 3722.74
Polipasto monocarril de cadena. Capacidad: 1.000 kg. -Velocidad elevación lenta: 4,0 m/min. Velocidad traslación rápida: 20 m/min. Accionamiento de la Polea y del carro: motor eléctrico. Potencia motor elevación: 1,85 kw. Potencia motor traslación: 0,45 kw. Línea de alimentación eléctrica. Resto de características según ETP 14.2 (Lote 1), 26.5 (Lote 2), 27.5 (Lote 4). Totalmente instalado, probado y funcionando.

| Código | Ud | Descripción | Rendimiento | Precio | Importe |
|---|---|---|---|---|---|
| MO.CAP001 | h | Capataz | 2.5 | 16.64 | 41.60 |
| MO.OFI001 | h | Oficial 1ª | 5 | 15.59 | 77.95 |
| MO.PEO001 | h | Peón | 10 | 14.98 | 149.80 |
| PEMAR064 | ud | Polipasto eléctrico elevación 1.000 kg (material; 09/11/2020) | 1 | 2512.66 | 2512.66 |
| MAQ.GRU006 | h | Camión grúa de 6 t (sin conductor) | 5 | 51.74 | 258.70 |
| %PRUEB10 | % | Puesta en funcionamiento y pruebas | 10 % | 3040.71 | 304.07 |
| %.AUX005 | % | Medios auxiliares y resto de obra | 5 % | 3344.78 | 167.24 |
|  |  | Total |  |  | 3512.02 |

**EMAR008** ud Equipo antiariete hidroneumático 1000 AHN-P PN-10 (18/01/2011)
1 ud × 5813.22 (6162.01 con costes indirectos) = 6162.01
Equipo antiariete hidroneumático de 1000 l. modelo 1000 AHN-P PN-10 de Ibaiondo o equivalente, con boca entrada hombre, sistema de nivel de vidrio con protector y llaves de aislamiento (no magnético), válvula de inflado, mánometro y boca de conexión DN-150 PN-10, totalmente instalado, probado y funcionando. Según ETP 5.1 (Lote 1), 5.4 (Lote 4).

| Código | Ud | Descripción | Rendimiento | Precio | Importe |
|---|---|---|---|---|---|
| MO.CAP001 | h | Capataz | 2.5 | 16.64 | 41.60 |
| MO.OFI001 | h | Oficial 1ª | 5 | 15.59 | 77.95 |
| MO.PEO001 | h | Peón | 8 | 14.98 | 119.84 |
| PEMAR008 | ud | Equipo antiariete hidroneumático 1000 AHN-P PN-10 (material; 13/01/2021) | 1 | 4535 | 4535.00 |
| MAQ.GRU006 | h | Camión grúa de 6 t (sin conductor) | 5 | 51.74 | 258.70 |
| %PRUEB10 | % | Puesta en funcionamiento y pruebas | 10 % | 5033.09 | 503.31 |
| %.AUX005 | % | Medios auxiliares y resto de obra | 5 % | 5536.40 | 276.82 |
|  |  | Total |  |  | 5813.22 |

**EMAR018** ud Bomba sumergible Qu=84 m3/h. H=36,5 mca. P=32 kW (18/01/2011)
3 ud × 16948.25 (17965.15 con costes indirectos) = 53895.45
Bomba sumergible de acoplamiento directo y orientación vertical tipo KRTK 100-401/354UNG-D de KSB o equivalente para bombeo de un caudal de 84 m3/h y altura de 36,50 m.c.a., carcasa y rodete de fundición y eje de acero bonificado y motor eléctrico de 32 kW-4P-50Hz-400V-IP-68, estructura de soporte; según ETP 6.1 (Lote 1), totalmente instalada, probada y funcionando.

| Código | Ud | Descripción | Rendimiento | Precio | Importe |
|---|---|---|---|---|---|
| MO.CAP001 | h | Capataz | 5 | 16.64 | 83.20 |
| MO.OFI001 | h | Oficial 1ª | 10 | 15.59 | 155.90 |
| MO.PEO001 | h | Peón | 15 | 14.98 | 224.70 |
| PEMAR018 | ud | Bomba sumergible Qu=84 m3/h. H=36,5 mca. P=32 kW (material; 09/11/2020) | 1 | 13692.61 | 13692.61 |
| MAQ.GRU006 | h | Camión grúa de 6 t (sin conductor) | 10 | 51.74 | 517.40 |
| %PRUEB10 | % | Puesta en funcionamiento y pruebas | 10 % | 14673.81 | 1467.38 |
| %.AUX005 | % | Medios auxiliares y resto de obra | 5 % | 16141.19 | 807.06 |
|  |  | Total |  |  | 16948.25 |

**EMAR025** ud Agitador sumergido. Caudal agitación=0,072 m3/s (18/01/2011)
2 ud × 5526.01 (5857.57 con costes indirectos) = 11715.14
Agitador sumergible marca Sulzer o equivalente, XRW2121-PA08/4-EC-D01*10BC con motor Premium Efficiency IE3 de 0,75 kW en el eje y 0,92 kW en red, celocidad de la hélice a 1432 rpm y 400 V, con un caudal de agitación de 0,072 m3/s y un empuje de 156 N, incluso elemento de elevación y giro en AISI 316, según ETP 7.1 (Lote 1), 7.2 (Lote 2), 6.1 (Lote 3), 7.2 (Lote 4), totalmente instalado, probado y funcionando.

| Código | Ud | Descripción | Rendimiento | Precio | Importe |
|---|---|---|---|---|---|
| MO.CAP001 | h | Capataz | 2.5 | 16.64 | 41.600 |
| MO.OFI001 | h | Oficial 1ª | 5 | 15.59 | 77.950 |
| MO.PEO001 | h | Peón | 10 | 14.98 | 149.800 |
| PEMAR025 | ud | Agitador sumergido. Caudal agitación=0,072 m3/s (material; 09/11/2020) | 1 | 4256.37 | 4256.370 |
| MAQ.GRU006 | h | Camión grúa de 6 t (sin conductor) | 5 | 51.74 | 258.700 |
| %PRUEB10 | % | Puesta en funcionamiento y pruebas | 10 % | 4784.420 | 478.442 |
| %.AUX005 | % | Medios auxiliares y resto de obra | 5 % | 5262.862 | 263.143 |
|  |  | Total |  |  | 5526.01 |

**EMAR035** ud Compuerta mural motorizada, AISI-316L, 0,5 x 0,5 m
2 ud × 4275.11 (4531.62 con costes indirectos) = 9063.24

**EMAR318** ud Bomba de achique sumergible Qu=50 m3/h H=5 mca P=2,5 kW (18/01/2011)
1 ud × 2241.4 (2375.88 con costes indirectos) = 2375.88
Bomba de achique sumergible tipo XJ25 de Sulzer o equivalente para bombeo de un caudal de 50 m3/h y altura de 5 m.c.a., impulsor y anillo de fundición y motor eléctrico de 2,5kW-50Hz-400V-IP-68, estructura de soporte; según ETP 6.2 (Lote 1), 6.8 (Lotes 2 y 4) y 5.2 (Lote 3), totalmente instalada, probada y funcionando.

| Código | Ud | Descripción | Rendimiento | Precio | Importe |
|---|---|---|---|---|---|
| MO.CAP001 | h | Capataz | 2.5 | 16.64 | 41.60 |
| MO.OFI001 | h | Oficial 1ª | 5 | 15.59 | 77.95 |
| MO.PEO001 | h | Peón | 7.5 | 14.98 | 112.35 |
| PEMAR318 | ud | Bomba de achique sumergible Qu=50 m3/h H=5 mca P=2,5 kW (material; 07/01/2022) | 1 | 1450 | 1450.00 |
| MAQ.GRU006 | h | Camión grúa de 6 t (sin conductor) | 5 | 51.74 | 258.70 |
| %PRUEB10 | % | Puesta en funcionamiento y pruebas | 10 % | 1940.60 | 194.06 |
| %.AUX005 | % | Medios auxiliares y resto de obra | 5 % | 2134.66 | 106.73 |
|  |  | Total |  |  | 2241.4 |

###### 10401050204 DESODORIZACIÓN (18/01/2011)
Importe: 19380.52

**EMAR057** ud Equipo desodorización SF-3000 para Q=3000 m3/h (18/01/2011)
1 ud × 14778.78 (15665.51 con costes indirectos) = 15665.51
Equipo de desodorización marca Alphachem o equivalente modelo SF-3000 MC con motor 2,2 kW montado sobre tapa y lecho de 30-45 cm de espesor de adsorbente químico, con un caudal de diseño 3.000 m3/h, según ETP 11.1 (Lote 1), 21.3 (Lote 2), 22.4 (Lote 4), incluso sistema de atenuación acústica, totalmente instalado, probado y funcionando.

| Código | Ud | Descripción | Rendimiento | Precio | Importe |
|---|---|---|---|---|---|
| MO.CAP001 | h | Capataz | 5 | 16.64 | 83.20 |
| MO.OFI001 | h | Oficial 1ª | 10 | 15.59 | 155.90 |
| MO.PEO001 | h | Peón | 20 | 14.98 | 299.60 |
| PEMAR057 | ud | Equipo desodorización SF-3000 para Q=3000 m3/h (material; 15/01/2021) | 1 | 11739.38 | 11739.38 |
| MAQ.GRU006 | h | Camión grúa de 6 t (sin conductor) | 10 | 51.74 | 517.40 |
| %PRUEB10 | % | Puesta en funcionamiento y pruebas | 10 % | 12795.48 | 1279.55 |
| %.AUX005 | % | Medios auxiliares y resto de obra | 5 % | 14075.03 | 703.75 |
|  |  | Total |  |  | 14778.78 |

**EMAR181** m Tubería polipropileno DN 100 mm aireación
12 m × 16.13 (17.1 con costes indirectos) = 205.20
Tubería de polipropileno de diámetro DN 100 mm, incluso p.p. de uniones, piezas especiales y anclajes.

| Código | Ud | Descripción | Rendimiento | Precio | Importe |
|---|---|---|---|---|---|
| MO.OFI001 | h | Oficial 1ª | 0.05 | 15.59 | 0.78 |
| MO.PEO001 | h | Peón | 0.1 | 14.98 | 1.50 |
| PEMAR181 | m | Tubería polipropileno DN 100 mm aireación (material; 05/01/2018) | 1 | 13.08 | 13.08 |
| %.AUX005 | % | Medios auxiliares y resto de obra | 5 % | 15.36 | 0.77 |
|  |  | Total |  |  | 16.13 |

| Medición | Uds. | Largo | Parcial |
|---|---|---|---|
|  | 3 | 4 | 12.000 |
| Total |  |  | 12 |

**EMAR184** m Tubería polipropileno DN 315 mm aireación
18.3 m × 43.67 (46.29 con costes indirectos) = 847.11
Tubería de polipropileno de diámetro DN 315 mm, incluso p.p. de uniones, piezas especiales y anclajes.

| Código | Ud | Descripción | Rendimiento | Precio | Importe |
|---|---|---|---|---|---|
| MO.OFI001 | h | Oficial 1ª | 0.25 | 15.59 | 3.90 |
| MO.PEO001 | h | Peón | 0.5 | 14.98 | 7.49 |
| PEMAR184 | m | Tubería polipropileno DN 315 mm aireación (material; 05/01/2018) | 1 | 30.2 | 30.20 |
| %.AUX005 | % | Medios auxiliares y resto de obra | 5 % | 41.59 | 2.08 |
|  |  | Total |  |  | 43.67 |

| Medición | Uds. | Largo | Parcial |
|---|---|---|---|
| Desodorizar | 1 | 15.5 | 15.500 |
| Barrido | 1 | 2.8 | 2.800 |
| Subtotal |  |  | 18.300 |
| Total |  |  | 18.3 |

**EMAR185** m Tubería polipropileno DN 350 mm aireación
4 m × 54.93 (58.23 con costes indirectos) = 232.92
Tubería de polipropileno de diámetro DN 350 mm, incluso p.p. de uniones, piezas especiales y anclajes.

| Código | Ud | Descripción | Rendimiento | Precio | Importe |
|---|---|---|---|---|---|
| MO.OFI001 | h | Oficial 1ª | 0.25 | 15.59 | 3.90 |
| MO.PEO001 | h | Peón | 0.5 | 14.98 | 7.49 |
| PEMAR185 | m | Tubería polipropileno DN 350 mm aireación (material; 05/01/2018) | 1 | 40.92 | 40.92 |
| %.AUX005 | % | Medios auxiliares y resto de obra | 5 % | 52.31 | 2.62 |
|  |  | Total |  |  | 54.93 |

**EMAR282** m² Lona de cubrición para desodorización
2.25 m² × 13.53 (14.34 con costes indirectos) = 32.27
Lona de cubrición para desodorización, totalmente colocada y terminada.

| Código | Ud | Descripción | Rendimiento | Precio | Importe |
|---|---|---|---|---|---|
| MO.OFI001 | h | Oficial 1ª | 0.05 | 15.59 | 0.78 |
| MO.PEO001 | h | Peón | 0.1 | 14.98 | 1.50 |
| PEMAR282 | m² | Lona de cubrición para desodorización (material; 16/01/2018) | 1 | 10.6 | 10.60 |
| %.AUX005 | % | Medios auxiliares y resto de obra | 5 % | 12.88 | 0.64 |
|  |  | Total |  |  | 13.53 |

| Medición | Uds. | Largo | Ancho | Parcial |
|---|---|---|---|---|
|  | 1 | 1.5 | 1.5 | 2.250 |
| Total |  |  |  | 2.25 |

**EMARJ001** ud Tobera difusión de aire
3 ud × 211.7 (224.4 con costes indirectos) = 673.20
Tobera de difuión de aire tipo WDA-160, incluso medios auxiliares, anclajes, sistema de atenuación acústica, totalmente instalada, probada y funcionando.

| Código | Ud | Descripción | Rendimiento | Precio | Importe |
|---|---|---|---|---|---|
| MO.CAP001 | h | Capataz | 0.01 | 16.64 | 0.17 |
| MO.OFI001 | h | Oficial 1ª | 0.2 | 15.59 | 3.12 |
| MO.PEO001 | h | Peón | 0.2 | 14.98 | 3.00 |
| PEMARJ001 | ud | Tobera difusión de aire (material; 08/03/2021) | 1 | 177 | 177.00 |
| %PRUEB10 | % | Puesta en funcionamiento y pruebas | 10 % | 183.29 | 18.33 |
| %.AUX005 | % | Medios auxiliares y resto de obra | 5 % | 201.62 | 10.08 |
|  |  | Total |  |  | 211.7 |

**EMARJ002** ud Rejilla de aspiración de 750x180 mm con regulación apertura
2 ud × 136.63 (144.83 con costes indirectos) = 289.66
Rejilla de apiración de lamas horizontales fijas con regulación de apertura de 750x180 mm, formada por rejilla de alumino, incluso marco y anclajes, colocada.

| Código | Ud | Descripción | Rendimiento | Precio | Importe |
|---|---|---|---|---|---|
| MO.CAP001 | h | Capataz | 0.01 | 16.64 | 0.17 |
| MO.OFI001 | h | Oficial 1ª | 0.2 | 15.59 | 3.12 |
| MO.PEO001 | h | Peón | 0.2 | 14.98 | 3.00 |
| PEMARJ002 | ud | Rejilla de aspiración de 750x180 mm (material; 08/03/2021) | 1 | 112 | 112.00 |
| %PRUEB10 | % | Puesta en funcionamiento y pruebas | 10 % | 118.29 | 11.83 |
| %.AUX005 | % | Medios auxiliares y resto de obra | 5 % | 130.12 | 6.51 |
|  |  | Total |  |  | 136.63 |

**EMAVT001** ud Ventilador tubular Q=2.300 m3/h. P=120 Pa
1 ud × 550.12 (583.13 con costes indirectos) = 583.13
Ventilador de barrido helicoidal tubular de la marca Sodeca o equivalente, modelo HCT-31-2M para una caudal de 2.300 m3/h y una presión de 120Pa. P=0,18 kW. IP-65. Materiales de camisa de acero glavanizado, hélice de aluminio. Incluso medios auxiliares, conexiones eléctricas, sistema de atenuación acústica, totalmente instalado, probado y funcionando. Resto de características según ETP 15.1 (Lote 1), 27.2 (Lote 2), 28.1 (Lote 4)

| Código | Ud | Descripción | Rendimiento | Precio | Importe |
|---|---|---|---|---|---|
| MO.CAP001 | h | Capataz | 0.01 | 16.64 | 0.17 |
| MO.OFI001 | h | Oficial 1ª | 0.2 | 15.59 | 3.12 |
| MO.PEO001 | h | Peón | 0.2 | 14.98 | 3.00 |
| PEMAVT001 | ud | Ventilador tubular Q=2.300 m3/h. P=120 Pa (material; 08/03/2021) | 1 | 470 | 470.00 |
| %PRUEB10 | % | Puesta en funcionamiento y pruebas | 10 % | 476.29 | 47.63 |
| %.AUX005 | % | Medios auxiliares y resto de obra | 5 % | 523.92 | 26.20 |
|  |  | Total |  |  | 550.12 |

**EMAR194** m Tubería polipropileno DN 250 mm aireación
2.5 m × 37.34 (39.58 con costes indirectos) = 98.95
Tubería de polipropileno de diámetro DN 250 mm, incluso p.p. de uniones, piezas especiales y anclajes.

| Código | Ud | Descripción | Rendimiento | Precio | Importe |
|---|---|---|---|---|---|
| MO.OFI001 | h | Oficial 1ª | 0.1 | 15.59 | 1.56 |
| MO.PEO001 | h | Peón | 0.2 | 14.98 | 3.00 |
| PEMAR194 | m | Tubería polipropileno DN 250 mm aireación (material; 20/12/2017) | 1 | 31 | 31.00 |
| %.AUX005 | % | Medios auxiliares y resto de obra | 5 % | 35.56 | 1.78 |
|  |  | Total |  |  | 37.34 |

| Medición | Uds. | Largo | Parcial |
|---|---|---|---|
| Barrido | 1 | 2.5 | 2.500 |
| Total |  |  | 2.5 |

**EMAR181.1** m Tubería polipropileno DN 180 mm aireación
5 m × 26.42 (28.01 con costes indirectos) = 140.05
Tubería de polipropileno de diámetro DN 180 mm, incluso p.p. de uniones, piezas especiales y anclajes.

| Código | Ud | Descripción | Rendimiento | Precio | Importe |
|---|---|---|---|---|---|
| MO.OFI001 | h | Oficial 1ª | 0.1 | 15.59 | 1.56 |
| MO.PEO001 | h | Peón | 0.2 | 14.98 | 3.00 |
| PEMAR181.1 | m | Tubería polipropileno DN 180 mm aireación (material; 08/03/2021) | 1 | 20.6 | 20.60 |
| %.AUX005 | % | Medios auxiliares y resto de obra | 5 % | 25.16 | 1.26 |
|  |  | Total |  |  | 26.42 |

| Medición | Uds. | Largo | Parcial |
|---|---|---|---|
| Barrido | 1 | 5 | 5.000 |
| Total |  |  | 5 |

**EMAR186** m Tubería polipropileno DN 160 mm aireación
15 m × 24.19 (25.64 con costes indirectos) = 384.60
Tubería de polipropileno de diámetro DN 160 mm, incluso p.p. de uniones, piezas especiales y anclajes.

| Código | Ud | Descripción | Rendimiento | Precio | Importe |
|---|---|---|---|---|---|
| MO.OFI001 | h | Oficial 1ª | 0.1 | 15.59 | 1.56 |
| MO.PEO001 | h | Peón | 0.2 | 14.98 | 3.00 |
| PEMAR186 | m | Tubería polipropileno DN 160 mm aireación (material; 05/01/2018) | 1 | 18.48 | 18.48 |
| %.AUX005 | % | Medios auxiliares y resto de obra | 5 % | 23.04 | 1.15 |
|  |  | Total |  |  | 24.19 |

| Medición | Uds. | Largo | Parcial |
|---|---|---|---|
| Desodorización | 1 | 15 | 15.000 |
| Total |  |  | 15 |

**EMAR181.2** m Tubería polipropileno DN 75 mm aireación
5 m × 15.61 (16.55 con costes indirectos) = 82.75
Tubería de polipropileno de diámetro DN 75 mm, incluso p.p. de uniones, piezas especiales y anclajes.

| Código | Ud | Descripción | Rendimiento | Precio | Importe |
|---|---|---|---|---|---|
| MO.OFI001 | h | Oficial 1ª | 0.1 | 15.59 | 1.56 |
| MO.PEO001 | h | Peón | 0.2 | 14.98 | 3.00 |
| PEMAR181.2 | m | Tubería polipropileno DN 75 mm aireación (material; 08/03/2021) | 1 | 10.3 | 10.30 |
| %.AUX005 | % | Medios auxiliares y resto de obra | 5 % | 14.86 | 0.74 |
|  |  | Total |  |  | 15.61 |

| Medición | Uds. | Largo | Parcial |
|---|---|---|---|
| Desodorización | 1 | 5 | 5.000 |
| Total |  |  | 5 |

**EMAR181.3** m Tubería polipropileno DN 90 mm aireación
4 m × 17.18 (18.21 con costes indirectos) = 72.84
Tubería de polipropileno de diámetro DN 90 mm, incluso p.p. de uniones, piezas especiales y anclajes.

| Código | Ud | Descripción | Rendimiento | Precio | Importe |
|---|---|---|---|---|---|
| MO.OFI001 | h | Oficial 1ª | 0.1 | 15.59 | 1.56 |
| MO.PEO001 | h | Peón | 0.2 | 14.98 | 3.00 |
| PEMAR181.3. | m | Tubería polipropileno DN 90 mm aireación (material; 08/03/2021) | 1 | 11.8 | 11.80 |
| %.AUX005 | % | Medios auxiliares y resto de obra | 5 % | 16.36 | 0.82 |
|  |  | Total |  |  | 17.18 |

| Medición | Uds. | Largo | Parcial |
|---|---|---|---|
| Desodorización | 1 | 4 | 4.000 |
| Total |  |  | 4 |

**EMAPE001** m2 Persiana de sobrepresión de aluminio
0.25 m2 × 272.92 (289.3 con costes indirectos) = 72.33
Persiana de sobrepresión de aluminio. Montado en bastido y anclado a muros.

| Código | Ud | Descripción | Rendimiento | Precio | Importe |
|---|---|---|---|---|---|
| MO.CAP001 | h | Capataz | 0.01 | 16.64 | 0.17 |
| MO.OFI001 | h | Oficial 1ª | 0.2 | 15.59 | 3.12 |
| MO.PEO001 | h | Peón | 0.2 | 14.98 | 3.00 |
| PEMARE001 | ud | Persiana de sobrepresión de aluminio (material; 08/03/2021) | 1 | 230 | 230.00 |
| %PRUEB10 | % | Puesta en funcionamiento y pruebas | 10 % | 236.29 | 23.63 |
| %.AUX005 | % | Medios auxiliares y resto de obra | 5 % | 259.92 | 13.00 |
|  |  | Total |  |  | 272.92 |

| Medición | Uds. | Largo | Ancho | Parcial |
|---|---|---|---|---|
|  | 1 | 0.5 | 0.5 | 0.250 |
| Total |  |  |  | 0.25 |

###### 10401050205 TUBERÍAS Y VALVULERIA (18/01/2011)
Importe: 26648.16

**EMAR067** m Tubería de acero inoxidable DN 200 AISI 316L Schedule 10
24.5 m × 242.05 (256.57 con costes indirectos) = 6285.97
Tubería de acero inoxidable DN 200 AISI 316L Schedule 10, con soldadura longitudinal según norma. Incluso parte proporcional de uniones, conos de reducción, tes, colocación y pruebas.

| Código | Ud | Descripción | Rendimiento | Precio | Importe |
|---|---|---|---|---|---|
| MO.CAP001 | h | Capataz | 0.25 | 16.64 | 4.16 |
| MO.OFI001 | h | Oficial 1ª | 0.5 | 15.59 | 7.80 |
| MO.PEO001 | h | Peón | 0.75 | 14.98 | 11.24 |
| PEMAR067 | m | Tubería inoxidable AISI 316L SCHEDULE DN 200 p.p. piezas especia (material; 08/02/2018) | 1 | 207.32 | 207.32 |
| %.AUX005 | % | Medios auxiliares y resto de obra | 5 % | 230.52 | 11.53 |
|  |  | Total |  |  | 242.05 |

| Medición | Uds. | Largo | Parcial |
|---|---|---|---|
| Aspiraciones individuales | 2 | 2 | 4.000 |
| Colector aspiración | 1 | 8.5 | 8.500 |
| Impulsión a salida en muro | 1 | 12 | 12.000 |
| Subtotal |  |  | 24.500 |
| Total |  |  | 24.5 |

**EMAR043** m Tubería de acero inoxidable DN 150 AISI 316L Schedule 10
17 m × 156.91 (166.32 con costes indirectos) = 2827.44
Tubería de acero inoxidable DN 150 AISI 316L Schedule 10, con soldadura longitudinal según norma. Incluso parte proporcional de uniones, conos de reducción, tes, colocación y pruebas.

| Código | Ud | Descripción | Rendimiento | Precio | Importe |
|---|---|---|---|---|---|
| MO.CAP001 | h | Capataz | 0.151 | 16.64 | 2.51 |
| MO.OFI001 | h | Oficial 1ª | 0.25 | 15.59 | 3.90 |
| MO.PEO001 | h | Peón | 0.449 | 14.98 | 6.73 |
| PEMAR043 | m | Tubería inoxidable AISI 316L SCHEDULE DN 150 (material; 08/02/2018) | 1 | 136.3 | 136.30 |
| %.AUX005 | % | Medios auxiliares y resto de obra | 5 % | 149.44 | 7.47 |
|  |  | Total |  |  | 156.91 |

| Medición | Uds. | Largo | Parcial |
|---|---|---|---|
| Hacia antiariete | 1 | 15 | 15.000 |
| Caudalímetro | 1 | 2 | 2.000 |
| Subtotal |  |  | 17.000 |
| Total |  |  | 17 |

**EMAR047** m Tubería de acero inoxidable DN 125 AISI 316L Schedule 10
4.5 m × 132.71 (140.67 con costes indirectos) = 633.02
Tubería de acero inoxidable DN 125 AISI 316L Schedule 10, con soldadura longitudinal según norma. Incluso parte proporcional de uniones, conos de reducción, tes, colocación y pruebas.

| Código | Ud | Descripción | Rendimiento | Precio | Importe |
|---|---|---|---|---|---|
| MO.CAP001 | h | Capataz | 0.1 | 16.64 | 1.66 |
| MO.OFI001 | h | Oficial 1ª | 0.2 | 15.59 | 3.12 |
| MO.PEO001 | h | Peón | 0.3 | 14.98 | 4.49 |
| PEMAR047 | m | Tubería inoxidable AISI 316L SCHEDULE DN 125 (material; 27/09/2017) | 1 | 117.12 | 117.12 |
| %.AUX005 | % | Medios auxiliares y resto de obra | 5 % | 126.39 | 6.32 |
|  |  | Total |  |  | 132.71 |

| Medición | Uds. | Largo | Parcial |
|---|---|---|---|
| A bombas | 3 | 1.5 | 4.500 |
| Total |  |  | 4.5 |

**EMAR051** m Tubería de acero inoxidable DN 100 AISI 316L Schedule 10
22.5 m × 112.39 (119.13 con costes indirectos) = 2680.43
Tubería de acero inoxidable DN 100 AISI 316L Schedule 10, con soldadura longitudinal según norma. Incluso parte proporcional de uniones, conos de reducción, tes, colocación y pruebas.

| Código | Ud | Descripción | Rendimiento | Precio | Importe |
|---|---|---|---|---|---|
| MO.CAP001 | h | Capataz | 0.1 | 16.64 | 1.66 |
| MO.OFI001 | h | Oficial 1ª | 0.2 | 15.59 | 3.12 |
| MO.PEO001 | h | Peón | 0.2 | 14.98 | 3.00 |
| PEMAR051 | m | Tubería inoxidable AISI 316L SCHEDULE DN 100 p.p. piezas especia (material; 08/02/2018) | 1 | 99.26 | 99.26 |
| %.AUX005 | % | Medios auxiliares y resto de obra | 5 % | 107.04 | 5.35 |
|  |  | Total |  |  | 112.39 |

| Medición | Uds. | Largo | Parcial |
|---|---|---|---|
| De bombas | 3 | 3.5 | 10.500 |
| Retorno | 1 | 12 | 12.000 |
| Subtotal |  |  | 22.500 |
| Total |  |  | 22.5 |

**EMAR068** ud Válvula DN 200 compuerta cierre elástico motorizada PN16
2 ud × 3009.71 (3190.29 con costes indirectos) = 6380.58
Válvula de Compuerta de Cierre Elástico motorizada, de DN 200 mm, AVK ó equivalente.
Características:
Diámetro: 200 mm
Presión (PN): 16
Actuador: motorizado (AUMA o equivalente)
Materiales
Cuerpo y tapa: Fundición nodular GGG-50
Compuerta: Fundición nodular GGG-50 con recubrimiento de caucho vulcanizado
Eje: Acero inoxidable AISI-420
Tornillería: Acero inoxidable AISI 316
Acabados
Recubrimiento anticorrosivo interior y exterior con polvo de poliamida epoxy aplicado electrostáticamente (RAL.6.002).
Resto de características según ETP Equipos 4.2 (Lote 1, 2, 3 y 4). Totalmente instalada, probada y funcionando.

| Código | Ud | Descripción | Rendimiento | Precio | Importe |
|---|---|---|---|---|---|
| MO.CAP001 | h | Capataz | 0.75 | 16.64 | 12.48 |
| MO.OFI001 | h | Oficial 1ª | 1.5 | 15.59 | 23.39 |
| MO.PEO001 | h | Peón | 3 | 14.98 | 44.94 |
| PEMAR072 | ud | Válvula DN 200 compuerta cierre elástico PN16 (material; 04/02/2021) | 1 | 465 | 465.00 |
| PE167B | ud | Actuador electrico DN150 a 350 AUMA o equivalente PN16 (material; 04/02/2021) | 1 | 2060 | 2060.00 |
| %PRUEB10 | % | Puesta en funcionamiento y pruebas | 10 % | 2605.81 | 260.58 |
| %.AUX005 | % | Medios auxiliares y resto de obra | 5 % | 2866.39 | 143.32 |
|  |  | Total |  |  | 3009.71 |

**EMAR048** ud Válvula DN 125 compuerta cierre elástico PN16
3 ud × 339.36 (359.72 con costes indirectos) = 1079.16
Válvula de Compuerta de Cierre Elástico, de DN 125 mm, AVK ó equivalente.
Características:
Diámetro: 125 mm
Presión (PN): 16
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.3 | 16.64 | 4.99 |
| MO.OFI001 | h | Oficial 1ª | 0.6 | 15.59 | 9.35 |
| MO.PEO001 | h | Peón | 0.9 | 14.98 | 13.48 |
| PEMAR048 | ud | Válvula DN 125 compuerta cierre elástico PN16 (material; 04/02/2021) | 1 | 266 | 266.00 |
| %PRUEB10 | % | Puesta en funcionamiento y pruebas | 10 % | 293.82 | 29.38 |
| %.AUX005 | % | Medios auxiliares y resto de obra | 5 % | 323.20 | 16.16 |
|  |  | Total |  |  | 339.36 |

**EMAR044** ud Válvula DN 150 compuerta cierre elástico PN16
3 ud × 341.67 (362.17 con costes indirectos) = 1086.51
Válvula de Compuerta de Cierre Elástico, de DN 150 mm, AVK ó equivalente.
Características:
Diámetro: 150 mm
Presión (PN): 16
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.3 | 16.64 | 4.99 |
| MO.OFI001 | h | Oficial 1ª | 0.6 | 15.59 | 9.35 |
| MO.PEO001 | h | Peón | 0.9 | 14.98 | 13.48 |
| PEMAR044 | ud | Válvula DN 150 compuerta cierre elástico PN16 (material; 04/02/2021) | 1 | 268 | 268.00 |
| %PRUEB10 | % | Puesta en funcionamiento y pruebas | 10 % | 295.82 | 29.58 |
| %.AUX005 | % | Medios auxiliares y resto de obra | 5 % | 325.40 | 16.27 |
|  |  | Total |  |  | 341.67 |

| Medición | Uds. | Parcial |
|---|---|---|
| Caudalímetro | 2 | 2.000 |
| Calderín | 1 | 1.000 |
| Subtotal |  | 3.000 |
| Total |  | 3 |

**EMAR053** ud Válvula DN 100 compuerta cierre elástico PN16
4 ud × 190.89 (202.34 con costes indirectos) = 809.36
Válvula de Compuerta de Cierre Elástico, de DN 100 mm, AVK ó equivalente.
Características:
Diámetro: 100 mm
Presión (PN): 16
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.1 | 16.64 | 1.66 |
| MO.OFI001 | h | Oficial 1ª | 0.2 | 15.59 | 3.12 |
| MO.PEO001 | h | Peón | 0.3 | 14.98 | 4.49 |
| PEMAR053 | ud | Válvula DN 100 compuerta cierre elástico PN16 (material; 04/02/2021) | 1 | 156 | 156.00 |
| %PRUEB10 | % | Puesta en funcionamiento y pruebas | 10 % | 165.27 | 16.53 |
| %.AUX005 | % | Medios auxiliares y resto de obra | 5 % | 181.80 | 9.09 |
|  |  | Total |  |  | 190.89 |

| Medición | Uds. | Parcial |
|---|---|---|
| Impulsión | 3 | 3.000 |
| Vaciado | 1 | 1.000 |
| Subtotal |  | 4.000 |
| Total |  | 4 |

**EMAR071** ud Válvula de retención de bola DN 100 PN16
3 ud × 141.03 (149.49 con costes indirectos) = 448.47
Válvula de Retención de Bola AVK ó equivalente. Diámetro (DN): 100 mm. Presión (PN): 16. Materiales: Cuerpo y tapa: Fundición nodular GGG-40. Bola: Resina fenólica. Tornillería: Acero inoxidable AISI 316. Junta de tapa: Nitrilo. Acabados: Pintura industrial ALKYD INT./EXT. Resto de características según ETP Equipos 4.3 (Lote 1, 2, 3 y 4). Totalmente instalada, probada y funcionando.

| Código | Ud | Descripción | Rendimiento | Precio | Importe |
|---|---|---|---|---|---|
| MO.CAP001 | h | Capataz | 0.15 | 16.64 | 2.50 |
| MO.OFI001 | h | Oficial 1ª | 0.3 | 15.59 | 4.68 |
| MO.PEO001 | h | Peón | 0.45 | 14.98 | 6.74 |
| PEMAR071 | ud | Válvula de retención de bola DN 100 PN16 (material; 09/11/2020) | 1 | 108.18 | 108.18 |
| %PRUEB10 | % | Puesta en funcionamiento y pruebas | 10 % | 122.10 | 12.21 |
| %.AUX005 | % | Medios auxiliares y resto de obra | 5 % | 134.31 | 6.72 |
|  |  | Total |  |  | 141.03 |

**EMAR069** ud Carrete desmontaje DN 200 (18/01/2011)
2 ud × 259.17 (274.72 con costes indirectos) = 549.44
Carrete de desmontaje de DN 200 mm, de tipo telescópico. Presión: PN 16/25/40. Materiales: Carrete en acero inoxidable AISI 304. Bridas: Acero al carbono ST. 37.2. Resto de características según ETP Equipos 3.7 (Lote 1 y 3) y 3.8 (Lote 2 y 4). Montada y probada.

| Código | Ud | Descripción | Rendimiento | Precio | Importe |
|---|---|---|---|---|---|
| MO.CAP001 | h | Capataz | 0.25 | 16.64 | 4.16 |
| MO.OFI001 | h | Oficial 1ª | 0.5 | 15.59 | 7.80 |
| MO.PEO001 | h | Peón | 1 | 14.98 | 14.98 |
| PEMAR069 | ud | Carrete desmontaje DN 200 (material; 28/09/2017) | 1 | 194.02 | 194.02 |
| MAQ.GRU006 | h | Camión grúa de 6 t (sin conductor) | 0.5 | 51.74 | 25.87 |
| %.AUX005 | % | Medios auxiliares y resto de obra | 5 % | 246.83 | 12.34 |
|  |  | Total |  |  | 259.17 |

**EMAR045** ud Carrete desmontaje DN 150 (18/01/2011)
3 ud × 202.06 (214.18 con costes indirectos) = 642.54
Carrete de desmontaje de DN 150 mm, de tipo telescópico. Presión: PN 16/25/40. Materiales: Carrete en acero inoxidable AISI 304. Bridas: Acero al carbono ST. 37.2. Resto de características según ETP Equipos 3.7 (Lote 1 y 3) y 3.8 (Lote 2 y 4). Montada y probada.

| Código | Ud | Descripción | Rendimiento | Precio | Importe |
|---|---|---|---|---|---|
| MO.CAP001 | h | Capataz | 0.15 | 16.64 | 2.50 |
| MO.OFI001 | h | Oficial 1ª | 0.3 | 15.59 | 4.68 |
| MO.PEO001 | h | Peón | 0.45 | 14.98 | 6.74 |
| PEMAR045 | ud | Carrete desmontaje DN 150 (material; 05/10/2017) | 1 | 163 | 163.00 |
| MAQ.GRU006 | h | Camión grúa de 6 t (sin conductor) | 0.3 | 51.74 | 15.52 |
| %.AUX005 | % | Medios auxiliares y resto de obra | 5 % | 192.44 | 9.62 |
|  |  | Total |  |  | 202.06 |

| Medición | Uds. | Parcial |
|---|---|---|
| Caudalímetro | 2 | 2.000 |
| Calderín | 1 | 1.000 |
| Subtotal |  | 3.000 |
| Total |  | 3 |

**EMAR049** ud Carrete desmontaje DN 125 (18/01/2011)
3 ud × 164.26 (174.12 con costes indirectos) = 522.36
Carrete de desmontaje de DN 125 mm, de tipo telescópico. Presión: PN 16/25/40. Materiales: Carrete en acero inoxidable AISI 304. Bridas: Acero al carbono ST. 37.2. Resto de características según ETP Equipos 3.7 (Lote 1 y 3) y 3.8 (Lote 2 y 4). Montada y probada.

| Código | Ud | Descripción | Rendimiento | Precio | Importe |
|---|---|---|---|---|---|
| MO.CAP001 | h | Capataz | 0.15 | 16.64 | 2.50 |
| MO.OFI001 | h | Oficial 1ª | 0.3 | 15.59 | 4.68 |
| MO.PEO001 | h | Peón | 0.45 | 14.98 | 6.74 |
| PEMAR049 | ud | Carrete desmontaje DN 125 (material; 27/09/2017) | 1 | 127 | 127.00 |
| MAQ.GRU006 | h | Camión grúa de 6 t (sin conductor) | 0.3 | 51.74 | 15.52 |
| %.AUX005 | % | Medios auxiliares y resto de obra | 5 % | 156.44 | 7.82 |
|  |  | Total |  |  | 164.26 |

**EMAR052** ud Carrete desmontaje DN 100 (18/01/2011)
4 ud × 151.03 (160.09 con costes indirectos) = 640.36
Carrete de desmontaje de DN 100 mm, de tipo telescópico. Presión: PN 16/25/40. Materiales: Carrete en acero inoxidable AISI 304. Bridas: Acero al carbono ST. 37.2. Resto de características según ETP Equipos 3.7 (Lote 1 y 3) y 3.8 (Lote 2 y 4). Montada y probada.

| Código | Ud | Descripción | Rendimiento | Precio | Importe |
|---|---|---|---|---|---|
| MO.CAP001 | h | Capataz | 0.15 | 16.64 | 2.50 |
| MO.OFI001 | h | Oficial 1ª | 0.3 | 15.59 | 4.68 |
| MO.PEO001 | h | Peón | 0.45 | 14.98 | 6.74 |
| PEMAR052 | ud | Carrete desmontaje DN 100 (material; 27/09/2017) | 1 | 114.4 | 114.40 |
| MAQ.GRU006 | h | Camión grúa de 6 t (sin conductor) | 0.3 | 51.74 | 15.52 |
| %.AUX005 | % | Medios auxiliares y resto de obra | 5 % | 143.84 | 7.19 |
|  |  | Total |  |  | 151.03 |

| Medición | Uds. | Parcial |
|---|---|---|
| Impulsión | 3 | 3.000 |
| Vaciado | 1 | 1.000 |
| Subtotal |  | 4.000 |
| Total |  | 4 |

**EMAR054** ud Carrete pasamuros AISI 316L DN 100
1 ud × 201.88 (213.99 con costes indirectos) = 213.99
Carrete pasamuros de acero inoxidable, con brida loca en un extremo y placa de estanqueidad, de DN 100, longitud: 500 mm. y materiales: Carrete y placa de estanqueidad: AISI 316L. Brida: aluminio. Resto de características según ETP Equipos 3.5 - 3.6. (Lote 1 y 3) y 3.6 - 3.7 (Lote 2 y 4). Montada y probada.

| Código | Ud | Descripción | Rendimiento | Precio | Importe |
|---|---|---|---|---|---|
| MO.CAP001 | h | Capataz | 0.2 | 16.64 | 3.33 |
| MO.OFI001 | h | Oficial 1ª | 0.4 | 15.59 | 6.24 |
| MO.PEO001 | h | Peón | 0.6 | 14.98 | 8.99 |
| PEMAR054 | ud | Carrete pasamuros AISI 316L DN 100 (material; 27/09/2017) | 1 | 173.7 | 173.70 |
| %.AUX005 | % | Medios auxiliares y resto de obra | 5 % | 192.26 | 9.61 |
|  |  | Total |  |  | 201.88 |

| Medición | Uds. | Parcial |
|---|---|---|
| Vaciado | 1 | 1.000 |
| Total |  | 1 |

**EMAR070** ud Carrete pasamuros AISI 316L DN 200
2 ud × 264.19 (280.04 con costes indirectos) = 560.08
Carrete pasamuros de acero inoxidable, con brida loca en un extremo y placa de estanqueidad, de DN 200, longitud: 500 mm. y materiales: Carrete y placa de estanqueidad: AISI 316L. Brida: aluminio. Resto de características según ETP Equipos 3.5 - 3.6. (Lote 1 y 3) y 3.6 - 3.7 (Lote 2 y 4). Montada y probada.

| Código | Ud | Descripción | Rendimiento | Precio | Importe |
|---|---|---|---|---|---|
| MO.CAP001 | h | Capataz | 0.3 | 16.64 | 4.99 |
| MO.OFI001 | h | Oficial 1ª | 0.6 | 15.59 | 9.35 |
| MO.PEO001 | h | Peón | 0.9 | 14.98 | 13.48 |
| PEMAR070 | ud | Carrete pasamuros AISI 316L DN 200 (material; 28/09/2017) | 1 | 223.79 | 223.79 |
| %.AUX005 | % | Medios auxiliares y resto de obra | 5 % | 251.61 | 12.58 |
|  |  | Total |  |  | 264.19 |

**EMAR063** ud Ventosa autom. trifuncional residuales DN50 mm PN16
1 ud × 1215.52 (1288.45 con costes indirectos) = 1288.45
Ventosa trifuncional automática DN50 PN16, modelo BERMAD VEC-313 DN50 PN16 o equivalente, con protección antiariete, brida ISO16, con capacidad de evacuación de aire a 0,15 bar igual o superior a 370 m3/h y con capacidad de admisión de aire a -0,35 bar igual o superior a 290 m3/h. Incluido medios auxiliares, piezas de conexión a tubería principal, válvula de corte, montaje y pruebas de funcionamiento. Resto de características según características definidas en la ETP 4.1 (Lote 1, 2, 3 y 4). Totalmente instalada, probada y funcionando.

| Código | Ud | Descripción | Rendimiento | Precio | Importe |
|---|---|---|---|---|---|
| MO.CAP001 | h | Capataz | 0.2 | 16.64 | 3.33 |
| MO.OFI001 | h | Oficial 1ª | 1 | 15.59 | 15.59 |
| MO.PEO001 | h | Peón | 1 | 14.98 | 14.98 |
| MAT.VENT5016 | ud | Ventosa autom. trifuncional residuales DN50 mm PN16 (material; 11/02/2021) | 1 | 1018.5 | 1018.50 |
| %PRUEB10 | % | Puesta en funcionamiento y pruebas | 10 % | 1052.40 | 105.24 |
| %.AUX005 | % | Medios auxiliares y resto de obra | 5 % | 1157.64 | 57.88 |
|  |  | Total |  |  | 1215.52 |

###### 104010503 INSTALACIONES ELÉCTRICAS (19/11/1998)
Importe: 247052.06

###### 10401050301 CENTRO DE TRANSFORMACIÓN (19/11/1998)
Importe: 146748.12

**ELAR105** ud Edificio prefabricado M1/10/10 CT2 (19/11/1998)
1 ud × 42691.21 (45252.68 con costes indirectos) = 45252.68
Edificio de hormigón modular modelo M1/10/10 de Schneider o equivalente, de dimensiones exteriores 8.670 x 2.560 y altura vista 2.620 mm., incluyendo excavación, lecho de arena, nivelado, transporte y montaje. Dimensionado para albergar dos transformadores, una sala de Compañía y una sala para las celdas particulares. Según E.T. 1 y E.T. 2 (Lote 1), E.T. 1 y E.T. 2 (Lote 2) y E.T. 1 y E.T. 2 (Lote 4). Completamente instalado, probado y funcionando.

| Código | Ud | Descripción | Rendimiento | Precio | Importe |
|---|---|---|---|---|---|
| MO.OFI001 | h | Oficial 1ª | 4 | 15.59 | 62.360 |
| MO.PEO100 | h | Peón especializado | 4 | 15.13 | 60.520 |
| MAT.AREN002 | m3 | Arena para lecho de tubos | 11 | 11.64 | 128.040 |
| PEL0105 | ud | Edificio prefabricado M1/10/10CT2 (material; 15/01/2018) | 1 | 39649.94 | 39649.940 |
| MAQ.RET003 | h | Retroexcavadora s/neumáticos | 1 | 47.49 | 47.490 |
| MAQ.COM010 | h | Compactador vibratorio manual (maquinaria; 19/11/1998) | 1 | 9.94 | 9.940 |
| MAQ.GRU300 | h | Grúa autopropulsada brazo telescópico gran capacidad | 2 | 350 | 700.000 |
| %.AUX005 | % | Medios auxiliares y resto de obra | 5 % | 40658.290 | 2032.915 |
|  |  | Total |  |  | 42691.21 |

**ELAR112** ud Compacto 3L
1 ud × 7893.19 (8366.78 con costes indirectos) = 8366.78
Compacto de celdas RM6 3I, de Schneider o equivalente, para tres funciones de línea de 400 A, con capotes cubrebornas y lámparas de presencia de tensión, instalado. Según E.T. 1 y E.T. 2 (Lote 1), E.T. 1 y E.T. 2 (Lote 2) y E.T. 1 y E.T. 2 (Lote 4). Completamente instalado, probado y funcionando.

| Código | Ud | Descripción | Rendimiento | Precio | Importe |
|---|---|---|---|---|---|
| MO.OFI001 | h | Oficial 1ª | 0.5 | 15.59 | 7.80 |
| MO.PEO100 | h | Peón especializado | 0.5 | 15.13 | 7.57 |
| PEL0112 | ud | Conjunto compacto de celdas 3L (material; 15/01/2018) | 1 | 7501.95 | 7501.95 |
| %.AUX005 | % | Medios auxiliares y resto de obra | 5 % | 7517.32 | 375.87 |
|  |  | Total |  |  | 7893.19 |

**ELAR113** ud Celda de paso de barras
1 ud × 346.77 (367.58 con costes indirectos) = 367.58
Celda de paso de barras SGIM16, de Schneider o equivalente, instalada. Según E.T. 1 y E.T. 2 (Lote 1), E.T. 1 y E.T. 2 (Lote 2) y E.T. 1 y E.T. 2 (Lote 4). Completamente instalada, probada y funcionando.

| Código | Ud | Descripción | Rendimiento | Precio | Importe |
|---|---|---|---|---|---|
| MO.OFI001 | h | Oficial 1ª | 0.5 | 15.59 | 7.80 |
| MO.PEO100 | h | Peón especializado | 0.5 | 15.13 | 7.57 |
| PEL0113 | ud | Celda de paso de barras (material; 15/01/2018) | 1 | 314.88 | 314.88 |
| %.AUX005 | % | Medios auxiliares y resto de obra | 5 % | 330.25 | 16.51 |
|  |  | Total |  |  | 346.77 |

**ELAR114** ud Malla de separación compañía abonado.
1 ud × 914.99 (969.89 con costes indirectos) = 969.89
Malla de separación compañía - abonado de Schneider o equivalente, con puerta, instalada. Según E.T. 1 y E.T. 2 (Lote 1), E.T. 1 y E.T. 2 (Lote 2) y E.T. 1 y E.T. 2 (Lote 4). Completamente instalada, probada y funcionando.

| Código | Ud | Descripción | Rendimiento | Precio | Importe |
|---|---|---|---|---|---|
| MO.OFI001 | h | Oficial 1ª | 0.5 | 15.59 | 7.80 |
| MO.PEO100 | h | Peón especializado | 0.5 | 15.13 | 7.57 |
| PEL0114 | ud | Malla con puerta (material; 15/01/2018) | 1 | 856.05 | 856.05 |
| %.AUX005 | % | Medios auxiliares y resto de obra | 5 % | 871.42 | 43.57 |
|  |  | Total |  |  | 914.99 |

**ELAR122** ud Celda de remonte
1 ud × 1670.11 (1770.32 con costes indirectos) = 1770.32
Celda de remonte de cables SGAME16, de Schneider o equivalente, de conexión superior por barras e inferior por cable seco unipolar instalado, instalada. Según E.T. 1 y E.T. 2 (Lote 1), E.T. 1 y E.T. 2 (Lote 2) y E.T. 1 y E.T. 2 (Lote 4). Completamente instalada, probada y funcionando.

| Código | Ud | Descripción | Rendimiento | Precio | Importe |
|---|---|---|---|---|---|
| MO.OFI001 | h | Oficial 1ª | 0.5 | 15.59 | 7.80 |
| MO.PEO100 | h | Peón especializado | 0.5 | 15.13 | 7.57 |
| PEL0122 | ud | Celda de remonte (material; 15/01/2018) | 1 | 1575.21 | 1575.21 |
| %.AUX005 | % | Medios auxiliares y resto de obra | 5 % | 1590.58 | 79.53 |
|  |  | Total |  |  | 1670.11 |

**ELAR124** ud Celda de protección general con disyuntor
1 ud × 15653.5 (16592.71 con costes indirectos) = 16592.71
Celda de protección general con disyuntor, de Schneider o equivalente, con seccionador en SF6 con mando CS1, disyuntor tipo SF1 400A en SF6 con mando RI manual, con bobina de apertura para relé Sepam, captadores de intensidad, kit compuesto por un cajón de BT y relé SEPAM S20 para protección indiecta. Con enclavamientos instalados. Según E.T. 1 y E.T. 2 (Lote 1), E.T. 1 y E.T. 2 (Lote 2) y E.T. 1 y E.T. 2 (Lote 4). Completamente instalada, probada y funcionando.

| Código | Ud | Descripción | Rendimiento | Precio | Importe |
|---|---|---|---|---|---|
| MO.OFI001 | h | Oficial 1ª | 2 | 15.59 | 31.180 |
| MO.PEO100 | h | Peón especializado | 2 | 15.13 | 30.260 |
| PEL0124 | ud | Celda de protección general con disyuntor (material; 15/01/2018) | 1 | 14846.65 | 14846.650 |
| %.AUX005 | % | Medios auxiliares y resto de obra | 5 % | 14908.090 | 745.405 |
|  |  | Total |  |  | 15653.5 |

**ELAR127** ud Celda de protección de trafo con disyuntor
2 ud × 15875.4 (16827.92 con costes indirectos) = 33655.84
Celda de protección de transformador con disyuntor, de Schneider o equivalente, con seccionador en SF6 con mando CS1, disyuntor tipo SF1 400A en SF6 con mando RI manual, con bobina de apertura para Sepam T20 y bobina de apertura adicional para protección térmica, s.p.a.t., captadores de intensidad, Kit compuesto por un cajón de BT y relé Sepam. Con enclavamientos instalados. Según E.T. 1 y E.T. 2 (Lote 1), E.T. 1 y E.T. 2 (Lote 2) y E.T. 1 y E.T. 2 (Lote 4).

| Código | Ud | Descripción | Rendimiento | Precio | Importe |
|---|---|---|---|---|---|
| MO.OFI001 | h | Oficial 1ª | 1 | 15.59 | 15.59 |
| MO.PEO100 | h | Peón especializado | 1 | 15.13 | 15.13 |
| PEL0127 | ud | Celda de protección de trafo con disyuntor (material; 15/01/2018) | 1 | 15088.71 | 15088.71 |
| %.AUX005 | % | Medios auxiliares y resto de obra | 5 % | 15119.43 | 755.97 |
|  |  | Total |  |  | 15875.4 |

**ELAR129** ud Celda de medida
1 ud × 8261.02 (8756.68 con costes indirectos) = 8756.68
Cabina de medida, de Schneider o equivalente, equipada con tres transformadores de intensidad y tres de tensión, entrada y salida por cable seco, instalada. Según E.T. 1 y E.T. 2 (Lote 1), E.T. 1 y E.T. 2 (Lote 2) y E.T. 1 y E.T. 2 (Lote 4). Completamente instalada, probada y funcionando.

| Código | Ud | Descripción | Rendimiento | Precio | Importe |
|---|---|---|---|---|---|
| MO.OFI001 | h | Oficial 1ª | 1 | 15.59 | 15.59 |
| MO.PEO100 | h | Peón especializado | 1 | 15.13 | 15.13 |
| PEL0129 | ud | Celda de medida (material; 15/01/2018) | 1 | 7836.92 | 7836.92 |
| %.AUX005 | % | Medios auxiliares y resto de obra | 5 % | 7867.64 | 393.38 |
|  |  | Total |  |  | 8261.02 |

**ELAR132** ud Botellas terminales apantalladas
15 ud × 243.05 (257.63 con costes indirectos) = 3864.45
Botellas terminales apantalladas en T, servicio interior, para cable seco 12/20 kV de 150 mm2 de sección. Completamente instaladas, probadas y funcionando.

| Código | Ud | Descripción | Rendimiento | Precio | Importe |
|---|---|---|---|---|---|
| MO.OFI001 | h | Oficial 1ª | 0.5 | 15.59 | 7.80 |
| MO.PEO100 | h | Peón especializado | 0.5 | 15.13 | 7.57 |
| PEL0132 | ud | Botellas terminales apantalladas en T (material; 15/01/2018) | 1 | 216.1 | 216.10 |
| %.AUX005 | % | Medios auxiliares y resto de obra | 5 % | 231.47 | 11.57 |
|  |  | Total |  |  | 243.05 |

**ELAR136** ud Conexión de alta tensión
1 ud × 1142.29 (1210.83 con costes indirectos) = 1210.83
Juego de puentes III de cables AT unipolares de aislamiento seco RHZ1, aislamiento 12/20 kV, con sus correspondientes elementos de conexión. Según E.T. 1 y E.T. 2 (Lote 1), E.T. 1 y E.T. 2 (Lote 2) y E.T. 1 y E.T. 2 (Lote 4). Completamente instalado, probado y funcionando.

| Código | Ud | Descripción | Rendimiento | Precio | Importe |
|---|---|---|---|---|---|
| MO.OFI001 | h | Oficial 1ª | 2 | 15.59 | 31.180 |
| MO.PEO100 | h | Peón especializado | 2 | 15.13 | 30.260 |
| PEL0136 | ud | Puente de conexión 12/20 kV (material; 15/01/2018) | 1 | 1026.45 | 1026.450 |
| %.AUX005 | % | Medios auxiliares y resto de obra | 5 % | 1087.890 | 54.395 |
|  |  | Total |  |  | 1142.29 |

**ELAR138** ud Conexión de baja tensión
1 ud × 1213.32 (1286.12 con costes indirectos) = 1286.12
Juego de puentes de cables BT unipolares de aislamiento 0,6/1 kV de Al. Según E.T. 1 y E.T. 2 (Lote 1), E.T. 1 y E.T. 2 (Lote 2) y E.T. 1 y E.T. 2 (Lote 4). Completamente instalado, probado y funcionando.

| Código | Ud | Descripción | Rendimiento | Precio | Importe |
|---|---|---|---|---|---|
| MO.OFI001 | h | Oficial 1ª | 3 | 15.59 | 46.77 |
| MO.PEO100 | h | Peón especializado | 3 | 15.13 | 45.39 |
| PEL0138 | ud | Juego de puentes de baja tensión (material; 15/01/2018) | 1 | 1063.38 | 1063.38 |
| %.AUX005 | % | Medios auxiliares y resto de obra | 5 % | 1155.54 | 57.78 |
|  |  | Total |  |  | 1213.32 |

**ELAR1415** ud Transformador trifásico seco 160 KVA con protección térmica
1 ud × 11222.27 (11895.61 con costes indirectos) = 11895.61
Transformador trifásico reductor tipo seco encapsulado clase F, interior e IP00, de Schneider o equivalente (según Norma UNE 21538 y UE 548/2014 de ecodiseño). Bobinado AT continuo de gradiente lineal sin entrecapas. Bobinado BT con ensayo frecuencia industrial 10kV. Ensayos climáticos E3, C3, F1. Potencia nominal: 160 kVA. Relación: 20/0.42 kV. Tensión secundaria vacío: 420 V. Tensión cortocircuito: 6%. Regulación: +/-2,5%, +/-5%. Grupo conexión: Dyn11. Conexionado.
Con un equipo de sondas PT100 de temperatura y termómetro digital para protección térmica de transformador, y sus conexiones a la alimentación y al elemento disparador de la protección correspondiente, protegidas contra sobreintensidades, instalados. Según E.T. 1 y E.T. 2 (Lote 1), E.T. 1 y E.T. 2 (Lote 2) y E.T. 1 y E.T. 2 (Lote 4). Completamente instalado, probado y funcionando.

| Código | Ud | Descripción | Rendimiento | Precio | Importe |
|---|---|---|---|---|---|
| MO.OFI001 | h | Oficial 1ª | 1 | 15.59 | 15.59 |
| MO.PEO100 | h | Peón especializado | 1 | 15.13 | 15.13 |
| PEL01415 | ud | Transformador seco 160 KVA (material; 28/08/2020) | 1 | 10406.15 | 10406.15 |
| PEL01505 | ud | Sondas PT100 (material; 25/08/2020) | 1 | 251 | 251.00 |
| %.AUX005 | % | Medios auxiliares y resto de obra | 5 % | 10687.87 | 534.39 |
|  |  | Total |  |  | 11222.27 |

**ELAR170** ud Cuadro de baja tensión 250 A
1 ud × 3152.01 (3341.13 con costes indirectos) = 3341.13
Cuadro de baja tensión de Schneider o equivalente en el centro de transformación formado por armario, interruptor automático NS250, relé diferencial RH99 y toroidal MA120. Según E.T. 6 (Lote 1), E.T. 6 (Lote 2), E.T. 4 (Lote 3) y E.T. 6 (Lote 4). Completamente instalado, probado y funcionando.

| Código | Ud | Descripción | Rendimiento | Precio | Importe |
|---|---|---|---|---|---|
| MO.OFI001 | h | Oficial 1ª | 3 | 15.59 | 46.77 |
| MO.PEO100 | h | Peón especializado | 3 | 15.13 | 45.39 |
| PEL0170 | ud | Armario metálico en CT (material; 15/01/2018) | 1 | 315.62 | 315.62 |
| PEL0230 | ud | Int. aut. NSX250 (material; 15/01/2018) | 1 | 2105.44 | 2105.44 |
| PEL0250 | ud | Relé RH99 (material; 15/01/2018) | 1 | 204.21 | 204.21 |
| PEL0254 | ud | Toroidal MA120 (material; 15/01/2018) | 1 | 284.48 | 284.48 |
| %.AUX005 | % | Medios auxiliares y resto de obra | 5 % | 3001.91 | 150.10 |
|  |  | Total |  |  | 3152.01 |

**ELAR180** ud Puesta a tierra del neutro
1 ud × 877.89 (930.56 con costes indirectos) = 930.56
Puesta a tierra del neutro del transformador con conductor de cobre aislado, tipo RV de 0,6/1 kV y 50 mm2 de sección, picas de tierra de acero cobrizado de 2 m de longitud y 14 mm de diámetro, incluso material de conexión y fijación. Según E.T. 1 y E.T. 2 (Lote 1), E.T. 1 y E.T. 2 (Lote 2) y E.T. 1 y E.T. 2 (Lote 4). Completamente instalada, probada y funcionando.

| Código | Ud | Descripción | Rendimiento | Precio | Importe |
|---|---|---|---|---|---|
| MO.OFI001 | h | Oficial 1ª | 4 | 15.59 | 62.36 |
| MO.PEO100 | h | Peón especializado | 4 | 15.13 | 60.52 |
| PEL0627 | ml | 1x50 RZ1-K(AS) (material; 10/01/2018) | 40 | 7.09 | 283.60 |
| PEL0690 | ud | Electrodo de toma a tierra 2,00 m. (material; 08/01/2018) | 12 | 35.8 | 429.60 |
| %.AUX005 | % | Medios auxiliares y resto de obra | 5 % | 836.08 | 41.80 |
|  |  | Total |  |  | 877.89 |

**ELAR181** ud Puesta a tierra de herrajes
1 ud × 609.42 (645.99 con costes indirectos) = 645.99
Puesta a tierra de herrajes del centro de transformación formada por cable de 50mm2 de Cu desnudo, picas de tierra de acero cobrizado de 2 m de longitud y 14 mm de diámetro, incluso material de conexión y fijación. Según E.T. 1 y E.T. 2 (Lote 1), E.T. 1 y E.T. 2 (Lote 2) y E.T. 1 y E.T. 2 (Lote 4). Completamente instalada, probada y funcionando.

| Código | Ud | Descripción | Rendimiento | Precio | Importe |
|---|---|---|---|---|---|
| MO.OFI001 | h | Oficial 1ª | 5 | 15.59 | 77.95 |
| MO.PEO100 | h | Peón especializado | 5 | 15.13 | 75.65 |
| PEL0696 | ml | Cable Cu desnudo 50 mm2 (material; 08/01/2018) | 30 | 4.68 | 140.40 |
| PEL0690 | ud | Electrodo de toma a tierra 2,00 m. | 8 | 35.8 | 286.40 |
| %.AUX005 | % | Medios auxiliares y resto de obra | 5 % | 580.40 | 29.02 |
|  |  | Total |  |  | 609.42 |

**ELAR185** ud Equipo de medida en hornacina
1 ud × 2768.43 (2934.54 con costes indirectos) = 2934.54
Hornacina para exterior conteniendo protección y medida, debidamente montado e instalado según normativa de la Compañía Distribuidora. Según E.T. 4 (Lote 1), E.T. 4 (Lote 2), E.T. 2 (Lote 3) y E.T. 4 (Lote 4). Completamente instalada, probada y funcionando.

| Código | Ud | Descripción | Rendimiento | Precio | Importe |
|---|---|---|---|---|---|
| MO.OFI001 | h | Oficial 1ª | 5 | 15.59 | 77.95 |
| MO.PEO100 | h | Peón especializado | 5 | 15.13 | 75.65 |
| PEL0191 | ud | Hornacina de exterior con elementos de protección y medida (material; 08/01/2018) | 1 | 2483 | 2483.00 |
| %.AUX005 | % | Medios auxiliares y resto de obra | 5 % | 2636.60 | 131.83 |
|  |  | Total |  |  | 2768.43 |

**ELAR190** ud Conjunto de material de protección y señalización (08/10/2010)
1 ud × 458.16 (485.65 con costes indirectos) = 485.65
Conjunto de material de protección y señalización conteniendo: 2 puntos de luz, 1 emergencia, 2 placas de peligro de muerte, 1 juego de guantes aislantes, 1 ud. extintor de eficacia equivalente 89B, 1 placa de primeros auxilios y 1 ud. de banqueta aislante para maniobrar aparamenta. Completamente instalado, probado y funcionando.

| Código | Ud | Descripción | Rendimiento | Precio | Importe |
|---|---|---|---|---|---|
| MO.OFI001 | h | Oficial 1ª | 1 | 15.59 | 15.59 |
| MO.PEO100 | h | Peón especializado | 1 | 15.13 | 15.13 |
| PEL0181 | ud | Punto de luz del CT (material; 15/09/2017) | 1 | 38.12 | 38.12 |
| PEL0182 | ud | Emergencia del CT (material; 15/09/2017) | 1 | 24.15 | 24.15 |
| PEL0183 | ud | Par de guantes de maniobra de CT (material; 08/10/2010) | 1 | 55.71 | 55.71 |
| PEL0184 | ud | Placa peligro de muerte del CT (material; 08/10/2010) | 2 | 12.4 | 24.80 |
| PEL0185 | ud | Placa de primeros auxilios del CT (material; 08/10/2010) | 1 | 12.4 | 12.40 |
| PEL0186 | ud | Banqueta aislante del CT (material; 08/10/2010) | 1 | 154.82 | 154.82 |
| PEL0187 | ud | Extintor del CT (material; 08/10/2010) | 1 | 95.62 | 95.62 |
| %.AUX005 | % | Medios auxiliares y resto de obra | 5 % | 436.34 | 21.82 |
|  |  | Total |  |  | 458.16 |

**ELAR151** ud Bote fijo para transformador de 160 KVA
1 ud × 4170.53 (4420.76 con costes indirectos) = 4420.76
Batería de condensadores fija de 12,5 kVAr de Schneider o equivalente con protección magnetotérmica de entrada, para transformador de 160 kVAr, conexionada. Completamente instalado, probado y funcionando.

| Código | Ud | Descripción | Rendimiento | Precio | Importe |
|---|---|---|---|---|---|
| MO.OFI001 | h | Oficial 1ª | 1 | 15.59 | 15.59 |
| MO.PEO100 | h | Peón especializado | 1 | 15.13 | 15.13 |
| PEL0151 | ud | Bote fijo de 12,5 kVAr con protección para trafo de 160 kVA (material; 15/01/2018) | 1 | 3941.21 | 3941.21 |
| %.AUX005 | % | Medios auxiliares y resto de obra | 5 % | 3971.93 | 198.60 |
|  |  | Total |  |  | 4170.53 |

###### 10401050302 BAJA TENSIÓN (19/11/1998)
Importe: 75645.96

**ELAR223** ud C.C.M. EBAR Malpaso (21/06/2017)
1 ud × 33862.06 (35893.78 con costes indirectos) = 35893.78
C.C.M. de la EBAR de Malpaso, de Schneider o equivalente formado por:
- Envolvente metálico para locales húmedos, modelo Prisma P montado sobre zócalo con accesorios, puertas, placas de montaje, intalado, montado y conexionado.
- Compartimentación 3b.
- Descargador de sobretensiones tipos I y II.
- Poder de corte según las características de la instalación.
- Interruptor general automático NSX250 con unidad de control Micrologic 5.X.E, medida integrada, comunicaciones vía Modbus, comunicación del estado del equipo, del desgaste de polos y señalización e identificación de defectos. Con los equipos necesarios para su comunicación vía Ethernet (módulo BSCM, IFM y pasarela IP). Con enclavamiento mecánico.
- Salidas a equipos de potencia superior a 25 kW con interruptores automáticos NSX con iguales características al IGA.
- Salidas al resto de los receptores y calibre de la aparamenta según esquema unifilar.
- Zócalo de fábrica de ladrillo enfoscado y pintado, de altura 40 cm y fondo 80 cm.
Según E.T. 6 y E.T. 8 (Lote 1).
Completamente instalado, probado y funcionando.

| Código | Ud | Descripción | Rendimiento | Precio | Importe |
|---|---|---|---|---|---|
| MO.OFI001 | h | Oficial 1ª | 30 | 15.59 | 467.70 |
| MO.PEO100 | h | Peón especializado | 30 | 15.13 | 453.90 |
| PEL0200 | ud | Módulo de armario completo con pilotería y mando en puerta (material; 09/01/2018) | 5 | 1176 | 5880.00 |
| PEL0201 | ml | Zócalo de fábrica de ladrillo enfoscado y pintado h=40cm (material; 23/06/2021) | 5 | 45.25 | 226.25 |
| PEL0206 | ud | Protec. Sobretensiones PRD Tipo I + Tipo II (material; 21/06/2017) | 1 | 703.22 | 703.22 |
| PEL0230 | ud | Int. aut. NSX250 | 2 | 2105.44 | 4210.88 |
| PEL0272 | ud | Salida motor con guardamotor (material; 15/01/2018) | 6 | 255.4 | 1532.40 |
| PEL0274 | ud | Salida motor con inversor (material; 15/01/2018) | 9 | 297.75 | 2679.75 |
| PEL0281 | ud | Salida a cuadro (material; 15/01/2018) | 8 | 269.77 | 2158.16 |
| PEL0291 | ud | Salida a línea monofásica de fuerza o alumbrado (material; 15/01/2018) | 9 | 62.12 | 559.08 |
| PEL0292 | ud | Salida a línea trifásica de fuerza o alumbrado (material; 15/01/2018) | 1 | 124.36 | 124.36 |
| PEL0412 | ud | Salida motor con variador 30 kW (material; 15/01/2018) | 3 | 1190.15 | 3570.45 |
| PEL0442 | ud | Variador 30 kW (material; 15/01/2018) | 3 | 3227.81 | 9683.43 |
| %.AUX005 | % | Medios auxiliares y resto de obra | 5 % | 32249.58 | 1612.48 |
|  |  | Total |  |  | 33862.06 |

**ELAR373** ud Batería de condensadores 22 kVAr
1 ud × 2499.67 (2649.65 con costes indirectos) = 2649.65
Equipo de compensación de energía reactiva y filtrado de armónicos de 22 kVAr (3+6,25+12,5) de Schneider o equivalente con armario y con baterías automáticas de Schneider o equivalente, con protección interna, contactores con resistencias de preinserción, protección de cada escalón con interruptor automático y regulador. Según E.T. 5 (Lote 1), E.T. 5 (Lote 2) y E.T. 5 (Lote 4). Completamente instalado, probado y funcionando.

| Código | Ud | Descripción | Rendimiento | Precio | Importe |
|---|---|---|---|---|---|
| MO.OFI001 | h | Oficial 1ª | 4 | 15.59 | 62.36 |
| MO.PEO100 | h | Peón especializado | 4 | 15.13 | 60.52 |
| PEL0573 | ud | Batería automática 22 kVAr (material; 04/03/2021) | 1 | 2257.76 | 2257.76 |
| %.AUX005 | % | Medios auxiliares y resto de obra | 5 % | 2380.64 | 119.03 |
|  |  | Total |  |  | 2499.67 |

**ELAR523** ud Grupo electrógeno 100 kVA insonorizado
1 ud × 13004.57 (13784.84 con costes indirectos) = 13784.84
Grupo electrógeno HFW-100 T5 de Himoinsa o equivalente, con 100 kVA y 80 kW, insonorizado, diesel y con protección de salida. Con depósito de combustible de 450 litros (18,6 horas de funcionamiento al 100% de carga y 24,7 horas de funcionamiento al 80% de la carga) e instalación de salida de humos de escape. Según E.T. 3 (Lote 1), E.T. 3 (Lote 2) y E.T. 3 (Lote 4). Completamente instalado, probado y funcionando.

| Código | Ud | Descripción | Rendimiento | Precio | Importe |
|---|---|---|---|---|---|
| MO.OFI001 | h | Oficial 1ª | 5 | 15.59 | 77.95 |
| MO.PEO100 | h | Peón especializado | 5 | 15.13 | 75.65 |
| PEL0523 | ud | Grupo electrógeno 100 kVA (material; 04/03/2021) | 1 | 12231.7 | 12231.70 |
| %.AUX005 | % | Medios auxiliares y resto de obra | 5 % | 12385.30 | 619.27 |
|  |  | Total |  |  | 13004.57 |

**ELAR473** ud Cuadro de conmutación 100 A
1 ud × 3277.43 (3474.08 con costes indirectos) = 3474.08
Cuadro de conmutación red - grupo de Schneider o equivalente con dos interruptores automáticos de 100 A y elementos de control y señalización. Con armario metálico y conexiones de entrada y salida. Completamente instalado, probado y funcionando.

| Código | Ud | Descripción | Rendimiento | Precio | Importe |
|---|---|---|---|---|---|
| MO.OFI001 | h | Oficial 1ª | 5 | 15.59 | 77.95 |
| MO.PEO100 | h | Peón especializado | 5 | 15.13 | 75.65 |
| PEL0473 | ud | Conmutación 100 A (material; 15/01/2018) | 1 | 2146.73 | 2146.73 |
| PEL0482 | ud | Armario de conmutación tipo 2 (material; 10/01/2018) | 1 | 530.62 | 530.62 |
| PEL0488 | ud | Elementos de control conmutación tipo 2 (material; 10/01/2018) | 1 | 290.41 | 290.41 |
| %.AUX005 | % | Medios auxiliares y resto de obra | 5 % | 3121.36 | 156.07 |
|  |  | Total |  |  | 3277.43 |

**ELAR540** ud SAI 2.200 VA
1 ud × 1177.27 (1247.91 con costes indirectos) = 1247.91
Sistema de alimentación ininterrumpida S.A.I. de 2.200 VA online de doble conversión de Riello o equivalente con tensión de entrada entre 220 y 240 V, factor de potencia 0,98 y potencia activa 1.980 W. Según E.T. 19 (Lote 1), E.T. 19 (Lote 2), E.T. 16 (Lote 3) y E.T. 19 (Lote 4). Completamente instalado, probado y funcionando.

| Código | Ud | Descripción | Rendimiento | Precio | Importe |
|---|---|---|---|---|---|
| MO.OFI001 | h | Oficial 1ª | 2 | 15.59 | 31.18 |
| MO.PEO100 | h | Peón especializado | 2 | 15.13 | 30.26 |
| PEL0540 | ud | SAI 2200VA (material; 02/09/2021) | 1 | 1059.77 | 1059.77 |
| %.AUX005 | % | Medios auxiliares y resto de obra | 5 % | 1121.21 | 56.06 |
|  |  | Total |  |  | 1177.27 |

**ELAR608** m Conductor 1x35 RZ1KZ1-K(AS)
180 m × 7.92 (8.4 con costes indirectos) = 1512.00
Conductor unipolar de 1x35mm2 RZ1KZ1-K(AS) instalado en canalización aérea o subterránea existente. Según E.T. 17 (Lote 1), E.T. 17 (Lote 2), E.T. 14 (Lote 3) y E.T. 17 (Lote 4). Completamente instalado, probado y funcionando.

| Código | Ud | Descripción | Rendimiento | Precio | Importe |
|---|---|---|---|---|---|
| MO.OFI001 | h | Oficial 1ª | 0.04 | 15.59 | 0.62 |
| MO.PEO100 | h | Peón especializado | 0.04 | 15.13 | 0.61 |
| PEL0608 | ml | 1x35 RZ1KZ1-K(AS) (material; 10/01/2018) | 1 | 6.31 | 6.31 |
| %.AUX005 | % | Medios auxiliares y resto de obra | 5 % | 7.54 | 0.38 |
|  |  | Total |  |  | 7.92 |

**ELAR621** m Conductor 1x240 RZ1-K(AS)
80 m × 36.05 (38.21 con costes indirectos) = 3056.80
Conductor unipolar de 1x240mm2 RZ1-K(AS) instalado en canalización aérea o subterránea existente. Según E.T. 16 (Lote 1), E.T. 16 (Lote 2), E.T. 13 (Lote 3) y E.T. 16 (Lote 4). Completamente instalado, probado y funcionando.

| Código | Ud | Descripción | Rendimiento | Precio | Importe |
|---|---|---|---|---|---|
| MO.OFI001 | h | Oficial 1ª | 0.06 | 15.59 | 0.94 |
| MO.PEO100 | h | Peón especializado | 0.06 | 15.13 | 0.91 |
| PEL0621 | ml | 1x240 RZ1-K(AS) (material; 15/09/2017) | 1 | 32.48 | 32.48 |
| %.AUX005 | % | Medios auxiliares y resto de obra | 5 % | 34.33 | 1.72 |
|  |  | Total |  |  | 36.05 |

| Medición | Uds. | Largo | Parcial |
|---|---|---|---|
|  | 4 | 20 | 80.000 |
| Total |  |  | 80 |

**ELAR627** m Conductor 1x50 RZ1-K(AS)
25 m × 8.74 (9.26 con costes indirectos) = 231.50
Conductor unipolar de 1x50mm2 RZ1-K(AS) instalado en canalización aérea o subterránea existente. Según E.T. 16 (Lote 1), E.T. 16 (Lote 2), E.T. 13 (Lote 3) y E.T. 16 (Lote 4). Completamente instalado, probado y funcionando.

| Código | Ud | Descripción | Rendimiento | Precio | Importe |
|---|---|---|---|---|---|
| MO.OFI001 | h | Oficial 1ª | 0.04 | 15.59 | 0.62 |
| MO.PEO100 | h | Peón especializado | 0.04 | 15.13 | 0.61 |
| PEL0627 | ml | 1x50 RZ1-K(AS) | 1 | 7.09 | 7.09 |
| %.AUX005 | % | Medios auxiliares y resto de obra | 5 % | 8.32 | 0.42 |
|  |  | Total |  |  | 8.74 |

**ELAR628** m Conductor 1x35 RZ1-K(AS)
75 m × 6.82 (7.23 con costes indirectos) = 542.25
Conductor unipolar de 1x35mm2 RZ1-K(AS) instalado en canalización aérea o subterránea existente. Según E.T. 16 (Lote 1), E.T. 16 (Lote 2), E.T. 13 (Lote 3) y E.T. 16 (Lote 4). Completamente instalado, probado y funcionando.

| Código | Ud | Descripción | Rendimiento | Precio | Importe |
|---|---|---|---|---|---|
| MO.OFI001 | h | Oficial 1ª | 0.04 | 15.59 | 0.62 |
| MO.PEO100 | h | Peón especializado | 0.04 | 15.13 | 0.61 |
| PEL0628 | ml | 1x35 RZ1-K(AS) (material; 10/01/2018) | 1 | 5.26 | 5.26 |
| %.AUX005 | % | Medios auxiliares y resto de obra | 5 % | 6.49 | 0.32 |
|  |  | Total |  |  | 6.82 |

**ELAR639** m Línea 5x2.5 RZ1-K(AS)
60 m × 4.07 (4.31 con costes indirectos) = 258.60
Línea multipolar de 5x2.5mm2 RZ1-K(AS) instalado en canalización aérea o subterránea existente. Según E.T. 16 (Lote 1), E.T. 16 (Lote 2), E.T. 13 (Lote 3) y E.T. 16 (Lote 4). Completamente instalada, probada y funcionando.

| Código | Ud | Descripción | Rendimiento | Precio | Importe |
|---|---|---|---|---|---|
| MO.OFI001 | h | Oficial 1ª | 0.04 | 15.59 | 0.62 |
| MO.PEO100 | h | Peón especializado | 0.04 | 15.13 | 0.61 |
| PEL0639 | ml | 5x2.5 RZ1-K(AS) (material; 10/01/2018) | 1 | 2.64 | 2.64 |
| %.AUX005 | % | Medios auxiliares y resto de obra | 5 % | 3.87 | 0.19 |
|  |  | Total |  |  | 4.07 |

**ELAR645** m Línea 4x2.5 RZ1-K(AS)
155 m × 3.46 (3.67 con costes indirectos) = 568.85
Línea multipolar de 4x2.5mm2 RZ1-K(AS) instalado en canalización aérea o subterránea existente. Según E.T. 16 (Lote 1), E.T. 16 (Lote 2), E.T. 13 (Lote 3) y E.T. 16 (Lote 4). Completamente instalada, probada y funcionando.

| Código | Ud | Descripción | Rendimiento | Precio | Importe |
|---|---|---|---|---|---|
| MO.OFI001 | h | Oficial 1ª | 0.04 | 15.59 | 0.62 |
| MO.PEO100 | h | Peón especializado | 0.04 | 15.13 | 0.61 |
| PEL0645 | ml | 4x2.5 RZ1-K(AS) (material; 10/01/2018) | 1 | 2.06 | 2.06 |
| %.AUX005 | % | Medios auxiliares y resto de obra | 5 % | 3.29 | 0.16 |
|  |  | Total |  |  | 3.46 |

**ELAR653** m Línea 3x2.5 RZ1-K(AS)
55 m × 2.64 (2.8 con costes indirectos) = 154.00
Línea multipolar de 3x2.5mm2 RZ1-K(AS) instalado en canalización aérea o subterránea existente. Según E.T. 16 (Lote 1), E.T. 16 (Lote 2), E.T. 13 (Lote 3) y E.T. 16 (Lote 4). Completamente instalada, probada y funcionando.

| Código | Ud | Descripción | Rendimiento | Precio | Importe |
|---|---|---|---|---|---|
| MO.OFI001 | h | Oficial 1ª | 0.03 | 15.59 | 0.47 |
| MO.PEO100 | h | Peón especializado | 0.03 | 15.13 | 0.45 |
| PEL0653 | ml | 3x2.5 RZ1-K(AS) (material; 10/01/2018) | 1 | 1.59 | 1.59 |
| %.AUX005 | % | Medios auxiliares y resto de obra | 5 % | 2.51 | 0.13 |
|  |  | Total |  |  | 2.64 |

**ELAR654** m Línea 3x1.5 RZ1-K(AS)
125 m × 2.26 (2.4 con costes indirectos) = 300.00
Línea multipolar de 3x1.5mm2 RZ1-K(AS) instalado en canalización aérea o subterránea existente. Según E.T. 16 (Lote 1), E.T. 16 (Lote 2), E.T. 13 (Lote 3) y E.T. 16 (Lote 4). Completamente instalada, probada y funcionando.

| Código | Ud | Descripción | Rendimiento | Precio | Importe |
|---|---|---|---|---|---|
| MO.OFI001 | h | Oficial 1ª | 0.03 | 15.59 | 0.47 |
| MO.PEO100 | h | Peón especializado | 0.03 | 15.13 | 0.45 |
| PEL0654 | ml | 3x1.5 RZ1-K(AS) (material; 10/01/2018) | 1 | 1.23 | 1.23 |
| %.AUX005 | % | Medios auxiliares y resto de obra | 5 % | 2.15 | 0.11 |
|  |  | Total |  |  | 2.26 |

**ELAR671** m Multiconductor 2x1mm2 RZ1-K(AS)
100 m × 1.85 (1.96 con costes indirectos) = 196.00
Línea eléctrica para control, multipolar de 2x1mm2 RZ1-K(AS) instalado en canalización aérea o subterránea existente. Según E.T. 16 (Lote 1), E.T. 16 (Lote 2), E.T. 13 (Lote 3) y E.T. 16 (Lote 4). Completamente instalada, probada y funcionando.

| Código | Ud | Descripción | Rendimiento | Precio | Importe |
|---|---|---|---|---|---|
| MO.OFI001 | h | Oficial 1ª | 0.03 | 15.59 | 0.47 |
| MO.PEO100 | h | Peón especializado | 0.03 | 15.13 | 0.45 |
| PEL0671 | ml | 2x1 RZ1-Cu(AS) (material; 18/09/2017) | 1 | 0.84 | 0.84 |
| %.AUX005 | % | Medios auxiliares y resto de obra | 5 % | 1.76 | 0.09 |
|  |  | Total |  |  | 1.85 |

**ELAR672** m Multiconductor 3x1mm2 RZ1-K(AS)
200 m × 2.1 (2.23 con costes indirectos) = 446.00
Línea eléctrica para control, multipolar de 3x1mm2 RZ1-K(AS) instalado en canalización aérea o subterránea existente. Según E.T. 16 (Lote 1), E.T. 16 (Lote 2), E.T. 13 (Lote 3) y E.T. 16 (Lote 4). Completamente instalada, probada y funcionando.

| Código | Ud | Descripción | Rendimiento | Precio | Importe |
|---|---|---|---|---|---|
| MO.OFI001 | h | Oficial 1ª | 0.03 | 15.59 | 0.47 |
| MO.PEO100 | h | Peón especializado | 0.03 | 15.13 | 0.45 |
| PEL0672 | ml | 3x1 RZ1-Cu(AS) (material; 18/09/2017) | 1 | 1.08 | 1.08 |
| %.AUX005 | % | Medios auxiliares y resto de obra | 5 % | 2.00 | 0.10 |
|  |  | Total |  |  | 2.1 |

**ELAR673** m Multiconductor 5x1mm2 RZ1-K(AS)
60 m × 2.67 (2.83 con costes indirectos) = 169.80
Línea eléctrica para control, multipolar de 5x1mm2 RZ1-K(AS) instalado en canalización aérea o subterránea existente. Según E.T. 16 (Lote 1), E.T. 16 (Lote 2), E.T. 13 (Lote 3) y E.T. 16 (Lote 4). Completamente instalada, probada y funcionando.

| Código | Ud | Descripción | Rendimiento | Precio | Importe |
|---|---|---|---|---|---|
| MO.OFI001 | h | Oficial 1ª | 0.03 | 15.59 | 0.47 |
| MO.PEO100 | h | Peón especializado | 0.03 | 15.13 | 0.45 |
| PEL0673 | ml | 5x1 RZ1-Cu(AS) (material; 18/09/2017) | 1 | 1.62 | 1.62 |
| %.AUX005 | % | Medios auxiliares y resto de obra | 5 % | 2.54 | 0.13 |
|  |  | Total |  |  | 2.67 |

**ELAR674** m Multiconductor 6x1mm2 RZ1-K(AS)
40 m × 2.86 (3.03 con costes indirectos) = 121.20
Línea eléctrica para control, multipolar de 6x1mm2 RZ1-K(AS) instalado en canalización aérea o subterránea existente. Según E.T. 16 (Lote 1), E.T. 16 (Lote 2), E.T. 13 (Lote 3) y E.T. 16 (Lote 4). Completamente instalada, probada y funcionando.

| Código | Ud | Descripción | Rendimiento | Precio | Importe |
|---|---|---|---|---|---|
| MO.OFI001 | h | Oficial 1ª | 0.03 | 15.59 | 0.47 |
| MO.PEO100 | h | Peón especializado | 0.03 | 15.13 | 0.45 |
| PEL0674 | ml | 6x1 RZ1-Cu(AS) (material; 18/09/2017) | 1 | 1.8 | 1.80 |
| %.AUX005 | % | Medios auxiliares y resto de obra | 5 % | 2.72 | 0.14 |
|  |  | Total |  |  | 2.86 |

**ELAR701** ud Arqueta eléctrica 70x70
6 ud × 309.82 (328.41 con costes indirectos) = 1970.46
Arqueta registrable troncopiramidal de dimensiones interiores 100x100 cm en la base, con marco y tapa de fundición de 70x70 cm. Completamente instalada, probada y funcionando.

| Código | Ud | Descripción | Rendimiento | Precio | Importe |
|---|---|---|---|---|---|
| MO.OFI001 | h | Oficial 1ª | 0.5 | 15.59 | 7.80 |
| MO.PEO100 | h | Peón especializado | 0.5 | 15.13 | 7.57 |
| PEL0701 | ud | Arqueta 100x100 prefabricada (material; 10/01/2018) | 1 | 204.57 | 204.57 |
| PEL0702 | ud | Marco y tapa de fundición 70x70 (material; 10/01/2018) | 1 | 75.12 | 75.12 |
| %.AUX005 | % | Medios auxiliares y resto de obra | 5 % | 295.06 | 14.75 |
|  |  | Total |  |  | 309.82 |

**321.100** m³ Excavación en zanjas y pozos por medios mecánicos, en cualquier
36 m³ × 10.11 (10.72 con costes indirectos) = 385.92

| Medición | Uds. | Largo | Ancho | Alto | Parcial |
|---|---|---|---|---|---|
|  | 1 | 75 | 0.6 | 0.8 | 36.000 |
| Total |  |  |  |  | 36 |

**332.351** m³ Relleno con material seleccionado de excavación
27 m³ × 12.43 (13.18 con costes indirectos) = 355.86

| Medición | Uds. | Largo | Ancho | Alto | Parcial |
|---|---|---|---|---|---|
|  | 1 | 75 | 0.6 | 0.6 | 27.000 |
| Total |  |  |  |  | 27 |

**ELAR713** m Canalización 5T 160
5 m × 25.58 (27.11 con costes indirectos) = 135.55
Canalización subterránea en zanja existente para red de baja tensión y constituida por 5 tubos de PE DP d=160mm. Según E.T. 11 (Lote 1), E.T. 11 (Lote 2), E.T. 9 (Lote 3) y E.T. 11 (Lote 4). Completamente instalada, probada y funcionando.

| Código | Ud | Descripción | Rendimiento | Precio | Importe |
|---|---|---|---|---|---|
| MO.OFI001 | h | Oficial 1ª | 0.15 | 15.59 | 2.34 |
| MO.PEO100 | h | Peón especializado | 0.15 | 15.13 | 2.27 |
| PEL0711 | ml | Tubo PE DP d=160 (material; 15/01/2018) | 5 | 3.95 | 19.75 |
| %.AUX005 | % | Medios auxiliares y resto de obra | 5 % | 24.36 | 1.22 |
|  |  | Total |  |  | 25.58 |

**ELAR715** m Canalización 3T 160
15 m × 17.29 (18.33 con costes indirectos) = 274.95
Canalización subterránea en zanja existente para red de baja tensión y constituida por 3 tubos de PE DP d=160mm. Según E.T. 11 (Lote 1), E.T. 11 (Lote 2), E.T. 9 (Lote 3) y E.T. 11 (Lote 4). Completamente instalada, probada y funcionando.

| Código | Ud | Descripción | Rendimiento | Precio | Importe |
|---|---|---|---|---|---|
| MO.OFI001 | h | Oficial 1ª | 0.15 | 15.59 | 2.34 |
| MO.PEO100 | h | Peón especializado | 0.15 | 15.13 | 2.27 |
| PEL0711 | ml | Tubo PE DP d=160 | 3 | 3.95 | 11.85 |
| %.AUX005 | % | Medios auxiliares y resto de obra | 5 % | 16.46 | 0.82 |
|  |  | Total |  |  | 17.29 |

**ELAR725** m Canalización 3T 110
15 m × 11.16 (11.83 con costes indirectos) = 177.45
Canalización subterránea en zanja existente para red de baja tensión y constituida por 3 tubos de PE DP d=110mm. Según E.T. 11 (Lote 1), E.T. 11 (Lote 2), E.T. 9 (Lote 3) y E.T. 11 (Lote 4). Completamente instalada, probada y funcionando.

| Código | Ud | Descripción | Rendimiento | Precio | Importe |
|---|---|---|---|---|---|
| MO.OFI001 | h | Oficial 1ª | 0.1 | 15.59 | 1.56 |
| MO.PEO100 | h | Peón especializado | 0.1 | 15.13 | 1.51 |
| PEL0713 | ml | Tubo PE DP d=110 (material; 15/01/2018) | 3 | 2.52 | 7.56 |
| %.AUX005 | % | Medios auxiliares y resto de obra | 5 % | 10.63 | 0.53 |
|  |  | Total |  |  | 11.16 |

**ELAR726** m Canalización 2T 110
30 m × 7.88 (8.35 con costes indirectos) = 250.50
Canalización subterránea en zanja existente para red de baja tensión y constituida por 2 tubos de PE DP d=110mm. Según E.T. 11 (Lote 1), E.T. 11 (Lote 2), E.T. 9 (Lote 3) y E.T. 11 (Lote 4). Completamente instalada, probada y funcionando.

| Código | Ud | Descripción | Rendimiento | Precio | Importe |
|---|---|---|---|---|---|
| MO.OFI001 | h | Oficial 1ª | 0.08 | 15.59 | 1.25 |
| MO.PEO100 | h | Peón especializado | 0.08 | 15.13 | 1.21 |
| PEL0713 | ml | Tubo PE DP d=110 | 2 | 2.52 | 5.04 |
| %.AUX005 | % | Medios auxiliares y resto de obra | 5 % | 7.50 | 0.38 |
|  |  | Total |  |  | 7.88 |

**ELAR727** m Canalización 1T 110
15 m × 4.27 (4.53 con costes indirectos) = 67.95
Canalización subterránea en zanja existente para red de baja tensión y constituida por 1 tubo de PE DP d=110mm. Según E.T. 11 (Lote 1), E.T. 11 (Lote 2), E.T. 9 (Lote 3) y E.T. 11 (Lote 4). Completamente instalada, probada y funcionando.

| Código | Ud | Descripción | Rendimiento | Precio | Importe |
|---|---|---|---|---|---|
| MO.OFI001 | h | Oficial 1ª | 0.05 | 15.59 | 0.78 |
| MO.PEO100 | h | Peón especializado | 0.05 | 15.13 | 0.76 |
| PEL0713 | ml | Tubo PE DP d=110 | 1 | 2.52 | 2.52 |
| %.AUX005 | % | Medios auxiliares y resto de obra | 5 % | 4.06 | 0.20 |
|  |  | Total |  |  | 4.27 |

**ELAR743** m Bandeja con tapa 200x60
25 m × 32.83 (34.8 con costes indirectos) = 870.00
Bandeja lisa o perforada con tapa y separador fuerza - control de Unex o equivalente de dimensiones 200x60mm fabricada en material aislante, protección contra impactos 20J, con p/p de soportes, uniones, esquinas y tornillería. Según E.T. 9 (Lote 1), E.T. 9 (Lote 2), E.T. 7 (Lote 3) y E.T. 9 (Lote 4). Completamente instalada, probada y funcionando.

| Código | Ud | Descripción | Rendimiento | Precio | Importe |
|---|---|---|---|---|---|
| MO.OFI001 | h | Oficial 1ª | 0.4 | 15.59 | 6.24 |
| MO.PEO100 | h | Peón especializado | 0.4 | 15.13 | 6.05 |
| PEL0743 | ml | Bandeja lisa o perforada y separador 200x60 (material; 15/01/2018) | 1 | 11.51 | 11.51 |
| PEL0753 | ml | Tapa 200x60 (material; 15/01/2018) | 1 | 7.46 | 7.46 |
| %.AUX005 | % | Medios auxiliares y resto de obra | 5 % | 31.26 | 1.56 |
|  |  | Total |  |  | 32.83 |

**ELAR744** m Bandeja con tapa 100x60
50 m × 25.43 (26.96 con costes indirectos) = 1348.00
Bandeja lisa o perforada con tapa y separador fuerza - control de Unex o equivalente de dimensiones 100x60mm fabricada en material aislante, protección contra impactos 20J, con p/p de soportes, uniones, esquinas y tornillería. Según E.T. 9 (Lote 1), E.T. 9 (Lote 2), E.T. 7 (Lote 3) y E.T. 9 (Lote 4). Completamente instalada, probada y funcionando.

| Código | Ud | Descripción | Rendimiento | Precio | Importe |
|---|---|---|---|---|---|
| MO.OFI001 | h | Oficial 1ª | 0.4 | 15.59 | 6.24 |
| MO.PEO100 | h | Peón especializado | 0.4 | 15.13 | 6.05 |
| PEL0744 | ml | Bandeja lisa o perforada y separador 100x60 (material; 15/01/2018) | 1 | 7.54 | 7.54 |
| PEL0754 | ml | Tapa 100x60 (material; 15/01/2018) | 1 | 4.39 | 4.39 |
| %.AUX005 | % | Medios auxiliares y resto de obra | 5 % | 24.22 | 1.21 |
|  |  | Total |  |  | 25.43 |

**ELAR761** m Tubo PVC rígido d=32mm
45 m × 8.71 (9.23 con costes indirectos) = 415.35
Tubo rígido de PVC d=32mm para canalización de conductores, incluso soportes y anclajes, instalado. Según E.T. 13 (Lote 1), E.T. 13 (Lote 2), E.T. 11 (Lote 3) y E.T. 13 (Lote 4). Completamente instalado, probado y funcionando.

| Código | Ud | Descripción | Rendimiento | Precio | Importe |
|---|---|---|---|---|---|
| MO.OFI001 | h | Oficial 1ª | 0.2 | 15.59 | 3.12 |
| MO.PEO100 | h | Peón especializado | 0.2 | 15.13 | 3.03 |
| PEL0761 | ml | Tubo rígido PVC d=32mm (material; 15/01/2018) | 1 | 2.14 | 2.14 |
| %.AUX005 | % | Medios auxiliares y resto de obra | 5 % | 8.29 | 0.41 |
|  |  | Total |  |  | 8.71 |

**ELAR762** m Tubo PVC rígido d=25mm
45 m × 8.07 (8.55 con costes indirectos) = 384.75
Tubo rígido de PVC d=25mm para canalización de conductores, incluso soportes y anclajes, instalado. Según E.T. 13 (Lote 1), E.T. 13 (Lote 2), E.T. 11 (Lote 3) y E.T. 13 (Lote 4). Completamente instalado, probado y funcionando.

| Código | Ud | Descripción | Rendimiento | Precio | Importe |
|---|---|---|---|---|---|
| MO.OFI001 | h | Oficial 1ª | 0.2 | 15.59 | 3.12 |
| MO.PEO100 | h | Peón especializado | 0.2 | 15.13 | 3.03 |
| PEL0762 | ml | Tubo rígido PVC d=25mm (material; 15/01/2018) | 1 | 1.53 | 1.53 |
| %.AUX005 | % | Medios auxiliares y resto de obra | 5 % | 7.68 | 0.38 |
|  |  | Total |  |  | 8.07 |

**ELAR763** m Tubo PVC rígido d=20mm
120 m × 7.65 (8.11 con costes indirectos) = 973.20
Tubo rígido de PVC d=20mm para canalización de conductores, incluso soportes y anclajes, instalado. Según E.T. 13 (Lote 1), E.T. 13 (Lote 2), E.T. 11 (Lote 3) y E.T. 13 (Lote 4). Completamente instalado, probado y funcionando.

| Código | Ud | Descripción | Rendimiento | Precio | Importe |
|---|---|---|---|---|---|
| MO.OFI001 | h | Oficial 1ª | 0.2 | 15.59 | 3.12 |
| MO.PEO100 | h | Peón especializado | 0.2 | 15.13 | 3.03 |
| PEL0763 | ml | Tubo rígido PVC d=20mm (material; 15/01/2018) | 1 | 1.13 | 1.13 |
| %.AUX005 | % | Medios auxiliares y resto de obra | 5 % | 7.28 | 0.36 |
|  |  | Total |  |  | 7.65 |

**ELAR764** m Tubo PVC rígido d=16mm
65 m × 7.34 (7.78 con costes indirectos) = 505.70
Tubo rígido de PVC d=16mm para canalización de conductores, incluso soportes y anclajes, instalado. Según E.T. 13 (Lote 1), E.T. 13 (Lote 2), E.T. 11 (Lote 3) y E.T. 13 (Lote 4). Completamente instalado, probado y funcionando.

| Código | Ud | Descripción | Rendimiento | Precio | Importe |
|---|---|---|---|---|---|
| MO.OFI001 | h | Oficial 1ª | 0.2 | 15.59 | 3.12 |
| MO.PEO100 | h | Peón especializado | 0.2 | 15.13 | 3.03 |
| PEL0764 | ml | Tubo rígido PVC d=16mm (material; 15/01/2018) | 1 | 0.84 | 0.84 |
| %.AUX005 | % | Medios auxiliares y resto de obra | 5 % | 6.99 | 0.35 |
|  |  | Total |  |  | 7.34 |

**ELAR768** m Tubo de acero 1"
30 m × 20.07 (21.27 con costes indirectos) = 638.10
Tubo de acero de 1" para canalización de conductores, incluso soportes y anclajes, instalado. Según E.T. 14 (Lote 1), E.T. 14 (Lote 2), E.T. 12 (Lote 3) y E.T. 14 (Lote 4). Completamente instalado, probado y funcionando.

| Código | Ud | Descripción | Rendimiento | Precio | Importe |
|---|---|---|---|---|---|
| MO.OFI001 | h | Oficial 1ª | 0.5 | 15.59 | 7.80 |
| MO.PEO100 | h | Peón especializado | 0.5 | 15.13 | 7.57 |
| PEL0768 | ml | Tubo de acero 1" (material; 15/01/2018) | 1 | 3.74 | 3.74 |
| %.AUX005 | % | Medios auxiliares y resto de obra | 5 % | 19.11 | 0.96 |
|  |  | Total |  |  | 20.07 |

**ELAR769** m Tubo de acero 1-1/2"
15 m × 23.35 (24.75 con costes indirectos) = 371.25
Tubo de acero de 1-1/2" para canalización de conductores, incluso soportes y anclajes, instalado. Según E.T. 14 (Lote 1), E.T. 14 (Lote 2), E.T. 12 (Lote 3) y E.T. 14 (Lote 4). Completamente instalado, probado y funcionando.

| Código | Ud | Descripción | Rendimiento | Precio | Importe |
|---|---|---|---|---|---|
| MO.OFI001 | h | Oficial 1ª | 0.5 | 15.59 | 7.80 |
| MO.PEO100 | h | Peón especializado | 0.5 | 15.13 | 7.57 |
| PEL0769 | ml | Tubo de acero 1-1/2" (material; 15/01/2018) | 1 | 6.87 | 6.87 |
| %.AUX005 | % | Medios auxiliares y resto de obra | 5 % | 22.24 | 1.11 |
|  |  | Total |  |  | 23.35 |

**ELAR783** ud Subcuadro con tomas de corriente
2 ud × 290.84 (308.29 con costes indirectos) = 616.58
Subcuadro para tomas de corriente de Schneider o equivalente con una salida trifásica protegida y dos salidas monofásicas también protegidas. Según E.T. 23 (Lote 1), E.T. 23 (Lote 2), E.T. 20 (Lote 3) y E.T. 23 (Lote 4). Completamente instalado, probado y funcionando.

| Código | Ud | Descripción | Rendimiento | Precio | Importe |
|---|---|---|---|---|---|
| MO.OFI001 | h | Oficial 1ª | 1 | 15.59 | 15.59 |
| MO.PEO100 | h | Peón especializado | 1 | 15.13 | 15.13 |
| PEL0783 | ud | Cuadro tomas de corriente con protecciones (material; 10/01/2018) | 1 | 246.27 | 246.27 |
| %.AUX005 | % | Medios auxiliares y resto de obra | 5 % | 276.99 | 13.85 |
|  |  | Total |  |  | 290.84 |

**ELAR786** ud Toma de corriente
3 ud × 54.68 (57.96 con costes indirectos) = 173.88
Toma de corriente con mecanismo completo y p/p de conductor 3x2.5, tubo d=20mm y cajas de derivación. Completamente instalada, probada y funcionando.

| Código | Ud | Descripción | Rendimiento | Precio | Importe |
|---|---|---|---|---|---|
| MO.OFI001 | h | Oficial 1ª | 0.5 | 15.59 | 7.80 |
| MO.PEO100 | h | Peón especializado | 0.5 | 15.13 | 7.57 |
| PEL0653 | ml | 3x2.5 RZ1-K(AS) | 5 | 1.59 | 7.95 |
| PEL0763 | ml | Tubo rígido PVC d=20mm | 5 | 1.13 | 5.65 |
| PEL0785 | ud | Toma de corriente con mecanismo (material; 10/01/2018) | 1 | 21.42 | 21.42 |
| PEL0788 | ud | Caja de derivación (material; 18/09/2017) | 1 | 1.68 | 1.68 |
| %.AUX005 | % | Medios auxiliares y resto de obra | 5 % | 52.07 | 2.60 |
|  |  | Total |  |  | 54.68 |

**ELAR788** ud Caja de derivación
14 ud × 4.99 (5.29 con costes indirectos) = 74.06
Caja de derivación de PVC para conexión y derivación de líneas, sobre pared. Según E.T. 24 (Lote 1), E.T. 24 (Lote 2), E.T. 21 (Lote 3) y E.T. 24 (Lote 4). Completamente instalada, probada y funcionando.

| Código | Ud | Descripción | Rendimiento | Precio | Importe |
|---|---|---|---|---|---|
| MO.OFI001 | h | Oficial 1ª | 0.1 | 15.59 | 1.56 |
| MO.PEO100 | h | Peón especializado | 0.1 | 15.13 | 1.51 |
| PEL0788 | ud | Caja de derivación | 1 | 1.68 | 1.68 |
| %.AUX005 | % | Medios auxiliares y resto de obra | 5 % | 4.75 | 0.24 |
|  |  | Total |  |  | 4.99 |

**ELAR792** ud Botonera
6 ud × 60.38 (64 con costes indirectos) = 384.00
Botonera para control de equipos con seta de parada, con bastidor a suelo o anclaje a estructura. Según E.T. 22 (Lote 1), E.T. 22 (Lote 2), E.T. 19 (Lote 3) y E.T. 22 (Lote 4). Completamente instalada, probada y funcionando.

| Código | Ud | Descripción | Rendimiento | Precio | Importe |
|---|---|---|---|---|---|
| MO.OFI001 | h | Oficial 1ª | 0.5 | 15.59 | 7.80 |
| MO.PEO100 | h | Peón especializado | 0.5 | 15.13 | 7.57 |
| PEL0792 | ud | Botonera con soporte (material; 18/09/2017) | 1 | 42.13 | 42.13 |
| %.AUX005 | % | Medios auxiliares y resto de obra | 5 % | 57.50 | 2.88 |
|  |  | Total |  |  | 60.38 |

**ELAR793** ud Botonera reversible
9 ud × 69.73 (73.91 con costes indirectos) = 665.19
Botonera para control de equipos con inversor, seta de parada, con bastidor a suelo o anclaje a estructura. Según E.T. 22 (Lote 1), E.T. 22 (Lote 2), E.T. 19 (Lote 3) y E.T. 22 (Lote 4). Completamente instalada, probada y funcionando.

| Código | Ud | Descripción | Rendimiento | Precio | Importe |
|---|---|---|---|---|---|
| MO.OFI001 | h | Oficial 1ª | 0.5 | 15.59 | 7.80 |
| MO.PEO100 | h | Peón especializado | 0.5 | 15.13 | 7.57 |
| PEL0793 | ud | Botonera reversible con soporte (material; 18/09/2017) | 1 | 51.04 | 51.04 |
| %.AUX005 | % | Medios auxiliares y resto de obra | 5 % | 66.41 | 3.32 |
|  |  | Total |  |  | 69.73 |

###### 10401050303 ALUMBRADO INTERIOR Y EXTERIOR
Importe: 7393.19

**ELAR804** ud Pantalla estanca led 8000 lm
12 ud × 121.03 (128.29 con costes indirectos) = 1539.48
Luminaria estanca WT120C G2 LED80S/840 PSU L1500 de Philips o equivalente con flujo luminoso 8.000 lm y potencia 57 W, con elementos de soporte, completamente instalada y conexionada. Según E.T. 27 (Lote 1), E.T. 27 (Lote 2), E.T. 24 (Lote 3) y E.T. 27 (Lote 4). Completamente instalada, probada y funcionando.

| Código | Ud | Descripción | Rendimiento | Precio | Importe |
|---|---|---|---|---|---|
| MO.OFI001 | h | Oficial 1ª | 0.3 | 15.59 | 4.68 |
| MO.PEO100 | h | Peón especializado | 0.3 | 15.13 | 4.54 |
| PEL0804 | ud | Pantalla estanca led 8000 lm (material; 04/03/2021) | 1 | 106.04 | 106.04 |
| %.AUX005 | % | Medios auxiliares y resto de obra | 5 % | 115.26 | 5.76 |
|  |  | Total |  |  | 121.03 |

**ELAR805** ud Pantalla estanca led zonas húmedas
5 ud × 306.17 (324.54 con costes indirectos) = 1622.70
Luminaria estanca para ambientes especiales NOVA-NLED-135180 de Iluca o equivalente con flujo luminoso 9.200 lm y potencia 59 W, con elementos de soporte, completamente instalada. Según E.T. 28 (Lote 1), E.T. 30 (Lote 2), E.T. 25 (Lote 3) y E.T. 30 (Lote 4). Completamente instalada, probada y funcionando.

| Código | Ud | Descripción | Rendimiento | Precio | Importe |
|---|---|---|---|---|---|
| MO.OFI001 | h | Oficial 1ª | 0.3 | 15.59 | 4.68 |
| PEL0805 | ud | Pantalla estanca led zonas húmedas (material; 04/03/2021) | 1 | 282.37 | 282.37 |
| MO.PEO100 | h | Peón especializado | 0.3 | 15.13 | 4.54 |
| %.AUX005 | % | Medios auxiliares y resto de obra | 5 % | 291.59 | 14.58 |
|  |  | Total |  |  | 306.17 |

**ELAR811** ud Emergencia 100 lm
9 ud × 38.43 (40.74 con costes indirectos) = 366.66
Emergencia Basic Led serie L de Luznor o equivalente, modelo LL-100-T de 100 lúmenes con funcionamiento en modo no permanente, tira de leds sin difusor interno, batería de Ni-Cd de alta temperatura y difusor transparente. Con elementos de soporte, completamente instalada. Según E.T. 29 (Lote 1), E.T. 31 (Lote 2), E.T. 26 (Lote 3) y E.T. 31 (Lote 4). Completamente instalada, probada y funcionando.

| Código | Ud | Descripción | Rendimiento | Precio | Importe |
|---|---|---|---|---|---|
| MO.OFI001 | h | Oficial 1ª | 0.3 | 15.59 | 4.68 |
| MO.PEO100 | h | Peón especializado | 0.3 | 15.13 | 4.54 |
| PEL0811 | ud | Emergencia led 100 lm (material; 10/01/2018) | 1 | 27.38 | 27.38 |
| %.AUX005 | % | Medios auxiliares y resto de obra | 5 % | 36.60 | 1.83 |
|  |  | Total |  |  | 38.43 |

**ELAR812** ud Emergencia 200 lm
2 ud × 49.57 (52.54 con costes indirectos) = 105.08
Emergencia Basic Led serie L de Luznor o equivalente, modelo LL-200-T de 200 lúmenes con funcionamiento en modo no permanente, tira de leds sin difusor interno, batería de Ni-Cd de alta temperatura y difusor transparente. Con elementos de soporte, completamente instalada. Según E.T. 29 (Lote 1), E.T. 31 (Lote 2), E.T. 26 (Lote 3) y E.T. 31 (Lote 4). Completamente instalada, probada y funcionando.

| Código | Ud | Descripción | Rendimiento | Precio | Importe |
|---|---|---|---|---|---|
| MO.OFI001 | h | Oficial 1ª | 0.3 | 15.59 | 4.68 |
| MO.PEO100 | h | Peón especializado | 0.3 | 15.13 | 4.54 |
| PEL0812 | ud | Emergencia led 200 lm (material; 10/01/2018) | 1 | 37.99 | 37.99 |
| %.AUX005 | % | Medios auxiliares y resto de obra | 5 % | 47.21 | 2.36 |
|  |  | Total |  |  | 49.57 |

**ELAR818** ud Punto de luz
28 ud × 25.61 (27.15 con costes indirectos) = 760.20
Punto de luz con p/p de conductor 3x1.5, tubo d=16mm y cajas de derivación. Completamente instalado, probado y funcionando.

| Código | Ud | Descripción | Rendimiento | Precio | Importe |
|---|---|---|---|---|---|
| MO.OFI001 | h | Oficial 1ª | 0.2 | 15.59 | 3.12 |
| MO.PEO100 | h | Peón especializado | 0.2 | 15.13 | 3.03 |
| PEL0654 | ml | 3x1.5 RZ1-K(AS) | 8 | 1.23 | 9.84 |
| PEL0764 | ml | Tubo rígido PVC d=16mm | 8 | 0.84 | 6.72 |
| PEL0788 | ud | Caja de derivación | 1 | 1.68 | 1.68 |
| %.AUX005 | % | Medios auxiliares y resto de obra | 5 % | 24.39 | 1.22 |
|  |  | Total |  |  | 25.61 |

**ELAR787** ud Interruptor de alumbrado
6 ud × 31.4 (33.28 con costes indirectos) = 199.68
Interruptor de alumbrado con mecanismo completo y p/p de conductor 3x1.5, tubo d=16mm y cajas de derivación. Completamente instalado, probado y funcionando.

| Código | Ud | Descripción | Rendimiento | Precio | Importe |
|---|---|---|---|---|---|
| MO.OFI001 | h | Oficial 1ª | 0.3 | 15.59 | 4.68 |
| MO.PEO100 | h | Peón especializado | 0.3 | 15.13 | 4.54 |
| PEL0786 | ud | Interruptor con mecanismo (material; 10/01/2018) | 1 | 20.68 | 20.68 |
| %.AUX005 | % | Medios auxiliares y resto de obra | 5 % | 29.90 | 1.50 |
|  |  | Total |  |  | 31.4 |

**ELAR825** ud Luminaria vial led
2 ud × 485.46 (514.59 con costes indirectos) = 1029.18
Luminaria vial BGP701 T25 1xLED50-4S/740 DM50 de Philips o equivalente, con 5.000 lúmenes en lámparas, 4.500 lúmenes en luminaria y 31.5 W. Incluso caja de derivación, caja Clavet con fusible y conductor 3x2.5mm2 RZ1-K(AS) hasta la luminaria. Según E.T. 25 (Lote 1), E.T. 25 (Lote 2), E.T. 22 (Lote 3) y E.T. 25 (Lote 4). Completamente instalada, probada y funcionando.

| Código | Ud | Descripción | Rendimiento | Precio | Importe |
|---|---|---|---|---|---|
| MO.OFI001 | h | Oficial 1ª | 1 | 15.59 | 15.59 |
| MO.PEO100 | h | Peón especializado | 1 | 15.13 | 15.13 |
| PEL0825 | ud | Luminaria BGP701 1xLED50 (material; 04/03/2021) | 1 | 402.33 | 402.33 |
| PEL0788 | ud | Caja de derivación | 1 | 1.68 | 1.68 |
| PEL0789 | ud | Caja Clavet con fusible (material; 18/09/2017) | 1 | 19.66 | 19.66 |
| PEL0653 | ml | 3x2.5 RZ1-K(AS) | 5 | 1.59 | 7.95 |
| %.AUX005 | % | Medios auxiliares y resto de obra | 5 % | 462.34 | 23.12 |
|  |  | Total |  |  | 485.46 |

**ELAR832** ud Columna de altura 5 metros
2 ud × 573.34 (607.74 con costes indirectos) = 1215.48
Suministro y colocación de columna h=5m de chapa de acero galvanizada en caliente, pintada, con excavación y cimentación. Según E.T. 26 (Lote 1), E.T. 26 (Lote 2), E.T. 23 (Lote 3) y E.T. 26 (Lote 4). Completamente instalada, probada y funcionando.

| Código | Ud | Descripción | Rendimiento | Precio | Importe |
|---|---|---|---|---|---|
| MO.OFI001 | h | Oficial 1ª | 0.5 | 15.59 | 7.80 |
| MO.PEO100 | h | Peón especializado | 0.5 | 15.13 | 7.57 |
| PEL0832 | ud | Columna h=5m con excavación y cimentación (material; 18/09/2017) | 1 | 530.67 | 530.67 |
| %.AUX005 | % | Medios auxiliares y resto de obra | 5 % | 546.04 | 27.30 |
|  |  | Total |  |  | 573.34 |

**ELAR841** m Línea 2x6 para alumbrado exterior
45 m × 3.36 (3.56 con costes indirectos) = 160.20

**ELAR851** m Conductor 1x35 para PAT
45 m × 4.01 (4.25 con costes indirectos) = 191.25
Conductor de cobre desnudo de 1x35mm2 para puesta a tierra con p/p de conexión entre conductores. Según E.T. 20 (Lote 1), E.T. 20 (Lote 2), E.T. 17 (Lote 3) y E.T. 20 (Lote 4). Completamente instalado, probado y funcionando.

| Código | Ud | Descripción | Rendimiento | Precio | Importe |
|---|---|---|---|---|---|
| MO.OFI001 | h | Oficial 1ª | 0.01 | 15.59 | 0.16 |
| MO.PEO100 | h | Peón especializado | 0.01 | 15.13 | 0.15 |
| PEL0697 | ml | Cable Cu desnudo 35 mm2 (material; 10/01/2018) | 1 | 3.51 | 3.51 |
| %.AUX005 | % | Medios auxiliares y resto de obra | 5 % | 3.82 | 0.19 |
|  |  | Total |  |  | 4.01 |

**ELAR855** m Pica de PAT conexionada
2 m × 95.89 (101.64 con costes indirectos) = 203.28
Pica de acero cobrizado de altura 2 metros y diámetro 14.3 mm, hincada y conexionada al electrodo horizontal. Según E.T. 21 (Lote 1), E.T. 21 (Lote 2), E.T. 18 (Lote 3) y E.T. 21 (Lote 4). Completamente instalada, probada y funcionando.

| Código | Ud | Descripción | Rendimiento | Precio | Importe |
|---|---|---|---|---|---|
| MO.OFI001 | h | Oficial 1ª | 0.5 | 15.59 | 7.80 |
| MO.PEO100 | h | Peón especializado | 0.5 | 15.13 | 7.57 |
| PEL0690 | ud | Electrodo de toma a tierra 2,00 m. | 1 | 35.8 | 35.80 |
| PEL0691 | ud | Soldadura aluminotérmica (material; 10/01/2018) | 1 | 40.15 | 40.15 |
| %.AUX005 | % | Medios auxiliares y resto de obra | 5 % | 91.32 | 4.57 |
|  |  | Total |  |  | 95.89 |

###### 10401050304 PUESTA A TIERRA DE LA PLANTA
Importe: 1045.45

**ELAR852** m Conductor 1x50 para PAT
70 m × 5.24 (5.55 con costes indirectos) = 388.50
Conductor de cobre desnudo de 1x50mm2 para puesta a tierra con p/p de conexión entre conductores. Según E.T. 20 (Lote 1), E.T. 20 (Lote 2), E.T. 17 (Lote 3) y E.T. 20 (Lote 4). Completamente instalado, probado y funcionando.

| Código | Ud | Descripción | Rendimiento | Precio | Importe |
|---|---|---|---|---|---|
| MO.OFI001 | h | Oficial 1ª | 0.01 | 15.59 | 0.16 |
| MO.PEO100 | h | Peón especializado | 0.01 | 15.13 | 0.15 |
| PEL0696 | ml | Cable Cu desnudo 50 mm2 | 1 | 4.68 | 4.68 |
| %.AUX005 | % | Medios auxiliares y resto de obra | 5 % | 4.99 | 0.25 |
|  |  | Total |  |  | 5.24 |

**ELAR851** m Conductor 1x35 para PAT
35 m × 4.01 (4.25 con costes indirectos) = 148.75

**ELAR855** m Pica de PAT conexionada
5 m × 95.89 (101.64 con costes indirectos) = 508.20

###### 10401050305 ENERGÍA SOLAR FOTOVOLTAICA (04/11/2009)
Importe: 9404.53

**PF0335** UD Panel fotovoltaico 335W (09/08/2011)
18 UD × 102.77 (108.94 con costes indirectos) = 1960.92
Suministro e instalación de módulo solar MAXPOWER CS6U 335M (1500 V) de Canadian solar o similar, de células de silicio policristalino, potencia máxima (Wp) 335 W, tensión a máxima potencia (Vmp= 37,8 V, intensidad a máxima potencia (Imp) 8,96 A, tensión de circuito abierto (Voc) 46,1 V, intensidad de cortocircuito (Isc) 9,41 A, eficiencia 17,23%, 72 células, vidrio exterior templado de 3,2 mm de espesor, capa adhesiva de etilvinilacetato (EVA), marco de aluminio anodizado, temperatura de trabajo -40ºC hasta 85ºC, dimensiones 1960x992x40 mm, máxima tensión del sistema 1500V, resistencia a la carga del viento 245 kg/m2, resistencia a la carga de nieve 551 kg/m2, peso 0,8 kg, con caja de conexiones IP68 con 3 diodos, cables y conectores. Incluso accesorios de montaje y material de conexionado eléctrico, sin incluir la estructura soporte. Totalmente montado, conexionado y probado.

| Código | Ud | Descripción | Rendimiento | Precio | Importe |
|---|---|---|---|---|---|
| MO.OFI001 | h | Oficial 1ª | 0.5 | 15.59 | 7.80 |
| MO.PEO100 | h | Peón especializado | 0.5 | 15.13 | 7.57 |
| PF335 | Ud | PANEL FOTOVOLTAICO POLICRITALINO 335W (material; 29/01/2021) | 1 | 82.5 | 82.50 |
| %5 AUX | % | Medios auxiliares y resto de obra (09/08/2011) | 5 % | 97.87 | 4.89 |
|  |  | Total |  |  | 102.77 |

**ESTMF2** UD Estructura de fijación 2 módulos fotovoltaicos (09/08/2011)
3 UD × 133.06 (141.04 con costes indirectos) = 423.12
Ud. Soporte inclinado abierto para dos módulos solares en instalación sobre cubierta plana fabricado en perfilería de aluminio y tornillería de acero inoxidable, válido para módulos fotovoltaicos de 2000x1000 mm con resistencia a la carga del viento 245 kg/m2, resistencia a la carga de nieve 551 kg/m2. Incluso fijaciones y tornillería de anclaje a cubierta. Totalmente instalado y conectado.

| Código | Ud | Descripción | Rendimiento | Precio | Importe |
|---|---|---|---|---|---|
| MO.OFI001 | h | Oficial 1ª | 1 | 15.59 | 15.59 |
| MO.PEO100 | h | Peón especializado | 1 | 15.13 | 15.13 |
| ESTMOD2 | ud | ESTRUCTURA DE FIJACIÓN 2 MODULOS FOTOVOLTAICOS (material; 10/03/2020) | 1 | 96 | 96.00 |
| %5 AUX | % | Medios auxiliares y resto de obra | 5 % | 126.72 | 6.34 |
|  |  | Total |  |  | 133.06 |

**ESTMF4** UD Estructura de fijación 4 módulos fotovoltaicos (09/08/2011)
3 UD × 204.46 (216.73 con costes indirectos) = 650.19
Ud. Soporte inclinado abierto para cuatro módulos solares en instalación sobre cubierta plana fabricado en perfilería de aluminio y tornillería de acero inoxidable, válido para módulos fotovoltaicos de 2000x1000 mm con resistencia a la carga del viento 245 kg/m2, resistencia a la carga de nieve 551 kg/m2. Incluso fijaciones y tornillería de anclaje a cubierta. Totalmente instalado y conectado.

| Código | Ud | Descripción | Rendimiento | Precio | Importe |
|---|---|---|---|---|---|
| MO.OFI001 | h | Oficial 1ª | 1 | 15.59 | 15.59 |
| MO.PEO100 | h | Peón especializado | 1 | 15.13 | 15.13 |
| ESTMOD4 | ud | ESTRUCTURA DE FIJACIÓN 4 MODULOS FOTOVOLTAICOS (material; 10/03/2020) | 1 | 164 | 164.00 |
| %5 AUX | % | Medios auxiliares y resto de obra | 5 % | 194.72 | 9.74 |
|  |  | Total |  |  | 204.46 |

**ELE0135** ML Línea 3x2.5mm2 Cu 0.6/1kV RZ1-K (AS) (09/08/2011)
60 ML × 2.19 (2.32 con costes indirectos) = 139.20
Línea de alimentación con conductores unipolares 3x2.5 mm2 Cu 0.6/1kV RZ1-K (AS) en canalización existente, incluso conexionado en inicio y final de línea. Completamente instalada, probada y funcionando.

| Código | Ud | Descripción | Rendimiento | Precio | Importe |
|---|---|---|---|---|---|
| MO.OFI001 | h | Oficial 1ª | 0.02 | 15.59 | 0.312 |
| MO.PEO100 | h | Peón especializado | 0.02 | 15.13 | 0.303 |
| ELE01301F5 | ML | CONDUCTOR 3x2.5 mm2 Cu 0.6/1kV (material; 05/02/2020) | 1 | 1.47 | 1.470 |
| %5 AUX | % | Medios auxiliares y resto de obra | 5 % | 2.085 | 0.104 |
|  |  | Total |  |  | 2.19 |

| Medición | Uds. | Largo | Parcial |
|---|---|---|---|
| MODULOS FOTOVOLTAICOS | 1 | 60 | 60.000 |
| Total |  |  | 60 |

**ELE0140** ML Línea 5x10mm2 Cu 0.6/1kV RZ1-K (AS) (09/08/2011)
10 ML × 14.86 (15.75 con costes indirectos) = 157.50
Línea de alimentación con conductores unipolares 5x10 mm2 Cu 0.6/1kV RZ1-K (AS) en canalización existente, incluso conexionado en inicio y final de línea. Completamente instalada, probada y funcionando.

| Código | Ud | Descripción | Rendimiento | Precio | Importe |
|---|---|---|---|---|---|
| MO.OFI001 | h | Oficial 1ª | 0.05 | 15.59 | 0.78 |
| MO.PEO100 | h | Peón especializado | 0.05 | 15.13 | 0.76 |
| ELE01311MD1 | ML | CONDUCTOR 5x10 mm2 Cu 0.6/1kV RZ1-K (AS) (material; 20/03/2020) | 1 | 12.61 | 12.61 |
| %5 AUX | % | Medios auxiliares y resto de obra | 5 % | 14.15 | 0.71 |
|  |  | Total |  |  | 14.86 |

**CCMFANG1** UD Cuadro instalación fotovoltaica (09/08/2011)
1 UD × 5284.34 (5601.4 con costes indirectos) = 5601.40
Cuadro de protección y control de instalación fotovoltaica de Schneider o equivalente formado por:
- Envolvente metálico para locales húmedos, modelo Prisma P montado sobre zócalo con accesorios, puertas, placas de montaje, intalado, montado y conexionado.
- Compartimentación mínima 2b.
- Descargador de sobretensiones tipos I y II.
- Poder de corte según las características de la instalación.
- Interruptor genaral de 32 A IV y protección diferencial de 40 A y 300 mA
- Inversor fotovoltaico 10 kW
- Sistema antivertido CDP0
- Salidas al resto de los receptores y calibre de la aparamenta según esquema unifilar.
Completamente conexionado y en funcionamiento.

| Código | Ud | Descripción | Rendimiento | Precio | Importe |
|---|---|---|---|---|---|
| MO.OFI001 | h | Oficial 1ª | 5 | 15.59 | 77.95 |
| MO.PEO100 | h | Peón especializado | 5 | 15.13 | 75.65 |
| PEL0200 | ud | Módulo de armario completo con pilotería y mando en puerta | 1 | 1176 | 1176.00 |
| PEL02061 | ud | Protec. Sobretensiones PRD Tipo I + Tipo II (material; 23/03/2020) | 1 | 186.21 | 186.21 |
| ELE02430M1 | UD | INT. MAGNETOTERMICO 32 IV (material; 20/03/2020) | 1 | 140 | 140.00 |
| ELE02435M | UD | INT. DIFERENCIAL 25-40/300 IV (material; 20/03/2020) | 1 | 257.63 | 257.63 |
| SAV-CDP0 | UD | CONTROLADOR DINAMICO DE POTENCIA (SISTEMA ANTIVERTIDO) (material; 20/03/2020) | 1 | 762.6 | 762.60 |
| INVERTER10 | UD | INVERSOR FOTOVOLTAICO CC/CA 10 KW (material; 24/03/2020) | 1 | 2356.66 | 2356.66 |
| %5 AUX | % | Medios auxiliares y resto de obra | 5 % | 5032.70 | 251.64 |
|  |  | Total |  |  | 5284.34 |

**CCMFANG12** UD Caja de conexiones C.C. (04/11/2009)
1 UD × 113.21 (120 con costes indirectos) = 120.00
Caja de conexiones en C.C. con aparamenta y envolvente de Schneider, según esquema unifilar. Completamente conexionado y en funcionamiento.

| Código | Ud | Descripción | Rendimiento | Precio | Importe |
|---|---|---|---|---|---|
| MO.OFI001 | h | Oficial 1ª | 0.5 | 15.59 | 7.80 |
| MO.PEO100 | h | Peón especializado | 0.5 | 15.13 | 7.57 |
| PEL02001 | ud | CUADRO ELECTRICO ESTANCO IP65 (material; 23/03/2020) | 1 | 71.32 | 71.32 |
| ELE02432M | UD | INT. MAGNETOTERMICO 10-20 II (material; 04/11/2009) | 1 | 21.13 | 21.13 |
| %5 AUX | % | Medios auxiliares y resto de obra | 5 % | 107.82 | 5.39 |
|  |  | Total |  |  | 113.21 |

**ELE0512** ML Canalización bandeja perforada con tapa (100x60 mm) (28/06/2010)
15 ML × 22.15 (23.48 con costes indirectos) = 352.20
Bandeja de U23X (PVC-M1 RoHS) serie 66 de Unex o equivalente de color gris, perforada, de 100x60 mm, con separador fuerza-control, con tapa y parte proporcional de accesorios, elementos de acabado y soportes. Completamente instalada, probada y funcionando.

| Código | Ud | Descripción | Rendimiento | Precio | Importe |
|---|---|---|---|---|---|
| MO.OFI001 | h | Oficial 1ª | 0.2 | 15.59 | 3.12 |
| MO.PEO100 | h | Peón especializado | 0.2 | 15.13 | 3.03 |
| ELE05121M | ML | BANDEJA PERFORADA (100x60mm) CON SEPARADOR (material; 28/06/2010) | 1 | 9.12 | 9.12 |
| ELE05122M | ML | TAPA (100 mm) (material; 28/06/2010) | 1 | 5.82 | 5.82 |
| %5 AUX | % | Medios auxiliares y resto de obra | 5 % | 21.09 | 1.05 |
|  |  | Total |  |  | 22.15 |

| Medición | Uds. | Largo | Parcial |
|---|---|---|---|
| INSTALACIÓN FOTOVOLTAICA | 1 | 15 | 15.000 |
| Total |  |  | 15 |

###### 10401050306 CLIMATIZACIÓN SALA CCM (09/08/2011)
Importe: 6814.81

**CLAR104** ud Climatización EBAR de Malpaso (09/08/2011)
1 ud × 6429.07 (6814.81 con costes indirectos) = 6814.81
Climatización de la sala del CCM de la EBAR de Malpaso formada por bomba de calor 13,04/13,96 kW, recuperador, 1 split, conductos y conexiones. Completamente instalado.

| Código | Ud | Descripción | Rendimiento | Precio | Importe |
|---|---|---|---|---|---|
| MO.OFI001 | h | Oficial 1ª | 5 | 15.59 | 77.95 |
| MO.PEO100 | h | Peón especializado | 5 | 15.13 | 75.65 |
| PEC0012 | ud | Bomba de calor 13,04/13,96 kW (material; 11/02/2021) | 1 | 4956.32 | 4956.32 |
| PEC0054 | ud | Split (material; 01/09/2020) | 1 | 868.7 | 868.70 |
| PEC0060 | ml | Conducto (material; 01/09/2020) | 4 | 23.5 | 94.00 |
| PEC0062 | ud | Elementos de conexión (material; 01/09/2020) | 2 | 25.15 | 50.30 |
| %5 AUX | % | Medios auxiliares y resto de obra | 5 % | 6122.92 | 306.15 |
|  |  | Total |  |  | 6429.07 |

###### 104010504 ACOMETIDA FONTANERÍA (19/11/1998)
Importe: 465.69

**800.100** ud Acometida a red terciaria abast. con tub. PE AD, DN-32 mm, 16 at (04/06/2008)
1 ud × 135.45 (143.58 con costes indirectos) = 143.58
Acometida a la red terciaria municipal de agua potable, sin incluir arqueta, con tubería de polietileno de alta densidad ø32 mm (ø1 1/4") y 16 atm de presión, con collarín de toma, válvula de paso "macho" esférica de ø1", y piezas especiales de latón, totalmente terminada y probada, según C.T.E. DB HS-4.

| Código | Ud | Descripción | Rendimiento | Precio | Importe |
|---|---|---|---|---|---|
| MAT.PEAD032 | m | Tubería PE-100, PN 16 ø32mm Tuplen (material; 29/12/2016) | 2.5 | 1.52 | 3.80 |
| MAT.VALV001 | ud | Válvula paso de bola 1" latón, Cimberio (material; 29/12/2016) | 1 | 7.07 | 7.07 |
| MAT.COLL001 | ud | Collarín de toma de latón 50x1 1/2", Itap (material; 29/12/2016) | 1 | 19.75 | 19.75 |
| MAT.MANG001 | ud | Manguito unión y pzas. esp. galv. 1 1/2" (material; 04/06/2008) | 1 | 3.7 | 3.70 |
| MAT.COD001 | ud | Codo de latón 32 mm, Itap (material; 29/12/2016) | 1 | 7.39 | 7.39 |
| MAT.CONT001 | ud | Contador CONT.FLODIS 20-190 Q3-4 R160 1''-1'' (material; 16/01/2020) | 1 | 52.92 | 52.92 |
| MO.PEO100 | h | Peón especializado | 1.2 | 15.13 | 18.16 |
| MO.OFI001 | h | Oficial 1ª | 1.2 | 15.59 | 18.71 |
| %.AUX003 | % | Medios auxiliares y resto de obra | 3 % | 131.50 | 3.95 |
|  |  | Total |  |  | 135.45 |

**345.904** ud Conexión a red existente PE 63 mm - HG 2" (01/01/2017)
1 ud × 94.98 (100.68 con costes indirectos) = 100.68
Conexión a red existente de PE 63 mm a HG 1" mediante accesorios de latón. Incluso p.p de pequeño material, totalmente terminado y probado.

| Código | Ud | Descripción | Rendimiento | Precio | Importe |
|---|---|---|---|---|---|
| MAT.RAC002 | ud | Racor T macho 63x2" latón (material; 01/01/2017) | 1 | 58.5 | 58.50 |
| MAT.RAC003 | ud | Racor reducido M/H 2"- 2" (material; 01/01/2017) | 1 | 7 | 7.00 |
| MAT.RAC004 | ud | Racor M/H 2" (material; 01/01/2017) | 1 | 2.5 | 2.50 |
| MAT.TAP001 | ud | Tapón macho con reborde 2" (material; 01/01/2017) | 1 | 5.78 | 5.78 |
| MO.PEO100 | h | Peón especializado | 0.6 | 15.13 | 9.08 |
| MO.OFI001 | h | Oficial 1ª | 0.6 | 15.59 | 9.35 |
| %.AUX003 | % | Medios auxiliares y resto de obra | 3 % | 92.21 | 2.77 |
|  |  | Total |  |  | 94.98 |

| Medición | Uds. | Parcial |
|---|---|---|
| Terciarias C/Cerco del Patango | 1 | 1.000 |
| Total |  | 1 |

**850.030** ud Arqueta acometida abast. i. tapa-cerco FDC 300x300 mm D-400 (19/11/1998)
1 ud × 208.9 (221.43 con costes indirectos) = 221.43
Arqueta de acometida en aceras, constituída por paredes y solera de hormigón HM-20 y registro peatonal D-400 s/UNE EN 124, de fundición dúctil, de 300 x 300 mm, incluso parte proporcional de excavación, relleno, encofrado, carga y transporte de tierras sobrantes a vertedero.

| Código | Ud | Descripción | Rendimiento | Precio | Importe |
|---|---|---|---|---|---|
| AUX.MOVT001 | m³ | Excavación zanjas, pozos, cimientos por medios mecánicos | 1.125 | 10.36 | 11.66 |
| AUX.HORM020 | m³ | Hormigón en masa HM-20 | 0.098 | 66.12 | 6.48 |
| AUX.ENCOF51 | m² | Encofrado plano soleras y cimentaciones | 1.36 | 11.53 | 15.68 |
| AUX.RELL001 | m³ | Relleno zanjas excavación | 1 | 4.1 | 4.10 |
| MAT.NOR3030 | ud | Tapa cuatrada 300x300 mm fund dúctil, D-400, TRUCK 300, EJ-NORIN (material; 23/03/2017) | 1 | 96.4 | 96.40 |
| MAT.VALV001 | ud | Válvula paso de bola 1" latón, Cimberio | 7 | 7.07 | 49.49 |
| MO.OFI001 | h | Oficial 1ª | 1.125 | 15.59 | 17.54 |
| MO.PEO001 | h | Peón | 0.098 | 14.98 | 1.47 |
| %.AUX003 | % | Medios auxiliares y resto de obra | 3 % | 202.82 | 6.08 |
|  |  | Total |  |  | 208.9 |

###### 104010505 INSTRUMENTACIÓN (16/06/2010)
Importe: 13598.08

**EQ1475** ud Manómetro (26/08/2011)
3 ud × 143.8 (152.43 con costes indirectos) = 457.29
Manómetro de esfera tipo muelle tubular con accesorios, sifón, válvula de aislamiento y purga. Totalmente colocado, en red de agua, fangos y aire, según ETP Instrumentación 1.1 (Lote 1,2, 3 y 4), totalmente instalado, probado y funcionando.

| Código | Ud | Descripción | Rendimiento | Precio | Importe |
|---|---|---|---|---|---|
| MO.CAP001 | h | Capataz | 0.1 | 16.64 | 1.66 |
| MO.OFI001 | h | Oficial 1ª | 0.5 | 15.59 | 7.80 |
| MO.PEO001 | h | Peón | 0.5 | 14.98 | 7.49 |
| MMN001 | ud | MANÓMETRO DE ESFERA TIPO MUELLE TUBULAR (material; 26/08/2011) | 1 | 120 | 120.00 |
| %.AUX005 | % | Medios auxiliares y resto de obra | 5 % | 136.95 | 6.85 |
|  |  | Total |  |  | 143.8 |

**EQ1802** ud Interruptor de nivel-boya (16/06/2010)
4 ud × 46.19 (48.96 con costes indirectos) = 195.84
Interruptor de nivel-boya incluido suministro,montaje y pruebas. Resto de características según ETP Instrumentación 1.2 (Lote 1,2, 3 y 4). Totalmente instalado, probado y funcionando.

| Código | Ud | Descripción | Rendimiento | Precio | Importe |
|---|---|---|---|---|---|
| MAT-02-432 | u | Interruptor de nivel-boya (material; 16/06/2010) | 1 | 34.19 | 34.19 |
| MONTAJE | u | Montaje (maquinaria; 16/06/2010) | 0.001 | 10000 | 10.00 |
| PRUEBAS | u | Pruebas (maquinaria; 16/06/2010) | 0.001 | 2000 | 2.00 |
|  |  | Total |  |  | 46.19 |

| Medición | Uds. | Parcial |
|---|---|---|
| Bombeos | 3 | 3.000 |
| Canal de gruesos | 1 | 1.000 |
| Subtotal |  | 4.000 |
| Total |  | 4 |

**EQ1803** ud Medidor-transmisor nivel radar (16/06/2010)
2 ud × 1022 (1083.32 con costes indirectos) = 2166.64
Medidor de nivel por radar. Servicio: Control de nivel.Características:- Marca: ENDRESS-HAUSER o equivalente. - Modelo: Micropilot M FMR231. - Antena y longitud inactiva: PPS antiestático 360 mm (14"). - Señal de salida (mA): 4..20. - Precisión (%): +/- 0,2. - Resolución (mm): 1. - Sin efecto de la temperatura ambiente sobre el valor medido. - Material convertidor: fundición de aluminio con recubrimiento epoxy. Resto de características según ETP Instrumentación 1.3 (Lote 1,2, 3 y 4). Totalmente instalado, probado y funcionando.

| Código | Ud | Descripción | Rendimiento | Precio | Importe |
|---|---|---|---|---|---|
| MAT-02-436 | u | Transmisor nivel ultrasonidos (material; 06/08/2021) | 1 | 770 | 770.00 |
| MONTAJE | u | Montaje | 0.021 | 10000 | 210.00 |
| PRUEBAS | u | Pruebas | 0.021 | 2000 | 42.00 |
|  |  | Total |  |  | 1022 |

| Medición | Uds. | Parcial |
|---|---|---|
| Pozo bombeo | 2 | 2.000 |
| Total |  | 2 |

**EQ1805** ud Transmisor de temperatura (16/06/2010)
1 ud × 272.47 (288.82 con costes indirectos) = 288.82
Transmisor de temperatura. Totalmente instalado, probado y funcionando. Resto de características según ETP Instrumentación 1.6 (Lote 1,2, 3 y 4). Totalmente instalado, probado y funcionando.

| Código | Ud | Descripción | Rendimiento | Precio | Importe |
|---|---|---|---|---|---|
| MAT-02-431 | u | Transmisor de temperatura (material; 16/06/2010) | 1 | 188.47 | 188.47 |
| MONTAJE | u | Montaje | 0.007 | 10000 | 70.00 |
| PRUEBAS | u | Pruebas | 0.007 | 2000 | 14.00 |
|  |  | Total |  |  | 272.47 |

**EQ1806** ud Medidor en continuo de PH, con electrodo de compensador de Tra (16/06/2010)
1 ud × 1289.31 (1366.67 con costes indirectos) = 1366.67
Medidor en continuo de PH, incluso electrodo de compensación de temperatura, transmisor indicador de PH, montaje local,señal 4-20 mA,accesorios,cables y material auxiliar para montaje. Según ETP Instrumentación 1.6 (Lote 1, 2, 3 y 4), totalmente instalado, probado y funcionando.

| Código | Ud | Descripción | Rendimiento | Precio | Importe |
|---|---|---|---|---|---|
| MAT-02-148 | u | Medidor en continuo de PH (material; 16/06/2010) | 1 | 905.31 | 905.31 |
| MONTAJE | u | Montaje | 0.032 | 10000 | 320.00 |
| PRUEBAS | u | Pruebas | 0.032 | 2000 | 64.00 |
|  |  | Total |  |  | 1289.31 |

**EQ1807** ud Medidor de conductividad (16/06/2010)
1 ud × 992.74 (1052.3 con costes indirectos) = 1052.30
Medidor de conductividad, con célula de conductividad tipo inmersión e indicador-transmisor , accesorios, cables y material auxiliar para montaje. Según ETP Instrumentación 1.7 (Lote 1, 2, 3 y 4), totalmente instalado, probado y funcionando.

| Código | Ud | Descripción | Rendimiento | Precio | Importe |
|---|---|---|---|---|---|
| MAT-02-146 | u | Medidor de conductividad (material; 16/06/2010) | 1 | 692.74 | 692.74 |
| MONTAJE | u | Montaje | 0.025 | 10000 | 250.00 |
| PRUEBAS | u | Pruebas | 0.025 | 2000 | 50.00 |
|  |  | Total |  |  | 992.74 |

**EQ1808** ud Detector de sulfhídrico (20/06/2013)
1 ud × 1005.28 (1065.6 con costes indirectos) = 1065.60
Detector de sulfhídrico. Marca: DRÄGER, MATELCO o equivalente. Salida : 4-20 mA.
Transmisor para zona segura: Montaje mural, grado protección IP 54. Con alarma acústica integrada de 60 dB. Display 4 dígitos + 2 led para indicación alarma + 1 led para indicación fallo. Entrada: 1 x 4-20 mA. Salidas: 2 contactos configurables para alarma (AL1 y AL2) + uno para fallo. Alimentación: 115/230 Vac (Opcional 24 DC).
Sensor de H2S: Sensor electroquímico con caja de conexiones para montaje remoto. Rango 0-50 ppm (otros posibles desde 0-20 hasta 250 ppm). Alimentado desde la central de alarmas. Salida 4-20 mA a 2 silos. Materiales: sensor en Inox 316 / caja de conexiones en aluminio. Protección: IP66. Condiciones de operación: 0º - 50º C y Humedad <95% HR (no condensada).
Según ETP Instrumentación 1.8 (Lote 1, 2, 3 y 4), totalmente instalado, probado y funcionando.

| Código | Ud | Descripción | Rendimiento | Precio | Importe |
|---|---|---|---|---|---|
| P2837.01A | Ud | DETECTOR DE SULFHÍDRICO (material; 20/06/2013) | 1 | 854.49 | 854.49 |
| O2837.01A | Ud | Transporte y montaje DETECTOR DE SULFHÍDRICO (material; 20/06/2013) | 1 | 150.79 | 150.79 |
|  |  | Total |  |  | 1005.28 |

**EQ1405** ud Indicador digital (26/08/2011)
1 ud × 212.05 (224.77 con costes indirectos) = 224.77
Indicador digital para montaje en panel, totalmente conexionado. Según ETP Instrumentación 1.10 (Lote 1, 2, 3 y 4), totalmente instalado, probado y funcionando.

| Código | Ud | Descripción | Rendimiento | Precio | Importe |
|---|---|---|---|---|---|
| MO.CAP001 | h | Capataz | 0.1 | 16.64 | 1.66 |
| MO.OFI001 | h | Oficial 1ª | 0.5 | 15.59 | 7.80 |
| MO.PEO001 | h | Peón | 0.5 | 14.98 | 7.49 |
| P13713 | ud | INDICADOR DIGITAL (material; 26/08/2011) | 1 | 185 | 185.00 |
| %.AUX005 | % | Medios auxiliares y resto de obra | 5 % | 201.95 | 10.10 |
|  |  | Total |  |  | 212.05 |

**EMAR153** ud Caudalímetro electromagnético DN-150
1 ud × 2038.69 (2161.01 con costes indirectos) = 2161.01
Caudalímetro electromagnético marca SIEMENS ó equivalente, tipo SITRANS FM MAG-5000/5100W DN-150 PN10, con convertidor para la medida de caudal magnético-inductivo, Totalmente instalado, probado y funcionando. Resto de características según ETP Instrumentación 1.5 (Lote 1, 2, 3 y 4).

| Código | Ud | Descripción | Rendimiento | Precio | Importe |
|---|---|---|---|---|---|
| MO.CAP001 | h | Capataz | 1.5 | 16.64 | 24.96 |
| MO.OFI001 | h | Oficial 1ª | 3 | 15.59 | 46.77 |
| MO.PEO001 | h | Peón | 6 | 14.98 | 89.88 |
| PEMAR153 | ud | Caudalímetro electromagnético DN-150 (material; 20/01/2021) | 1 | 1780 | 1780.00 |
| %.AUX005 | % | Medios auxiliares y resto de obra | 5 % | 1941.61 | 97.08 |
|  |  | Total |  |  | 2038.69 |

Relación comercial: 035, 0

**EMAR195** ud Canal Parshall 6" Qmax 600 m3/h más medidor ultrasonidos
1 ud × 2974.88 (3153.37 con costes indirectos) = 3153.37
Canal Parshall de 6" marca SIEMENS ó equivalente en polipropileno con soporte de fijación con Qmin = 6 m3/h y Qmax = 600 m3/h, incluido controlador de nivel por ultradonidos compacto tipo SITRANS LUT430 y sensor de nivel ultrasónico tipo ECHOMAX XRS-5. Según ETP Instrumentación 1.4 (Lote 1, 2, 3 y 4), totalmente instalado, probado y funcionando.

| Código | Ud | Descripción | Rendimiento | Precio | Importe |
|---|---|---|---|---|---|
| MO.CAP001 | h | Capataz | 3 | 16.64 | 49.92 |
| MO.OFI001 | h | Oficial 1ª | 6 | 15.59 | 93.54 |
| MO.PEO001 | h | Peón | 12 | 14.98 | 179.76 |
| PEMAR195 | Ud | Canal Parshall 6" Qmax 600 m3/h más medidor ultrasonidos (material; 20/01/2021) | 1 | 2510 | 2510.00 |
| %.AUX005 | % | Medios auxiliares y resto de obra | 5 % | 2833.22 | 141.66 |
|  |  | Total |  |  | 2974.88 |

Relación comercial: 035, 0

**EQ1406** ud Contolador monocanal
1 ud × 1382.8 (1465.77 con costes indirectos) = 1465.77
Controlador universal de HACH o equivalente, modelo SC200, de 1 canal para conexión de sonda digital sc. 2 salidas 4-20 mA, 4 relés de alarma. Alimentación 100-240 Vca. Incluso medios auxiliares, transporte, montaje, conexiones eléctricas y pruebas de funcionamiento. Según ETP Instrumentación 1.9 (Lote 1, 2, 3 y 4). Totalmente instalado, probado y funcionando.

| Código | Ud | Descripción | Rendimiento | Precio | Importe |
|---|---|---|---|---|---|
| MO.CAP001 | h | Capataz | 0.1 | 16.64 | 1.66 |
| MO.OFI001 | h | Oficial 1ª | 0.5 | 15.59 | 7.80 |
| MO.PEO001 | h | Peón | 0.5 | 14.98 | 7.49 |
| P13714 | ud | Contolador universal monocanal (material; 20/01/2021) | 1 | 1300 | 1300.00 |
| %.AUX005 | % | Medios auxiliares y resto de obra | 5 % | 1316.95 | 65.85 |
|  |  | Total |  |  | 1382.8 |

###### 104010506 CONTROL Y AUTOMATISMO (12/08/2010)
Importe: 11196.44

**EQ1956** ud Fuente de alimentación industrial ininterrumpida (SAI) (12/08/2010)
1 ud × 606.42 (642.81 con costes indirectos) = 642.81
Fuente de alimentación industrial ininterrumpida SAI a 24 VDC 2,0 Ah tipo online de doble conversión, para la unidad de control principal, los sensores pasivos y los elementos de telecomunicación. Dotada de protección con un fusible a la salida de las baterías y con fusibles internos tanto a la entrada de tensión como a la salida de la tensión convertida. Incorpora además una función de protección contra la descarga de las baterías, cortando de forma automática el suministro de las mismas una vez descargadas. Esta protección adicional protege a los equipos contra ciclos de arranque y parada debidos a la recuperación de tensión de las baterías una vez que los equipos se apagan por falta de tensión. El SAI estará dotado de los elementos necesarios para que sea posible:
- Continuar conociendo el estado del sistema en todo momento.
- Enviar una alarma de fallo de alimentación cuando esta ocurra para que el personal de mantenimiento tenga constancia de la misma.
- Enviar alarmas desde la unidad de control principal, a medida que se vayan sucediendo las mismas (Nivel alto, nivel extremadamente alto, rebose, alarma de personal ?).
- Permitir la conexión desde el puesto central para poder conocer en todo momento lo que esta ocurriendo en la estación y realizar actuaciones sobre el sistema o cambiar parámetros del mismo.
Totalmente instalada, probada y funcionando.

| Código | Ud | Descripción | Rendimiento | Precio | Importe |
|---|---|---|---|---|---|
| MO.OFI001 | h | Oficial 1ª | 1 | 15.59 | 15.59 |
| MO.OFI101 | h | Oficial 2ª (mano de obra; 08/03/2021) | 1 | 15.43 | 15.43 |
| MBOM12 | UD | SAI BOMBEO 24VDC, 2Ah (material; 30/06/2011) | 1 | 569.4 | 569.40 |
| %.AUX001 | % | Medios auxiliares y resto de obra (12/08/2010) | 1 % | 600.42 | 6.00 |
|  |  | Total |  |  | 606.42 |

**EQ1959** ud Puesta en marcha de la instalación
1 ud × 547.82 (580.69 con costes indirectos) = 580.69

| Código | Ud | Descripción | Rendimiento | Precio | Importe |
|---|---|---|---|---|---|
| MO.CAP001 | h | Capataz | 4 | 16.64 | 66.56 |
| MO.OFI001 | h | Oficial 1ª | 15 | 15.59 | 233.85 |
| MO.OFI101 | h | Oficial 2ª | 15 | 15.43 | 231.45 |
| %.AUX003 | % | Medios auxiliares y resto de obra | 3 % | 531.86 | 15.96 |
|  |  | Total |  |  | 547.82 |

**EQ1981** m Línea conductor apantallado 4x1.5 mm2 (27/04/2011)
100 m × 2.08 (2.2 con costes indirectos) = 220.00
Línea eléctrica para señal con conductor apantallado 4x1.5mm2 Cu 0.6/1kV, en canalización existente. Completamente instalada, probada y funcionando.

| Código | Ud | Descripción | Rendimiento | Precio | Importe |
|---|---|---|---|---|---|
| MO.OFI001 | h | Oficial 1ª | 0.01 | 15.59 | 0.16 |
| MO.PEO001 | h | Peón | 0.01 | 14.98 | 0.15 |
| ELE01441M | ML | CONDUCTOR 4x1.5 mm2 CU 0.6/1kV APANTALLADO (material; 27/04/2011) | 1 | 1.71 | 1.71 |
| %.AUX003 | % | Medios auxiliares y resto de obra | 3 % | 2.02 | 0.06 |
|  |  | Total |  |  | 2.08 |

**EQ1983** m Tubo rígido de PVC, D=110 mm (13/09/2011)
100 m × 4.01 (4.25 con costes indirectos) = 425.00
Tubo rígido de PVC, grado de protección 7 según UNE, de 110 mm de diámetro. Según Especificaciones Técnicas

| Código | Ud | Descripción | Rendimiento | Precio | Importe |
|---|---|---|---|---|---|
| P.ALZ | PA | Sin Descomposición (13/09/2011) | 4.013 | 1 | 4.01 |
|  |  | Total |  |  | 4.01 |

**EQ19611** ud Estación Local Remota I (12/08/2010)
1 ud × 8799.94 (9327.94 con costes indirectos) = 9327.94
Estación local remota, formada por equipode de SOFREL LACROIX o equivalente, modelo S4W LARGE 16-4-4-1000I-10MSES-GSM4-ETH. 1 S4-Módulo de comunicación RS485. 1 S4-Módulo 8AO 0-20 mA/0-10V. 3 S4-Módulos de 8 AI 4-20mA. 5 S4-Módulos 8DO 3,6 VA (24Vmáx-150 mA máx). 1 S4-Módulo 16 DI. 8 Módulos 16 DI (16 enradas digitales. 1 S4-Fuente de alimentación 230 VAC, 50Hz/24V 120 W. Antena GSM/GPRS-2/3 bi-banda 0 dB con cableado (SMA-M) para S4W. Pantalla táctil empotrable servidor web de 14". Resto de características según según ETP 2.4 (Lote 1, 2,3 y 4), totalmente instalada, probada y funcionando.

| Código | Ud | Descripción | Rendimiento | Precio | Importe |
|---|---|---|---|---|---|
| MO.CAP001 | h | Capataz | 0.1 | 16.64 | 1.66 |
| MO.OFI001 | h | Oficial 1ª | 4 | 15.59 | 62.36 |
| MO.OFI101 | h | Oficial 2ª | 4 | 15.43 | 61.72 |
| P1371 | ud | Estación Local Remota I (material; 04/02/2021) | 1 | 7295 | 7295.00 |
| P1375 | ud | Pantalla táctil empotrable servidor web de 7". (material; 15/02/2021) | 1 | 500 | 500.00 |
| %PRUEB10 | % | Puesta en funcionamiento y pruebas | 10 % | 7920.74 | 792.07 |
| %.AUX001 | % | Medios auxiliares y resto de obra | 1 % | 8712.81 | 87.13 |
|  |  | Total |  |  | 8799.94 |

###### 104010507 INSTALACIÓN CCTV (12/08/2010)
Importe: 2980.5

**ECCTV01** ud Cámara DOMO (12/08/2010)
2 ud × 496.3 (526.08 con costes indirectos) = 1052.16
Cámara IP Domo Interior/exterior IP66 4Mpx PoE, resolución 2560x1440 25fps, totalmente instalada, probada y funcionando.

| Código | Ud | Descripción | Rendimiento | Precio | Importe |
|---|---|---|---|---|---|
| MO.CAP001 | h | Capataz | 0.1 | 16.64 | 1.66 |
| MO.OFI001 | h | Oficial 1ª | 3 | 15.59 | 46.77 |
| MO.OFI101 | h | Oficial 2ª | 3 | 15.43 | 46.29 |
| P1571 | ud | Cámara DOMO (material; 08/03/2021) | 1 | 352 | 352.00 |
| %PRUEB10 | % | Puesta en funcionamiento y pruebas | 10 % | 446.72 | 44.67 |
| %.AUX001 | % | Medios auxiliares y resto de obra | 1 % | 491.39 | 4.91 |
|  |  | Total |  |  | 496.3 |

**ECCTV02** ud Cámara BULLET (12/08/2010)
1 ud × 491.86 (521.37 con costes indirectos) = 521.37
Cámara IP Bullet exterior IP67 4Mpx PoE, resolución 2560x1440 25fps, totalmente instalada, probada y funcionando.

| Código | Ud | Descripción | Rendimiento | Precio | Importe |
|---|---|---|---|---|---|
| MO.CAP001 | h | Capataz | 0.1 | 16.64 | 1.66 |
| MO.OFI001 | h | Oficial 1ª | 3 | 15.59 | 46.77 |
| MO.OFI101 | h | Oficial 2ª | 3 | 15.43 | 46.29 |
| P1572 | ud | Cámara BULLET (material; 08/03/2021) | 1 | 348 | 348.00 |
| %PRUEB10 | % | Puesta en funcionamiento y pruebas | 10 % | 442.72 | 44.27 |
| %.AUX001 | % | Medios auxiliares y resto de obra | 1 % | 486.99 | 4.87 |
|  |  | Total |  |  | 491.86 |

**ECCTV03** ud SWITCH gestionable para CCTV (12/08/2010)
1 ud × 1327.33 (1406.97 con costes indirectos) = 1406.97
Caja de conexión en campo incluyendo switch gestionable con 6 puertos RJ-45 PoE y fuente de alimentación, totalmente instalada, probada y funcionando.

| Código | Ud | Descripción | Rendimiento | Precio | Importe |
|---|---|---|---|---|---|
| MO.CAP001 | h | Capataz | 0.1 | 16.64 | 1.66 |
| MO.OFI001 | h | Oficial 1ª | 3 | 15.59 | 46.77 |
| MO.OFI101 | h | Oficial 2ª | 3 | 15.43 | 46.29 |
| P1573 | ud | SWITCH gestionable para CCTV (material; 08/03/2021) | 1 | 1100 | 1100.00 |
| %PRUEB10 | % | Puesta en funcionamiento y pruebas | 10 % | 1194.72 | 119.47 |
| %.AUX001 | % | Medios auxiliares y resto de obra | 1 % | 1314.19 | 13.14 |
|  |  | Total |  |  | 1327.33 |

### 1C05 COMUNICACIONES (19/11/1998)
Importe: 626428.47

**810.001** m Canalización compuesta por 1 tritubo PEAD ø63 mm (19/11/1998)
18423 m × 23.58 (24.99 con costes indirectos) = 460390.77
Canalización compuesta por un tritubo de polietileno de ø63 mm, incluso dado de hormigón HM-20 de protección, enhebrado con alambre guía y cinta de señalización, colocada.

| Código | Ud | Descripción | Rendimiento | Precio | Importe |
|---|---|---|---|---|---|
| AUX.HORM020 | m³ | Hormigón en masa HM-20 | 0.04 | 66.12 | 2.64 |
| MAT.TRIPEAD63 | m | Tritubo PE ø63 mm telecomunicaciones T.P.P. (material; 15/06/2017) | 1 | 15.91 | 15.91 |
| MAT.ACE701 | m | Alambre guía galvanizado | 3 | 0.15 | 0.45 |
| MAT.ELE000 | m | Cinta señalizadora línea eléctrica | 1 | 0.07 | 0.07 |
| MO.OFI001 | h | Oficial 1ª | 0.125 | 15.59 | 1.95 |
| MO.PEO001 | h | Peón | 0.125 | 14.98 | 1.87 |
| %.AUX003 | % | Medios auxiliares y resto de obra | 3 % | 22.89 | 0.69 |
|  |  | Total |  |  | 23.58 |

| Medición | Uds. | Largo | Parcial |
|---|---|---|---|
| COLECTOR AR02 | 1 | 7135 | 7135.000 |
| COLECTOR AR04 | 1 | 337 | 337.000 |
| COLECTOR AR06 | 1 | 1346 | 1346.000 |
| COLECTOR AR08 | 1 | 357 | 357.000 |
| COLECTOR AR10 | 1 | 1755 | 1755.000 |
| COLECTOR AR11 | 1 | 437 | 437.000 |
| COLECTOR AR13 | 1 | 1710 | 1710.000 |
| COLECTOR AR14 | 1 | 1235 | 1235.000 |
| COLECTOR AR17 | 1 | 911 | 911.000 |
| COLECTOR AR19 | 1 | 2336 | 2336.000 |
| IMPULSIÓN IM09 | 1 | 864 | 864.000 |
| Subtotal |  |  | 18423.000 |
| Total |  |  | 18423 |

**850.030A** ud Arqueta telecomunicaciones 50x50x50 cm (19/11/1998)
615 ud × 254.7 (269.98 con costes indirectos) = 166037.70
Arqueta de telecomunicaciones de 50x50x50 cm de dimensiones interiores, constituida por paredes de hormigón en masa HM-20 de 12 cm de espesor, solera de hormigón en masa HM-20 de 10 cm de espesor, con aristas y rincones a media caña, registro FDC D-400, según UNE EN 124, incluso excavación, relleno de trasdós, carga y transporte de productos sobrantes a vertedero, encofrado y desencofrado, acometida y remate de tubos. Según CTE DB HS-5.

| Código | Ud | Descripción | Rendimiento | Precio | Importe |
|---|---|---|---|---|---|
| AUX.EXC001A | m³ | Excavación en zanjas y pozos por medios mecánicos, en cualquier (material; 19/11/1998) | 0.53 | 8.95 | 4.74 |
| AUX.HORM020 | m³ | Hormigón en masa HM-20 | 0.205 | 66.12 | 13.55 |
| AUX.ENCOF51 | m² | Encofrado plano soleras y cimentaciones | 1 | 11.53 | 11.53 |
| MAT.NOR0500 | ud | Tapa 50x50 FDC D-400 (material; 09/01/2018) | 1 | 125.75 | 125.75 |
| MO.OFI001 | h | Oficial 1ª | 3 | 15.59 | 46.77 |
| MO.PEO001 | h | Peón | 3 | 14.98 | 44.94 |
| %.AUX003 | % | Medios auxiliares y resto de obra | 3 % | 247.28 | 7.42 |
|  |  | Total |  |  | 254.7 |

| Medición | Uds. | Parcial |
|---|---|---|
| (1 cada 30 m) |  |  |
| COLECTOR AR02 | 238 | 238.000 |
| COLECTOR AR04 | 11 | 11.000 |
| COLECTOR AR06 | 45 | 45.000 |
| COLECTOR AR08 | 12 | 12.000 |
| COLECTOR AR10 | 59 | 59.000 |
| COLECTOR AR11 | 15 | 15.000 |
| COLECTOR AR13 | 57 | 57.000 |
| COLECTOR AR14 | 41 | 41.000 |
| COLECTOR AR17 | 30 | 30.000 |
| COLECTOR AR19 | 78 | 78.000 |
| IMPULSIÓN IM09 | 29 | 29.000 |
| Subtotal |  | 615.000 |
| Total |  | 615 |

### 1C06 MANTENIMIENTO DEL TRÁFICO (20/10/2006)
Importe: 233068.5

**990.001** dia Desvío tráfico longitudinal de la vía (20/10/2006)
369 dia × 587.09 (622.32 con costes indirectos) = 229636.08
Día de desvío de tráfico longitudinal a la vía mediante equipo de señalización para desvíos de tráfico, señalistas, carros móviles de señalización, señalización vertical, balizamiento y demás elementos auxiliares, puesta y retirada, en horario diurno o nocturno.

| Código | Ud | Descripción | Rendimiento | Precio | Importe |
|---|---|---|---|---|---|
| MAT.DESVTR01 | ud | Colocación/retirada señalización provisional (material; 09/01/2018) | 1 | 215 | 215.00 |
| MAQ.FURG001 | h | Furgón 3,5 tn (maquinaria; 20/10/2006) | 2 | 13.25 | 26.50 |
| MO.OFI001 | h | Oficial 1ª | 5 | 15.59 | 77.95 |
| MO.PEO001 | h | Peón | 16 | 14.98 | 239.68 |
| %.AUX005 | % | Medios auxiliares y resto de obra | 5 % | 559.13 | 27.96 |
|  |  | Total |  |  | 587.09 |

| Medición | Uds. | Parcial |
|---|---|---|
| COLECTOR AR02 | 65 | 65.000 |
| COLECTOR AR04 | 43 | 43.000 |
| COLECTOR AR08 | 43 | 43.000 |
| COLECTOR AR10 | 47 | 47.000 |
| COLECTOR AR14 | 43 | 43.000 |
| COLECTOR AR17 | 61 | 61.000 |
| COLECTOR AR19 | 39 | 39.000 |
| IMPULSIÓN IM09 | 28 | 28.000 |
| Subtotal |  | 369.000 |
| Total |  | 369 |

**990.002** ud Desvío tráfico puntual a la vía
2 ud × 333.51 (353.52 con costes indirectos) = 707.04
Día de desvío de tráfico puntual por obras en lateral de la vía mediante señalistas, señalización vertical, balizamiento y elementos auxiliares, en horario diurno o nocturno.

| Código | Ud | Descripción | Rendimiento | Precio | Importe |
|---|---|---|---|---|---|
| MO.OFI001 | h | Oficial 1ª | 5 | 15.59 | 77.95 |
| MO.PEO001 | h | Peón | 16 | 14.98 | 239.68 |
| %.AUX005 | % | Medios auxiliares y resto de obra | 5 % | 317.63 | 15.88 |
|  |  | Total |  |  | 333.51 |

| Medición | Uds. | Parcial |
|---|---|---|
| COLECTOR AR02 | 1 | 1.000 |
| COLECTOR AR17 | 1 | 1.000 |
| Subtotal |  | 2.000 |
| Total |  | 2 |

**990.003** ud Desvío tráfico por rutas alternativas (20/10/2006)
9 ud × 285.68 (302.82 con costes indirectos) = 2725.38
Desvío de tráfico por rutas alternativas a la zona de obras mediante señalización vertical de preaviso y aviso de desvío de tráfico, balizamiento y elementos auxiliares, en horario diurno o nocturno.

| Código | Ud | Descripción | Rendimiento | Precio | Importe |
|---|---|---|---|---|---|
| MAT.DESVTR01 | ud | Colocación/retirada señalización provisional | 1 | 215 | 215.00 |
| MAQ.FURG001 | h | Furgón 3,5 tn | 2 | 13.25 | 26.50 |
| MO.OFI001 | h | Oficial 1ª | 1 | 15.59 | 15.59 |
| MO.PEO001 | h | Peón | 1 | 14.98 | 14.98 |
| %.AUX005 | % | Medios auxiliares y resto de obra | 5 % | 272.07 | 13.60 |
|  |  | Total |  |  | 285.68 |

| Medición | Uds. | Parcial |
|---|---|---|
| COLECTOR AR02 | 1 | 1.000 |
| COLECTOR AR06 | 1 | 1.000 |
| COLECTOR AR10 | 1 | 1.000 |
| COLECTOR AR11 | 1 | 1.000 |
| COLECTOR AR13 | 2 | 2.000 |
| COLECTOR AR14 | 1 | 1.000 |
| COLECTOR AR19 | 2 | 2.000 |
| Subtotal |  | 9.000 |
| Total |  | 9 |

### 1C07 MEDIDAS AMBIENTALES (01/01/2010)
Importe: 57702.6

#### 1S.07.01 PROTECCIÓN DE LA CALIDAD ATMOSFÉRICA (01/01/2010)
Importe: 4839.21

**980.051** ud Control de niveles sonoros (12/01/2018)
3 ud × 900 (954 con costes indirectos) = 2862.00
Realización de controles de niveles sonoros, con emisión de informe.

| Código | Ud | Descripción | Rendimiento | Precio | Importe |
|---|---|---|---|---|---|
| MAT.CALATM01 | u | Control de niveles sonoros (12/01/2018) | 1 | 900 | 900.00 |
|  |  | Total |  |  | 900 |

**980.052** m² Riego de viales y zona de obra (01/01/2010)
65907 m² × 0.03 (0.03 con costes indirectos) = 1977.21
Riego con medios mecánicos, mediante camión cisterna con equipo de pulverización, con un rendimiento de 5 l/m².

| Código | Ud | Descripción | Rendimiento | Precio | Importe |
|---|---|---|---|---|---|
| MAQ.CIS001 | h | Cisterna agua s/camión 10.000 l | 0.001 | 32.76 | 0.03 |
| MAT.AGU001 | m³ | Agua | 0.005 | 0.63 | 0.00 |
|  |  | Total |  |  | 0.03 |

| Medición | Uds. | Largo | Parcial |
|---|---|---|---|
| COLECTORES, IMPULSIONES, EMISARIOS, EBARES Y ETBARES | 1 | 65907 | 65907.000 |
| Total |  |  | 65907 |

#### 1S.07.02 PROTECCIÓN DE LA VEGETACIÓN Y FAUNA (09/01/2018)
Importe: 3296.75

**980.110** m Jalonamiento de vegetación (09/01/2018)
577 m × 0.95 (1.01 con costes indirectos) = 582.77
Instalación de jalonamiento temporal de protección formado por soportes angulaes metálicos de 30 mm y 1 m de longitud, unidos entre sí mediante cinta de señalización de obra y colocados cada 8 m.

| Código | Ud | Descripción | Rendimiento | Precio | Importe |
|---|---|---|---|---|---|
| MAT.JALON001 | m | Jalonamiento de vegetación (09/01/2018) | 1 | 0.95 | 0.95 |
|  |  | Total |  |  | 0.95 |

**980.105** ud Transplante ejemplares flora protegida (20/07/2020)
26 ud × 19.1 (20.25 con costes indirectos) = 526.50
Extracción, traslado a vivero, incluido el transporte, de ejemplares de flora protegida: tabaiba dulce (Euphorbia balsamifera), cardón (Euphorbia canariensis), gualdón (Reseda scoparia) y cardoncillo gris (Ceropegia fusca), bajo supervisión de biólogo especialista en flora canaria.

| Código | Ud | Descripción | Rendimiento | Precio | Importe |
|---|---|---|---|---|---|
| MAT.MEDAMB15 | ud | Trasplante ejemplares flora protegida (20/07/2020) | 1 | 19.1 | 19.10 |
|  |  | Total |  |  | 19.1 |

| Medición | Uds. | Parcial |
|---|---|---|
| tabaiba dulce (Euphorbia balsamifera) | 24 | 24.000 |
| cardón (Euphorbia canariensis) | 1 | 1.000 |
| gualdón (Reseda scoparia) | 1 | 1.000 |
| Subtotal: cardoncillo gris (Ceropegia fusca) |  | 26.000 |
| Total |  | 26 |

**980.107** ud Restauración de hábitats (31/07/2020)
16 ud × 13.1 (13.89 con costes indirectos) = 222.24
Plantación de ejemplares para revegetación (Ahulaga (Launea arborescens), Balo (Plocama pendula), Cardón (Euphorbia canariensis), Cardoncillo (Ceropegia fusca), Cornical (Periploca laevigata), Incienso (Artemisia thuscula), Leña buena (Neochamaelea pulverulenta), Magarza (Argyranthemun frutescens), Mato risco (Lavandula canariensis), -Tabaiba amarga (Euphorbia lamarckii), Tabaiba dulce (Euphorbia balsamifera), Verode (Kleinia neriifolia), Gualdón (Reseda scoparia)), incluido el mantenimiento durante 12 meses. Incluye apertura manual de hoyo de dimensiones 30x 30x30 cm., con azada o herramienta similar, aporte de sustrato para plantación de especies autóctonas y riegos de apoyo, incluso reposición de marras 20% (estimado menor del 20% de lo plantado inicialmente), arranque y eliminación de restos de la planta inservible, reapertura manual del hoyo, nueva plantación de una planta equivalente a la que existía antes en el mismo lugar, riego de puesta en obra y una limpieza del terreno. Los trabajos deberán estar supervisados por el biólogo especialista.

| Código | Ud | Descripción | Rendimiento | Precio | Importe |
|---|---|---|---|---|---|
| MAT.MEDAMB27 | ud | Restauración de hábitats (31/07/2020) | 1 | 13.1 | 13.10 |
|  |  | Total |  |  | 13.1 |

**980.103.LT1** ud Inventario previo avifauna y quirópteros (10/11/2020)
1 ud × 980 (1038.8 con costes indirectos) = 1038.80
Inventario previo a las obras sobre las áreas prioritarias para la avifauna potencialmente afectadas por las obras y sobre las potenciales zonas con presencia de quirópteros. Lote 1.

| Código | Ud | Descripción | Rendimiento | Precio | Importe |
|---|---|---|---|---|---|
| MAT.SEGAMB09 | ud | Inventario previo avifauna y quirópteros (10/11/2020) | 1 | 980 | 980.00 |
|  |  | Total |  |  | 980 |

**980.101.LT1** ud Seguimiento transplantes y revegetaciones (21/12/2020)
1 ud × 250 (265 con costes indirectos) = 265.00
Seguimiento de transplantes directos y revegetaciones realizado por especialista en flora canaria de todas las zonas donde se prevén transplantes y revegetaciones en parcelas para la instalación de EBARES, ETBARES y EDAR.

| Código | Ud | Descripción | Rendimiento | Precio | Importe |
|---|---|---|---|---|---|
| MAT.SEGAMB41 | ud | Seguimiento de transplantes y revegetaciones (21/12/2020) | 1 | 250 | 250.00 |
|  |  | Total |  |  | 250 |

**980.111** u Recolección de semillas de Echium triste ssp. nivariense (01/02/2022)
52 u × 12 (12.72 con costes indirectos) = 661.44
Recolección de semillas de Echium triste ssp. nivariense por medios manuales por biólogo especialista en flora canaria. Incluye prospección previa para determinar la presencia de la especie, así como la solicitud de autorización de uso.

| Código | Ud | Descripción | Rendimiento | Precio | Importe |
|---|---|---|---|---|---|
| MAT.ECHIUM001 | u | Recolección Echium (01/02/2022) | 1 | 12 | 12.00 |
|  |  | Total |  |  | 12 |

#### 1S.07.03 PROTECCIÓN DEL PATRIMONIO HISTÓRICO (09/01/2018)
Importe: 11194.64

**980.055** mes Seguimiento arqueológico (22/01/2018)
14 mes × 750 (795 con costes indirectos) = 11130.00
Seguimiento de la correcta aplicación durante los movimientos de tierras de las medidas protectoras y correctoras propuestas en el informe de prospección arqueológica. Incluye además comprobación durante el acta de replanteo de la no existencia de tramos de camino real con empedrado tradicional afectado por las obras.

| Código | Ud | Descripción | Rendimiento | Precio | Importe |
|---|---|---|---|---|---|
| MAT.SEGARQ01 | mes | Seguimiento arqueológico (22/01/2018) | 1 | 750 | 750.00 |
|  |  | Total |  |  | 750 |

**980.056** m Señalización áreas o elementos patrimoniales (09/01/2018)
64 m × 0.95 (1.01 con costes indirectos) = 64.64
Instalación de jalonamiento temporal de protección formado por soportes angulaes metálicos de 30 mm y 1 m de longitud, unidos entre sí mediante cinta de señalización de obra y colocados cada 8 m.

| Código | Ud | Descripción | Rendimiento | Precio | Importe |
|---|---|---|---|---|---|
| MAT.JALON002 | m | Jalonamiento de áreas o elementos patrimoniales (09/01/2018) | 1 | 0.95 | 0.95 |
|  |  | Total |  |  | 0.95 |

#### 1S.07.04 PROGRAMA DE VIGILANCIA AMBIENTAL (12/01/2018)
Importe: 38372

**980.100.LT1** mes Seguimiento ambiental Lote 1 (23/02/2018)
14 mes × 1000 (1060 con costes indirectos) = 14840.00
Coordinación y seguimiento ambiental de las obras del Lote 1 durante la fase de construcción durante los 14 meses que dura la obra.

| Código | Ud | Descripción | Rendimiento | Precio | Importe |
|---|---|---|---|---|---|
| MAT.MEDAMB01 | mes | Seguimiento ambiental (23/02/2018) | 1 | 1000 | 1000.00 |
|  |  | Total |  |  | 1000 |

**980.200** mes Informe mensual (23/02/2018)
14 mes × 1200 (1272 con costes indirectos) = 17808.00
Redacción del informe con el resumen de los aspectos observados a lo largo del mes de vigilancia

| Código | Ud | Descripción | Rendimiento | Precio | Importe |
|---|---|---|---|---|---|
| MAT.MEDAMB51 | mes | Redacción Informe mensual (23/02/2018) | 1 | 1200 | 1200.00 |
|  |  | Total |  |  | 1200 |

**980.300** ud Informe especial (23/02/2018)
1 ud × 1200 (1272 con costes indirectos) = 1272.00
Redacción de informe especial en caso de producirse alguna incidencia con repercusión negativa sobre cualquiera de los parámetros objeto de estudio del presente Programa de Vigilancia Ambiental.

| Código | Ud | Descripción | Rendimiento | Precio | Importe |
|---|---|---|---|---|---|
| MAT.MEDAMB52 | mes | Redacción Informe especial (23/02/2018) | 1 | 1200 | 1200.00 |
|  |  | Total |  |  | 1200 |

**980.400** ud Informe final (23/02/2018)
1 ud × 2400 (2544 con costes indirectos) = 2544.00
Redacción de informe final en el que se resumirá y se reflejará el desarrollo de los trabajos sobre los que se ha efectuado el seguimiento

| Código | Ud | Descripción | Rendimiento | Precio | Importe |
|---|---|---|---|---|---|
| MAT.MEDAMB53 | mes | Redacción Informe final (23/02/2018) | 1 | 2400 | 2400.00 |
|  |  | Total |  |  | 2400 |

**980.600** ud Seguimiento control del ruido (12/01/2018)
2 ud × 900 (954 con costes indirectos) = 1908.00
Realización de de controles de niveles sonoros, con emisión de informe. Se realizará un control previo al inicio de la actividad y otro al final del periodo de pruenas de la instalación,

| Código | Ud | Descripción | Rendimiento | Precio | Importe |
|---|---|---|---|---|---|
| MAT.CALATM01 | u | Control de niveles sonoros | 1 | 900 | 900.00 |
|  |  | Total |  |  | 900 |

| Medición | Uds. | Parcial |
|---|---|---|
| EBAR Malpaso | 2 | 2.000 |
| Total |  | 2 |

### 1C08 GESTIÓN DE RESIDUOS DE CONSTRUCCIÓN Y DEMOLICIÓN (19/11/1998)
Importe: 75381.4

#### 1S.08.01 INSTALACIONES PUNTOS LIMPIOS (25/08/2020)
Importe: 27411.6

**950.100** ud Punto Limpio tipo 1 (Inst. aux., RPs y Sustancias Peligrosas) (25/08/2020)
1 ud × 7560 (8013.6 con costes indirectos) = 8013.60
Instalacion para plataforma de mantenimiento de maquinaria, acopio de RPs y sustancias peligrosas, según planos, formada por estructura metálica para cubrición, solera de hormigón armado (lámina PE), vallado metálico con puerta, rejilla y arqueta de recogida de derrames, señalización y extintores. Totalmente ejecutado, incluso parte proporcional de desmantelamiento al final de obra.

| Código | Ud | Descripción | Rendimiento | Precio | Importe |
|---|---|---|---|---|---|
| MAT.RCD001 | ud | Plataforma mantenimiento maquinaria (material; 25/08/2020) | 1 | 300 | 300.00 |
| MAT.RCD002 | ud | Contenedor metálico 6 m³ señalizado RCD (material; 25/08/2020) | 2 | 80 | 160.00 |
| MAT.RCD004 | ud | Contenedor residuos RP señalizado (material; 25/08/2020) | 9 | 30 | 270.00 |
| MAT.RCD005 | ud | Contenedor líquidos RP señalizado (material; 25/08/2020) | 2 | 40 | 80.00 |
| MAT.RCD006 | ud | Depósito combustible con dispensador (material; 25/08/2020) | 2 | 500 | 1000.00 |
| MAT.RCD007 | ud | Estructura protección Punto limpio (material; 25/08/2020) | 1 | 5750 | 5750.00 |
|  |  | Total |  |  | 7560 |

| Medición | Uds. | Parcial |
|---|---|---|
| FASE 1 | 1 | 1.000 |
| Total |  | 1 |

**950.101** ud Punto Limpio tipo 2 (RNPs y/o Inertes) (25/08/2020)
30 ud × 560 (593.6 con costes indirectos) = 17808.00
Disposición de contenedores metálicos para la separación y segregación de residuos RCDs (RNP e Inertes), en cantidad suficiente según generación de residuos, colocación de señalización de tipo de residuo, incluso parte proporcional de desmantelamiento al final de obra.

| Código | Ud | Descripción | Rendimiento | Precio | Importe |
|---|---|---|---|---|---|
| MAT.RCD002 | ud | Contenedor metálico 6 m³ señalizado RCD | 7 | 80 | 560.00 |
|  |  | Total |  |  | 560 |

| Medición | Uds. | Parcial |
|---|---|---|
| COLECTORES GRAVEDAD | 10 | 10.000 |
| IMPULSIONES | 1 | 1.000 |
| EBARES | 1 | 1.000 |
| ALIVIADEROS | 13 | 13.000 |
| HINCAS | 5 | 5.000 |
| Subtotal |  | 30.000 |
| Total |  | 30 |

**950.102** ud Balsa lavado cubas de hormigón (25/08/2020)
30 ud × 50 (53 con costes indirectos) = 1590.00
Balsa en tierras con lámina de PE o disposición de contenedor metálico para el lavado de canales de hormigón, según planos, totalmente ejecutado, incluso parte proporcional de desmantelamiento al final de obra.

| Código | Ud | Descripción | Rendimiento | Precio | Importe |
|---|---|---|---|---|---|
| MAT.RCD003 | ud | Balsa lavado cubas hormigón (material; 25/08/2020) | 1 | 50 | 50.00 |
|  |  | Total |  |  | 50 |

| Medición | Uds. | Parcial |
|---|---|---|
| COLECTORES GRAVEDAD | 10 | 10.000 |
| IMPULSIONES | 1 | 1.000 |
| EBARES | 1 | 1.000 |
| ALIVIADEROS | 13 | 13.000 |
| HINCAS | 5 | 5.000 |
| Subtotal |  | 30.000 |
| Total |  | 30 |

#### 1S.08.02 GESTIÓN RCD NATURALEZA NO PETREA (19/11/1998)
Importe: 1603.71

**950.200** tn Gestion residuos madera 17 02 01 (19/11/1998)
10.21 tn × 8.44 (8.95 con costes indirectos) = 91.38
Carga, transporte y tasa de entrega a gestor autorizado de residuos de madera (17 02 01).

| Código | Ud | Descripción | Rendimiento | Precio | Importe |
|---|---|---|---|---|---|
| MAQ.CAM015 | h | Camión basculante 15 Tm. | 0.025 | 33.9 | 0.85 |
| MO.ESP001 | h | Conductor camión más de 7.500 Kg | 0.025 | 15.75 | 0.39 |
| MAQ.RET006 | h | Retroexcavadora c/cuchara | 0.025 | 72.24 | 1.81 |
| MO04MQ04 | h | Maquinista | 0.025 | 15.59 | 0.39 |
| MAT.CAN001 | tn | Cánon RCD madera 17 02 01 (material; 25/08/2020) | 1 | 5 | 5.00 |
|  |  | Total |  |  | 8.44 |

**950.201** tn Gestión residuos metales 17 04 05 (19/11/1998)
16.66 tn × 6.94 (7.36 con costes indirectos) = 122.62
Carga, transporte y tasa de entrega a gestor autorizado de residuos metálicos (17 04 05).

| Código | Ud | Descripción | Rendimiento | Precio | Importe |
|---|---|---|---|---|---|
| MAQ.CAM015 | h | Camión basculante 15 Tm. | 0.025 | 33.9 | 0.85 |
| MO.ESP001 | h | Conductor camión más de 7.500 Kg | 0.025 | 15.75 | 0.39 |
| MAQ.RET006 | h | Retroexcavadora c/cuchara | 0.025 | 72.24 | 1.81 |
| MO04MQ04 | h | Maquinista | 0.025 | 15.59 | 0.39 |
| MAT.CAN002 | tn | Cánon RCD metal 17 04 05 (material; 25/08/2020) | 1 | 3.5 | 3.50 |
|  |  | Total |  |  | 6.94 |

**950.202** tn Gestión residuos papel/cartón 20 01 01 (19/11/1998)
15.4 tn × 7.94 (8.42 con costes indirectos) = 129.67
Carga, transporte y tasa de entrega a gestor autorizado de residuos de papel / cartón (20 01 01).

| Código | Ud | Descripción | Rendimiento | Precio | Importe |
|---|---|---|---|---|---|
| MAQ.CAM015 | h | Camión basculante 15 Tm. | 0.025 | 33.9 | 0.85 |
| MO.ESP001 | h | Conductor camión más de 7.500 Kg | 0.025 | 15.75 | 0.39 |
| MAQ.RET006 | h | Retroexcavadora c/cuchara | 0.025 | 72.24 | 1.81 |
| MO04MQ04 | h | Maquinista | 0.025 | 15.59 | 0.39 |
| MAT.CAN003 | tn | Cánon RCD papel/cartón 20 01 01 (material; 25/08/2020) | 1 | 4.5 | 4.50 |
|  |  | Total |  |  | 7.94 |

**950.203** tn Gestión residuos plástico 17 02 03 (19/11/1998)
46.72 tn × 25.44 (26.97 con costes indirectos) = 1260.04
Carga, transporte y tasa de entrega a gestor autorizado de residuos de plástico (17 02 03).

| Código | Ud | Descripción | Rendimiento | Precio | Importe |
|---|---|---|---|---|---|
| MAQ.CAM015 | h | Camión basculante 15 Tm. | 0.025 | 33.9 | 0.85 |
| MO.ESP001 | h | Conductor camión más de 7.500 Kg | 0.025 | 15.75 | 0.39 |
| MAQ.RET006 | h | Retroexcavadora c/cuchara | 0.025 | 72.24 | 1.81 |
| MO04MQ04 | h | Maquinista | 0.025 | 15.59 | 0.39 |
| MAT.CAN004 | tn | Cánon RCD plástico 17 02 030 (material; 25/08/2020) | 1 | 22 | 22.00 |
|  |  | Total |  |  | 25.44 |

#### 1S.08.03 GESTIÓN RCD NATURALEZA PÉTREA (19/11/1998)
Importe: 40572.76

**950.300** tn Gestión residuos asfálticos 17 03 02 (19/11/1998)
5176.44 tn × 6.44 (6.83 con costes indirectos) = 35355.09
Carga, transporte y tasa de entrega a gestor autorizado de residuos asfálticos (17 03 02).

| Código | Ud | Descripción | Rendimiento | Precio | Importe |
|---|---|---|---|---|---|
| MAQ.CAM015 | h | Camión basculante 15 Tm. | 0.025 | 33.9 | 0.85 |
| MO.ESP001 | h | Conductor camión más de 7.500 Kg | 0.025 | 15.75 | 0.39 |
| MAQ.RET006 | h | Retroexcavadora c/cuchara | 0.025 | 72.24 | 1.81 |
| MO04MQ04 | h | Maquinista | 0.025 | 15.59 | 0.39 |
| MAT.CAN010 | tn | Cánon RCD asfáltico 17 03 02 (material; 25/08/2020) | 1 | 3 | 3.00 |
|  |  | Total |  |  | 6.44 |

**950.301** tn Gestión residuos hormigón 17 01 01 (19/11/1998)
290.24 tn × 5.59 (5.93 con costes indirectos) = 1721.12
Carga, transporte y tasa de entrega a gestor autorizado de residuos de hormigón (17 01 01).

| Código | Ud | Descripción | Rendimiento | Precio | Importe |
|---|---|---|---|---|---|
| MAQ.CAM015 | h | Camión basculante 15 Tm. | 0.025 | 33.9 | 0.85 |
| MO.ESP001 | h | Conductor camión más de 7.500 Kg | 0.025 | 15.75 | 0.39 |
| MAQ.RET006 | h | Retroexcavadora c/cuchara | 0.025 | 72.24 | 1.81 |
| MO04MQ04 | h | Maquinista | 0.025 | 15.59 | 0.39 |
| MAT.CAN011 | tn | Cánon RCD hormigón 17 01 01 (material; 25/08/2020) | 1 | 2.15 | 2.15 |
|  |  | Total |  |  | 5.59 |

**950.302** tn Gestión residuos mezcla cerámicos 17 01 02 - 17 01 03 (19/11/1998)
533.01 tn × 6.19 (6.56 con costes indirectos) = 3496.55
Carga, transporte y tasa de entrega a gestor autorizado de residuos cerámicos mezclados (17 01 02 - 17 01 03).

| Código | Ud | Descripción | Rendimiento | Precio | Importe |
|---|---|---|---|---|---|
| MAQ.CAM015 | h | Camión basculante 15 Tm. | 0.025 | 33.9 | 0.85 |
| MO.ESP001 | h | Conductor camión más de 7.500 Kg | 0.025 | 15.75 | 0.39 |
| MAQ.RET006 | h | Retroexcavadora c/cuchara | 0.025 | 72.24 | 1.81 |
| MO04MQ04 | h | Maquinista | 0.025 | 15.59 | 0.39 |
| MAT.CAN012 | tn | Cánon RCD cerámicos 17 01 02 - 17 01 03 (material; 25/08/2020) | 1 | 2.75 | 2.75 |
|  |  | Total |  |  | 6.19 |

#### 1S.08.04 GESTIÓN BASURA, RESIDUOS POT. PELIGROSOS Y OTROS (19/11/1998)
Importe: 209.66

**950.400** tn Gestión RCD basuras 20 01
5.6 tn × 27.27 (28.91 con costes indirectos) = 161.90
Gestión de residuos asimilables a urbanos, incluso carga en elementos de transporte, asío como la gestión del mismo. En el coste de la gestión se incluye el coste del contenedor.

| Código | Ud | Descripción | Rendimiento | Precio | Importe |
|---|---|---|---|---|---|
| MAQ.CAM015 | h | Camión basculante 15 Tm. | 0.1 | 33.9 | 3.39 |
| MO.ESP001 | h | Conductor camión más de 7.500 Kg | 0.1 | 15.75 | 1.58 |
| MAT.CAN020 | tn | Cánon gestión RU 20 01 (material; 25/08/2020) | 1 | 20 | 20.00 |
| MO.PEO001 | h | Peón | 0.1 | 14.98 | 1.50 |
| %.AUX003 | % | Medios auxiliares y resto de obra | 3 % | 26.47 | 0.79 |
|  |  | Total |  |  | 27.27 |

**950.405** tn Gestión residuos potencialmente peligrosos y otros (19/11/1998)
0.65 tn × 69.31 (73.47 con costes indirectos) = 47.76
Gestión de residuos peligrosos y otros, incluso carga en elementos de transporte, así como la gestión del mismo. En el coste de la gestión se incluye el coste del contenedor.

| Código | Ud | Descripción | Rendimiento | Precio | Importe |
|---|---|---|---|---|---|
| MAQ.PAL001 | h | Pala cargadora | 0.1 | 29.79 | 2.98 |
| MO04MQ04 | h | Maquinista | 0.1 | 15.59 | 1.56 |
| MAQ.CAM015 | h | Camión basculante 15 Tm. | 0.1 | 33.9 | 3.39 |
| MO.ESP001 | h | Conductor camión más de 7.500 Kg | 0.1 | 15.75 | 1.58 |
| MAT.CAN021 | tn | Cánon gestión RP (material; 25/08/2020) | 1 | 55 | 55.00 |
| MO.PEO001 | h | Peón | 0.1 | 14.98 | 1.50 |
| %.AUX005 | % | Medios auxiliares y resto de obra | 5 % | 66.01 | 3.30 |
|  |  | Total |  |  | 69.31 |

#### 1S.08.05 GESTIÓN DE RESIDUOS PELIGROSOS
Importe: 5583.67

**500.011** tn Carga y transporte RP a planta de valorización
18.15 tn × 290.23 (307.64 con costes indirectos) = 5583.67
Carga y transporte de residuos peligrosos, RP, a planta de valorización por transportista autorizado por el Gobierno de Canarias, a una distancia de 20 Km, considerando ida y vuelta, en camiones basculantes de hasta 16 tn de peso, cargados con pala cargadora, incluso cánon de entrada a planta, sin medidas de protección colectiva.

| Código | Ud | Descripción | Rendimiento | Precio | Importe |
|---|---|---|---|---|---|
| MAQ.RET009 | h | Retroexcavadoras 70,1 KW (sin maquinista) | 0.01 | 31.01 | 0.31 |
| MO04MQ04 | h | Maquinista | 0.01 | 15.59 | 0.16 |
| MAQ.CAM015 | h | Camión basculante 15 Tm. | 0.05 | 33.9 | 1.70 |
| MO.ESP001 | h | Conductor camión más de 7.500 Kg | 0.05 | 15.75 | 0.79 |
| MAT.CAN022 | tn | Cánon a planta (RP) (material; 28/11/2018) | 1 | 287.27 | 287.27 |
|  |  | Total |  |  | 290.23 |

### 1C09 SEGURIDAD Y SALUD (08/03/2021)
Importe: 192423.41

**EMAR12** PA SEGURIDAD Y SALUD LOTE 1 (08/03/2021)
1 PA × 181531.52 (192423.41 con costes indirectos) = 192423.41
Partida Alzada a Justificar para Seguridad y Salud Lote 1.

### 1C10 PRUEBAS DE FUNCIONAMIENTO (09/09/2021)
Importe: 29699.34

**EPF001** mes Pruebas de funcionamiento Lote 1 (09/09/2021)
6 mes × 4669.71 (4949.89 con costes indirectos) = 29699.34
Pruebas de funcionamiento del sistema de saneamiento Lote 1.

### 1C11 CAMINO DE ACCESO (19/11/1998)
Importe: 227287.82

**301.002** m² Desbroce y limpieza de terrenos (19/11/1998)
9129.41 m² × 4.32 (4.58 con costes indirectos) = 41812.70
Desbroce del terreno por medios mecánicos y ayudas manuales, incluso acopios intermedios y transporte de productos sobrantes a vertedero autorizado.

| Código | Ud | Descripción | Rendimiento | Precio | Importe |
|---|---|---|---|---|---|
| MAQ.CAM015 | h | Camión basculante 15 Tm. | 0.02 | 33.9 | 0.68 |
| MO.ESP001 | h | Conductor camión más de 7.500 Kg | 0.02 | 15.75 | 0.32 |
| MAQ.PAL001 | h | Pala cargadora | 0.08 | 29.79 | 2.38 |
| MAQ.SIE025 | h | Motosierra a gasolina, 50 cm de espada y 2 Kw (maquinaria; 15/09/2016) | 0.07 | 3 | 0.21 |
| MO.PEO001 | h | Peón | 0.04 | 14.98 | 0.60 |
| %.AUX003 | % | Medios auxiliares y resto de obra | 3 % | 4.19 | 0.13 |
|  |  | Total |  |  | 4.32 |

**321.000** m³ Excavacion tierra vegetal
2738.82 m³ × 4.86 (5.15 con costes indirectos) = 14104.92

| Medición | Uds. | Largo | Ancho | Parcial |
|---|---|---|---|---|
| Desmonte | 1 | 9129.41 | 0.3 | 2738.823 |
| Total |  |  |  | 2738.82 |

**321.150** m³ Excavación en explanación por medios mecánicos cualquier clase d
4373.28 m³ × 6.29 (6.67 con costes indirectos) = 29169.78

| Medición | Uds. | Largo | Parcial |
|---|---|---|---|
|  | 1 | 7112.1 | 7112.100 |
|  | -1 | 2738.82 | -2738.820 |
| Subtotal |  |  | 4373.280 |
| Total |  |  | 4373.28 |

**311.575** m³ Terraplén con material procedente de excavación (01/01/2010)
162 m³ × 3.51 (3.72 con costes indirectos) = 602.64
Terraplén con materiales procedentes de excavación, incluso nivelado, riego, compactación y refino de taludes. Terminado.

| Código | Ud | Descripción | Rendimiento | Precio | Importe |
|---|---|---|---|---|---|
| MAQ.PAL002 | h | Pala cargadora s. orugas (sin maquinista) (maquinaria; 09/01/2018) | 0.023 | 65 | 1.50 |
| MAQ.CAM015 | h | Camión basculante 15 Tm. | 0.022 | 33.9 | 0.75 |
| MAQ.BULL070 | h | Bulldozer 70 kw | 0.015 | 58.1 | 0.87 |
| MAQ.CIS001 | h | Cisterna agua s/camión 10.000 l | 0.004 | 32.76 | 0.13 |
| MO.OFI001 | h | Oficial 1ª | 0.01 | 15.59 | 0.16 |
| %.AUX003 | % | Medios auxiliares y resto de obra | 3 % | 3.41 | 0.10 |
|  |  | Total |  |  | 3.51 |

**513.125** m³ Suelo cemento
1088 m³ × 30.21 (32.02 con costes indirectos) = 34837.76

| Medición | Uds. | Largo | Ancho | Alto | Parcial |
|---|---|---|---|---|---|
| VIAL DE ACCESO | 1 | 640 | 8.5 | 0.2 | 1088.000 |
| Total |  |  |  |  | 1088 |

**513.025** tn Cemento CEM II/A-V 32,5R (14/08/2013)
108.8 tn × 61.38 (65.06 con costes indirectos) = 7078.53
Cemento CEM II/A-V 32,5R a emplear en suelo cemento.

| Código | Ud | Descripción | Rendimiento | Precio | Importe |
|---|---|---|---|---|---|
| MAT.CEM001 | t | Cemento II-A-V 32,5R a granel | 1 | 58.45 | 58.45 |
| %.AUX005 | % | Medios auxiliares y resto de obra | 5 % | 58.45 | 2.92 |
|  |  | Total |  |  | 61.38 |

| Medición | Uds. | Largo | Ancho | Parcial |
|---|---|---|---|---|
|  | 1 | 1088 | 0.1 | 108.800 |
| Total |  |  |  | 108.8 |

**530.001** m² Riego de imprimación con emulsión C60BF4 IMP
5440 m² × 1.53 (1.62 con costes indirectos) = 8812.80

| Medición | Uds. | Largo | Ancho | Parcial |
|---|---|---|---|---|
| VIAL DE ACCESO | 1 | 640 | 8.5 | 5440.000 |
| Total |  |  |  | 5440 |

**542.055** tn MBC tipo AC32/base/50-70/G (G-20)
511.36 tn × 73.01 (77.39 con costes indirectos) = 39574.15

| Medición | Uds. | Largo | Ancho | Alto | Parcial |
|---|---|---|---|---|---|
| VIAL DE ACCESO | 2.35 | 640 | 8.5 | 0.04 | 511.360 |
| Total |  |  |  |  | 511.36 |

**531.001** m² Riego de adherencia con emulsión C60B3 ADH
5440 m² × 0.95 (1.01 con costes indirectos) = 5494.40

| Medición | Uds. | Largo | Ancho | Parcial |
|---|---|---|---|---|
| VIAL DE ACCESO | 1 | 640 | 8.5 | 5440.000 |
| Total |  |  |  | 5440 |

**542.043** tn MBC tipo AC16/surf/50-70/D (D-12)
522.24 tn × 77.05 (81.67 con costes indirectos) = 42651.34

| Medición | Uds. | Largo | Ancho | Alto | Parcial |
|---|---|---|---|---|---|
| VIAL DE ACCESO | 2.4 | 640 | 8.5 | 0.04 | 522.240 |
| Total |  |  |  |  | 522.24 |

**700.010** m Marca vial reflexiva 10 cm (20/10/2006)
1920 m × 1.55 (1.64 con costes indirectos) = 3148.80
Señalización horizontal con marca vial reflexiva de 10 cm de ancho, aplicada con máquina pintabandas, incluso premarcaje.

| Código | Ud | Descripción | Rendimiento | Precio | Importe |
|---|---|---|---|---|---|
| MAT.SEÑ001 | l | Pintura de señalización vial, PALVEROL (material; 15/06/2017) | 0.032 | 10.7 | 0.34 |
| MAT.SEÑ002 | Kg | Microesferas vidrio (material; 15/06/2017) | 0.06 | 1.9 | 0.11 |
| MAQ.SEÑ000 | h | Máquina pintabandas autopropuls airless (maquinaria; 15/06/2017) | 0.002 | 30.31 | 0.06 |
| MAQ.FURG001 | h | Furgón 3,5 tn | 0.05 | 13.25 | 0.66 |
| MO.OFI001 | h | Oficial 1ª | 0.009 | 15.59 | 0.14 |
| MO.PEO001 | h | Peón | 0.013 | 14.98 | 0.19 |
| %.AUX003 | % | Medios auxiliares y resto de obra | 3 % | 1.50 | 0.05 |
|  |  | Total |  |  | 1.55 |

| Medición | Uds. | Largo | Parcial |
|---|---|---|---|
| ACCESO | 3 | 640 | 1920.000 |
| Total |  |  | 1920 |

### 1C12 VARIOS (24/10/2018)
Importe: 64978

**500.033.1** PA Inventario patologías en edificios (01/03/2021)
1 PA × 50000 (53000 con costes indirectos) = 53000.00
Inventario de patologías en edificios, previo y posterior a las obras

**500.012** ud Elaboración, tramitación y seguimiento de materiales con conteni (24/10/2018)
1 ud × 1200 (1272 con costes indirectos) = 1272.00
Elaboración de documentación, tramitación y seguimiento del plan de trabajo de materiales con contenido de amianto ante autoridad laboral

| Código | Ud | Descripción | Rendimiento | Precio | Importe |
|---|---|---|---|---|---|
| MAT.ELAB001 | ud | Elaboración, tramitación y seguimiento de materiales con conteni (material; 24/10/2018) | 1 | 1200 | 1200.00 |
|  |  | Total |  |  | 1200 |

**500.033.8** PA Estudios seguridad hinca (15/09/2021)
1 PA × 3000 (3180 con costes indirectos) = 3180.00
Justificación técnica y estudios previos que garanticen la seguridad de la estructura de la plataforma viaria, incluida parte proporcional de ensayos geotécnicos, trabajos geofísicos, identificación de servicios afectados hasta a la consecución del permiso

**500.033.9** PA Sondeos y ensayos zona hinca (15/09/2021)
1 PA × 7100 (7526 con costes indirectos) = 7526.00
Dos sondeos de 20 m de profundidad en los extremos de la hinca, incluyendo ensayos correspondientes e informe.

### 1C13 ENCAUZAMIENTO LA SABINITA (15/11/1998)
Importe: 332287.96

#### 1S.13.01 MOVIMIENTO DE TIERRAS (19/11/1998)
Importe: 44873.79

**301.010TR** m² Demolición de firme asfáltico existente (01/01/2010)
976 m² × 15.04 (15.94 con costes indirectos) = 15557.44
Demolición de firme asfáltico existente por medios mecánicos, hasta 30 cm de espesor, incluso corte con radial y transporte de productos a central para reutilización o a vertedero autorizado.

| Código | Ud | Descripción | Rendimiento | Precio | Importe |
|---|---|---|---|---|---|
| MAQ.RET001 | h | Retroexcavadora con martillo rompedor | 0.03 | 73.52 | 2.21 |
| MAQ.RET002 | h | Retrocargadora neumáticos 50 CV | 0.03 | 29.02 | 0.87 |
| MO04MQ04 | h | Maquinista | 0.06 | 15.59 | 0.94 |
| MO.RAD001 | h | Máquina corte pavimento (maquinaria; 01/03/2021) | 0.1 | 37.35 | 3.74 |
| MAQ.CAM015 | h | Camión basculante 15 Tm. | 0.1 | 33.9 | 3.39 |
| MO.ESP001 | h | Conductor camión más de 7.500 Kg | 0.1 | 15.75 | 1.58 |
| MO.OFI001 | h | Oficial 1ª | 0.12 | 15.59 | 1.87 |
| %.AUX003 | % | Medios auxiliares y resto de obra | 3 % | 14.60 | 0.44 |
|  |  | Total |  |  | 15.04 |

| Medición | Uds. | Largo | Parcial |
|---|---|---|---|
| Medición total entre límites | 1 | 976 | 976.000 |
| Total |  |  | 976 |

**301.002** m² Desbroce y limpieza de terrenos
412.38 m² × 4.32 (4.58 con costes indirectos) = 1888.70

| Medición | Uds. | Largo | Ancho | Parcial |
|---|---|---|---|---|
| Zona desagüe | 1 | 26.1 | 15.8 | 412.380 |
| Total |  |  |  | 412.38 |

**321.000** m³ Excavacion tierra vegetal
76.81 m³ × 4.86 (5.15 con costes indirectos) = 395.57

| Medición | Uds. | Largo | Ancho | Alto | Parcial |
|---|---|---|---|---|---|
| Según medición auxiliar | 1 | 21.06 |  |  | 21.060 |
| Zona de desagüe | 1 | 9.5 | 8.05 | 0.3 | 22.943 |
| Acceso s/medición auxiliar | 1 | 32.81 |  |  | 32.810 |
| Subtotal |  |  |  |  | 76.813 |
| Total |  |  |  |  | 76.81 |

**320.001.TR** m³ Excavación en todo tipo de terreno (19/02/2013)
2578.16 m³ × 6.36 (6.74 con costes indirectos) = 17376.80
Excavación en todo tipo de terreno, incluso carga y transporte a lugar de acopio (la selección, carga y gestión de residuos se valora en el capítulo destinado a la Gestión de RCD).

| Código | Ud | Descripción | Rendimiento | Precio | Importe |
|---|---|---|---|---|---|
| MO.CAP001 | h | Capataz | 0.015 | 16.64 | 0.25 |
| MO.PEO001 | h | Peón | 0.015 | 14.98 | 0.22 |
| MQPAL004 | h | Pala cargadora 375 HP, Tipo CAT-988 o similar (maquinaria; 19/02/2013) | 0.018 | 67.37 | 1.21 |
| MQRET003 | h | Retroexcavadoras 70,1 KW (sin maquinista) (maquinaria; 17/04/2017) | 0.015 | 32.38 | 0.49 |
| MQEXC001 | h | Excavadora s. orugas con escarificador Tipo D-7, o similar (sin (maquinaria; 19/02/2013) | 0.016 | 56.76 | 0.91 |
| MO04MQ04 | h | Maquinista | 0.048 | 15.59 | 0.75 |
| MQCAM009 | h | Camión 400 HP, de 32 t (sin conductor) (maquinaria; 19/02/2013) | 0.03 | 62.34 | 1.87 |
| MO.ESP001 | h | Conductor camión más de 7.500 Kg | 0.03 | 15.75 | 0.47 |
| %.AUX003 | % | Medios auxiliares y resto de obra | 3 % | 6.17 | 0.19 |
|  |  | Total |  |  | 6.36 |

| Medición | Uds. | Largo | Ancho | Alto | Parcial |
|---|---|---|---|---|---|
| Encauzamiento según medic. auxiliar | 1 | 1 | 1954.45 |  | 1954.450 |
| TRAMO ABIERTO según medic. auxiliar | 1 | 1 | 486.36 |  | 486.360 |
| Zona desagüe | 1 | 9.5 | 8.05 | 0.4 | 30.590 |
| Acceso s/medic. auxiliar | 1 | 106.76 |  |  | 106.760 |
| Subtotal |  |  |  |  | 2578.160 |
| Total |  |  |  |  | 2578.16 |

**301.200** m³ Demolición de hormigón armado volumen real medido
36.66 m³ × 33.78 (35.81 con costes indirectos) = 1312.79

| Medición | Uds. | Largo | Ancho | Alto | Parcial |
|---|---|---|---|---|---|
| Muro encauzamiento existente | 1 | 15.15 | 2.2 | 1.1 | 36.663 |
| Total |  |  |  |  | 36.66 |

**301.002TR** m³ Formación de explanada E-2 (01/01/2010)
124.1 m³ × 13.99 (14.83 con costes indirectos) = 1840.40
Formación de explanada E-2 con material seleccionado, incluso aporte de material, compactado en tongadas de 0.30 m de espesor máximo al 100% del próctor modificado.

| Código | Ud | Descripción | Rendimiento | Precio | Importe |
|---|---|---|---|---|---|
| MAQ.CIS001 | h | Cisterna agua s/camión 10.000 l | 0.05 | 32.76 | 1.64 |
| MO.ESP001 | h | Conductor camión más de 7.500 Kg | 0.05 | 15.75 | 0.79 |
| MAQ.RET002 | h | Retrocargadora neumáticos 50 CV | 0.1 | 29.02 | 2.90 |
| MAQ.ROD800 | h | Rodillo vibrante manual tándem 800 kg | 0.1 | 6.35 | 0.64 |
| MO04MQ04 | h | Maquinista | 0.2 | 15.59 | 3.12 |
| MO.PEO001 | h | Peón | 0.3 | 14.98 | 4.49 |
| %.AUX003 | % | Medios auxiliares y resto de obra | 3 % | 13.58 | 0.41 |
|  |  | Total |  |  | 13.99 |

| Medición | Uds. | Largo | Ancho | Parcial |
|---|---|---|---|---|
| Según medición auxiliar | 1 | 1 | 124.1 | 124.100 |
| Total |  |  |  | 124.1 |

**332.351** m³ Relleno con material seleccionado de excavación
493.33 m³ × 12.43 (13.18 con costes indirectos) = 6502.09

| Medición | Uds. | Largo | Ancho | Alto | Parcial |
|---|---|---|---|---|---|
| Tramo del marco | 2 | 75.21 | 0.84 | 2.9 | 366.423 |
| A deducir tubo | -1 | 75.21 | 0.5 |  | -37.605 |
| Tramo previo | 1 | 136.23 |  |  | 136.230 |
| Acceso encauz. | 1 | 28.29 |  |  | 28.290 |
| Subtotal |  |  |  |  | 493.338 |
| Total |  |  |  |  | 493.33 |

#### 1S.13.02 ESTRUCTURAS (15/11/1998)
Importe: 179868.66

##### 1S.13.02.01 MARCO CAJÓN (15/11/1998)
Importe: 114602.41

**610.020.TR** m³ Hormigón HM-100 (17/12/1998)
38.65 m³ × 88.09 (93.38 con costes indirectos) = 3609.14
Hormigón en masa HM-10 en limpieza y nivelación, incluso vertido y extendido.

| Código | Ud | Descripción | Rendimiento | Precio | Importe |
|---|---|---|---|---|---|
| AUX.FAB002 | m³ | Fabricación y transporte de hormigón (material; 14/08/2013) | 1 | 13.56 | 13.56 |
| MAT.HORM10 | m³ | Hormigón en masa HM-10 (material; 15/09/2021) | 1 | 70.2 | 70.20 |
| MTR.VIB003 | h | Vibrador eléctrico (maquinaria; 04/05/2016) | 0.1 | 2.55 | 0.26 |
| MO.PEO001 | h | Peón | 0.1 | 14.98 | 1.50 |
| %.TRAUX003 | % | Medios auxiliares y resto de obra (17/12/1998) | 3 % | 85.52 | 2.57 |
|  |  | Total |  |  | 88.09 |

| Medición | Uds. | Largo | Ancho | Alto | Parcial |
|---|---|---|---|---|---|
| Tramo P-0/P-12 (sección cerrada) | 1 | 72.8 | 4 | 0.1 | 29.120 |
| Acceso a encauzam. | 1 | 18.68 | 5.1 | 0.1 | 9.527 |
| Subtotal |  |  |  |  | 38.647 |
| Total |  |  |  |  | 38.65 |

**610.311TR** m³ Hormigón armado HA-30/B/20/IIIa para armar s/encofrado (08/06/2000)
371.53 m³ × 101.89 (108 con costes indirectos) = 40125.24
Hormigón HA-30/F/20/IIIa, para armar, en muros y losas, con árido rodado de diámetro máximo 20 mm y consistencia fluida elaborado en central, transportado y puesto en obra con bomba, vibrado y curado.

| Código | Ud | Descripción | Rendimiento | Precio | Importe |
|---|---|---|---|---|---|
| MAT.HA30F | m³ | Hormigón para armar HA-30/F/20/IIIa de central (material; 15/09/2021) | 1.05 | 74.7 | 78.44 |
| MAQ.BOM100 | h | Camión bomba hormigón puesta en obra, i. p.p. desplazamiento | 0.085 | 95 | 8.08 |
| MAQ.VIBR010 | h | Aguja eléctrica con convertidor gasolina ø79 mm | 0.4 | 7.95 | 3.18 |
| MO.OFI001 | h | Oficial 1ª | 0.3 | 15.59 | 4.68 |
| MO.PEO100 | h | Peón especializado | 0.3 | 15.13 | 4.54 |
| %.AUX003 | % | Medios auxiliares y resto de obra | 3 % | 98.92 | 2.97 |
|  |  | Total |  |  | 101.89 |

| Medición | Uds. | Largo | Ancho | Alto | Parcial |
|---|---|---|---|---|---|
| Tramo P-0/p-12 (marco) | 1 | 75.21 | 4.14 |  | 311.369 |
| Prolong. hastial izq. en P-12 | 1 | 5 | 0.3 | 2.5 | 3.750 |
| hastiales de sacrificio | 1 | 75.21 | 5 | 0.15 | 56.408 |
| Subtotal |  |  |  |  | 371.527 |
| Total |  |  |  |  | 371.53 |

**600.100** Kg Acero corrugado B-500 SD
27619.46 Kg × 1.41 (1.49 con costes indirectos) = 41153.00

| Medición | Uds. | Largo | Ancho | Parcial |
|---|---|---|---|---|
| Cajón s/medic. auxiliar, i/10% recortes | 1 | 18066.14 |  | 18066.140 |
| Prolong. hastial izq. 60 kg/m3 | 1 | 3.75 | 60 | 225.000 |
| Tímpanos embocaduras 60 kg/m3 | 1 | 3.78 | 60 | 226.800 |
| Solera sacrif. doble parrilla D12, 161,92 kg/m3 | 1 | 56.21 | 161.92 | 9101.523 |
| Subtotal |  |  |  | 27619.463 |
| Total |  |  |  | 27619.46 |

**605.120.TR** m² Encofrado recto o curvo visto (15/11/1998)
25.39 m² × 16.88 (17.89 con costes indirectos) = 454.23
Encofrado de madera en paramentos verticales rectilineos y curvos vistos, con berenjenos verticales y horizontales en aristas vistas y juntas de hormigonado, i/desencofrado

| Código | Ud | Descripción | Rendimiento | Precio | Importe |
|---|---|---|---|---|---|
| MO.CAP001 | h | Capataz | 0.113 | 16.64 | 1.88 |
| MO.OFI001 | h | Oficial 1ª | 0.3 | 15.59 | 4.68 |
| MO.PEO100 | h | Peón especializado | 0.3 | 15.13 | 4.54 |
| MATENC001 | m | Amortización tablón madera de pino 10 usos (material; 19/02/2013) | 3 | 0.42 | 1.26 |
| MATENC002 | ud | Amortización puntal metálico y telescópico 5 m 150 usos (material; 15/11/1998) | 3 | 0.2 | 0.60 |
| MATENC003 | m² | Amortización tablón madera de pino 22 mm 10 usos (material; 15/11/1998) | 1 | 1.02 | 1.02 |
| MATENC004 | l | Desencofrante (material; 15/11/1998) | 0.075 | 1.75 | 0.13 |
| MATENC005 | Kg | Materiales auxiliares para encofrar (material; 15/11/1998) | 0.4 | 0.92 | 0.37 |
| MQGRUE001 | h | Grupo electrógeno 80/100 KVA (maquinaria; 15/11/1998) | 0.125 | 5.26 | 0.66 |
| MQGRU001 | h | Grúa autopropulsada 12 t (sin maquinista) (maquinaria; 19/02/2013) | 0.025 | 34.47 | 0.86 |
| MO04MQ04 | h | Maquinista | 0.025 | 15.59 | 0.39 |
| %.AUX003 | % | Medios auxiliares y resto de obra | 3 % | 16.39 | 0.49 |
|  |  | Total |  |  | 16.88 |

| Medición | Uds. | Largo | Alto | Parcial |
|---|---|---|---|---|
| Cara vista tímpano P-3 | 1 | 3.8 | 1.5 | 5.700 |
| Cara vista tímpano P-12 | 1 | 4.6 | 1.4 | 6.440 |
| Cara vista prolong hastial | 1 | 5.3 | 2.5 | 13.250 |
| Subtotal |  |  |  | 25.390 |
| Total |  |  |  | 25.39 |

**605.130TR** m² Encofrado recto o curvo no visto (15/11/1998)
859.41 m² × 23.11 (24.5 con costes indirectos) = 21055.55
Encofrado de madera en pamentos verticales rectilineos no visto, con parte proporcional de madera sin cepillar en interior del marco, i/desencofrado

| Código | Ud | Descripción | Rendimiento | Precio | Importe |
|---|---|---|---|---|---|
| MO.CAP001 | h | Capataz | 0.113 | 16.64 | 1.88 |
| MO.OFI001 | h | Oficial 1ª | 0.4 | 15.59 | 6.24 |
| MO.PEO100 | h | Peón especializado | 0.3 | 15.13 | 4.54 |
| MO.PEO001 | h | Peón | 0.3 | 14.98 | 4.49 |
| MATENC001 | m | Amortización tablón madera de pino 10 usos | 3 | 0.42 | 1.26 |
| MATENC002 | ud | Amortización puntal metálico y telescópico 5 m 150 usos | 3 | 0.2 | 0.60 |
| MATENC003 | m² | Amortización tablón madera de pino 22 mm 10 usos | 1 | 1.02 | 1.02 |
| MATENC004 | l | Desencofrante | 0.075 | 1.75 | 0.13 |
| MATENC005 | Kg | Materiales auxiliares para encofrar | 0.4 | 0.92 | 0.37 |
| MQGRUE001 | h | Grupo electrógeno 80/100 KVA | 0.125 | 5.26 | 0.66 |
| MQGRU001 | h | Grúa autopropulsada 12 t (sin maquinista) | 0.025 | 34.47 | 0.86 |
| MO04MQ04 | h | Maquinista | 0.025 | 15.59 | 0.39 |
| %.AUX003 | % | Medios auxiliares y resto de obra | 3 % | 22.44 | 0.67 |
|  |  | Total |  |  | 23.11 |

| Medición | Uds. | Largo | Alto | Parcial |
|---|---|---|---|---|
| Tramo 1 del marco | 2 | 75.21 | 2.1 | 315.882 |
| Tramo 1 del marco | 2 | 75.21 | 2.9 | 436.218 |
| Pretil P-3" | 1 | 3.8 | 1.1 | 4.180 |
| Pretil P-12 | 1 | 4.6 | 0.9 | 4.140 |
| Prolong. hastial | 1 | 5 | 2.5 | 12.500 |
| Hastiales sacrificio | 1 | 75.21 | 1.15 | 86.492 |
| Subtotal |  |  |  | 859.412 |
| Total |  |  |  | 859.41 |

**605.140TR** m³ Cimbra aparente
480.12 m³ × 16.12 (17.09 con costes indirectos) = 8205.25
Cimbra aparente, incluso montaje y desmontaje

| Código | Ud | Descripción | Rendimiento | Precio | Importe |
|---|---|---|---|---|---|
| MO.OFI001 | h | Oficial 1ª | 0.2 | 15.59 | 3.12 |
| MO.PEO100 | h | Peón especializado | 0.2 | 15.13 | 3.03 |
| MAT.CIMB001 | m³ | Cimbra (material; 15/09/2021) | 1 | 9.5 | 9.50 |
| %.AUX003 | % | Medios auxiliares y resto de obra | 3 % | 15.65 | 0.47 |
|  |  | Total |  |  | 16.12 |

| Medición | Uds. | Largo | Ancho | Alto | Parcial |
|---|---|---|---|---|---|
| Marco | 1 | 76.21 | 3 | 2.1 | 480.123 |
| Total |  |  |  |  | 480.12 |

**600.200TR** u Arqueta Boca de Hombre (15/09/2021)
650 u
Arqueta de Boca de Hombre de hormigón armado, según planos, con marco y tapa de apertura libre, categoría 600, de dimensiones 1180 mm y 760 mm, con doble articulación y bloqueo de seguridad, bisagras integradas

##### 1S.13.02.02 TRAMO ABIERTO (15/11/1998)
Importe: 65266.25

**610.020.TR** m³ Hormigón HM-100
27.52 m³ × 88.09 (93.38 con costes indirectos) = 2569.82

| Medición | Uds. | Largo | Ancho | Alto | Parcial |
|---|---|---|---|---|---|
| TRAMO ABIERTO |  |  |  |  |  |
| Tramo P-0/p-3 | 1 | 28.11 | 6.4 | 0.1 | 17.990 |
| ACCESO A ENCAUZAM. | 1 | 18.68 | 5.1 | 0.1 | 9.527 |
| Subtotal |  |  |  |  | 27.517 |
| Total |  |  |  |  | 27.52 |

**605.130TR** m² Encofrado recto o curvo no visto
853.01 m² × 23.11 (24.5 con costes indirectos) = 20898.75

| Medición | Uds. | Largo | Alto | Parcial |
|---|---|---|---|---|
| Tramo 1 PK 0+000 al 0+072.80 |  |  |  |  |
| (SECCIÓN ABIERTA) |  |  |  |  |
| Cajón h<=3,40 m | 2 | 72.8 | 3.8 | 553.280 |
| Frontal zapata | 2 | 5.6 | 0.4 | 4.480 |
| Tramo 2 PK 0+72.8 al 0+093.80 |  |  |  |  |
| (SECCIÓN CERRADA) |  |  |  |  |
| Marco de 1,0 m de montera | 2 | 12.2 | 3.9 | 95.160 |
| Marco de 2,0 m de montera | 2 | 8.8 | 4 | 70.400 |
| Tramo 3 PK 0+093.80 al 0+103 |  |  |  |  |
| Cajón 4.35<H<=5,60 m | 2 | 9.2 | 6.1 | 112.240 |
| Frontal zapata | 2 | 6.65 | 0.5 | 6.650 |
| PRETIL | 1 | 6 | 1.8 | 10.800 |
| Subtotal |  |  |  | 853.010 |
| Total |  |  |  | 853.01 |

**610.040TR** m³ Hormigón en masa HM-25 (08/06/2000)
334.81 m³ × 117.77 (124.84 con costes indirectos) = 41797.68
Hormigón HM-25, en muros y losas, con árido rodado de diámetro máximo 20 mm y consistencia plástica elaborado en central, transportado y puesto en obra con bomba, incluso p.p. de piedra basáltica colocada a mano en caras vistas, vibrado y curado. Construido según EHE-16.

| Código | Ud | Descripción | Rendimiento | Precio | Importe |
|---|---|---|---|---|---|
| MAT.HA25P | m³ | Hormigón HM-25 (material; 15/09/2021) | 1.05 | 85 | 89.25 |
| MAQ.BOM100 | h | Camión bomba hormigón puesta en obra, i. p.p. desplazamiento | 0.085 | 95 | 8.08 |
| MAQ.VIBR010 | h | Aguja eléctrica con convertidor gasolina ø79 mm | 0.4 | 7.95 | 3.18 |
| MO.OFI001 | h | Oficial 1ª | 0.45 | 15.59 | 7.02 |
| MO.PEO100 | h | Peón especializado | 0.45 | 15.13 | 6.81 |
| %.AUX003 | % | Medios auxiliares y resto de obra | 3 % | 114.34 | 3.43 |
|  |  | Total |  |  | 117.77 |

| Medición | Uds. | Largo | Parcial |
|---|---|---|---|
| s/medición auxiliar | 1 | 334.81 | 334.810 |
| Total |  |  | 334.81 |

#### 1S.13.03 GALERÍA DE SERVICIOS (19/11/1998)
Importe: 31291.68

**321.100** m³ Excavación en zanjas y pozos por medios mecánicos, en cualquier
192.45 m³ × 10.11 (10.72 con costes indirectos) = 2063.06

| Medición | Uds. | Largo | Ancho | Alto | Parcial |
|---|---|---|---|---|---|
| En zanja tipo D 800 | 1 | 35.63 | 1.7 | 2.05 | 124.171 |
| Sobreancho en marco | 1 | 60 | 0.4 | 1.84 | 44.160 |
| En zanja tipo D 315 | 1 | 16.1 | 1.07 | 1.4 | 24.118 |
| Subtotal |  |  |  |  | 192.449 |
| Total |  |  |  |  | 192.45 |

**415.007TR** m Tubería saneamiento PVC ø800 mm SN8 (13/10/2011)
95.63 m × 197.46 (209.31 con costes indirectos) = 20016.32
Tubería PVC compacto de saneamiento color teja DN-800 mm, con junta elástica, incluso p.p. de piezas especiales, colocación y prueba para soportar 13.500 kg/m2, cumpliendo normas UNE

| Código | Ud | Descripción | Rendimiento | Precio | Importe |
|---|---|---|---|---|---|
| MAT.PVCSN8800 | m | Tubería saneamiento T.P.P. PVC SN8 ø800 mm, junta elástica (material; 15/09/2021) | 1 | 185.2 | 185.20 |
| %.PP0015 | % | Piezas especiales | 1.5 % | 185.20 | 2.78 |
| MAQ.GRU100 | h | Camión grúa 1.500 kg. | 0.017 | 37.44 | 0.64 |
| MO.PEO001 | h | Peón | 0.05 | 14.98 | 0.75 |
| MO.OFI001 | h | Oficial 1ª | 0.15 | 15.59 | 2.34 |
| %.AUX003 | % | Medios auxiliares y resto de obra | 3 % | 191.71 | 5.75 |
|  |  | Total |  |  | 197.46 |

**321.150TR** m³ Arena de asiento
100.55 m³ × 13.92 (14.76 con costes indirectos) = 1484.12
Arena de regularización y/o relleno de zanja, incluso extendido, refino y compactación.

| Código | Ud | Descripción | Rendimiento | Precio | Importe |
|---|---|---|---|---|---|
| MAT.AREN002 | m3 | Arena para lecho de tubos | 0.11 | 11.64 | 1.28 |
| MO.PEO001 | h | Peón | 0.4 | 14.98 | 5.99 |
| MO.OFI001 | h | Oficial 1ª | 0.4 | 15.59 | 6.24 |
| %.AUX003 | % | Medios auxiliares y resto de obra | 3 % | 13.51 | 0.41 |
|  |  | Total |  |  | 13.92 |

| Medición | Uds. | Largo | Ancho | Alto | Parcial |
|---|---|---|---|---|---|
| Tubería D 800 | 1 | 95.63 | 1.41 | 1.05 | 141.580 |
| A deducir tubo | -1 | 95.63 | 0.5 |  | -47.815 |
| Tubería D 315 | 1 | 16.1 | 0.87 | 0.6 | 8.404 |
| A deducir tubo | -1 | 16.1 | 0.1 |  | -1.610 |
| Subtotal |  |  |  |  | 100.559 |
| Total |  |  |  |  | 100.55 |

**415.003** m Tubería saneamiento PVC ø315 mm SN8 (13/10/2011)
16.1 m × 45.2 (47.91 con costes indirectos) = 771.35
Canalización de tubería de saneamiento de PVC ø315 mm, SN8, tipo T.P.P. o similar, enterrada en zanja, con parte proporcional de piezas especiales, incluso solera de arena lavada de 15 cm de espesor, totalmente instalada y probada.

| Código | Ud | Descripción | Rendimiento | Precio | Importe |
|---|---|---|---|---|---|
| MAT.PVCSN8315 | m | Tubería saneamiento PVC doble pared SN8 ø315 mm (material; 01/03/2021) | 1 | 38.3 | 38.30 |
| %.PP0015 | % | Piezas especiales | 1.5 % | 38.30 | 0.57 |
| MAT.AREN002 | m3 | Arena para lecho de tubos | 0.11 | 11.64 | 1.28 |
| MAQ.GRU100 | h | Camión grúa 1.500 kg. | 0.017 | 37.44 | 0.64 |
| MO.PEO001 | h | Peón | 0.05 | 14.98 | 0.75 |
| MO.OFI001 | h | Oficial 1ª | 0.15 | 15.59 | 2.34 |
| %.AUX003 | % | Medios auxiliares y resto de obra | 3 % | 43.88 | 1.32 |
|  |  | Total |  |  | 45.2 |

**332.351** m³ Relleno con material seleccionado de excavación
14.86 m³ × 12.43 (13.18 con costes indirectos) = 195.85

| Medición | Uds. | Largo | Ancho | Alto | Parcial |
|---|---|---|---|---|---|
| espesor medio en zanja de D 800 | 1 | 35.63 | 1.66 | 0.2 | 11.829 |
| espesor medio en zanja de D 315 | 1 | 16.1 | 0.94 | 0.2 | 3.027 |
| Subtotal |  |  |  |  | 14.856 |
| Total |  |  |  |  | 14.86 |

**301.002TR** m³ Formación de explanada E-2
120.66 m³ × 13.99 (14.83 con costes indirectos) = 1789.39

| Medición | Uds. | Largo | Ancho | Alto | Parcial |
|---|---|---|---|---|---|
| Sobreancho en D 800 | 92.16 |  |  |  | 92.160 |
| En zanja tipo | 1 | 35.63 | 1.57 | 0.4 | 22.376 |
| En zanja D315 | 1 | 16.1 | 0.95 | 0.4 | 6.118 |
| Subtotal |  |  |  |  | 120.654 |
| Total |  |  |  |  | 120.66 |

**430.030.TR** m Pozo registro circular D=1,10 m hormigón, parte fija (sup e inf) (19/09/2011)
6 m × 682.06 (722.98 con costes indirectos) = 4337.88
Pozo de registro circular (parte fija), prefabricado de hormigón armado, de diámetro interior 1,10 m, con marcado CE s/UNE-EN 1917 y UNE 127917, formado por pieza inferior constituída por base de pozo de 1200x1000 mm (Dxh) y pieza superior constituída por cono de 1200/625x1000 mm (D inf/sup x h), incluso pates montados en fábrica, registro reforzado D 400, s/UNE EN 124, de fundición dúctil EJ-Norinco o equivalente, de D=600 mm, juntas de estanqueidad o material de sellado, conexión a conducciones, incluso excavación precisa, relleno de trasdós con carga y transporte de tierras sobrantes a vertedero, totalmente terminado, según C.T.E. DB HS-5.

| Código | Ud | Descripción | Rendimiento | Precio | Importe |
|---|---|---|---|---|---|
| E28BC0110 | ud | Tapa redonda articulada y marco octogonal p/ calzada, ø 600 mm, (material; 23/03/2017) | 1 | 153.73 | 153.73 |
| E28AC0040 | ud | Base de pozo 1100x1000 (Dxh) mm (material; 19/09/2011) | 1 | 339.9 | 339.90 |
| E28AC0050 | ud | Cono de pozo 1100/625x1000 (Dxh) e=160 mm i/pates (material; 19/09/2011) | 1 | 98.6 | 98.60 |
| E28AD0030 | ud | Junta de goma D=1100 mm (material; 10/10/2012) | 1 | 9.08 | 9.08 |
| AUX.MOVT001 | m³ | Excavación zanjas, pozos, cimientos por medios mecánicos | 2.11 | 10.36 | 21.86 |
| AUX.MOVT002 | m³ | Relleno zanjas, pozos, trasdós muros/estribos material seleccion (material; 28/11/2018) | 1.39 | 3.94 | 5.48 |
| MO.OFI001 | h | Oficial 1ª | 0.5 | 15.59 | 7.80 |
| MO.PEO001 | h | Peón | 0.5 | 14.98 | 7.49 |
| MQ0103001 | h | Camión grúa 20 t (sin conductor) (maquinaria; 16/05/2019) | 0.45 | 24.81 | 11.16 |
| MO.ESP001 | h | Conductor camión más de 7.500 Kg | 0.45 | 15.75 | 7.09 |
| %.AUX003 | % | Medios auxiliares y resto de obra | 3 % | 662.19 | 19.87 |
|  |  | Total |  |  | 682.06 |

**430.031.TR** m Pozo registro circular D=1,10 m, parte variable (central) h < 4, (19/09/2011)
3.57 m × 167.46 (177.51 con costes indirectos) = 633.71
Pozo de registro circular (parte variable), prefabricado de hormigón armado, de diámetro interior 1,10 m, con marcado CE s/UNE-EN 1917 y UNE 127917, formado por anillos de 1200/1200 mm (Dxh), incluso pates montados en fábrica, juntas de estanqueidad o material de sellado, incluso excavación precisa, relleno de trasdós con carga y transporte de tierras sobrantes a vertedero, totalmente terminado, según C.T.E. DB HS-5.

| Código | Ud | Descripción | Rendimiento | Precio | Importe |
|---|---|---|---|---|---|
| E28AC0060 | ud | Anillo de pozo 1100/1200 (Dxh) e=160 mm i/pates (material; 19/09/2011) | 0.833 | 137.7 | 114.70 |
| E28AD0030 | ud | Junta de goma D=1100 mm | 0.833 | 9.08 | 7.56 |
| AUX.MOVT001 | m³ | Excavación zanjas, pozos, cimientos por medios mecánicos | 1.81 | 10.36 | 18.75 |
| AUX.MOVT002 | m³ | Relleno zanjas, pozos, trasdós muros/estribos material seleccion | 1.09 | 3.94 | 4.29 |
| MO.OFI001 | h | Oficial 1ª | 0.3 | 15.59 | 4.68 |
| MO.PEO001 | h | Peón | 0.3 | 14.98 | 4.49 |
| MQ0103001 | h | Camión grúa 20 t (sin conductor) | 0.2 | 24.81 | 4.96 |
| MO.ESP001 | h | Conductor camión más de 7.500 Kg | 0.2 | 15.75 | 3.15 |
| %.AUX003 | % | Medios auxiliares y resto de obra | 3 % | 162.58 | 4.88 |
|  |  | Total |  |  | 167.46 |

| Medición | Uds. | Alto | Parcial |
|---|---|---|---|
| Alt. media en calzada | 3 | 0.64 | 1.920 |
| Alt. media en acera | 3 | 0.55 | 1.650 |
| Subtotal |  |  | 3.570 |
| Total |  |  | 3.57 |

#### 1S.13.04 FIRMES Y PAVIMENTOS (19/11/1998)
Importe: 38858.03

**501.001** m³ Zahorra artificial
244 m³ × 25.01 (26.51 con costes indirectos) = 6468.44

| Medición | Uds. | Ancho | Parcial |
|---|---|---|---|
| 1 | 976 | 0.25 | 244.000 |
| Total |  |  | 244 |

**530.001** m² Riego de imprimación con emulsión C60BF4 IMP
1477.34 m² × 1.53 (1.62 con costes indirectos) = 2393.29

| Medición | Uds. | Largo | Ancho | Parcial |
|---|---|---|---|---|
| S/superficie escarificada | 1.5 | 976 |  | 1464.000 |
| En borde izq. | 1.5 | 88.9 | 0.1 | 13.335 |
| Subtotal |  |  |  | 1477.335 |
| Total |  |  |  | 1477.34 |

**531.001** m² Riego de adherencia con emulsión C60B3 ADH
984.8 m² × 0.95 (1.01 con costes indirectos) = 994.65

| Medición | Uds. | Largo | Ancho | Parcial |
|---|---|---|---|---|
| S/superficie escarificada | 1 | 976 |  | 976.000 |
| En borde izq. | 1 | 88 | 0.1 | 8.800 |
| Subtotal |  |  |  | 984.800 |
| Total |  |  |  | 984.8 |

**542.043** tn MBC tipo AC16/surf/50-70/D (D-12)
117.12 tn × 77.05 (81.67 con costes indirectos) = 9565.19

| Medición | Uds. | Largo | Alto | Parcial |
|---|---|---|---|---|
|  | 2.4 | 976 | 0.05 | 117.120 |
| Total |  |  |  | 117.12 |

**542.055** tn MBC tipo AC32/base/50-70/G (G-20)
234.24 tn × 73.01 (77.39 con costes indirectos) = 18127.83

| Medición | Uds. | Largo | Alto | Parcial |
|---|---|---|---|---|
|  | 2.4 | 976 | 0.1 | 234.240 |
| Total |  |  |  | 234.24 |

**610.040TR** m³ Hormigón en masa HM-25
0.8 m³ × 117.77 (124.84 con costes indirectos) = 99.87

| Medición | Uds. | Largo | Ancho | Alto | Parcial |
|---|---|---|---|---|---|
| Solera en acera | 1 | 4 | 2 | 0.1 | 0.800 |
| Total |  |  |  |  | 0.8 |

**570.200.TR** m Bordillo igual al existente (19/11/1998)
12 m × 25.41 (26.93 con costes indirectos) = 323.16

| Código | Ud | Descripción | Rendimiento | Precio | Importe |
|---|---|---|---|---|---|
| MAT.BOR002 | m | Bordillo recto o curvo (material; 15/09/2021) | 1.05 | 9.5 | 9.98 |
| AUX.HORM020 | m³ | Hormigón en masa HM-20 | 0.075 | 66.12 | 4.96 |
| AUX.MOR011 | m³ | Mortero de cemento M-450 | 0.015 | 105.26 | 1.58 |
| MO.OFI001 | h | Oficial 1ª | 0.235 | 15.59 | 3.66 |
| MO.PEO001 | h | Peón | 0.3 | 14.98 | 4.49 |
| %.AUX003 | % | Medios auxiliares y resto de obra | 3 % | 24.67 | 0.74 |
|  |  | Total |  |  | 25.41 |

| Medición | Uds. | Largo | Parcial |
|---|---|---|---|
| En acera para pozos | 3 | 4 | 12.000 |
| Total |  |  | 12 |

**560.200** m² Pavimento de acera de loseta hidráulica
24 m² × 34.81 (36.9 con costes indirectos) = 885.60

| Medición | Uds. | Largo | Ancho | Parcial |
|---|---|---|---|---|
| Aceras | 3 | 4 | 2 | 24.000 |
| Total |  |  |  | 24 |

#### 1S.13.05 REPOSICIÓN DE SERVICIOS AFECTADOS (18/01/2011)
Importe: 7548.28

**419.064.TR** m Tubería PEAD ø63 mm, 10 atm. (01/01/2017)
112 m × 7.58 (8.03 con costes indirectos) = 899.36

| Código | Ud | Descripción | Rendimiento | Precio | Importe |
|---|---|---|---|---|---|
| MAT.PEAD063 | m | Tubería PE-100, PN 16 ø63mm Tuplen (material; 15/09/2021) | 1.05 | 5.2 | 5.46 |
| MO.OFI001 | h | Oficial 1ª | 0.055 | 15.59 | 0.86 |
| MO.PEO001 | h | Peón | 0.06 | 14.98 | 0.90 |
| %.PP0050 | % | Piezas especiales (01/01/2017) | 5 % | 7.22 | 0.36 |
|  |  | Total |  |  | 7.58 |

**420.100.TR** ud Válvula DN 63 compuerta cierre elástico PN10 (18/01/2011)
6 ud × 155.49 (164.82 con costes indirectos) = 988.92
Válvula de Compuerta de Cierre Elástico, de DN 63 mm, AVK ó equivalente.
Características:
Diámetro: 63 mm
Presión (PN): 10
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.1 | 16.64 | 1.664 |
| MO.OFI001 | h | Oficial 1ª | 0.2 | 15.59 | 3.118 |
| MO.PEO001 | h | Peón | 0.3 | 14.98 | 4.494 |
| PEMAR143 | ud | Válvula DN 65 compuerta cierre elástico (material; 04/02/2021) | 1 | 115 | 115.000 |
| MAQ.GRU006 | h | Camión grúa de 6 t (sin conductor) | 0.2 | 51.74 | 10.348 |
| %PRUEB10 | % | Puesta en funcionamiento y pruebas | 10 % | 134.624 | 13.462 |
| %.AUX005 | % | Medios auxiliares y resto de obra | 5 % | 148.086 | 7.404 |
|  |  | Total |  |  | 155.49 |

**PAJ.001.TR** PA PA a justificar para servicios afectados (15/09/2021)
1 PA × 2500 (2650 con costes indirectos) = 2650.00
Partida Alzada a justificar con precios de Proyecto para reposición de servicios afectados, durante la ejecución de las obras

**PAAI.001.TR** PA PA de abono íntegro manten. accesos y señalización (15/09/2021)
1 PA × 2500 (2650 con costes indirectos) = 2650.00
Partida alzada de abono íntegro para el mantenimiento de los accesos a edificios en condiciones de seguridad, señalizaciones de obra y desvíos de tráfico.

**418.064.TR** m Tubería acero galvanizado ø4", 10 atm
12 m × 14.78 (15.67 con costes indirectos) = 188.04
Tubería de acero galvanizado ø4", con soldadura longitudinal según norma, incluso parte proporcional de uniones, piezas especiales y anclajes.

| Código | Ud | Descripción | Rendimiento | Precio | Importe |
|---|---|---|---|---|---|
| MO.CAP001 | h | Capataz | 0.1 | 16.64 | 1.664 |
| MO.OFI001 | h | Oficial 1ª | 0.2 | 15.59 | 3.118 |
| MO.PEO001 | h | Peón | 0.3 | 14.98 | 4.494 |
| MAT.TACGALV07 | m | Tubo galvanizado ø4", 10 atm (material; 15/09/2021) | 1 | 4.8 | 4.800 |
| %.AUX005 | % | Medios auxiliares y resto de obra | 5 % | 14.076 | 0.704 |
|  |  | Total |  |  | 14.78 |

**418.065.TR** m Tubería acero galvanizado ø2", 10 atm
12 m × 13.52 (14.33 con costes indirectos) = 171.96
Tubería de acero galvanizado ø2", con soldadura longitudinal según norma, incluso parte proporcional de uniones, piezas especiales y anclajes.

| Código | Ud | Descripción | Rendimiento | Precio | Importe |
|---|---|---|---|---|---|
| MO.CAP001 | h | Capataz | 0.1 | 16.64 | 1.664 |
| MO.OFI001 | h | Oficial 1ª | 0.2 | 15.59 | 3.118 |
| MO.PEO001 | h | Peón | 0.3 | 14.98 | 4.494 |
| MAT.TACGALV08 | m | Tubo galvanizado ø2", 10 atm (material; 15/09/2021) | 1 | 3.6 | 3.600 |
| %.AUX005 | % | Medios auxiliares y resto de obra | 5 % | 12.876 | 0.644 |
|  |  | Total |  |  | 13.52 |

#### 1S.13.06 VARIOS (19/11/1998)
Importe: 19000.17

**403.501.TR** m Cuneta 0,30 m de ancho y altura variable (19/11/1998)
25 m × 114.57 (121.44 con costes indirectos) = 3036.00
Cuneta de 0,30 m de ancho y altura variable, realizada s/plano de detalles e instrucciones de la K.T. con hormigón HA-25 armado con mallazo de ø8 c/15 cm, incluso tansiciones a pozos, excavación perfilada, juntas de dilatación y fratasado de terminación. Perfectamente acabada.

| Código | Ud | Descripción | Rendimiento | Precio | Importe |
|---|---|---|---|---|---|
| AUX.HORM020 | m³ | Hormigón en masa HM-20 | 0.3 | 66.12 | 19.84 |
| AUX.ENCOF51 | m² | Encofrado plano soleras y cimentaciones | 2 | 11.53 | 23.06 |
| MO.OFI001 | h | Oficial 1ª | 1.5 | 15.59 | 23.39 |
| MO.PEO001 | h | Peón | 3 | 14.98 | 44.94 |
| %.AUX003 | % | Medios auxiliares y resto de obra | 3 % | 111.23 | 3.34 |
|  |  | Total |  |  | 114.57 |

**613.020** m² Fábrica bloque hormigón vibrado 20 cm (19/11/1998)
2 m² × 28.45 (30.16 con costes indirectos) = 60.32
Fábrica de bloque hueco de hormigón vibrado de 20 cm de espesor (20x25x50 cm), con marcado CE, categoría I, según UNE EN 771-3:2011+A1:2016, recibidos con mortero industrial M 2,5, con marcado CE según UNE EN 998-2:2012, incluso aplomado, replanteo, nivelado, humedecido del bloque, grapas metálicas de unión a la estructura, ejecución de jambar y parte proporcional de refuerzo de esquinas y cruces con acero B-400 S.

| Código | Ud | Descripción | Rendimiento | Precio | Importe |
|---|---|---|---|---|---|
| AUX.HORM020 | m³ | Hormigón en masa HM-20 | 0.01 | 66.12 | 0.66 |
| AUX.MOR010 | m³ | Mortero de cemento M-250 | 0.02 | 87.18 | 1.74 |
| MAT.BLO020 | ud | Bloque hormigón vibrado 20 cm (material; 09/01/2018) | 9 | 1.27 | 11.43 |
| MAT.ACE001 | kg | Acero corrugado B-400 S | 0.15 | 0.41 | 0.06 |
| MO.OFI001 | h | Oficial 1ª | 0.4 | 15.59 | 6.24 |
| MO.PEO001 | h | Peón | 0.5 | 14.98 | 7.49 |
| %.AUX003 | % | Medios auxiliares y resto de obra | 3 % | 27.62 | 0.83 |
|  |  | Total |  |  | 28.45 |

**620.001TR** u Cartel de obra 2.00x2.65 (01/03/2021)
10 u × 372.71 (395.07 con costes indirectos) = 3950.70
Cartel de obra, con postes galvanizados de 1.30x2.00, según criterios de D.F., incluso p.p. de tornillería y anclaje, base de hormigón HM-20, colocado con pintado de texto.

| Código | Ud | Descripción | Rendimiento | Precio | Importe |
|---|---|---|---|---|---|
| D21010 | ud | Cartel (material; 15/09/2021) | 1 | 325 | 325.00 |
| MO.PEO001 | h | Peón | 2 | 14.98 | 29.96 |
| %10500 | % | Costes indirectos (23/06/2021) | 5 % | 354.96 | 17.75 |
|  |  | Total |  |  | 372.71 |

**500.036.TR** m Retirada y reposición de barandilla existente (19/11/2001)
66 m × 76.16 (80.73 con costes indirectos) = 5328.18
Retirada y reposición de barandilla existente en borde calzada, manteniendo todas las características del original, incluida la demolición y la reposición de la cimentación. El precio incluye el repintado del total de la barandilla actual.

| Código | Ud | Descripción | Rendimiento | Precio | Importe |
|---|---|---|---|---|---|
| MAQ.MART200 | h | Martillo picador eléctrico | 1 | 5.75 | 5.75 |
| MAQ.CAM015 | h | Camión basculante 15 Tm. | 0.125 | 33.9 | 4.24 |
| MO.ESP001 | h | Conductor camión más de 7.500 Kg | 0.125 | 15.75 | 1.97 |
| E610CX | M3 | HORMIGON HA-25/P/20/IIa COLOCADO | 0.15 | 56.99 | 8.55 |
| MAQ.VIBR001 | h | Equipo vibrado interno de hormigón | 0.1 | 9.6 | 0.96 |
| A04A0010 | kg | Acero corrugado B 400 S, elaborado y colocado. | 8 | 1.41 | 11.28 |
| A05AA0020 | m² | Encofrado y desencofrado | 1 | 21.53 | 21.53 |
| MO.OFI001 | h | Oficial 1ª | 0.3 | 15.59 | 4.68 |
| MO.PEO001 | h | Peón | 1 | 14.98 | 14.98 |
| %.AUX003 | % | Medios auxiliares y resto de obra | 3 % | 73.94 | 2.22 |
|  |  | Total |  |  | 76.16 |

**E08001** m Banda de señalización de 10 cm, blanca o amarilla, reflectante (21/10/2015)
300 m × 1.09 (1.16 con costes indirectos) = 348.00
Banda de señalización de 10 cm de ancho, blanca o amarilla, reflectante, dos componentes, continua o discontinua, incluso premarcaje.

| Código | Ud | Descripción | Rendimiento | Precio | Importe |
|---|---|---|---|---|---|
| MO.OFI001 | h | Oficial 1ª | 0.009 | 15.59 | 0.14 |
| MO.PEO001 | h | Peón | 0.018 | 14.98 | 0.27 |
| EMQ017 | h | Máquina pintabandas autopropuls airless (maquinaria; 25/06/2021) | 0.002 | 15.25 | 0.03 |
| EMQ020 | h | Furgón de 3,5 t (maquinaria; 17/12/2019) | 0.005 | 15.26 | 0.08 |
| EMA654 | kg | Microesferas vidrio (material; 17/12/2019) | 0.06 | 1.9 | 0.11 |
| EMA655 | kg | Pint tráfico blanca o amarilla alcídica (material; 01/06/2021) | 0.1 | 3.65 | 0.37 |
| %MAUX | % | Medios auxiliares (04/05/2021) | 2 % | 1.00 | 0.02 |
| %CI | % | Costes indirectos..(s/total) (21/10/2015) | 7 % | 1.02 | 0.07 |
|  |  | Total |  |  | 1.09 |

| Medición | Uds. | Largo | Parcial |
|---|---|---|---|
| Eje | 3 | 100 | 300.000 |
| Total |  |  | 300 |

**E08002** m Banda de señalización de 15 cm, blanca o amarilla, reflectante (21/10/2015)
100 m × 1.43 (1.52 con costes indirectos) = 152.00
Banda de señalización de 15 cm de ancho, blanca o amarilla, reflectante, dos componentes, continua o discontinua, incluso premarcaje.

| Código | Ud | Descripción | Rendimiento | Precio | Importe |
|---|---|---|---|---|---|
| MO.OFI001 | h | Oficial 1ª | 0.01 | 15.59 | 0.16 |
| MO.PEO001 | h | Peón | 0.02 | 14.98 | 0.30 |
| EMQ017 | h | Máquina pintabandas autopropuls airless | 0.003 | 15.25 | 0.05 |
| EMQ020 | h | Furgón de 3,5 t | 0.005 | 15.26 | 0.08 |
| EMA654 | kg | Microesferas vidrio | 0.09 | 1.9 | 0.17 |
| EMA655 | kg | Pint tráfico blanca o amarilla alcídica | 0.15 | 3.65 | 0.55 |
| %MAUX | % | Medios auxiliares | 2 % | 1.31 | 0.03 |
| %CI | % | Costes indirectos..(s/total) | 7 % | 1.34 | 0.09 |
|  |  | Total |  |  | 1.43 |

| Medición | Uds. | Largo | Parcial |
|---|---|---|---|
| Aparcamientos | 1 | 100 | 100.000 |
| Total |  |  | 100 |

**SAN088** m² Pintura tráfico reflexiva, en cualquier color, de doble componen (21/10/2015)
32.52 m² × 11.63 (12.33 con costes indirectos) = 400.97
Pintura tráfico reflexiva, en cualquier color, de doble componente con agregado antideslizante, en señalización horizontal, incluso premarcaje.

| Código | Ud | Descripción | Rendimiento | Precio | Importe |
|---|---|---|---|---|---|
| MO.OFI001 | h | Oficial 1ª | 0.11 | 15.59 | 1.71 |
| MO.PEO001 | h | Peón | 0.11 | 14.98 | 1.65 |
| EMQ017 | h | Máquina pintabandas autopropuls airless | 0.08 | 15.25 | 1.22 |
| EMQ020 | h | Furgón de 3,5 t | 0.05 | 15.26 | 0.76 |
| EMA654 | kg | Microesferas vidrio | 0.6 | 1.9 | 1.14 |
| E35HD0010 | kg | Pint tráfico blanca o amarilla alcídica (material; 01/06/2021) | 0.323 | 12.94 | 4.18 |
| %MAUX | % | Medios auxiliares | 2 % | 10.66 | 0.21 |
| %CI | % | Costes indirectos..(s/total) | 7 % | 10.87 | 0.76 |
|  |  | Total |  |  | 11.63 |

| Medición | Uds. | Largo | Ancho | Parcial |
|---|---|---|---|---|
| CEDA EL PASO | 3 | 1.43 |  | 4.290 |
| Lín. detención | 3 | 3 | 0.4 | 3.600 |
| FLECHAS |  |  |  |  |
| Simple | 3 | 1.2 |  | 3.600 |
| Mixta | 2 | 2.25 |  | 4.500 |
| VELOC. 30 | 3 | 5.51 |  | 16.530 |
| Subtotal |  |  |  | 32.520 |
| Total |  |  |  | 32.52 |

**PAJ.002.TR** PA P.A. a justificar para estructura de paso (15/09/2021)
1 PA × 5400 (5724 con costes indirectos) = 5724.00
Partida alzada a justificar, para estructura sobre la zanja de la obra del marco, para paso de vehículos y peatones, incluso construcción, montaje y retirada completa, zapatas de apoyo, y rampas de conexión, totalmente acabado, según criterio de la D.F.

#### 1S.13.07 SEGURIDAD Y SALUD (15/09/2021)
Importe: 10847.35

**PSS.001.TR** u Partida para Seguridad y Salud (15/09/2021)
1 u × 10233.35 (10847.35 con costes indirectos) = 10847.35
Partida para Seguridad y Salud encauzamiento La Sabinita.

## 2 BOMBEOS E IMPULSIONES COSTA ARONA-ESTE (15/11/1998)
Importe: 30238965.17
Relación comercial: 000, 0, 001, 002

### 2C01 COLECTORES GRAVEDAD (15/11/1998)
Importe: 2185443.88

#### 2S.01.01 COLECTOR GUAZA (GU01) (15/11/1998)
Importe: 174517.16

##### 2S.01.01.01 DEMOLICIONES Y MOVIMIENTO DE TIERRAS (19/11/1998)
Importe: 39100.55

**301.000** m² (cm) Fresado pavimento asfáltico
522 m² × 0.4 (0.42 con costes indirectos) = 219.24

| Medición | Uds. | Largo | Ancho | Parcial |
|---|---|---|---|---|
| 0+000 - 0+071 | 2 | 71 | 1 | 142.000 |
| 0+140 - 0+330 | 2 | 190 | 1 | 380.000 |
| Subtotal |  |  |  | 522.000 |
| Total |  |  |  | 522 |

**301.010** m² Demolición de firme asfáltico existente
391.5 m² × 15.04 (15.94 con costes indirectos) = 6240.51

| Medición | Uds. | Largo | Ancho | Parcial |
|---|---|---|---|---|
| 0+000 - 0+071 | 1 | 71 | 1.5 | 106.500 |
| 0+140 - 0+330 | 1 | 190 | 1.5 | 285.000 |
| Subtotal |  |  |  | 391.500 |
| Total |  |  |  | 391.5 |

**301.009** m² Demolición de pavimento de acera
96.6 m² × 88.8 (94.13 con costes indirectos) = 9092.96

| Medición | Uds. | Largo | Ancho | Parcial |
|---|---|---|---|---|
| 0+071 - 0+140 | 1 | 69 | 1.4 | 96.600 |
| Total |  |  |  | 96.6 |

**321.100** m³ Excavación en zanjas y pozos por medios mecánicos, en cualquier
904.6 m³ × 10.11 (10.72 con costes indirectos) = 9697.31

| Medición | Uds. | Largo | Parcial |
|---|---|---|---|
| Según medición auxiliar | 1 | 904.6 | 904.600 |
| Total |  |  | 904.6 |

**332.300** m³ Relleno con arena basáltica
352.9 m³ × 14.14 (14.99 con costes indirectos) = 5289.97

| Medición | Uds. | Largo | Parcial |
|---|---|---|---|
| Según medición auxiliar | 1 | 352.9 | 352.900 |
| Total |  |  | 352.9 |

**332.350** m³ Relleno con material seleccionado procedente de préstamo
107.75 m³ × 12.4 (13.14 con costes indirectos) = 1415.84

| Medición | Uds. | Largo | Parcial |
|---|---|---|---|
| Según medición auxiliar | 0.25 | 430.98 | 107.745 |
| Total |  |  | 107.75 |

**332.351** m³ Relleno con material seleccionado de excavación
323.24 m³ × 12.43 (13.18 con costes indirectos) = 4260.30

| Medición | Uds. | Largo | Parcial |
|---|---|---|---|
| Según medición auxiliar | 0.75 | 430.98 | 323.235 |
| Total |  |  | 323.24 |

**350.100** m² Entibación
154 m² × 17.67 (18.73 con costes indirectos) = 2884.42

| Medición | Uds. | Largo | Parcial |
|---|---|---|---|
| Según medición auxiliar | 1 | 154 | 154.000 |
| Total |  |  | 154 |

##### 2S.01.01.02 COLECTOR (19/11/1998)
Importe: 53713.81

**415.500** m Tubería PVC corrugada DN 500 mm SN-8
375 m × 100.31 (106.33 con costes indirectos) = 39873.75

| Medición | Uds. | Largo | Parcial |
|---|---|---|---|
| Tramo completo | 1 | 375 | 375.000 |
| Total |  |  | 375 |

**410.402** ud Pozo registro mixto Tipo I ø1.200 mm h < 2 m
10 ud × 941.72 (998.22 con costes indirectos) = 9982.20

**410.404** ud Pozo registro mixto Tipo I ø1.200 mm 2 < h < 4 m
1 ud × 1230.49 (1304.32 con costes indirectos) = 1304.32

**410.960** ud Tapa de fundición dúctil ø600 mm, clase D400 para tráfico intens
11 ud × 219 (232.14 con costes indirectos) = 2553.54

##### 2S.01.01.03 FIRMES Y PAVIMENTOS (19/11/1998)
Importe: 19285.15

**501.001** m³ Zahorra artificial
22.4 m³ × 25.01 (26.51 con costes indirectos) = 593.82

| Medición | Uds. | Largo | Parcial |
|---|---|---|---|
| Según medición auxiliar | 1 | 22.4 | 22.400 |
| Total |  |  | 22.4 |

**513.125** m³ Suelo cemento
9.22 m³ × 30.21 (32.02 con costes indirectos) = 295.22

| Medición | Uds. | Largo | Parcial |
|---|---|---|---|
| Según medición auxiliar | 1 | 9.22 | 9.220 |
| Total |  |  | 9.22 |

**530.001** m² Riego de imprimación con emulsión C60BF4 IMP
391.5 m² × 1.53 (1.62 con costes indirectos) = 634.23

| Medición | Uds. | Largo | Ancho | Parcial |
|---|---|---|---|---|
| 0+000 - 0+071 | 1 | 71 | 1.5 | 106.500 |
| 0+140 - 0+330 | 1 | 190 | 1.5 | 285.000 |
| Subtotal |  |  |  | 391.500 |
| Total |  |  |  | 391.5 |

**542.055** tn MBC tipo AC32/base/50-70/G (G-20)
55.21 tn × 73.01 (77.39 con costes indirectos) = 4272.70

| Medición | Uds. | Largo | Ancho | Alto | Parcial |
|---|---|---|---|---|---|
| 0+000 - 0+071 | 2.35 | 71 | 1.5 | 0.06 | 15.017 |
| 0+140 - 0+330 | 2.35 | 190 | 1.5 | 0.06 | 40.185 |
| Subtotal |  |  |  |  | 55.202 |
| Total |  |  |  |  | 55.21 |

**531.001** m² Riego de adherencia con emulsión C60B3 ADH
913.5 m² × 0.95 (1.01 con costes indirectos) = 922.64

| Medición | Uds. | Largo | Ancho | Parcial |
|---|---|---|---|---|
| 0+000 - 0+071 | 1 | 71 | 3.5 | 248.500 |
| 0+140 - 0+330 | 1 | 190 | 3.5 | 665.000 |
| Subtotal |  |  |  | 913.500 |
| Total |  |  |  | 913.5 |

**542.043** tn MBC tipo AC16/surf/50-70/D (D-12)
87.7 tn × 77.05 (81.67 con costes indirectos) = 7162.46

| Medición | Uds. | Largo | Ancho | Alto | Parcial |
|---|---|---|---|---|---|
| 0+000 - 0+071 | 2.4 | 71 | 3.5 | 0.04 | 23.856 |
| 0+140 - 0+330 | 2.4 | 190 | 3.5 | 0.04 | 63.840 |
| Subtotal |  |  |  |  | 87.696 |
| Total |  |  |  |  | 87.7 |

**560.200** m² Pavimento de acera de loseta hidráulica
96.6 m² × 34.81 (36.9 con costes indirectos) = 3564.54

| Medición | Uds. | Largo | Ancho | Parcial |
|---|---|---|---|---|
| 0+071 - 0+140 | 1 | 69 | 1.4 | 96.600 |
| Total |  |  |  | 96.6 |

**570.100** m Bordillo prefabricado de hormigón 100x30x15
69 m × 25.15 (26.66 con costes indirectos) = 1839.54

| Medición | Uds. | Largo | Parcial |
|---|---|---|---|
| 0+071 - 0+140 | 1 | 69 | 69.000 |
| Total |  |  | 69 |

##### 2S.01.01.04 REPOSICIONES (15/11/1998)
Importe: 62417.65

###### 201010401 RED ELÉCTRICA (19/11/1998)
Importe: 46296.63

###### 20101040101 AR-SSAA-ELE-18 (19/11/1998)
Importe: 46296.63

**800.416** m Canalización hormigonada 4 PE ø200 mm
177 m × 79.22 (83.97 con costes indirectos) = 14862.69

| Medición | Uds. | Largo | Parcial |
|---|---|---|---|
| 0+160 - 0+330 | 1 | 177 | 177.000 |
| Total |  |  | 177 |

**850.011** ud Arqueta eléctrica AR-1 en calzada
9 ud × 789.69 (837.07 con costes indirectos) = 7533.63

| Medición | Uds. | Parcial |
|---|---|---|
| 0+160 - 0+330 | 9 | 9.000 |
| Total |  | 9 |

**880.415** m Línea eléctrica 4x(1x150) mm² Cu 0,6/1 KV
177 m × 127.39 (135.03 con costes indirectos) = 23900.31

| Medición | Uds. | Largo | Parcial |
|---|---|---|---|
| 0+160 - 0+330 | 1 | 177 | 177.000 |
| Total |  |  | 177 |

###### 201010402 RED DE ALUMBRADO PÚBLICO (15/11/1998)
Importe: 16121.02

###### 20101040201 AR-SSAA-AP-09
Importe: 6084

**790.100** m Apeo de canalización hormigonada
40 m × 143.49 (152.1 con costes indirectos) = 6084.00

| Medición | Uds. | Largo | Parcial |
|---|---|---|---|
| 0+025 | 1 | 25 | 25.000 |
| 0+075 | 1 | 15 | 15.000 |
| Subtotal |  |  | 40.000 |
| Total |  |  | 40 |

###### 20101040202 AR-SSAA-AP-10 (15/11/1998)
Importe: 10037.02

**850.035** ud Arqueta 70x70x70 horm. HM-20 tapa-cerco FDC D-400
6 ud × 477.05 (505.67 con costes indirectos) = 3034.02

| Medición | Uds. | Parcial |
|---|---|---|
| 0+100 - 0+200 | 6 | 6.000 |
| Total |  | 6 |

**750.021** m Canalización hormigonada 2 PE 200 mm
100 m × 62.71 (66.47 con costes indirectos) = 6647.00

| Medición | Uds. | Largo | Parcial |
|---|---|---|---|
| 0+100 - 0+200 | 1 | 100 | 100.000 |
| Total |  |  | 100 |

**ELAR841** m Línea 2x6 para alumbrado exterior
100 m × 3.36 (3.56 con costes indirectos) = 356.00

| Medición | Uds. | Largo | Parcial |
|---|---|---|---|
| 0+100 - 0+200 | 1 | 100 | 100.000 |
| Total |  |  | 100 |

#### 2S.01.02 COLECTOR EL FRAILE (GA01) (19/11/1998)
Importe: 95305.82

##### 2S.01.02.01 DEMOLICIONES Y MOVIMIENTO DE TIERRAS (19/11/1998)
Importe: 28160.75

**301.000** m² (cm) Fresado pavimento asfáltico
106 m² × 0.4 (0.42 con costes indirectos) = 44.52

| Medición | Uds. | Largo | Ancho | Parcial |
|---|---|---|---|---|
| 0+000 - 0+011 | 2 | 11 | 1 | 22.000 |
| 0+084 - 0+126 | 2 | 42 | 1 | 84.000 |
| Subtotal |  |  |  | 106.000 |
| Total |  |  |  | 106 |

**301.010** m² Demolición de firme asfáltico existente
95.4 m² × 15.04 (15.94 con costes indirectos) = 1520.68

| Medición | Uds. | Largo | Ancho | Parcial |
|---|---|---|---|---|
| 0+000 - 0+011 | 1 | 11 | 1.8 | 19.800 |
| 0+084 - 0+126 | 1 | 42 | 1.8 | 75.600 |
| Subtotal |  |  |  | 95.400 |
| Total |  |  |  | 95.4 |

**321.100** m³ Excavación en zanjas y pozos por medios mecánicos, en cualquier
533 m³ × 10.11 (10.72 con costes indirectos) = 5713.76

| Medición | Uds. | Largo | Parcial |
|---|---|---|---|
| Según medición auxiliar | 1 | 533 | 533.000 |
| Total |  |  | 533 |

**332.300** m³ Relleno con arena basáltica
185 m³ × 14.14 (14.99 con costes indirectos) = 2773.15

| Medición | Uds. | Largo | Parcial |
|---|---|---|---|
| Según medición auxiliar | 1 | 185 | 185.000 |
| Total |  |  | 185 |

**332.350** m³ Relleno con material seleccionado procedente de préstamo
55.75 m³ × 12.4 (13.14 con costes indirectos) = 732.56

| Medición | Uds. | Largo | Parcial |
|---|---|---|---|
| Según medición auxiliar | 0.25 | 222.98 | 55.745 |
| Total |  |  | 55.75 |

**332.351** m³ Relleno con material seleccionado de excavación
167.24 m³ × 12.43 (13.18 con costes indirectos) = 2204.22

| Medición | Uds. | Largo | Parcial |
|---|---|---|---|
| Según medición auxiliar | 0.75 | 222.98 | 167.235 |
| Total |  |  | 167.24 |

**350.100** m² Entibación
810.03 m² × 17.67 (18.73 con costes indirectos) = 15171.86

| Medición | Uds. | Largo | Parcial |
|---|---|---|---|
| Según medición auxiliar | 1 | 810.03 | 810.030 |
| Total |  |  | 810.03 |

##### 2S.01.02.02 COLECTOR (19/11/1998)
Importe: 58775.84

**415.800** m Tubería PVC corrugada DN 800 mm SN-8
174 m × 270.35 (286.57 con costes indirectos) = 49863.18

| Medición | Uds. | Largo | Parcial |
|---|---|---|---|
| Tramo completo | 1 | 174 | 174.000 |
| Total |  |  | 174 |

**410.402** ud Pozo registro mixto Tipo I ø1.200 mm h < 2 m
1 ud × 941.72 (998.22 con costes indirectos) = 998.22

**410.404** ud Pozo registro mixto Tipo I ø1.200 mm 2 < h < 4 m
5 ud × 1230.49 (1304.32 con costes indirectos) = 6521.60

**410.960** ud Tapa de fundición dúctil ø600 mm, clase D400 para tráfico intens
6 ud × 219 (232.14 con costes indirectos) = 1392.84

##### 2S.01.02.03 FIRMES Y PAVIMENTOS (01/01/2000)
Importe: 4659.23

**513.125** m³ Suelo cemento
52.52 m³ × 30.21 (32.02 con costes indirectos) = 1681.69

| Medición | Uds. | Largo | Parcial |
|---|---|---|---|
| Según medición auxiliar | 1 | 52.52 | 52.520 |
| Total |  |  | 52.52 |

**530.001** m² Riego de imprimación con emulsión C60BF4 IMP
95.4 m² × 1.53 (1.62 con costes indirectos) = 154.55

| Medición | Uds. | Largo | Ancho | Parcial |
|---|---|---|---|---|
| 0+000 - 0+011 | 1 | 11 | 1.8 | 19.800 |
| 0+084 - 0+126 | 1 | 42 | 1.8 | 75.600 |
| Subtotal |  |  |  | 95.400 |
| Total |  |  |  | 95.4 |

**542.055** tn MBC tipo AC32/base/50-70/G (G-20)
13.45 tn × 73.01 (77.39 con costes indirectos) = 1040.90

| Medición | Uds. | Largo | Ancho | Alto | Parcial |
|---|---|---|---|---|---|
| 0+000 - 0+011 | 2.35 | 11 | 1.8 | 0.06 | 2.792 |
| 0+084 - 0+126 | 2.35 | 42 | 1.8 | 0.06 | 10.660 |
| Subtotal |  |  |  |  | 13.452 |
| Total |  |  |  |  | 13.45 |

**531.001** m² Riego de adherencia con emulsión C60B3 ADH
201.4 m² × 0.95 (1.01 con costes indirectos) = 203.41

| Medición | Uds. | Largo | Ancho | Parcial |
|---|---|---|---|---|
| 0+000 - 0+011 | 1 | 11 | 3.8 | 41.800 |
| 0+084 - 0+126 | 1 | 42 | 3.8 | 159.600 |
| Subtotal |  |  |  | 201.400 |
| Total |  |  |  | 201.4 |

**542.043** tn MBC tipo AC16/surf/50-70/D (D-12)
19.33 tn × 77.05 (81.67 con costes indirectos) = 1578.68

| Medición | Uds. | Largo | Ancho | Alto | Parcial |
|---|---|---|---|---|---|
| 0+000 - 0+011 | 2.4 | 11 | 3.8 | 0.04 | 4.013 |
| 0+084 - 0+126 | 2.4 | 42 | 3.8 | 0.04 | 15.322 |
| Subtotal |  |  |  |  | 19.334 |
| Total |  |  |  |  | 19.33 |

##### 2S.01.02.04 REPOSICIONES (09/01/2018)
Importe: 3710

###### 201020401 RED DE SANEAMIENTO (09/01/2018)
Importe: 3710

###### 20102040101 AR-SSAA-SAN-11 (09/01/2018)
Importe: 3710

**345.900** ud Conexionado red existente con instalación provisional (09/01/2018)
1 ud × 3500 (3710 con costes indirectos) = 3710.00
Conexiónado de red existente de saneamiento a instalación provisional de bombeo para mantenimiento de del servicio.

| Medición | Uds. | Parcial |
|---|---|---|
| 0+000 | 1 | 1.000 |
| Total |  | 1 |

#### 2S.01.03 COLECTOR EL MONTE - GUARGACHO (GA02) (15/11/1998)
Importe: 1915620.9

##### 2S.01.03.01 DEMOLICIONES Y MOVIMIENTO DE TIERRAS (19/11/1998)
Importe: 660690.14

**301.000** m² (cm) Fresado pavimento asfáltico
6406 m² × 0.4 (0.42 con costes indirectos) = 2690.52

| Medición | Uds. | Largo | Ancho | Parcial |
|---|---|---|---|---|
| 0+000 - 0+020 | 2 | 20 | 1 | 40.000 |
| 0+040 - 0+656 | 2 | 616 | 1 | 1232.000 |
| 0+700 - 1+820 | 2 | 1120 | 1 | 2240.000 |
| 2+350 - 2+417 | 2 | 67 | 1 | 134.000 |
| 2+580 - 2+940 | 2 | 360 | 1 | 720.000 |
| 2+940 - 3+114 | 2 | 174 | 1 | 348.000 |
| 3+114 - 3+800 | 2 | 686 | 1 | 1372.000 |
| 3+800 - 3+960 | 2 | 160 | 1 | 320.000 |
| Subtotal |  |  |  | 6406.000 |
| Total |  |  |  | 6406 |

**301.010** m² Demolición de firme asfáltico existente
4826 m² × 15.04 (15.94 con costes indirectos) = 76926.44

| Medición | Uds. | Largo | Ancho | Parcial |
|---|---|---|---|---|
| 0+000 - 0+020 | 1 | 20 | 1.5 | 30.000 |
| 0+040 - 0+656 | 1 | 616 | 1.5 | 924.000 |
| 0+700 - 1+820 | 1 | 1120 | 1.4 | 1568.000 |
| 2+350 - 2+417 | 1 | 67 | 1.5 | 100.500 |
| 2+580 - 2+940 | 1 | 360 | 1.5 | 540.000 |
| 2+940 - 3+114 | 1 | 174 | 1.4 | 243.600 |
| 3+114 - 3+800 | 1 | 686 | 1.65 | 1131.900 |
| 3+800 - 3+960 | 1 | 160 | 1.8 | 288.000 |
| Subtotal |  |  |  | 4826.000 |
| Total |  |  |  | 4826 |

**321.100** m³ Excavación en zanjas y pozos por medios mecánicos, en cualquier
15970.3 m³ × 10.11 (10.72 con costes indirectos) = 171201.62

| Medición | Uds. | Largo | Parcial |
|---|---|---|---|
| Según medición auxiliar | 1 | 15970.3 | 15970.300 |
| Total |  |  | 15970.3 |

**332.300** m³ Relleno con arena basáltica
5380.9 m³ × 14.14 (14.99 con costes indirectos) = 80659.69

| Medición | Uds. | Largo | Parcial |
|---|---|---|---|
| Según medición auxiliar | 1 | 5380.9 | 5380.900 |
| Total |  |  | 5380.9 |

**332.350** m³ Relleno con material seleccionado procedente de préstamo
1661.89 m³ × 12.4 (13.14 con costes indirectos) = 21837.23

| Medición | Uds. | Largo | Parcial |
|---|---|---|---|
| Según medición auxiliar | 0.25 | 6647.54 | 1661.885 |
| Total |  |  | 1661.89 |

**332.351** m³ Relleno con material seleccionado de excavación
4985.66 m³ × 12.43 (13.18 con costes indirectos) = 65711.00

| Medición | Uds. | Largo | Parcial |
|---|---|---|---|
| Según medición auxiliar | 0.75 | 6647.54 | 4985.655 |
| Total |  |  | 4985.66 |

**350.100** m² Entibación
12902.49 m² × 17.67 (18.73 con costes indirectos) = 241663.64

| Medición | Uds. | Largo | Parcial |
|---|---|---|---|
| Según medición auxiliar | 1 | 12902.49 | 12902.490 |
| Total |  |  | 12902.49 |

##### 2S.01.03.02 COLECTOR (19/11/1998)
Importe: 881821.88

**415.400** m Tubería PVC corrugada DN 400 mm SN-8
1587 m × 63.88 (67.71 con costes indirectos) = 107455.77

| Medición | Uds. | Largo | Parcial |
|---|---|---|---|
| P.K. 0+000 - 0+087 | 1 | 87 | 87.000 |
| P.K. 0+656 - 1+423 | 1 | 767 | 767.000 |
| P.K. 2+207 - 2+940 | 1 | 733 | 733.000 |
| Subtotal |  |  | 1587.000 |
| Total |  |  | 1587 |

**415.500** m Tubería PVC corrugada DN 500 mm SN-8
958 m × 100.31 (106.33 con costes indirectos) = 101864.14

| Medición | Uds. | Largo | Parcial |
|---|---|---|---|
| P.K. 1+423 - 2+207 | 1 | 784 | 784.000 |
| P.K. 2+940 - 3+114 | 1 | 174 | 174.000 |
| Subtotal |  |  | 958.000 |
| Total |  |  | 958 |

**415.630** m Tubería PVC corrugada DN 630 mm SN-8
1257 m × 155.12 (164.43 con costes indirectos) = 206688.51

| Medición | Uds. | Largo | Parcial |
|---|---|---|---|
| P.K. 0+087 - 0+656 | 1 | 569 | 569.000 |
| P.K. 3+114 - 3+802 | 1 | 688 | 688.000 |
| Subtotal |  |  | 1257.000 |
| Total |  |  | 1257 |

**415.800** m Tubería PVC corrugada DN 800 mm SN-8
944 m × 270.35 (286.57 con costes indirectos) = 270522.08

| Medición | Uds. | Largo | Parcial |
|---|---|---|---|
| P.K. 3+802 - 4+746 | 1 | 944 | 944.000 |
| Total |  |  | 944 |

**415.999** m Tubería saneamiento PVC corrugado doble pared ø1.000 mm SN-8 (13/10/2011)
64 m × 308.32 (326.82 con costes indirectos) = 20916.48
Tubería de saneamiento de PVC corrugado doble pared, SN-8 (rigidez anular nominal 8 KN/m²), según UNE EN 13476, Sanecor o similar, de ø630 mm, compuesta de dos capas: una exterior en color negro y corrugada, y una interior lisa color blanco, con junta elástica, enterrada en zanja, incluso solera de arena de 10 cm de espesor, nivelación del tubo, piezas especiales, codos, derivaciones, acometidas, entronques, etc.; transporte, medios auxiliares, colocación y comprobación de estanqueidad según guía técnica del CEDEX, sin incluir la excavación ni relleno de la zanja. Totalmente instalada y probada

| Código | Ud | Descripción | Rendimiento | Precio | Importe |
|---|---|---|---|---|---|
| MAT.PVCSN8100 | m | Tubería saneamiento PVC doble pared SN8 ø1.000 mm (material; 25/08/2020) | 1 | 281.72 | 281.72 |
| %.PP0015 | % | Piezas especiales | 1.5 % | 281.72 | 4.23 |
| MAT.SEÑALIZAC | m | Cinta señalización | 1 | 0.25 | 0.25 |
| MAQ.GRU100 | h | Camión grúa 1.500 kg. | 0.017 | 37.44 | 0.64 |
| MO.ESP002 | h | Conductor camión hasta 7.500 Kg | 0.017 | 15.59 | 0.27 |
| MO.OFI001 | h | Oficial 1ª | 0.4 | 15.59 | 6.24 |
| MO.PEO001 | h | Peón | 0.4 | 14.98 | 5.99 |
| %.AUX003 | % | Medios auxiliares y resto de obra | 3 % | 299.34 | 8.98 |
|  |  | Total |  |  | 308.32 |

| Medición | Uds. | Largo | Parcial |
|---|---|---|---|
| P.K. 4+746 - 4+810 | 1 | 64 | 64.000 |
| Total |  |  | 64 |

**410.402** ud Pozo registro mixto Tipo I ø1.200 mm h < 2 m
68 ud × 941.72 (998.22 con costes indirectos) = 67878.96

**410.404** ud Pozo registro mixto Tipo I ø1.200 mm 2 < h < 4 m
32 ud × 1230.49 (1304.32 con costes indirectos) = 41738.24

**410.406** ud Pozo registro mixto Tipo I ø1.200 mm 4 < h < 6 m
14 ud × 2033.23 (2155.22 con costes indirectos) = 30173.08

**410.408** ud Pozo registro Tipo I ø1.200 mm 6 < h < 8 m
1 ud × 2686.89 (2848.1 con costes indirectos) = 2848.10

**410.960** ud Tapa de fundición dúctil ø600 mm, clase D400 para tráfico intens
113 ud × 219 (232.14 con costes indirectos) = 26231.82

**416.602B** ud Tubería hormigón DN 1200 mm (19/09/2013)
30 ud × 173.1 (183.49 con costes indirectos) = 5504.70
Colector enterrado, formado por tubo de hormigón armado para saneamiento sin presión, fabricado por compresión radial, clase 60, carga de rotura 60 kN/m², de 1200 mm de diámetro nominal (interior), unión por enchufe y campana con junta elástica. El precio incluye los equipos y la maquinaria necesarios para el desplazamiento y la disposición en obra de los elementos, la cinta de señalización, pero no incluye la excavación ni el relleno principal.

| Código | Ud | Descripción | Rendimiento | Precio | Importe |
|---|---|---|---|---|---|
| MAT.HA1200 | m | Tubería hormigón DN 1200 mm clase C60 (material; 31/08/2021) | 1 | 148.5 | 148.50 |
| %.PP0015 | % | Piezas especiales | 1.5 % | 148.50 | 2.23 |
| MAT.SEÑALIZAC | m | Cinta señalización | 1 | 0.25 | 0.25 |
| MAQ.GRU005 | h | Camión con grúa 5 toneladas (maquinaria; 01/03/2017) | 0.2 | 39.18 | 7.84 |
| MO.ESP002 | h | Conductor camión hasta 7.500 Kg | 0.2 | 15.59 | 3.12 |
| MO.OFI001 | h | Oficial 1ª | 0.2 | 15.59 | 3.12 |
| MO.PEO001 | h | Peón | 0.2 | 14.98 | 3.00 |
| %.AUX003 | % | Medios auxiliares y resto de obra | 3 % | 168.06 | 5.04 |
|  |  | Total |  |  | 173.1 |

| Medición | Uds. | Largo | Parcial |
|---|---|---|---|
| Cruce barranco Las Galletas | 1 | 30 | 30.000 |
| Total |  |  | 30 |

##### 2S.01.03.03 FIRMES Y PAVIMENTOS (01/01/2000)
Importe: 231883.17

**501.001** m³ Zahorra artificial
167.54 m³ × 25.01 (26.51 con costes indirectos) = 4441.49

| Medición | Uds. | Largo | Parcial |
|---|---|---|---|
| Según medición auxiliar | 1 | 167.54 | 167.540 |
| Total |  |  | 167.54 |

**513.125** m³ Suelo cemento
2414.12 m³ × 30.21 (32.02 con costes indirectos) = 77300.12

| Medición | Uds. | Largo | Parcial |
|---|---|---|---|
| Según medición auxiliar | 1 | 2414.12 | 2414.120 |
| Total |  |  | 2414.12 |

**530.001** m² Riego de imprimación con emulsión C60BF4 IMP
4826 m² × 1.53 (1.62 con costes indirectos) = 7818.12

| Medición | Uds. | Largo | Ancho | Parcial |
|---|---|---|---|---|
| 0+000 - 0+020 | 1 | 20 | 1.5 | 30.000 |
| 0+040 - 0+656 | 1 | 616 | 1.5 | 924.000 |
| 0+700 - 1+820 | 1 | 1120 | 1.4 | 1568.000 |
| 2+350 - 2+417 | 1 | 67 | 1.5 | 100.500 |
| 2+580 - 2+940 | 1 | 360 | 1.5 | 540.000 |
| 2+940 - 3+114 | 1 | 174 | 1.4 | 243.600 |
| 3+114 - 3+800 | 1 | 686 | 1.65 | 1131.900 |
| 3+800 - 3+960 | 1 | 160 | 1.8 | 288.000 |
| Subtotal |  |  |  | 4826.000 |
| Total |  |  |  | 4826 |

**542.055** tn MBC tipo AC32/base/50-70/G (G-20)
680.47 tn × 73.01 (77.39 con costes indirectos) = 52661.57

| Medición | Uds. | Largo | Ancho | Alto | Parcial |
|---|---|---|---|---|---|
| 0+000 - 0+020 | 2.35 | 20 | 1.5 | 0.06 | 4.230 |
| 0+040 - 0+656 | 2.35 | 616 | 1.5 | 0.06 | 130.284 |
| 0+700 - 1+820 | 2.35 | 1120 | 1.4 | 0.06 | 221.088 |
| 2+350 - 2+417 | 2.35 | 67 | 1.5 | 0.06 | 14.171 |
| 2+580 - 2+940 | 2.35 | 360 | 1.5 | 0.06 | 76.140 |
| 2+940 - 3+114 | 2.35 | 174 | 1.4 | 0.06 | 34.348 |
| 3+114 - 3+800 | 2.35 | 686 | 1.65 | 0.06 | 159.598 |
| 3+800 - 3+960 | 2.35 | 160 | 1.8 | 0.06 | 40.608 |
| Subtotal |  |  |  |  | 680.467 |
| Total |  |  |  |  | 680.47 |

**531.001** m² Riego de adherencia con emulsión C60B3 ADH
1583.72 m² × 0.95 (1.01 con costes indirectos) = 1599.56

| Medición | Uds. | Largo | Ancho | Alto | Parcial |
|---|---|---|---|---|---|
| 0+000 - 0+020 | 2.35 | 20 | 3.5 | 0.06 | 9.870 |
| 0+040 - 0+656 | 2.35 | 616 | 3.5 | 0.06 | 303.996 |
| 0+700 - 1+820 | 2.35 | 1120 | 3.4 | 0.06 | 536.928 |
| 2+350 - 2+417 | 2.35 | 67 | 3.5 | 0.06 | 33.065 |
| 2+580 - 2+940 | 2.35 | 360 | 3.5 | 0.06 | 177.660 |
| 2+940 - 3+114 | 2.35 | 174 | 3.4 | 0.06 | 83.416 |
| 3+114 - 3+800 | 2.35 | 686 | 3.65 | 0.06 | 353.050 |
| 3+800 - 3+960 | 2.35 | 160 | 3.8 | 0.06 | 85.728 |
| Subtotal |  |  |  |  | 1583.713 |
| Total |  |  |  |  | 1583.72 |

**542.043** tn MBC tipo AC16/surf/50-70/D (D-12)
1078.27 tn × 77.05 (81.67 con costes indirectos) = 88062.31

| Medición | Uds. | Largo | Ancho | Alto | Parcial |
|---|---|---|---|---|---|
| 0+000 - 0+020 | 2.4 | 20 | 3.5 | 0.04 | 6.720 |
| 0+040 - 0+656 | 2.4 | 616 | 3.5 | 0.04 | 206.976 |
| 0+700 - 1+820 | 2.4 | 1120 | 3.4 | 0.04 | 365.568 |
| 2+350 - 2+417 | 2.4 | 67 | 3.5 | 0.04 | 22.512 |
| 2+580 - 2+940 | 2.4 | 360 | 3.5 | 0.04 | 120.960 |
| 2+940 - 3+114 | 2.4 | 174 | 3.4 | 0.04 | 56.794 |
| 3+114 - 3+800 | 2.4 | 686 | 3.65 | 0.04 | 240.374 |
| 3+800 - 3+960 | 2.4 | 160 | 3.8 | 0.04 | 58.368 |
| Subtotal |  |  |  |  | 1078.272 |
| Total |  |  |  |  | 1078.27 |

##### 2S.01.03.04 REPOSICIONES (15/11/1998)
Importe: 141225.71

###### 201030401 RED ELÉCTRICA (19/11/1998)
Importe: 20610.35

###### 20103040101 AR-SSAA-ELE-23 (19/11/1998)
Importe: 20610.35

**800.416** m Canalización hormigonada 4 PE ø200 mm
75 m × 79.22 (83.97 con costes indirectos) = 6297.75

| Medición | Uds. | Largo | Parcial |
|---|---|---|---|
| 4+670 - 4+740 | 1 | 75 | 75.000 |
| Total |  |  | 75 |

**850.011** ud Arqueta eléctrica AR-1 en calzada
5 ud × 789.69 (837.07 con costes indirectos) = 4185.35

| Medición | Uds. | Parcial |
|---|---|---|
| 4+670 - 4+740 | 5 | 5.000 |
| Total |  | 5 |

**880.415** m Línea eléctrica 4x(1x150) mm² Cu 0,6/1 KV
75 m × 127.39 (135.03 con costes indirectos) = 10127.25

| Medición | Uds. | Largo | Parcial |
|---|---|---|---|
| 4+670 - 4+740 | 1 | 75 | 75.000 |
| Total |  |  | 75 |

###### 201030402 RED DE RIEGO (16/04/2009)
Importe: 13036.16

###### 20103040201 AR-SSAA-RIE-21 (16/04/2009)
Importe: 3221.16

**418.110** m Tubería acero galvanizado ø100 mm (16/04/2009)
204 m × 14.9 (15.79 con costes indirectos) = 3221.16
Tubería de acero galvanizado ø100 mm, con soldadura longitudinal según norma, incluso parte proporcional de uniones, piezas especiales y anclajes.

| Código | Ud | Descripción | Rendimiento | Precio | Importe |
|---|---|---|---|---|---|
| MO.CAP001 | h | Capataz | 0.1 | 16.64 | 1.66 |
| MO.OFI001 | h | Oficial 1ª | 0.2 | 15.59 | 3.12 |
| MO.PEO001 | h | Peón | 0.3 | 14.98 | 4.49 |
| MAT.TACGALV10 | m | Tubería acero galvanizado ø4" (100 mm) (material; 16/04/2009) | 1 | 4.92 | 4.92 |
| %.AUX005 | % | Medios auxiliares y resto de obra | 5 % | 14.19 | 0.71 |
|  |  | Total |  |  | 14.9 |

| Medición | Uds. | Largo | Parcial |
|---|---|---|---|
| 2+740 - 2+940 | 1 | 204 | 204.000 |
| Total |  |  | 204 |

###### 20103040202 AR-SSAA-RIE-22 (16/04/2009)
Importe: 2384

**418.063** m Tubería acero galvanizado ø63 mm (16/04/2009)
80 m × 13.22 (14.01 con costes indirectos) = 1120.80
Tubería de acero galvanizado ø63 mm, con soldadura longitudinal según norma, incluso parte proporcional de uniones, piezas especiales y anclajes.

| Código | Ud | Descripción | Rendimiento | Precio | Importe |
|---|---|---|---|---|---|
| MO.CAP001 | h | Capataz | 0.1 | 16.64 | 1.66 |
| MO.OFI001 | h | Oficial 1ª | 0.2 | 15.59 | 3.12 |
| MO.PEO001 | h | Peón | 0.3 | 14.98 | 4.49 |
| MAT.TACGALV06 | m | Tubo galvanizado ø2 1/2" (63 mm) (material; 16/04/2009) | 1 | 3.32 | 3.32 |
| %.AUX005 | % | Medios auxiliares y resto de obra | 5 % | 12.59 | 0.63 |
|  |  | Total |  |  | 13.22 |

| Medición | Uds. | Largo | Parcial |
|---|---|---|---|
| 2+350 - 2+420 | 1 | 80 | 80.000 |
| Total |  |  | 80 |

**418.110** m Tubería acero galvanizado ø100 mm
80 m × 14.9 (15.79 con costes indirectos) = 1263.20

| Medición | Uds. | Largo | Parcial |
|---|---|---|---|
| 2+350 - 2+420 | 1 | 80 | 80.000 |
| Total |  |  | 80 |

###### 20103040203 AR-SSAA-RIE-23
Importe: 3715.5

**790.101** m Apeo de tubería FDC/PEAD/Acero galvanizado
10 m × 350.52 (371.55 con costes indirectos) = 3715.50

| Medición | Uds. | Largo | Parcial |
|---|---|---|---|
| 0+110 | 1 | 10 | 10.000 |
| Total |  |  | 10 |

###### 20103040204 AR-SSAA-RIE-24
Importe: 3715.5

**790.101** m Apeo de tubería FDC/PEAD/Acero galvanizado
10 m × 350.52 (371.55 con costes indirectos) = 3715.50

| Medición | Uds. | Largo | Parcial |
|---|---|---|---|
| 0+378 | 1 | 10 | 10.000 |
| Total |  |  | 10 |

###### 201030403 RED DE SANEAMIENTO (19/11/1998)
Importe: 105916.66

###### 20103040301 AR-SSAA-SAN-28 (09/01/2018)
Importe: 3710

**345.900** ud Conexionado red existente con instalación provisional
1 ud × 3500 (3710 con costes indirectos) = 3710.00

| Medición | Uds. | Parcial |
|---|---|---|
| 0+000 | 1 | 1.000 |
| Total |  | 1 |

###### 20103040302 AR-SSAA-SAN-29 (19/11/1998)
Importe: 102206.66

**415.200** m Tubería PVC corrugada DN 200 mm SN-8
24 m × 28.74 (30.46 con costes indirectos) = 731.04

| Medición | Uds. | Largo | Parcial |
|---|---|---|---|
| 0+000 - 0+560 |  |  |  |
| Conexión imbornales | 12 | 2 | 24.000 |
| Subtotal |  |  | 24.000 |
| Total |  |  | 24 |

**415.400** m Tubería PVC corrugada DN 400 mm SN-8
1120 m × 63.88 (67.71 con costes indirectos) = 75835.20

| Medición | Uds. | Largo | Parcial |
|---|---|---|---|
| 0+000 - 0+560 |  |  |  |
| Saneamiento | 1 | 555 | 555.000 |
| Pluviales | 1 | 565 | 565.000 |
| Subtotal |  |  | 1120.000 |
| Total |  |  | 1120 |

**410.402** ud Pozo registro mixto Tipo I ø1.200 mm h < 2 m
23 ud × 941.72 (998.22 con costes indirectos) = 22959.06

| Medición | Uds. | Parcial |
|---|---|---|
| 0+000 - 0+560 |  |  |
| 1 cada 25 m | 23 | 23.000 |
| Subtotal |  | 23.000 |
| Total |  | 23 |

**407.002** ud Imbornal sifónico 700x350 mm
12 ud × 183.97 (195.01 con costes indirectos) = 2340.12

| Medición | Uds. | Parcial |
|---|---|---|
| 0+000 - 0+560 |  |  |
| 1 cada 50 m | 12 | 12.000 |
| Subtotal |  | 12.000 |
| Total |  | 12 |

**410.000** ud Conexión nueva red saneamiento a red existente
2 ud × 160.96 (170.62 con costes indirectos) = 341.24

| Medición | Uds. | Parcial |
|---|---|---|
| 0+000 - 0+560 | 2 | 2.000 |
| Total |  | 2 |

###### 201030404 MUROS Y CERRAMIENTOS (15/11/1998)
Importe: 1662.54

###### 20103040401 AR-SSAA-MCER-13 (15/11/1998)
Importe: 1125.72

**500.039** m3 Demolición murete mampostería careada
5.31 m3 × 20.05 (21.25 con costes indirectos) = 112.84

| Medición | Uds. | Largo | Ancho | Alto | Parcial |
|---|---|---|---|---|---|
|  | 1 | 14.76 | 0.6 | 0.6 | 5.314 |
| Total |  |  |  |  | 5.31 |

**500.039.1** m Ejecución murete mampostería careada 0.60X0.60 m
8.86 m × 107.85 (114.32 con costes indirectos) = 1012.88

| Medición | Uds. | Largo | Alto | Parcial |
|---|---|---|---|---|
|  | 1 | 14.76 | 0.6 | 8.856 |
| Total |  |  |  | 8.86 |

###### 20103040402 AR-SSAA-MCER-14 (19/11/1998)
Importe: 536.82

**500.042** m Desmontaje y montaje vallado
17.3 m × 29.27 (31.03 con costes indirectos) = 536.82

### 2C02 IMPULSIONES (15/11/1998)
Importe: 8841858.53

#### 2S.02.01 IMPULSIÓN ETBAR LAS GALLETAS II - EDAR (IM01) (15/11/1998)
Importe: 7136760.41

##### 2S.02.01.01 DEMOLICIONES Y MOVIMIENTO DE TIERRAS (19/11/1998)
Importe: 1029926.93

**301.000** m² (cm) Fresado pavimento asfáltico
8688 m² × 0.4 (0.42 con costes indirectos) = 3648.96

| Medición | Uds. | Largo | Ancho | Parcial |
|---|---|---|---|---|
| 0+143 - 0+905 | 2 | 762 | 1 | 1524.000 |
| 1+447 - 1+756 | 2 | 309 | 1 | 618.000 |
| 2+334 - 3+013 | 2 | 679 | 1 | 1358.000 |
| 3+101 - 4+178 | 2 | 1077 | 1 | 2154.000 |
| 4+912 - 5+823 | 2 | 911 | 1 | 1822.000 |
| 5+840 - 6+095 | 2 | 255 | 1 | 510.000 |
| 6+349 - 6+700 | 2 | 351 | 1 | 702.000 |
| Subtotal |  |  |  | 8688.000 |
| Total |  |  |  | 8688 |

**301.010** m² Demolición de firme asfáltico existente
6950.4 m² × 15.04 (15.94 con costes indirectos) = 110789.38

| Medición | Uds. | Largo | Ancho | Parcial |
|---|---|---|---|---|
| 0+143 - 0+905 | 1 | 762 | 1.6 | 1219.200 |
| 1+447 - 1+756 | 1 | 309 | 1.6 | 494.400 |
| 2+334 - 3+013 | 1 | 679 | 1.6 | 1086.400 |
| 3+101 - 4+178 | 1 | 1077 | 1.6 | 1723.200 |
| 4+912 - 5+823 | 1 | 911 | 1.6 | 1457.600 |
| 5+840 - 6+095 | 1 | 255 | 1.6 | 408.000 |
| 6+349 - 6+700 | 1 | 351 | 1.6 | 561.600 |
| Subtotal |  |  |  | 6950.400 |
| Total |  |  |  | 6950.4 |

**321.100** m³ Excavación en zanjas y pozos por medios mecánicos, en cualquier
43230.2 m³ × 10.11 (10.72 con costes indirectos) = 463427.74

| Medición | Uds. | Largo | Parcial |
|---|---|---|---|
| Según medición auxiliar |  |  |  |
| IM-01, GA02, IM-03, IM-04, IM-13, IM-14) | 1 | 43230.2 | 43230.200 |
| Subtotal |  |  | 43230.200 |
| Total |  |  | 43230.2 |

**332.300** m³ Relleno con arena basáltica
21098.6 m³ × 14.14 (14.99 con costes indirectos) = 316268.01

| Medición | Uds. | Largo | Parcial |
|---|---|---|---|
| Según medición auxiliar |  |  |  |
| IM-01, GA02, IM-03, IM-04, IM-13, IM-14) | 1 | 2986.5 | 2986.500 |
|  | 1 | 4570.8 | 4570.800 |
|  | 1 | 13541.3 | 13541.300 |
| Subtotal |  |  | 21098.600 |
| Total |  |  | 21098.6 |

**332.350** m³ Relleno con material seleccionado procedente de préstamo
2577.69 m³ × 12.4 (13.14 con costes indirectos) = 33870.85

| Medición | Uds. | Largo | Parcial |
|---|---|---|---|
| Según medición auxiliar |  |  |  |
| IM-01, GA02, IM-03, IM-04, IM-13, IM-14) | 0.25 | 10310.77 | 2577.693 |
| Subtotal |  |  | 2577.693 |
| Total |  |  | 2577.69 |

**332.351** m³ Relleno con material seleccionado de excavación
7733.08 m³ × 12.43 (13.18 con costes indirectos) = 101921.99

| Medición | Uds. | Largo | Parcial |
|---|---|---|---|
| Según medición auxiliar |  |  |  |
| IM-01, GA02, IM-03, IM-04, IM-13, IM-14) | 0.75 | 10310.77 | 7733.078 |
| Subtotal |  |  | 7733.078 |
| Total |  |  | 7733.08 |

##### 2S.02.01.02 CANALIZACIÓN (08/06/2000)
Importe: 3654882.1

**416.600** m Tubería saneamiento FDC ø600 mm C64 (19/09/2013)
2969 m × 418.91 (444.04 con costes indirectos) = 1318354.76
Tubería de fundición dúctil centrifugada para red de saneamiento, ø600 mm, según norma UNE-EN 598:2008+A1:2009, marca "DUKTUS" o similar, con junta automática flexible tipo Tyton según UNE-EN 681-1:1996, con elastómero NBR, C64, con revestimiento interior de mortero de cemento aluminoso y revestimiento exterior Zipox (capa de zinc 200 g/m²) con capa final de protección de epoxi, según norma ISO 8179, colocada en fondo de zanja, parte proporcional de juntas, nivelación del tubo, cinta de señalización, sin incluir excavación y relleno de zanja. Instalada y probada.

| Código | Ud | Descripción | Rendimiento | Precio | Importe |
|---|---|---|---|---|---|
| MAT.FDC600 | m | Tubería saneamiento FDC ø600 mm C64 DUKTUS (material; 25/08/2020) | 1 | 383.63 | 383.63 |
| %.PP0015 | % | Piezas especiales | 1.5 % | 383.63 | 5.75 |
| MAT.SEÑALIZAC | m | Cinta señalización | 1 | 0.25 | 0.25 |
| MAQ.GRU005 | h | Camión con grúa 5 toneladas | 0.2 | 39.18 | 7.84 |
| MO.ESP002 | h | Conductor camión hasta 7.500 Kg | 0.2 | 15.59 | 3.12 |
| MO.OFI001 | h | Oficial 1ª | 0.2 | 15.59 | 3.12 |
| MO.PEO001 | h | Peón | 0.2 | 14.98 | 3.00 |
| %.AUX003 | % | Medios auxiliares y resto de obra | 3 % | 406.71 | 12.20 |
|  |  | Total |  |  | 418.91 |

| Medición | Uds. | Largo | Parcial |
|---|---|---|---|
|  | 1 | 3003 | 3003.000 |
| A descontar hincas | -2 | 17 | -34.000 |
| Subtotal |  |  | 2969.000 |
| Total |  |  | 2969 |

**416.600A** m Tubería saneamiento FDC ø600 mm C64 JUNTA ACERROJADA (19/09/2013)
4171 m × 449.6 (476.58 con costes indirectos) = 1987815.18
Tubería de fundición dúctil centrifugada para red de saneamiento, ø600 mm, según norma UNE-EN 598:2008+A1:2009, marca "DUKTUS" o similar, con junta acerrojada según UNE-EN 681-1:1996, con elastómero NBR, C64, con revestimiento interior de mortero de cemento aluminoso y revestimiento exterior Zipox (capa de zinc 200 g/m²) con capa final de protección de epoxi, según norma ISO 8179, colocada en fondo de zanja, parte proporcional de juntas, nivelación del tubo, cinta de señalización, sin incluir excavación y relleno de zanja. Instalada y probada.

| Código | Ud | Descripción | Rendimiento | Precio |
|---|---|---|---|---|
| MAT.FDC600A | m | Tubería saneamiento FDC ø600 mm C64 DUKTUS JUNTA ACERR (material; 02/08/2021) | 1 | 412.97 |
| %.PP0015 | % | Piezas especiales | 1.5 % |  |
| MAT.SEÑALIZAC | m | Cinta señalización | 1 | 0.25 |
| MAQ.GRU005 | h | Camión con grúa 5 toneladas | 0.2 | 39.18 |
| MO.ESP002 | h | Conductor camión hasta 7.500 Kg | 0.2 | 15.59 |
| MO.OFI001 | h | Oficial 1ª | 0.2 | 15.59 |
| MO.PEO001 | h | Peón | 0.2 | 14.98 |
| %.AUX003 | % | Medios auxiliares y resto de obra | 3 % |  |

| Medición | Uds. | Largo | Parcial |
|---|---|---|---|
|  | 1 | 4137 | 4137.000 |
| Hinca 3+090 | 1 | 17 | 17.000 |
| Hinca 5+830 | 1 | 17 | 17.000 |
| Subtotal |  |  | 4171.000 |
| Total |  |  | 4171 |

**490.003** ud Ventosa autom. trifuncional residuales DN100 mm PN40
9 ud × 1272.93 (1349.31 con costes indirectos) = 12143.79
Ventosa trifuncional automática DN100 PN40, modelo BERMAD WW-4" C-70-SP-C o equivalente DN100 PN40, con protección antiariete, brida ISO16, con capacidad de evacuación de aire a 0,15 bar igual o superior a 3100 m3/h y con capacidad de admisión de aire a -0,35 bar igual o superior a 3100 m3/h. Incluido medios auxilaires, piezas de conexión a tubería principal, válvula de corte, montaje y pruebas de funcionamiento. Resto de características según características definidas en la ETP 4.1 (Lote 1, 2, 3 y 4). Totalmente instalada, probada y funcionando.

| Código | Ud | Descripción | Rendimiento | Precio | Importe |
|---|---|---|---|---|---|
| MO.CAP001 | h | Capataz | 0.2 | 16.64 | 3.33 |
| MO.OFI001 | h | Oficial 1ª | 1 | 15.59 | 15.59 |
| MO.PEO001 | h | Peón | 1 | 14.98 | 14.98 |
| MAT.VENT003 | ud | Ventosa autom. trifuncional residuales DN100 mm PN40 (material; 11/02/2021) | 1 | 1068.2 | 1068.20 |
| %PRUEB10 | % | Puesta en funcionamiento y pruebas | 10 % | 1102.10 | 110.21 |
| %.AUX005 | % | Medios auxiliares y resto de obra | 5 % | 1212.31 | 60.62 |
|  |  | Total |  |  | 1272.93 |

**490.003A** ud Ventosa autom. trifuncional residuales DN100 mm PN25
3 ud × 1149.55 (1218.52 con costes indirectos) = 3655.56
Ventosa trifuncional automática DN100 PN25, modelo BERMAD WW-4" C-70-SP-C o equivalente DN100 PN25, con protección antiariete, brida ISO16, con capacidad de evacuación de aire a 0,15 bar igual o superior a 3100 m3/h y con capacidad de admisión de aire a -0,35 bar igual o superior a 3100 m3/h. Incluido medios auxilaires, piezas de conexión a tubería principal, válvula de corte, montaje y pruebas de funcionamiento. Resto de características según características definidas en la ETP 4.1 (Lote 1, 2, 3 y 4).

| Código | Ud | Descripción | Rendimiento | Precio | Importe |
|---|---|---|---|---|---|
| MO.CAP001 | h | Capataz | 0.2 | 16.64 | 3.33 |
| MO.OFI001 | h | Oficial 1ª | 1 | 15.59 | 15.59 |
| MO.PEO001 | h | Peón | 1 | 14.98 | 14.98 |
| MAT.VENT013 | ud | Ventosa autom. trifuncional residuales DN100 mm PN25 (material; 30/07/2021) | 1 | 961.38 | 961.38 |
| %PRUEB10 | % | Puesta en funcionamiento y pruebas | 10 % | 995.28 | 99.53 |
| %.AUX005 | % | Medios auxiliares y resto de obra | 5 % | 1094.81 | 54.74 |
|  |  | Total |  |  | 1149.55 |

**490.003B** ud Ventosa autom. trifuncional residuales DN100 mm PN16
4 ud × 1094.03 (1159.67 con costes indirectos) = 4638.68
Ventosa trifuncional automática DN100 PN16, modelo BERMAD WW-4" C-70-SP-C o equivalente DN100 PN16, con protección antiariete, brida ISO16, con capacidad de evacuación de aire a 0,15 bar igual o superior a 3100 m3/h y con capacidad de admisión de aire a -0,35 bar igual o superior a 3100 m3/h. Incluido medios auxilaires, piezas de conexión a tubería principal, válvula de corte, montaje y pruebas de funcionamiento. Resto de características según características definidas en la ETP 4.1 (Lote 1, 2, 3 y 4).

| Código | Ud | Descripción | Rendimiento | Precio | Importe |
|---|---|---|---|---|---|
| MO.CAP001 | h | Capataz | 0.2 | 16.64 | 3.33 |
| MO.OFI001 | h | Oficial 1ª | 1 | 15.59 | 15.59 |
| MO.PEO001 | h | Peón | 1 | 14.98 | 14.98 |
| MAT.VENT014 | ud | Ventosa autom. trifuncional residuales DN100 mm PN25 (material; 30/07/2021) | 1 | 913.31 | 913.31 |
| %PRUEB10 | % | Puesta en funcionamiento y pruebas | 10 % | 947.21 | 94.72 |
| %.AUX005 | % | Medios auxiliares y resto de obra | 5 % | 1041.93 | 52.10 |
|  |  | Total |  |  | 1094.03 |

**410.500B** ud Arqueta para válvula de seccionamiento >ø300 h<2,00 (22/02/2018)
6 ud × 3110.49 (3297.12 con costes indirectos) = 19782.72
Arqueta para válvula de seccionamiento en conducción de diámetro mayor a 300 mm, de hormigón armado, totalmente terminada.

| Código | Ud | Descripción | Rendimiento | Precio | Importe |
|---|---|---|---|---|---|
| P410.500B | ud | Arqueta para válvula de seccionamiento >ø300 h<2,00 (material; 22/02/2018) | 1 | 3020 | 3020.00 |
| MO.OFI001 | h | Oficial 1ª | 1 | 15.59 | 15.59 |
| MO.PEO001 | h | Peón | 5 | 14.98 | 74.90 |
|  |  | Total |  |  | 3110.49 |

**490.105** ud Desagüe ø150 mm PN40
1 ud × 12911.58 (13686.27 con costes indirectos) = 13686.27
Desagüe para tubería formado por válvula de mariposa motorizable ø150 mm de bridas PN40, tipo Eurostop de Saint-Gobain PAM o similar, cuerpo y obturador en FDC, doble excentricidad y sistema de estanqueidad automático con sentido de flujo bidireccional, con revestimiento de epoxi de 250 µm (espesor mínimo) colocada sobre "T" ø600 y derivación en brida orientable ø150, de fundición dúctil, EEB Integral de Saint-Gobain PAM o similar, con revestimiento interior y exterior de pintura epoxi de 250 µm (espesor mínimo), unión enchufe mediante junta automática flexible tipo Standard de elastómero en NBR bilabial. Completamente instalada, probada y funcionando.

| Código | Ud | Descripción | Rendimiento | Precio | Importe |
|---|---|---|---|---|---|
| MAT.VALVC600 | ud | Válvula mariposa Eurostop BBJPAI motorizable ø600 PN40 (material; 25/08/2020) | 1 | 9724.22 | 9724.22 |
| MAT.TFDC150 | ud | T EEB ø600/15 PN10/40 rev. epoxi 250 µm (material; 25/08/2020) | 1 | 2788.51 | 2788.51 |
| MO.OFI001 | h | Oficial 1ª | 0.5 | 15.59 | 7.80 |
| MO.PEO001 | h | Peón | 1 | 14.98 | 14.98 |
| %.AUX003 | % | Medios auxiliares y resto de obra | 3 % | 12535.51 | 376.07 |
|  |  | Total |  |  | 12911.58 |

| Medición | Uds. | Parcial |
|---|---|---|
| Desagüe | 1 | 1.000 |
| Total |  | 1 |

**490.200** ud Válvula cierre ø600 mm PN40
2 ud × 10026.07 (10627.63 con costes indirectos) = 21255.26
Válvula de mariposa motorizable EUROSTOP, ø600 mm, de bridas PN40, cuerpo y obturador en fundición dúctil, doble excentricidad y sistema de estanquidad automático con sentido de flujo bidireccional, con revestimiento epoxi de 250 µm (espesor mínimo). Completamente instalada, probada y funcionando.

| Código | Ud | Descripción | Rendimiento | Precio | Importe |
|---|---|---|---|---|---|
| MAT.VALVC600 | ud | Válvula mariposa Eurostop BBJPAI motorizable ø600 PN40 | 1 | 9724.22 | 9724.22 |
| MO.OFI001 | h | Oficial 1ª | 0.15 | 15.59 | 2.34 |
| MO.PEO001 | h | Peón | 0.5 | 14.98 | 7.49 |
| %.AUX003 | % | Medios auxiliares y resto de obra | 3 % | 9734.05 | 292.02 |
|  |  | Total |  |  | 10026.07 |

| Medición | Uds. | Parcial |
|---|---|---|
| Válvula cierre | 2 | 2.000 |
| Total |  | 2 |

**490.200A** ud Válvula cierre ø600 mm PN16
4 ud × 8573.76 (9088.19 con costes indirectos) = 36352.76
Válvula de mariposa motorizable EUROSTOP, ø600 mm, de bridas PN16, cuerpo y obturador en fundición dúctil, doble excentricidad y sistema de estanquidad automático con sentido de flujo bidireccional, con revestimiento epoxi de 250 µm (espesor mínimo). Completamente instalada, probada y funcionando.

| Código | Ud | Descripción | Rendimiento | Precio | Importe |
|---|---|---|---|---|---|
| MAT.VALVC600A | ud | Válvula mariposa Eurostop BBJPAI motorizable ø600 PN16 (material; 30/07/2021) | 1 | 8314.21 | 8314.21 |
| MO.OFI001 | h | Oficial 1ª | 0.15 | 15.59 | 2.34 |
| MO.PEO001 | h | Peón | 0.5 | 14.98 | 7.49 |
| %.AUX003 | % | Medios auxiliares y resto de obra | 3 % | 8324.04 | 249.72 |
|  |  | Total |  |  | 8573.76 |

| Medición | Uds. | Parcial |
|---|---|---|
| Válvula cierre | 4 | 4.000 |
| Total |  | 4 |

**610.400** m³ Codo / Anclaje de tubería de impulsión
600.51 m³ × 273.46 (289.87 con costes indirectos) = 174069.83

**410.500A** ud Arqueta para ventosa o desagüe conducción >ø300 h<2,00 (22/02/2018)
17 ud × 2390.49 (2533.92 con costes indirectos) = 43076.64
Arqueta para ventosa o desagüe en conducción de diámetro mayor a 300 mm, de hormigón armado, totalmente terminada.

| Código | Ud | Descripción | Rendimiento | Precio | Importe |
|---|---|---|---|---|---|
| P410.500A | ud | Arqueta para ventosa o desagüe conducción >ø300 h<2,00 (material; 22/02/2018) | 1 | 2300 | 2300.00 |
| MO.OFI001 | h | Oficial 1ª | 1 | 15.59 | 15.59 |
| MO.PEO001 | h | Peón | 5 | 14.98 | 74.90 |
|  |  | Total |  |  | 2390.49 |

| Medición | Uds. | Parcial |
|---|---|---|
| Ventosas | 16 | 16.000 |
| Desagües | 1 | 1.000 |
| Subtotal |  | 17.000 |
| Total |  | 17 |

**416.602** ud Tubería hormigón DN 2500 mm (19/09/2013)
15 ud × 544.76 (577.45 con costes indirectos) = 8661.75
Colector enterrado, formado por tubo de hormigón armado para saneamiento sin presión, fabricado por compresión radial, clase 60, carga de rotura 60 kN/m², de 2500 mm de diámetro nominal (interior), unión por enchufe y campana con junta elástica. El precio incluye los equipos y la maquinaria necesarios para el desplazamiento y la disposición en obra de los elementos, la cinta de señalización, pero no incluye la excavación ni el relleno principal.

| Código | Ud | Descripción | Rendimiento | Precio | Importe |
|---|---|---|---|---|---|
| MAT.HA2500 | m | Tubería hormigón DN 2500 mm clase C60 (material; 27/08/2021) | 1 | 504 | 504.00 |
| %.PP0015 | % | Piezas especiales | 1.5 % | 504.00 | 7.56 |
| MAT.SEÑALIZAC | m | Cinta señalización | 1 | 0.25 | 0.25 |
| MAQ.GRU005 | h | Camión con grúa 5 toneladas | 0.2 | 39.18 | 7.84 |
| MO.ESP002 | h | Conductor camión hasta 7.500 Kg | 0.2 | 15.59 | 3.12 |
| MO.OFI001 | h | Oficial 1ª | 0.2 | 15.59 | 3.12 |
| MO.PEO001 | h | Peón | 0.2 | 14.98 | 3.00 |
| %.AUX003 | % | Medios auxiliares y resto de obra | 3 % | 528.89 | 15.87 |
|  |  | Total |  |  | 544.76 |

| Medición | Uds. | Largo | Parcial |
|---|---|---|---|
| Cruce bajo el futuro ferrocarril | 1 | 15 | 15.000 |
| Total |  |  | 15 |

**416.602A** ud Tubería hormigón DN 2000 mm (19/09/2013)
30 ud × 358.14 (379.63 con costes indirectos) = 11388.90
Colector enterrado, formado por tubo de hormigón armado para saneamiento sin presión, fabricado por compresión radial, clase 60, carga de rotura 60 kN/m², de 2000 mm de diámetro nominal (interior), unión por enchufe y campana con junta elástica. El precio incluye los equipos y la maquinaria necesarios para el desplazamiento y la disposición en obra de los elementos, la cinta de señalización, pero no incluye la excavación ni el relleno principal.

| Código | Ud | Descripción | Rendimiento | Precio | Importe |
|---|---|---|---|---|---|
| MAT.HA2000 | m | Tubería hormigón DN 2000 mm clase C60 (material; 31/08/2021) | 1 | 325.5 | 325.50 |
| %.PP0015 | % | Piezas especiales | 1.5 % | 325.50 | 4.88 |
| MAT.SEÑALIZAC | m | Cinta señalización | 1 | 0.25 | 0.25 |
| MAQ.GRU005 | h | Camión con grúa 5 toneladas | 0.2 | 39.18 | 7.84 |
| MO.ESP002 | h | Conductor camión hasta 7.500 Kg | 0.2 | 15.59 | 3.12 |
| MO.OFI001 | h | Oficial 1ª | 0.2 | 15.59 | 3.12 |
| MO.PEO001 | h | Peón | 0.2 | 14.98 | 3.00 |
| %.AUX003 | % | Medios auxiliares y resto de obra | 3 % | 347.71 | 10.43 |
|  |  | Total |  |  | 358.14 |

| Medición | Uds. | Largo | Parcial |
|---|---|---|---|
| Cruce barranco Las Galletas | 1 | 30 | 30.000 |
| Total |  |  | 30 |

##### 2S.02.01.03 FIRMES Y PAVIMENTOS (01/01/2000)
Importe: 2160695.41

**501.001** m³ Zahorra artificial
2259.44 m³ × 25.01 (26.51 con costes indirectos) = 59897.75

| Medición | Uds. | Largo | Parcial |
|---|---|---|---|
| Según medición auxiliar | 1 | 2259.44 | 2259.440 |
| Total |  |  | 2259.44 |

**513.125** m³ Suelo cemento
8078.19 m³ × 30.21 (32.02 con costes indirectos) = 258663.64

| Medición | Uds. | Largo | Parcial |
|---|---|---|---|
| Según medición auxiliar | 1 | 8078.19 | 8078.190 |
| Total |  |  | 8078.19 |

**530.001** m² Riego de imprimación con emulsión C60BF4 IMP
6950.4 m² × 1.53 (1.62 con costes indirectos) = 11259.65

| Medición | Uds. | Largo | Ancho | Parcial |
|---|---|---|---|---|
| 0+143 - 0+905 | 1 | 762 | 1.6 | 1219.200 |
| 1+447 - 1+756 | 1 | 309 | 1.6 | 494.400 |
| 2+334 - 3+013 | 1 | 679 | 1.6 | 1086.400 |
| 3+101 - 4+178 | 1 | 1077 | 1.6 | 1723.200 |
| 4+912 - 5+823 | 1 | 911 | 1.6 | 1457.600 |
| 5+840 - 6+095 | 1 | 255 | 1.6 | 408.000 |
| 6+349 - 6+700 | 1 | 351 | 1.6 | 561.600 |
| Subtotal |  |  |  | 6950.400 |
| Total |  |  |  | 6950.4 |

**542.055** tn MBC tipo AC32/base/50-70/G (G-20)
6950.4 tn × 73.01 (77.39 con costes indirectos) = 537891.46

| Medición | Uds. | Largo | Ancho | Parcial |
|---|---|---|---|---|
| 0+143 - 0+905 | 1 | 762 | 1.6 | 1219.200 |
| 1+447 - 1+756 | 1 | 309 | 1.6 | 494.400 |
| 2+334 - 3+013 | 1 | 679 | 1.6 | 1086.400 |
| 3+101 - 4+178 | 1 | 1077 | 1.6 | 1723.200 |
| 4+912 - 5+823 | 1 | 911 | 1.6 | 1457.600 |
| 5+840 - 6+095 | 1 | 255 | 1.6 | 408.000 |
| 6+349 - 6+700 | 1 | 351 | 1.6 | 561.600 |
| Subtotal |  |  |  | 6950.400 |
| Total |  |  |  | 6950.4 |

**531.001** m² Riego de adherencia con emulsión C60B3 ADH
15638.4 m² × 0.95 (1.01 con costes indirectos) = 15794.78

| Medición | Uds. | Largo | Ancho | Parcial |
|---|---|---|---|---|
| 0+143 - 0+905 | 1 | 762 | 3.6 | 2743.200 |
| 1+447 - 1+756 | 1 | 309 | 3.6 | 1112.400 |
| 2+334 - 3+013 | 1 | 679 | 3.6 | 2444.400 |
| 3+101 - 4+178 | 1 | 1077 | 3.6 | 3877.200 |
| 4+912 - 5+823 | 1 | 911 | 3.6 | 3279.600 |
| 5+840 - 6+095 | 1 | 255 | 3.6 | 918.000 |
| 6+349 - 6+700 | 1 | 351 | 3.6 | 1263.600 |
| Subtotal |  |  |  | 15638.400 |
| Total |  |  |  | 15638.4 |

**542.043** tn MBC tipo AC16/surf/50-70/D (D-12)
15638.4 tn × 77.05 (81.67 con costes indirectos) = 1277188.13

| Medición | Uds. | Largo | Ancho | Parcial |
|---|---|---|---|---|
| 0+143 - 0+905 | 1 | 762 | 3.6 | 2743.200 |
| 1+447 - 1+756 | 1 | 309 | 3.6 | 1112.400 |
| 2+334 - 3+013 | 1 | 679 | 3.6 | 2444.400 |
| 3+101 - 4+178 | 1 | 1077 | 3.6 | 3877.200 |
| 4+912 - 5+823 | 1 | 911 | 3.6 | 3279.600 |
| 5+840 - 6+095 | 1 | 255 | 3.6 | 918.000 |
| 6+349 - 6+700 | 1 | 351 | 3.6 | 1263.600 |
| Subtotal |  |  |  | 15638.400 |
| Total |  |  |  | 15638.4 |

##### 2S.02.01.04 REPOSICIONES (15/11/1998)
Importe: 291255.97

###### 202010401 RED ELÉCTRICA (19/11/1998)
Importe: 145856.19

###### 20201040101 AR-SSAA-ELE-19
Importe: 5019.3

**790.100** m Apeo de canalización hormigonada
33 m × 143.49 (152.1 con costes indirectos) = 5019.30

| Medición | Uds. | Largo | Parcial |
|---|---|---|---|
| 5+830 (IM01), 0+970 (IM04), 1+510 (IM14) | 1 | 33 | 33.000 |
| Total |  |  | 33 |

###### 20201040102 AR-SSAA-ELE-20 (19/11/1998)
Importe: 17544.35

**800.416** m Canalización hormigonada 4 PE ø200 mm
61 m × 79.22 (83.97 con costes indirectos) = 5122.17

| Medición | Uds. | Largo | Parcial |
|---|---|---|---|
| 5+633-5+697(IM01), 0+771-0+834(IM04), 1+643-1+707(IM14) | 1 | 61 | 61.000 |
| Total |  |  | 61 |

**850.011** ud Arqueta eléctrica AR-1 en calzada
5 ud × 789.69 (837.07 con costes indirectos) = 4185.35

| Medición | Uds. | Parcial |
|---|---|---|
| 5+633-5+697(IM01), 0+771-0+834(IM04), 1+643-1+707(IM14) | 5 | 5.000 |
| Total |  | 5 |

**880.415** m Línea eléctrica 4x(1x150) mm² Cu 0,6/1 KV
61 m × 127.39 (135.03 con costes indirectos) = 8236.83

| Medición | Uds. | Largo | Parcial |
|---|---|---|---|
| 5+633-5+697(IM01), 0+771-0+834(IM04), 1+643-1+707(IM14) | 1 | 61 | 61.000 |
| Total |  |  | 61 |

###### 20201040103 AR-SSAA-ELE-21 (19/11/1998)
Importe: 106789.33

**800.416** m Canalización hormigonada 4 PE ø200 mm
415 m × 79.22 (83.97 con costes indirectos) = 34847.55

| Medición | Uds. | Largo | Parcial |
|---|---|---|---|
| 5+210-5+625(IM01), 0+350-0+764(IM04), 1+716-2+128(IM14) | 1 | 415 | 415.000 |
| Total |  |  | 415 |

**850.011** ud Arqueta eléctrica AR-1 en calzada
19 ud × 789.69 (837.07 con costes indirectos) = 15904.33

| Medición | Uds. | Parcial |
|---|---|---|
| 5+210-5+625(IM01), 0+350-0+764(IM04), 1+716-2+128(IM14) | 19 | 19.000 |
| Total |  | 19 |

**880.415** m Línea eléctrica 4x(1x150) mm² Cu 0,6/1 KV
415 m × 127.39 (135.03 con costes indirectos) = 56037.45

| Medición | Uds. | Largo | Parcial |
|---|---|---|---|
| 5+210-5+625(IM01), 0+350-0+764(IM04), 1+716-2+128(IM14) | 1 | 415 | 415.000 |
| Total |  |  | 415 |

###### 20201040104 AR-SSAA-ELE-22
Importe: 3042

**790.100** m Apeo de canalización hormigonada
20 m × 143.49 (152.1 con costes indirectos) = 3042.00

| Medición | Uds. | Largo | Parcial |
|---|---|---|---|
| 4+860 (IM01), 2+381 (IM04), 2+438 (IM14) | 1 | 20 | 20.000 |
| Total |  |  | 20 |

###### 20201040105 AR-SSAA-ELE-24 (19/11/1998)
Importe: 13461.21

**800.416** m Canalización hormigonada 4 PE ø200 mm
50 m × 79.22 (83.97 con costes indirectos) = 4198.50

| Medición | Uds. | Largo | Parcial |
|---|---|---|---|
| 0+272-0+309(IM01), 7+031-7+067(IM04), 4+525-4+575(IM14) | 1 | 50 | 50.000 |
| Total |  |  | 50 |

**850.011** ud Arqueta eléctrica AR-1 en calzada
3 ud × 789.69 (837.07 con costes indirectos) = 2511.21

| Medición | Uds. | Parcial |
|---|---|---|
| 0+272-0+309(IM01), 7+031-7+067(IM04), 4+525-4+575(IM14) | 3 | 3.000 |
| Total |  | 3 |

**880.415** m Línea eléctrica 4x(1x150) mm² Cu 0,6/1 KV
50 m × 127.39 (135.03 con costes indirectos) = 6751.50

| Medición | Uds. | Largo | Parcial |
|---|---|---|---|
| 0+272-0+309(IM01), 7+031-7+067(IM04), 4+525-4+575(IM14) | 1 | 50 | 50.000 |
| Total |  |  | 50 |

###### 202010402 RED DE RIEGO (16/04/2009)
Importe: 67422.15

###### 20201040201 AR-SSAA-RIE-11
Importe: 4087.05

**790.101** m Apeo de tubería FDC/PEAD/Acero galvanizado
11 m × 350.52 (371.55 con costes indirectos) = 4087.05

| Medición | Uds. | Largo | Parcial |
|---|---|---|---|
| 6+730(IM01), 1+850(IM04), 2+50(IM13), 0+630(IM14) | 1 | 11 | 11.000 |
| Total |  |  | 11 |

###### 20201040202 AR-SSAA-RIE-12 (16/04/2009)
Importe: 17572.26

**416.150** m Tubería saneamiento FDC ø150 mm C40 (01/03/2017)
174 m × 68.84 (72.97 con costes indirectos) = 12696.78
Tubería de fundición dúctil centrifugada para red de saneamiento, ø150 mm, según norma UNE-EN 598:2008+A1:2009, marca "DUKTUS" o similar, con junta automática flexible tipo Tyton según UNE-EN 681-1:1996, con elastómero NBR, C40, con revestimiento interior de mortero de cemento aluminoso y revestimiento exterior Zipox (capa de zinc 200 g/m²) con capa final de protección de epoxi, según norma ISO 8179, colocada en fondo de zanja, parte proporcional de juntas, nivelación del tubo, sin incluir excavación y relleno de zanja. Instalada y probada.

| Código | Ud | Descripción | Rendimiento | Precio | Importe |
|---|---|---|---|---|---|
| MAT.FDC150 | m | Tubería saneamiento FDC ø150 mm C40 DUKTUS (material; 25/08/2020) | 1 | 59.9 | 59.90 |
| MAQ.GRU005 | h | Camión con grúa 5 toneladas | 0.15 | 39.18 | 5.88 |
| MO.OFI001 | h | Oficial 1ª | 0.1 | 15.59 | 1.56 |
| MO.PEO001 | h | Peón | 0.1 | 14.98 | 1.50 |
|  |  | Total |  |  | 68.84 |

| Medición | Uds. | Largo | Parcial |
|---|---|---|---|
| 6+350-6+431(IM01), 1+487-1+569(IM04), 0+910-0+992(IM14) |  |  |  |
| Desvío provisional | 1 | 87 | 87.000 |
| Reposición | 1 | 87 | 87.000 |
| Subtotal |  |  | 174.000 |
| Total |  |  | 174 |

**418.063** m Tubería acero galvanizado ø63 mm
348 m × 13.22 (14.01 con costes indirectos) = 4875.48

| Medición | Uds. | Largo | Parcial |
|---|---|---|---|
| 6+350-6+431(IM01), 1+487-1+569(IM04), 0+910-0+992(IM14) |  |  |  |
| Desvío provisional | 2 | 87 | 174.000 |
| Reposición | 2 | 87 | 174.000 |
| Subtotal |  |  | 348.000 |
| Total |  |  | 348 |

###### 20201040203 AR-SSAA-RIE-13
Importe: 3715.5

**790.101** m Apeo de tubería FDC/PEAD/Acero galvanizado
10 m × 350.52 (371.55 con costes indirectos) = 3715.50

| Medición | Uds. | Largo | Parcial |
|---|---|---|---|
| 6+349(IM01), 1+488(IM04), 0+992(IM14) | 1 | 10 | 10.000 |
| Total |  |  | 10 |

###### 20201040204 AR-SSAA-RIE-14
Importe: 3715.5

**790.101** m Apeo de tubería FDC/PEAD/Acero galvanizado
10 m × 350.52 (371.55 con costes indirectos) = 3715.50

| Medición | Uds. | Largo | Parcial |
|---|---|---|---|
| 4+902(IM01), 2+403(IM03), 2+439(IM14) | 1 | 10 | 10.000 |
| Total |  |  | 10 |

###### 20201040205 AR-SSAA-RIE-16 (16/04/2009)
Importe: 24504.34

**418.110** m Tubería acero galvanizado ø100 mm
914 m × 14.9 (15.79 con costes indirectos) = 14432.06

| Medición | Uds. | Largo | Parcial |
|---|---|---|---|
| 3+720-4+180(IM01), 1+687-1+702(IM03), 3+162-3+620(IM14) |  |  |  |
| Desvío provisional | 1 | 457 | 457.000 |
| Reposición | 1 | 457 | 457.000 |
| Subtotal |  |  | 914.000 |
| Total |  |  | 914 |

**417.090** m Tub. abast. PEAD ø90 mm, 16 atm., Tuplen (01/01/2017)
914 m × 10.4 (11.02 con costes indirectos) = 10072.28
Tubería de polietileno de alta densidad PE-100, UNE-EN 12201, banda azul, PN-16, Tuplen o equivalente, ø90 mm, en red de abastecimiento, colocada en fondo de zanja, incluso p.p. de pequeño material, piezas especiales, nivelación del tubo, sin incluir excavación ni relleno de la zanja. Instalada y probada.

| Código | Ud | Descripción | Rendimiento | Precio | Importe |
|---|---|---|---|---|---|
| MAT.PEAD090 | m | Tubería PE-100, PN 16 ø90mm Tuplen (material; 25/08/2020) | 1.05 | 7.75 | 8.14 |
| MO.OFI001 | h | Oficial 1ª | 0.055 | 15.59 | 0.86 |
| MO.PEO001 | h | Peón | 0.06 | 14.98 | 0.90 |
| %.PP0050 | % | Piezas especiales | 5 % | 9.90 | 0.50 |
|  |  | Total |  |  | 10.4 |

| Medición | Uds. | Largo | Parcial |
|---|---|---|---|
| 3+720-4+180(IM01), 1+687-1+702(IM03), 3+162-3+620(IM14) |  |  |  |
| Desvío provisional | 1 | 457 | 457.000 |
| Reposición | 1 | 457 | 457.000 |
| Subtotal |  |  | 914.000 |
| Total |  |  | 914 |

###### 20201040206 AR-SSAA-RIE-17 (16/04/2009)
Importe: 2681

**418.110** m Tubería acero galvanizado ø100 mm
100 m × 14.9 (15.79 con costes indirectos) = 1579.00

| Medición | Uds. | Largo | Parcial |
|---|---|---|---|
| 3+562-3+615(IM01), 3+730-3+778(IM14) |  |  |  |
| Desvío provisional | 1 | 50 | 50.000 |
| Reposición | 1 | 50 | 50.000 |
| Subtotal |  |  | 100.000 |
| Total |  |  | 100 |

**417.090** m Tub. abast. PEAD ø90 mm, 16 atm., Tuplen
100 m × 10.4 (11.02 con costes indirectos) = 1102.00

| Medición | Uds. | Largo | Parcial |
|---|---|---|---|
| 3+562-3+615(IM01), 3+730-3+778(IM14) |  |  |  |
| Desvío provisional | 1 | 50 | 50.000 |
| Reposición | 1 | 50 | 50.000 |
| Subtotal |  |  | 100.000 |
| Total |  |  | 100 |

###### 20201040207 AR-SSAA-RIE-18
Importe: 3715.5

**790.101** m Apeo de tubería FDC/PEAD/Acero galvanizado
10 m × 350.52 (371.55 con costes indirectos) = 3715.50

| Medición | Uds. | Largo | Parcial |
|---|---|---|---|
| 3+420(IM01), 3+920(IM14) | 1 | 10 | 10.000 |
| Total |  |  | 10 |

###### 20201040208 AR-SSAA-RIE-19
Importe: 3715.5

**790.101** m Apeo de tubería FDC/PEAD/Acero galvanizado
10 m × 350.52 (371.55 con costes indirectos) = 3715.50

| Medición | Uds. | Largo | Parcial |
|---|---|---|---|
| 2+719(IM01), 4+622(IM14) | 1 | 10 | 10.000 |
| Total |  |  | 10 |

###### 20201040209 AR-SSAA-RIE-20
Importe: 3715.5

**790.101** m Apeo de tubería FDC/PEAD/Acero galvanizado
10 m × 350.52 (371.55 con costes indirectos) = 3715.50

| Medición | Uds. | Largo | Parcial |
|---|---|---|---|
| 2+344(IM01), 4+998(IM14) | 1 | 10 | 10.000 |
| Total |  |  | 10 |

###### 202010403 RED DE SANEAMIENTO (19/11/1998)
Importe: 36099.71

###### 20201040301 AR-SSAA-SAN-10 (19/11/1998)
Importe: 36099.71

**415.200** m Tubería PVC corrugada DN 200 mm SN-8
14 m × 28.74 (30.46 con costes indirectos) = 426.44

| Medición | Uds. | Largo | Parcial |
|---|---|---|---|
| 4+912-5+202(IM01), 0+049-0+341(IM04), 2+138-2+428(IM14) |  |  |  |
| Conexión imbornales | 7 | 2 | 14.000 |
| Subtotal |  |  | 14.000 |
| Total |  |  | 14 |

**415.400** m Tubería PVC corrugada DN 400 mm SN-8
310 m × 63.88 (67.71 con costes indirectos) = 20990.10

| Medición | Uds. | Largo | Parcial |
|---|---|---|---|
| 4+912-5+202(IM01), 0+049-0+341(IM04), 2+138-2+428(IM14) | 1 | 310 | 310.000 |
| Total |  |  | 310 |

**410.402** ud Pozo registro mixto Tipo I ø1.200 mm h < 2 m
13 ud × 941.72 (998.22 con costes indirectos) = 12976.86

| Medición | Uds. | Parcial |
|---|---|---|
| 4+912-5+202(IM01), 0+049-0+341(IM04), 2+138-2+428(IM14) |  |  |
| 1 cada 25 m | 13 | 13.000 |
| Subtotal |  | 13.000 |
| Total |  | 13 |

**407.002** ud Imbornal sifónico 700x350 mm
7 ud × 183.97 (195.01 con costes indirectos) = 1365.07

| Medición | Uds. | Parcial |
|---|---|---|
| 4+912-5+202(IM01), 0+049-0+341(IM04), 2+138-2+428(IM14) |  |  |
| 1 cada 50 m | 7 | 7.000 |
| Subtotal |  | 7.000 |
| Total |  | 7 |

**410.000** ud Conexión nueva red saneamiento a red existente
2 ud × 160.96 (170.62 con costes indirectos) = 341.24

| Medición | Uds. | Parcial |
|---|---|---|
| 4+912-5+202(IM01), 0+049-0+341(IM04), 2+138-2+428(IM14) | 2 | 2.000 |
| Total |  | 2 |

###### 202010404 RED DE TELECOMUNICACIONES (15/11/1998)
Importe: 41877.92

###### 20201040401 AR-SSAA-TC-04 (15/11/1998)
Importe: 41877.92

**750.021** m Canalización hormigonada 2 PE 200 mm
400 m × 62.71 (66.47 con costes indirectos) = 26588.00

| Medición | Uds. | Largo | Parcial |
|---|---|---|---|
| 5+215-5+615(IM01), 0+350-0+750(IM04) 1+720-2+120(IM14) | 1 | 400 | 400.000 |
| Total |  |  | 400 |

**760.022** ud Arqueta AT tipo AR-2
16 ud × 901.53 (955.62 con costes indirectos) = 15289.92

| Medición | Uds. | Parcial |
|---|---|---|
| 5+215-5+615(IM01), 0+350-0+750(IM04) 1+720-2+120(IM14) | 16 | 16.000 |
| Total |  | 16 |

#### 2S.02.02 IMPULSIÓN EBAR GUAZA - ETBAR CHO (IM03) (19/11/1998)
Importe: 463486.95

##### 2S.02.02.01 DEMOLICIONES Y MOVIMIENTO DE TIERRAS (19/11/1998)
Importe: 89504.46

**301.000** m² (cm) Fresado pavimento asfáltico
1918 m² × 0.4 (0.42 con costes indirectos) = 805.56

| Medición | Uds. | Largo | Ancho | Parcial |
|---|---|---|---|---|
| 0+023 - 0+956 | 2 | 933 | 1 | 1866.000 |
| 2+414 - 2+440 | 2 | 26 | 1 | 52.000 |
| Subtotal |  |  |  | 1918.000 |
| Total |  |  |  | 1918 |

**301.010** m² Demolición de firme asfáltico existente
1198.75 m² × 15.04 (15.94 con costes indirectos) = 19108.08

| Medición | Uds. | Largo | Ancho | Parcial |
|---|---|---|---|---|
| 0+023 - 0+956 | 1 | 933 | 1.25 | 1166.250 |
| 2+414 - 2+440 | 1 | 26 | 1.25 | 32.500 |
| Subtotal |  |  |  | 1198.750 |
| Total |  |  |  | 1198.75 |

**321.100** m³ Excavación en zanjas y pozos por medios mecánicos, en cualquier
3030.2 m³ × 10.11 (10.72 con costes indirectos) = 32483.74

| Medición | Uds. | Largo | Parcial |
|---|---|---|---|
| Según medición auxiliar | 1 | 3030.2 | 3030.200 |
| Total |  |  | 3030.2 |

**332.300** m³ Relleno con arena basáltica
1113.9 m³ × 14.14 (14.99 con costes indirectos) = 16697.36

| Medición | Uds. | Largo | Parcial |
|---|---|---|---|
| Según medición auxiliar | 1 | 1113.9 | 1113.900 |
| Total |  |  | 1113.9 |

**332.350** m³ Relleno con material seleccionado procedente de préstamo
178.08 m³ × 12.4 (13.14 con costes indirectos) = 2339.97

| Medición | Uds. | Largo | Parcial |
|---|---|---|---|
| Según medición auxiliar | 0.25 | 712.3 | 178.075 |
| Total |  |  | 178.08 |

**332.351** m³ Relleno con material seleccionado de excavación
534.23 m³ × 12.43 (13.18 con costes indirectos) = 7041.15

| Medición | Uds. | Largo | Parcial |
|---|---|---|---|
| Según medición auxiliar | 0.75 | 712.3 | 534.225 |
| Total |  |  | 534.23 |

**350.100** m² Entibación
588.82 m² × 17.67 (18.73 con costes indirectos) = 11028.60

| Medición | Uds. | Largo | Parcial |
|---|---|---|---|
| Según medición auxiliar | 1 | 588.82 | 588.820 |
| Total |  |  | 588.82 |

##### 2S.02.02.02 CANALIZACIÓN (19/11/1998)
Importe: 297348.43

**416.250** m Tubería saneamiento FDC ø250 mm C64 (19/09/2013)
2495 m × 104.41 (110.67 con costes indirectos) = 276121.65
Tubería de fundición dúctil centrifugada para red de saneamiento, ø250 mm, según norma UNE-EN 598:2008+A1:2009, marca "DUKTUS" o similar, con junta automática flexible tipo Tyton según UNE-EN 681-1:1996, con elastómero NBR, C64, con revestimiento interior de mortero de cemento aluminoso y revestimiento exterior Zipox (capa de zinc 200 g/m²) con capa final de protección de epoxi, según norma ISO 8179, colocada en fondo de zanja, cinta de señalización, parte proporcional de juntas, nivelación del tubo, sin incluir excavación y relleno de zanja. Instalada y probada.

| Código | Ud | Descripción | Rendimiento | Precio | Importe |
|---|---|---|---|---|---|
| MAT.FDC250 | m | Tubería saneamiento FDC ø250 mm C64 DUKTUS (material; 25/08/2020) | 1 | 84.96 | 84.96 |
| %.PP0015 | % | Piezas especiales | 1.5 % | 84.96 | 1.27 |
| MAT.SEÑALIZAC | m | Cinta señalización | 1 | 0.25 | 0.25 |
| MAQ.GRU005 | h | Camión con grúa 5 toneladas | 0.16 | 39.18 | 6.27 |
| MO.ESP002 | h | Conductor camión hasta 7.500 Kg | 0.16 | 15.59 | 2.49 |
| MO.OFI001 | h | Oficial 1ª | 0.2 | 15.59 | 3.12 |
| MO.PEO001 | h | Peón | 0.2 | 14.98 | 3.00 |
| %.AUX003 | % | Medios auxiliares y resto de obra | 3 % | 101.36 | 3.04 |
|  |  | Total |  |  | 104.41 |

| Medición | Uds. | Largo | Parcial |
|---|---|---|---|
| Tramo completo | 1 | 2495 | 2495.000 |
| Total |  |  | 2495 |

**410.500** ud Pozo de registro para ventosa o desagüe conducción <ø300 h<2,00
8 ud × 800.74 (848.78 con costes indirectos) = 6790.24

| Medición | Uds. | Parcial |
|---|---|---|
| Ventosa (0+140, 0+680, 1+260, 1+960) | 4 | 4.000 |
| Desagüe (0+040, 0+340, 1+200, 1+540) | 4 | 4.000 |
| Subtotal |  | 8.000 |
| Total |  | 8 |

**490.002** ud Ventosa trifuncional ø50 mm PN25
4 ud × 437.57 (463.82 con costes indirectos) = 1855.28
Ventosa trifuncional, Ventex SR de Saint-Gobain PAM o similar, ø50 mm, con conjunto tobera purgador apto para PN25 y flotadores de acero latonado revestidos de elastómero, conexión a tubería con brida PN25, con revestimiento epoxi de 250 µm (espesor mínimo). Completamente instalada, probada y funcionando.

| Código | Ud | Descripción | Rendimiento | Precio | Importe |
|---|---|---|---|---|---|
| MAT.VENT002 | ud | Ventosa 3F Ventex SR ø50 mm PN25 (material; 25/08/2020) | 1 | 415 | 415.00 |
| MO.OFI001 | h | Oficial 1ª | 0.15 | 15.59 | 2.34 |
| MO.PEO001 | h | Peón | 0.5 | 14.98 | 7.49 |
| %.AUX003 | % | Medios auxiliares y resto de obra | 3 % | 424.83 | 12.74 |
|  |  | Total |  |  | 437.57 |

| Medición | Uds. | Parcial |
|---|---|---|
| Ventosa (0+140, 0+680, 1+260, 1+960) | 4 | 4.000 |
| Total |  | 4 |

**490.101** ud Desagüe ø80 mm PN25
4 ud × 571.07 (605.33 con costes indirectos) = 2421.32
Desagüe para tubería formado por válvula de seccionamiento ø80 mm de bridas PN25, tipo Euro 20/21 de Saint-Gobain PAM o similar, asiento en FDC revestido de caucho EPDM, cuerpo y tapa de fundición dúctil con revestimiento de epoxi de 250 µm (espesor mínimo) colocada sobre "T" ø250 y derivación en brida orientable 80, de fundición dúctil, EEB Integral de Saint-Gobain PAM o similar, con revestimiento interior y exterior de pintura epoxi de 250 µm (espesor mínimo), unión enchufe mediante junta automática flexible tipo Standard de elastómero en NBR bilabial. Completamente instalada, probada y funcionando.

| Código | Ud | Descripción | Rendimiento | Precio | Importe |
|---|---|---|---|---|---|
| MAT.VALVC081 | ud | Válvula compuerta EURO 20/21 ø80 PN25 (material; 25/08/2020) | 1 | 184.45 | 184.45 |
| MAT.TFDC080 | ud | T EEB ø250/80 PN10/40 rev. epoxi 250 µm (material; 25/08/2020) | 1 | 359.38 | 359.38 |
| MO.OFI001 | h | Oficial 1ª | 0.2 | 15.59 | 3.12 |
| MO.PEO001 | h | Peón | 0.5 | 14.98 | 7.49 |
| %.AUX003 | % | Medios auxiliares y resto de obra | 3 % | 554.44 | 16.63 |
|  |  | Total |  |  | 571.07 |

| Medición | Uds. | Parcial |
|---|---|---|
| Desagüe (0+040, 0+340, 1+200, 1+540) | 4 | 4.000 |
| Total |  | 4 |

**610.400** m³ Codo / Anclaje de tubería de impulsión
35.05 m³ × 273.46 (289.87 con costes indirectos) = 10159.94

| Medición | Uds. | Largo | Parcial |
|---|---|---|---|
| (incr. 20 % parte inferior) |  |  |  |
| SEGÚN ANEJO DE CÁLCULO |  |  |  |
| Codo 1 | 1.2 | 3.31 | 3.972 |
| Codo 2 | 1.2 | 3.31 | 3.972 |
| Codo 3 | 1.2 | 0.45 | 0.540 |
| Codo 4 | 1.2 | 1.01 | 1.212 |
| Codo 5 | 1.2 | 0.85 | 1.020 |
| Codo 6 | 1.2 | 1.87 | 2.244 |
| Codo 7 | 1.2 | 1.87 | 2.244 |
| Codo 8 | 1.2 | 0.85 | 1.020 |
| Codo 9 | 1.2 | 1.87 | 2.244 |
| Codo 10 | 1.2 | 0.45 | 0.540 |
| Codo 11 | 1.2 | 0.85 | 1.020 |
| Codo 12 | 1.2 | 0.85 | 1.020 |
| Codo 13 | 1.2 | 0.45 | 0.540 |
| Codo 14 | 1.2 | 0.85 | 1.020 |
| Codo 15 | 1.2 | 0.45 | 0.540 |
| Codo 16 | 1.2 | 0.85 | 1.020 |
| Codo 17 | 1.2 | 0.85 | 1.020 |
| Codo 18 | 1.2 | 0.85 | 1.020 |
| Codo 23 | 1.2 | 1.58 | 1.896 |
| Codo 24 | 1.2 | 2.9 | 3.480 |
| Codo 25 | 1.2 | 2.9 | 3.480 |
| Subtotal |  |  | 35.064 |
| Total |  |  | 35.05 |

##### 2S.02.02.03 FIRMES Y PAVIMENTOS (01/01/2000)
Importe: 76097.66

**501.001** m³ Zahorra artificial
320 m³ × 25.01 (26.51 con costes indirectos) = 8483.20

| Medición | Uds. | Largo | Parcial |
|---|---|---|---|
| Según medición auxiliar | 1 | 320 | 320.000 |
| Total |  |  | 320 |

**513.125** m³ Suelo cemento
781 m³ × 30.21 (32.02 con costes indirectos) = 25007.62

| Medición | Uds. | Largo | Parcial |
|---|---|---|---|
| Según medición auxiliar | 1 | 781 | 781.000 |
| Total |  |  | 781 |

**530.001** m² Riego de imprimación con emulsión C60BF4 IMP
1198.75 m² × 1.53 (1.62 con costes indirectos) = 1941.98

| Medición | Uds. | Largo | Ancho | Parcial |
|---|---|---|---|---|
| 0+023 - 0+956 | 1 | 933 | 1.25 | 1166.250 |
| 2+414 - 2+440 | 1 | 26 | 1.25 | 32.500 |
| Subtotal |  |  |  | 1198.750 |
| Total |  |  |  | 1198.75 |

**542.055** tn MBC tipo AC32/base/50-70/G (G-20)
169.02 tn × 73.01 (77.39 con costes indirectos) = 13080.46

| Medición | Uds. | Largo | Ancho | Alto | Parcial |
|---|---|---|---|---|---|
| 0+023 - 0+956 | 2.35 | 933 | 1.25 | 0.06 | 164.441 |
| 2+414 - 2+440 | 2.35 | 26 | 1.25 | 0.06 | 4.583 |
| Subtotal |  |  |  |  | 169.024 |
| Total |  |  |  |  | 169.02 |

**531.001** m² Riego de adherencia con emulsión C60B3 ADH
3116.75 m² × 0.95 (1.01 con costes indirectos) = 3147.92

| Medición | Uds. | Largo | Ancho | Parcial |
|---|---|---|---|---|
| 0+023 - 0+956 | 1 | 933 | 3.25 | 3032.250 |
| 2+414 - 2+440 | 1 | 26 | 3.25 | 84.500 |
| Subtotal |  |  |  | 3116.750 |
| Total |  |  |  | 3116.75 |

**542.043** tn MBC tipo AC16/surf/50-70/D (D-12)
299.21 tn × 77.05 (81.67 con costes indirectos) = 24436.48

| Medición | Uds. | Largo | Ancho | Alto | Parcial |
|---|---|---|---|---|---|
| 0+023 - 0+956 | 2.4 | 933 | 3.25 | 0.04 | 291.096 |
| 2+414 - 2+440 | 2.4 | 26 | 3.25 | 0.04 | 8.112 |
| Subtotal |  |  |  |  | 299.208 |
| Total |  |  |  |  | 299.21 |

##### 2S.02.02.04 REPOSICIONES (16/04/2009)
Importe: 536.4

###### 202020402 RED DE RIEGO (16/04/2009)
Importe: 536.4

###### 20202040201 AR-SSAA-RIE-15 (16/04/2009)
Importe: 536.4

**418.063** m Tubería acero galvanizado ø63 mm
18 m × 13.22 (14.01 con costes indirectos) = 252.18

| Medición | Uds. | Largo | Parcial |
|---|---|---|---|
| 1+543 - 1+560 | 1 | 18 | 18.000 |
| Total |  |  | 18 |

**418.110** m Tubería acero galvanizado ø100 mm
18 m × 14.9 (15.79 con costes indirectos) = 284.22

| Medición | Uds. | Largo | Parcial |
|---|---|---|---|
| 1+543 - 1+560 | 1 | 18 | 18.000 |
| Total |  |  | 18 |

#### 2S.02.03 IMPULSIÓN ETBAR CHO - EDAR (IM04) (19/11/1998)
Importe: 488075.74

##### 2S.02.03.01 DEMOLICIONES Y MOVIMIENTO DE TIERRAS (19/11/1998)
Importe: 35406.31

**301.000** m² (cm) Fresado pavimento asfáltico
3116 m² × 0.4 (0.42 con costes indirectos) = 1308.72

| Medición | Uds. | Largo | Ancho | Parcial |
|---|---|---|---|---|
| 0+000 - 0+962 | 2 | 962 | 1 | 1924.000 |
| 0+979 - 1+238 | 2 | 259 | 1 | 518.000 |
| 1+495 - 1+832 | 2 | 337 | 1 | 674.000 |
| Subtotal |  |  |  | 3116.000 |
| Total |  |  |  | 3116 |

**301.010** m² Demolición de firme asfáltico existente
2025.4 m² × 15.04 (15.94 con costes indirectos) = 32284.88

| Medición | Uds. | Largo | Ancho | Parcial |
|---|---|---|---|---|
| 0+000 - 0+962 | 1 | 962 | 1.3 | 1250.600 |
| 0+979 - 1+238 | 1 | 259 | 1.3 | 336.700 |
| 1+495 - 1+832 | 1 | 337 | 1.3 | 438.100 |
| Subtotal |  |  |  | 2025.400 |
| Total |  |  |  | 2025.4 |

**321.100** m³ Excavación en zanjas y pozos por medios mecánicos, en cualquier
115.2 m³ × 10.11 (10.72 con costes indirectos) = 1234.94

| Medición | Uds. | Largo | Parcial |
|---|---|---|---|
| Según medición auxiliar | 1 | 115.2 | 115.200 |
| Total |  |  | 115.2 |

**332.300** m³ Relleno con arena basáltica
34.3 m³ × 14.14 (14.99 con costes indirectos) = 514.16

| Medición | Uds. | Largo | Parcial |
|---|---|---|---|
| Según medición auxiliar | 1 | 34.3 | 34.300 |
| Total |  |  | 34.3 |

**332.350** m³ Relleno con material seleccionado procedente de préstamo
1.21 m³ × 12.4 (13.14 con costes indirectos) = 15.90

| Medición | Uds. | Largo | Parcial |
|---|---|---|---|
| Según medición auxiliar | 0.25 | 4.82 | 1.205 |
| Total |  |  | 1.21 |

**332.351** m³ Relleno con material seleccionado de excavación
3.62 m³ × 12.43 (13.18 con costes indirectos) = 47.71

| Medición | Uds. | Largo | Parcial |
|---|---|---|---|
| Según medición auxiliar | 0.75 | 4.82 | 3.615 |
| Total |  |  | 3.62 |

##### 2S.02.03.02 CANALIZACIÓN (19/11/1998)
Importe: 379474.15

**416.300** m Tubería saneamiento FDC ø300 mm C64 (19/09/2013)
2468 m × 132.05 (139.97 con costes indirectos) = 345445.96
Tubería de fundición dúctil centrifugada para red de saneamiento, ø300 mm, según norma UNE-EN 598:2008+A1:2009, marca "DUKTUS" o similar, con junta automática flexible tipo Tyton según UNE-EN 681-1:1996, con elastómero NBR, C64, con revestimiento interior de mortero de cemento aluminoso y revestimiento exterior Zipox (capa de zinc 200 g/m²) con capa final de protección de epoxi, según norma ISO 8179, colocada en fondo de zanja, cinta de señalización, parte proporcional de juntas, nivelación del tubo, sin incluir excavación y relleno de zanja. Instalada y probada.

| Código | Ud | Descripción | Rendimiento | Precio | Importe |
|---|---|---|---|---|---|
| MAT.FDC300 | m | Tubería saneamiento FDC ø300 mm C64 DUKTUS (material; 25/08/2020) | 1 | 109.78 | 109.78 |
| %.PP0015 | % | Piezas especiales | 1.5 % | 109.78 | 1.65 |
| MAT.SEÑALIZAC | m | Cinta señalización | 1 | 0.25 | 0.25 |
| MAQ.GRU005 | h | Camión con grúa 5 toneladas | 0.19 | 39.18 | 7.44 |
| MO.ESP002 | h | Conductor camión hasta 7.500 Kg | 0.19 | 15.59 | 2.96 |
| MO.OFI001 | h | Oficial 1ª | 0.2 | 15.59 | 3.12 |
| MO.PEO001 | h | Peón | 0.2 | 14.98 | 3.00 |
| %.AUX003 | % | Medios auxiliares y resto de obra | 3 % | 128.20 | 3.85 |
|  |  | Total |  |  | 132.05 |

| Medición | Uds. | Largo | Parcial |
|---|---|---|---|
| Eje completo | 1 | 2485 | 2485.000 |
| A descontar hinca | -1 | 17 | -17.000 |
| Subtotal |  |  | 2468.000 |
| Total |  |  | 2468 |

**416.300A** m Tubería saneamiento FDC ø300 mm C64 JUNTA ACERROJADA (19/09/2013)
17 m × 140.82 (149.27 con costes indirectos) = 2537.59
Tubería de fundición dúctil centrifugada para red de saneamiento, ø300 mm, según norma UNE-EN 598:2008+A1:2009, marca "DUKTUS" o similar, con junta acerrojada según UNE-EN 681-1:1996, con elastómero NBR, C64, con revestimiento interior de mortero de cemento aluminoso y revestimiento exterior Zipox (capa de zinc 200 g/m²) con capa final de protección de epoxi, según norma ISO 8179, colocada en fondo de zanja, parte proporcional de juntas, nivelación del tubo, cinta de señalización, sin incluir excavación y relleno de zanja. Instalada y probada.

| Código | Ud | Descripción | Rendimiento | Precio | Importe |
|---|---|---|---|---|---|
| MAT.FDC300A | m | Tubería saneamiento FDC ø300 mm C64 DUKTUS JUNTA ACERR (material; 16/09/2021) | 1 | 118.18 | 118.18 |
| %.PP0015 | % | Piezas especiales | 1.5 % | 118.18 | 1.77 |
| MAT.SEÑALIZAC | m | Cinta señalización | 1 | 0.25 | 0.25 |
| MAQ.GRU005 | h | Camión con grúa 5 toneladas | 0.19 | 39.18 | 7.44 |
| MO.ESP002 | h | Conductor camión hasta 7.500 Kg | 0.19 | 15.59 | 2.96 |
| MO.OFI001 | h | Oficial 1ª | 0.2 | 15.59 | 3.12 |
| MO.PEO001 | h | Peón | 0.2 | 14.98 | 3.00 |
| %.AUX003 | % | Medios auxiliares y resto de obra | 3 % | 136.72 | 4.10 |
|  |  | Total |  |  | 140.82 |

| Medición | Uds. | Largo | Parcial |
|---|---|---|---|
| Hinca | 1 | 17 | 17.000 |
| Total |  |  | 17 |

**410.500** ud Pozo de registro para ventosa o desagüe conducción <ø300 h<2,00
10 ud × 800.74 (848.78 con costes indirectos) = 8487.80

| Medición | Uds. | Parcial |
|---|---|---|
| Ventosa | 4 | 4.000 |
| Purgador | 1 | 1.000 |
| Desagüe | 1 | 1.000 |
| Válvula cierre | 4 | 4.000 |
| Subtotal |  | 10.000 |
| Total |  | 10 |

**490.004** ud Ventosa trifuncional ø80 mm PN16
4 ud × 510.27 (540.89 con costes indirectos) = 2163.56
Ventosa trifuncional, Ventex SR de Saint-Gobain PAM o similar, ø80 mm, con conjunto tobera purgador apto para PN16 y flotadores de acero latonado revestidos de elastómero, conexión a tubería con brida PN16, con revestimiento epoxi de 250 µm (espesor mínimo). Completamente instalada, probada y funcionando.

| Código | Ud | Descripción | Rendimiento | Precio | Importe |
|---|---|---|---|---|---|
| MAT.VENT004 | ud | Ventosa 3F Ventex SR ø80 mm PN16 (material; 25/08/2020) | 1 | 485.58 | 485.58 |
| MO.OFI001 | h | Oficial 1ª | 0.15 | 15.59 | 2.34 |
| MO.PEO001 | h | Peón | 0.5 | 14.98 | 7.49 |
| %.AUX003 | % | Medios auxiliares y resto de obra | 3 % | 495.41 | 14.86 |
|  |  | Total |  |  | 510.27 |

| Medición | Uds. | Parcial |
|---|---|---|
| Ventosa | 4 | 4.000 |
| Total |  | 4 |

**490.102** ud Desagüe ø100 mm PN16
1 ud × 743.98 (788.62 con costes indirectos) = 788.62
Desagüe para tubería formado por válvula de seccionamiento ø100 mm de bridas PN16, tipo Euro 20/21 de Saint-Gobain PAM o similar, asiento en FDC revestido de caucho EPDM, cuerpo y tapa de fundición dúctil con revestimiento de epoxi de 250 µm (espesor mínimo) colocada sobre "T" ø450 y derivación en brida orientable ø100, de fundición dúctil, EEB Integral de Saint-Gobain PAM o similar, con revestimiento interior y exterior de pintura epoxi de 250 µm (espesor mínimo), unión enchufe mediante junta automática flexible tipo Standard de elastómero en NBR bilabial. Completamente instalada, probada y funcionando.

| Código | Ud | Descripción | Rendimiento | Precio | Importe |
|---|---|---|---|---|---|
| MAT.VALVC100 | ud | Válvula compuerta EURO 20/21 ø100 PN16 (material; 25/08/2020) | 1 | 102.1 | 102.10 |
| MAT.TFDC300 | ud | T EEB ø300/100 PN10/40 rev. epoxi 250 µm (material; 25/08/2020) | 1 | 609.6 | 609.60 |
| MO.OFI001 | h | Oficial 1ª | 0.2 | 15.59 | 3.12 |
| MO.PEO001 | h | Peón | 0.5 | 14.98 | 7.49 |
| %.AUX003 | % | Medios auxiliares y resto de obra | 3 % | 722.31 | 21.67 |
|  |  | Total |  |  | 743.98 |

| Medición | Uds. | Parcial |
|---|---|---|
| Desagüe | 1 | 1.000 |
| Total |  | 1 |

**490.202** ud Válvula cierre ø300 mm PN16
4 ud × 1981.98 (2100.9 con costes indirectos) = 8403.60
Válvula de mariposa motorizable EUROSTOP, ø300 mm, de bridas PN16, cuerpo y obturador en fundición dúctil, doble excentricidad y sistema de estanquidad automático con sentido de flujo bidireccional, con revestimiento epoxi de 250 µm (espesor mínimo). Completamente instalada, probada y funcionando.

| Código | Ud | Descripción | Rendimiento | Precio | Importe |
|---|---|---|---|---|---|
| MAT.VALVC300 | ud | Válvula mariposa Eurostop BBJPAI motorizable ø300 PN16 (material; 25/08/2020) | 1 | 1914.42 | 1914.42 |
| MO.OFI001 | h | Oficial 1ª | 0.15 | 15.59 | 2.34 |
| MO.PEO001 | h | Peón | 0.5 | 14.98 | 7.49 |
| %.AUX003 | % | Medios auxiliares y resto de obra | 3 % | 1924.25 | 57.73 |
|  |  | Total |  |  | 1981.98 |

| Medición | Uds. | Parcial |
|---|---|---|
| Válvula cierre | 4 | 4.000 |
| Total |  | 4 |

**610.400** m³ Codo / Anclaje de tubería de impulsión
38.68 m³ × 273.46 (289.87 con costes indirectos) = 11212.17

| Medición | Uds. | Largo | Parcial |
|---|---|---|---|
| (incr. 20 % parte inferior) |  |  |  |
| SEGÚN ANEJO DE CÁLCULO |  |  |  |
| Codo 1 | 1.2 | 8.83 | 10.596 |
| Codo 2 | 1.2 | 2.66 | 3.192 |
| Codo 3 | 1.2 | 2.66 | 3.192 |
| Codo 4 | 1.2 | 1.25 | 1.500 |
| Arquetas | 2 | 5.6 | 11.200 |
|  | 2 | 4.5 | 9.000 |
| Subtotal |  |  | 38.680 |
| Total |  |  | 38.68 |

**490.004A** ud Purgador ø80 mm PN16
1 ud × 410.24 (434.85 con costes indirectos) = 434.85
Purgador de Saint-Gobain PAM o similar, ø80 mm, con conjunto tobera purgador apto para PN16, conexión a tubería con brida PN16, con revestimiento epoxi de 250 µm (espesor mínimo). Completamente instalado, probada y funcionando.

| Código | Ud | Descripción | Rendimiento | Precio | Importe |
|---|---|---|---|---|---|
| MAT.VENT04A | ud | Purgador ø80 mm PN16 (material; 24/08/2021) | 1 | 388.46 | 388.46 |
| MO.OFI001 | h | Oficial 1ª | 0.15 | 15.59 | 2.34 |
| MO.PEO001 | h | Peón | 0.5 | 14.98 | 7.49 |
| %.AUX003 | % | Medios auxiliares y resto de obra | 3 % | 398.29 | 11.95 |
|  |  | Total |  |  | 410.24 |

| Medición | Uds. | Parcial |
|---|---|---|
| Purgador | 1 | 1.000 |
| Total |  | 1 |

##### 2S.02.03.03 FIRMES Y PAVIMENTOS (01/01/2000)
Importe: 73195.28

**513.125** m³ Suelo cemento
72.18 m³ × 30.21 (32.02 con costes indirectos) = 2311.20

| Medición | Uds. | Largo | Parcial |
|---|---|---|---|
| Según medición auxiliar | 1 | 72.18 | 72.180 |
| Total |  |  | 72.18 |

**530.001** m² Riego de imprimación con emulsión C60BF4 IMP
2025.4 m² × 1.53 (1.62 con costes indirectos) = 3281.15

| Medición | Uds. | Largo | Ancho | Parcial |
|---|---|---|---|---|
| 0+000 - 0+962 | 1 | 962 | 1.3 | 1250.600 |
| 0+979 - 1+238 | 1 | 259 | 1.3 | 336.700 |
| 1+495 - 1+832 | 1 | 337 | 1.3 | 438.100 |
| Subtotal |  |  |  | 2025.400 |
| Total |  |  |  | 2025.4 |

**542.055** tn MBC tipo AC32/base/50-70/G (G-20)
285.57 tn × 73.01 (77.39 con costes indirectos) = 22100.26

| Medición | Uds. | Largo | Ancho | Alto | Parcial |
|---|---|---|---|---|---|
| 0+000 - 0+962 | 2.35 | 962 | 1.3 | 0.06 | 176.335 |
| 0+979 - 1+238 | 2.35 | 259 | 1.3 | 0.06 | 47.475 |
| 1+495 - 1+832 | 2.35 | 337 | 1.3 | 0.06 | 61.772 |
| Subtotal |  |  |  |  | 285.582 |
| Total |  |  |  |  | 285.57 |

**531.001** m² Riego de adherencia con emulsión C60B3 ADH
5141.4 m² × 0.95 (1.01 con costes indirectos) = 5192.81

| Medición | Uds. | Largo | Ancho | Parcial |
|---|---|---|---|---|
| 0+000 - 0+962 | 1 | 962 | 3.3 | 3174.600 |
| 0+979 - 1+238 | 1 | 259 | 3.3 | 854.700 |
| 1+495 - 1+832 | 1 | 337 | 3.3 | 1112.100 |
| Subtotal |  |  |  | 5141.400 |
| Total |  |  |  | 5141.4 |

**542.043** tn MBC tipo AC16/surf/50-70/D (D-12)
493.57 tn × 77.05 (81.67 con costes indirectos) = 40309.86

| Medición | Uds. | Largo | Ancho | Alto | Parcial |
|---|---|---|---|---|---|
| 0+000 - 0+962 | 2.4 | 962 | 3.3 | 0.04 | 304.762 |
| 0+979 - 1+238 | 2.4 | 259 | 3.3 | 0.04 | 82.051 |
| 1+495 - 1+832 | 2.4 | 337 | 3.3 | 0.04 | 106.762 |
| Subtotal |  |  |  |  | 493.574 |
| Total |  |  |  |  | 493.57 |

#### 2S.02.04 IMPULSIÓN ETBAR LAS GALLETAS I - COLECTOR EL MONTE (IM05) (19/11/1998)
Importe: 393720.06

##### 2S.02.04.01 DEMOLICIONES Y MOVIMIENTO DE TIERRAS (19/11/1998)
Importe: 124994.49

**301.000** m² (cm) Fresado pavimento asfáltico
1548 m² × 0.4 (0.42 con costes indirectos) = 650.16

| Medición | Uds. | Largo | Ancho | Parcial |
|---|---|---|---|---|
| 0+098 - 0+487 | 2 | 389 | 1 | 778.000 |
| 0+980 - 1+365 | 2 | 385 | 1 | 770.000 |
| Subtotal |  |  |  | 1548.000 |
| Total |  |  |  | 1548 |

**301.009** m² Demolición de pavimento de acera
738.75 m² × 88.8 (94.13 con costes indirectos) = 69538.54

| Medición | Uds. | Largo | Ancho | Parcial |
|---|---|---|---|---|
| 0+000 - 0+098 | 1 | 98 | 1.25 | 122.500 |
| 0+487 - 0+980 | 1 | 493 | 1.25 | 616.250 |
| Subtotal |  |  |  | 738.750 |
| Total |  |  |  | 738.75 |

**301.010** m² Demolición de firme asfáltico existente
967.5 m² × 15.04 (15.94 con costes indirectos) = 15421.95

| Medición | Uds. | Largo | Ancho | Parcial |
|---|---|---|---|---|
| 0+098 - 0+487 | 1 | 389 | 1.25 | 486.250 |
| 0+980 - 1+365 | 1 | 385 | 1.25 | 481.250 |
| Subtotal |  |  |  | 967.500 |
| Total |  |  |  | 967.5 |

**321.100** m³ Excavación en zanjas y pozos por medios mecánicos, en cualquier
1958.8 m³ × 10.11 (10.72 con costes indirectos) = 20998.34

| Medición | Uds. | Largo | Parcial |
|---|---|---|---|
| Según medición auxiliar |  |  |  |
| IM-05, IM-08, GA-02 | 1 | 1958.8 | 1958.800 |
| Subtotal |  |  | 1958.800 |
| Total |  |  | 1958.8 |

**332.300** m³ Relleno con arena basáltica
977.5 m³ × 14.14 (14.99 con costes indirectos) = 14652.73

| Medición | Uds. | Largo | Parcial |
|---|---|---|---|
| Según medición auxiliar |  |  |  |
| IM-05, IM-08, GA-02 | 1 | 977.5 | 977.500 |
| Subtotal |  |  | 977.500 |
| Total |  |  | 977.5 |

**332.350** m³ Relleno con material seleccionado procedente de préstamo
70.86 m³ × 12.4 (13.14 con costes indirectos) = 931.10

| Medición | Uds. | Largo | Parcial |
|---|---|---|---|
| Según medición auxiliar |  |  |  |
| IM-05, IM-08, GA-02 | 0.25 | 283.43 | 70.858 |
| Subtotal |  |  | 70.858 |
| Total |  |  | 70.86 |

**332.351** m³ Relleno con material seleccionado de excavación
212.57 m³ × 12.43 (13.18 con costes indirectos) = 2801.67

| Medición | Uds. | Largo | Parcial |
|---|---|---|---|
| Según medición auxiliar |  |  |  |
| IM-05, IM-08, GA-02 | 0.75 | 283.43 | 212.573 |
| Subtotal |  |  | 212.573 |
| Total |  |  | 212.57 |

##### 2S.02.04.02 CANALIZACIÓN (19/11/1998)
Importe: 95664.65

**417.250** m Tubería de PE-100 DN 250 mm PN 10
1365 m × 59.37 (62.93 con costes indirectos) = 85899.45

| Medición | Uds. | Largo | Parcial |
|---|---|---|---|
| Eje completo | 1 | 1365 | 1365.000 |
| Total |  |  | 1365 |

**410.500** ud Pozo de registro para ventosa o desagüe conducción <ø300 h<2,00
4 ud × 800.74 (848.78 con costes indirectos) = 3395.12

**490.001** ud Ventosa trifuncional ø50 mm PN16
2 ud × 401.52 (425.61 con costes indirectos) = 851.22

**490.100** ud Desagüe ø80 mm PN16
2 ud × 479.8 (508.59 con costes indirectos) = 1017.18
Desagüe para tubería formado por válvula de seccionamiento ø80 mm de bridas PN16, tipo Euro 20/21 de Saint-Gobain PAM o similar, asiento en FDC revestido de caucho EPDM, cuerpo y tapa de fundición dúctil con revestimiento de epoxi de 250 µm (espesor mínimo) colocada sobre "T" ø250 y derivación en brida orientable 80, de fundición dúctil, EEB Integral de Saint-Gobain PAM o similar, con revestimiento interior y exterior de pintura epoxi de 250 µm (espesor mínimo), unión enchufe mediante junta automática flexible tipo Standard de elastómero en NBR bilabial. Completamente instalada, probada y funcionando.

| Código | Ud | Descripción | Rendimiento | Precio | Importe |
|---|---|---|---|---|---|
| MAT.VALVC080 | ud | Válvula compuerta EURO 20/21 ø80 PN16 (material; 25/08/2020) | 1 | 95.84 | 95.84 |
| MAT.TFDC080 | ud | T EEB ø250/80 PN10/40 rev. epoxi 250 µm | 1 | 359.38 | 359.38 |
| MO.OFI001 | h | Oficial 1ª | 0.2 | 15.59 | 3.12 |
| MO.PEO001 | h | Peón | 0.5 | 14.98 | 7.49 |
| %.AUX003 | % | Medios auxiliares y resto de obra | 3 % | 465.83 | 13.97 |
|  |  | Total |  |  | 479.8 |

| Medición | Uds. | Parcial |
|---|---|---|
| Desagüe (0+100, 1+160) | 2 | 2.000 |
| Total |  | 2 |

**610.400** m³ Codo / Anclaje de tubería de impulsión
15.53 m³ × 273.46 (289.87 con costes indirectos) = 4501.68

| Medición | Uds. | Largo | Parcial |
|---|---|---|---|
| (incr. 20 % parte inferior) |  |  |  |
| SEGÚN ANEJO DE CÁLCULO |  |  |  |
| Codo 1 | 1.2 | 0.69 |  |
| Codo 2 | 1.2 | 1.12 |  |
| Codo 3 | 1.2 | 1.2 |  |
| Codo 4 | 1.2 | 0.69 |  |
| Codo 5 | 1.2 | 0.16 |  |
| Codo 6 | 1.2 | 0.3 |  |
| Codo 7 | 1.2 | 0.16 |  |
| Codo 8 | 1.2 | 0.16 |  |
| Codo 10 (IM05), Codo 5 (IM08) | 1.2 | 2.42 |  |
| Codo 11 (IM05), Codo 6 (IM08) | 1.2 | 2.42 |  |
| Codo 12 (IM05), Codo 7 (IM08) | 1.2 | 1.22 |  |
| Codo 13 (IM05), Codo 8 (IM08) | 1.2 | 2.42 |  |
| Subtotal |  |  |  |
| Total |  |  | 15.53 |

##### 2S.02.04.03 FIRMES Y PAVIMENTOS (19/11/1998)
Importe: 82356.24

**513.125** m³ Suelo cemento
640.07 m³ × 30.21 (32.02 con costes indirectos) = 20495.04

| Medición | Uds. | Largo | Parcial |
|---|---|---|---|
| Según medición auxiliar | 1 | 640.07 | 640.070 |
| Total |  |  | 640.07 |

**530.001** m² Riego de imprimación con emulsión C60BF4 IMP
967.5 m² × 1.53 (1.62 con costes indirectos) = 1567.35

| Medición | Uds. | Largo | Ancho | Parcial |
|---|---|---|---|---|
| 0+098 - 0+487 | 1 | 389 | 1.25 | 486.250 |
| 0+980 - 1+365 | 1 | 385 | 1.25 | 481.250 |
| Subtotal |  |  |  | 967.500 |
| Total |  |  |  | 967.5 |

**542.055** tn MBC tipo AC32/base/50-70/G (G-20)
136.42 tn × 73.01 (77.39 con costes indirectos) = 10557.54

| Medición | Uds. | Largo | Ancho | Alto | Parcial |
|---|---|---|---|---|---|
| 0+098 - 0+487 | 2.35 | 389 | 1.25 | 0.06 | 68.561 |
| 0+980 - 1+365 | 2.35 | 385 | 1.25 | 0.06 | 67.856 |
| Subtotal |  |  |  |  | 136.417 |
| Total |  |  |  |  | 136.42 |

**531.001** m² Riego de adherencia con emulsión C60B3 ADH
2515.5 m² × 0.95 (1.01 con costes indirectos) = 2540.66

| Medición | Uds. | Largo | Ancho | Parcial |
|---|---|---|---|---|
| 0+098 - 0+487 | 1 | 389 | 3.25 | 1264.250 |
| 0+980 - 1+365 | 1 | 385 | 3.25 | 1251.250 |
| Subtotal |  |  |  | 2515.500 |
| Total |  |  |  | 2515.5 |

**542.043** tn MBC tipo AC16/surf/50-70/D (D-12)
241.49 tn × 77.05 (81.67 con costes indirectos) = 19722.49

| Medición | Uds. | Largo | Ancho | Alto | Parcial |
|---|---|---|---|---|---|
| 0+098 - 0+487 | 2.4 | 389 | 3.25 | 0.04 | 121.368 |
| 0+980 - 1+365 | 2.4 | 385 | 3.25 | 0.04 | 120.120 |
| Subtotal |  |  |  |  | 241.488 |
| Total |  |  |  |  | 241.49 |

**560.200** m² Pavimento de acera de loseta hidráulica
738.75 m² × 34.81 (36.9 con costes indirectos) = 27259.88

| Medición | Uds. | Largo | Ancho | Parcial |
|---|---|---|---|---|
| 0+000 - 0+098 | 1 | 98 | 1.25 | 122.500 |
| 0+487 - 0+980 | 1 | 493 | 1.25 | 616.250 |
| Subtotal |  |  |  | 738.750 |
| Total |  |  |  | 738.75 |

**570.100** m Bordillo prefabricado de hormigón 100x30x15
8 m × 25.15 (26.66 con costes indirectos) = 213.28

| Medición | Uds. | Largo | Parcial |
|---|---|---|---|
| 0+000 - 0+098 | 2 | 2 | 4.000 |
| 0+487 - 0+980 | 2 | 2 | 4.000 |
| Subtotal |  |  | 8.000 |
| Total |  |  | 8 |

##### 2S.02.04.04 REPOSICIONES (19/11/1998)
Importe: 90704.68

###### 202040401 RED ELÉCTRICA
Importe: 17643.6

###### 20204040101 AR-SSAA-ELE-25
Importe: 7452.9

**790.100** m Apeo de canalización hormigonada
49 m × 143.49 (152.1 con costes indirectos) = 7452.90

| Medición | Uds. | Largo | Parcial |
|---|---|---|---|
| 0+980 (IM05), 0+540 (IM08) | 1 | 49 | 49.000 |
| Total |  |  | 49 |

###### 20204040102 AR-SSAA-ELE-26
Importe: 2889.9

**790.100** m Apeo de canalización hormigonada
19 m × 143.49 (152.1 con costes indirectos) = 2889.90

| Medición | Uds. | Largo | Parcial |
|---|---|---|---|
| 0+972 (IM05), 0+536 (IM08) | 1 | 19 | 19.000 |
| Total |  |  | 19 |

###### 20204040103 AR-SSAA-ELE-27
Importe: 1521

**790.100** m Apeo de canalización hormigonada
10 m × 143.49 (152.1 con costes indirectos) = 1521.00

| Medición | Uds. | Largo | Parcial |
|---|---|---|---|
| 0+452 | 1 | 10 | 10.000 |
| Total |  |  | 10 |

###### 20204040104 AR-SSAA-ELE-28
Importe: 5779.8

**790.100** m Apeo de canalización hormigonada
38 m × 143.49 (152.1 con costes indirectos) = 5779.80

| Medición | Uds. | Largo | Parcial |
|---|---|---|---|
| 0+010 | 1 | 38 | 38.000 |
| Total |  |  | 38 |

###### 202040402 RED DE ALUMBRADO PÚBLICO
Importe: 11863.8

###### 20204040201 AR-SSAA-AP-11
Importe: 6084

**790.100** m Apeo de canalización hormigonada
40 m × 143.49 (152.1 con costes indirectos) = 6084.00

| Medición | Uds. | Largo | Parcial |
|---|---|---|---|
| 0+620 | 1 | 25 | 25.000 |
| 0+500 | 1 | 15 | 15.000 |
| Subtotal |  |  | 40.000 |
| Total |  |  | 40 |

###### 20204040202 AR-SSAA-AP-12
Importe: 5779.8

**790.100** m Apeo de canalización hormigonada
38 m × 143.49 (152.1 con costes indirectos) = 5779.80

| Medición | Uds. | Largo | Parcial |
|---|---|---|---|
| 0+010 | 1 | 22 | 22.000 |
| 0+030 | 1 | 16 | 16.000 |
| Subtotal |  |  | 38.000 |
| Total |  |  | 38 |

###### 202040403 RED DE SANEAMIENTO (19/11/1998)
Importe: 60172.4

###### 20204040301 AR-SSAA-SAN-13
Importe: 3715.5

**790.101** m Apeo de tubería FDC/PEAD/Acero galvanizado
10 m × 350.52 (371.55 con costes indirectos) = 3715.50

| Medición | Uds. | Largo | Parcial |
|---|---|---|---|
| 0+480 | 1 | 10 | 10.000 |
| Total |  |  | 10 |

###### 20204040302 AR-SSAA-SAN-14
Importe: 18577.5

**790.101** m Apeo de tubería FDC/PEAD/Acero galvanizado
50 m × 350.52 (371.55 con costes indirectos) = 18577.50

| Medición | Uds. | Largo | Parcial |
|---|---|---|---|
| 0+030 | 1 | 50 | 50.000 |
| Total |  |  | 50 |

###### 20204040303 AR-SSAA-SAN-15 (19/11/1998)
Importe: 37879.4

**415.400** m Tubería PVC corrugada DN 400 mm SN-8
348 m × 63.88 (67.71 con costes indirectos) = 23563.08

| Medición | Uds. | Largo | Parcial |
|---|---|---|---|
| 0+015 - 0+360 | 1 | 348 | 348.000 |
| Total |  |  | 348 |

**410.402** ud Pozo registro mixto Tipo I ø1.200 mm h < 2 m
14 ud × 941.72 (998.22 con costes indirectos) = 13975.08

| Medición | Uds. | Parcial |
|---|---|---|
| 0+015 - 0+360 |  |  |
| 1 cada 25 m | 14 | 14.000 |
| Subtotal |  | 14.000 |
| Total |  | 14 |

**410.000** ud Conexión nueva red saneamiento a red existente
2 ud × 160.96 (170.62 con costes indirectos) = 341.24

| Medición | Uds. | Parcial |
|---|---|---|
| 0+000 - 0+560 | 2 | 2.000 |
| Total |  | 2 |

###### 202040404 MUROS Y CERRAMIENTOS (19/11/2001)
Importe: 1024.88

###### 20204040401 AR-SSAA-MCER-12 (19/11/2001)
Importe: 1024.88

**500.041** m Desmontaje barandilla metálica sobre acera
8 m × 39.69 (42.07 con costes indirectos) = 336.56
Desmontaje de barandilla metálica con recuperación, por medios manuales con ayudas mecánicas, incluso demolición de apoyo, carga y transporte de material a lugar de acopio para su posterior aprovechamiento

| Código | Ud | Descripción | Rendimiento | Precio | Importe |
|---|---|---|---|---|---|
| MAQ.MART200 | h | Martillo picador eléctrico | 1 | 5.75 | 5.75 |
| MAQ.CAM015 | h | Camión basculante 15 Tm. | 0.125 | 33.9 | 4.24 |
| MO.ESP001 | h | Conductor camión más de 7.500 Kg | 0.125 | 15.75 | 1.97 |
| MQOXIC001 | h | Equipo oxicorte | 0.105 | 6.52 | 0.68 |
| MO.OFI001 | h | Oficial 1ª | 0.7 | 15.59 | 10.91 |
| MO.PEO001 | h | Peón | 1 | 14.98 | 14.98 |
| %.AUX003 | % | Medios auxiliares y resto de obra | 3 % | 38.53 | 1.16 |
|  |  | Total |  |  | 39.69 |

**500.041.1** m Colocación barandilla metálica sobre acera (19/11/2001)
8 m × 81.17 (86.04 con costes indirectos) = 688.32
Colocación barandilla metálica, incluso ejecución de apoyo

| Código | Ud | Descripción | Rendimiento | Precio | Importe |
|---|---|---|---|---|---|
| E610CX | M3 | HORMIGON HA-25/P/20/IIa COLOCADO | 1.02 | 56.99 | 58.13 |
| MAQ.VIBR001 | h | Equipo vibrado interno de hormigón | 0.2 | 9.6 | 1.92 |
| AUX.MORT03 | m³ | Mortero 1:3 de cemento | 0.015 | 97.83 | 1.47 |
| MATBAR89 | ud | p.p. pequeño material (electrodos, discos) | 20 | 0.1 | 2.00 |
| MO.OFI001 | h | Oficial 1ª | 0.5 | 15.59 | 7.80 |
| MO.PEO001 | h | Peón | 0.5 | 14.98 | 7.49 |
| %.AUX003 | % | Medios auxiliares y resto de obra | 3 % | 78.81 | 2.36 |
|  |  | Total |  |  | 81.17 |

#### 2S.02.05 IMPULSIÓN EBAR COSTA DEL SILENCIO - COLECTOR EL MONTE (IM08) (19/11/1998)
Importe: 359815.37

##### 2S.02.05.01 DEMOLICIONES Y MOVIMIENTO DE TIERRAS (19/11/1998)
Importe: 73818.96

**301.000** m² (cm) Fresado pavimento asfáltico
1068 m² × 0.4 (0.42 con costes indirectos) = 448.56

| Medición | Uds. | Largo | Ancho | Parcial |
|---|---|---|---|---|
| 0+030 - 0+192 | 2 | 162 | 1 | 324.000 |
| 0+556 - 0+928 | 2 | 372 | 1 | 744.000 |
| Subtotal |  |  |  | 1068.000 |
| Total |  |  |  | 1068 |

**301.009** m² Demolición de pavimento de acera
571.3 m² × 88.8 (94.13 con costes indirectos) = 53776.47

| Medición | Uds. | Largo | Ancho | Parcial |
|---|---|---|---|---|
| 0+000 - 0+030 | 1 | 30 | 1.45 | 43.500 |
| 0+192 - 0+556 | 1 | 364 | 1.45 | 527.800 |
| Subtotal |  |  |  | 571.300 |
| Total |  |  |  | 571.3 |

**301.010** m² Demolición de firme asfáltico existente
774.3 m² × 15.04 (15.94 con costes indirectos) = 12342.34

| Medición | Uds. | Largo | Ancho | Parcial |
|---|---|---|---|---|
| 0+030 - 0+192 | 1 | 162 | 1.45 | 234.900 |
| 0+556 - 0+928 | 1 | 372 | 1.45 | 539.400 |
| Subtotal |  |  |  | 774.300 |
| Total |  |  |  | 774.3 |

**321.100** m³ Excavación en zanjas y pozos por medios mecánicos, en cualquier
422.1 m³ × 10.11 (10.72 con costes indirectos) = 4524.91

| Medición | Uds. | Largo | Parcial |
|---|---|---|---|
| Según medición auxiliar | 1 | 422.1 | 422.100 |
| Total |  |  | 422.1 |

**332.300** m³ Relleno con arena basáltica
181.9 m³ × 14.14 (14.99 con costes indirectos) = 2726.68

| Medición | Uds. | Largo | Parcial |
|---|---|---|---|
| Según medición auxiliar | 1 | 181.9 | 181.900 |
| Total |  |  | 181.9 |

##### 2S.02.05.02 CANALIZACIÓN (19/11/1998)
Importe: 195080.2

**417.450** m Tubería saneamiento PEAD PN10 ø450 mm (13/10/2011)
928 m × 177.18 (187.81 con costes indirectos) = 174287.68
Tubería PEAD PN10, ø450 mm banda azul, en red de saneamiento, colocada en fondo de zanja, incluso parte proporcional de pequeño material, piezas especiales, incluso solera de arena de 15 cm de espesor, cinta de señalización, nivelación del tubo, sin incluir excavación ni relleno de la zanja. Instalada y probada.

| Código | Ud | Descripción | Rendimiento | Precio | Importe |
|---|---|---|---|---|---|
| MAT.PEAD10450 | m | Tubo PE Tuyper barra P100 ø450 10 atm (material; 25/08/2020) | 1 | 165.17 | 165.17 |
| %.PP0015 | % | Piezas especiales | 1.5 % | 165.17 | 2.48 |
| MAT.SEÑALIZAC | m | Cinta señalización | 1 | 0.25 | 0.25 |
| MAQ.GRU100 | h | Camión grúa 1.500 kg. | 0.01 | 37.44 | 0.37 |
| MO.ESP002 | h | Conductor camión hasta 7.500 Kg | 0.01 | 15.59 | 0.16 |
| MO.OFI001 | h | Oficial 1ª | 0.115 | 15.59 | 1.79 |
| MO.PEO001 | h | Peón | 0.12 | 14.98 | 1.80 |
| %.AUX003 | % | Medios auxiliares y resto de obra | 3 % | 172.02 | 5.16 |
|  |  | Total |  |  | 177.18 |

**410.500** ud Pozo de registro para ventosa o desagüe conducción <ø300 h<2,00
5 ud × 800.74 (848.78 con costes indirectos) = 4243.90

| Medición | Uds. | Parcial |
|---|---|---|
| Ventosa (0+570, 0+800) | 2 | 2.000 |
| Desagüe (0+720) | 1 | 1.000 |
| Válvula cierre | 2 | 2.000 |
| Subtotal |  | 5.000 |
| Total |  | 5 |

**490.004** ud Ventosa trifuncional ø80 mm PN16
2 ud × 510.27 (540.89 con costes indirectos) = 1081.78

| Medición | Uds. | Parcial |
|---|---|---|
| Ventosa (0+570, 0+800) | 2 | 2.000 |
| Total |  | 2 |

**490.102** ud Desagüe ø100 mm PN16
1 ud × 743.98 (788.62 con costes indirectos) = 788.62

| Medición | Uds. | Parcial |
|---|---|---|
| Desagüe (0+720) | 1 | 1.000 |
| Total |  | 1 |

**490.201** ud Válvula cierre ø450 mm PN16
2 ud × 3729.65 (3953.43 con costes indirectos) = 7906.86
Válvula de mariposa motorizable EUROSTOP, ø450 mm, de bridas PN16, cuerpo y obturador en fundición dúctil, doble excentricidad y sistema de estanquidad automático con sentido de flujo bidireccional, con revestimiento epoxi de 250 µm (espesor mínimo). Completamente instalada, probada y funcionando.

| Código | Ud | Descripción | Rendimiento | Precio | Importe |
|---|---|---|---|---|---|
| MAT.VALVC450 | ud | Válvula mariposa Eurostop BBJPAI motorizable ø450 PN16 (material; 25/08/2020) | 1 | 3611.19 | 3611.19 |
| MO.OFI001 | h | Oficial 1ª | 0.15 | 15.59 | 2.34 |
| MO.PEO001 | h | Peón | 0.5 | 14.98 | 7.49 |
| %.AUX003 | % | Medios auxiliares y resto de obra | 3 % | 3621.02 | 108.63 |
|  |  | Total |  |  | 3729.65 |

| Medición | Uds. | Parcial |
|---|---|---|
| Válvula cierre | 2 | 2.000 |
| Total |  | 2 |

**610.400** m³ Codo / Anclaje de tubería de impulsión
23.36 m³ × 273.46 (289.87 con costes indirectos) = 6771.36

| Medición | Uds. | Largo | Parcial |
|---|---|---|---|
| (incr. 20 % parte inferior) |  |  |  |
| SEGÚN ANEJO DE CÁLCULO |  |  |  |
| Codo 1 | 1.2 | 3.74 | 4.488 |
| Codo 2 | 1.2 | 3.74 | 4.488 |
| Codo 3 | 1.2 | 3.74 | 4.488 |
| Codo 4 | 1.2 | 3.74 | 4.488 |
| Arquetas | 2 | 2.7 | 5.400 |
| Subtotal |  |  | 23.352 |
| Total |  |  | 23.36 |

##### 2S.02.05.03 FIRMES Y PAVIMENTOS (19/11/1998)
Importe: 72667.58

**513.125** m³ Suelo cemento
792.15 m³ × 30.21 (32.02 con costes indirectos) = 25364.64

| Medición | Uds. | Largo | Parcial |
|---|---|---|---|
| Según medición auxiliar | 1 | 792.15 | 792.150 |
| Total |  |  | 792.15 |

**530.001** m² Riego de imprimación con emulsión C60BF4 IMP
774.3 m² × 1.53 (1.62 con costes indirectos) = 1254.37

| Medición | Uds. | Largo | Ancho | Parcial |
|---|---|---|---|---|
| 0+030 - 0+192 | 1 | 162 | 1.45 | 234.900 |
| 0+556 - 0+928 | 1 | 372 | 1.45 | 539.400 |
| Subtotal |  |  |  | 774.300 |
| Total |  |  |  | 774.3 |

**542.055** tn MBC tipo AC32/base/50-70/G (G-20)
109.18 tn × 73.01 (77.39 con costes indirectos) = 8449.44

| Medición | Uds. | Largo | Ancho | Alto | Parcial |
|---|---|---|---|---|---|
| 0+030 - 0+192 | 2.35 | 162 | 1.45 | 0.06 | 33.121 |
| 0+556 - 0+928 | 2.35 | 372 | 1.45 | 0.06 | 76.055 |
| Subtotal |  |  |  |  | 109.176 |
| Total |  |  |  |  | 109.18 |

**531.001** m² Riego de adherencia con emulsión C60B3 ADH
1842.3 m² × 0.95 (1.01 con costes indirectos) = 1860.72

| Medición | Uds. | Largo | Ancho | Parcial |
|---|---|---|---|---|
| 0+030 - 0+192 | 1 | 162 | 3.45 | 558.900 |
| 0+556 - 0+928 | 1 | 372 | 3.45 | 1283.400 |
| Subtotal |  |  |  | 1842.300 |
| Total |  |  |  | 1842.3 |

**542.043** tn MBC tipo AC16/surf/50-70/D (D-12)
176.86 tn × 77.05 (81.67 con costes indirectos) = 14444.16

| Medición | Uds. | Largo | Ancho | Alto | Parcial |
|---|---|---|---|---|---|
| 0+030 - 0+192 | 2.4 | 162 | 3.45 | 0.04 | 53.654 |
| 0+556 - 0+928 | 2.4 | 372 | 3.45 | 0.04 | 123.206 |
| Subtotal |  |  |  |  | 176.860 |
| Total |  |  |  |  | 176.86 |

**560.200** m² Pavimento de acera de loseta hidráulica
571.3 m² × 34.81 (36.9 con costes indirectos) = 21080.97

| Medición | Uds. | Largo | Ancho | Parcial |
|---|---|---|---|---|
| 0+000 - 0+030 | 1 | 30 | 1.45 | 43.500 |
| 0+192 - 0+556 | 1 | 364 | 1.45 | 527.800 |
| Subtotal |  |  |  | 571.300 |
| Total |  |  |  | 571.3 |

**570.100** m Bordillo prefabricado de hormigón 100x30x15
8 m × 25.15 (26.66 con costes indirectos) = 213.28

| Medición | Uds. | Largo | Parcial |
|---|---|---|---|
| 0+000 - 0+030 | 2 | 2 | 4.000 |
| 0+192 - 0+556 | 2 | 2 | 4.000 |
| Subtotal |  |  | 8.000 |
| Total |  |  | 8 |

##### 2S.02.05.04 REPOSICIONES (19/11/1998)
Importe: 18248.63

###### 202050401 RED DE SANEAMIENTO (19/11/1998)
Importe: 7601.63

###### 20205040101 AR-SSAA-SAN-12 (19/11/1998)
Importe: 7601.63

**415.400** m Tubería PVC corrugada DN 400 mm SN-8
63 m × 63.88 (67.71 con costes indirectos) = 4265.73

| Medición | Uds. | Largo | Parcial |
|---|---|---|---|
| 0+080 - 0+150 | 1 | 63 | 63.000 |
| Total |  |  | 63 |

**410.402** ud Pozo registro mixto Tipo I ø1.200 mm h < 2 m
3 ud × 941.72 (998.22 con costes indirectos) = 2994.66

| Medición | Uds. | Parcial |
|---|---|---|
| 0+080 - 0+150 |  |  |
| 1 cada 25 m | 3 | 3.000 |
| Subtotal |  | 3.000 |
| Total |  | 3 |

**410.000** ud Conexión nueva red saneamiento a red existente
2 ud × 160.96 (170.62 con costes indirectos) = 341.24

| Medición | Uds. | Parcial |
|---|---|---|
| 0+000 - 0+560 | 2 | 2.000 |
| Total |  | 2 |

###### 202050402 RED DE TELECOMUNICACIONES
Importe: 10647

###### 20205040201 AR-SSAA-TC-05
Importe: 10647

**790.100** m Apeo de canalización hormigonada
70 m × 143.49 (152.1 con costes indirectos) = 10647.00

| Medición | Uds. | Largo | Parcial |
|---|---|---|---|
| 0+025 | 1 | 70 | 70.000 |
| Total |  |  | 70 |

### 2C03 EMISARIOS TERRESTRES (15/11/1998)
Importe: 4914056.02

#### 2S.03.01 EDAR - LAS GALLETAS II (IM14) (15/11/1998)
Importe: 4914056.02

##### 2S.03.01.01 DEMOLICIONES Y MOVIMIENTO DE TIERRAS (19/11/1998)
Importe: 315986.14

**301.000** m² (cm) Fresado pavimento asfáltico
8270 m² × 0.4 (0.42 con costes indirectos) = 3473.40

| Medición | Uds. | Largo | Ancho | Parcial |
|---|---|---|---|---|
| 0+647 - 0+998 | 2 | 351 | 1 | 702.000 |
| 1+245 - 1+496 | 2 | 251 | 1 | 502.000 |
| 1+520 - 2+428 | 2 | 908 | 1 | 1816.000 |
| 3+169 - 4+245 | 2 | 1076 | 1 | 2152.000 |
| 4+327 - 5+000 | 2 | 673 | 1 | 1346.000 |
| 5+753 - 5+894 | 2 | 141 | 1 | 282.000 |
| 6+437 - 7+172 | 2 | 735 | 1 | 1470.000 |
| Subtotal |  |  |  | 8270.000 |
| Total |  |  |  | 8270 |

**301.010** m² Demolición de firme asfáltico existente
6616 m² × 15.04 (15.94 con costes indirectos) = 105459.04

| Medición | Uds. | Largo | Ancho | Parcial |
|---|---|---|---|---|
| 0+647 - 0+998 | 1 | 351 | 1.6 | 561.600 |
| 1+245 - 1+496 | 1 | 251 | 1.6 | 401.600 |
| 1+520 - 2+428 | 1 | 908 | 1.6 | 1452.800 |
| 3+169 - 4+245 | 1 | 1076 | 1.6 | 1721.600 |
| 4+327 - 5+000 | 1 | 673 | 1.6 | 1076.800 |
| 5+753 - 5+894 | 1 | 141 | 1.6 | 225.600 |
| 6+437 - 7+172 | 1 | 735 | 1.6 | 1176.000 |
| Subtotal |  |  |  | 6616.000 |
| Total |  |  |  | 6616 |

**321.100** m³ Excavación en zanjas y pozos por medios mecánicos, en cualquier
1174.2 m³ × 10.11 (10.72 con costes indirectos) = 12587.42

| Medición | Uds. | Largo | Parcial |
|---|---|---|---|
| Según medición auxiliar | 1 | 1174.2 | 1174.200 |
| Total |  |  | 1174.2 |

**332.300** m³ Relleno con arena basáltica
404.7 m³ × 14.14 (14.99 con costes indirectos) = 6066.45

| Medición | Uds. | Largo | Parcial |
|---|---|---|---|
| Según medición auxiliar | 1 | 404.7 | 404.700 |
| Total |  |  | 404.7 |

**332.350** m³ Relleno con material seleccionado procedente de préstamo
174.83 m³ × 12.4 (13.14 con costes indirectos) = 2297.27

| Medición | Uds. | Largo | Parcial |
|---|---|---|---|
| Según medición auxiliar | 0.25 | 699.3 | 174.825 |
| Total |  |  | 174.83 |

**332.351** m³ Relleno con material seleccionado de excavación
524.48 m³ × 12.43 (13.18 con costes indirectos) = 6912.65

| Medición | Uds. | Largo | Parcial |
|---|---|---|---|
| Según medición auxiliar | 0.75 | 699.3 | 524.475 |
| Total |  |  | 524.48 |

**350.100** m² Entibación
9567 m² × 17.67 (18.73 con costes indirectos) = 179189.91

| Medición | Uds. | Largo | Parcial |
|---|---|---|---|
| Según medición auxiliar | 1 | 9567 | 9567.000 |
| Total |  |  | 9567 |

##### 2S.03.01.02 COLECTOR (15/11/1998)
Importe: 3120076.59

**417.710** m Tubería saneamiento PEAD PN10 ø710 mm (13/10/2011)
6766 m × 392.85 (416.42 con costes indirectos) = 2817497.72
Tubería PEAD PN10, ø710 mm banda azul, en red de saneamiento, colocada en fondo de zanja, incluso parte proporcional de pequeño material, piezas especiales, incluso solera de arena de 15 cm de espesor, cinta de señalización, nivelación del tubo, sin incluir excavación ni relleno de la zanja. Instalada y probada.

| Código | Ud | Descripción | Rendimiento | Precio | Importe |
|---|---|---|---|---|---|
| MAT.PEAD10710 | m | Tubo PE Tuyper barra P100 ø710 10 atm (material; 02/08/2021) | 1 | 367.86 | 367.86 |
| %.PP0015 | % | Piezas especiales | 1.5 % | 367.86 | 5.52 |
| MAT.SEÑALIZAC | m | Cinta señalización | 1 | 0.25 | 0.25 |
| MAQ.GRU100 | h | Camión grúa 1.500 kg. | 0.02 | 37.44 | 0.75 |
| MO.ESP002 | h | Conductor camión hasta 7.500 Kg | 0.02 | 15.59 | 0.31 |
| MO.OFI001 | h | Oficial 1ª | 0.2 | 15.59 | 3.12 |
| MO.PEO001 | h | Peón | 0.24 | 14.98 | 3.60 |
| %.AUX003 | % | Medios auxiliares y resto de obra | 3 % | 381.41 | 11.44 |
|  |  | Total |  |  | 392.85 |

**410.500** ud Pozo de registro para ventosa o desagüe conducción <ø300 h<2,00
21 ud × 800.74 (848.78 con costes indirectos) = 17824.38

| Medición | Uds. | Parcial |
|---|---|---|
| Ventosa | 15 | 15.000 |
| Válvula cierre | 6 | 6.000 |
| Subtotal |  | 21.000 |
| Total |  | 21 |

**490.200B** ud Válvula cierre ø700 mm PN16
6 ud × 9430.13 (9995.94 con costes indirectos) = 59975.64
Válvula de mariposa motorizable EUROSTOP, ø700 mm, de bridas PN16, cuerpo y obturador en fundición dúctil, doble excentricidad y sistema de estanquidad automático con sentido de flujo bidireccional, con revestimiento epoxi de 250 µm (espesor mínimo). Completamente instalada, probada y funcionando.

| Código | Ud | Descripción | Rendimiento | Precio | Importe |
|---|---|---|---|---|---|
| MAT.VALVC700A | ud | Válvula mariposa Eurostop BBJPAI motorizable ø700 PN16 (material; 02/08/2021) | 1 | 9145.63 | 9145.63 |
| MO.OFI001 | h | Oficial 1ª | 0.15 | 15.59 | 2.34 |
| MO.PEO001 | h | Peón | 0.5 | 14.98 | 7.49 |
| %.AUX003 | % | Medios auxiliares y resto de obra | 3 % | 9155.46 | 274.66 |
|  |  | Total |  |  | 9430.13 |

**610.400** m³ Codo / Anclaje de tubería de impulsión
126.25 m³ × 273.46 (289.87 con costes indirectos) = 36596.09

| Medición | Uds. | Largo | Parcial |
|---|---|---|---|
| (incr. 20 % parte inferior) |  |  |  |
| SEGÚN ANEJO DE CÁLCULO | 1.2 | 54.54 | 65.448 |
| Arquetas | 2 | 7.2 | 14.400 |
|  | 2 | 10.4 | 20.800 |
|  | 2 | 12.8 | 25.600 |
| Subtotal |  |  | 126.248 |
| Total |  |  | 126.25 |

**490.003D** ud Ventosa autom trifuncional residuales DN200 mm PN16 golpe ariete
18 ud × 5192.04 (5503.56 con costes indirectos) = 99064.08
Ventosa trifuncional automática DN200 PN16, modelo BERMAD VALLOYMAX VEC-313 o equivalente, con protección antiariete, brida ISO16. Incluido medios auxiliares, piezas de conexión a tubería principal, válvula de corte, montaje y pruebas de funcionamiento. Resto de características según características definidas en la ETP 4.1 (Lote 1, 2, 3 y 4).

| Código | Ud | Descripción | Rendimiento | Precio | Importe |
|---|---|---|---|---|---|
| MO.CAP001 | h | Capataz | 0.2 | 16.64 | 3.33 |
| MO.OFI001 | h | Oficial 1ª | 1 | 15.59 | 15.59 |
| MO.PEO001 | h | Peón | 1 | 14.98 | 14.98 |
| MAT.VENT015 | ud | Ventosa autom. trifuncional residuales DN200 mm PN25 (material; 09/08/2021) | 1 | 4461.37 | 4461.37 |
| %PRUEB10 | % | Puesta en funcionamiento y pruebas | 10 % | 4495.27 | 449.53 |
| %.AUX005 | % | Medios auxiliares y resto de obra | 5 % | 4944.80 | 247.24 |
|  |  | Total |  |  | 5192.04 |

**400.100TR** ud Registro para inspección de emisario terrestre c/500 m (15/11/1998)
14 ud × 6005.3 (6365.62 con costes indirectos) = 89118.68
Registro para inspección de emisario terrestre, cada 500 metros,formado por arqueta de registro de 3,40 x 1,70 m, completamente ejecutado.

| Código | Ud | Descripción | Rendimiento | Precio | Importe |
|---|---|---|---|---|---|
| AUX.MOVT001 | m³ | Excavación zanjas, pozos, cimientos por medios mecánicos | 37 | 10.36 | 383.32 |
| AUX.REL001 | m³ | Relleno con material seleccionado excavación (material) | 18.5 | 3.12 | 57.72 |
| AUX.HOR012 | m³ | Hormigón de limpieza HL-150/B/20 | 1.16 | 68.72 | 79.72 |
| MATHORA025 | m³ | Hormigon armado HA-25 consistencia fluida árido máximo 20 mm | 14 | 62.9 | 880.60 |
| MQVIB003 | h | Vibrador eléctrico (maquinaria; 16/05/2019) | 0.6 | 1.95 | 1.17 |
| AUX.ENCOF01 | m² | Encofrado-desencofrado paramentos planos ocultos | 41 | 21.84 | 895.44 |
| MATB500S01 | Kg | Acero corrugado B-500 S en barras (material; 26/02/2013) | 525 | 0.65 | 341.25 |
| MAT.PEAD10710 | m | Tubo PE Tuyper barra P100 ø710 10 atm | 2 | 367.86 | 735.72 |
| MAT.PVC.TE700 | ud | Te PE DN 700 (material; 27/01/2022) | 1 | 1974 | 1974.00 |
| MAT.TAPA500 | m² | Tapa de cierre y acceso a escaleras | 1 | 140 | 140.00 |
| MATDRE006 | ud | Pate 16x33 cm D=20 mm (material; 16/05/2019) | 6 | 2.36 | 14.16 |
| MQCAMG001 | h | Camión grúa 3 tn (sin maquinista) | 1.2 | 29.4 | 35.28 |
| MO04MQ04 | h | Maquinista | 1.2 | 15.59 | 18.71 |
| MO.OFI001 | h | Oficial 1ª | 6 | 15.59 | 93.54 |
| MO.PEO001 | h | Peón | 12 | 14.98 | 179.76 |
| %.AUX003 | % | Medios auxiliares y resto de obra | 3 % | 5830.39 | 174.91 |
|  |  | Total |  |  | 6005.3 |

##### S2.03.01.03 FIRMES Y PAVIMENTOS (01/01/2000)
Importe: 454402.99

**501.001** m³ Zahorra artificial
1535.93 m³ × 25.01 (26.51 con costes indirectos) = 40717.50

| Medición | Uds. | Largo | Parcial |
|---|---|---|---|
| Según medición auxiliar | 1 | 1535.93 | 1535.930 |
| Total |  |  | 1535.93 |

**513.125** m³ Suelo cemento
6215.67 m³ × 30.21 (32.02 con costes indirectos) = 199025.75

| Medición | Uds. | Largo | Parcial |
|---|---|---|---|
| Según medición auxiliar | 1 | 6215.67 | 6215.670 |
| Total |  |  | 6215.67 |

**530.001** m² Riego de imprimación con emulsión C60BF4 IMP
6616 m² × 1.53 (1.62 con costes indirectos) = 10717.92

| Medición | Uds. | Largo | Ancho | Parcial |
|---|---|---|---|---|
| 0+647 - 0+998 | 1 | 351 | 1.6 | 561.600 |
| 1+245 - 1+496 | 1 | 251 | 1.6 | 401.600 |
| 1+520 - 2+428 | 1 | 908 | 1.6 | 1452.800 |
| 3+169 - 4+245 | 1 | 1076 | 1.6 | 1721.600 |
| 4+327 - 5+000 | 1 | 673 | 1.6 | 1076.800 |
| 5+753 - 5+894 | 1 | 141 | 1.6 | 225.600 |
| 6+437 - 7+172 | 1 | 735 | 1.6 | 1176.000 |
| Subtotal |  |  |  | 6616.000 |
| Total |  |  |  | 6616 |

**542.055** tn MBC tipo AC32/base/50-70/G (G-20)
932.87 tn × 73.01 (77.39 con costes indirectos) = 72194.81

| Medición | Uds. | Largo | Ancho | Alto | Parcial |
|---|---|---|---|---|---|
| 0+647 - 0+998 | 2.35 | 351 | 1.6 | 0.06 | 79.186 |
| 1+245 - 1+496 | 2.35 | 251 | 1.6 | 0.06 | 56.626 |
| 1+520 - 2+428 | 2.35 | 908 | 1.6 | 0.06 | 204.845 |
| 3+169 - 4+245 | 2.35 | 1076 | 1.6 | 0.06 | 242.746 |
| 4+327 - 5+000 | 2.35 | 673 | 1.6 | 0.06 | 151.829 |
| 5+753 - 5+894 | 2.35 | 141 | 1.6 | 0.06 | 31.810 |
| 6+437 - 7+172 | 2.35 | 735 | 1.6 | 0.06 | 165.816 |
| Subtotal |  |  |  |  | 932.858 |
| Total |  |  |  |  | 932.87 |

**531.001** m² Riego de adherencia con emulsión C60B3 ADH
14886 m² × 0.95 (1.01 con costes indirectos) = 15034.86

| Medición | Uds. | Largo | Ancho | Parcial |
|---|---|---|---|---|
| 0+647 - 0+998 | 1 | 351 | 3.6 | 1263.600 |
| 1+245 - 1+496 | 1 | 251 | 3.6 | 903.600 |
| 1+520 - 2+428 | 1 | 908 | 3.6 | 3268.800 |
| 3+169 - 4+245 | 1 | 1076 | 3.6 | 3873.600 |
| 4+327 - 5+000 | 1 | 673 | 3.6 | 2422.800 |
| 5+753 - 5+894 | 1 | 141 | 3.6 | 507.600 |
| 6+437 - 7+172 | 1 | 735 | 3.6 | 2646.000 |
| Subtotal |  |  |  | 14886.000 |
| Total |  |  |  | 14886 |

**542.043** tn MBC tipo AC16/surf/50-70/D (D-12)
1429.07 tn × 77.05 (81.67 con costes indirectos) = 116712.15

| Medición | Uds. | Largo | Ancho | Alto | Parcial |
|---|---|---|---|---|---|
| 0+647 - 0+998 | 2.4 | 351 | 3.6 | 0.04 | 121.306 |
| 1+245 - 1+496 | 2.4 | 251 | 3.6 | 0.04 | 86.746 |
| 1+520 - 2+428 | 2.4 | 908 | 3.6 | 0.04 | 313.805 |
| 3+169 - 4+245 | 2.4 | 1076 | 3.6 | 0.04 | 371.866 |
| 4+327 - 5+000 | 2.4 | 673 | 3.6 | 0.04 | 232.589 |
| 5+753 - 5+894 | 2.4 | 141 | 3.6 | 0.04 | 48.730 |
| 6+437 - 7+172 | 2.4 | 735 | 3.6 | 0.04 | 254.016 |
| Subtotal |  |  |  |  | 1429.058 |
| Total |  |  |  |  | 1429.07 |

##### S2.03.01.04 ARQUETA ROTURA DE CARGA (08/06/2000)
Importe: 35402.06

**610.015** m³ Hormigón de limpieza HL-150/B/20
3.9 m³ × 70 (74.2 con costes indirectos) = 289.38

| Medición | Uds. | Largo | Ancho | Alto | Parcial |
|---|---|---|---|---|---|
| CIMENTACIÓN | 1 | 6.4 | 6.1 | 0.1 | 3.904 |
| Total |  |  |  |  | 3.9 |

**610.301** m³ Hormigón armado HA-30/B/20/IV+Qb en soleras y cimentaciones
15.62 m³ × 99.24 (105.19 con costes indirectos) = 1643.07

| Medición | Uds. | Largo | Ancho | Alto | Parcial |
|---|---|---|---|---|---|
| LOSA CIMENTACIÓN | 1 | 6.4 | 6.1 | 0.4 | 15.616 |
| Total |  |  |  |  | 15.62 |

**610.302** m³ Hormigón armado HA-30/B/20/IV+Qb en muros y alzados
54.01 m³ × 113.67 (120.49 con costes indirectos) = 6507.66

| Medición | Uds. | Largo | Ancho | Alto | Parcial |
|---|---|---|---|---|---|
| MUROS | 2 | 6.4 | 0.3 | 5.5 | 21.120 |
|  | 2 | 6.1 | 0.3 | 5.5 | 20.130 |
|  | 2 | 5.8 | 0.2 | 5.5 | 12.760 |
| Subtotal |  |  |  |  | 54.010 |
| Total |  |  |  |  | 54.01 |

**610.303** m³ Hormigón armado HA-30/B/20/IV+Qb en forjados y losas
9.1 m³ × 117.99 (125.07 con costes indirectos) = 1138.14

| Medición | Uds. | Largo | Ancho | Alto | Parcial |
|---|---|---|---|---|---|
| LOSA TECHO | 1 | 6.4 | 6.1 | 0.25 | 9.760 |
| A descontar huecos | -2 | 1.15 | 1.15 | 0.25 | -0.661 |
| Subtotal |  |  |  |  | 9.099 |
| Total |  |  |  |  | 9.1 |

**610.020** m³ Hormigón en masa HNE-20/B/40
48.86 m³ × 76.89 (81.5 con costes indirectos) = 3982.09

| Medición | Uds. | Largo | Alto | Parcial |
|---|---|---|---|---|
| CANALIZADORES | 2 | 1.5 | 5.43 | 16.290 |
|  | 2 | 2.88 | 3.85 | 22.176 |
|  | 1 | 3.34 | 3.11 | 10.387 |
| Subtotal |  |  |  | 48.853 |
| Total |  |  |  | 48.86 |

**600.100** Kg Acero corrugado B-500 SD
7670.35 Kg × 1.41 (1.49 con costes indirectos) = 11428.82

| Medición | Uds. | Largo | Alto | Parcial |
|---|---|---|---|---|
| CIMENTACIÓN | 1 | 15.62 | 90 | 1405.800 |
| MUROS-ALZADOS | 1 | 54.01 | 100 | 5401.000 |
| FORJADOS-LOSAS | 1 | 9.09 | 95 | 863.550 |
| Subtotal |  |  |  | 7670.350 |
| Total |  |  |  | 7670.35 |

**616.100** m² Encofrado plano en soleras y cimentaciones
10 m² × 11.53 (12.22 con costes indirectos) = 122.20

| Medición | Uds. | Largo | Alto | Parcial |
|---|---|---|---|---|
| LOSA CIMENTACIÓN | 2 | 6.4 | 0.4 | 5.120 |
|  | 2 | 6.1 | 0.4 | 4.880 |
| Subtotal |  |  |  | 10.000 |
| Total |  |  |  | 10 |

**616.110** m² Encofrado plano en muros y alzados
402.6 m² × 14.77 (15.66 con costes indirectos) = 6304.72

| Medición | Uds. | Largo | Alto | Parcial |
|---|---|---|---|---|
| MUROS | 4 | 6.4 | 5.5 | 140.800 |
|  | 4 | 6.1 | 5.5 | 134.200 |
|  | 4 | 5.8 | 5.5 | 127.600 |
| Subtotal |  |  |  | 402.600 |
| Total |  |  |  | 402.6 |

**616.130** m² Encofrado plano en forjados y losas
42.33 m² × 28.2 (29.89 con costes indirectos) = 1265.24

| Medición | Uds. | Largo | Ancho | Alto | Parcial |
|---|---|---|---|---|---|
| LOSA TECHO |  |  |  |  |  |
| Losa | 1 | 6.4 | 6.1 |  | 39.040 |
|  | 2 | 6.4 |  | 0.25 | 3.200 |
|  | 2 | 6.1 |  | 0.25 | 3.050 |
| Huecos | -8 | 1.15 |  | 0.25 | -2.300 |
| A descontar huecos | -2 | 1.15 | 1.15 | 0.25 | -0.661 |
| Subtotal |  |  |  |  | 42.329 |
| Total |  |  |  |  | 42.33 |

**419.001** ud Pate de polipropileno con alma de acero
7 ud × 11.93 (12.65 con costes indirectos) = 88.55

**410.990** m² Tapa de cierre y acceso escaleras
2.65 m² × 163.06 (172.84 con costes indirectos) = 458.03

| Medición | Uds. | Largo | Ancho | Parcial |
|---|---|---|---|---|
|  | 2 | 1.15 | 1.15 | 2.645 |
| Total |  |  |  | 2.65 |

**418.302** ud Carrete pasamuros AISI 316L ø300 mm
1 ud × 341.21 (361.68 con costes indirectos) = 361.68
Carrete pasamuros ø300 mm de acero inoxidable AISI 316L, con brida loca en un extremo y placa de estanqueidad de acero inoxidable AISI 316L, brida de aluminio. Colocado.

| Código | Ud | Descripción | Rendimiento | Precio | Importe |
|---|---|---|---|---|---|
| MO.CAP001 | h | Capataz | 0.3 | 16.64 | 4.99 |
| MO.OFI001 | h | Oficial 1ª | 0.6 | 15.59 | 9.35 |
| MO.PEO001 | h | Peón | 0.9 | 14.98 | 13.48 |
| MAT.CARPAS300 | ud | Carrete pasamuros AISI 316L ø300 (material; 02/10/2017) | 1 | 297.14 | 297.14 |
| %.AUX005 | % | Medios auxiliares y resto de obra | 5 % | 324.96 | 16.25 |
|  |  | Total |  |  | 341.21 |

**418.501** ud Carrete pasamuros AISI 316L ø500 mm
1 ud × 517.46 (548.51 con costes indirectos) = 548.51
Carrete pasamuros ø500 mm de acero inoxidable AISI 316L, con brida loca en un extremo y placa de estanqueidad de acero inoxidable AISI 316L, brida de aluminio. Colocado.

| Código | Ud | Descripción | Rendimiento | Precio | Importe |
|---|---|---|---|---|---|
| MO.CAP001 | h | Capataz | 0.3 | 16.64 | 4.99 |
| MO.OFI001 | h | Oficial 1ª | 0.6 | 15.59 | 9.35 |
| MO.PEO001 | h | Peón | 0.9 | 14.98 | 13.48 |
| MAT.CARPAS500 | ud | Carrete pasamuros AISI 316L ø500 (material; 05/10/2017) | 1 | 465 | 465.00 |
| %.AUX005 | % | Medios auxiliares y resto de obra | 5 % | 492.82 | 24.64 |
|  |  | Total |  |  | 517.46 |

**418.600** ud Carrete pasamuros AISI 316L ø600 mm
1 ud × 559.46 (593.03 con costes indirectos) = 593.03
Carrete pasamuros ø600 mm de acero inoxidable AISI 316L, con brida loca en un extremo y placa de estanqueidad de acero inoxidable AISI 316L, brida de aluminio. Colocado.

| Código | Ud | Descripción | Rendimiento | Precio | Importe |
|---|---|---|---|---|---|
| MO.CAP001 | h | Capataz | 0.3 | 16.64 | 4.99 |
| MO.OFI001 | h | Oficial 1ª | 0.6 | 15.59 | 9.35 |
| MO.PEO001 | h | Peón | 0.9 | 14.98 | 13.48 |
| MAT.CARPAS600 | ud | Carrete pasamuros AISI 316L ø600 (material; 09/01/2018) | 1 | 505 | 505.00 |
| %.AUX005 | % | Medios auxiliares y resto de obra | 5 % | 532.82 | 26.64 |
|  |  | Total |  |  | 559.46 |

**418.900** ud Carrete pasamuros AISI 316L ø900 mm
1 ud × 632.96 (670.94 con costes indirectos) = 670.94
Carrete pasamuros ø900 mm de acero inoxidable AISI 316L, con brida loca en un extremo y placa de estanqueidad de acero inoxidable AISI 316L, brida de aluminio. Colocado.

| Código | Ud | Descripción | Rendimiento | Precio | Importe |
|---|---|---|---|---|---|
| MO.CAP001 | h | Capataz | 0.3 | 16.64 | 4.99 |
| MO.OFI001 | h | Oficial 1ª | 0.6 | 15.59 | 9.35 |
| MO.PEO001 | h | Peón | 0.9 | 14.98 | 13.48 |
| MAT.CARPAS900 | ud | Carrete pasamuros AISI 316L ø900 (material; 09/01/2018) | 1 | 575 | 575.00 |
| %.AUX005 | % | Medios auxiliares y resto de obra | 5 % | 602.82 | 30.14 |
|  |  | Total |  |  | 632.96 |

##### S2.03.01.05 ARQUETA ROTURA DE CARGA Y DISIPACIÓN ENERGÍA BALTÉN (08/06/2000)
Importe: 41866.59

###### 203010501 CIMENTACIÓN (08/06/2000)
Importe: 1884.65

**610.015** m³ Hormigón de limpieza HL-150/B/20
1.74 m³ × 70 (74.2 con costes indirectos) = 129.11

| Medición | Uds. | Largo | Ancho | Alto | Parcial |
|---|---|---|---|---|---|
|  | 1 | 6.45 | 2.7 | 0.1 | 1.742 |
| Total |  |  |  |  | 1.74 |

**610.301** m³ Hormigón armado HA-30/B/20/IV+Qb en soleras y cimentaciones
6.1 m³ × 99.24 (105.19 con costes indirectos) = 641.66

| Medición | Uds. | Largo | Ancho | Alto | Parcial |
|---|---|---|---|---|---|
|  | 1 | 6.45 | 2.7 | 0.35 | 6.095 |
| Total |  |  |  |  | 6.1 |

**616.100** m² Encofrado plano en soleras y cimentaciones
6.41 m² × 11.53 (12.22 con costes indirectos) = 78.33

| Medición | Uds. | Largo | Ancho | Alto | Parcial |
|---|---|---|---|---|---|
|  | 2 | 6.45 |  | 0.35 | 4.515 |
|  | 2 |  | 2.7 | 0.35 | 1.890 |
| Subtotal |  |  |  |  | 6.405 |
| Total |  |  |  |  | 6.41 |

**600.100** Kg Acero corrugado B-500 SD
695 Kg × 1.41 (1.49 con costes indirectos) = 1035.55

###### 203010502 ESTRUCTURA (08/06/2000)
Importe: 7997.64

**616.110** m² Encofrado plano en muros y alzados
90 m² × 14.77 (15.66 con costes indirectos) = 1409.40

| Medición | Uds. | Largo | Ancho | Alto | Parcial |
|---|---|---|---|---|---|
|  | 6 | 2.7 |  | 2 | 32.400 |
|  | 6 |  | 0.3 | 2 | 3.600 |
|  | 4 | 5.85 |  | 2 | 46.800 |
|  | 4 |  | 0.3 | 2 | 2.400 |
|  | 2 | 2.1 |  | 1 | 4.200 |
|  | 2 |  | 0.3 | 1 | 0.600 |
| Subtotal |  |  |  |  | 90.000 |
| Total |  |  |  |  | 90 |

**616.130** m² Encofrado plano en forjados y losas
4.58 m² × 28.2 (29.89 con costes indirectos) = 136.90

| Medición | Uds. | Largo | Ancho | Alto | Parcial |
|---|---|---|---|---|---|
|  | 2 | 6.45 |  | 0.25 | 3.225 |
|  | 2 |  | 2.7 | 0.25 | 1.350 |
| Subtotal |  |  |  |  | 4.575 |
| Total |  |  |  |  | 4.58 |

**600.100** Kg Acero corrugado B-500 SD
1403.85 Kg × 1.41 (1.49 con costes indirectos) = 2091.74

| Medición | Uds. | Largo | Parcial |
|---|---|---|---|
|  | 3 | 121 | 363.000 |
|  | 2 | 250 | 500.000 |
|  | 1 | 54 | 54.000 |
| "L" | 1 | 60 | 60.000 |
| Forjado | 1 | 360 | 360.000 |
| Despuntes y recortes | 0.05 | 1337 | 66.850 |
| Subtotal |  |  | 1403.850 |
| Total |  |  | 1403.85 |

**610.302** m³ Hormigón armado HA-30/B/20/IV+Qb en muros y alzados
12.51 m³ × 113.67 (120.49 con costes indirectos) = 1507.33

| Medición | Uds. | Largo | Ancho | Alto | Parcial |
|---|---|---|---|---|---|
|  | 3 | 2.7 | 0.3 | 2 | 4.860 |
|  | 2 | 5.85 | 0.3 | 2 | 7.020 |
|  | 1 | 2.1 | 0.3 | 1 | 0.630 |
| Subtotal |  |  |  |  | 12.510 |
| Total |  |  |  |  | 12.51 |

**610.303** m³ Hormigón armado HA-30/B/20/IV+Qb en forjados y losas
3.85 m³ × 117.99 (125.07 con costes indirectos) = 481.52

| Medición | Uds. | Largo | Ancho | Alto | Parcial |
|---|---|---|---|---|---|
|  | 1 | 6.45 | 2.7 | 0.25 | 4.354 |
| A descontar | -2 | 1 | 1 | 0.25 | -0.500 |
| Subtotal |  |  |  |  | 3.854 |
| Total |  |  |  |  | 3.85 |

**EMAR104** ud Carrete pasamuros AISI 316L DN 300
1 ud × 341.21 (361.68 con costes indirectos) = 361.68
Carrete pasamuros de acero inoxidable, con brida loca en un extremo y placa de estanqueidad, de DN 300, longitud: 500 mm. y materiales: Carrete y placa de estanqueidad: AISI 316L. Brida: aluminio. Resto de características según ETP Equipos 3.5 - 3.6. (Lote 1 y 3) y 3.6 - 3.7 (Lote 2 y 4). Montada y probada.

| Código | Ud | Descripción | Rendimiento | Precio | Importe |
|---|---|---|---|---|---|
| MO.CAP001 | h | Capataz | 0.3 | 16.64 | 4.99 |
| MO.OFI001 | h | Oficial 1ª | 0.6 | 15.59 | 9.35 |
| MO.PEO001 | h | Peón | 0.9 | 14.98 | 13.48 |
| PEMAR104 | ud | Carrete pasamuros AISI 316L DN 300 (material; 02/10/2017) | 1 | 297.14 | 297.14 |
| %.AUX005 | % | Medios auxiliares y resto de obra | 5 % | 324.96 | 16.25 |
|  |  | Total |  |  | 341.21 |

**418.902** u Carrete pasamuros AISI 316L ø800 mm
1 u × 643.46 (682.07 con costes indirectos) = 682.07
Carrete pasamuros ø800 mm de acero inoxidable AISI 316L, con brida loca en un extremo y placa de estanqueidad de acero inoxidable AISI 316L, brida de aluminio. Colocado.

| Código | Ud | Descripción | Rendimiento | Precio | Importe |
|---|---|---|---|---|---|
| MO.CAP001 | h | Capataz | 0.3 | 16.64 | 4.99 |
| MO.OFI001 | h | Oficial 1ª | 0.6 | 15.59 | 9.35 |
| MO.PEO001 | h | Peón | 0.9 | 14.98 | 13.48 |
| MAT.CARPAS800 | u | Carrete pasamuros AISI 316L ø800 (material; 15/09/2021) | 1 | 585 | 585.00 |
| %.AUX005 | % | Medios auxiliares y resto de obra | 5 % | 612.82 | 30.64 |
|  |  | Total |  |  | 643.46 |

**500.004** m Cinta de PVC 22 mm sin bulbo en juntas de construcción
20 m × 40.94 (43.4 con costes indirectos) = 868.00

| Medición | Uds. | Largo | Parcial |
|---|---|---|---|
| Juntas horizontales muros | 1 | 20 | 20.000 |
| Total |  |  | 20 |

**500.005** m Perfil hidroexpansivo en juntas de construcción
15 m × 13.02 (13.8 con costes indirectos) = 207.00

| Medición | Uds. | Largo | Parcial |
|---|---|---|---|
| Juntas verticales muros | 1 | 15 | 15.000 |
| Subtotal: Varios |  |  | 15.000 |
| Total |  |  | 15 |

**500.010TR** u Tapa redonda 300x300 mm fund dúctil, D-400, TRUCK 300, EJ-NORIN (23/03/2017)
2 u × 118.87 (126 con costes indirectos) = 252.00
Tapa y marco redondo de fundición dúctil, soporte elástico de polietileno clipado sobre el marco anti-ruido y anti-desplazamiento, marco con perfil sifónico para evitar salida de olores, con medidas exteriores de marco 440x440x75 mm y hueco libre de 300x300 mm, clase D-400, certificado NF, peso del conjunto tapa y marco de 26 Kg, con marcado fundido en relieve antideslizante, s/ norma EN-124, ref TRUCK 300, de EJ-NORINCO

| Código | Ud | Descripción | Rendimiento | Precio | Importe |
|---|---|---|---|---|---|
| MAT.NOR3030 | ud | Tapa cuatrada 300x300 mm fund dúctil, D-400, TRUCK 300, EJ-NORIN | 1 | 96.4 | 96.40 |
| MO.OFI001 | h | Oficial 1ª | 1.125 | 15.59 | 17.54 |
| MO.PEO001 | h | Peón | 0.098 | 14.98 | 1.47 |
| %.AUX003 | % | Medios auxiliares y resto de obra | 3 % | 115.41 | 3.46 |
|  |  | Total |  |  | 118.87 |

###### 203010503 IMPERMEABILIZACIÓN (17/01/2012)
Importe: 2147.34

**500.006** m² Impermeab trasdós muros emulsión bitum + protección drenante Dra
48.32 m² × 41.92 (44.44 con costes indirectos) = 2147.34

| Medición | Uds. | Largo | Ancho | Alto | Parcial |
|---|---|---|---|---|---|
|  | 2 | 6.45 |  | 2.34 | 30.186 |
|  | 2 | 6.45 | 0.3 |  | 3.870 |
|  | 2 | 2.7 |  | 2.34 | 12.636 |
|  | 2 | 2.7 | 0.3 |  | 1.620 |
| Subtotal |  |  |  |  | 48.312 |
| Total |  |  |  |  | 48.32 |

###### 203010504 COLECTOR (18/01/2011)
Importe: 19173.34

**417.200** m Tubería saneamiento PEAD PN10 ø200 mm (13/10/2011)
10 m × 39.81 (42.2 con costes indirectos) = 422.00
Tubería PEAD PN10, ø200 mm banda azul, en red de saneamiento, colocada en fondo de zanja, incluso cinta de señalización, parte proporcional de pequeño material, piezas especiales, incluso solera de arena de 15 cm de espesor, nivelación del tubo, sin incluir excavación ni relleno de la zanja. Instalada y probada.

| Código | Ud | Descripción | Rendimiento | Precio | Importe |
|---|---|---|---|---|---|
| MAT.PEAD10200 | m | Tubo PE Tuyper barra P100 ø200 10 atm (material; 25/08/2020) | 1 | 33.77 | 33.77 |
| %.PP0015 | % | Piezas especiales | 1.5 % | 33.77 | 0.51 |
| MAT.SEÑALIZAC | m | Cinta señalización | 1 | 0.25 | 0.25 |
| MAQ.GRU100 | h | Camión grúa 1.500 kg. | 0.01 | 37.44 | 0.37 |
| MO.ESP002 | h | Conductor camión hasta 7.500 Kg | 0.01 | 15.59 | 0.16 |
| MO.OFI001 | h | Oficial 1ª | 0.115 | 15.59 | 1.79 |
| MO.PEO001 | h | Peón | 0.12 | 14.98 | 1.80 |
| %.AUX003 | % | Medios auxiliares y resto de obra | 3 % | 38.65 | 1.16 |
|  |  | Total |  |  | 39.81 |

**417.710** m Tubería saneamiento PEAD PN10 ø710 mm
5 m × 392.85 (416.42 con costes indirectos) = 2082.10

**EMARM167** ud Válvula DN 500 mariposa motorizada PN16 (18/01/2011)
1 ud × 6813.83 (7222.66 con costes indirectos) = 7222.66
Válvula de mariposa doble excentricidad de DN 500 mm. PN16 de PAM, HIDROGLOBAL, AVK o equivalente.
Características:
Diámetro: 500 mm
Presión (PN): 16
Acuador: motoirazado (AUMA o equivalente)
Materiales
Cuerpo y tapa: Fundición dúctil GGG50
Mariposa: inoxidable AISI-316
Eje: Acero inoxidable AISI-420
Volante: Fundición nodular GGG-50
Tornillería: Acero inoxidable AISI 316
Acabados
Recubrimiento anticorrosivo interior y exterior con polvo de poliamida epoxy 250 micras aplicado electrostáticamente.
Resto de características según ETP Equipos 4.8-4.9 (Lote 2) y 4.8 (Lote 4) Totalmente instalada, probada y funcionando.

| Código | Ud | Descripción | Rendimiento | Precio | Importe |
|---|---|---|---|---|---|
| MO.CAP001 | h | Capataz | 0.75 | 16.64 | 12.48 |
| MO.OFI001 | h | Oficial 1ª | 1.5 | 15.59 | 23.39 |
| MO.PEO001 | h | Peón | 3 | 14.98 | 44.94 |
| PEMAR1681 | Ud | Válvula DN 500 mariposa PN16 (material; 04/02/2021) | 1 | 2615 | 2615.00 |
| PE167A | ud | Actuador electrico DN400 a 500 AUMA o equivalente PN16 (material; 03/02/2021) | 1 | 3126 | 3126.00 |
| MAQ.GRU006 | h | Camión grúa de 6 t (sin conductor) | 1.5 | 51.74 | 77.61 |
| %PRUEB10 | % | Puesta en funcionamiento y pruebas | 10 % | 5899.42 | 589.94 |
| %.AUX005 | % | Medios auxiliares y resto de obra | 5 % | 6489.36 | 324.47 |
|  |  | Total |  |  | 6813.83 |

**420.000TR** u Válvula antiretorno pico de pato interior en brida DN200 mm PN16
1 u × 8911.87 (9446.58 con costes indirectos) = 9446.58
Válvula antirretorno tipo pinza DN 200 mm, de HIDROSTANK serie 720 o equivalente, fabricada en Neopreno para instalar en el interior de la tubería mediante brida según ANSI 150. Incluye tornillería y anillo de retención en AISI 304, medios auxilaires, piezas de conexión a tubería principal, montaje y pruebas de funcionamiento. Totalmente instalada, probada y funcionando.

| Código | Ud | Descripción | Rendimiento | Precio | Importe |
|---|---|---|---|---|---|
| MO.CAP001 | h | Capataz | 0.2 | 16.64 | 3.33 |
| MO.OFI001 | h | Oficial 1ª | 1 | 15.59 | 15.59 |
| MO.PEO001 | h | Peón | 1 | 14.98 | 14.98 |
| PEMVA037 | ud | Válvula antiretorno pico de pato interior en brida DN400 mm PN16 (material; 04/03/2021) | 1 | 7682 | 7682.00 |
| %PRUEB10 | % | Puesta en funcionamiento y pruebas | 10 % | 7715.90 | 771.59 |
| %.AUX005 | % | Medios auxiliares y resto de obra | 5 % | 8487.49 | 424.37 |
|  |  | Total |  |  | 8911.87 |

###### 203010505 EQUIPOS MECÁNICOS
Importe: 10663.62

**490.200B** ud Válvula cierre ø700 mm PN16
1 ud × 9430.13 (9995.94 con costes indirectos) = 9995.94

**EMVA037A** ud Válvula antiretorno de clapeta DN200 mm PN16
1 ud × 629.89 (667.68 con costes indirectos) = 667.68
Válvula de retención de clapeta marca HIDROSTANK ó equivalente, PN16 y DN 200 mm, con racores de bridas. Completamente instalada, probada y funcionando.

| Código | Ud | Descripción | Rendimiento | Precio | Importe |
|---|---|---|---|---|---|
| MO.CAP001 | h | Capataz | 0.2 | 16.64 | 3.33 |
| MO.OFI001 | h | Oficial 1ª | 1 | 15.59 | 15.59 |
| MO.PEO001 | h | Peón | 1 | 14.98 | 14.98 |
| PEMVA037A | ud | Válvula antiretorno de clapeta DN200 mm PN16 (material; 25/08/2021) | 1 | 511.45 | 511.45 |
| %PRUEB10 | % | Puesta en funcionamiento y pruebas | 10 % | 545.35 | 54.54 |
| %.AUX005 | % | Medios auxiliares y resto de obra | 5 % | 599.89 | 29.99 |
|  |  | Total |  |  | 629.89 |

##### S2.03.01.06 REPOSICIONES BALSA VALLE SAN LORENZO (15/11/1998)
Importe: 946321.65

**416.600** m Tubería saneamiento FDC ø600 mm C64
500 m × 418.91 (444.04 con costes indirectos) = 222020.00

| Medición | Uds. | Largo | Parcial |
|---|---|---|---|
| SANTA CRUZ - ARONA (PK 0+400 - PK 0+900) | 1 | 500 | 500.000 |
| Total |  |  | 500 |

**416.400** m Tubería saneamiento FDC ø400 mm C64 (19/09/2013)
1000 m × 308.49 (327 con costes indirectos) = 327000.00
Tubería de fundición dúctil centrifugada para red de saneamiento, ø400 mm, según norma UNE-EN 598:2008+A1:2009, marca "DUKTUS" o similar, con junta automática flexible tipo Tyton según UNE-EN 681-1:1996, con elastómero NBR, C64, con revestimiento interior de mortero de cemento aluminoso y revestimiento exterior Zipox (capa de zinc 200 g/m²) con capa final de protección de epoxi, según norma ISO 8179, colocada en fondo de zanja, cinta de señalización, parte proporcional de juntas, nivelación del tubo, sin incluir excavación y relleno de zanja. Instalada y probada.

| Código | Ud | Descripción | Rendimiento | Precio | Importe |
|---|---|---|---|---|---|
| MAT.PVC400R | m | Tubería saneamiento FDC ø400 mm C64 DUKTUS (material; 27/01/2022) | 1 | 278 | 278.00 |
| %.PP0015 | % | Piezas especiales | 1.5 % | 278.00 | 4.17 |
| MAT.SEÑALIZAC | m | Cinta señalización | 1 | 0.25 | 0.25 |
| MAQ.GRU005 | h | Camión con grúa 5 toneladas | 0.2 | 39.18 | 7.84 |
| MO.ESP002 | h | Conductor camión hasta 7.500 Kg | 0.2 | 15.59 | 3.12 |
| MO.OFI001 | h | Oficial 1ª | 0.2 | 15.59 | 3.12 |
| MO.PEO001 | h | Peón | 0.2 | 14.98 | 3.00 |
| %.AUX003 | % | Medios auxiliares y resto de obra | 3 % | 299.50 | 8.99 |
|  |  | Total |  |  | 308.49 |

| Medición | Uds. | Largo | Parcial |
|---|---|---|---|
| INTERCONEXIÓN (PK 0+400 - PK 0+900) | 1 | 500 | 500.000 |
| EDAS AA (PK 0+400 - PK 0+900) | 1 | 500 | 500.000 |
| Subtotal |  |  | 1000.000 |
| Total |  |  | 1000 |

**203010603** m Tubería FDC DN 350 EDAM AA (19/09/2013)
500 m × 155.27 (164.59 con costes indirectos) = 82295.00

| Código | Ud | Descripción | Rendimiento | Precio | Importe |
|---|---|---|---|---|---|
| MAT.FDC350 | m | Tubería saneamiento FDC ø350 mm C64 DUKTUS (material; 27/01/2022) | 1 | 132 | 132.00 |
| %.PP0015 | % | Piezas especiales | 1.5 % | 132.00 | 1.98 |
| MAT.SEÑALIZAC | m | Cinta señalización | 1 | 0.25 | 0.25 |
| MAQ.GRU005 | h | Camión con grúa 5 toneladas | 0.19 | 39.18 | 7.44 |
| MO.ESP002 | h | Conductor camión hasta 7.500 Kg | 0.19 | 15.59 | 2.96 |
| MO.OFI001 | h | Oficial 1ª | 0.2 | 15.59 | 3.12 |
| MO.PEO001 | h | Peón | 0.2 | 14.98 | 3.00 |
| %.AUX003 | % | Medios auxiliares y resto de obra | 3 % | 150.75 | 4.52 |
|  |  | Total |  |  | 155.27 |

| Medición | Uds. | Largo | Parcial |
|---|---|---|---|
| EDAM AA (PK 0+400 - PK 0+900) | 1 | 500 | 500.000 |
| Total |  |  | 500 |

**203010605** m Tubería FDC DN 150 interconexión (19/09/2013)
500 m × 74.5 (78.97 con costes indirectos) = 39485.00
Tubería de fundición dúctil centrifugada para red de saneamiento, ø150 mm, según norma UNE-EN 598:2008+A1:2009, marca "DUKTUS" o similar, con junta automática flexible tipo Tyton según UNE-EN 681-1:1996, con elastómero NBR, C40, con revestimiento interior de mortero de cemento aluminoso y revestimiento exterior Zipox (capa de zinc 200 g/m²) con capa final de protección de epoxi, según norma ISO 8179, colocada en fondo de zanja, parte proporcional de juntas, nivelación del tubo, sin incluir excavación y relleno de zanja. Instalada y probada.

| Código | Ud | Descripción | Rendimiento | Precio | Importe |
|---|---|---|---|---|---|
| MAT.FDC150 | m | Tubería saneamiento FDC ø150 mm C40 DUKTUS | 1 | 59.9 | 59.90 |
| %.PP0015 | % | Piezas especiales | 1.5 % | 59.90 | 0.90 |
| MAT.SEÑALIZAC | m | Cinta señalización | 1 | 0.25 | 0.25 |
| MAQ.GRU005 | h | Camión con grúa 5 toneladas | 0.15 | 39.18 | 5.88 |
| MO.ESP002 | h | Conductor camión hasta 7.500 Kg | 0.15 | 15.59 | 2.34 |
| MO.OFI001 | h | Oficial 1ª | 0.1 | 15.59 | 1.56 |
| MO.PEO001 | h | Peón | 0.1 | 14.98 | 1.50 |
| %.AUX003 | % | Medios auxiliares y resto de obra | 3 % | 72.33 | 2.17 |
|  |  | Total |  |  | 74.5 |

| Medición | Uds. | Largo | Parcial |
|---|---|---|---|
| INTERCONEXIÓN (PK 0+400 - PK 0+900) | 1 | 500 | 500.000 |
| Total |  |  | 500 |

**203010606** m Tubería PVC DN 110 interconexión (19/09/2013)
500 m × 22.23 (23.56 con costes indirectos) = 11780.00

| Código | Ud | Descripción | Rendimiento | Precio | Importe |
|---|---|---|---|---|---|
| M345 | m | Tuberia pvc 110mm | 1 | 9.9 | 9.90 |
| %.PP0015 | % | Piezas especiales | 1.5 % | 9.90 | 0.15 |
| MAT.SEÑALIZAC | m | Cinta señalización | 1 | 0.25 | 0.25 |
| MAQ.GRU005 | h | Camión con grúa 5 toneladas | 0.15 | 39.18 | 5.88 |
| MO.ESP002 | h | Conductor camión hasta 7.500 Kg | 0.15 | 15.59 | 2.34 |
| MO.OFI001 | h | Oficial 1ª | 0.1 | 15.59 | 1.56 |
| MO.PEO001 | h | Peón | 0.1 | 14.98 | 1.50 |
| %.AUX003 | % | Medios auxiliares y resto de obra | 3 % | 21.58 | 0.65 |
|  |  | Total |  |  | 22.23 |

| Medición | Uds. | Largo | Parcial |
|---|---|---|---|
| INTERCONEXIÓN (PK 0+400 - PK 0+900) | 1 | 500 | 500.000 |
| Total |  |  | 500 |

**500.010** m Corte, manipulación y desmontaje de tuberías de fibrocemento con
500 m × 194 (205.64 con costes indirectos) = 102820.00
Corte, manipulación y desmontaje de tubería de fibrocemento con amianto existentes, con medios y equipos adecuados, además de equipos de protección contra el amianto, ambientales y personales, y posterior limpieza, plastificado y etiquetado, incluso carga sobre medio de transporte.

| Código | Ud | Descripción | Rendimiento | Precio | Importe |
|---|---|---|---|---|---|
| MAT.COR001 | m | Corte en húmedo con sierra diamantada en fibrocemento (material; 24/10/2018) | 0.6 | 120 | 72.00 |
| MAT.DESM001 | m | Desmontaje de tubería de fibrocemento (material; 24/10/2018) | 1 | 105 | 105.00 |
| MO.PEO100 | h | Peón especializado | 0.75 | 15.13 | 11.35 |
| %.AUX003 | % | Medios auxiliares y resto de obra | 3 % | 188.35 | 5.65 |
|  |  | Total |  |  | 194 |

| Medición | Uds. | Largo | Parcial |
|---|---|---|---|
| (PK 0+400 - PK 0+900) | 1 | 500 | 500.000 |
| Total |  |  | 500 |

**415.500TR** m Tubería PVC corrugada DN 500 mm SN-8 (13/10/2011)
500 m × 100.31 (106.33 con costes indirectos) = 53165.00
Suministro e instalación de tubería de PVC de saneamiento corrugada exterior y lisa interior de DN500 mm, color teja, SN 8 kN/m² con unión por copa mediante junta elástica. Incluye lubricante para las juntas, piezas especiales, codos, derivaciones, acometidas, entronques etc. Incluso cinta de señalización, transporte, medios auxiliares, colocación y comprobación de estanqueidad según guía técnica del CEDEX. Según especificación técnica del Pliego.

| Código | Ud | Descripción | Rendimiento | Precio | Importe |
|---|---|---|---|---|---|
| MAT.PVCSN850 | m | Tubería saneamiento PVC doble pared SN8 ø500 mm | 1 | 82.75 | 82.75 |
| MAT.SEÑALIZAC | m | Cinta señalización | 1 | 0.25 | 0.25 |
| %.PP0015 | % | Piezas especiales | 1.5 % | 83.00 | 1.25 |
| MAQ.GRU100 | h | Camión grúa 1.500 kg. | 0.017 | 37.44 | 0.64 |
| MO.ESP002 | h | Conductor camión hasta 7.500 Kg | 0.017 | 15.59 | 0.27 |
| MO.OFI001 | h | Oficial 1ª | 0.4 | 15.59 | 6.24 |
| MO.PEO001 | h | Peón | 0.4 | 14.98 | 5.99 |
| %.AUX003 | % | Medios auxiliares y resto de obra | 3 % | 97.39 | 2.92 |
|  |  | Total |  |  | 100.31 |

| Medición | Uds. | Largo | Parcial |
|---|---|---|---|
| Reposición tubería fibrocemento (PK 0+400 - PK 0+900) | 1 | 500 | 500.000 |
| Total |  |  | 500 |

**203010608** m Tubería DN 200 bajante Canaragua (19/09/2013)
500 m × 28.22 (29.91 con costes indirectos) = 14955.00

| Código | Ud | Descripción | Rendimiento | Precio | Importe |
|---|---|---|---|---|---|
| MAT.PVC200 | m | Tubería PVC 200 mm (material; 27/01/2022) | 1 | 15.64 | 15.64 |
| %.PP0015 | % | Piezas especiales | 1.5 % | 15.64 | 0.23 |
| MAT.SEÑALIZAC | m | Cinta señalización | 1 | 0.25 | 0.25 |
| MAQ.GRU005 | h | Camión con grúa 5 toneladas | 0.15 | 39.18 | 5.88 |
| MO.ESP002 | h | Conductor camión hasta 7.500 Kg | 0.15 | 15.59 | 2.34 |
| MO.OFI001 | h | Oficial 1ª | 0.1 | 15.59 | 1.56 |
| MO.PEO001 | h | Peón | 0.1 | 14.98 | 1.50 |
| %.AUX003 | % | Medios auxiliares y resto de obra | 3 % | 27.40 | 0.82 |
|  |  | Total |  |  | 28.22 |

| Medición | Uds. | Largo | Parcial |
|---|---|---|---|
| (PK 0+400 - PK 0+900) | 1 | 500 | 500.000 |
| Total |  |  | 500 |

**203010609** m Tubería PVC DN 75 - Riego (19/09/2013)
500 m × 20.09 (21.3 con costes indirectos) = 10650.00

| Código | Ud | Descripción | Rendimiento | Precio | Importe |
|---|---|---|---|---|---|
| MAT.PVC075 | m | Tubería PVC ø75 mm (material; 27/01/2022) | 1 | 7.85 | 7.85 |
| %.PP0015 | % | Piezas especiales | 1.5 % | 7.85 | 0.12 |
| MAT.SEÑALIZAC | m | Cinta señalización | 1 | 0.25 | 0.25 |
| MAQ.GRU005 | h | Camión con grúa 5 toneladas | 0.15 | 39.18 | 5.88 |
| MO.ESP002 | h | Conductor camión hasta 7.500 Kg | 0.15 | 15.59 | 2.34 |
| MO.OFI001 | h | Oficial 1ª | 0.1 | 15.59 | 1.56 |
| MO.PEO001 | h | Peón | 0.1 | 14.98 | 1.50 |
| %.AUX003 | % | Medios auxiliares y resto de obra | 3 % | 19.50 | 0.59 |
|  |  | Total |  |  | 20.09 |

| Medición | Uds. | Largo | Parcial |
|---|---|---|---|
| (PK 0+400 - PK 0+900) | 1 | 500 | 500.000 |
| Total |  |  | 500 |

**203010610** m Tubería PVC DN 50 - Riego (19/09/2013)
500 m × 19.4 (20.56 con costes indirectos) = 10280.00

| Código | Ud | Descripción | Rendimiento | Precio | Importe |
|---|---|---|---|---|---|
| MAT.PVC050 | m | Tubería PVC ø50 mm (material; 27/01/2022) | 1 | 7.2 | 7.200 |
| %.PP0015 | % | Piezas especiales | 1.5 % | 7.200 | 0.108 |
| MAT.SEÑALIZAC | m | Cinta señalización | 1 | 0.25 | 0.250 |
| MAQ.GRU005 | h | Camión con grúa 5 toneladas | 0.15 | 39.18 | 5.877 |
| MO.ESP002 | h | Conductor camión hasta 7.500 Kg | 0.15 | 15.59 | 2.339 |
| MO.OFI001 | h | Oficial 1ª | 0.1 | 15.59 | 1.559 |
| MO.PEO001 | h | Peón | 0.1 | 14.98 | 1.498 |
| %.AUX003 | % | Medios auxiliares y resto de obra | 3 % | 18.831 | 0.565 |
|  |  | Total |  |  | 19.4 |

| Medición | Uds. | Largo | Parcial |
|---|---|---|---|
| (PK 0+400 - PK 0+900) | 1 | 500 | 500.000 |
| Total |  |  | 500 |

**203010611** m Tritubo polietileno de ø63 mm (19/11/1998)
500 m × 23.58 (24.99 con costes indirectos) = 12495.00
Canalización compuesta por un tritubo de polietileno de ø63 mm, incluso dado de hormigón HM-20 de protección, enhebrado con alambre guía y cinta de señalización, colocada.

| Código | Ud | Descripción | Rendimiento | Precio | Importe |
|---|---|---|---|---|---|
| AUX.HORM020 | m³ | Hormigón en masa HM-20 | 0.04 | 66.12 | 2.64 |
| MAT.TRIPEAD63 | m | Tritubo PE ø63 mm telecomunicaciones T.P.P. | 1 | 15.91 | 15.91 |
| MAT.ACE701 | m | Alambre guía galvanizado | 3 | 0.15 | 0.45 |
| MAT.ELE000 | m | Cinta señalizadora línea eléctrica | 1 | 0.07 | 0.07 |
| MO.OFI001 | h | Oficial 1ª | 0.125 | 15.59 | 1.95 |
| MO.PEO001 | h | Peón | 0.125 | 14.98 | 1.87 |
| %.AUX003 | % | Medios auxiliares y resto de obra | 3 % | 22.89 | 0.69 |
|  |  | Total |  |  | 23.58 |

| Medición | Uds. | Largo | Parcial |
|---|---|---|---|
| (PK 0+400 - PK 0+900) | 1 | 500 | 500.000 |
| Total |  |  | 500 |

**203010612** m Canalización de MT (15/11/1998)
500 m × 59.76 (63.35 con costes indirectos) = 31675.00
Canalización subterránea formada por 2 tubos PE ø200 mm de doble pared, bajo calzada, incluso excavación en zanja, hormigonado mediante HM-20, cinta señalizadora, relleno con material de excavación y suelo cemento, totalmente terminado.

| Código | Ud | Descripción | Rendimiento | Precio | Importe |
|---|---|---|---|---|---|
| AUX.HORM200 | m³ | Hormigón en masa HM-20 (material; 08/10/2014) | 0.24 | 54.2 | 13.01 |
| AUX.ENCOF02 | m² | Encofrado en paramentos vistos planos | 0.5 | 24.38 | 12.19 |
| MAT.PE.200 | m | Tubería PE (rojo) doble pared DN 200 mm, p/canal. eléctr., T.P.P | 2 | 11.83 | 23.66 |
| MATCANAL002 | m | Cinta señalizadora línea eléctrica | 1 | 0.05 | 0.05 |
| MO.OFI001 | h | Oficial 1ª | 0.2 | 15.59 | 3.12 |
| MO.PEO001 | h | Peón | 0.4 | 14.98 | 5.99 |
| %.AUX003 | % | Medios auxiliares y resto de obra | 3 % | 58.02 | 1.74 |
|  |  | Total |  |  | 59.76 |

| Medición | Uds. | Largo | Parcial |
|---|---|---|---|
| (PK 0+400 - PK 0+900) | 1 | 500 | 500.000 |
| Total |  |  | 500 |

**750.025.TR** ud Arqueta de Registro tipo AR-2 (15/11/1998)
15 ud × 891.61 (945.11 con costes indirectos) = 14176.65
Arqueta de registro de Media Tensión tipo AR2 de 158x108x110 cm medidas exteriores, con paredes de 20 cm de espesor realizadas en hormigón HM-20. Con tapa A2 y marco según UNE EN 124, C-250 y especificaciones técnicas de Endesa. Totalmente acabada, incluso excavación, relleno y enlucido interior.

| Código | Ud | Descripción | Rendimiento | Precio | Importe |
|---|---|---|---|---|---|
| AUX.MOVT001 | m³ | Excavación zanjas, pozos, cimientos por medios mecánicos | 1.76 | 10.36 | 18.23 |
| AUX.RELL.Z | m³ | Relleno zanjas, pozos, trasdós muros/estribos material seleccion (material; 28/11/2018) | 0.5 | 3.94 | 1.97 |
| AUX.HORM200 | m³ | Hormigón en masa HM-20 | 0.82 | 54.2 | 44.44 |
| AUX.ENCOF02 | m² | Encofrado en paramentos vistos planos | 7.48 | 24.38 | 182.36 |
| MAT.TAP.END.0 | ud | Tapa-cerco fundición ductil 720x620x30 mm UNE EN 124 C-250 | 2 | 247.65 | 495.30 |
| MO.OFI001 | h | Oficial 1ª | 5 | 15.59 | 77.95 |
| MO.PEO100 | h | Peón especializado | 3 | 15.13 | 45.39 |
| %.AUX003 | % | Medios auxiliares y resto de obra | 3 % | 865.64 | 25.97 |
|  |  | Total |  |  | 891.61 |

| Medición | Uds. | Parcial |
|---|---|---|
| Arquetas AR2 (PK 0+400 - PK 0+900) | 15 | 15.000 |
| Total |  | 15 |

**721.800.TR** m Desmontaje conducciones existentes i. piezas especiales
500 m × 25.52 (27.05 con costes indirectos) = 13525.00
Desmontaje de conducciones existente, por medios manuales con ayudas mecánicas, carga sobre camión y transporte a lugar de acopio, incluso parte proporcional de desmontaje y traslado de piezas especiales.

| Código | Ud | Descripción | Rendimiento | Precio | Importe |
|---|---|---|---|---|---|
| MO.OFI001 | h | Oficial 1ª | 0.5 | 15.59 | 7.80 |
| MO.PEO001 | h | Peón | 0.5 | 14.98 | 7.49 |
| MQCAM008 | h | Camión basculante 15 t (sin conductor) (maquinaria; 28/11/2018) | 0.2 | 31.7 | 6.34 |
| MO.ESP001 | h | Conductor camión más de 7.500 Kg | 0.2 | 15.75 | 3.15 |
| %.AUX003 | % | Medios auxiliares y resto de obra | 3 % | 24.78 | 0.74 |
|  |  | Total |  |  | 25.52 |

| Medición | Uds. | Largo | Parcial |
|---|---|---|---|
| (PK 0+400 - PK 0+900) | 1 | 500 | 500.000 |
| Total |  |  | 500 |

### 2C04 OBRAS SINGULARES (19/11/1998)
Importe: 1511530.09

#### 2S.04.01 ALIVIADEROS (19/11/1998)
Importe: 401493.01

##### 2S.04.01.01 ALIVIADERO A-20 (GUARGACHO) (19/11/1998)
Importe: 365115.91

###### 204010101 DEMOLICIONES Y MOVIMIENTO DE TIERRAS (19/11/1998)
Importe: 105822.11

**301.000** m² (cm) Fresado pavimento asfáltico
1710 m² × 0.4 (0.42 con costes indirectos) = 718.20

| Medición | Uds. | Largo | Ancho | Parcial |
|---|---|---|---|---|
| COLECTOR ALIVIO | 2 | 839 | 1 | 1678.000 |
| ALIVIADERO | 2 | 9 | 1 | 18.000 |
|  | 2 | 7 | 1 | 14.000 |
| Subtotal |  |  |  | 1710.000 |
| Total |  |  |  | 1710 |

**301.010** m² Demolición de firme asfáltico existente
1489.3 m² × 15.04 (15.94 con costes indirectos) = 23739.44

| Medición | Uds. | Largo | Ancho | Parcial |
|---|---|---|---|---|
| COLECTOR ALIVIO | 1 | 839 | 1.7 | 1426.300 |
| ALIVIADERO | 1 | 9 | 7 | 63.000 |
| Subtotal |  |  |  | 1489.300 |
| Total |  |  |  | 1489.3 |

**321.105** m³ Excavación cimentaciones y vaciados medios mecánicos cualquier t
189 m³ × 6.86 (7.27 con costes indirectos) = 1374.03

| Medición | Uds. | Largo | Ancho | Alto | Parcial |
|---|---|---|---|---|---|
| ALIVIADERO | 1 | 9 | 7 | 3 | 189.000 |
| Total |  |  |  |  | 189 |

**321.100** m³ Excavación en zanjas y pozos por medios mecánicos, en cualquier
3565.75 m³ × 10.11 (10.72 con costes indirectos) = 38224.84

| Medición | Uds. | Largo | Ancho | Alto | Parcial |
|---|---|---|---|---|---|
| COLECTOR ALIVIO | 1 | 839 | 1.7 | 2.5 | 3565.750 |
| Total |  |  |  |  | 3565.75 |

**332.300** m³ Relleno con arena basáltica
1426.3 m³ × 14.14 (14.99 con costes indirectos) = 21380.24

| Medición | Uds. | Largo | Ancho | Alto | Parcial |
|---|---|---|---|---|---|
| COLECTOR ALIVIO | 1 | 839 | 1.7 | 1 | 1426.300 |
| Total |  |  |  |  | 1426.3 |

**332.350** m³ Relleno con material seleccionado procedente de préstamo
774.52 m³ × 12.4 (13.14 con costes indirectos) = 10177.19

| Medición | Uds. | Largo | Parcial |
|---|---|---|---|
| TOTAL EXCAVACIÓN | 0.5 | 189 | 94.500 |
|  | 0.5 | 3565.75 | 1782.875 |
| A DESCONTAR |  |  |  |
| Suelo cemento | -0.5 | 744.65 | -372.325 |
| Relleno arena picón | -0.5 | 1426.3 | -713.150 |
| Hormigón limpieza | -0.5 | 2.39 | -1.195 |
| Hormigón aliviadero | -0.5 | 8.36 | -4.180 |
|  | -0.5 | 17.35 | -8.675 |
|  | -0.5 | 5.78 | -2.890 |
| Conducción alivio | -0.428611181316 |  | -0.429 |
| Subtotal |  |  | 774.531 |
| Total |  |  | 774.52 |

**332.351** m³ Relleno con material seleccionado de excavación
774.52 m³ × 12.43 (13.18 con costes indirectos) = 10208.17

| Medición | Uds. | Largo | Parcial |
|---|---|---|---|
| TOTAL EXCAVACIÓN | 0.5 | 189 | 94.500 |
|  | 0.5 | 3565.75 | 1782.875 |
| A DESCONTAR |  |  |  |
| Suelo cemento | -0.5 | 744.65 | -372.325 |
| Relleno arena picón | -0.5 | 1426.3 | -713.150 |
| Hormigón limpieza | -0.5 | 2.39 | -1.195 |
| Hormigón aliviadero | -0.5 | 8.36 | -4.180 |
|  | -0.5 | 17.35 | -8.675 |
|  | -0.5 | 5.78 | -2.890 |
| Conducción alivio | -0.428611181316 |  | -0.429 |
| Subtotal |  |  | 774.531 |
| Total |  |  | 774.52 |

###### 204010102 COLECTOR (19/11/1998)
Importe: 156412.17

**415.630** m Tubería PVC corrugada DN 630 mm SN-8
839 m × 155.12 (164.43 con costes indirectos) = 137956.77

| Medición | Uds. | Largo | Parcial |
|---|---|---|---|
| COLECTOR ALIVIO | 1 | 839 | 839.000 |
| Total |  |  | 839 |

**410.402** ud Pozo registro mixto Tipo I ø1.200 mm h < 2 m
15 ud × 941.72 (998.22 con costes indirectos) = 14973.30

**410.960** ud Tapa de fundición dúctil ø600 mm, clase D400 para tráfico intens
15 ud × 219 (232.14 con costes indirectos) = 3482.10

| Medición | Uds. | Parcial |
|---|---|---|
| COLECTOR ALIVIO | 15 | 15.000 |
| Total |  | 15 |

###### 204010103 ALIVIADERO (08/06/2000)
Importe: 32024.47

**610.015** m³ Hormigón de limpieza HL-150/B/20
2.59 m³ × 70 (74.2 con costes indirectos) = 192.18

| Medición | Uds. | Largo | Ancho | Alto | Parcial |
|---|---|---|---|---|---|
|  | 1 | 6.1 | 4.25 | 0.1 | 2.593 |
| Total |  |  |  |  | 2.59 |

**610.020** m³ Hormigón en masa HNE-20/B/40
7.46 m³ × 76.89 (81.5 con costes indirectos) = 607.99

| Medición | Uds. | Largo | Ancho | Alto | Parcial |
|---|---|---|---|---|---|
|  | 1 | 2 | 0.45 | 0.3 | 0.270 |
|  | 1 | 2 | 1.55 | 0.5 | 1.550 |
|  | 1 | 2 | 2 | 0.64 | 2.560 |
|  | 0.5 | 2 | 0.32 | 0.66 | 0.211 |
|  | 1 | 5.9 | 4.05 | 0.12 | 2.867 |
| Subtotal |  |  |  |  | 7.458 |
| Total |  |  |  |  | 7.46 |

**610.301** m³ Hormigón armado HA-30/B/20/IV+Qb en soleras y cimentaciones
8.36 m³ × 99.24 (105.19 con costes indirectos) = 879.39

| Medición | Uds. | Largo | Ancho | Alto | Parcial |
|---|---|---|---|---|---|
|  | 1 | 5.9 | 4.05 | 0.35 | 8.363 |
| Total |  |  |  |  | 8.36 |

**610.302** m³ Hormigón armado HA-30/B/20/IV+Qb en muros y alzados
22.15 m³ × 113.67 (120.49 con costes indirectos) = 2668.85

| Medición | Uds. | Largo | Ancho | Alto | Parcial |
|---|---|---|---|---|---|
|  | 2 | 4.05 | 3.12 | 0.3 | 7.582 |
|  | 2 | 5.3 | 3.12 | 0.3 | 9.922 |
|  | 1 | 2.3 | 3.12 | 0.3 | 2.153 |
|  | 1 | 2 | 3.12 | 0.3 | 1.872 |
| Aliviadero | 1 | 2 | 1.05 | 0.3 | 0.630 |
| Subtotal |  |  |  |  | 22.159 |
| Total |  |  |  |  | 22.15 |

**610.303** m³ Hormigón armado HA-30/B/20/IV+Qb en forjados y losas
5.99 m³ × 117.99 (125.07 con costes indirectos) = 749.17

| Medición | Uds. | Largo | Ancho | Alto | Parcial |
|---|---|---|---|---|---|
|  | 1 | 5.9 | 4.05 | 0.3 | 7.169 |
|  | -3 | 1.5 | 0.8 | 0.3 | -1.080 |
|  | -3.14 | 0.32 | 0.32 | 0.3 | -0.096 |
| Subtotal |  |  |  |  | 5.993 |
| Total |  |  |  |  | 5.99 |

**600.100** Kg Acero corrugado B-500 SD
3261.3 Kg × 1.41 (1.49 con costes indirectos) = 4859.34

| Medición | Uds. | Largo | Ancho | Parcial |
|---|---|---|---|---|
| Soleras | 1 | 8.36 | 80 | 668.800 |
| Muros | 1 | 22.15 | 90 | 1993.500 |
| Losas | 1 | 5.99 | 100 | 599.000 |
| Subtotal |  |  |  | 3261.300 |
| Total |  |  |  | 3261.3 |

**616.100** m² Encofrado plano en soleras y cimentaciones
6.97 m² × 11.53 (12.22 con costes indirectos) = 85.17

| Medición | Uds. | Largo | Ancho | Parcial |
|---|---|---|---|---|
|  | 2 | 5.9 | 0.35 | 4.130 |
|  | 2 | 4.05 | 0.35 | 2.835 |
| Subtotal |  |  |  | 6.965 |
| Total |  |  |  | 6.97 |

**616.110** m² Encofrado plano en muros y alzados
147.71 m² × 14.77 (15.66 con costes indirectos) = 2313.14

| Medición | Uds. | Largo | Ancho | Parcial |
|---|---|---|---|---|
|  | 4 | 4.05 | 3.12 | 50.544 |
|  | 4 | 5.3 | 3.12 | 66.144 |
|  | 2 | 2.3 | 3.12 | 14.352 |
|  | 2 | 2 | 3.12 | 12.480 |
| Aliviadero | 2 | 2 | 1.05 | 4.200 |
| Subtotal |  |  |  | 147.720 |
| Total |  |  |  | 147.71 |

**616.130** m² Encofrado plano en forjados y losas
29 m² × 28.2 (29.89 con costes indirectos) = 866.81

| Medición | Uds. | Largo | Ancho | Parcial |
|---|---|---|---|---|
|  | 1 | 5.3 | 3.45 | 18.285 |
|  | 2 | 5.9 | 0.3 | 3.540 |
|  | 2 | 4.05 | 0.3 | 2.430 |
|  | 6 | 1.5 | 0.3 | 2.700 |
|  | 6 | 0.8 | 0.3 | 1.440 |
|  | 6.28 | 0.32 | 0.3 | 0.603 |
| Subtotal |  |  |  | 28.998 |
| Total |  |  |  | 29 |

**410.960** ud Tapa de fundición dúctil ø600 mm, clase D400 para tráfico intens
1 ud × 219 (232.14 con costes indirectos) = 232.14

| Medición | Uds. | Parcial |
|---|---|---|
| Aliviadero | 1 | 1.000 |
| Total |  | 1 |

**419.001** ud Pate de polipropileno con alma de acero
33 ud × 11.93 (12.65 con costes indirectos) = 417.45

| Medición | Uds. | Largo | Parcial |
|---|---|---|---|
|  | 3 | 11 | 33.000 |
| Total |  |  | 33 |

**411.001** ud Reja de desbaste acero inox. 316L
1 ud × 969.79 (1027.98 con costes indirectos) = 1027.98

**411.110** ud Válvula Vortex tipo SUt11-3 ø250 (18/01/2011)
1 ud × 11308.45 (11986.96 con costes indirectos) = 11986.96
Válvula Vortex Clean Water, o similar, tipo SUt11-3, ø250 mm, incluyendo pasamuros, guillotinas y bypass.

| Código | Ud | Descripción | Rendimiento | Precio | Importe |
|---|---|---|---|---|---|
| MO.CAP001 | h | Capataz | 1 | 16.64 | 16.64 |
| MO.OFI001 | h | Oficial 1ª | 2 | 15.59 | 31.18 |
| MO.PEO001 | h | Peón | 4 | 14.98 | 59.92 |
| MAQ.GRU006 | h | Camión grúa de 6 t (sin conductor) | 0.5 | 51.74 | 25.87 |
| MAT.VALV211 | ud | Válvula Vortex SUt11-3 ø250 mm (material; 09/01/2018) | 1 | 10636.34 | 10636.34 |
| %.AUX005 | % | Medios auxiliares y resto de obra | 5 % | 10769.95 | 538.50 |
|  |  | Total |  |  | 11308.45 |

**411.203** ud Pantalla deflectora long. = 3 m
1 ud × 1594.99 (1690.69 con costes indirectos) = 1690.69

**411.301** ud Data-logger medición y registro caudales Vortex
1 ud × 1861.53 (1973.22 con costes indirectos) = 1973.22

**410.990** m² Tapa de cierre y acceso escaleras
3.6 m² × 163.06 (172.84 con costes indirectos) = 622.22

| Medición | Uds. | Largo | Ancho | Parcial |
|---|---|---|---|---|
|  | 3 | 1.5 | 0.8 | 3.600 |
| Total |  |  |  | 3.6 |

**411.011** m² Lamas metálicas vertedero
1 m² × 803.56 (851.77 con costes indirectos) = 851.77

###### 204010104 FIRMES Y PAVIMENTOS (01/01/2000)
Importe: 70857.16

**513.125** m³ Suelo cemento
744.65 m³ × 30.21 (32.02 con costes indirectos) = 23843.69

| Medición | Uds. | Largo | Ancho | Alto | Parcial |
|---|---|---|---|---|---|
| COLECTOR ALIVIO | 1 | 839 | 1.7 | 0.5 | 713.150 |
| ALIVIADERO | 1 | 9 | 7 | 0.5 | 31.500 |
| Subtotal |  |  |  |  | 744.650 |
| Total |  |  |  |  | 744.65 |

**530.001** m² Riego de imprimación con emulsión C60BF4 IMP
1489.3 m² × 1.53 (1.62 con costes indirectos) = 2412.67

| Medición | Uds. | Largo | Ancho | Parcial |
|---|---|---|---|---|
| COLECTOR ALIVIO | 1 | 839 | 1.7 | 1426.300 |
| ALIVIADERO | 1 | 9 | 7 | 63.000 |
| Subtotal |  |  |  | 1489.300 |
| Total |  |  |  | 1489.3 |

**542.055** tn MBC tipo AC32/base/50-70/G (G-20)
209.99 tn × 73.01 (77.39 con costes indirectos) = 16251.13

| Medición | Uds. | Largo | Ancho | Alto | Parcial |
|---|---|---|---|---|---|
| COLECTOR ALIVIO | 2.35 | 839 | 1.7 | 0.06 | 201.108 |
| ALIVIADERO | 2.35 | 9 | 7 | 0.06 | 8.883 |
| Subtotal |  |  |  |  | 209.991 |
| Total |  |  |  |  | 209.99 |

**531.001** m² Riego de adherencia con emulsión C60B3 ADH
3203.3 m² × 0.95 (1.01 con costes indirectos) = 3235.33

| Medición | Uds. | Largo | Ancho | Parcial |
|---|---|---|---|---|
| COLECTOR ALIVIO | 1 | 839 | 3.7 | 3104.300 |
| ALIVIADERO | 1 | 11 | 9 | 99.000 |
| Subtotal |  |  |  | 3203.300 |
| Total |  |  |  | 3203.3 |

**542.043** tn MBC tipo AC16/surf/50-70/D (D-12)
307.51 tn × 77.05 (81.67 con costes indirectos) = 25114.34

| Medición | Uds. | Largo | Ancho | Alto | Parcial |
|---|---|---|---|---|---|
| COLECTOR ALIVIO | 2.4 | 839 | 3.7 | 0.04 | 298.013 |
| ALIVIADERO | 2.4 | 11 | 9 | 0.04 | 9.504 |
| Subtotal |  |  |  |  | 307.517 |
| Total |  |  |  |  | 307.51 |

##### 2S.04.01.02 ALIVIADERO A-21 (COROMOTO) (19/11/1998)
Importe: 36377.1

###### 204010201 DEMOLICIONES Y MOVIMIENTO DE TIERRAS (19/11/1998)
Importe: 4001.61

**321.105** m³ Excavación cimentaciones y vaciados medios mecánicos cualquier t
148.4 m³ × 6.86 (7.27 con costes indirectos) = 1078.87

| Medición | Uds. | Largo | Ancho | Alto | Parcial |
|---|---|---|---|---|---|
| ALIVIADERO | 1 | 8 | 7 | 2.65 | 148.400 |
| Total |  |  |  |  | 148.4 |

**321.100** m³ Excavación en zanjas y pozos por medios mecánicos, en cualquier
60 m³ × 10.11 (10.72 con costes indirectos) = 643.20

| Medición | Uds. | Largo | Ancho | Alto | Parcial |
|---|---|---|---|---|---|
| COLECTOR ALIVIO | 1 | 16 | 1.5 | 2.5 | 60.000 |
| Total |  |  |  |  | 60 |

**332.300** m³ Relleno con arena basáltica
24 m³ × 14.14 (14.99 con costes indirectos) = 359.76

| Medición | Uds. | Largo | Ancho | Alto | Parcial |
|---|---|---|---|---|---|
| COLECTOR ALIVIO | 1 | 16 | 1.5 | 1 | 24.000 |
| Total |  |  |  |  | 24 |

**332.350** m³ Relleno con material seleccionado procedente de préstamo
72.94 m³ × 12.4 (13.14 con costes indirectos) = 958.43

| Medición | Uds. | Largo | Parcial |
|---|---|---|---|
| TOTAL EXCAVACIÓN | 0.5 | 148.4 | 74.200 |
|  | 0.5 | 60 | 30.000 |
| A DESCONTAR |  |  |  |
| Relleno arena picón | -0.5 | 24 | -12.000 |
| Hormigón limpieza | -0.5 | 2.39 | -1.195 |
| Hormigón aliviadero | -0.5 | 8.36 | -4.180 |
|  | -0.5 | 17.35 | -8.675 |
|  | -0.5 | 5.78 | -2.890 |
| Conducción alivio | -2.307053015625 |  | -2.307 |
| Subtotal |  |  | 72.953 |
| Total |  |  | 72.94 |

**332.351** m³ Relleno con material seleccionado de excavación
72.94 m³ × 12.43 (13.18 con costes indirectos) = 961.35

| Medición | Uds. | Largo | Parcial |
|---|---|---|---|
| TOTAL EXCAVACIÓN | 0.5 | 148.4 | 74.200 |
|  | 0.5 | 60 | 30.000 |
| A DESCONTAR |  |  |  |
| Relleno arena picón | -0.5 | 24 | -12.000 |
| Hormigón limpieza | -0.5 | 2.39 | -1.195 |
| Hormigón aliviadero | -0.5 | 8.36 | -4.180 |
|  | -0.5 | 17.35 | -8.675 |
|  | -0.5 | 5.78 | -2.890 |
| Conducción alivio | -2.307053015625 |  | -2.307 |
| Subtotal |  |  | 72.953 |
| Total |  |  | 72.94 |

###### 204010202 COLECTOR (19/11/1998)
Importe: 4783.84

**415.500** m Tubería PVC corrugada DN 500 mm SN-8
16 m × 100.31 (106.33 con costes indirectos) = 1701.28

**410.402** ud Pozo registro mixto Tipo I ø1.200 mm h < 2 m
2 ud × 941.72 (998.22 con costes indirectos) = 1996.44

| Medición | Uds. | Parcial |
|---|---|---|
| COLECTOR ALIVIO | 2 | 2.000 |
| Total |  | 2 |

**410.960** ud Tapa de fundición dúctil ø600 mm, clase D400 para tráfico intens
2 ud × 219 (232.14 con costes indirectos) = 464.28

| Medición | Uds. | Parcial |
|---|---|---|
| COLECTOR ALIVIO | 2 | 2.000 |
| Total |  | 2 |

**411.250** ud Embocadura para caño ø500 mm
1 ud × 586.64 (621.84 con costes indirectos) = 621.84

| Medición | Uds. | Parcial |
|---|---|---|
| COLECTOR ALIVIO | 1 | 1.000 |
| Total |  | 1 |

###### 204010203 ALIVIADERO (08/06/2000)
Importe: 27591.65

**610.015** m³ Hormigón de limpieza HL-150/B/20
3.02 m³ × 70 (74.2 con costes indirectos) = 224.08

| Medición | Uds. | Largo | Ancho | Alto | Parcial |
|---|---|---|---|---|---|
|  | 1 | 5.1 | 4.25 | 0.1 | 2.168 |
| CUENCO VERTIDO |  |  |  |  |  |
| Estructura escalones | 1 | 3.5 | 1.9 | 0.1 | 0.665 |
| Muro | 1 | 1.1 | 1.6 | 0.1 | 0.176 |
| Subtotal |  |  |  |  | 3.009 |
| Total |  |  |  |  | 3.02 |

**610.020** m³ Hormigón en masa HNE-20/B/40
4.1 m³ × 76.89 (81.5 con costes indirectos) = 334.15

| Medición | Uds. | Largo | Ancho | Alto | Parcial |
|---|---|---|---|---|---|
|  | 1 | 2 | 0.45 | 0.3 | 0.270 |
|  | 1 | 2 | 1.55 | 0.5 | 1.550 |
|  | 1 | 2 | 1 | 0.64 | 1.280 |
|  | 0.5 | 2 | 0.32 | 0.66 | 0.211 |
|  | 1 | 4.9 | 4.05 | 0.04 | 0.794 |
| Subtotal |  |  |  |  | 4.105 |
| Total |  |  |  |  | 4.1 |

**610.301** m³ Hormigón armado HA-30/B/20/IV+Qb en soleras y cimentaciones
6.95 m³ × 99.24 (105.19 con costes indirectos) = 731.07

| Medición | Uds. | Largo | Ancho | Alto | Parcial |
|---|---|---|---|---|---|
|  | 1 | 4.9 | 4.05 | 0.35 | 6.946 |
| Total |  |  |  |  | 6.95 |

**610.302** m³ Hormigón armado HA-30/B/20/IV+Qb en muros y alzados
17.35 m³ × 113.67 (120.49 con costes indirectos) = 2090.50

| Medición | Uds. | Largo | Ancho | Alto | Parcial |
|---|---|---|---|---|---|
|  | 2 | 4.05 | 1.8 | 0.3 | 4.374 |
|  | 2 | 4.3 | 1.8 | 0.3 | 4.644 |
|  | 1 | 2.3 | 1.8 | 0.3 | 1.242 |
|  | 1 | 2 | 1.8 | 0.3 | 1.080 |
| Aliviadero | 1 | 2 | 1.05 | 0.3 | 0.630 |
| CUENCO VERTIDO |  |  |  |  |  |
| MURO CONTENCIÓN |  |  |  |  |  |
| Solera |  |  |  |  |  |
|  | 1 | 1.6 | 1.04 | 0.5 | 0.832 |
| A descontar tubo | -1 | 0.2 | 0.42 |  | -0.084 |
| Fuste |  |  |  |  |  |
|  | 1 | 1.6 | 0.37 | 1.45 | 0.858 |
| ESTRUCTURA ESCALONES |  |  |  |  |  |
| Solera |  |  |  |  |  |
|  | 1 | 1.5 | 1.6 | 0.4 | 0.960 |
|  | 1 | 0.8 | 1.6 | 0.3 | 0.384 |
|  | 1 | 1.5 | 1.6 | 0.4 | 0.960 |
| Muros laterales |  |  |  |  |  |
|  | 2 | 1.5 | 0.3 | 0.5 | 0.450 |
|  | 2 | 0.8 | 0.3 | 1.2 | 0.576 |
|  | 2 | 1.5 | 0.3 | 0.5 | 0.450 |
| Subtotal |  |  |  |  | 17.356 |
| Total |  |  |  |  | 17.35 |

**610.303** m³ Hormigón armado HA-30/B/20/IV+Qb en forjados y losas
4.77 m³ × 117.99 (125.07 con costes indirectos) = 596.58

| Medición | Uds. | Largo | Ancho | Alto | Parcial |
|---|---|---|---|---|---|
|  | 1 | 4.9 | 4.05 | 0.3 | 5.954 |
|  | -3 | 1.5 | 0.8 | 0.3 | -1.080 |
|  | -3.14 | 0.32 | 0.32 | 0.3 | -0.096 |
| Subtotal |  |  |  |  | 4.778 |
| Total |  |  |  |  | 4.77 |

**600.100** Kg Acero corrugado B-500 SD
2324.92 Kg × 1.41 (1.49 con costes indirectos) = 3464.13

| Medición | Uds. | Largo | Ancho | Parcial |
|---|---|---|---|---|
| Soleras | 1 | 6.95 | 80 | 556.000 |
| Muros | 1 | 11.96 | 90 | 1076.400 |
| Losas | 1 | 4.77 | 100 | 477.000 |
| CUENCO VERTIDO |  |  |  |  |
| Muro de contención | 1 | 64.32 |  | 64.320 |
| Estructura escalones | 1 | 151.2 |  | 151.200 |
| Subtotal |  |  |  | 2324.920 |
| Total |  |  |  | 2324.92 |

**616.100** m² Encofrado plano en soleras y cimentaciones
6.27 m² × 11.53 (12.22 con costes indirectos) = 76.62

| Medición | Uds. | Largo | Ancho | Parcial |
|---|---|---|---|---|
|  | 2 | 4.9 | 0.35 | 3.430 |
|  | 2 | 4.05 | 0.35 | 2.835 |
| Subtotal |  |  |  | 6.265 |
| Total |  |  |  | 6.27 |

**616.110** m² Encofrado plano en muros y alzados
79.8 m² × 14.77 (15.66 con costes indirectos) = 1249.67

| Medición | Uds. | Largo | Ancho | Parcial |
|---|---|---|---|---|
|  | 4 | 4.05 | 1.8 | 29.160 |
|  | 4 | 4.3 | 1.8 | 30.960 |
|  | 2 | 2.3 | 1.8 | 8.280 |
|  | 2 | 2 | 1.8 | 7.200 |
| Aliviadero | 2 | 2 | 1.05 | 4.200 |
| Subtotal |  |  |  | 79.800 |
| Total |  |  |  | 79.8 |

**616.130** m² Encofrado plano en forjados y losas
29 m² × 28.2 (29.89 con costes indirectos) = 866.81

| Medición | Uds. | Largo | Ancho | Parcial |
|---|---|---|---|---|
|  | 1 | 5.3 | 3.45 | 18.285 |
|  | 2 | 5.9 | 0.3 | 3.540 |
|  | 2 | 4.05 | 0.3 | 2.430 |
|  | 6 | 1.5 | 0.3 | 2.700 |
|  | 6 | 0.8 | 0.3 | 1.440 |
|  | 6.28 | 0.32 | 0.3 | 0.603 |
| Subtotal |  |  |  | 28.998 |
| Total |  |  |  | 29 |

**410.960** ud Tapa de fundición dúctil ø600 mm, clase D400 para tráfico intens
2 ud × 219 (232.14 con costes indirectos) = 464.28

| Medición | Uds. | Parcial |
|---|---|---|
| Colector alivio | 1 | 1.000 |
| Aliviadero | 1 | 1.000 |
| Subtotal |  | 2.000 |
| Total |  | 2 |

**419.001** ud Pate de polipropileno con alma de acero
18 ud × 11.93 (12.65 con costes indirectos) = 227.70

| Medición | Uds. | Largo | Parcial |
|---|---|---|---|
|  | 3 | 6 | 18.000 |
| Total |  |  | 18 |

**411.001** ud Reja de desbaste acero inox. 316L
1 ud × 969.79 (1027.98 con costes indirectos) = 1027.98

**411.112** ud Válvula Vortex tipo SUt60-2,5 ø250
1 ud × 10652.49 (11291.64 con costes indirectos) = 11291.64

**411.202** ud Pantalla deflectora long. = 2 m
1 ud × 1414.37 (1499.23 con costes indirectos) = 1499.23

**411.301** ud Data-logger medición y registro caudales Vortex
1 ud × 1861.53 (1973.22 con costes indirectos) = 1973.22

**410.990** m² Tapa de cierre y acceso escaleras
3.6 m² × 163.06 (172.84 con costes indirectos) = 622.22

| Medición | Uds. | Largo | Ancho | Parcial |
|---|---|---|---|---|
|  | 3 | 1.5 | 0.8 | 3.600 |
| Total |  |  |  | 3.6 |

**411.011** m² Lamas metálicas vertedero
1 m² × 803.56 (851.77 con costes indirectos) = 851.77

#### 2S.04.02 HINCAS (19/11/1998)
Importe: 615281.99

##### 2S.04.02.01 CRUCE TF-66 (GA01 PK 0+038) (19/11/1998)
Importe: 151181.59

**301.200** m³ Demolición de hormigón armado volumen real medido
10.08 m³ × 33.78 (35.81 con costes indirectos) = 360.96

| Medición | Uds. | Largo | Ancho | Alto | Parcial |
|---|---|---|---|---|---|
| FOSO DE ATAQUE | 1 | 3 | 0.2 | 3.6 | 2.160 |
|  | 2 | 2 | 0.2 | 3.6 | 2.880 |
| FOSO DE SALIDA | 1 | 3 | 0.2 | 3.6 | 2.160 |
|  | 2 | 2 | 0.2 | 3.6 | 2.880 |
| Subtotal |  |  |  |  | 10.080 |
| Total |  |  |  |  | 10.08 |

**321.110** m³ Excavación de pantalla
17.2 m³ × 146.34 (155.12 con costes indirectos) = 2668.06

| Medición | Uds. | Largo | Ancho | Alto | Parcial |
|---|---|---|---|---|---|
| FOSO DE ATAQUE | 1 | 3 | 0.2 | 3.6 | 2.160 |
|  | 1 | 3 | 0.2 | 4.6 | 2.760 |
|  | 2 | 2 | 0.2 | 4.6 | 3.680 |
| FOSO DE SALIDA | 1 | 3 | 0.2 | 3.6 | 2.160 |
|  | 1 | 3 | 0.2 | 4.6 | 2.760 |
|  | 2 | 2 | 0.2 | 4.6 | 3.680 |
| Subtotal |  |  |  |  | 17.200 |
| Total |  |  |  |  | 17.2 |

**321.120** m³ Excavación en vaciado entre pantallas
31.2 m³ × 12.17 (12.9 con costes indirectos) = 402.48

| Medición | Uds. | Largo | Ancho | Alto | Parcial |
|---|---|---|---|---|---|
| FOSO DE ATAQUE | 1 | 3 | 2 | 2.6 | 15.600 |
| FOSO DE SALIDA | 1 | 3 | 2 | 2.6 | 15.600 |
| Subtotal |  |  |  |  | 31.200 |
| Total |  |  |  |  | 31.2 |

**332.350** m³ Relleno con material seleccionado procedente de préstamo
14.16 m³ × 12.4 (13.14 con costes indirectos) = 186.06

| Medición | Uds. | Largo | Parcial |
|---|---|---|---|
| TOTAL EXCAVACIÓN |  |  |  |
| Pantallas | 0.5 | 17.2 | 8.600 |
| Vaciado entre pantallas | 0.5 | 31.2 | 15.600 |
| A DESCONTAR |  |  |  |
| Hormigón pantallas | -0.5 | 17.2 | -8.600 |
| Hormigón pozos secos | -0.5 | 2.88 | -1.440 |
| Subtotal |  |  | 14.160 |
| Total |  |  | 14.16 |

**332.351** m³ Relleno con material seleccionado de excavación
14.16 m³ × 12.43 (13.18 con costes indirectos) = 186.63

| Medición | Uds. | Largo | Parcial |
|---|---|---|---|
| TOTAL EXCAVACIÓN |  |  |  |
| Pantallas | 0.5 | 17.2 | 8.600 |
| Vaciado entre pantallas | 0.5 | 31.2 | 15.600 |
| A DESCONTAR |  |  |  |
| Hormigón pantallas | -0.5 | 17.2 | -8.600 |
| Hormigón pozos secos | -0.5 | 2.88 | -1.440 |
| Subtotal |  |  | 14.160 |
| Total |  |  | 14.16 |

**610.320** m³ Hormigón armado HA-30/B/20/IIIa en pantallas
17.2 m³ × 101.89 (108 con costes indirectos) = 1857.60

| Medición | Uds. | Largo | Ancho | Alto | Parcial |
|---|---|---|---|---|---|
| FOSO DE ATAQUE | 1 | 3 | 0.2 | 3.6 | 2.160 |
|  | 1 | 3 | 0.2 | 4.6 | 2.760 |
|  | 2 | 2 | 0.2 | 4.6 | 3.680 |
| FOSO DE SALIDA | 1 | 3 | 0.2 | 3.6 | 2.160 |
|  | 1 | 3 | 0.2 | 4.6 | 2.760 |
|  | 2 | 2 | 0.2 | 4.6 | 3.680 |
| Subtotal |  |  |  |  | 17.200 |
| Total |  |  |  |  | 17.2 |

**610.311** m³ Hormigón armado HA-30/B/20/IIIa en muros, alzados y losas
2.88 m³ × 101.89 (108 con costes indirectos) = 311.04

| Medición | Uds. | Largo | Ancho | Alto | Parcial |
|---|---|---|---|---|---|
| POZO ATAQUE |  |  |  |  |  |
| Losa Ataque | 1 | 2 | 2 | 0.1 | 0.400 |
| Losa Salida | 1 | 2 | 2 | 0.1 | 0.400 |
| POZO SECO |  |  |  |  |  |
| Pozo seco Ataque | 4 | 1 | 0.1 | 2.6 | 1.040 |
| Pozo seco Salida | 4 | 1 | 0.1 | 2.6 | 1.040 |
| Subtotal |  |  |  |  | 2.880 |
| Total |  |  |  |  | 2.88 |

**600.100** Kg Acero corrugado B-500 SD
912 Kg × 1.41 (1.49 con costes indirectos) = 1358.88

| Medición | Uds. | Largo | Alto | Parcial |
|---|---|---|---|---|
| PANTALLAS FOSOS |  |  |  |  |
| Foso de ataque | 1 | 2.16 | 50 | 108.000 |
|  | 1 | 2.76 | 50 | 138.000 |
|  | 1 | 3.68 | 50 | 184.000 |
| Foso de salida | 1 | 2.16 | 50 | 108.000 |
|  | 1 | 2.76 | 50 | 138.000 |
|  | 1 | 3.68 | 50 | 184.000 |
| POZO SECO |  |  |  |  |
| Pozo seco Ataque | 1 | 1.04 | 25 | 26.000 |
| Pozo seco Salida | 1 | 1.04 | 25 | 26.000 |
| Subtotal |  |  |  | 912.000 |
| Total |  |  |  | 912 |

**616.110** m² Encofrado plano en muros y alzados
41.6 m² × 14.77 (15.66 con costes indirectos) = 651.46

| Medición | Uds. | Largo | Alto | Parcial |
|---|---|---|---|---|
| POZO SECO |  |  |  |  |
| Pozo seco Ataque | 8 | 1 | 2.6 | 20.800 |
| Pozo seco Salida | 8 | 1 | 2.6 | 20.800 |
| Subtotal |  |  |  | 41.600 |
| Total |  |  |  | 41.6 |

**390.001** m Perforación horizontal hinca tubo acero ø500-1200 mm
55 m × 2258.18 (2393.67 con costes indirectos) = 131651.85

**608.078** m² Celosía tramex galvanizada 30x30 pletinas 25x3 mm
1.62 m² × 119.13 (126.28 con costes indirectos) = 204.57

| Medición | Uds. | Largo | Ancho | Parcial |
|---|---|---|---|---|
| POZO SECO | 2 | 0.9 | 0.9 | 1.620 |
| Total |  |  |  | 1.62 |

**390.900** ud Instalación-Retirada equipo de hinca
1 ud × 10000 (10600 con costes indirectos) = 10600.00

**390.901** ud Inyección de mortero
1 ud × 700 (742 con costes indirectos) = 742.00

##### 2S.04.02.02 CRUCE TF-652 (GA02 PK 0+030) (19/11/1998)
Importe: 65217.48

**301.200** m³ Demolición de hormigón armado volumen real medido
7.14 m³ × 33.78 (35.81 con costes indirectos) = 255.68

| Medición | Uds. | Largo | Ancho | Alto | Parcial |
|---|---|---|---|---|---|
| FOSO DE ATAQUE | 1 | 3 | 0.2 | 2.6 | 1.560 |
|  | 2 | 2 | 0.2 | 2.6 | 2.080 |
| FOSO DE SALIDA | 1 | 3 | 0.2 | 2.5 | 1.500 |
|  | 2 | 2 | 0.2 | 2.5 | 2.000 |
| Subtotal |  |  |  |  | 7.140 |
| Total |  |  |  |  | 7.14 |

**321.110** m³ Excavación de pantalla
13.1 m³ × 146.34 (155.12 con costes indirectos) = 2032.07

| Medición | Uds. | Largo | Ancho | Alto | Parcial |
|---|---|---|---|---|---|
| FOSO DE ATAQUE | 1 | 3 | 0.2 | 2.65 | 1.590 |
|  | 1 | 3 | 0.2 | 3.65 | 2.190 |
|  | 2 | 2 | 0.2 | 3.65 | 2.920 |
| FOSO DE SALIDA | 1 | 3 | 0.2 | 2.5 | 1.500 |
|  | 1 | 3 | 0.2 | 3.5 | 2.100 |
|  | 2 | 2 | 0.2 | 3.5 | 2.800 |
| Subtotal |  |  |  |  | 13.100 |
| Total |  |  |  |  | 13.1 |

**321.120** m³ Excavación en vaciado entre pantallas
18.6 m³ × 12.17 (12.9 con costes indirectos) = 239.94

| Medición | Uds. | Largo | Ancho | Alto | Parcial |
|---|---|---|---|---|---|
| FOSO DE ATAQUE | 1 | 3 | 2 | 1.6 | 9.600 |
| FOSO DE SALIDA | 1 | 3 | 2 | 1.5 | 9.000 |
| Subtotal |  |  |  |  | 18.600 |
| Total |  |  |  |  | 18.6 |

**332.350** m³ Relleno con material seleccionado procedente de préstamo
8.28 m³ × 12.4 (13.14 con costes indirectos) = 108.80

| Medición | Uds. | Largo | Parcial |
|---|---|---|---|
| TOTAL EXCAVACIÓN |  |  |  |
| Pantallas | 0.5 | 13.1 | 6.550 |
| Vaciado entre pantallas | 0.5 | 18.6 | 9.300 |
| A DESCONTAR |  |  |  |
| Hormigón pantallas | -0.5 | 13.1 | -6.550 |
| Hormigón pozos secos | -0.5 | 2.04 | -1.020 |
| Subtotal |  |  | 8.280 |
| Total |  |  | 8.28 |

**332.351** m³ Relleno con material seleccionado de excavación
8.28 m³ × 12.43 (13.18 con costes indirectos) = 109.13

| Medición | Uds. | Largo | Parcial |
|---|---|---|---|
| TOTAL EXCAVACIÓN |  |  |  |
| Pantallas | 0.5 | 13.1 | 6.550 |
| Vaciado entre pantallas | 0.5 | 18.6 | 9.300 |
| A DESCONTAR |  |  |  |
| Hormigón pantallas | -0.5 | 13.1 | -6.550 |
| Hormigón pozos secos | -0.5 | 2.04 | -1.020 |
| Subtotal |  |  | 8.280 |
| Total |  |  | 8.28 |

**610.320** m³ Hormigón armado HA-30/B/20/IIIa en pantallas
13.1 m³ × 101.89 (108 con costes indirectos) = 1414.80

| Medición | Uds. | Largo | Ancho | Alto | Parcial |
|---|---|---|---|---|---|
| FOSO DE ATAQUE | 1 | 3 | 0.2 | 2.65 | 1.590 |
|  | 1 | 3 | 0.2 | 3.65 | 2.190 |
|  | 2 | 2 | 0.2 | 3.65 | 2.920 |
| FOSO DE SALIDA | 1 | 3 | 0.2 | 2.5 | 1.500 |
|  | 1 | 3 | 0.2 | 3.5 | 2.100 |
|  | 2 | 2 | 0.2 | 3.5 | 2.800 |
| Subtotal |  |  |  |  | 13.100 |
| Total |  |  |  |  | 13.1 |

**610.311** m³ Hormigón armado HA-30/B/20/IIIa en muros, alzados y losas
2.04 m³ × 101.89 (108 con costes indirectos) = 220.32

| Medición | Uds. | Largo | Ancho | Alto | Parcial |
|---|---|---|---|---|---|
| POZO ATAQUE |  |  |  |  |  |
| Losa Ataque | 1 | 2 | 2 | 0.1 | 0.400 |
| Losa Salida | 1 | 2 | 2 | 0.1 | 0.400 |
| POZO SECO |  |  |  |  |  |
| Pozo seco Ataque | 4 | 1 | 0.1 | 1.5 | 0.600 |
| Pozo seco Salida | 4 | 1 | 0.1 | 1.6 | 0.640 |
| Subtotal |  |  |  |  | 2.040 |
| Total |  |  |  |  | 2.04 |

**600.100** Kg Acero corrugado B-500 SD
686 Kg × 1.41 (1.49 con costes indirectos) = 1022.14

| Medición | Uds. | Largo | Alto | Parcial |
|---|---|---|---|---|
| PANTALLAS FOSOS |  |  |  |  |
| Foso de ataque | 1 | 1.59 | 50 | 79.500 |
|  | 1 | 2.19 | 50 | 109.500 |
|  | 1 | 2.92 | 50 | 146.000 |
| Foso de salida | 1 | 1.5 | 50 | 75.000 |
|  | 1 | 2.1 | 50 | 105.000 |
|  | 1 | 2.8 | 50 | 140.000 |
| POZO SECO |  |  |  |  |
| Pozo seco Ataque | 1 | 0.6 | 25 | 15.000 |
| Pozo seco Salida | 1 | 0.64 | 25 | 16.000 |
| Subtotal |  |  |  | 686.000 |
| Total |  |  |  | 686 |

**616.110** m² Encofrado plano en muros y alzados
25.2 m² × 14.77 (15.66 con costes indirectos) = 394.63

| Medición | Uds. | Largo | Alto | Parcial |
|---|---|---|---|---|
| POZO SECO |  |  |  |  |
| Pozo seco Ataque | 8 | 1 | 1.65 | 13.200 |
| Pozo seco Salida | 8 | 1 | 1.5 | 12.000 |
| Subtotal |  |  |  | 25.200 |
| Total |  |  |  | 25.2 |

**390.001** m Perforación horizontal hinca tubo acero ø500-1200 mm
20 m × 2258.18 (2393.67 con costes indirectos) = 47873.40

**608.078** m² Celosía tramex galvanizada 30x30 pletinas 25x3 mm
1.62 m² × 119.13 (126.28 con costes indirectos) = 204.57

| Medición | Uds. | Largo | Ancho | Parcial |
|---|---|---|---|---|
| POZO SECO | 2 | 0.9 | 0.9 | 1.620 |
| Total |  |  |  | 1.62 |

**390.900** ud Instalación-Retirada equipo de hinca
1 ud × 10000 (10600 con costes indirectos) = 10600.00

**390.901** ud Inyección de mortero
1 ud × 700 (742 con costes indirectos) = 742.00

##### 2S.04.02.03 CRUCE TF-652 (GA02 PK 3+107) (19/11/1998)
Importe: 57835.63

**301.200** m³ Demolición de hormigón armado volumen real medido
19.67 m³ × 33.78 (35.81 con costes indirectos) = 704.38

| Medición | Uds. | Largo | Ancho | Alto | Parcial |
|---|---|---|---|---|---|
| FOSO DE ATAQUE | 1 | 3 | 0.2 | 7 | 4.200 |
|  | 2 | 2 | 0.2 | 7 | 5.600 |
| FOSO DE SALIDA | 1 | 3 | 0.2 | 7.05 | 4.230 |
|  | 2 | 2 | 0.2 | 7.05 | 5.640 |
| Subtotal |  |  |  |  | 19.670 |
| Total |  |  |  |  | 19.67 |

**321.110** m³ Excavación de pantalla
26.9 m³ × 146.34 (155.12 con costes indirectos) = 4172.73

| Medición | Uds. | Largo | Ancho | Alto | Parcial |
|---|---|---|---|---|---|
| FOSO DE ATAQUE | 1 | 3 | 0.2 | 6 | 3.600 |
|  | 1 | 3 | 0.2 | 7 | 4.200 |
|  | 2 | 2 | 0.2 | 7 | 5.600 |
| FOSO DE SALIDA | 1 | 3 | 0.2 | 6.05 | 3.630 |
|  | 1 | 3 | 0.2 | 7.05 | 4.230 |
|  | 2 | 2 | 0.2 | 7.05 | 5.640 |
| Subtotal |  |  |  |  | 26.900 |
| Total |  |  |  |  | 26.9 |

**321.120** m³ Excavación en vaciado entre pantallas
72.3 m³ × 12.17 (12.9 con costes indirectos) = 932.67

| Medición | Uds. | Largo | Ancho | Alto | Parcial |
|---|---|---|---|---|---|
| FOSO DE ATAQUE | 1 | 3 | 2 | 6 | 36.000 |
| FOSO DE SALIDA | 1 | 3 | 2 | 6.05 | 36.300 |
| Subtotal |  |  |  |  | 72.300 |
| Total |  |  |  |  | 72.3 |

**332.350** m³ Relleno con material seleccionado procedente de préstamo
33.34 m³ × 12.4 (13.14 con costes indirectos) = 438.09

| Medición | Uds. | Largo | Parcial |
|---|---|---|---|
| TOTAL EXCAVACIÓN |  |  |  |
| Pantallas | 0.5 | 26.9 | 13.450 |
| Vaciado entre pantallas | 0.5 | 72.3 | 36.150 |
| A DESCONTAR |  |  |  |
| Hormigón pantallas | -0.5 | 26.9 | -13.450 |
| Hormigón pozos secos | -0.5 | 5.62 | -2.810 |
| Subtotal |  |  | 33.340 |
| Total |  |  | 33.34 |

**332.351** m³ Relleno con material seleccionado de excavación
33.34 m³ × 12.43 (13.18 con costes indirectos) = 439.42

| Medición | Uds. | Largo | Parcial |
|---|---|---|---|
| TOTAL EXCAVACIÓN |  |  |  |
| Pantallas | 0.5 | 26.9 | 13.450 |
| Vaciado entre pantallas | 0.5 | 72.3 | 36.150 |
| A DESCONTAR |  |  |  |
| Hormigón pantallas | -0.5 | 26.9 | -13.450 |
| Hormigón pozos secos | -0.5 | 5.62 | -2.810 |
| Subtotal |  |  | 33.340 |
| Total |  |  | 33.34 |

**610.320** m³ Hormigón armado HA-30/B/20/IIIa en pantallas
26.9 m³ × 101.89 (108 con costes indirectos) = 2905.20

| Medición | Uds. | Largo | Ancho | Alto | Parcial |
|---|---|---|---|---|---|
| FOSO DE ATAQUE | 1 | 3 | 0.2 | 6 | 3.600 |
|  | 1 | 3 | 0.2 | 7 | 4.200 |
|  | 2 | 2 | 0.2 | 7 | 5.600 |
| FOSO DE SALIDA | 1 | 3 | 0.2 | 6.05 | 3.630 |
|  | 1 | 3 | 0.2 | 7.05 | 4.230 |
|  | 2 | 2 | 0.2 | 7.05 | 5.640 |
| Subtotal |  |  |  |  | 26.900 |
| Total |  |  |  |  | 26.9 |

**610.311** m³ Hormigón armado HA-30/B/20/IIIa en muros, alzados y losas
5.62 m³ × 101.89 (108 con costes indirectos) = 606.96

| Medición | Uds. | Largo | Ancho | Alto | Parcial |
|---|---|---|---|---|---|
| POZO ATAQUE |  |  |  |  |  |
| Losa Ataque | 1 | 2 | 2 | 0.1 | 0.400 |
| Losa Salida | 1 | 2 | 2 | 0.1 | 0.400 |
| POZO SECO |  |  |  |  |  |
| Pozo seco Ataque | 4 | 1 | 0.1 | 6 | 2.400 |
| Pozo seco Salida | 4 | 1 | 0.1 | 6.05 | 2.420 |
| Subtotal |  |  |  |  | 5.620 |
| Total |  |  |  |  | 5.62 |

**600.100** Kg Acero corrugado B-500 SD
1465.5 Kg × 1.41 (1.49 con costes indirectos) = 2183.60

| Medición | Uds. | Largo | Alto | Parcial |
|---|---|---|---|---|
| PANTALLAS FOSOS |  |  |  |  |
| Foso de ataque | 1 | 3.6 | 50 | 180.000 |
|  | 1 | 4.2 | 50 | 210.000 |
|  | 1 | 5.6 | 50 | 280.000 |
| Foso de salida | 1 | 3.63 | 50 | 181.500 |
|  | 1 | 4.23 | 50 | 211.500 |
|  | 1 | 5.64 | 50 | 282.000 |
| POZO SECO |  |  |  |  |
| Pozo seco Ataque | 1 | 2.4 | 25 | 60.000 |
| Pozo seco Salida | 1 | 2.42 | 25 | 60.500 |
| Subtotal |  |  |  | 1465.500 |
| Total |  |  |  | 1465.5 |

**616.110** m² Encofrado plano en muros y alzados
25.2 m² × 14.77 (15.66 con costes indirectos) = 394.63

| Medición | Uds. | Largo | Alto | Parcial |
|---|---|---|---|---|
| POZO SECO |  |  |  |  |
| Pozo seco Ataque | 8 | 1 | 1.65 | 13.200 |
| Pozo seco Salida | 8 | 1 | 1.5 | 12.000 |
| Subtotal |  |  |  | 25.200 |
| Total |  |  |  | 25.2 |

**390.001** m Perforación horizontal hinca tubo acero ø500-1200 mm
14 m × 2258.18 (2393.67 con costes indirectos) = 33511.38

**608.078** m² Celosía tramex galvanizada 30x30 pletinas 25x3 mm
1.62 m² × 119.13 (126.28 con costes indirectos) = 204.57

| Medición | Uds. | Largo | Ancho | Parcial |
|---|---|---|---|---|
| POZO SECO | 2 | 0.9 | 0.9 | 1.620 |
| Total |  |  |  | 1.62 |

**390.900** ud Instalación-Retirada equipo de hinca
1 ud × 10000 (10600 con costes indirectos) = 10600.00

**390.901** ud Inyección de mortero
1 ud × 700 (742 con costes indirectos) = 742.00

##### 2S.04.02.04 CRUCE TF-655 (IM14 PK 1+509) (19/11/1998)
Importe: 59600.04

**301.200** m³ Demolición de hormigón armado volumen real medido
11.13 m³ × 33.78 (35.81 con costes indirectos) = 398.57

| Medición | Uds. | Largo | Ancho | Alto | Parcial |
|---|---|---|---|---|---|
| FOSO DE ATAQUE | 1 | 3 | 0.2 | 3.95 | 2.370 |
|  | 2 | 2 | 0.2 | 3.95 | 3.160 |
| FOSO DE SALIDA | 1 | 3 | 0.2 | 4 | 2.400 |
|  | 2 | 2 | 0.2 | 4 | 3.200 |
| Subtotal |  |  |  |  | 11.130 |
| Total |  |  |  |  | 11.13 |

**321.110** m³ Excavación de pantalla
14.7 m³ × 146.34 (155.12 con costes indirectos) = 2280.26

| Medición | Uds. | Largo | Ancho | Alto | Parcial |
|---|---|---|---|---|---|
| FOSO DE ATAQUE | 1 | 3 | 0.2 | 2.95 | 1.770 |
|  | 1 | 3 | 0.2 | 3.95 | 2.370 |
|  | 2 | 2 | 0.2 | 3.95 | 3.160 |
| FOSO DE SALIDA | 1 | 3 | 0.2 | 3 | 1.800 |
|  | 1 | 3 | 0.2 | 4 | 2.400 |
|  | 2 | 2 | 0.2 | 4 | 3.200 |
| Subtotal |  |  |  |  | 14.700 |
| Total |  |  |  |  | 14.7 |

**321.120** m³ Excavación en vaciado entre pantallas
23.82 m³ × 12.17 (12.9 con costes indirectos) = 307.28

| Medición | Uds. | Largo | Ancho | Alto | Parcial |
|---|---|---|---|---|---|
| FOSO DE ATAQUE | 1 | 3 | 2 | 1.95 | 11.700 |
| FOSO DE SALIDA | 1 | 3 | 2 | 2.02 | 12.120 |
| Subtotal |  |  |  |  | 23.820 |
| Total |  |  |  |  | 23.82 |

**332.350** m³ Relleno con material seleccionado procedente de préstamo
33.34 m³ × 12.4 (13.14 con costes indirectos) = 438.09

| Medición | Uds. | Largo | Parcial |
|---|---|---|---|
| TOTAL EXCAVACIÓN |  |  |  |
| Pantallas | 0.5 | 26.9 | 13.450 |
| Vaciado entre pantallas | 0.5 | 72.3 | 36.150 |
| A DESCONTAR |  |  |  |
| Hormigón pantallas | -0.5 | 26.9 | -13.450 |
| Hormigón pozos secos | -0.5 | 5.62 | -2.810 |
| Subtotal |  |  | 33.340 |
| Total |  |  | 33.34 |

**332.351** m³ Relleno con material seleccionado de excavación
33.34 m³ × 12.43 (13.18 con costes indirectos) = 439.42

| Medición | Uds. | Largo | Parcial |
|---|---|---|---|
| TOTAL EXCAVACIÓN |  |  |  |
| Pantallas | 0.5 | 26.9 | 13.450 |
| Vaciado entre pantallas | 0.5 | 72.3 | 36.150 |
| A DESCONTAR |  |  |  |
| Hormigón pantallas | -0.5 | 26.9 | -13.450 |
| Hormigón pozos secos | -0.5 | 5.62 | -2.810 |
| Subtotal |  |  | 33.340 |
| Total |  |  | 33.34 |

**610.320** m³ Hormigón armado HA-30/B/20/IIIa en pantallas
14.7 m³ × 101.89 (108 con costes indirectos) = 1587.60

| Medición | Uds. | Largo | Ancho | Alto | Parcial |
|---|---|---|---|---|---|
| FOSO DE ATAQUE | 1 | 3 | 0.2 | 2.95 | 1.770 |
|  | 1 | 3 | 0.2 | 3.95 | 2.370 |
|  | 2 | 2 | 0.2 | 3.95 | 3.160 |
| FOSO DE SALIDA | 1 | 3 | 0.2 | 3 | 1.800 |
|  | 1 | 3 | 0.2 | 4 | 2.400 |
|  | 2 | 2 | 0.2 | 4 | 3.200 |
| Subtotal |  |  |  |  | 14.700 |
| Total |  |  |  |  | 14.7 |

**610.311** m³ Hormigón armado HA-30/B/20/IIIa en muros, alzados y losas
2.39 m³ × 101.89 (108 con costes indirectos) = 258.12

| Medición | Uds. | Largo | Ancho | Alto | Parcial |
|---|---|---|---|---|---|
| POZO ATAQUE |  |  |  |  |  |
| Losa Ataque | 1 | 2 | 2 | 0.1 | 0.400 |
| Losa Salida | 1 | 2 | 2 | 0.1 | 0.400 |
| POZO SECO |  |  |  |  |  |
| Pozo seco Ataque | 4 | 1 | 0.1 | 1.95 | 0.780 |
| Pozo seco Salida | 4 | 1 | 0.1 | 2.02 | 0.808 |
| Subtotal |  |  |  |  | 2.388 |
| Total |  |  |  |  | 2.39 |

**600.100** Kg Acero corrugado B-500 SD
774.75 Kg × 1.41 (1.49 con costes indirectos) = 1154.38

| Medición | Uds. | Largo | Alto | Parcial |
|---|---|---|---|---|
| PANTALLAS FOSOS |  |  |  |  |
| Foso de ataque | 1 | 1.77 | 50 | 88.500 |
|  | 1 | 2.37 | 50 | 118.500 |
|  | 1 | 3.16 | 50 | 158.000 |
| Foso de salida | 1 | 1.8 | 50 | 90.000 |
|  | 1 | 2.4 | 50 | 120.000 |
|  | 1 | 3.2 | 50 | 160.000 |
| POZO SECO |  |  |  |  |
| Pozo seco Ataque | 1 | 0.78 | 25 | 19.500 |
| Pozo seco Salida | 1 | 0.81 | 25 | 20.250 |
| Subtotal |  |  |  | 774.750 |
| Total |  |  |  | 774.75 |

**616.110** m² Encofrado plano en muros y alzados
31.76 m² × 14.77 (15.66 con costes indirectos) = 497.36

| Medición | Uds. | Largo | Alto | Parcial |
|---|---|---|---|---|
| POZO SECO |  |  |  |  |
| Pozo seco Ataque | 8 | 1 | 1.95 | 15.600 |
| Pozo seco Salida | 8 | 1 | 2.02 | 16.160 |
| Subtotal |  |  |  | 31.760 |
| Total |  |  |  | 31.76 |

**390.001** m Perforación horizontal hinca tubo acero ø500-1200 mm
17 m × 2258.18 (2393.67 con costes indirectos) = 40692.39

**608.078** m² Celosía tramex galvanizada 30x30 pletinas 25x3 mm
1.62 m² × 119.13 (126.28 con costes indirectos) = 204.57

| Medición | Uds. | Largo | Ancho | Parcial |
|---|---|---|---|---|
| POZO SECO | 2 | 0.9 | 0.9 | 1.620 |
| Total |  |  |  | 1.62 |

**390.900** ud Instalación-Retirada equipo de hinca
1 ud × 10000 (10600 con costes indirectos) = 10600.00

**390.901** ud Inyección de mortero
1 ud × 700 (742 con costes indirectos) = 742.00

##### 2S.04.02.05 CRUCE TF-653 (IM14 PK 4+257) (19/11/1998)
Importe: 59109.29

**301.200** m³ Demolición de hormigón armado volumen real medido
8.61 m³ × 33.78 (35.81 con costes indirectos) = 308.32

| Medición | Uds. | Largo | Ancho | Alto | Parcial |
|---|---|---|---|---|---|
| FOSO DE ATAQUE | 1 | 3 | 0.2 | 2.95 | 1.770 |
|  | 2 | 2 | 0.2 | 2.95 | 2.360 |
| FOSO DE SALIDA | 1 | 3 | 0.2 | 3.2 | 1.920 |
|  | 2 | 2 | 0.2 | 3.2 | 2.560 |
| Subtotal |  |  |  |  | 8.610 |
| Total |  |  |  |  | 8.61 |

**321.110** m³ Excavación de pantalla
15.1 m³ × 146.34 (155.12 con costes indirectos) = 2342.31

| Medición | Uds. | Largo | Ancho | Alto | Parcial |
|---|---|---|---|---|---|
| FOSO DE ATAQUE | 1 | 3 | 0.2 | 2.95 | 1.770 |
|  | 1 | 3 | 0.2 | 3.95 | 2.370 |
|  | 2 | 2 | 0.2 | 3.95 | 3.160 |
| FOSO DE SALIDA | 1 | 3 | 0.2 | 3.2 | 1.920 |
|  | 1 | 3 | 0.2 | 4.2 | 2.520 |
|  | 2 | 2 | 0.2 | 4.2 | 3.360 |
| Subtotal |  |  |  |  | 15.100 |
| Total |  |  |  |  | 15.1 |

**321.120** m³ Excavación en vaciado entre pantallas
24.9 m³ × 12.17 (12.9 con costes indirectos) = 321.21

| Medición | Uds. | Largo | Ancho | Alto | Parcial |
|---|---|---|---|---|---|
| FOSO DE ATAQUE | 1 | 3 | 2 | 1.95 | 11.700 |
| FOSO DE SALIDA | 1 | 3 | 2 | 2.2 | 13.200 |
| Subtotal |  |  |  |  | 24.900 |
| Total |  |  |  |  | 24.9 |

**332.350** m³ Relleno con material seleccionado procedente de préstamo
11.22 m³ × 12.4 (13.14 con costes indirectos) = 147.43

| Medición | Uds. | Largo | Parcial |
|---|---|---|---|
| TOTAL EXCAVACIÓN |  |  |  |
| Pantallas | 0.5 | 15.1 | 7.550 |
| Vaciado entre pantallas | 0.5 | 24.9 | 12.450 |
| A DESCONTAR |  |  |  |
| Hormigón pantallas | -0.5 | 15.1 | -7.550 |
| Hormigón pozos secos | -0.5 | 2.46 | -1.230 |
| Subtotal |  |  | 11.220 |
| Total |  |  | 11.22 |

**332.351** m³ Relleno con material seleccionado de excavación
11.22 m³ × 12.43 (13.18 con costes indirectos) = 147.88

| Medición | Uds. | Largo | Parcial |
|---|---|---|---|
| TOTAL EXCAVACIÓN |  |  |  |
| Pantallas | 0.5 | 15.1 | 7.550 |
| Vaciado entre pantallas | 0.5 | 24.9 | 12.450 |
| A DESCONTAR |  |  |  |
| Hormigón pantallas | -0.5 | 15.1 | -7.550 |
| Hormigón pozos secos | -0.5 | 2.46 | -1.230 |
| Subtotal |  |  | 11.220 |
| Total |  |  | 11.22 |

**610.320** m³ Hormigón armado HA-30/B/20/IIIa en pantallas
15.1 m³ × 101.89 (108 con costes indirectos) = 1630.80

| Medición | Uds. | Largo | Ancho | Alto | Parcial |
|---|---|---|---|---|---|
| FOSO DE ATAQUE | 1 | 3 | 0.2 | 2.95 | 1.770 |
|  | 1 | 3 | 0.2 | 3.95 | 2.370 |
|  | 2 | 2 | 0.2 | 3.95 | 3.160 |
| FOSO DE SALIDA | 1 | 3 | 0.2 | 3.2 | 1.920 |
|  | 1 | 3 | 0.2 | 4.2 | 2.520 |
|  | 2 | 2 | 0.2 | 4.2 | 3.360 |
| Subtotal |  |  |  |  | 15.100 |
| Total |  |  |  |  | 15.1 |

**610.311** m³ Hormigón armado HA-30/B/20/IIIa en muros, alzados y losas
2.46 m³ × 101.89 (108 con costes indirectos) = 265.68

| Medición | Uds. | Largo | Ancho | Alto | Parcial |
|---|---|---|---|---|---|
| POZO ATAQUE |  |  |  |  |  |
| Losa Ataque | 1 | 2 | 2 | 0.1 | 0.400 |
| Losa Salida | 1 | 2 | 2 | 0.1 | 0.400 |
| POZO SECO |  |  |  |  |  |
| Pozo seco Ataque | 4 | 1 | 0.1 | 1.95 | 0.780 |
| Pozo seco Salida | 4 | 1 | 0.1 | 2.2 | 0.880 |
| Subtotal |  |  |  |  | 2.460 |
| Total |  |  |  |  | 2.46 |

**600.100** Kg Acero corrugado B-500 SD
796.5 Kg × 1.41 (1.49 con costes indirectos) = 1186.79

| Medición | Uds. | Largo | Alto | Parcial |
|---|---|---|---|---|
| PANTALLAS FOSOS |  |  |  |  |
| Foso de ataque | 1 | 1.77 | 50 | 88.500 |
|  | 1 | 2.37 | 50 | 118.500 |
|  | 1 | 3.16 | 50 | 158.000 |
| Foso de salida | 1 | 1.92 | 50 | 96.000 |
|  | 1 | 2.52 | 50 | 126.000 |
|  | 1 | 3.36 | 50 | 168.000 |
| POZO SECO |  |  |  |  |
| Pozo seco Ataque | 1 | 0.78 | 25 | 19.500 |
| Pozo seco Salida | 1 | 0.88 | 25 | 22.000 |
| Subtotal |  |  |  | 796.500 |
| Total |  |  |  | 796.5 |

**616.110** m² Encofrado plano en muros y alzados
33.2 m² × 14.77 (15.66 con costes indirectos) = 519.91

| Medición | Uds. | Largo | Alto | Parcial |
|---|---|---|---|---|
| POZO SECO |  |  |  |  |
| Pozo seco Ataque | 8 | 1 | 1.95 | 15.600 |
| Pozo seco Salida | 8 | 1 | 2.2 | 17.600 |
| Subtotal |  |  |  | 33.200 |
| Total |  |  |  | 33.2 |

**390.001** m Perforación horizontal hinca tubo acero ø500-1200 mm
17 m × 2258.18 (2393.67 con costes indirectos) = 40692.39

**608.078** m² Celosía tramex galvanizada 30x30 pletinas 25x3 mm
1.62 m² × 119.13 (126.28 con costes indirectos) = 204.57

| Medición | Uds. | Largo | Ancho | Parcial |
|---|---|---|---|---|
| POZO SECO | 2 | 0.9 | 0.9 | 1.620 |
| Total |  |  |  | 1.62 |

**390.900** ud Instalación-Retirada equipo de hinca
1 ud × 10000 (10600 con costes indirectos) = 10600.00

**390.901** ud Inyección de mortero
1 ud × 700 (742 con costes indirectos) = 742.00

##### 2S.04.02.06 CRUCE TF-653 (IM01 PK 3+090) (19/11/1998)
Importe: 59009.03

**301.200** m³ Demolición de hormigón armado volumen real medido
5.81 m³ × 33.78 (35.81 con costes indirectos) = 208.06

| Medición | Uds. | Largo | Ancho | Alto | Parcial |
|---|---|---|---|---|---|
| FOSO DE ATAQUE | 1 | 3 | 0.2 | 2.1 | 1.260 |
|  | 2 | 2 | 0.2 | 2.1 | 1.680 |
| FOSO DE SALIDA | 1 | 3 | 0.2 | 2.05 | 1.230 |
|  | 2 | 2 | 0.2 | 2.05 | 1.640 |
| Subtotal |  |  |  |  | 5.810 |
| Total |  |  |  |  | 5.81 |

**321.110** m³ Excavación de pantalla
15.1 m³ × 146.34 (155.12 con costes indirectos) = 2342.31

| Medición | Uds. | Largo | Ancho | Alto | Parcial |
|---|---|---|---|---|---|
| FOSO DE ATAQUE | 1 | 3 | 0.2 | 3.1 | 1.860 |
|  | 1 | 3 | 0.2 | 4.1 | 2.460 |
|  | 2 | 2 | 0.2 | 4.1 | 3.280 |
| FOSO DE SALIDA | 1 | 3 | 0.2 | 3.05 | 1.830 |
|  | 1 | 3 | 0.2 | 4.05 | 2.430 |
|  | 2 | 2 | 0.2 | 4.05 | 3.240 |
| Subtotal |  |  |  |  | 15.100 |
| Total |  |  |  |  | 15.1 |

**321.120** m³ Excavación en vaciado entre pantallas
24.9 m³ × 12.17 (12.9 con costes indirectos) = 321.21

| Medición | Uds. | Largo | Ancho | Alto | Parcial |
|---|---|---|---|---|---|
| FOSO DE ATAQUE | 1 | 3 | 2 | 2.1 | 12.600 |
| FOSO DE SALIDA | 1 | 3 | 2 | 2.05 | 12.300 |
| Subtotal |  |  |  |  | 24.900 |
| Total |  |  |  |  | 24.9 |

**332.350** m³ Relleno con material seleccionado procedente de préstamo
11.22 m³ × 12.4 (13.14 con costes indirectos) = 147.43

| Medición | Uds. | Largo | Parcial |
|---|---|---|---|
| TOTAL EXCAVACIÓN |  |  |  |
| Pantallas | 0.5 | 15.1 | 7.550 |
| Vaciado entre pantallas | 0.5 | 24.9 | 12.450 |
| A DESCONTAR |  |  |  |
| Hormigón pantallas | -0.5 | 15.1 | -7.550 |
| Hormigón pozos secos | -0.5 | 2.46 | -1.230 |
| Subtotal |  |  | 11.220 |
| Total |  |  | 11.22 |

**332.351** m³ Relleno con material seleccionado de excavación
11.22 m³ × 12.43 (13.18 con costes indirectos) = 147.88

| Medición | Uds. | Largo | Parcial |
|---|---|---|---|
| TOTAL EXCAVACIÓN |  |  |  |
| Pantallas | 0.5 | 15.1 | 7.550 |
| Vaciado entre pantallas | 0.5 | 24.9 | 12.450 |
| A DESCONTAR |  |  |  |
| Hormigón pantallas | -0.5 | 15.1 | -7.550 |
| Hormigón pozos secos | -0.5 | 2.46 | -1.230 |
| Subtotal |  |  | 11.220 |
| Total |  |  | 11.22 |

**610.320** m³ Hormigón armado HA-30/B/20/IIIa en pantallas
15.1 m³ × 101.89 (108 con costes indirectos) = 1630.80

| Medición | Uds. | Largo | Ancho | Alto | Parcial |
|---|---|---|---|---|---|
| FOSO DE ATAQUE | 1 | 3 | 0.2 | 3.1 | 1.860 |
|  | 1 | 3 | 0.2 | 4.1 | 2.460 |
|  | 2 | 2 | 0.2 | 4.1 | 3.280 |
| FOSO DE SALIDA | 1 | 3 | 0.2 | 3.05 | 1.830 |
|  | 1 | 3 | 0.2 | 4.05 | 2.430 |
|  | 2 | 2 | 0.2 | 4.05 | 3.240 |
| Subtotal |  |  |  |  | 15.100 |
| Total |  |  |  |  | 15.1 |

**610.311** m³ Hormigón armado HA-30/B/20/IIIa en muros, alzados y losas
2.46 m³ × 101.89 (108 con costes indirectos) = 265.68

| Medición | Uds. | Largo | Ancho | Alto | Parcial |
|---|---|---|---|---|---|
| POZO ATAQUE |  |  |  |  |  |
| Losa Ataque | 1 | 2 | 2 | 0.1 | 0.400 |
| Losa Salida | 1 | 2 | 2 | 0.1 | 0.400 |
| POZO SECO |  |  |  |  |  |
| Pozo seco Ataque | 4 | 1 | 0.1 | 2.1 | 0.840 |
| Pozo seco Salida | 4 | 1 | 0.1 | 2.05 | 0.820 |
| Subtotal |  |  |  |  | 2.460 |
| Total |  |  |  |  | 2.46 |

**600.100** Kg Acero corrugado B-500 SD
796.5 Kg × 1.41 (1.49 con costes indirectos) = 1186.79

| Medición | Uds. | Largo | Alto | Parcial |
|---|---|---|---|---|
| PANTALLAS FOSOS |  |  |  |  |
| Foso de ataque | 1 | 1.86 | 50 | 93.000 |
|  | 1 | 2.46 | 50 | 123.000 |
|  | 1 | 3.28 | 50 | 164.000 |
| Foso de salida | 1 | 1.83 | 50 | 91.500 |
|  | 1 | 2.43 | 50 | 121.500 |
|  | 1 | 3.24 | 50 | 162.000 |
| POZO SECO |  |  |  |  |
| Pozo seco Ataque | 1 | 0.84 | 25 | 21.000 |
| Pozo seco Salida | 1 | 0.82 | 25 | 20.500 |
| Subtotal |  |  |  | 796.500 |
| Total |  |  |  | 796.5 |

**616.110** m² Encofrado plano en muros y alzados
33.2 m² × 14.77 (15.66 con costes indirectos) = 519.91

| Medición | Uds. | Largo | Alto | Parcial |
|---|---|---|---|---|
| POZO SECO |  |  |  |  |
| Pozo seco Ataque | 8 | 1 | 2.1 | 16.800 |
| Pozo seco Salida | 8 | 1 | 2.05 | 16.400 |
| Subtotal |  |  |  | 33.200 |
| Total |  |  |  | 33.2 |

**390.001** m Perforación horizontal hinca tubo acero ø500-1200 mm
17 m × 2258.18 (2393.67 con costes indirectos) = 40692.39

**608.078** m² Celosía tramex galvanizada 30x30 pletinas 25x3 mm
1.62 m² × 119.13 (126.28 con costes indirectos) = 204.57

| Medición | Uds. | Largo | Ancho | Parcial |
|---|---|---|---|---|
| POZO SECO | 2 | 0.9 | 0.9 | 1.620 |
| Total |  |  |  | 1.62 |

**390.900** ud Instalación-Retirada equipo de hinca
1 ud × 10000 (10600 con costes indirectos) = 10600.00

**390.901** ud Inyección de mortero
1 ud × 700 (742 con costes indirectos) = 742.00

##### 2S.04.02.07 CRUCE TF-655 (IM01 PK 5+830) (19/11/1998)
Importe: 58957.88

**301.200** m³ Demolición de hormigón armado volumen real medido
5.74 m³ × 33.78 (35.81 con costes indirectos) = 205.55

| Medición | Uds. | Largo | Ancho | Alto | Parcial |
|---|---|---|---|---|---|
| FOSO DE ATAQUE | 1 | 3 | 0.2 | 2.1 | 1.260 |
|  | 2 | 2 | 0.2 | 2.1 | 1.680 |
| FOSO DE SALIDA | 1 | 3 | 0.2 | 2 | 1.200 |
|  | 2 | 2 | 0.2 | 2 | 1.600 |
| Subtotal |  |  |  |  | 5.740 |
| Total |  |  |  |  | 5.74 |

**321.110** m³ Excavación de pantalla
15 m³ × 146.34 (155.12 con costes indirectos) = 2326.80

| Medición | Uds. | Largo | Ancho | Alto | Parcial |
|---|---|---|---|---|---|
| FOSO DE ATAQUE | 1 | 3 | 0.2 | 3.1 | 1.860 |
|  | 1 | 3 | 0.2 | 4.1 | 2.460 |
|  | 2 | 2 | 0.2 | 4.1 | 3.280 |
| FOSO DE SALIDA | 1 | 3 | 0.2 | 3 | 1.800 |
|  | 1 | 3 | 0.2 | 4 | 2.400 |
|  | 2 | 2 | 0.2 | 4 | 3.200 |
| Subtotal |  |  |  |  | 15.000 |
| Total |  |  |  |  | 15 |

**321.120** m³ Excavación en vaciado entre pantallas
24.6 m³ × 12.17 (12.9 con costes indirectos) = 317.34

| Medición | Uds. | Largo | Ancho | Alto | Parcial |
|---|---|---|---|---|---|
| FOSO DE ATAQUE | 1 | 3 | 2 | 2.1 | 12.600 |
| FOSO DE SALIDA | 1 | 3 | 2 | 2 | 12.000 |
| Subtotal |  |  |  |  | 24.600 |
| Total |  |  |  |  | 24.6 |

**332.350** m³ Relleno con material seleccionado procedente de préstamo
11.08 m³ × 12.4 (13.14 con costes indirectos) = 145.59

| Medición | Uds. | Largo | Parcial |
|---|---|---|---|
| TOTAL EXCAVACIÓN |  |  |  |
| Pantallas | 0.5 | 15 | 7.500 |
| Vaciado entre pantallas | 0.5 | 24.6 | 12.300 |
| A DESCONTAR |  |  |  |
| Hormigón pantallas | -0.5 | 15 | -7.500 |
| Hormigón pozos secos | -0.5 | 2.44 | -1.220 |
| Subtotal |  |  | 11.080 |
| Total |  |  | 11.08 |

**332.351** m³ Relleno con material seleccionado de excavación
11.22 m³ × 12.43 (13.18 con costes indirectos) = 147.88

| Medición | Uds. | Largo | Parcial |
|---|---|---|---|
| TOTAL EXCAVACIÓN |  |  |  |
| Pantallas | 0.5 | 15.1 | 7.550 |
| Vaciado entre pantallas | 0.5 | 24.9 | 12.450 |
| A DESCONTAR |  |  |  |
| Hormigón pantallas | -0.5 | 15.1 | -7.550 |
| Hormigón pozos secos | -0.5 | 2.46 | -1.230 |
| Subtotal |  |  | 11.220 |
| Total |  |  | 11.22 |

**610.320** m³ Hormigón armado HA-30/B/20/IIIa en pantallas
15 m³ × 101.89 (108 con costes indirectos) = 1620.00

| Medición | Uds. | Largo | Ancho | Alto | Parcial |
|---|---|---|---|---|---|
| FOSO DE ATAQUE | 1 | 3 | 0.2 | 3.1 | 1.860 |
|  | 1 | 3 | 0.2 | 4.1 | 2.460 |
|  | 2 | 2 | 0.2 | 4.1 | 3.280 |
| FOSO DE SALIDA | 1 | 3 | 0.2 | 3 | 1.800 |
|  | 1 | 3 | 0.2 | 4 | 2.400 |
|  | 2 | 2 | 0.2 | 4 | 3.200 |
| Subtotal |  |  |  |  | 15.000 |
| Total |  |  |  |  | 15 |

**610.311** m³ Hormigón armado HA-30/B/20/IIIa en muros, alzados y losas
2.44 m³ × 101.89 (108 con costes indirectos) = 263.52

| Medición | Uds. | Largo | Ancho | Alto | Parcial |
|---|---|---|---|---|---|
| POZO ATAQUE |  |  |  |  |  |
| Losa Ataque | 1 | 2 | 2 | 0.1 | 0.400 |
| Losa Salida | 1 | 2 | 2 | 0.1 | 0.400 |
| POZO SECO |  |  |  |  |  |
| Pozo seco Ataque | 4 | 1 | 0.1 | 2.1 | 0.840 |
| Pozo seco Salida | 4 | 1 | 0.1 | 2 | 0.800 |
| Subtotal |  |  |  |  | 2.440 |
| Total |  |  |  |  | 2.44 |

**600.100** Kg Acero corrugado B-500 SD
791 Kg × 1.41 (1.49 con costes indirectos) = 1178.59

| Medición | Uds. | Largo | Alto | Parcial |
|---|---|---|---|---|
| PANTALLAS FOSOS |  |  |  |  |
| Foso de ataque | 1 | 1.86 | 50 | 93.000 |
|  | 1 | 2.46 | 50 | 123.000 |
|  | 1 | 3.28 | 50 | 164.000 |
| Foso de salida | 1 | 1.8 | 50 | 90.000 |
|  | 1 | 2.4 | 50 | 120.000 |
|  | 1 | 3.2 | 50 | 160.000 |
| POZO SECO |  |  |  |  |
| Pozo seco Ataque | 1 | 0.84 | 25 | 21.000 |
| Pozo seco Salida | 1 | 0.8 | 25 | 20.000 |
| Subtotal |  |  |  | 791.000 |
| Total |  |  |  | 791 |

**616.110** m² Encofrado plano en muros y alzados
32.8 m² × 14.77 (15.66 con costes indirectos) = 513.65

| Medición | Uds. | Largo | Alto | Parcial |
|---|---|---|---|---|
| POZO SECO |  |  |  |  |
| Pozo seco Ataque | 8 | 1 | 2.1 | 16.800 |
| Pozo seco Salida | 8 | 1 | 2 | 16.000 |
| Subtotal |  |  |  | 32.800 |
| Total |  |  |  | 32.8 |

**390.001** m Perforación horizontal hinca tubo acero ø500-1200 mm
17 m × 2258.18 (2393.67 con costes indirectos) = 40692.39

**608.078** m² Celosía tramex galvanizada 30x30 pletinas 25x3 mm
1.62 m² × 119.13 (126.28 con costes indirectos) = 204.57

| Medición | Uds. | Largo | Ancho | Parcial |
|---|---|---|---|---|
| POZO SECO | 2 | 0.9 | 0.9 | 1.620 |
| Total |  |  |  | 1.62 |

**390.900** ud Instalación-Retirada equipo de hinca
1 ud × 10000 (10600 con costes indirectos) = 10600.00

**390.901** ud Inyección de mortero
1 ud × 700 (742 con costes indirectos) = 742.00

##### 2S.04.02.08 CRUCE TF-652 (IM08 PK 0+190) (19/11/1998)
Importe: 46324.62

**301.200** m³ Demolición de hormigón armado volumen real medido
4.83 m³ × 33.78 (35.81 con costes indirectos) = 172.96

| Medición | Uds. | Largo | Ancho | Alto | Parcial |
|---|---|---|---|---|---|
| FOSO DE ATAQUE | 1 | 3 | 0.2 | 1.75 | 1.050 |
|  | 2 | 2 | 0.2 | 1.75 | 1.400 |
| FOSO DE SALIDA | 1 | 3 | 0.2 | 1.7 | 1.020 |
|  | 2 | 2 | 0.2 | 1.7 | 1.360 |
| Subtotal |  |  |  |  | 4.830 |
| Total |  |  |  |  | 4.83 |

**321.110** m³ Excavación de pantalla
13.7 m³ × 146.34 (155.12 con costes indirectos) = 2125.14

| Medición | Uds. | Largo | Ancho | Alto | Parcial |
|---|---|---|---|---|---|
| FOSO DE ATAQUE | 1 | 3 | 0.2 | 2.75 | 1.650 |
|  | 1 | 3 | 0.2 | 3.75 | 2.250 |
|  | 2 | 2 | 0.2 | 3.75 | 3.000 |
| FOSO DE SALIDA | 1 | 3 | 0.2 | 2.7 | 1.620 |
|  | 1 | 3 | 0.2 | 3.7 | 2.220 |
|  | 2 | 2 | 0.2 | 3.7 | 2.960 |
| Subtotal |  |  |  |  | 13.700 |
| Total |  |  |  |  | 13.7 |

**321.120** m³ Excavación en vaciado entre pantallas
20.7 m³ × 12.17 (12.9 con costes indirectos) = 267.03

| Medición | Uds. | Largo | Ancho | Alto | Parcial |
|---|---|---|---|---|---|
| FOSO DE ATAQUE | 1 | 3 | 2 | 1.75 | 10.500 |
| FOSO DE SALIDA | 1 | 3 | 2 | 1.7 | 10.200 |
| Subtotal |  |  |  |  | 20.700 |
| Total |  |  |  |  | 20.7 |

**332.350** m³ Relleno con material seleccionado procedente de préstamo
9.26 m³ × 12.4 (13.14 con costes indirectos) = 121.68

| Medición | Uds. | Largo | Parcial |
|---|---|---|---|
| TOTAL EXCAVACIÓN |  |  |  |
| Pantallas | 0.5 | 13.7 | 6.850 |
| Vaciado entre pantallas | 0.5 | 20.7 | 10.350 |
| A DESCONTAR |  |  |  |
| Hormigón pantallas | -0.5 | 13.7 | -6.850 |
| Hormigón pozos secos | -0.5 | 2.18 | -1.090 |
| Subtotal |  |  | 9.260 |
| Total |  |  | 9.26 |

**332.351** m³ Relleno con material seleccionado de excavación
11.22 m³ × 12.43 (13.18 con costes indirectos) = 147.88

| Medición | Uds. | Largo | Parcial |
|---|---|---|---|
| TOTAL EXCAVACIÓN |  |  |  |
| Pantallas | 0.5 | 15.1 | 7.550 |
| Vaciado entre pantallas | 0.5 | 24.9 | 12.450 |
| A DESCONTAR |  |  |  |
| Hormigón pantallas | -0.5 | 15.1 | -7.550 |
| Hormigón pozos secos | -0.5 | 2.46 | -1.230 |
| Subtotal |  |  | 11.220 |
| Total |  |  | 11.22 |

**610.320** m³ Hormigón armado HA-30/B/20/IIIa en pantallas
13.7 m³ × 101.89 (108 con costes indirectos) = 1479.60

| Medición | Uds. | Largo | Ancho | Alto | Parcial |
|---|---|---|---|---|---|
| FOSO DE ATAQUE | 1 | 3 | 0.2 | 2.75 | 1.650 |
|  | 1 | 3 | 0.2 | 3.75 | 2.250 |
|  | 2 | 2 | 0.2 | 3.75 | 3.000 |
| FOSO DE SALIDA | 1 | 3 | 0.2 | 2.7 | 1.620 |
|  | 1 | 3 | 0.2 | 3.7 | 2.220 |
|  | 2 | 2 | 0.2 | 3.7 | 2.960 |
| Subtotal |  |  |  |  | 13.700 |
| Total |  |  |  |  | 13.7 |

**610.311** m³ Hormigón armado HA-30/B/20/IIIa en muros, alzados y losas
2.18 m³ × 101.89 (108 con costes indirectos) = 235.44

| Medición | Uds. | Largo | Ancho | Alto | Parcial |
|---|---|---|---|---|---|
| POZO ATAQUE |  |  |  |  |  |
| Losa Ataque | 1 | 2 | 2 | 0.1 | 0.400 |
| Losa Salida | 1 | 2 | 2 | 0.1 | 0.400 |
| POZO SECO |  |  |  |  |  |
| Pozo seco Ataque | 4 | 1 | 0.1 | 1.75 | 0.700 |
| Pozo seco Salida | 4 | 1 | 0.1 | 1.7 | 0.680 |
| Subtotal |  |  |  |  | 2.180 |
| Total |  |  |  |  | 2.18 |

**600.100** Kg Acero corrugado B-500 SD
719.5 Kg × 1.41 (1.49 con costes indirectos) = 1072.06

| Medición | Uds. | Largo | Alto | Parcial |
|---|---|---|---|---|
| PANTALLAS FOSOS |  |  |  |  |
| Foso de ataque | 1 | 1.65 | 50 | 82.500 |
|  | 1 | 2.25 | 50 | 112.500 |
|  | 1 | 3 | 50 | 150.000 |
| Foso de salida | 1 | 1.62 | 50 | 81.000 |
|  | 1 | 2.22 | 50 | 111.000 |
|  | 1 | 2.96 | 50 | 148.000 |
| POZO SECO |  |  |  |  |
| Pozo seco Ataque | 1 | 0.7 | 25 | 17.500 |
| Pozo seco Salida | 1 | 0.68 | 25 | 17.000 |
| Subtotal |  |  |  | 719.500 |
| Total |  |  |  | 719.5 |

**616.110** m² Encofrado plano en muros y alzados
27.6 m² × 14.77 (15.66 con costes indirectos) = 432.22

| Medición | Uds. | Largo | Alto | Parcial |
|---|---|---|---|---|
| POZO SECO |  |  |  |  |
| Pozo seco Ataque | 8 | 1 | 1.75 | 14.000 |
| Pozo seco Salida | 8 | 1 | 1.7 | 13.600 |
| Subtotal |  |  |  | 27.600 |
| Total |  |  |  | 27.6 |

**390.001** m Perforación horizontal hinca tubo acero ø500-1200 mm
12 m × 2258.18 (2393.67 con costes indirectos) = 28724.04

**608.078** m² Celosía tramex galvanizada 30x30 pletinas 25x3 mm
1.62 m² × 119.13 (126.28 con costes indirectos) = 204.57

| Medición | Uds. | Largo | Ancho | Parcial |
|---|---|---|---|---|
| POZO SECO | 2 | 0.9 | 0.9 | 1.620 |
| Total |  |  |  | 1.62 |

**390.900** ud Instalación-Retirada equipo de hinca
1 ud × 10000 (10600 con costes indirectos) = 10600.00

**390.901** ud Inyección de mortero
1 ud × 700 (742 con costes indirectos) = 742.00

##### 2S.04.02.09 CRUCE TF-655 (IM04 PK 0+970) (19/11/1998)
Importe: 58046.43

**301.200** m³ Demolición de hormigón armado volumen real medido
4.48 m³ × 33.78 (35.81 con costes indirectos) = 160.43

| Medición | Uds. | Largo | Ancho | Alto | Parcial |
|---|---|---|---|---|---|
| FOSO DE ATAQUE | 1 | 3 | 0.2 | 1.6 | 0.960 |
|  | 2 | 2 | 0.2 | 1.6 | 1.280 |
| FOSO DE SALIDA | 1 | 3 | 0.2 | 1.6 | 0.960 |
|  | 2 | 2 | 0.2 | 1.6 | 1.280 |
| Subtotal |  |  |  |  | 4.480 |
| Total |  |  |  |  | 4.48 |

**321.110** m³ Excavación de pantalla
13.2 m³ × 146.34 (155.12 con costes indirectos) = 2047.58

| Medición | Uds. | Largo | Ancho | Alto | Parcial |
|---|---|---|---|---|---|
| FOSO DE ATAQUE | 1 | 3 | 0.2 | 2.6 | 1.560 |
|  | 1 | 3 | 0.2 | 3.6 | 2.160 |
|  | 2 | 2 | 0.2 | 3.6 | 2.880 |
| FOSO DE SALIDA | 1 | 3 | 0.2 | 2.6 | 1.560 |
|  | 1 | 3 | 0.2 | 3.6 | 2.160 |
|  | 2 | 2 | 0.2 | 3.6 | 2.880 |
| Subtotal |  |  |  |  | 13.200 |
| Total |  |  |  |  | 13.2 |

**321.120** m³ Excavación en vaciado entre pantallas
19.2 m³ × 12.17 (12.9 con costes indirectos) = 247.68

| Medición | Uds. | Largo | Ancho | Alto | Parcial |
|---|---|---|---|---|---|
| FOSO DE ATAQUE | 1 | 3 | 2 | 1.6 | 9.600 |
| FOSO DE SALIDA | 1 | 3 | 2 | 1.6 | 9.600 |
| Subtotal |  |  |  |  | 19.200 |
| Total |  |  |  |  | 19.2 |

**332.350** m³ Relleno con material seleccionado procedente de préstamo
9.26 m³ × 12.4 (13.14 con costes indirectos) = 121.68

| Medición | Uds. | Largo | Parcial |
|---|---|---|---|
| TOTAL EXCAVACIÓN |  |  |  |
| Pantallas | 0.5 | 13.7 | 6.850 |
| Vaciado entre pantallas | 0.5 | 20.7 | 10.350 |
| A DESCONTAR |  |  |  |
| Hormigón pantallas | -0.5 | 13.7 | -6.850 |
| Hormigón pozos secos | -0.5 | 2.18 | -1.090 |
| Subtotal |  |  | 9.260 |
| Total |  |  | 9.26 |

**332.351** m³ Relleno con material seleccionado de excavación
11.22 m³ × 12.43 (13.18 con costes indirectos) = 147.88

| Medición | Uds. | Largo | Parcial |
|---|---|---|---|
| TOTAL EXCAVACIÓN |  |  |  |
| Pantallas | 0.5 | 15.1 | 7.550 |
| Vaciado entre pantallas | 0.5 | 24.9 | 12.450 |
| A DESCONTAR |  |  |  |
| Hormigón pantallas | -0.5 | 15.1 | -7.550 |
| Hormigón pozos secos | -0.5 | 2.46 | -1.230 |
| Subtotal |  |  | 11.220 |
| Total |  |  | 11.22 |

**610.320** m³ Hormigón armado HA-30/B/20/IIIa en pantallas
13.2 m³ × 101.89 (108 con costes indirectos) = 1425.60

| Medición | Uds. | Largo | Ancho | Alto | Parcial |
|---|---|---|---|---|---|
| FOSO DE ATAQUE | 1 | 3 | 0.2 | 2.6 | 1.560 |
|  | 1 | 3 | 0.2 | 3.6 | 2.160 |
|  | 2 | 2 | 0.2 | 3.6 | 2.880 |
| FOSO DE SALIDA | 1 | 3 | 0.2 | 2.6 | 1.560 |
|  | 1 | 3 | 0.2 | 3.6 | 2.160 |
|  | 2 | 2 | 0.2 | 3.6 | 2.880 |
| Subtotal |  |  |  |  | 13.200 |
| Total |  |  |  |  | 13.2 |

**610.311** m³ Hormigón armado HA-30/B/20/IIIa en muros, alzados y losas
2.08 m³ × 101.89 (108 con costes indirectos) = 224.64

| Medición | Uds. | Largo | Ancho | Alto | Parcial |
|---|---|---|---|---|---|
| POZO ATAQUE |  |  |  |  |  |
| Losa Ataque | 1 | 2 | 2 | 0.1 | 0.400 |
| Losa Salida | 1 | 2 | 2 | 0.1 | 0.400 |
| POZO SECO |  |  |  |  |  |
| Pozo seco Ataque | 4 | 1 | 0.1 | 1.6 | 0.640 |
| Pozo seco Salida | 4 | 1 | 0.1 | 1.6 | 0.640 |
| Subtotal |  |  |  |  | 2.080 |
| Total |  |  |  |  | 2.08 |

**600.100** Kg Acero corrugado B-500 SD
692 Kg × 1.41 (1.49 con costes indirectos) = 1031.08

| Medición | Uds. | Largo | Alto | Parcial |
|---|---|---|---|---|
| PANTALLAS FOSOS |  |  |  |  |
| Foso de ataque | 1 | 1.56 | 50 | 78.000 |
|  | 1 | 2.16 | 50 | 108.000 |
|  | 1 | 2.88 | 50 | 144.000 |
| Foso de salida | 1 | 1.56 | 50 | 78.000 |
|  | 1 | 2.16 | 50 | 108.000 |
|  | 1 | 2.88 | 50 | 144.000 |
| POZO SECO |  |  |  |  |
| Pozo seco Ataque | 1 | 0.64 | 25 | 16.000 |
| Pozo seco Salida | 1 | 0.64 | 25 | 16.000 |
| Subtotal |  |  |  | 692.000 |
| Total |  |  |  | 692 |

**616.110** m² Encofrado plano en muros y alzados
25.6 m² × 14.77 (15.66 con costes indirectos) = 400.90

| Medición | Uds. | Largo | Alto | Parcial |
|---|---|---|---|---|
| POZO SECO |  |  |  |  |
| Pozo seco Ataque | 8 | 1 | 1.6 | 12.800 |
| Pozo seco Salida | 8 | 1 | 1.6 | 12.800 |
| Subtotal |  |  |  | 25.600 |
| Total |  |  |  | 25.6 |

**390.001** m Perforación horizontal hinca tubo acero ø500-1200 mm
17 m × 2258.18 (2393.67 con costes indirectos) = 40692.39

**608.078** m² Celosía tramex galvanizada 30x30 pletinas 25x3 mm
1.62 m² × 119.13 (126.28 con costes indirectos) = 204.57

| Medición | Uds. | Largo | Ancho | Parcial |
|---|---|---|---|---|
| POZO SECO | 2 | 0.9 | 0.9 | 1.620 |
| Total |  |  |  | 1.62 |

**390.900** ud Instalación-Retirada equipo de hinca
1 ud × 10000 (10600 con costes indirectos) = 10600.00

**390.901** ud Inyección de mortero
1 ud × 700 (742 con costes indirectos) = 742.00

#### 2S.04.03 ESTRUCTURA SOBRE BCO LAS GALLETAS (08/06/2000)
Importe: 252096.16

##### 2S.04.03.01 PUENTE (08/06/2000)
Importe: 244569.9

**610.015** m³ Hormigón de limpieza HL-150/B/20
6.6 m³ × 70 (74.2 con costes indirectos) = 489.72

| Medición | Uds. | Largo | Ancho | Alto | Parcial |
|---|---|---|---|---|---|
| ESTRIBO 1 | 1 | 8.25 | 4 | 0.1 | 3.300 |
| ESTRIBO 2 | 1 | 8.25 | 4 | 0.1 | 3.300 |
| Subtotal |  |  |  |  | 6.600 |
| Total |  |  |  |  | 6.6 |

**671.100** m Perforación pilote ø0,60-1,00 m hasta 20 m
164 m × 279.66 (296.44 con costes indirectos) = 48616.16
Perforación de pilote ø60 cm a ø100 cm de extracción, con entubación recuperable, hasta 20 m, incluso acero en camisa y recuperación de la misma, parte proporcional de trépano.

| Código | Ud | Descripción | Rendimiento | Precio | Importe |
|---|---|---|---|---|---|
| MAQ.CAM012 | h | Camión 150 HP de 12 tn (sin conductor) (maquinaria; 25/08/2020) | 0.1 | 27.57 | 2.76 |
| MAQ.PILOT001 | h | Equipo excavac., encamisado, bloca, hormig. pilote completo (sin (maquinaria; 25/08/2020) | 1 | 235 | 235.00 |
| MO.CAP001 | h | Capataz | 0.2 | 16.64 | 3.33 |
| MO.OFI001 | h | Oficial 1ª | 0.75 | 15.59 | 11.69 |
| MO.PEO001 | h | Peón | 1.25 | 14.98 | 18.73 |
| %.AUX003 | % | Medios auxiliares y resto de obra | 3 % | 271.51 | 8.15 |
|  |  | Total |  |  | 279.66 |

| Medición | Uds. | Largo | Parcial |
|---|---|---|---|
| ESTRIBO 1 | 8 | 10.5 | 84.000 |
| ESTRIBO 2 | 8 | 10 | 80.000 |
| Subtotal |  |  | 164.000 |
| Total |  |  | 164 |

**610.310** m³ Hormigón armado HA-30/P/20/IIIa en soleras y cimentaciones (08/06/2000)
101.72 m³ × 86.19 (91.36 con costes indirectos) = 9293.14
Suministro y colocación de hormigón para armar HA-30/P/20/IIIa, de 30 N/mm², consistencia blanda, tamaño máximo de árido 20 mm, para ambiente de humedad alta y agresividad química, elaborado en central, en soleras y cimentaciones, incluso juntas de dilatación y juntas de retracción mediante berenjenos, transporte, vertido por medio de camión bomba, vibrado, curado, colocado y medios auxiliares. Según EHE-08.

| Código | Ud | Descripción | Rendimiento | Precio | Importe |
|---|---|---|---|---|---|
| MAT.HA130 | m³ | Hormigón para armar HA-30/P/20/IIIa de central | 1.05 | 74.7 | 78.44 |
| MAQ.BOM100 | h | Camión bomba hormigón puesta en obra, i. p.p. desplazamiento | 0.03 | 95 | 2.85 |
| MAQ.VIBR010 | h | Aguja eléctrica con convertidor gasolina ø79 mm | 0.05 | 7.95 | 0.40 |
| MO.OFI001 | h | Oficial 1ª | 0.05 | 15.59 | 0.78 |
| MO.PEO100 | h | Peón especializado | 0.08 | 15.13 | 1.21 |
| %.AUX003 | % | Medios auxiliares y resto de obra | 3 % | 83.68 | 2.51 |
|  |  | Total |  |  | 86.19 |

| Medición | Uds. | Largo | Ancho | Alto | Parcial |
|---|---|---|---|---|---|
| CIMENTACIÓN |  |  |  |  |  |
| Estribo 1 | 1 | 8.25 | 4 | 1.2 | 39.600 |
| Estribo 2 | 1 | 8.25 | 4 | 1.2 | 39.600 |
| LOSAS TRANSICIÓN |  |  |  |  |  |
| Estribo 1 | 1 | 7.56 |  | 1.49 | 11.264 |
| Estribo 2 | 1 | 7.56 |  | 1.49 | 11.264 |
| Subtotal |  |  |  |  | 101.728 |
| Total |  |  |  |  | 101.72 |

**610.311** m³ Hormigón armado HA-30/B/20/IIIa en muros, alzados y losas
127.47 m³ × 101.89 (108 con costes indirectos) = 13766.76

| Medición | Uds. | Largo | Ancho | Alto | Parcial |
|---|---|---|---|---|---|
| ESTRIBO 1 |  |  |  |  |  |
| Alzado principal | 1 | 8 | 1 | 2.69 | 21.520 |
| Castilletes entre vigas | 4 | 0.88 | 0.7 | 0.3 | 0.739 |
| Alzado posterior | 2 | 8 |  | 0.47 | 7.520 |
| Alzados laterales | 2 | 0.22 |  | 9.83 | 4.325 |
| ESTRIBO 2 |  |  |  |  |  |
| Alzado principal | 1 | 8 | 1 | 2.69 | 21.520 |
| Castilletes entre vigas | 4 | 0.88 | 0.7 | 0.3 | 0.739 |
| Alzado posterior | 2 | 8 |  | 0.47 | 7.520 |
| Alzados laterales | 2 | 0.22 |  | 9.83 | 4.325 |
| LOSA TABLERO | 1 | 23.32 |  | 2.36 | 55.035 |
| PRELOSAS | 100 | 1.19 | 0.59 | 0.06 | 4.213 |
| Subtotal |  |  |  |  | 127.456 |
| Total |  |  |  |  | 127.47 |

**610.133** m³ Hormigón armado HA-30/P/20/IIIa+Qa en pilotes (08/06/2000)
84.44 m³ × 100.02 (106.02 con costes indirectos) = 8952.33
Suministro y colocación de hormigón para armar HA-30/P/20/IIIa + Qa, de 30 N/mm², consistencia blanda, tamaño máximo de árido 20 mm, para ambiente de humedad alta y agresividad química, elaborado en central, en pilotes, incluso transporte, vertido por medio de camión bomba, vibrado, curado, colocado y medios auxiliares. Según EHE-08.

| Código | Ud | Descripción | Rendimiento | Precio | Importe |
|---|---|---|---|---|---|
| MAT.HA031 | m³ | Hormigón para armar HA-30/P/20/IIIa + Qa de central (material; 01/03/2021) | 1.05 | 82.1 | 86.21 |
| MAQ.BOM100 | h | Camión bomba hormigón puesta en obra, i. p.p. desplazamiento | 0.03 | 95 | 2.85 |
| MAQ.VIBR010 | h | Aguja eléctrica con convertidor gasolina ø79 mm | 0.05 | 7.95 | 0.40 |
| MO.OFI001 | h | Oficial 1ª | 0.25 | 15.59 | 3.90 |
| MO.PEO001 | h | Peón | 0.25 | 14.98 | 3.75 |
| %.AUX003 | % | Medios auxiliares y resto de obra | 3 % | 97.11 | 2.91 |
|  |  | Total |  |  | 100.02 |

| Medición | Uds. | Parcial |
|---|---|---|
| ESTRIBO 1 | 42.22201536 | 42.222 |
| ESTRIBO 2 | 42.22201536 | 42.222 |
| Subtotal |  | 84.444 |
| Total |  | 84.44 |

**610.655** m Viga doble T h=1,20 m
116.5 m × 756.16 (801.53 con costes indirectos) = 93378.25
Vigal doble T de 1,00 m de altura, según dimensiones en planos, de hormigón armado, colocada.

| Código | Ud | Descripción | Rendimiento | Precio | Importe |
|---|---|---|---|---|---|
| MAT.VIG2T120 | m | Viga doble T h=1,20 m (material; 25/08/2020) | 1 | 625 | 625.00 |
| MAQ.GRU300 | h | Grúa autopropulsada brazo telescópico gran capacidad | 0.25 | 350 | 87.50 |
| MO.OFI001 | h | Oficial 1ª | 0.25 | 15.59 | 3.90 |
| MO.PEO001 | h | Peón | 0.25 | 14.98 | 3.75 |
| %.AUX005 | % | Medios auxiliares y resto de obra | 5 % | 720.15 | 36.01 |
|  |  | Total |  |  | 756.16 |

| Medición | Uds. | Largo | Parcial |
|---|---|---|---|
| TABLERO | 5 | 23.3 | 116.500 |
| Total |  |  | 116.5 |

**610.651** ud Neopreno apoyo vigas i. mortero apoyo
10 ud × 309.42 (327.99 con costes indirectos) = 3279.90
Neopreno en apoyo de vigas, colocado.

| Código | Ud | Descripción | Rendimiento | Precio | Importe |
|---|---|---|---|---|---|
| MAT.NEOPR001 | ud | Neopreno apoyo vigas, i/ mortero de apoyo (material; 02/11/2017) | 1 | 291.62 | 291.62 |
| MO.OFI001 | h | Oficial 1ª | 0.1 | 15.59 | 1.56 |
| MO.PEO001 | h | Peón | 0.1 | 14.98 | 1.50 |
| %.AUX005 | % | Medios auxiliares y resto de obra | 5 % | 294.68 | 14.73 |
|  |  | Total |  |  | 309.42 |

| Medición | Uds. | Largo | Parcial |
|---|---|---|---|
| APOYO VIGAS | 2 | 5 | 10.000 |
| Total |  |  | 10 |

**600.100** Kg Acero corrugado B-500 SD
25698.47 Kg × 1.41 (1.49 con costes indirectos) = 38290.72

| Medición | Uds. | Largo | Parcial |
|---|---|---|---|
| PRELOSAS | 79.903267551403 |  | 79.903 |
|  | 213.07538013707 |  | 213.075 |
| (según cuadro armaduras) |  |  |  |
| ESTRIBO 1 |  |  |  |
| Pilotes | 1 | 3559.52 | 3559.520 |
| Cimentación | 1 | 2996.94 | 2996.940 |
| Alzado estribo | 1 | 2364.06 | 2364.060 |
| Losa transición | 1 | 712.65 | 712.650 |
| ESTRIBO 2 |  |  |  |
| Pilotes | 1 | 3559.52 | 3559.520 |
| Cimentación | 1 | 2996.94 | 2996.940 |
| Alzado estribo | 1 | 2364.06 | 2364.060 |
| Losa transición | 1 | 712.65 | 712.650 |
| TABLERO | 1 | 4915.41 | 4915.410 |
| Despuntes y recortes | 0.05 | 24474.73 | 1223.737 |
| Subtotal |  |  | 25698.465 |
| Total |  |  | 25698.47 |

**616.100** m² Encofrado plano en soleras y cimentaciones
148.98 m² × 11.53 (12.22 con costes indirectos) = 1820.54

| Medición | Uds. | Largo | Ancho | Alto | Parcial |
|---|---|---|---|---|---|
| CIMENTACIONES |  |  |  |  |  |
| Estribo 1 | 2 | 8.25 |  | 1.2 | 19.800 |
|  | 2 | 4 |  | 1.2 | 9.600 |
| Estribo 2 | 2 | 8.25 |  | 1.2 | 19.800 |
|  | 2 | 4 |  | 1.2 | 9.600 |
| LOSAS TRANSICIÓN |  |  |  |  |  |
| Estribo 1 | 2 | 7.56 |  | 0.3 | 4.536 |
|  | 2 | 1.49 |  |  | 2.980 |
|  | 1 | 7.56 | 4.97 |  | 37.573 |
| Estribo 2 | 2 | 7.56 |  | 0.3 | 4.536 |
|  | 2 | 1.49 |  |  | 2.980 |
|  | 1 | 7.56 | 4.97 |  | 37.573 |
| Subtotal |  |  |  |  | 148.978 |
| Total |  |  |  |  | 148.98 |

**616.110** m² Encofrado plano en muros y alzados
166.21 m² × 14.77 (15.66 con costes indirectos) = 2602.85

| Medición | Uds. | Largo | Alto | Parcial |
|---|---|---|---|---|
| ALZADO ESTRIBOS |  |  |  |  |
| Alzado principal | 2 | 8 | 2.69 | 43.040 |
|  | 1 | 7.56 | 1.72 | 13.003 |
| Castilletes entre vigas | 16 | 0.88 | 0.3 | 4.224 |
|  | 16 | 0.7 | 0.3 | 3.360 |
| Alzado posterior | 2 | 8 | 4.82 | 77.120 |
| Alzados laterales | 4 | 0.22 | 9.83 | 8.650 |
|  | 2 | 1.35 | 4.38 | 11.826 |
|  | 2 | 0.57 | 4.38 | 4.993 |
| Subtotal |  |  |  | 166.216 |
| Total |  |  |  | 166.21 |

**616.130** m² Encofrado plano en forjados y losas
107.95 m² × 28.2 (29.89 con costes indirectos) = 3226.63

| Medición | Uds. | Largo | Ancho | Alto | Parcial |
|---|---|---|---|---|---|
| LOSA TABLERO | 2 | 23.32 |  | 0.25 | 11.660 |
|  | 2 | 2.36 |  |  | 4.720 |
| PRELOSAS | 200 | 1.19 |  | 0.06 | 14.280 |
|  | 200 | 0.59 |  | 0.06 | 7.080 |
|  | 100 | 1.19 | 0.59 |  | 70.210 |
| Subtotal |  |  |  |  | 107.950 |
| Total |  |  |  |  | 107.95 |

**990.500** m Barrera seguridad borde tablero
48 m × 114.95 (121.85 con costes indirectos) = 5848.80
Barrera de seguridad en borde de tablero compuesta por barrera prefabricada de hormigón en masa, y barandilla PXPJ6/1-14B, según diseño en planos. Terminado.

| Código | Ud | Descripción | Rendimiento | Precio | Importe |
|---|---|---|---|---|---|
| MAT.PRETIL | m | Barrera seguridad prefabricada (material; 25/08/2020) | 1 | 65 | 65.00 |
| MAT.BARAND | m | Baranda metálica según planos (material; 25/08/2020) | 1 | 25 | 25.00 |
| MAQ.CAM015 | h | Camión basculante 15 Tm. | 0.004 | 33.9 | 0.14 |
| MO.ESP001 | h | Conductor camión más de 7.500 Kg | 0.004 | 15.75 | 0.06 |
| MO.OFI001 | h | Oficial 1ª | 0.7 | 15.59 | 10.91 |
| MO.PEO001 | h | Peón | 0.7 | 14.98 | 10.49 |
| %.AUX003 | % | Medios auxiliares y resto de obra | 3 % | 111.60 | 3.35 |
|  |  | Total |  |  | 114.95 |

| Medición | Uds. | Largo | Parcial |
|---|---|---|---|
|  | 2 | 24 | 48.000 |
| Total |  |  | 48 |

**990.502** m Barrera metálica seguridad tipo Bionda
48 m × 51.62 (54.72 con costes indirectos) = 2626.56
Barrera metálica de seguridad tipo Bionda, colocada

| Código | Ud | Descripción | Rendimiento | Precio | Importe |
|---|---|---|---|---|---|
| MO.OFI001 | h | Oficial 1ª | 0.067 | 15.59 | 1.04 |
| MO.PEO001 | h | Peón | 0.201 | 14.98 | 3.01 |
| MATBALZ001 | ud | Captafaros triangular barrera 2 caras H.I. (material; 18/08/2018) | 0.25 | 2.7 | 0.68 |
| MATBIOND | m | Barrera metálica doble galv. contención N1 i. postes, uniones, t | 1 | 45 | 45.00 |
| MAQ.CAM015 | h | Camión basculante 15 Tm. | 0.004 | 33.9 | 0.14 |
| MO.ESP001 | h | Conductor camión más de 7.500 Kg | 0.004 | 15.75 | 0.06 |
| MQDEF001 | h | Máquina colocación bionda automotriz 10 KW | 0.017 | 11.29 | 0.19 |
| %.AUX003 | % | Medios auxiliares y resto de obra | 3 % | 50.12 | 1.50 |
|  |  | Total |  |  | 51.62 |

| Medición | Uds. | Largo | Parcial |
|---|---|---|---|
|  | 2 | 24 | 48.000 |
| Total |  |  | 48 |

**990.501** ud Sumidero en tablero
2 ud × 216.24 (229.21 con costes indirectos) = 458.42
Sumidero para desagüe en tablero, instalado según detalles en planos, completamente terminado.

| Código | Ud | Descripción | Rendimiento | Precio | Importe |
|---|---|---|---|---|---|
| MAT.SUMID001 | ud | Sumidero para tablero (material; 25/08/2020) | 1 | 175 | 175.00 |
| MO.OFI001 | h | Oficial 1ª | 0.8 | 15.59 | 12.47 |
| MO.PEO001 | h | Peón | 1.5 | 14.98 | 22.47 |
| %.AUX003 | % | Medios auxiliares y resto de obra | 3 % | 209.94 | 6.30 |
|  |  | Total |  |  | 216.24 |

**990.550** ud Prueba de carga
1 ud × 6180 (6550.8 con costes indirectos) = 6550.80
Prueba de carga realizada según las Recomendaciones para el Proyecto y Ejecución de Pruebas de Carga en Puentes de Carretera, de la Dirección General de Carreteras del Ministerio de Fomento, incluso redacción del proyecto de prueba de carga, camiones cargados para su ejecución, equipo de topografía y de medida.

| Código | Ud | Descripción | Rendimiento | Precio | Importe |
|---|---|---|---|---|---|
| MAT.PREUBCAR | ud | Prueba de carga (ejecución y redacción de proyecto) (material; 25/08/2020) | 1 | 6000 | 6000.00 |
| %.AUX003 | % | Medios auxiliares y resto de obra | 3 % | 6000.00 | 180.00 |
|  |  | Total |  |  | 6180 |

**580.685.TR** m² Impermeabilización en tablero con lámina asfáltica
192 m² × 26.38 (27.96 con costes indirectos) = 5368.32
Impermeabilización de tablero de puente constituida por: imprimación asfáltica tipo CURIDAN o similar, mínimo 0.2 - 0.5 kg/m2 por capa; lámina asfáltica de betún modificado con elastómeros (SBS), POLYDAN 60 TF ELAST., o similar, totalmente adherida al soporte con soplete. Totalmente instalada, quedando la superficie lista para el extendido de la capa de rodadura correspondiente. Medido sobre superficie en planta del puente. Incluso parte proporcional de solapes y zonas singulares (sumideros, juntas, laterales barrera, etc...).

| Código | Ud | Descripción | Rendimiento | Precio | Importe |
|---|---|---|---|---|---|
| MATIMP005 | kg | Imprimación asfáltica CURIDAN, o similar (material; 02/04/2019) | 0.4 | 1.82 | 0.73 |
| MATIMP007 | m² | Lámina impermeabilización POLYDAN 60 TF ELAST, o similar (material; 02/04/2019) | 1.1 | 11.55 | 12.71 |
| MO.OFI001 | h | Oficial 1ª | 0.3 | 15.59 | 4.68 |
| MO.PEO001 | h | Peón | 0.5 | 14.98 | 7.49 |
| %.AUX003 | % | Medios auxiliares y resto de obra | 3 % | 25.61 | 0.77 |
|  |  | Total |  |  | 26.38 |

| Medición | Uds. | Largo | Ancho | Parcial |
|---|---|---|---|---|
|  | 1 | 24 | 8 | 192.000 |
| Total |  |  |  | 192 |

##### 2S.04.03.02 FIRMES Y PAVIMENTOS (01/09/2003)
Importe: 7526.26

**530.001** m² Riego de imprimación con emulsión C60BF4 IMP
352 m² × 1.53 (1.62 con costes indirectos) = 570.24

| Medición | Uds. | Largo | Ancho | Parcial |
|---|---|---|---|---|
|  | 1 | 44 | 8 | 352.000 |
| Total |  |  |  | 352 |

**542.055** tn MBC tipo AC32/base/50-70/G (G-20)
49.63 tn × 73.01 (77.39 con costes indirectos) = 3840.87

| Medición | Uds. | Largo | Ancho | Alto | Parcial |
|---|---|---|---|---|---|
|  | 2.35 | 44 | 8 | 0.06 | 49.632 |
| Total |  |  |  |  | 49.63 |

**531.001** m² Riego de adherencia con emulsión C60B3 ADH
352 m² × 0.95 (1.01 con costes indirectos) = 355.52

| Medición | Uds. | Largo | Ancho | Parcial |
|---|---|---|---|---|
|  | 1 | 44 | 8 | 352.000 |
| Total |  |  |  | 352 |

**542.043** tn MBC tipo AC16/surf/50-70/D (D-12)
33.79 tn × 77.05 (81.67 con costes indirectos) = 2759.63

| Medición | Uds. | Largo | Ancho | Alto | Parcial |
|---|---|---|---|---|---|
|  | 2.4 | 44 | 8 | 0.04 | 33.792 |
| Total |  |  |  |  | 33.79 |

#### 2S.04.04 ENCAUZAMIENTO BCO LAS GALLETAS (19/11/1998)
Importe: 83805.74

**306.002.TR** m³ Excavación mecánica en cajeados, zanjas y pozos (19/11/1998)
400 m³ × 10.98 (11.64 con costes indirectos) = 4656.00
Excavación en cajeados, zanjas y pozos por medios mecánicos y ayudas manuales en todo tipo de terreno incluso roca, incluso acopios intermedios, transporte de productos sobrantes a vertedero autorizado.

| Código | Ud | Descripción | Rendimiento | Precio | Importe |
|---|---|---|---|---|---|
| MAQ.RET006 | h | Retroexcavadora c/cuchara | 0.081 | 72.24 | 5.85 |
| MO04MQ04 | h | Maquinista | 0.06 | 15.59 | 0.94 |
| MAQ.CAM020 | h | Camión de 20 tn | 0.06 | 34.77 | 2.09 |
| MO.ESP001 | h | Conductor camión más de 7.500 Kg | 0.06 | 15.75 | 0.95 |
| MO.OFI001 | h | Oficial 1ª | 0.053 | 15.59 | 0.83 |
| %.AUX003 | % | Medios auxiliares y resto de obra | 3 % | 10.66 | 0.32 |
|  |  | Total |  |  | 10.98 |

| Medición | Uds. | Largo | Ancho | Alto | Parcial |
|---|---|---|---|---|---|
| Rastrillos barranco | 4 | 20 | 2.5 | 2 | 400.000 |
| Total |  |  |  |  | 400 |

**610.100** m³ Hormigón ciclópeo en cimientos HM-20/B/20/I
240 m³ × 65.37 (69.29 con costes indirectos) = 16629.60

| Medición | Uds. | Largo | Ancho | Alto | Parcial |
|---|---|---|---|---|---|
| Rastrillos barranco | 4 | 20 | 2 | 1.5 | 240.000 |
| Total |  |  |  |  | 240 |

**616.002.TR** m² Encofrado visto (14/08/2013)
240 m² × 14.42 (15.29 con costes indirectos) = 3669.60
Encofrado recto en paramentos planos vistos, parte proporcional de puntales, apeos y cimbras, incluso desencofrado posterior.

| Código | Ud | Descripción | Rendimiento | Precio | Importe |
|---|---|---|---|---|---|
| AUX.ENC002 | m² | Encofrado plano visto (material; 14/08/2013) | 1 | 11.75 | 11.75 |
| MO.PEO001 | h | Peón | 0.15 | 14.98 | 2.25 |
| %.AUX003 | % | Medios auxiliares y resto de obra | 3 % | 14.00 | 0.42 |
|  |  | Total |  |  | 14.42 |

| Medición | Uds. | Largo | Alto | Parcial |
|---|---|---|---|---|
| Rastrillos | 8 | 20 | 1.5 | 240.000 |
| Total |  |  |  | 240 |

**332.900** m³ Escollera de basalto de1 tn colocada o vertida (07/02/2005)
2347.17 m³ × 19.86 (21.05 con costes indirectos) = 49407.93
Escollera clasificada de basalto de 1 Tn de peso, colocada o vertida por medios mecánicos y medida estrictamente sobre perfil teórico proyecto, todo de acuerdo con el Pliego de Prescripciones Técnicas, incluso pérdidas por lavado, penetración o material colocado fuera de perfil y dentro de las tolerancias especificadas en el P.P.T., incluso perforación, extracción, selección, carga, transporte desde la cantera y colocación con grúa.

| Código | Ud | Descripción | Rendimiento | Precio | Importe |
|---|---|---|---|---|---|
| MAT.ESC008 | m³ | Escollera de basalto de 0,5-1 tn (material; 13/05/2014) | 1 | 4.78 | 4.78 |
| MAQ.GRU500 | h | Grúa 25 Tn a 40 m (maquinaria; 07/02/2005) | 0.02 | 270.46 | 5.41 |
| MAQ.GRU501 | ud | Cable de acero (material; 07/02/2005) | 1 | 3.11 | 3.11 |
| MAQ.CAM015 | h | Camión basculante 15 Tm. | 0.038 | 33.9 | 1.29 |
| MAQ.PAL002 | h | Pala cargadora s. orugas (sin maquinista) | 0.064 | 65 | 4.16 |
| MO.OFI001 | h | Oficial 1ª | 0.015 | 15.59 | 0.23 |
| MO.PEO001 | h | Peón | 0.02 | 14.98 | 0.30 |
| %.AUX003 | % | Medios auxiliares y resto de obra | 3 % | 19.28 | 0.58 |
|  |  | Total |  |  | 19.86 |

Relación comercial: 000, 0, 001, 002

| Medición | Uds. | Largo | Ancho | Alto | Parcial |
|---|---|---|---|---|---|
| ENCAUZAMIENTO |  |  |  |  |  |
| 0+000.00 - 0+015.00 | 50.925 |  |  |  | 50.925 |
| 0+015.00 - 0+025.00 | 77.2 |  |  |  | 77.200 |
| 0+025.00 - 0+036.00 | 111.21 |  |  |  | 111.210 |
| 0+036.00 - 0+040.00 | 93.58 |  |  |  | 93.580 |
| 0+040.00 - 0+044.00 | 80.44 |  |  |  | 80.440 |
| 0+044.00 - 0+048.00 | 37.86 |  |  |  | 37.860 |
| 0+048.00 - 0+068.00 | 265.1 |  |  |  | 265.100 |
| 0+068.00 - 0+088.00 | 261.7 |  |  |  | 261.700 |
| 0+088.00 - 0+100.00 | 152.16 |  |  |  | 152.160 |
| 0+100.00 - 0+119.00 | 210.52 |  |  |  | 210.520 |
| 0+119.00 - 0+143.00 | 249.24 |  |  |  | 249.240 |
| 0+143.00 - 0+163.00 | 211.2 |  |  |  | 211.200 |
| 0+163.00 - 0+178.00 | 168.75 |  |  |  | 168.750 |
| 0+178.00 - 0+184.00 | 35.28 |  |  |  | 35.280 |
| Protección contra erosión | 1 | 19 | 18 | 1 | 342.000 |
| Subtotal |  |  |  |  | 2347.165 |
| Total |  |  |  |  | 2347.17 |

**404.153.TR** m Tubería de PVCØ315 mm en excavación (04/05/2016)
40 m × 67.7 (71.76 con costes indirectos) = 2870.40
Tubería de saneamiento de PVC de Ø315 mm colocada en rastrillo de hormigón, incluso p.p. de piezas especiales. Totalmente instalada y probada.

| Código | Ud | Descripción | Rendimiento | Precio | Importe |
|---|---|---|---|---|---|
| PTR.PVC285 | m | Tubería saneamiento PVC Ø315 mm SN8 (material; 04/05/2016) | 1 | 50 | 50.00 |
| MO.OFI001 | h | Oficial 1ª | 0.239 | 15.59 | 3.73 |
| MO.PEO001 | h | Peón | 0.801 | 14.98 | 12.00 |
| %.AUX003 | % | Medios auxiliares y resto de obra | 3 % | 65.73 | 1.97 |
|  |  | Total |  |  | 67.7 |

| Medición | Uds. | Largo | Parcial |
|---|---|---|---|
| RASTRILLOS | 16 | 2.5 | 40.000 |
| Total |  |  | 40 |

**340.100.TR** m³ Refino de taludes
768.68 m³ × 8.07 (8.55 con costes indirectos) = 6572.21
Refino y abancalado de taludes, por medios mecánicos, incluso extracción, clasificación, acopio intermedio si procede, transporte y gestión de tierras.

| Código | Ud | Descripción | Rendimiento | Precio | Importe |
|---|---|---|---|---|---|
| MAQ.RET007 | h | Retroexcavadora s. neumáticos 82 CV (sin maquinista) | 0.05 | 37.81 | 1.89 |
| MAQ.PAL002 | h | Pala cargadora s. orugas (sin maquinista) | 0.025 | 65 | 1.63 |
| MO04MQ04 | h | Maquinista | 0.075 | 15.59 | 1.17 |
| MAQ.CAM012 | h | Camión 150 HP de 12 tn (sin conductor) | 0.02 | 27.57 | 0.55 |
| MO.ESP001 | h | Conductor camión más de 7.500 Kg | 0.02 | 15.75 | 0.32 |
| MO.OFI001 | h | Oficial 1ª | 0.05 | 15.59 | 0.78 |
| MO.PEO001 | h | Peón | 0.1 | 14.98 | 1.50 |
| %.AUX003 | % | Medios auxiliares y resto de obra | 3 % | 7.84 | 0.24 |
|  |  | Total |  |  | 8.07 |

| Medición | Uds. | Largo | Alto | Parcial |
|---|---|---|---|---|
|  | 2 | 174.7 | 2.2 | 768.680 |
| Total |  |  |  | 768.68 |

#### 2S.04.05 ACUEDUCTO CHARCA DE DON CASIANO (17/12/1998)
Importe: 158853.19

**610.015** m³ Hormigón de limpieza HL-150/B/20
6.2 m³ × 70 (74.2 con costes indirectos) = 460.04

| Medición | Uds. | Largo | Ancho | Alto | Parcial |
|---|---|---|---|---|---|
| ESTRIBO 1 | 1 | 6.2 | 5 | 0.1 | 3.100 |
| ESTRIBO 2 | 1 | 6.2 | 5 | 0.1 | 3.100 |
| Subtotal |  |  |  |  | 6.200 |
| Total |  |  |  |  | 6.2 |

**610.310** m³ Hormigón armado HA-30/P/20/IIIa en soleras y cimentaciones
62 m³ × 86.19 (91.36 con costes indirectos) = 5664.32

| Medición | Uds. | Largo | Ancho | Alto | Parcial |
|---|---|---|---|---|---|
| CIMENTACIÓN |  |  |  |  |  |
| Estribo 1 | 1 | 6.2 | 5 | 1 | 31.000 |
| Estribo 2 | 1 | 6.2 | 5 | 1 | 31.000 |
| Subtotal |  |  |  |  | 62.000 |
| Total |  |  |  |  | 62 |

**610.311** m³ Hormigón armado HA-30/B/20/IIIa en muros, alzados y losas
107.12 m³ × 101.89 (108 con costes indirectos) = 11568.96

| Medición | Uds. | Largo | Ancho | Alto | Parcial |
|---|---|---|---|---|---|
| ESTRIBO 1 |  |  |  |  |  |
| Alzado principal | 1 | 3.2 | 3.5 | 1.57 | 17.584 |
| Alzado posterior | 1 | 3.2 | 0.3 | 2 | 1.920 |
| Alzados laterales | 2 | 3.5 | 0.36 | 2 | 5.040 |
| ESTRIBO 2 |  |  |  |  |  |
| Alzado principal | 1 | 3.2 | 3.5 | 1.57 | 17.584 |
| Alzado posterior | 1 | 3.2 | 0.3 | 2 | 1.920 |
| Alzados laterales | 2 | 3.5 | 0.36 | 2 | 5.040 |
| LOSA TABLERO | 1 | 41 | 3.2 | 0.25 | 32.800 |
| ALZADO TABLERO | 2 | 41 | 0.25 | 1.2 | 24.600 |
| PRELOSAS |  |  |  |  |  |
| Estribo 1 | 2 | 2.39 | 0.47 | 0.08 | 0.180 |
|  | 1 | 2.39 | 0.75 | 0.08 | 0.143 |
| Estribo 2 | 2 | 2.39 | 0.47 | 0.08 | 0.180 |
|  | 1 | 2.39 | 0.75 | 0.08 | 0.143 |
| Subtotal |  |  |  |  | 107.134 |
| Total |  |  |  |  | 107.12 |

**610.656** m Viga doble T sección variable h=1,50 m
82 m × 1002.26 (1062.4 con costes indirectos) = 87116.80
Viga doble T de sección variable y 1,50 m de altura, según dimensiones en planos, de hormigón armado, colocada.

| Código | Ud | Descripción | Rendimiento | Precio | Importe |
|---|---|---|---|---|---|
| MAT.VIG2T150 | m | Viga doble T h=1,50 m (material; 15/09/2021) | 1 | 859.38 | 859.38 |
| MAQ.GRU300 | h | Grúa autopropulsada brazo telescópico gran capacidad | 0.25 | 350 | 87.50 |
| MO.OFI001 | h | Oficial 1ª | 0.25 | 15.59 | 3.90 |
| MO.PEO001 | h | Peón | 0.25 | 14.98 | 3.75 |
| %.AUX005 | % | Medios auxiliares y resto de obra | 5 % | 954.53 | 47.73 |
|  |  | Total |  |  | 1002.26 |

| Medición | Uds. | Largo | Parcial |
|---|---|---|---|
| TABLERO | 2 | 41 | 82.000 |
| Total |  |  | 82 |

**610.651** ud Neopreno apoyo vigas i. mortero apoyo
14 ud × 309.42 (327.99 con costes indirectos) = 4591.86

| Medición | Uds. | Parcial |
|---|---|---|
| APOYO VIGAS | 10 | 10.000 |
| Estribo 1 | 2 | 2.000 |
| Estribo 2 | 2 | 2.000 |
| Subtotal |  | 14.000 |
| Total |  | 14 |

**600.100** Kg Acero corrugado B-500 SD
14802.42 Kg × 1.41 (1.49 con costes indirectos) = 22055.61

| Medición | Uds. | Largo | Parcial |
|---|---|---|---|
| Según cuadro armaduras: |  |  |  |
| ESTRIBO 1 |  |  |  |
| Zapata | 1 | 102.48 | 102.480 |
|  | 1 | 87.33 | 87.330 |
|  | 1 | 513.49 | 513.490 |
|  | 1 | 513.49 | 513.490 |
|  | 1 | 488.05 | 488.050 |
|  | 1 | 488.05 | 488.050 |
| Muro y espaldón | 1 | 110.18 | 110.180 |
|  | 1 | 190.04 | 190.040 |
|  | 1 | 88.34 | 88.340 |
|  | 1 | 100.96 | 100.960 |
|  | 1 | 63.89 | 63.890 |
|  | 1 | 29.15 | 29.150 |
|  | 1 | 67.44 | 67.440 |
|  | 1 | 28.11 | 28.110 |
|  | 1 | 11.11 | 11.110 |
|  | 1 | 28.11 | 28.110 |
| Topes laterales aletas | 1 | 68.33 | 68.330 |
|  | 1 | 61.13 | 61.130 |
| Aletas | 1 | 32.56 | 32.560 |
|  | 1 | 47.23 | 47.230 |
|  | 1 | 90.09 | 90.090 |
|  | 1 | 123.43 | 123.430 |
|  | 1 | 50.05 | 50.050 |
|  | 1 | 54.24 | 54.240 |
|  | 1 | 123.43 | 123.430 |
|  | 1 | 27.26 | 27.260 |
| Refuerzos | 1 | 24.85 | 24.850 |
|  | 1 | 17.04 | 17.040 |
| Despuntes y recortes | 0.05 | 3629.86 | 181.493 |
| ESTRIBO 2 |  |  |  |
| Zapata | 1 | 102.48 | 102.480 |
|  | 1 | 87.33 | 87.330 |
|  | 1 | 513.49 | 513.490 |
|  | 1 | 513.49 | 513.490 |
|  | 1 | 488.05 | 488.050 |
|  | 1 | 488.05 | 488.050 |
| Muro y espaldón | 1 | 110.18 | 110.180 |
|  | 1 | 188.56 | 188.560 |
|  | 1 | 88.34 | 88.340 |
|  | 1 | 100.96 | 100.960 |
|  | 1 | 63.89 | 63.890 |
|  | 1 | 29.15 | 29.150 |
|  | 1 | 66.97 | 66.970 |
|  | 1 | 28.11 | 28.110 |
|  | 1 | 11.11 | 11.110 |
|  | 1 | 28.11 | 28.110 |
| Topes laterales | 1 | 68.33 | 68.330 |
|  | 1 | 61.13 | 61.130 |
| Aletas | 1 | 32.56 | 32.560 |
|  | 1 | 45.91 | 45.910 |
|  | 1 | 85.05 | 85.050 |
|  | 1 | 119.89 | 119.890 |
|  | 1 | 45.04 | 45.040 |
|  | 1 | 54.24 | 54.240 |
|  | 1 | 119.89 | 119.890 |
|  | 1 | 27.64 | 27.640 |
| Refuerzos | 1 | 24.85 | 24.850 |
|  | 1 | 17.04 | 17.040 |
| Despuntes y recortes | 0.05 | 3609.84 | 180.492 |
| TABLERO |  |  |  |
| Vigas 1,2,5 y 6 | 4 | 576.24 | 2304.960 |
| Vigas 3 y 4 | 2 | 587.09 | 1174.180 |
| Despuntes y recortes | 0.05 | 3479.14 | 173.957 |
| LOSA |  |  |  |
|  | 1 | 2704.66 | 2704.660 |
|  | 0.05 | 2704.66 | 135.233 |
| RIOSTRAS |  |  |  |
|  | 1 | 547.24 | 547.240 |
|  | 0.05 | 547.24 | 27.362 |
| PRELOSA |  |  |  |
|  | 1 | 126.81 | 126.810 |
|  | 0.05 | 126.81 | 6.341 |
| Subtotal |  |  | 14802.428 |
| Total |  |  | 14802.42 |

**616.100** m² Encofrado plano en soleras y cimentaciones
44.8 m² × 11.53 (12.22 con costes indirectos) = 547.46

| Medición | Uds. | Largo | Alto | Parcial |
|---|---|---|---|---|
| CIMENTACIONES |  |  |  |  |
| Estribo 1 | 2 | 6.2 | 1 | 12.400 |
|  | 2 | 5 | 1 | 10.000 |
| Estribo 2 | 2 | 6.2 | 1 | 12.400 |
|  | 2 | 5 | 1 | 10.000 |
| Subtotal |  |  |  | 44.800 |
| Total |  |  |  | 44.8 |

**616.110** m² Encofrado plano en muros y alzados
131.84 m² × 14.77 (15.66 con costes indirectos) = 2064.61

| Medición | Uds. | Largo | Alto | Parcial |
|---|---|---|---|---|
| ESTRIBO 1 |  |  |  |  |
| Alzado principal | 2 | 3.2 | 1.57 | 10.048 |
|  | 2 | 3.5 | 1.57 | 10.990 |
| Alzado posterior | 2 | 3.2 | 2 | 12.800 |
|  | 2 | 0.3 | 2 | 1.200 |
| Alzados laterales | 4 | 3.5 | 2 | 28.000 |
|  | 4 | 0.36 | 2 | 2.880 |
| ESTRIBO 2 |  |  |  |  |
| Alzado principal | 2 | 3.2 | 1.57 | 10.048 |
|  | 2 | 3.5 | 1.57 | 10.990 |
| Alzado posterior | 2 | 3.2 | 2 | 12.800 |
|  | 2 | 0.3 | 2 | 1.200 |
| Alzados laterales | 4 | 3.5 | 2 | 28.000 |
|  | 4 | 0.36 | 2 | 2.880 |
| Subtotal |  |  |  | 131.836 |
| Total |  |  |  | 131.84 |

**616.130** m² Encofrado plano en forjados y losas
293.85 m² × 28.2 (29.89 con costes indirectos) = 8783.18

| Medición | Uds. | Largo | Ancho | Alto | Parcial |
|---|---|---|---|---|---|
| LOSA TABLERO | 2 | 41 |  | 0.25 | 20.500 |
|  | 2 | 3.2 |  | 0.25 | 1.600 |
|  | 2 | 41 | 3.2 |  | 262.400 |
| PRELOSAS | 4 | 2.39 | 0.47 |  | 4.493 |
|  | 2 | 2.39 | 0.75 |  | 3.585 |
|  | 6 | 2.39 |  | 0.08 | 1.147 |
|  | 2 |  | 0.75 | 0.08 | 0.120 |
| Subtotal |  |  |  |  | 293.845 |
| Total |  |  |  |  | 293.85 |

**990.501** ud Sumidero en tablero
6 ud × 216.24 (229.21 con costes indirectos) = 1375.26

**990.551** ud Prueba de carga
1 ud × 3090 (3275.4 con costes indirectos) = 3275.40
Prueba de carga realizada según las Recomendaciones para el Proyecto y Ejecución de Pruebas de Carga en Puentes de Carretera, de la Dirección General de Carreteras del Ministerio de Fomento, incluso redacción del proyecto de prueba de carga, pesos para su ejecución, equipo de topografía y de medida.

| Código | Ud | Descripción | Rendimiento | Precio | Importe |
|---|---|---|---|---|---|
| MAT.PREUBCAR. | ud | Prueba de carga (ejecución y redacción de proyecto) (material; 15/09/2021) | 1 | 3000 | 3000.00 |
| %.AUX003 | % | Medios auxiliares y resto de obra | 3 % | 3000.00 | 90.00 |
|  |  | Total |  |  | 3090 |

**685.001.TR** m² Tratamiento anticorrosión Protectosil CIT (17/12/1998)
209.1 m² × 44.66 (47.34 con costes indirectos) = 9898.79
Tratamiento inhibidor de la corrosión mediante la aplicación de Protectosil CIT de la marca BASF o uno se similares características, incluso p.p. de control de calidad,trabajos previos de eliminación de partes sueltas, deterioradas u oxidadas, limpieza del soporte y empleo de plataformas y accesorios auxiliares para su total aplicación en un número de capas de acuerdo con las instrucciones del fabricante.

| Código | Ud | Descripción | Rendimiento | Precio | Importe |
|---|---|---|---|---|---|
| PTR.ANT001 | kg | Protectosil CIT (0,9 kg/l) (R: 0,6 kg/m²) (material; 19/12/2013) | 0.6 | 66.67 | 40.00 |
| MO.OFI001 | h | Oficial 1ª | 0.1 | 15.59 | 1.56 |
| MO.PEO001 | h | Peón | 0.12 | 14.98 | 1.80 |
| %.TRAUX003 | % | Medios auxiliares y resto de obra | 3 % | 43.36 | 1.30 |
|  |  | Total |  |  | 44.66 |

| Medición | Uds. | Largo | Ancho | Parcial |
|---|---|---|---|---|
| SECCION INTERNA ACUEDUCTO |  |  |  |  |
| Fondo | 1 | 41 | 2.7 | 110.700 |
| Alzados | 2 | 41 | 1.2 | 98.400 |
| Subtotal |  |  |  | 209.100 |
| Total |  |  |  | 209.1 |

**683.060.TR** m² Protección impermeabilizante en paramentos (17/12/1998)
209.1 m² × 4.43 (4.7 con costes indirectos) = 982.77
Protección impermeabilizante en paramentos verticales y horizontales de hormigón mediante pintura anticarbonatación a base de resinas acrílicas en dispersión acuosa, tipo Sikagard 670 W Elastocolor o similar, color gris piedra RAL 7030, incluso limpieza y preparación del soporte. Terminado.

| Código | Ud | Descripción | Rendimiento | Precio | Importe |
|---|---|---|---|---|---|
| PTR.SIKG670 | kg | Sikagard 670 W Elastocolor o similar (material; 01/10/2013) | 0.25 | 7.24 | 1.81 |
| MO.OFI001 | h | Oficial 1ª | 0.05 | 15.59 | 0.78 |
| MO.PEO001 | h | Peón | 0.1 | 14.98 | 1.50 |
| %.TRAND001 | % | Andamiaje (01/10/2013) | 5 % | 4.09 | 0.20 |
| %.TRAUX003 | % | Medios auxiliares y resto de obra | 3 % | 4.29 | 0.13 |
|  |  | Total |  |  | 4.43 |

| Medición | Uds. | Largo | Ancho | Parcial |
|---|---|---|---|---|
| SECCION INTERNA ACUEDUCTO |  |  |  |  |
| Fondo | 1 | 41 | 2.7 | 110.700 |
| Alzados | 2 | 41 | 1.2 | 98.400 |
| Subtotal |  |  |  | 209.100 |
| Total |  |  |  | 209.1 |

**618.007.TR** m² Impermeabilización trasdós de muro (05/10/2006)
117.62 m² × 3.75 (3.98 con costes indirectos) = 468.13
Impermeabilización de trasdós de muros y estructuras con impermeabilización asfáltica totalmente terminada.

| Código | Ud | Descripción | Rendimiento | Precio | Importe |
|---|---|---|---|---|---|
| PTR.IMP013 | m² | Impermeab. asfáltica (material; 05/10/2006) | 1 | 2.25 | 2.25 |
| MO.OFI001 | h | Oficial 1ª | 0.05 | 15.59 | 0.78 |
| MO.PEO001 | h | Peón | 0.041 | 14.98 | 0.61 |
| %.AUX003 | % | Medios auxiliares y resto de obra | 3 % | 3.64 | 0.11 |
|  |  | Total |  |  | 3.75 |

| Medición | Uds. | Largo | Alto | Parcial |
|---|---|---|---|---|
| CIMENTACIÓN ESTRIBOS |  |  |  |  |
| Estribo 1 | 2 | 6.2 | 1 | 12.400 |
|  | 2 | 5 | 1 | 10.000 |
| Estribo 2 | 2 | 6.2 | 1 | 12.400 |
|  | 2 | 5 | 1 | 10.000 |
| ALZADOS ESTRIBOS |  |  |  |  |
| Estribo 1 | 2 | 3.5 | 3.57 | 24.990 |
|  | 1 | 3.2 | 3.57 | 11.424 |
| Estribo 2 | 2 | 3.5 | 3.57 | 24.990 |
|  | 1 | 3.2 | 3.57 | 11.424 |
| Subtotal |  |  |  | 117.628 |
| Total |  |  |  | 117.62 |

### 2C05 EBARES (15/11/1998)
Importe: 3113557.06

#### 2S.05.01 EBAR COSTA DEL SILENCIO (15/11/1998)
Importe: 1520220.1

##### 2S.05.01.01 DEMOLICIONES Y MOVIMIENTO DE TIERRAS (19/11/1998)
Importe: 61212.89

**321.000** m³ Excavacion tierra vegetal
168.11 m³ × 4.86 (5.15 con costes indirectos) = 865.77

| Medición | Uds. | Largo | Alto | Parcial |
|---|---|---|---|---|
| PARCELA | 1 | 560.35 | 0.3 | 168.105 |
| Total |  |  |  | 168.11 |

**321.150** m³ Excavación en explanación por medios mecánicos cualquier clase d
3263.06 m³ × 6.29 (6.67 con costes indirectos) = 21764.61

| Medición | Uds. | Parcial |
|---|---|---|
| PARCELA |  |  |
| 0+000 - 0+009.5 | 888.06 | 888.060 |
| 0+009.5 - 0+019.5 | 1542.3 | 1542.300 |
| 0+019.5 - 0+029.5 | 832.7 | 832.700 |
| Subtotal |  | 3263.060 |
| Total |  | 3263.06 |

**332.351** m³ Relleno con material seleccionado de excavación
1287.86 m³ × 12.43 (13.18 con costes indirectos) = 16973.99

| Medición | Uds. | Parcial |
|---|---|---|
| PARCELA |  |  |
| 0+000 - 0+009.5 | 373.1125 | 373.113 |
| 0+009.5 - 0+019.5 | 568.8 | 568.800 |
| 0+019.5 - 0+029.5 | 345.95 | 345.950 |
| Subtotal |  | 1287.863 |
| Total |  | 1287.86 |

**500.017** PAJ Extracción de fangos y agua
1 PAJ × 2475.4 (2623.92 con costes indirectos) = 2623.92
Extracción de fangos y agua de la EDAR existente mediante chupona, incluso transporte y gestión de las mismas en Gestor autorizado.

| Código | Ud | Descripción | Rendimiento | Precio | Importe |
|---|---|---|---|---|---|
| MO.PEO001 | h | Peón | 30 | 14.98 | 449.40 |
| MAQ.CAM016 | h | Camión chupona de fangos (sin conductor) (maquinaria; 01/03/2021) | 30 | 49.54 | 1486.20 |
| MO.ESP002 | h | Conductor camión hasta 7.500 Kg | 30 | 15.59 | 467.70 |
| %.AUX003 | % | Medios auxiliares y resto de obra | 3 % | 2403.30 | 72.10 |
|  |  | Total |  |  | 2475.4 |

**500.010** m Corte, manipulación y desmontaje de tuberías de fibrocemento con
15 m × 194 (205.64 con costes indirectos) = 3084.60

**500.009** PAJ Clausura EDAR (24/10/2018)
1 PAJ × 15000 (15900 con costes indirectos) = 15900.00
Partida Alzada a justificar para la clausura de la EDAR existente, incluso desmontaje de instalaciones y demolición de obra civil. Terminado

##### 2S.05.01.02 CIMENTACIÓN Y ESTRUCTURA (08/06/2000)
Importe: 359237.8

###### 205010201 CIMENTACIÓN (08/06/2000)
Importe: 43383.34

**610.015** m³ Hormigón de limpieza HL-150/B/20
31.63 m³ × 70 (74.2 con costes indirectos) = 2346.95

| Medición | Uds. | Largo | Ancho | Alto | Parcial |
|---|---|---|---|---|---|
| LOSA CIMENTACIÓN | 1 | 21.95 | 13.6 | 0.1 | 29.852 |
| LOSAS EXTERIORES | 1 | 3.45 | 1.63 | 0.1 | 0.562 |
|  | 1 | 3.5 | 1.1 | 0.1 | 0.385 |
| PARSHALL | 1 | 3.6 | 2.3 | 0.1 | 0.828 |
| Subtotal |  |  |  |  | 31.627 |
| Total |  |  |  |  | 31.63 |

**610.301** m³ Hormigón armado HA-30/B/20/IV+Qb en soleras y cimentaciones
154.31 m³ × 99.24 (105.19 con costes indirectos) = 16231.87

| Medición | Uds. | Largo | Ancho | Alto | Parcial |
|---|---|---|---|---|---|
| LOSA CIMENTACIÓN | 1 | 21.95 | 13.6 | 0.5 | 149.260 |
| LOSAS EXTERIORES | 1 | 3.45 | 1.63 | 0.25 | 1.406 |
|  | 1 | 3.5 | 1.1 | 0.3 | 1.155 |
| PARSHALL | 1 | 3.6 | 2.3 | 0.3 | 2.484 |
| Subtotal |  |  |  |  | 154.305 |
| Total |  |  |  |  | 154.31 |

**600.100** Kg Acero corrugado B-500 SD
16298.93 Kg × 1.41 (1.49 con costes indirectos) = 24285.41

| Medición | Uds. | Largo | Parcial |
|---|---|---|---|
| LOSA CIMENTACIÓN |  |  |  |
| Armadura longitudinal | 4945.7 |  | 4945.700 |
| Armadura transversal | 4905.9 |  | 4905.900 |
| ARRANQUES |  |  |  |
| Muros perimetrales | 550 |  | 550.000 |
|  | 550 |  | 550.000 |
|  | 1341 |  | 1341.000 |
|  | 1341 |  | 1341.000 |
| Muros intermedio | 388 |  | 388.000 |
|  | 325.4 |  | 325.400 |
|  | 49.3 |  | 49.300 |
|  | 49.3 |  | 49.300 |
|  | 360 |  | 360.000 |
|  | 165 |  | 165.000 |
| LOSAS EXTERIORES |  |  |  |
| Losa exterior derecha | 65.04125 |  | 65.041 |
|  | 119.2156 |  | 119.216 |
| Losa exterior izquierda | 93.64662 |  | 93.647 |
|  | 91.97753 |  | 91.978 |
| PARSHALL | 182.3 |  | 182.300 |
| Despuntes y recortes | 0.05 | 15522.79 | 776.140 |
| Subtotal |  |  | 16298.922 |
| Total |  |  | 16298.93 |

**616.100** m² Encofrado plano en soleras y cimentaciones
42.48 m² × 11.53 (12.22 con costes indirectos) = 519.11

| Medición | Uds. | Largo | Alto | Parcial |
|---|---|---|---|---|
| LOSA CIMENTACIÓN | 2 | 21.95 | 0.5 | 21.950 |
|  | 2 | 13.6 | 0.5 | 13.600 |
| LOSAS EXTERIORES | 1 | 3.45 | 0.25 | 0.863 |
|  | 2 | 1.63 | 0.25 | 0.815 |
|  | 1 | 3.5 | 0.3 | 1.050 |
|  | 2 | 1.1 | 0.3 | 0.660 |
| PARSHALL |  |  |  |  |
|  | 2 | 3.6 | 0.3 | 2.160 |
|  | 2 | 2.3 | 0.3 | 1.380 |
| Subtotal |  |  |  | 42.478 |
| Total |  |  |  | 42.48 |

###### 205010202 ESTRUCTURA (08/06/2000)
Importe: 243288.66

**610.302** m³ Hormigón armado HA-30/B/20/IV+Qb en muros y alzados
416.06 m³ × 113.67 (120.49 con costes indirectos) = 50131.07

| Medición | Uds. | Largo | Ancho | Alto | Parcial |
|---|---|---|---|---|---|
| PILARES |  |  |  |  |  |
| Pilares 1 a 12 | 12 | 0.4 | 0.4 | 3.6 | 6.912 |
| Pilar 13 | 1 | 0.4 | 0.4 | 10.2 | 1.632 |
| Pilares 14 a17 | 3 | 0.4 | 0.4 | 3.6 | 1.728 |
| Pilar A01 | 1 | 0.4 | 0.4 | 6.7 | 1.072 |
| PÓRTICOS |  |  |  |  |  |
| Planta baja |  |  |  |  |  |
| Pórtico 1 | 1 | 12.8 | 0.4 | 0.4 | 2.048 |
| Pórtico 2 | 1 | 3.4 | 0.4 | 0.4 | 0.544 |
| Pórtico 3 | 1 | 6.75 | 0.4 | 0.4 | 1.080 |
| Cubierta |  |  |  |  |  |
| Pórticos 1 y 2 | 2 | 20.95 | 0.4 | 0.4 | 6.704 |
| Pórticos 3 y 5 | 2 | 12.6 | 0.4 | 0.5 | 5.040 |
| Pórtico 4 | 1 | 12.6 | 0.4 | 0.6 | 3.024 |
| Pórticos 6 y 7 | 2 | 12.6 | 0.4 | 0.5 | 5.040 |
| MUROS |  |  |  |  |  |
| Perimetrales | 1 | 3.6 | 0.5 | 4.25 | 7.650 |
|  | 1 | 8.5 | 0.5 | 7.35 | 31.238 |
|  | 1 | 11.8 | 0.5 | 7.35 | 43.365 |
|  | 2 | 20.15 | 0.5 | 7.35 | 148.103 |
| Muros Longitudinales Intermedios | 1 | 12.5 | 0.4 | 7.35 | 36.750 |
|  | 1 | 10.2 | 0.4 | 4.5 | 18.360 |
|  | 1 | 4.2 | 0.4 | 2.85 | 4.788 |
| Muros Transversales intermedios | 1 | 7.15 | 0.4 | 7.35 | 21.021 |
|  | 1 | 2.5 | 0.4 | 7.35 | 7.350 |
|  | 1 | 2.5 | 0.4 | 4.45 | 4.450 |
|  | 1 | 11.8 | 0.4 | 7.1 | 33.512 |
|  | 1 | 3.3 | 0.3 | 2.8 | 2.772 |
|  | 2 | 4.25 | 0.3 | 2.9 | 7.395 |
| Escalera | 1 | 14.58 | 1 | 0.2 | 2.916 |
|  | 39 | 0.02 | 1 |  | 0.780 |
| Bancadas | 8 | 0.23 | 0.4 |  | 0.736 |
| PARSHALL | 2 | 3.2 | 0.3 | 3.5 | 6.720 |
|  | 2 | 1.9 | 0.25 | 3.5 | 3.325 |
| Subtotal |  |  |  |  | 416.055 |
| Total |  |  |  |  | 416.06 |

**610.303** m³ Hormigón armado HA-30/B/20/IV+Qb en forjados y losas
11.06 m³ × 117.99 (125.07 con costes indirectos) = 1383.27

| Medición | Uds. | Largo | Ancho | Alto | Parcial |
|---|---|---|---|---|---|
| LOSAS |  |  |  |  |  |
| Losa central | 1 | 6.3 | 2.5 | 0.3 | 4.725 |
| Losa canales | 1 | 3.6 | 2.9 | 0.3 | 3.132 |
|  | 1 | 3.85 | 1 | 0.3 | 1.155 |
|  | 1 | 4.25 | 1.6 | 0.3 | 2.040 |
| Subtotal |  |  |  |  | 11.052 |
| Total |  |  |  |  | 11.06 |

**610.601** m2 Forjado alveoplaca 20+5 cm carga 1.000 Kg/m² HA-30/B/20/IV+Qb
190.49 m2 × 171.51 (181.8 con costes indirectos) = 34631.08

| Medición | Uds. | Largo | Ancho | Parcial |
|---|---|---|---|---|
| PLANTA BAJA | 1 | 21.25 | 12.9 | 274.125 |
| A descontar huecos | -1 | 43.05 |  | -43.050 |
|  | -1 | 11.15 | 2.6 | -28.990 |
|  | -1 | 7.25 | 1.6 | -11.600 |
| Subtotal |  |  |  | 190.485 |
| Total |  |  |  | 190.49 |

**600.100** Kg Acero corrugado B-500 SD
32369.03 Kg × 1.41 (1.49 con costes indirectos) = 48229.85

| Medición | Uds. | Largo | Parcial |
|---|---|---|---|
| PILARES |  |  |  |
| Pilares 1 a 12 | 604.2 |  | 604.200 |
| Pilar 13 | 89 |  | 89.000 |
| Pilares 14 a17 | 201.4 |  | 201.400 |
| Pilar A01 | 80 |  | 80.000 |
| PÓRTICOS |  |  |  |
| Planta baja |  |  |  |
| Pórtico 1 | 115.25 |  | 115.250 |
| Pórtico 2 | 31 |  | 31.000 |
| Pórtico 3 | 78 |  | 78.000 |
| Cubierta |  |  |  |
| Pórticos 1 y 2 | 365.3 |  | 365.300 |
| Pórticos 3 y 5 | 352 |  | 352.000 |
| Pórtico 4 | 240 |  | 240.000 |
| Pórticos 6 y 7 | 382.5 |  | 382.500 |
| MUROS |  |  |  |
| Perimetrales | 1990.25 |  | 1990.250 |
|  | 2649 |  | 2649.000 |
|  | 4324.1 |  | 4324.100 |
|  | 4324.1 |  | 4324.100 |
| Muros Longitudinales Intermedios | 2703.2 |  | 2703.200 |
|  | 878.25 |  | 878.250 |
|  | 271 |  | 271.000 |
| Muros Transversales intermedios | 932 |  | 932.000 |
|  | 387 |  | 387.000 |
|  | 240 |  | 240.000 |
|  | 2430.35 |  | 2430.350 |
| Uniones muros esquina | 822 |  | 822.000 |
| Uniones muros intermedio | 4350 |  | 4350.000 |
| ESCALERA | 425.35 |  | 425.350 |
| REFUERZOS FORJADOS |  |  |  |
| Planta Nivel +8.10 | 402 |  | 402.000 |
| Planta Nivel +12.50 | 363 |  | 363.000 |
| Bancadas apoyo bombas | 190 |  | 190.000 |
| PARSHALL | 607.4 |  | 607.400 |
| Despuntes y recortes | 0.05 | 30827.65 | 1541.383 |
| Subtotal |  |  | 32369.033 |
| Total |  |  | 32369.03 |

**616.110** m² Encofrado plano en muros y alzados
1762.38 m² × 14.77 (15.66 con costes indirectos) = 27598.87

| Medición | Uds. | Largo | Ancho | Alto | Parcial |
|---|---|---|---|---|---|
| MUROS |  |  |  |  |  |
| Perimetrales | 2 | 3.6 |  | 4.25 | 30.600 |
|  | 2 | 0.5 |  | 4.25 | 4.250 |
|  | 2 | 8.5 |  | 7.35 | 124.950 |
|  | 2 | 0.5 |  | 7.35 | 7.350 |
|  | 2 | 11.8 |  | 7.35 | 173.460 |
|  | 2 | 0.5 |  | 7.35 | 7.350 |
|  | 4 | 20.15 |  | 7.35 | 592.410 |
|  | 4 | 0.5 |  | 7.35 | 14.700 |
| Muros Longitudinales Intermedios | 2 | 12.5 |  | 7.35 | 183.750 |
|  | 2 | 0.4 |  | 7.35 | 5.880 |
|  | 2 | 10.2 |  | 4.5 | 91.800 |
|  | 2 | 0.4 |  | 4.5 | 3.600 |
|  | 2 | 4.2 |  | 2.85 | 23.940 |
|  | 2 | 0.4 |  | 2.85 | 2.280 |
| Muros Transversales intermedios | 2 | 7.15 |  | 7.35 | 105.105 |
|  | 2 | 0.4 |  | 7.35 | 5.880 |
|  | 2 | 2.5 |  | 7.35 | 36.750 |
|  | 2 | 0.4 |  | 7.35 | 5.880 |
|  | 2 | 2.5 |  | 4.45 | 22.250 |
|  | 2 | 0.4 |  | 4.45 | 3.560 |
|  | 2 | 11.8 |  | 7.1 | 167.560 |
|  | 2 | 0.4 |  | 7.1 | 5.680 |
|  | 2 | 3.3 |  | 2.8 | 18.480 |
|  | 2 | 0.3 |  | 2.8 | 1.680 |
|  | 4 | 4.25 |  | 2.9 | 49.300 |
|  | 4 | 0.3 |  | 2.9 | 3.480 |
| Escalera | 1 | 14.58 | 1 |  | 14.580 |
|  | 2 | 14.58 |  | 0.15 | 4.374 |
|  | 39 | 1 |  | 0.18 | 7.020 |
| Relleno fondo depósitos | 1 | 4.25 |  | 0.6 | 2.550 |
|  | 1 | 4.25 | 0.6 |  | 2.550 |
| Bancadas apoyo bombas | 16 | 0.23 |  |  | 3.680 |
| PARSHALL | 2 | 3.2 |  | 3.5 | 22.400 |
|  | 2 | 1.9 |  | 3.5 | 13.300 |
| Subtotal |  |  |  |  | 1762.379 |
| Total |  |  |  |  | 1762.38 |

**616.120** m² Encofrado plano en vigas y pilares
290.3 m² × 26.82 (28.43 con costes indirectos) = 8253.23

| Medición | Uds. | Largo | Ancho | Alto | Parcial |
|---|---|---|---|---|---|
| PILARES |  |  |  |  |  |
| Pilares 1 a 12 | 48 | 0.4 |  | 3.6 | 69.120 |
| Pilar 13 | 4 | 0.4 |  | 10.2 | 16.320 |
| Pilares 14 a17 | 16 | 0.4 |  | 3.6 | 23.040 |
| Pilar A01 | 4 | 0.4 |  | 6.7 | 10.720 |
| PÓRTICOS |  |  |  |  |  |
| Planta baja |  |  |  |  |  |
| Pórtico 1 | 2 | 12.8 | 0.4 |  | 10.240 |
|  | 1 | 12.8 |  | 0.4 | 5.120 |
|  | 2 |  | 0.4 | 0.4 | 0.320 |
| Pórtico 2 | 2 | 3.4 | 0.4 |  | 2.720 |
|  | 1 | 3.4 |  | 0.4 | 1.360 |
|  | 2 |  | 0.4 | 0.4 | 0.320 |
| Pórtico 3 | 2 | 6.75 | 0.4 |  | 5.400 |
|  | 1 | 6.75 |  | 0.4 | 2.700 |
|  | 2 |  | 0.4 | 0.4 | 0.320 |
| Cubierta |  |  |  |  |  |
| Pórticos 1 y 2 | 4 | 20.95 | 0.4 |  | 33.520 |
|  | 2 | 20.95 |  | 0.4 | 16.760 |
|  | 2 |  | 0.4 | 0.4 | 0.320 |
| Pórticos 3 y 5 | 4 | 12.6 |  | 0.5 | 25.200 |
|  | 2 | 12.6 | 0.4 |  | 10.080 |
|  | 2 |  | 0.4 | 0.5 | 0.400 |
| Pórtico 4 | 2 | 12.6 |  | 0.6 | 15.120 |
|  | 1 | 12.6 | 0.4 |  | 5.040 |
|  | 2 |  | 0.4 | 0.6 | 0.480 |
| Pórticos 6 y 7 | 4 | 12.6 |  | 0.5 | 25.200 |
|  | 2 | 12.6 | 0.4 |  | 10.080 |
|  | 2 |  | 0.4 | 0.5 | 0.400 |
| Subtotal |  |  |  |  | 290.300 |
| Total |  |  |  |  | 290.3 |

**616.130** m² Encofrado plano en forjados y losas
52.44 m² × 28.2 (29.89 con costes indirectos) = 1567.43

| Medición | Uds. | Largo | Ancho | Alto | Parcial |
|---|---|---|---|---|---|
| LOSAS |  |  |  |  |  |
| Losa central | 1 | 6.3 | 2.5 |  | 15.750 |
|  | 2 | 6.3 |  | 0.3 | 3.780 |
|  | 2 | 2.5 |  | 0.3 | 1.500 |
| Losa canales | 1 | 3.6 | 2.9 |  | 10.440 |
|  | 2 | 3.6 |  | 0.3 | 2.160 |
|  | 2 | 2.9 |  | 0.3 | 1.740 |
|  | 1 | 3.85 | 1 |  | 3.850 |
|  | 2 | 3.85 |  | 0.3 | 2.310 |
|  | 2 | 1 |  | 0.3 | 0.600 |
|  | 1 | 4.25 | 1.6 |  | 6.800 |
|  | 2 | 4.25 |  | 0.3 | 2.550 |
|  | 2 | 1.6 |  | 0.3 | 0.960 |
| Subtotal |  |  |  |  | 52.440 |
| Total |  |  |  |  | 52.44 |

**608.001** Kg Acero S275 J2G3 en perfiles
2085.27 Kg × 3.17 (3.36 con costes indirectos) = 7006.51

| Medición | Uds. | Parcial |
|---|---|---|
| PUENTE GRÚA |  |  |
| Pilares | 438.815 | 438.815 |
| Correas | 209.9561 | 209.956 |
| Vigas movimiento puente | 544.07565 | 544.076 |
| POLIPASTO | 517.41234 | 517.412 |
| APOYO CONTENEDORES | 375 | 375.000 |
| Subtotal |  | 2085.259 |
| Total |  | 2085.27 |

**500.003** m³ Cimbra
107.07 m³ × 18.64 (19.76 con costes indirectos) = 2115.70

| Medición | Uds. | Largo | Ancho | Alto | Parcial |
|---|---|---|---|---|---|
| Canal desbaste | 1 | 5.9 | 2.5 | 4.15 | 61.213 |
| Canal alivio | 1 | 4.25 | 2.6 | 4.15 | 45.858 |
| Subtotal |  |  |  |  | 107.071 |
| Total |  |  |  |  | 107.07 |

**610.020** m³ Hormigón en masa HNE-20/B/40
84.15 m³ × 76.89 (81.5 con costes indirectos) = 6858.23

| Medición | Uds. | Largo | Parcial |
|---|---|---|---|
| Pendientes | 1 | 38 | 38.000 |
|  | 1 | 42.1 | 42.100 |
| Pashall | 1 | 0.25 | 0.250 |
|  | 2 | 1.9 | 3.800 |
| Subtotal |  |  | 84.150 |
| Total |  |  | 84.15 |

**500.004** m Cinta de PVC 22 mm sin bulbo en juntas de construcción
146 m × 40.94 (43.4 con costes indirectos) = 6336.40

| Medición | Uds. | Largo | Parcial |
|---|---|---|---|
| Juntas horizontales muros | 1 | 146 | 146.000 |
| Total |  |  | 146 |

**500.005** m Perfil hidroexpansivo en juntas de construcción
55 m × 13.02 (13.8 con costes indirectos) = 759.00

| Medición | Uds. | Largo | Parcial |
|---|---|---|---|
| Juntas verticales muros | 1 | 50 | 50.000 |
| Varios | 1 | 5 | 5.000 |
| Subtotal |  |  | 55.000 |
| Total |  |  | 55 |

**610.600** m² Forjado alveoplaca 25+5 cm carga 1.000 Kg/m² HA-30/B/20/IV+Qb
257.31 m² × 177.52 (188.17 con costes indirectos) = 48418.02

| Medición | Uds. | Largo | Ancho | Parcial |
|---|---|---|---|---|
| PLANTA CUBIERTA | 1 | 21.25 | 12.9 | 274.125 |
| A descontar huecos | -1 | 5.8 | 2.9 | -16.820 |
| Subtotal |  |  |  | 257.305 |
| Total |  |  |  | 257.31 |

###### 205010203 CUBIERTA (08/06/2000)
Importe: 16261.62

**610.020** m³ Hormigón en masa HNE-20/B/40
26.48 m³ × 76.89 (81.5 con costes indirectos) = 2158.12

| Medición | Uds. | Largo | Ancho | Alto | Parcial |
|---|---|---|---|---|---|
| CUBIERTA | 1 | 21.27 | 12.92 | 0.1 | 27.481 |
| A descontar huecos | -1 | 3.7 | 2.7 | 0.1 | -0.999 |
| Subtotal |  |  |  |  | 26.482 |
| Total |  |  |  |  | 26.48 |

**610.513** m Borde lateral cubierta aluminio lacado h=15 mm, gris metálico RA
68.38 m × 26.66 (28.26 con costes indirectos) = 1932.42

| Medición | Uds. | Largo | Parcial |
|---|---|---|---|
|  | 2 | 21.27 | 42.540 |
|  | 2 | 12.92 | 25.840 |
| Subtotal |  |  | 68.380 |
| Total |  |  | 68.38 |

**695.100** m Línea de vida permanente anclada panel prefabricado
67.9 m × 169.1 (179.25 con costes indirectos) = 12171.08

| Medición | Uds. | Largo | Parcial |
|---|---|---|---|
| CUBIERTA | 2 | 21.15 | 42.300 |
|  | 2 | 12.8 | 25.600 |
| Subtotal |  |  | 67.900 |
| Total |  |  | 67.9 |

###### 205010204 IMPERMEABILIZACIÓN (17/01/2012)
Importe: 56304.18

**500.006** m² Impermeab trasdós muros emulsión bitum + protección drenante Dra
460.72 m² × 41.92 (44.44 con costes indirectos) = 20474.40

| Medición | Uds. | Largo | Alto | Parcial |
|---|---|---|---|---|
|  | 1 | 3.6 | 4.25 | 15.300 |
|  | 1 | 8.5 | 7.35 | 62.475 |
|  | 1 | 11.8 | 7.35 | 86.730 |
|  | 2 | 20.15 | 7.35 | 296.205 |
| Subtotal |  |  |  | 460.710 |
| Total |  |  |  | 460.72 |

**500.007** m² Impermeabilización vasos
855.04 m² × 24.38 (25.84 con costes indirectos) = 22094.23

| Medición | Uds. | Largo | Ancho | Alto | Parcial |
|---|---|---|---|---|---|
| Canal desbaste | 1 | 2.2 | 3 |  |  |
|  | 1 | 1 | 1.35 |  |  |
|  | 1 | 4.35 |  | 2.8 |  |
|  | 1 | 3 |  | 2.8 |  |
|  | 1 | 1.35 |  | 2.8 |  |
| Canal alivio | 1 | 2 | 4.25 |  |  |
|  | 2 | 4.25 |  | 2.9 |  |
|  | 2 | 2 |  | 2.9 |  |
| Pozo de gruesos | 1 | 3 | 2.5 |  |  |
|  | 2 | 2.5 |  | 7.35 |  |
|  | 2 | 3 |  | 7.35 |  |
| Desbaste gruesos | 1 | 6.3 | 2.5 |  |  |
|  | 2 | 6.3 |  | 2.9 |  |
|  | 2 | 4.4 |  | 2.9 |  |
| Hueco bajo canal | 1 | 5.5 | 2.5 |  |  |
|  | 2 | 2.5 |  | 4.15 |  |
| Desodorización | 1 | 12.5 | 4.25 |  |  |
|  | 2 | 12.5 |  | 7.35 |  |
|  | 2 | 4.25 |  | 7.35 |  |
| Zona contenedores | 1 | 11.1 | 4.25 |  |  |
|  | 2 | 11.1 |  | 7.35 |  |
|  | 2 | 4.25 |  | 7.35 |  |
| Parshall | 1 | 2.7 | 1.9 |  |  |
| Subtotal |  |  |  |  |  |
| Total |  |  |  |  | 855.04 |

**625.320** m² Impermeabilización cubierta protección mineral ligera
320.4 m² × 40.44 (42.87 con costes indirectos) = 13735.55

| Medición | Uds. | Largo | Ancho | Alto | Parcial |
|---|---|---|---|---|---|
| CUBIERTA |  |  |  |  |  |
| Forjado | 1 | 21.27 | 12.92 |  | 274.808 |
| Remates verticales | 2 | 21.27 |  | 1 | 42.540 |
|  | 2 | 12.92 |  | 1 | 25.840 |
| A descontar huecos | -1 | 3.7 | 2.7 |  | -9.990 |
|  | -2 | 3.7 |  | 1 | -7.400 |
|  | -2 | 2.7 |  | 1 | -5.400 |
| Subtotal |  |  |  |  | 320.398 |
| Total |  |  |  |  | 320.4 |

##### 2S.05.01.03 CARPINTERÍA Y REVESTIMIENTOS (19/11/1998)
Importe: 139822.28

###### 205010301 TABIQUERIA Y REVESTIMIENTOS (19/11/1998)
Importe: 67328.96

**613.300** m² Fachada pesada de paneles prefabricados de hormigón armado
270.26 m² × 145.83 (154.58 con costes indirectos) = 41776.79

| Medición | Uds. | Largo | Alto | Parcial |
|---|---|---|---|---|
| CERRAMIENTO EXTERIOR | 2 | 12.92 | 5 | 129.200 |
|  | 2 | 21.27 | 5 | 212.700 |
| A descontar carpinterías | -2 | 4 | 3.8 | -30.400 |
|  | -1 | 2.4 | 3.8 | -9.120 |
|  | -1 | 1.6 | 3.8 | -6.080 |
|  | -1 | 1.8 | 3.8 | -6.840 |
|  | -8 | 1.5 | 1.6 | -19.200 |
| Subtotal |  |  |  | 270.260 |
| Total |  |  |  | 270.26 |

**613.020** m² Fábrica bloque hormigón vibrado 20 cm
128.95 m² × 28.45 (30.16 con costes indirectos) = 3889.13

| Medición | Uds. | Largo | Alto | Parcial |
|---|---|---|---|---|
| CERRAMIENTO INTERIOR | 1 | 6.1 | 4.1 | 25.010 |
|  | 1 | 2.95 | 4.1 | 12.095 |
|  | 1 | 12.6 | 4.1 | 51.660 |
|  | 1 | 6.5 | 4.1 | 26.650 |
|  | 1 | 3.3 | 4.1 | 13.530 |
| Subtotal |  |  |  | 128.945 |
| Total |  |  |  | 128.95 |

**609.000** m² Enfoscado paramentos horizontales (16/09/2011)
514.41 m² × 19.07 (20.21 con costes indirectos) = 10396.23
Enfoscado, maestreado y fratasado en paramentos horizontales interiores, con mortero 1:3 de cemento y arena, incluso parte proporcional de tela metálica en juntas de fábrica y estructura, remate de huecos y aristas, limpieza y humedecido del soporte. Se deducirán huecos mayores de 3,00 m².

| Código | Ud | Descripción | Rendimiento | Precio | Importe |
|---|---|---|---|---|---|
| AUX.MOR011 | m³ | Mortero de cemento M-450 | 0.015 | 105.26 | 1.58 |
| MAT.ACE807 | m² | Tela metálica galvanizada | 0.2 | 0.33 | 0.07 |
| MAT.ACE825 | ud | Andamio | 0.001 | 18.28 | 0.02 |
| MAT.AGU001 | m³ | Agua | 0.05 | 0.63 | 0.03 |
| MO.OFI001 | h | Oficial 1ª | 0.55 | 15.59 | 8.57 |
| MO.PEO001 | h | Peón | 0.55 | 14.98 | 8.24 |
| %.AUX003 | % | Medios auxiliares y resto de obra | 3 % | 18.51 | 0.56 |
|  |  | Total |  |  | 19.07 |

| Medición | Uds. | Largo | Ancho | Parcial |
|---|---|---|---|---|
| LOSAS | 1 | 7.15 | 1 | 7.150 |
|  | 1 | 5.9 | 3.3 | 19.470 |
|  | 1 | 7.95 | 4 | 31.800 |
| FORJADOS |  |  |  |  |
| Planta baja | 1 | 21.27 | 12.92 | 274.808 |
| A descontar huecos | -1 | 43.05 |  | -43.050 |
|  | -1 | 11.15 | 2.6 | -28.990 |
|  | -1 | 7.25 | 1.6 | -11.600 |
| Cubierta | 1 | 21.27 | 12.92 | 274.808 |
| A descontar huecos | -1 | 3.7 | 2.7 | -9.990 |
| Subtotal |  |  |  | 514.406 |
| Total |  |  |  | 514.41 |

**609.001** m² Enfoscado paramentos verticales
257.89 m² × 17.5 (18.55 con costes indirectos) = 4783.86

| Medición | Uds. | Largo | Alto | Parcial |
|---|---|---|---|---|
| TABIQUERÍA INTERIOR | 2 | 6.1 | 4.1 | 50.020 |
|  | 2 | 2.95 | 4.1 | 24.190 |
|  | 2 | 12.6 | 4.1 | 103.320 |
|  | 2 | 6.5 | 4.1 | 53.300 |
|  | 2 | 3.3 | 4.1 | 27.060 |
| Subtotal |  |  |  | 257.890 |
| Total |  |  |  | 257.89 |

**609.004** m² Pintura plástica exteriores / interiores
772.3 m² × 5.76 (6.11 con costes indirectos) = 4718.75

| Medición | Uds. | Largo | Parcial |
|---|---|---|---|
| PARAMENTOS HORIZONTALES | 1 | 514.41 | 514.410 |
| PARAMENTOS VERTICALES | 1 | 257.89 | 257.890 |
| Subtotal |  |  | 772.300 |
| Total |  |  | 772.3 |

**610.511** m Albardilla metálica chapa plegada de aluminio lacado en color
68.38 m × 24.34 (25.8 con costes indirectos) = 1764.20
Suministro y colocación de albardilla metálica para cubrición de muros, de chapa plegada de aluminio lacado en color, con 60 micras de espesor mínimo de película seca, espesor 1,5 mm, desarrollo 300 mm y 5 pliegues, con goterón, fijada con tornillos autotaladrantes de acero galvanizado y sellado de las juntas entre piezas y, en su caso, de las uniones con los muros con adhesivo especial para metales. Incluso parte proporcional de replanteo, cortes y limpieza final.

| Código | Ud | Descripción | Rendimiento | Precio | Importe |
|---|---|---|---|---|---|
| MAT.ALBAL001 | m | Albardilla chapa plegada de aluminio lacado en color (material; 21/02/2037) | 1 | 13.46 | 13.46 |
| MAT.ALBAL002 | m | Sellado con adhesivo en frío especial para metales (material; 21/02/2037) | 2.8 | 1.2 | 3.36 |
| MAT.ALBAL003 | ud | Tornillo autotaladrante de acero galvanizado. (material; 21/02/2037) | 6 | 0.03 | 0.18 |
| MO.OFI001 | h | Oficial 1ª | 0.202 | 15.59 | 3.15 |
| MO.PEO001 | h | Peón | 0.232 | 14.98 | 3.48 |
| %.AUX003 | % | Medios auxiliares y resto de obra | 3 % | 23.63 | 0.71 |
|  |  | Total |  |  | 24.34 |

| Medición | Uds. | Largo | Parcial |
|---|---|---|---|
| CERRAMIENTO EXTERIOR | 2 | 12.92 | 25.840 |
|  | 2 | 21.27 | 42.540 |
| Subtotal |  |  | 68.380 |
| Total |  |  | 68.38 |

###### 205010302 PAVIMENTOS Y ALICATADOS (13/10/2011)
Importe: 7889.17

**500.800** m² Pavimento continuo hormigón HM-25/B/20/I 10 cm armado fibras pol
191.17 m² × 22.31 (23.65 con costes indirectos) = 4521.17

| Medición | Uds. | Largo | Ancho | Parcial |
|---|---|---|---|---|
| PLANTA BAJA | 1 | 21.27 | 12.92 | 274.808 |
| A descontar huecos | -1 | 43.05 |  | -43.050 |
|  | -1 | 11.15 | 2.6 | -28.990 |
|  | -1 | 7.25 | 1.6 | -11.600 |
| Subtotal |  |  |  | 191.168 |
| Total |  |  |  | 191.17 |

**608.078** m² Celosía tramex galvanizada 30x30 pletinas 25x3 mm
26.18 m² × 119.13 (126.28 con costes indirectos) = 3306.01

| Medición | Uds. | Largo | Ancho | Parcial |
|---|---|---|---|---|
| PLANTA BAJA | 1 | 3.1 | 0.7 | 2.170 |
|  | 1 | 9.04 |  | 9.040 |
|  | 2 | 2.6 | 1 | 5.200 |
|  | 1 | 1.45 | 0.75 | 1.088 |
|  | 1 | 2.6 | 3.34 | 8.684 |
| Subtotal |  |  |  | 26.182 |
| Total |  |  |  | 26.18 |

**500.008** m2 Tapa registro PRFV Parshall
4.64 m2 × 12.6 (13.36 con costes indirectos) = 61.99

| Medición | Uds. | Largo | Ancho | Parcial |
|---|---|---|---|---|
|  | 1 | 2.9 | 1.6 | 4.640 |
| Total |  |  |  | 4.64 |

###### 205010303 CARPINTERÍAS (19/11/1998)
Importe: 30119.75

**610.550** m Vierteaguas de hormigón visto 50x30x5 cm
13.6 m × 60.98 (64.64 con costes indirectos) = 879.10

| Medición | Uds. | Largo | Parcial |
|---|---|---|---|
| VENTANAS | 8 | 1.7 | 13.600 |
| Total |  |  | 13.6 |

**611.500** m² Puerta / Ventana practicable PVC acristalamiento 8+10+4 (15/03/2013)
47.32 m² × 336.79 (357 con costes indirectos) = 16893.24
Puerta / Ventana practicable, con canal 16 de PVC, acabado imitación madera, constituida por marco de 70 mm y hojas de 70/80 mm, con 5 cámaras interiores tanto en hoja como en marco, acabado mediante la laminación del perfil base con un filem termosoldable de alta resistencia a la radiación solar, sistema A70 de Cortizo o equivalente, permeabilidad al aire según norma UNE EN 12207:2000, Clase 4, estanqueidad al agua según norma UNE EN 12208:2000 Clase 9A, resistencia al viento según norma UNE EN 12210:2000 Clase C5, transmitancia del hueco UH desde 0,8 W/m²K, con doble acristalamiento formado por dos vidrios monolíticos incoloros con cámara de aire, de espesor total 8+10+4 mm (cristal+cámara+cristal), con paño fijo superior de lamas de PVC, incluso premarco de PVC sistema, tapajuntas, juntas y herrajes, recibido del precerco, montaje, ajuste, aplomado, nivelado, colocación y ayudas a la albañilería. Según C.T.E.

| Código | Ud | Descripción | Rendimiento | Precio | Importe |
|---|---|---|---|---|---|
| MAT.PTAP100 | m² | Puerta-Ventana practicable PVC, SISTEMA A70 CORTIZO inst. (material; 15/03/2013) | 1 | 246.88 | 246.88 |
| MAT.CRIST100 | m² | Doble acristalamiento Climalit 8+10+4 mm (material; 15/03/2013) | 1 | 80.1 | 80.10 |
| %.AUX003 | % | Medios auxiliares y resto de obra | 3 % | 326.98 | 9.81 |
|  |  | Total |  |  | 336.79 |

| Medición | Uds. | Largo | Alto | Parcial |
|---|---|---|---|---|
| VENTANAS | 8 | 1.6 | 1.5 | 19.200 |
| PUERTAS | 1 | 2.4 | 3.8 | 9.120 |
|  | 2 | 1.6 | 3.8 | 12.160 |
|  | 1 | 1.8 | 3.8 | 6.840 |
| Subtotal |  |  |  | 47.320 |
| Total |  |  |  | 47.32 |

**611.601** ud Puerta seccional 4000x3800 mm
2 ud × 2626.5 (2784.09 con costes indirectos) = 5568.18
Puerta seccional de 4,00x3,80 m, Diasan-Breda sire Steel Line modelo Secura Silver o similar, con marcado CE, fabrico en paneles Secur-Pan de 405 y 615 por 42 mm de espesor, compuestos de dos chapas contrapuertas de acero galvanizado, antipellizco, con aislante de espuma de poliuretano librede CFC inyectado, juntas-guarnición de goma EPDM en todo el contorno, sistema de levantamiento realizado a través de muelles de torsión helicoidales, para de paracaídas contra la rotura de los muelles y par de paracaídas contra la rotura de los cables, colores estándar del panel (exterior blanco C21, interior blanco C21), soportes no esclables, bisagras de aluminio tamboreado plata, sin tapones y ruedas dobles de tijera para rotación de paneles. Completamente instalada.

| Código | Ud | Descripción | Rendimiento | Precio | Importe |
|---|---|---|---|---|---|
| MAT.PTAG400 | ud | Pta garaje seccional 4000x3800 mm. DIASAN-Breda mod Secura Silve (material; 09/01/2018) | 1 | 2550 | 2550.00 |
| %.AUX003 | % | Medios auxiliares y resto de obra | 3 % | 2550.00 | 76.50 |
|  |  | Total |  |  | 2626.5 |

**611.620** ud Puerta peatonal 1 hoja alumino lacado blanco 0,90x2,10 m acrista (24/06/2014)
1 ud × 440.91 (467.36 con costes indirectos) = 467.36
Puerta peatonal de una hoja abatible, de aluminio lacado color blanco, de 0,90x2,10 m, constituida por marco formado por perfiles de 1,3±0,05 mm de espesor y 80 micras de espesor mínimo de lacado, sistema Alucansa AL-29 o similar, con marcado CE según UNE-EN 14351-1, ancho del marco (fijo) de 40 mm, con acristalamiento formado por vidrio laminado de seguridad stadip 8 mm (4+4) incoloro, con transmitancia térmica de 5,7 W/m²K (según fabricante), incluso precerco de aluminio sistema ALUCANSA, tapajuntas, herrajes del propio sistema, escuadras, juntas de EPDM, imprimación con liquido sellador en cortes y taladros, tornillos en acero inoxidable, sellado perimetral con masilla de poliuretano y demás accesorios ALUCANSA, recibido del precerco, montaje, ajuste, aplomado, nivelado, colocación y ayudas de albañilería, según C.T.E.

| Código | Ud | Descripción | Rendimiento | Precio | Importe |
|---|---|---|---|---|---|
| MAT.PUERP001 | ud | Puerta peatonal 1 hoja abatible aluminio lacado blanco 0,90x2,10 (material; 09/01/2018) | 1 | 250.64 | 250.64 |
| MAT.CRIST044 | m² | Stadip 8 mm (4+4) incoloro (material; 24/06/2014) | 0.8 | 47.94 | 38.35 |
| MO.PEO100 | h | Peón especializado | 4.02 | 15.13 | 60.82 |
| MO.OFI001 | h | Oficial 1ª | 5.02 | 15.59 | 78.26 |
| %.AUX003 | % | Medios auxiliares y resto de obra | 3 % | 428.07 | 12.84 |
|  |  | Total |  |  | 440.91 |

**611.621** ud Puerta peatonal 2 hojas alumino lacado blanco 1,60x2,10 m acrist (24/06/2014)
2 ud × 633.72 (671.74 con costes indirectos) = 1343.48
Puerta peatonal de una hoja abatible, de aluminio lacado color blanco, de 1,60x2,10 m, constituida por marco formado por perfiles de 1,3±0,05 mm de espesor y 80 micras de espesor mínimo de lacado, sistema Alucansa AL-29 o similar, con marcado CE según UNE-EN 14351-1, ancho del marco (fijo) de 40 mm, con acristalamiento formado por vidrio laminado de seguridad stadip 8 mm (4+4) incoloro, con transmitancia térmica de 5,7 W/m²K (según fabricante), incluso precerco de aluminio sistema ALUCANSA, tapajuntas, herrajes del propio sistema, escuadras, juntas de EPDM, imprimación con liquido sellador en cortes y taladros, tornillos en acero inoxidable, sellado perimetral con masilla de poliuretano y demás accesorios ALUCANSA, recibido del precerco, montaje, ajuste, aplomado, nivelado, colocación y ayudas de albañilería, según C.T.E.

| Código | Ud | Descripción | Rendimiento | Precio | Importe |
|---|---|---|---|---|---|
| MAT.PUERP002 | ud | Puerta peatonal 2 hojas abatibles aluminio lacado blanco 1,60x2, (material; 09/01/2018) | 1 | 346.33 | 346.33 |
| MAT.CRIST044 | m² | Stadip 8 mm (4+4) incoloro | 1.6 | 47.94 | 76.70 |
| MO.PEO100 | h | Peón especializado | 5.75 | 15.13 | 87.00 |
| MO.OFI001 | h | Oficial 1ª | 6.75 | 15.59 | 105.23 |
| %.AUX003 | % | Medios auxiliares y resto de obra | 3 % | 615.26 | 18.46 |
|  |  | Total |  |  | 633.72 |

**625.325** m Barandilla escalera h=1 m, pasamanos y barrotes verticales tubo
26.7 m × 44.99 (47.69 con costes indirectos) = 1273.32

| Medición | Uds. | Largo | Parcial |
|---|---|---|---|
| ESCALERA | 1 | 9.6 | 9.600 |
|  | 1 | 5 | 5.000 |
| PLANTA BAJA | 1 | 12.1 | 12.100 |
| Subtotal |  |  | 26.700 |
| Total |  |  | 26.7 |

**690.100** m² Lucernario 3-8 m luz máxima de policarbonato celular incoloro
12.42 m² × 280.67 (297.51 con costes indirectos) = 3695.07

| Medición | Uds. | Largo | Ancho | Parcial |
|---|---|---|---|---|
| CUBIERTA | 1 | 5.4 | 2.3 | 12.420 |
| Total |  |  |  | 12.42 |

###### 205010304 REVESTIMIENTO DE FACHADA (16/09/2011)
Importe: 34484.4

**650.025** m² Cerramiento de madera tecnológica perfil FIGUERES o similar 80x5
84 m² × 187.45 (198.7 con costes indirectos) = 16690.80

| Medición | Uds. | Largo | Parcial |
|---|---|---|---|
| Alzado frontal | 1 | 8 | 8.000 |
|  | 1 | 12 | 12.000 |
| Alzado lateral izquierdo | 2 | 8 | 16.000 |
| Alzado lateral derecho | 2 | 8 | 16.000 |
| Alzado posterior | 4 | 8 | 32.000 |
| Subtotal |  |  | 84.000 |
| Total |  |  | 84 |

**650.026** m² Mamposteria de piedra basáltica
216.81 m² × 77.42 (82.07 con costes indirectos) = 17793.60

| Medición | Uds. | Largo | Parcial |
|---|---|---|---|
| Alzado frontal | 1 | 48.66 | 48.660 |
| Alzado lateral izquierdo | 1 | 47.75 | 47.750 |
| Alzado lateral derecho | 1 | 47.75 | 47.750 |
| Alzado posterior | 1 | 72.65 | 72.650 |
| Subtotal |  |  | 216.810 |
| Total |  |  | 216.81 |

##### 2S.05.01.04 URBANIZACIÓN (15/11/1998)
Importe: 129127.73

###### 205010401 PAVIMENTOS PEATONALES (19/11/1998)
Importe: 6371.16

**570.100** m Bordillo prefabricado de hormigón 100x30x15
57.8 m × 25.15 (26.66 con costes indirectos) = 1540.95

| Medición | Uds. | Largo | Parcial |
|---|---|---|---|
| EXTERIOR | 1 | 21 | 21.000 |
| ACCESO | 1 | 8.75 | 8.750 |
|  | 1 | 7.25 | 7.250 |
|  | 1 | 8.7 | 8.700 |
| URBANIZACIÓN | 2 | 3 | 6.000 |
| ZONA AJARDINADA | 1 | 3.5 | 3.500 |
|  | 1 | 2.6 | 2.600 |
| Subtotal |  |  | 57.800 |
| Total |  |  | 57.8 |

**560.200** m² Pavimento de acera de loseta hidráulica
130.9 m² × 34.81 (36.9 con costes indirectos) = 4830.21

| Medición | Uds. | Largo | Parcial |
|---|---|---|---|
| EXTERIOR EBAR | 1 | 25 | 25.000 |
| ACCESO EBAR | 1 | 37.86 | 37.860 |
|  | 1 | 7.53 | 7.530 |
|  | 1 | 34.2 | 34.200 |
| URBANIZACIÓN EBAR | 1 | 26.31 | 26.310 |
| Subtotal |  |  | 130.900 |
| Total |  |  | 130.9 |

###### 205010402 PAVIMENTOS RODADOS (01/01/2000)
Importe: 4449.2

**501.001** m³ Zahorra artificial
22.75 m³ × 25.01 (26.51 con costes indirectos) = 603.10

| Medición | Uds. | Largo | Alto | Parcial |
|---|---|---|---|---|
| URBANIZACION Y ACCESO | 1 | 151.66 | 0.15 | 22.749 |
| Total |  |  |  | 22.75 |

**550.100** m² Pavimento de hormigón vibrofratasado HP-40 i/mallazo
151.66 m² × 23.92 (25.36 con costes indirectos) = 3846.10

| Medición | Uds. | Largo | Parcial |
|---|---|---|---|
| URBANIZACION Y ACCESO | 1 | 151.66 | 151.660 |
| Total |  |  | 151.66 |

###### 205010403 ZONAS AJARDINADAS (02/09/2016)
Importe: 1116.52

###### 20501040301 JARDINERÍA Y ESPECIES VEGETALES
Importe: 518.52

**J01.GUAY** ud Convolvulus floridus (Guaydil) 0,60 m M-20
9 ud × 11.4 (12.08 con costes indirectos) = 108.72
Convolvulus floridus (Guaydil) M-20, incluso transporte, plantación y primeros riegos.

| Código | Ud | Descripción | Rendimiento | Precio | Importe |
|---|---|---|---|---|---|
| ADJ.METRO | ud | Convolvulus floridus (Guaydil). M-20 (material; 03/08/2020) | 1 | 9.8 | 9.80 |
| MO.PEO100 | h | Peón especializado | 0.05 | 15.13 | 0.76 |
| M.AGRO | m3 | mejora agronómica en suelo | 0.03 | 6.81 | 0.20 |
| QAB0030 | h | Camión volquete 2 ejes > 15 t | 0.005 | 27 | 0.14 |
| QAF0010 | h | Camión cist 10 m³ c/bomba y asp alq c/cond | 0.005 | 33 | 0.17 |
| %.AUX003 | % | Medios auxiliares y resto de obra | 3 % | 11.07 | 0.33 |
|  |  | Total |  |  | 11.4 |

**J01.JAZMIN** ud Jasminum odoratissimum (Jazmin silvestre) 0,60 m M-20
15 ud × 11.4 (12.08 con costes indirectos) = 181.20
Jasminum odoratissimum (Jazmín silvestre) de 0,60 m de altura y maceta M-20, incluso transporte, plantación y primeros riegos.

| Código | Ud | Descripción | Rendimiento | Precio | Importe |
|---|---|---|---|---|---|
| ADJ.JAZMIN | ud | Jasminum odoratissimum (Jazmín silvesytre) M-20 (material; 03/08/2020) | 1 | 9.8 | 9.80 |
| MO.PEO100 | h | Peón especializado | 0.05 | 15.13 | 0.76 |
| M.AGRO | m3 | mejora agronómica en suelo | 0.03 | 6.81 | 0.20 |
| QAB0030 | h | Camión volquete 2 ejes > 15 t | 0.005 | 27 | 0.14 |
| QAF0010 | h | Camión cist 10 m³ c/bomba y asp alq c/cond | 0.005 | 33 | 0.17 |
| %.AUX003 | % | Medios auxiliares y resto de obra | 3 % | 11.07 | 0.33 |
|  |  | Total |  |  | 11.4 |

**J01.LAV-20** ud Lavandula canariensis (Lavanda) M-20
36 ud × 5.99 (6.35 con costes indirectos) = 228.60
Lavandula canariensis (Lavanda) M-20. Incluso transporte, plantación y primeros riegos.

| Código | Ud | Descripción | Rendimiento | Precio | Importe |
|---|---|---|---|---|---|
| ADJ.LAV-20 | ud | Lavandula canariensis (Lavanda) M-20 (material; 03/08/2020) | 1 | 4.7 | 4.70 |
| MO.PEO100 | h | Peón especializado | 0.04 | 15.13 | 0.61 |
| M.AGRO | m3 | mejora agronómica en suelo | 0.03 | 6.81 | 0.20 |
| QAB0030 | h | Camión volquete 2 ejes > 15 t | 0.005 | 27 | 0.14 |
| QAF0010 | h | Camión cist 10 m³ c/bomba y asp alq c/cond | 0.005 | 33 | 0.17 |
| %.AUX003 | % | Medios auxiliares y resto de obra | 3 % | 5.82 | 0.17 |
|  |  | Total |  |  | 5.99 |

###### 20501040302 SUELOS Y LABORES (02/09/2016)
Importe: 598

**D02.0040** m³ Excav. manual a cielo abierto terreno duro.
8.62 m³ × 7.73 (8.19 con costes indirectos) = 70.60

| Medición | Uds. | Largo | Ancho | Alto | Parcial |
|---|---|---|---|---|---|
| Guaydil | 10.35 | 0.6 | 0.6 | 0.6 | 2.236 |
| Jazmin | 17.25 | 0.6 | 0.6 | 0.6 | 3.726 |
| Lavanda M-20 | 41.4 | 0.4 | 0.4 | 0.4 | 2.650 |
| Subtotal |  |  |  |  | 8.612 |
| Total |  |  |  |  | 8.62 |

**S01.TIERR** m³ Tierra vegetal para árboles, arbustos...
8.62 m³ × 21.96 (23.28 con costes indirectos) = 200.67

| Medición | Uds. | Largo | Ancho | Alto | Parcial |
|---|---|---|---|---|---|
| Guaydil | 10.35 | 0.6 | 0.6 | 0.6 | 2.236 |
| Jazmin | 17.25 | 0.6 | 0.6 | 0.6 | 3.726 |
| Lavanda M-20 | 41.4 | 0.4 | 0.4 | 0.4 | 2.650 |
| Subtotal |  |  |  |  | 8.612 |
| Total |  |  |  |  | 8.62 |

**S01.MULCHP** m³ Capa drenaje picón avitolado (10-12mm)
1.65 m³ × 22.85 (24.22 con costes indirectos) = 39.96

| Medición | Uds. | Largo | Ancho | Alto | Parcial |
|---|---|---|---|---|---|
| Guaydil | 10.35 | 0.6 | 0.6 | 0.1 | 0.373 |
| Jazmin | 17.25 | 0.6 | 0.6 | 0.1 | 0.621 |
| Lavanda M-20 | 41.4 | 0.4 | 0.4 | 0.1 | 0.662 |
| Subtotal |  |  |  |  | 1.656 |
| Total |  |  |  |  | 1.65 |

**S01.GRAVA** m³ Capa de grava/picón 40-60 mm en superficie.
8.4 m³ × 27.13 (28.76 con costes indirectos) = 241.58

| Medición | Uds. | Ancho | Alto | Parcial |
|---|---|---|---|---|
| superficie total a cubrir | 73 | 1.15 | 0.1 | 8.395 |
| Total |  |  |  | 8.4 |

**S01.JABLE** m³ Acondicionado de superficie y aporte de "Jable"
1 m³ × 42.63 (45.19 con costes indirectos) = 45.19

###### 205010404 CERRAMIENTO PERIMETRAL (15/11/1998)
Importe: 88175.61

**321.100** m³ Excavación en zanjas y pozos por medios mecánicos, en cualquier
12.12 m³ × 10.11 (10.72 con costes indirectos) = 129.93

| Medición | Uds. | Largo | Ancho | Alto | Parcial |
|---|---|---|---|---|---|
| PERÍMETRO EBAR | 1 | 6 | 0.6 | 0.3 | 1.080 |
|  | 1 | 2.35 | 0.6 | 0.3 | 0.423 |
|  | 1 | 59 | 0.6 | 0.3 | 10.620 |
| Subtotal |  |  |  |  | 12.123 |
| Total |  |  |  |  | 12.12 |

**610.015** m³ Hormigón de limpieza HL-150/B/20
2.36 m³ × 70 (74.2 con costes indirectos) = 175.11

| Medición | Uds. | Largo | Ancho | Alto | Parcial |
|---|---|---|---|---|---|
| PERÍMETRO EBAR | 1 | 6 | 0.35 | 0.1 | 0.210 |
|  | 1 | 2.35 | 0.35 | 0.1 | 0.082 |
|  | 1 | 59 | 0.35 | 0.1 | 2.065 |
| Subtotal |  |  |  |  | 2.357 |
| Total |  |  |  |  | 2.36 |

**610.020** m³ Hormigón en masa HNE-20/B/40
4.71 m³ × 76.89 (81.5 con costes indirectos) = 383.87

| Medición | Uds. | Largo | Ancho | Alto | Parcial |
|---|---|---|---|---|---|
| PERÍMETRO EBAR | 1 | 6 | 0.35 | 0.2 | 0.420 |
|  | 1 | 2.35 | 0.35 | 0.2 | 0.165 |
|  | 1 | 59 | 0.35 | 0.2 | 4.130 |
| Subtotal |  |  |  |  | 4.715 |
| Total |  |  |  |  | 4.71 |

**332.350** m³ Relleno con material seleccionado procedente de préstamo
5.04 m³ × 12.4 (13.14 con costes indirectos) = 66.23

| Medición | Uds. | Largo | Parcial |
|---|---|---|---|
| TOTAL EXCAVACION | 1 | 12.12 | 12.120 |
| A DESCONTAR |  |  |  |
| Hormigón limpieza | -1 | 2.36 | -2.360 |
| Hormigón en masa | -1 | 4.72 | -4.720 |
| Subtotal |  |  | 5.040 |
| Total |  |  | 5.04 |

**613.500** m² Chapado paramentos piedra natural acabado negro
32.33 m² × 56.21 (59.58 con costes indirectos) = 1926.22

| Medición | Uds. | Largo | Ancho | Alto | Parcial |
|---|---|---|---|---|---|
| PERÍMETRO EBAR | 2 | 6 | 0.4 | 0.6 | 2.880 |
|  | 2 | 2.35 | 0.4 | 0.6 | 1.128 |
|  | 2 | 59 | 0.4 | 0.6 | 28.320 |
| Subtotal |  |  |  |  | 32.328 |
| Total |  |  |  |  | 32.33 |

**611.907** m Vallado perimetral postes madera tecnológica perfil Figueres (15/11/1998)
202.05 m × 327.77 (347.44 con costes indirectos) = 70200.25
Vallado perimetral formado por postes de acero galvanizado 50x80x2mm, pintado con pintura epoxi de color similar a los perfiles de madera tecnológica, soldado a placa para soporte de acero galvanizado atornillado a la superficie del muro, cada 2,50 m, y perfiles de madera tecnológica de 50x80 mm de 1,60 m de longitud total, separados entres sí 10 cm (9 ud/m), colocado sobre pletina de acero galvanizado, según planos. Totalmente terminado.

| Código | Ud | Descripción | Rendimiento | Precio | Importe |
|---|---|---|---|---|---|
| MAT.MAD010 | m | Perfil de madera tecnologica figueres (material; 22/06/2018) | 15.3 | 15 | 229.50 |
| AUX.HORA025 | m³ | Hormigón HA-25 de central | 0.125 | 64.11 | 8.01 |
| AUX.ACER500 | Kg | Acero corrugado B-500 SD (material; 01/01/2008) | 7.7 | 1.4 | 10.78 |
| AUX.ENCOF02 | m² | Encofrado en paramentos vistos planos | 1 | 24.38 | 24.38 |
| MO.OFI001 | h | Oficial 1ª | 1 | 15.59 | 15.59 |
| MO.PEO001 | h | Peón | 2 | 14.98 | 29.96 |
| %.AUX003 | % | Medios auxiliares y resto de obra | 3 % | 318.22 | 9.55 |
|  |  | Total |  |  | 327.77 |

| Medición | Uds. | Largo | Alto | Parcial |
|---|---|---|---|---|
| PERÍMETRO EBAR | 1 | 6 | 3 | 18.000 |
|  | 1 | 2.35 | 3 | 7.050 |
|  | 1 | 59 | 3 | 177.000 |
| Subtotal |  |  |  | 202.050 |
| Total |  |  |  | 202.05 |

**611.911** m² Puertas acceso con madera tecnológica y estructura soporte acero (13/05/2014)
35.84 m² × 402.58 (426.73 con costes indirectos) = 15294.00
Suministro de perfil de madera tecnológica perfil Figueres, de 40x45 mm, color Marron Exótico, incluso tapas para ambos extremos de cada perfil, para formacioón de puerta corredera de acceso, colocados sobre estructura soporte de acero galvanizado, incluso cerradura cilíndrica de seguridad, sistema de rodamiento integrado de 150 mm de diámetro, incluso parte proporcional de accesorios, recibido y colocación.

| Código | Ud | Descripción | Rendimiento | Precio | Importe |
|---|---|---|---|---|---|
| MAT.MAD010 | m | Perfil de madera tecnologica figueres | 12 | 15 | 180.00 |
| MAT.MAD011 | m | Estructura metálica soporte acero galvanizado (material; 13/05/2014) | 1.5 | 105 | 157.50 |
| MO.OFI001 | h | Oficial 1ª | 1.5 | 15.59 | 23.39 |
| MO.PEO001 | h | Peón | 2 | 14.98 | 29.96 |
| %.AUX003 | % | Medios auxiliares y resto de obra | 3 % | 390.85 | 11.73 |
|  |  | Total |  |  | 402.58 |

| Medición | Uds. | Largo | Alto | Parcial |
|---|---|---|---|---|
|  | 1 | 7.2 | 2.8 | 20.160 |
|  | 1 | 5.6 | 2.8 | 15.680 |
| Subtotal |  |  |  | 35.840 |
| Total |  |  |  | 35.84 |

###### 205010405 PLUVIALES (19/11/1998)
Importe: 26339.91

**404.000** ud Arqueta pie de bajante 50x50x50 cm
4 ud × 181.69 (192.59 con costes indirectos) = 770.36

| Medición | Uds. | Parcial |
|---|---|---|
| EBAR | 4 | 4.000 |
| Total |  | 4 |

**406.223** m Canal de drenaje simple
17.2 m × 920.84 (976.09 con costes indirectos) = 16788.75

| Medición | Uds. | Largo | Parcial |
|---|---|---|---|
| ACCESO | 1 | 7.7 | 7.700 |
|  | 1 | 9.5 | 9.500 |
| Subtotal |  |  | 17.200 |
| Total |  |  | 17.2 |

**415.000** m Tubería saneamiento PVC ø160 mm SN8 (13/10/2011)
6.25 m × 15.63 (16.57 con costes indirectos) = 103.56
Canalización de tubería de saneamiento de PVC ø160 mm, SN8, tipo T.P.P. o similar, enterrada en zanja, con parte proporcional de piezas especiales, incluso solera de arena lavada de 15 cm de espesor, totalmente instalada y probada.

| Código | Ud | Descripción | Rendimiento | Precio | Importe |
|---|---|---|---|---|---|
| MAT.PVCSN8160 | m | Tubería saneamiento T.P.P. PVC SN8 ø160 mm, junta elástica (material; 02/03/2021) | 1 | 10.01 | 10.01 |
| %.PP0015 | % | Piezas especiales | 1.5 % | 10.01 | 0.15 |
| MAT.AREN002 | m3 | Arena para lecho de tubos | 0.11 | 11.64 | 1.28 |
| MAQ.GRU100 | h | Camión grúa 1.500 kg. | 0.017 | 37.44 | 0.64 |
| MO.PEO001 | h | Peón | 0.05 | 14.98 | 0.75 |
| MO.OFI001 | h | Oficial 1ª | 0.15 | 15.59 | 2.34 |
| %.AUX003 | % | Medios auxiliares y resto de obra | 3 % | 15.17 | 0.46 |
|  |  | Total |  |  | 15.63 |

| Medición | Uds. | Largo | Parcial |
|---|---|---|---|
|  | 1 | 4.25 | 4.250 |
|  | 1 | 2 | 2.000 |
| Subtotal |  |  | 6.250 |
| Total |  |  | 6.25 |

**415.001** m Tubería saneamiento PVC ø200 mm SN8
49.65 m × 21.51 (22.8 con costes indirectos) = 1132.02

| Medición | Uds. | Largo | Parcial |
|---|---|---|---|
| CONEXION BAJANTES | 4 | 1.5 | 6.000 |
| URBANIZACIÓN | 1 | 11.75 | 11.750 |
|  | 1 | 9.25 | 9.250 |
| ZONA AJARDINADA | 1 | 22.65 | 22.650 |
| Subtotal |  |  | 49.650 |
| Total |  |  | 49.65 |

**410.402** ud Pozo registro mixto Tipo I ø1.200 mm h < 2 m
1 ud × 941.72 (998.22 con costes indirectos) = 998.22

| Medición | Uds. | Parcial |
|---|---|---|
| URBANIZACIÓN | 1 | 1.000 |
| Total |  | 1 |

**450.500** m Pozo drenante
10 m × 617.64 (654.7 con costes indirectos) = 6547.00

| Medición | Uds. | Largo | Parcial |
|---|---|---|---|
| ZONA AJARDINADA | 1 | 10 | 10.000 |
| Total |  |  | 10 |

###### 205010406 RED DE RIEGO (19/11/1998)
Importe: 2675.33

###### 20501040601 CABEZAL DE RIEGO Y AUTOMATISMO (29/11/2012)
Importe: 2271.89

**CONEX RED** ud Conexión a red
1 ud × 291.92 (309.44 con costes indirectos) = 309.44

**CABEZAL** ud Cabezal riego
1 ud × 1471.07 (1559.33 con costes indirectos) = 1559.33

**AA1** ud Automatismo de riego
1 ud × 380.3 (403.12 con costes indirectos) = 403.12

###### 20501040602 RED DE RIEGO (19/11/1998)
Importe: 403.44

**PE.40-10** ml. Tubería PEHD 40 mm - 10 atm
5 ml. × 3.42 (3.63 con costes indirectos) = 18.15

**PE.32-10** ml. Tubería PEHD 32 mm - 10 ATM
15 ml. × 2.99 (3.17 con costes indirectos) = 47.55

**PE.32-4** ml Tubería PELD 32 mm - 4 atm
15.4 ml × 2.09 (2.22 con costes indirectos) = 34.19

| Medición | Uds. | Largo | Parcial |
|---|---|---|---|
| med. plano | 1.1 | 14 | 15.400 |
| Total |  |  | 15.4 |

**PE.16** ml. Tubería PE 16 mm
94.3 ml. × 0.67 (0.71 con costes indirectos) = 66.95

| Medición | Uds. | Largo | Parcial |
|---|---|---|---|
| Medición en plano | 1.15 | 82 | 94.300 |
| Total |  |  | 94.3 |

**RED.P-1** ud Regulador presión 1"
1 ud × 44.04 (46.68 con costes indirectos) = 46.68

**D28.11234** ud Arqueta pvc con válvulas de riego
1 ud × 46.43 (49.22 con costes indirectos) = 49.22

**L2.GOT AUTOC** ud Gotero autocomensante 1-2-4 y 8 l/h
63 ud × 0.45 (0.48 con costes indirectos) = 30.24

**D040277** m Tub. PVC D 110 canalización tuberías riego
7 m × 14.89 (15.78 con costes indirectos) = 110.46

##### 2S.05.01.05 INSTALACIONES (19/11/1998)
Importe: 830819.4

###### 205010501 ACOMETIDA ELÉCTRICA (30/10/2006)
Importe: 81805.22

**ELAR004** ud Trabajos de adecuación de la red de Endesa en Costa del Silencio (11/05/2020)
1 ud × 9893.94 (10487.58 con costes indirectos) = 10487.58
Trabajos de adecuación de las instalaciones de 20 kV según condiciones técnicas de Endesa.

| Código | Ud | Descripción | Rendimiento | Precio | Importe |
|---|---|---|---|---|---|
| PEL0004 | ud | Trabajos de adecuación de Endesa en Costa del Silencio (material; 11/05/2020) | 1 | 9893.94 | 9893.94 |
|  |  | Total |  |  | 9893.94 |

**ELAR015A** ud Derechos de supervisión de Endesa en Costa del Silencio (11/05/2020)
1 ud × 108.12 (114.61 con costes indirectos) = 114.61
Derechos de supervición de Endesa del punto de conexión.

| Código | Ud | Descripción | Rendimiento | Precio | Importe |
|---|---|---|---|---|---|
| PEL0015 | ud | Derecho de supervisión de red de Endesa en Costa del Silencio (material; 11/05/2020) | 1 | 108.12 | 108.12 |
|  |  | Total |  |  | 108.12 |

**ELAR0425** ml Canalización eléctrica en calzada con 3 tubos de 200mm (30/10/2006)
340 ml × 128.02 (135.7 con costes indirectos) = 46138.00
Canalización eléctrica en calzada incluyendo corte y demolición del acabado superficial, excavación, 3 tubos de PE DP d=200mm, 1 tetratubo para comunicaciones, separador de tubos con soporte para tetratubo, base de la canalización y embutido de tubos y tetratubo con hormigón en masa, relleno y compactado del resto de la canalización con tierra, doble cinta señalizadora, y reposición del acabado superficial. Según E.T. 11 (Lote 1), E.T. 11 (Lote 2), E.T. 9 (Lote 3) y E.T. 11 (Lote 4). Completamente instalada y probada con pasatubo.

| Código | Ud | Descripción | Rendimiento | Precio | Importe |
|---|---|---|---|---|---|
| MO.OFI001 | h | Oficial 1ª | 0.5 | 15.59 | 7.80 |
| MO.PEO100 | h | Peón especializado | 0.5 | 15.13 | 7.57 |
| MAQ.FRE001 | h | Fresadora | 0.1 | 38 | 3.80 |
| MAQ.CAM015 | h | Camión basculante 15 Tm. | 0.05 | 33.9 | 1.70 |
| MAQ.RET001 | h | Retroexcavadora con martillo rompedor | 0.05 | 73.52 | 3.68 |
| PEL0710 | ml | Tubo PE DP d=200 | 3 | 5.97 | 17.91 |
| PEL0714 | ml | Tetratubo d=40 para control | 1 | 4.83 | 4.83 |
| PEL0715 | ml | Separador de tubos | 1 | 0.53 | 0.53 |
| PEL0718 | ml | Cinta plástica de riesgo eléctrico | 2 | 0.23 | 0.46 |
| MAT.HNE20 | m³ | Hormigón en masa HNE-20/B/40 de central | 0.3 | 67.9 | 20.37 |
| MAT.SUPERF1 | m² | Acabado superficial de acera o calzada | 0.6 | 88.79 | 53.27 |
| %.AUX005 | % | Medios auxiliares y resto de obra | 5 % | 121.92 | 6.10 |
|  |  | Total |  |  | 128.02 |

**ELAR707** ud Arqueta eléctrica A2 ciega de Endesa
3 ud × 498.66 (528.58 con costes indirectos) = 1585.74

**ELAR706** ud Arqueta eléctrica A2 registrable de Endesa
1 ud × 817.95 (867.03 con costes indirectos) = 867.03

**ELAR057** UD Kit de empalme 1x240 Al 12/20kV
6 UD × 258.36 (273.86 con costes indirectos) = 1643.16
Kit de empalme para un (1) conductor 1x240 mm2 Al 12/20 kV, incluso conexionado. Completamente instalado, probado y funcionando.

| Código | Ud | Descripción | Rendimiento | Precio | Importe |
|---|---|---|---|---|---|
| MO.OFI001 | h | Oficial 1ª | 1 | 15.59 | 15.59 |
| PEL0097A | ud | Kit empalme 1x240 Al 12/20 kV (material; 25/08/2020) | 1 | 230.46 | 230.46 |
| %.AUX005 | % | Medios auxiliares y resto de obra | 5 % | 246.05 | 12.30 |
|  |  | Total |  |  | 258.36 |

**ELAR052** ml Conductor 1x240 mm2 Al 12/20 kV
1035 ml × 19.11 (20.26 con costes indirectos) = 20969.10
Conductor 1x240mm2 Al 12/20 kV instalado en canalización existente, incluso equipos mecánicos de tiro. Según E.T. 15 (Lote 1), E.T. 15 (Lote 2) y E.T. 15 (Lote 4). Completamente instalado, probado y funcionando.

| Código | Ud | Descripción | Rendimiento | Precio | Importe |
|---|---|---|---|---|---|
| MO.OFI001 | h | Oficial 1ª | 0.1 | 15.59 | 1.56 |
| MO.PEO100 | h | Peón especializado | 0.1 | 15.13 | 1.51 |
| PEL0093 | ud | Conductor 1x240mm2 Al 12/20kV (material; 15/01/2018) | 1 | 15.13 | 15.13 |
| %.AUX005 | % | Medios auxiliares y resto de obra | 5 % | 18.20 | 0.91 |
|  |  | Total |  |  | 19.11 |

| Medición | Uds. | Largo | Parcial |
|---|---|---|---|
|  | 3 | 345 | 1035.000 |
| Total |  |  | 1035 |

###### 205010502 EQUIPOS MECÁNICOS (18/01/2011)
Importe: 406953.63

###### 20501050201 ENTRADA Y POZO DE GRUESOS (18/01/2011)
Importe: 39643.62

**EMAR074** ud Reja manual de gruesos paso = 60 mm Canal 1,0x2,75 m
1 ud × 3574.62 (3789.1 con costes indirectos) = 3789.10

| Medición | Uds. | Parcial |
|---|---|---|
| Canal de entrada | 1 | 1.000 |
| Total |  | 1 |

**EMAR060** ud Puente grúa, P = 1.000 Kg
1 ud × 19583.15 (20758.14 con costes indirectos) = 20758.14

**EMAR077** ud Cuchara bivalva 150 l
1 ud × 5955.1 (6312.41 con costes indirectos) = 6312.41

**EMAR096** ud Contenedor residuos, V = 5 m³ (18/01/2011)
2 ud × 1642 (1740.52 con costes indirectos) = 3481.04
Contenedor metálico para el almacenamiento de residuos. Capacidad: 5 m3. Según ETP 25.1 (Lote 2), 26 (Lote 4).

| Código | Ud | Descripción | Rendimiento | Precio | Importe |
|---|---|---|---|---|---|
| MO.OFI001 | h | Oficial 1ª | 2.5 | 15.59 | 38.98 |
| MO.PEO001 | h | Peón | 5 | 14.98 | 74.90 |
| PEMAR096 | ud | Contenedor residuos V=5 m3 (material; 02/10/2017) | 1 | 1320.58 | 1320.58 |
| MAQ.GRU006 | h | Camión grúa de 6 t (sin conductor) | 2.5 | 51.74 | 129.35 |
| %.AUX005 | % | Medios auxiliares y resto de obra | 5 % | 1563.81 | 78.19 |
|  |  | Total |  |  | 1642 |

**EMAR131** ud Compuerta mural motorizada, AISI-316, 1,1 x 1,1 m (18/01/2011)
1 ud × 5002.76 (5302.93 con costes indirectos) = 5302.93
Compuerta mural motorizada 1,10 x 1,10 m ORBINOX o equivalente, actuador AUMA ó equivalente, estanqueidad mediante cuñas de apriete regulables, cierre lateral e inferior AISI 316/EPDM, cierre superior HDPE/AISI 316/EPDM, accionamiento mediante servomotor todo-nada. Según ETP 4.5 (Lote 2). Incluido suministro, transporte, colocación y medios auxiliares. Totalmente instalada, probada y funcionando.

| Código | Ud | Descripción | Rendimiento | Precio | Importe |
|---|---|---|---|---|---|
| MO.CAP001 | h | Capataz | 2.5 | 16.64 | 41.60 |
| MO.OFI001 | h | Oficial 1ª | 5 | 15.59 | 77.95 |
| MO.PEO001 | h | Peón | 10 | 14.98 | 149.80 |
| PEMAR131 | Ud | Compuerta mural motorizada, AISI-316, 1,1 x 1,1 m (material; 09/11/2020) | 1 | 3803.34 | 3803.34 |
| C150U030 | h | Camión grúa de 6 t (maquinaria; 18/01/2011) | 5 | 51.74 | 258.70 |
| %PRUEB10 | % | Puesta en funcionamiento y pruebas | 10 % | 4331.39 | 433.14 |
| %.AUX005 | % | Medios auxiliares y resto de obra | 5 % | 4764.53 | 238.23 |
|  |  | Total |  |  | 5002.76 |

| Medición | Uds. | Parcial |
|---|---|---|
| Entrada a pozo de gruesos | 1 | 1.000 |
| Total |  | 1 |

###### 20501050202 TAMIZADO (18/01/2011)
Importe: 155898.93

**EMAR139** ud Reja automática de gruesos paso 30 mm Q=236 l/s AISI-316L (18/01/2011)
1 ud × 102605.58 (108761.91 con costes indirectos) = 108761.91
Reja de desbaste grueso marca Huber o equivalente, RakeMax 5160x675/30 70º, con luz de paso 30 mm, con motor de 1,5 kW. 3,6 A y 400 V, con una descarga máxima de residuos de 4,27 m3/h, incluso medidores de nivel por radar aguas arriba y aguas abajo y cuadro eléctrico con panel táctil (HMI); según ETP 11.4 (Lote 2), totalmente instalada, probada y funcionando.

| Código | Ud | Descripción | Rendimiento | Precio | Importe |
|---|---|---|---|---|---|
| MO.CAP001 | h | Capataz | 20 | 16.64 | 332.80 |
| MO.OFI001 | h | Oficial 1ª | 40 | 15.59 | 623.60 |
| MO.PEO001 | h | Peón | 60 | 14.98 | 898.80 |
| PEMAR139 | ud | Reja automática de gruesos paso 30 mm 236 l/s (material; 13/01/2021) | 1 | 85946 | 85946.00 |
| MAQ.GRU006 | h | Camión grúa de 6 t (sin conductor) | 20 | 51.74 | 1034.80 |
| %PRUEB10 | % | Puesta en funcionamiento y pruebas | 10 % | 88836.00 | 8883.60 |
| %.AUX005 | % | Medios auxiliares y resto de obra | 5 % | 97719.60 | 4885.98 |
|  |  | Total |  |  | 102605.58 |

**EMAR140** ud Reja manual de gruesos paso = 30 mm Canal 1,2x2,90 m (18/01/2011)
1 ud × 5589.05 (5924.39 con costes indirectos) = 5924.39
Reja de desbaste grueso de limpieza manual marca Filtramassa o equivalente, con separación de barrotes 30 mm, ancho de canal 1,20 m y altura de canal 2,90 m, incluso cestillo y rastrillo: según ETP 13.1 (Lote 2), totalmente instalada, probada y funcionando.

| Código | Ud | Descripción | Rendimiento | Precio | Importe |
|---|---|---|---|---|---|
| MO.CAP001 | h | Capataz | 2.5 | 16.64 | 41.60 |
| MO.OFI001 | h | Oficial 1ª | 5 | 15.59 | 77.95 |
| MO.PEO001 | h | Peón | 10 | 14.98 | 149.80 |
| PEMAR140 | ud | Reja manual de gruesos paso = 30 mm Canal 1,2x2,90 m (material; 09/11/2020) | 1 | 4310.95 | 4310.95 |
| MAQ.GRU006 | h | Camión grúa de 6 t (sin conductor) | 5 | 51.74 | 258.70 |
| %PRUEB10 | % | Puesta en funcionamiento y pruebas | 10 % | 4839.00 | 483.90 |
| %.AUX005 | % | Medios auxiliares y resto de obra | 5 % | 5322.90 | 266.15 |
|  |  | Total |  |  | 5589.05 |

**EMAR138** ud Tornillo transpor-compactador QTC.260 de 1,5 m3/h y longitud 4 m (18/01/2011)
1 ud × 17340.08 (18380.48 con costes indirectos) = 18380.48
Tornillo trasnportador marca QUILTON o equivalente modelo QT260 con capacidad de 1,5 m3/h y longitud de transporte 4,0 m, motor de 0,75 kW 220/380V 50 Hz. Tolvas de salida de residuos. Totalmente instalado, probado y funcionando. Resto de características según E.T 14.3 (Lote 2).

| Código | Ud | Descripción | Rendimiento | Precio | Importe |
|---|---|---|---|---|---|
| MO.CAP001 | h | Capataz | 2.5 | 16.64 | 41.60 |
| MO.OFI001 | h | Oficial 1ª | 5 | 15.59 | 77.95 |
| MO.PEO001 | h | Peón | 10 | 14.98 | 149.80 |
| PEMAR138 | Ud | Tornillo transpor-compactador QTC.260 de 1,5 m3/h y longitud 4 m (material; 13/01/2021) | 1 | 14485 | 14485.00 |
| MAQ.GRU006 | h | Camión grúa de 6 t (sin conductor) | 5 | 51.74 | 258.70 |
| %PRUEB10 | % | Puesta en funcionamiento y pruebas | 10 % | 15013.05 | 1501.31 |
| %.AUX005 | % | Medios auxiliares y resto de obra | 5 % | 16514.36 | 825.72 |
|  |  | Total |  |  | 17340.08 |

**EMAR132** ud Compuerta canal motorizada, AISI-316, 1,10 x 1,10 m. (18/01/2011)
1 ud × 5589.63 (5925.01 con costes indirectos) = 5925.01
- MARCA : ORBINOX ó equivalente
- Accionamiento : Motorizado
- Actuador: AUMA ó equivalente
- Ancho : 1100 mm
- Alto : 1100 mm
MATERIALES
- Cuerpo : AISI 316 L
- Tablero : AISI 316 L
- Husillo : AISI 316
- Junta : EPDM
- Deslizaderas : Polietileno
Según ETP 4.6 (Lote 2). Totalmente instalada, probada y funcionando.

| Código | Ud | Descripción | Rendimiento | Precio | Importe |
|---|---|---|---|---|---|
| MO.CAP001 | h | Capataz | 2.5 | 16.64 | 41.60 |
| MO.OFI001 | h | Oficial 1ª | 5 | 15.59 | 77.95 |
| MO.PEO001 | h | Peón | 10 | 14.98 | 149.80 |
| PEMAR132 | ud | Compuerta canal motorizada, AISI-316, 1,1x1,1 m (material; 09/11/2020) | 1 | 4311.45 | 4311.45 |
| MAQ.GRU006 | h | Camión grúa de 6 t (sin conductor) | 5 | 51.74 | 258.70 |
| %PRUEB10 | % | Puesta en funcionamiento y pruebas | 10 % | 4839.50 | 483.95 |
| %.AUX005 | % | Medios auxiliares y resto de obra | 5 % | 5323.45 | 266.17 |
|  |  | Total |  |  | 5589.63 |

**EMAR133** ud Compuerta canal motorizada, AISI-316, 1,40 x 1,40 m. (18/01/2011)
1 ud × 5944.6 (6301.28 con costes indirectos) = 6301.28
- MARCA : ORBINOX ó equivalente
- Accionamiento : Motorizado
- Actuador: AUMA ó equivalente
- Ancho : 1400 mm
- Alto : 1400 mm
MATERIALES
- Cuerpo : AISI 316 L
- Tablero : AISI 316 L
- Husillo : AISI 316
- Junta : EPDM
- Deslizaderas : Polietileno
Según ETP 4.6 (Lote 2). Totalmente instalada, probada y funcionando.

| Código | Ud | Descripción | Rendimiento | Precio | Importe |
|---|---|---|---|---|---|
| MO.CAP001 | h | Capataz | 2.5 | 16.64 | 41.60 |
| MO.OFI001 | h | Oficial 1ª | 5 | 15.59 | 77.95 |
| MO.PEO001 | h | Peón | 10 | 14.98 | 149.80 |
| PEMAR133 | ud | Compuerta canal motorizada, AISI-316, 1,4x1,4 m (material; 09/11/2020) | 1 | 4618.79 | 4618.79 |
| MAQ.GRU006 | h | Camión grúa de 6 t (sin conductor) | 5 | 51.74 | 258.70 |
| %PRUEB10 | % | Puesta en funcionamiento y pruebas | 10 % | 5146.84 | 514.68 |
| %.AUX005 | % | Medios auxiliares y resto de obra | 5 % | 5661.52 | 283.08 |
|  |  | Total |  |  | 5944.6 |

**EMAR131** ud Compuerta mural motorizada, AISI-316, 1,1 x 1,1 m
2 ud × 5002.76 (5302.93 con costes indirectos) = 10605.86

| Medición | Uds. | Parcial |
|---|---|---|
| Entrada a canales de desbaste | 2 | 2.000 |
| Total |  | 2 |

###### 20501050203 BOMBEO DE AGUA PRETRATADA (18/01/2011)
Importe: 115945.46

**EMAR064** ud Polipasto eléctrico elevación 1.000 kg
1 ud × 3512.02 (3722.74 con costes indirectos) = 3722.74

**EMAR017** ud Bomba sumergible en seco Q=283 m3/h. H=20,5 mca. P=32 kW (18/01/2011)
4 ud × 17938.54 (19014.85 con costes indirectos) = 76059.40
Bomba sumergible de acoplamiento directo y orientación vertical tipo KRTK 150-401/354UNG-D de KSB o equivalente para bombeo de un caudal de 283 m3/h y altura de 20,50 m.c.a., carcasa y rodete de fundición y eje de acero bonificado y motor eléctrico de 32 kW-4P-50Hz-400V-IP-68, estructura de soporte y codo de conexión en seco; según ETP 6.7 (Lote 2), totalmente instalada, probada y funcionando.

| Código | Ud | Descripción | Rendimiento | Precio | Importe |
|---|---|---|---|---|---|
| MO.CAP001 | h | Capataz | 5 | 16.64 | 83.20 |
| MO.OFI001 | h | Oficial 1ª | 10 | 15.59 | 155.90 |
| MO.PEO001 | h | Peón | 15 | 14.98 | 224.70 |
| PEMAR017 | ud | Bomba sumergible en seco Q=283 m3/h. H=20,5 mca. P=32 kW (material; 13/01/2021) | 1 | 14550 | 14550.00 |
| MAQ.GRU006 | h | Camión grúa de 6 t (sin conductor) | 10 | 51.74 | 517.40 |
| %PRUEB10 | % | Puesta en funcionamiento y pruebas | 10 % | 15531.20 | 1553.12 |
| %.AUX005 | % | Medios auxiliares y resto de obra | 5 % | 17084.32 | 854.22 |
|  |  | Total |  |  | 17938.54 |

**EMAR0241** ud Agitador sumergido. Caudal agitación=0,19 m3/s (18/01/2011)
2 ud × 7005.14 (7425.45 con costes indirectos) = 14850.90
Agitador sumergible marca Sulzer o equivalente, XRW3032-PA29/6-EC-D01*10BC con motor Premium Efficiency IE3 de 2,9 kW en el eje a 972 rpm y 400 V, con un caudal de agitación de 0,19 m3/s y un empuje de 564 N. Potencia de agitación 2,1 kW. Incluso elemento de elevación y giro en AISI 316, según ETP 7.1 (Lote 2), 7.1 (Lote 4), totalmente instalado, probado y funcionando.

| Código | Ud | Descripción | Rendimiento | Precio | Importe |
|---|---|---|---|---|---|
| MO.CAP001 | h | Capataz | 2.5 | 16.64 | 41.60 |
| MO.OFI001 | h | Oficial 1ª | 5 | 15.59 | 77.95 |
| MO.PEO001 | h | Peón | 10 | 14.98 | 149.80 |
| PEMAR0241 | ud | Agitador sumergido. Caudal agitación=0,19 m3/s (material; 13/01/2021) | 1 | 5537 | 5537.00 |
| MAQ.GRU006 | h | Camión grúa de 6 t (sin conductor) | 5 | 51.74 | 258.70 |
| %PRUEB10 | % | Puesta en funcionamiento y pruebas | 10 % | 6065.05 | 606.51 |
| %.AUX005 | % | Medios auxiliares y resto de obra | 5 % | 6671.56 | 333.58 |
|  |  | Total |  |  | 7005.14 |

**EMAR006** ud Equipo antiariete hidroneumático 1400 AHN-P PN-10 (18/01/2011)
1 ud × 6473.13 (6861.52 con costes indirectos) = 6861.52
Equipo antiariete hidroneumático de 1400 l. modelo 1400 AHN-P PN-10 de Ibaiondo o equivalente, con boca entrada hombre, sistema de nivel de vidrio con protector y llaves de aislamiento (no magnético), válvula de inflado, mánometro y boca de conexión DN-150 PN-16, totalmente instalado, probado y funcionando. Según ETP 5.4, (LOTE 2) y 5.1 (Lote 4).

| Código | Ud | Descripción | Rendimiento | Precio | Importe |
|---|---|---|---|---|---|
| MO.CAP001 | h | Capataz | 2.5 | 16.64 | 41.600 |
| MO.OFI001 | h | Oficial 1ª | 5 | 15.59 | 77.950 |
| MO.PEO001 | h | Peón | 7.5 | 14.98 | 112.350 |
| PEMAR006 | ud | Equipo antiariete hidroneumático 1400 AHN-P PN-10 (material; 09/11/2020) | 1 | 5113.84 | 5113.840 |
| MAQ.GRU006 | h | Camión grúa de 6 t (sin conductor) | 5 | 51.74 | 258.700 |
| %PRUEB10 | % | Puesta en funcionamiento y pruebas | 10 % | 5604.440 | 560.444 |
| %.AUX005 | % | Medios auxiliares y resto de obra | 5 % | 6164.884 | 308.244 |
|  |  | Total |  |  | 6473.13 |

**EMAR131** ud Compuerta mural motorizada, AISI-316, 1,1 x 1,1 m
2 ud × 5002.76 (5302.93 con costes indirectos) = 10605.86

| Medición | Uds. | Parcial |
|---|---|---|
| Entrada a tanques de bombeo | 2 | 2.000 |
| Total |  | 2 |

**EMAR319** ud Bomba de achique sumergible Qu=100 m3/h H=5 mca P=5,6 kW (18/01/2011)
1 ud × 3627.4 (3845.04 con costes indirectos) = 3845.04
Bomba de achique sumergible tipo XJ50 de Sulzer o equivalente para bombeo de un caudal de 100 m3/h y altura de 5 m.c.a., impulsor y anillo de fundición y motor eléctrico de 5,6kW-50Hz-400V-IP-68, estructura de soporte; según ETP 6.9 (Lotes 2 y 4), totalmente instalada, probada y funcionando.

| Código | Ud | Descripción | Rendimiento | Precio | Importe |
|---|---|---|---|---|---|
| MO.CAP001 | h | Capataz | 2.5 | 16.64 | 41.60 |
| MO.OFI001 | h | Oficial 1ª | 5 | 15.59 | 77.95 |
| MO.PEO001 | h | Peón | 7.5 | 14.98 | 112.35 |
| PEMAR319 | ud | Bomba de achique sumergible Qu=100 m3/h H=5 mca P=2,5 kW (material; 07/01/2022) | 1 | 2650 | 2650.00 |
| MAQ.GRU006 | h | Camión grúa de 6 t (sin conductor) | 5 | 51.74 | 258.70 |
| %PRUEB10 | % | Puesta en funcionamiento y pruebas | 10 % | 3140.60 | 314.06 |
| %.AUX005 | % | Medios auxiliares y resto de obra | 5 % | 3454.66 | 172.73 |
|  |  | Total |  |  | 3627.4 |

###### 20501050204 DESODORIZACIÓN (18/01/2011)
Importe: 37179.07

**EMAR057** ud Equipo desodorización SF-3000 para Q=3000 m3/h
2 ud × 14778.78 (15665.51 con costes indirectos) = 31331.02

| Medición | Uds. | Parcial |
|---|---|---|
| Edificio | 1 | 1.000 |
| Pozo de gruesos, cnales, camaras regulación | 1 | 1.000 |
| Subtotal |  | 2.000 |
| Total |  | 2 |

**EMAR181** m Tubería polipropileno DN 100 mm aireación
19 m × 16.13 (17.1 con costes indirectos) = 324.90

| Medición | Uds. | Largo | Parcial |
|---|---|---|---|
| Desodorización | 1 | 5 | 5.000 |
|  | 1 | 14 | 14.000 |
| Subtotal |  |  | 19.000 |
| Total |  |  | 19 |

**EMAR182** m Tubería polipropileno DN 200 mm aireación
16.5 m × 27.47 (29.12 con costes indirectos) = 480.48
Tubería de polipropileno de diámetro DN 200 mm, incluso p.p. de uniones, piezas especiales y anclajes.

| Código | Ud | Descripción | Rendimiento | Precio | Importe |
|---|---|---|---|---|---|
| MO.OFI001 | h | Oficial 1ª | 0.1 | 15.59 | 1.56 |
| MO.PEO001 | h | Peón | 0.2 | 14.98 | 3.00 |
| PEMAR182 | m | Tubería polipropileno DN 200 mm aireación (material; 05/01/2018) | 1 | 21.6 | 21.60 |
| %.AUX005 | % | Medios auxiliares y resto de obra | 5 % | 26.16 | 1.31 |
|  |  | Total |  |  | 27.47 |

| Medición | Uds. | Largo | Parcial |
|---|---|---|---|
| Desodorización | 1 | 3.5 | 3.500 |
|  | 1 | 5 | 5.000 |
|  | 2 | 4 | 8.000 |
| Subtotal |  |  | 16.500 |
| Total |  |  | 16.5 |

**EMAR184** m Tubería polipropileno DN 315 mm aireación
38.5 m × 43.67 (46.29 con costes indirectos) = 1782.17

| Medición | Uds. | Largo | Parcial |
|---|---|---|---|
| Edificio general | 1 | 16 | 16.000 |
|  | 1 | 4 | 4.000 |
| Otro | 1 | 13 | 13.000 |
| Barrido | 1 | 5.5 | 5.500 |
| Subtotal |  |  | 38.500 |
| Total |  |  | 38.5 |

**EMAR185** m Tubería polipropileno DN 350 mm aireación
8 m × 54.93 (58.23 con costes indirectos) = 465.84

| Medición | Uds. | Largo | Parcial |
|---|---|---|---|
|  | 2 | 4 | 8.000 |
| Total |  |  | 8 |

**EMAR282** m² Lona de cubrición para desodorización
7.5 m² × 13.53 (14.34 con costes indirectos) = 107.55

| Medición | Uds. | Largo | Ancho | Parcial |
|---|---|---|---|---|
|  | 1 | 3 | 2.5 | 7.500 |
| Total |  |  |  | 7.5 |

**EMARJ001** ud Tobera difusión de aire
5 ud × 211.7 (224.4 con costes indirectos) = 1122.00

**EMARJ002** ud Rejilla de aspiración de 750x180 mm con regulación apertura
3 ud × 136.63 (144.83 con costes indirectos) = 434.49

**EMAVT002** ud Ventilador tubular Q=4.900 m3/h. P=190 Pa
1 ud × 661 (700.66 con costes indirectos) = 700.66
Ventilador de barrido helicoidal tubular de la marca Sodeca o equivalente, modelo HCT-40-4T para una caudal de 4.900 m3/h y una presión de 190 Pa. P=0,25 kW. IP-65. Materiales de camisa de acero glavanizado, hélice de aluminio. Incluso medios auxiliares, conexiones eléctricas, sistema de atenuación acústica, totalmente instalado, probado y funcionando. Resto de características según ETP 27.1 (Lote 2).

| Código | Ud | Descripción | Rendimiento | Precio | Importe |
|---|---|---|---|---|---|
| MO.CAP001 | h | Capataz | 0.01 | 16.64 | 0.17 |
| MO.OFI001 | h | Oficial 1ª | 0.2 | 15.59 | 3.12 |
| MO.PEO001 | h | Peón | 0.2 | 14.98 | 3.00 |
| PEMAVT002 | ud | Ventilador tubular Q=4.900 m3/h. P=190 Pa (material; 08/03/2021) | 1 | 566 | 566.00 |
| %PRUEB10 | % | Puesta en funcionamiento y pruebas | 10 % | 572.29 | 57.23 |
| %.AUX005 | % | Medios auxiliares y resto de obra | 5 % | 629.52 | 31.48 |
|  |  | Total |  |  | 661 |

**EMAR188** m Tubería polipropileno DN 400 mm aireación
3 m × 75.12 (79.63 con costes indirectos) = 238.89
Tubería de polipropileno de diámetro DN 400 mm, incluso p.p. de uniones, piezas especiales y anclajes.

| Código | Ud | Descripción | Rendimiento | Precio | Importe |
|---|---|---|---|---|---|
| MO.OFI001 | h | Oficial 1ª | 0.25 | 15.59 | 3.90 |
| MO.PEO001 | h | Peón | 0.5 | 14.98 | 7.49 |
| PEMAR188 | m | Tubería polipropileno DN 400 mm aireación (material; 20/12/2017) | 1 | 60.15 | 60.15 |
| %.AUX005 | % | Medios auxiliares y resto de obra | 5 % | 71.54 | 3.58 |
|  |  | Total |  |  | 75.12 |

| Medición | Uds. | Largo | Parcial |
|---|---|---|---|
| Barrido | 1 | 3 | 3.000 |
| Total |  |  | 3 |

**EMAR194** m Tubería polipropileno DN 250 mm aireación
3 m × 37.34 (39.58 con costes indirectos) = 118.74

| Medición | Uds. | Largo | Parcial |
|---|---|---|---|
| Barrido | 1 | 3 | 3.000 |
| Total |  |  | 3 |

**EMAPE001** m2 Persiana de sobrepresión de aluminio
0.25 m2 × 272.92 (289.3 con costes indirectos) = 72.33

| Medición | Uds. | Largo | Ancho | Parcial |
|---|---|---|---|---|
|  | 1 | 0.5 | 0.5 | 0.250 |
| Total |  |  |  | 0.25 |

###### 20501050205 TUBERÍAS Y VALVULERIA (18/01/2011)
Importe: 58286.55

**EMAR134** m Tubería de acero inoxidable DN 450 AISI 316L Schedule 10
34.5 m × 393.96 (417.6 con costes indirectos) = 14407.20
Tubería de acero inoxidable DN 450 AISI 316L Schedule 10, con soldadura longitudinal según norma. Incluso parte proporcional de uniones, conos de reducción, tes, colocación y pruebas.

| Código | Ud | Descripción | Rendimiento | Precio | Importe |
|---|---|---|---|---|---|
| MO.CAP001 | h | Capataz | 0.25 | 16.64 | 4.16 |
| MO.OFI001 | h | Oficial 1ª | 0.5 | 15.59 | 7.80 |
| MO.PEO001 | h | Peón | 0.75 | 14.98 | 11.24 |
| PEMAR134 | m | Tubería inoxidable AISI 316L SCHEDULE DN 450 (material; 06/10/2017) | 1 | 352 | 352.00 |
| %.AUX005 | % | Medios auxiliares y resto de obra | 5 % | 375.20 | 18.76 |
|  |  | Total |  |  | 393.96 |

| Medición | Uds. | Largo | Parcial |
|---|---|---|---|
| Aspiración depósito | 4 | 0.5 | 2.000 |
| Aspiración individual | 2 | 0.5 | 1.000 |
| Aspiración colector común | 1 | 8.5 | 8.500 |
| Impulsión colector común a muro | 1 | 23 | 23.000 |
| Subtotal |  |  | 34.500 |
| Total |  |  | 34.5 |

**EMAR120** m Tubería de acero inoxidable DN 350 AISI 316L Schedule 10
4.2 m × 308.36 (326.86 con costes indirectos) = 1372.81
Tubería de acero inoxidable DN 350 AISI 316L Schedule 10, con soldadura longitudinal según norma. Incluso parte proporcional de uniones, conos de reducción, tes, colocación y pruebas.

| Código | Ud | Descripción | Rendimiento | Precio | Importe |
|---|---|---|---|---|---|
| MO.CAP001 | h | Capataz | 0.25 | 16.64 | 4.16 |
| MO.OFI001 | h | Oficial 1ª | 0.5 | 15.59 | 7.80 |
| MO.PEO001 | h | Peón | 0.75 | 14.98 | 11.24 |
| PEMAR120 | m | Tubería inoxidable AISI 316L SCHEDULE DN 350 (material; 05/10/2017) | 1 | 270.47 | 270.47 |
| %.AUX005 | % | Medios auxiliares y resto de obra | 5 % | 293.67 | 14.68 |
|  |  | Total |  |  | 308.36 |

| Medición | Uds. | Largo | Parcial |
|---|---|---|---|
| Caudalímetro | 1 | 4.2 | 4.200 |
| Total |  |  | 4.2 |

**EMAR040** m Tubería de acero inoxidable DN 250 AISI 316L Schedule 10
7.2 m × 253.26 (268.46 con costes indirectos) = 1932.91
Tubería de acero inoxidable DN 250 AISI 316L Schedule 10, con soldadura longitudinal según norma. Incluso parte proporcional de uniones, conos de reducción, tes, colocación y pruebas.

| Código | Ud | Descripción | Rendimiento | Precio | Importe |
|---|---|---|---|---|---|
| MO.CAP001 | h | Capataz | 0.25 | 16.64 | 4.16 |
| MO.OFI001 | h | Oficial 1ª | 0.5 | 15.59 | 7.80 |
| MO.PEO001 | h | Peón | 0.75 | 14.98 | 11.24 |
| PEMAR040 | m | Tubería inoxidable AISI 316L SCHEDULE DN 250 p.p. piezas especia (material; 08/02/2018) | 1 | 218 | 218.00 |
| %.AUX005 | % | Medios auxiliares y resto de obra | 5 % | 241.20 | 12.06 |
|  |  | Total |  |  | 253.26 |

| Medición | Uds. | Largo | Parcial |
|---|---|---|---|
| Aspiración individual | 4 | 1.8 | 7.200 |
| Total |  |  | 7.2 |

**EMAR043** m Tubería de acero inoxidable DN 150 AISI 316L Schedule 10
20 m × 156.91 (166.32 con costes indirectos) = 3326.40

| Medición | Uds. | Largo | Parcial |
|---|---|---|---|
| Impulisón individual | 4 | 2.5 | 10.000 |
| A antiariete | 1 | 10 | 10.000 |
| Subtotal |  |  | 20.000 |
| Total |  |  | 20 |

**EMAR051** m Tubería de acero inoxidable DN 100 AISI 316L Schedule 10
9 m × 112.39 (119.13 con costes indirectos) = 1072.17

| Medición | Uds. | Largo | Parcial |
|---|---|---|---|
| Retorno | 1 | 9 | 9.000 |
| Total |  |  | 9 |

**417.701TR** u Válvula DN 450 compuerta cierre elástico motorizada PN16 (18/01/2011)
2 u × 5218.78 (5531.91 con costes indirectos) = 11063.82
Válvula de Compuerta de Cierre Elástico motorizada, de DN 450 mm, AVK ó equivalente.
Características:
Diámetro: 450 mm
Presión (PN): 16
Actuador: motorizado (AUMA o equivalente)
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.75 | 16.64 | 12.48 |
| MO.OFI001 | h | Oficial 1ª | 1.5 | 15.59 | 23.39 |
| MO.PEO001 | h | Peón | 3 | 14.98 | 44.94 |
| MATVAL002 | u | Válvula DN 450 compuerta cierre elástico PN16 (material; 07/01/2022) | 1 | 2300 | 2300.00 |
| PE167B | ud | Actuador electrico DN150 a 350 AUMA o equivalente PN16 | 1 | 2060 | 2060.00 |
| MAQ.GRU006 | h | Camión grúa de 6 t (sin conductor) | 1.5 | 51.74 | 77.61 |
| %PRUEB10 | % | Puesta en funcionamiento y pruebas | 10 % | 4518.42 | 451.84 |
| %.AUX005 | % | Medios auxiliares y resto de obra | 5 % | 4970.26 | 248.51 |
|  |  | Total |  |  | 5218.78 |

| Medición | Uds. | Parcial |
|---|---|---|
| Aspiración bombeo general | 2 | 2.000 |
| Total |  | 2 |

**EMAR123** ud Válvula DN 350 compuerta cierre elástico motorizada PN16 (18/01/2011)
2 ud × 4860.73 (5152.37 con costes indirectos) = 10304.74
Válvula de Compuerta de Cierre Elástico motorizada, de DN 350 mm, AVK ó equivalente.
Características:
Diámetro: 350 mm
Presión (PN): 10/16
Actuador: motorizado (AUMA o equivalente)
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.75 | 16.64 | 12.48 |
| MO.OFI001 | h | Oficial 1ª | 1.5 | 15.59 | 23.39 |
| MO.PEO001 | h | Peón | 3 | 14.98 | 44.94 |
| PEMAR124 | ud | Válvula DN 350 compuerta cierre elástico PN16 (material; 04/02/2021) | 1 | 1990 | 1990.00 |
| PE167B | ud | Actuador electrico DN150 a 350 AUMA o equivalente PN16 | 1 | 2060 | 2060.00 |
| MAQ.GRU006 | h | Camión grúa de 6 t (sin conductor) | 1.5 | 51.74 | 77.61 |
| %PRUEB10 | % | Puesta en funcionamiento y pruebas | 10 % | 4208.42 | 420.84 |
| %.AUX005 | % | Medios auxiliares y resto de obra | 5 % | 4629.26 | 231.46 |
|  |  | Total |  |  | 4860.73 |

| Medición | Uds. | Parcial |
|---|---|---|
| Caudalímetro | 2 | 2.000 |
| Total |  | 2 |

**EMAR101** ud Válvula DN 250 compuerta cierre elástico PN16 (18/01/2011)
4 ud × 737.89 (782.16 con costes indirectos) = 3128.64
Válvula de Compuerta de Cierre Elástico, de DN 250 mm, AVK ó equivalente.
Características:
Diámetro: 250 mm
Presión (PN): 16
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.3 | 16.64 | 4.99 |
| MO.OFI001 | h | Oficial 1ª | 0.6 | 15.59 | 9.35 |
| MO.PEO001 | h | Peón | 0.9 | 14.98 | 13.48 |
| PEMAR101 | ud | Válvula DN 250 compuerta cierre elástico PN16 (material; 05/01/2022) | 1 | 580 | 580.00 |
| MAQ.GRU006 | h | Camión grúa de 6 t (sin conductor) | 0.6 | 51.74 | 31.04 |
| %PRUEB10 | % | Puesta en funcionamiento y pruebas | 10 % | 638.86 | 63.89 |
| %.AUX005 | % | Medios auxiliares y resto de obra | 5 % | 702.75 | 35.14 |
|  |  | Total |  |  | 737.89 |

| Medición | Uds. | Parcial |
|---|---|---|
| Aspiración bombeo | 4 | 4.000 |
| Total |  | 4 |

**EMAR044** ud Válvula DN 150 compuerta cierre elástico PN16
5 ud × 341.67 (362.17 con costes indirectos) = 1810.85

| Medición | Uds. | Parcial |
|---|---|---|
| Impulsión | 4 | 4.000 |
| Antiariete | 1 | 1.000 |
| Subtotal |  | 5.000 |
| Total |  | 5 |

**EMAR053** ud Válvula DN 100 compuerta cierre elástico PN16
1 ud × 190.89 (202.34 con costes indirectos) = 202.34

**EMAR105** ud Válvula de retención de bola DN 150 PN16
4 ud × 340.23 (360.64 con costes indirectos) = 1442.56
Válvula de Retención de Bola, AVK ó equivalente. Diámetro (DN): 150 mm. Presión (PN): 16. Materiales: Cuerpo y tapa: Fundición nodular GGG-40. Bola: Resina fenólica. Tornillería: Acero inoxidable AISI 316. Junta de tapa: Nitrilo. Acabados: Pintura industrial ALKYD INT./EXT. Resto de características según ETP Equipos 4.3 (Lote 1, 2, 3 y 4). Totalmente instalada, probada y funcionando.

| Código | Ud | Descripción | Rendimiento | Precio | Importe |
|---|---|---|---|---|---|
| MO.CAP001 | h | Capataz | 0.15 | 16.64 | 2.50 |
| MO.OFI001 | h | Oficial 1ª | 0.3 | 15.59 | 4.68 |
| MO.PEO001 | h | Peón | 0.45 | 14.98 | 6.74 |
| PEMAR105 | ud | Válvula de retención de bola DN 150 PN16 (material; 09/11/2020) | 1 | 280.65 | 280.65 |
| %PRUEB10 | % | Puesta en funcionamiento y pruebas | 10 % | 294.57 | 29.46 |
| %.AUX005 | % | Medios auxiliares y resto de obra | 5 % | 324.03 | 16.20 |
|  |  | Total |  |  | 340.23 |

| Medición | Uds. | Parcial |
|---|---|---|
| Impulsión | 4 | 4.000 |
| Total |  | 4 |

**EMAR136** ud Carrete desmontaje DN 450 (18/01/2011)
2 ud × 666.88 (706.89 con costes indirectos) = 1413.78
Carrete de desmontaje de DN 450 mm, de tipo telescópico. Presión: PN 10/16/25/40. Materiales: Carrete en acero inoxidable AISI 304. Bridas: Acero al carbono ST. 37.2. Resto de características según ETP Equipos 3.7 (Lote 1 y 3) y 3.8 (Lote 2 y 4). Montada y probada.

| Código | Ud | Descripción | Rendimiento | Precio | Importe |
|---|---|---|---|---|---|
| MO.CAP001 | h | Capataz | 0.5 | 16.64 | 8.32 |
| MO.OFI001 | h | Oficial 1ª | 1 | 15.59 | 15.59 |
| MO.PEO001 | h | Peón | 1.5 | 14.98 | 22.47 |
| PEMAR136 | ud | Carrete desmontaje DN 450 (material; 06/10/2017) | 1 | 537 | 537.00 |
| MAQ.GRU006 | h | Camión grúa de 6 t (sin conductor) | 1 | 51.74 | 51.74 |
| %.AUX005 | % | Medios auxiliares y resto de obra | 5 % | 635.12 | 31.76 |
|  |  | Total |  |  | 666.88 |

| Medición | Uds. | Parcial |
|---|---|---|
| Aspiración bombeo general | 2 | 2.000 |
| Total |  | 2 |

**EMAR126** ud Carrete desmontaje DN 350 (18/01/2011)
2 ud × 505.18 (535.49 con costes indirectos) = 1070.98
Carrete de desmontaje de DN 350 mm, de tipo telescópico. Presión: PN 16/25/40. Materiales: Carrete en acero inoxidable AISI 304. Bridas: Acero al carbono ST. 37.2. Resto de características según ETP Equipos 3.7 (Lote 1 y 3) y 3.8 (Lote 2 y 4). Montada y probada.

| Código | Ud | Descripción | Rendimiento | Precio | Importe |
|---|---|---|---|---|---|
| MO.CAP001 | h | Capataz | 0.5 | 16.64 | 8.32 |
| MO.OFI001 | h | Oficial 1ª | 1 | 15.59 | 15.59 |
| MO.PEO001 | h | Peón | 1.5 | 14.98 | 22.47 |
| PEMAR126 | Ud | Carrete desmontaje DN 350 (material; 05/10/2017) | 1 | 383 | 383.00 |
| MAQ.GRU006 | h | Camión grúa de 6 t (sin conductor) | 1 | 51.74 | 51.74 |
| %.AUX005 | % | Medios auxiliares y resto de obra | 5 % | 481.12 | 24.06 |
|  |  | Total |  |  | 505.18 |

| Medición | Uds. | Parcial |
|---|---|---|
| Caudalímetro | 2 | 2.000 |
| Total |  | 2 |

**EMAR042** ud Carrete desmontaje DN 250 (18/01/2011)
4 ud × 338.38 (358.68 con costes indirectos) = 1434.72
Carrete de desmontaje de DN 250 mm, de tipo telescópico. Presión: PN 16/25/40. Materiales: Carrete en acero inoxidable AISI 304. Bridas: Acero al carbono ST. 37.2. Resto de características según ETP Equipos 3.7 (Lote 1 y 3) y 3.8 (Lote 2 y 4). Montada y probada.

| Código | Ud | Descripción | Rendimiento | Precio | Importe |
|---|---|---|---|---|---|
| MO.CAP001 | h | Capataz | 0.5 | 16.64 | 8.32 |
| MO.OFI001 | h | Oficial 1ª | 1 | 15.59 | 15.59 |
| MO.PEO001 | h | Peón | 1.5 | 14.98 | 22.47 |
| PEMAR042 | ud | Carrete desmontaje DN 250 (material; 05/10/2017) | 1 | 224.14 | 224.14 |
| MAQ.GRU006 | h | Camión grúa de 6 t (sin conductor) | 1 | 51.74 | 51.74 |
| %.AUX005 | % | Medios auxiliares y resto de obra | 5 % | 322.26 | 16.11 |
|  |  | Total |  |  | 338.38 |

| Medición | Uds. | Parcial |
|---|---|---|
| Aspiración bombeo | 4 | 4.000 |
| Total |  | 4 |

**EMAR045** ud Carrete desmontaje DN 150
5 ud × 202.06 (214.18 con costes indirectos) = 1070.90

| Medición | Uds. | Parcial |
|---|---|---|
| Impulsión | 4 | 4.000 |
| Antiariete | 1 | 1.000 |
| Subtotal |  | 5.000 |
| Total |  | 5 |

**EMAR052** ud Carrete desmontaje DN 100
1 ud × 151.03 (160.09 con costes indirectos) = 160.09

**EMAR137** ud Carrete pasamuros AISI 316L DN 450
2 ud × 473.09 (501.48 con costes indirectos) = 1002.96
Carrete pasamuros de acero inoxidable, con brida loca en un extremo y placa de estanqueidad, de DN 450, longitud: 500 mm. y materiales: Carrete y placa de estanqueidad: AISI 316L. Brida: aluminio. Resto de características según ETP Equipos 3.5 - 3.6. (Lote 1 y 3) y 3.6 - 3.7 (Lote 2 y 4). Montada y probada.

| Código | Ud | Descripción | Rendimiento | Precio | Importe |
|---|---|---|---|---|---|
| MO.CAP001 | h | Capataz | 0.2 | 16.64 | 3.33 |
| MO.OFI001 | h | Oficial 1ª | 0.4 | 15.59 | 6.24 |
| MO.PEO001 | h | Peón | 0.6 | 14.98 | 8.99 |
| PEMAR137 | ud | Carrete pasamuros AISI 316L DN 450 (material; 06/10/2017) | 1 | 432 | 432.00 |
| %.AUX005 | % | Medios auxiliares y resto de obra | 5 % | 450.56 | 22.53 |
|  |  | Total |  |  | 473.09 |

| Medición | Uds. | Parcial |
|---|---|---|
| Aspiración bombeo general | 2 | 2.000 |
| Total |  | 2 |

**EMAR054** ud Carrete pasamuros AISI 316L DN 100
1 ud × 201.88 (213.99 con costes indirectos) = 213.99

**EMAR037** ud Ventosa autom. trifuncional residuales DN80 mm PN16
1 ud × 1749.71 (1854.69 con costes indirectos) = 1854.69
Ventosa trifuncional automática DN80 PN16, modelo BERMAD VEC-313 DN80 PN16 o equivalente, con protección antiariete, brida ISO16, con capacidad de evacuación de aire a 0,15 bar igual o superior a 700 m3/h y con capacidad de admisión de aire a -0,35 bar igual o superior a 750 m3/h. Incluido medios auxilaires, piezas de conexión a tubería principal, válvula de corte, montaje y pruebas de funcionamiento. Resto de características según características definidas en la ETP 4.1 (Lote 1, 2, 3 y 4). Totalmente instalada, probada y funcionando.

| Código | Ud | Descripción | Rendimiento | Precio | Importe |
|---|---|---|---|---|---|
| MO.CAP001 | h | Capataz | 0.2 | 16.64 | 3.33 |
| MO.OFI001 | h | Oficial 1ª | 1 | 15.59 | 15.59 |
| MO.PEO001 | h | Peón | 1 | 14.98 | 14.98 |
| PEMAR037 | ud | Ventosa autom. trifuncional residuales DN80 mm PN16 (material; 11/02/2021) | 1 | 1481 | 1481.00 |
| %PRUEB10 | % | Puesta en funcionamiento y pruebas | 10 % | 1514.90 | 151.49 |
| %.AUX005 | % | Medios auxiliares y resto de obra | 5 % | 1666.39 | 83.32 |
|  |  | Total |  |  | 1749.71 |

###### 205010503 INSTALACIONES ELÉCTRICAS (19/11/1998)
Importe: 278492.11

###### 20501050301 CENTRO DE TRANSFORMACIÓN (19/11/1998)
Importe: 149515.8

**ELAR105** ud Edificio prefabricado M1/10/10 CT2
1 ud × 42691.21 (45252.68 con costes indirectos) = 45252.68

**ELAR112** ud Compacto 3L
1 ud × 7893.19 (8366.78 con costes indirectos) = 8366.78

**ELAR113** ud Celda de paso de barras
1 ud × 346.77 (367.58 con costes indirectos) = 367.58

**ELAR114** ud Malla de separación compañía abonado.
1 ud × 914.99 (969.89 con costes indirectos) = 969.89

**ELAR122** ud Celda de remonte
1 ud × 1670.11 (1770.32 con costes indirectos) = 1770.32

**ELAR124** ud Celda de protección general con disyuntor
1 ud × 15653.5 (16592.71 con costes indirectos) = 16592.71

**ELAR127** ud Celda de protección de trafo con disyuntor
2 ud × 15875.4 (16827.92 con costes indirectos) = 33655.84

**ELAR129** ud Celda de medida
1 ud × 8261.02 (8756.68 con costes indirectos) = 8756.68

**ELAR132** ud Botellas terminales apantalladas
15 ud × 243.05 (257.63 con costes indirectos) = 3864.45

**ELAR136** ud Conexión de alta tensión
1 ud × 1142.29 (1210.83 con costes indirectos) = 1210.83

**ELAR138** ud Conexión de baja tensión
1 ud × 1213.32 (1286.12 con costes indirectos) = 1286.12

**ELAR1425** ud Transformador trifásico seco 250 KVA con protección térmica
1 ud × 12410.5 (13155.13 con costes indirectos) = 13155.13
Transformador trifásico reductor tipo seco encapsulado clase F, interior e IP00, de Schneider o equivalente (según Norma UNE 21538 y UE 548/2014 de ecodiseño). Bobinado AT continuo de gradiente lineal sin entrecapas. Bobinado BT con ensayo frecuencia industrial 10kV. Ensayos climáticos E3, C3, F1. Potencia nominal: 250 kVA. Relación: 20/0.42 kV. Tensión secundaria vacío: 420 V. Tensión cortocircuito: 6%. Regulación: +/-2,5%, +/-5%. Grupo conexión: Dyn11. Conexionado.
Con un equipo de sondas PT100 de temperatura y termómetro digital para protección térmica de transformador, y sus conexiones a la alimentación y al elemento disparador de la protección correspondiente, protegidas contra sobreintensidades, instalados. Según E.T. 1 y E.T. 2 (Lote 1), E.T. 1 y E.T. 2 (Lote 2) y E.T. 1 y E.T. 2 (Lote 4). Completamente instalado, probado y funcionando.

| Código | Ud | Descripción | Rendimiento | Precio | Importe |
|---|---|---|---|---|---|
| MO.OFI001 | h | Oficial 1ª | 1 | 15.59 | 15.59 |
| MO.PEO100 | h | Peón especializado | 1 | 15.13 | 15.13 |
| PEL01425 | ud | Transformador seco 250 KVA (material; 28/08/2020) | 1 | 11537.8 | 11537.80 |
| PEL01505 | ud | Sondas PT100 | 1 | 251 | 251.00 |
| %.AUX005 | % | Medios auxiliares y resto de obra | 5 % | 11819.52 | 590.98 |
|  |  | Total |  |  | 12410.5 |

**ELAR169** ud Cuadro de baja tensión 400 A
1 ud × 4387.52 (4650.77 con costes indirectos) = 4650.77
Cuadro de baja tensión de Schneider o equivalente en el centro de transformación formado por armario, interruptor automático NS400, relé diferencial RH99 y toroidal SA200. Según E.T. 6 (Lote 1), E.T. 6 (Lote 2), E.T. 4 (Lote 3) y E.T. 6 (Lote 4). Completamente instalado, probado y funcionando.

| Código | Ud | Descripción | Rendimiento | Precio | Importe |
|---|---|---|---|---|---|
| MO.OFI001 | h | Oficial 1ª | 3 | 15.59 | 46.77 |
| MO.PEO100 | h | Peón especializado | 3 | 15.13 | 45.39 |
| PEL0170 | ud | Armario metálico en CT | 1 | 315.62 | 315.62 |
| PEL0229 | ud | Int. aut. NSX400 (material; 15/01/2018) | 1 | 2860.11 | 2860.11 |
| PEL0250 | ud | Relé RH99 | 1 | 204.21 | 204.21 |
| PEL0253 | ud | Toroidal SA200 (material; 15/01/2018) | 1 | 706.49 | 706.49 |
| %.AUX005 | % | Medios auxiliares y resto de obra | 5 % | 4178.59 | 208.93 |
|  |  | Total |  |  | 4387.52 |

**ELAR180** ud Puesta a tierra del neutro
1 ud × 877.89 (930.56 con costes indirectos) = 930.56

**ELAR181** ud Puesta a tierra de herrajes
1 ud × 609.42 (645.99 con costes indirectos) = 645.99

**ELAR185** ud Equipo de medida en hornacina
1 ud × 2768.43 (2934.54 con costes indirectos) = 2934.54

**ELAR190** ud Conjunto de material de protección y señalización
1 ud × 458.16 (485.65 con costes indirectos) = 485.65

**ELAR152** ud Bote fijo para transformador de 250 KVA
1 ud × 4357.81 (4619.28 con costes indirectos) = 4619.28
Batería de condensadores fija de 25 kVAr de Schneider o equivalente con protección magnetotérmica de entrada, para transformador de 250 kVAr, conexionada. Completamente instalado, probado y funcionando.

| Código | Ud | Descripción | Rendimiento | Precio | Importe |
|---|---|---|---|---|---|
| MO.OFI001 | h | Oficial 1ª | 1 | 15.59 | 15.590 |
| MO.PEO100 | h | Peón especializado | 1 | 15.13 | 15.130 |
| PEL0152 | ud | Bote fijo de 25 kVAr con protección para trafo de 250 kVA (material; 15/01/2018) | 1 | 4119.57 | 4119.570 |
| %.AUX005 | % | Medios auxiliares y resto de obra | 5 % | 4150.290 | 207.515 |
|  |  | Total |  |  | 4357.81 |

###### 20501050302 BAJA TENSIÓN (19/11/1998)
Importe: 88693.17

**ELAR224** ud C.C.M. EBAR Costa del Silencio (21/06/2017)
1 ud × 40368.99 (42791.13 con costes indirectos) = 42791.13
C.C.M. de la EBAR de Costa del Silencio, de Schneider o equivalente formado por:
- Envolvente metálico para locales húmedos, modelo Prisma P montado sobre zócalo con accesorios, puertas, placas de montaje, intalado, montado y conexionado.
- Compartimentación 3b.
- Descargador de sobretensiones tipos I y II.
- Poder de corte según las características de la instalación.
- Interruptor general automático NSX400 con unidad de control Micrologic 5.X.E, medida integrada, comunicaciones vía Modbus, comunicación del estado del equipo, del desgaste de polos y señalización e identificación de defectos. Con los equipos necesarios para su comunicación vía Ethernet (módulo BSCM, IFM y pasarela IP). Con enclavamiento mecánico.
- Salidas a equipos de potencia superior a 25 kW con interruptores automáticos NSX con iguales características al IGA.
- Salidas al resto de los receptores y calibre de la aparamenta según esquema unifilar.
- Zócalo de fábrica de ladrillo enfoscado y pintado, de altura 40 cm y fondo 80 cm.
Según E.T. 6 y E.T. 8 (Lote 2).
Completamente instalado, probado y funcionando.

| Código | Ud | Descripción | Rendimiento | Precio | Importe |
|---|---|---|---|---|---|
| MO.OFI001 | h | Oficial 1ª | 30 | 15.59 | 467.70 |
| MO.PEO100 | h | Peón especializado | 30 | 15.13 | 453.90 |
| PEL0200 | ud | Módulo de armario completo con pilotería y mando en puerta | 5 | 1176 | 5880.00 |
| PEL0201 | ml | Zócalo de fábrica de ladrillo enfoscado y pintado h=40cm | 5 | 45.25 | 226.25 |
| PEL0206 | ud | Protec. Sobretensiones PRD Tipo I + Tipo II | 1 | 703.22 | 703.22 |
| PEL0229 | ud | Int. aut. NSX400 | 2 | 2860.11 | 5720.22 |
| PEL0272 | ud | Salida motor con guardamotor | 6 | 255.4 | 1532.40 |
| PEL0274 | ud | Salida motor con inversor | 9 | 297.75 | 2679.75 |
| PEL0281 | ud | Salida a cuadro | 9 | 269.77 | 2427.93 |
| PEL0291 | ud | Salida a línea monofásica de fuerza o alumbrado | 9 | 62.12 | 559.08 |
| PEL0292 | ud | Salida a línea trifásica de fuerza o alumbrado | 1 | 124.36 | 124.36 |
| PEL0413 | ud | Salida motor con variador 37 kW (material; 15/01/2018) | 4 | 1190.15 | 4760.60 |
| PEL0442 | ud | Variador 30 kW | 4 | 3227.81 | 12911.24 |
| %.AUX005 | % | Medios auxiliares y resto de obra | 5 % | 38446.65 | 1922.33 |
|  |  | Total |  |  | 40368.99 |

**ELAR373** ud Batería de condensadores 22 kVAr
1 ud × 2499.67 (2649.65 con costes indirectos) = 2649.65

**ELAR507** ud Grupo electrógeno 100 kVA insonorizado
1 ud × 13004.57 (13784.84 con costes indirectos) = 13784.84
Grupo electrógeno HFW-100 T5 de Himoinsa o equivalente, con 100 kVA y 80 kW, insonorizado, diesel y con protección de salida. Con depósito de combustible de 450 litros (18,6 horas de funcionamiento al 100% de carga y 24,7 horas de funcionamiento al 80% de la carga) e instalación de salida de humos de escape. Según E.T. 3 (Lote 1), E.T. 3 (Lote 2) y E.T. 3 (Lote 4). Completamente instalado, probado y funcionando.

| Código | Ud | Descripción | Rendimiento | Precio | Importe |
|---|---|---|---|---|---|
| MO.OFI001 | h | Oficial 1ª | 5 | 15.59 | 77.95 |
| MO.PEO100 | h | Peón especializado | 5 | 15.13 | 75.65 |
| PEL0507 | ud | Grupo electrógeno 100 kVA (material; 19/01/2018) | 1 | 12231.7 | 12231.70 |
| %.AUX005 | % | Medios auxiliares y resto de obra | 5 % | 12385.30 | 619.27 |
|  |  | Total |  |  | 13004.57 |

**ELAR473** ud Cuadro de conmutación 100 A
1 ud × 3277.43 (3474.08 con costes indirectos) = 3474.08

**ELAR540** ud SAI 2.200 VA
1 ud × 1177.27 (1247.91 con costes indirectos) = 1247.91

**ELAR608** m Conductor 1x35 RZ1KZ1-K(AS)
240 m × 7.92 (8.4 con costes indirectos) = 2016.00

**ELAR623** m Conductor 1x150 RZ1-K(AS)
280 m × 23.7 (25.12 con costes indirectos) = 7033.60
Conductor unipolar de 1x150mm2 RZ1-K(AS) instalado en canalización aérea o subterránea existente. Según E.T. 16 (Lote 1), E.T. 16 (Lote 2), E.T. 13 (Lote 3) y E.T. 16 (Lote 4). Completamente instalado, probado y funcionando.

| Código | Ud | Descripción | Rendimiento | Precio | Importe |
|---|---|---|---|---|---|
| MO.OFI001 | h | Oficial 1ª | 0.06 | 15.59 | 0.94 |
| MO.PEO100 | h | Peón especializado | 0.06 | 15.13 | 0.91 |
| PEL0623 | m | 1x150 RZ1-K(AS) (material; 10/01/2018) | 1 | 20.72 | 20.72 |
| %.AUX005 | % | Medios auxiliares y resto de obra | 5 % | 22.57 | 1.13 |
|  |  | Total |  |  | 23.7 |

| Medición | Uds. | Largo | Parcial |
|---|---|---|---|
|  | 8 | 35 | 280.000 |
| Total |  |  | 280 |

**ELAR625** m Conductor 1x95 RZ1-K(AS)
25 m × 15.31 (16.23 con costes indirectos) = 405.75
Conductor unipolar de 1x95mm2 RZ1-K(AS) instalado en canalización aérea o subterránea existente. Según E.T. 16 (Lote 1), E.T. 16 (Lote 2), E.T. 13 (Lote 3) y E.T. 16 (Lote 4). Completamente instalado, probado y funcionando.

| Código | Ud | Descripción | Rendimiento | Precio | Importe |
|---|---|---|---|---|---|
| MO.OFI001 | h | Oficial 1ª | 0.04 | 15.59 | 0.62 |
| MO.PEO100 | h | Peón especializado | 0.04 | 15.13 | 0.61 |
| PEL0625 | ml | 1x95 RZ1-K(AS) (material; 10/01/2018) | 1 | 13.35 | 13.35 |
| %.AUX005 | % | Medios auxiliares y resto de obra | 5 % | 14.58 | 0.73 |
|  |  | Total |  |  | 15.31 |

**ELAR628** m Conductor 1x35 RZ1-K(AS)
75 m × 6.82 (7.23 con costes indirectos) = 542.25

**ELAR639** m Línea 5x2.5 RZ1-K(AS)
75 m × 4.07 (4.31 con costes indirectos) = 323.25

**ELAR645** m Línea 4x2.5 RZ1-K(AS)
140 m × 3.46 (3.67 con costes indirectos) = 513.80

**ELAR653** m Línea 3x2.5 RZ1-K(AS)
55 m × 2.64 (2.8 con costes indirectos) = 154.00

**ELAR654** m Línea 3x1.5 RZ1-K(AS)
190 m × 2.26 (2.4 con costes indirectos) = 456.00

**ELAR671** m Multiconductor 2x1mm2 RZ1-K(AS)
100 m × 1.85 (1.96 con costes indirectos) = 196.00

**ELAR672** m Multiconductor 3x1mm2 RZ1-K(AS)
200 m × 2.1 (2.23 con costes indirectos) = 446.00

**ELAR673** m Multiconductor 5x1mm2 RZ1-K(AS)
60 m × 2.67 (2.83 con costes indirectos) = 169.80

**ELAR674** m Multiconductor 6x1mm2 RZ1-K(AS)
40 m × 2.86 (3.03 con costes indirectos) = 121.20

**ELAR701** ud Arqueta eléctrica 70x70
4 ud × 309.82 (328.41 con costes indirectos) = 1313.64

**321.100** m³ Excavación en zanjas y pozos por medios mecánicos, en cualquier
26.4 m³ × 10.11 (10.72 con costes indirectos) = 283.01

| Medición | Uds. | Largo | Ancho | Alto | Parcial |
|---|---|---|---|---|---|
|  | 1 | 55 | 0.6 | 0.8 | 26.400 |
| Total |  |  |  |  | 26.4 |

**332.351** m³ Relleno con material seleccionado de excavación
19.8 m³ × 12.43 (13.18 con costes indirectos) = 260.96

| Medición | Uds. | Largo | Ancho | Alto | Parcial |
|---|---|---|---|---|---|
|  | 1 | 55 | 0.6 | 0.6 | 19.800 |
| Total |  |  |  |  | 19.8 |

**ELAR713** m Canalización 5T 160
5 m × 25.58 (27.11 con costes indirectos) = 135.55

**ELAR715** m Canalización 3T 160
20 m × 17.29 (18.33 con costes indirectos) = 366.60

**ELAR726** m Canalización 2T 110
50 m × 7.88 (8.35 con costes indirectos) = 417.50

**ELAR742** m Bandeja con tapa 300x60
15 m × 42.06 (44.58 con costes indirectos) = 668.70
Bandeja lisa o perforada con tapa y separador fuerza - control de Unex o equivalente de dimensiones 300x60mm fabricada en material aislante, protección contra impactos 20J, con p/p de soportes, uniones, esquinas y tornillería. Según E.T. 9 (Lote 1), E.T. 9 (Lote 2), E.T. 7 (Lote 3) y E.T. 9 (Lote 4). Completamente instalada, probada y funcionando.

| Código | Ud | Descripción | Rendimiento | Precio | Importe |
|---|---|---|---|---|---|
| MO.OFI001 | h | Oficial 1ª | 0.4 | 15.59 | 6.24 |
| MO.PEO100 | h | Peón especializado | 0.4 | 15.13 | 6.05 |
| PEL0742 | ml | Bandeja lisa o perforada y separador 300x60 (material; 15/01/2018) | 1 | 17.58 | 17.58 |
| PEL0752 | ml | Tapa 300x60 (material; 15/01/2018) | 1 | 10.18 | 10.18 |
| %.AUX005 | % | Medios auxiliares y resto de obra | 5 % | 40.05 | 2.00 |
|  |  | Total |  |  | 42.06 |

**ELAR743** m Bandeja con tapa 200x60
20 m × 32.83 (34.8 con costes indirectos) = 696.00

**ELAR744** m Bandeja con tapa 100x60
80 m × 25.43 (26.96 con costes indirectos) = 2156.80

**ELAR761** m Tubo PVC rígido d=32mm
40 m × 8.71 (9.23 con costes indirectos) = 369.20

**ELAR762** m Tubo PVC rígido d=25mm
60 m × 8.07 (8.55 con costes indirectos) = 513.00

**ELAR763** m Tubo PVC rígido d=20mm
150 m × 7.65 (8.11 con costes indirectos) = 1216.50

**ELAR764** m Tubo PVC rígido d=16mm
95 m × 7.34 (7.78 con costes indirectos) = 739.10

**ELAR768** m Tubo de acero 1"
30 m × 20.07 (21.27 con costes indirectos) = 638.10

**ELAR769** m Tubo de acero 1-1/2"
15 m × 23.35 (24.75 con costes indirectos) = 371.25

**ELAR783** ud Subcuadro con tomas de corriente
3 ud × 290.84 (308.29 con costes indirectos) = 924.87

**ELAR786** ud Toma de corriente
3 ud × 54.68 (57.96 con costes indirectos) = 173.88

**ELAR788** ud Caja de derivación
14 ud × 4.99 (5.29 con costes indirectos) = 74.06

**ELAR792** ud Botonera
6 ud × 60.38 (64 con costes indirectos) = 384.00

**ELAR793** ud Botonera reversible
9 ud × 69.73 (73.91 con costes indirectos) = 665.19

###### 20501050303 ALUMBRADO INTERIOR Y EXTERIOR
Importe: 8752.9

**ELAR804** ud Pantalla estanca led 8000 lm
18 ud × 121.03 (128.29 con costes indirectos) = 2309.22

**ELAR805** ud Pantalla estanca led zonas húmedas
10 ud × 306.17 (324.54 con costes indirectos) = 3245.40

**ELAR811** ud Emergencia 100 lm
5 ud × 38.43 (40.74 con costes indirectos) = 203.70

**ELAR812** ud Emergencia 200 lm
7 ud × 49.57 (52.54 con costes indirectos) = 367.78

**ELAR818** ud Punto de luz
40 ud × 25.61 (27.15 con costes indirectos) = 1086.00

**ELAR787** ud Interruptor de alumbrado
6 ud × 31.4 (33.28 con costes indirectos) = 199.68

**ELAR825** ud Luminaria vial led
1 ud × 485.46 (514.59 con costes indirectos) = 514.59

**ELAR832** ud Columna de altura 5 metros
1 ud × 573.34 (607.74 con costes indirectos) = 607.74

**ELAR841** m Línea 2x6 para alumbrado exterior
15 m × 3.36 (3.56 con costes indirectos) = 53.40

**ELAR851** m Conductor 1x35 para PAT
15 m × 4.01 (4.25 con costes indirectos) = 63.75

**ELAR855** m Pica de PAT conexionada
1 m × 95.89 (101.64 con costes indirectos) = 101.64

###### 20501050304 PUESTA A TIERRA DE LA PLANTA
Importe: 1097.31

**ELAR852** m Conductor 1x50 para PAT
90 m × 5.24 (5.55 con costes indirectos) = 499.50

**ELAR851** m Conductor 1x35 para PAT
45 m × 4.01 (4.25 con costes indirectos) = 191.25

**ELAR855** m Pica de PAT conexionada
4 m × 95.89 (101.64 con costes indirectos) = 406.56

###### 20501050305 ENERGÍA SOLAR FOTOVOLTAICA (04/11/2009)
Importe: 13593.6

**PF0335** UD Panel fotovoltaico 335W
40 UD × 102.77 (108.94 con costes indirectos) = 4357.60

**ESTMF2** UD Estructura de fijación 2 módulos fotovoltaicos
4 UD × 133.06 (141.04 con costes indirectos) = 564.16

**ESTMF4** UD Estructura de fijación 4 módulos fotovoltaicos
8 UD × 204.46 (216.73 con costes indirectos) = 1733.84

**CCMFANG3** UD Cuadro instalación fotovoltaica (09/08/2011)
1 UD × 5820.74 (6169.98 con costes indirectos) = 6169.98
Cuadro de protección y control de instalación fotovoltaica de Schneider o equivalente formado por:
- Envolvente metálico para locales húmedos, modelo Prisma P montado sobre zócalo con accesorios, puertas, placas de montaje, intalado, montado y conexionado.
- Compartimentación mínima 2b.
- Descargador de sobretensiones tipos I y II.
- Poder de corte según las características de la instalación.
- Interruptor genaral de 40 A IV y protección diferencial de 40 A y 300 mA
- Inversor fotovoltaico 20 kW
- Sistema antivertido CDP0
- Salidas al resto de los receptores y calibre de la aparamenta según esquema unifilar.
Completamente conexionado y en funcionamiento.

| Código | Ud | Descripción | Rendimiento | Precio | Importe |
|---|---|---|---|---|---|
| MO.OFI001 | h | Oficial 1ª | 5 | 15.59 | 77.95 |
| MO.PEO100 | h | Peón especializado | 5 | 15.13 | 75.65 |
| PEL0200 | ud | Módulo de armario completo con pilotería y mando en puerta | 1 | 1176 | 1176.00 |
| PEL02061 | ud | Protec. Sobretensiones PRD Tipo I + Tipo II | 1 | 186.21 | 186.21 |
| ELE02430M2 | UD | INT. MAGNETOTERMICO 40 IV (material; 20/03/2020) | 1 | 167 | 167.00 |
| ELE02435M | UD | INT. DIFERENCIAL 25-40/300 IV | 1 | 257.63 | 257.63 |
| SAV-CDP0 | UD | CONTROLADOR DINAMICO DE POTENCIA (SISTEMA ANTIVERTIDO) | 1 | 762.6 | 762.60 |
| INVERTER20 | UD | INVERSOR FOTOVOLTAICO CC/CA 20 KW (material; 23/03/2020) | 1 | 2840.52 | 2840.52 |
| %5 AUX | % | Medios auxiliares y resto de obra | 5 % | 5543.56 | 277.18 |
|  |  | Total |  |  | 5820.74 |

**CCMFANG13** UD Caja de conexiones C.C. (04/11/2009)
1 UD × 135.4 (143.52 con costes indirectos) = 143.52
Caja de conexiones en C.C. con aparamenta y envolvente de Schneider, según esquema unifilar. Completamente conexionado y en funcionamiento.

| Código | Ud | Descripción | Rendimiento | Precio | Importe |
|---|---|---|---|---|---|
| MO.OFI001 | h | Oficial 1ª | 0.5 | 15.59 | 7.80 |
| MO.PEO100 | h | Peón especializado | 0.5 | 15.13 | 7.57 |
| PEL02001 | ud | CUADRO ELECTRICO ESTANCO IP65 | 1 | 71.32 | 71.32 |
| ELE02432M | UD | INT. MAGNETOTERMICO 10-20 II | 2 | 21.13 | 42.26 |
| %5 AUX | % | Medios auxiliares y resto de obra | 5 % | 128.95 | 6.45 |
|  |  | Total |  |  | 135.4 |

**ELE0135** ML Línea 3x2.5mm2 Cu 0.6/1kV RZ1-K (AS)
100 ML × 2.19 (2.32 con costes indirectos) = 232.00

| Medición | Uds. | Largo | Parcial |
|---|---|---|---|
| MODULOS FOTOVOLTAICOS | 1 | 100 | 100.000 |
| Total |  |  | 100 |

**ELE0143** ML Línea 5x16mm2 Cu 0.6/1kV RZ1-K (AS) (09/08/2011)
10 ML × 3.8 (4.03 con costes indirectos) = 40.30
Línea de alimentación con conductores unipolares 5x16 mm2 Cu 0.6/1kV RZ1-K (AS) en canalización existente, incluso conexionado en inicio y final de línea. Completamente instalada, probada y funcionando.

| Código | Ud | Descripción | Rendimiento | Precio | Importe |
|---|---|---|---|---|---|
| MO.OFI001 | h | Oficial 1ª | 0.02 | 15.59 | 0.31 |
| MO.PEO100 | h | Peón especializado | 0.02 | 15.13 | 0.30 |
| ELE01301K1 | ML | CONDUCTOR 1x16 mm2 Cu 0.6/1kV (material; 23/03/2020) | 1 | 3.01 | 3.01 |
| %5 AUX | % | Medios auxiliares y resto de obra | 5 % | 3.62 | 0.18 |
|  |  | Total |  |  | 3.8 |

**ELE0512** ML Canalización bandeja perforada con tapa (100x60 mm)
15 ML × 22.15 (23.48 con costes indirectos) = 352.20

| Medición | Uds. | Largo | Parcial |
|---|---|---|---|
| INSTALACIÓN FOTOVOLTAICA | 1 | 15 | 15.000 |
| Total |  |  | 15 |

###### 20501050306 CLIMATIZACIÓN SALA CCM (09/08/2011)
Importe: 16839.33

**CLAR103** ud Climatización Costa del Silencio (09/08/2011)
1 ud × 15886.16 (16839.33 con costes indirectos) = 16839.33
Climatización de la sala del CCM de la EBAR de Costa del Silencio formada por bomba de calor 10,24/12,91 kW, recuperador, 2 split, conductos y conexiones. Completamente instalado.

| Código | Ud | Descripción | Rendimiento | Precio | Importe |
|---|---|---|---|---|---|
| MO.OFI001 | h | Oficial 1ª | 8 | 15.59 | 124.72 |
| MO.PEO100 | h | Peón especializado | 8 | 15.13 | 121.04 |
| PEC0014 | ud | Bomba de calor 10/11,5kW (material; 01/09/2020) | 1 | 4120.14 | 4120.14 |
| PEC0036 | ud | Recuperador 3 (material; 01/09/2020) | 1 | 8412.07 | 8412.07 |
| PEC0054 | ud | Split | 2 | 868.7 | 1737.40 |
| PEC0060 | ml | Conducto | 24 | 23.5 | 564.00 |
| PEC0062 | ud | Elementos de conexión | 2 | 25.15 | 50.30 |
| %5 AUX | % | Medios auxiliares y resto de obra | 5 % | 15129.67 | 756.48 |
|  |  | Total |  |  | 15886.16 |

###### 205010504 ACOMETIDA FONTANERÍA (19/11/1998)
Importe: 34180.71

**419.080** m Tub. abast fund. dúctil DN-80 mm, PAM (04/06/2008)
10 m × 43.92 (46.56 con costes indirectos) = 465.60
Tubería de fundición dúctil centrifugada, ø80 mm, PN-64, PAM o equivalente, en red de abastecimiento, s/UNE-EN 545, con revestimiento interior de mortero de cemento de alto horno, s/norma ISO 4179 y con revestimiento exterior de zinc y barniz sintético negro, s/norma ISO 8179, colocada en fondo de zanja, incluso p.p. de juntas y piezas especiales, nivelación del tubo, sin incluir excavación ni relleno de la zanja. Totalmente instalada y probada.

| Código | Ud | Descripción | Rendimiento | Precio | Importe |
|---|---|---|---|---|---|
| MAT.FDC080 | m | Tub. abastecimiento fund. dúctil centr. DN-80 mm, PAM (material; 04/06/2008) | 1.05 | 34.34 | 36.06 |
| MAQ.GRU005 | h | Camión con grúa 5 toneladas | 0.05 | 39.18 | 1.96 |
| MO.OFI001 | h | Oficial 1ª | 0.1 | 15.59 | 1.56 |
| MO.PEO001 | h | Peón | 0.15 | 14.98 | 2.25 |
| %.PP0050 | % | Piezas especiales | 5 % | 41.83 | 2.09 |
|  |  | Total |  |  | 43.92 |

**419.100** m Tub. abast fund. dúctil DN-100 mm, PAM (01/01/2017)
450 m × 54.13 (57.38 con costes indirectos) = 25821.00
Tubería de fundición dúctil centrifugada, ø100 mm, PN-64, PAM o equivalente, en red de abastecimiento, s/UNE-EN 545, con revestimiento interior de mortero de cemento de alto horno, s/norma ISO 4179 y con revestimiento exterior de zinc y barniz sintético negro, s/norma ISO 8179, colocada en fondo de zanja, incluso p.p. de juntas y piezas especiales, nivelación del tubo, sin incluir excavación ni relleno de la zanja. Totalmente instalada y probada.

| Código | Ud | Descripción | Rendimiento | Precio | Importe |
|---|---|---|---|---|---|
| MAT.FDC100 | m | Tub. abastecimiento fund. dúctil centr. DN-100 mm, PAM (material; 01/01/2017) | 1.05 | 42.14 | 44.25 |
| MAQ.GRU005 | h | Camión con grúa 5 toneladas | 0.05 | 39.18 | 1.96 |
| MO.OFI001 | h | Oficial 1ª | 0.15 | 15.59 | 2.34 |
| MO.PEO001 | h | Peón | 0.2 | 14.98 | 3.00 |
| %.PP0050 | % | Piezas especiales | 5 % | 51.55 | 2.58 |
|  |  | Total |  |  | 54.13 |

**419.063** m Tub. abast. PEAD ø63 mm, 16 atm., Tuplen (01/01/2017)
100 m × 7.58 (8.03 con costes indirectos) = 803.00
Tubería de polietileno de alta densidad PE-100, UNE-EN 12201, banda azul, PN-16, Tuplen o equivalente, ø63 mm, en red de abastecimiento, colocada en fondo de zanja, incluso p.p. de pequeño material, piezas especiales, nivelación del tubo, sin incluir excavación ni relleno de la zanja. Instalada y probada.

| Código | Ud | Descripción | Rendimiento | Precio | Importe |
|---|---|---|---|---|---|
| MAT.PEAD063 | m | Tubería PE-100, PN 16 ø63mm Tuplen | 1.05 | 5.2 | 5.46 |
| MO.OFI001 | h | Oficial 1ª | 0.055 | 15.59 | 0.86 |
| MO.PEO001 | h | Peón | 0.06 | 14.98 | 0.90 |
| %.PP0050 | % | Piezas especiales | 5 % | 7.22 | 0.36 |
|  |  | Total |  |  | 7.58 |

**800.100** ud Acometida a red terciaria abast. con tub. PE AD, DN-32 mm, 16 at
2 ud × 135.45 (143.58 con costes indirectos) = 287.16

**345.901** ud Conexión a red terciaria FD 80 mm - PE 63 mm. (01/01/2017)
1 ud × 368.78 (390.91 con costes indirectos) = 390.91
Conexión de red principal a red terciaria, FD 80 mm. - PEAD 63 mm., mediante accesorios en fundición dúctil y válvulas de compuerta. Incluso p.p de pequeño material, totalmente terminado y probado.

| Código | Ud | Descripción | Rendimiento | Precio | Importe |
|---|---|---|---|---|---|
| MAT.BRID001 | ud | Brida copa express DN-80 PN16 (material; 01/01/2017) | 1 | 58.8 | 58.80 |
| MAT.CONO001 | ud | Cono reducción BB DN80x60 PN16 (material; 01/01/2017) | 1 | 39.2 | 39.20 |
| MAT.TE001 | ud | Te BBB DN60 PN16 (material; 01/01/2017) | 1 | 39.2 | 39.20 |
| MAT.VALC060 | ud | Válvula compuerta DN-60 PN16 (material; 01/01/2017) | 1 | 98.98 | 98.98 |
| MAT.UNI001 | ud | Unión universal con brida 50-65 (material; 01/01/2017) | 1 | 78.4 | 78.40 |
| MAT.BRID002 | ud | Brida ciega DN-60 PN16 (material; 01/01/2017) | 1 | 12.74 | 12.74 |
| MO.PEO100 | h | Peón especializado | 1 | 15.13 | 15.13 |
| MO.OFI001 | h | Oficial 1ª | 1 | 15.59 | 15.59 |
| %.AUX003 | % | Medios auxiliares y resto de obra | 3 % | 358.04 | 10.74 |
|  |  | Total |  |  | 368.78 |

**345.902** ud Derivación red principal FD 100 mm. - FD 80 mm (01/01/2017)
1 ud × 698.86 (740.79 con costes indirectos) = 740.79
Derivación de red principal, FD 200 mm - FD 80 mm., mediante accesorios en fundición dúctil y válvulas de compuerta. Incluso p.p de pequeño material, totalmente terminado y probado.

| Código | Ud | Descripción | Rendimiento | Precio | Importe |
|---|---|---|---|---|---|
| MAT.VALC081 | ud | Válvula compuerta DN-80 PN16 (material; 01/01/2017) | 1 | 117.6 | 117.60 |
| MAT.BRID001 | ud | Brida copa express DN-80 PN16 | 1 | 58.8 | 58.80 |
| MAT.TE002 | ud | Te BBB DN 100X80 mm PN16 (material; 01/01/2017) | 1 | 230.3 | 230.30 |
| MAT.BRID003 | ud | Brida Copa DN-100 PN16 (material; 17/01/2020) | 2 | 120.54 | 241.08 |
| MO.PEO100 | h | Peón especializado | 1 | 15.13 | 15.13 |
| MO.OFI001 | h | Oficial 1ª | 1 | 15.59 | 15.59 |
| %.AUX003 | % | Medios auxiliares y resto de obra | 3 % | 678.50 | 20.36 |
|  |  | Total |  |  | 698.86 |

**345.905** ud Conexión a red existente FD 200 mm - FD 100 mm (01/01/2017)
1 ud × 736.32 (780.5 con costes indirectos) = 780.50
Conexión de red principal a red terciaria, FD 200 mm. - FD 150 mm., mediante accesorios en fundición dúctil. Incluso p.p de pequeño material, totalmente terminado y probado.

| Código | Ud | Descripción | Rendimiento | Precio | Importe |
|---|---|---|---|---|---|
| MAT.BRID005 | ud | Brida enchufe DN-100 PN16 (material; 16/01/2020) | 1 | 60.76 | 60.76 |
| MAT.VALC100 | ud | Válvula ø100 compuerta cierre elástico (material; 27/09/2017) | 1 | 105.92 | 105.92 |
| MAT.TE005 | ud | Te BBB DN 200X100 mm PN16 (material; 01/01/2017) | 1 | 230.3 | 230.30 |
| MAT.BRID006 | ud | Brida Copa DN-200 PN16 (material; 17/01/2020) | 2 | 120.54 | 241.08 |
| MO.PEO100 | h | Peón especializado | 2.5 | 15.13 | 37.83 |
| MO.OFI001 | h | Oficial 1ª | 2.5 | 15.59 | 38.98 |
| %.AUX003 | % | Medios auxiliares y resto de obra | 3 % | 714.87 | 21.45 |
|  |  | Total |  |  | 736.32 |

| Medición | Uds. | Parcial |
|---|---|---|
| C/Real | 1 | 1.000 |
| Total |  | 1 |

**345.950** ud Desagüe a pozo ciego DN65 (01/01/2017)
1 ud × 894.87 (948.56 con costes indirectos) = 948.56
Instalación de desagüe de red a pozo ciego, incluye conexión a tubería, válvula de compuerta, válvula de retención y tapón rosca. Incluso p.p de pequeño material, totalmente terminado y probado.

| Código | Ud | Descripción | Rendimiento | Precio | Importe |
|---|---|---|---|---|---|
| MAT.BRID005 | ud | Brida enchufe DN-100 PN16 | 2 | 60.76 | 121.52 |
| MAT.TE004 | ud | Te reducida DN100-65 PN16 (material; 01/01/2017) | 1 | 164.64 | 164.64 |
| MAT.VALB052 | ud | Válvula bola DN 2" PN16 (material; 01/01/2017) | 1 | 98.98 | 98.98 |
| MAT.VALB051 | ud | Válvula retención DN 2" PN16 (material; 01/01/2017) | 1 | 402.78 | 402.78 |
| MAT.RAC001 | ud | Racor recto hembra 2" (material; 01/01/2017) | 1 | 27.98 | 27.98 |
| MAT.TAP001 | ud | Tapón macho con reborde 2" | 1 | 5.78 | 5.78 |
| MO.OFI001 | h | Oficial 1ª | 1 | 15.59 | 15.59 |
| MO.PEO001 | h | Peón | 1 | 14.98 | 14.98 |
| %.AUX005 | % | Medios auxiliares y resto de obra | 5 % | 852.25 | 42.61 |
|  |  | Total |  |  | 894.87 |

**850.030** ud Arqueta acometida abast. i. tapa-cerco FDC 300x300 mm D-400
2 ud × 208.9 (221.43 con costes indirectos) = 442.86

**410.402** ud Pozo registro mixto Tipo I ø1.200 mm h < 2 m
3 ud × 941.72 (998.22 con costes indirectos) = 2994.66

**850.035** ud Arqueta 70x70x70 horm. HM-20 tapa-cerco FDC D-400
1 ud × 477.05 (505.67 con costes indirectos) = 505.67

###### 205010505 INSTRUMENTACIÓN (16/06/2010)
Importe: 15210.79

**EQ1475** ud Manómetro
4 ud × 143.8 (152.43 con costes indirectos) = 609.72

| Medición | Uds. | Parcial |
|---|---|---|
| Bombeo | 4 | 4.000 |
| Total |  | 4 |

**EQ1802** ud Interruptor de nivel-boya
2 ud × 46.19 (48.96 con costes indirectos) = 97.92

| Medición | Uds. | Parcial |
|---|---|---|
| Bombeos | 2 | 2.000 |
| Total |  | 2 |

**EQ1803** ud Medidor-transmisor nivel radar
2 ud × 1022 (1083.32 con costes indirectos) = 2166.64

| Medición | Uds. | Parcial |
|---|---|---|
| Pozo bombeo | 2 | 2.000 |
| Total |  | 2 |

**EQ1805** ud Transmisor de temperatura
1 ud × 272.47 (288.82 con costes indirectos) = 288.82

| Medición | Uds. | Parcial |
|---|---|---|
| Entrada | 1 | 1.000 |
| Total |  | 1 |

**EQ1806** ud Medidor en continuo de PH, con electrodo de compensador de Tra
1 ud × 1289.31 (1366.67 con costes indirectos) = 1366.67

| Medición | Uds. | Parcial |
|---|---|---|
| Entrada | 1 | 1.000 |
| Total |  | 1 |

**EQ1807** ud Medidor de conductividad
1 ud × 992.74 (1052.3 con costes indirectos) = 1052.30

| Medición | Uds. | Parcial |
|---|---|---|
| Entrada | 1 | 1.000 |
| Total |  | 1 |

**EQ1808** ud Detector de sulfhídrico
1 ud × 1005.28 (1065.6 con costes indirectos) = 1065.60

**EQ1405** ud Indicador digital
1 ud × 212.05 (224.77 con costes indirectos) = 224.77

**EMAR196** ud Caudalímetro electromagnético DN-350
1 ud × 3130.69 (3318.53 con costes indirectos) = 3318.53
Caudalímetro electromagnético marca ENDRESS HAUSER ó equivalente, tipo PROMAG 10W DN-350 PN10, con convertidor para la medida de caudal magnético-inductivo, totalmente instalado, probado y funcionando. Resto de características según E.T. 1.12 de Proyecto (INSTRUMENTACIÓN)

| Código | Ud | Descripción | Rendimiento | Precio | Importe |
|---|---|---|---|---|---|
| MO.CAP001 | h | Capataz | 1.5 | 16.64 | 24.96 |
| MO.OFI001 | h | Oficial 1ª | 3 | 15.59 | 46.77 |
| MO.PEO001 | h | Peón | 6 | 14.98 | 89.88 |
| PEMAR196 | ud | Caudalímetro electromagnético DN-350 (material; 20/01/2021) | 1 | 2820 | 2820.00 |
| %.AUX005 | % | Medios auxiliares y resto de obra | 5 % | 2981.61 | 149.08 |
|  |  | Total |  |  | 3130.69 |

Relación comercial: 035, 0

**EMAR066** ud Canal Parshall 9" Qmax 1200 m3/h más medidor ultrasonidos
1 ud × 3352.88 (3554.05 con costes indirectos) = 3554.05
Canal Parshall de 9" marca SIEMENS ó equivalente en polipropileno con soporte de fijación con Qmin = 9 m3/h y Qmax = 1200 m3/h, incluido controlador de nivel por ultradonidos compactostipo SITRANS LUT430 y sensor de nivel ultrasónico tipo ECHOMAX XRS-5, totalmente instalado, probado y funcionando.

| Código | Ud | Descripción | Rendimiento | Precio | Importe |
|---|---|---|---|---|---|
| MO.CAP001 | h | Capataz | 3 | 16.64 | 49.92 |
| MO.OFI001 | h | Oficial 1ª | 6 | 15.59 | 93.54 |
| MO.PEO001 | h | Peón | 12 | 14.98 | 179.76 |
| PEMAR066 | ud | Canal Parshall 9" con medidor de caudal ultrasónico (material; 20/01/2021) | 1 | 2870 | 2870.00 |
| %.AUX005 | % | Medios auxiliares y resto de obra | 5 % | 3193.22 | 159.66 |
|  |  | Total |  |  | 3352.88 |

Relación comercial: 035, 0

**EQ1406** ud Contolador monocanal
1 ud × 1382.8 (1465.77 con costes indirectos) = 1465.77

###### 205010506 CONTROL Y AUTOMATISMO (12/08/2010)
Importe: 11196.44

**EQ1956** ud Fuente de alimentación industrial ininterrumpida (SAI)
1 ud × 606.42 (642.81 con costes indirectos) = 642.81

**EQ1959** ud Puesta en marcha de la instalación
1 ud × 547.82 (580.69 con costes indirectos) = 580.69

**EQ1981** m Línea conductor apantallado 4x1.5 mm2
100 m × 2.08 (2.2 con costes indirectos) = 220.00

**EQ1983** m Tubo rígido de PVC, D=110 mm
100 m × 4.01 (4.25 con costes indirectos) = 425.00

**EQ19611** ud Estación Local Remota I
1 ud × 8799.94 (9327.94 con costes indirectos) = 9327.94

###### 205010507 INSTALACIÓN CCTV (12/08/2010)
Importe: 2980.5

**ECCTV01** ud Cámara DOMO
2 ud × 496.3 (526.08 con costes indirectos) = 1052.16

**ECCTV02** ud Cámara BULLET
1 ud × 491.86 (521.37 con costes indirectos) = 521.37

**ECCTV03** ud SWITCH gestionable para CCTV
1 ud × 1327.33 (1406.97 con costes indirectos) = 1406.97

#### 2S.05.02 EBAR GUAZA (19/11/1998)
Importe: 1083935.91

##### 2S.05.02.01 DEMOLICIONES Y MOVIMIENTO DE TIERRAS (19/11/1998)
Importe: 32373.36

**321.000** m³ Excavacion tierra vegetal
175.6 m³ × 4.86 (5.15 con costes indirectos) = 904.34

| Medición | Uds. | Largo | Alto | Parcial |
|---|---|---|---|---|
| SUPERFICIE TOTAL | 1 | 1170.65 | 0.15 | 175.598 |
| Total |  |  |  | 175.6 |

**321.150** m³ Excavación en explanación por medios mecánicos cualquier clase d
1945.24 m³ × 6.29 (6.67 con costes indirectos) = 12974.75

| Medición | Uds. | Parcial |
|---|---|---|
| 0+000.00 - 0+001.50 | 23.8875 | 23.888 |
| 0+001.50 - 0+011.50 | 601.55 | 601.550 |
| 0+011.50 - 0+021.50 | 821.2 | 821.200 |
| 0+021.50 - 0+031.50 | 458.7 | 458.700 |
| 0+031.50 - 0+036.50 | 39.9 | 39.900 |
| Subtotal |  | 1945.238 |
| Total |  | 1945.24 |

**332.350** m³ Relleno con material seleccionado procedente de préstamo
702.67 m³ × 12.4 (13.14 con costes indirectos) = 9233.08

| Medición | Uds. | Parcial |
|---|---|---|
| 0+000.00 - 0+001.50 | 7.245 | 7.245 |
| 0+001.50 - 0+011.50 | 162.15 | 162.150 |
| 0+011.50 - 0+021.50 | 230.975 | 230.975 |
| 0+021.50 - 0+031.50 | 240.575 | 240.575 |
| 0+031.50 - 0+036.50 | 61.7125 | 61.713 |
| Subtotal |  | 702.658 |
| Total |  | 702.67 |

**332.351** m³ Relleno con material seleccionado de excavación
702.67 m³ × 12.43 (13.18 con costes indirectos) = 9261.19

| Medición | Uds. | Parcial |
|---|---|---|
| 0+000.00 - 0+001.50 | 7.245 | 7.245 |
| 0+001.50 - 0+011.50 | 162.15 | 162.150 |
| 0+011.50 - 0+021.50 | 230.975 | 230.975 |
| 0+021.50 - 0+031.50 | 240.575 | 240.575 |
| 0+031.50 - 0+036.50 | 61.7125 | 61.713 |
| Subtotal |  | 702.658 |
| Total |  | 702.67 |

##### 2S.05.02.02 CIMENTACIÓN Y ESTRUCTURA (08/06/2000)
Importe: 161902.32

###### 205020201 CIMENTACIÓN (08/06/2000)
Importe: 10931.04

**610.015** m³ Hormigón de limpieza HL-150/B/20
9.28 m³ × 70 (74.2 con costes indirectos) = 688.58

| Medición | Uds. | Largo | Ancho | Alto | Parcial |
|---|---|---|---|---|---|
| CIMENTACIÓN EDIF. LLEGADA | 1 | 7.5 | 5.5 | 0.1 | 4.125 |
| ARQUETA 1 | 1 | 3.9 | 1.5 | 0.1 | 0.585 |
| ARQUETA 2 | 1 | 3.9 | 1 | 0.1 | 0.390 |
| ARQUETA 3 | 1 | 1.05 | 1.3 | 0.1 | 0.137 |
| CIMENTACIÓN EDIFICIO | 1 | 9.6 | 4.2 | 0.1 | 4.032 |
| Subtotal |  |  |  |  | 9.269 |
| Total |  |  |  |  | 9.28 |

**610.301** m³ Hormigón armado HA-30/B/20/IV+Qb en soleras y cimentaciones
42.03 m³ × 99.24 (105.19 con costes indirectos) = 4421.14

| Medición | Uds. | Largo | Ancho | Alto | Parcial |
|---|---|---|---|---|---|
| LOSA EDIF. BOMBEO | 1 | 7.5 | 5.5 | 0.6 | 24.750 |
| LOSA EDIFICIO | 1 | 9.6 | 4.2 | 0.4 | 16.128 |
| BANCADAS | 2 | 0.7 | 0.5 | 0.2 | 0.140 |
|  | 2 | 1.1 | 0.8 | 0.2 | 0.352 |
|  | 1 | 1.42 | 3.1 | 0.15 | 0.660 |
| Subtotal |  |  |  |  | 42.030 |
| Total |  |  |  |  | 42.03 |

**600.100** Kg Acero corrugado B-500 SD
3680.73 Kg × 1.41 (1.49 con costes indirectos) = 5484.29

| Medición | Uds. | Largo | Parcial |
|---|---|---|---|
| LOSA EDIF. LLEGADA |  |  |  |
| Armadura longitudinal | 733.12 |  | 733.120 |
| Armadura transversal | 739.44 |  | 739.440 |
| Esperas | 329.9 |  | 329.900 |
| Zunchos | 212.3 |  | 212.300 |
| LOSA EDIFICIO |  |  |  |
| Armadura longitudinal | 702.15 |  | 702.150 |
| Armadura transversal | 727.75 |  | 727.750 |
| BANCADAS | 60.8 |  | 60.800 |
| Despuntes y recortes | 0.05 | 3505.46 | 175.273 |
| Subtotal |  |  | 3680.733 |
| Total |  |  | 3680.73 |

**616.100** m² Encofrado plano en soleras y cimentaciones
27.58 m² × 11.53 (12.22 con costes indirectos) = 337.03

| Medición | Uds. | Largo | Ancho | Alto | Parcial |
|---|---|---|---|---|---|
| LOSA EDIF LLEGADA | 2 | 7.5 | 0.6 |  | 9.000 |
|  | 2 | 4.5 | 0.6 |  | 5.400 |
| LOSA EDIFICIO | 2 | 9.6 | 0.4 |  | 7.680 |
|  | 2 | 4.2 | 0.4 |  | 3.360 |
| BANCADAS | 2 | 0.7 |  | 0.2 | 0.280 |
|  | 2 | 0.5 |  | 0.2 | 0.200 |
|  | 2 | 1.1 |  | 0.2 | 0.440 |
|  | 2 | 0.8 |  | 0.2 | 0.320 |
|  | 2 | 1.42 |  | 0.15 | 0.426 |
|  | 1 | 3.1 |  | 0.15 | 0.465 |
| Subtotal |  |  |  |  | 27.571 |
| Total |  |  |  |  | 27.58 |

###### 205020202 ESTRUCTURA (08/06/2000)
Importe: 142453.03

**610.302** m³ Hormigón armado HA-30/B/20/IV+Qb en muros y alzados
216.62 m³ × 113.67 (120.49 con costes indirectos) = 26100.54

| Medición | Uds. | Largo | Ancho | Alto | Parcial |
|---|---|---|---|---|---|
| PARSHALL |  |  |  |  |  |
| Muros | 2 | 4.5 | 0.25 | 2.22 | 4.995 |
|  | 2 | 1.6 | 0.25 | 2.22 | 1.776 |
| CAUDALÍMETRO |  |  |  |  |  |
| Muros | 2 | 3.25 | 0.25 | 1.8 | 2.925 |
|  | 1 | 0.83 | 0.25 | 1.8 | 0.374 |
| EDIFICIO |  |  |  |  |  |
| Muros perimetrales | 2 | 17.65 | 0.4 | 5.45 | 76.954 |
|  | 2 | 8.4 | 0.4 | 5.45 | 36.624 |
| Muros interiores | 1 | 8.4 | 0.4 | 5.45 | 18.312 |
|  | 2 | 3.1 | 0.3 | 1.8 | 3.348 |
|  | 2 | 1.6 | 0.3 | 3.68 | 3.533 |
|  | 1 | 1.6 | 0.3 | 1.75 | 0.840 |
|  | 1 | 1.6 | 0.3 | 5.45 | 2.616 |
|  | 1 | 9.2 | 0.3 | 5.45 | 15.042 |
|  | 1 | 1.1 | 0.3 | 3.4 | 1.122 |
|  | 1 | 8.1 | 0.3 | 5.45 | 13.244 |
|  | 1 | 3.1 | 0.4 | 1.7 | 2.108 |
| Vigas Forjado +80.15 |  |  |  |  |  |
| Pórtico 1 | 1 | 1.48 | 0.3 | 0.3 | 0.133 |
| Pórtico 2 | 1 | 3.3 | 0.4 | 0.45 | 0.594 |
| Pórtico 6 | 1 | 9.2 | 0.4 | 0.45 | 1.656 |
| Pórtico 7 | 1 | 5.4 | 0.4 | 0.45 | 0.972 |
| Vigas Forjado +85.55 |  |  |  |  |  |
| Cierre perimetral | 2 | 17.65 | 0.3 | 0.3 | 3.177 |
|  | 2 | 9.2 | 0.3 | 0.3 | 1.656 |
| Cierre hueco | 2 | 2.3 | 0.3 | 0.3 | 0.414 |
| Cierre placas | 2 | 8.4 | 0.2 | 0.3 | 1.008 |
| Pórticos 1, 2 | 2 | 17.65 | 0.4 | 0.5 | 7.060 |
| Pórticos 3, 4, 5, 6 | 4 | 9.2 | 0.4 | 0.5 | 7.360 |
| Pilares |  |  |  |  |  |
| Pilares P1 a P10 | 10 | 0.4 | 0.4 | 4.4 | 7.040 |
| Pilares P11, P12 | 2 | 0.4 | 0.4 | 5.43 | 1.738 |
| Subtotal |  |  |  |  | 216.621 |
| Total |  |  |  |  | 216.62 |

**610.303** m³ Hormigón armado HA-30/B/20/IV+Qb en forjados y losas
7.44 m³ × 117.99 (125.07 con costes indirectos) = 930.52

| Medición | Uds. | Largo | Ancho | Alto | Parcial |
|---|---|---|---|---|---|
| EDIFICIO |  |  |  |  |  |
| Losas Nivel +80.15 | 1 | 1.6 | 1.4 | 0.3 | 0.672 |
|  | 1 | 5 | 1.1 | 0.3 | 1.650 |
|  | 1 | 5.5 | 1.6 | 0.3 | 2.640 |
| Escalera | 1 | 1 |  | 2.48 | 2.480 |
| Subtotal |  |  |  |  | 7.442 |
| Total |  |  |  |  | 7.44 |

**610.600** m² Forjado alveoplaca 25+5 cm carga 1.000 Kg/m² HA-30/B/20/IV+Qb
132.84 m² × 177.52 (188.17 con costes indirectos) = 24996.50

| Medición | Uds. | Largo | Ancho | Parcial |
|---|---|---|---|---|
| Nivel +85.55 | 1 | 8.6 | 4.5 | 38.700 |
|  | 2 | 3.15 | 4.5 | 28.350 |
|  | 1 | 8.6 | 7.65 | 65.790 |
| Subtotal |  |  |  | 132.840 |
| Total |  |  |  | 132.84 |

**610.601** m2 Forjado alveoplaca 20+5 cm carga 1.000 Kg/m² HA-30/B/20/IV+Qb
84.79 m2 × 171.51 (181.8 con costes indirectos) = 15414.82

| Medición | Uds. | Largo | Ancho | Parcial |
|---|---|---|---|---|
| Nivel +80.15 | 1 | 8.4 | 3.3 | 27.720 |
|  | 2 | 1.5 | 1 | 3.000 |
|  | 1 | 8.6 | 2.3 | 19.780 |
|  | 1 | 5.45 | 3.3 | 17.985 |
|  | 1 | 0.45 | 3.3 | 1.485 |
|  | 1 | 2.05 | 0.9 | 1.845 |
|  | 1 | 4.8 | 2.7 | 12.960 |
| Subtotal |  |  |  | 84.775 |
| Total |  |  |  | 84.79 |

**600.100** Kg Acero corrugado B-500 SD
18321.06 Kg × 1.41 (1.49 con costes indirectos) = 27298.38

| Medición | Uds. | Largo | Parcial |
|---|---|---|---|
| PASHALL | 93.753167260313 |  | 93.753 |
|  | 42.615076027415 |  | 42.615 |
|  | 99.08005176374 |  | 99.080 |
|  | 52.203468133583 |  | 52.203 |
| CAUDALIMETRO | 19.975816887851 |  | 19.976 |
|  | 103.87424781682 |  | 103.874 |
|  | 23.615854631859 |  | 23.616 |
|  | 114.70557964046 |  | 114.706 |
| EDIFICIO |  |  |  |
| Muros perimetrales | 2365.1367195215 |  | 2365.137 |
|  | 1248.2666019697 |  | 1248.267 |
|  | 1732.3817573219 |  | 1732.382 |
|  | 3252.6351361962 |  | 3252.635 |
| Muros interiores |  |  |  |
| Transversales | 742.44932456652 |  | 742.449 |
|  | 559.32287285982 |  | 559.323 |
|  | 268.47497897271 |  | 268.475 |
|  | 250.80747870301 |  | 250.807 |
|  | 109.37869513703 |  | 109.379 |
|  | 76.707136849347 |  | 76.707 |
|  | 119.32221287676 |  | 119.322 |
|  | 111.86457457196 |  | 111.865 |
| Longitudinales | 980.14674863054 |  | 980.147 |
|  | 974.46473849355 |  | 974.465 |
| Losas intermedias | 74.665164456367 |  | 74.665 |
|  | 43.769234336491 |  | 43.769 |
|  | 75.819322765442 |  | 75.819 |
|  | 101.56593119867 |  | 101.566 |
|  | 93.753167260313 |  | 93.753 |
| Forjado alveoplacas Nivel +80.15 |  |  |  |
| Armadura base | 53.468603203147 |  | 53.469 |
|  | 31.69496279539 |  | 31.695 |
|  | 3.5512563356179 |  | 3.551 |
|  | 3.3293028146418 |  | 3.329 |
|  | 45.811206729471 |  | 45.811 |
|  | 82.078412056969 |  | 82.078 |
|  | 21.951203224538 |  | 21.951 |
|  | 20.563993718437 |  | 20.564 |
|  | 1.6979444354673 |  | 1.698 |
|  | 2.1973398576636 |  | 2.197 |
|  | 2.2750235900052 |  | 2.275 |
|  | 14.382588159253 |  | 14.383 |
|  | 14.915276609595 |  | 14.915 |
| Armadura de refuerzo | 75.641759948661 |  | 75.642 |
|  | 41.54969912673 |  | 41.550 |
|  | 9.1148912614193 |  | 9.115 |
|  | 44.232870580308 |  | 44.233 |
|  | 14.678526187221 |  | 14.679 |
|  | 1.4599609379763 |  | 1.460 |
|  | 27.226298573071 |  | 27.226 |
|  | 3.5512563356179 |  | 3.551 |
|  | 0.6313344596654 |  | 0.631 |
| Forjado alveoplacas Nivel +85.55 |  |  |  |
| Armadura base | 42.948006308879 |  | 42.948 |
|  | 118.34561738447 |  | 118.346 |
|  | 31.961307020561 |  | 31.961 |
|  | 32.16106518944 |  | 32.161 |
|  | 73.011610725094 |  | 73.012 |
| Armadura de refuerzo | 32.198057442936 |  | 32.198 |
|  | 47.350084474905 |  | 47.350 |
|  | 54.92609799089 |  | 54.926 |
| Pilares |  |  |  |
| Pilares P1 a P10 | 310.37980373301 |  | 310.380 |
|  | 67.47387037674 |  | 67.474 |
|  | 10.338101777021 |  | 10.338 |
|  | 31.295446457633 |  | 31.295 |
|  | 53.202258977976 |  | 53.202 |
|  | 40.684080394923 |  | 40.684 |
| Pilares P11, P12 | 15.625527876719 |  | 15.626 |
|  | 76.707136849347 |  | 76.707 |
|  | 3.1014305331063 |  | 3.101 |
|  | 6.2590892915266 |  | 6.259 |
|  | 15.647723228816 |  | 15.648 |
|  | 7.5109071498319 |  | 7.511 |
| Vigas Forjado Nivel +80.15 |  |  |  |
| Pórtico 1 | 11.541583090758 |  | 11.542 |
|  | 2.1307538013707 |  | 2.131 |
| Pórtico 2 | 2.574660843323 |  | 2.575 |
|  | 17.708931593615 |  | 17.709 |
|  | 2.5253378386616 |  | 2.525 |
|  | 16.602123369014 |  | 16.602 |
|  | 6.747387037674 |  | 6.747 |
| Pórtico 5 | 2.7522236601039 |  | 2.752 |
|  | 10.890519429228 |  | 10.891 |
|  | 26.752797728322 |  | 26.753 |
|  | 21.070787591333 |  | 21.071 |
|  | 4.1825907952833 |  | 4.183 |
|  | 3.2355891057852 |  | 3.236 |
|  | 26.516047305947 |  | 26.516 |
|  | 20.834037168958 |  | 20.834 |
|  | 7.4576383047976 |  | 7.458 |
|  | 5.0605402782555 |  | 5.061 |
|  | 14.244483746201 |  | 14.244 |
|  | 10.495935391937 |  | 10.496 |
| Pórtico 7 | 5.5044473202078 |  | 5.504 |
|  | 55.30489866669 |  | 55.305 |
|  | 4.1825907952833 |  | 4.183 |
|  | 703.78008891201 |  | 703.780 |
|  | 13.494774075348 |  | 13.495 |
| Vigas Forjado Nivel +85.55 |  |  |  |
| Pórticos 1, 2 | 7.723982529969 |  | 7.724 |
|  | 28.498832093334 |  | 28.499 |
|  | 27.69979941782 |  | 27.700 |
|  | 45.456081095909 |  | 45.456 |
|  | 29.041385144609 |  | 29.041 |
|  | 30.185678852752 |  | 30.186 |
|  | 15.783361491635 |  | 15.783 |
|  | 8.4440983980248 |  | 8.444 |
|  | 4.8928420624069 |  | 4.893 |
|  | 50.1910895434 |  | 50.191 |
|  | 18.182432438364 |  | 18.182 |
|  | 18.49612674801 |  | 18.496 |
|  | 17.93384449487 |  | 17.934 |
|  | 80.02164276259 |  | 80.022 |
|  | 7.4576383047976 |  | 7.458 |
|  | 122.95238601984 |  | 122.952 |
| Pórticos 3, 4, 5, 6 | 34.092060821932 |  | 34.092 |
|  | 102.80887091614 |  | 102.809 |
|  | 28.725717914776 |  | 28.726 |
|  | 171.34811819356 |  | 171.348 |
|  | 101.96051523596 |  | 101.961 |
| Escalera | 133.17211258567 |  | 133.172 |
|  | 1.3494774075348 |  | 1.349 |
|  | 0.7191294079626 |  | 0.719 |
|  | 4.3414108702929 |  | 4.341 |
|  | 0.5060540278256 |  | 0.506 |
|  | 7.8305202200375 |  | 7.831 |
|  | 6.1081608972628 |  | 6.108 |
|  | 21.307538013707 |  | 21.308 |
|  | 1.0831331823635 |  | 1.083 |
|  | 1.189670872432 |  | 1.190 |
|  | 2.0064598296241 |  | 2.006 |
|  | 2.0419723929803 |  | 2.042 |
|  | 1.5980653510281 |  | 1.598 |
| Despuntes y recortes | 0.05 | 17448.63 | 872.432 |
| Subtotal |  |  | 18321.060 |
| Total |  |  | 18321.06 |

**616.110** m² Encofrado plano en muros y alzados
1016.24 m² × 14.77 (15.66 con costes indirectos) = 15914.32

| Medición | Uds. | Largo | Alto | Parcial |
|---|---|---|---|---|
| PARSHALL | 2 | 4.5 | 2.25 | 20.250 |
|  | 2 | 4 | 2.25 | 18.000 |
|  | 2 | 2.1 | 2.25 | 9.450 |
|  | 2 | 1.6 | 2.25 | 7.200 |
| CAUDALÍMETRO | 4 | 3.25 | 1.8 | 23.400 |
|  | 2 | 0.83 | 1.8 | 2.988 |
| EDIFICIO |  |  |  |  |
| Muros perimetrales | 4 | 17.65 | 5.45 | 384.770 |
|  | 4 | 8.4 | 5.45 | 183.120 |
| Muros interiores | 2 | 8.4 | 5.45 | 91.560 |
|  | 4 | 3.1 | 1.8 | 22.320 |
|  | 4 | 1.6 | 3.68 | 23.552 |
|  | 2 | 1.6 | 1.75 | 5.600 |
|  | 2 | 1.6 | 5.45 | 17.440 |
|  | 2 | 9.2 | 5.45 | 100.280 |
|  | 2 | 1.1 | 3.4 | 7.480 |
|  | 2 | 8.1 | 5.45 | 88.290 |
|  | 2 | 3.1 | 1.7 | 10.540 |
| Subtotal |  |  |  | 1016.240 |
| Total |  |  |  | 1016.24 |

**616.120** m² Encofrado plano en vigas y pilares
230.81 m² × 26.82 (28.43 con costes indirectos) = 6561.93

| Medición | Uds. | Largo | Ancho | Alto | Parcial |
|---|---|---|---|---|---|
| VIGAS EDIFICIO |  |  |  |  |  |
| Forjado +80.15 |  |  |  |  |  |
| Pórtico 1 | 2 | 1.48 |  | 0.3 | 0.888 |
|  | 1 | 1.48 | 0.3 |  | 0.444 |
| Pórtico 2 | 2 | 3.3 |  | 0.45 | 2.970 |
|  | 1 | 3.3 | 0.4 |  | 1.320 |
| Pórtico 6 | 2 | 9.2 |  | 0.45 | 8.280 |
|  | 1 | 9.2 | 0.4 |  | 3.680 |
| Pórtico 7 | 2 | 5.4 |  | 0.45 | 4.860 |
|  | 1 | 5.4 | 0.4 |  | 2.160 |
| Forjado +85.55 |  |  |  |  |  |
| Cierre perimetral | 2 | 17.65 |  | 0.3 | 10.590 |
|  | 2 | 9.2 |  | 0.3 | 5.520 |
| Cierre hueco | 2 | 2.3 |  | 0.3 | 1.380 |
| Pórticos 1, 2 | 4 | 17.65 |  | 0.5 | 35.300 |
|  | 2 | 17.65 | 0.4 |  | 14.120 |
| Pórticos 3, 4, 5, 6 | 8 | 9.2 |  | 0.5 | 36.800 |
|  | 4 | 9.2 | 0.4 |  | 14.720 |
| PILARES EDIFICIO |  |  |  |  |  |
| Pilares P1 a P10 | 40 | 0.4 |  | 4.4 | 70.400 |
| Pilares P11, P12 | 8 | 0.4 |  | 5.43 | 17.376 |
| Subtotal |  |  |  |  | 230.808 |
| Total |  |  |  |  | 230.81 |

**616.130** m² Encofrado plano en forjados y losas
30.7 m² × 28.2 (29.89 con costes indirectos) = 917.62

| Medición | Uds. | Largo | Ancho | Parcial |
|---|---|---|---|---|
| EDIFICIO |  |  |  |  |
| Losas Nivel +80.15 | 1 | 1.6 | 1.4 | 2.240 |
|  | 1 | 5 | 1.1 | 5.500 |
|  | 1 | 5.5 | 1.6 | 8.800 |
| Escalera | 1 | 2.48 |  | 2.480 |
|  | 1 | 5.4 | 1 | 5.400 |
|  | 1 | 6.28 | 1 | 6.280 |
| Subtotal |  |  |  | 30.700 |
| Total |  |  |  | 30.7 |

**608.001** Kg Acero S275 J2G3 en perfiles
7237.62 Kg × 3.17 (3.36 con costes indirectos) = 24318.40

| Medición | Uds. | Parcial |
|---|---|---|
| PASHALL |  |  |
| Apoyo registro PRFV | 38.37708 | 38.377 |
|  | 16.44732 | 16.447 |
| PASHALL |  |  |
| Apoyo registro PRFV | 26.95533 | 26.955 |
|  | 8.497782 | 8.498 |
| EDIFICIO |  |  |
| Polipasto | 366.08004 | 366.080 |
| Puente grúa | 6061.04152 | 6061.042 |
|  | 235.7983 | 235.798 |
|  | 447.6698 | 447.670 |
|  | 36.738 | 36.738 |
| Subtotal |  | 7237.605 |
| Total |  | 7237.62 |

###### 202020203 CUBIERTA (08/06/2000)
Importe: 8518.25

**610.020** m³ Hormigón en masa HNE-20/B/40
14.97 m³ × 76.89 (81.5 con costes indirectos) = 1220.06

| Medición | Uds. | Largo | Ancho | Alto | Parcial |
|---|---|---|---|---|---|
| CUBIERTA | 1 | 17.65 | 9.2 | 0.1 | 16.238 |
| A descontar claraboya | -1 | 4.7 | 2.7 | 0.1 | -1.269 |
| Subtotal |  |  |  |  | 14.969 |
| Total |  |  |  |  | 14.97 |

**625.320** m² Impermeabilización cubierta protección mineral ligera
170.24 m² × 40.44 (42.87 con costes indirectos) = 7298.19

| Medición | Uds. | Largo | Ancho | Alto | Parcial |
|---|---|---|---|---|---|
| CUBIERTA |  |  |  |  |  |
| Planta | 1 | 17.65 | 9.2 |  | 162.380 |
| A descontar claraboya | -1 | 4.7 | 2.7 |  | -12.690 |
| Remates verticales | 2 | 17.65 |  | 0.3 | 10.590 |
|  | 2 | 9.2 |  | 0.3 | 5.520 |
|  | 2 | 4.7 |  | 0.3 | 2.820 |
|  | 2 | 2.7 |  | 0.3 | 1.620 |
| Subtotal |  |  |  |  | 170.240 |
| Total |  |  |  |  | 170.24 |

##### 2S.05.02.03 ALBAÑILERÍA Y REVESTIMIENTOS (19/11/1998)
Importe: 110630.25

###### 205020301 TABIQUERIA Y REVESTIMIENTOS (19/11/1998)
Importe: 49471.12

**613.300** m² Fachada pesada de paneles prefabricados de hormigón armado
209.96 m² × 145.83 (154.58 con costes indirectos) = 32455.62

| Medición | Uds. | Largo | Alto | Parcial |
|---|---|---|---|---|
| FACHADA FRONTAL / POSTERIOR | 2 | 18 | 5 | 180.000 |
| FACHADAS LATERALES | 2 | 9.5 | 5 | 95.000 |
| A DESCONTAR |  |  |  |  |
| Puertas | -2 | 4 | 3.6 | -28.800 |
|  | -2 | 2.4 | 3.6 | -17.280 |
|  | -1 | 1.6 | 3.6 | -5.760 |
| Ventanas | -1 | 0.8 | 1.5 | -1.200 |
|  | -5 | 1.6 | 1.5 | -12.000 |
| Subtotal |  |  |  | 209.960 |
| Total |  |  |  | 209.96 |

**613.020** m² Fábrica bloque hormigón vibrado 20 cm
91.53 m² × 28.45 (30.16 con costes indirectos) = 2760.54

| Medición | Uds. | Largo | Alto | Parcial |
|---|---|---|---|---|
| TABIQUERÍAS INTERIORES | 1 | 5.1 | 4.1 | 20.910 |
|  | 1 | 1.7 | 4.1 | 6.970 |
|  | 1 | 9.2 | 4.1 | 37.720 |
|  | 1 | 5.1 | 4.1 | 20.910 |
|  | 1 | 3.3 | 4.1 | 13.530 |
| A DESCONTAR |  |  |  |  |
| Carpinterías | -2 | 1.6 | 2.1 | -6.720 |
|  | -1 | 0.85 | 2.1 | -1.785 |
| Subtotal |  |  |  | 91.535 |
| Total |  |  |  | 91.53 |

**609.001** m² Enfoscado paramentos verticales
183.07 m² × 17.5 (18.55 con costes indirectos) = 3395.95

| Medición | Uds. | Largo | Alto | Parcial |
|---|---|---|---|---|
| TABIQUERÍAS INTERIORES | 2 | 5.1 | 4.1 | 41.820 |
|  | 2 | 1.7 | 4.1 | 13.940 |
|  | 2 | 9.2 | 4.1 | 75.440 |
|  | 2 | 5.1 | 4.1 | 41.820 |
|  | 2 | 3.3 | 4.1 | 27.060 |
| A DESCONTAR |  |  |  |  |
| Carpinterías | -4 | 1.6 | 2.1 | -13.440 |
|  | -2 | 0.85 | 2.1 | -3.570 |
| Subtotal |  |  |  | 183.070 |
| Total |  |  |  | 183.07 |

**609.004** m² Pintura plástica exteriores / interiores
183.07 m² × 5.76 (6.11 con costes indirectos) = 1118.56

| Medición | Uds. | Largo | Alto | Parcial |
|---|---|---|---|---|
| TABIQUERÍAS INTERIORES | 2 | 5.1 | 4.1 | 41.820 |
|  | 2 | 1.7 | 4.1 | 13.940 |
|  | 2 | 9.2 | 4.1 | 75.440 |
|  | 2 | 5.1 | 4.1 | 41.820 |
|  | 2 | 3.3 | 4.1 | 27.060 |
| A DESCONTAR |  |  |  |  |
| Carpinterías | -4 | 1.6 | 2.1 | -13.440 |
|  | -2 | 0.85 | 2.1 | -3.570 |
| Subtotal |  |  |  | 183.070 |
| Total |  |  |  | 183.07 |

**695.100** m Línea de vida permanente anclada panel prefabricado
54.34 m × 169.1 (179.25 con costes indirectos) = 9740.45

| Medición | Uds. | Largo | Parcial |
|---|---|---|---|
| CUBIERTA | 2 | 17.81 | 35.620 |
|  | 2 | 9.36 | 18.720 |
| Subtotal |  |  | 54.340 |
| Total |  |  | 54.34 |

###### 205020302 PAVIMENTOS Y ALICATADOS (13/10/2011)
Importe: 5863.13

**500.800** m² Pavimento continuo hormigón HM-25/B/20/I 10 cm armado fibras pol
168.3 m² × 22.31 (23.65 con costes indirectos) = 3980.30

| Medición | Uds. | Largo | Ancho | Parcial |
|---|---|---|---|---|
| PLANTA SÓTANO | 1 | 7.25 | 8.4 | 60.900 |
| PLANTA BAJA | 1 | 3.3 | 5.4 | 17.820 |
|  | 1 | 1.35 | 4.55 | 6.143 |
|  | 1 | 2.7 | 7.85 | 21.195 |
|  | 1 | 3.6 | 9.8 | 35.280 |
|  | 1 | 3.6 | 8.2 | 29.520 |
| A descontar huecos | -4 | 0.8 | 0.8 | -2.560 |
| Subtotal |  |  |  | 168.298 |
| Total |  |  |  | 168.3 |

**608.078** m² Celosía tramex galvanizada 30x30 pletinas 25x3 mm
14.91 m² × 119.13 (126.28 con costes indirectos) = 1882.83

| Medición | Uds. | Largo | Parcial |
|---|---|---|---|
| PLANTA BAJA | 1 | 6.64 | 6.640 |
|  | 1 | 2 | 2.000 |
|  | 1 | 1.19 | 1.190 |
|  | 1 | 0.83 | 0.830 |
|  | 1 | 4.25 | 4.250 |
| Subtotal |  |  | 14.910 |
| Total |  |  | 14.91 |

###### 205020303 CARPINTERÍAS (19/11/1998)
Importe: 28688.85

**611.603** ud Puerta metálica seccional industrial 4000x3600 mm
1 ud × 4870.5 (5162.73 con costes indirectos) = 5162.73
Puerta metálica seccional industrial, Hörmann SPU-F42 (acabado Stucco) o similar, de 4,00x3,60 m, color corporativo o a elegir por DO, fabricada con panel sandwich de 42 mm de espesor, con protección contra los dedos, protección de superficie con imprimación; cerco angular perfilado de acero galvanizado, automatismo de eje WA 300 S4 con desbloqueo de emergencia, panel acristalado doble de policarbonato de doble seguridad, pestillo interior, apertura y cierre automático, cuadro de maniobra y sistema de seguridad por célula fotoeléctrica, pulsador y botón de emergencia, receptor y detector de presencia por radar comfort, automatización para evitar apertura simultánea de dos puertas, zócalo de panel sandwich acanalado, cerradura, tiradores exteriores y pareja de fotocélulas por puerta. Completamente instalada.

| Código | Ud | Descripción | Rendimiento | Precio | Importe |
|---|---|---|---|---|---|
| MAT.PTAG302 | ud | Puerta met. secc. industr. 4000x3600 mm Hörmann SPU-F42 i. autom (material; 25/08/2020) | 1 | 4195 | 4195.00 |
| MO.OFI001 | h | Oficial 1ª | 15 | 15.59 | 233.85 |
| MO.PEO001 | h | Peón | 14 | 14.98 | 209.72 |
| %.AUX005 | % | Medios auxiliares y resto de obra | 5 % | 4638.57 | 231.93 |
|  |  | Total |  |  | 4870.5 |

| Medición | Uds. | Parcial |
|---|---|---|
| P1 | 1 | 1.000 |
| Total |  | 1 |

**611.700** m² Puerta paso doble chapa acero aislam. interno fibra mineral
23.04 m² × 373.02 (395.4 con costes indirectos) = 9110.02

| Medición | Uds. | Largo | Alto | Parcial |
|---|---|---|---|---|
| P2 | 1 | 1.6 | 3.6 | 5.760 |
| P3 | 1 | 2.4 | 3.6 | 8.640 |
| P4 | 1 | 2.4 | 3.6 | 8.640 |
| Subtotal |  |  |  | 23.040 |
| Total |  |  |  | 23.04 |

**611.710** ud Puerta cortafuegos abatible 1 hoja ancho 0,90 m
1 ud × 654.93 (694.23 con costes indirectos) = 694.23

| Medición | Uds. | Parcial |
|---|---|---|
| P5 | 1 | 1.000 |
| Total |  | 1 |

**611.711** ud Puerta cortafuegos abatible 2 hojas ancho 1,60 m
2 ud × 1257.08 (1332.5 con costes indirectos) = 2665.00

| Medición | Uds. | Parcial |
|---|---|---|
| P6 | 2 | 2.000 |
| Total |  | 2 |

**611.750** ud Carpintería aluminio dos hojas practicables 1,60x1,50 m
5 ud × 1049.45 (1112.42 con costes indirectos) = 5562.10

| Medición | Uds. | Parcial |
|---|---|---|
| V1 | 5 | 5.000 |
| Total |  | 5 |

**611.751** ud Carpintería aluminio una hoja practicables 0,80x1,50 m
1 ud × 649.88 (688.87 con costes indirectos) = 688.87

| Medición | Uds. | Parcial |
|---|---|---|
| V2 | 1 | 1.000 |
| Total |  | 1 |

**625.325** m Barandilla escalera h=1 m, pasamanos y barrotes verticales tubo
19.3 m × 44.99 (47.69 con costes indirectos) = 920.42

| Medición | Uds. | Largo | Parcial |
|---|---|---|---|
| PLANTA SÓTANO (Escalera) | 1 | 4.6 | 4.600 |
|  | 1 | 6.2 | 6.200 |
| PLANTA BAJA | 1 | 8.5 | 8.500 |
| Subtotal |  |  | 19.300 |
| Total |  |  | 19.3 |

**690.100** m² Lucernario 3-8 m luz máxima de policarbonato celular incoloro
13.06 m² × 280.67 (297.51 con costes indirectos) = 3885.48

| Medición | Uds. | Largo | Ancho | Parcial |
|---|---|---|---|---|
| CUBIERTA | 1 | 4.75 | 2.75 | 13.063 |
| Total |  |  |  | 13.06 |

###### 205020304 REVESTIMIENTO DE FACHADA (16/09/2011)
Importe: 26607.15

**650.025** m² Cerramiento de madera tecnológica perfil FIGUERES o similar 80x5
64 m² × 187.45 (198.7 con costes indirectos) = 12716.80

| Medición | Uds. | Largo | Parcial |
|---|---|---|---|
| Alzado frontal | 1 | 8 | 8.000 |
|  | 1 | 12 | 12.000 |
| Alzado laderal izquierdo | 1 | 4 | 4.000 |
|  | 1 | 8 | 8.000 |
| Alzado lateral derecho | 1 | 8 | 8.000 |
| Alzado posterior | 3 | 8 | 24.000 |
| Subtotal |  |  | 64.000 |
| Total |  |  | 64 |

**650.026** m² Mamposteria de piedra basáltica
169.25 m² × 77.42 (82.07 con costes indirectos) = 13890.35

| Medición | Uds. | Largo | Parcial |
|---|---|---|---|
| Alzado frontal | 1 | 30 | 30.000 |
| Alzado lateral izquierdo | 1 | 34.8 | 34.800 |
| Alzado lateral derecho | 1 | 39.2 | 39.200 |
| Alzado posterior | 1 | 65.25 | 65.250 |
| Subtotal |  |  | 169.250 |
| Total |  |  | 169.25 |

##### 2S.05.02.04 URBANIZACIÓN (19/11/1998)
Importe: 47476.61

###### 205020401 PAVIMENTOS PEATONALES (19/11/1998)
Importe: 10883.27

**570.100** m Bordillo prefabricado de hormigón 100x30x15
145.8 m × 25.15 (26.66 con costes indirectos) = 3887.03

| Medición | Uds. | Largo | Parcial |
|---|---|---|---|
| INTERIOR PARCELA | 1 | 29.8 | 29.800 |
|  | 1 | 22 | 22.000 |
|  | 1 | 3.5 | 3.500 |
|  | 1 | 12 | 12.000 |
|  | 1 | 35 | 35.000 |
|  | 1 | 12.5 | 12.500 |
| ACCESO PARCELA | 2 | 15.5 | 31.000 |
| Subtotal |  |  | 145.800 |
| Total |  |  | 145.8 |

**560.200** m² Pavimento de acera de loseta hidráulica
189.6 m² × 34.81 (36.9 con costes indirectos) = 6996.24

| Medición | Uds. | Largo | Parcial |
|---|---|---|---|
| PERÍMETRO EBAR | 1 | 169.6 | 169.600 |
| EXTERIOR PARCELA | 1 | 20 | 20.000 |
| Subtotal |  |  | 189.600 |
| Total |  |  | 189.6 |

###### 205020402 PAVIMENTOS RODADOS (01/01/2000)
Importe: 3985.68

**501.001** m³ Zahorra artificial
20.38 m³ × 25.01 (26.51 con costes indirectos) = 540.27

| Medición | Uds. | Largo | Alto | Parcial |
|---|---|---|---|---|
| ACCESO | 1 | 58.66 | 0.15 | 8.799 |
| URBANIZACIÓN INTERIOR | 1 | 77.2 | 0.15 | 11.580 |
| Subtotal |  |  |  | 20.379 |
| Total |  |  |  | 20.38 |

**550.100** m² Pavimento de hormigón vibrofratasado HP-40 i/mallazo
135.86 m² × 23.92 (25.36 con costes indirectos) = 3445.41

| Medición | Uds. | Largo | Parcial |
|---|---|---|---|
| ACCESO | 1 | 58.66 | 58.660 |
| URBANIZACIÓN INTERIOR | 1 | 77.2 | 77.200 |
| Subtotal |  |  | 135.860 |
| Total |  |  | 135.86 |

###### 205020403 ZONAS AJARDINADAS (02/09/2016)
Importe: 1449.37

###### 20502040301 JARDINERÍA. ESPECIES VEGETALES
Importe: 617.77

**J01.TARAJ** ud Tamarix canariensis (Tarajal) 1,50 m M-30
3 ud × 33.25 (35.25 con costes indirectos) = 105.75
Tamarix canariensis (Tarajal) de 1,50 m de altura, en maceta M-30, incluso transporte, plantación y primeros riegos.

| Código | Ud | Descripción | Rendimiento | Precio | Importe |
|---|---|---|---|---|---|
| ADJ.TARAJ | ud | Tamarix canariensis (Tarajal) 1,50 m M-30 (material; 03/08/2020) | 1 | 24 | 24.00 |
| MO.PEO100 | h | Peón especializado | 0.25 | 15.13 | 3.78 |
| M.AGRO | m3 | mejora agronómica en suelo | 0.3 | 6.81 | 2.04 |
| QAB0030 | h | Camión volquete 2 ejes > 15 t | 0.03 | 27 | 0.81 |
| QAF0010 | h | Camión cist 10 m³ c/bomba y asp alq c/cond | 0.05 | 33 | 1.65 |
| %.AUX003 | % | Medios auxiliares y resto de obra | 3 % | 32.28 | 0.97 |
|  |  | Total |  |  | 33.25 |

**J01.JAZMIN** ud Jasminum odoratissimum (Jazmin silvestre) 0,60 m M-20
14 ud × 11.4 (12.08 con costes indirectos) = 169.12

**J01.LAV-20** ud Lavandula canariensis (Lavanda) M-20
54 ud × 5.99 (6.35 con costes indirectos) = 342.90

###### 20502040302 SUELOS Y LABORES (02/09/2016)
Importe: 831.6

**D02.0040** m³ Excav. manual a cielo abierto terreno duro.
10.9 m³ × 7.73 (8.19 con costes indirectos) = 89.27

| Medición | Uds. | Largo | Ancho | Alto | Parcial |
|---|---|---|---|---|---|
| Tarajal | 3.45 | 1 | 1 | 1 | 3.450 |
| Jazmin | 16.1 | 0.6 | 0.6 | 0.6 | 3.478 |
| Lavanda M-20 | 62.1 | 0.4 | 0.4 | 0.4 | 3.974 |
| Subtotal |  |  |  |  | 10.902 |
| Total |  |  |  |  | 10.9 |

**S01.TIERR** m³ Tierra vegetal para árboles, arbustos...
10.9 m³ × 21.96 (23.28 con costes indirectos) = 253.75

| Medición | Uds. | Largo | Ancho | Alto | Parcial |
|---|---|---|---|---|---|
| Tarajal | 3.45 | 1 | 1 | 1 | 3.450 |
| Jazmin | 16.1 | 0.6 | 0.6 | 0.6 | 3.478 |
| Lavanda M-20 | 62.1 | 0.4 | 0.4 | 0.4 | 3.974 |
| Subtotal |  |  |  |  | 10.902 |
| Total |  |  |  |  | 10.9 |

**S01.MULCHP** m³ Capa drenaje picón avitolado (10-12mm)
1.92 m³ × 22.85 (24.22 con costes indirectos) = 46.50

| Medición | Uds. | Largo | Ancho | Alto | Parcial |
|---|---|---|---|---|---|
| Tarajal | 3.45 | 1 | 1 | 0.1 | 0.345 |
| Jazmin | 16.1 | 0.6 | 0.6 | 0.1 | 0.580 |
| Lavanda M-20 | 62.1 | 0.4 | 0.4 | 0.1 | 0.994 |
| Subtotal |  |  |  |  | 1.919 |
| Total |  |  |  |  | 1.92 |

**S01.GRAVA** m³ Capa de grava/picón 40-60 mm en superficie.
13.8 m³ × 27.13 (28.76 con costes indirectos) = 396.89

| Medición | Uds. | Largo | Alto | Parcial |
|---|---|---|---|---|
| superficie total a cubrir | 120 | 1.15 | 0.1 | 13.800 |
| Total |  |  |  | 13.8 |

**S01.JABLE** m³ Acondicionado de superficie y aporte de "Jable"
1 m³ × 42.63 (45.19 con costes indirectos) = 45.19

###### 205020404 CERRAMIENTO PERIMETRAL (19/11/1998)
Importe: 14154.39

**321.100** m³ Excavación en zanjas y pozos por medios mecánicos, en cualquier
18.42 m³ × 10.11 (10.72 con costes indirectos) = 197.46

| Medición | Uds. | Largo | Ancho | Alto | Parcial |
|---|---|---|---|---|---|
| CERRAMIENTO | 1 | 11.53 | 0.6 | 0.3 | 2.075 |
|  | 1 | 90.8 | 0.6 | 0.3 | 16.344 |
| Subtotal |  |  |  |  | 18.419 |
| Total |  |  |  |  | 18.42 |

**610.015** m³ Hormigón de limpieza HL-150/B/20
3.58 m³ × 70 (74.2 con costes indirectos) = 265.64

| Medición | Uds. | Largo | Ancho | Alto | Parcial |
|---|---|---|---|---|---|
| CERRAMIENTO | 1 | 11.53 | 0.35 | 0.1 | 0.404 |
|  | 1 | 90.8 | 0.35 | 0.1 | 3.178 |
| Subtotal |  |  |  |  | 3.582 |
| Total |  |  |  |  | 3.58 |

**610.020** m³ Hormigón en masa HNE-20/B/40
7.17 m³ × 76.89 (81.5 con costes indirectos) = 584.36

| Medición | Uds. | Largo | Ancho | Alto | Parcial |
|---|---|---|---|---|---|
| CERRAMIENTO | 1 | 11.53 | 0.35 | 0.2 | 0.807 |
|  | 1 | 90.8 | 0.35 | 0.2 | 6.356 |
| Subtotal |  |  |  |  | 7.163 |
| Total |  |  |  |  | 7.17 |

**332.350** m³ Relleno con material seleccionado procedente de préstamo
7.68 m³ × 12.4 (13.14 con costes indirectos) = 100.92

| Medición | Uds. | Largo | Parcial |
|---|---|---|---|
| TOTAL EXCAVACIÓN | 1 | 18.42 | 18.420 |
| A DESCONTAR |  |  |  |
| Hormigón limpieza | -1 | 3.58 | -3.580 |
| Hormigón en masa | -1 | 7.16 | -7.160 |
| Subtotal |  |  | 7.680 |
| Total |  |  | 7.68 |

**613.025** m² Fábrica bloque hormigón vibrado 25 cm
51.17 m² × 29.19 (30.94 con costes indirectos) = 1583.20

| Medición | Uds. | Largo | Alto | Parcial |
|---|---|---|---|---|
| CERRAMIENTO | 1 | 11.53 | 0.5 | 5.765 |
|  | 1 | 90.8 | 0.5 | 45.400 |
| Subtotal |  |  |  | 51.165 |
| Total |  |  |  | 51.17 |

**613.500** m² Chapado paramentos piedra natural acabado negro
102.33 m² × 56.21 (59.58 con costes indirectos) = 6096.82

| Medición | Uds. | Largo | Alto | Parcial |
|---|---|---|---|---|
| CERRAMIENTO | 2 | 11.53 | 0.5 | 11.530 |
|  | 2 | 90.8 | 0.5 | 90.800 |
| Subtotal |  |  |  | 102.330 |
| Total |  |  |  | 102.33 |

**610.512** m Albardilla de hormigón
102.33 m × 19.97 (21.17 con costes indirectos) = 2166.33

| Medición | Uds. | Largo | Parcial |
|---|---|---|---|
| FÁBRICA BLOQUE | 1 | 11.53 | 11.530 |
|  | 1 | 90.8 | 90.800 |
| Subtotal |  |  | 102.330 |
| Total |  |  | 102.33 |

**611.901** ud Puerta 2 hojas abatible manual malla electrosoldada 5,00x2,50 m
1 ud × 115.58 (122.51 con costes indirectos) = 122.51

| Medición | Uds. | Parcial |
|---|---|---|
| ACCESO | 1 | 1.000 |
| Total |  | 1 |

**611.905** m Vallado paneles malla electrosold., de 50x50 mm de paso de malla
102.33 m × 28 (29.68 con costes indirectos) = 3037.15

| Medición | Uds. | Largo | Parcial |
|---|---|---|---|
| FÁBRICA BLOQUE | 1 | 11.53 | 11.530 |
|  | 1 | 90.8 | 90.800 |
| Subtotal |  |  | 102.330 |
| Total |  |  | 102.33 |

###### 205020405 PLUVIALES (19/11/1998)
Importe: 14388.82

**404.000** ud Arqueta pie de bajante 50x50x50 cm
4 ud × 181.69 (192.59 con costes indirectos) = 770.36

| Medición | Uds. | Parcial |
|---|---|---|
| EBAR | 4 | 4.000 |
| Total |  | 4 |

**407.002** ud Imbornal sifónico 700x350 mm
2 ud × 183.97 (195.01 con costes indirectos) = 390.02

| Medición | Uds. | Parcial |
|---|---|---|
| URBANIZACIÓN | 2 | 2.000 |
| Total |  | 2 |

**406.223** m Canal de drenaje simple
5 m × 920.84 (976.09 con costes indirectos) = 4880.45

| Medición | Uds. | Largo | Parcial |
|---|---|---|---|
| ACCESO | 1 | 5 | 5.000 |
| Total |  |  | 5 |

**415.000** m Tubería saneamiento PVC ø160 mm SN8
9.82 m × 15.63 (16.57 con costes indirectos) = 162.72

| Medición | Uds. | Largo | Parcial |
|---|---|---|---|
| URBANIZACIÓN | 1 | 6.55 | 6.550 |
|  | 1 | 3.27 | 3.270 |
| Subtotal |  |  | 9.820 |
| Total |  |  | 9.82 |

**415.001** m Tubería saneamiento PVC ø200 mm SN8
56.3 m × 21.51 (22.8 con costes indirectos) = 1283.64

| Medición | Uds. | Largo | Parcial |
|---|---|---|---|
| TRASERA EBAR | 1 | 30 | 30.000 |
|  | 2 | 1.1 | 2.200 |
| URBANIZACIÓN | 2 | 1.1 | 2.200 |
|  | 1 | 11.6 | 11.600 |
|  | 1 | 10.3 | 10.300 |
| Subtotal |  |  | 56.300 |
| Total |  |  | 56.3 |

**415.002** m Tubería saneamiento PVC ø250 mm SN8
13.6 m × 30.48 (32.31 con costes indirectos) = 439.42

| Medición | Uds. | Largo | Parcial |
|---|---|---|---|
| URBANIZACIÓN | 1 | 13.6 | 13.600 |
| Total |  |  | 13.6 |

**415.630** m Tubería PVC corrugada DN 630 mm SN-8
1 m × 155.12 (164.43 con costes indirectos) = 164.43

| Medición | Uds. | Parcial |
|---|---|---|
| ACCESO | 1 | 1.000 |
| Total |  | 1 |

**415.632** m Caño hormigonado PVC ø630 mm
10.5 m × 247.02 (261.84 con costes indirectos) = 2749.32
Caño hormigonado ø630 mm realizado con tubería PVC ø630 mm SN4 recubierta con hormigón en masa HM-20, incluso aletas de entrada y salida.

| Código | Ud | Descripción | Rendimiento | Precio | Importe |
|---|---|---|---|---|---|
| MAT.HNE20 | m³ | Hormigón en masa HNE-20/B/40 de central | 1.5 | 67.9 | 101.85 |
| MAT.PVCSN4630 | m | Tubería saneamiento T.P.P. PVC SN8 ø630 mm (material; 25/08/2020) | 1 | 131.8 | 131.80 |
| MO.PEO001 | h | Peón | 0.1 | 14.98 | 1.50 |
| MO.OFI001 | h | Oficial 1ª | 0.3 | 15.59 | 4.68 |
| %.AUX003 | % | Medios auxiliares y resto de obra | 3 % | 239.83 | 7.19 |
|  |  | Total |  |  | 247.02 |

| Medición | Uds. | Largo | Parcial |
|---|---|---|---|
| ACCESO | 1 | 10.5 | 10.500 |
| Total |  |  | 10.5 |

**410.402** ud Pozo registro mixto Tipo I ø1.200 mm h < 2 m
1 ud × 941.72 (998.22 con costes indirectos) = 998.22

| Medición | Uds. | Parcial |
|---|---|---|
| URBANIZACIÓN | 1 | 1.000 |
| Total |  | 1 |

**403.500** m Cuneta de hormigón ejecutada in situ
21 m × 114.57 (121.44 con costes indirectos) = 2550.24

| Medición | Uds. | Largo | Parcial |
|---|---|---|---|
| ZONA EXTERIOR | 1 | 21 | 21.000 |
| Total |  |  | 21 |

###### 205020406 RED DE RIEGO (19/11/1998)
Importe: 2615.08

###### 20502040601 CABEZAL DE RIEGO Y AUTOMATISMO (29/11/2012)
Importe: 2271.89

**CONEX RED** ud Conexión a red
1 ud × 291.92 (309.44 con costes indirectos) = 309.44

**CABEZAL** ud Cabezal riego
1 ud × 1471.07 (1559.33 con costes indirectos) = 1559.33

**AA1** ud Automatismo de riego
1 ud × 380.3 (403.12 con costes indirectos) = 403.12

###### 20502040602 RED DE RIEGO (19/11/1998)
Importe: 343.19

**PE.40-10** ml. Tubería PEHD 40 mm - 10 atm
5 ml. × 3.42 (3.63 con costes indirectos) = 18.15

**PE.32-10** ml. Tubería PEHD 32 mm - 10 ATM
7 ml. × 2.99 (3.17 con costes indirectos) = 22.19

**PE.32-4** ml Tubería PELD 32 mm - 4 atm
25.3 ml × 2.09 (2.22 con costes indirectos) = 56.17

| Medición | Uds. | Largo | Parcial |
|---|---|---|---|
| med. plano | 1.1 | 23 | 25.300 |
| Total |  |  | 25.3 |

**PE.16** ml. Tubería PE 16 mm
47.15 ml. × 0.67 (0.71 con costes indirectos) = 33.48

| Medición | Uds. | Largo | Parcial |
|---|---|---|---|
| Medición en plano | 1.15 | 41 | 47.150 |
| Total |  |  | 47.15 |

**RED.P-1** ud Regulador presión 1"
1 ud × 44.04 (46.68 con costes indirectos) = 46.68

**D28.11234** ud Arqueta pvc con válvulas de riego
1 ud × 46.43 (49.22 con costes indirectos) = 49.22

**L2.GOT AUTOC** ud Gotero autocomensante 1-2-4 y 8 l/h
80 ud × 0.45 (0.48 con costes indirectos) = 38.40

**D040277** m Tub. PVC D 110 canalización tuberías riego
5 m × 14.89 (15.78 con costes indirectos) = 78.90

##### 2S.05.02.05 INSTALACIONES (19/11/1998)
Importe: 731553.37

###### 205020501 ACOMETIDA ELÉCTRICA (30/10/2006)
Importe: 28200.09

**ELAR001** ud Trabajos de adecuación de la red de Endesa en Guaza (11/05/2020)
1 ud × 2392.87 (2536.44 con costes indirectos) = 2536.44
Trabajos de adecuación de las instalaciones de 20 kV según condiciones técnicas de Endesa.

| Código | Ud | Descripción | Rendimiento | Precio | Importe |
|---|---|---|---|---|---|
| PEL0001 | ud | Trabajos de adecuación de Endesa en Guaza (material; 11/05/2020) | 1 | 2392.87 | 2392.87 |
|  |  | Total |  |  | 2392.87 |

**ELAR012** ud Derechos de supervisión de Endesa en Guaza (11/05/2020)
1 ud × 432.5 (458.45 con costes indirectos) = 458.45
Derechos de supervición de Endesa del punto de conexión.

| Código | Ud | Descripción | Rendimiento | Precio | Importe |
|---|---|---|---|---|---|
| PEL0012 | ud | Derecho de supervisión de red de Endesa en Guaza (material; 11/05/2020) | 1 | 432.5 | 432.50 |
|  |  | Total |  |  | 432.5 |

**ELAR0415** ml Canalización eléctrica en calzada con 2 tubos de 200mm
10 ml × 121.75 (129.06 con costes indirectos) = 1290.60

**ELAR0455** ml Canalización eléctrica en tierra con 2 tubos de 200mm
45 ml × 61.83 (65.54 con costes indirectos) = 2949.30

**ELAR0465** ml Canalización eléctrica en tierra con 3 tubos de 200mm (13/10/2011)
55 ml × 68.1 (72.19 con costes indirectos) = 3970.45
Canalización eléctrica en tierra incluyendo excavación, 3 tubos de PE DP d=200mm, 1 tetratubo para comunicaciones, separador de tubos con soporte para tetratubo, base de la canalización y embutido de tubos y tetratubo con hormigón en masa, relleno y compactado del resto de la canalización con tierra, doble cinta señalizadora, y reposición del acabado superficial. Según E.T. 11 (Lote 1), E.T. 11 (Lote 2), E.T. 9 (Lote 3) y E.T. 11 (Lote 4). Completamente instalada y probada con pasatubo.

| Código | Ud | Descripción | Rendimiento | Precio | Importe |
|---|---|---|---|---|---|
| MO.OFI001 | h | Oficial 1ª | 0.5 | 15.59 | 7.80 |
| MO.PEO100 | h | Peón especializado | 0.5 | 15.13 | 7.57 |
| MAQ.CAM015 | h | Camión basculante 15 Tm. | 0.05 | 33.9 | 1.70 |
| MAQ.RET001 | h | Retroexcavadora con martillo rompedor | 0.05 | 73.52 | 3.68 |
| PEL0710 | ml | Tubo PE DP d=200 | 3 | 5.97 | 17.91 |
| PEL0714 | ml | Tetratubo d=40 para control | 1 | 4.83 | 4.83 |
| PEL0715 | ml | Separador de tubos | 1 | 0.53 | 0.53 |
| PEL0718 | ml | Cinta plástica de riesgo eléctrico | 2 | 0.23 | 0.46 |
| MAT.HNE20 | m³ | Hormigón en masa HNE-20/B/40 de central | 0.3 | 67.9 | 20.37 |
| %.AUX005 | % | Medios auxiliares y resto de obra | 5 % | 64.85 | 3.24 |
|  |  | Total |  |  | 68.1 |

**ELAR052** ml Conductor 1x240 mm2 Al 12/20 kV
495 ml × 19.11 (20.26 con costes indirectos) = 10028.70

| Medición | Uds. | Largo | Parcial |
|---|---|---|---|
| Ida | 3 | 85 | 255.000 |
| Vuelta | 3 | 80 | 240.000 |
| Subtotal |  |  | 495.000 |
| Total |  |  | 495 |

**ELAR706** ud Arqueta eléctrica A2 registrable de Endesa
2 ud × 817.95 (867.03 con costes indirectos) = 1734.06

**ELAR707** ud Arqueta eléctrica A2 ciega de Endesa
2 ud × 498.66 (528.58 con costes indirectos) = 1057.16

**ELAR057** UD Kit de empalme 1x240 Al 12/20kV
6 UD × 258.36 (273.86 con costes indirectos) = 1643.16

**ELAR059** UD Prueba conductores 12/20kV
1 UD × 2388.46 (2531.77 con costes indirectos) = 2531.77
Pruebas a realizar a todos los conductores de la línea particular de 1x150 mm2 Al 12/20kV según lo indicado en la MT 2.33.15 de Iberdrola.

| Código | Ud | Descripción | Rendimiento | Precio | Importe |
|---|---|---|---|---|---|
| MO.OFI001 | h | Oficial 1ª | 8 | 15.59 | 124.72 |
| PEL0099 | ud | Pruebas a conductor seco (material; 25/04/2018) | 1 | 2150 | 2150.00 |
| %.AUX005 | % | Medios auxiliares y resto de obra | 5 % | 2274.72 | 113.74 |
|  |  | Total |  |  | 2388.46 |

###### 205020502 EQUIPOS MECÁNICOS (18/01/2011)
Importe: 344652.92

###### 20502050201 ENTRADA Y POZO DE GRUESOS (18/01/2011)
Importe: 35864.24

**EMAR097.1** ud Reja manual de gruesos paso = 60 mm Canal 1,0x1,85 m (18/01/2011)
1 ud × 2378.82 (2521.55 con costes indirectos) = 2521.55
Reja de desbaste grueso de limpieza manual marca Filtramassa o equivalente, con separación de barrotes 60 mm, ancho de canal 1,0 m y altura de canal 1,85 m, incluso cestillo y rastrillo: según 13.2 (Lote 2), totalmente instalada, probada y funcionando.

| Código | Ud | Descripción | Rendimiento | Precio | Importe |
|---|---|---|---|---|---|
| MO.CAP001 | h | Capataz | 2.5 | 16.64 | 41.60 |
| MO.OFI001 | h | Oficial 1ª | 5 | 15.59 | 77.95 |
| MO.PEO001 | h | Peón | 10 | 14.98 | 149.80 |
| MAQ.GRU006 | h | Camión grúa de 6 t (sin conductor) | 5 | 51.74 | 258.70 |
| PEMAR0971 | ud | Reja manual de gruesos paso = 100 mm Canal 0,6x1,75 m (material; 14/01/2021) | 1 | 1531.53 | 1531.53 |
| %PRUEB10 | % | Puesta en funcionamiento y pruebas | 10 % | 2059.58 | 205.96 |
| %.AUX005 | % | Medios auxiliares y resto de obra | 5 % | 2265.54 | 113.28 |
|  |  | Total |  |  | 2378.82 |

| Medición | Uds. | Parcial |
|---|---|---|
| Entrada | 1 | 1.000 |
| Total |  | 1 |

**EMAR060** ud Puente grúa, P = 1.000 Kg
1 ud × 19583.15 (20758.14 con costes indirectos) = 20758.14

**EMAR077** ud Cuchara bivalva 150 l
1 ud × 5955.1 (6312.41 con costes indirectos) = 6312.41

**EMAR096** ud Contenedor residuos, V = 5 m³
1 ud × 1642 (1740.52 con costes indirectos) = 1740.52

**EMAR035** ud Compuerta mural motorizada, AISI-316L, 0,5 x 0,5 m
1 ud × 4275.11 (4531.62 con costes indirectos) = 4531.62

| Medición | Uds. | Parcial |
|---|---|---|
| Entrada | 1 | 1.000 |
| Total |  | 1 |

###### 20502050202 TAMIZADO (18/01/2011)
Importe: 129157.17

**EMAR029** ud Reja automática de gruesos paso 30 mm 63 l/s (18/01/2011)
1 ud × 86208.05 (91380.53 con costes indirectos) = 91380.53
Reja de desbaste grueso marca Huber o equivalente, RakeMax 3520x375/30 75º, con luz de paso 30 mm, con motor de 1,5 kW. 3,6 A y 400 V, con una descarga máxima de residuos de 1,68 m3/h, incluso medidor de nivel por radar aguas arriba y aguas abajo, y cuadro eléctrico con panel táctil (HMI); según ETP 11.1 (Lote 2), totalmente instalada, probada y funcionando.

| Código | Ud | Descripción | Rendimiento | Precio | Importe |
|---|---|---|---|---|---|
| MO.CAP001 | h | Capataz | 20 | 16.64 | 332.80 |
| MO.OFI001 | h | Oficial 1ª | 40 | 15.59 | 623.60 |
| MO.PEO001 | h | Peón | 60 | 14.98 | 898.80 |
| PEMAR029 | ud | Reja automática de gruesos paso 30 mm 63 l/s (material; 14/01/2021) | 1 | 71749 | 71749.00 |
| MAQ.GRU006 | h | Camión grúa de 6 t (sin conductor) | 20 | 51.74 | 1034.80 |
| %PRUEB10 | % | Puesta en funcionamiento y pruebas | 10 % | 74639.00 | 7463.90 |
| %.AUX005 | % | Medios auxiliares y resto de obra | 5 % | 82102.90 | 4105.15 |
|  |  | Total |  |  | 86208.05 |

**EMAR095** ud Reja manual de gruesos paso = 30 mm Canal 0,6x1,85 m (18/01/2011)
1 ud × 2442.6 (2589.16 con costes indirectos) = 2589.16
Reja de desbaste grueso de limpieza manual marca Filtramassa o equivalente, con separación de barrotes 30 mm, ancho de canal 0,60 m y altura de canal 1,85 m, incluso cestillo y rastrillo: según ETP 13.1 (Lote 2), totalmente instalada, probada y funcionando.

| Código | Ud | Descripción | Rendimiento | Precio | Importe |
|---|---|---|---|---|---|
| MO.CAP001 | h | Capataz | 2.5 | 16.64 | 41.60 |
| MO.OFI001 | h | Oficial 1ª | 5 | 15.59 | 77.95 |
| MO.PEO001 | h | Peón | 10 | 14.98 | 149.80 |
| PEMAR095 | ud | Reja manual de gruesos paso = 30 mm Canal 0,6x1,85 m (material; 09/11/2020) | 1 | 1586.75 | 1586.75 |
| MAQ.GRU006 | h | Camión grúa de 6 t (sin conductor) | 5 | 51.74 | 258.70 |
| %PRUEB10 | % | Puesta en funcionamiento y pruebas | 10 % | 2114.80 | 211.48 |
| %.AUX005 | % | Medios auxiliares y resto de obra | 5 % | 2326.28 | 116.31 |
|  |  | Total |  |  | 2442.6 |

**EMAR076.1** ud Tornillo transp.-compactador Q=1,0 m3/h y longitud 3,05 m.
1 ud × 14474.28 (15342.74 con costes indirectos) = 15342.74

**EMAR035** ud Compuerta mural motorizada, AISI-316L, 0,5 x 0,5 m
2 ud × 4275.11 (4531.62 con costes indirectos) = 9063.24

| Medición | Uds. | Parcial |
|---|---|---|
| Canales | 2 | 2.000 |
| Total |  | 2 |

**EMAR062.1** ud Compuerta canal motorizada, AISI-316, 0,60 x 0,60 m. (18/01/2011)
2 ud × 4264.61 (4520.49 con costes indirectos) = 9040.98
- MARCA : ORBINOX ó equivalente
- Accionamiento : Motorizado
- Actuador: AUMA ó equivalente
- Ancho : 600 mm
- Alto : 600 mm
MATERIALES
- Cuerpo : AISI 316 L
- Tablero : AISI 316 L
- Husillo : AISI 316
- Junta : EPDM
- Deslizaderas : Polietileno
Según ETP 4.7 (Lote 4). Totalmente instalada, probada y funcionando.

| Código | Ud | Descripción | Rendimiento | Precio | Importe |
|---|---|---|---|---|---|
| MO.CAP001 | h | Capataz | 2.5 | 16.64 | 41.60 |
| MO.OFI001 | h | Oficial 1ª | 5 | 15.59 | 77.95 |
| MO.PEO001 | h | Peón | 10 | 14.98 | 149.80 |
| PEMAR062.1 | ud | Compuerta canal motorizada, AISI-316, 0,60 x 0,60 m. (material; 19/01/2021) | 1 | 3164.25 | 3164.25 |
| MAQ.GRU006 | h | Camión grúa de 6 t (sin conductor) | 5 | 51.74 | 258.70 |
| %PRUEB10 | % | Puesta en funcionamiento y pruebas | 10 % | 3692.30 | 369.23 |
| %.AUX005 | % | Medios auxiliares y resto de obra | 5 % | 4061.53 | 203.08 |
|  |  | Total |  |  | 4264.61 |

| Medición | Uds. | Parcial |
|---|---|---|
| Canales desbaste | 2 | 2.000 |
| Total |  | 2 |

**EMAR096** ud Contenedor residuos, V = 5 m³
1 ud × 1642 (1740.52 con costes indirectos) = 1740.52

###### 20502050203 BOMBEO DE AGUA PRETRATADA (18/01/2011)
Importe: 120823.96

**EMAR314** ud Motobomba SEWATEC D 80-315G 3EN 225M 02 120 m3/h (18/01/2011)
2 ud × 11347.18 (12028.01 con costes indirectos) = 24056.02
Grupo motobomba para montaje sobre la placa de base con orientación horizontal tipo Sewatec D80-315G 3EN 225M 02 de KSB o equivalente para bombeo de un caudal de 120 m3/h y altura de 60,5 m.c.a., carcasa y rodete de fundición y eje de acero al cromo y motor eléctrico de 45 kW-2P-50Hz-400V-IP-68, placa de base; según ETP 6.3 (Lote 2), totalmente instalada, probada y funcionando.

| Código | Ud | Descripción | Rendimiento | Precio | Importe |
|---|---|---|---|---|---|
| MO.CAP001 | h | Capataz | 10 | 16.64 | 166.40 |
| MO.OFI001 | h | Oficial 1ª | 20 | 15.59 | 311.80 |
| MO.PEO001 | h | Peón | 30 | 14.98 | 449.40 |
| PEMAR314 | ud | Motobomba Sewatec D80-315G 3EN 225M 02 120 m3/h (material; 14/01/2021) | 1 | 7862 | 7862.00 |
| MAQ.GRU006 | h | Camión grúa de 6 t (sin conductor) | 20 | 51.74 | 1034.80 |
| %PRUEB10 | % | Puesta en funcionamiento y pruebas | 10 % | 9824.40 | 982.44 |
| %.AUX005 | % | Medios auxiliares y resto de obra | 5 % | 10806.84 | 540.34 |
|  |  | Total |  |  | 11347.18 |

**EMAR014** ud Bomba sumergible Qu=230 m3/h. H=72 mca. P=90 kW (18/01/2011)
2 ud × 25706.14 (27248.51 con costes indirectos) = 54497.02
Bomba sumergible de acoplamiento directo y orientación vertical tipo KRTK 150-500/954UNG-D de KSB o equivalente para bombeo de un caudal de 230 m3/h y altura de 72 m.c.a., carcasa y rodete de fundición y eje de acero al cromo y motor eléctrico de 90 kW-4P-50Hz-400V-IP-68, estructura de soporte; según ETP 6.2 (Lote 2), totalmente instalada, probada y funcionando.

| Código | Ud | Descripción | Rendimiento | Precio | Importe |
|---|---|---|---|---|---|
| MO.CAP001 | h | Capataz | 10 | 16.64 | 166.40 |
| MO.OFI001 | h | Oficial 1ª | 20 | 15.59 | 311.80 |
| MO.PEO001 | h | Peón | 30 | 14.98 | 449.40 |
| PEMAR014 | ud | Bomba sumergible Qu=230 m3/h. H=72 mca. P=90 kW (material; 14/01/2021) | 1 | 20294 | 20294.00 |
| MAQ.GRU006 | h | Camión grúa de 6 t (sin conductor) | 20 | 51.74 | 1034.80 |
| %PRUEB10 | % | Puesta en funcionamiento y pruebas | 10 % | 22256.40 | 2225.64 |
| %.AUX005 | % | Medios auxiliares y resto de obra | 5 % | 24482.04 | 1224.10 |
|  |  | Total |  |  | 25706.14 |

**EMAR024** ud Agitador sumergido. Caudal agitación=0,092 m3/s (18/01/2011)
2 ud × 5977.19 (6335.82 con costes indirectos) = 12671.64
Agitador sumergible marca Sulzer o equivalente, XRW2131-PA15/4-EC-D01*10BC con motor Premium Efficiency IE3 de 1,5 kW en el eje y 1,77 kW en red, 1463 rpm y 400 V, con un caudal de agitación de 0,092 m3/s y un empuje de 207 N, incluso elemento de elevación y giro en AISI 316, según ETP 7.3 (Lote 2), 7.1 (Lote 4), totalmente instalado, probado y funcionando.

| Código | Ud | Descripción | Rendimiento | Precio | Importe |
|---|---|---|---|---|---|
| MO.CAP001 | h | Capataz | 2.5 | 16.64 | 41.60 |
| MO.OFI001 | h | Oficial 1ª | 5 | 15.59 | 77.95 |
| MO.PEO001 | h | Peón | 10 | 14.98 | 149.80 |
| PEMAR024 | ud | Agitador sumergido. Caudal agitación=0,092 m3/s (material; 14/01/2021) | 1 | 4647 | 4647.00 |
| MAQ.GRU006 | h | Camión grúa de 6 t (sin conductor) | 5 | 51.74 | 258.70 |
| %PRUEB10 | % | Puesta en funcionamiento y pruebas | 10 % | 5175.05 | 517.51 |
| %.AUX005 | % | Medios auxiliares y resto de obra | 5 % | 5692.56 | 284.63 |
|  |  | Total |  |  | 5977.19 |

**EMAR005** ud Equipo antiariete hidroneumático 3000 AHN-P PN-10 (18/01/2011)
1 ud × 13281.58 (14078.47 con costes indirectos) = 14078.47
Equipo antiariete hidroneumático de 3000 l. modelo 3000 AHN-P PN-10 de Ibaiondo o equivalente, con boca entrada hombre, sistema de nivel de vidrio con protector y llaves de aislamiento (no magnético), válvula de inflado, mánometro y boca de conexión DN-250, totalmente instalado, probado y funcionando. Según ETP 5.2 (Lote 2).

| Código | Ud | Descripción | Rendimiento | Precio | Importe |
|---|---|---|---|---|---|
| MO.CAP001 | h | Capataz | 5 | 16.64 | 83.20 |
| MO.OFI001 | h | Oficial 1ª | 10 | 15.59 | 155.90 |
| MO.PEO001 | h | Peón | 15 | 14.98 | 224.70 |
| PEMAR005 | ud | Equipo antiariete hidroneumático 3000 AHN-P PN-10 (material; 14/01/2021) | 1 | 10518 | 10518.00 |
| MAQ.GRU006 | h | Camión grúa de 6 t (sin conductor) | 10 | 51.74 | 517.40 |
| %PRUEB10 | % | Puesta en funcionamiento y pruebas | 10 % | 11499.20 | 1149.92 |
| %.AUX005 | % | Medios auxiliares y resto de obra | 5 % | 12649.12 | 632.46 |
|  |  | Total |  |  | 13281.58 |

**EMAR098** ud Polipasto eléctrico elevación 2.000 kg (18/01/2011)
1 ud × 3850.65 (4081.69 con costes indirectos) = 4081.69
Polipasto elevación/traslación eléctrica de 2.000 kg modelo GH o equivalente. Polipasto monocarril de cadena. Capacidad: 2.000 kg. -Velocidad elevación lenta: 4,0 m/min. Velocidad traslación rápida: 20 m/min. Accionamiento de la Polea y del carro: motor eléctrico. Línea de alimentación eléctrica. Resto de características según ETP 26.6 (Lote 2). Totalmente instalado, probado y funcionando.

| Código | Ud | Descripción | Rendimiento | Precio | Importe |
|---|---|---|---|---|---|
| MO.CAP001 | h | Capataz | 2.5 | 16.64 | 41.60 |
| MO.OFI001 | h | Oficial 1ª | 5 | 15.59 | 77.95 |
| MO.PEO001 | h | Peón | 10 | 14.98 | 149.80 |
| PEMAR098 | ud | Polipasto eléctrico elevación 2.000 kg (material; 09/11/2020) | 1 | 2805.84 | 2805.84 |
| MAQ.GRU006 | h | Camión grúa de 6 t (sin conductor) | 5 | 51.74 | 258.70 |
| %PRUEB10 | % | Puesta en funcionamiento y pruebas | 10 % | 3333.89 | 333.39 |
| %.AUX005 | % | Medios auxiliares y resto de obra | 5 % | 3667.28 | 183.36 |
|  |  | Total |  |  | 3850.65 |

**EMAR035** ud Compuerta mural motorizada, AISI-316L, 0,5 x 0,5 m
2 ud × 4275.11 (4531.62 con costes indirectos) = 9063.24

| Medición | Uds. | Parcial |
|---|---|---|
| Entrada depósitos | 2 | 2.000 |
| Total |  | 2 |

**EMAR318** ud Bomba de achique sumergible Qu=50 m3/h H=5 mca P=2,5 kW
1 ud × 2241.4 (2375.88 con costes indirectos) = 2375.88

###### 20502050204 DESODORIZACIÓN (18/01/2011)
Importe: 18128.9

**EMAR055** ud Equipo desodorización Q=1200-1700 m3/h (18/01/2011)
2 ud × 6973.96 (7392.4 con costes indirectos) = 14784.80
Equipo de desodorización marca Alphachem o equivalente modelo SF-1200 MC con motor 1,5 kW montado sobre tapa y carga adsorbente formada por 184 kg de Alphasorb 15+37 kg de Alphablend 8A, con un caudal de diseño 1200-1700 m3/h, según ETP 21.1 (Lote 2), 10.1 (Lote 3), 22.2 (Lote 4), incluso sistema de atenuación acústica, totalmente instalado, probado y funcionando.

| Código | Ud | Descripción | Rendimiento | Precio | Importe |
|---|---|---|---|---|---|
| MO.CAP001 | h | Capataz | 2.5 | 16.64 | 41.60 |
| MO.OFI001 | h | Oficial 1ª | 5 | 15.59 | 77.95 |
| MO.PEO001 | h | Peón | 10 | 14.98 | 149.80 |
| PEMAR055 | ud | Equipo desodorización SF-1200 MC 1200-1500 m3/h (material; 14/01/2021) | 1 | 5510 | 5510.00 |
| MAQ.GRU006 | h | Camión grúa de 6 t (sin conductor) | 5 | 51.74 | 258.70 |
| %PRUEB10 | % | Puesta en funcionamiento y pruebas | 10 % | 6038.05 | 603.81 |
| %.AUX005 | % | Medios auxiliares y resto de obra | 5 % | 6641.86 | 332.09 |
|  |  | Total |  |  | 6973.96 |

| Medición | Uds. | Parcial |
|---|---|---|
| Edificio | 1 | 1.000 |
| Resto elementos | 1 | 1.000 |
| Subtotal |  | 2.000 |
| Total |  | 2 |

**EMAR181** m Tubería polipropileno DN 100 mm aireación
15.5 m × 16.13 (17.1 con costes indirectos) = 265.05

| Medición | Uds. | Largo | Parcial |
|---|---|---|---|
|  | 2 | 5 | 10.000 |
|  | 1 | 5.5 | 5.500 |
| Subtotal |  |  | 15.500 |
| Total |  |  | 15.5 |

**EMAR183** m Tubería polipropileno DN 125 mm aireación
12 m × 19.2 (20.35 con costes indirectos) = 244.20
Tubería de polipropileno de diámetro DN 125 mm, incluso p.p. de uniones, piezas especiales y anclajes.

| Código | Ud | Descripción | Rendimiento | Precio | Importe |
|---|---|---|---|---|---|
| MO.OFI001 | h | Oficial 1ª | 0.05 | 15.59 | 0.78 |
| MO.PEO001 | h | Peón | 0.1 | 14.98 | 1.50 |
| PEMAR183 | m | Tubería polipropileno DN 125 mm aireación (material; 05/01/2018) | 1 | 16 | 16.00 |
| %.AUX005 | % | Medios auxiliares y resto de obra | 5 % | 18.28 | 0.91 |
|  |  | Total |  |  | 19.2 |

| Medición | Uds. | Largo | Parcial |
|---|---|---|---|
|  | 2 | 4 | 8.000 |
|  | 1 | 4 | 4.000 |
| Subtotal |  |  | 12.000 |
| Total |  |  | 12 |

**EMAR186** m Tubería polipropileno DN 160 mm aireación
2.5 m × 24.19 (25.64 con costes indirectos) = 64.10

**EMAR182** m Tubería polipropileno DN 200 mm aireación
22 m × 27.47 (29.12 con costes indirectos) = 640.64

| Medición | Uds. | Largo | Parcial |
|---|---|---|---|
| Edificio | 1 | 8 | 8.000 |
| Otros | 1 | 5 | 5.000 |
| Chimeneas | 2 | 4.5 | 9.000 |
| Subtotal |  |  | 22.000 |
| Total |  |  | 22 |

**EMAR282** m² Lona de cubrición para desodorización
3.2 m² × 13.53 (14.34 con costes indirectos) = 45.89

| Medición | Uds. | Largo | Ancho | Parcial |
|---|---|---|---|---|
|  | 1 | 2 | 1.6 | 3.200 |
| Total |  |  |  | 3.2 |

**EMARJ001** ud Tobera difusión de aire
3 ud × 211.7 (224.4 con costes indirectos) = 673.20

**EMARJ002** ud Rejilla de aspiración de 750x180 mm con regulación apertura
2 ud × 136.63 (144.83 con costes indirectos) = 289.66

**EMAVT001** ud Ventilador tubular Q=2.300 m3/h. P=120 Pa
1 ud × 550.12 (583.13 con costes indirectos) = 583.13

**EMAVT002** ud Ventilador tubular Q=4.900 m3/h. P=190 Pa
0 ud × 661 (700.66 con costes indirectos) = 0.00

**EMAR184** m Tubería polipropileno DN 315 mm aireación
2.5 m × 43.67 (46.29 con costes indirectos) = 115.73

| Medición | Uds. | Largo | Parcial |
|---|---|---|---|
| Barrido | 1 | 2.5 | 2.500 |
| Total |  |  | 2.5 |

**EMAR194** m Tubería polipropileno DN 250 mm aireación
2.8 m × 37.34 (39.58 con costes indirectos) = 110.82

| Medición | Uds. | Largo | Parcial |
|---|---|---|---|
| Barrido | 1 | 2.8 | 2.800 |
| Total |  |  | 2.8 |

**EMAR181.1** m Tubería polipropileno DN 180 mm aireación
5 m × 26.42 (28.01 con costes indirectos) = 140.05

| Medición | Uds. | Largo | Parcial |
|---|---|---|---|
| Barrido | 1 | 5 | 5.000 |
| Total |  |  | 5 |

**EMAR181.2** m Tubería polipropileno DN 75 mm aireación
6 m × 15.61 (16.55 con costes indirectos) = 99.30

**EMAPE001** m2 Persiana de sobrepresión de aluminio
0.25 m2 × 272.92 (289.3 con costes indirectos) = 72.33

| Medición | Uds. | Largo | Ancho | Parcial |
|---|---|---|---|---|
|  | 1 | 0.5 | 0.5 | 0.250 |
| Total |  |  |  | 0.25 |

###### 20502050205 TUBERÍAS Y VALVULERIA (18/01/2011)
Importe: 40678.65

**EMAR099** m Tubería de acero inoxidable DN 300 AISI 316L Schedule 10
14.5 m × 266.94 (282.96 con costes indirectos) = 4102.92
Tubería de acero inoxidable DN 300 AISI 316L Schedule 10, con soldadura longitudinal según norma. Incluso parte proporcional de uniones, conos de reducción, tes, colocación y pruebas.

| Código | Ud | Descripción | Rendimiento | Precio | Importe |
|---|---|---|---|---|---|
| MO.CAP001 | h | Capataz | 0.25 | 16.64 | 4.16 |
| MO.OFI001 | h | Oficial 1ª | 0.5 | 15.59 | 7.80 |
| MO.PEO001 | h | Peón | 0.75 | 14.98 | 11.24 |
| PEMAR099 | m | Tubería inoxidable AISI 316L SCHEDULE DN 300 p.p. piezas especia (material; 05/10/2017) | 1 | 231.03 | 231.03 |
| %.AUX005 | % | Medios auxiliares y resto de obra | 5 % | 254.23 | 12.71 |
|  |  | Total |  |  | 266.94 |

| Medición | Uds. | Largo | Parcial |
|---|---|---|---|
| Aspiración individual | 2 | 2.5 | 5.000 |
| Colector aspiración | 1 | 6.5 | 6.500 |
| Aspiración bombas | 2 | 1.5 | 3.000 |
| Subtotal |  |  | 14.500 |
| Total |  |  | 14.5 |

**EMAR040** m Tubería de acero inoxidable DN 250 AISI 316L Schedule 10
20.5 m × 253.26 (268.46 con costes indirectos) = 5503.43

| Medición | Uds. | Largo | Parcial |
|---|---|---|---|
| A caudalímetro | 1 | 11.5 | 11.500 |
| A antiariete | 1 | 9 | 9.000 |
| Subtotal |  |  | 20.500 |
| Total |  |  | 20.5 |

**EMAR043** m Tubería de acero inoxidable DN 150 AISI 316L Schedule 10
19 m × 156.91 (166.32 con costes indirectos) = 3160.08

| Medición | Uds. | Largo | Parcial |
|---|---|---|---|
| Entrada by-pass | 2 | 3.5 | 7.000 |
|  | 1 | 2 | 2.000 |
| Impulsión bombeo a colector | 2 | 5 | 10.000 |
| Subtotal |  |  | 19.000 |
| Total |  |  | 19 |

**EMAR047** m Tubería de acero inoxidable DN 125 AISI 316L Schedule 10
10 m × 132.71 (140.67 con costes indirectos) = 1406.70

| Medición | Uds. | Largo | Parcial |
|---|---|---|---|
| A bombas | 2 | 5 | 10.000 |
| Total |  |  | 10 |

**EMAR051** m Tubería de acero inoxidable DN 100 AISI 316L Schedule 10
20 m × 112.39 (119.13 con costes indirectos) = 2382.60

| Medición | Uds. | Largo | Parcial |
|---|---|---|---|
| De bombas | 2 | 5 | 10.000 |
| Retorno | 1 | 10 | 10.000 |
| Subtotal |  |  | 20.000 |
| Total |  |  | 20 |

**EMAR100** ud Válvula DN 300 compuerta cierre elástico motorizada PN16 (18/01/2011)
2 ud × 3750.77 (3975.82 con costes indirectos) = 7951.64
Válvula de Compuerta de Cierre Elástico motorizada, de DN 300 mm, AVK ó equivalente.
Características:
Diámetro: 300 mm
Presión (PN): 16
Actuador: motorizado (AUMA o equivalente)
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.75 | 16.64 | 12.48 |
| MO.OFI001 | h | Oficial 1ª | 1.5 | 15.59 | 23.39 |
| MO.PEO001 | h | Peón | 3 | 14.98 | 44.94 |
| PEMAR102 | ud | Válvula DN 300 compuerta cierre elástico PN16 (material; 04/02/2021) | 1 | 1029 | 1029.00 |
| PE167B | ud | Actuador electrico DN150 a 350 AUMA o equivalente PN16 | 1 | 2060 | 2060.00 |
| MAQ.GRU006 | h | Camión grúa de 6 t (sin conductor) | 1.5 | 51.74 | 77.61 |
| %PRUEB10 | % | Puesta en funcionamiento y pruebas | 10 % | 3247.42 | 324.74 |
| %.AUX005 | % | Medios auxiliares y resto de obra | 5 % | 3572.16 | 178.61 |
|  |  | Total |  |  | 3750.77 |

**EMAR102** ud Válvula DN 300 compuerta cierre elástico PN16 (18/01/2011)
2 ud × 1256.49 (1331.88 con costes indirectos) = 2663.76
Válvula de Compuerta de Cierre Elástico, de DN 300 mm, AVK ó equivalente.
Características:
Diámetro: 300 mm
Presión (PN): 16
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.3 | 16.64 | 4.992 |
| MO.OFI001 | h | Oficial 1ª | 0.6 | 15.59 | 9.354 |
| MO.PEO001 | h | Peón | 0.9 | 14.98 | 13.482 |
| PEMAR102 | ud | Válvula DN 300 compuerta cierre elástico PN16 | 1 | 1029 | 1029.000 |
| MAQ.GRU006 | h | Camión grúa de 6 t (sin conductor) | 0.6 | 51.74 | 31.044 |
| %PRUEB10 | % | Puesta en funcionamiento y pruebas | 10 % | 1087.872 | 108.787 |
| %.AUX005 | % | Medios auxiliares y resto de obra | 5 % | 1196.659 | 59.833 |
|  |  | Total |  |  | 1256.49 |

**EMAR101** ud Válvula DN 250 compuerta cierre elástico PN16
1 ud × 737.89 (782.16 con costes indirectos) = 782.16

| Medición | Uds. | Parcial |
|---|---|---|
| Antiariete | 1 | 1.000 |
| Total |  | 1 |

**EMAR072** ud Válvula DN 200 compuerta cierre elástico PN16 (18/01/2011)
2 ud × 605.07 (641.37 con costes indirectos) = 1282.74
Válvula de Compuerta de Cierre Elástico, de DN 200 mm, AVK ó equivalente.
Características:
Diámetro: 200 mm
Presión (PN): 16
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.3 | 16.64 | 4.992 |
| MO.OFI001 | h | Oficial 1ª | 0.6 | 15.59 | 9.354 |
| MO.PEO001 | h | Peón | 0.9 | 14.98 | 13.482 |
| PEMAR072 | ud | Válvula DN 200 compuerta cierre elástico PN16 | 1 | 465 | 465.000 |
| MAQ.GRU006 | h | Camión grúa de 6 t (sin conductor) | 0.6 | 51.74 | 31.044 |
| %PRUEB10 | % | Puesta en funcionamiento y pruebas | 10 % | 523.872 | 52.387 |
| %.AUX005 | % | Medios auxiliares y resto de obra | 5 % | 576.259 | 28.813 |
|  |  | Total |  |  | 605.07 |

| Medición | Uds. | Parcial |
|---|---|---|
| Caudalímetro | 2 | 2.000 |
| Total |  | 2 |

**EMAR044** ud Válvula DN 150 compuerta cierre elástico PN16
5 ud × 341.67 (362.17 con costes indirectos) = 1810.85

| Medición | Uds. | Parcial |
|---|---|---|
| Impulsión | 2 | 2.000 |
| Entrada by-pass | 3 | 3.000 |
| Subtotal |  | 5.000 |
| Total |  | 5 |

**EMAR048** ud Válvula DN 125 compuerta cierre elástico PN16
2 ud × 339.36 (359.72 con costes indirectos) = 719.44

| Medición | Uds. | Parcial |
|---|---|---|
| Impulsión | 2 | 2.000 |
| Total |  | 2 |

**EMAR053** ud Válvula DN 100 compuerta cierre elástico PN16
3 ud × 190.89 (202.34 con costes indirectos) = 607.02

| Medición | Uds. | Parcial |
|---|---|---|
| Impulsion | 2 | 2.000 |
| Retorno | 1 | 1.000 |
| Subtotal |  | 3.000 |
| Total |  | 3 |

**EMAR105** ud Válvula de retención de bola DN 150 PN16
2 ud × 340.23 (360.64 con costes indirectos) = 721.28

**EMAR071** ud Válvula de retención de bola DN 100 PN16
2 ud × 141.03 (149.49 con costes indirectos) = 298.98

**EMAR103** ud Carrete desmontaje DN 300 (18/01/2011)
4 ud × 421.18 (446.45 con costes indirectos) = 1785.80
Carrete de desmontaje de DN 300 mm, de tipo telescópico. Presión: PN 16/25/40. Materiales: Carrete en acero inoxidable AISI 304. Bridas: Acero al carbono ST. 37.2. Resto de características según ETP Equipos 3.7 (Lote 1 y 3) y 3.8 (Lote 2 y 4). Montada y probada.

| Código | Ud | Descripción | Rendimiento | Precio | Importe |
|---|---|---|---|---|---|
| MO.CAP001 | h | Capataz | 0.5 | 16.64 | 8.32 |
| MO.OFI001 | h | Oficial 1ª | 1 | 15.59 | 15.59 |
| MO.PEO001 | h | Peón | 1.5 | 14.98 | 22.47 |
| PEMAR103 | ud | Carrete desmontaje DN 300 (material; 05/10/2017) | 1 | 303 | 303.00 |
| MAQ.GRU006 | h | Camión grúa de 6 t (sin conductor) | 1 | 51.74 | 51.74 |
| %.AUX005 | % | Medios auxiliares y resto de obra | 5 % | 401.12 | 20.06 |
|  |  | Total |  |  | 421.18 |

| Medición | Uds. | Parcial |
|---|---|---|
| Aspiración | 2 | 2.000 |
| Aspiración bombeo | 2 | 2.000 |
| Subtotal |  | 4.000 |
| Total |  | 4 |

**EMAR042** ud Carrete desmontaje DN 250
1 ud × 338.38 (358.68 con costes indirectos) = 358.68

| Medición | Uds. | Parcial |
|---|---|---|
| Antiariete | 1 | 1.000 |
| Total |  | 1 |

**EMAR069** ud Carrete desmontaje DN 200
1 ud × 259.17 (274.72 con costes indirectos) = 274.72

| Medición | Uds. | Parcial |
|---|---|---|
| Caudalímetro | 1 | 1.000 |
| Total |  | 1 |

**EMAR045** ud Carrete desmontaje DN 150
5 ud × 202.06 (214.18 con costes indirectos) = 1070.90

| Medición | Uds. | Parcial |
|---|---|---|
| Bombeo | 2 | 2.000 |
| Entrada y by-pass | 3 | 3.000 |
| Subtotal |  | 5.000 |
| Total |  | 5 |

**EMAR049** ud Carrete desmontaje DN 125
2 ud × 164.26 (174.12 con costes indirectos) = 348.24

**EMAR052** ud Carrete desmontaje DN 100
3 ud × 151.03 (160.09 con costes indirectos) = 480.27

**EMAR104** ud Carrete pasamuros AISI 316L DN 300
2 ud × 341.21 (361.68 con costes indirectos) = 723.36

| Medición | Uds. | Parcial |
|---|---|---|
| Aspiración colector | 2 | 2.000 |
| Total |  | 2 |

**EMAR073** ud Carrete pasamuros AISI 316L DN 150
3 ud × 232.91 (246.88 con costes indirectos) = 740.64
Carrete pasamuros de acero inoxidable, con brida loca en un extremo y placa de estanqueidad, de DN 150, longitud: 500 mm. y materiales: Carrete y placa de estanqueidad: AISI 316L. Brida: aluminio. Resto de características según ETP Equipos 3.5 - 3.6. (Lote 1 y 3) y 3.6 - 3.7 (Lote 2 y 4). Montada y probada.

| Código | Ud | Descripción | Rendimiento | Precio | Importe |
|---|---|---|---|---|---|
| MO.CAP001 | h | Capataz | 0.3 | 16.64 | 4.99 |
| MO.OFI001 | h | Oficial 1ª | 0.6 | 15.59 | 9.35 |
| MO.PEO001 | h | Peón | 0.9 | 14.98 | 13.48 |
| PEMAR073 | ud | Carrete pasamuros AISI 316L DN 150 (material; 05/10/2017) | 1 | 194 | 194.00 |
| %.AUX005 | % | Medios auxiliares y resto de obra | 5 % | 221.82 | 11.09 |
|  |  | Total |  |  | 232.91 |

| Medición | Uds. | Parcial |
|---|---|---|
| Entrada y by-pass | 3 | 3.000 |
| Total |  | 3 |

**EMAR054** ud Carrete pasamuros AISI 316L DN 100
1 ud × 201.88 (213.99 con costes indirectos) = 213.99

| Medición | Uds. | Parcial |
|---|---|---|
| Retorno | 1 | 1.000 |
| Total |  | 1 |

**EMAR063** ud Ventosa autom. trifuncional residuales DN50 mm PN16
1 ud × 1215.52 (1288.45 con costes indirectos) = 1288.45

###### 205020503 INSTALACIONES ELÉCTRICAS (19/11/1998)
Importe: 330041.69

###### 20502050301 CENTRO DE TRANSFORMACIÓN (19/11/1998)
Importe: 155881.71

**ELAR105** ud Edificio prefabricado M1/10/10 CT2
1 ud × 42691.21 (45252.68 con costes indirectos) = 45252.68

**ELAR112** ud Compacto 3L
1 ud × 7893.19 (8366.78 con costes indirectos) = 8366.78

**ELAR113** ud Celda de paso de barras
1 ud × 346.77 (367.58 con costes indirectos) = 367.58

**ELAR114** ud Malla de separación compañía abonado.
1 ud × 914.99 (969.89 con costes indirectos) = 969.89

**ELAR122** ud Celda de remonte
1 ud × 1670.11 (1770.32 con costes indirectos) = 1770.32

**ELAR124** ud Celda de protección general con disyuntor
1 ud × 15653.5 (16592.71 con costes indirectos) = 16592.71

**ELAR127** ud Celda de protección de trafo con disyuntor
2 ud × 15875.4 (16827.92 con costes indirectos) = 33655.84

**ELAR129** ud Celda de medida
1 ud × 8261.02 (8756.68 con costes indirectos) = 8756.68

**ELAR132** ud Botellas terminales apantalladas
15 ud × 243.05 (257.63 con costes indirectos) = 3864.45

**ELAR136** ud Conexión de alta tensión
1 ud × 1142.29 (1210.83 con costes indirectos) = 1210.83

**ELAR138** ud Conexión de baja tensión
1 ud × 1213.32 (1286.12 con costes indirectos) = 1286.12

**ELAR1435** ud Transformador trifásico seco 400 KVA con protección térmica
1 ud × 17826.87 (18896.48 con costes indirectos) = 18896.48
Transformador trifásico reductor tipo seco encapsulado clase F, interior e IP00, de Schneider o equivalente (según Norma UNE 21538 y UE 548/2014 de ecodiseño). Bobinado AT continuo de gradiente lineal sin entrecapas. Bobinado BT con ensayo frecuencia industrial 10kV. Ensayos climáticos E3, C3, F1. Potencia nominal: 400 kVA. Relación: 20/0.42 kV. Tensión secundaria vacío: 420 V. Tensión cortocircuito: 6%. Regulación: +/-2,5%, +/-5%. Grupo conexión: Dyn11. Conexionado.
Con un equipo de sondas PT100 de temperatura y termómetro digital para protección térmica de transformador, y sus conexiones a la alimentación y al elemento disparador de la protección correspondiente, protegidas contra sobreintensidades, instalados. Según E.T. 1 y E.T. 2 (Lote 1), E.T. 1 y E.T. 2 (Lote 2) y E.T. 1 y E.T. 2 (Lote 4). Completamente instalado, probado y funcionando.

| Código | Ud | Descripción | Rendimiento | Precio | Importe |
|---|---|---|---|---|---|
| MO.OFI001 | h | Oficial 1ª | 1 | 15.59 | 15.59 |
| MO.PEO100 | h | Peón especializado | 1 | 15.13 | 15.13 |
| PEL01435 | ud | Transformador seco 400 KVA (material; 25/08/2020) | 1 | 16696.25 | 16696.25 |
| PEL01505 | ud | Sondas PT100 | 1 | 251 | 251.00 |
| %.AUX005 | % | Medios auxiliares y resto de obra | 5 % | 16977.97 | 848.90 |
|  |  | Total |  |  | 17826.87 |

**ELAR168** ud Cuadro de baja tensión 630 A
1 ud × 4976.73 (5275.33 con costes indirectos) = 5275.33
Cuadro de baja tensión de Schneider o equivalente en el centro de transformación formado por armario, interruptor automático NS630, relé diferencial RH99 y toroidal SA200. Según E.T. 6 (Lote 1), E.T. 6 (Lote 2), E.T. 4 (Lote 3) y E.T. 6 (Lote 4). Completamente instalado, probado y funcionando.

| Código | Ud | Descripción | Rendimiento | Precio | Importe |
|---|---|---|---|---|---|
| MO.OFI001 | h | Oficial 1ª | 3 | 15.59 | 46.77 |
| MO.PEO100 | h | Peón especializado | 3 | 15.13 | 45.39 |
| PEL0170 | ud | Armario metálico en CT | 1 | 315.62 | 315.62 |
| PEL0228 | ud | Int. aut. NSX630 (material; 15/01/2018) | 1 | 3421.26 | 3421.26 |
| PEL0250 | ud | Relé RH99 | 1 | 204.21 | 204.21 |
| PEL0253 | ud | Toroidal SA200 | 1 | 706.49 | 706.49 |
| %.AUX005 | % | Medios auxiliares y resto de obra | 5 % | 4739.74 | 236.99 |
|  |  | Total |  |  | 4976.73 |

**ELAR180** ud Puesta a tierra del neutro
1 ud × 877.89 (930.56 con costes indirectos) = 930.56

**ELAR181** ud Puesta a tierra de herrajes
1 ud × 609.42 (645.99 con costes indirectos) = 645.99

**ELAR185** ud Equipo de medida en hornacina
1 ud × 2768.43 (2934.54 con costes indirectos) = 2934.54

**ELAR190** ud Conjunto de material de protección y señalización
1 ud × 458.16 (485.65 con costes indirectos) = 485.65

**ELAR153** ud Bote fijo para transformador de 400 KVA
1 ud × 4357.81 (4619.28 con costes indirectos) = 4619.28
Batería de condensadores fija de 25 kVAr de Schneider o equivalente con protección magnetotérmica de entrada, para transformador de 400 kVAr, conexionada. Completamente instalado, probado y funcionando.

| Código | Ud | Descripción | Rendimiento | Precio | Importe |
|---|---|---|---|---|---|
| MO.OFI001 | h | Oficial 1ª | 1 | 15.59 | 15.590 |
| MO.PEO100 | h | Peón especializado | 1 | 15.13 | 15.130 |
| PEL0152 | ud | Bote fijo de 25 kVAr con protección para trafo de 250 kVA | 1 | 4119.57 | 4119.570 |
| %.AUX005 | % | Medios auxiliares y resto de obra | 5 % | 4150.290 | 207.515 |
|  |  | Total |  |  | 4357.81 |

###### 20502050302 BAJA TENSIÓN (19/11/1998)
Importe: 135614.99

**ELAR220** ud C.C.M. EBAR Guaza (21/06/2017)
1 ud × 66762.89 (70768.66 con costes indirectos) = 70768.66
C.C.M. de la EBAR de Guaza, de Schneider o equivalente formado por:
- Envolvente metálico para locales húmedos, modelo Prisma P montado sobre zócalo con accesorios, puertas, placas de montaje, intalado, montado y conexionado.
- Compartimentación 3b.
- Descargador de sobretensiones tipos I y II.
- Poder de corte según las características de la instalación.
- Interruptor general automático NSX630 con unidad de control Micrologic 5.X.E, medida integrada, comunicaciones vía Modbus, comunicación del estado del equipo, del desgaste de polos y señalización e identificación de defectos. Con los equipos necesarios para su comunicación vía Ethernet (módulo BSCM, IFM y pasarela IP). Con enclavamiento mecánico.
- Salidas a equipos de potencia superior a 25 kW con interruptores automáticos NSX con iguales características al IGA.
- Salidas al resto de los receptores y calibre de la aparamenta según esquema unifilar.
- Zócalo de fábrica de ladrillo enfoscado y pintado, de altura 40 cm y fondo 80 cm.
Según E.T. 6 y E.T. 8 (Lote 2).
Completamente instalado, probado y funcionando.

| Código | Ud | Descripción | Rendimiento | Precio | Importe |
|---|---|---|---|---|---|
| MO.OFI001 | h | Oficial 1ª | 30 | 15.59 | 467.70 |
| MO.PEO100 | h | Peón especializado | 30 | 15.13 | 453.90 |
| PEL0200 | ud | Módulo de armario completo con pilotería y mando en puerta | 6 | 1176 | 7056.00 |
| PEL0201 | ml | Zócalo de fábrica de ladrillo enfoscado y pintado h=40cm | 6 | 45.25 | 271.50 |
| PEL0206 | ud | Protec. Sobretensiones PRD Tipo I + Tipo II | 1 | 703.22 | 703.22 |
| PEL0228 | ud | Int. aut. NSX630 | 2 | 3421.26 | 6842.52 |
| PEL0272 | ud | Salida motor con guardamotor | 6 | 255.4 | 1532.40 |
| PEL0274 | ud | Salida motor con inversor | 9 | 297.75 | 2679.75 |
| PEL0281 | ud | Salida a cuadro | 9 | 269.77 | 2427.93 |
| PEL0291 | ud | Salida a línea monofásica de fuerza o alumbrado | 9 | 62.12 | 559.08 |
| PEL0292 | ud | Salida a línea trifásica de fuerza o alumbrado | 1 | 124.36 | 124.36 |
| PEL0414 | ud | Salida motor con variador 45 kW (material; 15/01/2018) | 2 | 1815.48 | 3630.96 |
| PEL0419 | ud | Salida motor con variador 132 kW (material; 15/01/2018) | 2 | 3770.25 | 7540.50 |
| PEL0444 | ud | Variador 45 kW (material; 15/01/2018) | 2 | 4463.25 | 8926.50 |
| PEL0449 | ud | Variador 132 kW (material; 25/08/2020) | 2 | 10183.69 | 20367.38 |
| %.AUX005 | % | Medios auxiliares y resto de obra | 5 % | 63583.70 | 3179.19 |
|  |  | Total |  |  | 66762.89 |

**ELAR374** ud Batería de condensadores 32 kVAr
1 ud × 2532.12 (2684.05 con costes indirectos) = 2684.05
Equipo de compensación de energía reactiva y filtrado de armónicos de 32 kVAr (6,25+12,5+12,5) de Schneider o equivalente con armario y con baterías automáticas de Schneider o equivalente, con protección interna, contactores con resistencias de preinserción, protección de cada escalón con interruptor automático y regulador. Según E.T. 5 (Lote 2). Completamente instalado, probado y funcionando.

| Código | Ud | Descripción | Rendimiento | Precio | Importe |
|---|---|---|---|---|---|
| MO.OFI001 | h | Oficial 1ª | 4 | 15.59 | 62.36 |
| MO.PEO100 | h | Peón especializado | 4 | 15.13 | 60.52 |
| PEL0574 | ud | Batería automática 32 kVAr (material; 04/03/2021) | 1 | 2288.66 | 2288.66 |
| %.AUX005 | % | Medios auxiliares y resto de obra | 5 % | 2411.54 | 120.58 |
|  |  | Total |  |  | 2532.12 |

**ELAR526** ud Grupo electrógeno 350 kVA insonorizado
1 ud × 28207.71 (29900.17 con costes indirectos) = 29900.17
Grupo electrógeno HFW-350 T5 de Himoinsa o equivalente, con 350 kVA y 280 kW, insonorizado, diesel y con protección de salida. Con depósito de combustible de 1660 litros (21,3 horas de funcionamiento al 100% de carga y 28,9 horas de funcionamiento al 80% de la carga) e instalación de salida de humos de escape. Según E.T. 3 (Lote 2). Completamente instalado, probado y funcionando.

| Código | Ud | Descripción | Rendimiento | Precio | Importe |
|---|---|---|---|---|---|
| MO.OFI001 | h | Oficial 1ª | 5 | 15.59 | 77.95 |
| MO.PEO100 | h | Peón especializado | 5 | 15.13 | 75.65 |
| PEL0526 | ud | Grupo electrógeno 350 kVA (material; 04/03/2021) | 1 | 26710.88 | 26710.88 |
| %.AUX005 | % | Medios auxiliares y resto de obra | 5 % | 26864.48 | 1343.22 |
|  |  | Total |  |  | 28207.71 |

**ELAR476** ud Cuadro de conmutación 400 A
1 ud × 7029.6 (7451.38 con costes indirectos) = 7451.38
Cuadro de conmutación red - grupo de Schneider o equivalente con dos interruptores automáticos de 400 A y elementos de control y señalización. Con armario metálico y conexiones de entrada y salida. Completamente instalado, probado y funcionando.

| Código | Ud | Descripción | Rendimiento | Precio | Importe |
|---|---|---|---|---|---|
| MO.OFI001 | h | Oficial 1ª | 5 | 15.59 | 77.95 |
| MO.PEO100 | h | Peón especializado | 5 | 15.13 | 75.65 |
| PEL0476 | ud | Conmutación 400 A (material; 15/01/2018) | 1 | 5720.22 | 5720.22 |
| PEL0482 | ud | Armario de conmutación tipo 2 | 1 | 530.62 | 530.62 |
| PEL0488 | ud | Elementos de control conmutación tipo 2 | 1 | 290.41 | 290.41 |
| %.AUX005 | % | Medios auxiliares y resto de obra | 5 % | 6694.85 | 334.74 |
|  |  | Total |  |  | 7029.6 |

**ELAR540** ud SAI 2.200 VA
1 ud × 1177.27 (1247.91 con costes indirectos) = 1247.91

**ELAR607** m Conductor 1x50 RZ1KZ1-K(AS)
80 m × 10.23 (10.84 con costes indirectos) = 867.20
Conductor unipolar de 1x50mm2 RZ1KZ1-K(AS) instalado en canalización aérea o subterránea existente. Según E.T. 17 (Lote 1), E.T. 17 (Lote 2), E.T. 14 (Lote 3) y E.T. 17 (Lote 4). Completamente instalado, probado y funcionando.

| Código | Ud | Descripción | Rendimiento | Precio | Importe |
|---|---|---|---|---|---|
| MO.OFI001 | h | Oficial 1ª | 0.04 | 15.59 | 0.62 |
| MO.PEO100 | h | Peón especializado | 0.04 | 15.13 | 0.61 |
| PEL0607 | m | 1x50 RZ1KZ1-K(AS) (material; 10/01/2018) | 1 | 8.51 | 8.51 |
| %.AUX005 | % | Medios auxiliares y resto de obra | 5 % | 9.74 | 0.49 |
|  |  | Total |  |  | 10.23 |

**ELAR621** m Conductor 1x240 RZ1-K(AS)
40 m × 36.05 (38.21 con costes indirectos) = 1528.40

| Medición | Uds. | Largo | Parcial |
|---|---|---|---|
|  | 4 | 10 | 40.000 |
| Total |  |  | 40 |

**ELAR623** m Conductor 1x150 RZ1-K(AS)
300 m × 23.7 (25.12 con costes indirectos) = 7536.00

| Medición | Uds. | Largo | Parcial |
|---|---|---|---|
|  | 12 | 25 | 300.000 |
| Total |  |  | 300 |

**ELAR626** m Conductor 1x70 RZ1-K(AS)
75 m × 11.82 (12.53 con costes indirectos) = 939.75
Conductor unipolar de 1x70mm2 RZ1-K(AS) instalado en canalización aérea o subterránea existente. Según E.T. 16 (Lote 1), E.T. 16 (Lote 2), E.T. 13 (Lote 3) y E.T. 16 (Lote 4). Completamente instalado, probado y funcionando.

| Código | Ud | Descripción | Rendimiento | Precio | Importe |
|---|---|---|---|---|---|
| MO.OFI001 | h | Oficial 1ª | 0.04 | 15.59 | 0.62 |
| MO.PEO100 | h | Peón especializado | 0.04 | 15.13 | 0.61 |
| PEL0626 | m | 1x70 RZ1-K(AS) (material; 10/01/2018) | 1 | 10.02 | 10.02 |
| %.AUX005 | % | Medios auxiliares y resto de obra | 5 % | 11.25 | 0.56 |
|  |  | Total |  |  | 11.82 |

**ELAR639** m Línea 5x2.5 RZ1-K(AS)
55 m × 4.07 (4.31 con costes indirectos) = 237.05

**ELAR645** m Línea 4x2.5 RZ1-K(AS)
140 m × 3.46 (3.67 con costes indirectos) = 513.80

**ELAR653** m Línea 3x2.5 RZ1-K(AS)
65 m × 2.64 (2.8 con costes indirectos) = 182.00

**ELAR654** m Línea 3x1.5 RZ1-K(AS)
130 m × 2.26 (2.4 con costes indirectos) = 312.00

**ELAR671** m Multiconductor 2x1mm2 RZ1-K(AS)
90 m × 1.85 (1.96 con costes indirectos) = 176.40

**ELAR672** m Multiconductor 3x1mm2 RZ1-K(AS)
180 m × 2.1 (2.23 con costes indirectos) = 401.40

**ELAR673** m Multiconductor 5x1mm2 RZ1-K(AS)
55 m × 2.67 (2.83 con costes indirectos) = 155.65

**ELAR674** m Multiconductor 6x1mm2 RZ1-K(AS)
35 m × 2.86 (3.03 con costes indirectos) = 106.05

**ELAR701** ud Arqueta eléctrica 70x70
5 ud × 309.82 (328.41 con costes indirectos) = 1642.05

**321.100** m³ Excavación en zanjas y pozos por medios mecánicos, en cualquier
26.4 m³ × 10.11 (10.72 con costes indirectos) = 283.01

| Medición | Uds. | Largo | Ancho | Alto | Parcial |
|---|---|---|---|---|---|
|  | 1 | 55 | 0.6 | 0.8 | 26.400 |
| Total |  |  |  |  | 26.4 |

**332.351** m³ Relleno con material seleccionado de excavación
19.8 m³ × 12.43 (13.18 con costes indirectos) = 260.96

| Medición | Uds. | Largo | Ancho | Alto | Parcial |
|---|---|---|---|---|---|
|  | 1 | 55 | 0.6 | 0.6 | 19.800 |
| Total |  |  |  |  | 19.8 |

**ELAR713** m Canalización 5T 160
15 m × 25.58 (27.11 con costes indirectos) = 406.65

**ELAR725** m Canalización 3T 110
25 m × 11.16 (11.83 con costes indirectos) = 295.75

**ELAR726** m Canalización 2T 110
15 m × 7.88 (8.35 con costes indirectos) = 125.25

**ELAR727** m Canalización 1T 110
30 m × 4.27 (4.53 con costes indirectos) = 135.90

**ELAR742** m Bandeja con tapa 300x60
15 m × 42.06 (44.58 con costes indirectos) = 668.70

**ELAR743** m Bandeja con tapa 200x60
15 m × 32.83 (34.8 con costes indirectos) = 522.00

**ELAR744** m Bandeja con tapa 100x60
45 m × 25.43 (26.96 con costes indirectos) = 1213.20

**ELAR761** m Tubo PVC rígido d=32mm
40 m × 8.71 (9.23 con costes indirectos) = 369.20

**ELAR762** m Tubo PVC rígido d=25mm
45 m × 8.07 (8.55 con costes indirectos) = 384.75

**ELAR763** m Tubo PVC rígido d=20mm
110 m × 7.65 (8.11 con costes indirectos) = 892.10

**ELAR764** m Tubo PVC rígido d=16mm
65 m × 7.34 (7.78 con costes indirectos) = 505.70

**ELAR768** m Tubo de acero 1"
30 m × 20.07 (21.27 con costes indirectos) = 638.10

**ELAR769** m Tubo de acero 1-1/2"
15 m × 23.35 (24.75 con costes indirectos) = 371.25

**ELAR783** ud Subcuadro con tomas de corriente
2 ud × 290.84 (308.29 con costes indirectos) = 616.58

**ELAR786** ud Toma de corriente
3 ud × 54.68 (57.96 con costes indirectos) = 173.88

**ELAR788** ud Caja de derivación
10 ud × 4.99 (5.29 con costes indirectos) = 52.90

**ELAR792** ud Botonera
6 ud × 60.38 (64 con costes indirectos) = 384.00

**ELAR793** ud Botonera reversible
9 ud × 69.73 (73.91 con costes indirectos) = 665.19

###### 20502050303 ALUMBRADO INTERIOR Y EXTERIOR
Importe: 7689.38

**ELAR804** ud Pantalla estanca led 8000 lm
13 ud × 121.03 (128.29 con costes indirectos) = 1667.77

**ELAR805** ud Pantalla estanca led zonas húmedas
5 ud × 306.17 (324.54 con costes indirectos) = 1622.70

**ELAR811** ud Emergencia 100 lm
7 ud × 38.43 (40.74 con costes indirectos) = 285.18

**ELAR812** ud Emergencia 200 lm
4 ud × 49.57 (52.54 con costes indirectos) = 210.16

**ELAR818** ud Punto de luz
29 ud × 25.61 (27.15 con costes indirectos) = 787.35

**ELAR787** ud Interruptor de alumbrado
6 ud × 31.4 (33.28 con costes indirectos) = 199.68

**ELAR825** ud Luminaria vial led
2 ud × 485.46 (514.59 con costes indirectos) = 1029.18

**ELAR832** ud Columna de altura 5 metros
2 ud × 573.34 (607.74 con costes indirectos) = 1215.48

**ELAR841** m Línea 2x6 para alumbrado exterior
60 m × 3.36 (3.56 con costes indirectos) = 213.60

**ELAR851** m Conductor 1x35 para PAT
60 m × 4.01 (4.25 con costes indirectos) = 255.00

**ELAR855** m Pica de PAT conexionada
2 m × 95.89 (101.64 con costes indirectos) = 203.28

###### 20502050304 PUESTA A TIERRA DE LA PLANTA
Importe: 1328.34

**ELAR852** m Conductor 1x50 para PAT
95 m × 5.24 (5.55 con costes indirectos) = 527.25

**ELAR851** m Conductor 1x35 para PAT
45 m × 4.01 (4.25 con costes indirectos) = 191.25

**ELAR855** m Pica de PAT conexionada
6 m × 95.89 (101.64 con costes indirectos) = 609.84

###### 20502050305 ENERGÍA SOLAR FOTOVOLTAICA (04/11/2009)
Importe: 10488.55

**PF0335** UD Panel fotovoltaico 335W
24 UD × 102.77 (108.94 con costes indirectos) = 2614.56

**ESTMF2** UD Estructura de fijación 2 módulos fotovoltaicos
3 UD × 133.06 (141.04 con costes indirectos) = 423.12

**ESTMF4** UD Estructura de fijación 4 módulos fotovoltaicos
3 UD × 204.46 (216.73 con costes indirectos) = 650.19

**CCMFANG2** UD Cuadro instalación fotovoltaica (09/08/2011)
1 UD × 5668.17 (6008.26 con costes indirectos) = 6008.26
Cuadro de protección y control de instalación fotovoltaica de Schneider o equivalente formado por:
- Envolvente metálico para locales húmedos, modelo Prisma P montado sobre zócalo con accesorios, puertas, placas de montaje, intalado, montado y conexionado.
- Compartimentación mínima 2b.
- Descargador de sobretensiones tipos I y II.
- Poder de corte según las características de la instalación.
- Interruptor genaral de 32 A IV y protección diferencial de 40 A y 300 mA
- Inversor fotovoltaico 15 kW
- Sistema antivertido CDP0
- Salidas al resto de los receptores y calibre de la aparamenta según esquema unifilar.
Completamente conexionado y en funcionamiento.

| Código | Ud | Descripción | Rendimiento | Precio | Importe |
|---|---|---|---|---|---|
| MO.OFI001 | h | Oficial 1ª | 5 | 15.59 | 77.95 |
| MO.PEO100 | h | Peón especializado | 5 | 15.13 | 75.65 |
| PEL0200 | ud | Módulo de armario completo con pilotería y mando en puerta | 1 | 1176 | 1176.00 |
| PEL02061 | ud | Protec. Sobretensiones PRD Tipo I + Tipo II | 1 | 186.21 | 186.21 |
| ELE02430M1 | UD | INT. MAGNETOTERMICO 32 IV | 1 | 140 | 140.00 |
| ELE02435M | UD | INT. DIFERENCIAL 25-40/300 IV | 1 | 257.63 | 257.63 |
| SAV-CDP0 | UD | CONTROLADOR DINAMICO DE POTENCIA (SISTEMA ANTIVERTIDO) | 1 | 762.6 | 762.60 |
| INVERTER15 | UD | INVERSOR FOTOVOLTAICO CC/CA 15 KW (material; 23/03/2020) | 1 | 2722.21 | 2722.21 |
| %5 AUX | % | Medios auxiliares y resto de obra | 5 % | 5398.25 | 269.91 |
|  |  | Total |  |  | 5668.17 |

**CCMFANG13** UD Caja de conexiones C.C.
1 UD × 135.4 (143.52 con costes indirectos) = 143.52

**ELE0135** ML Línea 3x2.5mm2 Cu 0.6/1kV RZ1-K (AS)
60 ML × 2.19 (2.32 con costes indirectos) = 139.20

| Medición | Uds. | Largo | Parcial |
|---|---|---|---|
| MODULOS FOTOVOLTAICOS | 1 | 60 | 60.000 |
| Total |  |  | 60 |

**ELE0140** ML Línea 5x10mm2 Cu 0.6/1kV RZ1-K (AS)
10 ML × 14.86 (15.75 con costes indirectos) = 157.50

**ELE0512** ML Canalización bandeja perforada con tapa (100x60 mm)
15 ML × 22.15 (23.48 con costes indirectos) = 352.20

| Medición | Uds. | Largo | Parcial |
|---|---|---|---|
| INSTALACIÓN FOTOVOLTAICA | 1 | 15 | 15.000 |
| Total |  |  | 15 |

###### 20502050306 CLIMATIZACIÓN SALA CCM (09/08/2011)
Importe: 19038.72

**CLAR105** ud Climatización Guaza (09/08/2011)
1 ud × 17961.06 (19038.72 con costes indirectos) = 19038.72
Climatización de la sala del CCM de la EBAR de Guaza formada por bomba de calor 20,20/22 kW, recuperador, 3 split, conductos y conexiones. Completamente instalado.

| Código | Ud | Descripción | Rendimiento | Precio | Importe |
|---|---|---|---|---|---|
| MO.OFI001 | h | Oficial 1ª | 6 | 15.59 | 93.54 |
| MO.PEO100 | h | Peón especializado | 6 | 15.13 | 90.78 |
| PEC0018 | ud | Bomba de calor 20,5/22 kW (material; 01/09/2020) | 1 | 6158.4 | 6158.40 |
| PEC0034 | ud | Recuperador 2 (material; 01/09/2020) | 1 | 7611.5 | 7611.50 |
| PEC0054 | ud | Split | 3 | 868.7 | 2606.10 |
| PEC0060 | ml | Conducto | 20 | 23.5 | 470.00 |
| PEC0062 | ud | Elementos de conexión | 3 | 25.15 | 75.45 |
| %5 AUX | % | Medios auxiliares y resto de obra | 5 % | 17105.77 | 855.29 |
|  |  | Total |  |  | 17961.06 |

###### 205020504 INSTRUMENTACIÓN (16/06/2010)
Importe: 14481.73

**EQ1475** ud Manómetro
4 ud × 143.8 (152.43 con costes indirectos) = 609.72

**EQ1802** ud Interruptor de nivel-boya
6 ud × 46.19 (48.96 con costes indirectos) = 293.76

| Medición | Uds. | Largo | Parcial |
|---|---|---|---|
| Bombeos | 2 | 3 | 6.000 |
| Total |  |  | 6 |

**EQ1803** ud Medidor-transmisor nivel radar
2 ud × 1022 (1083.32 con costes indirectos) = 2166.64

| Medición | Uds. | Parcial |
|---|---|---|
| Pozo bombeo | 2 | 2.000 |
| Total |  | 2 |

**EQ1805** ud Transmisor de temperatura
1 ud × 272.47 (288.82 con costes indirectos) = 288.82

**EQ1806** ud Medidor en continuo de PH, con electrodo de compensador de Tra
1 ud × 1289.31 (1366.67 con costes indirectos) = 1366.67

**EQ1807** ud Medidor de conductividad
1 ud × 992.74 (1052.3 con costes indirectos) = 1052.30

**EQ1808** ud Detector de sulfhídrico
1 ud × 1005.28 (1065.6 con costes indirectos) = 1065.60

**EQ1405** ud Indicador digital
1 ud × 212.05 (224.77 con costes indirectos) = 224.77

**EMAR065** ud Caudalímetro electromagnético DN-200
1 ud × 1737.34 (1841.58 con costes indirectos) = 1841.58
Caudalímetro electromagnético marca SIEMENS ó equivalente, tipo SITRANS FM MAG-5000/5100W DN-200 PN10, con convertidor para la medida de caudal magnético-inductivo, totalmente instalado, probado y funcionando.

| Código | Ud | Descripción | Rendimiento | Precio | Importe |
|---|---|---|---|---|---|
| MO.CAP001 | h | Capataz | 1.5 | 16.64 | 24.96 |
| MO.OFI001 | h | Oficial 1ª | 3 | 15.59 | 46.77 |
| MO.PEO001 | h | Peón | 6 | 14.98 | 89.88 |
| PEMAR065 | ud | Caudalímetro electromagnético DN-200 (material; 20/01/2021) | 1 | 1493 | 1493.00 |
| %.AUX005 | % | Medios auxiliares y resto de obra | 5 % | 1654.61 | 82.73 |
|  |  | Total |  |  | 1737.34 |

Relación comercial: 035, 0

**EMAR059** ud Canal Parshall 12" Qmax 2000 m3/h más medidor ultrasonidos
1 ud × 3873.68 (4106.1 con costes indirectos) = 4106.10
Canal Parshall de 12" marca SIEMENS ó equivalente en polipropileno con soporte de fijación con Qmin = 12 m3/h y Qmax = 2000 m3/h, incluido controlador de nivel por ultradonidos compactostipo SITRANS LUT430 y sensor de nivel ultrasónico tipo ECHOMAX XRS-5, totalmente instalado, probado y funcionando.

| Código | Ud | Descripción | Rendimiento | Precio | Importe |
|---|---|---|---|---|---|
| MO.CAP001 | h | Capataz | 3 | 16.64 | 49.92 |
| MO.OFI001 | h | Oficial 1ª | 6 | 15.59 | 93.54 |
| MO.PEO001 | h | Peón | 12 | 14.98 | 179.76 |
| PEMAR059 | ud | Canal Parshall 12" con medidor de caudal ultrasónico (material; 20/01/2021) | 1 | 3366 | 3366.00 |
| %.AUX005 | % | Medios auxiliares y resto de obra | 5 % | 3689.22 | 184.46 |
|  |  | Total |  |  | 3873.68 |

Relación comercial: 035, 0

**EQ1406** ud Contolador monocanal
1 ud × 1382.8 (1465.77 con costes indirectos) = 1465.77

###### 205020505 CONTROL Y AUTOMATISMO (12/08/2010)
Importe: 11196.44

**EQ1956** ud Fuente de alimentación industrial ininterrumpida (SAI)
1 ud × 606.42 (642.81 con costes indirectos) = 642.81

**EQ1959** ud Puesta en marcha de la instalación
1 ud × 547.82 (580.69 con costes indirectos) = 580.69

**EQ1981** m Línea conductor apantallado 4x1.5 mm2
100 m × 2.08 (2.2 con costes indirectos) = 220.00

**EQ1983** m Tubo rígido de PVC, D=110 mm
100 m × 4.01 (4.25 con costes indirectos) = 425.00

**EQ19611** ud Estación Local Remota I
1 ud × 8799.94 (9327.94 con costes indirectos) = 9327.94

###### 205020506 INSTALACIÓN CCTV (12/08/2010)
Importe: 2980.5

**ECCTV01** ud Cámara DOMO
2 ud × 496.3 (526.08 con costes indirectos) = 1052.16

**ECCTV02** ud Cámara BULLET
1 ud × 491.86 (521.37 con costes indirectos) = 521.37

**ECCTV03** ud SWITCH gestionable para CCTV
1 ud × 1327.33 (1406.97 con costes indirectos) = 1406.97

#### 2S.05.03 EBAR LAS GALLETAS I (19/11/1998)
Importe: 509401.05

##### 2S.05.03.01 DEMOLICIONES Y MOVIMIENTO DE TIERRAS (19/11/1998)
Importe: 38546.34

**300.200** m² Desmontaje techo ligero
21.12 m² × 71.75 (76.06 con costes indirectos) = 1606.39
Desmontaje por medios manuales, con ayudas mecánicas, de techo ligero de edificación, incluso parte proporcional de medios auxiliares.

| Código | Ud | Descripción | Rendimiento | Precio | Importe |
|---|---|---|---|---|---|
| MO.OFI001 | h | Oficial 1ª | 1.5 | 15.59 | 23.39 |
| MO.PEO001 | h | Peón | 3 | 14.98 | 44.94 |
| %.AUX005 | % | Medios auxiliares y resto de obra | 5 % | 68.33 | 3.42 |
|  |  | Total |  |  | 71.75 |

| Medición | Uds. | Largo | Ancho | Parcial |
|---|---|---|---|---|
|  | 1 | 4.4 | 4.8 | 21.120 |
| Total |  |  |  | 21.12 |

**300.220** m Desmontaje barandilla metálica
8.4 m × 47.83 (50.7 con costes indirectos) = 425.88
Desmontaje de barandilla metálica por medios manales, incluso parte proporcional de medios auxliares y transporte de productos sobrantes a lugar de acopio o vertido.

| Código | Ud | Descripción | Rendimiento | Precio | Importe |
|---|---|---|---|---|---|
| MO.OFI001 | h | Oficial 1ª | 1 | 15.59 | 15.59 |
| MO.PEO001 | h | Peón | 2 | 14.98 | 29.96 |
| %.AUX005 | % | Medios auxiliares y resto de obra | 5 % | 45.55 | 2.28 |
|  |  | Total |  |  | 47.83 |

| Medición | Uds. | Largo | Parcial |
|---|---|---|---|
|  | 2 | 2.6 | 5.200 |
|  | 2 | 1.6 | 3.200 |
| Subtotal |  |  | 8.400 |
| Total |  |  | 8.4 |

**301.200** m³ Demolición de hormigón armado volumen real medido
128.71 m³ × 33.78 (35.81 con costes indirectos) = 4609.11

| Medición | Uds. | Largo | Ancho | Alto | Parcial |
|---|---|---|---|---|---|
|  | 1 | 4.7 | 4.4 | 0.5 | 10.340 |
|  | 1 | 4.8 | 4.4 | 0.5 | 10.560 |
|  | 3 | 4.7 | 5 | 0.5 | 35.250 |
|  | 4 | 4.4 | 5 | 0.5 | 44.000 |
|  | 1 | 4.4 | 5 | 0.3 | 6.600 |
|  | 1 | 4.8 | 4.4 | 0.3 | 6.336 |
|  | 1 | 4.8 | 4.4 | 0.25 | 5.280 |
|  | 1 | 4.7 | 4.4 | 0.5 | 10.340 |
| Subtotal |  |  |  |  | 128.706 |
| Total |  |  |  |  | 128.71 |

**301.009** m² Demolición de pavimento de acera
225 m² × 88.8 (94.13 con costes indirectos) = 21179.25

| Medición | Uds. | Largo | Ancho | Parcial |
|---|---|---|---|---|
|  | 2 | 10 | 1 | 20.000 |
|  | 2 | 5 | 1 | 10.000 |
| Nueva EBAR | 1 | 15 | 13 | 195.000 |
| Subtotal |  |  |  | 225.000 |
| Total |  |  |  | 225 |

**301.150** m² Demolición de fábrica de bloques (18/01/2011)
49.14 m² × 12.5 (13.25 con costes indirectos) = 651.11
Demolición de cerramiento perimetral de fábrica de bloques por medios mecánicos y ayudas manuales, incluso postes de anclaje y base, acopio intermedio y transporte a vertedero autorizado.

| Código | Ud | Descripción | Rendimiento | Precio | Importe |
|---|---|---|---|---|---|
| MAQ.COMP002 | h | Compresor neumático 2 martillos | 0.2 | 10.66 | 2.13 |
| MAQ.GRU006 | h | Camión grúa de 6 t (sin conductor) | 0.15 | 51.74 | 7.76 |
| MO.PEO001 | h | Peón | 0.15 | 14.98 | 2.25 |
| %.AUX003 | % | Medios auxiliares y resto de obra | 3 % | 12.14 | 0.36 |
|  |  | Total |  |  | 12.5 |

| Medición | Uds. | Largo | Ancho | Parcial |
|---|---|---|---|---|
|  | 2 | 4.7 | 2.7 | 25.380 |
|  | 2 | 4.4 | 2.7 | 23.760 |
| Subtotal |  |  |  | 49.140 |
| Total |  |  |  | 49.14 |

**321.150** m³ Excavación en explanación por medios mecánicos cualquier clase d
622.16 m³ × 6.29 (6.67 con costes indirectos) = 4149.81

| Medición | Uds. | Largo | Ancho | Alto | Parcial |
|---|---|---|---|---|---|
|  | 1 | 11.45 | 9.45 | 5.75 | 622.164 |
| Total |  |  |  |  | 622.16 |

**332.350** m³ Relleno con material seleccionado procedente de préstamo
112.47 m³ × 12.4 (13.14 con costes indirectos) = 1477.86

| Medición | Uds. | Largo | Ancho | Alto | Parcial |
|---|---|---|---|---|---|
|  | 0.25 | 648.94 |  |  | 162.235 |
|  | -0.25 | 6.5 | 4.5 | 5.9 | -43.144 |
|  | -0.25 | 1.8 | 4.5 | 1.9 | -3.848 |
|  | -0.25 | 1.3 | 4.5 | 1.9 | -2.779 |
| Subtotal |  |  |  |  | 112.465 |
| Total |  |  |  |  | 112.47 |

**332.351** m³ Relleno con material seleccionado de excavación
337.4 m³ × 12.43 (13.18 con costes indirectos) = 4446.93

| Medición | Uds. | Largo | Ancho | Alto | Parcial |
|---|---|---|---|---|---|
|  | 0.75 | 648.94 |  |  | 486.705 |
|  | -0.75 | 6.5 | 4.5 | 5.9 | -129.431 |
|  | -0.75 | 1.8 | 4.5 | 1.9 | -11.543 |
|  | -0.75 | 1.3 | 4.5 | 1.9 | -8.336 |
| Subtotal |  |  |  |  | 337.395 |
| Total |  |  |  |  | 337.4 |

##### 2S.05.03.02 CIMENTACIÓN Y ESTRUCTURA (08/06/2000)
Importe: 79104.45

###### 205020201 CIMENTACIÓN (véase arriba)

###### 205030201 ESTRUCTURA (08/06/2000)
Importe: 39765.3

**610.020** m³ Hormigón en masa HNE-20/B/40
9.98 m³ × 76.89 (81.5 con costes indirectos) = 813.37

| Medición | Uds. | Largo | Parcial |
|---|---|---|---|
| Pendientes | 3.53 | 2.5 | 8.825 |
|  | 0.46 | 2.5 | 1.150 |
| Subtotal |  |  | 9.975 |
| Total |  |  | 9.98 |

**610.302** m³ Hormigón armado HA-30/B/20/IV+Qb en muros y alzados
67.93 m³ × 113.67 (120.49 con costes indirectos) = 8184.89

| Medición | Uds. | Largo | Ancho | Alto | Parcial |
|---|---|---|---|---|---|
| EDIF. BOMBEO |  |  |  |  |  |
| Canales | 1 | 4.5 | 0.3 | 1.65 | 2.228 |
|  | 2 | 1.5 | 0.3 | 1.65 | 1.485 |
|  | 1 | 4.5 | 0.3 | 1.9 | 2.565 |
|  | 2 | 1 | 0.3 | 1.9 | 1.140 |
|  | 2 | 1.05 | 0.25 | 1.9 | 0.998 |
|  | 1 | 0.8 | 1.9 | 0.25 | 0.380 |
| Depósito | 2 | 5.5 | 0.5 | 5.3 | 29.150 |
|  | 2 | 4.5 | 0.5 | 5.3 | 23.850 |
|  | 1 | 3.5 | 0.3 | 2.13 | 2.237 |
| PILARES |  |  |  |  |  |
| P1,P2,P4,P5 | 4 | 0.3 | 0.3 | 3.7 | 1.332 |
| P3,P6 | 2 | 0.3 | 0.3 | 4.3 | 0.774 |
| PÓRTICOS 1 Y 2 | 2 | 0.3 | 0.3 | 8.3 | 1.494 |
| PÓRTICOS 3,4,5 | 3 | 0.3 | 0.4 | 0.8 | 0.288 |
| Subtotal |  |  |  |  | 67.921 |
| Total |  |  |  |  | 67.93 |

**610.303** m³ Hormigón armado HA-30/B/20/IV+Qb en forjados y losas
13.73 m³ × 117.99 (125.07 con costes indirectos) = 1717.21

| Medición | Uds. | Largo | Ancho | Alto | Parcial |
|---|---|---|---|---|---|
| LOSA SUP DEPÓSITO | 1 | 9.6 | 4.5 | 0.25 | 10.800 |
| CANALES | 1 | 3.9 | 1.5 | 0.3 | 1.755 |
|  | 1 | 3.9 | 1 | 0.3 | 1.170 |
| Subtotal |  |  |  |  | 13.725 |
| Total |  |  |  |  | 13.73 |

**600.100** Kg Acero corrugado B-500 SD
6360.88 Kg × 1.41 (1.49 con costes indirectos) = 9477.71

| Medición | Uds. | Largo | Parcial |
|---|---|---|---|
| EDIF. LLEGADA |  |  |  |
| CANALES |  |  |  |
| Losa | 142.83 |  | 142.830 |
|  | 169.46 |  | 169.460 |
| Muros | 221.61 |  | 221.610 |
|  | 221.61 |  | 221.610 |
| DEPÓSITO |  |  |  |
| Muros | 2124.78 |  | 2124.780 |
|  | 1764.54 |  | 1764.540 |
|  | 194.68 |  | 194.680 |
|  | 867.57 |  | 867.570 |
|  | 54.31 |  | 54.310 |
| Pilares 1,2,4,5 | 3.92 |  | 3.920 |
|  | 1.03 |  | 1.030 |
|  | 13.1 |  | 13.100 |
|  | 5.56 |  | 5.560 |
| Pilares 3,6 | 19.27 |  | 19.270 |
|  | 37.63 |  | 37.630 |
| Pórticos 1 y 2 | 101.36 |  | 101.360 |
| Pórticos 3,4,5 | 114.72 |  | 114.720 |
| Despuntes y recortes | 0.05 | 6057.98 | 302.899 |
| Subtotal |  |  | 6360.879 |
| Total |  |  | 6360.88 |

**616.110** m² Encofrado plano en muros y alzados
415.73 m² × 14.77 (15.66 con costes indirectos) = 6510.33

| Medición | Uds. | Largo | Ancho | Alto | Parcial |
|---|---|---|---|---|---|
| EDIF. LLEGADA |  |  |  |  |  |
| Canales | 2 | 4.5 |  | 1.65 | 14.850 |
|  | 2 | 0.3 |  | 1.65 | 0.990 |
|  | 4 | 1.5 |  | 1.65 | 9.900 |
|  | 4 | 0.3 |  | 1.65 | 1.980 |
|  | 2 | 4.5 |  | 1.9 | 17.100 |
|  | 2 | 0.3 |  | 1.9 | 1.140 |
|  | 4 | 1 |  | 1.9 | 7.600 |
|  | 4 | 0.3 |  | 1.9 | 2.280 |
|  | 4 | 1.05 |  | 1.9 | 7.980 |
|  | 4 | 0.25 |  | 1.9 | 1.900 |
|  | 2 | 0.8 |  | 0.25 | 0.400 |
|  | 2 | 1.9 |  | 0.25 | 0.950 |
| Depósito |  |  |  |  |  |
|  | 4 | 5.5 |  | 5.3 | 116.600 |
|  | 4 | 0.5 |  | 5.3 | 10.600 |
|  | 4 | 4.5 |  | 5.3 | 95.400 |
|  | 4 | 0.5 |  | 5.3 | 10.600 |
|  | 2 | 3.5 |  | 2.13 | 14.910 |
|  | 2 | 0.3 |  | 2.13 | 1.278 |
| Edificio |  |  |  |  |  |
|  | 4 | 4.2 |  | 3.1 | 52.080 |
|  | 4 | 0.3 |  | 3.1 | 3.720 |
| PILARES | 2 | 3.1 |  | 0.3 | 1.860 |
| P1,P2,P4,P5 | 16 | 0.3 |  | 3.7 | 17.760 |
| P3,P6 | 8 | 0.3 |  | 4.3 | 10.320 |
| PÓRTICOS 1 Y 2 | 6 | 0.3 | 0.3 | 8.3 | 4.482 |
|  | 2 | 0.3 | 0.3 | 0.3 | 0.054 |
| PÓRTICOS 3,4,5 | 9 |  |  |  | 9.000 |
| Subtotal |  |  |  |  | 415.734 |
| Total |  |  |  |  | 415.73 |

**616.130** m² Encofrado plano en forjados y losas
63.84 m² × 28.2 (29.89 con costes indirectos) = 1908.18

| Medición | Uds. | Largo | Ancho | Alto | Parcial |
|---|---|---|---|---|---|
| Losa superior depósito | 1 | 9.6 | 4.5 |  | 43.200 |
|  | 2 | 9.6 |  | 0.25 | 4.800 |
|  | 2 | 4.5 |  | 0.25 | 2.250 |
| Canales |  |  |  |  |  |
|  | 1 | 3.9 | 1.5 |  | 5.850 |
|  | 1 | 3.9 |  | 0.3 | 1.170 |
|  | 2 | 1.5 |  | 0.3 | 0.900 |
|  | 1 | 3.9 | 1 |  | 3.900 |
|  | 1 | 3.9 |  | 0.3 | 1.170 |
|  | 2 | 1 |  | 0.3 | 0.600 |
| Subtotal |  |  |  |  | 63.840 |
| Total |  |  |  |  | 63.84 |

**610.602** m² Forjado alveoplaca 15+5 cm carga 1.000 Kg/m² HA-30/B/20/IV+Qb (08/06/2000)
34.96 m² × 162.92 (172.7 con costes indirectos) = 6037.59
Forjado constituido por placa alveolar de canto 15+5 cm, para luces de hasta 10 m y carga total de 1.000 Kg/m², incluso relleno de juntas y hormigonado de capa de compresión con hormigón HA-30/B/20/IV+Qb, colocación de conectores con acero corrugado B-500 SD, malla de reparto, separadores, vertido, vibrado, curado del hormigón y montaje con grúa. Según EHE-08 y CTE DB SE.

| Código | Ud | Descripción | Rendimiento | Precio | Importe |
|---|---|---|---|---|---|
| MAT.HA030 | m³ | Hormigón para armar HA-30/B/20/IV + Qb de central | 0.05 | 85.6 | 4.28 |
| MAT.ALV015 | m² | Placa alveolar canto 15 cm luz 9 - 10 m carga 1.000 Kg/mm² (material; 25/08/2020) | 1 | 54.02 | 54.02 |
| MAT.ACE500 | kg | Acero corrugado B-500 SD | 0.8 | 0.9 | 0.72 |
| MAQ.GRU300 | h | Grúa autopropulsada brazo telescópico gran capacidad | 0.25 | 350 | 87.50 |
| MAQ.BOM100 | h | Camión bomba hormigón puesta en obra, i. p.p. desplazamiento | 0.01 | 95 | 0.95 |
| MO.OFI001 | h | Oficial 1ª | 0.35 | 15.59 | 5.46 |
| MO.PEO001 | h | Peón | 0.35 | 14.98 | 5.24 |
| %.AUX003 | % | Medios auxiliares y resto de obra | 3 % | 158.17 | 4.75 |
|  |  | Total |  |  | 162.92 |

| Medición | Uds. | Largo | Ancho | Parcial |
|---|---|---|---|---|
| NIVEL +6.30 | 1 | 9.2 | 3.8 | 34.960 |
| Total |  |  |  | 34.96 |

**500.003** m³ Cimbra
50.54 m³ × 18.64 (19.76 con costes indirectos) = 998.67

| Medición | Uds. | Largo | Ancho | Alto | Parcial |
|---|---|---|---|---|---|
| Canales | 1 | 1.8 | 4.5 | 3.3 | 26.730 |
|  | 1 | 1.3 | 4.5 | 3.3 | 19.305 |
|  | 1 | 1.3 | 1.05 | 3.3 | 4.505 |
| Subtotal |  |  |  |  | 50.540 |
| Total |  |  |  |  | 50.54 |

**500.004** m Cinta de PVC 22 mm sin bulbo en juntas de construcción
36 m × 40.94 (43.4 con costes indirectos) = 1562.40

| Medición | Uds. | Largo | Parcial |
|---|---|---|---|
| Juntas horizontales muros | 1 | 36 | 36.000 |
| Total |  |  | 36 |

**500.005** m Perfil hidroexpansivo en juntas de construcción
45 m × 13.02 (13.8 con costes indirectos) = 621.00

| Medición | Uds. | Largo | Parcial |
|---|---|---|---|
| Juntas verticales muros | 1 | 42 | 42.000 |
| Varios | 1 | 3 | 3.000 |
| Subtotal |  |  | 45.000 |
| Total |  |  | 45 |

**500.030** m3 Repercusión por hidrofugante
101.36 m3 × 18 (19.08 con costes indirectos) = 1933.95
Aplicación en planta de aditivo hidrofugante Sika WT-120 L o similar

| Código | Ud | Descripción | Rendimiento | Precio | Importe |
|---|---|---|---|---|---|
| MATIMP015 | m³ | Repercusión por hidrofugante (material; 02/03/2021) | 1 | 5.3 | 5.30 |
| MO.OFI001 | h | Oficial 1ª | 0.3 | 15.59 | 4.68 |
| MO.PEO001 | h | Peón | 0.5 | 14.98 | 7.49 |
| %.AUX003 | % | Medios auxiliares y resto de obra | 3 % | 17.47 | 0.52 |
|  |  | Total |  |  | 18 |

| Medición | Uds. | Largo | Ancho | Alto | Parcial |
|---|---|---|---|---|---|
| Solera | 1 | 7.5 | 5.5 | 0.6 |  |
| Alzados | 1 | 4.5 | 0.3 | 1.65 |  |
|  | 2 | 1.5 | 0.3 | 1.65 |  |
|  | 1 | 4.5 | 0.3 | 1.9 |  |
|  | 2 | 1 | 0.3 | 1.9 |  |
|  | 2 | 1.05 | 0.25 | 1.9 |  |
|  | 1 | 0.8 | 1.9 | 0.25 |  |
|  | 2 | 5.5 | 0.5 | 5.3 |  |
|  | 2 | 4.5 | 0.5 | 5.3 |  |
|  | 1 | 3.5 | 0.3 | 2.13 |  |
|  | 1 | 9.6 | 4.5 | 0.25 |  |
|  | 1 | 3.9 | 1.5 | 0.3 |  |
| Subtotal |  |  |  |  |  |
| Total |  |  |  |  | 101.36 |

###### 205030202 CUBIERTA (08/06/2000)
Importe: 1063.81

**610.020** m³ Hormigón en masa HNE-20/B/40
3.76 m³ × 76.89 (81.5 con costes indirectos) = 306.44

| Medición | Uds. | Largo | Ancho | Alto | Parcial |
|---|---|---|---|---|---|
|  | 1 | 9.4 | 4 | 0.1 | 3.760 |
| Total |  |  |  |  | 3.76 |

**610.513** m Borde lateral cubierta aluminio lacado h=15 mm, gris metálico RA
26.8 m × 26.66 (28.26 con costes indirectos) = 757.37

| Medición | Uds. | Largo | Parcial |
|---|---|---|---|
| CUBIERTA | 2 | 9.4 | 18.800 |
|  | 2 | 4 | 8.000 |
| Subtotal |  |  | 26.800 |
| Total |  |  | 26.8 |

###### 205030203 IMPERMEABILIZACIÓN (17/01/2012)
Importe: 10192.15

**500.006** m² Impermeab trasdós muros emulsión bitum + protección drenante Dra
106 m² × 41.92 (44.44 con costes indirectos) = 4710.64

| Medición | Uds. | Largo | Alto | Parcial |
|---|---|---|---|---|
| Depósito | 2 | 5.5 | 5.3 | 58.300 |
|  | 2 | 4.5 | 5.3 | 47.700 |
| Subtotal |  |  |  | 106.000 |
| Total |  |  |  | 106 |

**500.007** m² Impermeabilización vasos
114.58 m² × 24.38 (25.84 con costes indirectos) = 2960.75

| Medición | Uds. | Largo | Ancho | Alto | Parcial |
|---|---|---|---|---|---|
| Canales | 1 | 3.9 | 1.5 |  | 5.850 |
|  | 2 | 3.9 |  | 1.35 | 10.530 |
|  | 2 | 1.5 |  | 1.35 | 4.050 |
|  | 1 | 3.9 | 1 |  | 3.900 |
|  | 2 | 3.9 |  | 1.35 | 10.530 |
|  | 2 | 1 |  | 1.35 | 2.700 |
|  | 1 | 0.8 | 0.8 |  | 0.640 |
|  | 4 | 0.8 |  | 1.6 | 5.120 |
| Depósito | 1 | 5.5 | 3.5 |  | 19.250 |
|  | 2 | 3.5 |  | 5.3 | 37.100 |
|  | 2 | 3.5 |  | 2.13 | 14.910 |
| Subtotal |  |  |  |  | 114.580 |
| Total |  |  |  |  | 114.58 |

**625.320** m² Impermeabilización cubierta protección mineral ligera
58.8 m² × 40.44 (42.87 con costes indirectos) = 2520.76

| Medición | Uds. | Largo | Ancho | Alto | Parcial |
|---|---|---|---|---|---|
| FORJADO PLANTA PRIMERA |  |  |  |  |  |
| Planta | 1 | 9.6 | 4 |  | 38.400 |
| Remates laterales | 2 | 9.6 |  | 0.75 | 14.400 |
|  | 2 | 4 |  | 0.75 | 6.000 |
| Subtotal |  |  |  |  | 58.800 |
| Total |  |  |  |  | 58.8 |

###### 205030204 EJECUCIÓN Y COLOCACIÓN PREFABRICADO (08/06/2000)
Importe: 17152.15

**500.025** ud Preparación terreno (08/06/2000)
1 ud × 6424.81 (6810.3 con costes indirectos) = 6810.30
Preparción de terreno.

| Código | Ud | Descripción | Rendimiento | Precio | Importe |
|---|---|---|---|---|---|
| 301.009 | m² | Demolición de pavimento de acera | 63 | 88.8 | 5594.40 |
| 610.020 | m³ | Hormigón en masa HNE-20/B/40 | 10.8 | 76.89 | 830.41 |
|  |  | Total |  |  | 6424.81 |

**500.026** ud Eslingas acero
4 ud × 1236 (1310.16 con costes indirectos) = 5240.64
Eslingas de acero para izado y posterior colocación de prefabricado, incluso ganchos y parte proporcional de hierro corrugado para su anclaje

| Código | Ud | Descripción | Rendimiento | Precio | Importe |
|---|---|---|---|---|---|
| MAT.ESLING001 | ud | Eslingas acero (material; 01/03/2021) | 4 | 300 | 1200.00 |
| %.AUX003 | % | Medios auxiliares y resto de obra | 3 % | 1200.00 | 36.00 |
|  |  | Total |  |  | 1236 |

**500.027** ud Equipo buzos (01/03/2021)
1 ud × 1200 (1272 con costes indirectos) = 1272.00
Equipo de buzos para ejecución de HL y posicionamiento de prefabricado.

| Código | Ud | Descripción | Rendimiento | Precio | Importe |
|---|---|---|---|---|---|
| MO.BUZO001 | ud | Equipo buzos (mano de obra; 01/03/2021) | 2 | 600 | 1200.00 |
|  |  | Total |  |  | 1200 |

**500.028** ud Grúa alto tonelaje
1 ud × 3012.46 (3193.21 con costes indirectos) = 3193.21
Grúa de alto tonelaje.

| Código | Ud | Descripción | Rendimiento | Precio | Importe |
|---|---|---|---|---|---|
| MAQ.GRU300 | h | Grúa autopropulsada brazo telescópico gran capacidad | 8 | 350 | 2800.00 |
| MO04MQ04 | h | Maquinista | 8 | 15.59 | 124.72 |
| %.AUX003 | % | Medios auxiliares y resto de obra | 3 % | 2924.72 | 87.74 |
|  |  | Total |  |  | 3012.46 |

**500.029** PAAI Taponado huecos pasantes (01/03/2021)
1 PAAI × 600 (636 con costes indirectos) = 636.00
Partida Alzada de Abono Íntegro para taponado de huecos pasantes.

##### 2S.05.03.03 ALBAÑILERÍA Y REVESTIMIENTOS (19/11/1998)
Importe: 57190.95

###### 205030301 TABIQUERIA Y REVESTIMIENTOS (19/11/1998)
Importe: 27277.01

**613.025** m² Fábrica bloque hormigón vibrado 25 cm
99.1 m² × 29.19 (30.94 con costes indirectos) = 3066.15

| Medición | Uds. | Largo | Alto | Parcial |
|---|---|---|---|---|
| CERRAMIENTO EXTERIOR | 2 | 9.6 | 4.25 | 81.600 |
|  | 2 | 4.2 | 4.25 | 35.700 |
| A descontar carpinterías |  |  |  |  |
| Puertas | -3 | 1.6 | 2.75 | -13.200 |
| Ventanas | -1 | 2 | 1 | -2.000 |
|  | -1 | 1.6 | 1 | -1.600 |
|  | -1 | 1.4 | 1 | -1.400 |
| Subtotal |  |  |  | 99.100 |
| Total |  |  |  | 99.1 |

**613.020** m² Fábrica bloque hormigón vibrado 20 cm
26.6 m² × 28.45 (30.16 con costes indirectos) = 802.26

| Medición | Uds. | Largo | Alto | Parcial |
|---|---|---|---|---|
| TABIQUERÍA INTERIOR | 2 | 3.8 | 3.5 | 26.600 |
| Total |  |  |  | 26.6 |

**609.000** m² Enfoscado paramentos horizontales
37.6 m² × 19.07 (20.21 con costes indirectos) = 759.90

| Medición | Uds. | Largo | Ancho | Parcial |
|---|---|---|---|---|
|  | 1 | 9.4 | 4 | 37.600 |
| Total |  |  |  | 37.6 |

**609.001** m² Enfoscado paramentos verticales
150.6 m² × 17.5 (18.55 con costes indirectos) = 2793.63

| Medición | Uds. | Largo | Alto | Parcial |
|---|---|---|---|---|
| CERRAMIENTO EXTERIOR |  |  |  |  |
| Pretil cubierta | 2 | 9.4 | 0.75 | 14.100 |
|  | 2 | 4.2 | 0.75 | 6.300 |
| Interior edificio | 2 | 9.4 | 3.5 | 65.800 |
|  | 2 | 4.2 | 3.5 | 29.400 |
| A descontar carpinterías |  |  |  |  |
| Puertas | -3 | 1.6 | 2.75 | -13.200 |
| Ventanas | -1 | 2 | 1 | -2.000 |
|  | -1 | 1.6 | 1 | -1.600 |
|  | -1 | 1.4 | 1 | -1.400 |
| TABIQUERÍA INTERIOR | 4 | 3.8 | 3.5 | 53.200 |
| Subtotal |  |  |  | 150.600 |
| Total |  |  |  | 150.6 |

**609.500** m² Revoco petreo fachadas con mortero monocapa (24/06/2014)
102.1 m² × 26.99 (28.61 con costes indirectos) = 2921.08
Revoco pétreo de fachada con mortero monocapa, Cotegran RPB de Parex o equivalente, espesor aproximado entre 10 y 15 mm, impermeable al agua de lluvia, compuesto por cemento Portland, aditivos y cargas minerales, aplicado sobre soportes de fábrfica, con acabado textura proyección árido de mármol de machaqueo de granulometría 5/9, color a determinar por la Dirección Facultativa, incluso parte proporcional de colocación de malla mortero en los encuentros entre soportes de distinta naturaleza, limpieza y preparación del soporte.

| Código | Ud | Descripción | Rendimiento | Precio | Importe |
|---|---|---|---|---|---|
| MAT.MALPVC100 | m² | Malla fibra vidrio impregnada PVC, 10x10 mm, MALLA MORTERO (material; 24/06/2014) | 0.25 | 3.26 | 0.82 |
| MAT.MORTS100 | Kg | Mortero seco OC CS III W2, p/revoco monocapa, COTEGRAN RPB (material; 24/06/2014) | 19 | 0.55 | 10.45 |
| MAT.ARIM001 | Kg | Árido de mármol triturado lavado 5/9, p/revestimiento (material; 24/06/2014) | 15 | 0.18 | 2.70 |
| MO.OFI001 | h | Oficial 1ª | 0.4 | 15.59 | 6.24 |
| MO.PEO001 | h | Peón | 0.4 | 14.98 | 5.99 |
| %.AUX003 | % | Medios auxiliares y resto de obra | 3 % | 26.20 | 0.79 |
|  |  | Total |  |  | 26.99 |

| Medición | Uds. | Largo | Alto | Parcial |
|---|---|---|---|---|
| CERRAMIENTO EXTERIOR | 2 | 9.6 | 4.35 | 83.520 |
|  | 2 | 4.2 | 4.35 | 36.540 |
| A descontar carpinterías |  |  |  |  |
| Puertas | -3 | 2.7 | 1.6 | -12.960 |
| Ventana | -1 | 2 | 1 | -2.000 |
|  | -1 | 1.6 | 1 | -1.600 |
|  | -1 | 1.4 | 1 | -1.400 |
| Subtotal |  |  |  | 102.100 |
| Total |  |  |  | 102.1 |

**609.004** m² Pintura plástica exteriores / interiores
188.44 m² × 5.76 (6.11 con costes indirectos) = 1151.37

| Medición | Uds. | Largo | Parcial |
|---|---|---|---|
| PARAMENTOS HORIZONTALES | 1 | 37.6 | 37.600 |
| PARAMENTOS VERTICALES | 1 | 150.84 | 150.840 |
| Subtotal |  |  | 188.440 |
| Total |  |  | 188.44 |

**613.300** m² Fachada pesada de paneles prefabricados de hormigón armado
102.1 m² × 145.83 (154.58 con costes indirectos) = 15782.62

| Medición | Uds. | Largo | Alto | Parcial |
|---|---|---|---|---|
| CERRAMIENTO EXTERIOR | 2 | 9.6 | 4.35 | 83.520 |
|  | 2 | 4.2 | 4.35 | 36.540 |
| A descontar carpinterías |  |  |  |  |
| Puertas | -3 | 2.7 | 1.6 | -12.960 |
| Ventana | -1 | 2 | 1 | -2.000 |
|  | -1 | 1.6 | 1 | -1.600 |
|  | -1 | 1.4 | 1 | -1.400 |
| Subtotal |  |  |  | 102.100 |
| Total |  |  |  | 102.1 |

###### 205030302 PAVIMENTOS Y ALICATADOS (13/10/2011)
Importe: 1932.4

**500.800** m² Pavimento continuo hormigón HM-25/B/20/I 10 cm armado fibras pol
37.6 m² × 22.31 (23.65 con costes indirectos) = 889.24

| Medición | Uds. | Largo | Ancho | Parcial |
|---|---|---|---|---|
|  | 1 | 9.4 | 4 | 37.600 |
| Total |  |  |  | 37.6 |

**608.078** m² Celosía tramex galvanizada 30x30 pletinas 25x3 mm
7.86 m² × 119.13 (126.28 con costes indirectos) = 992.56

| Medición | Uds. | Largo | Ancho | Parcial |
|---|---|---|---|---|
|  | 1 | 0.9 | 0.9 | 0.810 |
|  | 1 | 1.1 | 1.1 | 1.210 |
|  | 1 | 1.5 | 1.1 | 1.650 |
|  | 2 | 1.6 | 1 | 3.200 |
|  | 1 | 1.1 | 0.9 | 0.990 |
| Subtotal |  |  |  | 7.860 |
| Total |  |  |  | 7.86 |

**419.001** ud Pate de polipropileno con alma de acero
4 ud × 11.93 (12.65 con costes indirectos) = 50.60

###### 205030303 CARPINTERÍAS (06/04/2009)
Importe: 6734.92

**610.550** m Vierteaguas de hormigón visto 50x30x5 cm
5 m × 60.98 (64.64 con costes indirectos) = 323.20

| Medición | Uds. | Largo | Parcial |
|---|---|---|---|
| Ventanas | 1 | 2 | 2.000 |
|  | 1 | 1.6 | 1.600 |
|  | 1 | 1.4 | 1.400 |
| Subtotal |  |  | 5.000 |
| Total |  |  | 5 |

**611.500** m² Puerta / Ventana practicable PVC acristalamiento 8+10+4
17.96 m² × 336.79 (357 con costes indirectos) = 6411.72

| Medición | Uds. | Largo | Alto | Parcial |
|---|---|---|---|---|
| Puertas | 3 | 2.7 | 1.6 | 12.960 |
| Ventanas | 1 | 2 | 1 | 2.000 |
|  | 1 | 1.6 | 1 | 1.600 |
|  | 1 | 1.4 | 1 | 1.400 |
| Subtotal |  |  |  | 17.960 |
| Total |  |  |  | 17.96 |

###### 205030304 REVESTIMIENTO DE FACHADAS (19/02/2013)
Importe: 21246.62

**650.025** m² Cerramiento de madera tecnológica perfil FIGUERES o similar 80x5
42.9 m² × 187.45 (198.7 con costes indirectos) = 8524.23

| Medición | Uds. | Largo | Parcial |
|---|---|---|---|
| Alzado principal | 3 | 7 | 21.000 |
| Alzado posterior | 1 | 8.5 | 8.500 |
|  | 1 | 7 | 7.000 |
|  | 1 | 6.4 | 6.400 |
| Subtotal |  |  | 42.900 |
| Total |  |  | 42.9 |

**500.013** m² Fachada ventilada piedra de Arico 60x40x5 (19/02/2013)
100.2 m² × 119.78 (126.97 con costes indirectos) = 12722.39
Revestimiento de fachada ventilada, de 5 cm de espesor, formado por piedra de arico apomazada e hidrofugada de 60x40x5, separadores en L para anclaje de perfil a fachada, montantes y travesaños de aluminio a los que irá enganchada la piedra, totalmente montada

| Código | Ud | Descripción | Rendimiento | Precio | Importe |
|---|---|---|---|---|---|
| MAT.FACHADA01 | m2 | Placa piedra natural Arico 60x40x5 (material; 01/03/2021) | 1 | 80 | 80.00 |
| MAT.FACHADA02 | m2 | Perfilería y anclajes (material; 01/03/2021) | 1 | 20 | 20.00 |
| MAQ.GRU400 | h | Grúa autopropulsada 12 t (sin maquinista) | 0.02 | 34.47 | 0.69 |
| MO04MQ04 | h | Maquinista | 0.02 | 15.59 | 0.31 |
| MO.OFI001 | h | Oficial 1ª | 0.5 | 15.59 | 7.80 |
| MO.PEO001 | h | Peón | 0.5 | 14.98 | 7.49 |
| %.AUX003 | % | Medios auxiliares y resto de obra | 3 % | 116.29 | 3.49 |
|  |  | Total |  |  | 119.78 |

| Medición | Uds. | Largo | Parcial |
|---|---|---|---|
| Alzado frontal | 1 | 47.5 | 47.500 |
| Alzados laterales | 2 | 16.6 | 33.200 |
| Alzado posterior | 1 | 19.5 | 19.500 |
| Subtotal |  |  | 100.200 |
| Total |  |  | 100.2 |

##### 2S.05.03.04 URBANIZACIÓN (19/11/1998)
Importe: 6220.04

**570.100** m Bordillo prefabricado de hormigón 100x30x15
34 m × 25.15 (26.66 con costes indirectos) = 906.44

| Medición | Uds. | Largo | Parcial |
|---|---|---|---|
| Zona antigua EBAR | 2 | 12 | 24.000 |
| Zona nueva EBAR | 1 | 10 | 10.000 |
| Subtotal |  |  | 34.000 |
| Total |  |  | 34 |

**560.200** m² Pavimento de acera de loseta hidráulica
144 m² × 34.81 (36.9 con costes indirectos) = 5313.60

| Medición | Uds. | Largo | Ancho | Parcial |
|---|---|---|---|---|
| Zona antigua EBAR | 1 | 12 | 7 | 84.000 |
| Zona nueva EBAR | 4 | 10 | 1 | 40.000 |
|  | 4 | 5 | 1 | 20.000 |
| Subtotal |  |  |  | 144.000 |
| Total |  |  |  | 144 |

##### 2S.05.03.05 NUEVO COLECTOR A EBAR (19/11/1998)
Importe: 45904.34

**301.009** m² Demolición de pavimento de acera
167.15 m² × 88.8 (94.13 con costes indirectos) = 15733.83

| Medición | Uds. | Largo | Ancho | Parcial |
|---|---|---|---|---|
|  | 1 | 66.86 | 2.5 | 167.150 |
| Total |  |  |  | 167.15 |

**321.100** m³ Excavación en zanjas y pozos por medios mecánicos, en cualquier
307.15 m³ × 10.11 (10.72 con costes indirectos) = 3292.65

**332.300** m³ Relleno con arena basáltica
72.28 m³ × 14.14 (14.99 con costes indirectos) = 1083.48

**332.350** m³ Relleno con material seleccionado procedente de préstamo
57.42 m³ × 12.4 (13.14 con costes indirectos) = 754.50

| Medición | Uds. | Largo | Parcial |
|---|---|---|---|
|  | 0.25 | 229.66 | 57.415 |
| Total |  |  | 57.42 |

**332.351** m³ Relleno con material seleccionado de excavación
172.25 m³ × 12.43 (13.18 con costes indirectos) = 2270.26

| Medición | Uds. | Largo | Parcial |
|---|---|---|---|
|  | 0.75 | 229.66 | 172.245 |
| Total |  |  | 172.25 |

**350.100** m² Entibación
401.16 m² × 17.67 (18.73 con costes indirectos) = 7513.73

| Medición | Uds. | Largo | Ancho | Parcial |
|---|---|---|---|---|
|  | 2 | 66.86 | 3 | 401.160 |
| Total |  |  |  | 401.16 |

**410.404** ud Pozo registro mixto Tipo I ø1.200 mm 2 < h < 4 m
4 ud × 1230.49 (1304.32 con costes indirectos) = 5217.28

**415.3158** m Tubería PVC corrugada DN 315 mm SN-8 (13/10/2011)
66.86 m × 51.74 (54.84 con costes indirectos) = 3666.60
Suministro e instalación de tubería de PVC de saneamiento corrugada exterior y lisa interior de DN 315 mm, color teja, SN 8 kN/m² con unión por copa mediante junta elástica. Incluye lubricante para las juntas, piezas especiales, codos, derivaciones, acometidas, entronques etc. Incluso transporte , medios auxiliares, colocación y comprobación de estanqueidad según guía técnica del CEDEX. Según especificación técnica del Pliego.

| Código | Ud | Descripción | Rendimiento | Precio | Importe |
|---|---|---|---|---|---|
| MAT.PVCSN8315 | m | Tubería saneamiento PVC doble pared SN8 ø315 mm | 1 | 38.3 | 38.30 |
| %.PP0015 | % | Piezas especiales | 1.5 % | 38.30 | 0.57 |
| MAQ.GRU100 | h | Camión grúa 1.500 kg. | 0.017 | 37.44 | 0.64 |
| MO.PEO001 | h | Peón | 0.4 | 14.98 | 5.99 |
| MO.OFI001 | h | Oficial 1ª | 0.4 | 15.59 | 6.24 |
|  |  | Total |  |  | 51.74 |

**560.200** m² Pavimento de acera de loseta hidráulica
167.15 m² × 34.81 (36.9 con costes indirectos) = 6167.84

| Medición | Uds. | Largo | Ancho | Parcial |
|---|---|---|---|---|
|  | 1 | 66.86 | 2.5 | 167.150 |
| Total |  |  |  | 167.15 |

**570.100** m Bordillo prefabricado de hormigón 100x30x15
5 m × 25.15 (26.66 con costes indirectos) = 133.30

| Medición | Uds. | Largo | Parcial |
|---|---|---|---|
|  | 2 | 2.5 | 5.000 |
| Total |  |  | 5 |

**501.002** m Cinta señalización zanja (01/03/2021)
66.86 m × 1 (1.06 con costes indirectos) = 70.87
Cinta señalización zanja, incluso colocación

| Código | Ud | Descripción | Rendimiento | Precio | Importe |
|---|---|---|---|---|---|
| MAT.SEÑALIZAC | m | Cinta señalización | 1 | 0.25 | 0.25 |
| MO.PEO001 | h | Peón | 0.05 | 14.98 | 0.75 |
|  |  | Total |  |  | 1 |

##### 2S.05.03.06 NUEVA IMPULSIÓN A EMISARIO SUBMARINO (19/11/1998)
Importe: 39433.55

**301.009** m² Demolición de pavimento de acera
172 m² × 88.8 (94.13 con costes indirectos) = 16190.36

| Medición | Uds. | Largo | Ancho | Parcial |
|---|---|---|---|---|
|  | 1 | 86 | 2 | 172.000 |
| Total |  |  |  | 172 |

**321.100** m³ Excavación en zanjas y pozos por medios mecánicos, en cualquier
145.15 m³ × 10.11 (10.72 con costes indirectos) = 1556.01

| Medición | Uds. | Largo | Ancho | Alto | Parcial |
|---|---|---|---|---|---|
|  | 1 | 95.12 | 1.09 | 1.4 | 145.153 |
| Total |  |  |  |  | 145.15 |

**332.300** m³ Relleno con arena basáltica
64.59 m³ × 14.14 (14.99 con costes indirectos) = 968.20

| Medición | Uds. | Largo | Ancho | Alto | Parcial |
|---|---|---|---|---|---|
|  | 1 | 95.12 | 0.97 | 0.7 | 64.586 |
| Total |  |  |  |  | 64.59 |

**332.350** m³ Relleno con material seleccionado procedente de préstamo
19.98 m³ × 12.4 (13.14 con costes indirectos) = 262.54

| Medición | Uds. | Largo | Ancho | Alto | Parcial |
|---|---|---|---|---|---|
|  | 0.25 | 95.12 | 1.2 | 0.7 | 19.975 |
| Total |  |  |  |  | 19.98 |

**332.351** m³ Relleno con material seleccionado de excavación
59.93 m³ × 12.43 (13.18 con costes indirectos) = 789.88

| Medición | Uds. | Largo | Ancho | Alto | Parcial |
|---|---|---|---|---|---|
|  | 0.75 | 95.12 | 1.2 | 0.7 | 59.926 |
| Total |  |  |  |  | 59.93 |

**350.100** m² Entibación
380.48 m² × 17.67 (18.73 con costes indirectos) = 7126.39

| Medición | Uds. | Largo | Ancho | Parcial |
|---|---|---|---|---|
|  | 2 | 95.12 | 2 | 380.480 |
| Total |  |  |  | 380.48 |

**417.250** m Tubería de PE-100 DN 250 mm PN 10
95.12 m × 59.37 (62.93 con costes indirectos) = 5985.90

**560.200** m² Pavimento de acera de loseta hidráulica
172 m² × 34.81 (36.9 con costes indirectos) = 6346.80

| Medición | Uds. | Largo | Ancho | Parcial |
|---|---|---|---|---|
|  | 1 | 86 | 2 | 172.000 |
| Total |  |  |  | 172 |

**570.100** m Bordillo prefabricado de hormigón 100x30x15
4 m × 25.15 (26.66 con costes indirectos) = 106.64

| Medición | Uds. | Largo | Parcial |
|---|---|---|---|
|  | 2 | 2 | 4.000 |
| Total |  |  | 4 |

**501.002** m Cinta señalización zanja
95.12 m × 1 (1.06 con costes indirectos) = 100.83

##### 2S.05.03.07 INSTALACIONES (19/11/1998)
Importe: 207257.79

###### 205030701 ACOMETIDA ELÉCTRICA (13/10/2011)
Importe: 9327.02

**ELAR011** ud Cuota de extensión de la red de Endesa en Las Galletas I (27/08/2020)
1 ud × 832.68 (882.64 con costes indirectos) = 882.64
Cuota de extensión de la red de distribución en baja tensión según condiciones técnicas de Endesa.

| Código | Ud | Descripción | Rendimiento | Precio | Importe |
|---|---|---|---|---|---|
| PEL0011 | ud | Cuota de extensión de Endesa en Las Galletas I (material; 27/08/2020) | 1 | 832.68 | 832.68 |
|  |  | Total |  |  | 832.68 |

**ELAR081** ud Cuadro de B.T. inicio de derivación individual Las Galletas I
1 ud × 2497.41 (2647.25 con costes indirectos) = 2647.25
Cuadro de baja tensión de Schneider o equivalente junto a equipo de medida para protección de la derivación individual a la EBAR Las Galletas I, formado por hornacina, envolvente y protección magnetotérmica y diferencial. Completamente instalado, probado y funcionando.

| Código | Ud | Descripción | Rendimiento | Precio | Importe |
|---|---|---|---|---|---|
| MO.OFI001 | h | Oficial 1ª | 5 | 15.59 | 77.95 |
| MO.PEO100 | h | Peón especializado | 5 | 15.13 | 75.65 |
| PEL0032 | ud | Hornacina con envolvente (material; 13/01/2018) | 1 | 409.57 | 409.57 |
| PEL0231 | ud | Int. aut. NSX160 (material; 15/01/2018) | 1 | 1326.62 | 1326.62 |
| PEL0250 | ud | Relé RH99 | 1 | 204.21 | 204.21 |
| PEL0254 | ud | Toroidal MA120 | 1 | 284.48 | 284.48 |
| %.AUX005 | % | Medios auxiliares y resto de obra | 5 % | 2378.48 | 118.92 |
|  |  | Total |  |  | 2497.41 |

**ELAR708** ud Arqueta eléctrica A3 registrable de Endesa
1 ud × 707.34 (749.78 con costes indirectos) = 749.78
Arqueta registrable modelo A3 de Endesa con dimensiones interiores 0,90x1,13 metros (largo x ancho), incluyendo excavación y acabado superficial. Con marco y tapas con anagrama de la Compañía. Completamente instalada, probada y funcionando.

| Código | Ud | Descripción | Rendimiento | Precio | Importe |
|---|---|---|---|---|---|
| MO.OFI001 | h | Oficial 1ª | 4.5 | 15.59 | 70.16 |
| MO.PEO100 | h | Peón especializado | 4.5 | 15.13 | 68.09 |
| PEL0708 | ud | Arqueta A3 registrable con marco y tapas (material; 17/04/2020) | 1 | 535.4 | 535.40 |
| %.AUX005 | % | Medios auxiliares y resto de obra | 5 % | 673.65 | 33.68 |
|  |  | Total |  |  | 707.34 |

**ELAR048** ml Canalización eléctrica bajo acera con 2 tubos de 160mm (13/10/2011)
45 ml × 47.58 (50.43 con costes indirectos) = 2269.35
Canalización eléctrica bajo acera incluyendo excavación, lecho de hormigón, 2 tubos de PE DP d=160mm, tubo PE DP d=110mm para comunicaciones, separador de tubos, relleno con arena de picón y acabado superficial. Según E.T. 11 (Lote 1), E.T. 11 (Lote 2), E.T. 9 (Lote 3) y E.T. 11 (Lote 4). Completamente instalada y probada con pasatubo.

| Código | Ud | Descripción | Rendimiento | Precio | Importe |
|---|---|---|---|---|---|
| MO.OFI001 | h | Oficial 1ª | 0.5 | 15.59 | 7.80 |
| MO.PEO100 | h | Peón especializado | 0.5 | 15.13 | 7.57 |
| MAQ.CAM015 | h | Camión basculante 15 Tm. | 0.001 | 33.9 | 0.03 |
| MAQ.RET001 | h | Retroexcavadora con martillo rompedor | 0.015 | 73.52 | 1.10 |
| PEL0711 | ml | Tubo PE DP d=160 | 2 | 3.95 | 7.90 |
| PEL0713 | ml | Tubo PE DP d=110 | 1 | 2.52 | 2.52 |
| PEL0715 | ml | Separador de tubos | 1 | 0.53 | 0.53 |
| PEL0719 | ml | Placa rígido de riesgo eléctrico (material; 11/01/2018) | 1 | 1.76 | 1.76 |
| MAT.AREN002 | m3 | Arena para lecho de tubos | 0.8 | 11.64 | 9.31 |
| MAT.HNE20 | m³ | Hormigón en masa HNE-20/B/40 de central | 0.1 | 67.9 | 6.79 |
| %.AUX005 | % | Medios auxiliares y resto de obra | 5 % | 45.31 | 2.27 |
|  |  | Total |  |  | 47.58 |

**ELAR627** m Conductor 1x50 RZ1-K(AS)
300 m × 8.74 (9.26 con costes indirectos) = 2778.00

| Medición | Uds. | Largo | Parcial |
|---|---|---|---|
|  | 4 | 75 | 300.000 |
| Total |  |  | 300 |

###### 205030702 EQUIPOS MECÁNICOS (18/01/2011)
Importe: 124363.7

**EMAR006** ud Equipo antiariete hidroneumático 1400 AHN-P PN-10
1 ud × 6473.13 (6861.52 con costes indirectos) = 6861.52

**EMAR015** ud Bomba sumergible Qu=250 m3/h. H=9,6 mca. P=11 kW (18/01/2011)
2 ud × 12013.74 (12734.56 con costes indirectos) = 25469.12
Bomba sumergible tipo XFP200G CB1 de Sulzer o equivalente para bombeo de un caudal de 250 m3/h y altura de 9,6 m.c.a., carcasa y rodete de fundición y eje de acero al cromo y motor eléctrico de 11 kW-4P-50Hz-400V-IP-68, estructura de soporte; según ETP 6.5 (Lote 2), totalmente instalada, probada y funcionando.

| Código | Ud | Descripción | Rendimiento | Precio | Importe |
|---|---|---|---|---|---|
| MO.CAP001 | h | Capataz | 5 | 16.64 | 83.20 |
| MO.OFI001 | h | Oficial 1ª | 10 | 15.59 | 155.90 |
| MO.PEO001 | h | Peón | 15 | 14.98 | 224.70 |
| PEMAR015 | ud | Bomba sumergible Qu=250 m3/h. H=9,6 mca. P=11 kW (material; 09/11/2020) | 1 | 9420.3 | 9420.30 |
| MAQ.GRU006 | h | Camión grúa de 6 t (sin conductor) | 10 | 51.74 | 517.40 |
| %PRUEB10 | % | Puesta en funcionamiento y pruebas | 10 % | 10401.50 | 1040.15 |
| %.AUX005 | % | Medios auxiliares y resto de obra | 5 % | 11441.65 | 572.08 |
|  |  | Total |  |  | 12013.74 |

**EMAR016** ud Bomba sumergible Q=140 m3/h H=26,7 mca. P=10 kW (18/01/2011)
2 ud × 10160.77 (10770.42 con costes indirectos) = 21540.84
Bomba sumergible de acoplamiento directo y orientación vertical tipo KRTK 100-401/294UG-S IE2 de KSB o equivalente para bombeo de un caudal de 140 m3/h y altura de 26,70 m.c.a., carcasa y rodete de fundición y eje de acero al cromo y motor eléctrico de 10 kW-4P-50Hz-400V-IP-68, estructura de soporte; según ETP 6.6 (Lote 2)., totalmente instalada, probada y funcionando.

| Código | Ud | Descripción | Rendimiento | Precio | Importe |
|---|---|---|---|---|---|
| MO.CAP001 | h | Capataz | 5 | 16.64 | 83.20 |
| MO.OFI001 | h | Oficial 1ª | 10 | 15.59 | 155.90 |
| MO.PEO001 | h | Peón | 15 | 14.98 | 224.70 |
| PEMAR016 | ud | Bomba sumergible Q=140 m3/h H=26,7 mca. P=10 kW (material; 14/01/2021) | 1 | 7816 | 7816.00 |
| MAQ.GRU006 | h | Camión grúa de 6 t (sin conductor) | 10 | 51.74 | 517.40 |
| %PRUEB10 | % | Puesta en funcionamiento y pruebas | 10 % | 8797.20 | 879.72 |
| %.AUX005 | % | Medios auxiliares y resto de obra | 5 % | 9676.92 | 483.85 |
|  |  | Total |  |  | 10160.77 |

**EMAR063** ud Ventosa autom. trifuncional residuales DN50 mm PN16
2 ud × 1215.52 (1288.45 con costes indirectos) = 2576.90

| Medición | Uds. | Parcial |
|---|---|---|
| Bombeo a Colector | 1 | 1.000 |
| Bombeo a emisario | 1 | 1.000 |
| Subtotal |  | 2.000 |
| Total |  | 2 |

**EMAR055** ud Equipo desodorización Q=1200-1700 m3/h
1 ud × 6973.96 (7392.4 con costes indirectos) = 7392.40

**EMAR290** ud Depósito reactivos PRFV de 1.000 l doble pared vertical (01/03/2017)
1 ud × 4790.92 (5078.38 con costes indirectos) = 5078.38
Depósito para almacenamiento de reactivos, en PRFV de doble pared, con una capacidad de 1.000 l. Marca: BUPOLSA o equivalente. Fluido a almacenar: hipoclorito sódico. Diámetro: 1.000 mm. Altura: 1.400 mm.
Posición: vertical con pies de soporte y anclaje, y orejas de izado. Materiales: composición del depósito calculada según la norma EN-13121, para su legalización según la directiva APQ 6. Barrera química: resina estervinílica con fibra de vidrio. Refuerzo mecánico: resina ortoftálica con fibra de vidrio. Incluso embalajes y transporte según normativa vigente, totalmente instalado, probado y funcionando. Resto de características según ETP 22.2 (Lote 2).

| Código | Ud | Descripción | Rendimiento | Precio | Importe |
|---|---|---|---|---|---|
| MO.CAP001 | h | Capataz | 5 | 16.64 | 83.20 |
| MO.OFI001 | h | Oficial 1ª | 8 | 15.59 | 124.72 |
| MO.PEO001 | h | Peón | 8 | 14.98 | 119.84 |
| MAQ.GRU005 | h | Camión con grúa 5 toneladas | 5 | 39.18 | 195.90 |
| PEMAR290 | ud | DEPÓSITO REACTIVOS PRFV DE 1.000 L DOBLE PARED. VERT., en obra (material; 09/11/2020) | 1 | 3704.87 | 3704.87 |
| %PRUEB10 | % | Puesta en funcionamiento y pruebas | 10 % | 4228.53 | 422.85 |
| %.AUX003 | % | Medios auxiliares y resto de obra | 3 % | 4651.38 | 139.54 |
|  |  | Total |  |  | 4790.92 |

**EMAR296** ud Bomba dosificadora hipoclorito sódico Q=0,5-5,0 l/h; 3 bar
2 ud × 507.58 (538.03 con costes indirectos) = 1076.06
Bomba dosificadora de membrana para hipoclorito sódico (NaClO). Marca: OBL-Albosa, Prominent, o equivalente, modelo M16PPSV. Caudal: 0,5-5,00 l/ h, hasta 12 bar de altura manométrica. Motor: Siemens o equivalente, 0,18 kW, III-230/400 V, 50 Hz; IP-65, aislamiento F. Materiales: Cabezal: PP. Asiento bola: PVC. Bola: Vidrio pyrex. Juntas válvulas: FPM. Membrana: PTFE. Amortiguador de pulsos, válvula de contrapresión y válvula de alivio. Incluso transporte, montaje, tuberías de aspiración desde tanque e impulisón a elementos de descarga (PP-PVC), totalmente instalada, probada y funcionando. Resto de características según ETP 10.2 (Lote 2).

| Código | Ud | Descripción | Rendimiento | Precio | Importe |
|---|---|---|---|---|---|
| MO.CAP001 | h | Capataz | 1 | 16.64 | 16.64 |
| MO.OFI001 | h | Oficial 1ª | 2 | 15.59 | 31.18 |
| MO.PEO001 | h | Peón | 2 | 14.98 | 29.96 |
| PEMAR296 | UD | Bomba dosificadora hipoclorito sódico Q=0,5-5,0 l/h; 3 bar (material; 09/11/2020) | 1 | 370.22 | 370.22 |
| %PRUEB10 | % | Puesta en funcionamiento y pruebas | 10 % | 448.00 | 44.80 |
| %.AUX003 | % | Medios auxiliares y resto de obra | 3 % | 492.80 | 14.78 |
|  |  | Total |  |  | 507.58 |

**EMAR043** m Tubería de acero inoxidable DN 150 AISI 316L Schedule 10
19 m × 156.91 (166.32 con costes indirectos) = 3160.08

| Medición | Uds. | Largo | Parcial |
|---|---|---|---|
| Colector común | 2 | 5 | 10.000 |
| Colector general | 1 | 3 | 3.000 |
| Antiariete | 1 | 6 | 6.000 |
| Subtotal |  |  | 19.000 |
| Total |  |  | 19 |

**EMAR067** m Tubería de acero inoxidable DN 200 AISI 316L Schedule 10
13 m × 242.05 (256.57 con costes indirectos) = 3335.41

| Medición | Uds. | Largo | Parcial |
|---|---|---|---|
| Colector individual | 2 | 5 | 10.000 |
| Colector común | 1 | 3 | 3.000 |
| Subtotal |  |  | 13.000 |
| Total |  |  | 13 |

**EMAR040** m Tubería de acero inoxidable DN 250 AISI 316L Schedule 10
2 m × 253.26 (268.46 con costes indirectos) = 536.92

**EMAR044** ud Válvula DN 150 compuerta cierre elástico PN16
5 ud × 341.67 (362.17 con costes indirectos) = 1810.85

| Medición | Uds. | Parcial |
|---|---|---|
| Salidas bombas | 2 | 2.000 |
| Caudalémetro | 2 | 2.000 |
| Antiariete | 1 | 1.000 |
| Subtotal |  | 5.000 |
| Total |  | 5 |

**EMAR072** ud Válvula DN 200 compuerta cierre elástico PN16
3 ud × 605.07 (641.37 con costes indirectos) = 1924.11

| Medición | Uds. | Parcial |
|---|---|---|
| Salidas bombas | 2 | 2.000 |
| Caudalémetro | 1 | 1.000 |
| Subtotal |  | 3.000 |
| Total |  | 3 |

**EMAR105** ud Válvula de retención de bola DN 150 PN16
2 ud × 340.23 (360.64 con costes indirectos) = 721.28

**EMAR105.1** ud Válvula de retención de bola DN 200 PN16 (18/01/2011)
2 ud × 442.16 (468.69 con costes indirectos) = 937.38
Válvula de Retención de Bola, AVK ó equivalente. Diámetro (DN): 200 mm. Presión (PN): 16. Materiales: Cuerpo y tapa: Fundición nodular GGG-40. Bola: Resina fenólica. Tornillería: Acero inoxidable AISI 316. Junta de tapa: Nitrilo. Acabados: Pintura industrial ALKYD INT./EXT. Resto de características según ETP Equipos 4.3 (Lote 1, 2, 3 y 4). Totalmente instalada, probada y funcionando.

| Código | Ud | Descripción | Rendimiento | Precio | Importe |
|---|---|---|---|---|---|
| MO.CAP001 | h | Capataz | 0.15 | 16.64 | 2.50 |
| MO.OFI001 | h | Oficial 1ª | 0.3 | 15.59 | 4.68 |
| MO.PEO001 | h | Peón | 0.45 | 14.98 | 6.74 |
| PEMAR105.1 | Ud | Válvula de retención de bola DN 200 PN16 (material; 09/11/2020) | 1 | 353.38 | 353.38 |
| MAQ.GRU006 | h | Camión grúa de 6 t (sin conductor) | 0.3 | 51.74 | 15.52 |
| %PRUEB10 | % | Puesta en funcionamiento y pruebas | 10 % | 382.82 | 38.28 |
| %.AUX005 | % | Medios auxiliares y resto de obra | 5 % | 421.10 | 21.06 |
|  |  | Total |  |  | 442.16 |

**EMAR045** ud Carrete desmontaje DN 150
5 ud × 202.06 (214.18 con costes indirectos) = 1070.90

| Medición | Uds. | Parcial |
|---|---|---|
| Salidas bombas | 2 | 2.000 |
| Caudalémetro | 2 | 2.000 |
| Antiariete | 1 | 1.000 |
| Subtotal |  | 5.000 |
| Total |  | 5 |

**EMAR069** ud Carrete desmontaje DN 200
4 ud × 259.17 (274.72 con costes indirectos) = 1098.88

**EMAR104** ud Carrete pasamuros AISI 316L DN 300
1 ud × 341.21 (361.68 con costes indirectos) = 361.68

| Medición | Uds. | Parcial |
|---|---|---|
| Entrada | 1 | 1.000 |
| Total |  | 1 |

**EMTRI05** ud Triturador en pared para tubería DN-315. Q=350 m3/h. P=4 KW (18/01/2011)
1 ud × 36938.29 (39154.59 con costes indirectos) = 39154.59
Triturador para colgar en pared con salida de tubería DN315, modelo GRINDER-30K-CH-A11T08-IB-VV de SULZER o equivalente, para un caudal de 350 m3/h. Número de dientes 11, tamñao del eje 50 m, diámetro de cuchillas 120 mm, altura de bloque de cuchillas 813 mm. Cuchillas en acero endurecido. Presión máxima 6 bar. Motor-reductor de 4,0 kW. Cuadro eléctrico. Totalmente instalado, probado y funcionando.
Resto de características según E.T. 15.3 (Lote 2) de Proyecto.

| Código | Ud | Descripción | Rendimiento | Precio | Importe |
|---|---|---|---|---|---|
| MO.CAP001 | h | Capataz | 5 | 16.64 | 83.20 |
| MO.OFI001 | h | Oficial 1ª | 10 | 15.59 | 155.90 |
| MO.PEO001 | h | Peón | 15 | 14.98 | 224.70 |
| MAQ.GRU006 | h | Camión grúa de 6 t (sin conductor) | 10 | 51.74 | 517.40 |
| PEMTRI05 | ud | Triturador en pared para tubería DN-315. Q=350 m3/h. (material; 14/01/2021) | 1 | 31000 | 31000.00 |
| %PRUEB10 | % | Puesta en funcionamiento y pruebas | 10 % | 31981.20 | 3198.12 |
| %.AUX005 | % | Medios auxiliares y resto de obra | 5 % | 35179.32 | 1758.97 |
|  |  | Total |  |  | 36938.29 |

**EMAR186** m Tubería polipropileno DN 160 mm aireación
10 m × 24.19 (25.64 con costes indirectos) = 256.40

###### 205030703 INSTALACIONES ELÉCTRICAS (09/08/2011)
Importe: 50815.77

###### 20503070301 BAJA TENSIÓN (21/06/2017)
Importe: 44302.67

**ELAR221** ud C.C.M. EBAR Las Galletas I (21/06/2017)
1 ud × 22132.88 (23460.85 con costes indirectos) = 23460.85
C.C.M. de la EBAR de Las Galletas I, de Schneider o equivalente formado por:
- Envolvente metálico para locales húmedos, modelo Prisma P montado sobre zócalo con accesorios, puertas, placas de montaje, intalado, montado y conexionado.
- Compartimentación 3b.
- Descargador de sobretensiones tipos I y II.
- Poder de corte según las características de la instalación.
- Interruptor general automático NSX160 con unidad de control Micrologic 5.X.E, medida integrada, comunicaciones vía Modbus, comunicación del estado del equipo, del desgaste de polos y señalización e identificación de defectos. Con los equipos necesarios para su comunicación vía Ethernet (módulo BSCM, IFM y pasarela IP). Con enclavamiento mecánico.
- Salidas al resto de los receptores y calibre de la aparamenta según esquema unifilar.
- Zócalo de fábrica de ladrillo enfoscado y pintado, de altura 40 cm y fondo 80 cm.
Según E.T. 6 y E.T. 8 (Lote 2).
Completamente instalado, probado y funcionando.

| Código | Ud | Descripción | Rendimiento | Precio | Importe |
|---|---|---|---|---|---|
| MO.OFI001 | h | Oficial 1ª | 15 | 15.59 | 233.85 |
| MO.PEO100 | h | Peón especializado | 15 | 15.13 | 226.95 |
| PEL0200 | ud | Módulo de armario completo con pilotería y mando en puerta | 3 | 1176 | 3528.00 |
| PEL0201 | ml | Zócalo de fábrica de ladrillo enfoscado y pintado h=40cm | 3 | 45.25 | 135.75 |
| PEL0206 | ud | Protec. Sobretensiones PRD Tipo I + Tipo II | 1 | 703.22 | 703.22 |
| PEL0231 | ud | Int. aut. NSX160 | 2 | 1326.62 | 2653.24 |
| PEL0272 | ud | Salida motor con guardamotor | 2 | 255.4 | 510.80 |
| PEL0281 | ud | Salida a cuadro | 6 | 269.77 | 1618.62 |
| PEL0291 | ud | Salida a línea monofásica de fuerza o alumbrado | 7 | 62.12 | 434.84 |
| PEL0292 | ud | Salida a línea trifásica de fuerza o alumbrado | 1 | 124.36 | 124.36 |
| PEL0408 | ud | Salida motor con variador 11 kW (material; 15/01/2018) | 2 | 416.15 | 832.30 |
| PEL0438 | ud | Variador 11 kW (material; 05/03/2021) | 2 | 1725.23 | 3450.46 |
| PEL0411 | ud | Salida motor con variador 22 kW (material; 15/01/2018) | 2 | 501.8 | 1003.60 |
| PEL0441 | ud | Variador 22 kW (material; 15/01/2018) | 2 | 2811.47 | 5622.94 |
| %.AUX005 | % | Medios auxiliares y resto de obra | 5 % | 21078.93 | 1053.95 |
|  |  | Total |  |  | 22132.88 |

**ELAR371** ud Batería de condensadores 12,5 kVAr
1 ud × 2458.58 (2606.09 con costes indirectos) = 2606.09
Grupo electrógeno HFW-60 T5 de Himoinsa o equivalente, con 60 kVA y 48 kW, insonorizado, diesel y con protección de salida. Con depósito de combustible de 240 litros (16,0 horas de funcionamiento al 100% de carga y 23,5 horas de funcionamiento al 80% de la carga) e instalación de salida de humos de escape. Según E.T. 3 (Lote 2) y E.T. 3 (Lote 4). Completamente instalado, probado y funcionando.

| Código | Ud | Descripción | Rendimiento | Precio | Importe |
|---|---|---|---|---|---|
| MO.OFI001 | h | Oficial 1ª | 4 | 15.59 | 62.36 |
| MO.PEO100 | h | Peón especializado | 4 | 15.13 | 60.52 |
| PEL0571 | ud | Batería automática 12,5 kVAr (material; 04/03/2021) | 1 | 2218.62 | 2218.62 |
| %.AUX005 | % | Medios auxiliares y resto de obra | 5 % | 2341.50 | 117.08 |
|  |  | Total |  |  | 2458.58 |

**ELAR522** ud Grupo electrógeno 60 kVA insonorizado
1 ud × 10038.86 (10641.19 con costes indirectos) = 10641.19
Grupo electrógeno HFW-60 T5 de Himoinsa o equivalente, con 60 kVA y 48 kW, insonorizado, diesel y con protección de salida. Con depósito de combustible e instalación de salida de humos de escape. Según E.T. 3 (Lote 2) y E.T. 3 (Lote 4).

| Código | Ud | Descripción | Rendimiento | Precio | Importe |
|---|---|---|---|---|---|
| MO.OFI001 | h | Oficial 1ª | 5 | 15.59 | 77.95 |
| MO.PEO100 | h | Peón especializado | 5 | 15.13 | 75.65 |
| PEL0522 | ud | Grupo electrógeno 60 kVA (material; 04/03/2021) | 1 | 9407.22 | 9407.22 |
| %.AUX005 | % | Medios auxiliares y resto de obra | 5 % | 9560.82 | 478.04 |
|  |  | Total |  |  | 10038.86 |

**ELAR472** ud Cuadro de conmutación 63 A
1 ud × 1263.6 (1339.42 con costes indirectos) = 1339.42
Cuadro de conmutación red - grupo de Schneider o equivalente con dos interruptores automáticos de 50 A y elementos de control y señalización. Con armario metálico y conexiones de entrada y salida. Completamente instalado, probado y funcionando.

| Código | Ud | Descripción | Rendimiento | Precio | Importe |
|---|---|---|---|---|---|
| MO.OFI001 | h | Oficial 1ª | 5 | 15.59 | 77.95 |
| MO.PEO100 | h | Peón especializado | 5 | 15.13 | 75.65 |
| PEL0472 | ud | Conmutación 63 A (material; 05/03/2021) | 1 | 596.07 | 596.07 |
| PEL0481 | ud | Armario de conmutación tipo 1 (material; 10/01/2018) | 1 | 265.34 | 265.34 |
| PEL0487 | ud | Elementos de control conmutación tipo 1 (material; 10/01/2018) | 1 | 188.42 | 188.42 |
| %.AUX005 | % | Medios auxiliares y resto de obra | 5 % | 1203.43 | 60.17 |
|  |  | Total |  |  | 1263.6 |

**ELAR540** ud SAI 2.200 VA
1 ud × 1177.27 (1247.91 con costes indirectos) = 1247.91

**ELAR611** m Línea 4x16 RZ1KZ1-K(AS)
20 m × 16.75 (17.76 con costes indirectos) = 355.20
Línea multipolar de 4x16mm2 RZ1KZ1-K(AS) instalado en canalización aérea o subterránea existente. Según E.T. 17 (Lote 1), E.T. 17 (Lote 2), E.T. 14 (Lote 3) y E.T. 17 (Lote 4). Completamente instalada, probada y funcionando.

| Código | Ud | Descripción | Rendimiento | Precio | Importe |
|---|---|---|---|---|---|
| MO.OFI001 | h | Oficial 1ª | 0.05 | 15.59 | 0.78 |
| MO.PEO100 | h | Peón especializado | 0.05 | 15.13 | 0.76 |
| PEL0611 | m | 4x16 RZ1KZ1-K(AS) (material; 10/01/2018) | 1 | 14.41 | 14.41 |
| %.AUX005 | % | Medios auxiliares y resto de obra | 5 % | 15.95 | 0.80 |
|  |  | Total |  |  | 16.75 |

**ELAR629** m Conductor 1x25 RZ1-K(AS)
25 m × 4.94 (5.24 con costes indirectos) = 131.00
Conductor unipolar de 1x25mm2 RZ1-K(AS) instalado en canalización aérea o subterránea existente. Según E.T. 16 (Lote 1), E.T. 16 (Lote 2), E.T. 13 (Lote 3) y E.T. 16 (Lote 4). Completamente instalado, probado y funcionando.

| Código | Ud | Descripción | Rendimiento | Precio | Importe |
|---|---|---|---|---|---|
| MO.OFI001 | h | Oficial 1ª | 0.03 | 15.59 | 0.47 |
| MO.PEO100 | h | Peón especializado | 0.03 | 15.13 | 0.45 |
| PEL0629 | m | 1x25 RZ1-K(AS) (material; 10/01/2018) | 1 | 3.78 | 3.78 |
| %.AUX005 | % | Medios auxiliares y resto de obra | 5 % | 4.70 | 0.24 |
|  |  | Total |  |  | 4.94 |

**ELAR630** m Conductor 1x16 RZ1-K(AS)
25 m × 3.64 (3.86 con costes indirectos) = 96.50
Conductor unipolar de 1x16mm2 RZ1-K(AS) instalado en canalización aérea o subterránea existente. Según E.T. 16 (Lote 1), E.T. 16 (Lote 2), E.T. 13 (Lote 3) y E.T. 16 (Lote 4). Completamente instalado, probado y funcionando.

| Código | Ud | Descripción | Rendimiento | Precio | Importe |
|---|---|---|---|---|---|
| MO.OFI001 | h | Oficial 1ª | 0.03 | 15.59 | 0.468 |
| MO.PEO100 | h | Peón especializado | 0.03 | 15.13 | 0.454 |
| PEL0630 | m | 1x16 RZ1-K(AS) (material; 10/01/2018) | 1 | 2.54 | 2.540 |
| %.AUX005 | % | Medios auxiliares y resto de obra | 5 % | 3.462 | 0.173 |
|  |  | Total |  |  | 3.64 |

**ELAR639** m Línea 5x2.5 RZ1-K(AS)
30 m × 4.07 (4.31 con costes indirectos) = 129.30

**ELAR643** m Línea 4x6 RZ1-K(AS)
10 m × 5.99 (6.35 con costes indirectos) = 63.50
Línea multipolar de 4x6mm2 RZ1-K(AS) instalado en canalización aérea o subterránea existente. Según E.T. 16 (Lote 1), E.T. 16 (Lote 2), E.T. 13 (Lote 3) y E.T. 16 (Lote 4). Completamente instalada, probada y funcionando.

| Código | Ud | Descripción | Rendimiento | Precio | Importe |
|---|---|---|---|---|---|
| MO.OFI001 | h | Oficial 1ª | 0.04 | 15.59 | 0.62 |
| MO.PEO100 | h | Peón especializado | 0.04 | 15.13 | 0.61 |
| PEL0643 | m | 4x6 RZ1-K(AS) (material; 10/01/2018) | 1 | 4.47 | 4.47 |
| %.AUX005 | % | Medios auxiliares y resto de obra | 5 % | 5.70 | 0.29 |
|  |  | Total |  |  | 5.99 |

**ELAR645** m Línea 4x2.5 RZ1-K(AS)
35 m × 3.46 (3.67 con costes indirectos) = 128.45

**ELAR653** m Línea 3x2.5 RZ1-K(AS)
40 m × 2.64 (2.8 con costes indirectos) = 112.00

**ELAR654** m Línea 3x1.5 RZ1-K(AS)
60 m × 2.26 (2.4 con costes indirectos) = 144.00

**ELAR671** m Multiconductor 2x1mm2 RZ1-K(AS)
35 m × 1.85 (1.96 con costes indirectos) = 68.60

**ELAR672** m Multiconductor 3x1mm2 RZ1-K(AS)
65 m × 2.1 (2.23 con costes indirectos) = 144.95

**ELAR673** m Multiconductor 5x1mm2 RZ1-K(AS)
20 m × 2.67 (2.83 con costes indirectos) = 56.60

**ELAR674** m Multiconductor 6x1mm2 RZ1-K(AS)
15 m × 2.86 (3.03 con costes indirectos) = 45.45

**ELAR743** m Bandeja con tapa 200x60
20 m × 32.83 (34.8 con costes indirectos) = 696.00

**ELAR744** m Bandeja con tapa 100x60
15 m × 25.43 (26.96 con costes indirectos) = 404.40

**ELAR761** m Tubo PVC rígido d=32mm
10 m × 8.71 (9.23 con costes indirectos) = 92.30

**ELAR762** m Tubo PVC rígido d=25mm
30 m × 8.07 (8.55 con costes indirectos) = 256.50

**ELAR763** m Tubo PVC rígido d=20mm
70 m × 7.65 (8.11 con costes indirectos) = 567.70

**ELAR764** m Tubo PVC rígido d=16mm
30 m × 7.34 (7.78 con costes indirectos) = 233.40

**ELAR768** m Tubo de acero 1"
10 m × 20.07 (21.27 con costes indirectos) = 212.70

**ELAR769** m Tubo de acero 1-1/2"
5 m × 23.35 (24.75 con costes indirectos) = 123.75

**ELAR783** ud Subcuadro con tomas de corriente
2 ud × 290.84 (308.29 con costes indirectos) = 616.58

**ELAR786** ud Toma de corriente
3 ud × 54.68 (57.96 con costes indirectos) = 173.88

**ELAR788** ud Caja de derivación
5 ud × 4.99 (5.29 con costes indirectos) = 26.45

**ELAR792** ud Botonera
2 ud × 60.38 (64 con costes indirectos) = 128.00

###### 20503070302 ALUMBRADO INTERIOR Y EXTERIOR
Importe: 1704.86

**ELAR804** ud Pantalla estanca led 8000 lm
2 ud × 121.03 (128.29 con costes indirectos) = 256.58

**ELAR805** ud Pantalla estanca led zonas húmedas
3 ud × 306.17 (324.54 con costes indirectos) = 973.62

**ELAR812** ud Emergencia 200 lm
3 ud × 49.57 (52.54 con costes indirectos) = 157.62

**ELAR818** ud Punto de luz
8 ud × 25.61 (27.15 con costes indirectos) = 217.20

**ELAR787** ud Interruptor de alumbrado
3 ud × 31.4 (33.28 con costes indirectos) = 99.84

###### 20503070303 PUESTA A TIERRA DE LA PLANTA
Importe: 891.95

**ELAR852** m Conductor 1x50 para PAT
50 m × 5.24 (5.55 con costes indirectos) = 277.50

**ELAR851** m Conductor 1x35 para PAT
25 m × 4.01 (4.25 con costes indirectos) = 106.25

**ELAR855** m Pica de PAT conexionada
5 m × 95.89 (101.64 con costes indirectos) = 508.20

###### 20503070304 CLIMATIZACIÓN SALA CCM (09/08/2011)
Importe: 3916.29

**CLAR109** ud Climatización Las Galletas I (09/08/2011)
1 ud × 3694.61 (3916.29 con costes indirectos) = 3916.29
Climatización de la sala del CCM de la EBAR de Las Galletas I formada por bomba de calor 4,73/5,76 kW, recuperador, 1 split, conductos y conexiones. Completamente instalado.

| Código | Ud | Descripción | Rendimiento | Precio | Importe |
|---|---|---|---|---|---|
| MO.OFI001 | h | Oficial 1ª | 5 | 15.59 | 77.95 |
| MO.PEO100 | h | Peón especializado | 5 | 15.13 | 75.65 |
| PEC0010 | ud | Bomba de calor 4,73/5,76 kW (material; 01/02/2021) | 1 | 2352.07 | 2352.07 |
| PEC0054 | ud | Split | 1 | 868.7 | 868.70 |
| PEC0060 | ml | Conducto | 4 | 23.5 | 94.00 |
| PEC0062 | ud | Elementos de conexión | 2 | 25.15 | 50.30 |
| %5 AUX | % | Medios auxiliares y resto de obra | 5 % | 3518.67 | 175.93 |
|  |  | Total |  |  | 3694.61 |

###### 205030704 ACOMETIDA FONTANERÍA (19/11/1998)
Importe: 365.01

**800.100** ud Acometida a red terciaria abast. con tub. PE AD, DN-32 mm, 16 at
1 ud × 135.45 (143.58 con costes indirectos) = 143.58

**850.030** ud Arqueta acometida abast. i. tapa-cerco FDC 300x300 mm D-400
1 ud × 208.9 (221.43 con costes indirectos) = 221.43

###### 205030705 INSTRUMENTACIÓN (16/06/2010)
Importe: 11208.52

**EQ1475** ud Manómetro
4 ud × 143.8 (152.43 con costes indirectos) = 609.72

| Medición | Uds. | Parcial |
|---|---|---|
| Bombeo a colector | 2 | 2.000 |
| Bombeo a submarino | 2 | 2.000 |
| Subtotal |  | 4.000 |
| Total |  | 4 |

**EQ1802** ud Interruptor de nivel-boya
1 ud × 46.19 (48.96 con costes indirectos) = 48.96

**EQ1803** ud Medidor-transmisor nivel radar
1 ud × 1022 (1083.32 con costes indirectos) = 1083.32

| Medición | Uds. | Parcial |
|---|---|---|
| Pozo bombeo | 1 | 1.000 |
| Total |  | 1 |

**EQ1805** ud Transmisor de temperatura
1 ud × 272.47 (288.82 con costes indirectos) = 288.82

**EQ1806** ud Medidor en continuo de PH, con electrodo de compensador de Tra
1 ud × 1289.31 (1366.67 con costes indirectos) = 1366.67

**EQ1807** ud Medidor de conductividad
1 ud × 992.74 (1052.3 con costes indirectos) = 1052.30

**EQ1808** ud Detector de sulfhídrico
1 ud × 1005.28 (1065.6 con costes indirectos) = 1065.60

**EQ1405** ud Indicador digital
1 ud × 212.05 (224.77 con costes indirectos) = 224.77

**EMAR153** ud Caudalímetro electromagnético DN-150
1 ud × 2038.69 (2161.01 con costes indirectos) = 2161.01

**EMAR065** ud Caudalímetro electromagnético DN-200
1 ud × 1737.34 (1841.58 con costes indirectos) = 1841.58

**EQ1406** ud Contolador monocanal
1 ud × 1382.8 (1465.77 con costes indirectos) = 1465.77

###### 205030706 CONTROL Y AUTOMATISMO (12/08/2010)
Importe: 8723.35

**EQ1956** ud Fuente de alimentación industrial ininterrumpida (SAI)
1 ud × 606.42 (642.81 con costes indirectos) = 642.81

**EQ1959** ud Puesta en marcha de la instalación
1 ud × 547.82 (580.69 con costes indirectos) = 580.69

**EQ1981** m Línea conductor apantallado 4x1.5 mm2
100 m × 2.08 (2.2 con costes indirectos) = 220.00

**EQ1983** m Tubo rígido de PVC, D=110 mm
100 m × 4.01 (4.25 con costes indirectos) = 425.00

**EQ19612** ud Estación Local Remota II (12/08/2010)
1 ud × 6466.84 (6854.85 con costes indirectos) = 6854.85
Estación local remota, formada por equipode de SOFREL LACROIX o equivalente, modelo S4W LARGE 16-4-4-1000I-10MSES-GSM4-ETH. 1 S4-Módulo de comunicación RS485. 1 S4-Módulo 8AO 0-20 mA/0-10V. 3 S4-Módulos de 8 AI 4-20mA. 5 S4-Módulos 8DO 3,6 VA (24Vmáx-150 mA máx). 1 S4-Módulo 16 DI. 8 Módulos 16 DI (16 enradas digitales. 1 S4-Fuente de alimentación 230 VAC, 50Hz/24V 120 W. Antena GSM/GPRS-2/3 bi-banda 0 dB con cableado (SMA-M) para S4W. Pantalla táctil empotrable servidor web de 14". Resto de características según según ETP 2.4 (Lote 1, 2,3 y 4), totalmente instalada, probada y funcionando.

| Código | Ud | Descripción | Rendimiento | Precio | Importe |
|---|---|---|---|---|---|
| MO.CAP001 | h | Capataz | 0.1 | 16.64 | 1.66 |
| MO.OFI001 | h | Oficial 1ª | 4 | 15.59 | 62.36 |
| MO.OFI101 | h | Oficial 2ª | 4 | 15.43 | 61.72 |
| P1372 | ud | Estación Local Remota II (material; 04/02/2021) | 1 | 5195 | 5195.00 |
| P1375 | ud | Pantalla táctil empotrable servidor web de 7". | 1 | 500 | 500.00 |
| %PRUEB10 | % | Puesta en funcionamiento y pruebas | 10 % | 5820.74 | 582.07 |
| %.AUX001 | % | Medios auxiliares y resto de obra | 1 % | 6402.81 | 64.03 |
|  |  | Total |  |  | 6466.84 |

###### 205030707 INSTALACIÓN CCTV (12/08/2010)
Importe: 2454.42

**ECCTV01** ud Cámara DOMO
1 ud × 496.3 (526.08 con costes indirectos) = 526.08

**ECCTV02** ud Cámara BULLET
1 ud × 491.86 (521.37 con costes indirectos) = 521.37

**ECCTV03** ud SWITCH gestionable para CCTV
1 ud × 1327.33 (1406.97 con costes indirectos) = 1406.97

##### 2S.05.03.08 MANTENIMIENTO SERVICIO DURANTE LAS OBRAS (03/04/2014)
Importe: 35743.59

**345.236** ud Depósito PRFV ø2,50 m l=10,60 m (09/01/2018)
1 ud × 25000 (26500 con costes indirectos) = 26500.00
Depósito de PRFV de ø2,50m y 10,60 m de longitud, con capacidad de 50 m³, totalmente instalado.

| Código | Ud | Descripción | Rendimiento | Precio | Importe |
|---|---|---|---|---|---|
| MAT.PRFV250 | ud | Depósito PRFV ø2,50 m 10,60 m 50 m³ (material; 09/01/2018) | 1 | 25000 | 25000.00 |
|  |  | Total |  |  | 25000 |

**345.240** ud Electrobomba 13 CV 4-30,6 m³/h 66,5-4 mca (03/04/2014)
1 ud × 5220.37 (5533.59 con costes indirectos) = 5533.59
Electrobomba aguas residuales 13 C 4-30,6 m³/h 65,5-4 mca, FIPS FGt 3169.9,5/219 lt o similar, motor estanco, clase aislamiento H, protección IP-68, velocidad 2.850 rpm, voltaje 3x400-415 V, eje acero inoxidable 420, doble cierre mecánico, impulsor abierto con triturador, paso sólido ø50 mm, protector térmico bobinado, detector cámara aceite, espina condensador, inspección de aceite, control motor estanco, incluso conexionado.

| Código | Ud | Descripción | Rendimiento | Precio | Importe |
|---|---|---|---|---|---|
| MAT.ELECTRB01 | ud | Electrob aguas resid 13 CV 4-30,6 m³/h 65,5-4 mca FIPS FGt 3169. (material; 03/04/2014) | 1 | 5220.37 | 5220.37 |
|  |  | Total |  |  | 5220.37 |

**345.900** ud Conexionado red existente con instalación provisional
1 ud × 3500 (3710 con costes indirectos) = 3710.00

### 2C06 ETBARES (15/11/1998)
Importe: 7244114.52
Relación comercial: 000, 0, 001, 002

#### 2S.06.01 ETBAR LAS GALLETAS II (15/11/1998)
Importe: 4912837.73
Relación comercial: 000, 0, 001, 002

##### 2S.06.01.01 DEMOLICIONES Y MOVIMIENTO DE TIERRAS (19/11/1998)
Importe: 181764.6

**321.000** m³ Excavacion tierra vegetal
725.15 m³ × 4.86 (5.15 con costes indirectos) = 3734.52

| Medición | Uds. | Largo | Alto | Parcial |
|---|---|---|---|---|
| PARCELA | 1 | 4834.34 | 0.15 | 725.151 |
| Total |  |  |  | 725.15 |

**321.150** m³ Excavación en explanación por medios mecánicos cualquier clase d
12733.91 m³ × 6.29 (6.67 con costes indirectos) = 84935.18

| Medición | Uds. | Parcial |
|---|---|---|
| 0+000.00 - 0+015.00 | 121.8 | 121.800 |
| 0+015.00 - 0+025.00 | 229.8 | 229.800 |
| 0+025.00 - 0+036.00 | 452.155 | 452.155 |
| 0+036.00 - 0+040.00 | 298.64 | 298.640 |
| 0+040.00 - 0+044.00 | 415.88 | 415.880 |
| 0+044.00 - 0+048.00 | 418.06 | 418.060 |
| 0+048.00 - 0+068.00 | 1724.3 | 1724.300 |
| 0+068.00 - 0+088.00 | 1969.8 | 1969.800 |
| 0+088.00 - 0+100.00 | 1411.98 | 1411.980 |
| 0+100.00 - 0+119.00 | 2133.32 | 2133.320 |
| 0+119.00 - 0+143.00 | 1514.04 | 1514.040 |
| 0+143.00 - 0+163.00 | 933.9 | 933.900 |
| 0+163.00 - 0+178.00 | 964.425 | 964.425 |
| 0+178.00 - 0+184.00 | 145.8 | 145.800 |
| Subtotal |  | 12733.900 |
| Total |  | 12733.91 |

**332.350** m³ Relleno con material seleccionado procedente de préstamo
3537.04 m³ × 12.4 (13.14 con costes indirectos) = 46476.71

| Medición | Uds. | Parcial |
|---|---|---|
| 0+000.00 - 0+015.00 | 27.0375 | 27.038 |
| 0+015.00 - 0+025.00 | 42.425 | 42.425 |
| 0+025.00 - 0+036.00 | 30.9375 | 30.938 |
| 0+036.00 - 0+040.00 | 32.42 | 32.420 |
| 0+040.00 - 0+044.00 | 69.5 | 69.500 |
| 0+044.00 - 0+048.00 | 57.69 | 57.690 |
| 0+048.00 - 0+068.00 | 171.95 | 171.950 |
| 0+068.00 - 0+088.00 | 207.85 | 207.850 |
| 0+088.00 - 0+100.00 | 189.6 | 189.600 |
| 0+100.00 - 0+119.00 | 887.6325 | 887.633 |
| 0+119.00 - 0+143.00 | 1188.12 | 1188.120 |
| 0+143.00 - 0+163.00 | 387.3 | 387.300 |
| 0+163.00 - 0+178.00 | 207.4875 | 207.488 |
| 0+178.00 - 0+184.00 | 37.08 | 37.080 |
| Subtotal |  | 3537.032 |
| Total |  | 3537.04 |

**332.351** m³ Relleno con material seleccionado de excavación
3537.04 m³ × 12.43 (13.18 con costes indirectos) = 46618.19

| Medición | Uds. | Parcial |
|---|---|---|
| 0+000.00 - 0+015.00 | 27.0375 | 27.038 |
| 0+015.00 - 0+025.00 | 42.425 | 42.425 |
| 0+025.00 - 0+036.00 | 30.9375 | 30.938 |
| 0+036.00 - 0+040.00 | 32.42 | 32.420 |
| 0+040.00 - 0+044.00 | 69.5 | 69.500 |
| 0+044.00 - 0+048.00 | 57.69 | 57.690 |
| 0+048.00 - 0+068.00 | 171.95 | 171.950 |
| 0+068.00 - 0+088.00 | 207.85 | 207.850 |
| 0+088.00 - 0+100.00 | 189.6 | 189.600 |
| 0+100.00 - 0+119.00 | 887.6325 | 887.633 |
| 0+119.00 - 0+143.00 | 1188.12 | 1188.120 |
| 0+143.00 - 0+163.00 | 387.3 | 387.300 |
| 0+163.00 - 0+178.00 | 207.4875 | 207.488 |
| 0+178.00 - 0+184.00 | 37.08 | 37.080 |
| Subtotal |  | 3537.032 |
| Total |  | 3537.04 |

##### 2S.06.01.02 ESTRUCTURA EDIFICIO (19/11/1998)
Importe: 779756.05
Relación comercial: 000, 0, 001, 002

###### 206010201 CIMENTACIÓN (08/06/2000)
Importe: 178993.3

**610.015** m³ Hormigón de limpieza HL-150/B/20
202.71 m³ × 70 (74.2 con costes indirectos) = 15041.08

| Medición | Uds. | Largo | Ancho | Alto | Parcial |
|---|---|---|---|---|---|
| LOSAS CIMENTACIÓN |  |  |  |  |  |
| Cota 2.60 | 1 | 17.9 | 16.85 | 0.15 | 45.242 |
|  | 1 | 11.8 | 10.2 | 0.15 | 18.054 |
|  | 1 | 4.8 | 4.8 | 0.15 | 3.456 |
| Cota 5.00 | 1 | 11.95 | 1.5 | 0.15 | 2.689 |
|  | 1 | 3.35 | 3.1 | 0.15 | 1.558 |
| Cota 5.05 | 1 | 4.8 | 2.3 | 0.15 | 1.656 |
| Cota 5.66 | 1 | 12 | 1.65 | 0.15 | 2.970 |
|  | 1 | 2.75 | 1.6 | 0.15 | 0.660 |
|  | 1 | 3.45 | 1.6 | 0.15 | 0.828 |
| Cota 5.77 | 1 | 4.8 | 2.75 | 0.15 | 1.980 |
| Cota 5.97 | 1 | 7.7 | 4.8 | 0.15 | 5.544 |
| Cota 6.65 | 1 | 2.3 | 1.6 | 0.15 | 0.552 |
|  | 1 | 8.3 | 1.6 | 0.15 | 1.992 |
|  | 1 | 7.1 | 19 | 0.15 | 20.235 |
| Cota 7.40 |  |  |  |  |  |
| Arqueta exterior | 1 | 6.9 | 2.4 | 0.15 | 2.484 |
| Resto losa | 1 | 381.29 |  | 0.15 | 57.194 |
| ZAPATAS |  |  |  |  |  |
| Pilar P6 | 1 | 3.7 | 3.5 | 0.15 | 1.943 |
| Pilar P7 | 1 | 3.5 | 3.5 | 0.15 | 1.838 |
| Pilar P10 | 1 | 3.5 | 3.5 | 0.15 | 1.838 |
| Pilares P8-P9 | 1 | 8 | 3.5 | 0.15 | 4.200 |
| Pilares P1, P13 | 2 | 2.6 | 2.6 | 0.15 | 2.028 |
| Pilares P11, P18, P19, P21 | 4 | 4 | 4 | 0.15 | 9.600 |
| Pilares P14, P15, P16, P17 | 4 | 4.1 | 3.35 | 0.15 | 8.241 |
| Pilares P20, P22 | 2 | 3.4 | 3.4 | 0.15 | 3.468 |
| VIGAS DE ATADO |  |  |  |  |  |
| Viga VC.S-1.2 | 1 | 3.35 | 0.4 | 0.15 | 0.201 |
|  | 1 | 1.4 | 0.4 | 0.15 | 0.084 |
|  | 1 | 1.5 | 0.4 | 0.15 | 0.090 |
|  | 1 | 2.2 | 0.4 | 0.15 | 0.132 |
|  | 1 | 2.8 | 0.4 | 0.15 | 0.168 |
|  | 1 | 2.5 | 0.4 | 0.15 | 0.150 |
|  | 2 | 0.9 | 0.4 | 0.15 | 0.108 |
|  | 1 | 3.65 | 0.4 | 0.15 | 0.219 |
| Viga VC.S-2.2 | 1 | 1.95 | 0.4 | 0.15 | 0.117 |
|  | 1 | 2.9 | 0.4 | 0.15 | 0.174 |
|  | 1 | 1.2 | 0.4 | 0.15 | 0.072 |
|  | 1 | 3.95 | 0.4 | 0.15 | 0.237 |
| Viga VC.S-3.2 | 1 | 6.5 | 0.4 | 0.15 | 0.390 |
|  | 1 | 5.3 | 0.4 | 0.15 | 0.318 |
| Subtotal |  |  |  |  | 202.710 |
| Total |  |  |  |  | 202.71 |

**610.301** m³ Hormigón armado HA-30/B/20/IV+Qb en soleras y cimentaciones
573.25 m³ × 99.24 (105.19 con costes indirectos) = 60300.17

| Medición | Uds. | Largo | Ancho | Alto | Parcial |
|---|---|---|---|---|---|
| ZAPATAS |  |  |  |  |  |
| Pilar P6 | 1 | 3.7 | 3.5 | 0.8 | 10.360 |
| Pilar P7 | 1 | 3.5 | 3.5 | 0.8 | 9.800 |
| Pilar P10 | 1 | 3.5 | 3.5 | 0.85 | 10.413 |
| Pilares P8-P9 | 1 | 8 | 3.5 | 0.8 | 22.400 |
| Pilares P1, P13 | 2 | 2.6 | 2.6 | 0.8 | 10.816 |
| Pilares P11, P18, P19, P21 | 4 | 4 | 4 | 0.8 | 51.200 |
| Pilares P14, P15, P16, P17 | 4 | 4.1 | 3.35 | 0.8 | 43.952 |
| Pilares P20, P22 | 2 | 3.4 | 3.4 | 0.8 | 18.496 |
| VIGAS DE ATADO |  |  |  |  |  |
| Viga VC.S-1.2 | 1 | 3.35 | 0.4 | 0.5 | 0.670 |
|  | 1 | 1.4 | 0.4 | 0.5 | 0.280 |
|  | 1 | 1.5 | 0.4 | 0.5 | 0.300 |
|  | 1 | 2.2 | 0.4 | 0.5 | 0.440 |
|  | 1 | 2.8 | 0.4 | 0.5 | 0.560 |
|  | 1 | 2.5 | 0.4 | 0.5 | 0.500 |
|  | 2 | 0.9 | 0.4 | 0.5 | 0.360 |
|  | 1 | 3.65 | 0.4 | 0.5 | 0.730 |
| Viga VC.S-2.2 | 1 | 1.95 | 0.4 | 0.6 | 0.468 |
|  | 1 | 2.9 | 0.4 | 0.6 | 0.696 |
|  | 1 | 1.2 | 0.4 | 0.6 | 0.288 |
|  | 1 | 3.95 | 0.4 | 0.6 | 0.948 |
| Viga VC.S-3.2 | 1 | 6.5 | 0.4 | 0.6 | 1.560 |
|  | 1 | 5.3 | 0.4 | 0.6 | 1.272 |
| LOSAS CIMENTACIÓN |  |  |  |  |  |
| Cota 2.60 | 1 | 17.9 | 16.85 | 0.4 | 120.646 |
|  | 1 | 11.8 | 10.2 | 0.4 | 48.144 |
|  | 1 | 4.8 | 4.8 | 0.4 | 9.216 |
| Cota 5.00 | 1 | 11.95 | 1.5 | 0.4 | 7.170 |
|  | 1 | 3.35 | 3.1 | 0.4 | 4.154 |
| Cota 5.05 | 1 | 4.8 | 2.3 | 0.4 | 4.416 |
| Cota 5.66 | 1 | 12 | 1.65 | 0.4 | 7.920 |
|  | 1 | 2.75 | 1.6 | 0.4 | 1.760 |
|  | 1 | 3.45 | 1.6 | 0.4 | 2.208 |
| Cota 5.77 | 1 | 4.8 | 2.75 | 0.4 | 5.280 |
| Cota 5.97 | 1 | 7.7 | 4.8 | 0.4 | 14.784 |
| Cota 6.65 | 1 | 2.3 | 1.6 | 0.4 | 1.472 |
|  | 1 | 8.3 | 1.6 | 0.4 | 5.312 |
|  | 1 | 7.1 | 19 | 0.4 | 53.960 |
| Cota 7.40 |  |  |  |  |  |
| Arqueta exterior | 1 | 6.9 | 2.4 | 0.3 | 4.968 |
| Resto losa | 1 | 381.29 |  | 0.25 | 95.323 |
| Subtotal |  |  |  |  | 573.242 |
| Total |  |  |  |  | 573.25 |

**600.100** Kg Acero corrugado B-500 SD
64551.72 Kg × 1.41 (1.49 con costes indirectos) = 96182.06

| Medición | Uds. | Largo | Parcial |
|---|---|---|---|
| ZAPATAS |  |  |  |
| Pilar P6 | 287.88851360743 |  | 287.889 |
|  | 284.10050684943 |  | 284.101 |
| Pilares P7, P10 | 1090.9459463018 |  | 1090.946 |
| Pilares P8-P9 | 606.08108127879 |  | 606.081 |
|  | 528.42694273995 |  | 528.427 |
| Pilares P1, P13 | 640.17314210072 |  | 640.173 |
| Pilares P11, P18, P19, P21 | 2676.8581089813 |  | 2676.858 |
| Pilares P14, P15, P16, P17 | 1232.9961997265 |  | 1232.996 |
|  | 1159.1300679457 |  | 1159.130 |
| Pilares P20, P22 | 2017.7449330906 |  | 2017.745 |
| VIGAS DE ATADO |  |  |  |
| Cota 5.00 y 5.05 |  |  |  |
| Tipo VCS-2.2 | 74.970967085267 |  | 74.971 |
|  | 6.747387037674 |  | 6.747 |
|  | 20.499873812378 |  | 20.500 |
|  | 128.23981211954 |  | 128.240 |
|  | 11.541583090758 |  | 11.542 |
|  | 35.605043989919 |  | 35.605 |
|  | 91.740788670129 |  | 91.741 |
|  | 8.2566709803116 |  | 8.257 |
|  | 25.894577447214 |  | 25.895 |
|  | 145.99609379763 |  | 145.996 |
|  | 13.139648441786 |  | 13.140 |
|  | 39.920806897788 |  | 39.921 |
| Cota 7.40 |  |  |  |
| Tipo VCS-3.2 | 377.62925443854 |  | 377.629 |
|  | 17.401156044528 |  | 17.401 |
|  | 51.357578603641 |  | 51.358 |
|  | 331.38893756851 |  | 331.389 |
|  | 66.277787513702 |  | 66.278 |
|  | 45.068895509318 |  | 45.069 |
| Tipo VCS-1.2 | 42.299408797582 |  | 42.299 |
|  | 11.89670872432 |  | 11.897 |
|  | 31.443415471617 |  | 31.443 |
|  | 70.709459482526 |  | 70.709 |
|  | 39.774070958921 |  | 39.774 |
|  | 51.789154894428 |  | 51.789 |
|  | 39.774070958921 |  | 39.774 |
|  | 11.186457457196 |  | 11.186 |
|  | 29.593802796816 |  | 29.594 |
|  | 43.24641048708 |  | 43.246 |
|  | 12.163052949491 |  | 12.163 |
|  | 32.368221809017 |  | 32.368 |
|  | 41.036739878251 |  | 41.037 |
|  | 11.541583090758 |  | 11.542 |
|  | 30.518609134216 |  | 30.519 |
|  | 29.357052374441 |  | 29.357 |
|  | 8.2566709803116 |  | 8.257 |
|  | 22.195352097612 |  | 22.195 |
|  | 29.041385144609 |  | 29.041 |
|  | 8.1678895719212 |  | 8.168 |
|  | 21.270545760211 |  | 21.271 |
|  | 46.71875001524 |  | 46.719 |
|  | 13.139648441786 |  | 13.140 |
|  | 34.217834483818 |  | 34.218 |
| ARRANQUE MUROS |  |  |  |
| Cota 2.60 |  |  |  |
| Muro M40A | 390.10550846763 |  | 390.106 |
|  | 159.56978468043 |  | 159.570 |
|  | 34.881228896514 |  | 34.881 |
| Muro M40B | 390.10550846763 |  | 390.106 |
|  | 159.56978468043 |  | 159.570 |
|  | 34.881228896514 |  | 34.881 |
|  | 415.4969912673 |  | 415.497 |
|  | 170.46030410966 |  | 170.460 |
|  | 36.933065890426 |  | 36.933 |
| Muro M40C | 81.945239944383 |  | 81.945 |
|  | 134.47423990873 |  | 134.474 |
|  | 29.238677163254 |  | 29.239 |
| Muro M40E | 313.93106006862 |  | 313.931 |
|  | 193.18834465761 |  | 193.188 |
|  | 42.062658375208 |  | 42.063 |
|  | 512.44628922966 |  | 512.446 |
|  | 312.51055753438 |  | 312.511 |
|  | 67.710620799115 |  | 67.711 |
| Muro M40F | 221.59839534256 |  | 221.598 |
|  | 90.912162191819 |  | 90.912 |
|  | 20.518369939126 |  | 20.518 |
|  | 184.66532945213 |  | 184.665 |
|  | 75.760135159849 |  | 75.760 |
|  | 16.414695951301 |  | 16.415 |
| Cota 5.00 |  |  |  |
| Muro M25A | 24.044964772413 |  | 24.045 |
|  | 18.308699330297 |  | 18.309 |
|  | 6.1555109817377 |  | 6.156 |
| Muro M30A | 25.647962423907 |  | 25.648 |
|  | 28.410050684943 |  | 28.410 |
|  | 6.1555109817377 |  | 6.156 |
|  | 41.677938938849 |  | 41.678 |
|  | 47.823585319655 |  | 47.824 |
|  | 10.772144218041 |  | 10.772 |
| Muro M40F | 198.51522916104 |  | 198.515 |
|  | 81.442145296837 |  | 81.442 |
|  | 17.953573696735 |  | 17.954 |
| Cota 5.66 | 129.84280977103 |  | 129.843 |
| Muro M30A | 151.99377116445 |  | 151.994 |
|  | 33.342351151079 |  | 33.342 |
|  | 43.280936590343 |  | 43.281 |
|  | 49.717588698651 |  | 49.718 |
|  | 10.772144218041 |  | 10.772 |
| Cota 5.77 - 5.97 |  |  |  |
| Muro M40F | 415.4969912673 |  | 415.497 |
|  | 170.46030410966 |  | 170.460 |
|  | 36.933065890426 |  | 36.933 |
| Muro M55A | 304.69779359602 |  | 304.698 |
|  | 124.05722132425 |  | 124.057 |
|  | 40.484322226044 |  | 40.484 |
| Cota 6.65 |  |  |  |
| Muro M40E | 332.39759301384 |  | 332.398 |
|  | 204.55236493159 |  | 204.552 |
|  | 44.627454617598 |  | 44.627 |
| Muro arqueta | 152.34889679801 |  | 152.349 |
|  | 36.933065890426 |  | 36.933 |
| LOSAS |  |  |  |
| Cota 2.60 |  |  |  |
| Armadura base | 3194.8680331368 |  | 3194.868 |
|  | 1495.0000004877 |  | 1495.000 |
|  | 3246.6374588294 |  | 3246.637 |
|  | 1568.8661322685 |  | 1568.866 |
|  | 2011.431588494 |  | 2011.432 |
|  | 1996.279561462 |  | 1996.280 |
| Armadura refuerzo | 449.45587997664 |  | 449.456 |
|  | 399.11682141926 |  | 399.117 |
|  | 1729.7731869128 |  | 1729.773 |
|  | 260.10178239389 |  | 260.102 |
|  | 775.59438369895 |  | 775.594 |
|  | 1211.8662245296 |  | 1211.866 |
|  | 215.73882238879 |  | 215.739 |
| Cota 3.65 | 818.20945972637 |  | 818.209 |
| Cota 5.00 | 60.765941742795 |  | 60.766 |
|  | 69.446790563195 |  | 69.447 |
|  | 409.10472986318 |  | 409.105 |
|  | 466.87183292257 |  | 466.872 |
|  | 211.97054483266 |  | 211.971 |
|  | 307.77554908689 |  | 307.776 |
| Cota 5.05 | 219.70439196356 |  | 219.704 |
|  | 255.69045616449 |  | 255.690 |
| Cota 5.66 | 112.37753382044 |  | 112.378 |
|  | 151.5202703197 |  | 151.520 |
|  | 508.85557449032 |  | 508.856 |
|  | 118.37521118726 |  | 118.375 |
|  | 410.36739878251 |  | 410.367 |
|  | 131.3175676104 |  | 131.318 |
| Cota 5.77 | 272.73648657546 |  | 272.736 |
|  | 284.10050684943 |  | 284.101 |
| Cota 5.97 | 526.53293936095 |  | 526.533 |
|  | 596.61106438381 |  | 596.611 |
| Cota 6.65 | 180.56165546431 |  | 180.562 |
|  | 220.96706088289 |  | 220.967 |
|  | 156.57094599702 |  | 156.571 |
|  | 196.97635141561 |  | 196.976 |
| Cota 7.40 | 2242.5000007315 |  | 2242.500 |
|  | 2182.0497262186 |  | 2182.050 |
|  | 503.48923158316 |  | 503.489 |
|  | 420.15308290733 |  | 420.153 |
|  | 664.79518602767 |  | 664.795 |
|  | 636.38513534273 |  | 636.385 |
|  | 1327.3807014465 |  | 1327.381 |
|  | 1309.3876693461 |  | 1309.388 |
|  | 162.88429059367 |  | 162.884 |
|  | 2437.5823487681 |  | 2437.582 |
|  | 2396.0721080451 |  | 2396.072 |
|  | 250.0084460275 |  | 250.008 |
|  | 176.14231424665 |  | 176.142 |
|  | 413.20840385101 |  | 413.208 |
|  | 300.1995355709 |  | 300.200 |
|  | 411.94573493168 |  | 411.946 |
|  | 404.05405418586 |  | 404.054 |
|  | 231.06841223754 |  | 231.068 |
|  | 160.35895275501 |  | 160.359 |
| Despuntes y recortes | 0.05 | 61477.83 | 3073.892 |
| Subtotal |  |  | 64551.655 |
| Total |  |  | 64551.72 |

**600.550** ud Formación de nudo de pilares
8 ud × 203.13 (215.32 con costes indirectos) = 1722.56
Formación de nudo de pilares mediante vainas metálicas corrugadas para su llenado en emomento del montaje con mortero fluido tipo Bettogrout o similar.

| Código | Ud | Descripción | Rendimiento | Precio | Importe |
|---|---|---|---|---|---|
| MATMORT01 | Kg | Mortero fluido retracción compensada Masterflow 885 BASF (material; 25/08/2020) | 1.5 | 1.69 | 2.54 |
| MO.OFI001 | h | Oficial 1ª | 6 | 15.59 | 93.54 |
| MO.PEO001 | h | Peón | 6.5 | 14.98 | 97.37 |
| %.AUX005 | % | Medios auxiliares y resto de obra | 5 % | 193.45 | 9.67 |
|  |  | Total |  |  | 203.13 |

| Medición | Uds. | Parcial |
|---|---|---|
| ARRANQUE PILARES | 8 | 8.000 |
| Total |  | 8 |

**616.100** m² Encofrado plano en soleras y cimentaciones
470.33 m² × 11.53 (12.22 con costes indirectos) = 5747.43

| Medición | Uds. | Largo | Alto | Parcial |
|---|---|---|---|---|
| ZAPATAS |  |  |  |  |
| Pilar P6 | 4 | 3.7 | 0.8 | 11.840 |
| Pilar P7 | 4 | 3.5 | 0.8 | 11.200 |
| Pilar P10 | 4 | 3.5 | 0.85 | 11.900 |
| Pilares P8-P9 | 4 | 8 | 0.8 | 25.600 |
| Pilares P1, P13 | 8 | 2.6 | 0.8 | 16.640 |
| Pilares P11, P18, P19, P21 | 16 | 4 | 0.8 | 51.200 |
| Pilares P14, P15, P16, P17 | 16 | 4.1 | 0.8 | 52.480 |
| Pilares P20, P22 | 8 | 3.4 | 0.8 | 21.760 |
| VIGAS DE ATADO |  |  |  |  |
| Viga VC.S-1.2 | 2 | 3.35 | 0.5 | 3.350 |
|  | 2 | 1.4 | 0.5 | 1.400 |
|  | 2 | 1.5 | 0.5 | 1.500 |
|  | 2 | 2.2 | 0.5 | 2.200 |
|  | 2 | 2.8 | 0.5 | 2.800 |
|  | 2 | 2.5 | 0.5 | 2.500 |
|  | 4 | 0.9 | 0.5 | 1.800 |
|  | 2 | 3.65 | 0.5 | 3.650 |
| Viga VC.S-2.2 | 2 | 1.95 | 0.6 | 2.340 |
|  | 2 | 2.9 | 0.6 | 3.480 |
|  | 2 | 1.2 | 0.6 | 1.440 |
|  | 2 | 3.95 | 0.6 | 4.740 |
| Viga VC.S-3.2 | 2 | 6.5 | 0.6 | 7.800 |
|  | 2 | 5.3 | 0.6 | 6.360 |
| LOSAS CIMENTACIÓN |  |  |  |  |
| Cota 2.60 | 2 | 17.9 | 0.4 | 14.320 |
|  | 2 | 16.85 | 0.4 | 13.480 |
|  | 2 | 11.8 | 0.4 | 9.440 |
|  | 2 | 10.2 | 0.4 | 8.160 |
|  | 4 | 4.8 | 0.4 | 7.680 |
| Cota 5.00 | 2 | 11.95 | 0.4 | 9.560 |
|  | 2 | 1.5 | 0.4 | 1.200 |
|  | 2 | 3.35 | 0.4 | 2.680 |
|  | 2 | 3.1 | 0.4 | 2.480 |
| Cota 5.05 | 2 | 4.8 | 0.4 | 3.840 |
|  | 2 | 2.3 | 0.4 | 1.840 |
| Cota 5.66 | 2 | 12 | 0.4 | 9.600 |
|  | 2 | 1.65 | 0.4 | 1.320 |
|  | 2 | 2.75 | 0.4 | 2.200 |
|  | 4 | 1.6 | 0.4 | 2.560 |
|  | 2 | 3.45 | 0.4 | 2.760 |
| Cota 5.77 | 2 | 4.8 | 0.4 | 3.840 |
|  | 2 | 2.75 | 0.4 | 2.200 |
| Cota 5.97 | 2 | 7.7 | 0.4 | 6.160 |
|  | 2 | 4.8 | 0.4 | 3.840 |
| Cota 6.65 | 2 | 2.3 | 0.4 | 1.840 |
|  | 4 | 1.6 | 0.4 | 2.560 |
|  | 2 | 8.3 | 0.4 | 6.640 |
|  | 2 | 7.1 | 0.4 | 5.680 |
|  | 2 | 19 | 0.4 | 15.200 |
| Cota 7.40 |  |  |  |  |
| Arqueta exterior | 2 | 6.9 | 0.3 | 4.140 |
|  | 2 | 2.4 | 0.3 | 1.440 |
| Resto losa | 1 | 302.75 | 0.25 | 75.688 |
| Subtotal |  |  |  | 470.328 |
| Total |  |  |  | 470.33 |

###### 206010202 ESTRUCTURA (08/06/2000)
Importe: 532416.86
Relación comercial: 000, 0, 001, 002

**610.302** m³ Hormigón armado HA-30/B/20/IV+Qb en muros y alzados
538.44 m³ × 113.67 (120.49 con costes indirectos) = 64876.64

| Medición | Uds. | Largo | Ancho | Alto | Parcial |
|---|---|---|---|---|---|
| MUROS |  |  |  |  |  |
| Nivel 2.60 - 5.00 |  |  |  |  |  |
| Muro M40A | 1 | 16.85 | 0.4 | 2.4 |  |
| Muro M40B | 1 | 16.85 | 0.4 | 2.4 |  |
|  | 2 | 10.7 | 0.4 | 2.4 |  |
|  | 3 | 6 | 0.4 | 2.4 |  |
| Muro M40C | 1 | 14.2 | 0.4 | 2.4 |  |
| Muro M40E | 2 | 10.2 | 0.4 | 2.4 |  |
|  | 3 | 11 | 0.4 | 2.4 |  |
| Muro M40F | 2 | 4.8 | 0.4 | 2.4 |  |
|  | 2 | 4 | 0.4 | 2.4 |  |
| Nivel 5.00 - 7.40 |  |  |  |  |  |
| Muro M25A | 1 | 2.9 | 0.25 | 2.4 |  |
| Muro M30A | 1 | 1.5 | 0.3 | 2.4 |  |
|  | 1 | 5.05 | 0.3 | 2.4 |  |
| Muro M40A | 1 | 16.85 | 0.4 | 2.4 |  |
| Muro M40B | 1 | 16.85 | 0.4 | 2.4 |  |
|  | 2 | 10.7 | 0.4 | 2.4 |  |
|  | 3 | 6 | 0.4 | 2.4 |  |
| Muro M40C | 1 | 14.2 | 0.4 | 2.4 |  |
| Muro M40E | 2 | 10.2 | 0.4 | 2.4 |  |
|  | 3 | 11 | 0.4 | 2.4 |  |
|  | 1 | 1.5 | 0.4 | 2.4 |  |
| Muro M40F | 2 | 4.8 | 0.4 | 2.4 |  |
|  | 2 | 4 | 0.4 | 2.4 |  |
|  | 1 | 8.6 | 0.4 | 2.4 |  |
| Nivel 7.40 - 9.90 |  |  |  |  |  |
| Muro M25A | 1 | 2.9 | 0.25 | 2.5 |  |
| Muro M30A | 1 | 1.5 | 0.3 | 2.5 |  |
|  | 1 | 5.05 | 0.3 | 2.5 |  |
|  | 1 | 16.05 | 0.3 | 2.5 |  |
| Muro M40A | 1 | 16.85 | 0.4 | 2.5 |  |
| Muro M40B | 1 | 16.85 | 0.4 | 2.5 |  |
|  | 2 | 10.7 | 0.4 | 2.5 |  |
|  | 3 | 6 | 0.4 | 2.5 |  |
| Muro M40C | 1 | 14.2 | 0.4 | 2.5 |  |
| Muro M40E | 2 | 10.2 | 0.4 | 2.5 |  |
|  | 3 | 11 | 0.4 | 2.5 |  |
|  | 1 | 1.5 | 0.4 | 2.5 |  |
|  | 1 | 21.6 | 0.4 | 2.5 |  |
| Muro M40F | 2 | 4.8 | 0.4 | 2.5 |  |
|  | 2 | 4 | 0.4 | 2.5 |  |
|  | 1 | 8.6 | 0.4 | 2.5 |  |
|  | 1 | 1.2 | 0.4 | 2.5 |  |
| Arqueta exterior | 2 | 2.4 | 0.25 | 1.8 |  |
|  | 2 | 6.9 | 0.25 | 1.8 |  |
| Subtotal |  |  |  |  |  |
| Total |  |  |  |  | 538.44 |

**610.303** m³ Hormigón armado HA-30/B/20/IV+Qb en forjados y losas
35.48 m³ × 117.99 (125.07 con costes indirectos) = 4437.48

| Medición | Uds. | Largo | Ancho | Alto | Parcial |
|---|---|---|---|---|---|
| LOSA |  |  |  |  |  |
| Nivel 9.90 | 1 | 61.98 |  | 0.4 | 24.792 |
| CIERRE FORJADO PLACAS |  |  |  |  |  |
| Vigas doble T | 8 | 18.76 | 0.4 | 0.15 | 9.005 |
| Otras vigas prefabricadas | 2 | 18.76 | 0.3 | 0.15 | 1.688 |
| Subtotal |  |  |  |  | 35.485 |
| Total |  |  |  |  | 35.48 |

**610.306** m² Hormigón armado HA-30/B/20/IV+Qb e=15 cm en escaleras (08/06/2000)
33.3 m² × 58.84 (62.37 con costes indirectos) = 2076.92
Suministro y colocación de hormigón para armar HA-30/B/20/IV + Qb, de 30 N/mm², consistencia blanda, tamaño máximo de árido 20 mm, para ambiente de humedad alta y agresividad química, elaborado en central, en losas de escalera de 15 cm de espesor, incluso juntas de dilatación y juntas de retracción mediante berenjenos, transporte, vertido por medio de camión bomba, vibrado, curado, colocado y medios auxiliares. Según EHE-08.

| Código | Ud | Descripción | Rendimiento | Precio | Importe |
|---|---|---|---|---|---|
| MAT.HA030 | m³ | Hormigón para armar HA-30/B/20/IV + Qb de central | 0.242 | 85.6 | 20.72 |
| MAQ.BOM100 | h | Camión bomba hormigón puesta en obra, i. p.p. desplazamiento | 0.09 | 95 | 8.55 |
| MAQ.VIBR010 | h | Aguja eléctrica con convertidor gasolina ø79 mm | 0.4 | 7.95 | 3.18 |
| MO.OFI001 | h | Oficial 1ª | 0.859 | 15.59 | 13.39 |
| MO.PEO100 | h | Peón especializado | 0.859 | 15.13 | 13.00 |
|  |  | Total |  |  | 58.84 |

| Medición | Uds. | Largo | Ancho | Parcial |
|---|---|---|---|---|
|  | 1 | 8.45 | 1 | 8.450 |
|  | 1 | 6.4 | 1 | 6.400 |
|  | 1 | 14.55 | 1 | 14.550 |
|  | 1 | 3.9 | 1 | 3.900 |
| Subtotal |  |  |  | 33.300 |
| Total |  |  |  | 33.3 |

**610.212** m Pilar prefabricado HA 50x50 cm, de 4,00 a 8,50 m de altura, 2 mé (07/02/2005)
128.12 m × 547.57 (580.42 con costes indirectos) = 74363.41
Pilar prefabricado de hormigón armado de sección 50x50 cm, de 4,00 a 8,50 m de altura, para acabado visto del hormigón, con dos ménsulas a una cara. La unidad incluye replanteo del pilar, izado y presentación del pilares mediante grúa, ajuste a su posición correcta y nivelación, formación de la unión con los elementos de apoyo, llenado y sellado de juntas, montaje y desmontaje de apeos complementarios.

| Código | Ud | Descripción | Rendimiento | Precio | Importe |
|---|---|---|---|---|---|
| MAT.PILP052 | m | Pilar pref. HA 50x50 cm, de 4,00 a 8,50 m de altura, 2 ménsulas (material; 25/08/2020) | 1 | 401.96 | 401.96 |
| MAQ.GRU500 | h | Grúa 25 Tn a 40 m | 0.378 | 270.46 | 102.23 |
| MO.OFI001 | h | Oficial 1ª | 0.38 | 15.59 | 5.92 |
| MO.PEO001 | h | Peón | 0.76 | 14.98 | 11.38 |
| %.AUX005 | % | Medios auxiliares y resto de obra | 5 % | 521.49 | 26.07 |
|  |  | Total |  |  | 547.57 |

Relación comercial: 000, 0, 001, 002

| Medición | Uds. | Largo | Parcial |
|---|---|---|---|
| PILARES |  |  |  |
| P1, P2, P13, P14 | 4 | 5.88 | 23.520 |
| P4, P5 | 2 | 4.35 | 8.700 |
| P6, P7, P8, P9, P10 | 5 | 6.85 | 34.250 |
| P3, P15 a P22 | 9 | 6.85 | 61.650 |
| Subtotal |  |  | 128.120 |
| Total |  |  | 128.12 |

**610.213** m Pilar prefabricado HA 50x50 cm, de 4,00 a 8,50 m de altura, 4 mé (07/02/2005)
16.3 m × 547.57 (580.42 con costes indirectos) = 9460.85
Pilar prefabricado de hormigón armado de sección 50x50 cm, de 4,00 a 8,50 m de altura, para acabado visto del hormigón, con cuatro ménsulas (2 por cara). La unidad incluye replanteo del pilar, izado y presentación del pilares mediante grúa, ajuste a su posición correcta y nivelación, formación de la unión con los elementos de apoyo, llenado y sellado de juntas, montaje y desmontaje de apeos complementarios.

| Código | Ud | Descripción | Rendimiento | Precio | Importe |
|---|---|---|---|---|---|
| MAT.PILP054 | m | Pilar pref. HA 50x50 cm, de 4,00 a 8,50 m de altura, 4 ménsulas (material; 25/08/2020) | 1 | 401.96 | 401.96 |
| MAQ.GRU500 | h | Grúa 25 Tn a 40 m | 0.378 | 270.46 | 102.23 |
| MO.OFI001 | h | Oficial 1ª | 0.38 | 15.59 | 5.92 |
| MO.PEO001 | h | Peón | 0.76 | 14.98 | 11.38 |
| %.AUX005 | % | Medios auxiliares y resto de obra | 5 % | 521.49 | 26.07 |
|  |  | Total |  |  | 547.57 |

Relación comercial: 000, 0, 001, 002

| Medición | Uds. | Largo | Parcial |
|---|---|---|---|
| PILARES |  |  |  |
| P11, P12 | 2 | 8.15 | 16.300 |
| Subtotal |  |  | 16.300 |
| Total |  |  | 16.3 |

**600.550** ud Formación de nudo de pilares
22 ud × 203.13 (215.32 con costes indirectos) = 4737.04

| Medición | Uds. | Parcial |
|---|---|---|
| CORONACION PILARES |  |  |
| P1, P2, P13, P14 | 4 | 4.000 |
| P4, P5 | 2 | 2.000 |
| P6, P7, P8, P9, P10 | 5 | 5.000 |
| P3, P15 a P22 | 9 | 9.000 |
| P11, P12 | 2 | 2.000 |
| Subtotal |  | 22.000 |
| Total |  | 22 |

**610.501** m Viga prefabricada cuadrada 50x50 cm (07/02/2005)
5.45 m × 331.59 (351.49 con costes indirectos) = 1915.62
Viga prefabricada de hormigón armado cuadrada, de 50 cm de anchura y 50 cm de altura, con un momento flector máximo de 580 KN·m. La unidad comprende replanteo de las vigas, izado y presentación de las vigas mediante grúa, ajuste a su posición correcta y nivelación, formación de la unión con los elementos de apoyo, llenado y sellado de juntas, montaje y desmontaje de apeos complementarios.

| Código | Ud | Descripción | Rendimiento | Precio | Importe |
|---|---|---|---|---|---|
| MAT.VIGP002 | m | Viga pref. hormigón armado 50x50 cm (material; 25/08/2020) | 1 | 300 | 300.00 |
| MAQ.GRU500 | h | Grúa 25 Tn a 40 m | 0.05 | 270.46 | 13.52 |
| MO.OFI001 | h | Oficial 1ª | 0.05 | 15.59 | 0.78 |
| MO.PEO001 | h | Peón | 0.1 | 14.98 | 1.50 |
| %.AUX005 | % | Medios auxiliares y resto de obra | 5 % | 315.80 | 15.79 |
|  |  | Total |  |  | 331.59 |

Relación comercial: 000, 0, 001, 002

| Medición | Uds. | Largo | Parcial |
|---|---|---|---|
| COTA 11.15 | 1 | 5.45 | 5.450 |
| Total |  |  | 5.45 |

**610.503** m Viga prefabricada cuadrada 40x40 cm (07/02/2005)
18.8 m × 284.34 (301.4 con costes indirectos) = 5666.32
Viga prefabricada de hormigón armado cuadrada, de 40 cm de anchura y 40 cm de altura, con un momento flector máximo de 580 KN·m. La unidad comprende replanteo de las vigas, izado y presentación de las vigas mediante grúa, ajuste a su posición correcta y nivelación, formación de la unión con los elementos de apoyo, llenado y sellado de juntas, montaje y desmontaje de apeos complementarios.

| Código | Ud | Descripción | Rendimiento | Precio | Importe |
|---|---|---|---|---|---|
| MAT.VIGP005 | m | Viga pref. hormigón armado 40x40 cm (material; 25/08/2020) | 1 | 255 | 255.00 |
| MAQ.GRU500 | h | Grúa 25 Tn a 40 m | 0.05 | 270.46 | 13.52 |
| MO.OFI001 | h | Oficial 1ª | 0.05 | 15.59 | 0.78 |
| MO.PEO001 | h | Peón | 0.1 | 14.98 | 1.50 |
| %.AUX005 | % | Medios auxiliares y resto de obra | 5 % | 270.80 | 13.54 |
|  |  | Total |  |  | 284.34 |

Relación comercial: 000, 0, 001, 002

| Medición | Uds. | Largo | Parcial |
|---|---|---|---|
| COTA 15.75 | 1 | 18.8 | 18.800 |
| Total |  |  | 18.8 |

**610.508** m Viga prefabricada rectangular 40x50 cm (07/02/2005)
48.5 m × 303.24 (321.43 con costes indirectos) = 15589.36
Viga prefabricada de hormigón armado rectangular, de 40 cm de anchura y 50 cm de altura, con un momento flector máximo de 580 KN·m. La unidad comprende replanteo de las vigas, izado y presentación de las vigas mediante grúa, ajuste a su posición correcta y nivelación, formación de la unión con los elementos de apoyo, llenado y sellado de juntas, montaje y desmontaje de apeos complementarios.

| Código | Ud | Descripción | Rendimiento | Precio | Importe |
|---|---|---|---|---|---|
| MAT.VIGP006 | m | Viga pref. hormigón armado 40x50 cm (material; 25/08/2020) | 1 | 273 | 273.00 |
| MAQ.GRU500 | h | Grúa 25 Tn a 40 m | 0.05 | 270.46 | 13.52 |
| MO.OFI001 | h | Oficial 1ª | 0.05 | 15.59 | 0.78 |
| MO.PEO001 | h | Peón | 0.1 | 14.98 | 1.50 |
| %.AUX005 | % | Medios auxiliares y resto de obra | 5 % | 288.80 | 14.44 |
|  |  | Total |  |  | 303.24 |

Relación comercial: 000, 0, 001, 002

| Medición | Uds. | Largo | Parcial |
|---|---|---|---|
| COTA 11.15 | 2 | 5.45 | 10.900 |
|  | 2 | 9.4 | 18.800 |
| COTA 15.75 | 1 | 18.8 | 18.800 |
| Subtotal |  |  | 48.500 |
| Total |  |  | 48.5 |

**610.509** m Viga prefabricada rectangular 65x50 cm (07/02/2005)
5.45 m × 431.34 (457.22 con costes indirectos) = 2491.85
Viga prefabricada de hormigón armado rectangular, de 65 cm de anchura y 50 cm de altura, con un momento flector máximo de 580 KN·m. La unidad comprende replanteo de las vigas, izado y presentación de las vigas mediante grúa, ajuste a su posición correcta y nivelación, formación de la unión con los elementos de apoyo, llenado y sellado de juntas, montaje y desmontaje de apeos complementarios.

| Código | Ud | Descripción | Rendimiento | Precio | Importe |
|---|---|---|---|---|---|
| MAT.VIGP007 | m | Viga pref. hormigón armado 65x50 cm (material; 25/08/2020) | 1 | 395 | 395.00 |
| MAQ.GRU500 | h | Grúa 25 Tn a 40 m | 0.05 | 270.46 | 13.52 |
| MO.OFI001 | h | Oficial 1ª | 0.05 | 15.59 | 0.78 |
| MO.PEO001 | h | Peón | 0.1 | 14.98 | 1.50 |
| %.AUX005 | % | Medios auxiliares y resto de obra | 5 % | 410.80 | 20.54 |
|  |  | Total |  |  | 431.34 |

Relación comercial: 000, 0, 001, 002

| Medición | Uds. | Largo | Parcial |
|---|---|---|---|
| COTA 11.15 | 1 | 5.45 | 5.450 |
| Total |  |  | 5.45 |

**610.521** m Viga prefabricada doble T 60x130 cm
150.4 m × 724.66 (768.14 con costes indirectos) = 115528.26
Viga prefabricada de hormigón armado doble T, tipo 60x130, de 60 cm de anchura de base y 130 cm de canto, de geometría variable, postesada, según planos. La unidad comprende replanteo de las vigas, izado y presentación de las vigas mediante grúa, ajuste a su posición correcta y nivelación, formación de la unión con los elementos de apoyo, llenado y sellado de juntas, montaje y desmontaje de apeos complementarios.

| Código | Ud | Descripción | Rendimiento | Precio | Importe |
|---|---|---|---|---|---|
| MAT.VIG2T130 | m | Viga doble T 60x130 (material; 25/08/2020) | 1 | 595 | 595.00 |
| MAQ.GRU300 | h | Grúa autopropulsada brazo telescópico gran capacidad | 0.25 | 350 | 87.50 |
| MO.OFI001 | h | Oficial 1ª | 0.25 | 15.59 | 3.90 |
| MO.PEO001 | h | Peón | 0.25 | 14.98 | 3.75 |
| %.AUX005 | % | Medios auxiliares y resto de obra | 5 % | 690.15 | 34.51 |
|  |  | Total |  |  | 724.66 |

| Medición | Uds. | Largo | Parcial |
|---|---|---|---|
| COTA 15.75 | 8 | 18.8 | 150.400 |
| Total |  |  | 150.4 |

**610.602** m² Forjado alveoplaca 15+5 cm carga 1.000 Kg/m² HA-30/B/20/IV+Qb
1242.06 m² × 162.92 (172.7 con costes indirectos) = 214503.76

| Medición | Uds. | Largo | Ancho | Parcial |
|---|---|---|---|---|
| NIVEL 9.90 | 1 | 6.3 | 16.51 | 104.013 |
| NIVEL 11.15 | 1 | 6.25 | 18.2 | 113.750 |
| NIVEL 15.75 | 1 | 18.76 | 54.6 | 1024.296 |
| Subtotal |  |  |  | 1242.059 |
| Total |  |  |  | 1242.06 |

**616.110** m² Encofrado plano en muros y alzados
1070.84 m² × 14.77 (15.66 con costes indirectos) = 16769.35

| Medición | Uds. | Largo | Ancho | Alto | Parcial |
|---|---|---|---|---|---|
| MUROS |  |  |  |  |  |
| Nivel 2.60 - 5.00 |  |  |  |  |  |
| Muro M40A | 2 | 16.85 | 0.4 | 2.4 | 32.352 |
| Muro M40B | 2 | 16.85 | 0.4 | 2.4 | 32.352 |
|  | 4 | 10.7 | 0.4 | 2.4 | 41.088 |
|  | 6 | 6 | 0.4 | 2.4 | 34.560 |
| Muro M40C | 2 | 14.2 | 0.4 | 2.4 | 27.264 |
| Muro M40E | 4 | 10.2 | 0.4 | 2.4 | 39.168 |
|  | 6 | 11 | 0.4 | 2.4 | 63.360 |
| Muro M40F | 4 | 4.8 | 0.4 | 2.4 | 18.432 |
|  | 4 | 4 | 0.4 | 2.4 | 15.360 |
| Nivel 5.00 - 7.40 |  |  |  |  |  |
| Muro M25A | 2 | 2.9 | 0.25 | 2.4 | 3.480 |
| Muro M30A | 2 | 1.5 | 0.3 | 2.4 | 2.160 |
|  | 2 | 5.05 | 0.3 | 2.4 | 7.272 |
| Muro M40A | 2 | 16.85 | 0.4 | 2.4 | 32.352 |
| Muro M40B | 2 | 16.85 | 0.4 | 2.4 | 32.352 |
|  | 4 | 10.7 | 0.4 | 2.4 | 41.088 |
|  | 6 | 6 | 0.4 | 2.4 | 34.560 |
| Muro M40C | 2 | 14.2 | 0.4 | 2.4 | 27.264 |
| Muro M40E | 4 | 10.2 | 0.4 | 2.4 | 39.168 |
|  | 6 | 11 | 0.4 | 2.4 | 63.360 |
|  | 2 | 1.5 | 0.4 | 2.4 | 2.880 |
| Muro M40F | 4 | 4.8 | 0.4 | 2.4 | 18.432 |
|  | 4 | 4 | 0.4 | 2.4 | 15.360 |
|  | 2 | 8.6 | 0.4 | 2.4 | 16.512 |
| Nivel 7.40 - 9.90 |  |  |  |  |  |
| Muro M25A | 2 | 2.9 | 0.25 | 2.5 | 3.625 |
| Muro M30A | 2 | 1.5 | 0.3 | 2.5 | 2.250 |
|  | 2 | 5.05 | 0.3 | 2.5 | 7.575 |
|  | 2 | 16.05 | 0.3 | 2.5 | 24.075 |
| Muro M40A | 2 | 16.85 | 0.4 | 2.5 | 33.700 |
| Muro M40B | 2 | 16.85 | 0.4 | 2.5 | 33.700 |
|  | 4 | 10.7 | 0.4 | 2.5 | 42.800 |
|  | 5 | 6 | 0.4 | 2.5 | 30.000 |
| Muro M40C | 2 | 14.2 | 0.4 | 2.5 | 28.400 |
| Muro M40E | 4 | 10.2 | 0.4 | 2.5 | 40.800 |
|  | 6 | 11 | 0.4 | 2.5 | 66.000 |
|  | 2 | 1.5 | 0.4 | 2.5 | 3.000 |
|  | 2 | 21.6 | 0.4 | 2.5 | 43.200 |
| Muro M40F | 4 | 4.8 | 0.4 | 2.5 | 19.200 |
|  | 4 | 4 | 0.4 | 2.5 | 16.000 |
|  | 2 | 8.6 | 0.4 | 2.5 | 17.200 |
|  | 2 | 1.2 | 0.4 | 2.5 | 2.400 |
| Arqueta exterior | 4 | 2.4 | 0.25 | 1.8 | 4.320 |
|  | 4 | 6.9 | 0.25 | 1.8 | 12.420 |
| Subtotal |  |  |  |  | 1070.841 |
| Total |  |  |  |  | 1070.84 |

###### 206010203 CUBIERTA (19/11/1998)
Importe: 68345.89

**610.020** m³ Hormigón en masa HNE-20/B/40
102.55 m³ × 76.89 (81.5 con costes indirectos) = 8357.83

| Medición | Uds. | Largo | Ancho | Alto | Parcial |
|---|---|---|---|---|---|
| CUBIERTA | 1 | 54.55 | 18.8 | 0.1 | 102.554 |
| Total |  |  |  |  | 102.55 |

**625.320** m² Impermeabilización cubierta protección mineral ligera
1054.88 m² × 40.44 (42.87 con costes indirectos) = 45222.71

| Medición | Uds. | Largo | Ancho | Alto | Parcial |
|---|---|---|---|---|---|
| CUBIERTA | 1 | 54.55 | 18.8 |  | 1025.540 |
| Remates verticales | 2 | 54.55 |  | 0.2 | 21.820 |
|  | 2 | 18.8 |  | 0.2 | 7.520 |
| Subtotal |  |  |  |  | 1054.880 |
| Total |  |  |  |  | 1054.88 |

**613.020** m² Fábrica bloque hormigón vibrado 20 cm
146.7 m² × 28.45 (30.16 con costes indirectos) = 4424.47

| Medición | Uds. | Largo | Alto | Parcial |
|---|---|---|---|---|
| CUBIERTA | 2 | 54.55 | 1 | 109.100 |
|  | 2 | 18.8 | 1 | 37.600 |
| Subtotal |  |  |  | 146.700 |
| Total |  |  |  | 146.7 |

**609.001** m² Enfoscado paramentos verticales
293.4 m² × 17.5 (18.55 con costes indirectos) = 5442.57

| Medición | Uds. | Largo | Alto | Parcial |
|---|---|---|---|---|
| CUBIERTA | 4 | 54.55 | 1 | 218.200 |
|  | 4 | 18.8 | 1 | 75.200 |
| Subtotal |  |  |  | 293.400 |
| Total |  |  |  | 293.4 |

**609.004** m² Pintura plástica exteriores / interiores
293.4 m² × 5.76 (6.11 con costes indirectos) = 1792.67

| Medición | Uds. | Largo | Alto | Parcial |
|---|---|---|---|---|
| CUBIERTA | 4 | 54.55 | 1 | 218.200 |
|  | 4 | 18.8 | 1 | 75.200 |
| Subtotal |  |  |  | 293.400 |
| Total |  |  |  | 293.4 |

**610.512** m Albardilla de hormigón
146.7 m × 19.97 (21.17 con costes indirectos) = 3105.64

| Medición | Uds. | Largo | Parcial |
|---|---|---|---|
| CUBIERTA | 2 | 54.55 | 109.100 |
|  | 2 | 18.8 | 37.600 |
| Subtotal |  |  | 146.700 |
| Total |  |  | 146.7 |

##### 2S.06.01.05 CARPINTERÍA Y REVESTIMIENTOS (19/11/1998)
Importe: 532174.46

###### 206010501 TABIQUERIA Y REVESTIMIENTOS (19/11/1998)
Importe: 237651.68

**613.300** m² Fachada pesada de paneles prefabricados de hormigón armado
1083.32 m² × 145.83 (154.58 con costes indirectos) = 167459.61

| Medición | Uds. | Largo | Alto | Parcial |
|---|---|---|---|---|
| CERRAMIENTO EXTERIOR | 2 | 54.87 | 8.5 | 932.790 |
|  | 2 | 19.12 | 8.5 | 325.040 |
| A descontar carpinterías |  |  |  |  |
| Ventanas | -2 | 2.4 | 1 | -4.800 |
|  | -1 | 1 | 5.7 | -5.700 |
|  | -1 | 2.4 | 0.75 | -1.800 |
|  | -7 | 4.05 | 0.75 | -21.263 |
|  | -1 | 4.1 | 0.75 | -3.075 |
|  | -3 | 3 | 0.75 | -6.750 |
|  | -3 | 1.6 | 0.9 | -4.320 |
|  | -6 | 0.4 | 0.4 | -0.960 |
| Puertas | -1 | 3 | 3.2 | -9.600 |
|  | -3 | 2.4 | 3.8 | -27.360 |
|  | -5 | 4 | 3.8 | -76.000 |
|  | -1 | 2.4 | 3.2 | -7.680 |
|  | -1 | 1.13 | 2.5 | -2.825 |
|  | -1 | 1.13 | 2.1 | -2.373 |
| Subtotal |  |  |  | 1083.324 |
| Total |  |  |  | 1083.32 |

**613.020** m² Fábrica bloque hormigón vibrado 20 cm
239.55 m² × 28.45 (30.16 con costes indirectos) = 7224.83

| Medición | Uds. | Largo | Alto | Parcial |
|---|---|---|---|---|
| TABIQUERÍA INTERIOR |  |  |  |  |
| Planta baja | 1 | 6.8 | 3.55 | 24.140 |
|  | 2 | 2.8 | 3.55 | 19.880 |
|  | 1 | 6.8 | 1.05 | 7.140 |
|  | 1 | 8.45 | 3.5 | 29.575 |
|  | 1 | 6.5 | 3.5 | 22.750 |
|  | 1 | 16.85 | 3.5 | 58.975 |
| Planta alta | 1 | 18.8 | 4.1 | 77.080 |
| Subtotal |  |  |  | 239.540 |
| Total |  |  |  | 239.55 |

**613.009** m² Fábrica bloque hormigón vibrado 9 cm (19/11/1998)
176.11 m² × 26.41 (27.99 con costes indirectos) = 4929.32
Fábrica de bloque hueco de hormigón vibrado de 9 cm de espesor (25x25x50 cm), con marcado CE, categoría I, según UNE EN 771-3:2011+A1:2016, recibidos con mortero industrial M 2,5, con marcado CE según UNE EN 998-2:2012, incluso aplomado, replanteo, nivelado, humedecido del bloque, grapas metálicas de unión a la estructura, ejecución de jambar y parte proporcional de refuerzo de esquinas y cruces con acero B-400 S.

| Código | Ud | Descripción | Rendimiento | Precio | Importe |
|---|---|---|---|---|---|
| AUX.HORM020 | m³ | Hormigón en masa HM-20 | 0.01 | 66.12 | 0.66 |
| AUX.MOR010 | m³ | Mortero de cemento M-250 | 0.02 | 87.18 | 1.74 |
| MAT.BLO009 | ud | Bloque hormigón vibrado 9 cm (material; 09/01/2018) | 9 | 1.05 | 9.45 |
| MAT.ACE001 | kg | Acero corrugado B-400 S | 0.15 | 0.41 | 0.06 |
| MO.OFI001 | h | Oficial 1ª | 0.4 | 15.59 | 6.24 |
| MO.PEO001 | h | Peón | 0.5 | 14.98 | 7.49 |
| %.AUX003 | % | Medios auxiliares y resto de obra | 3 % | 25.64 | 0.77 |
|  |  | Total |  |  | 26.41 |

| Medición | Uds. | Largo | Alto | Parcial |
|---|---|---|---|---|
| EDIFICIO |  |  |  |  |
| Planta alta | 1 | 12.55 | 4.1 | 51.455 |
|  | 1 | 5.55 | 4.1 | 22.755 |
|  | 1 | 1.6 | 4.1 | 6.560 |
|  | 1 | 2.2 | 4.1 | 9.020 |
|  | 2 | 4.25 | 4.1 | 34.850 |
|  | 1 | 2.75 | 4.1 | 11.275 |
|  | 1 | 4.1 | 4.1 | 16.810 |
|  | 3 | 1.9 | 4.1 | 23.370 |
| Subtotal |  |  |  | 176.095 |
| Total |  |  |  | 176.11 |

**609.000** m² Enfoscado paramentos horizontales
1281.19 m² × 19.07 (20.21 con costes indirectos) = 25892.85

| Medición | Uds. | Largo | Ancho | Parcial |
|---|---|---|---|---|
| FORJADOS |  |  |  |  |
| Planta baja | 1 | 16.12 | 7.31 | 117.837 |
|  | 1 | 16.8 | 6.8 | 114.240 |
| Planta alta | 1 | 54.87 | 19.12 | 1049.114 |
| Subtotal |  |  |  | 1281.191 |
| Total |  |  |  | 1281.19 |

**609.001** m² Enfoscado paramentos verticales
831.27 m² × 17.5 (18.55 con costes indirectos) = 15420.06

| Medición | Uds. | Largo | Alto | Parcial |
|---|---|---|---|---|
| TABIQUERÍA INTERIOR |  |  |  |  |
| Planta baja | 2 | 6.8 | 3.55 | 48.280 |
|  | 4 | 2.8 | 3.55 | 39.760 |
|  | 2 | 6.8 | 1.05 | 14.280 |
|  | 2 | 8.45 | 3.5 | 59.150 |
|  | 2 | 6.5 | 3.5 | 45.500 |
|  | 2 | 16.85 | 3.5 | 117.950 |
| Planta alta | 2 | 18.8 | 4.1 | 154.160 |
|  | 2 | 12.55 | 4.1 | 102.910 |
|  | 2 | 5.55 | 4.1 | 45.510 |
|  | 2 | 1.6 | 4.1 | 13.120 |
|  | 2 | 2.2 | 4.1 | 18.040 |
|  | 4 | 4.25 | 4.1 | 69.700 |
|  | 2 | 2.75 | 4.1 | 22.550 |
|  | 2 | 4.1 | 4.1 | 33.620 |
|  | 6 | 1.9 | 4.1 | 46.740 |
| Subtotal |  |  |  | 831.270 |
| Total |  |  |  | 831.27 |

**609.004** m² Pintura plástica exteriores / interiores
2112.46 m² × 5.76 (6.11 con costes indirectos) = 12907.13

| Medición | Uds. | Largo | Parcial |
|---|---|---|---|
| PARAMENTOS HORIZONTALES | 1 | 1281.19 | 1281.190 |
| PARAMENTOS VERTICALES | 1 | 831.27 | 831.270 |
| Subtotal |  |  | 2112.460 |
| Total |  |  | 2112.46 |

**610.511** m Albardilla metálica chapa plegada de aluminio lacado en color
147.98 m × 24.34 (25.8 con costes indirectos) = 3817.88

| Medición | Uds. | Largo | Parcial |
|---|---|---|---|
| CERRAMIENTO EXTERIOR | 2 | 54.87 | 109.740 |
|  | 2 | 19.12 | 38.240 |
| Subtotal |  |  | 147.980 |
| Total |  |  | 147.98 |

###### 206010502 PAVIMENTOS Y ALICATADOS (13/10/2011)
Importe: 41227.87

**500.800** m² Pavimento continuo hormigón HM-25/B/20/I 10 cm armado fibras pol
1177.42 m² × 22.31 (23.65 con costes indirectos) = 27845.98

| Medición | Uds. | Largo | Ancho | Parcial |
|---|---|---|---|---|
| PLANTA BAJA | 1 | 54.55 | 19.12 | 1042.996 |
| PLANTA ALTA | 1 | 7.15 | 18.8 | 134.420 |
| Subtotal |  |  |  | 1177.416 |
| Total |  |  |  | 1177.42 |

**608.078** m² Celosía tramex galvanizada 30x30 pletinas 25x3 mm
105.97 m² × 119.13 (126.28 con costes indirectos) = 13381.89

| Medición | Uds. | Largo | Ancho | Parcial |
|---|---|---|---|---|
| PLANTA BAJA | 1 | 11.33 | 0.7 | 7.931 |
|  | 1 | 1 | 1 | 1.000 |
|  | 2 | 0.5 | 0.5 | 0.500 |
|  | 1 | 9.4 | 1.5 | 14.100 |
|  | 1 | 2.15 | 2.6 | 5.590 |
|  | 1 | 2.6 | 0.85 | 2.210 |
|  | 1 | 11.8 | 1.34 | 15.812 |
|  | 1 | 2.75 | 1.4 | 3.850 |
|  | 1 | 4.1 | 1.2 | 4.920 |
|  | 1 | 2.6 | 1.1 | 2.860 |
|  | 1 | 3.2 | 1.1 | 3.520 |
|  | 1 | 5.2 | 1.1 | 5.720 |
|  | 1 | 8 | 1.6 | 12.800 |
|  | 1 | 4.1 | 2.3 | 9.430 |
|  | 1 | 5.7 | 1.3 | 7.410 |
|  | 1 | 2.3 | 1.3 | 2.990 |
|  | 1 | 4.1 | 1.3 | 5.330 |
| Subtotal |  |  |  | 105.973 |
| Total |  |  |  | 105.97 |

###### 206010503 CARPINTERÍAS (19/11/1998)
Importe: 67449.93

**610.550** m Vierteaguas de hormigón visto 50x30x5 cm
59.25 m × 60.98 (64.64 con costes indirectos) = 3829.92

| Medición | Uds. | Largo | Parcial |
|---|---|---|---|
| VENTANAS | 2 | 2.5 | 5.000 |
|  | 1 | 1.1 | 1.100 |
|  | 1 | 2.5 | 2.500 |
|  | 7 | 4.15 | 29.050 |
|  | 1 | 4.2 | 4.200 |
|  | 3 | 3.1 | 9.300 |
|  | 3 | 1.7 | 5.100 |
|  | 6 | 0.5 | 3.000 |
| Subtotal |  |  | 59.250 |
| Total |  |  | 59.25 |

**611.500** m² Puerta / Ventana practicable PVC acristalamiento 8+10+4
99.95 m² × 336.79 (357 con costes indirectos) = 35682.15

| Medición | Uds. | Largo | Alto | Parcial |
|---|---|---|---|---|
| VENTANAS | 2 | 2.4 | 1 | 4.800 |
|  | 1 | 1 | 5.7 | 5.700 |
|  | 1 | 2.4 | 0.75 | 1.800 |
|  | 7 | 4.05 | 0.75 | 21.263 |
|  | 1 | 4.1 | 0.75 | 3.075 |
|  | 3 | 3 | 0.75 | 6.750 |
|  | 3 | 1.6 | 0.9 | 4.320 |
|  | 6 | 0.4 | 0.4 | 0.960 |
| PUERTAS | 1 | 3 | 3.2 | 9.600 |
|  | 4 | 2.4 | 3.8 | 36.480 |
|  | 1 | 1.13 | 2.1 | 2.373 |
|  | 1 | 1.13 | 2.5 | 2.825 |
| Subtotal |  |  |  | 99.946 |
| Total |  |  |  | 99.95 |

**611.601** ud Puerta seccional 4000x3800 mm
5 ud × 2626.5 (2784.09 con costes indirectos) = 13920.45

**611.620** ud Puerta peatonal 1 hoja alumino lacado blanco 0,90x2,10 m acrista
4 ud × 440.91 (467.36 con costes indirectos) = 1869.44

**611.621** ud Puerta peatonal 2 hojas alumino lacado blanco 1,60x2,10 m acrist
5 ud × 633.72 (671.74 con costes indirectos) = 3358.70

**625.325** m Barandilla escalera h=1 m, pasamanos y barrotes verticales tubo
184.3 m × 44.99 (47.69 con costes indirectos) = 8789.27

| Medición | Uds. | Largo | Parcial |
|---|---|---|---|
|  | 1 | 43.75 | 43.750 |
|  | 2 | 2.8 | 5.600 |
|  | 1 | 4.5 | 4.500 |
|  | 1 | 29.5 | 29.500 |
|  | 1 | 7.25 | 7.250 |
|  | 1 | 13 | 13.000 |
|  | 1 | 10.4 | 10.400 |
|  | 1 | 5.1 | 5.100 |
|  | 1 | 42.1 | 42.100 |
|  | 1 | 19 | 19.000 |
|  | 1 | 4.1 | 4.100 |
| Subtotal |  |  | 184.300 |
| Total |  |  | 184.3 |

###### 206010504 REVESTIMIENTO DE FACHADAS (19/02/2013)
Importe: 185844.98

**650.025** m² Cerramiento de madera tecnológica perfil FIGUERES o similar 80x5
756 m² × 187.45 (198.7 con costes indirectos) = 150217.20

| Medición | Uds. | Largo | Parcial |
|---|---|---|---|
| Alzado principal | 1 | 280.5 | 280.500 |
| Alzado lateral derecho | 1 | 97.5 | 97.500 |
| Alzado lateral izquierdo | 1 | 97.5 | 97.500 |
| Alzado posterior | 1 | 280.5 | 280.500 |
| Subtotal |  |  | 756.000 |
| Total |  |  | 756 |

**500.013** m² Fachada ventilada piedra de Arico 60x40x5
280.6 m² × 119.78 (126.97 con costes indirectos) = 35627.78

| Medición | Uds. | Largo | Parcial |
|---|---|---|---|
| Alzado frontal | 1 | 94.5 | 94.500 |
| Alzado lateral izquierdo | 1 | 72 | 72.000 |
| Alzado lateral derecho | 1 | 60.5 | 60.500 |
| Alzado posterior | 1 | 53.6 | 53.600 |
| Subtotal |  |  | 280.600 |
| Total |  |  | 280.6 |

##### 2S.06.01.06 URBANIZACIÓN (15/11/1998)
Importe: 271864.8

###### 206010601 PAVIMENTOS PEATONALES (19/11/1998)
Importe: 22301.03

**570.100** m Bordillo prefabricado de hormigón 100x30x15
271.15 m × 25.15 (26.66 con costes indirectos) = 7228.86

| Medición | Uds. | Largo | Parcial |
|---|---|---|---|
| ACCESO | 1 | 60 | 60.000 |
|  | 1 | 65 | 65.000 |
| INTERIOR RECINTO | 1 | 67.75 | 67.750 |
|  | 4 | 5.3 | 21.200 |
|  | 1 | 15.3 | 15.300 |
|  | 1 | 10.1 | 10.100 |
| TRASERA ETBAR | 1 | 31.8 | 31.800 |
| Subtotal |  |  | 271.150 |
| Total |  |  | 271.15 |

**560.200** m² Pavimento de acera de loseta hidráulica
408.46 m² × 34.81 (36.9 con costes indirectos) = 15072.17

| Medición | Uds. | Largo | Parcial |
|---|---|---|---|
| PERÍMETRO ETBAR | 4 | 4.36 | 17.440 |
|  | 1 | 373.42 | 373.420 |
|  | 1 | 17.6 | 17.600 |
| Subtotal |  |  | 408.460 |
| Total |  |  | 408.46 |

###### 206010602 PAVIMENTOS RODADOS (01/01/2000)
Importe: 11967.76

**501.001** m³ Zahorra artificial
61.19 m³ × 25.01 (26.51 con costes indirectos) = 1622.15

| Medición | Uds. | Largo | Alto | Parcial |
|---|---|---|---|---|
| ACCESO | 1 | 143.75 | 0.15 | 21.563 |
| URBANIZACION INTERIOR | 1 | 264.2 | 0.15 | 39.630 |
| Subtotal |  |  |  | 61.193 |
| Total |  |  |  | 61.19 |

**550.100** m² Pavimento de hormigón vibrofratasado HP-40 i/mallazo
407.95 m² × 23.92 (25.36 con costes indirectos) = 10345.61

| Medición | Uds. | Largo | Parcial |
|---|---|---|---|
| ACCESO | 1 | 143.75 | 143.750 |
| URBANIZACION INTERIOR | 1 | 264.2 | 264.200 |
| Subtotal |  |  | 407.950 |
| Total |  |  | 407.95 |

###### 206010603 ZONAS AJARDINADAS (02/09/2016)
Importe: 7611.43

###### 20601060301 JARDINERÍA. ESPECIES VEGETALES
Importe: 3354.57

**J01.GUAY** ud Convolvulus floridus (Guaydil) 0,60 m M-20
29 ud × 11.4 (12.08 con costes indirectos) = 350.32

**J01.TARAJ** ud Tamarix canariensis (Tarajal) 1,50 m M-30
6 ud × 33.25 (35.25 con costes indirectos) = 211.50

**J01.JAZMIN** ud Jasminum odoratissimum (Jazmin silvestre) 0,60 m M-20
72 ud × 11.4 (12.08 con costes indirectos) = 869.76

**J01.LAV-20** ud Lavandula canariensis (Lavanda) M-20
258 ud × 5.99 (6.35 con costes indirectos) = 1638.30

**J01.NAUPLI** ud Nauplius sericeus 0,40 m M-20
49 ud × 5.48 (5.81 con costes indirectos) = 284.69
Nauplius sericeus o Asteriscus sericeus (Botón) M-20. Incluso transporte, plantación y primeros riegos

| Código | Ud | Descripción | Rendimiento | Precio | Importe |
|---|---|---|---|---|---|
| ADJ.NAUPLI | ud | Nauplius sericeus 0,40 m M-20 (material; 03/08/2020) | 1 | 4.2 | 4.20 |
| MO.PEO100 | h | Peón especializado | 0.04 | 15.13 | 0.61 |
| M.AGRO | m3 | mejora agronómica en suelo | 0.03 | 6.81 | 0.20 |
| QAB0030 | h | Camión volquete 2 ejes > 15 t | 0.005 | 27 | 0.14 |
| QAF0010 | h | Camión cist 10 m³ c/bomba y asp alq c/cond | 0.005 | 33 | 0.17 |
| %.AUX003 | % | Medios auxiliares y resto de obra | 3 % | 5.32 | 0.16 |
|  |  | Total |  |  | 5.48 |

###### 20601060302 SUELOS Y LABORES (02/09/2016)
Importe: 4256.86

**D02.0040** m³ Excav. manual a cielo abierto terreno duro.
54.58 m³ × 7.73 (8.19 con costes indirectos) = 447.01

| Medición | Uds. | Largo | Ancho | Alto | Parcial |
|---|---|---|---|---|---|
| Guaydil | 33.35 | 0.6 | 0.6 | 0.6 | 7.204 |
| Tarajal | 6.9 | 1 | 1 | 1 | 6.900 |
| Jazmin | 82.8 | 0.6 | 0.6 | 0.6 | 17.885 |
| Lavanda M-20 | 296.7 | 0.4 | 0.4 | 0.4 | 18.989 |
| Nauplius | 56.35 | 0.4 | 0.4 | 0.4 | 3.606 |
| Subtotal |  |  |  |  | 54.584 |
| Total |  |  |  |  | 54.58 |

**S01.TIERR** m³ Tierra vegetal para árboles, arbustos...
54.58 m³ × 21.96 (23.28 con costes indirectos) = 1270.62

| Medición | Uds. | Largo | Ancho | Alto | Parcial |
|---|---|---|---|---|---|
| Guaydil | 33.35 | 0.6 | 0.6 | 0.6 | 7.204 |
| Tarajal | 6.9 | 1 | 1 | 1 | 6.900 |
| Jazmin | 82.8 | 0.6 | 0.6 | 0.6 | 17.885 |
| Lavanda M-20 | 296.7 | 0.4 | 0.4 | 0.4 | 18.989 |
| Nauplius | 56.35 | 0.4 | 0.4 | 0.4 | 3.606 |
| Subtotal |  |  |  |  | 54.584 |
| Total |  |  |  |  | 54.58 |

**S01.MULCHP** m³ Capa drenaje picón avitolado (10-12mm)
10.52 m³ × 22.85 (24.22 con costes indirectos) = 254.79

| Medición | Uds. | Largo | Ancho | Alto | Parcial |
|---|---|---|---|---|---|
| Guaydil | 33.35 | 0.6 | 0.6 | 0.1 | 1.201 |
| Tarajal | 6.9 | 1 | 1 | 0.1 | 0.690 |
| Jazmin | 82.8 | 0.6 | 0.6 | 0.1 | 2.981 |
| Lavanda M-20 | 296.7 | 0.4 | 0.4 | 0.1 | 4.747 |
| Nauplius | 56.35 | 0.4 | 0.4 | 0.1 | 0.902 |
| Subtotal |  |  |  |  | 10.521 |
| Total |  |  |  |  | 10.52 |

**S01.GRAVA** m³ Capa de grava/picón 40-60 mm en superficie.
77.86 m³ × 27.13 (28.76 con costes indirectos) = 2239.25

| Medición | Uds. | Largo | Alto | Parcial |
|---|---|---|---|---|
| superficie total a cubrir | 677 | 1.15 | 0.1 | 77.855 |
| Total |  |  |  | 77.86 |

**S01.JABLE** m³ Acondicionado de superficie y aporte de "Jable"
1 m³ × 42.63 (45.19 con costes indirectos) = 45.19

###### 206010604 CERRAMIENTO PERIMETRAL (15/11/1998)
Importe: 117116.66

**321.100** m³ Excavación en zanjas y pozos por medios mecánicos, en cualquier
25.2 m³ × 10.11 (10.72 con costes indirectos) = 270.14

| Medición | Uds. | Largo | Ancho | Alto | Parcial |
|---|---|---|---|---|---|
| MURETE | 1 | 140 | 0.9 | 0.2 | 25.200 |
| Total |  |  |  |  | 25.2 |

**610.015** m³ Hormigón de limpieza HL-150/B/20
14.26 m³ × 70 (74.2 con costes indirectos) = 1058.09

| Medición | Uds. | Largo | Ancho | Alto | Parcial |
|---|---|---|---|---|---|
| MURO SOSTENIMIENTO | 1 | 62 | 2.3 | 0.1 | 14.260 |
| Total |  |  |  |  | 14.26 |

**332.350** m³ Relleno con material seleccionado procedente de préstamo
17.78 m³ × 12.4 (13.14 con costes indirectos) = 233.63

| Medición | Uds. | Largo | Parcial |
|---|---|---|---|
| TOTAL EXCAVACIÓN | 1 | 25.2 | 25.200 |
| A DESCONTAR |  |  |  |
| Hormigón limpieza | -1 | 7.42 | -7.420 |
| Subtotal |  |  | 17.780 |
| Total |  |  | 17.78 |

**610.310** m³ Hormigón armado HA-30/P/20/IIIa en soleras y cimentaciones
96.5 m³ × 86.19 (91.36 con costes indirectos) = 8816.24

| Medición | Uds. | Largo | Ancho | Alto | Parcial |
|---|---|---|---|---|---|
| MURO SOSTENIMIENTO | 1 | 62 | 2.3 | 0.5 | 71.300 |
| MURETE | 1 | 140 | 0.9 | 0.2 | 25.200 |
| Subtotal |  |  |  |  | 96.500 |
| Total |  |  |  |  | 96.5 |

**610.311** m³ Hormigón armado HA-30/B/20/IIIa en muros, alzados y losas
70.14 m³ × 101.89 (108 con costes indirectos) = 7575.12

| Medición | Uds. | Largo | Ancho | Alto | Parcial |
|---|---|---|---|---|---|
| MURO SOSTENIMIENTO |  |  |  |  |  |
|  | 1 | 20 | 0.3 | 2.5 | 15.000 |
|  | 1 | 22 | 0.3 | 1.9 | 12.540 |
|  | 1 | 20 | 0.3 | 1.5 | 9.000 |
| MURETE | 1 | 140 | 0.4 | 0.6 | 33.600 |
| Subtotal |  |  |  |  | 70.140 |
| Total |  |  |  |  | 70.14 |

**600.100** Kg Acero corrugado B-500 SD
9282.2 Kg × 1.41 (1.49 con costes indirectos) = 13830.48

| Medición | Uds. | Parcial |
|---|---|---|
| MURO SOSTENIMIENTO |  |  |
| Cimentación | 3090 | 3090.000 |
| Alzado | 1555 | 1555.000 |
|  | 974 | 974.000 |
|  | 803 | 803.000 |
| MURETE |  |  |
| Alzado | 2860.2 | 2860.200 |
| Subtotal |  | 9282.200 |
| Total |  | 9282.2 |

**616.100** m² Encofrado plano en soleras y cimentaciones
120.66 m² × 11.53 (12.22 con costes indirectos) = 1474.47

| Medición | Uds. | Largo | Ancho | Alto | Parcial |
|---|---|---|---|---|---|
| MURO SOSTENIMIENTO | 2 | 62 |  | 0.5 | 62.000 |
|  | 2 |  | 2.3 | 0.5 | 2.300 |
| MURETE | 2 | 140 |  | 0.2 | 56.000 |
|  | 2 |  | 0.9 | 0.2 | 0.360 |
| Subtotal |  |  |  |  | 120.660 |
| Total |  |  |  |  | 120.66 |

**616.110** m² Encofrado plano en muros y alzados
415.62 m² × 14.77 (15.66 con costes indirectos) = 6508.61

| Medición | Uds. | Largo | Ancho | Alto | Parcial |
|---|---|---|---|---|---|
| MURO SOSTENIMIENTO |  |  |  |  |  |
|  | 2 | 20 |  | 2.5 | 100.000 |
|  | 2 |  | 0.3 | 2.5 | 1.500 |
|  | 2 | 22 |  | 1.9 | 83.600 |
|  | 2 |  | 0.3 | 1.9 | 1.140 |
|  | 2 | 20 |  | 1.5 | 60.000 |
|  | 2 |  | 0.3 | 1.5 | 0.900 |
| MURETE | 2 | 140 |  | 0.6 | 168.000 |
|  | 2 |  | 0.4 | 0.6 | 0.480 |
| Subtotal |  |  |  |  | 415.620 |
| Total |  |  |  |  | 415.62 |

**618.007.TR** m² Impermeabilización trasdós de muro
133.98 m² × 3.75 (3.98 con costes indirectos) = 533.24

| Medición | Uds. | Largo | Alto | Parcial |
|---|---|---|---|---|
| Alzados | 1.1 | 20 | 2.5 | 55.000 |
|  | 1.1 | 22 | 1.9 | 45.980 |
|  | 1.1 | 20 | 1.5 | 33.000 |
| Subtotal |  |  |  | 133.980 |
| Total |  |  |  | 133.98 |

**655.231.TR** m² Geotextil antipunzonamiento (13/05/2014)
121.8 m² × 5.28 (5.6 con costes indirectos) = 682.08
Geotextil antipunzonamiento de 500 g/m², solape entre mantas de 10 cm o mayor, unión mediante cosido, colocado.

| Código | Ud | Descripción | Rendimiento | Precio | Importe |
|---|---|---|---|---|---|
| PTR.GEO112 | m² | Geotextil antipunzonamiento (material; 13/05/2014) | 1 | 2.85 | 2.85 |
| MO.OFI001 | h | Oficial 1ª | 0.05 | 15.59 | 0.78 |
| MO.PEO001 | h | Peón | 0.1 | 14.98 | 1.50 |
| %.AUX003 | % | Medios auxiliares y resto de obra | 3 % | 5.13 | 0.15 |
|  |  | Total |  |  | 5.28 |

| Medición | Uds. | Largo | Alto | Parcial |
|---|---|---|---|---|
| Alzados | 1 | 20 | 2.5 | 50.000 |
|  | 1 | 22 | 1.9 | 41.800 |
|  | 1 | 20 | 1.5 | 30.000 |
| Subtotal |  |  |  | 121.800 |
| Total |  |  |  | 121.8 |

**618.355.TR** m Dren de PVC ranurado Ø200 mm (19/11/1998)
62 m × 11.78 (12.49 con costes indirectos) = 774.38
Dren de PVC ranurado, de 200 mm de diámetro, incluso cama de hormigón en masa.

| Código | Ud | Descripción | Rendimiento | Precio | Importe |
|---|---|---|---|---|---|
| PTR.PVC160 | m | Dren de PVC ranurado Ø200 mm (material; 01/03/2021) | 1 | 5 | 5.00 |
| PTR.GEO444 | m² | Geotextil (material; 16/12/2015) | 0.8 | 2 | 1.60 |
| AUX.HOR012 | m³ | Hormigón de limpieza HL-150/B/20 | 0.01 | 68.72 | 0.69 |
| MO.PEO001 | h | Peón | 0.3 | 14.98 | 4.49 |
|  |  | Total |  |  | 11.78 |

**655.232.TR** m³ Relleno con grava 20/40 mm (14/08/2013)
13.02 m³ × 17.81 (18.88 con costes indirectos) = 245.82
Relleno de grava clasificada 20/40 mm por medios manuales o mecánicos, totalmente ejecutado.

| Código | Ud | Descripción | Rendimiento | Precio | Importe |
|---|---|---|---|---|---|
| PTR.ARI745 | m³ | Grava 20/40 mm (material; 13/05/2014) | 1 | 15.16 | 15.16 |
| MAQ.PAL002 | h | Pala cargadora s. orugas (sin maquinista) | 0.02 | 65 | 1.30 |
| MTR.CAM003 | h | Camión basculante 16 tn (maquinaria; 14/08/2013) | 0.02 | 33.7 | 0.67 |
| MO.OFI001 | h | Oficial 1ª | 0.01 | 15.59 | 0.16 |
| %.AUX003 | % | Medios auxiliares y resto de obra | 3 % | 17.29 | 0.52 |
|  |  | Total |  |  | 17.81 |

| Medición | Uds. | Largo | Parcial |
|---|---|---|---|
|  | 0.24 | 62 | 14.880 |
| A descontar dren | -0.03 | 62 | -1.860 |
| Subtotal |  |  | 13.020 |
| Total |  |  | 13.02 |

**611.911** m² Puertas acceso con madera tecnológica y estructura soporte acero
11.76 m² × 402.58 (426.73 con costes indirectos) = 5018.34

| Medición | Uds. | Largo | Alto | Parcial |
|---|---|---|---|---|
|  | 1 | 5.6 | 2.1 | 11.760 |
| Total |  |  |  | 11.76 |

**611.907** m Vallado perimetral postes madera tecnológica perfil Figueres
201.75 m × 327.77 (347.44 con costes indirectos) = 70096.02

| Medición | Uds. | Largo | Parcial |
|---|---|---|---|
| Perímetro | 1 | 2.25 | 2.250 |
|  | 1 | 115.1 | 115.100 |
|  | 1 | 84.4 | 84.400 |
| Subtotal |  |  | 201.750 |
| Total |  |  | 201.75 |

###### 206010605 PLUVIALES (19/11/1998)
Importe: 109279.32

**404.000** ud Arqueta pie de bajante 50x50x50 cm
12 ud × 181.69 (192.59 con costes indirectos) = 2311.08

**407.002** ud Imbornal sifónico 700x350 mm
5 ud × 183.97 (195.01 con costes indirectos) = 975.05

**406.223** m Canal de drenaje simple
6 m × 920.84 (976.09 con costes indirectos) = 5856.54

**415.000** m Tubería saneamiento PVC ø160 mm SN8
94.6 m × 15.63 (16.57 con costes indirectos) = 1567.52

**415.001** m Tubería saneamiento PVC ø200 mm SN8
359.2 m × 21.51 (22.8 con costes indirectos) = 8189.76

**415.002** m Tubería saneamiento PVC ø250 mm SN8
297 m × 30.48 (32.31 con costes indirectos) = 9596.07

**415.003** m Tubería saneamiento PVC ø315 mm SN8
140 m × 45.2 (47.91 con costes indirectos) = 6707.40

**415.004** m Tubería saneamiento PVC ø400 mm SN8 (13/10/2011)
20.4 m × 71.21 (75.48 con costes indirectos) = 1539.79
Canalización de tubería de saneamiento de PVC ø400 mm, SN8, tipo T.P.P. o similar, enterrada en zanja, con parte proporcional de piezas especiales, incluso solera de arena lavada de 15 cm de espesor, totalmente instalada y probada.

| Código | Ud | Descripción | Rendimiento | Precio | Importe |
|---|---|---|---|---|---|
| MAT.PVCSN8400 | m | Tubería saneamiento T.P.P. PVC SN8 ø400 mm, junta elástica (material; 02/03/2021) | 1 | 63.18 | 63.18 |
| %.PP0015 | % | Piezas especiales | 1.5 % | 63.18 | 0.95 |
| MAT.AREN002 | m3 | Arena para lecho de tubos | 0.11 | 11.64 | 1.28 |
| MAQ.GRU100 | h | Camión grúa 1.500 kg. | 0.017 | 37.44 | 0.64 |
| MO.PEO001 | h | Peón | 0.05 | 14.98 | 0.75 |
| MO.OFI001 | h | Oficial 1ª | 0.15 | 15.59 | 2.34 |
| %.AUX003 | % | Medios auxiliares y resto de obra | 3 % | 69.14 | 2.07 |
|  |  | Total |  |  | 71.21 |

**403.500** m Cuneta de hormigón ejecutada in situ
597.3 m × 114.57 (121.44 con costes indirectos) = 72536.11

| Medición | Uds. | Largo | Parcial |
|---|---|---|---|
| 1 | 1 | 597.3 | 597.300 |
| Total |  |  | 597.3 |

###### 206010606 RED DE RIEGO (19/11/1998)
Importe: 3588.6

###### 20601060601 CABEZAL DE RIEGO Y AUTOMATISMO (29/11/2012)
Importe: 2271.89

**CONEX RED** ud Conexión a red
1 ud × 291.92 (309.44 con costes indirectos) = 309.44

**CABEZAL** ud Cabezal riego
1 ud × 1471.07 (1559.33 con costes indirectos) = 1559.33

**AA1** ud Automatismo de riego
1 ud × 380.3 (403.12 con costes indirectos) = 403.12

###### 20601060602 RED DE RIEGO (19/11/1998)
Importe: 1316.71

**PE.40-10** ml. Tubería PEHD 40 mm - 10 atm
5 ml. × 3.42 (3.63 con costes indirectos) = 18.15

**PE.32-10** ml. Tubería PEHD 32 mm - 10 ATM
50 ml. × 2.99 (3.17 con costes indirectos) = 158.50

**PE.32-4** ml Tubería PELD 32 mm - 4 atm
141.9 ml × 2.09 (2.22 con costes indirectos) = 315.02

| Medición | Uds. | Largo | Parcial |
|---|---|---|---|
| med. plano | 1.1 | 129 | 141.900 |
| Total |  |  | 141.9 |

**PE.16** ml. Tubería PE 16 mm
400.2 ml. × 0.67 (0.71 con costes indirectos) = 284.14

| Medición | Uds. | Largo | Parcial |
|---|---|---|---|
| Medición en plano | 1.15 | 348 | 400.200 |
| Total |  |  | 400.2 |

**RED.P-1** ud Regulador presión 1"
1 ud × 44.04 (46.68 con costes indirectos) = 46.68

**D28.11234** ud Arqueta pvc con válvulas de riego
3 ud × 46.43 (49.22 con costes indirectos) = 147.66

**L2.GOT AUTOC** ud Gotero autocomensante 1-2-4 y 8 l/h
459 ud × 0.45 (0.48 con costes indirectos) = 220.32

**D040277** m Tub. PVC D 110 canalización tuberías riego
8 m × 14.89 (15.78 con costes indirectos) = 126.24

##### 2S.06.01.07 INSTALACIONES (19/11/1998)
Importe: 2993572.83

###### 206010701 ACOMETIDA ELÉCTRICA (13/10/2011)
Importe: 10866.48

**ELAR007** ud Trabajos de adecuación de la red en Endesa en Las Galletas II (11/05/2020)
1 ud × 960.05 (1017.65 con costes indirectos) = 1017.65
Trabajos de adecuación de las instalaciones de 20 kV según condiciones técnicas de Endesa.

| Código | Ud | Descripción | Rendimiento | Precio | Importe |
|---|---|---|---|---|---|
| PEL0007 | ud | Trabajos de adecuación de Endesa en Las Galletas II (material; 11/05/2020) | 1 | 960.05 | 960.05 |
|  |  | Total |  |  | 960.05 |

**ELAR019A** ud Derechos de supervisión de Endesa en Las Galletas II (11/05/2020)
1 ud × 432.5 (458.45 con costes indirectos) = 458.45
Derechos de supervición de Endesa del punto de conexión.

| Código | Ud | Descripción | Rendimiento | Precio | Importe |
|---|---|---|---|---|---|
| PEL0019 | ud | Derecho de supervisión de red de Endesa en Las Galletas II (material; 11/05/2020) | 1 | 432.5 | 432.50 |
|  |  | Total |  |  | 432.5 |

**ELAR0465** ml Canalización eléctrica en tierra con 3 tubos de 200mm
35 ml × 68.1 (72.19 con costes indirectos) = 2526.65

**ELAR706** ud Arqueta eléctrica A2 registrable de Endesa
1 ud × 817.95 (867.03 con costes indirectos) = 867.03

**ELAR051** m Conductor 1x150 mm2 Al 12/20 kV
240 m × 17.49 (18.54 con costes indirectos) = 4449.60

| Medición | Uds. | Largo | Parcial |
|---|---|---|---|
| Ida | 3 | 40 | 120.000 |
| Vuelta | 3 | 40 | 120.000 |
| Subtotal |  |  | 240.000 |
| Total |  |  | 240 |

**ELAR056A** ud Kit de empalme 1x150 Al 12/20kV
6 ud × 243.25 (257.85 con costes indirectos) = 1547.10
Kit de empalme para un (1) conductor 1x150 mm2 Al 12/20 kV, incluso conexionado. Completamente instalado, probado y funcionando.

| Código | Ud | Descripción | Rendimiento | Precio | Importe |
|---|---|---|---|---|---|
| MO.OFI001 | h | Oficial 1ª | 1 | 15.59 | 15.59 |
| PEL0096A | ud | Kit empalme 1x150 Al 12/20 kV (material; 25/08/2020) | 1 | 216.07 | 216.07 |
| %.AUX005 | % | Medios auxiliares y resto de obra | 5 % | 231.66 | 11.58 |
|  |  | Total |  |  | 243.25 |

###### 206010702 EQUIPOS MECÁNICOS (12/08/2010)
Importe: 1721476.68

###### 20601070201 ENTRADA Y POZO DE GRUESOS (18/01/2011)
Importe: 46168.08

**EMAR077** ud Cuchara bivalva 150 l
1 ud × 5955.1 (6312.41 con costes indirectos) = 6312.41

**EMAR096** ud Contenedor residuos, V = 5 m³
1 ud × 1642 (1740.52 con costes indirectos) = 1740.52

**EMAR307** ud Reja manual de gruesos paso = 60 mm CANAL 4,0 x 0,50 m (18/01/2011)
1 ud × 8527.6 (9039.26 con costes indirectos) = 9039.26
Reja de desbaste grueso de limpieza manual marca Filtramassa o equivalente, con separación de barrotes 60 mm, ancho de canal 4,00 m y altura de canal 0,50 m, incluso cestillo y rastrillo: según ETP 13.2 (Lote 2), totalmente instalada, probada y funcionando.

| Código | Ud | Descripción | Rendimiento | Precio | Importe |
|---|---|---|---|---|---|
| MO.CAP001 | h | Capataz | 2.5 | 16.64 | 41.60 |
| MO.OFI001 | h | Oficial 1ª | 5 | 15.59 | 77.95 |
| MO.PEO001 | h | Peón | 10 | 14.98 | 149.80 |
| PEMAR307 | ud | Reja manual de gruesos paso = 60 mm canal 4,0 x 0,50 m (material; 09/11/2020) | 1 | 6855.15 | 6855.15 |
| MAQ.GRU006 | h | Camión grúa de 6 t (sin conductor) | 5 | 51.74 | 258.70 |
| %PRUEB10 | % | Puesta en funcionamiento y pruebas | 10 % | 7383.20 | 738.32 |
| %.AUX005 | % | Medios auxiliares y resto de obra | 5 % | 8121.52 | 406.08 |
|  |  | Total |  |  | 8527.6 |

| Medición | Uds. | Parcial |
|---|---|---|
| Alivio pozo de grueso | 1 | 1.000 |
| Total |  | 1 |

**EMAR157** ud Compuerta mural motorizada, AISI-316, 1,5 x 1,5 m (18/01/2011)
3 ud × 5997.25 (6357.09 con costes indirectos) = 19071.27
Compuerta mural motorizada 1,50 x 1,50 m ORBINOX o equivalente, actuador AUMA ó equivalente, estanqueidad mediante cuñas de apriete regulables, cierre lateral e inferior AISI 316/EPDM, cierre superior HDPE/AISI 316/EPDM, accionamiento mediante servomotor todo-nada. Según ETP 4.5 (Lote 2). Incluido suministro, transporte, colocación y medios auxiliares. Totalmente instalada, probada y funcionando.

| Código | Ud | Descripción | Rendimiento | Precio | Importe |
|---|---|---|---|---|---|
| MO.CAP001 | h | Capataz | 2.5 | 16.64 | 41.600 |
| MO.OFI001 | h | Oficial 1ª | 5 | 15.59 | 77.950 |
| MO.PEO001 | h | Peón | 10 | 14.98 | 149.800 |
| PEMAR157 | ud | Compuerta mural motorizada, AISI-316, 1,5 x 1,5 m (material; 09/11/2020) | 1 | 4664.37 | 4664.370 |
| MAQ.GRU006 | h | Camión grúa de 6 t (sin conductor) | 5 | 51.74 | 258.700 |
| %PRUEB10 | % | Puesta en funcionamiento y pruebas | 10 % | 5192.420 | 519.242 |
| %.AUX005 | % | Medios auxiliares y resto de obra | 5 % | 5711.662 | 285.583 |
|  |  | Total |  |  | 5997.25 |

| Medición | Uds. | Parcial |
|---|---|---|
| Entrada y salida de pozo de grueos | 2 | 2.000 |
| Alivio | 1 | 1.000 |
| Subtotal |  | 3.000 |
| Total |  | 3 |

**EMAR165** ud Compuerta mural motorizada, AISI-316, 0,8 x 0,8 m (18/01/2011)
2 ud × 4719.16 (5002.31 con costes indirectos) = 10004.62
Compuerta mural motorizada 0,80 x 0,80 m ORBINOX o equivalente, actuador AUMA ó equivalente, estanqueidad mediante cuñas de apriete regulables, cierre lateral e inferior AISI 316/EPDM, cierre superior HDPE/AISI 316/EPDM, accionamiento mediante servomotor todo-nada. Según ETP 4.5 (Lote 2). Incluido suministro, transporte, colocación y medios auxiliares. Totalmente instalada, probada y funcionando.

| Código | Ud | Descripción | Rendimiento | Precio | Importe |
|---|---|---|---|---|---|
| MO.CAP001 | h | Capataz | 2.5 | 16.64 | 41.60 |
| MO.OFI001 | h | Oficial 1ª | 5 | 15.59 | 77.95 |
| MO.PEO001 | h | Peón | 10 | 14.98 | 149.80 |
| PEMAR165 | ud | Compuerta mural motorizada, AISI-316, 0,8 x 0,8 m (material; 09/11/2020) | 1 | 3557.8 | 3557.80 |
| MAQ.GRU006 | h | Camión grúa de 6 t (sin conductor) | 5 | 51.74 | 258.70 |
| %PRUEB10 | % | Puesta en funcionamiento y pruebas | 10 % | 4085.85 | 408.59 |
| %.AUX005 | % | Medios auxiliares y resto de obra | 5 % | 4494.44 | 224.72 |
|  |  | Total |  |  | 4719.16 |

| Medición | Uds. | Parcial |
|---|---|---|
| By-pass general | 2 | 2.000 |
| Total |  | 2 |

###### 20601070202 DESBASTE (18/01/2011)
Importe: 513360.86

**EMAR096** ud Contenedor residuos, V = 5 m³
2 ud × 1642 (1740.52 con costes indirectos) = 3481.04

**EMAR240** ud Reja manual de gruesos paso = 30 mm Canal 1.000x3.900 mm (18/01/2011)
1 ud × 5535.11 (5867.22 con costes indirectos) = 5867.22
Reja de desbaste grueso de limpieza manual marca Filtramassa o equivalente, con separación de barrotes 30 mm, ancho de canal 1,00 m y altura de canal 3,90 m, incluso cestillo y rastrillo: según ETP 13.1 (Lote 2), totalmente instalada, probada y funcionando.

| Código | Ud | Descripción | Rendimiento | Precio | Importe |
|---|---|---|---|---|---|
| MO.CAP001 | h | Capataz | 2.5 | 16.64 | 41.60 |
| MO.OFI001 | h | Oficial 1ª | 5 | 15.59 | 77.95 |
| MO.PEO001 | h | Peón | 10 | 14.98 | 149.80 |
| PEMAR240 | ud | Reja manual de gruesos paso = 30 mm Canal 1,0x3,90 m (material; 09/11/2020) | 1 | 4264.25 | 4264.25 |
| MAQ.GRU006 | h | Camión grúa de 6 t (sin conductor) | 5 | 51.74 | 258.70 |
| %PRUEB10 | % | Puesta en funcionamiento y pruebas | 10 % | 4792.30 | 479.23 |
| %.AUX005 | % | Medios auxiliares y resto de obra | 5 % | 5271.53 | 263.58 |
|  |  | Total |  |  | 5535.11 |

**EMAR159** ud Reja automática de gruesos paso 30 mm 307 l/s AISI-316L (18/01/2011)
2 ud × 91695.45 (97197.18 con costes indirectos) = 194394.36
Reja de desbaste grueso marca Huber o equivalente, RakeMax 5120x775/30 75º, con luz de paso 30 mm, con motor de 2,2 kW. 5,1 A y 400 V, con una descarga máxima de residuos de 4,92 m3/h, incluso medidor de nivel por radar aguas arriba y aguas abajo y cuadro eléctrico con panel táctil (HMI); según ETP 11.3 (Lote 2), totalmente instalada, probada y funcionando.

| Código | Ud | Descripción | Rendimiento | Precio | Importe |
|---|---|---|---|---|---|
| MO.CAP001 | h | Capataz | 20 | 16.64 | 332.80 |
| MO.OFI001 | h | Oficial 1ª | 40 | 15.59 | 623.60 |
| MO.PEO001 | h | Peón | 60 | 14.98 | 898.80 |
| PEMAR159 | ud | Reja automática de gruesos paso 30 mm 307 l/s (material; 14/01/2021) | 1 | 76500 | 76500.00 |
| MAQ.GRU006 | h | Camión grúa de 6 t (sin conductor) | 20 | 51.74 | 1034.80 |
| %PRUEB10 | % | Puesta en funcionamiento y pruebas | 10 % | 79390.00 | 7939.00 |
| %.AUX005 | % | Medios auxiliares y resto de obra | 5 % | 87329.00 | 4366.45 |
|  |  | Total |  |  | 91695.45 |

**EMAR160** ud Tornillo transp-compactador QTC.260 de 3,0 m3/h y L= 6.100 mm (18/01/2011)
2 ud × 19823.33 (21012.73 con costes indirectos) = 42025.46
Tornillo trasnportador-compactador marca QUILTON o equivalente modelo QTC.260 con capacidad de 3 m3/h y longitud de transporte 6.100 mm, motor de 1,1 kW 400V 50 Hz. Tolvas de salida de residuos. Totalmente instalado, probado y funcionando. Resto de características según E.T. 14.2 (Lote 2).

| Código | Ud | Descripción | Rendimiento | Precio | Importe |
|---|---|---|---|---|---|
| MO.CAP001 | h | Capataz | 2.5 | 16.64 | 41.60 |
| MO.OFI001 | h | Oficial 1ª | 5 | 15.59 | 77.95 |
| MO.PEO001 | h | Peón | 10 | 14.98 | 149.80 |
| PEMAR160 | Ud | Tornillo transp-compactador QTC.260 de 3,0 m3/h longitud 6,1 m (material; 14/01/2021) | 1 | 16635 | 16635.00 |
| MAQ.GRU006 | h | Camión grúa de 6 t (sin conductor) | 5 | 51.74 | 258.70 |
| %PRUEB10 | % | Puesta en funcionamiento y pruebas | 10 % | 17163.05 | 1716.31 |
| %.AUX005 | % | Medios auxiliares y resto de obra | 5 % | 18879.36 | 943.97 |
|  |  | Total |  |  | 19823.33 |

| Medición | Uds. | Parcial |
|---|---|---|
| Gruesos | 1 | 1.000 |
| Finos | 1 | 1.000 |
| Subtotal |  | 2.000 |
| Total |  | 2 |

**EMAR161** ud Reja automática de finos 3 mm canal 1000 x 3.900 mm AISI-316L (18/01/2011)
2 ud × 109853.96 (116445.2 con costes indirectos) = 232890.40
Tamiz filtante para un caudal de paso de 1.103 m3/h de la marca SULZER o equivalente, modelo RSM 45x80x3, con luz de malla 3 mm. Anchura de canal 1000 mm y altura de canal 3.900 mm, motor eléctrico de 3,0 kW. Material acero inoxidable AISI-316L. Totalmente instalada, probada y funcionando. Resto de características según E.T 12.1 (Lote 2).

| Código | Ud | Descripción | Rendimiento | Precio | Importe |
|---|---|---|---|---|---|
| MO.CAP001 | h | Capataz | 5 | 16.64 | 83.20 |
| MO.OFI001 | h | Oficial 1ª | 10 | 15.59 | 155.90 |
| MO.PEO001 | h | Peón | 15 | 14.98 | 224.70 |
| PEMAR161 | Ud | Reja automática de finos 3 mm canal 1000 x 3.900 mm (material; 09/11/2020) | 1 | 94130.45 | 94130.45 |
| MAQ.GRU006 | h | Camión grúa de 6 t (sin conductor) | 10 | 51.74 | 517.40 |
| %PRUEB10 | % | Puesta en funcionamiento y pruebas | 10 % | 95111.65 | 9511.17 |
| %.AUX005 | % | Medios auxiliares y resto de obra | 5 % | 104622.82 | 5231.14 |
|  |  | Total |  |  | 109853.96 |

**EMAR158** ud Compuerta canal motorizada, AISI-316, 1,00 x 1,00 m. (18/01/2011)
6 ud × 5456.35 (5783.73 con costes indirectos) = 34702.38
- MARCA : ORBINOX ó equivalente
- Accionamiento : Motorizado
- Actuador: AUMA ó equivalente
- Ancho : 1000 mm
- Alto : 1000 mm
MATERIALES
- Cuerpo : AISI 316 L
- Tablero : AISI 316 L
- Husillo : AISI 316
- Junta : EPDM
- Deslizaderas : Polietileno
Según ETP 4.6 (Lote 2). Totalmente instalada, probada y funcionando.

| Código | Ud | Descripción | Rendimiento | Precio | Importe |
|---|---|---|---|---|---|
| MO.CAP001 | h | Capataz | 2.5 | 16.64 | 41.60 |
| MO.OFI001 | h | Oficial 1ª | 5 | 15.59 | 77.95 |
| MO.PEO001 | h | Peón | 10 | 14.98 | 149.80 |
| PEMAR158 | ud | Compuerta canal motorizada, AISI-316, 1,0x1,0 m (material; 09/11/2020) | 1 | 4196.06 | 4196.06 |
| MAQ.GRU006 | h | Camión grúa de 6 t (sin conductor) | 5 | 51.74 | 258.70 |
| %PRUEB10 | % | Puesta en funcionamiento y pruebas | 10 % | 4724.11 | 472.41 |
| %.AUX005 | % | Medios auxiliares y resto de obra | 5 % | 5196.52 | 259.83 |
|  |  | Total |  |  | 5456.35 |

| Medición | Uds. | Parcial |
|---|---|---|
| Entrada | 3 | 3.000 |
| Salida | 3 | 3.000 |
| Subtotal |  | 6.000 |
| Total |  | 6 |

###### 20601070203 DESARENADO - DESENGRASADO (12/08/2010)
Importe: 199997.87

**EMAR211** ud Puente móvil para canal desarenador Anchura de 4,0 m. L=11,4 m (18/01/2011)
2 ud × 24222.31 (25675.65 con costes indirectos) = 51351.30
Puente móvil para canal desarenador marca Filtramassa ó equivalente, con longitud entre apoyos de 4 m, longitud de barrido 11,4 m, profundidad 7 m. Material AISI-316L. Pasarela en tramex de PRFV. Resto de características según ETP 18.2 (Lote 2), totalmente instalado, probado y funcionando.

| Código | Ud | Descripción | Rendimiento | Precio | Importe |
|---|---|---|---|---|---|
| MO.CAP001 | h | Capataz | 5 | 16.64 | 83.20 |
| MO.OFI001 | h | Oficial 1ª | 10 | 15.59 | 155.90 |
| MO.PEO001 | h | Peón | 15 | 14.98 | 224.70 |
| PEMAR211 | ud | Puente móvil para canal desarenador L=11,4 m (material; 09/11/2020) | 1 | 19990.49 | 19990.49 |
| MAQ.GRU006 | h | Camión grúa de 6 t (sin conductor) | 10 | 51.74 | 517.40 |
| %PRUEB10 | % | Puesta en funcionamiento y pruebas | 10 % | 20971.69 | 2097.17 |
| %.AUX005 | % | Medios auxiliares y resto de obra | 5 % | 23068.86 | 1153.44 |
|  |  | Total |  |  | 24222.31 |

**EQ1130** ud Bomba de arenas Q= 30 m3/h; H= 4 mca (18/01/2011)
2 ud × 10924.61 (11580.09 con costes indirectos) = 23160.18
Bomba de arenas tipo T 51-50 SO6 LB3B-2 de EGGER o equivalente con rodete tipo vortex desplazado para bombeo de un caudal de 30 m3/h, cuerpo de GG25, tapa de acero, rodete de HG 25.3 y eje de acero Ck45 y motor eléctrico de 1,50 kW; incluido tubo de aspiración. Totalmente instalada, probada y funcionando. Resto de características según ETP 9.2 (Lote 2).

| Código | Ud | Descripción | Rendimiento | Precio | Importe |
|---|---|---|---|---|---|
| MO.CAP001 | h | Capataz | 5 | 16.64 | 83.20 |
| MO.OFI001 | h | Oficial 1ª | 10 | 15.59 | 155.90 |
| MO.PEO001 | h | Peón | 15 | 14.98 | 224.70 |
| MEQ1130 | Ud | Bomba de arenas 20 m3/h; 4 mca, puesta en obra (material; 14/01/2021) | 1 | 8661 | 8661.00 |
| MAQ.GRU006 | h | Camión grúa de 6 t (sin conductor) | 10 | 51.74 | 517.40 |
| %PRUEB10 | % | Puesta en funcionamiento y pruebas | 10 % | 9642.20 | 964.22 |
| %.AUX003 | % | Medios auxiliares y resto de obra | 3 % | 10606.42 | 318.19 |
|  |  | Total |  |  | 10924.61 |

**EMAR320** ud Tolva en acero inoxidable AISI 316 recogida de grasas
2 ud × 600.08 (636.08 con costes indirectos) = 1272.16
Tolva de acero inoxidable AISI 316L de 2 mm de espesor, con p.p. de piezas especiales, totalmente instalada, probada y funcionando.

| Código | Ud | Descripción | Rendimiento | Precio | Importe |
|---|---|---|---|---|---|
| MO.CAP001 | h | Capataz | 0.1 | 16.64 | 1.66 |
| MO.OFI001 | h | Oficial 1ª | 0.4 | 15.59 | 6.24 |
| MO.PEO100 | h | Peón especializado | 0.4 | 15.13 | 6.05 |
| MEQ1020 | ud | TOLVA DE SALIDA DE FANGOS DESHIDRATADOS AISI 316 (material; 09/11/2020) | 1 | 515.69 | 515.69 |
| %PRUEB10 | % | Puesta en funcionamiento y pruebas | 10 % | 529.64 | 52.96 |
| %.AUX003 | % | Medios auxiliares y resto de obra | 3 % | 582.60 | 17.48 |
|  |  | Total |  |  | 600.08 |

**EMAR094** ud Compuerta mural motorizada, AISI-316, 0,6 x 0,6 m (18/01/2011)
1 ud × 4437.44 (4703.69 con costes indirectos) = 4703.69
Compuerta mural motorizada 0,60 x 0,60 m ORBINOX o equivalente, actuador, AUMA ó equivalente, estanqueidad mediante cuñas de apriete regulables, cierre lateral e inferior AISI 316/EPDM, cierre superior HDPE/AISI 316/EPDM, accionamiento mediante servomotor todo-nada. Según ETP 4.5 (Lote 2), 4.6 (Lote 4). Incluido suministro, transporte, colocación y medios auxiliares. Totalmente instalada, probada y funcionando.

| Código | Ud | Descripción | Rendimiento | Precio | Importe |
|---|---|---|---|---|---|
| MO.CAP001 | h | Capataz | 2.5 | 16.64 | 41.60 |
| MO.OFI001 | h | Oficial 1ª | 5 | 15.59 | 77.95 |
| MO.PEO001 | h | Peón | 10 | 14.98 | 149.80 |
| PEMAR094 | ud | Compuerta mural motorizada, AISI-316, 0,6 x 0,6 m (material; 09/11/2020) | 1 | 3313.89 | 3313.89 |
| MAQ.GRU006 | h | Camión grúa de 6 t (sin conductor) | 5 | 51.74 | 258.70 |
| %PRUEB10 | % | Puesta en funcionamiento y pruebas | 10 % | 3841.94 | 384.19 |
| %.AUX005 | % | Medios auxiliares y resto de obra | 5 % | 4226.13 | 211.31 |
|  |  | Total |  |  | 4437.44 |

| Medición | Uds. | Parcial |
|---|---|---|
| By-pass | 1 | 1.000 |
| Total |  | 1 |

**EMAR165A** ud Compuerta mural motorizada, AISI-316, 1,0 x 1,0 m (18/01/2011)
2 ud × 4854.67 (5145.95 con costes indirectos) = 10291.90
Compuerta mural motorizada 1,00 x 1,00 m ORBINOX o equivalente, actuador AUMA ó equivalente, estanqueidad mediante cuñas de apriete regulables, cierre lateral e inferior AISI 316/EPDM, cierre superior HDPE/AISI 316/EPDM, accionamiento mediante servomotor todo-nada. Según ETP 4.5 (Lote 2). Incluido suministro, transporte, colocación y medios auxiliares. Totalmente instalada, probada y funcionando.

| Código | Ud | Descripción | Rendimiento | Precio | Importe |
|---|---|---|---|---|---|
| MO.CAP001 | h | Capataz | 2.5 | 16.64 | 41.60 |
| MO.OFI001 | h | Oficial 1ª | 5 | 15.59 | 77.95 |
| MO.PEO001 | h | Peón | 10 | 14.98 | 149.80 |
| PEMAR165A | ud | Compuerta mural motorizada, AISI-316, 1,0 x 1,0 m (material; 05/01/2022) | 1 | 3675.12 | 3675.12 |
| MAQ.GRU006 | h | Camión grúa de 6 t (sin conductor) | 5 | 51.74 | 258.70 |
| %PRUEB10 | % | Puesta en funcionamiento y pruebas | 10 % | 4203.17 | 420.32 |
| %.AUX005 | % | Medios auxiliares y resto de obra | 5 % | 4623.49 | 231.17 |
|  |  | Total |  |  | 4854.67 |

| Medición | Uds. | Parcial |
|---|---|---|
| Entrada desarenado | 2 | 2.000 |
| Total |  | 2 |

**EQ1165** ud Difusor de burbuja gruesa (12/08/2010)
72 ud × 72.96 (77.34 con costes indirectos) = 5568.48
Difusor de burbuja gruesa, tipo Non-Clog. Marca: Barmatec o equivalente. Tipo: disco de membrana. Rango de operación del difusor: 2-25 Nm3/h.difusor. Pérdida de carga 10-40 Hpa. SSOTE: 2-1 %/m. Conector tipo UDM. Conexión a la tubería con rosca. Materiales: Membrana: silicona; cuerpo difusor: polipropileno reforzado. Incluso p.p. de tuberías bajantes, parrillas de PVC, soportes, anclajes y tornillería en AISI-304. Colocado y probado en obra. Incluye embalajes y transporte según normativa vigente. Totalmente instalado, probado y funcionando. Resto de características según ETP 20.1 (Lote 2), 21.1 (Lote 4).

| Código | Ud | Descripción | Rendimiento | Precio | Importe |
|---|---|---|---|---|---|
| MO.CAP001 | h | Capataz | 0.1 | 16.64 | 1.66 |
| MO.OFI001 | h | Oficial 1ª | 0.5 | 15.59 | 7.80 |
| MO.PEO001 | h | Peón | 0.5 | 14.98 | 7.49 |
| MEQ1165 | ud | DIFUSORES BURBUJA GRUESA, p.p tuberías y parrillas, en obra (material; 09/11/2020) | 1 | 48.72 | 48.72 |
| %PRUEB10 | % | Puesta en funcionamiento y pruebas | 10 % | 65.67 | 6.57 |
| %.AUX001 | % | Medios auxiliares y resto de obra | 1 % | 72.24 | 0.72 |
|  |  | Total |  |  | 72.96 |

| Medición | Uds. | Largo | Parcial |
|---|---|---|---|
|  | 2 | 36 | 72.000 |
| Total |  |  | 72 |

**EMAR115** ud Compresor de aire 2,2 KW (18/01/2011)
1 ud × 1083.71 (1148.73 con costes indirectos) = 1148.73
Compresor de aire 2,2 KW, incluyendo conducciones de aire de servicio, valvulería y piezas especiales. Según ETP 23.1 (Lote 2), 24.1 (Lote 4). MARCA : PUSKA o equivalente. MODELO : N-380-200 III. Nº de cilindros : 1. Litros depósito : 200 L. Presión : 10 bar. Potencia motor : 2,2 KW. Velocidad : 870 rpm. Protección : IP-55. Aislamiento : Clase F. Totalmente instalado, probado y funcionando.

| Código | Ud | Descripción | Rendimiento | Precio | Importe |
|---|---|---|---|---|---|
| MO.CAP001 | h | Capataz | 0.75 | 16.64 | 12.48 |
| MO.OFI001 | h | Oficial 1ª | 1.5 | 15.59 | 23.39 |
| MO.PEO001 | h | Peón | 3 | 14.98 | 44.94 |
| PEMAR115 | ud | Compresor de aire 2,2 kW (material; 09/11/2020) | 1 | 779.85 | 779.85 |
| MAQ.GRU006 | h | Camión grúa de 6 t (sin conductor) | 1.5 | 51.74 | 77.61 |
| %PRUEB10 | % | Puesta en funcionamiento y pruebas | 10 % | 938.27 | 93.83 |
| %.AUX005 | % | Medios auxiliares y resto de obra | 5 % | 1032.10 | 51.61 |
|  |  | Total |  |  | 1083.71 |

**EMAR156** ud Soplante de desarenado Qu=250 Nm3/h 450 mbar (18/01/2011)
3 ud × 4735.85 (5020 con costes indirectos) = 15060.00
Soplante de desarenado modelo SEM.4 de MAPNER ó equivalente con Qu=250 Nm3/h, diferencia de presión 400 mbar, motor de 5,5 kW, incluso cabina de insonorización, según ETP 19.2 (Lote 2), totalmente instalada, probada y funcionando.

| Código | Ud | Descripción | Rendimiento | Precio | Importe |
|---|---|---|---|---|---|
| MO.CAP001 | h | Capataz | 2.5 | 16.64 | 41.60 |
| MO.OFI001 | h | Oficial 1ª | 5 | 15.59 | 77.95 |
| MO.PEO001 | h | Peón | 10 | 14.98 | 149.80 |
| PEMAR156 | ud | Soplante de desarenado Qu=250 Nm3/h 450 mbar (material; 09/11/2020) | 1 | 3572.25 | 3572.25 |
| MAQ.GRU006 | h | Camión grúa de 6 t (sin conductor) | 5 | 51.74 | 258.70 |
| %PRUEB10 | % | Puesta en funcionamiento y pruebas | 10 % | 4100.30 | 410.03 |
| %.AUX005 | % | Medios auxiliares y resto de obra | 5 % | 4510.33 | 225.52 |
|  |  | Total |  |  | 4735.85 |

**EMVM100** ud Válvula de manguito DN 100 PN10
1 ud × 374.13 (396.58 con costes indirectos) = 396.58
Válvula de manguito DOSAPRO MILTON ROY ó equivalente, DN-100, de accionamiento neumático. Resto de características según ETP Equipos 4.7 (Lote 2 y 4). Totalmente instalada, probada y funcionando.

| Código | Ud | Descripción | Rendimiento | Precio | Importe |
|---|---|---|---|---|---|
| MO.CAP001 | h | Capataz | 0.15 | 16.64 | 2.50 |
| MO.OFI001 | h | Oficial 1ª | 0.3 | 15.59 | 4.68 |
| MO.PEO001 | h | Peón | 0.45 | 14.98 | 6.74 |
| PEMVM100 | ud | Válvula de manguito DN 100 PN10 (material; 20/01/2021) | 1 | 310 | 310.00 |
| %PRUEB10 | % | Puesta en funcionamiento y pruebas | 10 % | 323.92 | 32.39 |
| %.AUX005 | % | Medios auxiliares y resto de obra | 5 % | 356.31 | 17.82 |
|  |  | Total |  |  | 374.13 |

| Medición | Uds. | Parcial |
|---|---|---|
| Salida grasas | 1 | 1.000 |
| Total |  | 1 |

**EMAR335.1** ud Lavador de arena de arenas Q=60 m3/h AISI-316L (18/01/2011)
1 ud × 52313.5 (55452.31 con costes indirectos) = 55452.31
Lavador de arenas para caudal de 60 m3/h y capacidad de extracción de arenas de 3,0 m3/h, tipo COANDA. Marca: NORDIC WATER o equivalente. Modelo SW 21 XG. Motor eléctrico agitador de 0,55 kW. Motor eléctrico tornillo sinfin de 1,10 KW. Materiales del tanque, cuna del tornillo, agitador, compuerta tajadera en AISI-316 L. Sensor de nivel, electroválvulas, conexiones, actuador eléctrico, cuadro de control. Totalmente instalado, probado y funcionando.. Resto de características según E.T. 16.2 (Lote 2).

| Código | Ud | Descripción | Rendimiento | Precio | Importe |
|---|---|---|---|---|---|
| MO.CAP001 | h | Capataz | 5 | 16.64 | 83.20 |
| MO.OFI001 | h | Oficial 1ª | 10 | 15.59 | 155.90 |
| MO.PEO001 | h | Peón | 15 | 14.98 | 224.70 |
| PEMAR335 | Ud | Lavador de arena de arenas Q=60 m3/h (material; 09/11/2020) | 1 | 45191.35 | 45191.35 |
| MAQ.GRU006 | h | Camión grúa de 6 t (sin conductor) | 10 | 51.74 | 517.40 |
| %PRUEB10 | % | Puesta en funcionamiento y pruebas | 10 % | 46172.55 | 4617.26 |
| %.AUX003 | % | Medios auxiliares y resto de obra | 3 % | 50789.81 | 1523.69 |
|  |  | Total |  |  | 52313.5 |

**EMAR114** ud Contenedor residuos, V = 3 m³ (18/01/2011)
2 ud × 1200.39 (1272.41 con costes indirectos) = 2544.82
Contenedor metálico para el almacenamiento de residuos. Capacidad: 3 m3. Según ETP 25 (Lote 2), 26 (Lote 4).

| Código | Ud | Descripción | Rendimiento | Precio | Importe |
|---|---|---|---|---|---|
| MO.OFI001 | h | Oficial 1ª | 2.5 | 15.59 | 38.98 |
| MO.PEO001 | h | Peón | 5 | 14.98 | 74.90 |
| PEMAR114 | ud | Contenedor residuos V=3 m3 (material; 03/10/2017) | 1 | 900 | 900.00 |
| MAQ.GRU006 | h | Camión grúa de 6 t (sin conductor) | 2.5 | 51.74 | 129.35 |
| %.AUX005 | % | Medios auxiliares y resto de obra | 5 % | 1143.23 | 57.16 |
|  |  | Total |  |  | 1200.39 |

| Medición | Uds. | Parcial |
|---|---|---|
| Arenas | 1 | 1.000 |
| Grasas | 1 | 1.000 |
| Subtotal |  | 2.000 |
| Total |  | 2 |

**EMAR213** ud Concentrador de grasas Q=10 m3/h AISI-316L (18/01/2011)
1 ud × 15193.3 (16104.9 con costes indirectos) = 16104.90
Concentrador de grasas de FILTRAMASSA o equivalente con caudal de 10 m3/h, depósito en AISI-316L, según ETP 17.2 (Lote 2), totalmente instalado, probado y funcionando.

| Código | Ud | Descripción | Rendimiento | Precio | Importe |
|---|---|---|---|---|---|
| MO.CAP001 | h | Capataz | 5 | 16.64 | 83.20 |
| MO.OFI001 | h | Oficial 1ª | 10 | 15.59 | 155.90 |
| MO.PEO001 | h | Peón | 15 | 14.98 | 224.70 |
| PEMAR213 | ud | Concentrador de grasas Q=10 m3/h (material; 09/11/2020) | 1 | 12173.17 | 12173.17 |
| MAQ.GRU006 | h | Camión grúa de 6 t (sin conductor) | 10 | 51.74 | 517.40 |
| %PRUEB10 | % | Puesta en funcionamiento y pruebas | 10 % | 13154.37 | 1315.44 |
| %.AUX005 | % | Medios auxiliares y resto de obra | 5 % | 14469.81 | 723.49 |
|  |  | Total |  |  | 15193.3 |

**EMAR215** ud Bomba sumergible en pozo Qu=40 m3/h H=10 mca P=3,0 kW (18/01/2011)
2 ud × 4036.95 (4279.17 con costes indirectos) = 8558.34
Bomba sumergible tipo XFP100C-CB1-2-PE29/4-D01*10 de Sulzer o equivalente para bombeo de un caudal de 40 m3/h y altura de 10 m.c.a., carcasa y rodete de fundición y eje de acero al cromo y motor eléctrico de 3,0 kW-50Hz-400V-IP-68, estructura de soporte; según ETP 8.1 (Lote 2), totalmente instalada, probada y funcionando.

| Código | Ud | Descripción | Rendimiento | Precio | Importe |
|---|---|---|---|---|---|
| MO.CAP001 | h | Capataz | 2.5 | 16.64 | 41.60 |
| MO.OFI001 | h | Oficial 1ª | 5 | 15.59 | 77.95 |
| MO.PEO001 | h | Peón | 7.5 | 14.98 | 112.35 |
| PEMAR215 | ud | Bomba sumergible Qu=40 m3/h H=10 mca P=3,0 kW (material; 09/11/2020) | 1 | 3004.59 | 3004.59 |
| MAQ.GRU006 | h | Camión grúa de 6 t (sin conductor) | 5 | 51.74 | 258.70 |
| %PRUEB10 | % | Puesta en funcionamiento y pruebas | 10 % | 3495.19 | 349.52 |
| %.AUX005 | % | Medios auxiliares y resto de obra | 5 % | 3844.71 | 192.24 |
|  |  | Total |  |  | 4036.95 |

| Medición | Uds. | Parcial |
|---|---|---|
| Vaciados | 2 | 2.000 |
| Total |  | 2 |

**EMAR216** ud Bomba sumergible en pozo Qu=10 m3/h H=5 mca P=1,3 kW (18/01/2011)
2 ud × 2068.15 (2192.24 con costes indirectos) = 4384.48
Bomba sumergible tipo AS0630.186-S13/4-D01*10 de Sulzer o equivalente para bombeo de un caudal de 10 m3/h y altura de 5 m.c.a., carcasa y rodete de fundición y eje de acero al cromo y motor eléctrico de 1,3 kW-50Hz-400V-IP-68, estructura de soporte; según ETP 8.2 (Lote 2), totalmente instalada, probada y funcionando.

| Código | Ud | Descripción | Rendimiento | Precio | Importe |
|---|---|---|---|---|---|
| MO.CAP001 | h | Capataz | 2.5 | 16.64 | 41.60 |
| MO.OFI001 | h | Oficial 1ª | 5 | 15.59 | 77.95 |
| MO.PEO001 | h | Peón | 7.5 | 14.98 | 112.35 |
| PEMAR216 | ud | Bomba sumergible Qu=10 m3/h H=5 mca P=1,3 kW (material; 15/01/2021) | 1 | 1300 | 1300.00 |
| MAQ.GRU006 | h | Camión grúa de 6 t (sin conductor) | 5 | 51.74 | 258.70 |
| %PRUEB10 | % | Puesta en funcionamiento y pruebas | 10 % | 1790.60 | 179.06 |
| %.AUX005 | % | Medios auxiliares y resto de obra | 5 % | 1969.66 | 98.48 |
|  |  | Total |  |  | 2068.15 |

| Medición | Uds. | Parcial |
|---|---|---|
| Grasas | 2 | 2.000 |
| Total |  | 2 |

###### 20601070204 BOMBEO DE AGUA PRETRATADA (18/01/2011)
Importe: 624315.67

**EMAR010** ud Bomba cámara partida Q=565 m3/h. H=258 m. P=630 kW (18/01/2011)
3 ud × 132153.59 (140082.81 con costes indirectos) = 420248.43
Bomba de cámara partida y eje horizontal tipo Duoglide DSB 200/250 de SPXFLOW o equivalente para bombeo de un caudal de 565 m3/h y altura de 258 m.c.a., carcasa de hierro fundido y rodete y ejes de acero inoxidable y motor eléctrico de 630 kW-4P-50Hz-400V-IP-55, estructura de soporte; según ETP 6.1 (Lote 2), totalmente instalada, probada y funcionando.

| Código | Ud | Descripción | Rendimiento | Precio | Importe |
|---|---|---|---|---|---|
| MO.CAP001 | h | Capataz | 20 | 16.64 | 332.80 |
| MO.OFI001 | h | Oficial 1ª | 40 | 15.59 | 623.60 |
| MO.PEO001 | h | Peón | 60 | 14.98 | 898.80 |
| PEMAR010 | ud | Bomba cámara partida Q=565 m3/h. H=258 m. P=630 kW (material; 09/11/2020) | 1 | 110493.89 | 110493.89 |
| MAQ.GRU006 | h | Camión grúa de 6 t (sin conductor) | 40 | 51.74 | 2069.60 |
| %PRUEB10 | % | Puesta en funcionamiento y pruebas | 10 % | 114418.69 | 11441.87 |
| %.AUX005 | % | Medios auxiliares y resto de obra | 5 % | 125860.56 | 6293.03 |
|  |  | Total |  |  | 132153.59 |

**EMAR024** ud Agitador sumergido. Caudal agitación=0,092 m3/s
2 ud × 5977.19 (6335.82 con costes indirectos) = 12671.64

**EMTRI04** ud Triturador en tubería DN-500. Q=1.130 m3/h. P=7,5 kW. (18/01/2011)
2 ud × 63115.3 (66902.22 con costes indirectos) = 133804.44
Triturador para tubería DN500, modelo GRINDER-40K-INL-A11T11-IB-VV de SULZER o equivalente, para un caudal de 1.130 m3/h. Número de dientes 11, tamñao del eje 64 m, diámetro de cuchillas 190 mm, altura de bloque de cuchillas 800 mm. Cuchillas en acero endurecido. Presión máxima 6 bar. Motor-reductor de 7,5 kW. Cuadro eléctrico. Totalmente instalado, probado y funcionando.. Resto de características según E.T. 15.2 (Lote 2).

| Código | Ud | Descripción | Rendimiento | Precio | Importe |
|---|---|---|---|---|---|
| MO.CAP001 | h | Capataz | 5 | 16.64 | 83.20 |
| MO.OFI001 | h | Oficial 1ª | 10 | 15.59 | 155.90 |
| MO.PEO001 | h | Peón | 15 | 14.98 | 224.70 |
| PEMTRI04 | ud | Triturador en tubería DN-500. Q=1.130 m3/h. (material; 15/01/2021) | 1 | 53664.08 | 53664.08 |
| MAQ.GRU006 | h | Camión grúa de 6 t (sin conductor) | 10 | 51.74 | 517.40 |
| %PRUEB10 | % | Puesta en funcionamiento y pruebas | 10 % | 54645.28 | 5464.53 |
| %.AUX005 | % | Medios auxiliares y resto de obra | 5 % | 60109.81 | 3005.49 |
|  |  | Total |  |  | 63115.3 |

**490.003** ud Ventosa autom. trifuncional residuales DN100 mm PN40
1 ud × 1272.93 (1349.31 con costes indirectos) = 1349.31

**EMAR001** ud Equipo antiariete hidroneumático 8000 AHN-P PN-40 (18/01/2011)
1 ud × 36118.62 (38285.74 con costes indirectos) = 38285.74
Equipo antiariete hidroneumático de 8000 l. modelo 8000 AHN-P PN-40 de Ibaiondo o equivalente, con boca entrada hombre, sistema de nivel de vidrio con protector y llaves de aislamiento (no magnético), válvula de inflado, mánometro y boca de conexión DN-350, totalmente instalado, probado y funcionando.. Según ETP 5.1 (Lote 2).

| Código | Ud | Descripción | Rendimiento | Precio | Importe |
|---|---|---|---|---|---|
| MO.CAP001 | h | Capataz | 5 | 16.64 | 83.200 |
| MO.OFI001 | h | Oficial 1ª | 10 | 15.59 | 155.900 |
| MO.PEO001 | h | Peón | 15 | 14.98 | 224.700 |
| PEMAR001 | ud | Equipo antiariete hidroneumático 8000 AHN-P PN-40 (material; 09/11/2020) | 1 | 30290.33 | 30290.330 |
| MAQ.GRU006 | h | Camión grúa de 6 t (sin conductor) | 10 | 51.74 | 517.400 |
| %PRUEB10 | % | Puesta en funcionamiento y pruebas | 10 % | 31271.530 | 3127.153 |
| %.AUX005 | % | Medios auxiliares y resto de obra | 5 % | 34398.683 | 1719.934 |
|  |  | Total |  |  | 36118.62 |

**EMAR094** ud Compuerta mural motorizada, AISI-316, 0,6 x 0,6 m
3 ud × 4437.44 (4703.69 con costes indirectos) = 14111.07

| Medición | Uds. | Parcial |
|---|---|---|
| Entrada a tanques | 2 | 2.000 |
| By-pass | 1 | 1.000 |
| Subtotal |  | 3.000 |
| Total |  | 3 |

**EMAR319** ud Bomba de achique sumergible Qu=100 m3/h H=5 mca P=5,6 kW
1 ud × 3627.4 (3845.04 con costes indirectos) = 3845.04

###### 20601070205 DESODORIZACIÓN (18/01/2011)
Importe: 154935.79

**EMAR057** ud Equipo desodorización SF-3000 para Q=3000 m3/h
1 ud × 14778.78 (15665.51 con costes indirectos) = 15665.51

**EMAR180.1** ud Equipo desodorización SFM-808 28.000 m3/h (18/01/2011)
1 ud × 78629.15 (83346.9 con costes indirectos) = 83346.90
Equipo de desodorización marca Alphachem o equivalente modelo SFM-808 con motor 15 kW y carga adsorbente formada por 58 casetes AP-12 de Alphasorb 15 y 58 casetes AP-12 de Alphablend 8A, para tratar hasta 28.000 m3/h, según ETP 21.5 (Lote 2), incluso sistema de atenuación acústica, totalmente instalado, probado y funcionando.

| Código | Ud | Descripción | Rendimiento | Precio | Importe |
|---|---|---|---|---|---|
| MO.CAP001 | h | Capataz | 20 | 16.64 | 332.80 |
| MO.OFI001 | h | Oficial 1ª | 40 | 15.59 | 623.60 |
| MO.PEO001 | h | Peón | 60 | 14.98 | 898.80 |
| PEMAR180.1 | Ud | Equipo desodorización SFM-808 28.000 m3/h (material; 09/11/2020) | 1 | 64152.38 | 64152.38 |
| MAQ.GRU006 | h | Camión grúa de 6 t (sin conductor) | 40 | 51.74 | 2069.60 |
| %PRUEB10 | % | Puesta en funcionamiento y pruebas | 10 % | 68077.18 | 6807.72 |
| %.AUX005 | % | Medios auxiliares y resto de obra | 5 % | 74884.90 | 3744.25 |
|  |  | Total |  |  | 78629.15 |

**EMAR057.1** ud Equipo desodorización SF-3000 2.000 m3/h (18/01/2011)
1 ud × 14778.78 (15665.51 con costes indirectos) = 15665.51
Equipo de desodorización marca Alphachem o equivalente modelo SF-3000 MC con motor 2,2 kW montado sobre tapa y lecho de 30-45 cm de espesor de adsorbente químico, con un caudal de diseño 2.000 m3/h, según ETP 21.2 (Lote 2), incluso sistema de atenuación acústica, totalmente instalado, probado y funcionando.

| Código | Ud | Descripción | Rendimiento | Precio | Importe |
|---|---|---|---|---|---|
| MO.CAP001 | h | Capataz | 5 | 16.64 | 83.20 |
| MO.OFI001 | h | Oficial 1ª | 10 | 15.59 | 155.90 |
| MO.PEO001 | h | Peón | 20 | 14.98 | 299.60 |
| PEMAR057.1 | Ud | Equipo desodorización SF-3000 2000 m3/h (material; 15/01/2021) | 1 | 11739.38 | 11739.38 |
| MAQ.GRU006 | h | Camión grúa de 6 t (sin conductor) | 10 | 51.74 | 517.40 |
| %PRUEB10 | % | Puesta en funcionamiento y pruebas | 10 % | 12795.48 | 1279.55 |
| %.AUX005 | % | Medios auxiliares y resto de obra | 5 % | 14075.03 | 703.75 |
|  |  | Total |  |  | 14778.78 |

**EMAR181** m Tubería polipropileno DN 100 mm aireación
25.5 m × 16.13 (17.1 con costes indirectos) = 436.05

| Medición | Uds. | Largo | Parcial |
|---|---|---|---|
|  | 1 | 5 | 5.000 |
|  | 9 | 0.5 | 4.500 |
|  | 1 | 6.5 | 6.500 |
|  | 1 | 9.5 | 9.500 |
| Subtotal |  |  | 25.500 |
| Total |  |  | 25.5 |

**EMAR183** m Tubería polipropileno DN 125 mm aireación
17.5 m × 19.2 (20.35 con costes indirectos) = 356.13

| Medición | Uds. | Largo | Parcial |
|---|---|---|---|
|  | 2 | 5 | 10.000 |
|  | 1 | 0.5 | 0.500 |
| pozo de gruesos | 1 | 7 | 7.000 |
| Subtotal |  |  | 17.500 |
| Total |  |  | 17.5 |

**EMAR186** m Tubería polipropileno DN 160 mm aireación
5 m × 24.19 (25.64 con costes indirectos) = 128.20

| Medición | Uds. | Largo | Parcial |
|---|---|---|---|
|  | 1 | 2 | 2.000 |
|  | 1 | 1 | 1.000 |
|  | 1 | 0.5 | 0.500 |
| tamices | 1 | 1.5 | 1.500 |
| Subtotal |  |  | 5.000 |
| Total |  |  | 5 |

**EMAR182** m Tubería polipropileno DN 200 mm aireación
39 m × 27.47 (29.12 con costes indirectos) = 1135.68

| Medición | Uds. | Largo | Parcial |
|---|---|---|---|
| Desodorización tamices | 1 | 25 | 25.000 |
|  | 1 | 11 | 11.000 |
|  | 1 | 2 | 2.000 |
|  | 1 | 1 | 1.000 |
| Subtotal |  |  | 39.000 |
| Total |  |  | 39 |

**EMAR184** m Tubería polipropileno DN 315 mm aireación
8 m × 43.67 (46.29 con costes indirectos) = 370.32

| Medición | Uds. | Largo | Parcial |
|---|---|---|---|
| Desarenador | 1 | 8 | 8.000 |
| Total |  |  | 8 |

**EMAR188** m Tubería polipropileno DN 400 mm aireación
12 m × 75.12 (79.63 con costes indirectos) = 955.56

| Medición | Uds. | Largo | Parcial |
|---|---|---|---|
| General | 1 | 8 | 8.000 |
| Barrido | 1 | 4 | 4.000 |
| Subtotal |  |  | 12.000 |
| Total |  |  | 12 |

**EMAR189** m Tubería polipropileno DN 500 mm aireación
15.5 m × 113.29 (120.09 con costes indirectos) = 1861.40
Tubería de polipropileno de diámetro DN 500 mm, incluso p.p. de uniones, piezas especiales y anclajes.

| Código | Ud | Descripción | Rendimiento | Precio | Importe |
|---|---|---|---|---|---|
| MO.OFI001 | h | Oficial 1ª | 0.5 | 15.59 | 7.80 |
| MO.PEO001 | h | Peón | 1 | 14.98 | 14.98 |
| PEMAR189 | m | Tubería polipropileno DN 500 mm aireación (material; 20/12/2017) | 1 | 85.11 | 85.11 |
| %.AUX005 | % | Medios auxiliares y resto de obra | 5 % | 107.89 | 5.39 |
|  |  | Total |  |  | 113.29 |

| Medición | Uds. | Largo | Parcial |
|---|---|---|---|
|  | 1 | 9 | 9.000 |
| Barrido | 1 | 6.5 | 6.500 |
| Subtotal |  |  | 15.500 |
| Total |  |  | 15.5 |

**EMAR190** m Tubería polipropileno DN 600 mm aireación
19.5 m × 157.27 (166.71 con costes indirectos) = 3250.85
Tubería de polipropileno de diámetro DN 600 mm, incluso p.p. de uniones, piezas especiales y anclajes.

| Código | Ud | Descripción | Rendimiento | Precio | Importe |
|---|---|---|---|---|---|
| MO.OFI001 | h | Oficial 1ª | 0.5 | 15.59 | 7.80 |
| MO.PEO001 | h | Peón | 1 | 14.98 | 14.98 |
| PEMAR190 | m | Tubería polipropileno DN 600 mm aireación (material; 20/12/2017) | 1 | 127 | 127.00 |
| %.AUX005 | % | Medios auxiliares y resto de obra | 5 % | 149.78 | 7.49 |
|  |  | Total |  |  | 157.27 |

| Medición | Uds. | Largo | Parcial |
|---|---|---|---|
| General | 1 | 13 | 13.000 |
| Barrido | 1 | 6.5 | 6.500 |
| Subtotal |  |  | 19.500 |
| Total |  |  | 19.5 |

**EMAR191** m Tubería polipropileno DN 700 mm aireación
21.5 m × 190.22 (201.63 con costes indirectos) = 4335.05
Tubería de polipropileno de diámetro DN 700 mm, incluso p.p. de uniones, piezas especiales y anclajes.

| Código | Ud | Descripción | Rendimiento | Precio | Importe |
|---|---|---|---|---|---|
| MO.OFI001 | h | Oficial 1ª | 0.75 | 15.59 | 11.69 |
| MO.PEO001 | h | Peón | 1.5 | 14.98 | 22.47 |
| PEMAR191 | m | Tubería polipropileno DN 700 mm aireación (material; 20/12/2017) | 1 | 147 | 147.00 |
| %.AUX005 | % | Medios auxiliares y resto de obra | 5 % | 181.16 | 9.06 |
|  |  | Total |  |  | 190.22 |

| Medición | Uds. | Largo | Parcial |
|---|---|---|---|
| Desodorización | 1 | 13 | 13.000 |
| Barrido | 1 | 8.5 | 8.500 |
| Subtotal |  |  | 21.500 |
| Total |  |  | 21.5 |

**EMAR192** m Tubería polipropileno DN 800 mm aireación
20 m × 208.86 (221.39 con costes indirectos) = 4427.80
Tubería de polipropileno de diámetro DN 800 mm, incluso p.p. de uniones, piezas especiales y anclajes.

| Código | Ud | Descripción | Rendimiento | Precio | Importe |
|---|---|---|---|---|---|
| MO.OFI001 | h | Oficial 1ª | 0.75 | 15.59 | 11.69 |
| MO.PEO001 | h | Peón | 1.5 | 14.98 | 22.47 |
| PEMAR192 | m | Tubería polipropileno DN 800 mm aireación (material; 20/12/2017) | 1 | 164.75 | 164.75 |
| %.AUX005 | % | Medios auxiliares y resto de obra | 5 % | 198.91 | 9.95 |
|  |  | Total |  |  | 208.86 |

| Medición | Uds. | Largo | Parcial |
|---|---|---|---|
| General | 1 | 7 | 7.000 |
| Barrido | 1 | 13 | 13.000 |
| Subtotal |  |  | 20.000 |
| Total |  |  | 20 |

**EMAR193** m Tubería polipropileno DN 900 mm aireación
33 m × 229.86 (243.65 con costes indirectos) = 8040.45
Tubería de polipropileno de diámetro DN 900 mm, incluso p.p. de uniones, piezas especiales y anclajes.

| Código | Ud | Descripción | Rendimiento | Precio | Importe |
|---|---|---|---|---|---|
| MO.OFI001 | h | Oficial 1ª | 0.75 | 15.59 | 11.69 |
| MO.PEO001 | h | Peón | 1.5 | 14.98 | 22.47 |
| PEMAR193 | m | Tubería polipropileno DN 900 mm aireación (material; 20/12/2017) | 1 | 184.75 | 184.75 |
| %.AUX005 | % | Medios auxiliares y resto de obra | 5 % | 218.91 | 10.95 |
|  |  | Total |  |  | 229.86 |

| Medición | Uds. | Largo | Parcial |
|---|---|---|---|
| General | 1 | 21.5 | 21.500 |
| Barrido | 1 | 11.5 | 11.500 |
| Subtotal |  |  | 33.000 |
| Total |  |  | 33 |

**EMAR282** m² Lona de cubrición para desodorización
110.62 m² × 13.53 (14.34 con costes indirectos) = 1586.29

| Medición | Uds. | Largo | Ancho | Parcial |
|---|---|---|---|---|
| Pozo de gruesos | 1 | 4 | 4 | 16.000 |
| Desarenado | 2 | 11.4 | 4.15 | 94.620 |
| Subtotal |  |  |  | 110.620 |
| Total |  |  |  | 110.62 |

**EMAR283** m2 Lamas metálicas en cabina de desodorización
250.76 m2 × 12.58 (13.33 con costes indirectos) = 3342.63
Lamas metálicas en cabina de desodorización, con parte proporcional de puerta de acceso, totalmente colocadas y terminadas.

| Código | Ud | Descripción | Rendimiento | Precio | Importe |
|---|---|---|---|---|---|
| MO.OFI001 | h | Oficial 1ª | 0.05 | 15.59 | 0.78 |
| MO.PEO001 | h | Peón | 0.1 | 14.98 | 1.50 |
| PEMAR283 | m² | Lamas metálicas en cabinz de desodorización (material; 16/01/2018) | 1 | 9.7 | 9.70 |
| %.AUX005 | % | Medios auxiliares y resto de obra | 5 % | 11.98 | 0.60 |
|  |  | Total |  |  | 12.58 |

| Medición | Uds. | Largo | Ancho | Parcial |
|---|---|---|---|---|
|  | 2 | 4.3 | 2.5 | 21.500 |
|  | 2 | 3 | 2.5 | 15.000 |
|  | 1 | 4.3 | 3 | 12.900 |
|  | 2 | 5.75 | 2.5 | 28.750 |
|  | 2 | 4.3 | 2.5 | 21.500 |
|  | 1 | 5.75 | 4.3 | 24.725 |
|  | 2 | 5.75 | 2.5 | 28.750 |
|  | 2 | 3.5 | 2.5 | 17.500 |
|  | 1 | 5.75 | 3.5 | 20.125 |
|  | 2 | 5 | 2.5 | 25.000 |
|  | 2 | 3.5 | 2.5 | 17.500 |
|  | 1 | 5 | 3.5 | 17.500 |
| Subtotal |  |  |  | 250.750 |
| Total |  |  |  | 250.76 |

**EMARJ001** ud Tobera difusión de aire
23 ud × 211.7 (224.4 con costes indirectos) = 5161.20

**EMARJ003** ud Rejilla de aspiración de 1100x250 mm con regulación apertura
11 ud × 223.25 (236.65 con costes indirectos) = 2603.15
Rejilla de apiración de lamas horizontales fijas con regulación de apertura de 1100x250 mm, formada por rejilla de aluminio, incluso marco y anclajes, colocada.

| Código | Ud | Descripción | Rendimiento | Precio | Importe |
|---|---|---|---|---|---|
| MO.CAP001 | h | Capataz | 0.01 | 16.64 | 0.17 |
| MO.OFI001 | h | Oficial 1ª | 0.2 | 15.59 | 3.12 |
| MO.PEO001 | h | Peón | 0.2 | 14.98 | 3.00 |
| PEMARJ003 | ud | Rejilla de aspiración de 1100x250 mm (material; 08/03/2021) | 1 | 187 | 187.00 |
| %PRUEB10 | % | Puesta en funcionamiento y pruebas | 10 % | 193.29 | 19.33 |
| %.AUX005 | % | Medios auxiliares y resto de obra | 5 % | 212.62 | 10.63 |
|  |  | Total |  |  | 223.25 |

**EMAVT007** ud Ventilador tubular Q=29.000 m3/h. P=210 Pa
1 ud × 1865.86 (1977.81 con costes indirectos) = 1977.81
Ventilador de barrido helicoidal tubular de la marca Sodeca o equivalente, modelo HCT-80-4T-4-IE3 para una caudal de 29. 000 m3/h y una presión de 210 Pa. P=3,0 kW. IP-65. Materiales de camisa de acero glavanizado, hélice de aluminio. Incluso medios auxiliares, conexiones eléctricas, sistema de atenuación acústica, totalmente instalado, probado y funcionando. Resto de características según ETP 27.3 (Lote 2).

| Código | Ud | Descripción | Rendimiento | Precio | Importe |
|---|---|---|---|---|---|
| MO.CAP001 | h | Capataz | 0.01 | 16.64 | 0.17 |
| MO.OFI001 | h | Oficial 1ª | 0.5 | 15.59 | 7.80 |
| MO.PEO001 | h | Peón | 0.5 | 14.98 | 7.49 |
| PEMAVT007 | ud | Ventilador tubular Q=29.000 m3/h. P=210 Pa (material; 08/03/2021) | 1 | 1600 | 1600.00 |
| %PRUEB10 | % | Puesta en funcionamiento y pruebas | 10 % | 1615.46 | 161.55 |
| %.AUX005 | % | Medios auxiliares y resto de obra | 5 % | 1777.01 | 88.85 |
|  |  | Total |  |  | 1865.86 |

**EMAPE001** m2 Persiana de sobrepresión de aluminio
1 m2 × 272.92 (289.3 con costes indirectos) = 289.30

###### 20601070206 DOSIFICACIÓN DE HIPOCLORITO SÓDICO (18/01/2011)
Importe: 13615.05

**EMAR174** ud Depósito hipoclorito sódico V=15 m3 (18/01/2011)
1 ud × 10549.42 (11182.39 con costes indirectos) = 11182.39
Depósito de hipoclorito sódico de 15 m3 de volumen, modelo V.B.P.X. de Bupolsa o equivalente, diámetro interior 2.325 mm, altura total 3.800 mm y peso en vacío 900 kg, según ETP 22.1 (Lote 2), totalmente instalado, probado y funcionando.

| Código | Ud | Descripción | Rendimiento | Precio | Importe |
|---|---|---|---|---|---|
| MO.CAP001 | h | Capataz | 2.5 | 16.64 | 41.60 |
| MO.OFI001 | h | Oficial 1ª | 5 | 15.59 | 77.95 |
| MO.PEO001 | h | Peón | 10 | 14.98 | 149.80 |
| PEMAR174 | ud | Depósito hipoclorito sódico V=15 m3 (material; 09/11/2020) | 1 | 8605.64 | 8605.64 |
| MAQ.GRU006 | h | Camión grúa de 6 t (sin conductor) | 5 | 51.74 | 258.70 |
| %PRUEB10 | % | Puesta en funcionamiento y pruebas | 10 % | 9133.69 | 913.37 |
| %.AUX005 | % | Medios auxiliares y resto de obra | 5 % | 10047.06 | 502.35 |
|  |  | Total |  |  | 10549.42 |

**EMAR2961** ud Bomba dosificadora hipoclorito sódico Q=6,5-65 l/h; 6 bar
2 ud × 1147.48 (1216.33 con costes indirectos) = 2432.66
Bomba dosificadora de membrana para hipoclorito sódico (NaClO). Marca: OBL-Albosa, Prominent, o equivalente, modelo M75PPSV. Caudal: 6,0-65 l/ h, hasta 6 bar de altura manométrica. Motor: Siemens o equivalente, 0,25 kW, III-230/400 V, 50 Hz; IP-65, aislamiento F. Materiales: Cabezal: PP. Asiento bola: PVC. Bola: Vidrio pyrex. Juntas válvulas: FPM. Membrana: PTFE. Amortiguador de pulsos, válvula de contrapresión y válvula de alivio. Incluso transporte, montaje, tuberías de aspiración desde tanque e impulisón a elementos de descarga (PP-PVC), totalmente instalada, probada y funcionando. Resto de características según ETP 10.3 (Lote 2).

| Código | Ud | Descripción | Rendimiento | Precio | Importe |
|---|---|---|---|---|---|
| MO.CAP001 | h | Capataz | 1 | 16.64 | 16.64 |
| MO.OFI001 | h | Oficial 1ª | 2 | 15.59 | 31.18 |
| MO.PEO001 | h | Peón | 2 | 14.98 | 29.96 |
| PEMAR2961 | UD | Bomba dosificadora hipoclorito sódico Q=6,5-65 l/h; 6 bar (material; 15/01/2021) | 1 | 935 | 935.00 |
| %PRUEB10 | % | Puesta en funcionamiento y pruebas | 10 % | 1012.78 | 101.28 |
| %.AUX003 | % | Medios auxiliares y resto de obra | 3 % | 1114.06 | 33.42 |
|  |  | Total |  |  | 1147.48 |

###### 20601070207 POLIPASTOS Y PUENTE GRÚA (18/01/2011)
Importe: 32209.81

**EMAR163** ud Puente grúa, P = 7.500 Kg (18/01/2011)
1 ud × 30386.61 (32209.81 con costes indirectos) = 32209.81
Puente grúa monocarril de 7.500 kg, marca GH, VICINAY ó equivalente. Tipo : Monocarril posado. Altura max. de elevación : 9 m. Potencia motor de translación : 2x0,84 kw . Potencia motor de elevación : 5 kw. Potencia del carro : 0,37 kw. Velocidad de traslación del puente: 4/40 m/min. Velocidad de elevación : 5 m/min. Velocidad de translación del carro : 2-20 m/min. Tipo de botonera : independiente. Cableado. Totalmente instalado, probado y funcionando.. Resto de caracterñiaticas según ETP 26.3 (Lote 2).

| Código | Ud | Descripción | Rendimiento | Precio | Importe |
|---|---|---|---|---|---|
| MO.CAP001 | h | Capataz | 10 | 16.64 | 166.40 |
| MO.OFI001 | h | Oficial 1ª | 20 | 15.59 | 311.80 |
| MO.PEO001 | h | Peón | 30 | 14.98 | 449.40 |
| MAQ.GRU006 | h | Camión grúa de 6 t (sin conductor) | 20 | 51.74 | 1034.80 |
| PEMAR163 | ud | PUENTE GRUA P = 7500 Kg (material; 09/11/2020) | 1 | 24346.35 | 24346.35 |
| %PRUEB10 | % | Puesta en funcionamiento y pruebas | 10 % | 26308.75 | 2630.88 |
| %.AUX005 | % | Medios auxiliares y resto de obra | 5 % | 28939.63 | 1446.98 |
|  |  | Total |  |  | 30386.61 |

###### 20601070208 TUBERÍAS Y VALVULERÍA (18/01/2011)
Importe: 136873.55

**EMAR166** m Tubería de acero inoxidable DN 600 AISI 316L Schedule 10
25 m × 520.02 (551.22 con costes indirectos) = 13780.50
Tubería de acero inoxidable DN 600 AISI 316L Schedule 10, con soldadura longitudinal según norma. Incluso parte proporcional de uniones, conos de reducción, tes, colocación y pruebas.

| Código | Ud | Descripción | Rendimiento | Precio | Importe |
|---|---|---|---|---|---|
| MO.CAP001 | h | Capataz | 0.25 | 16.64 | 4.16 |
| MO.OFI001 | h | Oficial 1ª | 0.5 | 15.59 | 7.80 |
| MO.PEO001 | h | Peón | 0.75 | 14.98 | 11.24 |
| PEMAR166 | m | Tubería inoxidable AISI 316L SCHEDULE DN 600 p.p. piezas especia (material; 14/12/2017) | 1 | 472.05 | 472.05 |
| %.AUX005 | % | Medios auxiliares y resto de obra | 5 % | 495.25 | 24.76 |
|  |  | Total |  |  | 520.02 |

| Medición | Uds. | Largo | Parcial |
|---|---|---|---|
| Colector impulsión hasta caudalímetro | 1 | 25 | 25.000 |
| Total |  |  | 25 |

**EMAR121** m Tubería de acero inoxidable DN 500 AISI 316L Schedule 10
32 m × 433.86 (459.89 con costes indirectos) = 14716.48
Tubería de acero inoxidable DN 500 AISI 316L Schedule 10, con soldadura longitudinal según norma. Incluso parte proporcional de uniones, conos de reducción, tes, colocación y pruebas.

| Código | Ud | Descripción | Rendimiento | Precio | Importe |
|---|---|---|---|---|---|
| MO.CAP001 | h | Capataz | 0.25 | 16.64 | 4.16 |
| MO.OFI001 | h | Oficial 1ª | 0.5 | 15.59 | 7.80 |
| MO.PEO001 | h | Peón | 0.75 | 14.98 | 11.24 |
| PEMAR121 | m | Tubería inoxidable AISI 316L SCHEDULE DN 500 p.p. piezas especia (material; 05/10/2017) | 1 | 390 | 390.00 |
| %.AUX005 | % | Medios auxiliares y resto de obra | 5 % | 413.20 | 20.66 |
|  |  | Total |  |  | 433.86 |

| Medición | Uds. | Largo | Parcial |
|---|---|---|---|
| Aspiración individual | 2 | 5 | 10.000 |
| By-pass triturador | 2 | 5 | 10.000 |
| Colector | 1 | 12 | 12.000 |
| Subtotal |  |  | 32.000 |
| Total |  |  | 32 |

**EMAR178** m Tubería de acero inoxidable DN 400 AISI 316L Schedule 10
3.5 m × 368.76 (390.89 con costes indirectos) = 1368.12
Tubería de acero inoxidable DN 400 AISI 316L Schedule 10, con soldadura longitudinal según norma. Incluso parte proporcional de uniones, conos de reducción, tes, colocación y pruebas.

| Código | Ud | Descripción | Rendimiento | Precio | Importe |
|---|---|---|---|---|---|
| MO.CAP001 | h | Capataz | 0.25 | 16.64 | 4.16 |
| MO.OFI001 | h | Oficial 1ª | 0.5 | 15.59 | 7.80 |
| MO.PEO001 | h | Peón | 0.75 | 14.98 | 11.24 |
| PEMAR178 | m | Tubería inoxidable AISI 316L SCHEDULE DN 400 (material; 19/12/2017) | 1 | 328 | 328.00 |
| %.AUX005 | % | Medios auxiliares y resto de obra | 5 % | 351.20 | 17.56 |
|  |  | Total |  |  | 368.76 |

**EMAR120** m Tubería de acero inoxidable DN 350 AISI 316L Schedule 10
12.9 m × 308.36 (326.86 con costes indirectos) = 4216.49

| Medición | Uds. | Largo | Parcial |
|---|---|---|---|
| Aspiración bombeos | 2 | 1.2 | 2.400 |
|  | 1 | 4.5 | 4.500 |
| A antiariete | 1 | 6 | 6.000 |
| Subtotal |  |  | 12.900 |
| Total |  |  | 12.9 |

**EMAR040** m Tubería de acero inoxidable DN 250 AISI 316L Schedule 10
16.5 m × 253.26 (268.46 con costes indirectos) = 4429.59

| Medición | Uds. | Largo | Parcial |
|---|---|---|---|
| Impulsión individual | 2 | 6.5 | 13.000 |
|  | 1 | 3.5 | 3.500 |
| Subtotal |  |  | 16.500 |
| Total |  |  | 16.5 |

**EMAR067** m Tubería de acero inoxidable DN 200 AISI 316L Schedule 10
7 m × 242.05 (256.57 con costes indirectos) = 1795.99

| Medición | Uds. | Largo | Parcial |
|---|---|---|---|
| A lavador de arenas | 1 | 7 | 7.000 |
| Total |  |  | 7 |

**EMAR047** m Tubería de acero inoxidable DN 125 AISI 316L Schedule 10
23 m × 132.71 (140.67 con costes indirectos) = 3235.41

| Medición | Uds. | Largo | Parcial |
|---|---|---|---|
| Aire a desarenador | 1 | 17 | 17.000 |
|  | 1 | 6 | 6.000 |
| Subtotal |  |  | 23.000 |
| Total |  |  | 23 |

**EMAR051** m Tubería de acero inoxidable DN 100 AISI 316L Schedule 10
50 m × 112.39 (119.13 con costes indirectos) = 5956.50

| Medición | Uds. | Largo | Parcial |
|---|---|---|---|
| Ventosa | 1 | 1 | 1.000 |
| Retorno | 1 | 16 | 16.000 |
| Grasas | 1 | 10 | 10.000 |
|  | 1 | 4.5 | 4.500 |
| Bombeo grasas | 1 | 6.5 | 6.500 |
| Vaciados canales | 1 | 2 | 2.000 |
|  | 1 | 4 | 4.000 |
|  | 1 | 6 | 6.000 |
| Subtotal |  |  | 50.000 |
| Total |  |  | 50 |

**EMAR090** m Tubería de acero inoxidable DN 80 AISI 316L Schedule 10
12 m × 110.35 (116.97 con costes indirectos) = 1403.64
Tubería de acero inoxidable DN 80 AISI 316L Schedule 10, con soldadura longitudinal según norma. Incluso parte proporcional de uniones, conos de reducción, tes, colocación y pruebas.

| Código | Ud | Descripción | Rendimiento | Precio | Importe |
|---|---|---|---|---|---|
| MO.CAP001 | h | Capataz | 0.1 | 16.64 | 1.664 |
| MO.OFI001 | h | Oficial 1ª | 0.2 | 15.59 | 3.118 |
| MO.PEO001 | h | Peón | 0.3 | 14.98 | 4.494 |
| PEMAR090 | m | Tubería inoxidable AISI 316L SCHEDULE DN 80 p.p. piezas especial (material; 29/09/2017) | 1 | 95.82 | 95.820 |
| %.AUX005 | % | Medios auxiliares y resto de obra | 5 % | 105.096 | 5.255 |
|  |  | Total |  |  | 110.35 |

| Medición | Uds. | Largo | Parcial |
|---|---|---|---|
| Bajantes aire a desarenador | 2 | 6 | 12.000 |
| Total |  |  | 12 |

**EMAR1011** ud Válvula DN 250 compuerta cierre elástico PN25/40 (18/01/2011)
3 ud × 981.6 (1040.5 con costes indirectos) = 3121.50
Válvula de Compuerta de Cierre Elástico, de DN 250 mm, AVK ó equivalente.
Características:
Diámetro: 250 mm
Presión (PN): 25/40
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.3 | 16.64 | 4.992 |
| MO.OFI001 | h | Oficial 1ª | 0.6 | 15.59 | 9.354 |
| MO.PEO001 | h | Peón | 0.9 | 14.98 | 13.482 |
| PEMAR1011 | ud | Válvula DN 250 compuerta cierre elástico PN25/40 (material; 05/01/2022) | 1 | 791 | 791.000 |
| MAQ.GRU006 | h | Camión grúa de 6 t (sin conductor) | 0.6 | 51.74 | 31.044 |
| %PRUEB10 | % | Puesta en funcionamiento y pruebas | 10 % | 849.872 | 84.987 |
| %.AUX005 | % | Medios auxiliares y resto de obra | 5 % | 934.859 | 46.743 |
|  |  | Total |  |  | 981.6 |

| Medición | Uds. | Parcial |
|---|---|---|
| Impulsión | 3 | 3.000 |
| Total |  | 3 |

**EMAR053** ud Válvula DN 100 compuerta cierre elástico PN16
8 ud × 190.89 (202.34 con costes indirectos) = 1618.72

| Medición | Uds. | Parcial |
|---|---|---|
| Retornos | 1 | 1.000 |
| Bombeo de vaciados | 2 | 2.000 |
| Vaciados desarenadores | 2 | 2.000 |
| Vaciados canales desbaste | 3 | 3.000 |
| Subtotal |  | 8.000 |
| Total |  | 8 |

**EMAR143** ud Válvula DN 65 compuerta cierre elástico PN16 (18/01/2011)
2 ud × 155.49 (164.82 con costes indirectos) = 329.64
Válvula de Compuerta de Cierre Elástico, de DN 65 mm, AVK ó equivalente.
Características:
Diámetro: 65 mm
Presión (PN): 16
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.1 | 16.64 | 1.664 |
| MO.OFI001 | h | Oficial 1ª | 0.2 | 15.59 | 3.118 |
| MO.PEO001 | h | Peón | 0.3 | 14.98 | 4.494 |
| PEMAR143 | ud | Válvula DN 65 compuerta cierre elástico | 1 | 115 | 115.000 |
| MAQ.GRU006 | h | Camión grúa de 6 t (sin conductor) | 0.2 | 51.74 | 10.348 |
| %PRUEB10 | % | Puesta en funcionamiento y pruebas | 10 % | 134.624 | 13.462 |
| %.AUX005 | % | Medios auxiliares y resto de obra | 5 % | 148.086 | 7.404 |
|  |  | Total |  |  | 155.49 |

| Medición | Uds. | Parcial |
|---|---|---|
| Bombeo de grasas | 2 | 2.000 |
| Total |  | 2 |

**EMAR125A** ud Válvula de retención de bola DN 250 PN25/40 (18/01/2011)
3 ud × 1366.89 (1448.9 con costes indirectos) = 4346.70
Válvula de Retención de Bola, AVK ó equivalente. Diámetro (DN): 250 mm. Presión (PN): 25/40. Materiales: Cuerpo y tapa: Fundición nodular GGG-40. Bola: Resina fenólica. Tornillería: Acero inoxidable AISI 316. Junta de tapa: Nitrilo. Acabados: Pintura industrial ALKYD INT./EXT. Resto de características según ETP Equipos 4.3 (Lote 1, 2, 3 y 4). Totalmente instalada, probada y funcionando.

| Código | Ud | Descripción | Rendimiento | Precio | Importe |
|---|---|---|---|---|---|
| MO.CAP001 | h | Capataz | 0.15 | 16.64 | 2.50 |
| MO.OFI001 | h | Oficial 1ª | 0.3 | 15.59 | 4.68 |
| MO.PEO001 | h | Peón | 0.45 | 14.98 | 6.74 |
| PEMAR125A | ud | Válvula de retención de bola DN 250 PN16 (material; 05/01/2022) | 1 | 1154.01 | 1154.01 |
| MAQ.GRU006 | h | Camión grúa de 6 t (sin conductor) | 0.3 | 51.74 | 15.52 |
| %PRUEB10 | % | Puesta en funcionamiento y pruebas | 10 % | 1183.45 | 118.35 |
| %.AUX005 | % | Medios auxiliares y resto de obra | 5 % | 1301.80 | 65.09 |
|  |  | Total |  |  | 1366.89 |

| Medición | Uds. | Parcial |
|---|---|---|
| Impulsión | 3 | 3.000 |
| Total |  | 3 |

**EMAR125** ud Válvula de retención de bola DN 250 PN16 (18/01/2011)
3 ud × 1164.56 (1234.43 con costes indirectos) = 3703.29
Válvula de Retención de Bola, AVK ó equivalente. Diámetro (DN): 250 mm. Presión (PN): 10/16. Materiales: Cuerpo y tapa: Fundición nodular GGG-40. Bola: Resina fenólica. Tornillería: Acero inoxidable AISI 316. Junta de tapa: Nitrilo. Acabados: Pintura industrial ALKYD INT./EXT. Resto de características según ETP Equipos 4.3 (Lote 1, 2, 3 y 4). Totalmente instalada, probada y funcionando.

| Código | Ud | Descripción | Rendimiento | Precio | Importe |
|---|---|---|---|---|---|
| MO.CAP001 | h | Capataz | 0.15 | 16.64 | 2.50 |
| MO.OFI001 | h | Oficial 1ª | 0.3 | 15.59 | 4.68 |
| MO.PEO001 | h | Peón | 0.45 | 14.98 | 6.74 |
| PEMAR125 | ud | Válvula de retención de bola DN 250 PN16 (material; 09/11/2020) | 1 | 978.83 | 978.83 |
| MAQ.GRU006 | h | Camión grúa de 6 t (sin conductor) | 0.3 | 51.74 | 15.52 |
| %PRUEB10 | % | Puesta en funcionamiento y pruebas | 10 % | 1008.27 | 100.83 |
| %.AUX005 | % | Medios auxiliares y resto de obra | 5 % | 1109.10 | 55.46 |
|  |  | Total |  |  | 1164.56 |

| Medición | Uds. | Parcial |
|---|---|---|
| Impulsión | 3 | 3.000 |
| Total |  | 3 |

**EMAR071** ud Válvula de retención de bola DN 100 PN16
3 ud × 141.03 (149.49 con costes indirectos) = 448.47

| Medición | Uds. | Parcial |
|---|---|---|
| Retornos | 1 | 1.000 |
| Bombeo de vaciados | 2 | 2.000 |
| Subtotal |  | 3.000 |
| Total |  | 3 |

**EMAR144** ud Válvula de retención de bola DN 65 PN16
2 ud × 98.83 (104.76 con costes indirectos) = 209.52
Válvula de Retención de Bola, AVK ó equivalente. Diámetro (DN): 65 mm. Presión (PN): 16. Materiales: Cuerpo y tapa: Fundición nodular GGG-40. Bola: Resina fenólica. Tornillería: Acero inoxidable AISI 316. Junta de tapa: Nitrilo. Acabados: Pintura industrial ALKYD INT./EXT. Resto de características según ETP Equipos 4.3 (Lote 1, 2, 3 y 4). Totalmente instalada, probada y funcionando.

| Código | Ud | Descripción | Rendimiento | Precio | Importe |
|---|---|---|---|---|---|
| MO.CAP001 | h | Capataz | 0.15 | 16.64 | 2.50 |
| MO.OFI001 | h | Oficial 1ª | 0.3 | 15.59 | 4.68 |
| MO.PEO001 | h | Peón | 0.45 | 14.98 | 6.74 |
| PEMAR144 | ud | Válvula de retención de bola DN 65 PN16 (material; 09/11/2020) | 1 | 71.64 | 71.64 |
| %PRUEB10 | % | Puesta en funcionamiento y pruebas | 10 % | 85.56 | 8.56 |
| %.AUX005 | % | Medios auxiliares y resto de obra | 5 % | 94.12 | 4.71 |
|  |  | Total |  |  | 98.83 |

| Medición | Uds. | Parcial |
|---|---|---|
| Bombeo de grasas | 2 | 2.000 |
| Total |  | 2 |

**EMAR172** ud Carrete desmontaje DN 500 (18/01/2011)
6 ud × 751.46 (796.55 con costes indirectos) = 4779.30
Carrete de desmontaje de DN 500 mm, de tipo telescópico. Presión: PN 16/25/40. Materiales: Carrete en acero inoxidable AISI 304. Bridas: Acero al carbono ST. 37.2. Resto de características según ETP Equipos 3.7 (Lote 1 y 3) y 3.8 (Lote 2 y 4). Montada y probada.

| Código | Ud | Descripción | Rendimiento | Precio | Importe |
|---|---|---|---|---|---|
| MO.CAP001 | h | Capataz | 0.5 | 16.64 | 8.32 |
| MO.OFI001 | h | Oficial 1ª | 1 | 15.59 | 15.59 |
| MO.PEO001 | h | Peón | 1.5 | 14.98 | 22.47 |
| PEMAR172 | ud | Carrete desmontaje DN 500 (material; 14/12/2017) | 1 | 617.55 | 617.55 |
| MAQ.GRU006 | h | Camión grúa de 6 t (sin conductor) | 1 | 51.74 | 51.74 |
| %.AUX005 | % | Medios auxiliares y resto de obra | 5 % | 715.67 | 35.78 |
|  |  | Total |  |  | 751.46 |

| Medición | Uds. | Parcial |
|---|---|---|
| Trituradores | 4 | 4.000 |
| Bypass trituradores | 2 | 2.000 |
| Subtotal |  | 6.000 |
| Total |  | 6 |

**EMAR177** ud Carrete desmontaje DN 400 (18/01/2011)
1 ud × 505.18 (535.49 con costes indirectos) = 535.49
Carrete de desmontaje de DN 400 mm, de tipo telescópico. Presión: PN 16/25/40. Materiales: Carrete en acero inoxidable AISI 304. Bridas: Acero al carbono ST. 37.2. Resto de características según ETP Equipos 3.7 (Lote 1 y 3) y 3.8 (Lote 2 y 4). Montada y probada.

| Código | Ud | Descripción | Rendimiento | Precio | Importe |
|---|---|---|---|---|---|
| MO.CAP001 | h | Capataz | 0.5 | 16.64 | 8.32 |
| MO.OFI001 | h | Oficial 1ª | 1 | 15.59 | 15.59 |
| MO.PEO001 | h | Peón | 1.5 | 14.98 | 22.47 |
| PEMAR126 | Ud | Carrete desmontaje DN 350 | 1 | 383 | 383.00 |
| MAQ.GRU006 | h | Camión grúa de 6 t (sin conductor) | 1 | 51.74 | 51.74 |
| %.AUX005 | % | Medios auxiliares y resto de obra | 5 % | 481.12 | 24.06 |
|  |  | Total |  |  | 505.18 |

| Medición | Uds. | Parcial |
|---|---|---|
| Caudalímetro | 1 | 1.000 |
| Total |  | 1 |

**EMAR126** ud Carrete desmontaje DN 350
4 ud × 505.18 (535.49 con costes indirectos) = 2141.96

| Medición | Uds. | Parcial |
|---|---|---|
| Aspiración bombeo | 3 | 3.000 |
| Antiariete | 1 | 1.000 |
| Subtotal |  | 4.000 |
| Total |  | 4 |

**EMAR042** ud Carrete desmontaje DN 250
3 ud × 338.38 (358.68 con costes indirectos) = 1076.04

| Medición | Uds. | Parcial |
|---|---|---|
| Impulsión | 3 | 3.000 |
| Total |  | 3 |

**EMAR052** ud Carrete desmontaje DN 100
9 ud × 151.03 (160.09 con costes indirectos) = 1440.81

| Medición | Uds. | Parcial |
|---|---|---|
| Retornos | 1 | 1.000 |
| Bombeo de vaciados | 2 | 2.000 |
| Vaciados desarenadores | 2 | 2.000 |
| Vaciados canales desbaste | 3 | 3.000 |
| Salida grasas | 1 | 1.000 |
| Subtotal |  | 9.000 |
| Total |  | 9 |

**EMAR092** ud Carrete desmontaje DN 80 (18/01/2011)
5 ud × 130.66 (138.5 con costes indirectos) = 692.50
Carrete de desmontaje de DN 80 mm, de tipo telescópico. Presión: PN 16/25/40. Materiales: Carrete en acero inoxidable AISI 304. Bridas: Acero al carbono ST. 37.2. Resto de características según ETP Equipos 3.7 (Lote 1 y 3) y 3.8 (Lote 2 y 4). Montada y probada.

| Código | Ud | Descripción | Rendimiento | Precio | Importe |
|---|---|---|---|---|---|
| MO.CAP001 | h | Capataz | 0.15 | 16.64 | 2.50 |
| MO.OFI001 | h | Oficial 1ª | 0.3 | 15.59 | 4.68 |
| MO.PEO001 | h | Peón | 0.45 | 14.98 | 6.74 |
| PEMAR092 | ud | Carrete desmontaje DN 80 (material; 29/09/2017) | 1 | 95 | 95.00 |
| MAQ.GRU006 | h | Camión grúa de 6 t (sin conductor) | 0.3 | 51.74 | 15.52 |
| %.AUX005 | % | Medios auxiliares y resto de obra | 5 % | 124.44 | 6.22 |
|  |  | Total |  |  | 130.66 |

| Medición | Uds. | Parcial |
|---|---|---|
| Soplantes | 3 | 3.000 |
| Bajantes aire a desarenado | 2 | 2.000 |
| Subtotal |  | 5.000 |
| Total |  | 5 |

**EMAR145** ud Carrete desmontaje DN 65 (18/01/2011)
2 ud × 121.59 (128.89 con costes indirectos) = 257.78
Carrete de desmontaje de DN 65 mm, de tipo telescópico. Presión: PN 16/25/40. Materiales: Carrete en acero inoxidable AISI 304. Bridas: Acero al carbono ST. 37.2. Resto de características según ETP Equipos 3.7 (Lote 1 y 3) y 3.8 (Lote 2 y 4). Montada y probada.

| Código | Ud | Descripción | Rendimiento | Precio | Importe |
|---|---|---|---|---|---|
| MO.CAP001 | h | Capataz | 0.15 | 16.64 | 2.50 |
| MO.OFI001 | h | Oficial 1ª | 0.3 | 15.59 | 4.68 |
| MO.PEO001 | h | Peón | 0.45 | 14.98 | 6.74 |
| PEMAR145 | ud | Carrete desmontaje DN 65 (material; 17/10/2017) | 1 | 86.36 | 86.36 |
| MAQ.GRU006 | h | Camión grúa de 6 t (sin conductor) | 0.3 | 51.74 | 15.52 |
| %.AUX005 | % | Medios auxiliares y resto de obra | 5 % | 115.80 | 5.79 |
|  |  | Total |  |  | 121.59 |

| Medición | Uds. | Parcial |
|---|---|---|
| Bombeo de grasas | 2 | 2.000 |
| Total |  | 2 |

**EMAR130** ud Carrete pasamuros AISI 316L DN 500
2 ud × 507.74 (538.2 con costes indirectos) = 1076.40
Carrete pasamuros de acero inoxidable, con brida loca en un extremo y placa de estanqueidad, de DN 500, longitud: 500 mm. y materiales: Carrete y placa de estanqueidad: AISI 316L. Brida: aluminio. Resto de características según ETP Equipos 3.5 - 3.6. (Lote 1 y 3) y 3.6 - 3.7 (Lote 2 y 4). Montada y probada.

| Código | Ud | Descripción | Rendimiento | Precio | Importe |
|---|---|---|---|---|---|
| MO.CAP001 | h | Capataz | 0.2 | 16.64 | 3.33 |
| MO.OFI001 | h | Oficial 1ª | 0.4 | 15.59 | 6.24 |
| MO.PEO001 | h | Peón | 0.6 | 14.98 | 8.99 |
| PEMAR130 | ud | Carrete pasamuros AISI 316L DN 500 (material; 05/10/2017) | 1 | 465 | 465.00 |
| %.AUX005 | % | Medios auxiliares y resto de obra | 5 % | 483.56 | 24.18 |
|  |  | Total |  |  | 507.74 |

| Medición | Uds. | Parcial |
|---|---|---|
| Trituradores | 2 | 2.000 |
| Total |  | 2 |

**EMAR070** ud Carrete pasamuros AISI 316L DN 200
2 ud × 264.19 (280.04 con costes indirectos) = 560.08

| Medición | Uds. | Parcial |
|---|---|---|
| Arenas | 2 | 2.000 |
| Total |  | 2 |

**EMAR054** ud Carrete pasamuros AISI 316L DN 100
7 ud × 201.88 (213.99 con costes indirectos) = 1497.93

| Medición | Uds. | Parcial |
|---|---|---|
| Retornoa | 1 | 1.000 |
| DEsarenador grasas | 3 | 3.000 |
| Vaciados canales salida | 3 | 3.000 |
| Subtotal |  | 7.000 |
| Total |  | 7 |

**EMARM167** ud Válvula DN 500 mariposa motorizada PN16
6 ud × 6813.83 (7222.66 con costes indirectos) = 43335.96

| Medición | Uds. | Parcial |
|---|---|---|
| Trituradores | 4 | 4.000 |
| Bypass trituradores | 2 | 2.000 |
| Subtotal |  | 6.000 |
| Total |  | 6 |

**EMARM176** ud Válvula DN 400 mariposa PN40 (18/01/2011)
2 ud × 2940.18 (3116.59 con costes indirectos) = 6233.18
Válvula de mariposa doble excentricidad de DN 400 mm. PN40 de PAM, HIDROGLOBAL, AVK o equivalente.
Modelo: BBJPA EUROESTOP
Características:
Diámetro: 400 mm
Presión (PN): 40
Acuador: reductor
Materiales
Cuerpo y tapa: Fundición dúctil GGG50
Mariposa: inoxidable AISI-316
Eje: Acero inoxidable AISI-420
Volante: Fundición nodular GGG-50
Tornillería: Acero inoxidable AISI 316
Acabados
Recubrimiento anticorrosivo interior y exterior con polvo de poliamida epoxy 250 micras aplicado electrostáticamente.
Resto de características según ETP Equipos 4.8-4.9 (Lote 2) y 4.8 (Lote 4) Totalmente instalada, probada y funcionando.

| Código | Ud | Descripción | Rendimiento | Precio | Importe |
|---|---|---|---|---|---|
| MO.CAP001 | h | Capataz | 0.3 | 16.64 | 4.99 |
| MO.OFI001 | h | Oficial 1ª | 0.6 | 15.59 | 9.35 |
| MO.PEO001 | h | Peón | 0.9 | 14.98 | 13.48 |
| MAQ.GRU006 | h | Camión grúa de 6 t (sin conductor) | 0.6 | 51.74 | 31.04 |
| PEMARM176 | ud | Válvula DN 400 mariposa PN40 (material; 04/02/2021) | 1 | 2486.75 | 2486.75 |
| %PRUEB10 | % | Puesta en funcionamiento y pruebas | 10 % | 2545.61 | 254.56 |
| %.AUX005 | % | Medios auxiliares y resto de obra | 5 % | 2800.17 | 140.01 |
|  |  | Total |  |  | 2940.18 |

| Medición | Uds. | Parcial |
|---|---|---|
| Caudalímetro | 2 | 2.000 |
| Total |  | 2 |

**EMARM177** ud Válvula DN 350 mariposa PN40 (18/01/2011)
1 ud × 2818.39 (2987.49 con costes indirectos) = 2987.49
Válvula de mariposa doble excentricidad de DN 350 mm. PN40 de PAM, HIDROGLOBAL, AVK o equivalente.
Modelo: BBJPA EUROESTOP
Características:
Diámetro: 350 mm
Presión (PN): 40
Acuador: reductor
Materiales
Cuerpo y tapa: Fundición dúctil GGG50
Mariposa: inoxidable AISI-316
Eje: Acero inoxidable AISI-420
Volante: Fundición nodular GGG-50
Tornillería: Acero inoxidable AISI 316
Acabados
Recubrimiento anticorrosivo interior y exterior con polvo de poliamida epoxy 250 micras aplicado electrostáticamente.
Resto de características según ETP Equipos 4.8-4.9 (Lote 2) y 4.8 (Lote 4) Totalmente instalada, probada y funcionando.

| Código | Ud | Descripción | Rendimiento | Precio | Importe |
|---|---|---|---|---|---|
| MO.CAP001 | h | Capataz | 0.3 | 16.64 | 4.99 |
| MO.OFI001 | h | Oficial 1ª | 0.6 | 15.59 | 9.35 |
| MO.PEO001 | h | Peón | 0.9 | 14.98 | 13.48 |
| MAQ.GRU006 | h | Camión grúa de 6 t (sin conductor) | 0.6 | 51.74 | 31.04 |
| PEMARM177 | ud | Válvula DN 350 mariposa PN40 (material; 04/02/2021) | 1 | 2381.3 | 2381.30 |
| %PRUEB10 | % | Puesta en funcionamiento y pruebas | 10 % | 2440.16 | 244.02 |
| %.AUX005 | % | Medios auxiliares y resto de obra | 5 % | 2684.18 | 134.21 |
|  |  | Total |  |  | 2818.39 |

| Medición | Uds. | Parcial |
|---|---|---|
| Antiariete | 1 | 1.000 |
| Total |  | 1 |

**EMARM160** ud Válvula DN 80 mariposa PN16
5 ud × 145.42 (154.15 con costes indirectos) = 770.75
Válvula de mariposa DN 80 mm. PN16 de AVK o equivalente.
Características:
Diámetro: 80 mm
Presión (PN): 16
Acuador: palanca
Materiales
Cuerpo y tapa: Fundición dúctil GGG50
Mariposa: inoxidable AISI-316
Eje: Acero inoxidable AISI-420
Volante: Fundición nodular GGG-50
Tornillería: Acero inoxidable AISI 316
Acabados
Recubrimiento anticorrosivo interior y exterior con polvo de poliamida epoxy 250 micras aplicado electrostáticamente.
Resto de características según ETP Equipos 4.8-4.9 (Lote 2) y 4.8 (Lote 4) Totalmente instalada, probada y funcionando.

| Código | Ud | Descripción | Rendimiento | Precio | Importe |
|---|---|---|---|---|---|
| MO.CAP001 | h | Capataz | 0.2 | 16.64 | 3.33 |
| MO.OFI001 | h | Oficial 1ª | 1 | 15.59 | 15.59 |
| MO.PEO001 | h | Peón | 1 | 14.98 | 14.98 |
| PEMARM160 | Ud | Válvula DN 80 mariposa PN16 (material; 03/02/2021) | 1 | 92 | 92.00 |
| %PRUEB10 | % | Puesta en funcionamiento y pruebas | 10 % | 125.90 | 12.59 |
| %.AUX005 | % | Medios auxiliares y resto de obra | 5 % | 138.49 | 6.92 |
|  |  | Total |  |  | 145.42 |

| Medición | Uds. | Parcial |
|---|---|---|
| Bajantes aire a desarenado | 2 | 2.000 |
| Salida soplantes | 3 | 3.000 |
| Subtotal |  | 5.000 |
| Total |  | 5 |

**EMARM178** ud Válvula DN 350 mariposa PN16 (18/01/2011)
3 ud × 1511.74 (1602.44 con costes indirectos) = 4807.32
Válvula de mariposa doble excentricidad de DN 350 mm. PN16 de AVK o equivalente.
Características:
Diámetro: 350 mm
Presión (PN): 16
Acuador: reductor
Materiales
Cuerpo y tapa: Fundición dúctil GGG50
Mariposa: inoxidable AISI-316
Eje: Acero inoxidable AISI-420
Volante: Fundición nodular GGG-50
Tornillería: Acero inoxidable AISI 316
Acabados
Recubrimiento anticorrosivo interior y exterior con polvo de poliamida epoxy 250 micras aplicado electrostáticamente.
Resto de características según ETP Equipos 4.8-4.9 (Lote 2) y 4.8 (Lote 4) Totalmente instalada, probada y funcionando.

| Código | Ud | Descripción | Rendimiento | Precio | Importe |
|---|---|---|---|---|---|
| MO.CAP001 | h | Capataz | 0.3 | 16.64 | 4.99 |
| MO.OFI001 | h | Oficial 1ª | 0.6 | 15.59 | 9.35 |
| MO.PEO001 | h | Peón | 0.9 | 14.98 | 13.48 |
| MAQ.GRU006 | h | Camión grúa de 6 t (sin conductor) | 0.6 | 51.74 | 31.04 |
| PEMARM178 | ud | Válvula DN 350 mariposa PN16 (material; 04/02/2021) | 1 | 1250 | 1250.00 |
| %PRUEB10 | % | Puesta en funcionamiento y pruebas | 10 % | 1308.86 | 130.89 |
| %.AUX005 | % | Medios auxiliares y resto de obra | 5 % | 1439.75 | 71.99 |
|  |  | Total |  |  | 1511.74 |

| Medición | Uds. | Parcial |
|---|---|---|
| Aspiración bombeo | 3 | 3.000 |
| Total |  | 3 |

###### 206010703 INSTALACIONES ELÉCTRICAS (19/11/1998)
Importe: 1131050.88

###### 20601070301 CENTRO DE TRANSFORMACIÓN (08/10/2010)
Importe: 270792.79

**ELAR107** ud Edificio de obra para CT para 2 trafos de 2500 kVA
1 ud × 64142.42 (67990.97 con costes indirectos) = 67990.97
Edificio construido in situ de dimensiones exteriores 12.060 x 4.250 mm y altura mínima 2.700 mm. Dimensionado para albergar dos transformadores de 2.500 kVA, una sala de Compañía y una sala para las celdas particulares. Con cubierta desmontable en las salas de transformadores. Completamente instalado, probado y funcionando.

| Código | Ud | Descripción | Rendimiento | Precio | Importe |
|---|---|---|---|---|---|
| MO.OFI001 | h | Oficial 1ª | 1 | 15.59 | 15.59 |
| MO.PEO100 | h | Peón especializado | 1 | 15.13 | 15.13 |
| PEL0107 | ud | Edificio seccionamiento y dos trafos de 2.500 kVA (material; 13/01/2018) | 1 | 61057.3 | 61057.30 |
| %.AUX005 | % | Medios auxiliares y resto de obra | 5 % | 61088.02 | 3054.40 |
|  |  | Total |  |  | 64142.42 |

**ELAR112** ud Compacto 3L
1 ud × 7893.19 (8366.78 con costes indirectos) = 8366.78

**ELAR113** ud Celda de paso de barras
1 ud × 346.77 (367.58 con costes indirectos) = 367.58

**ELAR114** ud Malla de separación compañía abonado.
1 ud × 914.99 (969.89 con costes indirectos) = 969.89

**ELAR122** ud Celda de remonte
1 ud × 1670.11 (1770.32 con costes indirectos) = 1770.32

**ELAR124** ud Celda de protección general con disyuntor
1 ud × 15653.5 (16592.71 con costes indirectos) = 16592.71

**ELAR127** ud Celda de protección de trafo con disyuntor
2 ud × 15875.4 (16827.92 con costes indirectos) = 33655.84

**ELAR129** ud Celda de medida
1 ud × 8261.02 (8756.68 con costes indirectos) = 8756.68

**ELAR132** ud Botellas terminales apantalladas
15 ud × 243.05 (257.63 con costes indirectos) = 3864.45

**ELAR136** ud Conexión de alta tensión
1 ud × 1142.29 (1210.83 con costes indirectos) = 1210.83

**ELAR138** ud Conexión de baja tensión
1 ud × 1213.32 (1286.12 con costes indirectos) = 1286.12

**ELAR1475** ud Transformador trifásico seco 2500 KVA con protección térmica
1 ud × 66536.32 (70528.5 con costes indirectos) = 70528.50
Transformador trifásico reductor tipo seco encapsulado clase F, interior e IP00, de Schneider o equivalente (según Norma UNE 21538 y UE 548/2014 de ecodiseño). Bobinado AT continuo de gradiente lineal sin entrecapas. Bobinado BT con ensayo frecuencia industrial 10kV. Ensayos climáticos E3, C3, F1. Potencia nominal: 2500 kVA. Relación: 20/0.42 kV. Tensión secundaria vacío: 420 V. Tensión cortocircuito: 6%. Regulación: +/-2,5%, +/-5%. Grupo conexión: Dyn11. Conexionado.
Con un equipo de sondas PT100 de temperatura y termómetro digital para protección térmica de transformador, y sus conexiones a la alimentación y al elemento disparador de la protección correspondiente, protegidas contra sobreintensidades, instalados. Según E.T. 1 y E.T. 2 (Lote 1), E.T. 1 y E.T. 2 (Lote 2) y E.T. 1 y E.T. 2 (Lote 4). Completamente instalado, probado y funcionando.

| Código | Ud | Descripción | Rendimiento | Precio | Importe |
|---|---|---|---|---|---|
| MO.OFI001 | h | Oficial 1ª | 1 | 15.59 | 15.59 |
| MO.PEO100 | h | Peón especializado | 1 | 15.13 | 15.13 |
| PEL01475 | ud | Transformador seco 2500 KVA (material; 27/08/2020) | 1 | 63086.2 | 63086.20 |
| PEL01505 | ud | Sondas PT100 | 1 | 251 | 251.00 |
| %.AUX005 | % | Medios auxiliares y resto de obra | 5 % | 63367.92 | 3168.40 |
|  |  | Total |  |  | 66536.32 |

**ELAR149** ud Protección contra incendios
1 ud × 9448.64 (10015.56 con costes indirectos) = 10015.56
Sistema fijo de detección y extinción de incendios del centro de transformación, con plano detallado e instrucciones de funcionamiento, pruebas y mantenimiento, instalado. Completamente instalado, probado y funcionando.

| Código | Ud | Descripción | Rendimiento | Precio | Importe |
|---|---|---|---|---|---|
| MO.OFI001 | h | Oficial 1ª | 5 | 15.59 | 77.95 |
| MO.PEO100 | h | Peón especializado | 5 | 15.13 | 75.65 |
| PEL0149 | ud | Equipo de detección y extinción (material; 15/01/2018) | 1 | 8845.1 | 8845.10 |
| %.AUX005 | % | Medios auxiliares y resto de obra | 5 % | 8998.70 | 449.94 |
|  |  | Total |  |  | 9448.64 |

**ELAR161** ud Cuadro de baja tensión 3200 A
1 ud × 21021.04 (22282.3 con costes indirectos) = 22282.30
Cuadro de baja tensión de Schneider o equivalente en el centro de transformación formado por armario, interruptor automático MTZ232H1, relé diferencial RH99 y toroidal rectangular de 470x160 mm. Según E.T. 6 (Lote 1), E.T. 6 (Lote 2), E.T. 4 (Lote 3) y E.T. 6 (Lote 4). Completamente instalado, probado y funcionando.

| Código | Ud | Descripción | Rendimiento | Precio | Importe |
|---|---|---|---|---|---|
| MO.OFI001 | h | Oficial 1ª | 5 | 15.59 | 77.95 |
| MO.PEO100 | h | Peón especializado | 5 | 15.13 | 75.65 |
| PEL0170 | ud | Armario metálico en CT | 1 | 315.62 | 315.62 |
| PEL0215 | ud | Int. aut. MTZ232H1 (3200A) (material; 15/01/2018) | 1 | 16032.64 | 16032.64 |
| PEL0250 | ud | Relé RH99 | 1 | 204.21 | 204.21 |
| PEL0251 | ud | Toroidal rectangular 470x160 mm (material; 15/01/2018) | 1 | 3313.97 | 3313.97 |
| %.AUX005 | % | Medios auxiliares y resto de obra | 5 % | 20020.04 | 1001.00 |
|  |  | Total |  |  | 21021.04 |

**ELAR180** ud Puesta a tierra del neutro
1 ud × 877.89 (930.56 con costes indirectos) = 930.56

**ELAR181** ud Puesta a tierra de herrajes
1 ud × 609.42 (645.99 con costes indirectos) = 645.99

**ELAR185** ud Equipo de medida en hornacina
1 ud × 2768.43 (2934.54 con costes indirectos) = 2934.54

**ELAR190** ud Conjunto de material de protección y señalización
1 ud × 458.16 (485.65 con costes indirectos) = 485.65

**ELAR157** ud Bote fijo para transformador de 2500 KVA
1 ud × 17110.87 (18137.52 con costes indirectos) = 18137.52
Batería de condensadores fija de 200 kVAr de Schneider o equivalente con protección magnetotérmica de entrada, para transformador de 2500 kVAr, conexionada. Completamente instalado, probado y funcionando.

| Código | Ud | Descripción | Rendimiento | Precio | Importe |
|---|---|---|---|---|---|
| MO.OFI001 | h | Oficial 1ª | 1 | 15.59 | 15.59 |
| MO.PEO100 | h | Peón especializado | 1 | 15.13 | 15.13 |
| PEL0157 | ud | Bote fijo de 200 kVAr con protección para trafo de 2500 kVA (material; 15/01/2018) | 1 | 16265.34 | 16265.34 |
| %.AUX005 | % | Medios auxiliares y resto de obra | 5 % | 16296.06 | 814.80 |
|  |  | Total |  |  | 17110.87 |

###### 20601070302 BAJA TENSIÓN (19/11/1998)
Importe: 688011.93

**ELAR229** ud C.C.M. ETBAR Las Galletas II (21/06/2017)
1 ud × 235660.76 (249800.41 con costes indirectos) = 249800.41
C.C.M. de la ETBAR de Las Galletas II, de Schneider o equivalente formado por:
- Envolvente metálico para locales húmedos, modelo Prisma P montado sobre zócalo con accesorios, puertas, placas de montaje, intalado, montado y conexionado.
- Compartimentación 3b.
- Descargador de sobretensiones tipos I y II.
- Poder de corte según las características de la instalación.
- Interruptor general automático NS3200 con unidad de control Micrologic 5.X.E, medida integrada, comunicaciones vía Modbus, comunicación del estado del equipo, del desgaste de polos y señalización e identificación de defectos. Con los equipos necesarios para su comunicación vía Ethernet (módulo BSCM, IFM y pasarela IP). Con enclavamiento mecánico.
- Salidas a equipos de potencia superior a 25 kW con interruptores automáticos NSX con iguales características al IGA.
- Salidas al resto de los receptores y calibre de la aparamenta según esquema unifilar.
- Zócalo de fábrica de ladrillo enfoscado y pintado, de altura 40 cm y fondo 80 cm.
Según E.T. 6 y E.T. 8 (Lote 2).
Completamente instalado, probado y funcionando.

| Código | Ud | Descripción | Rendimiento | Precio | Importe |
|---|---|---|---|---|---|
| MO.OFI001 | h | Oficial 1ª | 45 | 15.59 | 701.55 |
| MO.PEO100 | h | Peón especializado | 45 | 15.13 | 680.85 |
| PEL0200 | ud | Módulo de armario completo con pilotería y mando en puerta | 9 | 1176 | 10584.00 |
| PEL0201 | ml | Zócalo de fábrica de ladrillo enfoscado y pintado h=40cm | 9 | 45.25 | 407.25 |
| PEL0206 | ud | Protec. Sobretensiones PRD Tipo I + Tipo II | 1 | 703.22 | 703.22 |
| PEL0221 | ud | Int. aut. NS3200 (material; 15/01/2018) | 2 | 15092.18 | 30184.36 |
| PEL0272 | ud | Salida motor con guardamotor | 19 | 255.4 | 4852.60 |
| PEL0274 | ud | Salida motor con inversor | 13 | 297.75 | 3870.75 |
| PEL0281 | ud | Salida a cuadro | 7 | 269.77 | 1888.39 |
| PEL0291 | ud | Salida a línea monofásica de fuerza o alumbrado | 17 | 62.12 | 1056.04 |
| PEL0292 | ud | Salida a línea trifásica de fuerza o alumbrado | 3 | 124.36 | 373.08 |
| PEL0310 | ud | Salida motor con arrancador 5.5 kW (material; 15/01/2018) | 3 | 250.67 | 752.01 |
| PEL0330 | ud | Arrancador 5.5 kW (material; 15/01/2018) | 3 | 270.21 | 810.63 |
| PEL0424 | ud | Salida motor con variador 655 kW (material; 15/01/2018) | 3 | 12501.75 | 37505.25 |
| PEL0454 | ud | Variador 655 kW (material; 15/01/2018) | 3 | 43356.28 | 130068.84 |
| %.AUX005 | % | Medios auxiliares y resto de obra | 5 % | 224438.82 | 11221.94 |
|  |  | Total |  |  | 235660.76 |

**ELAR377** ud Batería de condensadores 125 kVAr
1 ud × 5850.16 (6201.17 con costes indirectos) = 6201.17
Equipo de compensación de energía reactiva y filtrado de armónicos de 125 kVAr (25+50+50) de Schneider o equivalente con armario y con baterías automáticas de Schneider o equivalente, con protección interna, contactores con resistencias de preinserción, protección de cada escalón con interruptor automático y regulador. Según E.T. 5 (Lote 2) y E.T. 5 (Lote 4). Completamente instalado, probado y funcionando.

| Código | Ud | Descripción | Rendimiento | Precio | Importe |
|---|---|---|---|---|---|
| MO.OFI001 | h | Oficial 1ª | 4 | 15.59 | 62.36 |
| MO.PEO100 | h | Peón especializado | 4 | 15.13 | 60.52 |
| PEL0577 | ud | Batería automática 125 kVAr (material; 04/03/2021) | 1 | 5448.7 | 5448.70 |
| %.AUX005 | % | Medios auxiliares y resto de obra | 5 % | 5571.58 | 278.58 |
|  |  | Total |  |  | 5850.16 |

**ELAR528** ud Grupo electrógeno 1390 kVA insonorizado
1 ud × 130986.14 (138845.31 con costes indirectos) = 138845.31
Grupo electrógeno HTW-1390 T5 de Himoinsa o equivalente, con 1.382 kVA y 1.105 kW, insonorizado, diesel y con protección de salida. Con depósito de combustible e instalación de salida de humos de escape. Según E.T. 3 (Lote 2). Completamente instalado, probado y funcionando.

| Código | Ud | Descripción | Rendimiento | Precio | Importe |
|---|---|---|---|---|---|
| MO.OFI001 | h | Oficial 1ª | 5 | 15.59 | 77.95 |
| MO.PEO100 | h | Peón especializado | 5 | 15.13 | 75.65 |
| PEL0528 | ud | Grupo electrógeno 1390 kVA (material; 06/09/2021) | 1 | 124595.1 | 124595.10 |
| %.AUX005 | % | Medios auxiliares y resto de obra | 5 % | 124748.70 | 6237.44 |
|  |  | Total |  |  | 130986.14 |

**ELAR479** ud Cuadro de conmutación 1600 A
1 ud × 15951.01 (16908.07 con costes indirectos) = 16908.07
Cuadro de conmutación red - grupo de Schneider o equivalente con dos interruptores automáticos de 1600 A y elementos de control y señalización. Con armario metálico y conexiones de entrada y salida. Completamente instalado, probado y funcionando.

| Código | Ud | Descripción | Rendimiento | Precio | Importe |
|---|---|---|---|---|---|
| MO.OFI001 | h | Oficial 1ª | 5 | 15.59 | 77.95 |
| MO.PEO100 | h | Peón especializado | 5 | 15.13 | 75.65 |
| PEL0479 | ud | Conmutación 1600 A (material; 05/03/2021) | 1 | 13505.68 | 13505.68 |
| PEL0483 | ud | Armario de conmutación tipo 3 (material; 10/01/2018) | 1 | 1124.8 | 1124.80 |
| PEL0489 | ud | Elementos de control conmutación tipo 3 (material; 10/01/2018) | 1 | 407.36 | 407.36 |
| %.AUX005 | % | Medios auxiliares y resto de obra | 5 % | 15191.44 | 759.57 |
|  |  | Total |  |  | 15951.01 |

**ELAR540** ud SAI 2.200 VA
1 ud × 1177.27 (1247.91 con costes indirectos) = 1247.91

**ELAR601** ml Conductor 1x240 RZ1KZ1-K(AS)
760 ml × 42.86 (45.43 con costes indirectos) = 34526.80
Conductor unipolar de 1x240mm2 RZ1KZ1-K(AS) instalado en canalización aérea o subterránea existente. Según E.T. 17 (Lote 1), E.T. 17 (Lote 2), E.T. 14 (Lote 3) y E.T. 17 (Lote 4). Completamente instalado, probado y funcionando.

| Código | Ud | Descripción | Rendimiento | Precio | Importe |
|---|---|---|---|---|---|
| MO.OFI001 | h | Oficial 1ª | 0.06 | 15.59 | 0.94 |
| MO.PEO100 | h | Peón especializado | 0.06 | 15.13 | 0.91 |
| PEL0601 | m | 1x240 RZ1KZ1-K(AS) (material; 10/01/2018) | 1 | 38.97 | 38.97 |
| %.AUX005 | % | Medios auxiliares y resto de obra | 5 % | 40.82 | 2.04 |
|  |  | Total |  |  | 42.86 |

**ELAR621** m Conductor 1x240 RZ1-K(AS)
4320 m × 36.05 (38.21 con costes indirectos) = 165067.20

| Medición | Uds. | Largo | Parcial |
|---|---|---|---|
|  | 48 | 90 | 4320.000 |
| Total |  |  | 4320 |

**ELAR635** m Línea 5x16 RZ1-K(AS)
20 m × 18.07 (19.15 con costes indirectos) = 383.00
Línea multipolar de 5x16mm2 RZ1-K(AS) instalado en canalización aérea o subterránea existente. Según E.T. 16 (Lote 1), E.T. 16 (Lote 2), E.T. 13 (Lote 3) y E.T. 16 (Lote 4). Completamente instalada, probada y funcionando.

| Código | Ud | Descripción | Rendimiento | Precio | Importe |
|---|---|---|---|---|---|
| MO.OFI001 | h | Oficial 1ª | 0.05 | 15.59 | 0.78 |
| MO.PEO100 | h | Peón especializado | 0.05 | 15.13 | 0.76 |
| PEL0635 | m | 5x16 RZ1-K(AS) (material; 10/01/2018) | 1 | 15.67 | 15.67 |
| %.AUX005 | % | Medios auxiliares y resto de obra | 5 % | 17.21 | 0.86 |
|  |  | Total |  |  | 18.07 |

**ELAR639** m Línea 5x2.5 RZ1-K(AS)
340 m × 4.07 (4.31 con costes indirectos) = 1465.40

**ELAR645** m Línea 4x2.5 RZ1-K(AS)
1510 m × 3.46 (3.67 con costes indirectos) = 5541.70

**ELAR653** m Línea 3x2.5 RZ1-K(AS)
260 m × 2.64 (2.8 con costes indirectos) = 728.00

**ELAR654** m Línea 3x1.5 RZ1-K(AS)
525 m × 2.26 (2.4 con costes indirectos) = 1260.00

**ELAR671** m Multiconductor 2x1mm2 RZ1-K(AS)
775 m × 1.85 (1.96 con costes indirectos) = 1519.00

**ELAR672** m Multiconductor 3x1mm2 RZ1-K(AS)
1550 m × 2.1 (2.23 con costes indirectos) = 3456.50

**ELAR673** m Multiconductor 5x1mm2 RZ1-K(AS)
465 m × 2.67 (2.83 con costes indirectos) = 1315.95

**ELAR674** m Multiconductor 6x1mm2 RZ1-K(AS)
310 m × 2.86 (3.03 con costes indirectos) = 939.30

**ELAR701** ud Arqueta eléctrica 70x70
11 ud × 309.82 (328.41 con costes indirectos) = 3612.51

**321.100** m³ Excavación en zanjas y pozos por medios mecánicos, en cualquier
122.4 m³ × 10.11 (10.72 con costes indirectos) = 1312.13

| Medición | Uds. | Largo | Ancho | Alto | Parcial |
|---|---|---|---|---|---|
|  | 1 | 255 | 0.6 | 0.8 | 122.400 |
| Total |  |  |  |  | 122.4 |

**332.351** m³ Relleno con material seleccionado de excavación
91.8 m³ × 12.43 (13.18 con costes indirectos) = 1209.92

| Medición | Uds. | Largo | Ancho | Alto | Parcial |
|---|---|---|---|---|---|
|  | 1 | 255 | 0.6 | 0.6 | 91.800 |
| Total |  |  |  |  | 91.8 |

**ELAR709** m Canalización 18T 160
80 m × 87.56 (92.81 con costes indirectos) = 7424.80
Canalización subterránea en zanja existente para red de baja tensión y constituida por 18 tubos de PE DP d=160mm. Según E.T. 11 (Lote 1), E.T. 11 (Lote 2), E.T. 9 (Lote 3) y E.T. 11 (Lote 4).

| Código | Ud | Descripción | Rendimiento | Precio | Importe |
|---|---|---|---|---|---|
| MO.OFI001 | h | Oficial 1ª | 0.4 | 15.59 | 6.24 |
| MO.PEO100 | h | Peón especializado | 0.4 | 15.13 | 6.05 |
| PEL0711 | ml | Tubo PE DP d=160 | 18 | 3.95 | 71.10 |
| %.AUX005 | % | Medios auxiliares y resto de obra | 5 % | 83.39 | 4.17 |
|  |  | Total |  |  | 87.56 |

**ELAR726** m Canalización 2T 110
195 m × 7.88 (8.35 con costes indirectos) = 1628.25

**ELAR727** m Canalización 1T 110
75 m × 4.27 (4.53 con costes indirectos) = 339.75

**ELAR741** m Bandeja con tapa 400x60
35 m × 56.16 (59.53 con costes indirectos) = 2083.55
Bandeja lisa o perforada con tapa y separador fuerza - control de Unex o equivalente de dimensiones 400x60mm fabricada en material aislante, protección contra impactos 20J, con p/p de soportes, uniones, esquinas y tornillería. Según E.T. 9 (Lote 1), E.T. 9 (Lote 2), E.T. 7 (Lote 3) y E.T. 9 (Lote 4).

| Código | Ud | Descripción | Rendimiento | Precio | Importe |
|---|---|---|---|---|---|
| MO.OFI001 | h | Oficial 1ª | 0.4 | 15.59 | 6.24 |
| MO.PEO100 | h | Peón especializado | 0.4 | 15.13 | 6.05 |
| PEL0741 | m | Bandeja lisa o perforada y separador 400x60 (material; 15/01/2018) | 1 | 24.71 | 24.71 |
| PEL0751 | m | Tapa 400x60 (material; 15/01/2018) | 1 | 16.48 | 16.48 |
| %.AUX005 | % | Medios auxiliares y resto de obra | 5 % | 53.48 | 2.67 |
|  |  | Total |  |  | 56.16 |

**ELAR742** m Bandeja con tapa 300x60
40 m × 42.06 (44.58 con costes indirectos) = 1783.20

**ELAR743** m Bandeja con tapa 200x60
120 m × 32.83 (34.8 con costes indirectos) = 4176.00

**ELAR744** m Bandeja con tapa 100x60
75 m × 25.43 (26.96 con costes indirectos) = 2022.00

**ELAR761** m Tubo PVC rígido d=32mm
455 m × 8.71 (9.23 con costes indirectos) = 4199.65

**ELAR762** m Tubo PVC rígido d=25mm
840 m × 8.07 (8.55 con costes indirectos) = 7182.00

| Medición | Uds. | Largo | Parcial |
|---|---|---|---|
|  | 4 | 210 | 840.000 |
| Total |  |  | 840 |

**ELAR763** m Tubo PVC rígido d=20mm
525 m × 7.65 (8.11 con costes indirectos) = 4257.75

**ELAR764** m Tubo PVC rígido d=16mm
265 m × 7.34 (7.78 con costes indirectos) = 2061.70

**ELAR768** m Tubo de acero 1"
305 m × 20.07 (21.27 con costes indirectos) = 6487.35

**ELAR769** m Tubo de acero 1-1/2"
150 m × 23.35 (24.75 con costes indirectos) = 3712.50

**ELAR783** ud Subcuadro con tomas de corriente
3 ud × 290.84 (308.29 con costes indirectos) = 924.87

**ELAR786** ud Toma de corriente
20 ud × 54.68 (57.96 con costes indirectos) = 1159.20

**ELAR788** ud Caja de derivación
35 ud × 4.99 (5.29 con costes indirectos) = 185.15

**ELAR792** ud Botonera
21 ud × 60.38 (64 con costes indirectos) = 1344.00

**ELAR793** ud Botonera reversible
23 ud × 69.73 (73.91 con costes indirectos) = 1699.93

###### 20601070303 ALUMBRADO INTERIOR Y EXTERIOR
Importe: 34090.51

**ELAR804** ud Pantalla estanca led 8000 lm
53 ud × 121.03 (128.29 con costes indirectos) = 6799.37

**ELAR805** ud Pantalla estanca led zonas húmedas
20 ud × 306.17 (324.54 con costes indirectos) = 6490.80

**ELAR806** ud Pantalla empotrada led
12 ud × 145.08 (153.78 con costes indirectos) = 1845.36
Downlight DN125B D234 1xLED20S/830 de Philips o equivalente con flujo luminoso 2.000 lm y potencia 248 W, con elementos de soporte, completamente instalado. Según E.T. 29 (Lote 2) y E.T. 29 (Lote 4). Completamente instalada, probada y funcionando.

| Código | Ud | Descripción | Rendimiento | Precio | Importe |
|---|---|---|---|---|---|
| MO.OFI001 | h | Oficial 1ª | 0.3 | 15.59 | 4.68 |
| MO.PEO100 | h | Peón especializado | 0.3 | 15.13 | 4.54 |
| PEL0806 | ud | Pantalla empotrada led (material; 11/01/2018) | 1 | 128.95 | 128.95 |
| %.AUX005 | % | Medios auxiliares y resto de obra | 5 % | 138.17 | 6.91 |
|  |  | Total |  |  | 145.08 |

**ELAR808** ud Downlight led
12 ud × 71.78 (76.09 con costes indirectos) = 913.08
Downlight DN125B D234 1xLED20S/830 de Philips o equivalente con flujo luminoso 2.000 lm y potencia 248 W, con elementos de soporte, completamente instalado. Según E.T. 29 (Lote 2) y E.T. 29 (Lote 4).

| Código | Ud | Descripción | Rendimiento | Precio | Importe |
|---|---|---|---|---|---|
| MO.OFI001 | h | Oficial 1ª | 0.3 | 15.59 | 4.68 |
| MO.PEO100 | h | Peón especializado | 0.3 | 15.13 | 4.54 |
| PEL0808 | ud | Downlight led (material; 11/01/2018) | 1 | 59.14 | 59.14 |
| %.AUX005 | % | Medios auxiliares y resto de obra | 5 % | 68.36 | 3.42 |
|  |  | Total |  |  | 71.78 |

**ELAR811** ud Emergencia 100 lm
10 ud × 38.43 (40.74 con costes indirectos) = 407.40

**ELAR812** ud Emergencia 200 lm
19 ud × 49.57 (52.54 con costes indirectos) = 998.26

**ELAR813** ud Emergencia 300 lm
3 ud × 54.72 (58 con costes indirectos) = 174.00
Emergencia Basic Led serie L de Luznor o equivalente, modelo LL-300-T de 300 lúmenes con funcionamiento en modo no permanente, tira de leds sin difusor interno, batería de Ni-Cd de alta temperatura y difusor transparente. Con elementos de soporte, completamente instalada. Según E.T. 29 (Lote 1), E.T. 31 (Lote 2), E.T. 26 (Lote 3) y E.T. 31 (Lote 4). Completamente instalada, probada y funcionando.

| Código | Ud | Descripción | Rendimiento | Precio | Importe |
|---|---|---|---|---|---|
| MO.OFI001 | h | Oficial 1ª | 0.3 | 15.59 | 4.68 |
| MO.PEO100 | h | Peón especializado | 0.3 | 15.13 | 4.54 |
| PEL0813 | ud | Emergencia led 300 lm (material; 10/01/2018) | 1 | 42.89 | 42.89 |
| %.AUX005 | % | Medios auxiliares y resto de obra | 5 % | 52.11 | 2.61 |
|  |  | Total |  |  | 54.72 |

**ELAR818** ud Punto de luz
105 ud × 25.61 (27.15 con costes indirectos) = 2850.75

**ELAR787** ud Interruptor de alumbrado
9 ud × 31.4 (33.28 con costes indirectos) = 299.52

**ELAR825** ud Luminaria vial led
8 ud × 485.46 (514.59 con costes indirectos) = 4116.72

**ELAR835** ud Columna de altura 8 metros
8 ud × 781.24 (828.11 con costes indirectos) = 6624.88
Suministro y colocación de columna h=8m de chapa de acero galvanizada en caliente, pintada, con excavación y cimentación. Según E.T. 26 (Lote 1), E.T. 26 (Lote 2), E.T. 23 (Lote 3) y E.T. 26 (Lote 4). Completamente instalada, probada y funcionando.

| Código | Ud | Descripción | Rendimiento | Precio | Importe |
|---|---|---|---|---|---|
| MO.OFI001 | h | Oficial 1ª | 0.5 | 15.59 | 7.80 |
| MO.PEO100 | h | Peón especializado | 0.5 | 15.13 | 7.57 |
| PEL0835 | ud | Columna h=8m con excavación y cimentación (material; 10/01/2018) | 1 | 728.67 | 728.67 |
| %.AUX005 | % | Medios auxiliares y resto de obra | 5 % | 744.04 | 37.20 |
|  |  | Total |  |  | 781.24 |

**ELAR841** m Línea 2x6 para alumbrado exterior
225 m × 3.36 (3.56 con costes indirectos) = 801.00

**ELAR851** m Conductor 1x35 para PAT
225 m × 4.01 (4.25 con costes indirectos) = 956.25

**ELAR855** m Pica de PAT conexionada
8 m × 95.89 (101.64 con costes indirectos) = 813.12

###### 20601070304 PUESTA A TIERRA DE LA PLANTA
Importe: 2016.23

**ELAR852** m Conductor 1x50 para PAT
170 m × 5.24 (5.55 con costes indirectos) = 943.50

**ELAR851** m Conductor 1x35 para PAT
85 m × 4.01 (4.25 con costes indirectos) = 361.25

**ELAR855** m Pica de PAT conexionada
7 m × 95.89 (101.64 con costes indirectos) = 711.48

###### 20601070305 ENERGÍA SOLAR FOTOVOLTAICA (04/11/2009)
Importe: 61433.73

**PF0335** UD Panel fotovoltaico 335W
220 UD × 102.77 (108.94 con costes indirectos) = 23966.80

**ESTMF2** UD Estructura de fijación 2 módulos fotovoltaicos
5 UD × 133.06 (141.04 con costes indirectos) = 705.20

**ESTMF6** UD Estructura de fijación 6 módulos fotovoltaicos (09/08/2011)
35 UD × 333.61 (353.63 con costes indirectos) = 12377.05
Ud. Soporte inclinado abierto para seis módulos solares en instalación sobre cubierta plana fabricado en perfilería de aluminio y tornillería de acero inoxidable, válido para módulos fotovoltaicos de 2000x1000 mm con resistencia a la carga del viento 245 kg/m2, resistencia a la carga de nieve 551 kg/m2. Incluso fijaciones y tornillería de anclaje a cubierta. Totalmente instalado y conectado.

| Código | Ud | Descripción | Rendimiento | Precio | Importe |
|---|---|---|---|---|---|
| MO.OFI001 | h | Oficial 1ª | 1 | 15.59 | 15.59 |
| MO.PEO100 | h | Peón especializado | 1 | 15.13 | 15.13 |
| ESTMOD6 | ud | ESTRUCTURA DE FIJACIÓN 6 MODULOS FOTOVOLTAICOS (material; 20/03/2020) | 1 | 287 | 287.00 |
| %5 AUX | % | Medios auxiliares y resto de obra | 5 % | 317.72 | 15.89 |
|  |  | Total |  |  | 333.61 |

**CCMFANG6** UD Cuadro instalación fotovoltaica (09/08/2011)
1 UD × 21369.62 (22651.8 con costes indirectos) = 22651.80
Cuadro de protección y control de instalación fotovoltaica de Schneider o equivalente formado por:
- Envolvente metálico para locales húmedos, modelo Prisma P montado sobre zócalo con accesorios, puertas, placas de montaje, intalado, montado y conexionado.
- Compartimentación mínima 2b.
- Descargador de sobretensiones tipos I y II.
- Poder de corte según las características de la instalación.
- Interruptor genaral de 250 A IV
- 3 Inversores fotovoltaicos 25 kW
- Sistema antivertido CDP0
- Salidas al resto de los receptores y calibre de la aparamenta según esquema unifilar.
Completamente conexionado y en funcionamiento.

| Código | Ud | Descripción | Rendimiento | Precio | Importe |
|---|---|---|---|---|---|
| MO.OFI001 | h | Oficial 1ª | 8 | 15.59 | 124.72 |
| MO.PEO100 | h | Peón especializado | 8 | 15.13 | 121.04 |
| PEL0200 | ud | Módulo de armario completo con pilotería y mando en puerta | 2 | 1176 | 2352.00 |
| ELE02430M6 | UD | INT. MAGNETOTERMICO CAJA MOLDEADA 250A IV (material; 23/03/2020) | 1 | 1229.02 | 1229.02 |
| ELE02430M9 | UD | INT. MAGNETOTERMICO 63 A IV (material; 23/03/2020) | 4 | 292.81 | 1171.24 |
| ELE02435M1 | UD | INT. DIFERENCIAL 63/300 IV (material; 23/03/2020) | 4 | 289.56 | 1158.24 |
| SAV-CDP0 | UD | CONTROLADOR DINAMICO DE POTENCIA (SISTEMA ANTIVERTIDO) | 1 | 762.6 | 762.60 |
| INVERTER25 | UD | INVERSOR FOTOVOLTAICO CC/CA 25 KW (material; 23/03/2020) | 4 | 3358.29 | 13433.16 |
| %5 AUX | % | Medios auxiliares y resto de obra | 5 % | 20352.02 | 1017.60 |
|  |  | Total |  |  | 21369.62 |

**CCMFANG8** UD Caja de conexiones C.C. (04/11/2009)
1 UD × 373.38 (395.78 con costes indirectos) = 395.78
Caja de conexiones en C.C. con aparamenta y envolvente de Schneider, según esquema unifilar. Completamente conexionado y en funcionamiento.

| Código | Ud | Descripción | Rendimiento | Precio | Importe |
|---|---|---|---|---|---|
| MO.OFI001 | h | Oficial 1ª | 1 | 15.59 | 15.59 |
| MO.PEO100 | h | Peón especializado | 1 | 15.13 | 15.13 |
| PEL02001 | ud | CUADRO ELECTRICO ESTANCO IP65 | 1 | 71.32 | 71.32 |
| ELE02432M | UD | INT. MAGNETOTERMICO 10-20 II | 12 | 21.13 | 253.56 |
| %5 AUX | % | Medios auxiliares y resto de obra | 5 % | 355.60 | 17.78 |
|  |  | Total |  |  | 373.38 |

**ELE0135** ML Línea 3x2.5mm2 Cu 0.6/1kV RZ1-K (AS)
215 ML × 2.19 (2.32 con costes indirectos) = 498.80

| Medición | Uds. | Largo | Parcial |
|---|---|---|---|
| MODULOS FOTOVOLTAICOS | 1 | 215 | 215.000 |
| Total |  |  | 215 |

**ELE0961** ml Línea 4x70+1x35 mm2 Cu 0.6/1kV RZ1-K (AS) (09/08/2011)
10 ml × 45.86 (48.61 con costes indirectos) = 486.10
Línea de alimentación con conductores unipolares 4x70+1x35 mm2 Cu 0.6/1kV RZ1-K (AS) en canalización existente, incluso conexionado en inicio y final de línea. Completamente instalada, probada y funcionando.

| Código | Ud | Descripción | Rendimiento | Precio | Importe |
|---|---|---|---|---|---|
| MO.OFI001 | h | Oficial 1ª | 0.02 | 15.59 | 0.312 |
| MO.PEO100 | h | Peón especializado | 0.02 | 15.13 | 0.303 |
| PEL0606 | ml | CONDUCTOR 1x70 mm2 Cu 0.6/1kV (material; 08/04/2019) | 4 | 9.61 | 38.440 |
| PEL0610 | ml | CONDUCTOR 1x35 mm2 Cu 0.6/1kV (material; 23/03/2020) | 1 | 4.62 | 4.620 |
| %5 AUX | % | Medios auxiliares y resto de obra | 5 % | 43.675 | 2.184 |
|  |  | Total |  |  | 45.86 |

**ELE0512** ML Canalización bandeja perforada con tapa (100x60 mm)
15 ML × 22.15 (23.48 con costes indirectos) = 352.20

| Medición | Uds. | Largo | Parcial |
|---|---|---|---|
| INSTALACIÓN FOTOVOLTAICA | 1 | 15 | 15.000 |
| Total |  |  | 15 |

###### 20601070306 CLIMATIZACIÓN SALA CCM (09/08/2011)
Importe: 74705.69

**CLAR110** ud Climatización Las Galletas II Sala CCM (09/08/2011)
1 ud × 46317.29 (49096.33 con costes indirectos) = 49096.33
Climatización de la sala del CCM de la ETBAR de Las Galletas II formada por bomba de calor 70,9/84,3 kW, recuperador, 8 split, conductos y conexiones. Completamente instalado.

| Código | Ud | Descripción | Rendimiento | Precio | Importe |
|---|---|---|---|---|---|
| MO.OFI001 | h | Oficial 1ª | 10 | 15.59 | 155.90 |
| MO.PEO100 | h | Peón especializado | 10 | 15.13 | 151.30 |
| PEC0020 | ud | Bomba de calor 70,9/84,3 kW (material; 01/02/2021) | 1 | 16023 | 16023.00 |
| PEC0038 | ud | Recuperador 4 (material; 01/09/2020) | 2 | 9845.35 | 19690.70 |
| PEC0054 | ud | Split | 8 | 868.7 | 6949.60 |
| PEC0060 | ml | Conducto | 40 | 23.5 | 940.00 |
| PEC0062 | ud | Elementos de conexión | 8 | 25.15 | 201.20 |
| %5 AUX | % | Medios auxiliares y resto de obra | 5 % | 44111.70 | 2205.59 |
|  |  | Total |  |  | 46317.29 |

**CLAR120** ud Climatización Las Galletas Edificio de Control (09/08/2011)
1 ud × 24159.77 (25609.36 con costes indirectos) = 25609.36
Climatización de la sala del CCM de la ETBAR de Las Galletas II formada por bomba de calor 25/27 kW, recuperador, 5 split, conductos y conexiones. Completamente instalado.

| Código | Ud | Descripción | Rendimiento | Precio | Importe |
|---|---|---|---|---|---|
| MO.OFI001 | h | Oficial 1ª | 10 | 15.59 | 155.90 |
| MO.PEO100 | h | Peón especializado | 10 | 15.13 | 151.30 |
| PEC0019 | ud | Bomba de calor 25/27 kW (material; 01/02/2021) | 1 | 7800 | 7800.00 |
| PEC0038 | ud | Recuperador 4 | 1 | 9845.35 | 9845.35 |
| PEC0054 | ud | Split | 5 | 868.7 | 4343.50 |
| PEC0060 | ml | Conducto | 25 | 23.5 | 587.50 |
| PEC0062 | ud | Elementos de conexión | 5 | 25.15 | 125.75 |
| %5 AUX | % | Medios auxiliares y resto de obra | 5 % | 23009.30 | 1150.47 |
|  |  | Total |  |  | 24159.77 |

###### 206010704 ACOMETIDA FONTANERÍA (19/11/1998)
Importe: 19444.7

**419.100** m Tub. abast fund. dúctil DN-100 mm, PAM
200 m × 54.13 (57.38 con costes indirectos) = 11476.00

**419.080** m Tub. abast fund. dúctil DN-80 mm, PAM
4 m × 43.92 (46.56 con costes indirectos) = 186.24

**800.100** ud Acometida a red terciaria abast. con tub. PE AD, DN-32 mm, 16 at
1 ud × 135.45 (143.58 con costes indirectos) = 143.58

**345.901** ud Conexión a red terciaria FD 80 mm - PE 63 mm.
1 ud × 368.78 (390.91 con costes indirectos) = 390.91

**345.902** ud Derivación red principal FD 100 mm. - FD 80 mm
1 ud × 698.86 (740.79 con costes indirectos) = 740.79

| Medición | Uds. | Parcial |
|---|---|---|
| Derivación Avda. Amsterdam | 1 | 1.000 |
| Total |  | 1 |

**420.080** ud Válvula compuerta ø80 cierre elástico (18/01/2011)
1 ud × 113.21 (120 con costes indirectos) = 120.00
Válvula de compuerta de cierre elastico AVK ó equivalente, ø80 mm, PN10/16, cuerpo y tapa de fundición nodular GGG-50, compuerta de fundición nodular GGG-50 con recubrimiento de caucho vulcanizado, eje de acero inoxidable AISI 420, volante de fundición nodular GGG-50, tornillería de acero inoxidable AISI 316, recubrimiento interior exterior con polvo de poliamida epoxy aplicado electrostáticamente color RAL 6002. Terminado, colocada y en funcionamiento.

| Código | Ud | Descripción | Rendimiento | Precio | Importe |
|---|---|---|---|---|---|
| MO.CAP001 | h | Capataz | 0.1 | 16.64 | 1.66 |
| MO.OFI001 | h | Oficial 1ª | 0.2 | 15.59 | 3.12 |
| MO.PEO001 | h | Peón | 0.3 | 14.98 | 4.49 |
| MAT.VALC080 | ud | Válvula ø80 compuerta cierre elástico (material; 29/09/2017) | 1 | 88.2 | 88.20 |
| MAQ.GRU006 | h | Camión grúa de 6 t (sin conductor) | 0.2 | 51.74 | 10.35 |
| %.AUX005 | % | Medios auxiliares y resto de obra | 5 % | 107.82 | 5.39 |
|  |  | Total |  |  | 113.21 |

**345.903** ud Conexión a red existente FD 150 mm - FD 100 mm (01/01/2017)
1 ud × 677.96 (718.64 con costes indirectos) = 718.64
Conexión de red principal a red terciaria, FD 200 mm. - FD 150 mm., mediante accesorios en fundición dúctil. Incluso p.p de pequeño material, totalmente terminado y probado.

| Código | Ud | Descripción | Rendimiento | Precio | Importe |
|---|---|---|---|---|---|
| MAT.BRID005 | ud | Brida enchufe DN-100 PN16 | 1 | 60.76 | 60.760 |
| MAT.VALC100 | ud | Válvula ø100 compuerta cierre elástico | 1 | 105.92 | 105.920 |
| MAT.BRID004 | ud | Brida Copa DN-150 PN16 (material; 17/01/2020) | 2 | 120.54 | 241.080 |
| MAT.TE003 | ud | Te BBB DN 150X100 mm PN16 (material; 01/01/2017) | 1 | 230.3 | 230.300 |
| MO.OFI001 | h | Oficial 1ª | 0.2 | 15.59 | 3.118 |
| MO.PEO001 | h | Peón | 0.3 | 14.98 | 4.494 |
| %.AUX005 | % | Medios auxiliares y resto de obra | 5 % | 645.672 | 32.284 |
|  |  | Total |  |  | 677.96 |

| Medición | Uds. | Parcial |
|---|---|---|
| C/Real | 1 | 1.000 |
| Total |  | 1 |

**345.950** ud Desagüe a pozo ciego DN65
1 ud × 894.87 (948.56 con costes indirectos) = 948.56

| Medición | Uds. | Parcial |
|---|---|---|
| Avda. Amsterdam | 1 | 1.000 |
| Total |  | 1 |

**850.035** ud Arqueta 70x70x70 horm. HM-20 tapa-cerco FDC D-400
1 ud × 477.05 (505.67 con costes indirectos) = 505.67

**850.030** ud Arqueta acometida abast. i. tapa-cerco FDC 300x300 mm D-400
1 ud × 208.9 (221.43 con costes indirectos) = 221.43

**410.402** ud Pozo registro mixto Tipo I ø1.200 mm h < 2 m
4 ud × 941.72 (998.22 con costes indirectos) = 3992.88

###### 206010705 INSTRUMENTACIÓN (16/06/2010)
Importe: 24286.81

**EQ1475** ud Manómetro
5 ud × 143.8 (152.43 con costes indirectos) = 762.15

| Medición | Uds. | Parcial |
|---|---|---|
| Bombeo de aguas | 2 | 2.000 |
| Bombeo de grasas | 2 | 2.000 |
| Soplantes | 1 | 1.000 |
| Subtotal |  | 5.000 |
| Total |  | 5 |

**EQ1802** ud Interruptor de nivel-boya
10 ud × 46.19 (48.96 con costes indirectos) = 489.60

| Medición | Uds. | Parcial |
|---|---|---|
| Bombeos | 4 | 4.000 |
| Tamices | 2 | 2.000 |
| DA-DG | 4 | 4.000 |
| Subtotal |  | 10.000 |
| Total |  | 10 |

**EQ1803** ud Medidor-transmisor nivel radar
4 ud × 1022 (1083.32 con costes indirectos) = 4333.28

| Medición | Uds. | Parcial |
|---|---|---|
| Pozo bombeo | 2 | 2.000 |
| Tras tamices de finos | 2 | 2.000 |
| Subtotal |  | 4.000 |
| Total |  | 4 |

**EQ1804** ud Limitador de par (16/06/2010)
4 ud × 444.19 (470.84 con costes indirectos) = 1883.36
Limitador de par totalmente colocado incluido accesorios y pequeño material. Totalmente instalado, probado y funcionando.

| Código | Ud | Descripción | Rendimiento | Precio | Importe |
|---|---|---|---|---|---|
| MAT-02-453 | u | Limitador de par (material; 16/06/2010) | 1 | 312.19 | 312.19 |
| MONTAJE | u | Montaje | 0.011 | 10000 | 110.00 |
| PRUEBAS | u | Pruebas | 0.011 | 2000 | 22.00 |
|  |  | Total |  |  | 444.19 |

| Medición | Uds. | Parcial |
|---|---|---|
| DA-DG | 4 | 4.000 |
| Total |  | 4 |

**EQ1805** ud Transmisor de temperatura
1 ud × 272.47 (288.82 con costes indirectos) = 288.82

**EQ1806** ud Medidor en continuo de PH, con electrodo de compensador de Tra
1 ud × 1289.31 (1366.67 con costes indirectos) = 1366.67

**EQ1807** ud Medidor de conductividad
1 ud × 992.74 (1052.3 con costes indirectos) = 1052.30

**EQ1808** ud Detector de sulfhídrico
1 ud × 1005.28 (1065.6 con costes indirectos) = 1065.60

**EQ1405** ud Indicador digital
1 ud × 212.05 (224.77 con costes indirectos) = 224.77

**EMAR179** ud Canal Parshall 36" Qmax 4500 m3/h más medidor ultrasonidos
1 ud × 5274.38 (5590.84 con costes indirectos) = 5590.84
Canal Parshall de 36" marca SIEMENS ó equivalente en polipropileno con soporte de fijación con Qmin = 9 m3/h y Qmax = 4500 m3/h, incluido controlador de nivel por ultrasonidos compacto tipo SITRANS LUT430 y sensor de nivel ultrasónico tipo ECHOMAX XRS-5, totalmente instalado, probado y funcionando.

| Código | Ud | Descripción | Rendimiento | Precio | Importe |
|---|---|---|---|---|---|
| MO.CAP001 | h | Capataz | 3 | 16.64 | 49.92 |
| MO.OFI001 | h | Oficial 1ª | 6 | 15.59 | 93.54 |
| MO.PEO001 | h | Peón | 12 | 14.98 | 179.76 |
| PEMAR179 | ud | Canal Parshall 36" con medidor de caudal ultrasónico (material; 20/01/2021) | 1 | 4700 | 4700.00 |
| %.AUX005 | % | Medios auxiliares y resto de obra | 5 % | 5023.22 | 251.16 |
|  |  | Total |  |  | 5274.38 |

Relación comercial: 035, 0

**EQ1406** ud Contolador monocanal
1 ud × 1382.8 (1465.77 con costes indirectos) = 1465.77

**EMAR1751** ud Caudalímetro electromagnético DN-400 PN40 (18/01/2011)
1 ud × 5437.41 (5763.65 con costes indirectos) = 5763.65
Caudalímetro electromagnético marca SIEMENS ó equivalente, tipo SITRANS FM MAG-5100W DN-400 PN40, con convertidor para la medida de caudal magnético-inductivo, totalmente instalado, probado y funcionando.

| Código | Ud | Descripción | Rendimiento | Precio | Importe |
|---|---|---|---|---|---|
| MO.CAP001 | h | Capataz | 1.5 | 16.64 | 24.96 |
| MO.OFI001 | h | Oficial 1ª | 3 | 15.59 | 46.77 |
| MO.PEO001 | h | Peón | 6 | 14.98 | 89.88 |
| PEMAR1751 | ud | Caudalímetro electromagnético DN-400 PN40 (material; 03/02/2021) | 1 | 4991 | 4991.00 |
| MAQ.GRU006 | h | Camión grúa de 6 t (sin conductor) | 0.5 | 51.74 | 25.87 |
| %.AUX005 | % | Medios auxiliares y resto de obra | 5 % | 5178.48 | 258.92 |
|  |  | Total |  |  | 5437.41 |

Relación comercial: 035, 0

###### 206010706 CONTROL Y AUTOMATISMO (16/06/2010)
Importe: 41089.69

**EQ1956** ud Fuente de alimentación industrial ininterrumpida (SAI)
1 ud × 606.42 (642.81 con costes indirectos) = 642.81

**EQ1957** ud Modem USB AC (12/08/2010)
1 ud × 500.23 (530.24 con costes indirectos) = 530.24
Modem USB AC875U GSM o equivalente especial para centrales, totalmente instalado, probado y funcionando.

| Código | Ud | Descripción | Rendimiento | Precio | Importe |
|---|---|---|---|---|---|
| MO.OFI001 | h | Oficial 1ª | 1 | 15.59 | 15.59 |
| MO.OFI101 | h | Oficial 2ª | 1 | 15.43 | 15.43 |
| MBOM13 | ud | MODEM USB (material; 30/06/2011) | 1 | 464.26 | 464.26 |
| %.AUX001 | % | Medios auxiliares y resto de obra | 1 % | 495.28 | 4.95 |
|  |  | Total |  |  | 500.23 |

**EQ1959** ud Puesta en marcha de la instalación
1 ud × 547.82 (580.69 con costes indirectos) = 580.69

**EQ1965** ud PLC ETBAR
1 ud × 17337.22 (18377.45 con costes indirectos) = 18377.45
Cuadro Control para PLC de las ETBARs de CHO, LAS GALLETAS II, AMARILLA GOLF y LAS CHAFIRAS.
Marca: SIEMENS SIMATIC S7 o equivalente, con dimensiones 2.100x800x600mm, en chapa de acero, grado de protección IP65. Conteniendo:
. Controlador/PLC Premium Unicity con 256KB para programa, 2 puertos RS232/485, 1 puerto de red Ethernet 10/100BaseTx con TCP/IP y protocolo MODBUS/TCP, tarjeta de memoria Flash de 256MB
. Conjunto de 11x32 tarjetas de ED, 3x32 tarjetas de SD, 2x16+1x8 tarjetas de EA, 1x8 tarjetas de SA
. Panel de Operador, consitente en pantalla LCD STN monócroma, táctil de 14", resolución 280x128 pixels.
. Armario metálico eléctrico de 2.100x800x600mm IP55, pintura Epoxi RAL 7032, marca HIMEL. Con iluminación accionada por interruptor puerta, ventilación controlada por termostato, y resistencia calefactora controlada por temperatura
. Protecciones eléctricas
. SAI ON-LINE con 3 horas de autonomía
. Filtro de entrada de red de doble etapa y fuente de alimentación
. Pequeño material, montaje, documentación, embalaje y transporte a planta
Totalmente instalado, probado y funcionando.

| Código | Ud | Descripción | Rendimiento | Precio | Importe |
|---|---|---|---|---|---|
| MO.CAP001 | h | Capataz | 2 | 16.64 | 33.28 |
| MO.OFI001 | h | Oficial 1ª | 70 | 15.59 | 1091.30 |
| MO.OFI101 | h | Oficial 2ª | 70 | 15.43 | 1080.10 |
| MO.PEO100 | h | Peón especializado | 30 | 15.13 | 453.90 |
| MEQ1965 | ud | PLC del CCM con 352 ED, 96 de SD, 40 EA y 8 SA (material; 22/01/2018) | 1 | 12352 | 12352.00 |
| %PRUEB10 | % | Puesta en funcionamiento y pruebas | 10 % | 15010.58 | 1501.06 |
| %.AUX005 | % | Medios auxiliares y resto de obra | 5 % | 16511.64 | 825.58 |
|  |  | Total |  |  | 17337.22 |

**EQ1980** ud Ordenador industrial 2,9GHz, 4GB RAM, 1TB SSD
1 ud × 1509.88 (1600.47 con costes indirectos) = 1600.47
Ordenador de sobremesa de primera marca con procesador Intel Core i7 a 2,9 GHz, 4GB RAM, 1 TB SSD, unidad de back-up DVD-RW, Ethernet 10/100, garantía 2 años, monitor 27" LED eye-core. Incluso módem GSM para envío de mensajes cortos a móviles de mantenimiento. Incluso carga de sistema operativo y programas con licencia, y prueba de funcionamiento correcto durante 48 horas. Resto de características egún ETP Instrumentación, Automatismo y Control 3.1 (Lote 2 y 4), totalmente instalado, probado y funcionando.

| Código | Ud | Descripción | Rendimiento | Precio | Importe |
|---|---|---|---|---|---|
| MO.OFI001 | h | Oficial 1ª | 10 | 15.59 | 155.90 |
| P2147 | ud | ORDENADOR INDUSTRIAL 2,9GHz, 4GB RAM, 1TB SSD (material; 04/02/2021) | 1 | 1310 | 1310.00 |
| %.AUX003 | % | Medios auxiliares y resto de obra | 3 % | 1465.90 | 43.98 |
|  |  | Total |  |  | 1509.88 |

**EQ1981** m Línea conductor apantallado 4x1.5 mm2
400 m × 2.08 (2.2 con costes indirectos) = 880.00

**EQ1983** m Tubo rígido de PVC, D=110 mm
400 m × 4.01 (4.25 con costes indirectos) = 1700.00

**EQ1984** ud Programación de variables y SCADA (12/08/2010)
1 ud × 4279.07 (4535.81 con costes indirectos) = 4535.81
Programación de variables necesarias para la comunicación de los servidores, conexiones con el PLC, así como licencia RADMIN Server o equivalente de control remoto, montado y probado.

| Código | Ud | Descripción | Rendimiento | Precio | Importe |
|---|---|---|---|---|---|
| MO.CAP001 | h | Capataz | 5 | 16.64 | 83.20 |
| MO.OFI001 | h | Oficial 1ª | 90 | 15.59 | 1403.10 |
| MO.OFI101 | h | Oficial 2ª | 90 | 15.43 | 1388.70 |
| MO.PEO100 | h | Peón especializado | 90 | 15.13 | 1361.70 |
| %.AUX001 | % | Medios auxiliares y resto de obra | 1 % | 4236.70 | 42.37 |
|  |  | Total |  |  | 4279.07 |

**EQ1985** ud Mesa electrificada con tomas de corriente para ordenador (16/06/2010)
1 ud × 1734.39 (1838.45 con costes indirectos) = 1838.45
Mesa electrificada con tomas de corriente para ordenador de gestión e impresoras.

| Código | Ud | Descripción | Rendimiento | Precio | Importe |
|---|---|---|---|---|---|
| MAT-03-094 | u | Mesa electrificada con tomas de corriente (material; 22/01/2018) | 1 | 942.39 | 942.39 |
| MONTAJE | u | Montaje | 0.066 | 10000 | 660.00 |
| PRUEBAS | u | Pruebas | 0.066 | 2000 | 132.00 |
|  |  | Total |  |  | 1734.39 |

**EQ1986** ud Impresora láser color A4/A3.
1 ud × 1664.06 (1763.9 con costes indirectos) = 1763.90
Impresoara láser color, a tamaño A4-A3, con memoria de 64 Mb. Resto de características egún ETP Instrumentación, Automatismo y Control 3.2 (Lote 2 y 4), totalmente instalada, probada y funcionando.

| Código | Ud | Descripción | Rendimiento | Precio | Importe |
|---|---|---|---|---|---|
| MO.OFI001 | h | Oficial 1ª | 1 | 15.59 | 15.59 |
| P2148 | ud | Impresora láser color A4/A3. (material; 04/02/2021) | 1 | 1600 | 1600.00 |
| %.AUX003 | % | Medios auxiliares y resto de obra | 3 % | 1615.59 | 48.47 |
|  |  | Total |  |  | 1664.06 |

**EQ19614** ud Telegestión de todas las Estación Locales Remotas (12/08/2010)
1 ud × 5805.79 (6154.14 con costes indirectos) = 6154.14
Telegestión de todasl las estaciones remotas de las EBAR y ETBAR, de SOFREL LACROIX o equivalente, formado por sofware PVWin pack telegestión de 20 puntos (5 RTU+20DL). Llave de protección hardware (USB), PCcom4, con alimenteación y COM4 sin módem, Tarjeta módem GSM-3 con anterna omni y cableado. Llave de activación para LS/LT. Herrameinto de apertura/cierr para LS/LT. Adaptador USB Bletooth pra LS/LT. Totalmente instalada, probada y funcionando.

| Código | Ud | Descripción | Rendimiento | Precio | Importe |
|---|---|---|---|---|---|
| MO.CAP001 | h | Capataz | 0.1 | 16.64 | 1.66 |
| MO.OFI001 | h | Oficial 1ª | 4 | 15.59 | 62.36 |
| MO.OFI101 | h | Oficial 2ª | 4 | 15.43 | 61.72 |
| P1374 | ud | Telegestión de todas las Estación Locales Remotas (material; 04/02/2021) | 1 | 5100 | 5100.00 |
| %PRUEB10 | % | Puesta en funcionamiento y pruebas | 10 % | 5225.74 | 522.57 |
| %.AUX001 | % | Medios auxiliares y resto de obra | 1 % | 5748.31 | 57.48 |
|  |  | Total |  |  | 5805.79 |

**EQ19613** ud Estación Local Remota III (12/08/2010)
1 ud × 2345.03 (2485.73 con costes indirectos) = 2485.73
Estación local remota, formada por equipode de SOFREL LACROIX o equivalente, modelo S4W SMALL 8-2-2-500I-0MXES-GSM4-ETH. Una S4-Fuente de alimentación 230 VAC, 50Hz/24V 120 W. Antena GSM/GPRS-2/3 bi-banda 0 dB con cableado (SMA-M) para S4W. Pantalla táctil empotrable servidor web de 14". Resto de características según según ETP 2.4 (Lote 1, 2,3 y 4), totalmente instalada, probada y funcionando.

| Código | Ud | Descripción | Rendimiento | Precio | Importe |
|---|---|---|---|---|---|
| MO.CAP001 | h | Capataz | 0.1 | 16.64 | 1.66 |
| MO.OFI001 | h | Oficial 1ª | 4 | 15.59 | 62.36 |
| MO.OFI101 | h | Oficial 2ª | 4 | 15.43 | 61.72 |
| P1373 | ud | Estación Local Remota III (material; 15/02/2021) | 1 | 1485 | 1485.00 |
| P1375 | ud | Pantalla táctil empotrable servidor web de 7". | 1 | 500 | 500.00 |
| %PRUEB10 | % | Puesta en funcionamiento y pruebas | 10 % | 2110.74 | 211.07 |
| %.AUX001 | % | Medios auxiliares y resto de obra | 1 % | 2321.81 | 23.22 |
|  |  | Total |  |  | 2345.03 |

###### 206010707 INSTALACIÓN CCTV (12/08/2010)
Importe: 45357.59

**ECCTV01** ud Cámara DOMO
3 ud × 496.3 (526.08 con costes indirectos) = 1578.24

**ECCTV02** ud Cámara BULLET
2 ud × 491.86 (521.37 con costes indirectos) = 1042.74

**ECCTV03** ud SWITCH gestionable para CCTV
1 ud × 1327.33 (1406.97 con costes indirectos) = 1406.97

**ECCTV04** ud Sistema de grabación para CCTV (12/08/2010)
1 ud × 38990.23 (41329.64 con costes indirectos) = 41329.64
Servidor CCTV incluyendo sistema de grabación con licencias y visualización, material auxiliar, pruebas de equipos, ingeniería y puesta en marcha, totalmente instalado, probado y funcionando.

| Código | Ud | Descripción | Rendimiento | Precio | Importe |
|---|---|---|---|---|---|
| MO.CAP001 | h | Capataz | 0.1 | 16.64 | 1.66 |
| MO.OFI001 | h | Oficial 1ª | 3 | 15.59 | 46.77 |
| MO.OFI101 | h | Oficial 2ª | 3 | 15.43 | 46.29 |
| P1574 | ud | Sistema de grabación para CCTV (material; 08/03/2021) | 1 | 35000 | 35000.00 |
| %PRUEB10 | % | Puesta en funcionamiento y pruebas | 10 % | 35094.72 | 3509.47 |
| %.AUX001 | % | Medios auxiliares y resto de obra | 1 % | 38604.19 | 386.04 |
|  |  | Total |  |  | 38990.23 |

##### 2S.06.01.08 ARQUETA DE DISIPACIÓN DE ENERGÍA Y ROTURA DE CARGA (08/06/2000)
Importe: 153704.99

###### 206010801 CIMENTACIÓN (08/06/2000)
Importe: 21589.55

**610.015** m³ Hormigón de limpieza HL-150/B/20
18.7 m³ × 70 (74.2 con costes indirectos) = 1387.54

| Medición | Uds. | Largo | Ancho | Alto | Parcial |
|---|---|---|---|---|---|
|  | 1 | 21.65 | 3.6 | 0.1 | 7.794 |
|  | 1 | 15.15 | 7.2 | 0.1 | 10.908 |
| Subtotal |  |  |  |  | 18.702 |
| Total |  |  |  |  | 18.7 |

**610.301** m³ Hormigón armado HA-30/B/20/IV+Qb en soleras y cimentaciones
87 m³ × 99.24 (105.19 con costes indirectos) = 9151.53

| Medición | Uds. | Largo | Ancho | Alto | Parcial |
|---|---|---|---|---|---|
| Losa cimentación | 1 | 23.4 | 3.6 | 0.45 | 37.908 |
|  | 1 | 15.15 | 7.2 | 0.45 | 49.086 |
| Subtotal |  |  |  |  | 86.994 |
| Total |  |  |  |  | 87 |

**616.100** m² Encofrado plano en soleras y cimentaciones
42.85 m² × 11.53 (12.22 con costes indirectos) = 523.63

| Medición | Uds. | Largo | Ancho | Alto | Parcial |
|---|---|---|---|---|---|
|  | 2 | 21.65 |  | 0.45 | 19.485 |
|  | 2 |  | 3.6 | 0.45 | 3.240 |
|  | 2 | 15.15 |  | 0.45 | 13.635 |
|  | 2 |  | 7.2 | 0.45 | 6.480 |
| Subtotal |  |  |  |  | 42.840 |
| Total |  |  |  |  | 42.85 |

**600.100** Kg Acero corrugado B-500 SD
7065 Kg × 1.41 (1.49 con costes indirectos) = 10526.85

| Medición | Uds. | Largo | Parcial |
|---|---|---|---|
| Losa cimentación | 1 | 3097 | 3097.000 |
|  | 1 | 3968 | 3968.000 |
| Subtotal |  |  | 7065.000 |
| Total |  |  | 7065 |

###### 206010802 ESTRUCTURA (08/06/2000)
Importe: 80339.87

**616.110** m² Encofrado plano en muros y alzados
526.09 m² × 14.77 (15.66 con costes indirectos) = 8238.57

| Medición | Uds. | Largo | Ancho | Alto | Parcial |
|---|---|---|---|---|---|
| Muros | 2 | 2.4 |  | 2.67 |  |
|  | 2 |  | 0.4 | 2.67 |  |
|  | 2 | 2.4 |  | 2.42 |  |
|  | 2 |  | 0.4 | 2.42 |  |
|  | 2 | 2.4 |  | 1.27 |  |
|  | 2 |  | 0.4 | 1.27 |  |
|  | 2 | 2.8 |  | 2.42 |  |
|  | 2 |  | 0.4 | 2.42 |  |
|  | 2 | 7.2 |  | 5.15 |  |
|  | 2 |  | 0.4 | 5.15 |  |
|  | 2 | 10 |  | 0.65 |  |
|  | 2 |  | 0.3 | 0.65 |  |
|  | 2 | 10 |  | 1.3 |  |
|  | 2 |  | 0.3 | 1.3 |  |
|  | 2 | 10.8 |  | 3.8 |  |
|  | 2 |  | 0.4 | 3.8 |  |
|  | 2 | 10.8 |  | 3.8 |  |
|  | 2 |  | 0.4 | 3.8 |  |
|  | 2 | 5.15 |  | 5.15 |  |
|  | 2 |  | 0.4 | 5.15 |  |
|  | 2 | 13.55 |  | 2.67 |  |
|  | 2 |  | 0.4 | 2.67 |  |
|  | 2 | 8 |  | 3.25 |  |
|  | 2 |  | 0.4 | 3.25 |  |
| Subtotal |  |  |  |  |  |
| Total |  |  |  |  | 526.09 |

**616.120** m² Encofrado plano en vigas y pilares
24.82 m² × 26.82 (28.43 con costes indirectos) = 705.63

| Medición | Uds. | Largo | Ancho | Alto | Parcial |
|---|---|---|---|---|---|
| Pilar | 4 | 0.4 |  | 5.15 | 8.240 |
| Viga | 3 | 0.4 |  | 13.55 | 16.260 |
|  | 2 | 0.4 | 0.4 |  | 0.320 |
| Subtotal |  |  |  |  | 24.820 |
| Total |  |  |  |  | 24.82 |

**600.100** Kg Acero corrugado B-500 SD
9538.85 Kg × 1.41 (1.49 con costes indirectos) = 14212.89

| Medición | Uds. | Largo | Parcial |
|---|---|---|---|
| Muros | 1 | 214 | 214.000 |
|  | 1 | 151 | 151.000 |
|  | 1 | 85 | 85.000 |
|  | 1 | 331 | 331.000 |
|  | 1 | 886 | 886.000 |
|  | 1 | 219 | 219.000 |
|  | 1 | 266 | 266.000 |
|  | 1 | 1330 | 1330.000 |
|  | 1 | 1334 | 1334.000 |
|  | 1 | 1631 | 1631.000 |
|  | 1 | 563 | 563.000 |
|  | 1 | 1229 | 1229.000 |
|  | 1 | 440 | 440.000 |
| Refuerzo forjado | 1 | 239 | 239.000 |
| Pilar | 1 | 50 | 50.000 |
| Viga | 1 | 128 | 128.000 |
| Recortes y despuntes | 0.05 | 8857 | 442.850 |
| Subtotal |  |  | 9538.850 |
| Total |  |  | 9538.85 |

**610.020** m³ Hormigón en masa HNE-20/B/40
2.08 m³ × 76.89 (81.5 con costes indirectos) = 169.52

| Medición | Uds. | Largo | Ancho | Alto | Parcial |
|---|---|---|---|---|---|
|  | 1 | 11.65 | 2.55 | 0.07 | 2.080 |
| Total |  |  |  |  | 2.08 |

**610.302** m³ Hormigón armado HA-30/B/20/IV+Qb en muros y alzados
98.63 m³ × 113.67 (120.49 con costes indirectos) = 11883.93

| Medición | Uds. | Largo | Ancho | Alto | Parcial |
|---|---|---|---|---|---|
| Muros | 1 | 2.4 | 0.4 | 2.67 | 2.563 |
|  | 1 | 2.4 | 0.4 | 2.42 | 2.323 |
|  | 1 | 2.4 | 0.4 | 1.27 | 1.219 |
|  | 1 | 2.8 | 0.4 | 2.42 | 2.710 |
|  | 1 | 7.2 | 0.4 | 5.15 | 14.832 |
|  | 1 | 10 | 0.3 | 0.65 | 1.950 |
|  | 1 | 10 | 0.3 | 1.3 | 3.900 |
|  | 1 | 10.8 | 0.4 | 3.8 | 16.416 |
|  | 1 | 10.8 | 0.4 | 3.8 | 16.416 |
|  | 1 | 5.15 | 0.4 | 5.15 | 10.609 |
|  | 1 | 13.55 | 0.4 | 2.67 | 14.471 |
|  | 1 | 8 | 0.4 | 3.25 | 10.400 |
| Pilar | 1 | 0.4 | 0.4 | 5.15 | 0.824 |
| Subtotal |  |  |  |  | 98.633 |
| Total |  |  |  |  | 98.63 |

**610.303** m³ Hormigón armado HA-30/B/20/IV+Qb en forjados y losas
2.17 m³ × 117.99 (125.07 con costes indirectos) = 271.40

| Medición | Uds. | Largo | Ancho | Alto | Parcial |
|---|---|---|---|---|---|
| Viga | 1 | 0.4 | 0.4 | 13.55 | 2.168 |
| Total |  |  |  |  | 2.17 |

**500.003** m³ Cimbra
118.37 m³ × 18.64 (19.76 con costes indirectos) = 2338.99

| Medición | Uds. | Largo | Ancho | Alto | Parcial |
|---|---|---|---|---|---|
|  | 1 | 13.55 | 3.2 | 2.73 | 118.373 |
| Total |  |  |  |  | 118.37 |

**610.601** m2 Forjado alveoplaca 20+5 cm carga 1.000 Kg/m² HA-30/B/20/IV+Qb
196.3 m2 × 171.51 (181.8 con costes indirectos) = 35687.34

| Medición | Uds. | Largo | Ancho | Parcial |
|---|---|---|---|---|
|  | 1 | 6.3 | 1.15 | 7.245 |
|  | 10 | 7.4 | 1.2 | 88.800 |
|  | 1 | 7.4 | 0.6 | 4.440 |
|  | 1 | 1.4 | 1.15 | 1.610 |
|  | 10 | 2.6 | 1.2 | 31.200 |
|  | 1 | 5.2 | 1.15 | 5.980 |
|  | 7 | 6.3 | 1.2 | 52.920 |
|  | 1 | 6.3 | 0.65 | 4.095 |
| Subtotal |  |  |  | 196.290 |
| Total |  |  |  | 196.3 |

**418.901** u Carrete pasamuros AISI 316L ø630 mm
1 u × 580.46 (615.29 con costes indirectos) = 615.29
Carrete pasamuros ø630 mm de acero inoxidable AISI 316L, con brida loca en un extremo y placa de estanqueidad de acero inoxidable AISI 316L, brida de aluminio. Colocado.

| Código | Ud | Descripción | Rendimiento | Precio | Importe |
|---|---|---|---|---|---|
| MO.CAP001 | h | Capataz | 0.3 | 16.64 | 4.99 |
| MO.OFI001 | h | Oficial 1ª | 0.6 | 15.59 | 9.35 |
| MO.PEO001 | h | Peón | 0.9 | 14.98 | 13.48 |
| MAT.CARPAS630 | ud | Carrete pasamuros AISI 316L ø630 (material; 15/09/2021) | 1 | 525 | 525.00 |
| %.AUX005 | % | Medios auxiliares y resto de obra | 5 % | 552.82 | 27.64 |
|  |  | Total |  |  | 580.46 |

**418.902** u Carrete pasamuros AISI 316L ø800 mm
1 u × 643.46 (682.07 con costes indirectos) = 682.07

**418.903** u Carrete pasamuros AISI 316L ø1000 mm
1 u × 685.46 (726.59 con costes indirectos) = 726.59
Carrete pasamuros ø1000 mm de acero inoxidable AISI 316L, con brida loca en un extremo y placa de estanqueidad de acero inoxidable AISI 316L, brida de aluminio. Colocado.

| Código | Ud | Descripción | Rendimiento | Precio | Importe |
|---|---|---|---|---|---|
| MO.CAP001 | h | Capataz | 0.3 | 16.64 | 4.99 |
| MO.OFI001 | h | Oficial 1ª | 0.6 | 15.59 | 9.35 |
| MO.PEO001 | h | Peón | 0.9 | 14.98 | 13.48 |
| MAT.CARPAS100 | u | Carrete pasamuros AISI 316L ø1000 mm (material; 15/09/2021) | 1 | 625 | 625.00 |
| %.AUX005 | % | Medios auxiliares y resto de obra | 5 % | 652.82 | 32.64 |
|  |  | Total |  |  | 685.46 |

**500.004** m Cinta de PVC 22 mm sin bulbo en juntas de construcción
85 m × 40.94 (43.4 con costes indirectos) = 3689.00

| Medición | Uds. | Largo | Parcial |
|---|---|---|---|
| Juntas horizontales muros | 1 | 26 | 26.000 |
|  | 1 | 18 | 18.000 |
|  | 1 | 33 | 33.000 |
|  | 1 | 8 | 8.000 |
| Subtotal |  |  | 85.000 |
| Total |  |  | 85 |

**500.005** m Perfil hidroexpansivo en juntas de construcción
50 m × 13.02 (13.8 con costes indirectos) = 690.00

| Medición | Uds. | Largo | Parcial |
|---|---|---|---|
| Juntas verticales muros | 1 | 40 | 40.000 |
| Varios | 1 | 10 | 10.000 |
| Subtotal |  |  | 50.000 |
| Total |  |  | 50 |

**500.100TR** u Chimeneas D=150 mm con sombrerete
7 u × 15.51 (16.44 con costes indirectos) = 115.08

| Código | Ud | Descripción | Rendimiento | Precio | Importe |
|---|---|---|---|---|---|
| MAT.CHIM001 | u | Chimenea D=150 mm con sombrerete (material; 15/09/2021) | 1 | 12 | 12.00 |
| MO.OFI001 | h | Oficial 1ª | 0.1 | 15.59 | 1.56 |
| MO.PEO001 | h | Peón | 0.1 | 14.98 | 1.50 |
| %.AUX003 | % | Medios auxiliares y resto de obra | 3 % | 15.06 | 0.45 |
|  |  | Total |  |  | 15.51 |

**419.001** ud Pate de polipropileno con alma de acero
17 ud × 11.93 (12.65 con costes indirectos) = 215.05

**500.008TR** u Tapa registro PRFV
1 u × 92.94 (98.52 con costes indirectos) = 98.52
Tapa de registro de PRFV, con tapas desmontables y reforzadas mediante perfil perimetral, incluso asas y tornillería de cierre, totalmente montada.

| Código | Ud | Descripción | Rendimiento | Precio | Importe |
|---|---|---|---|---|---|
| MO.OFI001 | h | Oficial 1ª | 0.4 | 15.59 | 6.24 |
| MO.PEO001 | h | Peón | 0.4 | 14.98 | 5.99 |
| MAT.PRFV001 | m² | Tapa PRFV (material; 15/09/2021) | 1 | 78 | 78.00 |
| %.AUX003 | % | Medios auxiliares y resto de obra | 3 % | 90.23 | 2.71 |
|  |  | Total |  |  | 92.94 |

###### 206010803 IMPERMEABILIZACIÓN (17/01/2012)
Importe: 13122.24

**500.006** m² Impermeab trasdós muros emulsión bitum + protección drenante Dra
295.28 m² × 41.92 (44.44 con costes indirectos) = 13122.24

| Medición | Uds. | Largo | Ancho | Alto | Parcial |
|---|---|---|---|---|---|
|  | 1 | 2.4 |  | 3.12 | 7.488 |
|  | 1 | 2.4 | 0.4 |  | 0.960 |
|  | 1 | 10.8 |  | 5.85 | 63.180 |
|  | 1 | 10.8 | 0.4 |  | 4.320 |
|  | 1 | 10.8 |  | 4.25 | 45.900 |
|  | 1 | 10.8 | 0.4 |  | 4.320 |
|  | 1 | 7.2 |  | 2.5 | 18.000 |
|  | 1 | 7.2 | 0.4 |  | 2.880 |
|  | 1 | 13.55 |  | 5.85 | 79.268 |
|  | 1 | 13.55 | 0.4 |  | 5.420 |
|  | 1 | 5.15 |  | 2.7 | 13.905 |
|  | 1 | 5.15 | 0.4 |  | 2.060 |
|  | 1 | 13.55 |  | 3.12 | 42.276 |
|  | 1 | 13.22 | 0.4 |  | 5.288 |
| Subtotal |  |  |  |  | 295.265 |
| Total |  |  |  |  | 295.28 |

###### 206010804 COLECTOR (18/01/2011)
Importe: 28657.39

**415.006** m Tubería saneamiento PVC ø630 mm SN8
25.15 m × 185.26 (196.38 con costes indirectos) = 4938.96

| Medición | Uds. | Largo | Parcial |
|---|---|---|---|
|  | 1 | 23.75 | 23.750 |
|  | 1 | 1.4 | 1.400 |
| Subtotal |  |  | 25.150 |
| Total |  |  | 25.15 |

**417.711** m Tubería saneamiento PEAD PN10 ø800 mm (13/10/2011)
25.4 m × 392.98 (416.56 con costes indirectos) = 10580.62
Tubería PEAD PN10, ø800 mm banda azul, en red de saneamiento, colocada en fondo de zanja, incluso parte proporcional de pequeño material, piezas especiales, incluso solera de arena de 15 cm de espesor, cinta de señalización, nivelación del tubo, sin incluir excavación ni relleno de la zanja. Instalada y probada.

| Código | Ud | Descripción | Rendimiento | Precio | Importe |
|---|---|---|---|---|---|
| MAT.PEAD10710 | m | Tubo PE Tuyper barra P100 ø710 10 atm | 1 | 367.86 | 367.86 |
| MAT.SEÑALIZAC | m | Cinta señalización | 1 | 0.25 | 0.25 |
| MAQ.GRU100 | h | Camión grúa 1.500 kg. | 0.02 | 37.44 | 0.75 |
| MO.ESP002 | h | Conductor camión hasta 7.500 Kg | 0.02 | 15.59 | 0.31 |
| MO.OFI001 | h | Oficial 1ª | 0.2 | 15.59 | 3.12 |
| MO.PEO001 | h | Peón | 0.24 | 14.98 | 3.60 |
| %.PP0015 | % | Piezas especiales | 1.5 % | 375.89 | 5.64 |
| %.AUX003 | % | Medios auxiliares y resto de obra | 3 % | 381.53 | 11.45 |
|  |  | Total |  |  | 392.98 |

| Medición | Uds. | Largo | Parcial |
|---|---|---|---|
| 1 | 1 | 12.2 | 12.200 |
|  | 1 | 13.2 | 13.200 |
| Subtotal |  |  | 25.400 |
| Total |  |  | 25.4 |

**417.712** m Tubería saneamiento PEAD PN10 ø1000 mm (13/10/2011)
14.2 m × 392.98 (416.56 con costes indirectos) = 5915.15
Tubería PEAD PN10, ø1000 mm banda azul, en red de saneamiento, colocada en fondo de zanja, incluso parte proporcional de pequeño material, piezas especiales, incluso solera de arena de 15 cm de espesor, cinta de señalización, nivelación del tubo, sin incluir excavación ni relleno de la zanja. Instalada y probada.

| Código | Ud | Descripción | Rendimiento | Precio | Importe |
|---|---|---|---|---|---|
| MAT.PEAD10710 | m | Tubo PE Tuyper barra P100 ø710 10 atm | 1 | 367.86 | 367.86 |
| MAT.SEÑALIZAC | m | Cinta señalización | 1 | 0.25 | 0.25 |
| MAQ.GRU100 | h | Camión grúa 1.500 kg. | 0.02 | 37.44 | 0.75 |
| MO.ESP002 | h | Conductor camión hasta 7.500 Kg | 0.02 | 15.59 | 0.31 |
| MO.OFI001 | h | Oficial 1ª | 0.2 | 15.59 | 3.12 |
| MO.PEO001 | h | Peón | 0.24 | 14.98 | 3.60 |
| %.PP0015 | % | Piezas especiales | 1.5 % | 375.89 | 5.64 |
| %.AUX003 | % | Medios auxiliares y resto de obra | 3 % | 381.53 | 11.45 |
|  |  | Total |  |  | 392.98 |

**EMARM167** ud Válvula DN 500 mariposa motorizada PN16
1 ud × 6813.83 (7222.66 con costes indirectos) = 7222.66

###### 206010805 EQUIPOS MECÁNICOS
Importe: 9995.94

**490.200B** ud Válvula cierre ø700 mm PN16
1 ud × 9430.13 (9995.94 con costes indirectos) = 9995.94

#### 2S.06.02 ETBAR CHO (19/11/1998)
Importe: 2331276.79
Relación comercial: 000, 0, 001, 002

##### 2S.06.02.01 DEMOLICIONES Y MOVIMIENTO DE TIERRAS (19/11/1998)
Importe: 25727.79

**301.010A** m² Demolición y levantado de pavimento MBC/F (01/01/2010)
32.11 m² × 15.64 (16.58 con costes indirectos) = 532.38
Demolición y levantado de pavimento de M.B.C./F. de espesor variable, incluso carga y transporte del material resultante a vertedero, incluso canón.

| Código | Ud | Descripción | Rendimiento | Precio | Importe |
|---|---|---|---|---|---|
| MO.CAP001 | h | Capataz | 0.075 | 16.64 | 1.25 |
| MAQ.RET001 | h | Retroexcavadora con martillo rompedor | 0.05 | 73.52 | 3.68 |
| MAQ.RET002 | h | Retrocargadora neumáticos 50 CV | 0.05 | 29.02 | 1.45 |
| MAQ.CAM015 | h | Camión basculante 15 Tm. | 0.1 | 33.9 | 3.39 |
| MO.PEO001 | h | Peón | 0.361 | 14.98 | 5.41 |
| %.AUX003 | % | Medios auxiliares y resto de obra | 3 % | 15.18 | 0.46 |
|  |  | Total |  |  | 15.64 |

**301.000** m² (cm) Fresado pavimento asfáltico
4007.08 m² × 0.4 (0.42 con costes indirectos) = 1682.97

| Medición | Uds. | Largo | Parcial |
|---|---|---|---|
| URBANIZACIÓN | 4 | 1001.77 | 4007.080 |
| Total |  |  | 4007.08 |

**301.200** m³ Demolición de hormigón armado volumen real medido
141.86 m³ × 33.78 (35.81 con costes indirectos) = 5080.01

| Medición | Uds. | Largo | Ancho | Alto | Parcial |
|---|---|---|---|---|---|
| MUROS ACTUALES |  |  |  |  |  |
| Interiores | 1 | 25.2 | 0.4 | 4.59 | 46.267 |
|  | 1 | 30.7 | 0.4 | 4.59 | 56.365 |
| Laterales | 1 | 9.52 | 0.4 | 2.5 | 9.520 |
|  | 1 | 4.9 | 0.4 | 0.25 | 0.490 |
|  | 1 | 4.37 | 0.4 | 0.68 | 1.189 |
| ARQUETA VÁLVULAS-CAUDALÍMETRO |  |  |  |  |  |
| Alzado | 1 | 9.55 | 0.2 | 3 | 5.730 |
| Solera | 1 | 10.67 |  | 0.2 | 2.134 |
| DESODORIZACIÓN |  |  |  |  |  |
| Losa | 1 | 3 | 1.8 | 0.2 | 1.080 |
| Alzado | 2 | 3 | 0.3 | 3 | 5.400 |
|  | 2 | 1.8 | 0.3 | 3 | 3.240 |
| Solera | 1 | 3 | 1.8 | 0.2 | 1.080 |
| OTROS |  |  |  |  |  |
| Junto Edificio Control | 1 | 4.53 | 3.1 | 0.2 | 2.809 |
| Junto Espesadores Fangos | 1 | 2 | 1.2 | 0.2 | 0.480 |
| Arqueta trasera | 1 | 1.9 | 0.2 | 2 | 0.760 |
|  | 2 | 1.22 | 0.2 | 2 | 0.976 |
|  | 1 | 1.9 | 1.22 | 0.2 | 0.464 |
| Cuarto trasero | 1 | 1.53 | 1.59 | 0.2 | 0.487 |
|  | 2 | 1.53 | 0.2 | 2 | 1.224 |
|  | 2 | 1.59 | 0.2 | 2 | 1.272 |
|  | 1 | 1.59 | 2.79 | 0.2 | 0.887 |
| Subtotal |  |  |  |  | 141.854 |
| Total |  |  |  |  | 141.86 |

**321.150** m³ Excavación en explanación por medios mecánicos cualquier clase d
9.63 m³ × 6.29 (6.67 con costes indirectos) = 64.23

| Medición | Uds. | Largo | Alto | Parcial |
|---|---|---|---|---|
|  | 1 | 32.11 | 0.3 | 9.633 |
| Total |  |  |  | 9.63 |

**332.350** m³ Relleno con material seleccionado procedente de préstamo
348.67 m³ × 12.4 (13.14 con costes indirectos) = 4581.52

| Medición | Uds. | Largo | Ancho | Alto | Parcial |
|---|---|---|---|---|---|
| RELLENO ESTRUCTURAL |  |  |  |  |  |
| Frontal recinto | 0.25 | 29.9 | 3.96 | 2.56 | 75.779 |
|  | 0.25 | 29.9 | 5.35 | 2.95 | 117.974 |
| A descontar |  |  |  |  |  |
| Zapatas | -0.75 | 2.5 | 2.5 | 0.1 | -0.469 |
|  | -0.75 | 2.5 | 2.5 | 1 | -4.688 |
| Correas | -0.5 | 1.9 | 0.7 | 0.1 | -0.067 |
|  | -0.5 | 1.9 | 0.7 | 0.6 | -0.399 |
| Hormigón en masa | -0.75 | 2.5 | 2.5 | 1.6 | -7.500 |
| Nave principal | 0.25 | 181.87 |  | 2.6 | 118.216 |
|  | 0.25 | 49.07 |  | 2.9 | 35.576 |
|  | 0.25 | 3.5 | 9 | 2.66 | 20.948 |
|  | 0.25 | 6.7 | 2.58 | 2.66 | 11.495 |
| A descontar |  |  |  |  |  |
| Zapatas | -1 | 2.5 | 2.5 | 0.1 | -0.625 |
|  | -1 | 2.5 | 2.5 | 1 | -6.250 |
| Correas | -0.25 | 2.02 | 0.7 | 0.1 | -0.035 |
|  | -0.25 | 2.02 | 0.7 | 0.6 | -0.212 |
|  | -0.25 | 1.68 | 0.7 | 0.1 | -0.029 |
|  | -0.25 | 1.68 | 0.7 | 0.6 | -0.176 |
|  | -0.25 | 3.75 | 0.7 | 0.1 | -0.066 |
|  | -0.25 | 3.75 | 0.7 | 0.6 | -0.394 |
|  | -0.25 | 3.25 | 0.7 | 0.1 | -0.057 |
|  | -0.25 | 3.25 | 0.7 | 0.6 | -0.341 |
| Hormigón en masa | -1 | 2.5 | 2.5 | 1.6 | -10.000 |
| Subtotal |  |  |  |  | 348.680 |
| Total |  |  |  |  | 348.67 |

**332.351** m³ Relleno con material seleccionado de excavación
1046.03 m³ × 12.43 (13.18 con costes indirectos) = 13786.68

| Medición | Uds. | Largo | Ancho | Alto | Parcial |
|---|---|---|---|---|---|
| RELLENO ESTRUCTURAL |  |  |  |  |  |
| Frontal recinto | 0.75 | 29.9 | 3.96 | 2.56 | 227.336 |
|  | 0.75 | 29.9 | 5.35 | 2.95 | 353.923 |
| A descontar |  |  |  |  |  |
| Zapatas | -2.25 | 2.5 | 2.5 | 0.1 | -1.406 |
|  | -2.25 | 2.5 | 2.5 | 1 | -14.063 |
| Correas | -1.5 | 1.9 | 0.7 | 0.1 | -0.200 |
|  | -1.5 | 1.9 | 0.7 | 0.6 | -1.197 |
| Hormigón en masa | -2.25 | 2.5 | 2.5 | 1.6 | -22.500 |
| Nave principal | 0.75 | 181.87 |  | 2.6 | 354.647 |
|  | 0.75 | 49.07 |  | 2.9 | 106.727 |
|  | 0.75 | 3.5 | 9 | 2.66 | 62.843 |
|  | 0.75 | 6.7 | 2.58 | 2.66 | 34.486 |
| A descontar |  |  |  |  |  |
| Zapatas | -3 | 2.5 | 2.5 | 0.1 | -1.875 |
|  | -3 | 2.5 | 2.5 | 1 | -18.750 |
| Correas | -0.75 | 2.02 | 0.7 | 0.1 | -0.106 |
|  | -0.75 | 2.02 | 0.7 | 0.6 | -0.636 |
|  | -0.75 | 1.68 | 0.7 | 0.1 | -0.088 |
|  | -0.75 | 1.68 | 0.7 | 0.6 | -0.529 |
|  | -0.75 | 3.75 | 0.7 | 0.1 | -0.197 |
|  | -0.75 | 3.75 | 0.7 | 0.6 | -1.181 |
|  | -0.75 | 3.25 | 0.7 | 0.1 | -0.171 |
|  | -0.75 | 3.25 | 0.7 | 0.6 | -1.024 |
| Hormigón en masa | -3 | 2.5 | 2.5 | 1.6 | -30.000 |
| Subtotal |  |  |  |  | 1046.039 |
| Total |  |  |  |  | 1046.03 |

##### 2S.06.02.02 CIMENTACIÓN Y ESTRUCTURA (19/11/1998)
Importe: 489507.09
Relación comercial: 000, 0, 001, 002

###### 206020201 CIMENTACIÓN (08/06/2000)
Importe: 68968.88

**610.015** m³ Hormigón de limpieza HL-150/B/20
93.01 m³ × 70 (74.2 con costes indirectos) = 6901.34

| Medición | Uds. | Largo | Ancho | Alto | Parcial |
|---|---|---|---|---|---|
| ZAPATAS |  |  |  |  |  |
| P14, P15, P16, P17 | 4 | 2 | 2 | 0.15 | 2.400 |
| P11, P12, P13 | 3 | 2.5 | 2.5 | 0.15 | 2.813 |
| VIGAS DE ATADO | 2 | 3.4 | 0.4 | 0.15 | 0.408 |
|  | 2 | 2.4 | 0.4 | 0.15 | 0.288 |
|  | 1 | 3.08 | 0.4 | 0.15 | 0.185 |
|  | 1 | 1.68 | 0.4 | 0.15 | 0.101 |
|  | 1 | 3.75 | 0.4 | 0.15 | 0.225 |
|  | 1 | 3.5 | 0.4 | 0.15 | 0.210 |
| SOLERAS |  |  |  |  |  |
| Cota +127.95 | 1 | 146.36 |  | 0.15 | 21.954 |
|  | 1 | 3.3 | 3.3 | 0.15 | 1.634 |
| Cota +130.50 | 1 | 499.82 |  | 0.15 | 74.973 |
| A descontar huecos | -2 | 3.23 | 3.27 | 0.15 | -3.169 |
|  | -1 | 8.35 | 7.16 | 0.15 | -8.968 |
|  | -2 | 6.65 | 1.85 | 0.15 | -3.691 |
|  | -1 | 2.5 | 2.5 | 0.15 | -0.938 |
| Cota +132.14 | 1 | 7.05 | 2.23 | 0.15 | 2.358 |
|  | 1 | 4.7 | 1.78 | 0.15 | 1.255 |
|  | 1 | 4.7 | 1.4 | 0.15 | 0.987 |
| Subtotal |  |  |  |  | 93.025 |
| Total |  |  |  |  | 93.01 |

**610.301** m³ Hormigón armado HA-30/B/20/IV+Qb en soleras y cimentaciones
196.56 m³ × 99.24 (105.19 con costes indirectos) = 20676.15

| Medición | Uds. | Largo | Ancho | Alto | Parcial |
|---|---|---|---|---|---|
| ZAPATAS |  |  |  |  |  |
| P14, P15, P16, P17 | 4 | 2 | 2 | 0.6 | 9.600 |
| P11, P12, P13 | 3 | 2.5 | 2.5 | 0.6 | 11.250 |
| VIGAS DE ATADO | 2 | 3.4 | 0.4 | 0.5 | 1.360 |
|  | 2 | 2.4 | 0.4 | 0.5 | 0.960 |
|  | 1 | 3.08 | 0.4 | 0.5 | 0.616 |
|  | 1 | 1.68 | 0.4 | 0.5 | 0.336 |
|  | 1 | 3.75 | 0.4 | 0.5 | 0.750 |
|  | 1 | 3.5 | 0.4 | 0.5 | 0.700 |
| SOLERAS |  |  |  |  |  |
| Cota +127.95 | 1 | 146.36 |  | 0.4 | 58.544 |
|  | 1 | 3.3 | 3.3 | 0.4 | 4.356 |
| Cota +130.50 | 1 | 247.05 |  | 0.25 | 61.763 |
|  | 1 | 37.28 |  | 0.25 | 9.320 |
|  | 1 | 8.35 | 1 | 0.15 | 1.253 |
|  | 1 | 3.3 | 1.8 | 0.4 | 2.376 |
|  | 1 | 73.88 |  | 0.4 | 29.552 |
| A descontar huecos | -2 | 3.27 | 3.23 | 0.4 | -8.450 |
| Cota +132.14 | 1 | 7.05 | 2.23 | 0.4 | 6.289 |
|  | 1 | 4.7 | 1.78 | 0.4 | 3.346 |
|  | 1 | 4.7 | 1.4 | 0.4 | 2.632 |
| Subtotal |  |  |  |  | 196.553 |
| Total |  |  |  |  | 196.56 |

**600.100** Kg Acero corrugado B-500 SD
24139.99 Kg × 1.41 (1.49 con costes indirectos) = 35968.59

| Medición | Uds. | Largo | Parcial |
|---|---|---|---|
| ZAPATAS |  |  |  |
| Pilares P11, P12, P13 | 406.26372479469 |  |  |
|  | 228.52334519701 |  |  |
|  | 22.195352097612 |  |  |
| Pilares P14, P15, P16, P17 | 176.77364870631 |  |  |
|  | 99.435177397301 |  |  |
|  | 24.66150233068 |  |  |
| VIGAS DE ATADO | 85.861486514495 |  |  |
|  | 12.074271541101 |  |  |
|  | 60.608108127879 |  |  |
|  | 8.523015205483 |  |  |
|  | 38.890202715389 |  |  |
|  | 5.4689347568516 |  |  |
|  | 21.212837844758 |  |  |
|  | 2.983055321919 |  |  |
|  | 47.350084474905 |  |  |
|  | 6.6586056292836 |  |  |
|  | 44.193412176578 |  |  |
|  | 6.2146985873313 |  |  |
|  | 49.717588698651 |  |  |
| SOLERA |  |  |  |
| Cota +127.95 |  |  |  |
| Armadura solera | 1330.0954396231 |  |  |
|  | 1323.4348610736 |  |  |
|  | 527.16427382061 |  |  |
|  | 566.30701031987 |  |  |
|  | 603.71357705504 |  |  |
|  | 625.02111506875 |  |  |
|  | 418.57474675816 |  |  |
| Armadura refuerzo solera | 233.00680632073 |  |  |
|  | 48.829774614746 |  |  |
|  | 259.2861032043 |  |  |
| Zuncho perimetral |  |  |  |
| M40A | 241.10663014622 |  |  |
|  | 64.396114885871 |  |  |
| M40B | 565.83350947512 |  |  |
|  | 150.88893586003 |  |  |
| Arranque muros |  |  |  |
| M40A | 965.94172328807 |  |  |
| M40B | 738.30619217496 |  |  |
| Cota +130.50 |  |  |  |
| Armadura solera | 198.8703547946 |  |  |
|  | 192.24134296812 |  |  |
|  | 53.032094611894 |  |  |
|  | 47.231709263718 |  |  |
|  | 998.21869753847 |  |  |
|  | 977.7792444068 |  |  |
|  | 321.98057442936 |  |  |
|  | 322.92757611886 |  |  |
|  | 69.762457793027 |  |  |
|  | 73.866131780853 |  |  |
|  | 132.58023652974 |  |  |
|  | 196.97635141561 |  |  |
|  | 375.01266904125 |  |  |
|  | 338.07960315083 |  |  |
| Zuncho perimetral |  |  |  |
| M40A | 694.34163874001 |  |  |
|  | 185.61233114163 |  |  |
| M40B | 558.73099680388 |  |  |
|  | 9.4700168949811 |  |  |
|  | 65.816617420119 |  |  |
|  | 60.986908803678 |  |  |
|  | 43.846178223762 |  |  |
|  | 200.29085732885 |  |  |
|  | 23.201541392704 |  |  |
|  | 265.16047305947 |  |  |
| M30A | 44.509079406411 |  |  |
|  | 34.407728051765 |  |  |
|  | 27.620882610362 |  |  |
| M25A | 6.3133445966541 |  |  |
|  | 2.2096706088289 |  |  |
| Arranque muros |  |  |  |
| M25A | 15.413438956675 |  |  |
| M30A | 72.443163096372 |  |  |
| M40A | 2778.5029569875 |  |  |
| M40B | 1895.3055063193 |  |  |
| Cota +132.14 |  |  |  |
| Armadura solera | 321.60177375356 |  |  |
|  | 289.78251698642 |  |  |
|  | 128.79222977174 |  |  |
|  | 150.5732686302 |  |  |
|  | 156.44467910509 |  |  |
|  | 151.5202703197 |  |  |
| Zuncho perimetral |  |  |  |
| M40B | 66.763619109617 |  |  |
|  | 44.509079406411 |  |  |
|  | 16.856630073066 |  |  |
|  | 61.365709479477 |  |  |
|  | 51.138091232898 |  |  |
| Arranque muros |  |  |  |
| M40B | 258.88658686655 |  |  |
| Despuntes y recortes | 0.05 | 22990.47 |  |
| Subtotal |  |  |  |
| Total |  |  | 24139.99 |

**616.100** m² Encofrado plano en soleras y cimentaciones
161.84 m² × 11.53 (12.22 con costes indirectos) = 1977.68

| Medición | Uds. | Largo | Alto | Parcial |
|---|---|---|---|---|
| ZAPATAS |  |  |  |  |
| P14, P15, P16, P17 | 16 | 2 | 0.6 | 19.200 |
| P11, P12, P13 | 12 | 2.5 | 0.6 | 18.000 |
| VIGAS DE ATADO | 4 | 3.4 | 0.5 | 6.800 |
|  | 4 | 2.4 | 0.5 | 4.800 |
|  | 2 | 3.08 | 0.5 | 3.080 |
|  | 2 | 1.68 | 0.5 | 1.680 |
|  | 2 | 3.75 | 0.5 | 3.750 |
|  | 2 | 3.5 | 0.5 | 3.500 |
| SOLERAS |  |  |  |  |
| Cota +127.95 | 1 | 66.56 | 0.4 | 26.624 |
|  | 4 | 3.3 | 0.4 | 5.280 |
| Cota +130.50 | 1 | 8.35 | 0.15 | 1.253 |
|  | 1 | 13 | 0.25 | 3.250 |
|  | 1 | 9.4 | 0.25 | 2.350 |
|  | 1 | 8.35 | 0.4 | 3.340 |
|  | 1 | 36.81 | 0.4 | 14.724 |
|  | 1 | 8 | 0.4 | 3.200 |
|  | 2 | 7.16 | 0.4 | 5.728 |
|  | 4 | 3.22 | 0.4 | 5.152 |
|  | 4 | 3.28 | 0.4 | 5.248 |
|  | 4 | 6.65 | 0.4 | 10.640 |
|  | 4 | 1.85 | 0.4 | 2.960 |
|  | 4 | 2.5 | 0.4 | 4.000 |
| Cota +132.14 | 1 | 7.05 | 0.4 | 2.820 |
|  | 1 | 4.7 | 0.4 | 1.880 |
|  | 1 | 6.48 | 0.4 | 2.592 |
| Subtotal |  |  |  | 161.851 |
| Total |  |  |  | 161.84 |

**600.550** ud Formación de nudo de pilares
16 ud × 203.13 (215.32 con costes indirectos) = 3445.12

| Medición | Uds. | Parcial |
|---|---|---|
| ZAPATAS |  |  |
| Arranque Pilares zapatas | 8 | 8.000 |
| Arranque Pilares muros | 8 | 8.000 |
| Subtotal |  | 16.000 |
| Total |  | 16 |

###### 206020202 ESTRUCTURA (08/06/2000)
Importe: 341922.8
Relación comercial: 000, 0, 001, 002

**610.302** m³ Hormigón armado HA-30/B/20/IV+Qb en muros y alzados
235.79 m³ × 113.67 (120.49 con costes indirectos) = 28410.34

| Medición | Uds. | Largo | Ancho | Alto | Parcial |
|---|---|---|---|---|---|
| CIERRE FORJ. ALVEOPLACAS |  |  |  |  |  |
| Cota 134.90 | 4 | 4 | 0.4 | 0.2 |  |
|  | 2 | 3.9 | 0.4 | 0.2 |  |
| Cota 135.14 | 4 | 4 | 0.4 | 0.2 |  |
|  | 2 | 3.9 | 0.4 | 0.2 |  |
| Cota 137.90 |  |  |  |  |  |
| Cierres interiores | 5 | 15.84 | 0.4 | 0.2 |  |
| Cierres perimetrales | 2 | 15.84 | 0.48 | 0.2 |  |
|  | 2 | 30.22 | 0.48 | 0.2 |  |
| MUROS |  |  |  |  |  |
| Cota 127.95 - 130.50 |  |  |  |  |  |
| Muro M40A | 1 | 25.46 | 0.4 | 2.55 |  |
| Muro M40B | 1 | 14.2 | 0.4 | 2.55 |  |
|  | 1 | 3.23 | 0.4 | 2.55 |  |
|  | 1 | 31.85 | 0.4 | 2.55 |  |
|  | 1 | 6.65 | 0.4 | 2.55 |  |
|  | 2 | 3.3 | 0.4 | 2.55 |  |
|  | 2 | 2.5 | 0.4 | 2.55 |  |
| Cota 130.50 - 132.14 |  |  |  |  |  |
| Muro M20A | 1 | 2.5 | 0.2 | 1.64 |  |
| Muro M30A | 1 | 7.05 | 0.3 | 1.64 |  |
|  | 1 | 5.4 | 0.3 | 1.64 |  |
|  | 1 | 2.58 | 0.3 | 1.64 |  |
|  | 2 | 6.65 | 0.3 | 1.64 |  |
| Muro M40A | 1 | 8.15 | 0.4 | 1.64 |  |
| Muro M40B | 1 | 6.72 | 0.4 | 1.64 |  |
|  | 3 | 7.05 | 0.4 | 1.64 |  |
|  | 1 | 15.8 | 0.4 | 1.64 |  |
|  | 1 | 5.02 | 0.4 | 1.64 |  |
|  | 1 | 6.33 | 0.4 | 1.64 |  |
|  | 1 | 7.05 | 0.4 | 1.64 |  |
|  | 1 | 4.9 | 0.4 | 1.64 |  |
|  | 1 | 13.7 | 0.4 | 1.64 |  |
|  | 1 | 9 | 0.4 | 1.64 |  |
|  | 1 | 4.3 | 0.4 | 1.64 |  |
|  | 1 | 2.9 | 0.4 | 1.64 |  |
|  | 2 | 5.68 | 0.4 | 1.64 |  |
|  | 1 | 2.58 | 0.4 | 1.64 |  |
|  | 1 | 7.05 | 0.4 | 1.64 |  |
|  | 1 | 20.7 | 0.4 | 1.64 |  |
| Muro M55A | 2 | 6.1 | 0.55 | 1.64 |  |
| Subtotal |  |  |  |  |  |
| Total |  |  |  |  | 235.79 |

**610.303** m³ Hormigón armado HA-30/B/20/IV+Qb en forjados y losas
24.37 m³ × 117.99 (125.07 con costes indirectos) = 3047.96

| Medición | Uds. | Largo | Ancho | Alto | Parcial |
|---|---|---|---|---|---|
| LOSAS |  |  |  |  |  |
| Cota 130.50 | 1 | 8.35 | 1 | 0.15 | 1.253 |
|  | 1 | 2.5 | 1.2 | 0.4 | 1.200 |
| Cota 132.14 | 1 | 1.2 | 1.4 | 0.15 | 0.252 |
|  | 1 | 7.05 | 1.4 | 0.4 | 3.948 |
|  | 1 | 6.65 | 0.5 | 0.3 | 0.998 |
|  | 1 | 2.7 | 1.3 | 0.47 | 1.650 |
|  | 2 | 6.1 | 0.5 | 0.75 | 4.575 |
|  | 1 | 2.7 | 1.6 | 1.08 | 4.666 |
|  | 1 | 1 | 2.58 | 0.25 | 0.645 |
|  | 1 | 6.1 | 2.58 | 0.25 | 3.935 |
|  | 1 | 1.2 | 2.58 | 0.4 | 1.238 |
| Subtotal |  |  |  |  | 24.360 |
| Total |  |  |  |  | 24.37 |

**610.306** m² Hormigón armado HA-30/B/20/IV+Qb e=15 cm en escaleras
11.34 m² × 58.84 (62.37 con costes indirectos) = 707.28

| Medición | Uds. | Largo | Ancho | Parcial |
|---|---|---|---|---|
|  | 1 | 2.5 | 1 | 2.500 |
|  | 1 | 4.17 | 1 | 4.170 |
|  | 1 | 4.67 | 1 | 4.670 |
| Subtotal |  |  |  | 11.340 |
| Total |  |  |  | 11.34 |

**600.550** ud Formación de nudo de pilares
17 ud × 203.13 (215.32 con costes indirectos) = 3660.44

| Medición | Uds. | Parcial |
|---|---|---|
| PILARES | 17 | 17.000 |
| Total |  | 17 |

**610.200** m Pilar prefabricado HA 40x40 cm, hasta 4,00 m, sin ménsulas (07/02/2005)
11.1 m × 488.16 (517.45 con costes indirectos) = 5743.70
Pilar prefabricado de hormigón armado de sección 40x40 cm, de 4,00 m de altura, para acabado visto del hormigón, sin ménsulas. La unidad incluye replanteo del pilar, izado y presentación del pilares mediante grúa, ajuste a su posición correcta y nivelación, formación de la unión con los elementos de apoyo, llenado y sellado de juntas, montaje y desmontaje de apeos complementarios.

| Código | Ud | Descripción | Rendimiento | Precio | Importe |
|---|---|---|---|---|---|
| MAT.PILP041 | m | Pilar prefabricado HA 40x40 cm hasta 4,00 m de altura, sin ménsu (material; 25/08/2020) | 1 | 371.53 | 371.53 |
| MAQ.GRU500 | h | Grúa 25 Tn a 40 m | 0.295 | 270.46 | 79.79 |
| MO.OFI001 | h | Oficial 1ª | 0.295 | 15.59 | 4.60 |
| MO.PEO001 | h | Peón | 0.6 | 14.98 | 8.99 |
| %.AUX005 | % | Medios auxiliares y resto de obra | 5 % | 464.91 | 23.25 |
|  |  | Total |  |  | 488.16 |

Relación comercial: 000, 0, 001, 002

| Medición | Uds. | Largo | Parcial |
|---|---|---|---|
| PILARES | 3 | 3.7 | 11.100 |
| Total |  |  | 11.1 |

**610.203** m Pilar prefabricado HA 40x40 cm, de 4,00 a 8,50 m de altura, 2 mé (07/02/2005)
72.52 m × 515.62 (546.56 con costes indirectos) = 39636.53
Pilar prefabricado de hormigón armado de sección 40x40 cm, de 4,00 a 8,50 m de altura, para acabado visto del hormigón, con dos ménsulas a una cara. La unidad incluye replanteo del pilar, izado y presentación del pilares mediante grúa, ajuste a su posición correcta y nivelación, formación de la unión con los elementos de apoyo, llenado y sellado de juntas, montaje y desmontaje de apeos complementarios.

| Código | Ud | Descripción | Rendimiento | Precio | Importe |
|---|---|---|---|---|---|
| MAT.PILP042 | m | Pilar pref. HA 40x40 cm, de 4,00 a 8,50 m de altura, 2 ménsulas (material; 25/08/2020) | 1 | 371.53 | 371.53 |
| MAQ.GRU500 | h | Grúa 25 Tn a 40 m | 0.378 | 270.46 | 102.23 |
| MO.OFI001 | h | Oficial 1ª | 0.38 | 15.59 | 5.92 |
| MO.PEO001 | h | Peón | 0.76 | 14.98 | 11.38 |
| %.AUX005 | % | Medios auxiliares y resto de obra | 5 % | 491.06 | 24.55 |
|  |  | Total |  |  | 515.62 |

Relación comercial: 000, 0, 001, 002

| Medición | Uds. | Largo | Parcial |
|---|---|---|---|
| PILARES |  |  |  |
| P8, P9, P10, P11, P12, P13, P14 | 7 | 6 | 42.000 |
| P1, P2, P3, P4, P5, P6, P7 | 7 | 4.36 | 30.520 |
| Subtotal |  |  | 72.520 |
| Total |  |  | 72.52 |

**610.503** m Viga prefabricada cuadrada 40x40 cm
55.2 m × 284.34 (301.4 con costes indirectos) = 16637.28

| Medición | Uds. | Largo | Parcial |
|---|---|---|---|
| FORJ. ALVEOPLACAS |  |  |  |
| Cota 134.90 | 2 | 9.2 | 18.400 |
|  | 2 | 4.6 | 9.200 |
| Cota 135.14 | 2 | 9.2 | 18.400 |
|  | 2 | 4.6 | 9.200 |
| Subtotal |  |  | 55.200 |
| Total |  |  | 55.2 |

**610.520** m Viga prefabricada doble T 60x110 cm
109.76 m × 714.16 (757.01 con costes indirectos) = 83089.42
Viga prefabricada de hormigón armado doble T, tipo 60x110, de 60 cm de anchura de base y 110 cm de canto, de geometría variable, postesada, según planos. La unidad comprende replanteo de las vigas, izado y presentación de las vigas mediante grúa, ajuste a su posición correcta y nivelación, formación de la unión con los elementos de apoyo, llenado y sellado de juntas, montaje y desmontaje de apeos complementarios.

| Código | Ud | Descripción | Rendimiento | Precio | Importe |
|---|---|---|---|---|---|
| MAT.VIG2T110 | m | Viga doble T 60x110 (material; 25/08/2020) | 1 | 585 | 585.00 |
| MAQ.GRU300 | h | Grúa autopropulsada brazo telescópico gran capacidad | 0.25 | 350 | 87.50 |
| MO.OFI001 | h | Oficial 1ª | 0.25 | 15.59 | 3.90 |
| MO.PEO001 | h | Peón | 0.25 | 14.98 | 3.75 |
| %.AUX005 | % | Medios auxiliares y resto de obra | 5 % | 680.15 | 34.01 |
|  |  | Total |  |  | 714.16 |

| Medición | Uds. | Largo | Parcial |
|---|---|---|---|
| FORJADO +137.90 | 7 | 15.68 | 109.760 |
| Total |  |  | 109.76 |

**610.602** m² Forjado alveoplaca 15+5 cm carga 1.000 Kg/m² HA-30/B/20/IV+Qb
124.02 m² × 162.92 (172.7 con costes indirectos) = 21418.25

| Medición | Uds. | Largo | Ancho | Parcial |
|---|---|---|---|---|
| FORJADO |  |  |  |  |
| Cota 132.14 | 2 | 3.6 | 3.57 | 25.704 |
| Cota 134.90 | 1 | 8.4 | 4 | 33.600 |
|  | 1 | 6.1 | 2.55 | 15.555 |
| Cota 135.14 | 1 | 8.4 | 4 | 33.600 |
|  | 1 | 6.1 | 2.55 | 15.555 |
| Subtotal |  |  |  | 124.014 |
| Total |  |  |  | 124.02 |

**610.600** m² Forjado alveoplaca 25+5 cm carga 1.000 Kg/m² HA-30/B/20/IV+Qb
473.85 m² × 177.52 (188.17 con costes indirectos) = 89164.35

| Medición | Uds. | Largo | Ancho | Parcial |
|---|---|---|---|---|
| FORJADO +137.90 | 1 | 30.22 | 15.68 | 473.850 |
| Total |  |  |  | 473.85 |

**600.100** Kg Acero corrugado B-500 SD
15167.49 Kg × 1.41 (1.49 con costes indirectos) = 22599.56

| Medición | Uds. | Largo | Parcial |
|---|---|---|---|
| MUROS |  |  |  |
| Cota 127.95 - 130.50 |  |  |  |
| Muro M40A | 1556.2394430752 |  | 1556.239 |
|  | 1395.2491558605 |  | 1395.249 |
| Muro M40B | 293.51133613882 |  | 293.511 |
|  | 452.78518279128 |  | 452.785 |
|  | 66.941181926398 |  | 66.941 |
|  | 120.74271541101 |  | 120.743 |
|  | 659.11317589068 |  | 659.113 |
|  | 973.48814300126 |  | 973.488 |
|  | 139.03168553944 |  | 139.032 |
|  | 215.82760379718 |  | 215.828 |
|  | 123.5837204795 |  | 123.584 |
|  | 241.48543082202 |  | 241.485 |
|  | 102.98643373292 |  | 102.986 |
|  | 187.15120888706 |  | 187.151 |
| Cota 130.50 - 132.14 |  |  |  |
| Muro M40A | 310.61655415538 |  | 310.617 |
|  | 265.63397390422 |  | 265.634 |
|  | 362.38597984794 |  | 362.386 |
|  | 307.30204824214 |  | 307.302 |
| Muro M40B | 236.60245336054 |  | 236.602 |
|  | 330.08927639568 |  | 330.089 |
|  | 101.92105683223 |  | 101.921 |
|  | 141.60634638276 |  | 141.606 |
|  | 47.320490672109 |  | 47.320 |
|  | 73.244661922119 |  | 73.245 |
|  | 98.281019088226 |  | 98.281 |
|  | 141.60634638276 |  | 141.606 |
|  | 69.160717136159 |  | 69.161 |
|  | 100.58933570638 |  | 100.589 |
|  | 294.84305726468 |  | 294.843 |
|  | 307.6275800729 |  | 307.628 |
|  | 72.800754880167 |  | 72.801 |
|  | 105.47231316785 |  | 105.472 |
|  | 138.32143427232 |  | 138.321 |
|  | 203.13186239734 |  | 203.132 |
|  | 72.800754880167 |  | 72.801 |
|  | 117.19145907539 |  | 117.191 |
|  | 109.20113232025 |  | 109.201 |
|  | 154.3020877826 |  | 154.302 |
| Muro M30A | 118.80678747805 |  | 118.807 |
|  | 101.05050579996 |  | 101.051 |
|  | 53.083883766789 |  | 53.084 |
|  | 48.151583300653 |  | 48.152 |
|  | 35.389255844526 |  | 35.389 |
|  | 37.978713589247 |  | 37.979 |
| Muro M25A | 17.694627922263 |  | 17.695 |
|  | 12.084136142033 |  | 12.084 |
| Muro M20A | 32.861451855631 |  | 32.861 |
|  | 32.183260541537 |  | 32.183 |
| LOSAS |  |  |  |
| Cota 130.50 | 53.032094611894 |  | 53.032 |
|  | 47.784126915925 |  | 47.784 |
| Cota 132.14 | 98.522701811066 |  | 98.523 |
|  | 90.631021065249 |  | 90.631 |
|  | 113.64020273977 |  | 113.640 |
|  | 87.755489893491 |  | 87.755 |
|  | 49.717588698651 |  | 49.718 |
|  | 65.658783805202 |  | 65.659 |
|  | 161.77945528926 |  | 161.779 |
|  | 148.708859054 |  | 148.709 |
|  | 58.335304073084 |  | 58.335 |
|  | 69.762457793027 |  | 69.762 |
|  | 83.967483135499 |  | 83.967 |
|  | 70.709459482526 |  | 70.709 |
|  | 95.962837869142 |  | 95.963 |
|  | 119.32221287676 |  | 119.322 |
|  | 264.21347136997 |  | 264.213 |
|  | 130.68623315074 |  | 130.686 |
|  | 22.096706088289 |  | 22.097 |
|  | 15.15202703197 |  | 15.152 |
| FORJADOS PLACAS ALVEOLARES |  |  |  |
| Cota 132.14 |  |  |  |
| Armadura base | 57.050933031702 |  | 57.051 |
| Armadura refuerzo | 24.148543082202 |  | 24.149 |
|  | 15.092839426376 |  | 15.093 |
| Cota 134.90 |  |  |  |
| Armadura base | 37.288191523988 |  | 37.288 |
|  | 37.288191523988 |  | 37.288 |
|  | 17.545425833162 |  | 17.545 |
|  | 17.600914213406 |  | 17.601 |
| Armadura refuerzo | 26.516047305947 |  | 26.516 |
|  | 19.571368249628 |  | 19.571 |
| Cota 135.14 |  |  |  |
| Armadura base | 37.288191523988 |  | 37.288 |
|  | 37.288191523988 |  | 37.288 |
|  | 17.545425833162 |  | 17.545 |
|  | 17.600914213406 |  | 17.601 |
| Armadura refuerzo | 26.516047305947 |  | 26.516 |
|  | 19.571368249628 |  | 19.571 |
| Cota 137.90 |  |  |  |
| Armadura base | 503.66802747506 |  | 503.668 |
|  | 506.74208374058 |  | 506.742 |
| Despuntes y recortes | 0.05 | 14445.23 | 722.262 |
| Subtotal |  |  | 15167.490 |
| Total |  |  | 15167.49 |

**616.110** m² Encofrado plano en muros y alzados
1096.58 m² × 14.77 (15.66 con costes indirectos) = 17172.44

| Medición | Uds. | Largo | Alto | Parcial |
|---|---|---|---|---|
| MUROS |  |  |  |  |
| Cota 127.95 - 130.50 |  |  |  |  |
| Muro M40A | 2 | 25.46 | 2.55 |  |
| Muro M40B | 2 | 14.2 | 2.55 |  |
|  | 2 | 3.23 | 2.55 |  |
|  | 2 | 31.85 | 2.55 |  |
|  | 2 | 6.65 | 2.55 |  |
|  | 4 | 3.3 | 2.55 |  |
|  | 4 | 2.5 | 2.55 |  |
| Cota 130.50 - 132.14 |  |  |  |  |
| Muro M20A | 2 | 2.5 | 1.64 |  |
| Muro M30A | 2 | 7.05 | 1.64 |  |
|  | 2 | 5.4 | 1.64 |  |
|  | 2 | 2.58 | 1.64 |  |
|  | 4 | 6.65 | 1.64 |  |
| Muro M40A | 2 | 8.15 | 1.64 |  |
| Muro M40B | 2 | 6.72 | 1.64 |  |
|  | 6 | 7.05 | 1.64 |  |
|  | 2 | 15.8 | 1.64 |  |
|  | 2 | 5.02 | 1.64 |  |
|  | 2 | 6.33 | 1.64 |  |
|  | 2 | 7.05 | 1.64 |  |
|  | 2 | 4.9 | 1.64 |  |
|  | 2 | 13.7 | 1.64 |  |
|  | 2 | 9 | 1.64 |  |
|  | 2 | 4.3 | 1.64 |  |
|  | 2 | 2.9 | 1.64 |  |
|  | 4 | 5.68 | 1.64 |  |
|  | 2 | 2.58 | 1.64 |  |
|  | 2 | 7.05 | 1.64 |  |
|  | 2 | 20.7 | 1.64 |  |
| Muro M55A | 4 | 6.1 | 1.64 |  |
| Subtotal |  |  |  |  |
| Total |  |  |  | 1096.58 |

**616.130** m² Encofrado plano en forjados y losas
24.37 m² × 28.2 (29.89 con costes indirectos) = 728.42

| Medición | Uds. | Largo | Ancho | Alto | Parcial |
|---|---|---|---|---|---|
| LOSAS |  |  |  |  |  |
| Cota 130.50 | 1 | 8.35 | 1 | 0.15 | 1.253 |
|  | 1 | 2.5 | 1.2 | 0.4 | 1.200 |
| Cota 132.14 | 1 | 1.2 | 1.4 | 0.15 | 0.252 |
|  | 1 | 7.05 | 1.4 | 0.4 | 3.948 |
|  | 1 | 6.65 | 0.5 | 0.3 | 0.998 |
|  | 1 | 2.7 | 1.3 | 0.47 | 1.650 |
|  | 2 | 6.1 | 0.5 | 0.75 | 4.575 |
|  | 1 | 2.7 | 1.6 | 1.08 | 4.666 |
|  | 1 | 1 | 2.58 | 0.25 | 0.645 |
|  | 1 | 6.1 | 2.58 | 0.25 | 3.935 |
|  | 1 | 1.2 | 2.58 | 0.4 | 1.238 |
| Subtotal |  |  |  |  | 24.360 |
| Total |  |  |  |  | 24.37 |

**608.001** Kg Acero S275 J2G3 en perfiles
2948.46 Kg × 3.17 (3.36 con costes indirectos) = 9906.83

| Medición | Uds. | Parcial |
|---|---|---|
| PUENTE GRÚA | 2948.46 | 2948.460 |
| Total |  | 2948.46 |

###### 206020203 CUBIERTA (19/11/1998)
Importe: 78615.41

**610.020** m³ Hormigón en masa HNE-20/B/40
511.15 m³ × 76.89 (81.5 con costes indirectos) = 41658.73

| Medición | Uds. | Largo | Ancho | Parcial |
|---|---|---|---|---|
| CUBIERTAS | 1 | 9.2 | 4.6 | 42.320 |
|  | 1 | 29.9 | 15.68 | 468.832 |
| Subtotal |  |  |  | 511.152 |
| Total |  |  |  | 511.15 |

**625.320** m² Impermeabilización cubierta protección mineral ligera
540.84 m² × 40.44 (42.87 con costes indirectos) = 23185.81

| Medición | Uds. | Largo | Ancho | Alto | Parcial |
|---|---|---|---|---|---|
| CUBIERTAS | 1 | 9.2 | 4.6 |  | 42.320 |
|  | 1 | 29.9 | 15.68 |  | 468.832 |
| REMATES VERTICALES | 2 | 9.2 |  | 0.25 | 4.600 |
|  | 2 | 4.6 |  | 0.25 | 2.300 |
|  | 2 | 29.9 |  | 0.25 | 14.950 |
|  | 2 | 15.68 |  | 0.25 | 7.840 |
| Subtotal |  |  |  |  | 540.842 |
| Total |  |  |  |  | 540.84 |

**613.020** m² Fábrica bloque hormigón vibrado 20 cm
143.55 m² × 28.45 (30.16 con costes indirectos) = 4329.47

| Medición | Uds. | Largo | Alto | Parcial |
|---|---|---|---|---|
| CUBIERTAS |  |  |  |  |
| Inferior | 1 | 9.55 | 1 | 9.550 |
|  | 2 | 4.75 | 1 | 9.500 |
| Superior | 2 | 30.25 | 1 | 60.500 |
|  | 2 | 16 | 2 | 64.000 |
| Subtotal |  |  |  | 143.550 |
| Total |  |  |  | 143.55 |

**609.001** m² Enfoscado paramentos verticales
287.1 m² × 17.5 (18.55 con costes indirectos) = 5325.71

| Medición | Uds. | Largo | Alto | Parcial |
|---|---|---|---|---|
| CUBIERTAS |  |  |  |  |
| Inferior | 2 | 9.55 | 1 | 19.100 |
|  | 4 | 4.75 | 1 | 19.000 |
| Superior | 4 | 30.25 | 1 | 121.000 |
|  | 4 | 16 | 2 | 128.000 |
| Subtotal |  |  |  | 287.100 |
| Total |  |  |  | 287.1 |

**609.004** m² Pintura plástica exteriores / interiores
287.1 m² × 5.76 (6.11 con costes indirectos) = 1754.18

| Medición | Uds. | Largo | Alto | Parcial |
|---|---|---|---|---|
| CUBIERTAS |  |  |  |  |
| Inferior | 2 | 9.55 | 1 | 19.100 |
|  | 4 | 4.75 | 1 | 19.000 |
| Superior | 4 | 30.25 | 1 | 121.000 |
|  | 4 | 16 | 2 | 128.000 |
| Subtotal |  |  |  | 287.100 |
| Total |  |  |  | 287.1 |

**610.512** m Albardilla de hormigón
111.55 m × 19.97 (21.17 con costes indirectos) = 2361.51

| Medición | Uds. | Largo | Parcial |
|---|---|---|---|
| CUBIERTAS |  |  |  |
| Inferior | 1 | 9.55 | 9.550 |
|  | 2 | 4.75 | 9.500 |
| Superior | 2 | 30.25 | 60.500 |
|  | 2 | 16 | 32.000 |
| Subtotal |  |  | 111.550 |
| Total |  |  | 111.55 |

##### 2S.06.02.03 CARPINTERÍA Y REVESTIMIENTO (19/11/1998)
Importe: 272375.35

###### 206020301 TABIQUERIA Y REVESTIMIENTOS (19/11/1998)
Importe: 130949.19

**613.300** m² Fachada pesada de paneles prefabricados de hormigón armado
588.08 m² × 145.83 (154.58 con costes indirectos) = 90905.41

| Medición | Uds. | Largo | Alto | Parcial |
|---|---|---|---|---|
| CERRAMIENTO EXTERIOR | 1 | 30.22 | 6 | 181.320 |
|  | 1 | 30.22 | 6.74 | 203.683 |
|  | 2 | 16 | 6 | 192.000 |
|  | 1 | 9.52 | 3.24 | 30.845 |
|  | 1 | 9.52 | 5 | 47.600 |
|  | 2 | 4.6 | 5 | 46.000 |
| A descontar carpinterías | -2 | 3 | 3.8 | -22.800 |
|  | -2 | 4 | 3.8 | -30.400 |
|  | -8 | 4 | 0.75 | -24.000 |
|  | -4 | 3 | 0.75 | -9.000 |
|  | -2 | 2.75 | 0.75 | -4.125 |
|  | -1 | 2.75 | 3.8 | -10.450 |
|  | -1 | 2.4 | 3.2 | -7.680 |
|  | -2 | 2.4 | 0.75 | -3.600 |
|  | -1 | 2 | 0.65 | -1.300 |
| Subtotal |  |  |  | 588.093 |
| Total |  |  |  | 588.08 |

**613.015** m² Fábrica bloque hormigón vibrado 15 cm (19/11/1998)
53.63 m² × 27.99 (29.67 con costes indirectos) = 1591.20
Fábrica de bloque hueco de hormigón vibrado de 15 cm de espesor (15x25x50 cm), con marcado CE, categoría I, según UNE EN 771-3:2011+A1:2016, recibidos con mortero industrial M 2,5, con marcado CE según UNE EN 998-2:2012, incluso aplomado, replanteo, nivelado, humedecido del bloque, grapas metálicas de unión a la estructura, ejecución de jambar y parte proporcional de refuerzo de esquinas y cruces con acero B-400 S.

| Código | Ud | Descripción | Rendimiento | Precio | Importe |
|---|---|---|---|---|---|
| AUX.HORM020 | m³ | Hormigón en masa HM-20 | 0.01 | 66.12 | 0.66 |
| AUX.MOR010 | m³ | Mortero de cemento M-250 | 0.02 | 87.18 | 1.74 |
| MAT.BLO015 | ud | Bloque hormigón vibrado 15 cm (material; 09/01/2018) | 9 | 1.22 | 10.98 |
| MAT.ACE001 | kg | Acero corrugado B-400 S | 0.15 | 0.41 | 0.06 |
| MO.OFI001 | h | Oficial 1ª | 0.4 | 15.59 | 6.24 |
| MO.PEO001 | h | Peón | 0.5 | 14.98 | 7.49 |
| %.AUX003 | % | Medios auxiliares y resto de obra | 3 % | 27.17 | 0.82 |
|  |  | Total |  |  | 27.99 |

| Medición | Uds. | Largo | Alto | Parcial |
|---|---|---|---|---|
| CERRAMIENTOS INTERIORES | 1 | 6.4 | 3.05 | 19.520 |
|  | 2 | 2.5 | 3.05 | 15.250 |
|  | 1 | 4.6 | 4.1 | 18.860 |
| Subtotal |  |  |  | 53.630 |
| Total |  |  |  | 53.63 |

**609.000** m² Enfoscado paramentos horizontales
575.07 m² × 19.07 (20.21 con costes indirectos) = 11622.16

| Medición | Uds. | Largo | Ancho | Parcial |
|---|---|---|---|---|
| FORJADOS |  |  |  |  |
| Sótanos | 1 | 7.7 | 4 | 30.800 |
|  | 1 | 6.4 | 2.65 | 16.960 |
| Planta baja |  |  |  |  |
| Nave | 1 | 30.22 | 16 | 483.520 |
| Oficina | 1 | 9.52 | 4.6 | 43.792 |
| Subtotal |  |  |  | 575.072 |
| Total |  |  |  | 575.07 |

**609.001** m² Enfoscado paramentos verticales
819.27 m² × 17.5 (18.55 con costes indirectos) = 15197.46

| Medición | Uds. | Largo | Alto | Parcial |
|---|---|---|---|---|
| INTERIORES |  |  |  |  |
| Nave | 2 | 29.9 | 6.75 | 403.650 |
|  | 2 | 15.68 | 6.75 | 211.680 |
|  | 2 | 6.4 | 3.05 | 39.040 |
|  | 2 | 2.5 | 3.05 | 15.250 |
| Entrada | 4 | 4.6 | 4.1 | 75.440 |
|  | 2 | 4.03 | 4.1 | 33.046 |
|  | 2 | 5.02 | 4.1 | 41.164 |
| Subtotal |  |  |  | 819.270 |
| Total |  |  |  | 819.27 |

**609.004** m² Pintura plástica exteriores / interiores
1394.34 m² × 5.76 (6.11 con costes indirectos) = 8519.42

| Medición | Uds. | Largo | Parcial |
|---|---|---|---|
| PARAMENTOS HORIZONTALES | 1 | 575.07 | 575.070 |
| PARAMENTOS VERTICALES | 1 | 819.27 | 819.270 |
| Subtotal |  |  | 1394.340 |
| Total |  |  | 1394.34 |

**610.511** m Albardilla metálica chapa plegada de aluminio lacado en color
120.68 m × 24.34 (25.8 con costes indirectos) = 3113.54

| Medición | Uds. | Largo | Parcial |
|---|---|---|---|
| CERRAMIENTO EXTERIOR | 2 | 30.22 | 60.440 |
|  | 2 | 16 | 32.000 |
|  | 2 | 9.52 | 19.040 |
|  | 2 | 4.6 | 9.200 |
| Subtotal |  |  | 120.680 |
| Total |  |  | 120.68 |

###### 206020302 PAVIMENTOS Y ALICATADOS (13/10/2011)
Importe: 25887.38

**500.800** m² Pavimento continuo hormigón HM-25/B/20/I 10 cm armado fibras pol
724.04 m² × 22.31 (23.65 con costes indirectos) = 17123.55

| Medición | Uds. | Largo | Parcial |
|---|---|---|---|
| EXTERIOR RECINTO | 1 | 212.89 | 212.890 |
| INTERIOR EDIFICIO | 1 | 511.15 | 511.150 |
| Subtotal |  |  | 724.040 |
| Total |  |  | 724.04 |

**608.078** m² Celosía tramex galvanizada 30x30 pletinas 25x3 mm
69.4 m² × 119.13 (126.28 con costes indirectos) = 8763.83

| Medición | Uds. | Largo | Parcial |
|---|---|---|---|
|  | 1 | 7.76 | 7.760 |
|  | 1 | 8.16 | 8.160 |
|  | 1 | 16.53 | 16.530 |
|  | 1 | 3.38 | 3.380 |
|  | 2 | 3.36 | 6.720 |
|  | 2 | 0.25 | 0.500 |
|  | 1 | 2.94 | 2.940 |
|  | 1 | 3.71 | 3.710 |
|  | 1 | 1.82 | 1.820 |
|  | 1 | 7.76 | 7.760 |
|  | 1 | 3.77 | 3.770 |
|  | 1 | 6.35 | 6.350 |
| Subtotal |  |  | 69.400 |
| Total |  |  | 69.4 |

###### 206020303 CARPINTERÍAS (19/11/1998)
Importe: 39594.75

**610.550** m Vierteaguas de hormigón visto 50x30x5 cm
57.3 m × 60.98 (64.64 con costes indirectos) = 3703.87

| Medición | Uds. | Largo | Parcial |
|---|---|---|---|
| VENTANAS | 8 | 4.1 | 32.800 |
|  | 4 | 2.5 | 10.000 |
|  | 4 | 3.1 | 12.400 |
|  | 1 | 2.1 | 2.100 |
| Subtotal |  |  | 57.300 |
| Total |  |  | 57.3 |

**611.500** m² Puerta / Ventana practicable PVC acristalamiento 8+10+4
58.5 m² × 336.79 (357 con costes indirectos) = 20884.50

| Medición | Uds. | Largo | Alto | Parcial |
|---|---|---|---|---|
| VENTANAS | 8 | 4 | 0.75 | 24.000 |
|  | 4 | 2.4 | 0.75 | 7.200 |
|  | 4 | 3 | 0.75 | 9.000 |
|  | 1 | 2 | 0.75 | 1.500 |
| PUERTAS | 1 | 2.4 | 3.8 | 9.120 |
|  | 1 | 2.4 | 3.2 | 7.680 |
| Subtotal |  |  |  | 58.500 |
| Total |  |  |  | 58.5 |

**611.600** ud Puerta seccional 3000x3800 mm (24/06/2014)
2 ud × 1927.54 (2043.19 con costes indirectos) = 4086.38
Puerta seccional de 3,00x3,80 m, Diasan-Breda sire Steel Line modelo Secura Silver o similar, con marcado CE, fabrico en paneles Secur-Pan de 405 y 615 por 42 mm de espesor, compuestos de dos chapas contrapuertas de acero galvanizado, antipellizco, con aislante de espuma de poliuretano librede CFC inyectado, juntas-guarnición de goma EPDM en todo el contorno, sistema de levantamiento realizado a través de muelles de torsión helicoidales, para de paracaídas contra la rotura de los muelles y par de paracaídas contra la rotura de los cables, colores estándar del panel (exterior blanco C21, interior blanco C21), soportes no esclables, bisagras de aluminio tamboreado plata, sin tapones y ruedas dobles de tijera para rotación de paneles. Completamente instalada.

| Código | Ud | Descripción | Rendimiento | Precio | Importe |
|---|---|---|---|---|---|
| MAT.PTAG300 | ud | Pta garaje seccional 3000x3800 mm. DIASAN-Breda mod Secura Silve (material; 24/06/2014) | 1 | 1871.4 | 1871.40 |
| %.AUX003 | % | Medios auxiliares y resto de obra | 3 % | 1871.40 | 56.14 |
|  |  | Total |  |  | 1927.54 |

**611.601** ud Puerta seccional 4000x3800 mm
2 ud × 2626.5 (2784.09 con costes indirectos) = 5568.18

**611.621** ud Puerta peatonal 2 hojas alumino lacado blanco 1,60x2,10 m acrist
2 ud × 633.72 (671.74 con costes indirectos) = 1343.48

**625.325** m Barandilla escalera h=1 m, pasamanos y barrotes verticales tubo
84.05 m × 44.99 (47.69 con costes indirectos) = 4008.34

| Medición | Uds. | Largo | Parcial |
|---|---|---|---|
|  | 2 | 2.2 | 4.400 |
|  | 2 | 1.76 | 3.520 |
|  | 1 | 13.15 | 13.150 |
|  | 1 | 5.92 | 5.920 |
|  | 2 | 2.22 | 4.440 |
|  | 1 | 12.5 | 12.500 |
|  | 1 | 31.57 | 31.570 |
|  | 1 | 8.55 | 8.550 |
| Subtotal |  |  | 84.050 |
| Total |  |  | 84.05 |

###### 206020304 REVESTIMIENTO DE FACHADAS (16/09/2011)
Importe: 75944.03

**650.025** m² Cerramiento de madera tecnológica perfil FIGUERES o similar 80x5
256.2 m² × 187.45 (198.7 con costes indirectos) = 50906.94

| Medición | Uds. | Largo | Parcial |
|---|---|---|---|
| Alzado principal | 1 | 19.2 | 19.200 |
|  | 1 | 7.2 | 7.200 |
|  | 2 | 12.75 | 25.500 |
|  | 2 | 17 | 34.000 |
| Alzado posterior | 2 | 25.4 | 50.800 |
|  | 2 | 19.1 | 38.200 |
|  | 2 | 15.25 | 30.500 |
| Alzado lateral | 2 | 25.4 | 50.800 |
| Subtotal |  |  | 256.200 |
| Total |  |  | 256.2 |

**650.026** m² Mamposteria de piedra basáltica
305.07 m² × 77.42 (82.07 con costes indirectos) = 25037.09

| Medición | Uds. | Largo | Parcial |
|---|---|---|---|
| Alzado frontal | 1 | 103.17 | 103.170 |
| Alzado lateral izquierdo | 1 | 72.5 | 72.500 |
| Alzado lateral derecho | 1 | 60.3 | 60.300 |
| Alzado posterior | 1 | 69.1 | 69.100 |
| Subtotal |  |  | 305.070 |
| Total |  |  | 305.07 |

##### 2S.06.02.04 URBANIZACIÓN (19/11/1998)
Importe: 54742.14

###### 206020401 PAVIMENTOS PEATONALES (19/11/1998)
Importe: 12340.54

**570.100** m Bordillo prefabricado de hormigón 100x30x15
215.45 m × 25.15 (26.66 con costes indirectos) = 5743.90

| Medición | Uds. | Largo | Parcial |
|---|---|---|---|
| ZONAS PEATONALES |  |  |  |
| Frontal | 1 | 30.7 | 30.700 |
|  | 1 | 9 | 9.000 |
| Trasera | 1 | 4 | 4.000 |
| ZONAS AJARDINADAS |  |  |  |
| Trasera | 1 | 50 | 50.000 |
| Lateral izquierdo | 1 | 32 | 32.000 |
| Lateral derecho | 1 | 47.45 | 47.450 |
| Frontal | 1 | 42.3 | 42.300 |
| Subtotal |  |  | 215.450 |
| Total |  |  | 215.45 |

**550.100** m² Pavimento de hormigón vibrofratasado HP-40 i/mallazo
260.12 m² × 23.92 (25.36 con costes indirectos) = 6596.64

| Medición | Uds. | Largo | Parcial |
|---|---|---|---|
| EDIFICIO |  |  |  |
| Frontal | 1 | 228.01 | 228.010 |
| Trasera | 1 | 32.11 | 32.110 |
| Subtotal |  |  | 260.120 |
| Total |  |  | 260.12 |

###### 206020402 PAVIMENTOS RODADOS (01/01/2000)
Importe: 26731.48

**501.001** m³ Zahorra artificial
200.35 m³ × 25.01 (26.51 con costes indirectos) = 5311.28

| Medición | Uds. | Largo | Alto | Parcial |
|---|---|---|---|---|
|  | 1 | 1001.77 | 0.2 | 200.354 |
| Total |  |  |  | 200.35 |

**530.001** m² Riego de imprimación con emulsión C60BF4 IMP
1001.77 m² × 1.53 (1.62 con costes indirectos) = 1622.87

| Medición | Uds. | Largo | Parcial |
|---|---|---|---|
| URBANIZACIÓN | 1 | 1001.77 | 1001.770 |
| Total |  |  | 1001.77 |

**531.001** m² Riego de adherencia con emulsión C60B3 ADH
1001.77 m² × 0.95 (1.01 con costes indirectos) = 1011.79

| Medición | Uds. | Largo | Parcial |
|---|---|---|---|
| URBANIZACIÓN | 1 | 1001.77 | 1001.770 |
| Total |  |  | 1001.77 |

**542.055** tn MBC tipo AC32/base/50-70/G (G-20)
141.25 tn × 73.01 (77.39 con costes indirectos) = 10931.34

| Medición | Uds. | Largo | Alto | Parcial |
|---|---|---|---|---|
| URBANIZACIÓN | 2.35 | 1001.77 | 0.06 | 141.250 |
| Total |  |  |  | 141.25 |

**542.043** tn MBC tipo AC16/surf/50-70/D (D-12)
96.17 tn × 77.05 (81.67 con costes indirectos) = 7854.20

| Medición | Uds. | Largo | Alto | Parcial |
|---|---|---|---|---|
| URBANIZACIÓN | 2.4 | 1001.77 | 0.04 | 96.170 |
| Total |  |  |  | 96.17 |

###### 206020403 ZONAS AJARDINADAS (02/09/2016)
Importe: 5720.83

###### 20602040301 JARDINERÍA. ESPECIES VEGETALES
Importe: 1468.34

**J01.TABAI** ud Euphorbia lamarckii (Tabaiba) 0,60 m M-20
15 ud × 6.36 (6.74 con costes indirectos) = 101.10
Euphorbia lamarckii (Tabaiba) M-20. Incluso transporte, plantación y primeros riegos.

| Código | Ud | Descripción | Rendimiento | Precio | Importe |
|---|---|---|---|---|---|
| ADJ.TABAI | ud | Euphorbia lamarckii (Tabaiba) M-20 (material; 26/04/2020) | 1 | 4.9 | 4.90 |
| MO.PEO100 | h | Peón especializado | 0.05 | 15.13 | 0.76 |
| M.AGRO | m3 | mejora agronómica en suelo | 0.03 | 6.81 | 0.20 |
| QAB0030 | h | Camión volquete 2 ejes > 15 t | 0.005 | 27 | 0.14 |
| QAF0010 | h | Camión cist 10 m³ c/bomba y asp alq c/cond | 0.005 | 33 | 0.17 |
| %.AUX003 | % | Medios auxiliares y resto de obra | 3 % | 6.17 | 0.19 |
|  |  | Total |  |  | 6.36 |

**J01.GUAY** ud Convolvulus floridus (Guaydil) 0,60 m M-20
12 ud × 11.4 (12.08 con costes indirectos) = 144.96

**J01.KLEIN** ud Senecio kleinia (Berolo) 0,40 m M-20
87 ud × 6.36 (6.74 con costes indirectos) = 586.38
Senecio kleinia (Berolo) M-20, incluso transporte, plantación y primeros riegos.

| Código | Ud | Descripción | Rendimiento | Precio | Importe |
|---|---|---|---|---|---|
| ADJ.KLEIN | ud | Senecio kleinia (Berolo) M-20 (material; 03/08/2020) | 1 | 4.9 | 4.90 |
| MO.PEO100 | h | Peón especializado | 0.05 | 15.13 | 0.76 |
| M.AGRO | m3 | mejora agronómica en suelo | 0.03 | 6.81 | 0.20 |
| QAB0030 | h | Camión volquete 2 ejes > 15 t | 0.005 | 27 | 0.14 |
| QAF0010 | h | Camión cist 10 m³ c/bomba y asp alq c/cond | 0.005 | 33 | 0.17 |
| %.AUX003 | % | Medios auxiliares y resto de obra | 3 % | 6.17 | 0.19 |
|  |  | Total |  |  | 6.36 |

**J01.SCHIZO** ud Schizogyne sericea (Saladillo) M-14
27 ud × 5.79 (6.14 con costes indirectos) = 165.78
Schizogyne sericea (saladillo) en maceta M-14, incluso transporte, plantación y primeros riegos.

| Código | Ud | Descripción | Rendimiento | Precio | Importe |
|---|---|---|---|---|---|
| ADJ.SCHIZO | ud | Schizogyne sericea (Saladillo) M-14 (material; 03/08/2020) | 1 | 4.5 | 4.50 |
| MO.PEO100 | h | Peón especializado | 0.04 | 15.13 | 0.61 |
| M.AGRO | m3 | mejora agronómica en suelo | 0.03 | 6.81 | 0.20 |
| QAB0030 | h | Camión volquete 2 ejes > 15 t | 0.005 | 27 | 0.14 |
| QAF0010 | h | Camión cist 10 m³ c/bomba y asp alq c/cond | 0.005 | 33 | 0.17 |
| %.AUX003 | % | Medios auxiliares y resto de obra | 3 % | 5.62 | 0.17 |
|  |  | Total |  |  | 5.79 |

**J01.BALO** ud Plocama pendula (Balo) 1,00 m M-20
28 ud × 15.84 (16.79 con costes indirectos) = 470.12
Plocama pendula (Balo) de 1,00 m de latura, en maceta M-20, incluso transporte, plantación y primeros riegos.

| Código | Ud | Descripción | Rendimiento | Precio | Importe |
|---|---|---|---|---|---|
| ADJ.BALO | ud | Plocama pendula (Balo) 1,00 m M-20 (material; 03/08/2020) | 1 | 11 | 11.00 |
| MO.PEO100 | h | Peón especializado | 0.08 | 15.13 | 1.21 |
| M.AGRO | m3 | mejora agronómica en suelo | 0.25 | 6.81 | 1.70 |
| QAB0030 | h | Camión volquete 2 ejes > 15 t | 0.03 | 27 | 0.81 |
| QAF0010 | h | Camión cist 10 m³ c/bomba y asp alq c/cond | 0.02 | 33 | 0.66 |
| %.AUX003 | % | Medios auxiliares y resto de obra | 3 % | 15.38 | 0.46 |
|  |  | Total |  |  | 15.84 |

###### 20602040302 SUELOS Y LABORES (02/09/2016)
Importe: 4252.49

**D02.0040** m³ Excav. manual a cielo abierto terreno duro.
19.43 m³ × 7.73 (8.19 con costes indirectos) = 159.13

| Medición | Uds. | Largo | Ancho | Alto | Parcial |
|---|---|---|---|---|---|
| tabaiba | 17.25 | 0.4 | 0.4 | 0.4 | 1.104 |
| Guaydil | 13.8 | 0.6 | 0.6 | 0.6 | 2.981 |
| Kleinia | 100.05 | 0.4 | 0.4 | 0.4 | 6.403 |
| Saladillo | 31.05 | 0.4 | 0.4 | 0.4 | 1.987 |
| Balo | 32.2 | 0.6 | 0.6 | 0.6 | 6.955 |
| Subtotal |  |  |  |  | 19.430 |
| Total |  |  |  |  | 19.43 |

**S01.TIERR** m³ Tierra vegetal para árboles, arbustos...
19.43 m³ × 21.96 (23.28 con costes indirectos) = 452.33

| Medición | Uds. | Largo | Ancho | Alto | Parcial |
|---|---|---|---|---|---|
| tabaiba | 17.25 | 0.4 | 0.4 | 0.4 | 1.104 |
| Guaydil | 13.8 | 0.6 | 0.6 | 0.6 | 2.981 |
| Kleinia | 100.05 | 0.4 | 0.4 | 0.4 | 6.403 |
| Saladillo | 31.05 | 0.4 | 0.4 | 0.4 | 1.987 |
| Balo | 32.2 | 0.6 | 0.6 | 0.6 | 6.955 |
| Subtotal |  |  |  |  | 19.430 |
| Total |  |  |  |  | 19.43 |

**S01.MULCHP** m³ Capa drenaje picón avitolado (10-12mm)
4.04 m³ × 22.85 (24.22 con costes indirectos) = 97.85

| Medición | Uds. | Largo | Ancho | Alto | Parcial |
|---|---|---|---|---|---|
| Tabaiba | 17.25 | 0.4 | 0.4 | 0.1 | 0.276 |
| Guaydil | 13.8 | 0.6 | 0.6 | 0.1 | 0.497 |
| Kleinia | 100.05 | 0.4 | 0.4 | 0.1 | 1.601 |
| Saladillo | 31.05 | 0.4 | 0.4 | 0.1 | 0.497 |
| Balo | 32.2 | 0.6 | 0.6 | 0.1 | 1.159 |
| Subtotal |  |  |  |  | 4.030 |
| Total |  |  |  |  | 4.04 |

**S01.GRAVA** m³ Capa de grava/picón 40-60 mm en superficie.
73.6 m³ × 27.13 (28.76 con costes indirectos) = 2116.74

| Medición | Uds. | Largo | Alto | Parcial |
|---|---|---|---|---|
| superficie total a cubrir | 640 | 1.15 | 0.1 | 73.600 |
| Total |  |  |  | 73.6 |

**LAB.ADVEG** m2 Adecuación vegetación existente (01/03/2021)
425 m2 × 3.07 (3.25 con costes indirectos) = 1381.25
Poda (eliminación en caso de especies sin interés) y adecuación de especies arbóreas y arbustivas, incluso escarda de suelos e incorporación de enmiendas con perfilado final de superficie. Se estima un porcentaje en cada caso (%)

| Código | Ud | Descripción | Rendimiento | Precio | Importe |
|---|---|---|---|---|---|
| MO.OFI001 | h | Oficial 1ª | 0.1 | 15.59 | 1.56 |
| MO.PEO100 | h | Peón especializado | 0.1 | 15.13 | 1.51 |
|  |  | Total |  |  | 3.07 |

| Medición | Uds. | Parcial |
|---|---|---|
| Superfice arbolada medida en en plano. Estimacion 100% | 425 | 425.000 |
| Total |  | 425 |

**S01.JABLE** m³ Acondicionado de superficie y aporte de "Jable"
1 m³ × 42.63 (45.19 con costes indirectos) = 45.19

###### 206020404 PLUVIALES (19/11/1998)
Importe: 5918.88

**404.000** ud Arqueta pie de bajante 50x50x50 cm
8 ud × 181.69 (192.59 con costes indirectos) = 1540.72

**415.000** m Tubería saneamiento PVC ø160 mm SN8
128 m × 15.63 (16.57 con costes indirectos) = 2120.96

**415.001** m Tubería saneamiento PVC ø200 mm SN8
99 m × 21.51 (22.8 con costes indirectos) = 2257.20

###### 206020405 RED DE RIEGO (19/11/1998)
Importe: 4030.41

###### 20602040501 CABEZAL DE RIEGO Y AUTOMATISMO (29/11/2012)
Importe: 2271.89

**CONEX RED** ud Conexión a red
1 ud × 291.92 (309.44 con costes indirectos) = 309.44

**CABEZAL** ud Cabezal riego
1 ud × 1471.07 (1559.33 con costes indirectos) = 1559.33

**AA1** ud Automatismo de riego
1 ud × 380.3 (403.12 con costes indirectos) = 403.12

###### 20602040502 RED DE RIEGO (19/11/1998)
Importe: 1758.52

**PE.40-10** ml. Tubería PEHD 40 mm - 10 atm
5 ml. × 3.42 (3.63 con costes indirectos) = 18.15

**PE.32-10** ml. Tubería PEHD 32 mm - 10 ATM
25 ml. × 2.99 (3.17 con costes indirectos) = 79.25

**PE.32-4** ml Tubería PELD 32 mm - 4 atm
231 ml × 2.09 (2.22 con costes indirectos) = 512.82

| Medición | Uds. | Largo | Parcial |
|---|---|---|---|
| med. plano | 1.1 | 210 | 231.000 |
| Total |  |  | 231 |

**PE.16** ml. Tubería PE 16 mm
632.5 ml. × 0.67 (0.71 con costes indirectos) = 449.08

| Medición | Uds. | Largo | Parcial |
|---|---|---|---|
| Medición en plano | 1.15 | 550 | 632.500 |
| Total |  |  | 632.5 |

**RED.P-1** ud Regulador presión 1"
1 ud × 44.04 (46.68 con costes indirectos) = 46.68

**D28.11234** ud Arqueta pvc con válvulas de riego
8 ud × 46.43 (49.22 con costes indirectos) = 393.76

**L2.GOT AUTOC** ud Gotero autocomensante 1-2-4 y 8 l/h
309 ud × 0.45 (0.48 con costes indirectos) = 148.32

**D040277** m Tub. PVC D 110 canalización tuberías riego
7 m × 14.89 (15.78 con costes indirectos) = 110.46

##### 2S.06.02.05 INSTALACIONES (19/11/1998)
Importe: 1323423.99

###### 206020501 ACOMETIDA ELÉCTRICA (13/10/2011)
Importe: 22033.58

**ELAR016** ud Derechos de supervisión de Endesa en Cho (11/05/2020)
1 ud × 162.19 (171.92 con costes indirectos) = 171.92
Derechos de supervición de Endesa del punto de conexión.

| Código | Ud | Descripción | Rendimiento | Precio | Importe |
|---|---|---|---|---|---|
| PEL0016 | ud | Derecho de supervisión de red de Endesa en Cho (material; 11/05/2020) | 1 | 162.19 | 162.19 |
|  |  | Total |  |  | 162.19 |

**ELAR0475** ml Canalización eléctrica bajo acera con 2 tubos de 200mm (13/10/2011)
110 ml × 117.76 (124.83 con costes indirectos) = 13731.30
Canalización eléctrica en acera incluyendo corte y demolición del acabado superficial, excavación, 2 tubos de PE DP d=200mm, 1 tetratubo para comunicaciones, separador de tubos con soporte para tetratubo, base de la canalización y embutido de tubos y tetratubo con hormigón en masa, relleno y compactado del resto de la canalización con tierra, doble cinta señalizadora, y reposición del acabado superficial. Según E.T. 11 (Lote 1), E.T. 11 (Lote 2), E.T. 9 (Lote 3) y E.T. 11 (Lote 4). Completamente instalada y probada con pasatubo.

| Código | Ud | Descripción | Rendimiento | Precio | Importe |
|---|---|---|---|---|---|
| MO.OFI001 | h | Oficial 1ª | 0.5 | 15.59 | 7.80 |
| MO.PEO100 | h | Peón especializado | 0.5 | 15.13 | 7.57 |
| MAQ.CAM015 | h | Camión basculante 15 Tm. | 0.05 | 33.9 | 1.70 |
| MAQ.RET001 | h | Retroexcavadora con martillo rompedor | 0.05 | 73.52 | 3.68 |
| PEL0710 | ml | Tubo PE DP d=200 | 2 | 5.97 | 11.94 |
| PEL0714 | ml | Tetratubo d=40 para control | 1 | 4.83 | 4.83 |
| PEL0715 | ml | Separador de tubos | 1 | 0.53 | 0.53 |
| PEL0718 | ml | Cinta plástica de riesgo eléctrico | 2 | 0.23 | 0.46 |
| MAT.HNE20 | m³ | Hormigón en masa HNE-20/B/40 de central | 0.3 | 67.9 | 20.37 |
| MAT.SUPERF1 | m² | Acabado superficial de acera o calzada | 0.6 | 88.79 | 53.27 |
| %.AUX005 | % | Medios auxiliares y resto de obra | 5 % | 112.15 | 5.61 |
|  |  | Total |  |  | 117.76 |

**ELAR706** ud Arqueta eléctrica A2 registrable de Endesa
2 ud × 817.95 (867.03 con costes indirectos) = 1734.06

**ELAR051** m Conductor 1x150 mm2 Al 12/20 kV
345 m × 17.49 (18.54 con costes indirectos) = 6396.30

###### 206020502 EQUIPOS MECÁNICOS (12/08/2010)
Importe: 906631.88

###### 20602050201 ENTRADA Y POZO DE GRUESOS (18/01/2011)
Importe: 33991.46

**EMAR077** ud Cuchara bivalva 150 l
1 ud × 5955.1 (6312.41 con costes indirectos) = 6312.41

**EMAR094** ud Compuerta mural motorizada, AISI-316, 0,6 x 0,6 m
3 ud × 4437.44 (4703.69 con costes indirectos) = 14111.07

| Medición | Uds. | Parcial |
|---|---|---|
| Entrada pozo | 1 | 1.000 |
| Salida a canal de desbaste | 1 | 1.000 |
| Alivio | 1 | 1.000 |
| Subtotal |  | 3.000 |
| Total |  | 3 |

**EMAR106** ud Compuerta mural motorizada, AISI-316, 0,7 x 0,7 m (18/01/2011)
2 ud × 4570.19 (4844.4 con costes indirectos) = 9688.80
Compuerta mural motorizada 0,70 x 0,70 m ORBINOX o equivalente, actuador AUMA ó equivalente, estanqueidad mediante cuñas de apriete regulables, cierre lateral e inferior AISI 316/EPDM, cierre superior HDPE/AISI 316/EPDM, accionamiento mediante servomotor todo-nada. Según ETP 4.5 (Lote 2), 4.6 (Lote 4). Incluido suministro, transporte, colocación y medios auxiliares. Totalmente instalada, probada y funcionando.

| Código | Ud | Descripción | Rendimiento | Precio | Importe |
|---|---|---|---|---|---|
| MO.CAP001 | h | Capataz | 2.5 | 16.64 | 41.60 |
| MO.OFI001 | h | Oficial 1ª | 5 | 15.59 | 77.95 |
| MO.PEO001 | h | Peón | 10 | 14.98 | 149.80 |
| PEMAR106 | ud | Compuerta mural motorizada, AISI-316, 0,7 x 0,7 m (material; 09/11/2020) | 1 | 3428.82 | 3428.82 |
| MAQ.GRU006 | h | Camión grúa de 6 t (sin conductor) | 5 | 51.74 | 258.70 |
| %PRUEB10 | % | Puesta en funcionamiento y pruebas | 10 % | 3956.87 | 395.69 |
| %.AUX005 | % | Medios auxiliares y resto de obra | 5 % | 4352.56 | 217.63 |
|  |  | Total |  |  | 4570.19 |

| Medición | Uds. | Parcial |
|---|---|---|
| By-pass pozo de gruesos | 2 | 2.000 |
| Total |  | 2 |

**EMAR207** ud Reja manual de gruesos paso = 60 mm Canal 2,5 x 0,35 m (18/01/2011)
1 ud × 2017.6 (2138.66 con costes indirectos) = 2138.66
Reja de desbaste grueso de limpieza manual marca Filtramassa o equivalente, con separación de barrotes 60 mm, ancho de canal 2,50 m y altura de canal 0,35 m, incluso cestillo y rastrillo: según ETP 13.2 (Lote 2), totalmente instalada, probada y funcionando.

| Código | Ud | Descripción | Rendimiento | Precio | Importe |
|---|---|---|---|---|---|
| MO.CAP001 | h | Capataz | 2.5 | 16.64 | 41.60 |
| MO.OFI001 | h | Oficial 1ª | 5 | 15.59 | 77.95 |
| MO.PEO001 | h | Peón | 10 | 14.98 | 149.80 |
| PEMAR207 | ud | Reja manual de gruesos paso = 60 mm canal 2,5 x 0,35 m (material; 18/01/2021) | 1 | 1218.79 | 1218.79 |
| MAQ.GRU006 | h | Camión grúa de 6 t (sin conductor) | 5 | 51.74 | 258.70 |
| %PRUEB10 | % | Puesta en funcionamiento y pruebas | 10 % | 1746.84 | 174.68 |
| %.AUX005 | % | Medios auxiliares y resto de obra | 5 % | 1921.52 | 96.08 |
|  |  | Total |  |  | 2017.6 |

**EMAR096** ud Contenedor residuos, V = 5 m³
1 ud × 1642 (1740.52 con costes indirectos) = 1740.52

###### 20602050202 TAMIZADO (18/01/2011)
Importe: 306418.11

**EMAR094** ud Compuerta mural motorizada, AISI-316, 0,6 x 0,6 m
2 ud × 4437.44 (4703.69 con costes indirectos) = 9407.38

| Medición | Uds. | Parcial |
|---|---|---|
| Entrada y salida a desbaste manual | 2 | 2.000 |
| Total |  | 2 |

**EMAR0611** ud Compuerta canal motorizada, AISI-316, 0,50 x 0,80 m. (18/01/2011)
4 ud × 4537.61 (4809.87 con costes indirectos) = 19239.48
- MARCA : ORBINOX ó equivalente
- Accionamiento : Motorizado
- Actuador: AUMA ó equivalente
- Ancho : 500 mm
- Alto : 800 mm
MATERIALES
- Cuerpo : AISI 316 L
- Tablero : AISI 316 L
- Husillo : AISI 316
- Junta : EPDM
- Deslizaderas : Polietileno
Según ETP 4.7 (Lote 1), 4.6 (Lote 2). Totalmente instalada, probada y funcionando.

| Código | Ud | Descripción | Rendimiento | Precio | Importe |
|---|---|---|---|---|---|
| MO.CAP001 | h | Capataz | 2.5 | 16.64 | 41.60 |
| MO.OFI001 | h | Oficial 1ª | 5 | 15.59 | 77.95 |
| MO.PEO001 | h | Peón | 10 | 14.98 | 149.80 |
| PEMAR061 | ud | Compuerta canal motorizada, AISI-316, 0,50 x 1,00 m. | 1 | 3400.61 | 3400.61 |
| MAQ.GRU006 | h | Camión grúa de 6 t (sin conductor) | 5 | 51.74 | 258.70 |
| %PRUEB10 | % | Puesta en funcionamiento y pruebas | 10 % | 3928.66 | 392.87 |
| %.AUX005 | % | Medios auxiliares y resto de obra | 5 % | 4321.53 | 216.08 |
|  |  | Total |  |  | 4537.61 |

| Medición | Uds. | Parcial |
|---|---|---|
| Entrada canales | 2 | 2.000 |
| Salida canales | 2 | 2.000 |
| Subtotal |  | 4.000 |
| Total |  | 4 |

**EMAR396** ud Reja manual de gruesos paso = 30 mm Canal 0,6x0,80 m (18/01/2011)
1 ud × 2175.1 (2305.61 con costes indirectos) = 2305.61
Reja de desbaste grueso de limpieza manual marca Filtramassa o equivalente, con separación de barrotes 30 mm, ancho de canal 0,60 m y altura de canal 0,80 m, incluso cestillo y rastrillo: según ETP 13.1 (Lote 2), totalmente instalada, probada y funcionando.

| Código | Ud | Descripción | Rendimiento | Precio | Importe |
|---|---|---|---|---|---|
| MO.CAP001 | h | Capataz | 2.5 | 16.64 | 41.60 |
| MO.OFI001 | h | Oficial 1ª | 5 | 15.59 | 77.95 |
| MO.PEO001 | h | Peón | 10 | 14.98 | 149.80 |
| PEMAR396 | ud | Reja manual de gruesos paso = 30 mm Canal 0,6x0,80 m (material; 09/11/2020) | 1 | 1355.15 | 1355.15 |
| MAQ.GRU006 | h | Camión grúa de 6 t (sin conductor) | 5 | 51.74 | 258.70 |
| %PRUEB10 | % | Puesta en funcionamiento y pruebas | 10 % | 1883.20 | 188.32 |
| %.AUX005 | % | Medios auxiliares y resto de obra | 5 % | 2071.52 | 103.58 |
|  |  | Total |  |  | 2175.1 |

**EMAR031** ud Reja automática de gruesos paso 30 mm Q=136 l/s (18/01/2011)
2 ud × 81531.45 (86423.34 con costes indirectos) = 172846.68
Reja de desbaste grueso marca Huber o equivalente, RakeMax 3200x475/30 70º, con luz de paso 30 mm, con motor de 1,5 kW. 3,6 A y 400 V, con una descarga máxima de residuos de 2,33 m3/h, incluso medidor de nivel por radar aguas arriba y aguas abajo y cuadro eléctrico con panel táctil (HMI); según ETP 11.2 (Lote 2), 12.1 (Lote 4), totalmente instalada, probada y funcionando.

| Código | Ud | Descripción | Rendimiento | Precio | Importe |
|---|---|---|---|---|---|
| MO.CAP001 | h | Capataz | 20 | 16.64 | 332.80 |
| MO.OFI001 | h | Oficial 1ª | 40 | 15.59 | 623.60 |
| MO.PEO001 | h | Peón | 60 | 14.98 | 898.80 |
| PEMAR031 | ud | Reja automática de gruesos paso 30 mm 136 l/s (material; 18/01/2021) | 1 | 67700 | 67700.00 |
| MAQ.GRU006 | h | Camión grúa de 6 t (sin conductor) | 20 | 51.74 | 1034.80 |
| %PRUEB10 | % | Puesta en funcionamiento y pruebas | 10 % | 70590.00 | 7059.00 |
| %.AUX005 | % | Medios auxiliares y resto de obra | 5 % | 77649.00 | 3882.45 |
|  |  | Total |  |  | 81531.45 |

**EMAR268** ud Tornillo transportador QTC.200 de 1 m3/h. Longitud 5,1 m (18/01/2011)
2 ud × 16612.6 (17609.36 con costes indirectos) = 35218.72
Tornillo trasnportador-compactador marca QUILTON o equivalente modelo QTC.200 con capacidad de 1,0 m3/h y longitud de transporte 5.100 mm, motor de 0,75 kW 400V 50 Hz. Tolvas de salida de residuos. Totalmente instalado, probado y funcionando. Resto de características según E.T 14.1 (Lote 2).

| Código | Ud | Descripción | Rendimiento | Precio | Importe |
|---|---|---|---|---|---|
| MO.CAP001 | h | Capataz | 2.5 | 16.64 | 41.60 |
| MO.OFI001 | h | Oficial 1ª | 5 | 15.59 | 77.95 |
| MO.PEO001 | h | Peón | 10 | 14.98 | 149.80 |
| PEMAR268 | Ud | Tornillo transportador QTC.200 de 1 m3/h Longitud 5,1 m (material; 09/11/2020) | 1 | 13855.15 | 13855.15 |
| MAQ.GRU006 | h | Camión grúa de 6 t (sin conductor) | 5 | 51.74 | 258.70 |
| %PRUEB10 | % | Puesta en funcionamiento y pruebas | 10 % | 14383.20 | 1438.32 |
| %.AUX005 | % | Medios auxiliares y resto de obra | 5 % | 15821.52 | 791.08 |
|  |  | Total |  |  | 16612.6 |

| Medición | Uds. | Parcial |
|---|---|---|
| Gruesos | 1 | 1.000 |
| Finos | 1 | 1.000 |
| Subtotal |  | 2.000 |
| Total |  | 2 |

**EMAR261** ud Reja automática de finos paso 3 mm Canal 500 x 810 mm (18/01/2011)
2 ud × 29074.3 (30818.76 con costes indirectos) = 61637.52
Tamiz filtante de 497 m3/h de la casa SULZER o equivalente, modelo RSM 15x60x3, con luz de malla 3 mm. Anchura de canal 500 mm y altura de canal 810 mm, motor eléctrico de 1,10 kW. Material acero inoxidable AISI-316L. Totalmente instalada, probada y funcionando.. Resto de características según E.T. 12.2 (Lote 2).

| Código | Ud | Descripción | Rendimiento | Precio | Importe |
|---|---|---|---|---|---|
| MO.CAP001 | h | Capataz | 5 | 16.64 | 83.20 |
| MO.OFI001 | h | Oficial 1ª | 10 | 15.59 | 155.90 |
| MO.PEO001 | h | Peón | 15 | 14.98 | 224.70 |
| PEMAR261 | Ud | Reja automática de finos paso 3 mm Canal 500 x 810 mm (material; 09/11/2020) | 1 | 24191.35 | 24191.35 |
| MAQ.GRU006 | h | Camión grúa de 6 t (sin conductor) | 10 | 51.74 | 517.40 |
| %PRUEB10 | % | Puesta en funcionamiento y pruebas | 10 % | 25172.55 | 2517.26 |
| %.AUX005 | % | Medios auxiliares y resto de obra | 5 % | 27689.81 | 1384.49 |
|  |  | Total |  |  | 29074.3 |

**EMAR096** ud Contenedor residuos, V = 5 m³
2 ud × 1642 (1740.52 con costes indirectos) = 3481.04

**EMAR101** ud Válvula DN 250 compuerta cierre elástico PN16
2 ud × 737.89 (782.16 con costes indirectos) = 1564.32

| Medición | Uds. | Parcial |
|---|---|---|
| Entrada bombeo de Guaza | 2 | 2.000 |
| Total |  | 2 |

**EMAR042** ud Carrete desmontaje DN 250
2 ud × 338.38 (358.68 con costes indirectos) = 717.36

| Medición | Uds. | Parcial |
|---|---|---|
| Entrada bombeo de Guaza | 2 | 2.000 |
| Total |  | 2 |

###### 20602050203 DESARENADO-DESENGRASADO (12/08/2010)
Importe: 153657.59

**EMAR200** ud Bomba de arenas T 41-40 SO6 LB3B-2 de 8 m³/h (18/01/2011)
2 ud × 9837.43 (10427.68 con costes indirectos) = 20855.36
Bomba de arenas tipo EGGER T 41-40 SO6 LB3B-2, o equivalente, con rodete tipo vortex desplazado para bombeo de un caudal de 8 m³/h, cuerpo de GG25, tapa de acero, rodete de HG 25.3 y eje de Ck45 y motor eléctrico de 0,75 KW, incluso tubo de aspiración, según ETP 9.1 (Lote 2), totalmente instalada, probada y funcionando.

| Código | Ud | Descripción | Rendimiento | Precio | Importe |
|---|---|---|---|---|---|
| MO.CAP001 | h | Capataz | 5 | 16.64 | 83.20 |
| MO.OFI001 | h | Oficial 1ª | 10 | 15.59 | 155.90 |
| MO.PEO001 | h | Peón | 15 | 14.98 | 224.70 |
| PEMAR200 | ud | Bomba de arenas T 41-40 SO6 LB3B-2 8 m³/h (material; 09/11/2020) | 1 | 7536.05 | 7536.05 |
| MAQ.GRU006 | h | Camión grúa de 6 t (sin conductor) | 10 | 51.74 | 517.40 |
| %PRUEB10 | % | Puesta en funcionamiento y pruebas | 10 % | 8517.25 | 851.73 |
| %.AUX005 | % | Medios auxiliares y resto de obra | 5 % | 9368.98 | 468.45 |
|  |  | Total |  |  | 9837.43 |

**EMAR201** ud Puente móvil para canal desarenador L=5,6 m. Ancho 1,85 m (18/01/2011)
2 ud × 17472.45 (18520.8 con costes indirectos) = 37041.60
Puente móvil para canal desarenador, Filtramassa o equivalente, con longitud entre apoyos de 1,85 m, longitud de barrido 5,60 m, profundidad 4 m, según ETP 18.1 (Lote 2), totalmente instalado, probado y funcionando.

| Código | Ud | Descripción | Rendimiento | Precio | Importe |
|---|---|---|---|---|---|
| MO.CAP001 | h | Capataz | 1 | 16.64 | 16.64 |
| MO.OFI001 | h | Oficial 1ª | 8 | 15.59 | 124.72 |
| MO.PEO001 | h | Peón | 8 | 14.98 | 119.84 |
| PEMAR201 | ud | Puente móvil para canal desarenador L=5,6 m. Ancho 1,85 m (material; 09/11/2020) | 1 | 14711.24 | 14711.24 |
| MAQ.GRU006 | h | Camión grúa de 6 t (sin conductor) | 3 | 51.74 | 155.22 |
| %PRUEB10 | % | Puesta en funcionamiento y pruebas | 10 % | 15127.66 | 1512.77 |
| %.AUX005 | % | Medios auxiliares y resto de obra | 5 % | 16640.43 | 832.02 |
|  |  | Total |  |  | 17472.45 |

**EMAR320** ud Tolva en acero inoxidable AISI 316 recogida de grasas
2 ud × 600.08 (636.08 con costes indirectos) = 1272.16

**EMAR106** ud Compuerta mural motorizada, AISI-316, 0,7 x 0,7 m
2 ud × 4570.19 (4844.4 con costes indirectos) = 9688.80

| Medición | Uds. | Parcial |
|---|---|---|
| By-pass | 2 | 2.000 |
| Total |  | 2 |

**EMAR094** ud Compuerta mural motorizada, AISI-316, 0,6 x 0,6 m
4 ud × 4437.44 (4703.69 con costes indirectos) = 18814.76

| Medición | Uds. | Parcial |
|---|---|---|
| Entrada | 2 | 2.000 |
| Salida | 2 | 2.000 |
| Subtotal |  | 4.000 |
| Total |  | 4 |

**EMAR256** ud Soplante de desarenado Qu=50 Nm3/h 450 mbar (18/01/2011)
3 ud × 1766.06 (1872.02 con costes indirectos) = 5616.06
Soplante de desarenado de canal lateral modelo CL 14/21 de MAPNER ó equivalente con Qu=50 Nm3/h 450 mbar, motor de 3 kW, incluso filtro de aspiración y válvula limitadora de presión, según ETP 19.1 (Lote 2), totalmente instalada, probada y funcionando.

| Código | Ud | Descripción | Rendimiento | Precio | Importe |
|---|---|---|---|---|---|
| MO.CAP001 | h | Capataz | 2.5 | 16.64 | 41.60 |
| MO.OFI001 | h | Oficial 1ª | 5 | 15.59 | 77.95 |
| MO.PEO001 | h | Peón | 10 | 14.98 | 149.80 |
| PEMAR256 | ud | Soplante de desarenado Qu=50 Nm3/h 450 mbar (material; 18/01/2021) | 1 | 1001 | 1001.00 |
| MAQ.GRU006 | h | Camión grúa de 6 t (sin conductor) | 5 | 51.74 | 258.70 |
| %PRUEB10 | % | Puesta en funcionamiento y pruebas | 10 % | 1529.05 | 152.91 |
| %.AUX005 | % | Medios auxiliares y resto de obra | 5 % | 1681.96 | 84.10 |
|  |  | Total |  |  | 1766.06 |

**EQ1165** ud Difusor de burbuja gruesa
14 ud × 72.96 (77.34 con costes indirectos) = 1082.76

| Medición | Uds. | Largo | Parcial |
|---|---|---|---|
|  | 2 | 7 | 14.000 |
| Total |  |  | 14 |

**EMAR115** ud Compresor de aire 2,2 KW
1 ud × 1083.71 (1148.73 con costes indirectos) = 1148.73

**EMVM100** ud Válvula de manguito DN 100 PN10
1 ud × 374.13 (396.58 con costes indirectos) = 396.58

| Medición | Uds. | Parcial |
|---|---|---|
| Salida grasas | 1 | 1.000 |
| Total |  | 1 |

**EMAR202.1** ud Lavador de arena de arenas Q=16 m3/h (18/01/2011)
1 ud × 38450.8 (40757.85 con costes indirectos) = 40757.85
Lavador de arenas para caudal de 16 m3/h y capacidad de extracción de arenas de 0,3 m3/h, tipo COANDA. Marca: NORDIC WATER o equivalente. Modelo SW 9. Motor eléctrico agitador de 0,55 kW. Motor eléctrico tornillo sinfin de 0,55 KW. Materiales del tanque, cuna del tornillo, agitador, compuerta tajadera en AISI-316 L. Sensor de nivel, electroválvulas, conexiones, actuador eléctrico, cuadro de control. Totalmente instalado, probado y funcionando.. Resto de características según ET 16.1 (Lote 2).

| Código | Ud | Descripción | Rendimiento | Precio | Importe |
|---|---|---|---|---|---|
| MO.CAP001 | h | Capataz | 5 | 16.64 | 83.20 |
| MO.OFI001 | h | Oficial 1ª | 10 | 15.59 | 155.90 |
| MO.PEO001 | h | Peón | 15 | 14.98 | 224.70 |
| PEMAR202.1 | ud | Lavador de arena de arenas Q=16 m3/h (material; 09/11/2020) | 1 | 32309.54 | 32309.54 |
| MAQ.GRU006 | h | Camión grúa de 6 t (sin conductor) | 10 | 51.74 | 517.40 |
| %PRUEB10 | % | Puesta en funcionamiento y pruebas | 10 % | 33290.74 | 3329.07 |
| %.AUX005 | % | Medios auxiliares y resto de obra | 5 % | 36619.81 | 1830.99 |
|  |  | Total |  |  | 38450.8 |

**EMAR203** ud Contenedor de residuos 800 l
2 ud × 642.21 (680.74 con costes indirectos) = 1361.48
Contenedor homologado para recogida de residuos, capacidad 800 l, forma troncopiramidal, chapa de acero galvanizado de 2 mm, tapa de polietileno reticulado. Según ETP 25 (Lote 2).

| Código | Ud | Descripción | Rendimiento | Precio | Importe |
|---|---|---|---|---|---|
| MO.PEO001 | h | Peón | 0.1 | 14.98 | 1.50 |
| MAT.CONTRES04 | ud | Contenedor residuos 800 l (material; 04/01/2018) | 1 | 610.13 | 610.13 |
| %.AUX005 | % | Medios auxiliares y resto de obra | 5 % | 611.63 | 30.58 |
|  |  | Total |  |  | 642.21 |

**EMAR113** ud Concentrador de grasas Q=5 m3/h (18/01/2011)
1 ud × 10128.31 (10736.01 con costes indirectos) = 10736.01
Concentrador de grasas tipo CG-5 de FILTRAMASSA o equivalente con caudal de 5 m3/h, motor de 0,18 kW, depósito en AISI-316L, según ETP 17.1 (Lote 2) 18.1 (Lote 4), totalmente instalado, probado y funcionando.

| Código | Ud | Descripción | Rendimiento | Precio | Importe |
|---|---|---|---|---|---|
| MO.CAP001 | h | Capataz | 5 | 16.64 | 83.20 |
| MO.OFI001 | h | Oficial 1ª | 10 | 15.59 | 155.90 |
| MO.PEO001 | h | Peón | 15 | 14.98 | 224.70 |
| PEMAR113 | ud | Concentrador de grasas Q=5 m3/h (material; 09/11/2020) | 1 | 7787.9 | 7787.90 |
| MAQ.GRU006 | h | Camión grúa de 6 t (sin conductor) | 10 | 51.74 | 517.40 |
| %PRUEB10 | % | Puesta en funcionamiento y pruebas | 10 % | 8769.10 | 876.91 |
| %.AUX005 | % | Medios auxiliares y resto de obra | 5 % | 9646.01 | 482.30 |
|  |  | Total |  |  | 10128.31 |

**EMAR217** ud Bomba sumergible en pozo Qu=20 m3/h H=10 mca P=1,65 kW (18/01/2011)
2 ud × 2304.45 (2442.72 con costes indirectos) = 4885.44
Bomba sumergible tipo AS0631 S17/2W D01*10 de Sulzer o equivalente para bombeo de un caudal de 20 m3/h y altura de 10 m.c.a., carcasa y rodete de fundición y eje de acero al cromo y motor eléctrico de 1,65kW-50Hz-400V-IP-68, estructura de soporte; según ETP 8.3 (Lote 2), totalmente instalada, probada y funcionando.

| Código | Ud | Descripción | Rendimiento | Precio | Importe |
|---|---|---|---|---|---|
| MO.CAP001 | h | Capataz | 2.5 | 16.64 | 41.60 |
| MO.OFI001 | h | Oficial 1ª | 5 | 15.59 | 77.95 |
| MO.PEO001 | h | Peón | 7.5 | 14.98 | 112.35 |
| PEMAR217 | ud | Bomba sumergible Qu=20 m3/h H=10 mca P=1,65 kW (material; 18/01/2021) | 1 | 1504.59 | 1504.59 |
| MAQ.GRU006 | h | Camión grúa de 6 t (sin conductor) | 5 | 51.74 | 258.70 |
| %PRUEB10 | % | Puesta en funcionamiento y pruebas | 10 % | 1995.19 | 199.52 |
| %.AUX005 | % | Medios auxiliares y resto de obra | 5 % | 2194.71 | 109.74 |
|  |  | Total |  |  | 2304.45 |

###### 20602050204 BOMBEO DE AGUA PRETRATADA (18/01/2011)
Importe: 218902.57

**EMAR025** ud Agitador sumergido. Caudal agitación=0,072 m3/s
2 ud × 5526.01 (5857.57 con costes indirectos) = 11715.14

**EMTRI03** ud Triturador en tubería DN-250. Q=290 m3/h. (18/01/2011)
2 ud × 20936.8 (22193.01 con costes indirectos) = 44386.02
Triturador para tubería DN250, modelo GRINDER-30K-INL-A11T08-IB-VV de SULZER o equivalente, para un caudal de 290 m3/h. Número de dientes 11, tamñao del eje 50 m, diámetro de cuchillas 120 mm, altura de bloque de cuchillas 600 mm. Cuchillas en acero endurecido. Presión máxima 6 bar. Motor-reductor de 4,0 kW. Cuadro eléctrico. Totalmente instalado, probado y funcionando.. Resto de características según ET 15.1 (Lote 2).

| Código | Ud | Descripción | Rendimiento | Precio | Importe |
|---|---|---|---|---|---|
| MO.CAP001 | h | Capataz | 5 | 16.64 | 83.20 |
| MO.OFI001 | h | Oficial 1ª | 10 | 15.59 | 155.90 |
| MO.PEO001 | h | Peón | 15 | 14.98 | 224.70 |
| PEMTRI03 | ud | Triturador en tubería DN-250. Q=290 m3/h. (material; 09/11/2020) | 1 | 17145.9 | 17145.90 |
| MAQ.GRU006 | h | Camión grúa de 6 t (sin conductor) | 10 | 51.74 | 517.40 |
| %PRUEB10 | % | Puesta en funcionamiento y pruebas | 10 % | 18127.10 | 1812.71 |
| %.AUX005 | % | Medios auxiliares y resto de obra | 5 % | 19939.81 | 996.99 |
|  |  | Total |  |  | 20936.8 |

**EMAR011** ud Bomba cámara partida Qu=145 m3/h H=128 mca. P=75kW (18/01/2011)
3 ud × 44947.21 (47644.04 con costes indirectos) = 142932.12
Bomba de cámara partida y eje horizontal tipo Duoglide DPD 125/150 de SPXFLOW o equivalente para bombeo de un caudal de 145 m3/h y altura de 128 m.c.a., carcasa de hierro fundido, rodete de bronce y ejes de acero inoxidable y motor eléctrico de 75 kW-2P-50Hz-400V-IP-55, estructura de soporte; según ETP 6.4 (Lote 2), totalmente instalada, probada y funcionando.

| Código | Ud | Descripción | Rendimiento | Precio | Importe |
|---|---|---|---|---|---|
| MO.CAP001 | h | Capataz | 10 | 16.64 | 166.400 |
| MO.OFI001 | h | Oficial 1ª | 20 | 15.59 | 311.800 |
| MO.PEO001 | h | Peón | 30 | 14.98 | 449.400 |
| PEMAR011 | ud | Bomba cámara partida Qu=145 m3/h H=128 mca. P=75kW (material; 09/11/2020) | 1 | 36952.93 | 36952.930 |
| MAQ.GRU006 | h | Camión grúa de 6 t (sin conductor) | 20 | 51.74 | 1034.800 |
| %PRUEB10 | % | Puesta en funcionamiento y pruebas | 10 % | 38915.330 | 3891.533 |
| %.AUX005 | % | Medios auxiliares y resto de obra | 5 % | 42806.863 | 2140.343 |
|  |  | Total |  |  | 44947.21 |

**EMAR002** ud Equipo antiariete hidroneumático 4000 AHN-P PN-16 (18/01/2011)
1 ud × 16503.22 (17493.41 con costes indirectos) = 17493.41
Equipo antiariete hidroneumático de 4000 l. modelo 4000 AHN-P PN-16 de Ibaiondo o equivalente, con boca entrada hombre, sistema de nivel de vidrio con protector y llaves de aislamiento (no magnético), válvula de inflado, mánometro y boca de conexión DN-250, totalmente instalado, probado y funcionando. Según ETP 5.3 (Lote 2).

| Código | Ud | Descripción | Rendimiento | Precio | Importe |
|---|---|---|---|---|---|
| MO.CAP001 | h | Capataz | 5 | 16.64 | 83.20 |
| MO.OFI001 | h | Oficial 1ª | 10 | 15.59 | 155.90 |
| MO.PEO001 | h | Peón | 15 | 14.98 | 224.70 |
| PEMAR002 | ud | Equipo antiariete hidroneumático 4000 AHN-P PN-16 (material; 09/11/2020) | 1 | 13307.3 | 13307.30 |
| MAQ.GRU006 | h | Camión grúa de 6 t (sin conductor) | 10 | 51.74 | 517.40 |
| %PRUEB10 | % | Puesta en funcionamiento y pruebas | 10 % | 14288.50 | 1428.85 |
| %.AUX005 | % | Medios auxiliares y resto de obra | 5 % | 15717.35 | 785.87 |
|  |  | Total |  |  | 16503.22 |

**EMAR318** ud Bomba de achique sumergible Qu=50 m3/h H=5 mca P=2,5 kW
1 ud × 2241.4 (2375.88 con costes indirectos) = 2375.88

###### 20602050205 DESODORIZACIÓN (18/01/2011)
Importe: 83187.57

**EMAR057** ud Equipo desodorización SF-3000 para Q=3000 m3/h
1 ud × 14778.78 (15665.51 con costes indirectos) = 15665.51

**EMAR204** ud Equipo desodorización SFM-606 13.000 m³/h (18/01/2011)
1 ud × 44789.85 (47477.24 con costes indirectos) = 47477.24
Equipo de desodorización marca Alphachem o equivalente modelo SFM-606 con motor 11 kW y carga adsorbente formada por 36 casetes AP-12 de Alphasorb 15 y 36 casetes AP-12 de Alphablend 8A, para tratar hasta 13000 m3/h, según ETP 21.4 (Lote 2), incluso sistema de atenuación acústica, totalmente instalado, probado y funcionando.

| Código | Ud | Descripción | Rendimiento | Precio | Importe |
|---|---|---|---|---|---|
| MO.CAP001 | h | Capataz | 20 | 16.64 | 332.80 |
| MO.OFI001 | h | Oficial 1ª | 40 | 15.59 | 623.60 |
| MO.PEO001 | h | Peón | 60 | 14.98 | 898.80 |
| PEMAR204 | ud | Equipo desodorización SFM-606 13.000 m³/h (material; 09/11/2020) | 1 | 34854.29 | 34854.29 |
| MAQ.GRU006 | h | Camión grúa de 6 t (sin conductor) | 40 | 51.74 | 2069.60 |
| %PRUEB10 | % | Puesta en funcionamiento y pruebas | 10 % | 38779.09 | 3877.91 |
| %.AUX005 | % | Medios auxiliares y resto de obra | 5 % | 42657.00 | 2132.85 |
|  |  | Total |  |  | 44789.85 |

**EMAR190** m Tubería polipropileno DN 600 mm aireación
27.5 m × 157.27 (166.71 con costes indirectos) = 4584.53

| Medición | Uds. | Largo | Parcial |
|---|---|---|---|
| Desodorización | 1 | 16 | 16.000 |
| Barrido | 1 | 11.5 | 11.500 |
| Subtotal |  |  | 27.500 |
| Total |  |  | 27.5 |

**EMAR189** m Tubería polipropileno DN 500 mm aireación
14.5 m × 113.29 (120.09 con costes indirectos) = 1741.31

| Medición | Uds. | Largo | Parcial |
|---|---|---|---|
| Desodorización | 1 | 8 | 8.000 |
| Barrido | 1 | 6.5 | 6.500 |
| Subtotal |  |  | 14.500 |
| Total |  |  | 14.5 |

**EMAR188.1** m Tubería polipropileno DN 450 mm aireación
7.5 m × 78.95 (83.69 con costes indirectos) = 627.68
Tubería de polipropileno de diámetro DN 450 mm, incluso p.p. de uniones, piezas especiales y anclajes.

| Código | Ud | Descripción | Rendimiento | Precio | Importe |
|---|---|---|---|---|---|
| MO.OFI001 | h | Oficial 1ª | 0.25 | 15.59 | 3.90 |
| MO.PEO001 | h | Peón | 0.5 | 14.98 | 7.49 |
| PEMAR188.1 | m | Tubería polipropileno DN 400 mm aireación (material; 08/03/2021) | 1 | 63.8 | 63.80 |
| %.AUX005 | % | Medios auxiliares y resto de obra | 5 % | 75.19 | 3.76 |
|  |  | Total |  |  | 78.95 |

| Medición | Uds. | Largo | Parcial |
|---|---|---|---|
| Desodorización | 1 | 7.5 | 7.500 |
| Total |  |  | 7.5 |

**EMAR188** m Tubería polipropileno DN 400 mm aireación
6.5 m × 75.12 (79.63 con costes indirectos) = 517.60

| Medición | Uds. | Largo | Parcial |
|---|---|---|---|
| Barrido | 1 | 6.5 | 6.500 |
| Total |  |  | 6.5 |

**EMAR185** m Tubería polipropileno DN 350 mm aireación
8 m × 54.93 (58.23 con costes indirectos) = 465.84

**EMAR184** m Tubería polipropileno DN 315 mm aireación
19 m × 43.67 (46.29 con costes indirectos) = 879.51

| Medición | Uds. | Largo | Parcial |
|---|---|---|---|
| Barrido | 1 | 6 | 6.000 |
| Desodorización general | 1 | 6 | 6.000 |
| A desarenado | 1 | 7 | 7.000 |
| Subtotal |  |  | 19.000 |
| Total |  |  | 19 |

**EMAR194** m Tubería polipropileno DN 250 mm aireación
9 m × 37.34 (39.58 con costes indirectos) = 356.22

| Medición | Uds. | Largo | Parcial |
|---|---|---|---|
| A contenedores tamices | 1 | 9 | 9.000 |
| Total |  |  | 9 |

**EMAR182** m Tubería polipropileno DN 200 mm aireación
15 m × 27.47 (29.12 con costes indirectos) = 436.80

| Medición | Uds. | Largo | Parcial |
|---|---|---|---|
|  | 1 | 11 | 11.000 |
| A poso de entrada | 1 | 4 | 4.000 |
| Subtotal |  |  | 15.000 |
| Total |  |  | 15 |

**EMAR186** m Tubería polipropileno DN 160 mm aireación
5 m × 24.19 (25.64 con costes indirectos) = 128.20

| Medición | Uds. | Largo | Parcial |
|---|---|---|---|
|  | 2 | 1.5 | 3.000 |
|  | 2 | 1 | 2.000 |
| Subtotal |  |  | 5.000 |
| Total |  |  | 5 |

**EMAR183** m Tubería polipropileno DN 125 mm aireación
1.5 m × 19.2 (20.35 con costes indirectos) = 30.53

**EMAR181** m Tubería polipropileno DN 100 mm aireación
23 m × 16.13 (17.1 con costes indirectos) = 393.30

| Medición | Uds. | Largo | Parcial |
|---|---|---|---|
| Bajadas | 7 | 2 | 14.000 |
|  | 1 | 3 | 3.000 |
|  | 2 | 3 | 6.000 |
| Subtotal |  |  | 23.000 |
| Total |  |  | 23 |

**EMAR282** m² Lona de cubrición para desodorización
27.25 m² × 13.53 (14.34 con costes indirectos) = 390.77

| Medición | Uds. | Largo | Ancho | Parcial |
|---|---|---|---|---|
| Pozo de gruesos | 1 | 2.5 | 2.5 | 6.250 |
| Desarenado | 2 | 7 | 1.5 | 21.000 |
| Subtotal |  |  |  | 27.250 |
| Total |  |  |  | 27.25 |

**EMAR283** m2 Lamas metálicas en cabina de desodorización
230.38 m2 × 12.58 (13.33 con costes indirectos) = 3070.97

| Medición | Uds. | Largo | Ancho | Parcial |
|---|---|---|---|---|
|  | 2 | 4.3 | 2.5 | 21.500 |
|  | 2 | 3 | 2.5 | 15.000 |
|  | 1 | 4.3 | 3 | 12.900 |
|  | 2 | 5.75 | 2.5 | 28.750 |
|  | 2 | 4.3 | 2.5 | 21.500 |
|  | 1 | 5.75 | 4.3 | 24.725 |
|  | 2 | 5 | 2.5 | 25.000 |
|  | 2 | 3 | 2.5 | 15.000 |
|  | 1 | 5 | 3 | 15.000 |
|  | 2 | 4.5 | 2.5 | 22.500 |
|  | 2 | 3 | 2.5 | 15.000 |
|  | 1 | 4.5 | 3 | 13.500 |
| Subtotal |  |  |  | 230.375 |
| Total |  |  |  | 230.38 |

**EMARJ001** ud Tobera difusión de aire
14 ud × 211.7 (224.4 con costes indirectos) = 3141.60

**EMARJ003** ud Rejilla de aspiración de 1100x250 mm con regulación apertura
8 ud × 223.25 (236.65 con costes indirectos) = 1893.20

**EMAVT008** ud Ventilador tubular Q=13.760 m3/h. P=210 Pa
1 ud × 1133.59 (1201.61 con costes indirectos) = 1201.61
Ventilador de barrido helicoidal tubular de la marca Sodeca o equivalente, modelo HCT-63-4T-1-IE3 para una caudal de 13.760 m3/h y una presión de 210 Pa. P=0,75 kW. IP-65. Materiales de camisa de acero glavanizado, hélice de aluminio. Incluso medios auxiliares, conexiones eléctricas, sistema de atenuación acústica, totalmente instalado, probado y funcionando. Resto de características según ETP 27.4 (Lote 2).

| Código | Ud | Descripción | Rendimiento | Precio | Importe |
|---|---|---|---|---|---|
| MO.CAP001 | h | Capataz | 0.01 | 16.64 | 0.17 |
| MO.OFI001 | h | Oficial 1ª | 0.5 | 15.59 | 7.80 |
| MO.PEO001 | h | Peón | 0.5 | 14.98 | 7.49 |
| PEMAVT008 | ud | Ventilador tubular Q=13.760 m3/h. P=210 Pa (material; 08/03/2021) | 1 | 966 | 966.00 |
| %PRUEB10 | % | Puesta en funcionamiento y pruebas | 10 % | 981.46 | 98.15 |
| %.AUX005 | % | Medios auxiliares y resto de obra | 5 % | 1079.61 | 53.98 |
|  |  | Total |  |  | 1133.59 |

**EMAPE001** m2 Persiana de sobrepresión de aluminio
0.64 m2 × 272.92 (289.3 con costes indirectos) = 185.15

| Medición | Uds. | Largo | Ancho | Parcial |
|---|---|---|---|---|
|  | 1 | 0.8 | 0.8 | 0.640 |
| Total |  |  |  | 0.64 |

###### 20602050206 HIPOCLORITO SÓDICO (01/03/2017)
Importe: 6591.16

**EMAR290** ud Depósito reactivos PRFV de 1.000 l doble pared vertical
1 ud × 4790.92 (5078.38 con costes indirectos) = 5078.38

**EMAR295** ud Bomba dosificadora hipoclorito sódico Q=1,6-16 l/h; 3 bar
2 ud × 713.58 (756.39 con costes indirectos) = 1512.78
Bomba dosificadora de membrana para hipoclorito sódico (NaClO). Marca: OBL-Albosa, Prominent, o equivalente, modelo M16PPSV. Caudal: 1,6-16,0 l/ h, hasta 12 bar de altura manométrica. Motor: 0,25 kW, III-230/400 V, 50 Hz; IP-65, aislamiento F. Materiales: Cabezal: PP Asiento bola: PVC Bola: Vidrio pyrex Membrana: PTFE. Amortiguador de pulsos, válvula de contrapresión y válvula de alivio. Incluso transporte, montaje, tuberías de aspiración desde tanque e impulisón a elementos de descarga (PP-PVC), pruebas de funcionamiento. Resto de características según ETP 10.1 (Lote 2), 9.1 (Lote 4). Totalmente instalada, probada y funcionando.

| Código | Ud | Descripción | Rendimiento | Precio | Importe |
|---|---|---|---|---|---|
| MO.CAP001 | h | Capataz | 1 | 16.64 | 16.64 |
| MO.OFI001 | h | Oficial 1ª | 2 | 15.59 | 31.18 |
| MO.PEO001 | h | Peón | 2 | 14.98 | 29.96 |
| PEMAR295 | ud | BOMBA DOSIFICADORA NaClO Q=10 l/h; 3 bar, en obra (material; 09/11/2020) | 1 | 552.04 | 552.04 |
| %PRUEB10 | % | Puesta en funcionamiento y pruebas | 10 % | 629.82 | 62.98 |
| %.AUX003 | % | Medios auxiliares y resto de obra | 3 % | 692.80 | 20.78 |
|  |  | Total |  |  | 713.58 |

###### 20602050207 POLIPASTOS Y PUENTES GRÚA (18/01/2011)
Importe: 32299.73

**EMAR117** ud Puente grúa, P = 5.000 Kg (18/01/2011)
1 ud × 27391.22 (29034.69 con costes indirectos) = 29034.69
Puente grúa de VINCA, GH, VICINAY ó equivalente, modelo GHB11 0,5 R 41 05 H2 M5 según ETP 26.2 (Lote 2), 27.3 (Lote 4).
Capacidad de carga : 5.000 Kg. Luz entre ejes :Según planos. Altura max. de elevación : 6,5 m. Potencia motor de translación : 2x0,84 kw. Potencia motor de elevación : 5 kw. Potencia del carro : 0,37 kw. Incluye limitador de carga en elevación, frenos de movimientos, botonera, carriles de rodadura, VF. Totalmente instalado, probado y funcionando.

| Código | Ud | Descripción | Rendimiento | Precio | Importe |
|---|---|---|---|---|---|
| MO.CAP001 | h | Capataz | 10 | 16.64 | 166.400 |
| MO.OFI001 | h | Oficial 1ª | 20 | 15.59 | 311.800 |
| MO.PEO001 | h | Peón | 30 | 14.98 | 449.400 |
| MAQ.GRU006 | h | Camión grúa de 6 t (sin conductor) | 20 | 51.74 | 1034.800 |
| PEMAR117 | ud | PUENTE GRUA P = 5000 Kg (material; 09/11/2020) | 1 | 21752.94 | 21752.940 |
| %PRUEB10 | % | Puesta en funcionamiento y pruebas | 10 % | 23715.340 | 2371.534 |
| %.AUX005 | % | Medios auxiliares y resto de obra | 5 % | 26086.874 | 1304.344 |
|  |  | Total |  |  | 27391.22 |

**EMAR088** ud Polipasto eléctrico elevación 500 kg (18/01/2011)
1 ud × 3080.23 (3265.04 con costes indirectos) = 3265.04
Polipasto elevación/traslación eléctrica de 500 kg modelo GH o equivalente. Polipasto monocarril de cadena. Capacidad: 500 kg. -Velocidad elevación lenta: 4,0 m/min. Velocidad traslación rápida: 20 m/min. Accionamiento de la Polea y del carro: motor eléctrico. Potencia motor elevación: 0,8 kw. Potencia motor traslación: 0,22 kw. Línea de alimentación eléctrica. Resto de características según ETP 26.4 (Lote 2), 13.2 (Lote 3), 27.4 (Lote 4). Totalmente instalado, probado y funcionando.

| Código | Ud | Descripción | Rendimiento | Precio | Importe |
|---|---|---|---|---|---|
| MO.CAP001 | h | Capataz | 2.5 | 16.64 | 41.60 |
| MO.OFI001 | h | Oficial 1ª | 5 | 15.59 | 77.95 |
| MO.PEO001 | h | Peón | 10 | 14.98 | 149.80 |
| PEMAR088 | ud | Polipasto eléctrico elevación 500 kg (material; 09/11/2020) | 1 | 2138.81 | 2138.81 |
| MAQ.GRU006 | h | Camión grúa de 6 t (sin conductor) | 5 | 51.74 | 258.70 |
| %PRUEB10 | % | Puesta en funcionamiento y pruebas | 10 % | 2666.86 | 266.69 |
| %.AUX005 | % | Medios auxiliares y resto de obra | 5 % | 2933.55 | 146.68 |
|  |  | Total |  |  | 3080.23 |

###### 20602050208 TUBERÍAS Y VALVULERIA (18/01/2011)
Importe: 71583.69

**EMAR099** m Tubería de acero inoxidable DN 300 AISI 316L Schedule 10
7 m × 266.94 (282.96 con costes indirectos) = 1980.72

**EMAR040** m Tubería de acero inoxidable DN 250 AISI 316L Schedule 10
17.5 m × 253.26 (268.46 con costes indirectos) = 4698.05

| Medición | Uds. | Largo | Parcial |
|---|---|---|---|
| Salida | 2 | 3 | 6.000 |
| Colector | 1 | 5.5 | 5.500 |
| By-pass trituradores | 2 | 3 | 6.000 |
| Subtotal |  |  | 17.500 |
| Total |  |  | 17.5 |

**EMAR043** m Tubería de acero inoxidable DN 150 AISI 316L Schedule 10
6 m × 156.91 (166.32 con costes indirectos) = 997.92

| Medición | Uds. | Largo | Parcial |
|---|---|---|---|
| Aspiración individual | 2 | 1 | 2.000 |
|  | 1 | 4 | 4.000 |
| Subtotal |  |  | 6.000 |
| Total |  |  | 6 |

**EMAR047** m Tubería de acero inoxidable DN 125 AISI 316L Schedule 10
12.7 m × 132.71 (140.67 con costes indirectos) = 1786.51

| Medición | Uds. | Largo | Parcial |
|---|---|---|---|
| Impulisón indicidual | 2 | 5.1 | 10.200 |
|  | 1 | 2.5 | 2.500 |
| Subtotal |  |  | 12.700 |
| Total |  |  | 12.7 |

**EMAR051** m Tubería de acero inoxidable DN 100 AISI 316L Schedule 10
38.25 m × 112.39 (119.13 con costes indirectos) = 4556.72

| Medición | Uds. | Largo | Parcial |
|---|---|---|---|
| Retorno | 1 | 10.25 | 10.250 |
| A concentrador | 1 | 10 | 10.000 |
|  | 1 | 1 | 1.000 |
| A clasificador | 1 | 5 | 5.000 |
| Vaciados canales | 1 | 2 | 2.000 |
|  | 1 | 4 | 4.000 |
|  | 1 | 6 | 6.000 |
| Subtotal |  |  | 38.250 |
| Total |  |  | 38.25 |

**EMAR142** m Tubería de acero inoxidable DN 65 AISI 316L Schedule 10
49 m × 101.2 (107.27 con costes indirectos) = 5256.23
Tubería de acero inoxidable DN 65 AISI 316L Schedule 10, con soldadura longitudinal según norma. Incluso parte proporcional de uniones, conos de reducción, tes, colocación y pruebas.

| Código | Ud | Descripción | Rendimiento | Precio | Importe |
|---|---|---|---|---|---|
| MO.CAP001 | h | Capataz | 0.1 | 16.64 | 1.66 |
| MO.OFI001 | h | Oficial 1ª | 0.2 | 15.59 | 3.12 |
| MO.PEO001 | h | Peón | 0.3 | 14.98 | 4.49 |
| PEMAR142 | m | Tubería inoxidable AISI 316L SCHEDULE DN 65 (material; 17/10/2017) | 1 | 87.11 | 87.11 |
| %.AUX005 | % | Medios auxiliares y resto de obra | 5 % | 96.38 | 4.82 |
|  |  | Total |  |  | 101.2 |

| Medición | Uds. | Largo | Parcial |
|---|---|---|---|
| Aireación desarenado | 1 | 22 | 22.000 |
|  | 2 | 3.5 | 7.000 |
|  | 3 | 1 | 3.000 |
| Impulsión vaciados a entrada | 1 | 11 | 11.000 |
|  | 2 | 3 | 6.000 |
| Subtotal |  |  | 49.000 |
| Total |  |  | 49 |

**EMAR041** ud Válvula DN 250 compuerta cierre elástico motorizada PN16 (18/01/2011)
6 ud × 3232.18 (3426.11 con costes indirectos) = 20556.66
Válvula de Compuerta de Cierre Elástico motorizada, de DN 250 mm, AVK ó equivalente.
Características:
Diámetro: 250 mm
Presión (PN): 16
Actuador: motorizado (AUMA o equivalente)
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.75 | 16.64 | 12.48 |
| MO.OFI001 | h | Oficial 1ª | 1.5 | 15.59 | 23.39 |
| MO.PEO001 | h | Peón | 3 | 14.98 | 44.94 |
| PEMAR101 | ud | Válvula DN 250 compuerta cierre elástico PN16 | 1 | 580 | 580.00 |
| PE167B | ud | Actuador electrico DN150 a 350 AUMA o equivalente PN16 | 1 | 2060 | 2060.00 |
| MAQ.GRU006 | h | Camión grúa de 6 t (sin conductor) | 1.5 | 51.74 | 77.61 |
| %PRUEB10 | % | Puesta en funcionamiento y pruebas | 10 % | 2798.42 | 279.84 |
| %.AUX005 | % | Medios auxiliares y resto de obra | 5 % | 3078.26 | 153.91 |
|  |  | Total |  |  | 3232.18 |

| Medición | Uds. | Parcial |
|---|---|---|
| Salida trituradores | 4 | 4.000 |
| By-pass trituradores | 2 | 2.000 |
| Subtotal |  | 6.000 |
| Total |  | 6 |

**EMAR101** ud Válvula DN 250 compuerta cierre elástico PN16
2 ud × 737.89 (782.16 con costes indirectos) = 1564.32

| Medición | Uds. | Parcial |
|---|---|---|
| Entrada bombeo | 2 | 2.000 |
| Total |  | 2 |

**EMAR044** ud Válvula DN 150 compuerta cierre elástico PN16
3 ud × 341.67 (362.17 con costes indirectos) = 1086.51

| Medición | Uds. | Parcial |
|---|---|---|
| Aspiración bombeo | 3 | 3.000 |
| Total |  | 3 |

**EMAR0481** ud Válvula DN 125 compuerta cierre elástico PN25
3 ud × 355.53 (376.86 con costes indirectos) = 1130.58
Válvula de Compuerta de Cierre Elástico, de DN 125 mm, AVK ó equivalente.
Características:
Diámetro: 125 mm
Presión (PN): 25
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.3 | 16.64 | 4.99 |
| MO.OFI001 | h | Oficial 1ª | 0.6 | 15.59 | 9.35 |
| MO.PEO001 | h | Peón | 0.9 | 14.98 | 13.48 |
| PEMAR0481 | ud | Válvula DN 125 compuerta cierre elástico PN25 (material; 04/02/2021) | 1 | 280 | 280.00 |
| %PRUEB10 | % | Puesta en funcionamiento y pruebas | 10 % | 307.82 | 30.78 |
| %.AUX005 | % | Medios auxiliares y resto de obra | 5 % | 338.60 | 16.93 |
|  |  | Total |  |  | 355.53 |

| Medición | Uds. | Parcial |
|---|---|---|
| Impulsión bombeo | 3 | 3.000 |
| Total |  | 3 |

**EMAR053** ud Válvula DN 100 compuerta cierre elástico PN16
6 ud × 190.89 (202.34 con costes indirectos) = 1214.04

| Medición | Uds. | Parcial |
|---|---|---|
| Vaciados | 4 | 4.000 |
| Grasas | 1 | 1.000 |
| Arenas | 1 | 1.000 |
| Subtotal |  | 6.000 |
| Total |  | 6 |

**EMAR143** ud Válvula DN 65 compuerta cierre elástico PN16
9 ud × 155.49 (164.82 con costes indirectos) = 1483.38

| Medición | Uds. | Parcial |
|---|---|---|
| Vaciados | 2 | 2.000 |
| Soplantes salida | 5 | 5.000 |
| Entrada desarenadores | 2 | 2.000 |
| Subtotal |  | 9.000 |
| Total |  | 9 |

**EMAR0501** ud Válvula de retención de bola DN 125 PN25
3 ud × 287.5 (304.75 con costes indirectos) = 914.25
Válvula de Retención de Bola, AVK ó equivalente. Diámetro (DN): 125 mm. Presión (PN): 25. Materiales: Cuerpo y tapa: Fundición nodular GGG-40. Bola: Resina fenólica. Tornillería: Acero inoxidable AISI 316. Junta de tapa: Nitrilo. Acabados: Pintura industrial ALKYD INT./EXT. Resto de características según ETP Equipos 4.3 (Lote 1, 2, 3 y 4). Totalmente instalada, probada y funcionando.

| Código | Ud | Descripción | Rendimiento | Precio | Importe |
|---|---|---|---|---|---|
| MO.CAP001 | h | Capataz | 0.15 | 16.64 | 2.50 |
| MO.OFI001 | h | Oficial 1ª | 0.3 | 15.59 | 4.68 |
| MO.PEO001 | h | Peón | 0.45 | 14.98 | 6.74 |
| PEMAR0501 | ud | Válvula de retención de bola DN 125 PN25 (material; 03/02/2021) | 1 | 235 | 235.00 |
| %PRUEB10 | % | Puesta en funcionamiento y pruebas | 10 % | 248.92 | 24.89 |
| %.AUX005 | % | Medios auxiliares y resto de obra | 5 % | 273.81 | 13.69 |
|  |  | Total |  |  | 287.5 |

| Medición | Uds. | Parcial |
|---|---|---|
| Impulsión bombeo | 3 | 3.000 |
| Total |  | 3 |

**EMAR144** ud Válvula de retención de bola DN 65 PN16
2 ud × 98.83 (104.76 con costes indirectos) = 209.52

| Medición | Uds. | Parcial |
|---|---|---|
| Vaciados | 2 | 2.000 |
| Total |  | 2 |

**EMAR042** ud Carrete desmontaje DN 250
10 ud × 338.38 (358.68 con costes indirectos) = 3586.80

| Medición | Uds. | Parcial |
|---|---|---|
| Trituradores | 4 | 4.000 |
| By-pass trituradores | 2 | 2.000 |
| Entrada bombeo de Guaza | 2 | 2.000 |
| Antiariete | 1 | 1.000 |
| Caudalímetro | 1 | 1.000 |
| Subtotal |  | 10.000 |
| Total |  | 10 |

**EMAR045** ud Carrete desmontaje DN 150
3 ud × 202.06 (214.18 con costes indirectos) = 642.54

| Medición | Uds. | Parcial |
|---|---|---|
| Aspiración bombeo | 3 | 3.000 |
| Total |  | 3 |

**EMAR049** ud Carrete desmontaje DN 125
3 ud × 164.26 (174.12 con costes indirectos) = 522.36

| Medición | Uds. | Parcial |
|---|---|---|
| Impulsión bombeo | 3 | 3.000 |
| Total |  | 3 |

**EMAR052** ud Carrete desmontaje DN 100
6 ud × 151.03 (160.09 con costes indirectos) = 960.54

| Medición | Uds. | Parcial |
|---|---|---|
| Vaciados | 4 | 4.000 |
| Grasas | 1 | 1.000 |
| Arenas | 1 | 1.000 |
| Subtotal |  | 6.000 |
| Total |  | 6 |

**EMAR145** ud Carrete desmontaje DN 65
7 ud × 121.59 (128.89 con costes indirectos) = 902.23

| Medición | Uds. | Parcial |
|---|---|---|
| Soplantes salida | 5 | 5.000 |
| Entrada desarenadores | 2 | 2.000 |
| Subtotal |  | 7.000 |
| Total |  | 7 |

**EMAR046** ud Carrete pasamuros AISI 316L DN 250
2 ud × 294.72 (312.4 con costes indirectos) = 624.80
Carrete pasamuros de acero inoxidable, con brida loca en un extremo y placa de estanqueidad, de DN 250, longitud: 500 mm. y materiales: Carrete y placa de estanqueidad: AISI 316L. Brida: aluminio. Resto de características según ETP Equipos 3.5 - 3.6. (Lote 1 y 3) y 3.6 - 3.7 (Lote 2 y 4). Montada y probada.

| Código | Ud | Descripción | Rendimiento | Precio | Importe |
|---|---|---|---|---|---|
| MO.CAP001 | h | Capataz | 0.3 | 16.64 | 4.992 |
| MO.OFI001 | h | Oficial 1ª | 0.6 | 15.59 | 9.354 |
| MO.PEO001 | h | Peón | 0.9 | 14.98 | 13.482 |
| PEMAR046 | ud | Carrete pasamuros AISI 316L DN 250 (material; 27/09/2017) | 1 | 252.86 | 252.860 |
| %.AUX005 | % | Medios auxiliares y resto de obra | 5 % | 280.688 | 14.034 |
|  |  | Total |  |  | 294.72 |

| Medición | Uds. | Parcial |
|---|---|---|
| Toma bombeo | 2 | 2.000 |
| Total |  | 2 |

**EMAR070** ud Carrete pasamuros AISI 316L DN 200
2 ud × 264.19 (280.04 con costes indirectos) = 560.08

**EMAR054** ud Carrete pasamuros AISI 316L DN 100
9 ud × 201.88 (213.99 con costes indirectos) = 1925.91

| Medición | Uds. | Parcial |
|---|---|---|
| Retorno | 1 | 1.000 |
| Desarenado arenas | 2 | 2.000 |
| Grasas | 2 | 2.000 |
| Bombeo vaciados en desrendo | 1 | 1.000 |
| Vaciados canales | 3 | 3.000 |
| Subtotal |  | 9.000 |
| Total |  | 9 |

**EMAR1011** ud Válvula DN 250 compuerta cierre elástico PN25/40
3 ud × 981.6 (1040.5 con costes indirectos) = 3121.50

| Medición | Uds. | Parcial |
|---|---|---|
| Antiariete | 1 | 1.000 |
| Caudalímetro | 2 | 2.000 |
| Subtotal |  | 3.000 |
| Total |  | 3 |

**EMAR0371** ud Ventosa autom. trifuncional residuales DN80 mm PN25
1 ud × 1749.94 (1854.94 con costes indirectos) = 1854.94
Ventosa trifuncional automática DN80 PN25, modelo BERMAD VEC-313 DN80 PN25 o equivalente, con protección antiariete, brida ISO16, con capacidad de evacuación de aire a 0,15 bar igual o superior a 700 m3/h y con capacidad de admisión de aire a -0,35 bar igual o superior a 750 m3/h. Incluido medios auxilaires, piezas de conexión a tubería principal, válvula de corte, montaje y pruebas de funcionamiento. Resto de características según características definidas en la ETP 4.1 (Lote 1, 2, 3 y 4). Totalmente instalada, probada y funcionando.

| Código | Ud | Descripción | Rendimiento | Precio | Importe |
|---|---|---|---|---|---|
| MO.CAP001 | h | Capataz | 0.2 | 16.64 | 3.33 |
| MO.OFI001 | h | Oficial 1ª | 1 | 15.59 | 15.59 |
| MO.PEO001 | h | Peón | 1 | 14.98 | 14.98 |
| PEMAR0371 | ud | Ventosa autom. trifuncional residuales DN80 mm PN25 (material; 11/02/2021) | 1 | 1481.2 | 1481.20 |
| %PRUEB10 | % | Puesta en funcionamiento y pruebas | 10 % | 1515.10 | 151.51 |
| %.AUX005 | % | Medios auxiliares y resto de obra | 5 % | 1666.61 | 83.33 |
|  |  | Total |  |  | 1749.94 |

**EMVA037** ud Válvula antiretorno pico de pato interior en brida DN400 mm PN16
1 ud × 8911.87 (9446.58 con costes indirectos) = 9446.58
Válvula antirretorno tipo pinza DN 200 mm, de HIDROSTANK serie 720 o equivalente, fabricada en Neopreno para instalar en el interior de la tubería mediante brida según ANSI 150. Incluye tornillería y anillo de retención en AISI 304, medios auxilaires, piezas de conexión a tubería principal, montaje y pruebas de funcionamiento. Resto de características según características definidas en la ETP 4.10 (Lote 2 y Lote 4). Totalmente instalada, probada y funcionando.

| Código | Ud | Descripción | Rendimiento | Precio | Importe |
|---|---|---|---|---|---|
| MO.CAP001 | h | Capataz | 0.2 | 16.64 | 3.33 |
| MO.OFI001 | h | Oficial 1ª | 1 | 15.59 | 15.59 |
| MO.PEO001 | h | Peón | 1 | 14.98 | 14.98 |
| PEMVA037 | ud | Válvula antiretorno pico de pato interior en brida DN400 mm PN16 | 1 | 7682 | 7682.00 |
| %PRUEB10 | % | Puesta en funcionamiento y pruebas | 10 % | 7715.90 | 771.59 |
| %.AUX005 | % | Medios auxiliares y resto de obra | 5 % | 8487.49 | 424.37 |
|  |  | Total |  |  | 8911.87 |

| Medición | Uds. | Parcial |
|---|---|---|
| Alivio | 1 | 1.000 |
| Total |  | 1 |

###### 206020503 INSTALACIONES ELÉCTRICAS (19/11/1998)
Importe: 337796.77

###### 20602050301 CENTRO DE TRANSFORMACIÓN (19/11/1998)
Importe: 119646.63

**ELAR106** ud Edificio prefabricado EHC-6T2D (19/11/1998)
1 ud × 19849.55 (21040.52 con costes indirectos) = 21040.52
Edificio de hormigón modelo EHC-6T2D de Schneider o equivalente, de dimensiones exteriores 6.440 x 2.500 y altura vista 2.535 mm., incluyendo excavación, lecho de arena, nivelado, transporte y montaje. Dimensionado para albergar dos transformadores y una sala para las celdas particulares. Según E.T. 1 y E.T. 2 (Lote 1), E.T. 1 y E.T. 2 (Lote 2) y E.T. 1 y E.T. 2 (Lote 4). Completamente instalado, probado y funcionando.

| Código | Ud | Descripción | Rendimiento | Precio | Importe |
|---|---|---|---|---|---|
| MO.OFI001 | h | Oficial 1ª | 4 | 15.59 | 62.36 |
| MO.PEO100 | h | Peón especializado | 4 | 15.13 | 60.52 |
| MAT.AREN002 | m3 | Arena para lecho de tubos | 8 | 11.64 | 93.12 |
| PEL0106 | ud | Edificio prefabricado EHC-6T2D (material; 15/01/2018) | 1 | 17930.9 | 17930.90 |
| MAQ.RET003 | h | Retroexcavadora s/neumáticos | 1 | 47.49 | 47.49 |
| MAQ.COM010 | h | Compactador vibratorio manual | 1 | 9.94 | 9.94 |
| MAQ.GRU300 | h | Grúa autopropulsada brazo telescópico gran capacidad | 2 | 350 | 700.00 |
| %.AUX005 | % | Medios auxiliares y resto de obra | 5 % | 18904.33 | 945.22 |
|  |  | Total |  |  | 19849.55 |

**ELAR122** ud Celda de remonte
1 ud × 1670.11 (1770.32 con costes indirectos) = 1770.32

**ELAR124** ud Celda de protección general con disyuntor
1 ud × 15653.5 (16592.71 con costes indirectos) = 16592.71

**ELAR127** ud Celda de protección de trafo con disyuntor
2 ud × 15875.4 (16827.92 con costes indirectos) = 33655.84

**ELAR129** ud Celda de medida
1 ud × 8261.02 (8756.68 con costes indirectos) = 8756.68

**ELAR132** ud Botellas terminales apantalladas
6 ud × 243.05 (257.63 con costes indirectos) = 1545.78

**ELAR136** ud Conexión de alta tensión
1 ud × 1142.29 (1210.83 con costes indirectos) = 1210.83

**ELAR138** ud Conexión de baja tensión
1 ud × 1213.32 (1286.12 con costes indirectos) = 1286.12

**ELAR1435** ud Transformador trifásico seco 400 KVA con protección térmica
1 ud × 17826.87 (18896.48 con costes indirectos) = 18896.48

**ELAR168** ud Cuadro de baja tensión 630 A
1 ud × 4976.73 (5275.33 con costes indirectos) = 5275.33

**ELAR180** ud Puesta a tierra del neutro
1 ud × 877.89 (930.56 con costes indirectos) = 930.56

**ELAR181** ud Puesta a tierra de herrajes
1 ud × 609.42 (645.99 con costes indirectos) = 645.99

**ELAR185** ud Equipo de medida en hornacina
1 ud × 2768.43 (2934.54 con costes indirectos) = 2934.54

**ELAR190** ud Conjunto de material de protección y señalización
1 ud × 458.16 (485.65 con costes indirectos) = 485.65

**ELAR153** ud Bote fijo para transformador de 400 KVA
1 ud × 4357.81 (4619.28 con costes indirectos) = 4619.28

###### 20602050302 BAJA TENSIÓN (19/11/1998)
Importe: 152358.6

**ELAR232** ud C.C.M. ETBAR Cho (21/06/2017)
1 ud × 66861.86 (70873.57 con costes indirectos) = 70873.57
C.C.M. de la ETBAR de Cho, de Schneider o equivalente formado por:
- Envolvente metálico para locales húmedos, modelo Prisma P montado sobre zócalo con accesorios, puertas, placas de montaje, intalado, montado y conexionado.
- Compartimentación 3b.
- Descargador de sobretensiones tipos I y II.
- Poder de corte según las características de la instalación.
- Interruptor general automático NSX630 con unidad de control Micrologic 5.X.E, medida integrada, comunicaciones vía Modbus, comunicación del estado del equipo, del desgaste de polos y señalización e identificación de defectos. Con los equipos necesarios para su comunicación vía Ethernet (módulo BSCM, IFM y pasarela IP). Con enclavamiento mecánico.
- Salidas a equipos de potencia superior a 25 kW con interruptores automáticos NSX con iguales características al IGA.
- Salidas al resto de los receptores y calibre de la aparamenta según esquema unifilar.
- Zócalo de fábrica de ladrillo enfoscado y pintado, de altura 40 cm y fondo 80 cm.
Según E.T. 6 y E.T. 8 (Lote 2).
Completamente instalado, probado y funcionando.

| Código | Ud | Descripción | Rendimiento | Precio | Importe |
|---|---|---|---|---|---|
| MO.OFI001 | h | Oficial 1ª | 35 | 15.59 | 545.65 |
| MO.PEO100 | h | Peón especializado | 35 | 15.13 | 529.55 |
| PEL0200 | ud | Módulo de armario completo con pilotería y mando en puerta | 8 | 1176 | 9408.00 |
| PEL0201 | ml | Zócalo de fábrica de ladrillo enfoscado y pintado h=40cm | 8 | 45.25 | 362.00 |
| PEL0206 | ud | Protec. Sobretensiones PRD Tipo I + Tipo II | 1 | 703.22 | 703.22 |
| PEL0228 | ud | Int. aut. NSX630 | 2 | 3421.26 | 6842.52 |
| PEL0272 | ud | Salida motor con guardamotor | 21 | 255.4 | 5363.40 |
| PEL0274 | ud | Salida motor con inversor | 22 | 297.75 | 6550.50 |
| PEL0281 | ud | Salida a cuadro | 17 | 269.77 | 4586.09 |
| PEL0291 | ud | Salida a línea monofásica de fuerza o alumbrado | 10 | 62.12 | 621.20 |
| PEL0292 | ud | Salida a línea trifásica de fuerza o alumbrado | 3 | 124.36 | 373.08 |
| PEL0416 | ud | Salida motor con variador 75 kW (material; 15/01/2018) | 3 | 3016.5 | 9049.50 |
| PEL0446 | ud | Variador 75 kW (material; 15/01/2018) | 3 | 6247.75 | 18743.25 |
| %.AUX005 | % | Medios auxiliares y resto de obra | 5 % | 63677.96 | 3183.90 |
|  |  | Total |  |  | 66861.86 |

**ELAR375** ud Batería de condensadores 69 kVAr
1 ud × 3297.82 (3495.69 con costes indirectos) = 3495.69
Equipo de compensación de energía reactiva y filtrado de armónicos de 69 kVAr (6,25+12,5+25+25) de Schneider o equivalente con armario y con baterías automáticas de Schneider o equivalente, con protección interna, contactores con resistencias de preinserción, protección de cada escalón con interruptor automático y regulador. Según E.T. 5 (Lote 2) y E.T. 5 (Lote 4). Completamente instalado, probado y funcionando.

| Código | Ud | Descripción | Rendimiento | Precio | Importe |
|---|---|---|---|---|---|
| MO.OFI001 | h | Oficial 1ª | 4 | 15.59 | 62.36 |
| MO.PEO100 | h | Peón especializado | 4 | 15.13 | 60.52 |
| PEL0575 | ud | Batería automática 69 kVAr (material; 04/03/2021) | 1 | 3017.9 | 3017.90 |
| %.AUX005 | % | Medios auxiliares y resto de obra | 5 % | 3140.78 | 157.04 |
|  |  | Total |  |  | 3297.82 |

**ELAR524** ud Grupo electrógeno 250 kVA insonorizado
1 ud × 20776.58 (22023.17 con costes indirectos) = 22023.17
Grupo electrógeno HFW-250 T5 de Himoinsa o equivalente, con 250 kVA y 200 kW, insonorizado, diesel y con protección de salida. Con depósito de combustible de 999 litros (15,4 horas de funcionamiento al 100% de carga y 20,9 horas de funcionamiento al 80% de la carga) e instalación de salida de humos de escape. Según E.T. 3 (Lote 2). Completamente instalado, probado y funcionando.

| Código | Ud | Descripción | Rendimiento | Precio | Importe |
|---|---|---|---|---|---|
| MO.OFI001 | h | Oficial 1ª | 5 | 15.59 | 77.95 |
| MO.PEO100 | h | Peón especializado | 5 | 15.13 | 75.65 |
| PEL0524 | ud | Grupo electrógeno 250 kVA (material; 04/03/2021) | 1 | 19633.62 | 19633.62 |
| %.AUX005 | % | Medios auxiliares y resto de obra | 5 % | 19787.22 | 989.36 |
|  |  | Total |  |  | 20776.58 |

**ELAR475** ud Cuadro de conmutación 250 A (09/08/2011)
1 ud × 5443.44 (5770.05 con costes indirectos) = 5770.05
Cuadro de conmutación red - grupo de Schneider o equivalente con dos interruptores automáticos de 250 A y elementos de control y señalización. Con armario metálico y conexiones de entrada y salida. Completamente instalado, probado y funcionando.

| Código | Ud | Descripción | Rendimiento | Precio | Importe |
|---|---|---|---|---|---|
| MO.OFI001 | h | Oficial 1ª | 4.912 | 15.59 | 76.58 |
| MO.PEO100 | h | Peón especializado | 5.001 | 15.13 | 75.67 |
| PEL0475 | ud | Conmutación 250 A (material; 15/01/2018) | 1 | 4210.95 | 4210.95 |
| PEL0482 | ud | Armario de conmutación tipo 2 | 1 | 530.62 | 530.62 |
| PEL0488 | ud | Elementos de control conmutación tipo 2 | 1 | 290.41 | 290.41 |
| %5 AUX | % | Medios auxiliares y resto de obra | 5 % | 5184.23 | 259.21 |
|  |  | Total |  |  | 5443.44 |

**ELAR540** ud SAI 2.200 VA
1 ud × 1177.27 (1247.91 con costes indirectos) = 1247.91

**ELAR604** m Conductor 1x120 RZ1KZ1-K(AS)
130 m × 22.88 (24.25 con costes indirectos) = 3152.50
Conductor unipolar de 1x120mm2 RZ1KZ1-K(AS) instalado en canalización aérea o subterránea existente. Según E.T. 17 (Lote 1), E.T. 17 (Lote 2), E.T. 14 (Lote 3) y E.T. 17 (Lote 4). Completamente instalado, probado y funcionando.

| Código | Ud | Descripción | Rendimiento | Precio | Importe |
|---|---|---|---|---|---|
| MO.OFI001 | h | Oficial 1ª | 0.04 | 15.59 | 0.62 |
| MO.PEO100 | h | Peón especializado | 0.04 | 15.13 | 0.61 |
| PEL0604 | m | 1x120 RZ1KZ1-K(AS) (material; 10/01/2018) | 1 | 20.56 | 20.56 |
| %.AUX005 | % | Medios auxiliares y resto de obra | 5 % | 21.79 | 1.09 |
|  |  | Total |  |  | 22.88 |

**ELAR621** m Conductor 1x240 RZ1-K(AS)
85 m × 36.05 (38.21 con costes indirectos) = 3247.85

**ELAR623** m Conductor 1x150 RZ1-K(AS)
240 m × 23.7 (25.12 con costes indirectos) = 6028.80

| Medición | Uds. | Largo | Parcial |
|---|---|---|---|
|  | 12 | 20 | 240.000 |
| Total |  |  | 240 |

**ELAR637** m Línea 5x6 RZ1-K(AS)
30 m × 7.37 (7.81 con costes indirectos) = 234.30
Línea multipolar de 5x6mm2 RZ1-K(AS) instalado en canalización aérea o subterránea existente. Según E.T. 16 (Lote 1), E.T. 16 (Lote 2), E.T. 13 (Lote 3) y E.T. 16 (Lote 4). Completamente instalada, probada y funcionando.

| Código | Ud | Descripción | Rendimiento | Precio | Importe |
|---|---|---|---|---|---|
| MO.OFI001 | h | Oficial 1ª | 0.04 | 15.59 | 0.62 |
| MO.PEO100 | h | Peón especializado | 0.04 | 15.13 | 0.61 |
| PEL0637 | m | 5x6 RZ1-K(AS) (material; 10/01/2018) | 1 | 5.79 | 5.79 |
| %.AUX005 | % | Medios auxiliares y resto de obra | 5 % | 7.02 | 0.35 |
|  |  | Total |  |  | 7.37 |

**ELAR639** m Línea 5x2.5 RZ1-K(AS)
250 m × 4.07 (4.31 con costes indirectos) = 1077.50

**ELAR645** m Línea 4x2.5 RZ1-K(AS)
675 m × 3.46 (3.67 con costes indirectos) = 2477.25

**ELAR653** m Línea 3x2.5 RZ1-K(AS)
90 m × 2.64 (2.8 con costes indirectos) = 252.00

**ELAR654** m Línea 3x1.5 RZ1-K(AS)
225 m × 2.26 (2.4 con costes indirectos) = 540.00

**ELAR671** m Multiconductor 2x1mm2 RZ1-K(AS)
360 m × 1.85 (1.96 con costes indirectos) = 705.60

**ELAR672** m Multiconductor 3x1mm2 RZ1-K(AS)
715 m × 2.1 (2.23 con costes indirectos) = 1594.45

**ELAR673** m Multiconductor 5x1mm2 RZ1-K(AS)
215 m × 2.67 (2.83 con costes indirectos) = 608.45

**ELAR674** m Multiconductor 6x1mm2 RZ1-K(AS)
145 m × 2.86 (3.03 con costes indirectos) = 439.35

**ELAR701** ud Arqueta eléctrica 70x70
15 ud × 309.82 (328.41 con costes indirectos) = 4926.15

**321.100** m³ Excavación en zanjas y pozos por medios mecánicos, en cualquier
79.2 m³ × 10.11 (10.72 con costes indirectos) = 849.02

| Medición | Uds. | Largo | Ancho | Alto | Parcial |
|---|---|---|---|---|---|
|  | 1 | 165 | 0.6 | 0.8 | 79.200 |
| Total |  |  |  |  | 79.2 |

**332.351** m³ Relleno con material seleccionado de excavación
59.4 m³ × 12.43 (13.18 con costes indirectos) = 782.89

| Medición | Uds. | Largo | Ancho | Alto | Parcial |
|---|---|---|---|---|---|
|  | 1 | 165 | 0.6 | 0.6 | 59.400 |
| Total |  |  |  |  | 59.4 |

**ELAR712** m Canalización 6T 160
10 m × 31.35 (33.23 con costes indirectos) = 332.30
Canalización subterránea en zanja existente para red de baja tensión y constituida por 6 tubos de PE DP d=160mm. Según E.T. 11 (Lote 1), E.T. 11 (Lote 2), E.T. 9 (Lote 3) y E.T. 11 (Lote 4). Completamente instalada, probada y funcionando.

| Código | Ud | Descripción | Rendimiento | Precio | Importe |
|---|---|---|---|---|---|
| MO.OFI001 | h | Oficial 1ª | 0.2 | 15.59 | 3.12 |
| MO.PEO100 | h | Peón especializado | 0.2 | 15.13 | 3.03 |
| PEL0711 | ml | Tubo PE DP d=160 | 6 | 3.95 | 23.70 |
| %.AUX005 | % | Medios auxiliares y resto de obra | 5 % | 29.85 | 1.49 |
|  |  | Total |  |  | 31.35 |

**ELAR724** m Canalización 4T 110
45 m × 13.81 (14.64 con costes indirectos) = 658.80
Canalización subterránea en zanja existente para red de baja tensión y constituida por 4 tubos de PE DP d=110mm. Según E.T. 11 (Lote 1), E.T. 11 (Lote 2), E.T. 9 (Lote 3) y E.T. 11 (Lote 4). Completamente instalada, probada y funcionando.

| Código | Ud | Descripción | Rendimiento | Precio | Importe |
|---|---|---|---|---|---|
| MO.OFI001 | h | Oficial 1ª | 0.1 | 15.59 | 1.56 |
| MO.PEO100 | h | Peón especializado | 0.1 | 15.13 | 1.51 |
| PEL0713 | ml | Tubo PE DP d=110 | 4 | 2.52 | 10.08 |
| %.AUX005 | % | Medios auxiliares y resto de obra | 5 % | 13.15 | 0.66 |
|  |  | Total |  |  | 13.81 |

**ELAR725** m Canalización 3T 110
20 m × 11.16 (11.83 con costes indirectos) = 236.60

**ELAR726** m Canalización 2T 110
130 m × 7.88 (8.35 con costes indirectos) = 1085.50

**ELAR742** m Bandeja con tapa 300x60
30 m × 42.06 (44.58 con costes indirectos) = 1337.40

**ELAR743** m Bandeja con tapa 200x60
65 m × 32.83 (34.8 con costes indirectos) = 2262.00

**ELAR744** m Bandeja con tapa 100x60
90 m × 25.43 (26.96 con costes indirectos) = 2426.40

**ELAR761** m Tubo PVC rígido d=32mm
205 m × 8.71 (9.23 con costes indirectos) = 1892.15

**ELAR762** m Tubo PVC rígido d=25mm
80 m × 8.07 (8.55 con costes indirectos) = 684.00

**ELAR763** m Tubo PVC rígido d=20mm
205 m × 7.65 (8.11 con costes indirectos) = 1662.55

**ELAR764** m Tubo PVC rígido d=16mm
115 m × 7.34 (7.78 con costes indirectos) = 894.70

**ELAR768** m Tubo de acero 1"
135 m × 20.07 (21.27 con costes indirectos) = 2871.45

**ELAR769** m Tubo de acero 1-1/2"
70 m × 23.35 (24.75 con costes indirectos) = 1732.50

**ELAR783** ud Subcuadro con tomas de corriente
2 ud × 290.84 (308.29 con costes indirectos) = 616.58

**ELAR786** ud Toma de corriente
5 ud × 54.68 (57.96 con costes indirectos) = 289.80

**ELAR788** ud Caja de derivación
15 ud × 4.99 (5.29 con costes indirectos) = 79.35

**ELAR792** ud Botonera
21 ud × 60.38 (64 con costes indirectos) = 1344.00

**ELAR793** ud Botonera reversible
22 ud × 69.73 (73.91 con costes indirectos) = 1626.02

###### 20602050303 ALUMBRADO INTERIOR Y EXTERIOR
Importe: 21615.11

**ELAR804** ud Pantalla estanca led 8000 lm
17 ud × 121.03 (128.29 con costes indirectos) = 2180.93

**ELAR805** ud Pantalla estanca led zonas húmedas
20 ud × 306.17 (324.54 con costes indirectos) = 6490.80

**ELAR811** ud Emergencia 100 lm
2 ud × 38.43 (40.74 con costes indirectos) = 81.48

**ELAR812** ud Emergencia 200 lm
6 ud × 49.57 (52.54 con costes indirectos) = 315.24

**ELAR818** ud Punto de luz
45 ud × 25.61 (27.15 con costes indirectos) = 1221.75

**ELAR787** ud Interruptor de alumbrado
5 ud × 31.4 (33.28 con costes indirectos) = 166.40

**ELAR825** ud Luminaria vial led
8 ud × 485.46 (514.59 con costes indirectos) = 4116.72

**ELAR832** ud Columna de altura 5 metros
8 ud × 573.34 (607.74 con costes indirectos) = 4861.92

**ELAR841** m Línea 2x6 para alumbrado exterior
175 m × 3.36 (3.56 con costes indirectos) = 623.00

**ELAR851** m Conductor 1x35 para PAT
175 m × 4.01 (4.25 con costes indirectos) = 743.75

**ELAR855** m Pica de PAT conexionada
8 m × 95.89 (101.64 con costes indirectos) = 813.12

###### 20602050304 PUESTA A TIERRA DE LA PLANTA
Importe: 3141.29

**ELAR852** m Conductor 1x50 para PAT
265 m × 5.24 (5.55 con costes indirectos) = 1470.75

**ELAR851** m Conductor 1x35 para PAT
130 m × 4.01 (4.25 con costes indirectos) = 552.50

**ELAR855** m Pica de PAT conexionada
11 m × 95.89 (101.64 con costes indirectos) = 1118.04

###### 20602050305 ENERGÍA SOLAR FOTOVOLTAICA (04/11/2009)
Importe: 34069.64

**PF0335** UD Panel fotovoltaico 335W
116 UD × 102.77 (108.94 con costes indirectos) = 12637.04

**ESTMF4** UD Estructura de fijación 4 módulos fotovoltaicos
5 UD × 204.46 (216.73 con costes indirectos) = 1083.65

**ESTMF6** UD Estructura de fijación 6 módulos fotovoltaicos
16 UD × 333.61 (353.63 con costes indirectos) = 5658.08

**CCMFANG4** UD Cuadro instalación fotovoltaica (09/08/2011)
1 UD × 12565.24 (13319.15 con costes indirectos) = 13319.15
Cuadro de protección y control de instalación fotovoltaica de Schneider o equivalente formado por:
- Envolvente metálico para locales húmedos, modelo Prisma P montado sobre zócalo con accesorios, puertas, placas de montaje, intalado, montado y conexionado.
- Compartimentación mínima 2b.
- Descargador de sobretensiones tipos I y II.
- Poder de corte según las características de la instalación.
- Interruptor genaral de 100 A IV
- 2 Inversores fotovoltaicos 25 kW
- Sistema antivertido CDP0
- Salidas al resto de los receptores y calibre de la aparamenta según esquema unifilar.
Completamente conexionado y en funcionamiento.

| Código | Ud | Descripción | Rendimiento | Precio | Importe |
|---|---|---|---|---|---|
| MO.OFI001 | h | Oficial 1ª | 8 | 15.59 | 124.720 |
| MO.PEO100 | h | Peón especializado | 8 | 15.13 | 121.040 |
| PEL0200 | ud | Módulo de armario completo con pilotería y mando en puerta | 2 | 1176 | 2352.000 |
| PEL02061 | ud | Protec. Sobretensiones PRD Tipo I + Tipo II | 1 | 186.21 | 186.210 |
| ELE02430M4 | UD | INT. MAGNETOTERMICO CAJA MOLDEADA 100A IV (material; 23/03/2020) | 1 | 539 | 539.000 |
| ELE02430M9 | UD | INT. MAGNETOTERMICO 63 A IV | 2 | 292.81 | 585.620 |
| ELE02435M1 | UD | INT. DIFERENCIAL 63/300 IV | 2 | 289.56 | 579.120 |
| SAV-CDP0 | UD | CONTROLADOR DINAMICO DE POTENCIA (SISTEMA ANTIVERTIDO) | 1 | 762.6 | 762.600 |
| INVERTER25 | UD | INVERSOR FOTOVOLTAICO CC/CA 25 KW | 2 | 3358.29 | 6716.580 |
| %5 AUX | % | Medios auxiliares y resto de obra | 5 % | 11966.890 | 598.345 |
|  |  | Total |  |  | 12565.24 |

**CCMFANG8** UD Caja de conexiones C.C.
1 UD × 373.38 (395.78 con costes indirectos) = 395.78

**ELE0135** ML Línea 3x2.5mm2 Cu 0.6/1kV RZ1-K (AS)
182 ML × 2.19 (2.32 con costes indirectos) = 422.24

| Medición | Uds. | Largo | Parcial |
|---|---|---|---|
| MODULOS FOTOVOLTAICOS | 1 | 182 | 182.000 |
| Total |  |  | 182 |

**ELE097** ml Línea 4x25+1x16 mm2 Cu 0.6/1kV RZ1-K (AS) (09/08/2011)
10 ml × 19.01 (20.15 con costes indirectos) = 201.50
Línea de alimentación con conductores unipolares 4x25+1x16 mm2 Cu 0.6/1kV RZ1-K (AS) en canalización existente, incluso conexionado en inicio y final de línea. Completamente instalada, probada y funcionando.

| Código | Ud | Descripción | Rendimiento | Precio | Importe |
|---|---|---|---|---|---|
| MO.OFI001 | h | Oficial 1ª | 0.02 | 15.59 | 0.31 |
| MO.PEO100 | h | Peón especializado | 0.02 | 15.13 | 0.30 |
| PEL0609 | ml | CONDUCTOR 1x25 mm2 Cu 0.6/1kV (material; 08/04/2019) | 4 | 3.62 | 14.48 |
| ELE01301K1 | ML | CONDUCTOR 1x16 mm2 Cu 0.6/1kV | 1 | 3.01 | 3.01 |
| %5 AUX | % | Medios auxiliares y resto de obra | 5 % | 18.10 | 0.91 |
|  |  | Total |  |  | 19.01 |

**ELE0512** ML Canalización bandeja perforada con tapa (100x60 mm)
15 ML × 22.15 (23.48 con costes indirectos) = 352.20

| Medición | Uds. | Largo | Parcial |
|---|---|---|---|
| INSTALACIÓN FOTOVOLTAICA | 1 | 15 | 15.000 |
| Total |  |  | 15 |

###### 20602050306 CLIMATIZACIÓN SALA CCM (09/08/2011)
Importe: 6965.5

**CLAR112** ud Climatización Cho (09/08/2011)
1 ud × 6571.23 (6965.5 con costes indirectos) = 6965.50
Climatización de la sala del CCM de la ETBAR de Cho formada por bomba de calor 10,24/12,91 kW, recuperador, 2 split, conductos y conexiones. Completamente instalado.

| Código | Ud | Descripción | Rendimiento | Precio | Importe |
|---|---|---|---|---|---|
| MO.OFI001 | h | Oficial 1ª | 6 | 15.59 | 93.54 |
| MO.PEO100 | h | Peón especializado | 6 | 15.13 | 90.78 |
| PEC0014 | ud | Bomba de calor 10/11,5kW | 1 | 4120.14 | 4120.14 |
| PEC0054 | ud | Split | 2 | 868.7 | 1737.40 |
| PEC0060 | ml | Conducto | 6 | 23.5 | 141.00 |
| PEC0062 | ud | Elementos de conexión | 3 | 25.15 | 75.45 |
| %5 AUX | % | Medios auxiliares y resto de obra | 5 % | 6258.31 | 312.92 |
|  |  | Total |  |  | 6571.23 |

###### 206020504 ACOMETIDA FONTANERÍA (19/11/1998)
Importe: 2523.18

**800.100** ud Acometida a red terciaria abast. con tub. PE AD, DN-32 mm, 16 at
2 ud × 135.45 (143.58 con costes indirectos) = 287.16

**345.901** ud Conexión a red terciaria FD 80 mm - PE 63 mm.
2 ud × 368.78 (390.91 con costes indirectos) = 781.82

**850.030** ud Arqueta acometida abast. i. tapa-cerco FDC 300x300 mm D-400
2 ud × 208.9 (221.43 con costes indirectos) = 442.86

**850.035** ud Arqueta 70x70x70 horm. HM-20 tapa-cerco FDC D-400
2 ud × 477.05 (505.67 con costes indirectos) = 1011.34

###### 206020505 INSTRUMENTACIÓN (16/06/2010)
Importe: 17410.08

**EQ1475** ud Manómetro
6 ud × 143.8 (152.43 con costes indirectos) = 914.58

| Medición | Uds. | Parcial |
|---|---|---|
| Bombas de agua tratada | 3 | 3.000 |
| Soplantes | 1 | 1.000 |
| Bombeo vaciados | 1 | 1.000 |
| Compresor | 1 | 1.000 |
| Subtotal |  | 6.000 |
| Total |  | 6 |

**EQ1802** ud Interruptor de nivel-boya
7 ud × 46.19 (48.96 con costes indirectos) = 342.72

| Medición | Uds. | Parcial |
|---|---|---|
| Pozo agua tratada | 2 | 2.000 |
| Tamices | 4 | 4.000 |
| Pozo de vaciados | 1 | 1.000 |
| Subtotal |  | 7.000 |
| Total |  | 7 |

**EQ1803** ud Medidor-transmisor nivel radar
2 ud × 1022 (1083.32 con costes indirectos) = 2166.64

| Medición | Uds. | Parcial |
|---|---|---|
| Pozo bombeo | 2 | 2.000 |
| Total |  | 2 |

**EQ1804** ud Limitador de par
4 ud × 444.19 (470.84 con costes indirectos) = 1883.36

| Medición | Uds. | Parcial |
|---|---|---|
| DA-DG | 4 | 4.000 |
| Total |  | 4 |

**EQ1805** ud Transmisor de temperatura
1 ud × 272.47 (288.82 con costes indirectos) = 288.82

**EQ1806** ud Medidor en continuo de PH, con electrodo de compensador de Tra
1 ud × 1289.31 (1366.67 con costes indirectos) = 1366.67

**EQ1807** ud Medidor de conductividad
1 ud × 992.74 (1052.3 con costes indirectos) = 1052.30

**EQ1808** ud Detector de sulfhídrico
1 ud × 1005.28 (1065.6 con costes indirectos) = 1065.60

**EQ1405** ud Indicador digital
1 ud × 212.05 (224.77 con costes indirectos) = 224.77

**EMAR066** ud Canal Parshall 9" Qmax 1200 m3/h más medidor ultrasonidos
1 ud × 3352.88 (3554.05 con costes indirectos) = 3554.05

**EQ1406** ud Contolador monocanal
1 ud × 1382.8 (1465.77 con costes indirectos) = 1465.77

**EMAR0381** ud Caudalímetro electromagnético DN-250 PN16
1 ud × 2910.19 (3084.8 con costes indirectos) = 3084.80
Caudalímetro electromagnético marca SIEMENS ó equivalente, tipo SITRANS FM MAG-5000/5100W DN-250 PN16, con convertidor para la medida de caudal magnético-inductivo, totalmente instalado, probado y funcionando.

| Código | Ud | Descripción | Rendimiento | Precio | Importe |
|---|---|---|---|---|---|
| MO.CAP001 | h | Capataz | 1.5 | 16.64 | 24.96 |
| MO.OFI001 | h | Oficial 1ª | 3 | 15.59 | 46.77 |
| MO.PEO001 | h | Peón | 6 | 14.98 | 89.88 |
| PEMAR0381 | ud | Caudalímetro electromagnético DN-250 PN16 (material; 03/02/2021) | 1 | 2610 | 2610.00 |
| %.AUX005 | % | Medios auxiliares y resto de obra | 5 % | 2771.61 | 138.58 |
|  |  | Total |  |  | 2910.19 |

Relación comercial: 035, 0

###### 206020506 CONTROL Y AUTOMATISMO (16/06/2010)
Importe: 33000.55

**EQ1956** ud Fuente de alimentación industrial ininterrumpida (SAI)
1 ud × 606.42 (642.81 con costes indirectos) = 642.81

**EQ1957** ud Modem USB AC
1 ud × 500.23 (530.24 con costes indirectos) = 530.24

**EQ1959** ud Puesta en marcha de la instalación
1 ud × 547.82 (580.69 con costes indirectos) = 580.69

**EQ1965** ud PLC ETBAR
1 ud × 17337.22 (18377.45 con costes indirectos) = 18377.45

**EQ1980** ud Ordenador industrial 2,9GHz, 4GB RAM, 1TB SSD
1 ud × 1509.88 (1600.47 con costes indirectos) = 1600.47

**EQ1981** m Línea conductor apantallado 4x1.5 mm2
100 m × 2.08 (2.2 con costes indirectos) = 220.00

**EQ1983** m Tubo rígido de PVC, D=110 mm
100 m × 4.01 (4.25 con costes indirectos) = 425.00

**EQ1984** ud Programación de variables y SCADA
1 ud × 4279.07 (4535.81 con costes indirectos) = 4535.81

**EQ1985** ud Mesa electrificada con tomas de corriente para ordenador
1 ud × 1734.39 (1838.45 con costes indirectos) = 1838.45

**EQ1986** ud Impresora láser color A4/A3.
1 ud × 1664.06 (1763.9 con costes indirectos) = 1763.90

**EQ19613** ud Estación Local Remota III
1 ud × 2345.03 (2485.73 con costes indirectos) = 2485.73

###### 206020507 INSTALACIÓN CCTV (12/08/2010)
Importe: 4027.95

**ECCTV01** ud Cámara DOMO
3 ud × 496.3 (526.08 con costes indirectos) = 1578.24

**ECCTV02** ud Cámara BULLET
2 ud × 491.86 (521.37 con costes indirectos) = 1042.74

**ECCTV03** ud SWITCH gestionable para CCTV
1 ud × 1327.33 (1406.97 con costes indirectos) = 1406.97

##### 2S.06.02.06 ARQUETA DE DISIPACIÓN DE ENERGÍA Y ROTURA DE CARGA (08/06/2000)
Importe: 165500.43

###### 206020601 CIMENTACIÓN (08/06/2000)
Importe: 26961.07

**610.015** m³ Hormigón de limpieza HL-150/B/20
18.69 m³ × 70 (74.2 con costes indirectos) = 1386.80

| Medición | Uds. | Largo | Ancho | Alto | Parcial |
|---|---|---|---|---|---|
|  | 1 | 14.25 | 2.6 | 0.1 | 3.705 |
|  | 1 | 23.4 | 6.4 | 0.1 | 14.976 |
| Subtotal |  |  |  |  | 18.681 |
| Total |  |  |  |  | 18.69 |

**616.100** m² Encofrado plano en soleras y cimentaciones
38.62 m² × 11.53 (12.22 con costes indirectos) = 471.94

| Medición | Uds. | Largo | Ancho | Alto | Parcial |
|---|---|---|---|---|---|
|  | 2 | 14.25 |  | 0.35 | 9.975 |
|  | 2 |  | 2.6 | 0.35 | 1.820 |
|  | 2 | 23.4 |  | 0.45 | 21.060 |
|  | 2 |  | 6.4 | 0.45 | 5.760 |
| Subtotal |  |  |  |  | 38.615 |
| Total |  |  |  |  | 38.62 |

**600.100** Kg Acero corrugado B-500 SD
11174 Kg × 1.41 (1.49 con costes indirectos) = 16649.26

| Medición | Uds. | Largo | Parcial |
|---|---|---|---|
| Losa cimentación | 1 | 1533 | 1533.000 |
|  | 1 | 9641 | 9641.000 |
| Subtotal |  |  | 11174.000 |
| Total |  |  | 11174 |

**610.301** m³ Hormigón armado HA-30/B/20/IV+Qb en soleras y cimentaciones
80.36 m³ × 99.24 (105.19 con costes indirectos) = 8453.07

| Medición | Uds. | Largo | Ancho | Alto | Parcial |
|---|---|---|---|---|---|
|  | 1 | 14.25 | 2.6 | 0.35 | 12.968 |
|  | 1 | 23.4 | 6.4 | 0.45 | 67.392 |
| Subtotal |  |  |  |  | 80.360 |
| Total |  |  |  |  | 80.36 |

###### 206020602 ESTRUCTURA (08/06/2000)
Importe: 75207.95

**616.110** m² Encofrado plano en muros y alzados
641.3 m² × 14.77 (15.66 con costes indirectos) = 10042.76

| Medición | Uds. | Largo | Ancho | Alto | Parcial |
|---|---|---|---|---|---|
| Muros |  |  |  |  |  |
|  | 2 | 2.1 |  | 3.12 |  |
|  | 2 |  | 0.3 | 3.12 |  |
|  | 2 | 2.1 |  | 3.12 |  |
|  | 2 |  | 0.35 | 3.12 |  |
|  | 4 | 2.1 |  | 1.72 |  |
|  | 4 |  | 0.3 | 1.72 |  |
|  | 2 | 8.2 |  | 5.7 |  |
|  | 2 |  | 0.4 | 5.7 |  |
|  | 2 | 7 |  | 0.6 |  |
|  | 2 |  | 0.25 | 0.6 |  |
|  | 2 | 21.6 |  | 2.6 |  |
|  | 2 |  | 0.4 | 2.6 |  |
|  | 2 | 13.85 |  | 3.1 |  |
|  | 2 |  | 0.35 | 3.1 |  |
|  | 2 | 22.8 |  | 6.15 |  |
|  | 2 |  | 0.4 | 6.15 |  |
| Subtotal |  |  |  |  |  |
| Total |  |  |  |  | 641.3 |

**600.100** Kg Acero corrugado B-500 SD
10916.55 Kg × 1.41 (1.49 con costes indirectos) = 16265.66

| Medición | Uds. | Largo | Parcial |
|---|---|---|---|
| Muros |  |  |  |
|  | 2 | 482 | 964.000 |
|  | 1 | 87 | 87.000 |
|  | 2 | 227 | 454.000 |
|  | 1 | 1363 | 1363.000 |
|  | 1 | 128 | 128.000 |
|  | 1 | 2323 | 2323.000 |
|  | 1 | 1013 | 1013.000 |
|  | 1 | 4053 | 4053.000 |
| Despuntes y recortes | 0.05 | 10631.05 | 531.553 |
| Subtotal |  |  | 10916.553 |
| Total |  |  | 10916.55 |

**610.020** m³ Hormigón en masa HNE-20/B/40
1.43 m³ × 76.89 (81.5 con costes indirectos) = 116.55

| Medición | Uds. | Largo | Ancho | Alto | Parcial |
|---|---|---|---|---|---|
|  | 1 | 11.35 | 2.1 | 0.06 | 1.430 |
| Total |  |  |  |  | 1.43 |

**610.302** m³ Hormigón armado HA-30/B/20/IV+Qb en muros y alzados
120.44 m³ × 113.67 (120.49 con costes indirectos) = 14511.82

| Medición | Uds. | Largo | Ancho | Alto | Parcial |
|---|---|---|---|---|---|
| Muros |  |  |  |  |  |
|  | 1 | 2.1 | 0.3 | 3.12 | 1.966 |
|  | 1 | 2.1 | 0.35 | 3.12 | 2.293 |
|  | 2 | 2.1 | 0.3 | 1.72 | 2.167 |
|  | 1 | 8.2 | 0.4 | 5.7 | 18.696 |
|  | 1 | 7 | 0.25 | 0.6 | 1.050 |
|  | 1 | 21.6 | 0.4 | 2.6 | 22.464 |
|  | 1 | 13.85 | 0.35 | 3.1 | 15.027 |
|  | 1 | 22.8 | 0.4 | 6.15 | 56.088 |
| "L" (área x longitud) | 0.31 | 2.2 |  |  | 0.682 |
| Subtotal |  |  |  |  | 120.433 |
| Total |  |  |  |  | 120.44 |

**610.303** m³ Hormigón armado HA-30/B/20/IV+Qb en forjados y losas
0 m³ × 117.99 (125.07 con costes indirectos) = 0.00

**500.003** m³ Cimbra
99.29 m³ × 18.64 (19.76 con costes indirectos) = 1961.97

| Medición | Uds. | Largo | Ancho | Alto | Parcial |
|---|---|---|---|---|---|
|  | 1 | 14.25 | 2.6 | 2.68 | 99.294 |
| Total |  |  |  |  | 99.29 |

**610.601** m2 Forjado alveoplaca 20+5 cm carga 1.000 Kg/m² HA-30/B/20/IV+Qb
142.74 m2 × 171.51 (181.8 con costes indirectos) = 25950.13

| Medición | Uds. | Largo | Ancho | Parcial |
|---|---|---|---|---|
| Forjado | 1 | 1.35 | 1.2 | 1.620 |
|  | 6 | 7.65 | 1.2 | 55.080 |
|  | 12 | 5.2 | 1.2 | 74.880 |
|  | 1 | 5.2 | 0.55 | 2.860 |
|  | 2 | 2.4 | 1.2 | 5.760 |
|  | 1 | 2.4 | 0.55 | 1.320 |
|  | 1 | 1.35 | 0.9 | 1.215 |
| Subtotal |  |  |  | 142.735 |
| Total |  |  |  | 142.74 |

**418.901** u Carrete pasamuros AISI 316L ø630 mm
1 u × 580.46 (615.29 con costes indirectos) = 615.29

**418.902** u Carrete pasamuros AISI 316L ø800 mm
1 u × 643.46 (682.07 con costes indirectos) = 682.07

**418.903** u Carrete pasamuros AISI 316L ø1000 mm
1 u × 685.46 (726.59 con costes indirectos) = 726.59

**500.004** m Cinta de PVC 22 mm sin bulbo en juntas de construcción
70 m × 40.94 (43.4 con costes indirectos) = 3038.00

| Medición | Uds. | Largo | Parcial |
|---|---|---|---|
| Juntas horizontales muros | 1 | 70 | 70.000 |
| Total |  |  | 70 |

**500.005** m Perfil hidroexpansivo en juntas de construcción
60 m × 13.02 (13.8 con costes indirectos) = 828.00

| Medición | Uds. | Largo | Parcial |
|---|---|---|---|
| Juntas verticales muros | 1 | 50 | 50.000 |
| Varios | 1 | 10 | 10.000 |
| Subtotal |  |  | 60.000 |
| Total |  |  | 60 |

**500.100TR** u Chimeneas D=150 mm con sombrerete
11 u × 15.51 (16.44 con costes indirectos) = 180.84

**419.001** ud Pate de polipropileno con alma de acero
15 ud × 11.93 (12.65 con costes indirectos) = 189.75

**500.008TR** u Tapa registro PRFV
1 u × 92.94 (98.52 con costes indirectos) = 98.52

###### 206020603 IMPERMEABILIZACIÓN (17/01/2012)
Importe: 20225.53

**500.006** m² Impermeab trasdós muros emulsión bitum + protección drenante Dra
455.12 m² × 41.92 (44.44 con costes indirectos) = 20225.53

| Medición | Uds. | Largo | Ancho | Alto | Parcial |
|---|---|---|---|---|---|
|  | 2 | 8.2 |  | 6.15 | 100.860 |
|  | 2 | 8.2 | 0.35 |  | 5.740 |
|  | 2 | 8.2 | 0.3 |  | 4.920 |
|  | 2 | 8.2 | 2.6 |  | 42.640 |
|  | 2 | 22.8 |  | 6.15 | 280.440 |
|  | 3 | 22.8 | 0.3 |  | 20.520 |
| Subtotal |  |  |  |  | 455.120 |
| Total |  |  |  |  | 455.12 |

###### 206020604 COLECTOR (18/01/2011)
Importe: 31941.33

**417.400** m Tubería saneamiento PEAD PN10 ø400 mm (13/10/2011)
25 m × 131.37 (139.25 con costes indirectos) = 3481.25
Tubería PEAD PN10, ø400 mm banda azul, en red de saneamiento, colocada en fondo de zanja, incluso cinta de señalización, parte proporcional de pequeño material, piezas especiales, incluso solera de arena de 15 cm de espesor, nivelación del tubo, sin incluir excavación ni relleno de la zanja. Instalada y probada.

| Código | Ud | Descripción | Rendimiento | Precio | Importe |
|---|---|---|---|---|---|
| MAT.PEAD10400 | m | Tubo PE Tuyper barra P100 ø400 10 atm (material; 25/08/2020) | 1 | 121.35 | 121.35 |
| %.PP0015 | % | Piezas especiales | 1.5 % | 121.35 | 1.82 |
| MAT.SEÑALIZAC | m | Cinta señalización | 1 | 0.25 | 0.25 |
| MAQ.GRU100 | h | Camión grúa 1.500 kg. | 0.01 | 37.44 | 0.37 |
| MO.ESP002 | h | Conductor camión hasta 7.500 Kg | 0.01 | 15.59 | 0.16 |
| MO.OFI001 | h | Oficial 1ª | 0.115 | 15.59 | 1.79 |
| MO.PEO001 | h | Peón | 0.12 | 14.98 | 1.80 |
| %.AUX003 | % | Medios auxiliares y resto de obra | 3 % | 127.54 | 3.83 |
|  |  | Total |  |  | 131.37 |

**417.710** m Tubería saneamiento PEAD PN10 ø710 mm
51 m × 392.85 (416.42 con costes indirectos) = 21237.42

**417.711** m Tubería saneamiento PEAD PN10 ø800 mm
0 m × 392.98 (416.56 con costes indirectos) = 0.00

**417.712** m Tubería saneamiento PEAD PN10 ø1000 mm
0 m × 392.98 (416.56 con costes indirectos) = 0.00

**415.006** m Tubería saneamiento PVC ø630 mm SN8
0 m × 185.26 (196.38 con costes indirectos) = 0.00

**EMARM167** ud Válvula DN 500 mariposa motorizada PN16
1 ud × 6813.83 (7222.66 con costes indirectos) = 7222.66

###### 206020605 EQUIPOS MECÁNICOS
Importe: 11164.55

**490.200B** ud Válvula cierre ø700 mm PN16
1 ud × 9430.13 (9995.94 con costes indirectos) = 9995.94

**EMVA037B** ud Válvula antiretorno de clapeta DN400 mm PN16
1 ud × 1102.46 (1168.61 con costes indirectos) = 1168.61
Válvula de retención de clapeta marca HIDROSTANK ó equivalente, PN16 y DN 400 mm, con racores de bridas. Completamente instalada, probada y funcionando.

| Código | Ud | Descripción | Rendimiento | Precio | Importe |
|---|---|---|---|---|---|
| MO.CAP001 | h | Capataz | 0.2 | 16.64 | 3.33 |
| MO.OFI001 | h | Oficial 1ª | 1 | 15.59 | 15.59 |
| MO.PEO001 | h | Peón | 1 | 14.98 | 14.98 |
| PEMVA037B | ud | Válvula antiretorno de clapeta DN400 mm PN16 (material; 25/08/2021) | 1 | 920.61 | 920.61 |
| %PRUEB10 | % | Puesta en funcionamiento y pruebas | 10 % | 954.51 | 95.45 |
| %.AUX005 | % | Medios auxiliares y resto de obra | 5 % | 1049.96 | 52.50 |
|  |  | Total |  |  | 1102.46 |

### 2C07 COMUNICACIONES (19/11/1998)
Importe: 869875.74

**810.001** m Canalización compuesta por 1 tritubo PEAD ø63 mm
15689 m × 23.58 (24.99 con costes indirectos) = 392068.11

| Medición | Uds. | Largo | Parcial |
|---|---|---|---|
| COLECTOR GU01 | 1 | 345 | 345.000 |
| COLECTOR GA01 | 1 | 272 | 272.000 |
| COLECTOR GA02 | 1 | 4780 | 4780.000 |
| IMPULSIÓN IM01, IM14 | 1 | 7402 | 7402.000 |
| IMPULSIÓN IM03 | 1 | 1700 | 1700.000 |
| IMPULSIÓN IM05 | 1 | 1000 | 1000.000 |
| IMPULSIÓN IM08 | 1 | 190 | 190.000 |
| Subtotal |  |  | 15689.000 |
| Total |  |  | 15689 |

**850.030A** ud Arqueta telecomunicaciones 50x50x50 cm
523 ud × 254.7 (269.98 con costes indirectos) = 141199.54

| Medición | Uds. | Parcial |
|---|---|---|
| (1 cada 30 m) |  |  |
| COLECTOR GU01 | 12 | 12.000 |
| COLECTOR GA01 | 9 | 9.000 |
| COLECTOR GA02 | 159 | 159.000 |
| IMPULSIÓN IM01, IM14 | 247 | 247.000 |
| IMPULSIÓN IM03 | 57 | 57.000 |
| IMPULSIÓN IM05 | 33 | 33.000 |
| IMPULSIÓN IM08 | 6 | 6.000 |
| Subtotal |  | 523.000 |
| Total |  | 523 |

**850.032** ud Conexión a fibra óptica del Cabildo (10/08/2020)
1 ud × 600 (636 con costes indirectos) = 636.00
Conexión de la red de comunicaciones con la fibra óptica del Cabildo de Tenerife, totalmente instalada y terminada.

| Código | Ud | Descripción | Rendimiento | Precio | Importe |
|---|---|---|---|---|---|
| P850032 | ud | Conexión a fibra óptica del Cabildo (material; 10/08/2020) | 1 | 600 | 600.00 |
|  |  | Total |  |  | 600 |

**850.033** m Cable fibra óptica
15689 m × 15.05 (15.95 con costes indirectos) = 250239.55
Cable de fibras monomodo estándar ITU-T G.652, estructura holgada, con cubierta de protección contra los roedores y otros factores externos, tipo PKP, por lo que el material del elemento central será tipo F.R.P (Fibra de vidrio con resinas poliéster) o similar, estará rodeado de un material de tipo gel hidrófugo bloqueante del agua que rellenará todos los intersticios del alma del cable.
La fibra óptica se alojará en tubos activos holgados de PBT (Polietileno de baja densidad) y tubos pasivos cableados en S-Z en torno al elemento central de refuerzo, y recubiertos con gel hidrófugo bloqueante del agua.
Llevará dos cubiertas de polietileno, una primera de espesor no inferior a 1 mm, y la segunda no inferior a 1,5 mm.
Deberá incluir cabos de aramida como elementos de refuerzo a la tracción.
Las medidas del cable satisfarán como mínimo las indicadas para cables tipo PKP. El fabricante deberá adjuntar los valores nominales y tolerancias de las dimensiones del cable que oferta, indicando los parámetros exigidos.
No deberán existir empalmes en la fibra en toda la longitud suministrada.
Especificaciones para marcado de cubierta externa del cable, código de colores serán según indicaciones de la Dirección de Obra.

| Código | Ud | Descripción | Rendimiento | Precio | Importe |
|---|---|---|---|---|---|
| MAT.CABLFO001 | m | Cable fibra óptica (material; 01/03/2021) | 1 | 10.79 | 10.79 |
| MO.OFI001 | h | Oficial 1ª | 0.125 | 15.59 | 1.95 |
| MO.PEO001 | h | Peón | 0.125 | 14.98 | 1.87 |
| %.AUX003 | % | Medios auxiliares y resto de obra | 3 % | 14.61 | 0.44 |
|  |  | Total |  |  | 15.05 |

| Medición | Uds. | Largo | Parcial |
|---|---|---|---|
| COLECTOR GU01 | 1 | 345 | 345.000 |
| COLECTOR GA01 | 1 | 272 | 272.000 |
| COLECTOR GA02 | 1 | 4780 | 4780.000 |
| IMPULSIÓN IM01, IM14 | 1 | 7402 | 7402.000 |
| IMPULSIÓN IM03 | 1 | 1700 | 1700.000 |
| IMPULSIÓN IM05 | 1 | 1000 | 1000.000 |
| IMPULSIÓN IM08 | 1 | 190 | 190.000 |
| Subtotal |  |  | 15689.000 |
| Total |  |  | 15689 |

**321.100** m³ Excavación en zanjas y pozos por medios mecánicos, en cualquier
4706.7 m³ × 10.11 (10.72 con costes indirectos) = 50455.82

| Medición | Uds. | Largo | Ancho | Alto | Parcial |
|---|---|---|---|---|---|
| COLECTOR GU01 | 1 | 345 | 0.5 | 0.6 | 103.500 |
| COLECTOR GA01 | 1 | 272 | 0.5 | 0.6 | 81.600 |
| COLECTOR GA02 | 1 | 4780 | 0.5 | 0.6 | 1434.000 |
| IMPULSIÓN IM01, IM14 | 1 | 7402 | 0.5 | 0.6 | 2220.600 |
| IMPULSIÓN IM03 | 1 | 1700 | 0.5 | 0.6 | 510.000 |
| IMPULSIÓN IM05 | 1 | 1000 | 0.5 | 0.6 | 300.000 |
| IMPULSIÓN IM08 | 1 | 190 | 0.5 | 0.6 | 57.000 |
| Subtotal |  |  |  |  | 4706.700 |
| Total |  |  |  |  | 4706.7 |

**332.300** m³ Relleno con arena basáltica
2353.35 m³ × 14.14 (14.99 con costes indirectos) = 35276.72

| Medición | Uds. | Largo | Ancho | Alto | Parcial |
|---|---|---|---|---|---|
| COLECTOR GU01 | 1 | 345 | 0.5 | 0.3 | 51.750 |
| COLECTOR GA01 | 1 | 272 | 0.5 | 0.3 | 40.800 |
| COLECTOR GA02 | 1 | 4780 | 0.5 | 0.3 | 717.000 |
| IMPULSIÓN IM01, IM14 | 1 | 7402 | 0.5 | 0.3 | 1110.300 |
| IMPULSIÓN IM03 | 1 | 1700 | 0.5 | 0.3 | 255.000 |
| IMPULSIÓN IM05 | 1 | 1000 | 0.5 | 0.3 | 150.000 |
| IMPULSIÓN IM08 | 1 | 190 | 0.5 | 0.3 | 28.500 |
| Subtotal |  |  |  |  | 2353.350 |
| Total |  |  |  |  | 2353.35 |

### 2C08 MANTENIMIENTO DEL TRÁFICO (20/10/2006)
Importe: 115754.22

**990.001** dia Desvío tráfico longitudinal de la vía
180 dia × 587.09 (622.32 con costes indirectos) = 112017.60

| Medición | Uds. | Parcial |
|---|---|---|
| COLECTOR GU01 | 29 | 29.000 |
| COLECTOR GA02 | 17 | 17.000 |
| IMPULSIÓN IM01, IM04, IM14 | 56 | 56.000 |
| IMPULSIÓN IM03 | 42 | 42.000 |
| IMPULSIÓN IM05 | 24 | 24.000 |
| IMPULSIÓN IM08 | 12 | 12.000 |
| Subtotal |  | 180.000 |
| Total |  | 180 |

**990.002** ud Desvío tráfico puntual a la vía
8 ud × 333.51 (353.52 con costes indirectos) = 2828.16

| Medición | Uds. | Parcial |
|---|---|---|
| COLECTOR GA01 | 2 | 2.000 |
| IMPULSIÓN IM01 | 5 | 5.000 |
| IMPULSIÓN IM08 | 1 | 1.000 |
| Subtotal |  | 8.000 |
| Total |  | 8 |

**990.003** ud Desvío tráfico por rutas alternativas
3 ud × 285.68 (302.82 con costes indirectos) = 908.46

| Medición | Uds. | Parcial |
|---|---|---|
| COLECTOR GU01 | 1 | 1.000 |
| COLECTOR GA01 | 1 | 1.000 |
| IMPULSIÓN IM05 | 1 | 1.000 |
| Subtotal |  | 3.000 |
| Total |  | 3 |

### 2C09 MEDIDAS AMBIENTALES (01/01/2010)
Importe: 468101.78

#### 2S.09.01 PROTECCIÓN DE LA CALIDAD ATMOSFÉRICA (01/01/2010)
Importe: 6668.85

**980.051** ud Control de niveles sonoros
4 ud × 900 (954 con costes indirectos) = 3816.00

**980.052** m² Riego de viales y zona de obra
95095 m² × 0.03 (0.03 con costes indirectos) = 2852.85

| Medición | Uds. | Largo | Parcial |
|---|---|---|---|
| COLECTORES, IMPULSIONES, EMISARIOS, EBARES Y ETBARES | 1 | 95095 | 95095.000 |
| Total |  |  | 95095 |

#### 2S.09.02 PROTECCIÓN DE LA VEGETACIÓN Y FAUNA (09/01/2018)
Importe: 18711.95

**980.110** m Jalonamiento de vegetación
3243 m × 0.95 (1.01 con costes indirectos) = 3275.43

**980.105** ud Transplante ejemplares flora protegida
257 ud × 19.1 (20.25 con costes indirectos) = 5204.25

| Medición | Uds. | Parcial |
|---|---|---|
| tabaiba dulce (Euphorbia balsamifera) | 230 | 230.000 |
| cardón (Euphorbia canariensis) | 14 | 14.000 |
| gualdón (Reseda scoparia) | 9 | 9.000 |
| cardoncillo gris (Ceropegia fusca) | 4 | 4.000 |
| Total |  | 257 |

**980.107** ud Restauración de hábitats
155 ud × 13.1 (13.89 con costes indirectos) = 2152.95

**980.103.LT2** ud Inventario previo avifauna y quirópteros (10/11/2020)
1 ud × 1410 (1494.6 con costes indirectos) = 1494.60
Inventario previo a las obras sobre las áreas prioritarias para la avifauna potencialmente afectadas por las obras y sobre las potenciales zonas con presencia de quirópteros. Lote 2.

| Código | Ud | Descripción | Rendimiento | Precio | Importe |
|---|---|---|---|---|---|
| MAT.SEGAMB10 | ud | Inventario previo avifauna y quirópteros (10/11/2020) | 1 | 1410 | 1410.00 |
|  |  | Total |  |  | 1410 |

**980.101.LT2** ud Seguimiento transplantes y revegetaciones (21/12/2020)
1 ud × 1400 (1484 con costes indirectos) = 1484.00
Seguimiento de transplantes directos y revegetaciones realizado por especialista en flora canaria de todas las zonas donde se prevén transplantes y revegetaciones en parcelas para la instalación de EBARES, ETBARES y EDAR.

| Código | Ud | Descripción | Rendimiento | Precio | Importe |
|---|---|---|---|---|---|
| MAT.SEGAMB42 | ud | Seguimiento de transplantes y revegetaciones (21/12/2020) | 1 | 1400 | 1400.00 |
|  |  | Total |  |  | 1400 |

**980.111** u Recolección de semillas de Echium triste ssp. nivariense
301 u × 12 (12.72 con costes indirectos) = 3828.72

**980.102** ud Solicitud autorización Pimelia (01/02/2022)
1 ud × 1200 (1272 con costes indirectos) = 1272.00
Redacción de la Solicitud de Autorización de Uso y Tenencia de Especie Protegida para la especie Pimelia canariensis.

| Código | Ud | Descripción | Rendimiento | Precio | Importe |
|---|---|---|---|---|---|
| MAT.SEGAMB03 | ud | Solicitud Uso Pimelia canariensis (01/02/2022) | 1 | 1200 | 1200.00 |
|  |  | Total |  |  | 1200 |

#### 2S.09.03 PROTECCIÓN DEL PATRIMONIO HISTÓRICO (09/01/2018)
Importe: 16826.3

**980.055** mes Seguimiento arqueológico
21 mes × 750 (795 con costes indirectos) = 16695.00

**980.056** m Señalización áreas o elementos patrimoniales
130 m × 0.95 (1.01 con costes indirectos) = 131.30

#### 2S.09.04 PROGRAMA DE VIGILANCIA AMBIENTAL (12/01/2018)
Importe: 69112

**980.100.LT2** mes Seguimiento ambiental Lote 2 (23/02/2018)
21 mes × 1000 (1060 con costes indirectos) = 22260.00
Coordinación y seguimiento ambiental de las obras del Lote 2 durante la fase de construcción durante los 21 meses que dura la obra.

| Código | Ud | Descripción | Rendimiento | Precio | Importe |
|---|---|---|---|---|---|
| MAT.MEDAMB01 | mes | Seguimiento ambiental | 1 | 1000 | 1000.00 |
|  |  | Total |  |  | 1000 |

**980.200** mes Informe mensual
21 mes × 1200 (1272 con costes indirectos) = 26712.00

**980.300** ud Informe especial
1 ud × 1200 (1272 con costes indirectos) = 1272.00

**980.400** ud Informe final
1 ud × 2400 (2544 con costes indirectos) = 2544.00

**980.600** ud Seguimiento control del ruido
10 ud × 900 (954 con costes indirectos) = 9540.00

| Medición | Uds. | Parcial |
|---|---|---|
| ETBAR CHO | 2 | 2.000 |
| ETBAR Las Galletas II | 2 | 2.000 |
| EBAR Guaza | 2 | 2.000 |
| EBAR Las Galletas I | 2 | 2.000 |
| EBAR Costa del Silencio | 2 | 2.000 |
| Subtotal |  | 10.000 |
| Total |  | 10 |

**980.700** ud Control de olores (21/07/2020)
2 ud × 1600 (1696 con costes indirectos) = 3392.00
Campaña inicial de medición de la calidad del aire en la zona de influencia de las instalaciones (inmisión), consistente en la medición en tres puntos próximos a las misma de NH3, SH2 y COVs (Amoniaco, Sulfuro de Hidrógeno y Compuestos orgánicos volátiles) a realizar por entidad colaboradora en materia de contaminación ambiental en los términos anteriores, al final del periodo de pruebas y campaña inicial de control de emisiones canalizadas, al menos a la salida de los equipos de desodorización, con determinación de NH3, SH2 y COVs, a realizar por entidad colaboradora en materia de contaminación.

| Código | Ud | Descripción | Rendimiento | Precio | Importe |
|---|---|---|---|---|---|
| MAT.MEDAMB58 | u | Análisis control de olores (material; 21/07/2020) | 1 | 1600 | 1600.00 |
|  |  | Total |  |  | 1600 |

| Medición | Uds. | Parcial |
|---|---|---|
| ETBAR CHO | 1 | 1.000 |
| ETBAR Las Galletas II | 1 | 1.000 |
| Subtotal |  | 2.000 |
| Total |  | 2 |

**980.701** ud Seguimiento del control de olores (21/07/2020)
2 ud × 1600 (1696 con costes indirectos) = 3392.00
Seguimiento del funcionamiento los nuevos equipos de desodorización. Se realizará un control semestral sobre los compuestos químicos causantes de los malos olores (aminas, amoniaco y sulfhídrico), de modo que no se superarán los valores umbrales de estos gases previstos en la legislación sectorial vigente.

| Código | Ud | Descripción | Rendimiento | Precio | Importe |
|---|---|---|---|---|---|
| MAT.MEDAMB59 | u | Análisis control de olores (material; 21/07/2020) | 1 | 1600 | 1600.00 |
|  |  | Total |  |  | 1600 |

| Medición | Uds. | Parcial |
|---|---|---|
| ETBAR CHO | 1 | 1.000 |
| ETBAR Las Galletas II | 1 | 1.000 |
| Subtotal |  | 2.000 |
| Total |  | 2 |

#### 2S.09.05 PROTECCIÓN PIMELIA CANARIENSIS (18/01/2022)
Importe: 356782.68

**980.114** h Trabajos biólogo (18/01/2022)
693.63 h × 61.35 (65.03 con costes indirectos) = 45106.76
Hora de Biólogo especialista en entomología, para trabajos protección y gestión de la especie Pimelia canariensis.

| Código | Ud | Descripción | Rendimiento | Precio | Importe |
|---|---|---|---|---|---|
| MO.BIO001 | h | Biólogo (mano de obra; 18/01/2022) | 1 | 57.88 | 57.88 |
| %6 | % | Medios auxiliares y resto de obra (18/01/2022) | 6 % | 57.88 | 3.47 |
|  |  | Total |  |  | 61.35 |

| Medición | Uds. | Largo | Ancho | Alto | Parcial |
|---|---|---|---|---|---|
| Colector GA02 (Largo*ancho)/(rendimiento) | 0.003174603175 | 2847 | 13 |  | 117.495 |
| Colector GU01 (Largo*ancho)/(rendimiento) | 0.003174603175 | 188 | 13 |  | 7.759 |
| Colector GU02 (Largo*ancho)/(rendimiento) | 0.003174603175 | 40 | 13 |  | 1.651 |
| Colector Cond Guaza (Largo*ancho)/(rendimiento) | 0.003174603175 | 63 | 13 |  | 2.600 |
| Colector Impulsión03 (Largo*ancho)/(rendimiento) | 0.003174603175 | 1125 | 13 |  | 46.429 |
| Colector Emisario terrestre01 (Largo*ancho)/(rendimiento) | 0.003174603175 | 4139 | 13 |  | 170.816 |
| EBAR Guaza (Área/Rendimiento) | 0.003174603175 | 820 |  |  | 2.603 |
| EBAR Las Galletas II (Área/Rendimiento) | 0.003174603175 | 2605 |  |  | 8.270 |
| Horas generales (horas/día)*(día/mes)*mes | 1 | 8 | 2 | 21 | 336.000 |
| Total |  |  |  |  | 693.63 |

**980.115** h Trabajos ayudante biólogo (18/01/2022)
3487.25 h × 16.1 (17.07 con costes indirectos) = 59527.36
Hora de trabajo de operarios convenientemente formados en gestión de Pimelia Canariensis, ayudantes de Biólogo para trabajos de protección y gestión de la especie Pimelia canariensis.

| Código | Ud | Descripción | Rendimiento | Precio | Importe |
|---|---|---|---|---|---|
| MO.BIO002 | h | Ayudante biólogo (mano de obra; 18/01/2022) | 1 | 15.19 | 15.19 |
| %6 | % | Medios auxiliares y resto de obra | 6 % | 15.19 | 0.91 |
|  |  | Total |  |  | 16.1 |

| Medición | Uds. | Largo | Ancho | Alto | Parcial |
|---|---|---|---|---|---|
| Colector GA02 (Largo*ancho)/(rendimiento) | 0.003174603175 | 2847 | 13 | 2 | 234.990 |
| Colector GU01 (Largo*ancho)/(rendimiento) | 0.003174603175 | 188 | 13 | 2 | 15.517 |
| Colector GU02 (Largo*ancho)/(rendimiento) | 0.003174603175 | 40 | 13 | 2 | 3.302 |
| Colector Cond Guaza (Largo*ancho)/(rendimiento) | 0.003174603175 | 63 | 13 | 2 | 5.200 |
| Colector Impulsión03 (Largo*ancho)/(rendimiento) | 0.003174603175 | 1125 | 13 | 2 | 92.857 |
| Colector Emisario terrestre01 (Largo*ancho)/(rendimiento) | 0.003174603175 | 4139 | 13 | 2 | 341.632 |
| EBAR Guaza (Área/Rendimiento) | 0.003174603175 | 820 |  | 2 | 5.206 |
| EBAR Las Galletas II (Área/Rendimiento) | 0.003174603175 | 2605 |  | 2 | 16.540 |
| Horas generales (horas/día)*(día/mes)*mes | 2 | 3 | 22 | 21 | 2772.000 |
| Total |  |  |  |  | 3487.25 |

**980.116** m Instalación barrera perimetral (18/01/2022)
11064 m × 21.5 (22.79 con costes indirectos) = 252148.56

| Código | Ud | Descripción | Rendimiento | Precio | Importe |
|---|---|---|---|---|---|
| MO.BIO002 | h | Ayudante biólogo | 0.917 | 15.19 | 13.93 |
| MQCAMG004 | h | Camión grúa hasta 10 tn (maquinaria; 18/01/2022) | 0.05 | 52 | 2.60 |
| MAT.PIM100 | m | Tablón madera dimesiones 2,5 m x 0,25 m x 0,026 m (material; 18/01/2022) | 0.449 | 3.5 | 1.57 |
| MAT.PIM200 | m² | Lamina de PVC (material; 18/01/2022) | 0.55 | 3.96 | 2.18 |
| %6 | % | Medios auxiliares y resto de obra | 6 % | 20.28 | 1.22 |
|  |  | Total |  |  | 21.5 |

| Medición | Uds. | Largo | Parcial |
|---|---|---|---|
| Colector GA02 (barrera un lado) | 1 | 2272 | 2272.000 |
| Colector GA02 (barrera dos lados) | 2 | 575 | 1150.000 |
| Colector GU01 (barrera un lado) | 1 | 188 | 188.000 |
| Colector GU02 (barrera dos lados) | 2 | 40 | 80.000 |
| Conducción Guaza (barrera un lado) | 1 | 19 | 19.000 |
| Conducción Guaza (barrera dos lados) | 2 | 44 | 88.000 |
| Impulsión 03 (barrera un lado) | 1 | 1125 | 1125.000 |
| Emisario terrestre 01 (barrera un lado) | 1 | 2476 | 2476.000 |
| Emisario terrestre 01 (barrera dos lados) | 2 | 1663 | 3326.000 |
| EBAR GUAZA (Perímetro) | 1 | 114 | 114.000 |
| ETBAR Las Galletas II (Perímetro) | 1 | 226 | 226.000 |
| Subtotal |  |  | 11064.000 |
| Total |  |  | 11064 |

### 2C10 GESTIÓN DE RESIDUOS DE CONSTRUCCIÓN Y DEMOLICIÓN (19/11/1998)
Importe: 85812.41

#### 2S.10.01 INSTALACIONES PUNTOS LIMPIOS (25/08/2020)
Importe: 24178.6

**950.100** ud Punto Limpio tipo 1 (Inst. aux., RPs y Sustancias Peligrosas)
1 ud × 7560 (8013.6 con costes indirectos) = 8013.60

| Medición | Uds. | Parcial |
|---|---|---|
| FASE 2 | 1 | 1.000 |
| Total |  | 1 |

**950.101** ud Punto Limpio tipo 2 (RNPs y/o Inertes)
25 ud × 560 (593.6 con costes indirectos) = 14840.00

| Medición | Uds. | Parcial |
|---|---|---|
| COLECTORES | 3 | 3.000 |
| IMPULSIONES | 5 | 5.000 |
| EMISARIOS | 1 | 1.000 |
| ALIVIADEROS | 2 | 2.000 |
| HINCAS | 9 | 9.000 |
| EBARES | 3 | 3.000 |
| ETBARES | 2 | 2.000 |
| Subtotal |  | 25.000 |
| Total |  | 25 |

**950.102** ud Balsa lavado cubas de hormigón
25 ud × 50 (53 con costes indirectos) = 1325.00

| Medición | Uds. | Parcial |
|---|---|---|
| COLECTORES | 3 | 3.000 |
| IMPULSIONES | 5 | 5.000 |
| EMISARIOS | 1 | 1.000 |
| ALIVIADEROS | 2 | 2.000 |
| HINCAS | 9 | 9.000 |
| EBARES | 3 | 3.000 |
| ETBARES | 2 | 2.000 |
| Subtotal |  | 25.000 |
| Total |  | 25 |

#### 2S.10.02 GESTIÓN RCD NATURALEZA NO PETREA (19/11/1998)
Importe: 3216.45

**950.200** tn Gestion residuos madera 17 02 01
24.64 tn × 8.44 (8.95 con costes indirectos) = 220.53

**950.201** tn Gestión residuos metales 17 04 05
126.17 tn × 6.94 (7.36 con costes indirectos) = 928.61

**950.202** tn Gestión residuos papel/cartón 20 01 01
43.89 tn × 7.94 (8.42 con costes indirectos) = 369.55

**950.203** tn Gestión residuos plástico 17 02 03
62.95 tn × 25.44 (26.97 con costes indirectos) = 1697.76

#### 2S.10.03 GESTIÓN RCD NATURALEZA PÉTREA (19/11/1998)
Importe: 50162.39

**950.300** tn Gestión residuos asfálticos 17 03 02
6069.87 tn × 6.44 (6.83 con costes indirectos) = 41457.21

**950.301** tn Gestión residuos hormigón 17 01 01
483.48 tn × 5.59 (5.93 con costes indirectos) = 2867.04

**950.302** tn Gestión residuos mezcla cerámicos 17 01 02 - 17 01 03
889.96 tn × 6.19 (6.56 con costes indirectos) = 5838.14

#### 2S.10.04 GESTIÓN BASURA, RESIDUOS POT. PELIGROSOS Y OTROS (19/11/1998)
Importe: 453.22

**950.400** tn Gestión RCD basuras 20 01
12.5 tn × 27.27 (28.91 con costes indirectos) = 361.38

**950.405** tn Gestión residuos potencialmente peligrosos y otros
1.25 tn × 69.31 (73.47 con costes indirectos) = 91.84

#### 2S.10.05 GESTIÓN DE RESIDUOS PELIGROSOS
Importe: 7801.75

**500.011** tn Carga y transporte RP a planta de valorización
25.36 tn × 290.23 (307.64 con costes indirectos) = 7801.75

### 2C11 SEGURIDAD Y SALUD (08/03/2021)
Importe: 417599.68

**EMAR22** PA SEGURIDAD Y SALUD LOTE 2 (08/03/2021)
1 PA × 393961.96 (417599.68 con costes indirectos) = 417599.68
Partida Alzada a Justificar para Seguridad y Salud Lote 2.

### 2C12 PRUEBAS DE FUNCIONAMIENTO (09/09/2021)
Importe: 386037.24

**EPF002** MES Pruebas de funcionamiento Lote 2 (09/09/2021)
6 MES × 60697.68 (64339.54 con costes indirectos) = 386037.24
Pruebas de funcionamiento del sistema de saneamiento Lote 2.

### 2C13 VARIOS (01/03/2021)
Importe: 85224

**500.033.2** PA Inventario patologías en edificios (01/03/2021)
1 PA × 40000 (42400 con costes indirectos) = 42400.00
Inventario de patologías en edificios, previo y posterior a las obras

**500.033.8** PA Estudios seguridad hinca
4 PA × 3000 (3180 con costes indirectos) = 12720.00

**500.033.9** PA Sondeos y ensayos zona hinca
4 PA × 7100 (7526 con costes indirectos) = 30104.00

## 3 COLECTORES MEDIANÍAS SAN MIGUEL (19/11/1998)
Importe: 2823932.31

### 3C01 COLECTORES GRAVEDAD E IMPULSIONES (19/11/1998)
Importe: 1522579.49

#### 3S.01.01 IMPULSIÓN Y COLECTOR TAMAIDE (SM01) (19/11/1998)
Importe: 108823.16

##### 3S.01.01.01 DEMOLICIONES Y MOVIMIENTO DE TIERRAS (19/11/1998)
Importe: 51179.86

**301.000** m² (cm) Fresado pavimento asfáltico
764 m² × 0.4 (0.42 con costes indirectos) = 320.88

| Medición | Uds. | Largo | Ancho | Parcial |
|---|---|---|---|---|
| COLECTOR GRAVEDAD |  |  |  |  |
| 0+000 - 0+382 | 2 | 382 | 1 | 764.000 |
| Subtotal |  |  |  | 764.000 |
| Total |  |  |  | 764 |

**301.010** m² Demolición de firme asfáltico existente
534.8 m² × 15.04 (15.94 con costes indirectos) = 8524.71

| Medición | Uds. | Largo | Ancho | Parcial |
|---|---|---|---|---|
| COLECTOR GRAVEDAD |  |  |  |  |
| 0+000 - 0+382 | 1 | 382 | 1.4 | 534.800 |
| Subtotal |  |  |  | 534.800 |
| Total |  |  |  | 534.8 |

**321.100** m³ Excavación en zanjas y pozos por medios mecánicos, en cualquier
1068.1 m³ × 10.11 (10.72 con costes indirectos) = 11450.03

| Medición | Uds. | Largo | Parcial |
|---|---|---|---|
| SEGÚN MEDICIÓN AUXILIAR |  |  |  |
| Tramo impulsión | 1 | 131.4 | 131.400 |
| Tramo colector | 1 | 936.7 | 936.700 |
| Subtotal |  |  | 1068.100 |
| Total |  |  | 1068.1 |

**332.300** m³ Relleno con arena basáltica
357.4 m³ × 14.14 (14.99 con costes indirectos) = 5357.43

| Medición | Uds. | Largo | Parcial |
|---|---|---|---|
| SEGÚN MEDICIÓN AUXILIAR |  |  |  |
| Tramo impulsión | 1 | 47.2 | 47.200 |
| Tramo colector | 1 | 310.2 | 310.200 |
| Subtotal |  |  | 357.400 |
| Total |  |  | 357.4 |

**332.350** m³ Relleno con material seleccionado procedente de préstamo
98.54 m³ × 12.4 (13.14 con costes indirectos) = 1294.82

| Medición | Uds. | Largo | Parcial |
|---|---|---|---|
| SEGÚN MEDICIÓN AUXILIAR |  |  |  |
|  | 0.25 | 394.16 | 98.540 |
| Subtotal |  |  | 98.540 |
| Total |  |  | 98.54 |

**332.351** m³ Relleno con material seleccionado de excavación
295.62 m³ × 12.43 (13.18 con costes indirectos) = 3896.27

| Medición | Uds. | Largo | Parcial |
|---|---|---|---|
| SEGÚN MEDICIÓN AUXILIAR |  |  |  |
|  | 0.75 | 394.16 | 295.620 |
| Subtotal |  |  | 295.620 |
| Total |  |  | 295.62 |

**350.100** m² Entibación
1085.73 m² × 17.67 (18.73 con costes indirectos) = 20335.72

| Medición | Uds. | Largo | Parcial |
|---|---|---|---|
| SEGÚN MEDICIÓN AUXILIAR |  |  |  |
| Tramo impulsión | 1 | 170 | 170.000 |
| Tramo colector | 1 | 915.73 | 915.730 |
| Subtotal |  |  | 1085.730 |
| Total |  |  | 1085.73 |

##### 3S.01.01.02 COLECTOR (19/11/1998)
Importe: 43414.27

**415.400** m Tubería PVC corrugada DN 400 mm SN-8
382 m × 63.88 (67.71 con costes indirectos) = 25865.22

| Medición | Uds. | Largo | Parcial |
|---|---|---|---|
| Tramo colector | 1 | 382 | 382.000 |
| Total |  |  | 382 |

**417.160** m Tubería de PE-100 DN 160 mm PN 10 (13/10/2011)
97 m × 27.14 (28.77 con costes indirectos) = 2790.69
Tubería de polietileno PE-100, DN 110 mm banda azul y presión nominal 1,00 Mpa, conforme a norma UNE-EN 13244 y/o según normativa vigente, incluso cinta de señalización, p.p de elementos de unión, medios auxiliares, colocación y pruebas.

| Código | Ud | Descripción | Rendimiento | Precio | Importe |
|---|---|---|---|---|---|
| MAT.PEAD10160 | m | Tubo PE Tuyper barra P100 ø160 10 atm (material; 25/08/2020) | 1 | 21.65 | 21.650 |
| %.PP0015 | % | Piezas especiales | 1.5 % | 21.650 | 0.325 |
| MAT.SEÑALIZAC | m | Cinta señalización | 1 | 0.25 | 0.250 |
| MAQ.GRU100 | h | Camión grúa 1.500 kg. | 0.01 | 37.44 | 0.374 |
| MO.ESP002 | h | Conductor camión hasta 7.500 Kg | 0.01 | 15.59 | 0.156 |
| MO.OFI001 | h | Oficial 1ª | 0.115 | 15.59 | 1.793 |
| MO.PEO001 | h | Peón | 0.12 | 14.98 | 1.798 |
| %.AUX003 | % | Medios auxiliares y resto de obra | 3 % | 26.346 | 0.790 |
|  |  | Total |  |  | 27.14 |

| Medición | Uds. | Largo | Parcial |
|---|---|---|---|
| Tramo impulsión | 1 | 97 | 97.000 |
| Total |  |  | 97 |

**410.402** ud Pozo registro mixto Tipo I ø1.200 mm h < 2 m
7 ud × 941.72 (998.22 con costes indirectos) = 6987.54

**410.404** ud Pozo registro mixto Tipo I ø1.200 mm 2 < h < 4 m
4 ud × 1230.49 (1304.32 con costes indirectos) = 5217.28

**410.960** ud Tapa de fundición dúctil ø600 mm, clase D400 para tráfico intens
11 ud × 219 (232.14 con costes indirectos) = 2553.54

##### 4S.01.01.03 FIRMES Y PAVIMENTOS (01/01/2000)
Importe: 6803.53

**501.001** m³ Zahorra artificial
256.64 m³ × 25.01 (26.51 con costes indirectos) = 6803.53

| Medición | Uds. | Largo | Parcial |
|---|---|---|---|
| Según medición auxiliar | 1 | 256.64 | 256.640 |
| Total |  |  | 256.64 |

##### 3S.01.01.04 REPOSICIONES
Importe: 7425.5

###### 301010401 RED DE RIEGO
Importe: 3715.5

###### 30101040201 SM-SSAA-RIE-25
Importe: 3715.5

**790.101** m Apeo de tubería FDC/PEAD/Acero galvanizado
10 m × 350.52 (371.55 con costes indirectos) = 3715.50

| Medición | Uds. | Largo | Parcial |
|---|---|---|---|
| 0+090 | 1 | 10 | 10.000 |
| Total |  |  | 10 |

###### 301010402 RED DE SANEAMIENTO (09/01/2018)
Importe: 3710

###### 30101040301 SM-SSAA-SAN-16 (09/01/2018)
Importe: 3710

**345.900** ud Conexionado red existente con instalación provisional
1 ud × 3500 (3710 con costes indirectos) = 3710.00

| Medición | Uds. | Parcial |
|---|---|---|
| 0+381.53 | 1 | 1.000 |
| Total |  | 1 |

#### 3S.01.02 COLECTOR SAN MIGUEL (SM02) (19/11/1998)
Importe: 1413756.33

##### 3S.01.02.01 DEMOLICIONES Y MOVIMIENTO DE TIERRAS (19/11/1998)
Importe: 426161.8

**301.000** m² (cm) Fresado pavimento asfáltico
5962 m² × 0.4 (0.42 con costes indirectos) = 2504.04

| Medición | Uds. | Largo | Ancho | Parcial |
|---|---|---|---|---|
| 0+335 - 0+926 | 2 | 591 | 1 | 1182.000 |
| 1+200 - 1+400 | 2 | 200 | 1 | 400.000 |
| 1+529 - 1+638 | 2 | 109 | 1 | 218.000 |
| 3+169 - 5+250 | 2 | 2081 | 1 | 4162.000 |
| Subtotal |  |  |  | 5962.000 |
| Total |  |  |  | 5962 |

**301.010** m² Demolición de firme asfáltico existente
4173.4 m² × 15.04 (15.94 con costes indirectos) = 66524.00

| Medición | Uds. | Largo | Ancho | Parcial |
|---|---|---|---|---|
| 0+335 - 0+926 | 1 | 591 | 1.4 | 827.400 |
| 1+200 - 1+400 | 1 | 200 | 1.4 | 280.000 |
| 1+529 - 1+638 | 1 | 109 | 1.4 | 152.600 |
| 3+169 - 5+250 | 1 | 2081 | 1.4 | 2913.400 |
| Subtotal |  |  |  | 4173.400 |
| Total |  |  |  | 4173.4 |

**321.100** m³ Excavación en zanjas y pozos por medios mecánicos, en cualquier
12252 m³ × 10.11 (10.72 con costes indirectos) = 131341.44

| Medición | Uds. | Largo | Parcial |
|---|---|---|---|
| Según medición auxiliar | 1 | 12252 | 12252.000 |
| Total |  |  | 12252 |

**332.300** m³ Relleno con arena basáltica
4503 m³ × 14.14 (14.99 con costes indirectos) = 67499.97

| Medición | Uds. | Largo | Parcial |
|---|---|---|---|
| Según medición auxiliar | 1 | 4503 | 4503.000 |
| Total |  |  | 4503 |

**332.350** m³ Relleno con material seleccionado procedente de préstamo
1737.78 m³ × 12.4 (13.14 con costes indirectos) = 22834.43

| Medición | Uds. | Largo | Parcial |
|---|---|---|---|
| Según medición auxiliar | 0.25 | 6951.1 | 1737.775 |
| Total |  |  | 1737.78 |

**332.351** m³ Relleno con material seleccionado de excavación
5213.33 m³ × 12.43 (13.18 con costes indirectos) = 68711.69

| Medición | Uds. | Largo | Parcial |
|---|---|---|---|
| Según medición auxiliar | 0.75 | 6951.1 | 5213.325 |
| Total |  |  | 5213.33 |

**350.100** m² Entibación
3563.6 m² × 17.67 (18.73 con costes indirectos) = 66746.23

| Medición | Uds. | Largo | Parcial |
|---|---|---|---|
| Según medición auxiliar | 1 | 3563.6 | 3563.600 |
| Total |  |  | 3563.6 |

##### 3S.01.02.02 COLECTOR (19/11/1998)
Importe: 529592.84

**415.400** m Tubería PVC corrugada DN 400 mm SN-8
5288 m × 63.88 (67.71 con costes indirectos) = 358050.48

| Medición | Uds. | Largo | Parcial |
|---|---|---|---|
| Eje completo | 1 | 5288 | 5288.000 |
| Total |  |  | 5288 |

**410.402** ud Pozo registro mixto Tipo I ø1.200 mm h < 2 m
115 ud × 941.72 (998.22 con costes indirectos) = 114795.30

**410.404** ud Pozo registro mixto Tipo I ø1.200 mm 2 < h < 4 m
16 ud × 1230.49 (1304.32 con costes indirectos) = 20869.12

**410.406** ud Pozo registro mixto Tipo I ø1.200 mm 4 < h < 6 m
1 ud × 2033.23 (2155.22 con costes indirectos) = 2155.22

**410.408** ud Pozo registro Tipo I ø1.200 mm 6 < h < 8 m
1 ud × 2686.89 (2848.1 con costes indirectos) = 2848.10

**410.960** ud Tapa de fundición dúctil ø600 mm, clase D400 para tráfico intens
133 ud × 219 (232.14 con costes indirectos) = 30874.62

##### 3S.01.02.03 FIRMES Y PAVIMENTOS (01/01/2000)
Importe: 250776.08

**501.001** m³ Zahorra artificial
935.47 m³ × 25.01 (26.51 con costes indirectos) = 24799.31

| Medición | Uds. | Largo | Parcial |
|---|---|---|---|
| Según medición auxiliar | 1 | 935.47 | 935.470 |
| Total |  |  | 935.47 |

**513.125** m³ Suelo cemento
2622.55 m³ × 30.21 (32.02 con costes indirectos) = 83974.05

| Medición | Uds. | Largo | Parcial |
|---|---|---|---|
| Según medición auxiliar | 1 | 2622.55 | 2622.550 |
| Total |  |  | 2622.55 |

**530.001** m² Riego de imprimación con emulsión C60BF4 IMP
4173.4 m² × 1.53 (1.62 con costes indirectos) = 6760.91

| Medición | Uds. | Largo | Ancho | Parcial |
|---|---|---|---|---|
| 0+335 - 0+926 | 1 | 591 | 1.4 | 827.400 |
| 1+200 - 1+400 | 1 | 200 | 1.4 | 280.000 |
| 1+529 - 1+638 | 1 | 109 | 1.4 | 152.600 |
| 3+169 - 5+250 | 1 | 2081 | 1.4 | 2913.400 |
| Subtotal |  |  |  | 4173.400 |
| Total |  |  |  | 4173.4 |

**542.055** tn MBC tipo AC32/base/50-70/G (G-20)
588.45 tn × 73.01 (77.39 con costes indirectos) = 45540.15

| Medición | Uds. | Largo | Ancho | Alto | Parcial |
|---|---|---|---|---|---|
| 0+335 - 0+926 | 2.35 | 591 | 1.4 | 0.06 | 116.663 |
| 1+200 - 1+400 | 2.35 | 200 | 1.4 | 0.06 | 39.480 |
| 1+529 - 1+638 | 2.35 | 109 | 1.4 | 0.06 | 21.517 |
| 3+169 - 5+250 | 2.35 | 2081 | 1.4 | 0.06 | 410.789 |
| Subtotal |  |  |  |  | 588.449 |
| Total |  |  |  |  | 588.45 |

**531.001** m² Riego de adherencia con emulsión C60B3 ADH
10135.4 m² × 0.95 (1.01 con costes indirectos) = 10236.75

| Medición | Uds. | Largo | Ancho | Parcial |
|---|---|---|---|---|
| 0+335 - 0+926 | 1 | 591 | 3.4 | 2009.400 |
| 1+200 - 1+400 | 1 | 200 | 3.4 | 680.000 |
| 1+529 - 1+638 | 1 | 109 | 3.4 | 370.600 |
| 3+169 - 5+250 | 1 | 2081 | 3.4 | 7075.400 |
| Subtotal |  |  |  | 10135.400 |
| Total |  |  |  | 10135.4 |

**542.043** tn MBC tipo AC16/surf/50-70/D (D-12)
973 tn × 77.05 (81.67 con costes indirectos) = 79464.91

| Medición | Uds. | Largo | Ancho | Alto | Parcial |
|---|---|---|---|---|---|
| 0+335 - 0+926 | 2.4 | 591 | 3.4 | 0.04 | 192.902 |
| 1+200 - 1+400 | 2.4 | 200 | 3.4 | 0.04 | 65.280 |
| 1+529 - 1+638 | 2.4 | 109 | 3.4 | 0.04 | 35.578 |
| 3+169 - 5+250 | 2.4 | 2081 | 3.4 | 0.04 | 679.238 |
| Subtotal |  |  |  |  | 972.998 |
| Total |  |  |  |  | 973 |

##### 3S.01.02.04 REPOSICIONES (19/11/1998)
Importe: 207225.61

###### 301020401 RED ELÉCTRICA (19/11/1998)
Importe: 79640.92

###### 30102040101 SM-SSAA-ELE-29 (19/11/1998)
Importe: 7587.14

**800.416** m Canalización hormigonada 4 PE ø200 mm
27 m × 79.22 (83.97 con costes indirectos) = 2267.19

| Medición | Uds. | Largo | Parcial |
|---|---|---|---|
| 1+325 - 1+355 | 1 | 27 | 27.000 |
| Total |  |  | 27 |

**850.011** ud Arqueta eléctrica AR-1 en calzada
2 ud × 789.69 (837.07 con costes indirectos) = 1674.14

| Medición | Uds. | Parcial |
|---|---|---|
| 1+325 - 1+355 | 2 | 2.000 |
| Total |  | 2 |

**880.415** m Línea eléctrica 4x(1x150) mm² Cu 0,6/1 KV
27 m × 127.39 (135.03 con costes indirectos) = 3645.81

| Medición | Uds. | Largo | Parcial |
|---|---|---|---|
| 1+325 - 1+355 | 1 | 27 | 27.000 |
| Total |  |  | 27 |

###### 30102040102 SM-SSAA-ELE-30 (19/11/1998)
Importe: 14517.28

**800.416** m Canalización hormigonada 4 PE ø200 mm
51 m × 79.22 (83.97 con costes indirectos) = 4282.47

| Medición | Uds. | Largo | Parcial |
|---|---|---|---|
| 3+170 - 3+220 | 1 | 51 | 51.000 |
| Total |  |  | 51 |

**850.011** ud Arqueta eléctrica AR-1 en calzada
4 ud × 789.69 (837.07 con costes indirectos) = 3348.28

| Medición | Uds. | Parcial |
|---|---|---|
| 3+170 - 3+220 | 4 | 4.000 |
| Total |  | 4 |

**880.415** m Línea eléctrica 4x(1x150) mm² Cu 0,6/1 KV
51 m × 127.39 (135.03 con costes indirectos) = 6886.53

| Medición | Uds. | Largo | Parcial |
|---|---|---|---|
| 3+170 - 3+220 | 1 | 51 | 51.000 |
| Total |  |  | 51 |

###### 30102040103 SM-SSAA-ELE-31
Importe: 2737.8

**790.100** m Apeo de canalización hormigonada
18 m × 143.49 (152.1 con costes indirectos) = 2737.80

| Medición | Uds. | Largo | Parcial |
|---|---|---|---|
| 3+602 | 1 | 18 | 18.000 |
| Total |  |  | 18 |

###### 30102040104 SM-SSAA-ELE-32 (19/11/1998)
Importe: 34368.42

**800.416** m Canalización hormigonada 4 PE ø200 mm
134 m × 79.22 (83.97 con costes indirectos) = 11251.98

| Medición | Uds. | Largo | Parcial |
|---|---|---|---|
| 3+708 - 3+841 | 1 | 134 | 134.000 |
| Total |  |  | 134 |

**850.011** ud Arqueta eléctrica AR-1 en calzada
6 ud × 789.69 (837.07 con costes indirectos) = 5022.42

| Medición | Uds. | Parcial |
|---|---|---|
| 3+708 - 3+841 | 6 | 6.000 |
| Total |  | 6 |

**880.415** m Línea eléctrica 4x(1x150) mm² Cu 0,6/1 KV
134 m × 127.39 (135.03 con costes indirectos) = 18094.02

| Medición | Uds. | Largo | Parcial |
|---|---|---|---|
| 3+708 - 3+841 | 1 | 134 | 134.000 |
| Total |  |  | 134 |

###### 30102040105 SM-SSAA-ELE-33 (19/11/1998)
Importe: 20430.28

**800.416** m Canalización hormigonada 4 PE ø200 mm
78 m × 79.22 (83.97 con costes indirectos) = 6549.66

| Medición | Uds. | Largo | Parcial |
|---|---|---|---|
| 3+985 - 4+060 | 1 | 78 | 78.000 |
| Total |  |  | 78 |

**850.011** ud Arqueta eléctrica AR-1 en calzada
4 ud × 789.69 (837.07 con costes indirectos) = 3348.28

| Medición | Uds. | Parcial |
|---|---|---|
| 3+985 - 4+060 | 4 | 4.000 |
| Total |  | 4 |

**880.415** m Línea eléctrica 4x(1x150) mm² Cu 0,6/1 KV
78 m × 127.39 (135.03 con costes indirectos) = 10532.34

| Medición | Uds. | Largo | Parcial |
|---|---|---|---|
| 3+985 - 4+060 | 1 | 78 | 78.000 |
| Total |  |  | 78 |

###### 301020402 RED DE ALUMBRADO
Importe: 3802.5

###### 30102040201 SM-SSAA-AP-13
Importe: 2281.5

**790.100** m Apeo de canalización hormigonada
15 m × 143.49 (152.1 con costes indirectos) = 2281.50

| Medición | Uds. | Largo | Parcial |
|---|---|---|---|
| 3+265 | 1 | 15 | 15.000 |
| Total |  |  | 15 |

###### 30102040202 SM-SSAA-AP-14
Importe: 1521

**790.100** m Apeo de canalización hormigonada
10 m × 143.49 (152.1 con costes indirectos) = 1521.00

| Medición | Uds. | Largo | Parcial |
|---|---|---|---|
| 4+110 | 1 | 10 | 10.000 |
| Total |  |  | 10 |

###### 301020403 RED DE RIEGO (16/04/2009)
Importe: 34966.55

###### 30102040301 SM-SSAA-RIE-26
Importe: 3715.5

**790.101** m Apeo de tubería FDC/PEAD/Acero galvanizado
10 m × 350.52 (371.55 con costes indirectos) = 3715.50

| Medición | Uds. | Largo | Parcial |
|---|---|---|---|
| 0+000 | 1 | 10 | 10.000 |
| Total |  |  | 10 |

###### 30102040302 SM-SSAA-RIE-27
Importe: 5573.25

**790.101** m Apeo de tubería FDC/PEAD/Acero galvanizado
15 m × 350.52 (371.55 con costes indirectos) = 5573.25

| Medición | Uds. | Largo | Parcial |
|---|---|---|---|
| 0+335 | 1 | 15 | 15.000 |
| Total |  |  | 15 |

###### 30102040303 SM-SSAA-RIE-28
Importe: 3715.5

**790.101** m Apeo de tubería FDC/PEAD/Acero galvanizado
10 m × 350.52 (371.55 con costes indirectos) = 3715.50

| Medición | Uds. | Largo | Parcial |
|---|---|---|---|
| 0+810 | 1 | 10 | 10.000 |
| Total |  |  | 10 |

###### 30102040304 SM-SSAA-RIE-29
Importe: 3715.5

**790.101** m Apeo de tubería FDC/PEAD/Acero galvanizado
10 m × 350.52 (371.55 con costes indirectos) = 3715.50

| Medición | Uds. | Largo | Parcial |
|---|---|---|---|
| 1+150 | 1 | 10 | 10.000 |
| Total |  |  | 10 |

###### 30102040305 SM-SSAA-RIE-30 (16/04/2009)
Importe: 1105.3

**418.110** m Tubería acero galvanizado ø100 mm
70 m × 14.9 (15.79 con costes indirectos) = 1105.30

| Medición | Uds. | Largo | Parcial |
|---|---|---|---|
| 3+082 - 3+118 |  |  |  |
| Desvío provisional | 1 | 35 | 35.000 |
| Reposición | 1 | 35 | 35.000 |
| Subtotal |  |  | 70.000 |
| Total |  |  | 70 |

###### 30102040306 SM-SSAA-RIE-31
Importe: 11146.5

**790.101** m Apeo de tubería FDC/PEAD/Acero galvanizado
30 m × 350.52 (371.55 con costes indirectos) = 11146.50

| Medición | Uds. | Largo | Parcial |
|---|---|---|---|
| 3+150 | 1 | 30 | 30.000 |
| Total |  |  | 30 |

###### 30102040307 SM-SSAA-RIE-35 (16/04/2009)
Importe: 2279.5

**418.110** m Tubería acero galvanizado ø100 mm
100 m × 14.9 (15.79 con costes indirectos) = 1579.00

| Medición | Uds. | Largo | Parcial |
|---|---|---|---|
| 1+135-1+182 (SM02), 0+640-0+656(SM04) | 2 | 50 | 100.000 |
| Total |  |  | 100 |

**418.063** m Tubería acero galvanizado ø63 mm
50 m × 13.22 (14.01 con costes indirectos) = 700.50

| Medición | Uds. | Largo | Parcial |
|---|---|---|---|
| 1+135-1+182 (SM02), 0+640-0+656(SM04) | 1 | 50 | 50.000 |
| Total |  |  | 50 |

###### 30102040308 SM-SSAA-RIE-36
Importe: 3715.5

**790.101** m Apeo de tubería FDC/PEAD/Acero galvanizado
10 m × 350.52 (371.55 con costes indirectos) = 3715.50

| Medición | Uds. | Largo | Parcial |
|---|---|---|---|
| 4+901 | 1 | 10 | 10.000 |
| Total |  |  | 10 |

###### 301020404 RED DE SANEAMIENTO (19/11/1998)
Importe: 80932.74

###### 3.1.1.4.4.1 SM-SSAA-SAN-17 (09/01/2018)
Importe: 3710

**345.900** ud Conexionado red existente con instalación provisional
1 ud × 3500 (3710 con costes indirectos) = 3710.00

| Medición | Uds. | Parcial |
|---|---|---|
| 0+000 | 1 | 1.000 |
| Total |  | 1 |

###### 3.1.1.4.4.2 SM-SSAA-SAN-18 (19/11/1998)
Importe: 14843.36

**415.002** m Tubería saneamiento PVC ø250 mm SN8
204 m × 30.48 (32.31 con costes indirectos) = 6591.24

| Medición | Uds. | Largo | Parcial |
|---|---|---|---|
| 0+256 - 0+350 | 4 | 51 | 204.000 |
| Total |  |  | 204 |

**610.020** m³ Hormigón en masa HNE-20/B/40
28.24 m³ × 76.89 (81.5 con costes indirectos) = 2301.56

| Medición | Uds. | Largo | Ancho | Alto | Parcial |
|---|---|---|---|---|---|
| 0+256 - 0+350 | 1 | 51 | 1.5 | 0.5 | 38.250 |
| A descontar tubos | -10.0135918125 |  |  |  | -10.014 |
| Subtotal |  |  |  |  | 28.236 |
| Total |  |  |  |  | 28.24 |

**403.500** m Cuneta de hormigón ejecutada in situ
49 m × 114.57 (121.44 con costes indirectos) = 5950.56

| Medición | Uds. | Largo | Parcial |
|---|---|---|---|
| 0+256 - 0+350 | 1 | 49 | 49.000 |
| Total |  |  | 49 |

###### 3.1.1.4.4.3 SM-SSAA-SAN-19 (19/11/1998)
Importe: 7043.52

**403.500** m Cuneta de hormigón ejecutada in situ
58 m × 114.57 (121.44 con costes indirectos) = 7043.52

| Medición | Uds. | Largo | Parcial |
|---|---|---|---|
| 1+165 - 1+220 | 1 | 58 | 58.000 |
| Total |  |  | 58 |

###### 3.1.1.4.4.4 SM-SSAA-SAN-21 (19/11/1998)
Importe: 43396.76

**415.400** m Tubería PVC corrugada DN 400 mm SN-8
400 m × 63.88 (67.71 con costes indirectos) = 27084.00

| Medición | Uds. | Largo | Parcial |
|---|---|---|---|
| 3+520 - 3+940 | 1 | 400 | 400.000 |
| Total |  |  | 400 |

**410.402** ud Pozo registro mixto Tipo I ø1.200 mm h < 2 m
16 ud × 941.72 (998.22 con costes indirectos) = 15971.52

| Medición | Uds. | Parcial |
|---|---|---|
| 3+520 - 3+940 | 16 | 16.000 |
| Total |  | 16 |

**410.000** ud Conexión nueva red saneamiento a red existente
2 ud × 160.96 (170.62 con costes indirectos) = 341.24

| Medición | Uds. | Parcial |
|---|---|---|
| 0+000 - 0+560 | 2 | 2.000 |
| Total |  | 2 |

###### 3.1.1.4.4.5 SM-SSAA-SAN-22 (19/11/1998)
Importe: 11939.1

**415.200** m Tubería PVC corrugada DN 200 mm SN-8
24 m × 28.74 (30.46 con costes indirectos) = 731.04

| Medición | Uds. | Largo | Parcial |
|---|---|---|---|
| 5+160 - 5+250 |  |  |  |
| Conexión imbornales | 4 | 6 | 24.000 |
| Subtotal |  |  | 24.000 |
| Total |  |  | 24 |

**415.400** m Tubería PVC corrugada DN 400 mm SN-8
90 m × 63.88 (67.71 con costes indirectos) = 6093.90

| Medición | Uds. | Largo | Parcial |
|---|---|---|---|
| 5+160 - 5+250 | 1 | 90 | 90.000 |
| Total |  |  | 90 |

**410.402** ud Pozo registro mixto Tipo I ø1.200 mm h < 2 m
4 ud × 941.72 (998.22 con costes indirectos) = 3992.88

| Medición | Uds. | Parcial |
|---|---|---|
| 5+160 - 5+250 | 4 | 4.000 |
| Total |  | 4 |

**407.002** ud Imbornal sifónico 700x350 mm
4 ud × 183.97 (195.01 con costes indirectos) = 780.04

| Medición | Uds. | Parcial |
|---|---|---|
| 5+160 - 5+250 | 4 | 4.000 |
| Total |  | 4 |

**410.000** ud Conexión nueva red saneamiento a red existente
2 ud × 160.96 (170.62 con costes indirectos) = 341.24

| Medición | Uds. | Parcial |
|---|---|---|
| 0+000 - 0+560 | 2 | 2.000 |
| Total |  | 2 |

###### 301020405 RED DE TELECOMUNICACIONES
Importe: 3802.5

###### 3.1.1.4.5.1 AR-SSAA-TC-06
Importe: 3802.5

**790.100** m Apeo de canalización hormigonada
25 m × 143.49 (152.1 con costes indirectos) = 3802.50

| Medición | Uds. | Largo | Parcial |
|---|---|---|---|
| 3+240 | 1 | 25 | 25.000 |
| Total |  |  | 25 |

###### 301020106 MUROS Y CERRAMIENTOS (19/11/1998)
Importe: 4080.4

###### 30102010602 AR-SSAA-MCER-17 (19/11/1998)
Importe: 2548.75

**500.038** m2 Demolición murete mampostería piedra
34.8 m2 × 13.66 (14.48 con costes indirectos) = 503.90

| Medición | Uds. | Largo | Alto | Parcial |
|---|---|---|---|---|
|  | 1 | 58 | 0.6 | 34.800 |
| Total |  |  |  | 34.8 |

**500.038.1** m2 Ejecución murete bloque canto blanco sur
34.8 m2 × 55.43 (58.76 con costes indirectos) = 2044.85

| Medición | Uds. | Largo | Alto | Parcial |
|---|---|---|---|---|
|  | 1 | 58 | 0.6 | 34.800 |
| Total |  |  |  | 34.8 |

###### 30102010603 AR-SSAA-MCER-18 (19/11/1998)
Importe: 1531.65

**500.044** m³ Demolición muro prefabricado
15 m³ × 20.05 (21.25 con costes indirectos) = 318.75
Demolición muro formado por murete de mampostería careada en la base y prefabricado h=2m, incluso acopio de material para su posterior aprovechamiento

| Código | Ud | Descripción | Rendimiento | Precio | Importe |
|---|---|---|---|---|---|
| MAQ.RET009 | h | Retroexcavadoras 70,1 KW (sin maquinista) | 0.195 | 31.01 | 6.05 |
| MO04MQ04 | h | Maquinista | 0.195 | 15.59 | 3.04 |
| MAQ.MART200 | h | Martillo picador eléctrico | 0.5 | 5.75 | 2.88 |
| MO.PEO001 | h | Peón | 0.5 | 14.98 | 7.49 |
| %.AUX003 | % | Medios auxiliares y resto de obra | 3 % | 19.46 | 0.58 |
|  |  | Total |  |  | 20.05 |

| Medición | Uds. | Largo | Ancho | Alto | Parcial |
|---|---|---|---|---|---|
|  | 1 | 12 | 0.5 | 2.5 | 15.000 |
| Total |  |  |  |  | 15 |

**500.044.1** m² Reposición muro prefabricado (19/11/1998)
30 m² × 38.14 (40.43 con costes indirectos) = 1212.90
Reposición de muro con base de mampostería y posterior ejecución de prefabricado, con aprovechamiento del material desmontado

| Código | Ud | Descripción | Rendimiento | Precio | Importe |
|---|---|---|---|---|---|
| AUX.MOR106 | m³ | Mortero de cemento 1:6 | 0.1 | 64.56 | 6.46 |
| MO.OFI001 | h | Oficial 1ª | 1 | 15.59 | 15.59 |
| MO.PEO001 | h | Peón | 1 | 14.98 | 14.98 |
| %.AUX003 | % | Medios auxiliares y resto de obra | 3 % | 37.03 | 1.11 |
|  |  | Total |  |  | 38.14 |

| Medición | Uds. | Largo | Alto | Parcial |
|---|---|---|---|---|
|  | 1 | 12 | 2.5 | 30.000 |
| Total |  |  |  | 30 |

### 3C02 OBRAS SINGULARES (19/11/1998)
Importe: 280673.35

#### 3S.02.01 ALIVIADEROS (19/11/1998)
Importe: 124734.79

##### 3S.02.01.01 ALIVIADERO A-15 (SAN MIGUEL) (19/11/1998)
Importe: 35020.12

###### 302010101 DEMOLICIONES Y MOVIMIENTO DE TIERRAS (19/11/1998)
Importe: 4326.07

**321.105** m³ Excavación cimentaciones y vaciados medios mecánicos cualquier t
176.4 m³ × 6.86 (7.27 con costes indirectos) = 1282.43

| Medición | Uds. | Largo | Ancho | Alto | Parcial |
|---|---|---|---|---|---|
| ALIVIADERO | 1 | 8 | 7 | 3.15 | 176.400 |
| Total |  |  |  |  | 176.4 |

**321.100** m³ Excavación en zanjas y pozos por medios mecánicos, en cualquier
49 m³ × 10.11 (10.72 con costes indirectos) = 525.28

| Medición | Uds. | Largo | Ancho | Alto | Parcial |
|---|---|---|---|---|---|
| COLECTOR ALIVIO | 1 | 14 | 1.4 | 2.5 | 49.000 |
| Total |  |  |  |  | 49 |

**332.300** m³ Relleno con arena basáltica
19.6 m³ × 14.14 (14.99 con costes indirectos) = 293.80

| Medición | Uds. | Largo | Ancho | Alto | Parcial |
|---|---|---|---|---|---|
| COLECTOR ALIVIO | 1 | 14 | 1.4 | 1 | 19.600 |
| Total |  |  |  |  | 19.6 |

**332.350** m³ Relleno con material seleccionado procedente de préstamo
84.52 m³ × 12.4 (13.14 con costes indirectos) = 1110.59

| Medición | Uds. | Largo | Parcial |
|---|---|---|---|
| TOTAL EXCAVACIÓN | 0.5 | 176.4 | 88.200 |
|  | 0.5 | 49 | 24.500 |
| A DESCONTAR |  |  |  |
| Relleno arena picón | -0.5 | 19.6 | -9.800 |
| Hormigón limpieza | -0.5 | 2.39 | -1.195 |
| Hormigón aliviadero | -0.5 | 8.36 | -4.180 |
|  | -0.5 | 17.35 | -8.675 |
|  | -0.5 | 5.78 | -2.890 |
| Conducción alivio | -1.429391145 |  | -1.429 |
| Subtotal |  |  | 84.531 |
| Total |  |  | 84.52 |

**332.351** m³ Relleno con material seleccionado de excavación
84.52 m³ × 12.43 (13.18 con costes indirectos) = 1113.97

| Medición | Uds. | Largo | Parcial |
|---|---|---|---|
| TOTAL EXCAVACIÓN | 0.5 | 176.4 | 88.200 |
|  | 0.5 | 49 | 24.500 |
| A DESCONTAR |  |  |  |
| Relleno arena picón | -0.5 | 19.6 | -9.800 |
| Hormigón limpieza | -0.5 | 2.39 | -1.195 |
| Hormigón aliviadero | -0.5 | 8.36 | -4.180 |
|  | -0.5 | 17.35 | -8.675 |
|  | -0.5 | 5.78 | -2.890 |
| Conducción alivio | -1.429391145 |  | -1.429 |
| Subtotal |  |  | 84.531 |
| Total |  |  | 84.52 |

###### 302010102 COLECTOR (19/11/1998)
Importe: 2755.43

**415.400** m Tubería PVC corrugada DN 400 mm SN-8
14 m × 63.88 (67.71 con costes indirectos) = 947.94

| Medición | Uds. | Largo | Parcial |
|---|---|---|---|
| COLECTOR ALIVIO | 1 | 14 | 14.000 |
| Total |  |  | 14 |

**410.402** ud Pozo registro mixto Tipo I ø1.200 mm h < 2 m
1 ud × 941.72 (998.22 con costes indirectos) = 998.22

| Medición | Uds. | Parcial |
|---|---|---|
| COLECTOR ALIVIO | 1 | 1.000 |
| Total |  | 1 |

**410.960** ud Tapa de fundición dúctil ø600 mm, clase D400 para tráfico intens
1 ud × 219 (232.14 con costes indirectos) = 232.14

| Medición | Uds. | Parcial |
|---|---|---|
| COLECTOR ALIVIO | 1 | 1.000 |
| Total |  | 1 |

**411.251** ud Embocadura para caño ø400 mm
1 ud × 544.46 (577.13 con costes indirectos) = 577.13

| Medición | Uds. | Parcial |
|---|---|---|
| CONDUCCIÓN ALIVIO | 1 | 1.000 |
| Total |  | 1 |

###### 302010103 ALIVIADERO (08/06/2000)
Importe: 27938.62

**610.015** m³ Hormigón de limpieza HL-150/B/20
3.02 m³ × 70 (74.2 con costes indirectos) = 224.08

| Medición | Uds. | Largo | Ancho | Alto | Parcial |
|---|---|---|---|---|---|
|  | 1 | 5.1 | 4.25 | 0.1 | 2.168 |
| CUENCO VERTIDO |  |  |  |  |  |
| Estructura escalones | 1 | 3.5 | 1.9 | 0.1 | 0.665 |
| Muro | 1 | 1.1 | 1.6 | 0.1 | 0.176 |
| Subtotal |  |  |  |  | 3.009 |
| Total |  |  |  |  | 3.02 |

**610.020** m³ Hormigón en masa HNE-20/B/40
11.05 m³ × 76.89 (81.5 con costes indirectos) = 900.58

| Medición | Uds. | Largo | Ancho | Alto | Parcial |
|---|---|---|---|---|---|
|  | 1 | 2 | 0.45 | 0.3 | 0.270 |
|  | 1 | 2 | 1.55 | 0.5 | 1.550 |
|  | 1 | 2 | 1 | 0.64 | 1.280 |
|  | 0.5 | 2 | 0.32 | 0.66 | 0.211 |
|  | 1 | 4.9 | 4.05 | 0.39 | 7.740 |
| Subtotal |  |  |  |  | 11.051 |
| Total |  |  |  |  | 11.05 |

**610.301** m³ Hormigón armado HA-30/B/20/IV+Qb en soleras y cimentaciones
6.95 m³ × 99.24 (105.19 con costes indirectos) = 731.07

| Medición | Uds. | Largo | Ancho | Alto | Parcial |
|---|---|---|---|---|---|
|  | 1 | 4.9 | 4.05 | 0.35 | 6.946 |
| Total |  |  |  |  | 6.95 |

**610.302** m³ Hormigón armado HA-30/B/20/IV+Qb en muros y alzados
15.79 m³ × 113.67 (120.49 con costes indirectos) = 1902.54

| Medición | Uds. | Largo | Ancho | Alto | Parcial |
|---|---|---|---|---|---|
|  | 2 | 4.05 | 1.6 | 0.3 | 3.888 |
|  | 2 | 4.3 | 1.6 | 0.3 | 4.128 |
|  | 1 | 2.3 | 1.6 | 0.3 | 1.104 |
|  | 1 | 2 | 1.6 | 0.3 | 0.960 |
| Aliviadero | 1 | 1 | 1.05 | 0.3 | 0.315 |
| CUENCO VERTIDO |  |  |  |  |  |
| MURO CONTENCIÓN |  |  |  |  |  |
| Solera |  |  |  |  |  |
|  | 1 | 1.6 | 1.04 | 0.5 | 0.832 |
| A descontar tubo (área x ancho muro) | -1 | 0.2 | 0.42 |  | -0.084 |
| Fuste |  |  |  |  |  |
|  | 1 | 1.6 | 0.37 | 1.45 | 0.858 |
| ESTRUCTURA ESCALONES |  |  |  |  |  |
| Solera |  |  |  |  |  |
|  | 1 | 1.5 | 1.6 | 0.4 | 0.960 |
|  | 1 | 0.8 | 1.6 | 0.3 | 0.384 |
|  | 1 | 1.5 | 1.6 | 0.4 | 0.960 |
| Muros laterales |  |  |  |  |  |
|  | 2 | 1.5 | 0.3 | 0.5 | 0.450 |
|  | 2 | 0.8 | 0.3 | 1.2 | 0.576 |
|  | 2 | 1.5 | 0.3 | 0.5 | 0.450 |
| Subtotal |  |  |  |  | 15.781 |
| Total |  |  |  |  | 15.79 |

**610.303** m³ Hormigón armado HA-30/B/20/IV+Qb en forjados y losas
4.77 m³ × 117.99 (125.07 con costes indirectos) = 596.58

| Medición | Uds. | Largo | Ancho | Alto | Parcial |
|---|---|---|---|---|---|
|  | 1 | 4.9 | 4.05 | 0.3 | 5.954 |
|  | -3 | 1.5 | 0.8 | 0.3 | -1.080 |
|  | -3.14 | 0.32 | 0.32 | 0.3 | -0.096 |
| Subtotal |  |  |  |  | 4.778 |
| Total |  |  |  |  | 4.77 |

**600.100** Kg Acero corrugado B-500 SD
2184.52 Kg × 1.41 (1.49 con costes indirectos) = 3254.93

| Medición | Uds. | Largo | Ancho | Parcial |
|---|---|---|---|---|
| Soleras | 1 | 6.95 | 80 | 556.000 |
| Muros | 1 | 10.4 | 90 | 936.000 |
| Losas | 1 | 4.77 | 100 | 477.000 |
| CUENCO VERTIDO |  |  |  |  |
| Muro de contención | 1 | 64.32 |  | 64.320 |
| Estructura escalones | 1 | 151.2 |  | 151.200 |
| Subtotal |  |  |  | 2184.520 |
| Total |  |  |  | 2184.52 |

**616.100** m² Encofrado plano en soleras y cimentaciones
6.27 m² × 11.53 (12.22 con costes indirectos) = 76.62

| Medición | Uds. | Largo | Ancho | Parcial |
|---|---|---|---|---|
|  | 2 | 4.9 | 0.35 | 3.430 |
|  | 2 | 4.05 | 0.35 | 2.835 |
| Subtotal |  |  |  | 6.265 |
| Total |  |  |  | 6.27 |

**616.110** m² Encofrado plano en muros y alzados
69.3 m² × 14.77 (15.66 con costes indirectos) = 1085.24

| Medición | Uds. | Largo | Ancho | Parcial |
|---|---|---|---|---|
|  | 4 | 4.05 | 1.6 | 25.920 |
|  | 4 | 4.3 | 1.6 | 27.520 |
|  | 2 | 2.3 | 1.6 | 7.360 |
|  | 2 | 2 | 1.6 | 6.400 |
| Aliviadero | 2 | 1 | 1.05 | 2.100 |
| Subtotal |  |  |  | 69.300 |
| Total |  |  |  | 69.3 |

**616.130** m² Encofrado plano en forjados y losas
24.95 m² × 28.2 (29.89 con costes indirectos) = 745.76

| Medición | Uds. | Largo | Ancho | Parcial |
|---|---|---|---|---|
|  | 1 | 4.3 | 3.45 | 14.835 |
|  | 2 | 4.9 | 0.3 | 2.940 |
|  | 2 | 4.05 | 0.3 | 2.430 |
|  | 6 | 1.5 | 0.3 | 2.700 |
|  | 6 | 0.8 | 0.3 | 1.440 |
|  | 6.28 | 0.32 | 0.3 | 0.603 |
| Subtotal |  |  |  | 24.948 |
| Total |  |  |  | 24.95 |

**410.960** ud Tapa de fundición dúctil ø600 mm, clase D400 para tráfico intens
1 ud × 219 (232.14 con costes indirectos) = 232.14

| Medición | Uds. | Parcial |
|---|---|---|
| Aliviadero | 1 | 1.000 |
| Total |  | 1 |

**419.001** ud Pate de polipropileno con alma de acero
18 ud × 11.93 (12.65 con costes indirectos) = 227.70

| Medición | Uds. | Largo | Parcial |
|---|---|---|---|
|  | 3 | 6 | 18.000 |
| Total |  |  | 18 |

**411.001** ud Reja de desbaste acero inox. 316L
1 ud × 969.79 (1027.98 con costes indirectos) = 1027.98

**411.110** ud Válvula Vortex tipo SUt11-3 ø250
1 ud × 11308.45 (11986.96 con costes indirectos) = 11986.96

**411.202** ud Pantalla deflectora long. = 2 m
1 ud × 1414.37 (1499.23 con costes indirectos) = 1499.23

**411.301** ud Data-logger medición y registro caudales Vortex
1 ud × 1861.53 (1973.22 con costes indirectos) = 1973.22

**410.990** m² Tapa de cierre y acceso escaleras
3.6 m² × 163.06 (172.84 con costes indirectos) = 622.22

| Medición | Uds. | Largo | Ancho | Parcial |
|---|---|---|---|---|
|  | 3 | 1.5 | 0.8 | 3.600 |
| Total |  |  |  | 3.6 |

**411.011** m² Lamas metálicas vertedero
1 m² × 803.56 (851.77 con costes indirectos) = 851.77

##### 3S.02.01.02 ALIVIADERO A-16 (LAS ZOCAS) (19/11/1998)
Importe: 50482.33

###### 302010201 DEMOLICIONES Y MOVIMIENTO DE TIERRAS (19/11/1998)
Importe: 8022.38

**301.000** m² (cm) Fresado pavimento asfáltico
47 m² × 0.4 (0.42 con costes indirectos) = 19.74

| Medición | Uds. | Largo | Ancho | Parcial |
|---|---|---|---|---|
| COLECTOR ALIVIO | 2 | 8 | 1 | 16.000 |
| ALIVIADERO | 2 | 8.5 | 1 | 17.000 |
|  | 2 | 7 | 1 | 14.000 |
| Subtotal |  |  |  | 47.000 |
| Total |  |  |  | 47 |

**301.010** m² Demolición de firme asfáltico existente
71.5 m² × 15.04 (15.94 con costes indirectos) = 1139.71

| Medición | Uds. | Largo | Ancho | Parcial |
|---|---|---|---|---|
| COLECTOR ALIVIO | 1 | 8 | 1.5 | 12.000 |
| ALIVIADERO | 1 | 8.5 | 7 | 59.500 |
| Subtotal |  |  |  | 71.500 |
| Total |  |  |  | 71.5 |

**321.105** m³ Excavación cimentaciones y vaciados medios mecánicos cualquier t
267.75 m³ × 6.86 (7.27 con costes indirectos) = 1946.54

| Medición | Uds. | Largo | Ancho | Alto | Parcial |
|---|---|---|---|---|---|
| ALIVIADERO | 1 | 8.5 | 7 | 4.5 | 267.750 |
| Total |  |  |  |  | 267.75 |

**321.100** m³ Excavación en zanjas y pozos por medios mecánicos, en cualquier
97.5 m³ × 10.11 (10.72 con costes indirectos) = 1045.20

| Medición | Uds. | Largo | Ancho | Alto | Parcial |
|---|---|---|---|---|---|
| COLECTOR ALIVIO | 1 | 26 | 1.5 | 2.5 | 97.500 |
| Total |  |  |  |  | 97.5 |

**332.300** m³ Relleno con arena basáltica
39 m³ × 14.14 (14.99 con costes indirectos) = 584.61

| Medición | Uds. | Largo | Ancho | Alto | Parcial |
|---|---|---|---|---|---|
| COLECTOR ALIVIO | 1 | 26 | 1.5 | 1 | 39.000 |
| Total |  |  |  |  | 39 |

**332.350** m³ Relleno con material seleccionado procedente de préstamo
124.87 m³ × 12.4 (13.14 con costes indirectos) = 1640.79

| Medición | Uds. | Largo | Parcial |
|---|---|---|---|
| TOTAL EXCAVACIÓN | 0.5 | 267.75 | 133.875 |
|  | 0.5 | 97.5 | 48.750 |
| A DESCONTAR |  |  |  |
| Suelo cemento | -0.5 | 35.35 | -17.675 |
| Relleno arena picón | -0.5 | 39 | -19.500 |
| Hormigón limpieza | -0.5 | 2.39 | -1.195 |
| Hormigón aliviadero | -0.5 | 8.36 | -4.180 |
|  | -0.5 | 17.35 | -8.675 |
|  | -0.5 | 5.78 | -2.890 |
| Conducción alivio | -3.63238134375 |  | -3.632 |
| Subtotal |  |  | 124.878 |
| Total |  |  | 124.87 |

**332.351** m³ Relleno con material seleccionado de excavación
124.87 m³ × 12.43 (13.18 con costes indirectos) = 1645.79

| Medición | Uds. | Largo | Parcial |
|---|---|---|---|
| TOTAL EXCAVACIÓN | 0.5 | 267.75 | 133.875 |
|  | 0.5 | 97.5 | 48.750 |
| A DESCONTAR |  |  |  |
| Suelo cemento | -0.5 | 35.35 | -17.675 |
| Relleno arena picón | -0.5 | 39 | -19.500 |
| Hormigón limpieza | -0.5 | 2.39 | -1.195 |
| Hormigón aliviadero | -0.5 | 8.36 | -4.180 |
|  | -0.5 | 17.35 | -8.675 |
|  | -0.5 | 5.78 | -2.890 |
| Conducción alivio | -3.63238134375 |  | -3.632 |
| Subtotal |  |  | 124.878 |
| Total |  |  | 124.87 |

###### 302010202 COLECTOR (19/11/1998)
Importe: 6459.34

**415.500** m Tubería PVC corrugada DN 500 mm SN-8
26 m × 100.31 (106.33 con costes indirectos) = 2764.58

| Medición | Uds. | Largo | Parcial |
|---|---|---|---|
| COLECTOR ALIVIO | 1 | 26 | 26.000 |
| Total |  |  | 26 |

**410.404** ud Pozo registro mixto Tipo I ø1.200 mm 2 < h < 4 m
2 ud × 1230.49 (1304.32 con costes indirectos) = 2608.64

**410.960** ud Tapa de fundición dúctil ø600 mm, clase D400 para tráfico intens
2 ud × 219 (232.14 con costes indirectos) = 464.28

**411.250** ud Embocadura para caño ø500 mm
1 ud × 586.64 (621.84 con costes indirectos) = 621.84

| Medición | Uds. | Parcial |
|---|---|---|
| COLECTOR ALIVIO | 1 | 1.000 |
| Total |  | 1 |

###### 302010203 ALIVIADERO (08/06/2000)
Importe: 32883.14

**610.015** m³ Hormigón de limpieza HL-150/B/20
3.23 m³ × 70 (74.2 con costes indirectos) = 239.67

| Medición | Uds. | Largo | Ancho | Alto | Parcial |
|---|---|---|---|---|---|
|  | 1 | 5.6 | 4.25 | 0.1 | 2.380 |
| CUENCO VERTIDO |  |  |  |  |  |
| Estructura escalones | 1 | 3.5 | 1.9 | 0.1 | 0.665 |
| Muro | 1 | 1.1 | 1.6 | 0.1 | 0.176 |
| Subtotal |  |  |  |  | 3.221 |
| Total |  |  |  |  | 3.23 |

**610.020** m³ Hormigón en masa HNE-20/B/40
5.52 m³ × 76.89 (81.5 con costes indirectos) = 449.88

| Medición | Uds. | Largo | Ancho | Alto | Parcial |
|---|---|---|---|---|---|
|  | 1 | 2.5 | 0.45 | 0.3 | 0.338 |
|  | 1 | 2.5 | 1.55 | 0.5 | 1.938 |
|  | 1 | 2 | 1 | 0.64 | 1.280 |
|  | 0.5 | 2 | 0.32 | 0.66 | 0.211 |
|  | 1 | 5.4 | 4.05 | 0.08 | 1.750 |
| Subtotal |  |  |  |  | 5.517 |
| Total |  |  |  |  | 5.52 |

**610.301** m³ Hormigón armado HA-30/B/20/IV+Qb en soleras y cimentaciones
7.65 m³ × 99.24 (105.19 con costes indirectos) = 804.70

| Medición | Uds. | Largo | Ancho | Alto | Parcial |
|---|---|---|---|---|---|
|  | 1 | 5.4 | 4.05 | 0.35 | 7.655 |
| Total |  |  |  |  | 7.65 |

**610.302** m³ Hormigón armado HA-30/B/20/IV+Qb en muros y alzados
29.34 m³ × 113.67 (120.49 con costes indirectos) = 3535.18

| Medición | Uds. | Largo | Ancho | Alto | Parcial |
|---|---|---|---|---|---|
|  | 2 | 4.05 | 3.5 | 0.3 | 8.505 |
|  | 2 | 4.8 | 3.5 | 0.3 | 10.080 |
|  | 1 | 2.8 | 3.5 | 0.3 | 2.940 |
|  | 1 | 2 | 3.5 | 0.3 | 2.100 |
| Aliviadero | 1 | 1 | 1.05 | 0.3 | 0.315 |
| CUENCO VERTIDO |  |  |  |  |  |
| MURO CONTENCIÓN |  |  |  |  |  |
| Solera |  |  |  |  |  |
|  | 1 | 1.6 | 1.04 | 0.5 | 0.832 |
| A descontar tubo | -1 | 0.2 | 0.42 |  | -0.084 |
| Fuste |  |  |  |  |  |
|  | 1 | 1.6 | 0.37 | 1.45 | 0.858 |
| ESTRUCTURA ESCALONES |  |  |  |  |  |
| Solera |  |  |  |  |  |
|  | 1 | 1.5 | 1.6 | 0.4 | 0.960 |
|  | 1 | 0.8 | 1.6 | 0.3 | 0.384 |
|  | 1 | 1.5 | 1.6 | 0.4 | 0.960 |
| Muros laterales |  |  |  |  |  |
|  | 2 | 1.5 | 0.3 | 0.5 | 0.450 |
|  | 2 | 0.8 | 0.3 | 1.2 | 0.576 |
|  | 2 | 1.5 | 0.3 | 0.5 | 0.450 |
| Subtotal |  |  |  |  | 29.326 |
| Total |  |  |  |  | 29.34 |

**610.303** m³ Hormigón armado HA-30/B/20/IV+Qb en forjados y losas
5.38 m³ × 117.99 (125.07 con costes indirectos) = 672.88

| Medición | Uds. | Largo | Ancho | Alto | Parcial |
|---|---|---|---|---|---|
|  | 1 | 5.4 | 4.05 | 0.3 | 6.561 |
|  | -3 | 1.5 | 0.8 | 0.3 | -1.080 |
|  | -3.14 | 0.32 | 0.32 | 0.3 | -0.096 |
| Subtotal |  |  |  |  | 5.385 |
| Total |  |  |  |  | 5.38 |

**600.100** Kg Acero corrugado B-500 SD
3521.02 Kg × 1.41 (1.49 con costes indirectos) = 5246.32

| Medición | Uds. | Largo | Ancho | Parcial |
|---|---|---|---|---|
| Soleras | 1 | 7.65 | 80 | 612.000 |
| Muros | 1 | 23.95 | 90 | 2155.500 |
| Losas | 1 | 5.38 | 100 | 538.000 |
| CUENCO VERTIDO |  |  |  |  |
| Muro de contención | 1 | 64.32 |  | 64.320 |
| Estructura escalones | 1 | 151.2 |  | 151.200 |
| Subtotal |  |  |  | 3521.020 |
| Total |  |  |  | 3521.02 |

**616.100** m² Encofrado plano en soleras y cimentaciones
6.62 m² × 11.53 (12.22 con costes indirectos) = 80.90

| Medición | Uds. | Largo | Ancho | Parcial |
|---|---|---|---|---|
|  | 2 | 5.4 | 0.35 | 3.780 |
|  | 2 | 4.05 | 0.35 | 2.835 |
| Subtotal |  |  |  | 6.615 |
| Total |  |  |  | 6.62 |

**616.110** m² Encofrado plano en muros y alzados
159.6 m² × 14.77 (15.66 con costes indirectos) = 2499.34

| Medición | Uds. | Largo | Ancho | Parcial |
|---|---|---|---|---|
|  | 4 | 4.05 | 3.5 | 56.700 |
|  | 4 | 4.8 | 3.5 | 67.200 |
|  | 2 | 2.8 | 3.5 | 19.600 |
|  | 2 | 2 | 3.5 | 14.000 |
| Aliviadero | 2 | 1 | 1.05 | 2.100 |
| Subtotal |  |  |  | 159.600 |
| Total |  |  |  | 159.6 |

**616.130** m² Encofrado plano en forjados y losas
26.97 m² × 28.2 (29.89 con costes indirectos) = 806.13

| Medición | Uds. | Largo | Ancho | Parcial |
|---|---|---|---|---|
|  | 1 | 4.8 | 3.45 | 16.560 |
|  | 2 | 5.4 | 0.3 | 3.240 |
|  | 2 | 4.05 | 0.3 | 2.430 |
|  | 6 | 1.5 | 0.3 | 2.700 |
|  | 6 | 0.8 | 0.3 | 1.440 |
|  | 6.28 | 0.32 | 0.3 | 0.603 |
| Subtotal |  |  |  | 26.973 |
| Total |  |  |  | 26.97 |

**410.960** ud Tapa de fundición dúctil ø600 mm, clase D400 para tráfico intens
1 ud × 219 (232.14 con costes indirectos) = 232.14

| Medición | Uds. | Parcial |
|---|---|---|
| Aliviadero | 1 | 1.000 |
| Total |  | 1 |

**419.001** ud Pate de polipropileno con alma de acero
36 ud × 11.93 (12.65 con costes indirectos) = 455.40

| Medición | Uds. | Largo | Parcial |
|---|---|---|---|
|  | 3 | 12 | 36.000 |
| Total |  |  | 36 |

**411.001** ud Reja de desbaste acero inox. 316L
1 ud × 969.79 (1027.98 con costes indirectos) = 1027.98

**411.101** ud Válvula Vortex Fluidhose ø200
1 ud × 11213.38 (11886.18 con costes indirectos) = 11886.18

**411.202** ud Pantalla deflectora long. = 2 m
1 ud × 1414.37 (1499.23 con costes indirectos) = 1499.23

**411.301** ud Data-logger medición y registro caudales Vortex
1 ud × 1861.53 (1973.22 con costes indirectos) = 1973.22

**410.990** m² Tapa de cierre y acceso escaleras
3.6 m² × 163.06 (172.84 con costes indirectos) = 622.22

| Medición | Uds. | Largo | Ancho | Parcial |
|---|---|---|---|---|
|  | 3 | 1.5 | 0.8 | 3.600 |
| Total |  |  |  | 3.6 |

**411.011** m² Lamas metálicas vertedero
1 m² × 803.56 (851.77 con costes indirectos) = 851.77

###### 302010204 FIRMES Y PAVIMENTOS (01/01/2000)
Importe: 3117.47

**513.125** m³ Suelo cemento
35.75 m³ × 30.21 (32.02 con costes indirectos) = 1144.72

| Medición | Uds. | Largo | Ancho | Alto | Parcial |
|---|---|---|---|---|---|
| COLECTOR ALIVIO | 1 | 8 | 1.5 | 0.5 | 6.000 |
| ALIVIADERO | 1 | 8.5 | 7 | 0.5 | 29.750 |
| Subtotal |  |  |  |  | 35.750 |
| Total |  |  |  |  | 35.75 |

**530.001** m² Riego de imprimación con emulsión C60BF4 IMP
71.5 m² × 1.53 (1.62 con costes indirectos) = 115.83

| Medición | Uds. | Largo | Ancho | Parcial |
|---|---|---|---|---|
| COLECTOR ALIVIO | 1 | 8 | 1.5 | 12.000 |
| ALIVIADERO | 1 | 8.5 | 7 | 59.500 |
| Subtotal |  |  |  | 71.500 |
| Total |  |  |  | 71.5 |

**542.055** tn MBC tipo AC32/base/50-70/G (G-20)
10.08 tn × 73.01 (77.39 con costes indirectos) = 780.09

| Medición | Uds. | Largo | Ancho | Alto | Parcial |
|---|---|---|---|---|---|
| COLECTOR ALIVIO | 2.35 | 8 | 1.5 | 0.06 | 1.692 |
| ALIVIADERO | 2.35 | 8.5 | 7 | 0.06 | 8.390 |
| Subtotal |  |  |  |  | 10.082 |
| Total |  |  |  |  | 10.08 |

**531.001** m² Riego de adherencia con emulsión C60B3 ADH
121.7 m² × 0.95 (1.01 con costes indirectos) = 122.92

| Medición | Uds. | Largo | Ancho | Parcial |
|---|---|---|---|---|
| COLECTOR ALIVIO | 1 | 8 | 3.4 | 27.200 |
| ALIVIADERO | 1 | 10.5 | 9 | 94.500 |
| Subtotal |  |  |  | 121.700 |
| Total |  |  |  | 121.7 |

**542.043** tn MBC tipo AC16/surf/50-70/D (D-12)
11.68 tn × 77.05 (81.67 con costes indirectos) = 953.91

| Medición | Uds. | Largo | Ancho | Alto | Parcial |
|---|---|---|---|---|---|
| COLECTOR ALIVIO | 2.4 | 8 | 3.4 | 0.04 | 2.611 |
| ALIVIADERO | 2.4 | 10.5 | 9 | 0.04 | 9.072 |
| Subtotal |  |  |  |  | 11.683 |
| Total |  |  |  |  | 11.68 |

##### 3S.02.01.03 ALIVIADERO A-19 (ALDEA BLANCA II) (19/11/1998)
Importe: 39232.34

###### 302010301 DEMOLICIONES Y MOVIMIENTO DE TIERRAS (19/11/1998)
Importe: 5242.32

**321.105** m³ Excavación cimentaciones y vaciados medios mecánicos cualquier t
263.2 m³ × 6.86 (7.27 con costes indirectos) = 1913.46

| Medición | Uds. | Largo | Ancho | Alto | Parcial |
|---|---|---|---|---|---|
| Aliviadero | 1 | 8 | 7 | 4.7 | 263.200 |
| Total |  |  |  |  | 263.2 |

**321.100** m³ Excavación en zanjas y pozos por medios mecánicos, en cualquier
15 m³ × 10.11 (10.72 con costes indirectos) = 160.80

| Medición | Uds. | Largo | Ancho | Alto | Parcial |
|---|---|---|---|---|---|
| Alivio | 1 | 4 | 1.5 | 2.5 | 15.000 |
| Total |  |  |  |  | 15 |

**332.300** m³ Relleno con arena basáltica
6 m³ × 14.14 (14.99 con costes indirectos) = 89.94

| Medición | Uds. | Largo | Ancho | Alto | Parcial |
|---|---|---|---|---|---|
| Alivio | 1 | 4 | 1.5 | 1 | 6.000 |
| Total |  |  |  |  | 6 |

**332.350** m³ Relleno con material seleccionado procedente de préstamo
116.95 m³ × 12.4 (13.14 con costes indirectos) = 1536.72

| Medición | Uds. | Largo | Parcial |
|---|---|---|---|
| TOTAL EXCAVACIÓN | 0.5 | 263.2 | 131.600 |
|  | 0.5 | 15 | 7.500 |
| A DESCONTAR |  |  |  |
| Relleno arena picón | -0.5 | 6 | -3.000 |
| Hormigón limpieza | -0.5 | 2.39 | -1.195 |
| Hormigón aliviadero | -0.5 | 8.36 | -4.180 |
|  | -0.5 | 17.35 | -8.675 |
|  | -0.5 | 5.78 | -2.890 |
| Conducción alivio | -2.199113 |  | -2.199 |
| Subtotal |  |  | 116.961 |
| Total |  |  | 116.95 |

**332.351** m³ Relleno con material seleccionado de excavación
116.95 m³ × 12.43 (13.18 con costes indirectos) = 1541.40

| Medición | Uds. | Largo | Parcial |
|---|---|---|---|
| TOTAL EXCAVACIÓN | 0.5 | 263.2 | 131.600 |
|  | 0.5 | 15 | 7.500 |
| A DESCONTAR |  |  |  |
| Relleno arena picón | -0.5 | 6 | -3.000 |
| Hormigón limpieza | -0.5 | 2.39 | -1.195 |
| Hormigón aliviadero | -0.5 | 8.36 | -4.180 |
|  | -0.5 | 17.35 | -8.675 |
|  | -0.5 | 5.78 | -2.890 |
| Conducción alivio | -2.199113 |  | -2.199 |
| Subtotal |  |  | 116.961 |
| Total |  |  | 116.95 |

###### 302010302 COLECTOR (19/11/1998)
Importe: 2583.62

**415.500** m Tubería PVC corrugada DN 500 mm SN-8
4 m × 100.31 (106.33 con costes indirectos) = 425.32

| Medición | Uds. | Largo | Parcial |
|---|---|---|---|
| Colector | 1 | 4 | 4.000 |
| Total |  |  | 4 |

**410.404** ud Pozo registro mixto Tipo I ø1.200 mm 2 < h < 4 m
1 ud × 1230.49 (1304.32 con costes indirectos) = 1304.32

**410.960** ud Tapa de fundición dúctil ø600 mm, clase D400 para tráfico intens
1 ud × 219 (232.14 con costes indirectos) = 232.14

| Medición | Uds. | Parcial |
|---|---|---|
| Colector | 1 | 1.000 |
| Total |  | 1 |

**411.250** ud Embocadura para caño ø500 mm
1 ud × 586.64 (621.84 con costes indirectos) = 621.84

###### 302010303 ALIVIADERO (08/06/2000)
Importe: 31406.4

**610.015** m³ Hormigón de limpieza HL-150/B/20
2.79 m³ × 70 (74.2 con costes indirectos) = 207.02

| Medición | Uds. | Largo | Ancho | Alto | Parcial |
|---|---|---|---|---|---|
|  | 1 | 5.1 | 4.25 | 0.1 | 2.168 |
| CUENCO VERTIDO |  |  |  |  |  |
| Estructura escalones | 1 | 2.3 | 1.9 | 0.1 | 0.437 |
| Muro | 1 | 1.1 | 1.6 | 0.1 | 0.176 |
| Subtotal |  |  |  |  | 2.781 |
| Total |  |  |  |  | 2.79 |

**610.020** m³ Hormigón en masa HNE-20/B/40
6.29 m³ × 76.89 (81.5 con costes indirectos) = 512.64

| Medición | Uds. | Largo | Ancho | Alto | Parcial |
|---|---|---|---|---|---|
|  | 1 | 2 | 0.45 | 0.3 | 0.270 |
|  | 1 | 2 | 1.55 | 0.5 | 1.550 |
|  | 1 | 2 | 1 | 0.64 | 1.280 |
|  | 0.5 | 2 | 0.32 | 0.66 | 0.211 |
|  | 1 | 4.9 | 4.05 | 0.15 | 2.977 |
| Subtotal |  |  |  |  | 6.288 |
| Total |  |  |  |  | 6.29 |

**610.301** m³ Hormigón armado HA-30/B/20/IV+Qb en soleras y cimentaciones
6.95 m³ × 99.24 (105.19 con costes indirectos) = 731.07

| Medición | Uds. | Largo | Ancho | Alto | Parcial |
|---|---|---|---|---|---|
|  | 1 | 4.9 | 4.05 | 0.35 | 6.946 |
| Total |  |  |  |  | 6.95 |

**610.302** m³ Hormigón armado HA-30/B/20/IV+Qb en muros y alzados
27.25 m³ × 113.67 (120.49 con costes indirectos) = 3283.35

| Medición | Uds. | Largo | Ancho | Alto | Parcial |
|---|---|---|---|---|---|
|  | 2 | 4.05 | 3.62 | 0.3 |  |
|  | 2 | 4.3 | 3.62 | 0.3 |  |
|  | 1 | 2.3 | 3.62 | 0.3 |  |
|  | 1 | 2 | 3.62 | 0.3 |  |
| Aliviadero | 1 | 1 | 1.05 | 0.3 |  |
| CUENCO VERTIDO |  |  |  |  |  |
| MURO CONTENCIÓN |  |  |  |  |  |
| Solera |  |  |  |  |  |
|  | 1 | 1.6 | 1.05 | 0.5 |  |
| A descontar tubo | -1 | 0.2 | 0.42 |  |  |
| Fuste |  |  |  |  |  |
|  | 1 | 1.6 | 0.41 | 2.25 |  |
| ESTRUCTURA ESCALONES |  |  |  |  |  |
| Solera |  |  |  |  |  |
|  | 1 | 2 | 1.6 | 0.4 |  |
| Muros laterales |  |  |  |  |  |
|  | 2 | 2 | 0.3 | 0.5 |  |
| Subtotal |  |  |  |  |  |
| Total |  |  |  |  | 27.25 |

**610.303** m³ Hormigón armado HA-30/B/20/IV+Qb en forjados y losas
4.77 m³ × 117.99 (125.07 con costes indirectos) = 596.58

| Medición | Uds. | Largo | Ancho | Alto | Parcial |
|---|---|---|---|---|---|
|  | 1 | 4.9 | 4.05 | 0.3 | 5.954 |
|  | -3 | 1.5 | 0.8 | 0.3 | -1.080 |
|  | -3.14 | 0.32 | 0.32 | 0.3 | -0.096 |
| Subtotal |  |  |  |  | 4.778 |
| Total |  |  |  |  | 4.77 |

**600.100** Kg Acero corrugado B-500 SD
3279.25 Kg × 1.41 (1.49 con costes indirectos) = 4886.08

| Medición | Uds. | Largo | Ancho | Parcial |
|---|---|---|---|---|
| Soleras | 1 | 6.95 | 80 | 556.000 |
| Muros | 1 | 23.13 | 90 | 2081.700 |
| Losas | 1 | 4.77 | 100 | 477.000 |
| CUENCO VERTIDO |  |  |  |  |
| Muro de contención | 1 | 89.35 |  | 89.350 |
| Estructura escalones | 1 | 75.2 |  | 75.200 |
| Subtotal |  |  |  | 3279.250 |
| Total |  |  |  | 3279.25 |

**616.100** m² Encofrado plano en soleras y cimentaciones
6.27 m² × 11.53 (12.22 con costes indirectos) = 76.62

| Medición | Uds. | Largo | Ancho | Parcial |
|---|---|---|---|---|
|  | 2 | 4.9 | 0.35 | 3.430 |
|  | 2 | 4.05 | 0.35 | 2.835 |
| Subtotal |  |  |  | 6.265 |
| Total |  |  |  | 6.27 |

**616.110** m² Encofrado plano en muros y alzados
154.13 m² × 14.77 (15.66 con costes indirectos) = 2413.68

| Medición | Uds. | Largo | Ancho | Parcial |
|---|---|---|---|---|
|  | 4 | 4.05 | 3.62 | 58.644 |
|  | 4 | 4.3 | 3.62 | 62.264 |
|  | 2 | 2.3 | 3.62 | 16.652 |
|  | 2 | 2 | 3.62 | 14.480 |
| Aliviadero | 2 | 1 | 1.05 | 2.100 |
| Subtotal |  |  |  | 154.140 |
| Total |  |  |  | 154.13 |

**616.130** m² Encofrado plano en forjados y losas
24.95 m² × 28.2 (29.89 con costes indirectos) = 745.76

| Medición | Uds. | Largo | Ancho | Parcial |
|---|---|---|---|---|
|  | 1 | 4.3 | 3.45 | 14.835 |
|  | 2 | 4.9 | 0.3 | 2.940 |
|  | 2 | 4.05 | 0.3 | 2.430 |
|  | 6 | 1.5 | 0.3 | 2.700 |
|  | 6 | 0.8 | 0.3 | 1.440 |
|  | 6.28 | 0.32 | 0.3 | 0.603 |
| Subtotal |  |  |  | 24.948 |
| Total |  |  |  | 24.95 |

**410.960** ud Tapa de fundición dúctil ø600 mm, clase D400 para tráfico intens
1 ud × 219 (232.14 con costes indirectos) = 232.14

| Medición | Uds. | Parcial |
|---|---|---|
| Aliviadero | 1 | 1.000 |
| Total |  | 1 |

**419.001** ud Pate de polipropileno con alma de acero
36 ud × 11.93 (12.65 con costes indirectos) = 455.40

| Medición | Uds. | Largo | Parcial |
|---|---|---|---|
|  | 3 | 12 | 36.000 |
| Total |  |  | 36 |

**411.001** ud Reja de desbaste acero inox. 316L
1 ud × 969.79 (1027.98 con costes indirectos) = 1027.98

**411.112** ud Válvula Vortex tipo SUt60-2,5 ø250
1 ud × 10652.49 (11291.64 con costes indirectos) = 11291.64

**411.202** ud Pantalla deflectora long. = 2 m
1 ud × 1414.37 (1499.23 con costes indirectos) = 1499.23

**411.301** ud Data-logger medición y registro caudales Vortex
1 ud × 1861.53 (1973.22 con costes indirectos) = 1973.22

**410.990** m² Tapa de cierre y acceso escaleras
3.6 m² × 163.06 (172.84 con costes indirectos) = 622.22

| Medición | Uds. | Largo | Ancho | Parcial |
|---|---|---|---|---|
|  | 3 | 1.5 | 0.8 | 3.600 |
| Total |  |  |  | 3.6 |

**411.011** m² Lamas metálicas vertedero
1 m² × 803.56 (851.77 con costes indirectos) = 851.77

#### 3S.02.02 HINCAS (19/11/1998)
Importe: 155938.56

##### 3S.02.02.01 CRUCE TF-65 (SM2 PK 0+342) (19/11/1998)
Importe: 51505.51

**301.200** m³ Demolición de hormigón armado volumen real medido
5.46 m³ × 33.78 (35.81 con costes indirectos) = 195.52

| Medición | Uds. | Largo | Ancho | Alto | Parcial |
|---|---|---|---|---|---|
| FOSO DE ATAQUE | 1 | 3 | 0.2 | 2.2 | 1.320 |
|  | 2 | 2 | 0.2 | 2.2 | 1.760 |
| FOSO DE SALIDA | 1 | 3 | 0.2 | 1.7 | 1.020 |
|  | 2 | 2 | 0.2 | 1.7 | 1.360 |
| Subtotal |  |  |  |  | 5.460 |
| Total |  |  |  |  | 5.46 |

**321.110** m³ Excavación de pantalla
16.6 m³ × 146.34 (155.12 con costes indirectos) = 2574.99

| Medición | Uds. | Largo | Ancho | Alto | Parcial |
|---|---|---|---|---|---|
| FOSO DE ATAQUE | 1 | 3 | 0.2 | 3.2 | 1.920 |
|  | 1 | 3 | 0.2 | 4.2 | 2.520 |
|  | 2 | 2 | 0.2 | 4.2 | 3.360 |
| FOSO DE SALIDA | 1 | 3 | 0.2 | 3.7 | 2.220 |
|  | 1 | 3 | 0.2 | 4.7 | 2.820 |
|  | 2 | 2 | 0.2 | 4.7 | 3.760 |
| Subtotal |  |  |  |  | 16.600 |
| Total |  |  |  |  | 16.6 |

**321.120** m³ Excavación en vaciado entre pantallas
23.4 m³ × 12.17 (12.9 con costes indirectos) = 301.86

| Medición | Uds. | Largo | Ancho | Alto | Parcial |
|---|---|---|---|---|---|
| FOSO DE ATAQUE | 1 | 3 | 2 | 2.2 | 13.200 |
| FOSO DE SALIDA | 1 | 3 | 2 | 1.7 | 10.200 |
| Subtotal |  |  |  |  | 23.400 |
| Total |  |  |  |  | 23.4 |

**332.350** m³ Relleno con material seleccionado procedente de préstamo
10.52 m³ × 12.4 (13.14 con costes indirectos) = 138.23

| Medición | Uds. | Largo | Parcial |
|---|---|---|---|
| TOTAL EXCAVACIÓN |  |  |  |
| Pantallas | 0.5 | 16.6 | 8.300 |
| Vaciado entre pantallas | 0.5 | 23.4 | 11.700 |
| A DESCONTAR |  |  |  |
| Hormigón pantallas | -0.5 | 16.6 | -8.300 |
| Hormigón pozos secos | -0.5 | 2.36 | -1.180 |
| Subtotal |  |  | 10.520 |
| Total |  |  | 10.52 |

**332.351** m³ Relleno con material seleccionado de excavación
11.22 m³ × 12.43 (13.18 con costes indirectos) = 147.88

| Medición | Uds. | Largo | Parcial |
|---|---|---|---|
| TOTAL EXCAVACIÓN |  |  |  |
| Pantallas | 0.5 | 15.1 | 7.550 |
| Vaciado entre pantallas | 0.5 | 24.9 | 12.450 |
| A DESCONTAR |  |  |  |
| Hormigón pantallas | -0.5 | 15.1 | -7.550 |
| Hormigón pozos secos | -0.5 | 2.46 | -1.230 |
| Subtotal |  |  | 11.220 |
| Total |  |  | 11.22 |

**610.320** m³ Hormigón armado HA-30/B/20/IIIa en pantallas
16.6 m³ × 101.89 (108 con costes indirectos) = 1792.80

| Medición | Uds. | Largo | Ancho | Alto | Parcial |
|---|---|---|---|---|---|
| FOSO DE ATAQUE | 1 | 3 | 0.2 | 3.2 | 1.920 |
|  | 1 | 3 | 0.2 | 4.2 | 2.520 |
|  | 2 | 2 | 0.2 | 4.2 | 3.360 |
| FOSO DE SALIDA | 1 | 3 | 0.2 | 3.7 | 2.220 |
|  | 1 | 3 | 0.2 | 4.7 | 2.820 |
|  | 2 | 2 | 0.2 | 4.7 | 3.760 |
| Subtotal |  |  |  |  | 16.600 |
| Total |  |  |  |  | 16.6 |

**610.311** m³ Hormigón armado HA-30/B/20/IIIa en muros, alzados y losas
2.36 m³ × 101.89 (108 con costes indirectos) = 254.88

| Medición | Uds. | Largo | Ancho | Alto | Parcial |
|---|---|---|---|---|---|
| POZO ATAQUE |  |  |  |  |  |
| Losa Ataque | 1 | 2 | 2 | 0.1 | 0.400 |
| Losa Salida | 1 | 2 | 2 | 0.1 | 0.400 |
| POZO SECO |  |  |  |  |  |
| Pozo seco Ataque | 4 | 1 | 0.1 | 2.2 | 0.880 |
| Pozo seco Salida | 4 | 1 | 0.1 | 1.7 | 0.680 |
| Subtotal |  |  |  |  | 2.360 |
| Total |  |  |  |  | 2.36 |

**600.100** Kg Acero corrugado B-500 SD
869 Kg × 1.41 (1.49 con costes indirectos) = 1294.81

| Medición | Uds. | Largo | Alto | Parcial |
|---|---|---|---|---|
| PANTALLAS FOSOS |  |  |  |  |
| Foso de ataque | 1 | 1.92 | 50 | 96.000 |
|  | 1 | 2.52 | 50 | 126.000 |
|  | 1 | 3.36 | 50 | 168.000 |
| Foso de salida | 1 | 2.22 | 50 | 111.000 |
|  | 1 | 2.82 | 50 | 141.000 |
|  | 1 | 3.76 | 50 | 188.000 |
| POZO SECO |  |  |  |  |
| Pozo seco Ataque | 1 | 0.88 | 25 | 22.000 |
| Pozo seco Salida | 1 | 0.68 | 25 | 17.000 |
| Subtotal |  |  |  | 869.000 |
| Total |  |  |  | 869 |

**616.110** m² Encofrado plano en muros y alzados
31.2 m² × 14.77 (15.66 con costes indirectos) = 488.59

| Medición | Uds. | Largo | Alto | Parcial |
|---|---|---|---|---|
| POZO SECO |  |  |  |  |
| Pozo seco Ataque | 8 | 1 | 2.2 | 17.600 |
| Pozo seco Salida | 8 | 1 | 1.7 | 13.600 |
| Subtotal |  |  |  | 31.200 |
| Total |  |  |  | 31.2 |

**390.001** m Perforación horizontal hinca tubo acero ø500-1200 mm
14 m × 2258.18 (2393.67 con costes indirectos) = 33511.38

**608.078** m² Celosía tramex galvanizada 30x30 pletinas 25x3 mm
1.62 m² × 119.13 (126.28 con costes indirectos) = 204.57

| Medición | Uds. | Largo | Ancho | Parcial |
|---|---|---|---|---|
| POZO SECO | 2 | 0.9 | 0.9 | 1.620 |
| Total |  |  |  | 1.62 |

**390.900** ud Instalación-Retirada equipo de hinca
1 ud × 10000 (10600 con costes indirectos) = 10600.00

##### 3S.02.02.02 CRUCE TF-65 (SM2 PK 2+024) (19/11/1998)
Importe: 54194.9

**301.200** m³ Demolición de hormigón armado volumen real medido
10.08 m³ × 33.78 (35.81 con costes indirectos) = 360.96

| Medición | Uds. | Largo | Ancho | Alto | Parcial |
|---|---|---|---|---|---|
| FOSO DE ATAQUE | 1 | 3 | 0.2 | 3.5 | 2.100 |
|  | 2 | 2 | 0.2 | 3.5 | 2.800 |
| FOSO DE SALIDA | 1 | 3 | 0.2 | 3.7 | 2.220 |
|  | 2 | 2 | 0.2 | 3.7 | 2.960 |
| Subtotal |  |  |  |  | 10.080 |
| Total |  |  |  |  | 10.08 |

**321.110** m³ Excavación de pantalla
21.2 m³ × 146.34 (155.12 con costes indirectos) = 3288.54

| Medición | Uds. | Largo | Ancho | Alto | Parcial |
|---|---|---|---|---|---|
| FOSO DE ATAQUE | 1 | 3 | 0.2 | 4.5 | 2.700 |
|  | 1 | 3 | 0.2 | 5.5 | 3.300 |
|  | 2 | 2 | 0.2 | 5.5 | 4.400 |
| FOSO DE SALIDA | 1 | 3 | 0.2 | 4.7 | 2.820 |
|  | 1 | 3 | 0.2 | 5.7 | 3.420 |
|  | 2 | 2 | 0.2 | 5.7 | 4.560 |
| Subtotal |  |  |  |  | 21.200 |
| Total |  |  |  |  | 21.2 |

**321.120** m³ Excavación en vaciado entre pantallas
43.2 m³ × 12.17 (12.9 con costes indirectos) = 557.28

| Medición | Uds. | Largo | Ancho | Alto | Parcial |
|---|---|---|---|---|---|
| FOSO DE ATAQUE | 1 | 3 | 2 | 3.5 | 21.000 |
| FOSO DE SALIDA | 1 | 3 | 2 | 3.7 | 22.200 |
| Subtotal |  |  |  |  | 43.200 |
| Total |  |  |  |  | 43.2 |

**332.350** m³ Relleno con material seleccionado procedente de préstamo
19.8 m³ × 12.4 (13.14 con costes indirectos) = 260.17

| Medición | Uds. | Largo | Parcial |
|---|---|---|---|
| TOTAL EXCAVACIÓN |  |  |  |
| Pantallas | 0.5 | 21.2 | 10.600 |
| Vaciado entre pantallas | 0.5 | 43.2 | 21.600 |
| A DESCONTAR |  |  |  |
| Hormigón pantallas | -0.5 | 21.2 | -10.600 |
| Hormigón pozos secos | -0.5 | 3.6 | -1.800 |
| Subtotal |  |  | 19.800 |
| Total |  |  | 19.8 |

**332.351** m³ Relleno con material seleccionado de excavación
11.22 m³ × 12.43 (13.18 con costes indirectos) = 147.88

| Medición | Uds. | Largo | Parcial |
|---|---|---|---|
| TOTAL EXCAVACIÓN |  |  |  |
| Pantallas | 0.5 | 15.1 | 7.550 |
| Vaciado entre pantallas | 0.5 | 24.9 | 12.450 |
| A DESCONTAR |  |  |  |
| Hormigón pantallas | -0.5 | 15.1 | -7.550 |
| Hormigón pozos secos | -0.5 | 2.46 | -1.230 |
| Subtotal |  |  | 11.220 |
| Total |  |  | 11.22 |

**610.320** m³ Hormigón armado HA-30/B/20/IIIa en pantallas
21.2 m³ × 101.89 (108 con costes indirectos) = 2289.60

| Medición | Uds. | Largo | Ancho | Alto | Parcial |
|---|---|---|---|---|---|
| FOSO DE ATAQUE | 1 | 3 | 0.2 | 4.5 | 2.700 |
|  | 1 | 3 | 0.2 | 5.5 | 3.300 |
|  | 2 | 2 | 0.2 | 5.5 | 4.400 |
| FOSO DE SALIDA | 1 | 3 | 0.2 | 4.7 | 2.820 |
|  | 1 | 3 | 0.2 | 5.7 | 3.420 |
|  | 2 | 2 | 0.2 | 5.7 | 4.560 |
| Subtotal |  |  |  |  | 21.200 |
| Total |  |  |  |  | 21.2 |

**610.311** m³ Hormigón armado HA-30/B/20/IIIa en muros, alzados y losas
3.6 m³ × 101.89 (108 con costes indirectos) = 388.80

| Medición | Uds. | Largo | Ancho | Alto | Parcial |
|---|---|---|---|---|---|
| POZO ATAQUE |  |  |  |  |  |
| Losa Ataque | 1 | 2 | 2 | 0.1 | 0.400 |
| Losa Salida | 1 | 2 | 2 | 0.1 | 0.400 |
| POZO SECO |  |  |  |  |  |
| Pozo seco Ataque | 4 | 1 | 0.1 | 3.5 | 1.400 |
| Pozo seco Salida | 4 | 1 | 0.1 | 3.5 | 1.400 |
| Subtotal |  |  |  |  | 3.600 |
| Total |  |  |  |  | 3.6 |

**600.100** Kg Acero corrugado B-500 SD
1130 Kg × 1.41 (1.49 con costes indirectos) = 1683.70

| Medición | Uds. | Largo | Alto | Parcial |
|---|---|---|---|---|
| PANTALLAS FOSOS |  |  |  |  |
| Foso de ataque | 1 | 2.7 | 50 | 135.000 |
|  | 1 | 3.3 | 50 | 165.000 |
|  | 1 | 4.4 | 50 | 220.000 |
| Foso de salida | 1 | 2.82 | 50 | 141.000 |
|  | 1 | 3.42 | 50 | 171.000 |
|  | 1 | 4.56 | 50 | 228.000 |
| POZO SECO |  |  |  |  |
| Pozo seco Ataque | 1 | 1.4 | 25 | 35.000 |
| Pozo seco Salida | 1 | 1.4 | 25 | 35.000 |
| Subtotal |  |  |  | 1130.000 |
| Total |  |  |  | 1130 |

**616.110** m² Encofrado plano en muros y alzados
57.6 m² × 14.77 (15.66 con costes indirectos) = 902.02

| Medición | Uds. | Largo | Alto | Parcial |
|---|---|---|---|---|
| POZO SECO |  |  |  |  |
| Pozo seco Ataque | 8 | 1 | 3.5 | 28.000 |
| Pozo seco Salida | 8 | 1 | 3.7 | 29.600 |
| Subtotal |  |  |  | 57.600 |
| Total |  |  |  | 57.6 |

**390.001** m Perforación horizontal hinca tubo acero ø500-1200 mm
14 m × 2258.18 (2393.67 con costes indirectos) = 33511.38

**608.078** m² Celosía tramex galvanizada 30x30 pletinas 25x3 mm
1.62 m² × 119.13 (126.28 con costes indirectos) = 204.57

| Medición | Uds. | Largo | Ancho | Parcial |
|---|---|---|---|---|
| POZO SECO | 2 | 0.9 | 0.9 | 1.620 |
| Total |  |  |  | 1.62 |

**390.900** ud Instalación-Retirada equipo de hinca
1 ud × 10000 (10600 con costes indirectos) = 10600.00

##### 3S.02.02.03 CRUCE TF-657 (SM2 PK 3+227) (19/11/1998)
Importe: 50238.15

**301.200** m³ Demolición de hormigón armado volumen real medido
4.69 m³ × 33.78 (35.81 con costes indirectos) = 167.95

| Medición | Uds. | Largo | Ancho | Alto | Parcial |
|---|---|---|---|---|---|
| FOSO DE ATAQUE | 1 | 3 | 0.2 | 1.65 | 0.990 |
|  | 2 | 2 | 0.2 | 1.65 | 1.320 |
| FOSO DE SALIDA | 1 | 3 | 0.2 | 1.7 | 1.020 |
|  | 2 | 2 | 0.2 | 1.7 | 1.360 |
| Subtotal |  |  |  |  | 4.690 |
| Total |  |  |  |  | 4.69 |

**321.110** m³ Excavación de pantalla
13.5 m³ × 146.34 (155.12 con costes indirectos) = 2094.12

| Medición | Uds. | Largo | Ancho | Alto | Parcial |
|---|---|---|---|---|---|
| FOSO DE ATAQUE | 1 | 3 | 0.2 | 2.65 | 1.590 |
|  | 1 | 3 | 0.2 | 3.65 | 2.190 |
|  | 2 | 2 | 0.2 | 3.65 | 2.920 |
| FOSO DE SALIDA | 1 | 3 | 0.2 | 2.7 | 1.620 |
|  | 1 | 3 | 0.2 | 3.7 | 2.220 |
|  | 2 | 2 | 0.2 | 3.7 | 2.960 |
| Subtotal |  |  |  |  | 13.500 |
| Total |  |  |  |  | 13.5 |

**321.120** m³ Excavación en vaciado entre pantallas
20.1 m³ × 12.17 (12.9 con costes indirectos) = 259.29

| Medición | Uds. | Largo | Ancho | Alto | Parcial |
|---|---|---|---|---|---|
| FOSO DE ATAQUE | 1 | 3 | 2 | 1.65 | 9.900 |
| FOSO DE SALIDA | 1 | 3 | 2 | 1.7 | 10.200 |
| Subtotal |  |  |  |  | 20.100 |
| Total |  |  |  |  | 20.1 |

**332.350** m³ Relleno con material seleccionado procedente de préstamo
8.98 m³ × 12.4 (13.14 con costes indirectos) = 118.00

| Medición | Uds. | Largo | Parcial |
|---|---|---|---|
| TOTAL EXCAVACIÓN |  |  |  |
| Pantallas | 0.5 | 13.5 | 6.750 |
| Vaciado entre pantallas | 0.5 | 20.1 | 10.050 |
| A DESCONTAR |  |  |  |
| Hormigón pantallas | -0.5 | 13.5 | -6.750 |
| Hormigón pozos secos | -0.5 | 2.14 | -1.070 |
| Subtotal |  |  | 8.980 |
| Total |  |  | 8.98 |

**332.351** m³ Relleno con material seleccionado de excavación
8.98 m³ × 12.43 (13.18 con costes indirectos) = 118.36

| Medición | Uds. | Largo | Parcial |
|---|---|---|---|
| TOTAL EXCAVACIÓN |  |  |  |
| Pantallas | 0.5 | 13.5 | 6.750 |
| Vaciado entre pantallas | 0.5 | 20.1 | 10.050 |
| A DESCONTAR |  |  |  |
| Hormigón pantallas | -0.5 | 13.5 | -6.750 |
| Hormigón pozos secos | -0.5 | 2.14 | -1.070 |
| Subtotal |  |  | 8.980 |
| Total |  |  | 8.98 |

**610.320** m³ Hormigón armado HA-30/B/20/IIIa en pantallas
13.5 m³ × 101.89 (108 con costes indirectos) = 1458.00

| Medición | Uds. | Largo | Ancho | Alto | Parcial |
|---|---|---|---|---|---|
| FOSO DE ATAQUE | 1 | 3 | 0.2 | 2.65 | 1.590 |
|  | 1 | 3 | 0.2 | 3.65 | 2.190 |
|  | 2 | 2 | 0.2 | 3.65 | 2.920 |
| FOSO DE SALIDA | 1 | 3 | 0.2 | 2.7 | 1.620 |
|  | 1 | 3 | 0.2 | 3.7 | 2.220 |
|  | 2 | 2 | 0.2 | 3.7 | 2.960 |
| Subtotal |  |  |  |  | 13.500 |
| Total |  |  |  |  | 13.5 |

**610.311** m³ Hormigón armado HA-30/B/20/IIIa en muros, alzados y losas
2.14 m³ × 101.89 (108 con costes indirectos) = 231.12

| Medición | Uds. | Largo | Ancho | Alto | Parcial |
|---|---|---|---|---|---|
| POZO ATAQUE |  |  |  |  |  |
| Losa Ataque | 1 | 2 | 2 | 0.1 | 0.400 |
| Losa Salida | 1 | 2 | 2 | 0.1 | 0.400 |
| POZO SECO |  |  |  |  |  |
| Pozo seco Ataque | 4 | 1 | 0.1 | 1.65 | 0.660 |
| Pozo seco Salida | 4 | 1 | 0.1 | 1.7 | 0.680 |
| Subtotal |  |  |  |  | 2.140 |
| Total |  |  |  |  | 2.14 |

**600.100** Kg Acero corrugado B-500 SD
708.5 Kg × 1.41 (1.49 con costes indirectos) = 1055.67

| Medición | Uds. | Largo | Alto | Parcial |
|---|---|---|---|---|
| PANTALLAS FOSOS |  |  |  |  |
| Foso de ataque | 1 | 1.59 | 50 | 79.500 |
|  | 1 | 2.19 | 50 | 109.500 |
|  | 1 | 2.92 | 50 | 146.000 |
| Foso de salida | 1 | 1.62 | 50 | 81.000 |
|  | 1 | 2.22 | 50 | 111.000 |
|  | 1 | 2.96 | 50 | 148.000 |
| POZO SECO |  |  |  |  |
| Pozo seco Ataque | 1 | 0.66 | 25 | 16.500 |
| Pozo seco Salida | 1 | 0.68 | 25 | 17.000 |
| Subtotal |  |  |  | 708.500 |
| Total |  |  |  | 708.5 |

**616.110** m² Encofrado plano en muros y alzados
26.8 m² × 14.77 (15.66 con costes indirectos) = 419.69

| Medición | Uds. | Largo | Alto | Parcial |
|---|---|---|---|---|
| POZO SECO |  |  |  |  |
| Pozo seco Ataque | 8 | 1 | 1.65 | 13.200 |
| Pozo seco Salida | 8 | 1 | 1.7 | 13.600 |
| Subtotal |  |  |  | 26.800 |
| Total |  |  |  | 26.8 |

**390.001** m Perforación horizontal hinca tubo acero ø500-1200 mm
14 m × 2258.18 (2393.67 con costes indirectos) = 33511.38

**608.078** m² Celosía tramex galvanizada 30x30 pletinas 25x3 mm
1.62 m² × 119.13 (126.28 con costes indirectos) = 204.57

| Medición | Uds. | Largo | Ancho | Parcial |
|---|---|---|---|---|
| POZO SECO | 2 | 0.9 | 0.9 | 1.620 |
| Total |  |  |  | 1.62 |

**390.900** ud Instalación-Retirada equipo de hinca
1 ud × 10000 (10600 con costes indirectos) = 10600.00

### 3C03 EBARES (19/11/1998)
Importe: 510859.21

#### 3S.03.01 EBAR TAMAIDE (19/11/1998)
Importe: 510859.21

##### 3S.03.01.01 DEMOLICIONES Y MOVIMIENTO DE TIERRAS (19/11/1998)
Importe: 15273.37

**321.000** m³ Excavacion tierra vegetal
65.02 m³ × 4.86 (5.15 con costes indirectos) = 334.85

| Medición | Uds. | Largo | Alto | Parcial |
|---|---|---|---|---|
| IMPLANTACIÓN | 1 | 433.46 | 0.15 | 65.019 |
| Total |  |  |  | 65.02 |

**321.150** m³ Excavación en explanación por medios mecánicos cualquier clase d
985.19 m³ × 6.29 (6.67 con costes indirectos) = 6571.22

| Medición | Uds. | Largo | Parcial |
|---|---|---|---|
| Perfil P1 - Perfil P2 | 166.779 |  | 166.779 |
| Perfil P2 - Perfil P3 | 231.9015 |  | 231.902 |
| Perfil P3 - Perfil P4 | 316.706 |  | 316.706 |
| Perfil P4 - Perfil P5 | 307.476 |  | 307.476 |
| Perfil P5 - Perfil P6 | 27.336 |  | 27.336 |
| A descontar tierra vegetal | -1 | 65.02 | -65.020 |
| Subtotal |  |  | 985.179 |
| Total |  |  | 985.19 |

**332.350** m³ Relleno con material seleccionado procedente de préstamo
158.84 m³ × 12.4 (13.14 con costes indirectos) = 2087.16

| Medición | Uds. | Parcial |
|---|---|---|
| Perfil P1 - Perfil P2 | 37.90125 | 37.901 |
| Perfil P2 - Perfil P3 | 50.76075 | 50.761 |
| Perfil P3 - Perfil P4 | 36.4975 | 36.498 |
| Perfil P4 - Perfil P5 | 30.24675 | 30.247 |
| Perfil P5 - Perfil P6 | 3.4275 | 3.428 |
| Subtotal |  | 158.835 |
| Total |  | 158.84 |

**332.351** m³ Relleno con material seleccionado de excavación
476.49 m³ × 12.43 (13.18 con costes indirectos) = 6280.14

| Medición | Uds. | Parcial |
|---|---|---|
| Perfil P1 - Perfil P2 | 113.70375 | 113.704 |
| Perfil P2 - Perfil P3 | 152.28225 | 152.282 |
| Perfil P3 - Perfil P4 | 109.4925 | 109.493 |
| Perfil P4 - Perfil P5 | 90.74025 | 90.740 |
| Perfil P5 - Perfil P6 | 10.2825 | 10.283 |
| Subtotal |  | 476.502 |
| Total |  | 476.49 |

##### 3S.03.01.02 CIMENTACIÓN Y ESTRUCTURA (08/06/2000)
Importe: 96244.03

###### 303010201 CIMENTACIÓN (08/06/2000)
Importe: 16155.59

**610.015** m³ Hormigón de limpieza HL-150/B/20
12.39 m³ × 70 (74.2 con costes indirectos) = 919.34

| Medición | Uds. | Largo | Ancho | Alto | Parcial |
|---|---|---|---|---|---|
| PARSHALL | 1 | 3.45 | 2.1 | 0.1 | 0.725 |
| EDIFICIO | 1 | 14.8 | 7.7 | 0.1 | 11.396 |
|  | 1 | 2.1 | 1.3 | 0.1 | 0.273 |
| Subtotal |  |  |  |  | 12.394 |
| Total |  |  |  |  | 12.39 |

**610.301** m³ Hormigón armado HA-30/B/20/IV+Qb en soleras y cimentaciones
48.57 m³ × 99.24 (105.19 con costes indirectos) = 5109.08

| Medición | Uds. | Largo | Ancho | Alto | Parcial |
|---|---|---|---|---|---|
| PARSHALL | 1 | 3.45 | 2.1 | 0.3 | 2.174 |
| EDIFICIO | 1 | 14.8 | 7.7 | 0.4 | 45.584 |
|  | 1 | 2.1 | 1.3 | 0.3 | 0.819 |
| Subtotal |  |  |  |  | 48.577 |
| Total |  |  |  |  | 48.57 |

**600.100** Kg Acero corrugado B-500 SD
6610.26 Kg × 1.41 (1.49 con costes indirectos) = 9849.29

| Medición | Uds. | Largo | Parcial |
|---|---|---|---|
| PARSHALL |  |  |  |
| Losa | 67.118744743178 |  | 67.119 |
|  | 67.38508896835 |  | 67.385 |
| Arranque muros | 21.307538013707 |  | 21.308 |
|  | 11.98549013271 |  | 11.985 |
| EDIFICIO |  |  |  |
| Losa |  |  |  |
| Armadura base | 1894.445313118 |  | 1894.445 |
|  | 1873.737542841 |  | 1873.738 |
|  | 33.204246738027 |  | 33.204 |
|  | 31.073492936657 |  | 31.073 |
| Armadura refuerzo | 283.15350515993 |  | 283.154 |
|  | 116.16554057843 |  | 116.166 |
| Arranque muros |  |  |  |
| Muros Ejes A, B | 753.0557434889 |  | 753.056 |
|  | 355.31503389969 |  | 355.315 |
| Muros Ejes 1, 4 | 376.52787174445 |  | 376.528 |
|  | 169.70270275806 |  | 169.703 |
| Muros interiores | 169.70270275806 |  | 169.703 |
|  | 71.593327726057 |  | 71.593 |
| Despuntes y recortes | 0.05 | 6295.49 | 314.775 |
| Subtotal |  |  | 6610.250 |
| Total |  |  | 6610.26 |

**616.100** m² Encofrado plano en soleras y cimentaciones
22.74 m² × 11.53 (12.22 con costes indirectos) = 277.88

| Medición | Uds. | Largo | Alto | Parcial |
|---|---|---|---|---|
| PARSHALL | 2 | 3.45 | 0.3 | 2.070 |
|  | 2 | 2.1 | 0.3 | 1.260 |
| EDIFICIO | 2 | 14.8 | 0.4 | 11.840 |
|  | 2 | 7.7 | 0.4 | 6.160 |
|  | 1 | 2.1 | 0.3 | 0.630 |
|  | 2 | 1.3 | 0.3 | 0.780 |
| Subtotal |  |  |  | 22.740 |
| Total |  |  |  | 22.74 |

###### 303010202 ESTRUCTURA (08/06/2000)
Importe: 73154.88

**610.302** m³ Hormigón armado HA-30/B/20/IV+Qb en muros y alzados
113.88 m³ × 113.67 (120.49 con costes indirectos) = 13721.40

| Medición | Uds. | Largo | Ancho | Alto | Parcial |
|---|---|---|---|---|---|
| PARSHALL | 2 | 3.05 | 0.25 | 2.75 | 4.194 |
|  | 2 | 1.2 | 0.25 | 2.75 | 1.650 |
| EDIFICIO |  |  |  |  |  |
| Muros | 2 | 14.2 | 0.4 | 4.93 | 56.005 |
|  | 2 | 6.3 | 0.4 | 4.93 | 24.847 |
|  | 1 | 4.8 | 0.4 | 4.93 | 9.466 |
|  | 1 | 1.5 | 0.4 | 2.18 | 1.308 |
|  | 1 | 2.4 | 0.3 | 2.75 | 1.980 |
|  | 2 | 1.5 | 0.3 | 4.93 | 4.437 |
|  | 1 | 1.5 | 0.3 | 2.88 | 1.296 |
|  | 2 | 2.1 | 0.3 | 1.8 | 2.268 |
| Pilares |  |  |  |  |  |
| Pilares 1 a 8 | 8 | 0.4 | 0.4 | 4.4 | 5.632 |
| Pilar 9 | 1 | 0.4 | 0.4 | 4.95 | 0.792 |
| Subtotal |  |  |  |  | 113.875 |
| Total |  |  |  |  | 113.88 |

**610.303** m³ Hormigón armado HA-30/B/20/IV+Qb en forjados y losas
22.32 m³ × 117.99 (125.07 con costes indirectos) = 2791.56

| Medición | Uds. | Largo | Ancho | Alto | Parcial |
|---|---|---|---|---|---|
| EDIFICIO VIGAS |  |  |  |  |  |
| Nivel 560.55 |  |  |  |  |  |
| Pórtico 1 | 1 | 6.1 | 0.4 | 0.4 | 0.976 |
| Pórtico 2 | 1 | 6.1 | 0.3 | 0.3 | 0.549 |
| Pórtico 3 | 1 | 1.7 | 0.3 | 0.25 | 0.128 |
| Nivel 564.95 |  |  |  |  |  |
| Pórticos 1, 4 | 2 | 7.1 | 0.4 | 0.3 | 1.704 |
| Pórticos 2, 3 | 2 | 7.1 | 0.4 | 0.4 | 2.272 |
| Pórticos 5, 6 | 2 | 14.2 | 0.4 | 0.5 | 5.680 |
| Cierre alveoplacas | 2 | 14.2 | 0.3 | 0.3 | 2.556 |
|  | 2 | 7.1 | 0.3 | 0.3 | 1.278 |
|  | 2 | 7.1 | 0.2 | 0.3 | 0.852 |
| Pretil claraboya | 2 | 4.7 | 0.2 | 0.4 | 0.752 |
|  | 2 | 2.3 | 0.2 | 0.4 | 0.368 |
| EDIFICIO LOSAS INTERIORES | 1 | 3.9 | 0.6 | 0.3 | 0.702 |
|  | 1 | 3.4 | 1.5 | 0.3 | 1.530 |
|  | 1 | 3.9 | 0.4 | 0.3 | 0.468 |
| EDIFICIO ESCALERA | 1 | 1.01 |  | 1 | 1.010 |
|  | 1 | 1.49 |  | 1 | 1.490 |
| Subtotal |  |  |  |  | 22.315 |
| Total |  |  |  |  | 22.32 |

**610.600** m² Forjado alveoplaca 25+5 cm carga 1.000 Kg/m² HA-30/B/20/IV+Qb
75.45 m² × 177.52 (188.17 con costes indirectos) = 14197.43

| Medición | Uds. | Largo | Ancho | Parcial |
|---|---|---|---|---|
| EDIFICIO |  |  |  |  |
| Nivel 564.95 | 1 | 3.2 | 6.5 | 20.800 |
|  | 2 | 4.5 | 2.1 | 18.900 |
|  | 1 | 5.5 | 6.5 | 35.750 |
| Subtotal |  |  |  | 75.450 |
| Total |  |  |  | 75.45 |

**610.601** m2 Forjado alveoplaca 20+5 cm carga 1.000 Kg/m² HA-30/B/20/IV+Qb
52.19 m2 × 171.51 (181.8 con costes indirectos) = 9488.14

| Medición | Uds. | Largo | Ancho | Parcial |
|---|---|---|---|---|
| EDIFICIO |  |  |  |  |
| Nivel 560.55 | 1 | 6 | 2.3 | 13.800 |
|  | 2 | 1 | 0.5 | 1.000 |
|  | 1 | 6.9 | 2.3 | 15.870 |
|  | 1 | 5.5 | 2.75 | 15.125 |
|  | 2 | 1.1 | 2.25 | 4.950 |
|  | 1 | 1.2 | 1.2 | 1.440 |
| Subtotal |  |  |  | 52.185 |
| Total |  |  |  | 52.19 |

**600.100** Kg Acero corrugado B-500 SD
8471.62 Kg × 1.41 (1.49 con costes indirectos) = 12622.71

| Medición | Uds. | Largo | Alto | Parcial |
|---|---|---|---|---|
| PARSHALL | 78.127639383594 |  |  |  |
|  | 43.946797153272 |  |  |  |
|  | 90.734599375038 |  |  |  |
|  | 57.175227003448 |  |  |  |
| EDIFICIO |  |  |  |  |
| Pilares |  |  |  |  |
| Pilares 1 a 8 | 53.979096301392 |  |  |  |
|  | 248.3038429864 |  |  |  |
|  | 4.6521457996595 |  |  |  |
|  | 100.14542866443 |  |  |  |
| Pilar 9 | 6.747387037674 |  |  |  |
|  | 34.802312089056 |  |  |  |
|  | 0.8722773374361 |  |  |  |
|  | 13.769996441358 |  |  |  |
| Vigas 560.55 |  |  |  |  |
| Pórtico 1 | 1.4180363840141 |  |  |  |
|  | 2.0419723929803 |  |  |  |
|  | 3.2849121104466 |  |  |  |
|  | 12.429397174663 |  |  |  |
|  | 6.4736443618035 |  |  |  |
|  | 12.251834357882 |  |  |  |
|  | 6.3811637280634 |  |  |  |
|  | 3.4624749272275 |  |  |  |
|  | 12.074271541101 |  |  |  |
| Pórtico 2 | 2.9297864768848 |  |  |  |
|  | 15.832684496297 |  |  |  |
|  | 4.172726194351 |  |  |  |
|  | 7.4576383047976 |  |  |  |
| Pórtico 3 | 5.9187605593632 |  |  |  |
|  | 2.1973398576636 |  |  |  |
| Vigas 564.95 |  |  |  |  |
| Pórtico 1, 4 | 10.357830978886 |  |  |  |
|  | 40.164709155839 |  |  |  |
|  | 11.048353044145 |  |  |  |
|  | 66.053367842493 |  |  |  |
|  | 26.101734066792 |  |  |  |
| Pórtico 2, 3 | 13.494774075348 |  |  |  |
|  | 27.892159135999 |  |  |  |
|  | 66.941181926398 |  |  |  |
|  | 29.83055321919 |  |  |  |
| Pórtico 5, 6 | 2.7127652563748 |  |  |  |
|  | 4.2615076027415 |  |  |  |
|  | 14.981862665888 |  |  |  |
|  | 12.784522808224 |  |  |  |
|  | 45.278518279128 |  |  |  |
|  | 16.335779143842 |  |  |  |
|  | 23.490080969973 |  |  |  |
|  | 3.9458403729088 |  |  |  |
|  | 6.0371357705504 |  |  |  |
|  | 5.839843751905 |  |  |  |
|  | 7.8916807458176 |  |  |  |
|  | 9.4700168949811 |  |  |  |
|  | 35.956470398131 |  |  |  |
|  | 26.634422517134 |  |  |  |
|  | 99.435177397301 |  |  |  |
|  | 66.763619109617 |  |  |  |
| Losas interiores | 35.512563356179 |  |  |  |
|  | 22.905603364736 |  |  |  |
|  | 57.352789820229 |  |  |  |
|  | 53.979096301392 |  |  |  |
|  | 28.410050684943 |  |  |  |
|  | 15.270402243157 |  |  |  |
| Muros |  |  |  |  |
| Muros Eje A, B | 1095.9650552562 |  |  |  |
|  | 1057.8640206154 |  |  |  |
|  | 148.76212789903 |  |  |  |
|  | 151.28351989732 |  |  |  |
|  | 1613.6908789048 |  |  |  |
| Muros Eje 3, 4 | 241.42229737605 |  |  |  |
|  | 254.04898656936 |  |  |  |
|  | 238.39189196966 |  |  |  |
|  | 245.96790548564 |  |  |  |
|  | 33.523859808233 |  |  |  |
|  | 31.535156260287 |  |  |  |
|  | 67.118744743178 |  |  |  |
|  | 715.93327726057 |  |  |  |
| Muros interiores (m³ · Kg/m³) | 1 | 1.98 | 17.76 |  |
|  | 2 | 2.22 | 17.76 |  |
|  | 1 | 1.3 | 17.76 |  |
|  | 2 | 1.13 | 17.76 |  |
| Escalera | 123.43081916505 |  |  |  |
|  | 4.1616285183022 |  |  |  |
|  | 3.1135146692483 |  |  |  |
|  | 13.841268183094 |  |  |  |
|  | 10.851061025499 |  |  |  |
|  | 60.112411931032 |  |  |  |
|  | 4.9631273440493 |  |  |  |
|  | 16.276591538249 |  |  |  |
|  | 5.548838024403 |  |  |  |
|  | 2.3428427214146 |  |  |  |
|  | 1.7263051631476 |  |  |  |
|  | 11.96082863038 |  |  |  |
|  | 14.704420764668 |  |  |  |
|  | 3.7608791054287 |  |  |  |
| Despuntes y recortes | 0.05 | 8068.21 |  |  |
| Subtotal |  |  |  |  |
| Total |  |  |  | 8471.62 |

**616.110** m² Encofrado plano en muros y alzados
571.42 m² × 14.77 (15.66 con costes indirectos) = 8948.44

| Medición | Uds. | Largo | Alto | Parcial |
|---|---|---|---|---|
| PARSHALL | 4 | 3.05 | 2.75 | 33.550 |
|  | 4 | 1.2 | 2.75 | 13.200 |
| EDIFICIO | 4 | 14.2 | 4.93 | 280.024 |
|  | 4 | 6.3 | 4.93 | 124.236 |
|  | 2 | 4.8 | 4.93 | 47.328 |
|  | 2 | 1.5 | 2.18 | 6.540 |
|  | 2 | 2.4 | 2.75 | 13.200 |
|  | 4 | 1.5 | 4.93 | 29.580 |
|  | 2 | 1.5 | 2.88 | 8.640 |
|  | 4 | 2.1 | 1.8 | 15.120 |
| Subtotal |  |  |  | 571.418 |
| Total |  |  |  | 571.42 |

**616.120** m² Encofrado plano en vigas y pilares
164.43 m² × 26.82 (28.43 con costes indirectos) = 4674.74

| Medición | Uds. | Largo | Ancho | Alto | Parcial |
|---|---|---|---|---|---|
| EDIFICIO PILARES |  |  |  |  |  |
| Pilares 1 a 8 | 32 | 0.4 |  | 4.4 | 56.320 |
| Pilar 9 | 4 | 0.4 |  | 4.95 | 7.920 |
| EDIFICIO VIGAS |  |  |  |  |  |
| Nivel 560.55 |  |  |  |  |  |
| Pórtico 1 | 2 | 6.1 |  | 0.4 | 4.880 |
|  | 1 | 6.1 | 0.4 |  | 2.440 |
| Pórtico 2 | 2 | 6.1 |  | 0.3 | 3.660 |
|  | 1 | 6.1 | 0.3 |  | 1.830 |
| Pórtico 3 | 2 | 1.7 |  | 0.25 | 0.850 |
|  | 1 | 1.7 | 0.3 |  | 0.510 |
| Nivel 564.95 |  |  |  |  |  |
| Pórticos 1, 4 | 4 | 7.1 |  | 0.3 | 8.520 |
|  | 2 | 7.1 | 0.4 |  | 5.680 |
| Pórticos 2, 3 | 4 | 7.1 |  | 0.4 | 11.360 |
|  | 2 | 7.1 | 0.4 |  | 5.680 |
| Pórticos 5, 6 | 4 | 14.2 |  | 0.5 | 28.400 |
|  | 2 | 14.2 | 0.4 |  | 11.360 |
| Cierre alveoplacas | 2 | 14.2 |  | 0.3 | 8.520 |
|  | 2 | 7.1 |  | 0.3 | 4.260 |
| Pretil claraboya | 4 | 4.7 | 0.2 | 0.4 | 1.504 |
|  | 4 | 2.3 | 0.2 | 0.4 | 0.736 |
| Subtotal |  |  |  |  | 164.430 |
| Total |  |  |  |  | 164.43 |

**616.130** m² Encofrado plano en forjados y losas
22.95 m² × 28.2 (29.89 con costes indirectos) = 685.98

| Medición | Uds. | Largo | Ancho | Parcial |
|---|---|---|---|---|
| EDIFICIO |  |  |  |  |
| Losas interiores | 1 | 3.9 | 0.6 | 2.340 |
|  | 1 | 3.4 | 1.5 | 5.100 |
|  | 1 | 3.9 | 0.4 | 1.560 |
| Escalera | 1 | 1.01 |  | 1.010 |
|  | 1 | 1.49 |  | 1.490 |
|  | 1 | 4.73 | 1 | 4.730 |
|  | 1 | 6.72 | 1 | 6.720 |
| Subtotal |  |  |  | 22.950 |
| Total |  |  |  | 22.95 |

**608.001** Kg Acero S275 J2G3 en perfiles
1793 Kg × 3.17 (3.36 con costes indirectos) = 6024.48

| Medición | Uds. | Parcial |
|---|---|---|
| POLIPASTO | 276.00129 | 276.001 |
| PUENTE GRÚA |  |  |
| Pilares | 606.104152 | 606.104 |
| Vigas | 184.5378 | 184.538 |
|  | 358.9805 | 358.981 |
| Placas anclaje | 367.38 | 367.380 |
| Subtotal |  | 1793.004 |
| Total |  | 1793 |

###### 303010203 CUBIERTA (08/06/2000)
Importe: 6933.56

**610.020** m³ Hormigón en masa HNE-20/B/40
9.09 m³ × 76.89 (81.5 con costes indirectos) = 740.84

| Medición | Uds. | Largo | Ancho | Alto | Parcial |
|---|---|---|---|---|---|
| CUBIERTA | 1 | 14.2 | 7.1 | 0.1 | 10.082 |
| A descontar claraboya | -1 | 4.3 | 2.3 | 0.1 | -0.989 |
| Subtotal |  |  |  |  | 9.093 |
| Total |  |  |  |  | 9.09 |

**625.320** m² Impermeabilización cubierta protección mineral ligera
107.67 m² × 40.44 (42.87 con costes indirectos) = 4615.81

| Medición | Uds. | Largo | Ancho | Alto | Parcial |
|---|---|---|---|---|---|
| CUBIERTA |  |  |  |  |  |
| Planta | 1 | 14.2 | 7.1 |  | 100.820 |
| A descontar claraboya | -1 | 4.3 | 2.3 |  | -9.890 |
| Remates verticales | 2 | 14.2 |  | 0.3 | 8.520 |
|  | 2 | 7.1 |  | 0.3 | 4.260 |
|  | 2 | 4.3 |  | 0.3 | 2.580 |
|  | 2 | 2.3 |  | 0.3 | 1.380 |
| Subtotal |  |  |  |  | 107.670 |
| Total |  |  |  |  | 107.67 |

**610.513** m Borde lateral cubierta aluminio lacado h=15 mm, gris metálico RA
55.8 m × 26.66 (28.26 con costes indirectos) = 1576.91

| Medición | Uds. | Largo | Parcial |
|---|---|---|---|
| CUBIERTA | 2 | 14.2 | 28.400 |
|  | 2 | 7.1 | 14.200 |
|  | 2 | 4.3 | 8.600 |
|  | 2 | 2.3 | 4.600 |
| Subtotal |  |  | 55.800 |
| Total |  |  | 55.8 |

##### 3S.03.01.03 CARPINTERÍA Y REVESTIMIENTOS (19/11/1998)
Importe: 106222.29

###### 303010301 TABIQUERIA Y REVESTIMIENTOS (19/11/1998)
Importe: 39679

**613.300** m² Fachada pesada de paneles prefabricados de hormigón armado
164.68 m² × 145.83 (154.58 con costes indirectos) = 25456.23

| Medición | Uds. | Largo | Alto | Parcial |
|---|---|---|---|---|
| ALZADO FRONTAL/POSTERIOR | 2 | 14.52 | 5 | 145.200 |
| ALZADOS LATERALES | 2 | 7.42 | 5 | 74.200 |
| A DESCONTAR |  |  |  |  |
| Puertas | -2 | 3 | 3.6 | -21.600 |
|  | -1 | 2.4 | 3.6 | -8.640 |
|  | -1 | 1.6 | 3.6 | -5.760 |
|  | -1 | 2.2 | 3.6 | -7.920 |
| Ventanas | -4 | 1.6 | 1.5 | -9.600 |
|  | -1 | 0.8 | 1.5 | -1.200 |
| Subtotal |  |  |  | 164.680 |
| Total |  |  |  | 164.68 |

**613.012** m² Fábrica bloque hormigón vibrado 12 cm
83.24 m² × 26.87 (28.48 con costes indirectos) = 2370.68

| Medición | Uds. | Largo | Alto | Parcial |
|---|---|---|---|---|
| TABIQUERÍA INTERIOR | 1 | 6.3 | 4.1 | 25.830 |
|  | 1 | 3.8 | 4.1 | 15.580 |
|  | 1 | 1.25 | 4.1 | 5.125 |
|  | 1 | 5.7 | 4.1 | 23.370 |
|  | 1 | 3.25 | 4.1 | 13.325 |
| Subtotal |  |  |  | 83.230 |
| Total |  |  |  | 83.24 |

**609.001** m² Enfoscado paramentos verticales
166.46 m² × 17.5 (18.55 con costes indirectos) = 3087.83

| Medición | Uds. | Largo | Alto | Parcial |
|---|---|---|---|---|
| TABIQUERÍA INTERIOR | 2 | 6.3 | 4.1 | 51.660 |
|  | 2 | 3.8 | 4.1 | 31.160 |
|  | 2 | 1.25 | 4.1 | 10.250 |
|  | 2 | 5.7 | 4.1 | 46.740 |
|  | 2 | 3.25 | 4.1 | 26.650 |
| Subtotal |  |  |  | 166.460 |
| Total |  |  |  | 166.46 |

**609.004** m² Pintura plástica exteriores / interiores
166.46 m² × 5.76 (6.11 con costes indirectos) = 1017.07

| Medición | Uds. | Largo | Alto | Parcial |
|---|---|---|---|---|
| TABIQUERÍA INTERIOR | 2 | 6.3 | 4.1 | 51.660 |
|  | 2 | 3.8 | 4.1 | 31.160 |
|  | 2 | 1.25 | 4.1 | 10.250 |
|  | 2 | 5.7 | 4.1 | 46.740 |
|  | 2 | 3.25 | 4.1 | 26.650 |
| Subtotal |  |  |  | 166.460 |
| Total |  |  |  | 166.46 |

**695.100** m Línea de vida permanente anclada panel prefabricado
43.22 m × 169.1 (179.25 con costes indirectos) = 7747.19

| Medición | Uds. | Largo | Parcial |
|---|---|---|---|
| CUBIERTA | 2 | 14.36 | 28.720 |
|  | 2 | 7.25 | 14.500 |
| Subtotal |  |  | 43.220 |
| Total |  |  | 43.22 |

###### 303010302 PAVIMENTOS Y ALICATADOS (13/10/2011)
Importe: 3599.85

**500.800** m² Pavimento continuo hormigón HM-25/B/20/I 10 cm armado fibras pol
100.58 m² × 22.31 (23.65 con costes indirectos) = 2378.72

| Medición | Uds. | Largo | Ancho | Parcial |
|---|---|---|---|---|
| PLANTA SÓTANO | 1 | 6.3 | 5.3 | 33.390 |
| PLANTA BAJA | 1 | 8.5 | 2.75 | 23.375 |
|  | 1 | 7.35 | 2.75 | 20.213 |
|  | 1 | 5.7 | 2.85 | 16.245 |
|  | 1 | 2.3 | 1.4 | 3.220 |
|  | 1 | 1 | 2.45 | 2.450 |
|  | 1 | 1.4 | 1.2 | 1.680 |
| Subtotal |  |  |  | 100.573 |
| Total |  |  |  | 100.58 |

**608.078** m² Celosía tramex galvanizada 30x30 pletinas 25x3 mm
9.67 m² × 119.13 (126.28 con costes indirectos) = 1221.13

| Medición | Uds. | Largo | Parcial |
|---|---|---|---|
| EXTERIOR | 1 | 1.4 | 1.400 |
| PLANTA BAJA | 1 | 3.34 | 3.340 |
|  | 1 | 1.36 | 1.360 |
|  | 1 | 0.85 | 0.850 |
|  | 1 | 2.72 | 2.720 |
| Subtotal |  |  | 9.670 |
| Total |  |  | 9.67 |

###### 303010303 CARPINTERÍAS (19/11/1998)
Importe: 40265.8

**611.602** ud Puerta metálica seccional industrial 3000x3600 mm
2 ud × 4529.25 (4801.01 con costes indirectos) = 9602.02

| Medición | Uds. | Parcial |
|---|---|---|
| Tipo P1 | 2 | 2.000 |
| Total |  | 2 |

**611.700** m² Puerta paso doble chapa acero aislam. interno fibra mineral
22.32 m² × 373.02 (395.4 con costes indirectos) = 8825.33

| Medición | Uds. | Largo | Alto | Parcial |
|---|---|---|---|---|
| Tipo P2 | 1 | 1.6 | 3.6 | 5.760 |
| Tipo P3 | 1 | 2.2 | 3.6 | 7.920 |
| Tipo P4 | 1 | 2.4 | 3.6 | 8.640 |
| Subtotal |  |  |  | 22.320 |
| Total |  |  |  | 22.32 |

**611.710** ud Puerta cortafuegos abatible 1 hoja ancho 0,90 m
2 ud × 654.93 (694.23 con costes indirectos) = 1388.46

| Medición | Uds. | Parcial |
|---|---|---|
| Tipo P5 | 2 | 2.000 |
| Total |  | 2 |

**611.711** ud Puerta cortafuegos abatible 2 hojas ancho 1,60 m
1 ud × 1257.08 (1332.5 con costes indirectos) = 1332.50

| Medición | Uds. | Parcial |
|---|---|---|
| Tipo P6 | 1 | 1.000 |
| Total |  | 1 |

**611.750** ud Carpintería aluminio dos hojas practicables 1,60x1,50 m
12 ud × 1049.45 (1112.42 con costes indirectos) = 13349.04

| Medición | Uds. | Largo | Alto | Parcial |
|---|---|---|---|---|
| Tipo V1 | 5 | 1.6 | 1.5 | 12.000 |
| Total |  |  |  | 12 |

**611.751** ud Carpintería aluminio una hoja practicables 0,80x1,50 m
1.2 ud × 649.88 (688.87 con costes indirectos) = 826.64

| Medición | Uds. | Largo | Alto | Parcial |
|---|---|---|---|---|
| Tipo V2 | 1 | 0.8 | 1.5 | 1.200 |
| Total |  |  |  | 1.2 |

**625.325** m Barandilla escalera h=1 m, pasamanos y barrotes verticales tubo
22.15 m × 44.99 (47.69 con costes indirectos) = 1056.33

| Medición | Uds. | Largo | Parcial |
|---|---|---|---|
| ESCALERA | 1 | 11 | 11.000 |
| PLANTA BAJA | 1 | 9.8 | 9.800 |
|  | 1 | 1.35 | 1.350 |
| Subtotal |  |  | 22.150 |
| Total |  |  | 22.15 |

**690.100** m² Lucernario 3-8 m luz máxima de policarbonato celular incoloro
13.06 m² × 280.67 (297.51 con costes indirectos) = 3885.48

| Medición | Uds. | Largo | Ancho | Parcial |
|---|---|---|---|---|
| LUCERNARIO CUBIERTA | 1 | 4.75 | 2.75 | 13.063 |
| Total |  |  |  | 13.06 |

###### 303010304 REVESTIMIENTO DE FACHADAS (16/09/2011)
Importe: 22677.64

**650.025** m² Cerramiento de madera tecnológica perfil FIGUERES o similar 80x5
64 m² × 187.45 (198.7 con costes indirectos) = 12716.80

| Medición | Uds. | Largo | Parcial |
|---|---|---|---|
| Alzado frontal | 1 | 12 | 12.000 |
|  | 1 | 8 | 8.000 |
| Alzado lateral izquierdo | 1 | 8 | 8.000 |
| Alzado lateral derecho | 1 | 8 | 8.000 |
|  | 1 | 4 | 4.000 |
| Alzado posterior | 3 | 8 | 24.000 |
| Subtotal |  |  | 64.000 |
| Total |  |  | 64 |

**650.026** m² Mamposteria de piedra basáltica
121.37 m² × 77.42 (82.07 con costes indirectos) = 9960.84

| Medición | Uds. | Largo | Parcial |
|---|---|---|---|
| Alzado frontal | 1 | 29.2 | 29.200 |
| Alzado lateral izquierdo | 1 | 20.52 | 20.520 |
| Alzado lateral derecho | 1 | 24.3 | 24.300 |
| Alzado posterior | 1 | 47.35 | 47.350 |
| Subtotal |  |  | 121.370 |
| Total |  |  | 121.37 |

##### 3S.03.01.04 URBANIZACIÓN (19/11/1998)
Importe: 41513.35

###### 303010401 PAVIMENTOS PEATONALES (19/11/1998)
Importe: 4975.5

**570.100** m Bordillo prefabricado de hormigón 100x30x15
61.99 m × 25.15 (26.66 con costes indirectos) = 1652.65

| Medición | Uds. | Largo | Parcial |
|---|---|---|---|
| ACERA EBAR | 1 | 1.18 | 1.180 |
|  | 1 | 5.92 | 5.920 |
|  | 1 | 4.97 | 4.970 |
|  | 1 | 2.98 | 2.980 |
| ACERA ESTACIONAMIENTO | 1 | 10.03 | 10.030 |
|  | 1 | 6.82 | 6.820 |
|  | 1 | 23.32 | 23.320 |
| ACCESO | 1 | 4.56 | 4.560 |
|  | 1 | 2.21 | 2.210 |
| Subtotal |  |  | 61.990 |
| Total |  |  | 61.99 |

**560.200** m² Pavimento de acera de loseta hidráulica
90.05 m² × 34.81 (36.9 con costes indirectos) = 3322.85

| Medición | Uds. | Largo | Parcial |
|---|---|---|---|
| ACERA EBAR | 1 | 53.36 | 53.360 |
|  | 1 | 2.98 | 2.980 |
| ACERA JARDIN-APARCAMIENTO | 1 | 33.71 | 33.710 |
| Subtotal |  |  | 90.050 |
| Total |  |  | 90.05 |

###### 303010402 PAVIMENTOS RODADOS (01/01/2000)
Importe: 5396.38

**501.001** m³ Zahorra artificial
27.59 m³ × 25.01 (26.51 con costes indirectos) = 731.41

| Medición | Uds. | Largo | Alto | Parcial |
|---|---|---|---|---|
| URBANIZACION INTERIOR | 1 | 183.95 | 0.15 | 27.593 |
| Total |  |  |  | 27.59 |

**550.100** m² Pavimento de hormigón vibrofratasado HP-40 i/mallazo
183.95 m² × 23.92 (25.36 con costes indirectos) = 4664.97

| Medición | Uds. | Largo | Parcial |
|---|---|---|---|
| URBANIZACION INTERIOR | 1 | 183.95 | 183.950 |
| Total |  |  | 183.95 |

###### 303010403 ZONAS AJARDINADAS (01/01/2010)
Importe: 1382.82

###### 30301040301 JARDINERÍA. ESPECIES VEGETALES (01/01/2010)
Importe: 894.42

**J01.PRU-DUL** ud Prunus dulcis (Almendro) 2,0 m M-50
6 ud × 66.73 (70.73 con costes indirectos) = 424.38

**J01.LAV** ud Lavandula canariensis (Lavanda) 0,30m M-14
14 ud × 4.64 (4.92 con costes indirectos) = 68.88

**J01.HYP-CAN** ud Hypericum canariensis (Granadillo) M-35
12 ud × 31.54 (33.43 con costes indirectos) = 401.16
Hypericum canariensis (Granadillo) de 1,0 m de latura, en maceta M-30, incluso transporte, plantación y primeros riegos.

| Código | Ud | Descripción | Rendimiento | Precio | Importe |
|---|---|---|---|---|---|
| ADJ.HYPCAN | ud | Hypericum canariensis (Granadillo) 1,0 m M-30 (material; 24/04/2020) | 1 | 27 | 27.00 |
| MO.PEO100 | h | Peón especializado | 0.07 | 15.13 | 1.06 |
| M.AGRO | m3 | mejora agronómica en suelo | 0.2 | 6.81 | 1.36 |
| QAB0030 | h | Camión volquete 2 ejes > 15 t | 0.02 | 27 | 0.54 |
| QAF0010 | h | Camión cist 10 m³ c/bomba y asp alq c/cond | 0.02 | 33 | 0.66 |
| %.AUX003 | % | Medios auxiliares y resto de obra | 3 % | 30.62 | 0.92 |
|  |  | Total |  |  | 31.54 |

###### 30301040302 SUELOS Y LABORES (02/09/2016)
Importe: 488.4
Suelo y labores

**D02.0040** m³ Excav. manual a cielo abierto terreno duro.
10.91 m³ × 7.73 (8.19 con costes indirectos) = 89.35

| Medición | Uds. | Largo | Ancho | Alto | Parcial |
|---|---|---|---|---|---|
| Prunus cerasifera | 6.9 | 1 | 1 | 1 | 6.900 |
| Lavandula canariensis | 16.1 | 0.4 | 0.4 | 0.4 | 1.030 |
| Hypericum canariensis | 13.8 | 0.6 | 0.6 | 0.6 | 2.981 |
| Subtotal |  |  |  |  | 10.911 |
| Total |  |  |  |  | 10.91 |

**S01.TIERR** m³ Tierra vegetal para árboles, arbustos...
10.91 m³ × 21.96 (23.28 con costes indirectos) = 253.98

| Medición | Uds. | Largo | Ancho | Alto | Parcial |
|---|---|---|---|---|---|
| Prunus cerasifera | 6.9 | 1 | 1 | 1 | 6.900 |
| Lavandula canariensis | 16.1 | 0.4 | 0.4 | 0.4 | 1.030 |
| Hypericum canariensis | 13.8 | 0.6 | 0.6 | 0.6 | 2.981 |
| Subtotal |  |  |  |  | 10.911 |
| Total |  |  |  |  | 10.91 |

**S01.MULCHP** m³ Capa drenaje picón avitolado (10-12mm)
1.25 m³ × 22.85 (24.22 con costes indirectos) = 30.28

| Medición | Uds. | Largo | Ancho | Alto | Parcial |
|---|---|---|---|---|---|
| Prunus cerasifera | 6 | 1 | 1 | 0.1 | 0.600 |
| Lavandula canariensis | 14 | 0.4 | 0.4 | 0.1 | 0.224 |
| Hypericum canariensis | 12 | 0.6 | 0.6 | 0.1 | 0.432 |
| Subtotal |  |  |  |  | 1.256 |
| Total |  |  |  |  | 1.25 |

**S01.GRAVA** m³ Capa de grava/picón 40-60 mm en superficie.
2.42 m³ × 27.13 (28.76 con costes indirectos) = 69.60

| Medición | Uds. | Largo | Alto | Parcial |
|---|---|---|---|---|
| superficie total a cubrir | 21 | 1.15 | 0.1 | 2.415 |
| Total |  |  |  | 2.42 |

**S01.JABLE** m³ Acondicionado de superficie y aporte de "Jable"
1 m³ × 42.63 (45.19 con costes indirectos) = 45.19

###### 303010404 CERRAMIENTO PERIMETRAL (19/11/1998)
Importe: 10604.13

**321.100** m³ Excavación en zanjas y pozos por medios mecánicos, en cualquier
13.61 m³ × 10.11 (10.72 con costes indirectos) = 145.90

| Medición | Uds. | Largo | Ancho | Alto | Parcial |
|---|---|---|---|---|---|
| CERRAMIENTO | 1 | 75.6 | 0.6 | 0.3 | 13.608 |
| Total |  |  |  |  | 13.61 |

**610.015** m³ Hormigón de limpieza HL-150/B/20
4.54 m³ × 70 (74.2 con costes indirectos) = 336.87

| Medición | Uds. | Largo | Ancho | Alto | Parcial |
|---|---|---|---|---|---|
| CERRAMIENTO | 1 | 75.6 | 0.6 | 0.1 | 4.536 |
| Total |  |  |  |  | 4.54 |

**610.020** m³ Hormigón en masa HNE-20/B/40
5.29 m³ × 76.89 (81.5 con costes indirectos) = 431.14

| Medición | Uds. | Largo | Ancho | Alto | Parcial |
|---|---|---|---|---|---|
| CERRAMIENTO | 1 | 75.6 | 0.35 | 0.2 | 5.292 |
| Total |  |  |  |  | 5.29 |

**332.350** m³ Relleno con material seleccionado procedente de préstamo
3.78 m³ × 12.4 (13.14 con costes indirectos) = 49.67

| Medición | Uds. | Largo | Parcial |
|---|---|---|---|
| TOTAL EXCAVACIÓN | 1 | 13.61 | 13.610 |
| A DESCONTAR |  |  |  |
| Hormigón limpieza | -1 | 4.54 | -4.540 |
| Hormigón en masa | -1 | 5.29 | -5.290 |
| Subtotal |  |  | 3.780 |
| Total |  |  | 3.78 |

**613.025** m² Fábrica bloque hormigón vibrado 25 cm
37.8 m² × 29.19 (30.94 con costes indirectos) = 1169.53

| Medición | Uds. | Largo | Alto | Parcial |
|---|---|---|---|---|
| CERRAMIENTO | 1 | 75.6 | 0.5 | 37.800 |
| Total |  |  |  | 37.8 |

**613.500** m² Chapado paramentos piedra natural acabado negro
75.6 m² × 56.21 (59.58 con costes indirectos) = 4504.25

| Medición | Uds. | Largo | Alto | Parcial |
|---|---|---|---|---|
| CERRAMIENTO | 2 | 75.6 | 0.5 | 75.600 |
| Total |  |  |  | 75.6 |

**610.512** m Albardilla de hormigón
75.6 m × 19.97 (21.17 con costes indirectos) = 1600.45

| Medición | Uds. | Largo | Parcial |
|---|---|---|---|
| CERRAMIENTO | 1 | 75.6 | 75.600 |
| Total |  |  | 75.6 |

**611.901** ud Puerta 2 hojas abatible manual malla electrosoldada 5,00x2,50 m
1 ud × 115.58 (122.51 con costes indirectos) = 122.51

| Medición | Uds. | Parcial |
|---|---|---|
| ACCESO | 1 | 1.000 |
| Total |  | 1 |

**611.905** m Vallado paneles malla electrosold., de 50x50 mm de paso de malla
75.6 m × 28 (29.68 con costes indirectos) = 2243.81

###### 303010405 PLUVIALES (19/11/1998)
Importe: 16445.48

**404.000** ud Arqueta pie de bajante 50x50x50 cm
4 ud × 181.69 (192.59 con costes indirectos) = 770.36

| Medición | Uds. | Parcial |
|---|---|---|
| EBAR | 4 | 4.000 |
| Total |  | 4 |

**407.002** ud Imbornal sifónico 700x350 mm
3 ud × 183.97 (195.01 con costes indirectos) = 585.03

| Medición | Uds. | Parcial |
|---|---|---|
| URBANIZACIÓN | 3 | 3.000 |
| Total |  | 3 |

**403.500** m Cuneta de hormigón ejecutada in situ
77 m × 114.57 (121.44 con costes indirectos) = 9350.88

| Medición | Uds. | Largo | Parcial |
|---|---|---|---|
| EXTERIOR CERRAMIENTO | 1 | 77 | 77.000 |
| Total |  |  | 77 |

**415.000** m Tubería saneamiento PVC ø160 mm SN8
12.75 m × 15.63 (16.57 con costes indirectos) = 211.27

| Medición | Uds. | Largo | Parcial |
|---|---|---|---|
| URBANIZACIÓN | 1 | 5.2 | 5.200 |
|  | 1 | 4 | 4.000 |
|  | 1 | 3.55 | 3.550 |
| Subtotal |  |  | 12.750 |
| Total |  |  | 12.75 |

**415.001** m Tubería saneamiento PVC ø200 mm SN8
32.75 m × 21.51 (22.8 con costes indirectos) = 746.70

| Medición | Uds. | Largo | Parcial |
|---|---|---|---|
| TRASERA EBAR | 1 | 14.6 | 14.600 |
|  | 1 | 2.5 | 2.500 |
| FRONTAL EBAR | 1 | 12.5 | 12.500 |
| URBANIZACION | 1 | 3.15 | 3.150 |
| Subtotal |  |  | 32.750 |
| Total |  |  | 32.75 |

**415.002** m Tubería saneamiento PVC ø250 mm SN8
24.4 m × 30.48 (32.31 con costes indirectos) = 788.36

| Medición | Uds. | Largo | Parcial |
|---|---|---|---|
| TRASERA EBAR | 1 | 9.5 | 9.500 |
| URBANIZACIÓN | 1 | 5.9 | 5.900 |
|  | 1 | 9 | 9.000 |
| Subtotal |  |  | 24.400 |
| Total |  |  | 24.4 |

**410.402** ud Pozo registro mixto Tipo I ø1.200 mm h < 2 m
4 ud × 941.72 (998.22 con costes indirectos) = 3992.88

| Medición | Uds. | Parcial |
|---|---|---|
| PLUVIALES | 4 | 4.000 |
| Total |  | 4 |

###### 303010406 RED DE RIEGO (19/11/1998)
Importe: 2709.04

###### CABE CABEZAL Y AUTOMATISMO (29/11/2012)
Importe: 2271.89

**CONEX RED** ud Conexión a red
1 ud × 291.92 (309.44 con costes indirectos) = 309.44

**CABEZAL** ud Cabezal riego
1 ud × 1471.07 (1559.33 con costes indirectos) = 1559.33

**AA1** ud Automatismo de riego
1 ud × 380.3 (403.12 con costes indirectos) = 403.12

###### RIEG RED DE RIEGO (19/11/1998)
Importe: 437.15

**PE.40-10** ml. Tubería PEHD 40 mm - 10 atm
5 ml. × 3.42 (3.63 con costes indirectos) = 18.15

**PE.32-10** ml. Tubería PEHD 32 mm - 10 ATM
20 ml. × 2.99 (3.17 con costes indirectos) = 63.40

**PE.32-4** ml Tubería PELD 32 mm - 4 atm
16.5 ml × 2.09 (2.22 con costes indirectos) = 36.63

| Medición | Uds. | Largo | Parcial |
|---|---|---|---|
| med. plano | 1.1 | 15 | 16.500 |
| Total |  |  | 16.5 |

**PE.16** ml. Tubería PE 16 mm
57.5 ml. × 0.67 (0.71 con costes indirectos) = 40.83

| Medición | Uds. | Largo | Parcial |
|---|---|---|---|
| Medición en plano | 1.15 | 50 | 57.500 |
| Total |  |  | 57.5 |

**RED.P-1** ud Regulador presión 1"
1 ud × 44.04 (46.68 con costes indirectos) = 46.68

**D28.11234** ud Arqueta pvc con válvulas de riego
2 ud × 46.43 (49.22 con costes indirectos) = 98.44

**L2.GOT AUTOC** ud Gotero autocomensante 1-2-4 y 8 l/h
47 ud × 0.45 (0.48 con costes indirectos) = 22.56

**D040277** m Tub. PVC D 110 canalización tuberías riego
7 m × 14.89 (15.78 con costes indirectos) = 110.46

##### 3S.03.01.05 INSTALACIONES (19/11/1998)
Importe: 251606.17

###### 303010501 ACOMETIDA ELÉCTRICA
Importe: 7234.14

**ELAR002** ud Trabajos de adecuación de la red de Endesa en Tamaide (11/05/2020)
1 ud × 641.28 (679.76 con costes indirectos) = 679.76
Trabajos de adecuación de las instalaciones de baja tensión según condiciones técnicas de Endesa.

| Código | Ud | Descripción | Rendimiento | Precio | Importe |
|---|---|---|---|---|---|
| PEL0002 | ud | Trabajos de adecuación de Endesa en Tamaide (material; 11/05/2020) | 1 | 641.28 | 641.28 |
|  |  | Total |  |  | 641.28 |

**ELAR013** ud Derechos de supervisión de Endesa en Tamaide (11/05/2020)
1 ud × 108.12 (114.61 con costes indirectos) = 114.61
Derechos de supervición de Endesa del punto de conexión.

| Código | Ud | Descripción | Rendimiento | Precio | Importe |
|---|---|---|---|---|---|
| PEL0013 | ud | Derecho de supervisión de red de Endesa en Tamaide (material; 11/05/2020) | 1 | 108.12 | 108.12 |
|  |  | Total |  |  | 108.12 |

**ELAR084** ud Cuadro de B.T. inicio de derivación individual Tamaide
1 ud × 2231.48 (2365.37 con costes indirectos) = 2365.37
Cuadro de baja tensión de Schneider o equivalente junto a equipo de medida para protección de la derivación individual a la EBAR Tamaide, formado por hornacina, envolvente y protección magnetotérmica y diferencial. Completamente instalado, probado y funcionando.

| Código | Ud | Descripción | Rendimiento | Precio | Importe |
|---|---|---|---|---|---|
| MO.OFI001 | h | Oficial 1ª | 5 | 15.59 | 77.95 |
| MO.PEO100 | h | Peón especializado | 5 | 15.13 | 75.65 |
| PEL0032 | ud | Hornacina con envolvente | 1 | 409.57 | 409.57 |
| PEL0232 | ud | Int. aut. NSX100 (material; 15/01/2018) | 1 | 1073.36 | 1073.36 |
| PEL0250 | ud | Relé RH99 | 1 | 204.21 | 204.21 |
| PEL0254 | ud | Toroidal MA120 | 1 | 284.48 | 284.48 |
| %.AUX005 | % | Medios auxiliares y resto de obra | 5 % | 2125.22 | 106.26 |
|  |  | Total |  |  | 2231.48 |

**ELAR627** m Conductor 1x50 RZ1-K(AS)
440 m × 8.74 (9.26 con costes indirectos) = 4074.40

###### 303010502 EQUIPOS MECÁNICOS (18/01/2011)
Importe: 149369.24

###### 30301050201 ENTRADA Y POZO DE GRUESOS (18/01/2011)
Importe: 42168.08

**EMAR081** ud Reja manual de gruesos paso = 60 mm Canal 0,60x2,45 m (18/01/2011)
1 ud × 3409.03 (3613.57 con costes indirectos) = 3613.57
Reja de desbaste grueso de limpieza manual marca Filtramassa o equivalente, con separación de barrotes 60 mm, ancho de canal 0,60 m y altura de canal 2,45 m, incluso cestillo y rastrillo; AISI-316L; según ETP 8.2 (Lote 3), totalmente instalada, probada y funcionando.

| Código | Ud | Descripción | Rendimiento | Precio | Importe |
|---|---|---|---|---|---|
| MO.CAP001 | h | Capataz | 2.5 | 16.64 | 41.600 |
| MO.OFI001 | h | Oficial 1ª | 5 | 15.59 | 77.950 |
| MO.PEO001 | h | Peón | 10 | 14.98 | 149.800 |
| PEMAR081 | ud | Reja manual de gruesos paso = 60 mm Canal 0,60x2,45 m (material; 09/11/2020) | 1 | 2423.49 | 2423.490 |
| MAQ.GRU006 | h | Camión grúa de 6 t (sin conductor) | 5 | 51.74 | 258.700 |
| %PRUEB10 | % | Puesta en funcionamiento y pruebas | 10 % | 2951.540 | 295.154 |
| %.AUX005 | % | Medios auxiliares y resto de obra | 5 % | 3246.694 | 162.335 |
|  |  | Total |  |  | 3409.03 |

**EMAR060** ud Puente grúa, P = 1.000 Kg
1 ud × 19583.15 (20758.14 con costes indirectos) = 20758.14

**EMAR082** ud Cuchara bivalva de 50 l (18/01/2011)
1 ud × 4964.6 (5262.48 con costes indirectos) = 5262.48
Cuchara bivalva de 50 l de capacidad, de la casa BLUG o equivalente, modelo C2AE-50, de accionamiento electrohidráulico, tiempo de apertura inferior a 5,5 segundos, tiempo de cierre inferior a 7,5 segundos, cuerpo de acero laminado galvanizado, valvas de acero S-355JRG3, labios de perfil dureza brinell 500 hb, carro monorrail motriz eléctrico, accionamiento conjunto mediante cuadro botonera, motor de 2,2 KW protección IP-55, totalmente instalada, probada y funcionando en pozo de gruesos según planos. Resto de características, según ETP 11.1 (Lote 3), 25.1 (Lote 4).

| Código | Ud | Descripción | Rendimiento | Precio | Importe |
|---|---|---|---|---|---|
| MO.CAP001 | h | Capataz | 2.5 | 16.64 | 41.60 |
| MO.OFI001 | h | Oficial 1ª | 5 | 15.59 | 77.95 |
| MO.PEO001 | h | Peón | 10 | 14.98 | 149.80 |
| PEMAR082 | ud | Cuchara bivalva 50 l (material; 09/11/2020) | 1 | 3770.3 | 3770.30 |
| MAQ.GRU006 | h | Camión grúa de 6 t (sin conductor) | 5 | 51.74 | 258.70 |
| %PRUEB10 | % | Puesta en funcionamiento y pruebas | 10 % | 4298.35 | 429.84 |
| %.AUX005 | % | Medios auxiliares y resto de obra | 5 % | 4728.19 | 236.41 |
|  |  | Total |  |  | 4964.6 |

**EMAR056** ud Contenedor de residuos 1 m3
1 ud × 802.37 (850.51 con costes indirectos) = 850.51

| Medición | Uds. | Parcial |
|---|---|---|
| Cuchara | 1 | 1.000 |
| Total |  | 1 |

**EMAR083** ud Compuerta mural motorizada, AISI-316, 0,3 x 0,3 m (18/01/2011)
3 ud × 3674.02 (3894.46 con costes indirectos) = 11683.38
Compuerta mural motorizada 0,30 x 0,30 m ORBINOX o equivalente, actuador AUMA ó equivalente, estanqueidad mediante cuñas de apriete regulables, cierre lateral e inferior AISI 316/EPDM, cierre superior HDPE/AISI 316/EPDM, accionamiento mediante servomotor todo-nada. Según ETP 4.6 (Lote 3), 4.6 (Lote 4). Incluido suministro, transporte, colocación y medios auxiliares. Totalmente instalada, probada y funcionando.

| Código | Ud | Descripción | Rendimiento | Precio | Importe |
|---|---|---|---|---|---|
| MO.CAP001 | h | Capataz | 2.5 | 16.64 | 41.60 |
| MO.OFI001 | h | Oficial 1ª | 5 | 15.59 | 77.95 |
| MO.PEO001 | h | Peón | 10 | 14.98 | 149.80 |
| PEMAR080 | ud | Compuerta mural motorizada, AISI-316, 0,3 x 0,3 m (material; 18/01/2021) | 1 | 2652.91 | 2652.91 |
| MAQ.GRU006 | h | Camión grúa de 6 t (sin conductor) | 5 | 51.74 | 258.70 |
| %PRUEB10 | % | Puesta en funcionamiento y pruebas | 10 % | 3180.96 | 318.10 |
| %.AUX005 | % | Medios auxiliares y resto de obra | 5 % | 3499.06 | 174.95 |
|  |  | Total |  |  | 3674.02 |

| Medición | Uds. | Parcial |
|---|---|---|
| Entrada a pozo de gruesos | 1 | 1.000 |
| Entrada a canales | 2 | 2.000 |
| Subtotal |  | 3.000 |
| Total |  | 3 |

###### 30301050202 DESBASTE (18/01/2011)
Importe: 45401.35

**EMAR084** UD Reja manual de gruesos paso = 30 mm Canal 0,3x2,05 m (18/01/2011)
1 UD × 1526.57 (1618.16 con costes indirectos) = 1618.16
Reja de desbaste grueso de limpieza manual marca Filtramassa o equivalente, con separación de barrotes 30 mm, ancho de canal 0,30 m y altura de canal 2,05 m, incluso cestillo y rastrillo. AISI-316L; según ETP 8.1 (Lote 3), totalmente instalada, probada y funcionando.

| Código | Ud | Descripción | Rendimiento | Precio | Importe |
|---|---|---|---|---|---|
| MO.CAP001 | h | Capataz | 1.25 | 16.64 | 20.80 |
| MO.OFI001 | h | Oficial 1ª | 2.5 | 15.59 | 38.98 |
| MO.PEO001 | h | Peón | 5 | 14.98 | 74.90 |
| PEMAR084 | ud | Reja manual de gruesos paso = 30 mm Canal 0,3x2,05 m (material; 09/11/2020) | 1 | 1057.67 | 1057.67 |
| MAQ.GRU006 | h | Camión grúa de 6 t (sin conductor) | 2.5 | 51.74 | 129.35 |
| %PRUEB10 | % | Puesta en funcionamiento y pruebas | 10 % | 1321.70 | 132.17 |
| %.AUX005 | % | Medios auxiliares y resto de obra | 5 % | 1453.87 | 72.69 |
|  |  | Total |  |  | 1526.57 |

**EMAR340** ud Reja automática de 30 mm de paso y ancho canal 30 cm AISI-316L (18/01/2011)
1 ud × 17987.28 (19066.52 con costes indirectos) = 19066.52
Reja de desbaste grueso marca Filtramassa o equivalente, con luz de paso 30 mm, ancho de canal 0,3 m y altura de canal 2,05 m, AISI-316L; según ETP 7.1 (Lote 3), totalmente instalada, probada y funcionando.

| Código | Ud | Descripción | Rendimiento | Precio | Importe |
|---|---|---|---|---|---|
| MO.CAP001 | h | Capataz | 5 | 16.64 | 83.20 |
| MO.OFI001 | h | Oficial 1ª | 10 | 15.59 | 155.90 |
| MO.PEO001 | h | Peón | 15 | 14.98 | 224.70 |
| PEMAR340 | ud | Reja automática de 30 mm de paso y ancho canal 30 cm AISI-316L (material; 09/11/2020) | 1 | 14074.8 | 14074.80 |
| MAQ.GRU006 | h | Camión grúa de 6 t (sin conductor) | 20 | 51.74 | 1034.80 |
| %PRUEB10 | % | Puesta en funcionamiento y pruebas | 10 % | 15573.40 | 1557.34 |
| %.AUX005 | % | Medios auxiliares y resto de obra | 5 % | 17130.74 | 856.54 |
|  |  | Total |  |  | 17987.28 |

**EMAR056** ud Contenedor de residuos 1 m3
1 ud × 802.37 (850.51 con costes indirectos) = 850.51

| Medición | Uds. | Parcial |
|---|---|---|
| Tamices | 1 | 1.000 |
| Total |  | 1 |

**EMAR076.2** ud Tornillo transp.-compactador Q=1,0 m3/h y longitud 2,75 m. (18/01/2011)
1 ud × 14474.28 (15342.74 con costes indirectos) = 15342.74
Tornillo trasnportador-compactador marca QUILTON o equivalente modelo QT260 con capacidad de 1,0 m3/h y longitud de transporte 2,75 m, motor de 0,75 kW 220/380V 50 Hz. Tolvas de salida de residuos. Totalmente instalado, probado y funcionando. Resto de características según E.T 9.1 (Lote 3) y 15.4 (Lote 4).

| Código | Ud | Descripción | Rendimiento | Precio | Importe |
|---|---|---|---|---|---|
| MO.CAP001 | h | Capataz | 2.5 | 16.64 | 41.60 |
| MO.OFI001 | h | Oficial 1ª | 5 | 15.59 | 77.95 |
| MO.PEO001 | h | Peón | 10 | 14.98 | 149.80 |
| PEMAR076.1 | Ud | Tornillo transp.-compactador Q=1,0 m3/h y longitud 2,75 m. | 1 | 12100 | 12100.00 |
| MAQ.GRU006 | h | Camión grúa de 6 t (sin conductor) | 5 | 51.74 | 258.70 |
| %PRUEB10 | % | Puesta en funcionamiento y pruebas | 10 % | 12628.05 | 1262.81 |
| %E99.40030420 | % | Medios auxiliares y resto de obra | 4.2 % | 13890.86 | 583.42 |
|  |  | Total |  |  | 14474.28 |

**EMAR0610** ud Compuerta canal motorizada, AISI-316, 0,50 x 0,50 m. (18/01/2011)
1 ud × 4422.11 (4687.44 con costes indirectos) = 4687.44
- MARCA : ORBINOX ó equivalente
- Accionamiento : Motorizado
- Actuador: AUMA ó equivalente
- Ancho : 500 mm
- Alto : 500 mm
MATERIALES
- Cuerpo : AISI 316 L
- Tablero : AISI 316 L
- Husillo : AISI 316
- Junta : EPDM
- Deslizaderas : Polietileno
Según ETP 4.7 (Lote 1), 4.6 (Lote 2). Totalmente instalada, probada y funcionando.

| Código | Ud | Descripción | Rendimiento | Precio | Importe |
|---|---|---|---|---|---|
| MO.CAP001 | h | Capataz | 2.5 | 16.64 | 41.60 |
| MO.OFI001 | h | Oficial 1ª | 5 | 15.59 | 77.95 |
| MO.PEO001 | h | Peón | 10 | 14.98 | 149.80 |
| PEMAR0610 | ud | Compuerta canal motorizada, AISI-316, 0,50 x 0,50 m. (material; 19/01/2021) | 1 | 3300.61 | 3300.61 |
| MAQ.GRU006 | h | Camión grúa de 6 t (sin conductor) | 5 | 51.74 | 258.70 |
| %PRUEB10 | % | Puesta en funcionamiento y pruebas | 10 % | 3828.66 | 382.87 |
| %.AUX005 | % | Medios auxiliares y resto de obra | 5 % | 4211.53 | 210.58 |
|  |  | Total |  |  | 4422.11 |

| Medición | Uds. | Parcial |
|---|---|---|
| Salida canal manual | 1 | 1.000 |
| Total |  | 1 |

**EMAR141** ud Compuerta canal motorizada, AISI-316, 0,30 x 0,30 m. (18/01/2011)
1 ud × 3618.85 (3835.98 con costes indirectos) = 3835.98
- MARCA : ORBINOX ó equivalente
- Accionamiento : Motorizado
- Actuador: AUMA ó equivalente
- Ancho : 300 mm
- Alto : 300 mm
MATERIALES
- Cuerpo : AISI 316 L
- Tablero : AISI 316 L
- Husillo : AISI 316
- Junta : EPDM
- Deslizaderas : Polietileno
Según ETP 4.7 (Lote 4). Totalmente instalada, probada y funcionando.

| Código | Ud | Descripción | Rendimiento | Precio | Importe |
|---|---|---|---|---|---|
| MO.CAP001 | h | Capataz | 2.5 | 16.64 | 41.60 |
| MO.OFI001 | h | Oficial 1ª | 5 | 15.59 | 77.95 |
| MO.PEO001 | h | Peón | 10 | 14.98 | 149.80 |
| PEMAR141 | ud | Compuerta canal motorizada, AISI-316, 0,3x0,3 m (material; 09/11/2020) | 1 | 2605.15 | 2605.15 |
| MAQ.GRU006 | h | Camión grúa de 6 t (sin conductor) | 5 | 51.74 | 258.70 |
| %PRUEB10 | % | Puesta en funcionamiento y pruebas | 10 % | 3133.20 | 313.32 |
| %.AUX005 | % | Medios auxiliares y resto de obra | 5 % | 3446.52 | 172.33 |
|  |  | Total |  |  | 3618.85 |

| Medición | Uds. | Parcial |
|---|---|---|
| Salida canal automático | 1 | 1.000 |
| Total |  | 1 |

###### 30301050203 BOMBEO DE AGUA TRATADA (18/01/2011)
Importe: 35315.58

**EMAR023** ud Bomba sumergible en seco Q=20 m3/h H=15,5 mca. P=3,7 kW (18/01/2011)
3 ud × 3198.3 (3390.2 con costes indirectos) = 10170.60
Bomba sumergible de acoplamiento directo y orientación vertical tipo KRTF 50-215/112UEG-D IE3 de KSB o equivalente para bombeo de un caudal de 20 m3/h y altura de 15,50 m.c.a., carcasa y rodete de fundición y eje de acero al cromo y motor eléctrico de 3,7 kW-2P-50Hz-400V-IP-68, estructura de soporte; según ETP 5.1 (Lote 3), totalmente instalada, probada y funcionando.

| Código | Ud | Descripción | Rendimiento | Precio | Importe |
|---|---|---|---|---|---|
| MO.CAP001 | h | Capataz | 2.5 | 16.64 | 41.60 |
| MO.OFI001 | h | Oficial 1ª | 5 | 15.59 | 77.95 |
| MO.PEO001 | h | Peón | 7.5 | 14.98 | 112.35 |
| PEMAR023 | ud | Bomba sumergible en seco Q=20 m3/h H=15,5 mca. P=3,7 kW (material; 09/11/2020) | 1 | 2278.49 | 2278.49 |
| MAQ.GRU006 | h | Camión grúa de 6 t (sin conductor) | 5 | 51.74 | 258.70 |
| %PRUEB10 | % | Puesta en funcionamiento y pruebas | 10 % | 2769.09 | 276.91 |
| %.AUX005 | % | Medios auxiliares y resto de obra | 5 % | 3046.00 | 152.30 |
|  |  | Total |  |  | 3198.3 |

**EMAR025** ud Agitador sumergido. Caudal agitación=0,072 m3/s
2 ud × 5526.01 (5857.57 con costes indirectos) = 11715.14

**EMAR088** ud Polipasto eléctrico elevación 500 kg
1 ud × 3080.23 (3265.04 con costes indirectos) = 3265.04

**EMAR083** ud Compuerta mural motorizada, AISI-316, 0,3 x 0,3 m
2 ud × 3674.02 (3894.46 con costes indirectos) = 7788.92

| Medición | Uds. | Parcial |
|---|---|---|
| Entrada depóstios | 2 | 2.000 |
| Total |  | 2 |

**EMAR318** ud Bomba de achique sumergible Qu=50 m3/h H=5 mca P=2,5 kW
1 ud × 2241.4 (2375.88 con costes indirectos) = 2375.88

###### 30301050204 DESODORIZACIÓN (18/01/2011)
Importe: 9549.22

**EMAR055** ud Equipo desodorización Q=1200-1700 m3/h
1 ud × 6973.96 (7392.4 con costes indirectos) = 7392.40

**EMAR181.2** m Tubería polipropileno DN 75 mm aireación
3 m × 15.61 (16.55 con costes indirectos) = 49.65

| Medición | Uds. | Largo | Parcial |
|---|---|---|---|
| Tomas | 3 | 1 | 3.000 |
| Total |  |  | 3 |

**EMAR181** m Tubería polipropileno DN 100 mm aireación
5.5 m × 16.13 (17.1 con costes indirectos) = 94.05

| Medición | Uds. | Largo | Parcial |
|---|---|---|---|
| Desodorización | 1 | 5.5 | 5.500 |
| Total |  |  | 5.5 |

**EMAR186** m Tubería polipropileno DN 160 mm aireación
4.5 m × 24.19 (25.64 con costes indirectos) = 115.38

| Medición | Uds. | Largo | Parcial |
|---|---|---|---|
| Desodorización | 1 | 4.5 | 4.500 |
| Total |  |  | 4.5 |

**EMAR182** m Tubería polipropileno DN 200 mm aireación
22.5 m × 27.47 (29.12 con costes indirectos) = 655.20

| Medición | Uds. | Largo | Parcial |
|---|---|---|---|
| Barrido | 1 | 8 | 8.000 |
| Desodorización | 1 | 5.5 | 5.500 |
|  | 1 | 9 | 9.000 |
| Subtotal |  |  | 22.500 |
| Total |  |  | 22.5 |

**EMAR282** m² Lona de cubrición para desodorización
2.25 m² × 13.53 (14.34 con costes indirectos) = 32.27

| Medición | Uds. | Largo | Ancho | Parcial |
|---|---|---|---|---|
| pozo de gruesos | 1 | 1.5 | 1.5 | 2.250 |
| Total |  |  |  | 2.25 |

**EMARJ001** ud Tobera difusión de aire
2 ud × 211.7 (224.4 con costes indirectos) = 448.80

**EMARJ002** ud Rejilla de aspiración de 750x180 mm con regulación apertura
2 ud × 136.63 (144.83 con costes indirectos) = 289.66

**EMAVT003** ud Ventilador tubular Q=1.400 m3/h. P=130 Pa
1 ud × 376.87 (399.48 con costes indirectos) = 399.48
Ventilador de barrido helicoidal tubular de la marca Sodeca o equivalente, modelo HCT-25-2M para una caudal de 1.350-1.400 m3/h y una presión de 130 Pa. P=0,09 kW. IP-65. Materiales de camisa de acero glavanizado, hélice de aluminio. Incluso medios auxiliares, conexiones eléctricas, sistema de atenuación acústica, totalmente instalado, probado y funcionando. Resto de características según ETP 14.1 (Lote 3), 28.4 (Lote 4).

| Código | Ud | Descripción | Rendimiento | Precio | Importe |
|---|---|---|---|---|---|
| MO.CAP001 | h | Capataz | 0.01 | 16.64 | 0.17 |
| MO.OFI001 | h | Oficial 1ª | 0.2 | 15.59 | 3.12 |
| MO.PEO001 | h | Peón | 0.2 | 14.98 | 3.00 |
| PEMAVT003 | ud | Ventilador tubular Q=1.400 m3/h. P=130 Pa (material; 08/03/2021) | 1 | 320 | 320.00 |
| %PRUEB10 | % | Puesta en funcionamiento y pruebas | 10 % | 326.29 | 32.63 |
| %.AUX005 | % | Medios auxiliares y resto de obra | 5 % | 358.92 | 17.95 |
|  |  | Total |  |  | 376.87 |

**EMAPE001** m2 Persiana de sobrepresión de aluminio
0.25 m2 × 272.92 (289.3 con costes indirectos) = 72.33

| Medición | Uds. | Largo | Ancho | Parcial |
|---|---|---|---|---|
|  | 1 | 0.5 | 0.5 | 0.250 |
| Total |  |  |  | 0.25 |

###### 30301050205 TUBERIAS Y VALVULERIA (18/01/2011)
Importe: 16935.01

**EMAR043** m Tubería de acero inoxidable DN 150 AISI 316L Schedule 10
20 m × 156.91 (166.32 con costes indirectos) = 3326.40

| Medición | Uds. | Largo | Parcial |
|---|---|---|---|
| Aspiración individual | 2 | 1.5 | 3.000 |
| Colector general aspiración | 1 | 7 | 7.000 |
| Impulsión colector | 1 | 10 | 10.000 |
| Subtotal |  |  | 20.000 |
| Total |  |  | 20 |

**EMAR051** m Tubería de acero inoxidable DN 100 AISI 316L Schedule 10
9.5 m × 112.39 (119.13 con costes indirectos) = 1131.74

| Medición | Uds. | Largo | Parcial |
|---|---|---|---|
| Retorno | 1 | 8 | 8.000 |
| Caudalímetro | 1 | 1.5 | 1.500 |
| Subtotal |  |  | 9.500 |
| Total |  |  | 9.5 |

**EMAR142** m Tubería de acero inoxidable DN 65 AISI 316L Schedule 10
3 m × 101.2 (107.27 con costes indirectos) = 321.81

| Medición | Uds. | Largo | Parcial |
|---|---|---|---|
| Aspiración a bombas | 3 | 1 | 3.000 |
| Total |  |  | 3 |

**EMAR149** m Tubería de acero inoxidable DN 50 AISI 316L Schedule 10
9 m × 92.89 (98.46 con costes indirectos) = 886.14
Tubería de acero inoxidable DN 50 AISI 316L Schedule 10, con soldadura longitudinal según norma. Incluso parte proporcional de uniones, conos de reducción, tes, colocación y pruebas.

| Código | Ud | Descripción | Rendimiento | Precio | Importe |
|---|---|---|---|---|---|
| MO.CAP001 | h | Capataz | 0.1 | 16.64 | 1.664 |
| MO.OFI001 | h | Oficial 1ª | 0.2 | 15.59 | 3.118 |
| MO.PEO001 | h | Peón | 0.3 | 14.98 | 4.494 |
| PEMAR149 | m | Tubería inoxidable AISI 316L SCHEDULE DN 50 (material; 20/10/2017) | 1 | 79.19 | 79.190 |
| %.AUX005 | % | Medios auxiliares y resto de obra | 5 % | 88.466 | 4.423 |
|  |  | Total |  |  | 92.89 |

| Medición | Uds. | Largo | Parcial |
|---|---|---|---|
| Impulsion de bombas | 3 | 3 | 9.000 |
| Total |  |  | 9 |

**EMAR089** ud Válvula DN 150 compuerta cierre elástico motorizada PN16
2 ud × 2782.18 (2949.11 con costes indirectos) = 5898.22
Válvula de Compuerta de Cierre Elástico motorizada, de DN 150 mm, AVK ó equivalente.
Características:
Diámetro: 150 mm
Presión (PN): 16
Actuador: motorizado (AUMA o equivalente)
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.75 | 16.64 | 12.48 |
| MO.OFI001 | h | Oficial 1ª | 1.5 | 15.59 | 23.39 |
| MO.PEO001 | h | Peón | 3 | 14.98 | 44.94 |
| PEMAR044 | ud | Válvula DN 150 compuerta cierre elástico PN16 | 1 | 268 | 268.00 |
| PE167B | ud | Actuador electrico DN150 a 350 AUMA o equivalente PN16 | 1 | 2060 | 2060.00 |
| %PRUEB10 | % | Puesta en funcionamiento y pruebas | 10 % | 2408.81 | 240.88 |
| %.AUX005 | % | Medios auxiliares y resto de obra | 5 % | 2649.69 | 132.48 |
|  |  | Total |  |  | 2782.18 |

| Medición | Uds. | Parcial |
|---|---|---|
| Aspiración | 2 | 2.000 |
| Total |  | 2 |

**EMAR053** ud Válvula DN 100 compuerta cierre elástico PN16
3 ud × 190.89 (202.34 con costes indirectos) = 607.02

| Medición | Uds. | Parcial |
|---|---|---|
| Retorno | 1 | 1.000 |
| Caudalímetro | 2 | 2.000 |
| Subtotal |  | 3.000 |
| Total |  | 3 |

**EMAR143** ud Válvula DN 65 compuerta cierre elástico PN16
3 ud × 155.49 (164.82 con costes indirectos) = 494.46

| Medición | Uds. | Parcial |
|---|---|---|
| Aspiración a bombas | 3 | 3.000 |
| Total |  | 3 |

**EMAR150** ud Válvula DN 50 compuerta cierre elástico (18/01/2011)
3 ud × 137.01 (145.23 con costes indirectos) = 435.69
Válvula de Compuerta de Cierre Elástico, de DN 50 mm, AVK ó equivalente.
Características:
Diámetro: 50 mm
Presión (PN): 16
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.1 | 16.64 | 1.664 |
| MO.OFI001 | h | Oficial 1ª | 0.2 | 15.59 | 3.118 |
| MO.PEO001 | h | Peón | 0.3 | 14.98 | 4.494 |
| PEMAR150 | ud | Válvula DN 50 compuerta cierre elástico (material; 04/02/2021) | 1 | 99 | 99.000 |
| MAQ.GRU006 | h | Camión grúa de 6 t (sin conductor) | 0.2 | 51.74 | 10.348 |
| %PRUEB10 | % | Puesta en funcionamiento y pruebas | 10 % | 118.624 | 11.862 |
| %.AUX005 | % | Medios auxiliares y resto de obra | 5 % | 130.486 | 6.524 |
|  |  | Total |  |  | 137.01 |

| Medición | Uds. | Parcial |
|---|---|---|
| Impulsión | 3 | 3.000 |
| Total |  | 3 |

**EMAR093** ud Válvula de retención de bola DN 80 PN16
3 ud × 107.44 (113.89 con costes indirectos) = 341.67
Válvula de Retención de Bola, AVK ó equivalente. Diámetro (DN): 80 mm. Presión (PN): 16. Materiales: Cuerpo y tapa: Fundición nodular GGG-40. Bola: Resina fenólica. Tornillería: Acero inoxidable AISI 316. Junta de tapa: Nitrilo. Acabados: Pintura industrial ALKYD INT./EXT. Resto de características según ETP Equipos 4.3 (Lote 1, 2, 3 y 4). Totalmente instalada, probada y funcionando.

| Código | Ud | Descripción | Rendimiento | Precio | Importe |
|---|---|---|---|---|---|
| MO.CAP001 | h | Capataz | 0.15 | 16.64 | 2.50 |
| MO.OFI001 | h | Oficial 1ª | 0.3 | 15.59 | 4.68 |
| MO.PEO001 | h | Peón | 0.45 | 14.98 | 6.74 |
| PEMAR093 | ud | Válvula de retención de bola DN 80 PN16 (material; 09/11/2020) | 1 | 79.1 | 79.10 |
| %PRUEB10 | % | Puesta en funcionamiento y pruebas | 10 % | 93.02 | 9.30 |
| %.AUX005 | % | Medios auxiliares y resto de obra | 5 % | 102.32 | 5.12 |
|  |  | Total |  |  | 107.44 |

| Medición | Uds. | Parcial |
|---|---|---|
| Impulsión | 3 | 3.000 |
| Total |  | 3 |

**EMAR152** ud Carrete desmontaje DN 50 (18/01/2011)
3 ud × 113.35 (120.15 con costes indirectos) = 360.45
Carrete de desmontaje de DN 50 mm, de tipo telescópico. Presión: PN 10/16/25/40. Materiales: Carrete en acero inoxidable AISI 304. Bridas: Acero al carbono ST. 37.2. Resto de características según ETP Equipos 3.7 (Lote 1 y 3) y 3.8 (Lote 2 y 4). Montada y probada.

| Código | Ud | Descripción | Rendimiento | Precio | Importe |
|---|---|---|---|---|---|
| MO.CAP001 | h | Capataz | 0.15 | 16.64 | 2.50 |
| MO.OFI001 | h | Oficial 1ª | 0.3 | 15.59 | 4.68 |
| MO.PEO001 | h | Peón | 0.45 | 14.98 | 6.74 |
| PEMAR152 | ud | Carrete desmontaje DN 50 (material; 20/10/2017) | 1 | 78.51 | 78.51 |
| MAQ.GRU006 | h | Camión grúa de 6 t (sin conductor) | 0.3 | 51.74 | 15.52 |
| %.AUX005 | % | Medios auxiliares y resto de obra | 5 % | 107.95 | 5.40 |
|  |  | Total |  |  | 113.35 |

| Medición | Uds. | Parcial |
|---|---|---|
| Impulsión | 3 | 3.000 |
| Total |  | 3 |

**EMAR145** ud Carrete desmontaje DN 65
3 ud × 121.59 (128.89 con costes indirectos) = 386.67

| Medición | Uds. | Parcial |
|---|---|---|
| Aspiración a bombas | 3 | 3.000 |
| Total |  | 3 |

**EMAR052** ud Carrete desmontaje DN 100
2 ud × 151.03 (160.09 con costes indirectos) = 320.18

| Medición | Uds. | Parcial |
|---|---|---|
| Retorno | 1 | 1.000 |
| Caudalímetro | 1 | 1.000 |
| Subtotal |  | 2.000 |
| Total |  | 2 |

**EMAR045** ud Carrete desmontaje DN 150
2 ud × 202.06 (214.18 con costes indirectos) = 428.36

| Medición | Uds. | Parcial |
|---|---|---|
| Aspiración | 2 | 2.000 |
| Total |  | 2 |

**EMAR054** ud Carrete pasamuros AISI 316L DN 100
1 ud × 201.88 (213.99 con costes indirectos) = 213.99

| Medición | Uds. | Parcial |
|---|---|---|
| Retorno | 1 | 1.000 |
| Total |  | 1 |

**EMAR073** ud Carrete pasamuros AISI 316L DN 150
2 ud × 232.91 (246.88 con costes indirectos) = 493.76

| Medición | Uds. | Parcial |
|---|---|---|
| Aspración depósitos | 2 | 2.000 |
| Total |  | 2 |

**EMAR063** ud Ventosa autom. trifuncional residuales DN50 mm PN16
1 ud × 1215.52 (1288.45 con costes indirectos) = 1288.45

###### 303010503 INSTALACIONES ELÉCTRICAS (19/11/1998)
Importe: 67989.04

###### 30301050301 BAJA TENSIÓN (19/11/1998)
Importe: 43894.37

**ELAR227** ud C.C.M. EBAR Tamaide (21/06/2017)
1 ud × 16826.05 (17835.61 con costes indirectos) = 17835.61
C.C.M. de la EBAR de Tamaide, de Schneider o equivalente formado por:
- Envolvente metálico para locales húmedos, modelo Prisma P montado sobre zócalo con accesorios, puertas, placas de montaje, intalado, montado y conexionado.
- Compartimentación 3b.
- Descargador de sobretensiones tipos I y II.
- Poder de corte según las características de la instalación.
- Interruptor general automático NSX100 con unidad de control Micrologic 5.X.E, medida integrada, comunicaciones vía Modbus, comunicación del estado del equipo, del desgaste de polos y señalización e identificación de defectos. Con los equipos necesarios para su comunicación vía Ethernet (módulo BSCM, IFM y pasarela IP). Con enclavamiento mecánico.
- Salidas al resto de los receptores y calibre de la aparamenta según esquema unifilar.
- Zócalo de fábrica de ladrillo enfoscado y pintado, de altura 40 cm y fondo 80 cm.
Según E.T. 4 y E.T. 6 (Lote 3).
Completamente instalado, probado y funcionando.

| Código | Ud | Descripción | Rendimiento | Precio | Importe |
|---|---|---|---|---|---|
| MO.OFI001 | h | Oficial 1ª | 15 | 15.59 | 233.85 |
| MO.PEO100 | h | Peón especializado | 15 | 15.13 | 226.95 |
| PEL0200 | ud | Módulo de armario completo con pilotería y mando en puerta | 3 | 1176 | 3528.00 |
| PEL0201 | ml | Zócalo de fábrica de ladrillo enfoscado y pintado h=40cm | 3 | 45.25 | 135.75 |
| PEL0206 | ud | Protec. Sobretensiones PRD Tipo I + Tipo II | 1 | 703.22 | 703.22 |
| PEL0232 | ud | Int. aut. NSX100 | 1 | 1073.36 | 1073.36 |
| PEL0272 | ud | Salida motor con guardamotor | 6 | 255.4 | 1532.40 |
| PEL0274 | ud | Salida motor con inversor | 9 | 297.75 | 2679.75 |
| PEL0281 | ud | Salida a cuadro | 2 | 269.77 | 539.54 |
| PEL0291 | ud | Salida a línea monofásica de fuerza o alumbrado | 9 | 62.12 | 559.08 |
| PEL0292 | ud | Salida a línea trifásica de fuerza o alumbrado | 1 | 124.36 | 124.36 |
| PEL0406 | ud | Salida motor con variador 5,5 kW (material; 15/01/2018) | 3 | 405.6 | 1216.80 |
| PEL0436 | ud | Variador 5,5 kW (material; 15/01/2018) | 3 | 1157.25 | 3471.75 |
| %.AUX005 | % | Medios auxiliares y resto de obra | 5 % | 16024.81 | 801.24 |
|  |  | Total |  |  | 16826.05 |

**ELAR372** ud Batería de condensadores 16 kVAr
1 ud × 2469.39 (2617.55 con costes indirectos) = 2617.55
Equipo de compensación de energía reactiva y filtrado de armónicos de 16 kVAr (3+6,25+6,25) de Schneider o equivalente con armario y con baterías automáticas de Schneider o equivalente, con protección interna, contactores con resistencias de preinserción, protección de cada escalón con interruptor automático y regulador. Según E.T. 3 (Lote 3) y E.T. 5 (Lote 4). Completamente instalado, probado y funcionando.

| Código | Ud | Descripción | Rendimiento | Precio | Importe |
|---|---|---|---|---|---|
| MO.OFI001 | h | Oficial 1ª | 4 | 15.59 | 62.36 |
| MO.PEO100 | h | Peón especializado | 4 | 15.13 | 60.52 |
| PEL0572 | ud | Batería automática 16 kVAr (material; 04/03/2021) | 1 | 2228.92 | 2228.92 |
| %.AUX005 | % | Medios auxiliares y resto de obra | 5 % | 2351.80 | 117.59 |
|  |  | Total |  |  | 2469.39 |

**ELAR520** ud Grupo electrógeno 40 kVA insonorizado
1 ud × 7461.3 (7908.98 con costes indirectos) = 7908.98
Grupo electrógeno HHW-40 T5 de Himoinsa o equivalente, con 42 kVA y 34 kW, insonorizado, diesel y con protección de salida. Con depósito de combustible de 190 litros (16,9 horas de funcionamiento al 100% de carga y 24,6 horas de funcionamiento al 75% de la carga) e instalación de salida de humos de escape. Según E.T. 1 (Lote 3) y E.T. 3 (Lote 4). Completamente instalado, probado y funcionando.

| Código | Ud | Descripción | Rendimiento | Precio | Importe |
|---|---|---|---|---|---|
| MO.OFI001 | h | Oficial 1ª | 5 | 15.59 | 77.95 |
| MO.PEO100 | h | Peón especializado | 5 | 15.13 | 75.65 |
| PEL0520 | ud | Grupo electrógeno 40 kVA (material; 04/03/2021) | 1 | 6952.4 | 6952.40 |
| %.AUX005 | % | Medios auxiliares y resto de obra | 5 % | 7106.00 | 355.30 |
|  |  | Total |  |  | 7461.3 |

**ELAR471** ud Cuadro de conmutación 50 A
1 ud × 1140.27 (1208.69 con costes indirectos) = 1208.69
Cuadro de conmutación red - grupo de Schneider o equivalente con dos interruptores automáticos de 50 A y elementos de control y señalización. Con armario metálico y conexiones de entrada y salida. Completamente instalado, probado y funcionando.

| Código | Ud | Descripción | Rendimiento | Precio | Importe |
|---|---|---|---|---|---|
| MO.OFI001 | h | Oficial 1ª | 5 | 15.59 | 77.95 |
| MO.PEO100 | h | Peón especializado | 5 | 15.13 | 75.65 |
| PEL0471 | ud | Conmutación 50 A (material; 15/01/2018) | 1 | 478.61 | 478.61 |
| PEL0481 | ud | Armario de conmutación tipo 1 | 1 | 265.34 | 265.34 |
| PEL0487 | ud | Elementos de control conmutación tipo 1 | 1 | 188.42 | 188.42 |
| %.AUX005 | % | Medios auxiliares y resto de obra | 5 % | 1085.97 | 54.30 |
|  |  | Total |  |  | 1140.27 |

**ELAR540** ud SAI 2.200 VA
1 ud × 1177.27 (1247.91 con costes indirectos) = 1247.91

**ELAR615** m Línea 4x2.5 RZ1KZ1-K(AS)
45 m × 3.56 (3.77 con costes indirectos) = 169.65
Línea multipolar de 4x2.5mm2 RZ1KZ1-K(AS) instalado en canalización aérea o subterránea existente. Según E.T. 17 (Lote 1), E.T. 17 (Lote 2), E.T. 14 (Lote 3) y E.T. 17 (Lote 4). Completamente instalada, probada y funcionando.

| Código | Ud | Descripción | Rendimiento | Precio | Importe |
|---|---|---|---|---|---|
| MO.OFI001 | h | Oficial 1ª | 0.03 | 15.59 | 0.47 |
| MO.PEO100 | h | Peón especializado | 0.03 | 15.13 | 0.45 |
| PEL0615 | m | 4x2.5 RZ1KZ1-K(AS) (material; 10/01/2018) | 1 | 2.47 | 2.47 |
| %.AUX005 | % | Medios auxiliares y resto de obra | 5 % | 3.39 | 0.17 |
|  |  | Total |  |  | 3.56 |

**ELAR630** m Conductor 1x16 RZ1-K(AS)
25 m × 3.64 (3.86 con costes indirectos) = 96.50

**ELAR636** m Línea 5x10 RZ1-K(AS)
5 m × 12.01 (12.73 con costes indirectos) = 63.65
Línea multipolar de 5x10mm2 RZ1-K(AS) instalado en canalización aérea o subterránea existente. Según E.T. 16 (Lote 1), E.T. 16 (Lote 2), E.T. 13 (Lote 3) y E.T. 16 (Lote 4). Completamente instalada, probada y funcionando.

| Código | Ud | Descripción | Rendimiento | Precio | Importe |
|---|---|---|---|---|---|
| MO.OFI001 | h | Oficial 1ª | 0.04 | 15.59 | 0.62 |
| MO.PEO100 | h | Peón especializado | 0.04 | 15.13 | 0.61 |
| PEL0636 | m | 5x10 RZ1-K(AS) (material; 10/01/2018) | 1 | 10.21 | 10.21 |
| %.AUX005 | % | Medios auxiliares y resto de obra | 5 % | 11.44 | 0.57 |
|  |  | Total |  |  | 12.01 |

**ELAR639** m Línea 5x2.5 RZ1-K(AS)
65 m × 4.07 (4.31 con costes indirectos) = 280.15

**ELAR645** m Línea 4x2.5 RZ1-K(AS)
155 m × 3.46 (3.67 con costes indirectos) = 568.85

**ELAR653** m Línea 3x2.5 RZ1-K(AS)
65 m × 2.64 (2.8 con costes indirectos) = 182.00

**ELAR654** m Línea 3x1.5 RZ1-K(AS)
120 m × 2.26 (2.4 con costes indirectos) = 288.00

**ELAR671** m Multiconductor 2x1mm2 RZ1-K(AS)
100 m × 1.85 (1.96 con costes indirectos) = 196.00

**ELAR672** m Multiconductor 3x1mm2 RZ1-K(AS)
200 m × 2.1 (2.23 con costes indirectos) = 446.00

**ELAR673** m Multiconductor 5x1mm2 RZ1-K(AS)
60 m × 2.67 (2.83 con costes indirectos) = 169.80

**ELAR674** m Multiconductor 6x1mm2 RZ1-K(AS)
40 m × 2.86 (3.03 con costes indirectos) = 121.20

**ELAR701** ud Arqueta eléctrica 70x70
5 ud × 309.82 (328.41 con costes indirectos) = 1642.05

**321.100** m³ Excavación en zanjas y pozos por medios mecánicos, en cualquier
21.6 m³ × 10.11 (10.72 con costes indirectos) = 231.55

| Medición | Uds. | Largo | Ancho | Alto | Parcial |
|---|---|---|---|---|---|
|  | 1 | 45 | 0.6 | 0.8 | 21.600 |
| Total |  |  |  |  | 21.6 |

**332.351** m³ Relleno con material seleccionado de excavación
16.2 m³ × 12.43 (13.18 con costes indirectos) = 213.52

| Medición | Uds. | Largo | Ancho | Alto | Parcial |
|---|---|---|---|---|---|
|  | 1 | 45 | 0.6 | 0.6 | 16.200 |
| Total |  |  |  |  | 16.2 |

**ELAR725** m Canalización 3T 110
25 m × 11.16 (11.83 con costes indirectos) = 295.75

**ELAR726** m Canalización 2T 110
110 m × 7.88 (8.35 con costes indirectos) = 918.50

**ELAR743** m Bandeja con tapa 200x60
20 m × 32.83 (34.8 con costes indirectos) = 696.00

**ELAR744** m Bandeja con tapa 100x60
45 m × 25.43 (26.96 con costes indirectos) = 1213.20

**ELAR761** m Tubo PVC rígido d=32mm
45 m × 8.71 (9.23 con costes indirectos) = 415.35

**ELAR762** m Tubo PVC rígido d=25mm
50 m × 8.07 (8.55 con costes indirectos) = 427.50

**ELAR763** m Tubo PVC rígido d=20mm
125 m × 7.65 (8.11 con costes indirectos) = 1013.75

**ELAR764** m Tubo PVC rígido d=16mm
60 m × 7.34 (7.78 con costes indirectos) = 466.80

**ELAR768** m Tubo de acero 1"
30 m × 20.07 (21.27 con costes indirectos) = 638.10

**ELAR769** m Tubo de acero 1-1/2"
15 m × 23.35 (24.75 con costes indirectos) = 371.25

**ELAR783** ud Subcuadro con tomas de corriente
2 ud × 290.84 (308.29 con costes indirectos) = 616.58

**ELAR786** ud Toma de corriente
4 ud × 54.68 (57.96 con costes indirectos) = 231.84

**ELAR788** ud Caja de derivación
10 ud × 4.99 (5.29 con costes indirectos) = 52.90

**ELAR792** ud Botonera
6 ud × 60.38 (64 con costes indirectos) = 384.00

**ELAR793** ud Botonera reversible
9 ud × 69.73 (73.91 con costes indirectos) = 665.19

###### 30301050302 ALUMBRADO INTERIOR Y EXTERIOR
Importe: 5394.78

**ELAR804** ud Pantalla estanca led 8000 lm
13 ud × 121.03 (128.29 con costes indirectos) = 1667.77

**ELAR805** ud Pantalla estanca led zonas húmedas
4 ud × 306.17 (324.54 con costes indirectos) = 1298.16

**ELAR811** ud Emergencia 100 lm
5 ud × 38.43 (40.74 con costes indirectos) = 203.70

**ELAR812** ud Emergencia 200 lm
2 ud × 49.57 (52.54 con costes indirectos) = 105.08

**ELAR818** ud Punto de luz
24 ud × 25.61 (27.15 con costes indirectos) = 651.60

**ELAR787** ud Interruptor de alumbrado
5 ud × 31.4 (33.28 con costes indirectos) = 166.40

**ELAR825** ud Luminaria vial led
1 ud × 485.46 (514.59 con costes indirectos) = 514.59

**ELAR832** ud Columna de altura 5 metros
1 ud × 573.34 (607.74 con costes indirectos) = 607.74

**ELAR841** m Línea 2x6 para alumbrado exterior
10 m × 3.36 (3.56 con costes indirectos) = 35.60

**ELAR851** m Conductor 1x35 para PAT
10 m × 4.01 (4.25 con costes indirectos) = 42.50

**ELAR855** m Pica de PAT conexionada
1 m × 95.89 (101.64 con costes indirectos) = 101.64

###### 30301050303 PUESTA A TIERRA DE LA PLANTA
Importe: 867.06

**ELAR852** m Conductor 1x50 para PAT
60 m × 5.24 (5.55 con costes indirectos) = 333.00

**ELAR851** m Conductor 1x35 para PAT
30 m × 4.01 (4.25 con costes indirectos) = 127.50

**ELAR855** m Pica de PAT conexionada
4 m × 95.89 (101.64 con costes indirectos) = 406.56

###### 30301050304 ENERGÍA SOLAR FOTOVOLTAICA (04/11/2009)
Importe: 7158.65

**PF0335** UD Panel fotovoltaico 335W
12 UD × 102.77 (108.94 con costes indirectos) = 1307.28

**ESTMF2** UD Estructura de fijación 2 módulos fotovoltaicos
2 UD × 133.06 (141.04 con costes indirectos) = 282.08

**ESTMF4** UD Estructura de fijación 4 módulos fotovoltaicos
2 UD × 204.46 (216.73 con costes indirectos) = 433.46

**CCMFANG** UD Cuadro instalación fotovoltaica (04/11/2009)
1 UD × 4279.93 (4536.73 con costes indirectos) = 4536.73
Cuadro de protección y control de instalación fotovoltaica de Schneider o equivalente formado por:
- Envolvente metálico para locales húmedos, modelo Prisma P montado sobre zócalo con accesorios, puertas, placas de montaje, intalado, montado y conexionado.
- Compartimentación mínima 2b.
- Descargador de sobretensiones tipos I y II.
- Poder de corte según las características de la instalación.
- Interruptor genaral de 16 A IV y protección diferencial de 25 A y 300 mA
- Inversor fotovoltaico 6 kW
- Sistema antivertido CDP0
- Salidas al resto de los receptores y calibre de la aparamenta según esquema unifilar.
Completamente conexionado y en funcionamiento.

| Código | Ud | Descripción | Rendimiento | Precio | Importe |
|---|---|---|---|---|---|
| MO.OFI001 | h | Oficial 1ª | 5 | 15.59 | 77.95 |
| MO.PEO100 | h | Peón especializado | 5 | 15.13 | 75.65 |
| PEL0200 | ud | Módulo de armario completo con pilotería y mando en puerta | 1 | 1176 | 1176.00 |
| PEL02061 | ud | Protec. Sobretensiones PRD Tipo I + Tipo II | 1 | 186.21 | 186.21 |
| ELE02432M | UD | INT. MAGNETOTERMICO 10-20 II | 1 | 21.13 | 21.13 |
| ELE02430M | UD | INT. MAGNETOTERMICO 10-20 IV (material; 20/03/2020) | 1 | 129 | 129.00 |
| ELE02435M | UD | INT. DIFERENCIAL 25-40/300 IV | 1 | 257.63 | 257.63 |
| SAV-CDP0 | UD | CONTROLADOR DINAMICO DE POTENCIA (SISTEMA ANTIVERTIDO) | 1 | 762.6 | 762.60 |
| INVERTER6 | UD | INVERSOR FOTOVOLTAICO CC/CA 6 KW (material; 23/03/2020) | 1 | 1593.76 | 1593.76 |
|  |  | Total |  |  | 4279.93 |

**CCMFANG12** UD Caja de conexiones C.C.
1 UD × 113.21 (120 con costes indirectos) = 120.00

**ELE0135** ML Línea 3x2.5mm2 Cu 0.6/1kV RZ1-K (AS)
40 ML × 2.19 (2.32 con costes indirectos) = 92.80

**ELE0134** ML Línea 5x2.5mm2 Cu 0.6/1kV RZ1-K (AS) (09/08/2011)
10 ML × 3.22 (3.41 con costes indirectos) = 34.10
Línea de alimentación con conductores unipolares 5x2.5 mm2 Cu 0.6/1kV RZ1-K (AS) en canalización existente, incluso conexionado en inicio y final de línea. Completamente instalada, probada y funcionando.

| Código | Ud | Descripción | Rendimiento | Precio | Importe |
|---|---|---|---|---|---|
| MO.OFI001 | h | Oficial 1ª | 0.02 | 15.59 | 0.312 |
| MO.PEO100 | h | Peón especializado | 0.02 | 15.13 | 0.303 |
| ELE01301F1 | ML | CONDUCTOR 5x2.5 mm2 Cu 0.6/1kV (material; 05/02/2020) | 1 | 2.45 | 2.450 |
| %5 AUX | % | Medios auxiliares y resto de obra | 5 % | 3.065 | 0.153 |
|  |  | Total |  |  | 3.22 |

**ELE0512** ML Canalización bandeja perforada con tapa (100x60 mm)
15 ML × 22.15 (23.48 con costes indirectos) = 352.20

###### 30301050305 CLIMATIZACIÓN SALA CCM (09/08/2011)
Importe: 10674.18

**CLAR102** ud Climatización Tamaide (09/08/2011)
1 ud × 10069.98 (10674.18 con costes indirectos) = 10674.18
Climatización de la sala del CCM de la EBAR de Tamaide formada por bomba de calor 3,33/3,87 kW, recuperador, 1 split, conductos y conexiones. Completamente instalado.

| Código | Ud | Descripción | Rendimiento | Precio | Importe |
|---|---|---|---|---|---|
| MO.OFI001 | h | Oficial 1ª | 5 | 15.59 | 77.95 |
| MO.PEO100 | h | Peón especializado | 5 | 15.13 | 75.65 |
| PEC0009 | ud | Bomba de calor 3,33/3,87 kW (material; 01/02/2021) | 1 | 1963.25 | 1963.25 |
| PEC0032 | ud | Recuperador 1 (material; 01/09/2020) | 1 | 6485.75 | 6485.75 |
| PEC0054 | ud | Split | 1 | 868.7 | 868.70 |
| PEC0060 | ml | Conducto | 4 | 23.5 | 94.00 |
| PEC0062 | ud | Elementos de conexión | 1 | 25.15 | 25.15 |
| %5 AUX | % | Medios auxiliares y resto de obra | 5 % | 9590.45 | 479.52 |
|  |  | Total |  |  | 10069.98 |

###### 303010504 INSTRUMENTACIÓN (16/06/2010)
Importe: 12836.81

**EQ1475** ud Manómetro
3 ud × 143.8 (152.43 con costes indirectos) = 457.29

| Medición | Uds. | Parcial |
|---|---|---|
| Bombeo | 3 | 3.000 |
| Total |  | 3 |

**EQ1802** ud Interruptor de nivel-boya
2 ud × 46.19 (48.96 con costes indirectos) = 97.92

| Medición | Uds. | Parcial |
|---|---|---|
| Bombeos | 2 | 2.000 |
| Total |  | 2 |

**EQ1803** ud Medidor-transmisor nivel radar
2 ud × 1022 (1083.32 con costes indirectos) = 2166.64

| Medición | Uds. | Parcial |
|---|---|---|
| Pozo bombeo | 2 | 2.000 |
| Total |  | 2 |

**EQ1805** ud Transmisor de temperatura
1 ud × 272.47 (288.82 con costes indirectos) = 288.82

**EQ1806** ud Medidor en continuo de PH, con electrodo de compensador de Tra
1 ud × 1289.31 (1366.67 con costes indirectos) = 1366.67

**EQ1807** ud Medidor de conductividad
1 ud × 992.74 (1052.3 con costes indirectos) = 1052.30

**EQ1808** ud Detector de sulfhídrico
1 ud × 1005.28 (1065.6 con costes indirectos) = 1065.60

**EQ1405** ud Indicador digital
1 ud × 212.05 (224.77 con costes indirectos) = 224.77

**EMAR087** ud Caudalímetro electromagnético DN-100 PN10
1 ud × 1412.89 (1497.66 con costes indirectos) = 1497.66
Caudalímetro electromagnético marca SIEMENS ó equivalente, tipo SITRANS FM MAG-5000/5100W DN-100 PN10, con convertidor para la medida de caudal magnético-inductivo. Según ETP Instrumentación 1.3 (Lote 3), totalmente instalado, probado y funcionando.

| Código | Ud | Descripción | Rendimiento | Precio | Importe |
|---|---|---|---|---|---|
| MO.CAP001 | h | Capataz | 1.5 | 16.64 | 24.96 |
| MO.OFI001 | h | Oficial 1ª | 3 | 15.59 | 46.77 |
| MO.PEO001 | h | Peón | 6 | 14.98 | 89.88 |
| PEMAR087 | Ud | Caudalímetro electromagnético DN-100 PN10 (material; 20/01/2021) | 1 | 1184 | 1184.00 |
| %.AUX005 | % | Medios auxiliares y resto de obra | 5 % | 1345.61 | 67.28 |
|  |  | Total |  |  | 1412.89 |

Relación comercial: 035, 0

**EMAR195** ud Canal Parshall 6" Qmax 600 m3/h más medidor ultrasonidos
1 ud × 2974.88 (3153.37 con costes indirectos) = 3153.37

**EQ1406** ud Contolador monocanal
1 ud × 1382.8 (1465.77 con costes indirectos) = 1465.77

###### 303010505 CONTROL Y AUTOMATISMO (12/08/2010)
Importe: 11196.44

**EQ1956** ud Fuente de alimentación industrial ininterrumpida (SAI)
1 ud × 606.42 (642.81 con costes indirectos) = 642.81

**EQ1959** ud Puesta en marcha de la instalación
1 ud × 547.82 (580.69 con costes indirectos) = 580.69

**EQ1981** m Línea conductor apantallado 4x1.5 mm2
100 m × 2.08 (2.2 con costes indirectos) = 220.00

**EQ1983** m Tubo rígido de PVC, D=110 mm
100 m × 4.01 (4.25 con costes indirectos) = 425.00

**EQ19611** ud Estación Local Remota I
1 ud × 8799.94 (9327.94 con costes indirectos) = 9327.94

###### 205010508 INSTALACIÓN CCTV (12/08/2010)
Importe: 2980.5

**ECCTV01** ud Cámara DOMO
2 ud × 496.3 (526.08 con costes indirectos) = 1052.16

**ECCTV02** ud Cámara BULLET
1 ud × 491.86 (521.37 con costes indirectos) = 521.37

**ECCTV03** ud SWITCH gestionable para CCTV
1 ud × 1327.33 (1406.97 con costes indirectos) = 1406.97

### 3C04 COMUNICACIONES (19/11/1998)
Importe: 205120.58

**810.001** m Canalización compuesta por 1 tritubo PEAD ø63 mm
5946 m × 23.58 (24.99 con costes indirectos) = 148590.54

| Medición | Uds. | Largo | Parcial |
|---|---|---|---|
| COLECTOR SM02 | 1 | 5290 | 5290.000 |
| COLECTOR SM04 | 1 | 656 | 656.000 |
| Subtotal |  |  | 5946.000 |
| Total |  |  | 5946 |

**850.030A** ud Arqueta telecomunicaciones 50x50x50 cm
198 ud × 254.7 (269.98 con costes indirectos) = 53456.04

| Medición | Uds. | Parcial |
|---|---|---|
| (1 cada 30 m) |  |  |
| COLECTOR SM02 | 176 | 176.000 |
| COLECTOR SM04 | 22 | 22.000 |
| Subtotal |  | 198.000 |
| Total |  | 198 |

**850.031** ud Conexión GRPS aliviaderos o EBARES-EDAR (10/08/2020)
1 ud × 2900 (3074 con costes indirectos) = 3074.00
Conexión vía GRPS de aliviaderos o EBARES con la EDAR, totalmente instalada y terminada.

| Código | Ud | Descripción | Rendimiento | Precio | Importe |
|---|---|---|---|---|---|
| P850031 | ud | Conexión GRPS aliviaderos-EDAR (material; 10/08/2020) | 1 | 2900 | 2900.00 |
|  |  | Total |  |  | 2900 |

### 3C05 MANTENIMIENTO DEL TRÁFICO (20/10/2006)
Importe: 67312.62

**990.001** dia Desvío tráfico longitudinal de la vía
105 dia × 587.09 (622.32 con costes indirectos) = 65343.60

| Medición | Uds. | Parcial |
|---|---|---|
| COLECTOR SM02 | 105 | 105.000 |
| Total |  | 105 |

**990.002** ud Desvío tráfico puntual a la vía
3 ud × 333.51 (353.52 con costes indirectos) = 1060.56

| Medición | Uds. | Parcial |
|---|---|---|
| COLECTOR SM02 | 2 | 2.000 |
| COLECTOR SM04 | 1 | 1.000 |
| Subtotal |  | 3.000 |
| Total |  | 3 |

**990.003** ud Desvío tráfico por rutas alternativas
3 ud × 285.68 (302.82 con costes indirectos) = 908.46

| Medición | Uds. | Parcial |
|---|---|---|
| COLECTOR SM01 | 1 | 1.000 |
| COLECTOR SM02 | 1 | 1.000 |
| COLECTOR SM04 | 1 | 1.000 |
| Subtotal |  | 3.000 |
| Total |  | 3 |

### 3C06 MEDIDAS AMBIENTALES (01/01/2010)
Importe: 106991.42

#### 3S.06.01 PROTECCIÓN DE LA CALIDAD ATMOSFÉRICA (01/01/2010)
Importe: 2579.97

**980.051** ud Control de niveles sonoros
2 ud × 900 (954 con costes indirectos) = 1908.00

**980.052** m² Riego de viales y zona de obra
22399 m² × 0.03 (0.03 con costes indirectos) = 671.97

| Medición | Uds. | Largo | Parcial |
|---|---|---|---|
| COLECTORES, IMPULSIONES, EMISARIOS, EBARES Y ETBARES | 1 | 22399 | 22399.000 |
| Total |  |  | 22399 |

#### 3S.06.02 PROTECCIÓN DE LA VEGETACIÓN Y FAUNA (09/01/2018)
Importe: 3395.35

**980.110** m Jalonamiento de vegetación
246 m × 0.95 (1.01 con costes indirectos) = 248.46

**980.105** ud Transplante ejemplares flora protegida
11 ud × 19.1 (20.25 con costes indirectos) = 222.75

| Medición | Uds. | Parcial |
|---|---|---|
| tabaiba dulce (Euphorbia balsamifera) | 10 | 10.000 |
| cardón (Euphorbia canariensis) | 1 | 1.000 |
| gualdón (Reseda scoparia) |  |  |
| cardoncillo gris (Ceropegia fusca) |  |  |
| Total |  | 11 |

**980.106** ud Erradicación de flora exótica (24/07/2020)
1 ud × 900 (954 con costes indirectos) = 954.00
Erradicación de ejemplares de especies consideradas invasoras

| Código | Ud | Descripción | Rendimiento | Precio | Importe |
|---|---|---|---|---|---|
| MAT.SEGAMB013 | ud | Erradicación de flora exótica (material; 24/07/2020) | 1 | 900 | 900.00 |
|  |  | Total |  |  | 900 |

| Medición | Uds. | Parcial |
|---|---|---|
| Aldea (Colector Aldea Blanca), entre los PPKK 0+000 - 0+600 | 1 | 1.000 |
| Total |  | 1 |

**980.107** ud Restauración de hábitats
6 ud × 13.1 (13.89 con costes indirectos) = 83.34

**980.103.LT3** ud Inventario previo avifauna y quirópteros (10/11/2020)
1 ud × 330 (349.8 con costes indirectos) = 349.80
Inventario previo a las obras sobre las áreas prioritarias para la avifauna potencialmente afectadas por las obras y sobre las potenciales zonas con presencia de quirópteros. Lote 3.

| Código | Ud | Descripción | Rendimiento | Precio | Importe |
|---|---|---|---|---|---|
| MAT.SEGAMB11 | ud | Inventario previo avifauna y quirópteros (10/11/2020) | 1 | 330 | 330.00 |
|  |  | Total |  |  | 330 |

**980.101.LT3** ud Seguimiento transplantes y revegetaciones (21/12/2020)
1 ud × 250 (265 con costes indirectos) = 265.00
Seguimiento de transplantes directos y revegetaciones realizado por especialista en flora canaria de todas las zonas donde se prevén transplantes y revegetaciones en parcelas para la instalación de EBARES, ETBARES y EDAR.

| Código | Ud | Descripción | Rendimiento | Precio | Importe |
|---|---|---|---|---|---|
| MAT.SEGAMB43 | ud | Seguimiento de transplantes y revegetaciones (21/12/2020) | 1 | 250 | 250.00 |
|  |  | Total |  |  | 250 |

**980.102** ud Solicitud autorización Pimelia
1 ud × 1200 (1272 con costes indirectos) = 1272.00

#### 3S.06.03 PROTECCIÓN DEL PATRIMONIO HISTÓRICO (09/01/2018)
Importe: 8077.26

**980.055** mes Seguimiento arqueológico
10 mes × 750 (795 con costes indirectos) = 7950.00

**980.056** m Señalización áreas o elementos patrimoniales
126 m × 0.95 (1.01 con costes indirectos) = 127.26

#### 3S.06.04 PROGRAMA DE VIGILANCIA AMBIENTAL (12/01/2018)
Importe: 29044

**980.100.LT3** mes Seguimiento ambiental Lote 3 (23/02/2018)
10 mes × 1000 (1060 con costes indirectos) = 10600.00
Coordinación y seguimiento ambiental de las obras del Lote 3 durante la fase de construcción durante los 10 meses que dura la obra.

| Código | Ud | Descripción | Rendimiento | Precio | Importe |
|---|---|---|---|---|---|
| MAT.MEDAMB01 | mes | Seguimiento ambiental | 1 | 1000 | 1000.00 |
|  |  | Total |  |  | 1000 |

**980.200** mes Informe mensual
10 mes × 1200 (1272 con costes indirectos) = 12720.00

**980.300** ud Informe especial
1 ud × 1200 (1272 con costes indirectos) = 1272.00

**980.400** ud Informe final
1 ud × 2400 (2544 con costes indirectos) = 2544.00

**980.600** ud Seguimiento control del ruido
2 ud × 900 (954 con costes indirectos) = 1908.00

| Medición | Uds. | Parcial |
|---|---|---|
| EBAR Tamaide | 2 | 2.000 |
| Total |  | 2 |

#### 3S.06.05 PROTECCIÓN PIMELIA CANARIENSIS (18/01/2022)
Importe: 63894.84

**980.114** h Trabajos biólogo
206.51 h × 61.35 (65.03 con costes indirectos) = 13429.35

| Medición | Uds. | Largo | Ancho | Alto | Parcial |
|---|---|---|---|---|---|
| Colector SM02 (Largo*ancho)/(rendimiento) | 0.003174603175 | 1127 | 13 |  | 46.511 |
| Horas generales (horas/día)*(día/mes)*mes | 1 | 8 | 2 | 10 | 160.000 |
| Total |  |  |  |  | 206.51 |

**980.115** h Trabajos ayudante biólogo
1413.02 h × 16.1 (17.07 con costes indirectos) = 24120.25

| Medición | Uds. | Largo | Ancho | Alto | Parcial |
|---|---|---|---|---|---|
| Colector SM02 (Largo*ancho)/(rendimiento) | 0.003174603175 | 1127 | 13 | 2 | 93.022 |
| Horas generales (horas/día)*(día/mes)*mes | 2 | 3 | 22 | 10 | 1320.000 |
| Total |  |  |  |  | 1413.02 |

**980.116** m Instalación barrera perimetral
1156 m × 21.5 (22.79 con costes indirectos) = 26345.24

| Medición | Uds. | Largo | Parcial |
|---|---|---|---|
| Colector SM02 (barrera un lado) | 1 | 1098 | 1098.000 |
| Colector SM02 (barrera dos lados) | 2 | 29 | 58.000 |
| Subtotal |  |  | 1156.000 |
| Total |  |  | 1156 |

### 3C07 GESTIÓN DE RESIDUOS DE CONSTRUCCIÓN Y DEMOLICIÓN (19/11/1998)
Importe: 28902.3

#### 3S.07.01 INSTALACIONES PUNTOS LIMPIOS (25/08/2020)
Importe: 14543.2

**950.100** ud Punto Limpio tipo 1 (Inst. aux., RPs y Sustancias Peligrosas)
1 ud × 7560 (8013.6 con costes indirectos) = 8013.60

| Medición | Uds. | Parcial |
|---|---|---|
| FASE 3 | 1 | 1.000 |
| Total |  | 1 |

**950.101** ud Punto Limpio tipo 2 (RNPs y/o Inertes)
11 ud × 560 (593.6 con costes indirectos) = 6529.60

| Medición | Uds. | Parcial |
|---|---|---|
| COLECTORES | 2 | 2.000 |
| IMPULSIONES | 1 | 1.000 |
| ALIVIADEROS | 4 | 4.000 |
| HINCAS | 3 | 3.000 |
| EBARES | 1 | 1.000 |
| Subtotal |  | 11.000 |
| Total |  | 11 |

**950.102** ud Balsa lavado cubas de hormigón
0 ud × 50 (53 con costes indirectos) = 0.00

#### 3S.07.02 GESTIÓN RCD NATURALEZA NO PETREA (19/11/1998)
Importe: 656.36

**950.200** tn Gestion residuos madera 17 02 01
2.31 tn × 8.44 (8.95 con costes indirectos) = 20.67

**950.201** tn Gestión residuos metales 17 04 05
18.24 tn × 6.94 (7.36 con costes indirectos) = 134.25

**950.202** tn Gestión residuos papel/cartón 20 01 01
4.62 tn × 7.94 (8.42 con costes indirectos) = 38.90

**950.203** tn Gestión residuos plástico 17 02 03
17.15 tn × 25.44 (26.97 con costes indirectos) = 462.54

#### 3S.07.03 GESTIÓN RCD NATURALEZA PÉTREA (19/11/1998)
Importe: 11955.23

**950.300** tn Gestión residuos asfálticos 17 03 02
1120.61 tn × 6.44 (6.83 con costes indirectos) = 7653.77

**950.301** tn Gestión residuos hormigón 17 01 01
71.52 tn × 5.59 (5.93 con costes indirectos) = 424.11

**950.302** tn Gestión residuos mezcla cerámicos 17 01 02 - 17 01 03
591.06 tn × 6.19 (6.56 con costes indirectos) = 3877.35

#### 3S.07.04 GESTIÓN BASURA, RESIDUOS POT. PELIGROSOS Y OTROS (19/11/1998)
Importe: 61.64

**950.400** tn Gestión RCD basuras 20 01
1.7 tn × 27.27 (28.91 con costes indirectos) = 49.15

**950.405** tn Gestión residuos potencialmente peligrosos y otros
0.17 tn × 69.31 (73.47 con costes indirectos) = 12.49

#### 3S.07.05 GESTIÓN DE RESIDUOS PELIGROSOS
Importe: 1685.87

**500.011** tn Carga y transporte RP a planta de valorización
5.48 tn × 290.23 (307.64 con costes indirectos) = 1685.87

### 3C08 SEGURIDAD Y SALUD (08/03/2021)
Importe: 54919.72

**EMAR32** PA SEGURIDAD Y SALUD LOTE 3 (08/03/2021)
1 PA × 51811.06 (54919.72 con costes indirectos) = 54919.72
Partida Alzada a Justificar para Seguridad y Salud Lote 3.

### 3C09 PRUEBAS DE FUNCIONAMIENTO (09/09/2021)
Importe: 9367.62

**EPF003** MES Pruebas de funcionamiento Lote 3 (09/09/2021)
6 MES × 1472.9 (1561.27 con costes indirectos) = 9367.62
Pruebas de funcionamiento del sistema de saneamiento Lote 3.

### 3C10 VARIOS (01/03/2021)
Importe: 37206

**500.033.3** PA Inventario patologías en edificios (01/03/2021)
1 PA × 25000 (26500 con costes indirectos) = 26500.00
Inventario de patologías en edificios, previo y posterior a las obras

**500.033.8** PA Estudios seguridad hinca
1 PA × 3000 (3180 con costes indirectos) = 3180.00

**500.033.9** PA Sondeos y ensayos zona hinca
1 PA × 7100 (7526 con costes indirectos) = 7526.00

## 4 BOMBEOS E IMPULSIONES COSTA SAN MIGUEL (15/11/1998)
Importe: 16854220.58
Relación comercial: 000, 0, 001, 002

### 4C01 COLECTORES GRAVEDAD (19/11/1998)
Importe: 218076.69

#### 4S.01.01 COLECTOR AMARILLA GOLF II (AG01) (19/11/1998)
Importe: 218076.69

##### 4S.01.01.01 DEMOLICIONES Y MOVIMIENTO DE TIERRAS (19/11/1998)
Importe: 108951.51

**321.100** m³ Excavación en zanjas y pozos por medios mecánicos, en cualquier
2480.8 m³ × 10.11 (10.72 con costes indirectos) = 26594.18

| Medición | Uds. | Largo | Parcial |
|---|---|---|---|
| Según medición auxiliar | 1 | 2480.8 | 2480.800 |
| Total |  |  | 2480.8 |

**332.300** m³ Relleno con arena basáltica
787.3 m³ × 14.14 (14.99 con costes indirectos) = 11801.63

| Medición | Uds. | Largo | Parcial |
|---|---|---|---|
| Según medición auxiliar | 1 | 787.3 | 787.300 |
| Total |  |  | 787.3 |

**332.350** m³ Relleno con material seleccionado procedente de préstamo
321.99 m³ × 12.4 (13.14 con costes indirectos) = 4230.95

| Medición | Uds. | Largo | Parcial |
|---|---|---|---|
| Según medición auxiliar | 0.25 | 1287.96 | 321.990 |
| Total |  |  | 321.99 |

**332.351** m³ Relleno con material seleccionado de excavación
965.97 m³ × 12.43 (13.18 con costes indirectos) = 12731.48

| Medición | Uds. | Largo | Parcial |
|---|---|---|---|
| Según medición auxiliar | 0.75 | 1287.96 | 965.970 |
| Total |  |  | 965.97 |

**350.100** m² Entibación
2861.36 m² × 17.67 (18.73 con costes indirectos) = 53593.27

| Medición | Uds. | Largo | Parcial |
|---|---|---|---|
| Según medición auxiliar | 1 | 2861.36 | 2861.360 |
| Total |  |  | 2861.36 |

##### 4S.01.01.02 COLECTOR (19/11/1998)
Importe: 102321.65

**415.400** m Tubería PVC corrugada DN 400 mm SN-8
989 m × 63.88 (67.71 con costes indirectos) = 66965.19

| Medición | Uds. | Largo | Parcial |
|---|---|---|---|
| Eje completo | 1 | 989 | 989.000 |
| Total |  |  | 989 |

**410.402** ud Pozo registro mixto Tipo I ø1.200 mm h < 2 m
15 ud × 941.72 (998.22 con costes indirectos) = 14973.30

**410.404** ud Pozo registro mixto Tipo I ø1.200 mm 2 < h < 4 m
11 ud × 1230.49 (1304.32 con costes indirectos) = 14347.52

**410.960** ud Tapa de fundición dúctil ø600 mm, clase D400 para tráfico intens
26 ud × 219 (232.14 con costes indirectos) = 6035.64

##### 4S.01.01.03 FIRMES Y PAVIMENTOS (véase arriba)

### 4C02 IMPULSIONES (15/11/1998)
Importe: 4252317.46

#### 4S.02.01 IMPULSIÓN EBAR LOMO DE SAN BLAS - SAN BLAS (IM10) (19/11/1998)
Importe: 226189.3

##### 4S.02.01.01 DEMOLICIONES Y MOVIMIENTO DE TIERRAS (19/11/1998)
Importe: 23378.41

**301.000** m² (cm) Fresado pavimento asfáltico
1134 m² × 0.4 (0.42 con costes indirectos) = 476.28

| Medición | Uds. | Largo | Ancho | Parcial |
|---|---|---|---|---|
| 0+058 - 0+625 | 2 | 567 | 1 | 1134.000 |
| Total |  |  |  | 1134 |

**301.010** m² Demolición de firme asfáltico existente
680.4 m² × 15.04 (15.94 con costes indirectos) = 10845.58

| Medición | Uds. | Largo | Ancho | Parcial |
|---|---|---|---|---|
| 0+058 - 0+625 | 1 | 567 | 1.2 | 680.400 |
| Total |  |  |  | 680.4 |

**321.100** m³ Excavación en zanjas y pozos por medios mecánicos, en cualquier
740 m³ × 10.11 (10.72 con costes indirectos) = 7932.80

| Medición | Uds. | Largo | Parcial |
|---|---|---|---|
| Según medición auxiliar |  |  |  |
| IM-10, IM-17 | 1 | 740 | 740.000 |
| Subtotal |  |  | 740.000 |
| Total |  |  | 740 |

**332.300** m³ Relleno con arena basáltica
275.1 m³ × 14.14 (14.99 con costes indirectos) = 4123.75

| Medición | Uds. | Largo | Parcial |
|---|---|---|---|
| Según medición auxiliar |  |  |  |
| IM-10, IM-17 | 1 | 275.1 | 275.100 |
| Subtotal |  |  | 275.100 |
| Total |  |  | 275.1 |

##### 4S.02.01.02 CANALIZACIÓN (19/11/1998)
Importe: 43517.69

**417.160** m Tubería de PE-100 DN 160 mm PN 10
1169 m × 27.14 (28.77 con costes indirectos) = 33632.13

| Medición | Uds. | Largo | Parcial |
|---|---|---|---|
| Eje completo | 1 | 1169 | 1169.000 |
| Total |  |  | 1169 |

**410.500** ud Pozo de registro para ventosa o desagüe conducción <ø300 h<2,00
5 ud × 800.74 (848.78 con costes indirectos) = 4243.90

| Medición | Uds. | Parcial |
|---|---|---|
| Ventosas | 3 | 3.000 |
| Desagües | 2 | 2.000 |
| Subtotal |  | 5.000 |
| Total |  | 5 |

**490.000** ud Ventosa trifuncional ø25 mm PN16
3 ud × 386.07 (409.23 con costes indirectos) = 1227.69
Ventosa trifuncional, Ventex SR de Saint-Gobain PAM o similar, ø25 mm, con conjunto tobera purgador apto para PN16 y flotadores de acero latonado revestidos de elastómero, conexión a tubería con brida PN16, con revestimiento epoxi de 250 µm (espesor mínimo). Completamente instalada, probada y funcionando.

| Código | Ud | Descripción | Rendimiento | Precio | Importe |
|---|---|---|---|---|---|
| MAT.VENT000 | ud | Ventosa 3F Ventex SR ø25 mm PN16 (material; 25/08/2020) | 1 | 365 | 365.00 |
| MO.OFI001 | h | Oficial 1ª | 0.15 | 15.59 | 2.34 |
| MO.PEO001 | h | Peón | 0.5 | 14.98 | 7.49 |
| %.AUX003 | % | Medios auxiliares y resto de obra | 3 % | 374.83 | 11.24 |
|  |  | Total |  |  | 386.07 |

| Medición | Uds. | Parcial |
|---|---|---|
| Ventosas | 3 | 3.000 |
| Total |  | 3 |

**490.106** ud Desagüe ø50 mm PN16
2 ud × 263.54 (279.35 con costes indirectos) = 558.70
Desagüe para tubería formado por válvula de seccionamiento ø50 mm de bridas PN16, tipo Euro 20/21 de Saint-Gobain PAM o similar, asiento en FDC revestido de caucho EPDM, cuerpo y tapa de fundición dúctil con revestimiento de epoxi de 250 µm (espesor mínimo) colocada sobre "T" ø160 y derivación en brida orientable ø50, de fundición dúctil, EEB Integral de Saint-Gobain PAM o similar, con revestimiento interior y exterior de pintura epoxi de 250 µm (espesor mínimo), unión enchufe mediante junta automática flexible tipo Standard de elastómero en NBR bilabial. Completamente instalada, probada y funcionando.

| Código | Ud | Descripción | Rendimiento | Precio | Importe |
|---|---|---|---|---|---|
| MAT.VALVC050 | ud | Válvula compuerta EURO 20/21 ø50 PN16 (material; 25/08/2020) | 1 | 76.89 | 76.89 |
| MAT.TFDC050 | ud | T EEB ø160/50 PN10/40 rev. epoxi 250 µm (material; 25/08/2020) | 1 | 168.36 | 168.36 |
| MO.OFI001 | h | Oficial 1ª | 0.2 | 15.59 | 3.12 |
| MO.PEO001 | h | Peón | 0.5 | 14.98 | 7.49 |
| %.AUX003 | % | Medios auxiliares y resto de obra | 3 % | 255.86 | 7.68 |
|  |  | Total |  |  | 263.54 |

| Medición | Uds. | Parcial |
|---|---|---|
| Desagües | 2 | 2.000 |
| Total |  | 2 |

**610.400** m³ Codo / Anclaje de tubería de impulsión
13.3 m³ × 273.46 (289.87 con costes indirectos) = 3855.27

| Medición | Uds. | Largo | Parcial |
|---|---|---|---|
| (incr. 20 % parte inferior) |  |  |  |
| SEGÚN ANEJO DE CÁLCULO |  |  |  |
| Codo 1 | 1.2 | 0.3 | 0.360 |
| Codo 2 | 1.2 | 0.93 | 1.116 |
| Codo 3 | 1.2 | 0.56 | 0.672 |
| Codo 4 | 1.2 | 0.56 | 0.672 |
| Codo 5 | 1.2 | 0.09 | 0.108 |
| Codo 6 | 1.2 | 0.3 | 0.360 |
| Codo 7 | 1.2 | 0.3 | 0.360 |
| Codo 8 | 1.2 | 0.3 | 0.360 |
| Codo 9 | 1.2 | 0.56 | 0.672 |
| Codo 10 | 1.2 | 0.56 | 0.672 |
| Codo 11 | 1.2 | 0.93 | 1.116 |
| Codo 12 | 1.2 | 0.16 | 0.192 |
| Codo 13 | 1.2 | 0.3 | 0.360 |
| Codo 14 | 1.2 | 0.1 | 0.120 |
| Codo 15 | 1.2 | 0.3 | 0.360 |
| Codo 16 | 1.2 | 0.3 | 0.360 |
| Codo 17 | 1.2 | 0.16 | 0.192 |
| Codo 18 | 1.2 | 0.16 | 0.192 |
| Codo 19 | 1.2 | 0.56 | 0.672 |
| Codo 20 | 1.2 | 0.93 | 1.116 |
| Codo 21 | 1.2 | 0.93 | 1.116 |
| Codo 22 | 1.2 | 0.3 | 0.360 |
| Codo 23 | 1.2 | 0.56 | 0.672 |
| Codo 24 | 1.2 | 0.93 | 1.116 |
| Subtotal |  |  | 13.296 |
| Total |  |  | 13.3 |

##### 4S.02.01.03 FIRMES Y PAVIMENTOS (01/01/2000)
Importe: 52719.41

**501.001** m³ Zahorra artificial
19.32 m³ × 25.01 (26.51 con costes indirectos) = 512.17

| Medición | Uds. | Largo | Parcial |
|---|---|---|---|
| Según medición auxiliar | 1 | 19.32 | 19.320 |
| Total |  |  | 19.32 |

**513.125** m³ Suelo cemento
862.66 m³ × 30.21 (32.02 con costes indirectos) = 27622.37

| Medición | Uds. | Largo | Parcial |
|---|---|---|---|
| Según medición auxiliar | 1 | 862.66 | 862.660 |
| Total |  |  | 862.66 |

**530.001** m² Riego de imprimación con emulsión C60BF4 IMP
680.4 m² × 1.53 (1.62 con costes indirectos) = 1102.25

| Medición | Uds. | Largo | Ancho | Parcial |
|---|---|---|---|---|
| 0+058 - 0+625 | 1 | 567 | 1.2 | 680.400 |
| Total |  |  |  | 680.4 |

**542.055** tn MBC tipo AC32/base/50-70/G (G-20)
95.94 tn × 73.01 (77.39 con costes indirectos) = 7424.80

| Medición | Uds. | Largo | Ancho | Alto | Parcial |
|---|---|---|---|---|---|
| 0+058 - 0+625 | 2.35 | 567 | 1.2 | 0.06 | 95.936 |
| Total |  |  |  |  | 95.94 |

**531.001** m² Riego de adherencia con emulsión C60B3 ADH
1814.4 m² × 0.95 (1.01 con costes indirectos) = 1832.54

| Medición | Uds. | Largo | Ancho | Parcial |
|---|---|---|---|---|
| 0+058 - 0+625 | 1 | 567 | 3.2 | 1814.400 |
| Total |  |  |  | 1814.4 |

**542.043** tn MBC tipo AC16/surf/50-70/D (D-12)
174.18 tn × 77.05 (81.67 con costes indirectos) = 14225.28

| Medición | Uds. | Largo | Ancho | Alto | Parcial |
|---|---|---|---|---|---|
| 0+058 - 0+625 | 2.4 | 567 | 3.2 | 0.04 | 174.182 |
| Total |  |  |  |  | 174.18 |

##### 4S.02.01.04 REPOSICIONES (19/11/1998)
Importe: 106573.79

###### 402010401 RED ELÉCTRICA (19/11/1998)
Importe: 97231.19

###### 40201040101 SM-SSAA-ELE-42 (19/11/1998)
Importe: 24153.28

**800.416** m Canalización hormigonada 4 PE ø200 mm
95 m × 79.22 (83.97 con costes indirectos) = 7977.15

| Medición | Uds. | Largo | Parcial |
|---|---|---|---|
| 0+532-0+625(IM10), 0+000-0+110(IM17) | 1 | 95 | 95.000 |
| Total |  |  | 95 |

**850.011** ud Arqueta eléctrica AR-1 en calzada
4 ud × 789.69 (837.07 con costes indirectos) = 3348.28

| Medición | Uds. | Parcial |
|---|---|---|
| 0+532-0+625(IM10), 0+000-0+110(IM17) | 4 | 4.000 |
| Total |  | 4 |

**880.415** m Línea eléctrica 4x(1x150) mm² Cu 0,6/1 KV
95 m × 127.39 (135.03 con costes indirectos) = 12827.85

| Medición | Uds. | Largo | Parcial |
|---|---|---|---|
| 0+532-0+625(IM10), 0+000-0+110(IM17) | 1 | 95 | 95.000 |
| Total |  |  | 95 |

###### 40201040102 SM-SSAA-ELE-43 (19/11/1998)
Importe: 35682.42

**800.416** m Canalización hormigonada 4 PE ø200 mm
140 m × 79.22 (83.97 con costes indirectos) = 11755.80

| Medición | Uds. | Largo | Parcial |
|---|---|---|---|
| 0+390 - 0+525 | 1 | 140 | 140.000 |
| Total |  |  | 140 |

**850.011** ud Arqueta eléctrica AR-1 en calzada
6 ud × 789.69 (837.07 con costes indirectos) = 5022.42

| Medición | Uds. | Parcial |
|---|---|---|
| 0+390 - 0+525 | 6 | 6.000 |
| Total |  | 6 |

**880.415** m Línea eléctrica 4x(1x150) mm² Cu 0,6/1 KV
140 m × 127.39 (135.03 con costes indirectos) = 18904.20

| Medición | Uds. | Largo | Parcial |
|---|---|---|---|
| 0+390 - 0+525 | 1 | 140 | 140.000 |
| Total |  |  | 140 |

###### 40201040103 SM-SSAA-ELE-44 (19/11/1998)
Importe: 24372.28

**800.416** m Canalización hormigonada 4 PE ø200 mm
96 m × 79.22 (83.97 con costes indirectos) = 8061.12

| Medición | Uds. | Largo | Parcial |
|---|---|---|---|
| 0+160 - 0+252 | 1 | 96 | 96.000 |
| Total |  |  | 96 |

**850.011** ud Arqueta eléctrica AR-1 en calzada
4 ud × 789.69 (837.07 con costes indirectos) = 3348.28

| Medición | Uds. | Parcial |
|---|---|---|
| 0+160 - 0+252 | 4 | 4.000 |
| Total |  | 4 |

**880.415** m Línea eléctrica 4x(1x150) mm² Cu 0,6/1 KV
96 m × 127.39 (135.03 con costes indirectos) = 12962.88

| Medición | Uds. | Largo | Parcial |
|---|---|---|---|
| 0+160 - 0+252 | 1 | 96 | 96.000 |
| Total |  |  | 96 |

###### 40201040104 SM-SSAA-ELE-45 (19/11/1998)
Importe: 13023.21

**800.416** m Canalización hormigonada 4 PE ø200 mm
48 m × 79.22 (83.97 con costes indirectos) = 4030.56

| Medición | Uds. | Largo | Parcial |
|---|---|---|---|
| 0+050 - 0+100 | 1 | 48 | 48.000 |
| Total |  |  | 48 |

**850.011** ud Arqueta eléctrica AR-1 en calzada
3 ud × 789.69 (837.07 con costes indirectos) = 2511.21

| Medición | Uds. | Parcial |
|---|---|---|
| 0+050 - 0+100 | 3 | 3.000 |
| Total |  | 3 |

**880.415** m Línea eléctrica 4x(1x150) mm² Cu 0,6/1 KV
48 m × 127.39 (135.03 con costes indirectos) = 6481.44

| Medición | Uds. | Largo | Parcial |
|---|---|---|---|
| 0+050 - 0+100 | 1 | 48 | 48.000 |
| Total |  |  | 48 |

###### 402010402 RED DE SANEAMIENTO (19/11/1998)
Importe: 9342.6

###### 40201040201 SM-SSAA-SAN-33 (19/11/1998)
Importe: 9342.6

**406.223** m Canal de drenaje simple
6 m × 920.84 (976.09 con costes indirectos) = 5856.54

| Medición | Uds. | Largo | Parcial |
|---|---|---|---|
| 0+058 - 0+080 | 1 | 6 | 6.000 |
| Total |  |  | 6 |

**415.400** m Tubería PVC corrugada DN 400 mm SN-8
22 m × 63.88 (67.71 con costes indirectos) = 1489.62

| Medición | Uds. | Largo | Parcial |
|---|---|---|---|
| 0+058 - 0+080 | 1 | 22 | 22.000 |
| Total |  |  | 22 |

**410.402** ud Pozo registro mixto Tipo I ø1.200 mm h < 2 m
2 ud × 941.72 (998.22 con costes indirectos) = 1996.44

| Medición | Uds. | Parcial |
|---|---|---|
| 0+058 - 0+080 | 2 | 2.000 |
| Total |  | 2 |

#### 4S.02.02 IMPULSIÓN GOLF DEL SUR - COLECTOR AMARILLA GOLF (IM11) (15/11/1998)
Importe: 318988.19

##### 4S.02.02.01 DEMOLICIONES Y MOVIMIENTO DE TIERRAS (19/11/1998)
Importe: 85085.61

**301.000** m² (cm) Fresado pavimento asfáltico
240 m² × 0.4 (0.42 con costes indirectos) = 100.80

| Medición | Uds. | Largo | Ancho | Parcial |
|---|---|---|---|---|
| 0+453-0+573 | 2 | 120 | 1 | 240.000 |
| Total |  |  |  | 240 |

**301.010** m² Demolición de firme asfáltico existente
168 m² × 15.04 (15.94 con costes indirectos) = 2677.92

| Medición | Uds. | Largo | Ancho | Parcial |
|---|---|---|---|---|
| 0+453-0+573 | 1 | 120 | 1.4 | 168.000 |
| Total |  |  |  | 168 |

**301.009** m² Demolición de pavimento de acera
588 m² × 88.8 (94.13 con costes indirectos) = 55348.44

| Medición | Uds. | Largo | Ancho | Parcial |
|---|---|---|---|---|
| 0+033 - 0+453 | 1 | 420 | 1.4 | 588.000 |
| Total |  |  |  | 588 |

**321.100** m³ Excavación en zanjas y pozos por medios mecánicos, en cualquier
1412.3 m³ × 10.11 (10.72 con costes indirectos) = 15139.86

| Medición | Uds. | Largo | Parcial |
|---|---|---|---|
| Según medición auxiliar | 1 | 1412.3 | 1412.300 |
| Total |  |  | 1412.3 |

**332.300** m³ Relleno con arena basáltica
539.7 m³ × 14.14 (14.99 con costes indirectos) = 8090.10

| Medición | Uds. | Largo | Parcial |
|---|---|---|---|
| Según medición auxiliar | 1 | 539.7 | 539.700 |
| Total |  |  | 539.7 |

**332.350** m³ Relleno con material seleccionado procedente de préstamo
1.59 m³ × 12.4 (13.14 con costes indirectos) = 20.89

| Medición | Uds. | Largo | Parcial |
|---|---|---|---|
| Según medición auxiliar | 0.25 | 6.35 | 1.588 |
| Total |  |  | 1.59 |

**332.351** m³ Relleno con material seleccionado de excavación
4.76 m³ × 12.43 (13.18 con costes indirectos) = 62.74

| Medición | Uds. | Largo | Parcial |
|---|---|---|---|
| Según medición auxiliar | 0.75 | 6.35 | 4.763 |
| Total |  |  | 4.76 |

**350.100** m² Entibación
194.6 m² × 17.67 (18.73 con costes indirectos) = 3644.86

| Medición | Uds. | Largo | Parcial |
|---|---|---|---|
| Según medición auxiliar | 1 | 194.6 | 194.600 |
| Total |  |  | 194.6 |

##### 4S.02.02.02 CANALIZACIÓN (19/11/1998)
Importe: 77624.09

**417.315** m Tubería de PE-100 DN 315 mm PN 10 (13/10/2011)
735 m × 91.81 (97.32 con costes indirectos) = 71530.20
Tubería de polietileno PE-100, DN 315 mm banda azul y presión nominal 1,00 Mpa, conforme a norma UNE-EN 13244 y/o según normativa vigente, incluso cinta de señalización, p.p de elementos de unión, medios auxiliares, colocación y pruebas.

| Código | Ud | Descripción | Rendimiento | Precio | Importe |
|---|---|---|---|---|---|
| MAT.PEAD10315 | m | Tubo PE Tuyper barra P100 ø315 10 atm (material; 25/08/2020) | 1 | 83.52 | 83.52 |
| %.PP0015 | % | Piezas especiales | 1.5 % | 83.52 | 1.25 |
| MAT.SEÑALIZAC | m | Cinta señalización | 1 | 0.25 | 0.25 |
| MAQ.GRU100 | h | Camión grúa 1.500 kg. | 0.01 | 37.44 | 0.37 |
| MO.ESP002 | h | Conductor camión hasta 7.500 Kg | 0.01 | 15.59 | 0.16 |
| MO.OFI001 | h | Oficial 1ª | 0.115 | 15.59 | 1.79 |
| MO.PEO001 | h | Peón | 0.12 | 14.98 | 1.80 |
| %.AUX003 | % | Medios auxiliares y resto de obra | 3 % | 89.14 | 2.67 |
|  |  | Total |  |  | 91.81 |

| Medición | Uds. | Largo | Parcial |
|---|---|---|---|
| Eje completo | 1 | 735 | 735.000 |
| Total |  |  | 735 |

**410.500** ud Pozo de registro para ventosa o desagüe conducción <ø300 h<2,00
2 ud × 800.74 (848.78 con costes indirectos) = 1697.56

| Medición | Uds. | Parcial |
|---|---|---|
| Desagüe (0+100) | 1 | 1.000 |
| Ventosa (0+573) | 1 | 1.000 |
| Subtotal |  | 2.000 |
| Total |  | 2 |

**490.004** ud Ventosa trifuncional ø80 mm PN16
1 ud × 510.27 (540.89 con costes indirectos) = 540.89

| Medición | Uds. | Parcial |
|---|---|---|
| Ventosa (0+573) | 1 | 1.000 |
| Total |  | 1 |

**490.102** ud Desagüe ø100 mm PN16
1 ud × 743.98 (788.62 con costes indirectos) = 788.62

| Medición | Uds. | Parcial |
|---|---|---|
| Desagüe (0+100) | 1 | 1.000 |
| Total |  | 1 |

**610.400** m³ Codo / Anclaje de tubería de impulsión
10.58 m³ × 273.46 (289.87 con costes indirectos) = 3066.82

| Medición | Uds. | Largo | Parcial |
|---|---|---|---|
| (incr. 20 % parte inferior) |  |  |  |
| SEGÚN ANEJO DE CÁLCULO |  |  |  |
| Codo 1 | 1.2 | 2.15 |  |
| Codo 2 | 1.2 | 0.35 |  |
| Codo 3 | 1.2 | 0.35 |  |
| Codo 4 | 1.2 | 0.35 |  |
| Codo 5 | 1.2 | 0.35 |  |
| Codo 6 | 1.2 | 0.35 |  |
| Codo 7 | 1.2 | 0.35 |  |
| Codo 8 | 1.2 | 1.85 |  |
| Codo 9 | 1.2 | 0.22 |  |
| Codo 10 | 1.2 | 0.22 |  |
| Codo 11 | 1.2 | 0.22 |  |
| Codo 12 | 1.2 | 0.22 |  |
| Codo 13 | 1.2 | 1.85 |  |
| Subtotal |  |  |  |
| Total |  |  | 10.58 |

##### 4S.02.02.03 FIRMES Y PAVIMENTOS (19/11/1998)
Importe: 64145.37

**513.125** m³ Suelo cemento
797.45 m³ × 30.21 (32.02 con costes indirectos) = 25534.35

| Medición | Uds. | Largo | Parcial |
|---|---|---|---|
| Según medición auxiliar | 1 | 797.45 | 797.450 |
| Total |  |  | 797.45 |

**560.200** m² Pavimento de acera de loseta hidráulica
588 m² × 34.81 (36.9 con costes indirectos) = 21697.20

| Medición | Uds. | Largo | Ancho | Parcial |
|---|---|---|---|---|
| 0+033 - 0+453 | 1 | 420 | 1.4 | 588.000 |
| Total |  |  |  | 588 |

**570.100** m Bordillo prefabricado de hormigón 100x30x15
420 m × 25.15 (26.66 con costes indirectos) = 11197.20

| Medición | Uds. | Largo | Parcial |
|---|---|---|---|
| 0+033 - 0+453 | 1 | 420 | 420.000 |
| Total |  |  | 420 |

**530.001** m² Riego de imprimación con emulsión C60BF4 IMP
168 m² × 1.53 (1.62 con costes indirectos) = 272.16

| Medición | Uds. | Largo | Ancho | Parcial |
|---|---|---|---|---|
| 0+453-0+573 | 1 | 120 | 1.4 | 168.000 |
| Total |  |  |  | 168 |

**542.055** tn MBC tipo AC32/base/50-70/G (G-20)
23.69 tn × 73.01 (77.39 con costes indirectos) = 1833.37

| Medición | Uds. | Largo | Ancho | Alto | Parcial |
|---|---|---|---|---|---|
| 0+453-0+573 | 2.35 | 120 | 1.4 | 0.06 | 23.688 |
| Total |  |  |  |  | 23.69 |

**531.001** m² Riego de adherencia con emulsión C60B3 ADH
408 m² × 0.95 (1.01 con costes indirectos) = 412.08

| Medición | Uds. | Largo | Ancho | Parcial |
|---|---|---|---|---|
| 0+453-0+573 | 1 | 120 | 3.4 | 408.000 |
| Total |  |  |  | 408 |

**542.043** tn MBC tipo AC16/surf/50-70/D (D-12)
39.17 tn × 77.05 (81.67 con costes indirectos) = 3199.01

| Medición | Uds. | Largo | Ancho | Alto | Parcial |
|---|---|---|---|---|---|
| 0+453-0+573 | 2.4 | 120 | 3.4 | 0.04 | 39.168 |
| Total |  |  |  |  | 39.17 |

##### 4S.02.02.04 REPOSICIONES (15/11/1998)
Importe: 92133.12

###### 402020401 RED ALUMBRADO PÚBLICO (15/11/1998)
Importe: 39915.26

###### 40202040201 SM-SSAA-AP-16 (15/11/1998)
Importe: 39915.26

**850.035** ud Arqueta 70x70x70 horm. HM-20 tapa-cerco FDC D-400
18 ud × 477.05 (505.67 con costes indirectos) = 9102.06

| Medición | Uds. | Parcial |
|---|---|---|
| 0+470 - 0+910 | 18 | 18.000 |
| Total |  | 18 |

**750.021** m Canalización hormigonada 2 PE 200 mm
440 m × 62.71 (66.47 con costes indirectos) = 29246.80

| Medición | Uds. | Largo | Parcial |
|---|---|---|---|
| 0+470 - 0+910 | 1 | 440 | 440.000 |
| Total |  |  | 440 |

**ELAR841** m Línea 2x6 para alumbrado exterior
440 m × 3.36 (3.56 con costes indirectos) = 1566.40

| Medición | Uds. | Largo | Parcial |
|---|---|---|---|
| 0+470 - 0+910 | 1 | 440 | 440.000 |
| Total |  |  | 440 |

###### 402020402 RED DE SANEAMIENTO (19/11/1998)
Importe: 52217.86

###### 40202040301 SM-SSAA-SAN-30 (09/01/2018)
Importe: 3710

**345.900** ud Conexionado red existente con instalación provisional
1 ud × 3500 (3710 con costes indirectos) = 3710.00

| Medición | Uds. | Parcial |
|---|---|---|
| 0+734.62 | 1 | 1.000 |
| Total |  | 1 |

###### 40202040302 SM-SSAA-SAN-31 (19/11/1998)
Importe: 48507.86

**415.400** m Tubería PVC corrugada DN 400 mm SN-8
446 m × 63.88 (67.71 con costes indirectos) = 30198.66

| Medición | Uds. | Largo | Parcial |
|---|---|---|---|
| 0+033 - 0+460 | 1 | 446 | 446.000 |
| Total |  |  | 446 |

**410.402** ud Pozo registro mixto Tipo I ø1.200 mm h < 2 m
18 ud × 941.72 (998.22 con costes indirectos) = 17967.96

| Medición | Uds. | Parcial |
|---|---|---|
| 0+033 - 0+460 | 18 | 18.000 |
| Total |  | 18 |

**410.000** ud Conexión nueva red saneamiento a red existente
2 ud × 160.96 (170.62 con costes indirectos) = 341.24

| Medición | Uds. | Parcial |
|---|---|---|
| 0+033 - 0+460 | 2 | 2.000 |
| Total |  | 2 |

#### 4S.02.03 IMPULSIÓN ETBAR LAS CHAFIRAS - EDAR (IM13) (19/11/1998)
Importe: 1891357.98

##### 4S.02.03.01 DEMOLICIONES Y MOVIMIENTO DE TIERRAS (19/11/1998)
Importe: 273479.19

**301.000** m² (cm) Fresado pavimento asfáltico
5816 m² × 0.4 (0.42 con costes indirectos) = 2442.72

| Medición | Uds. | Largo | Ancho | Parcial |
|---|---|---|---|---|
| 0+044 - 2+952 | 2 | 2908 | 1 | 5816.000 |
| Total |  |  |  | 5816 |

**301.010** m² Demolición de firme asfáltico existente
4362 m² × 15.04 (15.94 con costes indirectos) = 69530.28

| Medición | Uds. | Largo | Ancho | Parcial |
|---|---|---|---|---|
| 0+044 - 2+952 | 1 | 2908 | 1.5 | 4362.000 |
| Total |  |  |  | 4362 |

**321.100** m³ Excavación en zanjas y pozos por medios mecánicos, en cualquier
7913.8 m³ × 10.11 (10.72 con costes indirectos) = 84835.94

| Medición | Uds. | Largo | Parcial |
|---|---|---|---|
| Según medición auxiliar | 1 | 7913.8 | 7913.800 |
| Total |  |  | 7913.8 |

**332.300** m³ Relleno con arena basáltica
2934.6 m³ × 14.14 (14.99 con costes indirectos) = 43989.65

| Medición | Uds. | Largo | Parcial |
|---|---|---|---|
| Según medición auxiliar | 1 | 506.6 | 506.600 |
|  | 1 | 585 | 585.000 |
|  | 1 | 1843 | 1843.000 |
| Subtotal |  |  | 2934.600 |
| Total |  |  | 2934.6 |

**332.350** m³ Relleno con material seleccionado procedente de préstamo
362.32 m³ × 12.4 (13.14 con costes indirectos) = 4760.88

| Medición | Uds. | Largo | Parcial |
|---|---|---|---|
| Según medición auxiliar | 0.25 | 1449.29 | 362.323 |
| Total |  |  | 362.32 |

**332.351** m³ Relleno con material seleccionado de excavación
1086.97 m³ × 12.43 (13.18 con costes indirectos) = 14326.26

| Medición | Uds. | Largo | Parcial |
|---|---|---|---|
| Según medición auxiliar | 0.75 | 1449.29 | 1086.968 |
| Total |  |  | 1086.97 |

**350.100** m² Entibación
2861.37 m² × 17.67 (18.73 con costes indirectos) = 53593.46

| Medición | Uds. | Largo | Parcial |
|---|---|---|---|
| Según medición auxiliar | 1 | 2861.37 | 2861.370 |
| Total |  |  | 2861.37 |

##### 4S.02.03.02 CANALIZACIÓN (19/11/1998)
Importe: 1340163.95

**416.500** m Tubería saneamiento FDC ø500 mm C64 (19/09/2013)
3600 m × 331.57 (351.46 con costes indirectos) = 1265256.00
Tubería de fundición dúctil centrifugada para red de saneamiento, ø500 mm, según norma UNE-EN 598:2008+A1:2009, marca "DUKTUS" o similar, con junta automática flexible tipo Tyton según UNE-EN 681-1:1996, con elastómero NBR, C64, con revestimiento interior de mortero de cemento aluminoso y revestimiento exterior Zipox (capa de zinc 200 g/m²) con capa final de protección de epoxi, según norma ISO 8179, colocada en fondo de zanja, cinta de señalización, parte proporcional de juntas, nivelación del tubo, sin incluir excavación y relleno de zanja. Instalada y probada.

| Código | Ud | Descripción | Rendimiento | Precio | Importe |
|---|---|---|---|---|---|
| MAT.PVC400 | m | Tubería saneamiento FDC ø500 mm C64 DUKTUS (material; 25/08/2020) | 1 | 300.08 | 300.08 |
| %.PP0015 | % | Piezas especiales | 1.5 % | 300.08 | 4.50 |
| MAT.SEÑALIZAC | m | Cinta señalización | 1 | 0.25 | 0.25 |
| MAQ.GRU005 | h | Camión con grúa 5 toneladas | 0.2 | 39.18 | 7.84 |
| MO.ESP002 | h | Conductor camión hasta 7.500 Kg | 0.2 | 15.59 | 3.12 |
| MO.OFI001 | h | Oficial 1ª | 0.2 | 15.59 | 3.12 |
| MO.PEO001 | h | Peón | 0.2 | 14.98 | 3.00 |
| %.AUX003 | % | Medios auxiliares y resto de obra | 3 % | 321.91 | 9.66 |
|  |  | Total |  |  | 331.57 |

| Medición | Uds. | Largo | Parcial |
|---|---|---|---|
| Eje completo | 1 | 3600 | 3600.000 |
| Total |  |  | 3600 |

**410.500** ud Pozo de registro para ventosa o desagüe conducción <ø300 h<2,00
11 ud × 800.74 (848.78 con costes indirectos) = 9336.58

| Medición | Uds. | Parcial |
|---|---|---|
| Desagüe | 3 | 3.000 |
| Ventosa | 8 | 8.000 |
| Subtotal |  | 11.000 |
| Total |  | 11 |

**490.004** ud Ventosa trifuncional ø80 mm PN16
8 ud × 510.27 (540.89 con costes indirectos) = 4327.12

| Medición | Uds. | Parcial |
|---|---|---|
| Ventosa | 8 | 8.000 |
| Total |  | 8 |

**490.102** ud Desagüe ø100 mm PN16
3 ud × 743.98 (788.62 con costes indirectos) = 2365.86

| Medición | Uds. | Parcial |
|---|---|---|
| Desagüe | 3 | 3.000 |
| Total |  | 3 |

**610.400** m³ Codo / Anclaje de tubería de impulsión
203.12 m³ × 273.46 (289.87 con costes indirectos) = 58878.39

| Medición | Uds. | Largo | Parcial |
|---|---|---|---|
| (incr. 20 % parte inferior) |  |  |  |
| SEGÚN ANEJO DE CÁLCULO |  |  |  |
| Codo 1 | 1.2 | 20.07 |  |
| Codo 2 | 1.2 | 20.07 |  |
| Codo 3 | 1.2 | 5.57 |  |
| Codo 4 | 1.2 | 10.83 |  |
| Codo 5 | 1.2 | 2.79 |  |
| Codo 6 | 1.2 | 5.57 |  |
| Codo 7 | 1.2 | 2.79 |  |
| Codo 8 | 1.2 | 2.79 |  |
| Codo 9 | 1.2 | 5.57 |  |
| Codo 10 | 1.2 | 2.79 |  |
| Codo 11 | 1.2 | 10.83 |  |
| Codo 12 | 1.2 | 2.79 |  |
| Codo 13 | 1.2 | 2.79 |  |
| Codo 14 | 1.2 | 5.57 |  |
| Codo 15 | 1.2 | 10.01 |  |
| Codo 16 | 1.2 | 5.11 |  |
| Codo 17 | 1.2 | 2.79 |  |
| Codo 18 | 1.2 | 2.79 |  |
| Codo 19 | 1.2 | 2.79 |  |
| Codo 20 | 1.2 | 2.79 |  |
| Codo 21 | 1.2 | 2.46 |  |
| Codo 22 | 1.2 | 4.61 |  |
| Codo 23 | 1.2 | 4.61 |  |
| Codo 24 | 1.2 | 9.23 |  |
| Codo 25 | 1.2 | 2.46 |  |
| Codo 26 | 1.2 | 4.21 |  |
| Codo 27 | 1.2 | 3.42 |  |
| Codo 28 | 1.2 | 0.76 |  |
| Codo 29 | 1.2 | 0.76 |  |
| Codo 30 | 1.2 | 9.66 |  |
| Subtotal |  |  |  |
| Total |  |  | 203.12 |

##### 4S.02.03.03 FIRMES Y PAVIMENTOS (01/01/2000)
Importe: 237581.34

**501.001** m³ Zahorra artificial
21.08 m³ × 25.01 (26.51 con costes indirectos) = 558.83

| Medición | Uds. | Largo | Parcial |
|---|---|---|---|
| Según medición auxiliar | 1 | 21.08 | 21.080 |
| Total |  |  | 21.08 |

**513.125** m³ Suelo cemento
2881.93 m³ × 30.21 (32.02 con costes indirectos) = 92279.40

| Medición | Uds. | Largo | Parcial |
|---|---|---|---|
| Según medición auxiliar | 1 | 2881.93 | 2881.930 |
| Total |  |  | 2881.93 |

**530.001** m² Riego de imprimación con emulsión C60BF4 IMP
4362 m² × 1.53 (1.62 con costes indirectos) = 7066.44

| Medición | Uds. | Largo | Ancho | Parcial |
|---|---|---|---|---|
| 0+044 - 2+952 | 1 | 2908 | 1.5 | 4362.000 |
| Total |  |  |  | 4362 |

**542.055** tn MBC tipo AC32/base/50-70/G (G-20)
615.04 tn × 73.01 (77.39 con costes indirectos) = 47597.95

| Medición | Uds. | Largo | Ancho | Alto | Parcial |
|---|---|---|---|---|---|
| 0+044 - 2+952 | 2.35 | 2908 | 1.5 | 0.06 | 615.042 |
| Total |  |  |  |  | 615.04 |

**531.001** m² Riego de adherencia con emulsión C60B3 ADH
10178 m² × 0.95 (1.01 con costes indirectos) = 10279.78

| Medición | Uds. | Largo | Ancho | Parcial |
|---|---|---|---|---|
| 0+044 - 2+952 | 1 | 2908 | 3.5 | 10178.000 |
| Total |  |  |  | 10178 |

**542.043** tn MBC tipo AC16/surf/50-70/D (D-12)
977.09 tn × 77.05 (81.67 con costes indirectos) = 79798.94

| Medición | Uds. | Largo | Ancho | Alto | Parcial |
|---|---|---|---|---|---|
| 0+044 - 2+952 | 2.4 | 2908 | 3.5 | 0.04 | 977.088 |
| Total |  |  |  |  | 977.09 |

##### 4S.02.03.04 REPOSICIONES (01/03/2017)
Importe: 40133.5

###### 0402030401 RED DE RIEGO (01/03/2017)
Importe: 40133.5

###### 040203040101 SM-SSAA-RIE-38 (01/03/2017)
Importe: 40133.5

**416.150** m Tubería saneamiento FDC ø150 mm C40
550 m × 68.84 (72.97 con costes indirectos) = 40133.50

| Medición | Uds. | Largo | Parcial |
|---|---|---|---|
| 0+840 - 1+930 | 0.5 | 1100 | 550.000 |
| Total |  |  | 550 |

#### 4S.02.04 IMPULSIÓN ETBAR AMARILLA GOLF - ETBAR LAS CHAFIRAS (IM15) (15/11/1998)
Importe: 1682710.47

##### 4S.02.04.01 DEMOLICIONES Y MOVIMIENTO DE TIERRAS (19/11/1998)
Importe: 290571.94

**301.000** m² (cm) Fresado pavimento asfáltico
3244 m² × 0.4 (0.42 con costes indirectos) = 1362.48

| Medición | Uds. | Largo | Ancho | Parcial |
|---|---|---|---|---|
| 0+500 - 1+065 | 2 | 565 | 1 | 1130.000 |
| 1+140 - 1+220 | 2 | 80 | 1 | 160.000 |
| 2+975 - 4+082 | 2 | 977 | 1 | 1954.000 |
| Subtotal |  |  |  | 3244.000 |
| Total |  |  |  | 3244 |

**301.010** m² Demolición de firme asfáltico existente
2108.6 m² × 15.04 (15.94 con costes indirectos) = 33611.08

| Medición | Uds. | Largo | Ancho | Parcial |
|---|---|---|---|---|
| 0+500 - 1+065 | 1 | 565 | 1.3 | 734.500 |
| 1+140 - 1+220 | 1 | 80 | 1.3 | 104.000 |
| 2+975 - 4+082 | 1 | 977 | 1.3 | 1270.100 |
| Subtotal |  |  |  | 2108.600 |
| Total |  |  |  | 2108.6 |

**321.100** m³ Excavación en zanjas y pozos por medios mecánicos, en cualquier
12069.1 m³ × 10.11 (10.72 con costes indirectos) = 129380.75

| Medición | Uds. | Largo | Parcial |
|---|---|---|---|
| Según medición auxiliar |  |  |  |
| IM-15, IM-16 | 1 | 12069.1 | 12069.100 |
| Subtotal |  |  | 12069.100 |
| Total |  |  | 12069.1 |

**332.300** m³ Relleno con arena basáltica
5125.7 m³ × 14.14 (14.99 con costes indirectos) = 76834.24

| Medición | Uds. | Largo | Parcial |
|---|---|---|---|
| Según medición auxiliar |  |  |  |
| IM-15, IM-16 | 1 | 5125.7 | 5125.700 |
| Subtotal |  |  | 5125.700 |
| Total |  |  | 5125.7 |

**332.350** m³ Relleno con material seleccionado procedente de préstamo
781.27 m³ × 12.4 (13.14 con costes indirectos) = 10265.89

| Medición | Uds. | Largo | Parcial |
|---|---|---|---|
| Según medición auxiliar |  |  |  |
| IM-15, IM-16 | 0.25 | 3125.06 | 781.265 |
| Subtotal |  |  | 781.265 |
| Total |  |  | 781.27 |

**332.351** m³ Relleno con material seleccionado de excavación
2343.8 m³ × 12.43 (13.18 con costes indirectos) = 30891.28

| Medición | Uds. | Largo | Parcial |
|---|---|---|---|
| Según medición auxiliar |  |  |  |
| IM-15, IM-16 | 0.75 | 3125.06 | 2343.795 |
| Subtotal |  |  | 2343.795 |
| Total |  |  | 2343.8 |

**350.100** m² Entibación
439.2 m² × 17.67 (18.73 con costes indirectos) = 8226.22

| Medición | Uds. | Largo | Parcial |
|---|---|---|---|
| Según medición auxiliar | 1 | 439.2 | 439.200 |
| Total |  |  | 439.2 |

##### 4S.02.04.02 CANALIZACIÓN (19/11/1998)
Importe: 659499.23

**416.300** m Tubería saneamiento FDC ø300 mm C64
4082 m × 132.05 (139.97 con costes indirectos) = 571357.54

| Medición | Uds. | Largo | Parcial |
|---|---|---|---|
| Eje completo | 1 | 4082 | 4082.000 |
| Total |  |  | 4082 |

**410.500** ud Pozo de registro para ventosa o desagüe conducción <ø300 h<2,00
12 ud × 800.74 (848.78 con costes indirectos) = 10185.36

| Medición | Uds. | Parcial |
|---|---|---|
| Desagüe | 3 | 3.000 |
| Ventosa | 9 | 9.000 |
| Subtotal |  | 12.000 |
| Total |  | 12 |

**490.005A** ud Ventosa trifuncional ø80 mm PN25
3 ud × 545.72 (578.46 con costes indirectos) = 1735.38
Ventosa trifuncional, Ventex SR de Saint-Gobain PAM o similar, ø80 mm, con conjunto tobera purgador apto para PN25 y flotadores de acero latonado revestidos de elastómero, conexión a tubería con brida PN40, con revestimiento epoxi de 250 µm (espesor mínimo). Completamente instalada, probada y funcionando.

| Código | Ud | Descripción | Rendimiento | Precio | Importe |
|---|---|---|---|---|---|
| MAT.VENT005A | ud | Ventosa 3F Ventex SR ø80 mm PN25 (material; 02/08/2021) | 1 | 520 | 520.00 |
| MO.OFI001 | h | Oficial 1ª | 0.15 | 15.59 | 2.34 |
| MO.PEO001 | h | Peón | 0.5 | 14.98 | 7.49 |
| %.AUX003 | % | Medios auxiliares y resto de obra | 3 % | 529.83 | 15.89 |
|  |  | Total |  |  | 545.72 |

| Medición | Uds. | Parcial |
|---|---|---|
| Ventosa | 3 | 3.000 |
| Total |  | 3 |

**490.004** ud Ventosa trifuncional ø80 mm PN16
6 ud × 510.27 (540.89 con costes indirectos) = 3245.34

**490.103A** ud Desagüe ø100 mm PN25
1 ud × 834.52 (884.59 con costes indirectos) = 884.59
Desagüe para tubería formado por válvula de seccionamiento ø100 mm de bridas PN25, tipo Euro 20/21 de Saint-Gobain PAM o similar, asiento en FDC revestido de caucho EPDM, cuerpo y tapa de fundición dúctil con revestimiento de epoxi de 250 µm (espesor mínimo) colocada sobre "T" ø300 y derivación en brida orientable ø100, de fundición dúctil, EEB Integral de Saint-Gobain PAM o similar, con revestimiento interior y exterior de pintura epoxi de 250 µm (espesor mínimo), unión enchufe mediante junta automática flexible tipo Standard de elastómero en NBR bilabial. Completamente instalada, probada y funcionando.

| Código | Ud | Descripción | Rendimiento | Precio | Importe |
|---|---|---|---|---|---|
| MAT.VALVC102 | ud | Válvula compuerta EURO 20/21 ø100 PN25 (material; 02/08/2021) | 1 | 190 | 190.00 |
| MAT.TFDC300 | ud | T EEB ø300/100 PN10/40 rev. epoxi 250 µm | 1 | 609.6 | 609.60 |
| MO.OFI001 | h | Oficial 1ª | 0.2 | 15.59 | 3.12 |
| MO.PEO001 | h | Peón | 0.5 | 14.98 | 7.49 |
| %.AUX003 | % | Medios auxiliares y resto de obra | 3 % | 810.21 | 24.31 |
|  |  | Total |  |  | 834.52 |

| Medición | Uds. | Parcial |
|---|---|---|
| Desagüe | 1 | 1.000 |
| Total |  | 1 |

**490.102** ud Desagüe ø100 mm PN16
2 ud × 743.98 (788.62 con costes indirectos) = 1577.24

**610.400** m³ Codo / Anclaje de tubería de impulsión
243.26 m³ × 273.46 (289.87 con costes indirectos) = 70513.78

| Medición | Uds. | Largo | Parcial |
|---|---|---|---|
| (incr. 20 % parte inferior) | 1.2 | 200.38 | 240.456 |
| Arquetas | 2 | 1.4 | 2.800 |
| Subtotal |  |  | 243.256 |
| Total |  |  | 243.26 |

##### 4S.02.04.03 FIRMES Y PAVIMENTOS (01/01/2000)
Importe: 173589.2

**501.001** m³ Zahorra artificial
2775.06 m³ × 25.01 (26.51 con costes indirectos) = 73566.84

| Medición | Uds. | Largo | Parcial |
|---|---|---|---|
| Según medición auxiliar | 1 | 2775.06 | 2775.060 |
| Total |  |  | 2775.06 |

**513.125** m³ Suelo cemento
819.08 m³ × 30.21 (32.02 con costes indirectos) = 26226.94

| Medición | Uds. | Largo | Parcial |
|---|---|---|---|
| Según medición auxiliar | 1 | 819.08 | 819.080 |
| Total |  |  | 819.08 |

**530.001** m² Riego de imprimación con emulsión C60BF4 IMP
2108.6 m² × 1.53 (1.62 con costes indirectos) = 3415.93

| Medición | Uds. | Largo | Ancho | Parcial |
|---|---|---|---|---|
| 0+500 - 1+065 | 1 | 565 | 1.3 | 734.500 |
| 1+140 - 1+220 | 1 | 80 | 1.3 | 104.000 |
| 2+975 - 4+082 | 1 | 977 | 1.3 | 1270.100 |
| Subtotal |  |  |  | 2108.600 |
| Total |  |  |  | 2108.6 |

**542.055** tn MBC tipo AC32/base/50-70/G (G-20)
297.3 tn × 73.01 (77.39 con costes indirectos) = 23008.05

| Medición | Uds. | Largo | Ancho | Alto | Parcial |
|---|---|---|---|---|---|
| 0+500 - 1+065 | 2.35 | 565 | 1.3 | 0.06 | 103.565 |
| 1+140 - 1+220 | 2.35 | 80 | 1.3 | 0.06 | 14.664 |
| 2+975 - 4+082 | 2.35 | 977 | 1.3 | 0.06 | 179.084 |
| Subtotal |  |  |  |  | 297.313 |
| Total |  |  |  |  | 297.3 |

**531.001** m² Riego de adherencia con emulsión C60B3 ADH
5352.6 m² × 0.95 (1.01 con costes indirectos) = 5406.13

| Medición | Uds. | Largo | Ancho | Parcial |
|---|---|---|---|---|
| 0+500 - 1+065 | 1 | 565 | 3.3 | 1864.500 |
| 1+140 - 1+220 | 1 | 80 | 3.3 | 264.000 |
| 2+975 - 4+082 | 1 | 977 | 3.3 | 3224.100 |
| Subtotal |  |  |  | 5352.600 |
| Total |  |  |  | 5352.6 |

**542.043** tn MBC tipo AC16/surf/50-70/D (D-12)
513.84 tn × 77.05 (81.67 con costes indirectos) = 41965.31

| Medición | Uds. | Largo | Ancho | Alto | Parcial |
|---|---|---|---|---|---|
| 0+500 - 1+065 | 2.4 | 565 | 3.3 | 0.04 | 178.992 |
| 1+140 - 1+220 | 2.4 | 80 | 3.3 | 0.04 | 25.344 |
| 2+975 - 4+082 | 2.4 | 977 | 3.3 | 0.04 | 309.514 |
| Subtotal |  |  |  |  | 513.850 |
| Total |  |  |  |  | 513.84 |

##### 4S.02.04.04 REPOSICIONES (15/11/1998)
Importe: 559050.1

###### 402040401 RED ELÉCTRICA (19/11/1998)
Importe: 462053.41

###### 40204040101 SM-SSAA-ELE-34
Importe: 6540.3

**790.100** m Apeo de canalización hormigonada
43 m × 143.49 (152.1 con costes indirectos) = 6540.30

| Medición | Uds. | Largo | Parcial |
|---|---|---|---|
| 5+268 (IM15), 0+365 (IM16) | 1 | 43 | 43.000 |
| Total |  |  | 43 |

###### 40204040102 SM-SSAA-ELE-35 (19/11/1998)
Importe: 212639.38

**800.416** m Canalización hormigonada 4 PE ø200 mm
841 m × 79.22 (83.97 con costes indirectos) = 70618.77

| Medición | Uds. | Largo | Parcial |
|---|---|---|---|
| 4+265-5+105 (IM15), 0+530-1+369 (IM16) | 1 | 841 | 841.000 |
| Total |  |  | 841 |

**850.011** ud Arqueta eléctrica AR-1 en calzada
34 ud × 789.69 (837.07 con costes indirectos) = 28460.38

| Medición | Uds. | Parcial |
|---|---|---|
| 4+265-5+105 (IM15), 0+530-1+369 (IM16) | 34 | 34.000 |
| Total |  | 34 |

**880.415** m Línea eléctrica 4x(1x150) mm² Cu 0,6/1 KV
841 m × 127.39 (135.03 con costes indirectos) = 113560.23

| Medición | Uds. | Largo | Parcial |
|---|---|---|---|
| 4+265-5+105 (IM15), 0+530-1+369 (IM16) | 1 | 841 | 841.000 |
| Total |  |  | 841 |

###### 40204040103 SM-SSAA-ELE-36 (19/11/1998)
Importe: 43527.49

**800.416** m Canalización hormigonada 4 PE ø200 mm
172 m × 79.22 (83.97 con costes indirectos) = 14442.84

| Medición | Uds. | Largo | Parcial |
|---|---|---|---|
| 3+870-4+020 (IM15), 1+610-1+770 (IM16) | 1 | 172 | 172.000 |
| Total |  |  | 172 |

**850.011** ud Arqueta eléctrica AR-1 en calzada
7 ud × 789.69 (837.07 con costes indirectos) = 5859.49

| Medición | Uds. | Parcial |
|---|---|---|
| 3+870-4+020 (IM15), 1+610-1+770 (IM16) | 7 | 7.000 |
| Total |  | 7 |

**880.415** m Línea eléctrica 4x(1x150) mm² Cu 0,6/1 KV
172 m × 127.39 (135.03 con costes indirectos) = 23225.16

| Medición | Uds. | Largo | Parcial |
|---|---|---|---|
| 3+870-4+020 (IM15), 1+610-1+770 (IM16) | 1 | 172 | 172.000 |
| Total |  |  | 172 |

###### 40204040104 SM-SSAA-ELE-37 (19/11/1998)
Importe: 35682.42

**800.416** m Canalización hormigonada 4 PE ø200 mm
140 m × 79.22 (83.97 con costes indirectos) = 11755.80

| Medición | Uds. | Largo | Parcial |
|---|---|---|---|
| 3+618-3+745 (IM15), 1+885-2+015 (IM16) | 1 | 140 | 140.000 |
| Total |  |  | 140 |

**850.011** ud Arqueta eléctrica AR-1 en calzada
6 ud × 789.69 (837.07 con costes indirectos) = 5022.42

| Medición | Uds. | Parcial |
|---|---|---|
| 3+618-3+745 (IM15), 1+885-2+015 (IM16) | 6 | 6.000 |
| Total |  | 6 |

**880.415** m Línea eléctrica 4x(1x150) mm² Cu 0,6/1 KV
140 m × 127.39 (135.03 con costes indirectos) = 18904.20

| Medición | Uds. | Largo | Parcial |
|---|---|---|---|
| 3+618-3+745 (IM15), 1+885-2+015 (IM16) | 1 | 140 | 140.000 |
| Total |  |  | 140 |

###### 40204040105 SM-SSAA-ELE-38 (19/11/1998)
Importe: 162142.82

**800.416** m Canalización hormigonada 4 PE ø200 mm
641 m × 79.22 (83.97 con costes indirectos) = 53824.77

| Medición | Uds. | Largo | Parcial |
|---|---|---|---|
| 2+975-3+600 (IM15), 2+032-2+656 (IM16) | 1 | 641 | 641.000 |
| Total |  |  | 641 |

**850.011** ud Arqueta eléctrica AR-1 en calzada
26 ud × 789.69 (837.07 con costes indirectos) = 21763.82

| Medición | Uds. | Parcial |
|---|---|---|
| 2+975-3+600 (IM15), 2+032-2+656 (IM16) | 26 | 26.000 |
| Total |  | 26 |

**880.415** m Línea eléctrica 4x(1x150) mm² Cu 0,6/1 KV
641 m × 127.39 (135.03 con costes indirectos) = 86554.23

| Medición | Uds. | Largo | Parcial |
|---|---|---|---|
| 2+975-3+600 (IM15), 2+032-2+656 (IM16) | 1 | 641 | 641.000 |
| Total |  |  | 641 |

###### 40204040106 SM-SSAA-ELE-39
Importe: 1521

**790.100** m Apeo de canalización hormigonada
10 m × 143.49 (152.1 con costes indirectos) = 1521.00

| Medición | Uds. | Largo | Parcial |
|---|---|---|---|
| 1+078 (IM15), 4+552 (IM16) | 1 | 10 | 10.000 |
| Total |  |  | 10 |

###### 402040402 RED DE ALUMBRADO PÚBLICO (15/11/1998)
Importe: 9025.68

###### 40204040201 SM-SSAA-AP-15 (15/11/1998)
Importe: 9025.68

**850.035** ud Arqueta 70x70x70 horm. HM-20 tapa-cerco FDC D-400
4 ud × 477.05 (505.67 con costes indirectos) = 2022.68

| Medición | Uds. | Parcial |
|---|---|---|
| 1+200-1+300 (IM15), 4+320-4+420 (IM16) | 4 | 4.000 |
| Total |  | 4 |

**750.021** m Canalización hormigonada 2 PE 200 mm
100 m × 62.71 (66.47 con costes indirectos) = 6647.00

| Medición | Uds. | Largo | Parcial |
|---|---|---|---|
| 1+200-1+300 (IM15), 4+320-4+420 (IM16) | 1 | 100 | 100.000 |
| Total |  |  | 100 |

**ELAR841** m Línea 2x6 para alumbrado exterior
100 m × 3.36 (3.56 con costes indirectos) = 356.00

| Medición | Uds. | Largo | Parcial |
|---|---|---|---|
| 1+200-1+300 (IM15), 4+320-4+420 (IM16) | 1 | 100 | 100.000 |
| Total |  |  | 100 |

###### 402040403 RED DE SANEAMIENTO (19/11/1998)
Importe: 77224.37

###### 40204040301 SM-SSAA-SAN-23 (19/11/1998)
Importe: 7651.58

**415.200** m Tubería PVC corrugada DN 200 mm SN-8
18 m × 28.74 (30.46 con costes indirectos) = 548.28

| Medición | Uds. | Largo | Parcial |
|---|---|---|---|
| 5+268-5+307 (IM15), 0+325-0+364 (IM16) |  |  |  |
| Conexión imbornales | 3 | 6 | 18.000 |
| Subtotal |  |  | 18.000 |
| Total |  |  | 18 |

**415.400** m Tubería PVC corrugada DN 400 mm SN-8
47 m × 63.88 (67.71 con costes indirectos) = 3182.37

| Medición | Uds. | Largo | Parcial |
|---|---|---|---|
| 5+268-5+307 (IM15), 0+325-0+364 (IM16) | 1 | 47 | 47.000 |
| Total |  |  | 47 |

**410.402** ud Pozo registro mixto Tipo I ø1.200 mm h < 2 m
3 ud × 941.72 (998.22 con costes indirectos) = 2994.66

| Medición | Uds. | Parcial |
|---|---|---|
| 5+268-5+307 (IM15), 0+325-0+364 (IM16) | 3 | 3.000 |
| Total |  | 3 |

**407.002** ud Imbornal sifónico 700x350 mm
3 ud × 183.97 (195.01 con costes indirectos) = 585.03

| Medición | Uds. | Parcial |
|---|---|---|
| 5+268-5+307 (IM15), 0+325-0+364 (IM16) | 3 | 3.000 |
| Total |  | 3 |

**410.000** ud Conexión nueva red saneamiento a red existente
2 ud × 160.96 (170.62 con costes indirectos) = 341.24

| Medición | Uds. | Parcial |
|---|---|---|
| 5+268-5+307 (IM15), 0+325-0+364 (IM16) | 2 | 2.000 |
| Total |  | 2 |

###### 40204040302 SM-SSAA-SAN-24 (19/11/1998)
Importe: 4030.43

**415.400** m Tubería PVC corrugada DN 400 mm SN-8
25 m × 63.88 (67.71 con costes indirectos) = 1692.75

| Medición | Uds. | Largo | Parcial |
|---|---|---|---|
| 4+016-4+085 (IM15), 1+550-1+615 (IM16) | 1 | 25 | 25.000 |
| Total |  |  | 25 |

**410.402** ud Pozo registro mixto Tipo I ø1.200 mm h < 2 m
2 ud × 941.72 (998.22 con costes indirectos) = 1996.44

| Medición | Uds. | Parcial |
|---|---|---|
| 4+016-4+085 (IM15), 1+550-1+615 (IM16) | 2 | 2.000 |
| Total |  | 2 |

**410.000** ud Conexión nueva red saneamiento a red existente
2 ud × 160.96 (170.62 con costes indirectos) = 341.24

| Medición | Uds. | Parcial |
|---|---|---|
| 5+268-5+307 (IM15), 0+325-0+364 (IM16) | 2 | 2.000 |
| Total |  | 2 |

###### 40204040303 SM-SSAA-SAN-25 (19/11/1998)
Importe: 29264.81

**415.400** m Tubería PVC corrugada DN 400 mm SN-8
265 m × 63.88 (67.71 con costes indirectos) = 17943.15

| Medición | Uds. | Largo | Parcial |
|---|---|---|---|
| 3+750-4+020 (IM15), 1+615-1+880 (IM16) | 1 | 265 | 265.000 |
| Total |  |  | 265 |

**410.402** ud Pozo registro mixto Tipo I ø1.200 mm h < 2 m
11 ud × 941.72 (998.22 con costes indirectos) = 10980.42

| Medición | Uds. | Parcial |
|---|---|---|
| 3+750-4+020 (IM15), 1+615-1+880 (IM16) | 11 | 11.000 |
| Total |  | 11 |

**410.000** ud Conexión nueva red saneamiento a red existente
2 ud × 160.96 (170.62 con costes indirectos) = 341.24

| Medición | Uds. | Parcial |
|---|---|---|
| 5+268-5+307 (IM15), 0+325-0+364 (IM16) | 2 | 2.000 |
| Total |  | 2 |

###### 40204040304 SM-SSAA-SAN-26 (19/11/1998)
Importe: 29282.7

**406.223** m Canal de drenaje simple
30 m × 920.84 (976.09 con costes indirectos) = 29282.70

| Medición | Uds. | Largo | Parcial |
|---|---|---|---|
| 3+743-3+760 (IM15), 1+870-1+890 (IM16) | 1 | 30 | 30.000 |
| Total |  |  | 30 |

###### 40204040305 SM-SSAA-SAN-27 (19/11/1998)
Importe: 6994.85

**415.200** m Tubería PVC corrugada DN 200 mm SN-8
12 m × 28.74 (30.46 con costes indirectos) = 365.52

| Medición | Uds. | Largo | Parcial |
|---|---|---|---|
| 3+575-3+625 (IM15), 2+010-2+050 (IM16) |  |  |  |
| Conexión imbornales | 3 | 4 | 12.000 |
| Subtotal |  |  | 12.000 |
| Total |  |  | 12 |

**415.400** m Tubería PVC corrugada DN 400 mm SN-8
40 m × 63.88 (67.71 con costes indirectos) = 2708.40

| Medición | Uds. | Largo | Parcial |
|---|---|---|---|
| 3+575-3+625 (IM15), 2+010-2+050 (IM16) | 1 | 40 | 40.000 |
| Total |  |  | 40 |

**410.402** ud Pozo registro mixto Tipo I ø1.200 mm h < 2 m
3 ud × 941.72 (998.22 con costes indirectos) = 2994.66

| Medición | Uds. | Parcial |
|---|---|---|
| 3+575-3+625 (IM15), 2+010-2+050 (IM16) | 3 | 3.000 |
| Total |  | 3 |

**407.002** ud Imbornal sifónico 700x350 mm
3 ud × 183.97 (195.01 con costes indirectos) = 585.03

| Medición | Uds. | Parcial |
|---|---|---|
| 3+575-3+625 (IM15), 2+010-2+050 (IM16) | 3 | 3.000 |
| Total |  | 3 |

**410.000** ud Conexión nueva red saneamiento a red existente
2 ud × 160.96 (170.62 con costes indirectos) = 341.24

| Medición | Uds. | Parcial |
|---|---|---|
| 5+268-5+307 (IM15), 0+325-0+364 (IM16) | 2 | 2.000 |
| Total |  | 2 |

###### 402040404 RED DE ABASTECIMIENTO
Importe: 3715.5

###### 4.2.4.4.4.1 SM-SSAA-POT-07
Importe: 3715.5

**790.101** m Apeo de tubería FDC/PEAD/Acero galvanizado
10 m × 350.52 (371.55 con costes indirectos) = 3715.50

| Medición | Uds. | Largo | Parcial |
|---|---|---|---|
| 3+750 (IM15), 1+880 (IM16) | 1 | 10 | 10.000 |
| Total |  |  | 10 |

###### 402040405 RED DE TELECOMUNICACIONES
Importe: 4563

###### 4.2.4.4.5.1 AR-SSAA-TC-07
Importe: 1521

**790.100** m Apeo de canalización hormigonada
10 m × 143.49 (152.1 con costes indirectos) = 1521.00

| Medición | Uds. | Largo | Parcial |
|---|---|---|---|
| 4+000 (IM15), 1+620 (IM16) | 1 | 10 | 10.000 |
| Total |  |  | 10 |

###### 4.2.4.4.5.2 AR-SSAA-TC-08
Importe: 1521

**790.100** m Apeo de canalización hormigonada
10 m × 143.49 (152.1 con costes indirectos) = 1521.00

| Medición | Uds. | Largo | Parcial |
|---|---|---|---|
| 3+920 (IM15), 1+710 (IM16) | 1 | 10 | 10.000 |
| Total |  |  | 10 |

###### 4.2.4.4.5.3 AR-SSAA-TC-09
Importe: 1521

**790.100** m Apeo de canalización hormigonada
10 m × 143.49 (152.1 con costes indirectos) = 1521.00

| Medición | Uds. | Largo | Parcial |
|---|---|---|---|
| 5+255 (IM15), 0+380 (IM16) | 1 | 10 | 10.000 |
| Total |  |  | 10 |

###### 402040406 MUROS Y CERRAMIENTOS (15/11/1998)
Importe: 2468.14

###### 40204040601 AR-SSAA-MCER-19 (15/11/1998)
Importe: 2468.14

**500.042** m Desmontaje y montaje vallado
10 m × 29.27 (31.03 con costes indirectos) = 310.30

**500.039** m3 Demolición murete mampostería careada
3.6 m3 × 20.05 (21.25 con costes indirectos) = 76.50

| Medición | Uds. | Largo | Ancho | Alto | Parcial |
|---|---|---|---|---|---|
|  | 1 | 10 | 0.6 | 0.6 | 3.600 |
| Total |  |  |  |  | 3.6 |

**500.039.1** m Ejecución murete mampostería careada 0.60X0.60 m
7 m × 107.85 (114.32 con costes indirectos) = 800.24

| Medición | Uds. | Largo | Alto | Parcial |
|---|---|---|---|---|
|  | 1 | 10 | 0.7 | 7.000 |
| Total |  |  |  | 7 |

**500.041** m Desmontaje barandilla metálica sobre acera
10 m × 39.69 (42.07 con costes indirectos) = 420.70

**500.041.1** m Colocación barandilla metálica sobre acera
10 m × 81.17 (86.04 con costes indirectos) = 860.40

#### 4S.02.05 IMPULSIÓN EBAR SAN BLAS - EBAR GOLF DEL SUR (IM17) (19/11/1998)
Importe: 133071.52

##### 4S.02.05.01 DEMOLICIONES Y MOVIMIENTO DE TIERRAS (19/11/1998)
Importe: 45244.17

**301.000** m² (cm) Fresado pavimento asfáltico
1180 m² × 0.4 (0.42 con costes indirectos) = 495.60

| Medición | Uds. | Largo | Ancho | Parcial |
|---|---|---|---|---|
| 0+007 - 0+597 | 2 | 590 | 1 | 1180.000 |
| Total |  |  |  | 1180 |

**301.010** m² Demolición de firme asfáltico existente
708 m² × 15.04 (15.94 con costes indirectos) = 11285.52

| Medición | Uds. | Largo | Ancho | Parcial |
|---|---|---|---|---|
| 0+007 - 0+597 | 1 | 590 | 1.2 | 708.000 |
| Total |  |  |  | 708 |

**321.100** m³ Excavación en zanjas y pozos por medios mecánicos, en cualquier
1656.9 m³ × 10.11 (10.72 con costes indirectos) = 17761.97

| Medición | Uds. | Largo | Parcial |
|---|---|---|---|
| Según medición auxiliar | 1 | 1656.9 | 1656.900 |
| Total |  |  | 1656.9 |

**332.300** m³ Relleno con arena basáltica
669.9 m³ × 14.14 (14.99 con costes indirectos) = 10041.80

| Medición | Uds. | Largo | Parcial |
|---|---|---|---|
| Según medición auxiliar | 1 | 669.9 | 669.900 |
| Total |  |  | 669.9 |

**332.350** m³ Relleno con material seleccionado procedente de préstamo
107.43 m³ × 12.4 (13.14 con costes indirectos) = 1411.63

| Medición | Uds. | Largo | Parcial |
|---|---|---|---|
| Según medición auxiliar |  |  |  |
| IM-15, IM-16 | 0.25 | 429.71 | 107.428 |
| Subtotal |  |  | 107.428 |
| Total |  |  | 107.43 |

**332.351** m³ Relleno con material seleccionado de excavación
322.28 m³ × 12.43 (13.18 con costes indirectos) = 4247.65

| Medición | Uds. | Largo | Parcial |
|---|---|---|---|
| Según medición auxiliar |  |  |  |
| IM-15, IM-16 | 0.75 | 429.71 | 322.283 |
| Subtotal |  |  | 322.283 |
| Total |  |  | 322.28 |

##### 4S.02.05.02 CANALIZACIÓN (19/11/1998)
Importe: 40088.53

**417.200** m Tubería saneamiento PEAD PN10 ø200 mm
754 m × 39.81 (42.2 con costes indirectos) = 31818.80

| Medición | Uds. | Largo | Parcial |
|---|---|---|---|
| Eje completo | 1 | 754 | 754.000 |
| Total |  |  | 754 |

**410.500** ud Pozo de registro para ventosa o desagüe conducción <ø300 h<2,00
2 ud × 800.74 (848.78 con costes indirectos) = 1697.56

| Medición | Uds. | Parcial |
|---|---|---|
| Ventosa (0+400) | 1 | 1.000 |
| Desagüe (0+480) | 1 | 1.000 |
| Subtotal |  | 2.000 |
| Total |  | 2 |

**490.001** ud Ventosa trifuncional ø50 mm PN16
1 ud × 401.52 (425.61 con costes indirectos) = 425.61

| Medición | Uds. | Parcial |
|---|---|---|
| Ventosa (0+400) | 1 | 1.000 |
| Total |  | 1 |

**490.100** ud Desagüe ø80 mm PN16
1 ud × 479.8 (508.59 con costes indirectos) = 508.59

| Medición | Uds. | Parcial |
|---|---|---|
| Desagüe (0+480) | 1 | 1.000 |
| Total |  | 1 |

**610.400** m³ Codo / Anclaje de tubería de impulsión
19.45 m³ × 273.46 (289.87 con costes indirectos) = 5637.97

| Medición | Uds. | Largo | Parcial |
|---|---|---|---|
| (incr. 20 % parte inferior) |  |  |  |
| SEGÚN ANEJO DE CÁLCULO |  |  |  |
| Codo 1 | 1.2 | 1.58 |  |
| Codo 2 | 1.2 | 0.99 |  |
| Codo 3 | 1.2 | 0.99 |  |
| Codo 4 | 1.2 | 0.99 |  |
| Codo 5 | 1.2 | 0.38 |  |
| Codo 6 | 1.2 | 0.83 |  |
| Codo 7 | 1.2 | 0.83 |  |
| Codo 8 | 1.2 | 1.34 |  |
| Codo 9 | 1.2 | 0.22 |  |
| Codo 10 | 1.2 | 0.38 |  |
| Codo 11 | 1.2 | 0.38 |  |
| Codo 12 | 1.2 | 0.38 |  |
| Codo 13 | 1.2 | 0.38 |  |
| Codo 14 | 1.2 | 0.22 |  |
| Codo 15 | 1.2 | 0.22 |  |
| Codo 16 | 1.2 | 0.83 |  |
| Codo 17 | 1.2 | 1.34 |  |
| Codo 18 | 1.2 | 1.34 |  |
| Codo 19 | 1.2 | 0.38 |  |
| Codo 20 | 1.2 | 0.83 |  |
| Codo 21 | 1.2 | 1.34 |  |
| Subtotal |  |  |  |
| Total |  |  | 19.45 |

##### 4S.02.05.03 FIRMES Y PAVIMENTOS (01/01/2000)
Importe: 42507.82

**513.125** m³ Suelo cemento
528.59 m³ × 30.21 (32.02 con costes indirectos) = 16925.45

| Medición | Uds. | Largo | Parcial |
|---|---|---|---|
| Según medición auxiliar | 1 | 528.59 | 528.590 |
| Total |  |  | 528.59 |

**530.001** m² Riego de imprimación con emulsión C60BF4 IMP
708 m² × 1.53 (1.62 con costes indirectos) = 1146.96

| Medición | Uds. | Largo | Ancho | Parcial |
|---|---|---|---|---|
| 0+007 - 0+597 | 1 | 590 | 1.2 | 708.000 |
| Total |  |  |  | 708 |

**542.055** tn MBC tipo AC32/base/50-70/G (G-20)
99.83 tn × 73.01 (77.39 con costes indirectos) = 7725.84

| Medición | Uds. | Largo | Ancho | Alto | Parcial |
|---|---|---|---|---|---|
| 0+007 - 0+597 | 2.35 | 590 | 1.2 | 0.06 | 99.828 |
| Total |  |  |  |  | 99.83 |

**531.001** m² Riego de adherencia con emulsión C60B3 ADH
1888 m² × 0.95 (1.01 con costes indirectos) = 1906.88

| Medición | Uds. | Largo | Ancho | Parcial |
|---|---|---|---|---|
| 0+007 - 0+597 | 1 | 590 | 3.2 | 1888.000 |
| Total |  |  |  | 1888 |

**542.043** tn MBC tipo AC16/surf/50-70/D (D-12)
181.25 tn × 77.05 (81.67 con costes indirectos) = 14802.69

| Medición | Uds. | Largo | Ancho | Alto | Parcial |
|---|---|---|---|---|---|
| 0+007 - 0+597 | 2.4 | 590 | 3.2 | 0.04 | 181.248 |
| Total |  |  |  |  | 181.25 |

##### 4S.02.05.04 REPOSICIONES
Importe: 5231

###### 402050401 RED ELÉCTRICA
Importe: 1521

###### 40205040101 SM-SSAA-ELE-41
Importe: 1521

**790.100** m Apeo de canalización hormigonada
10 m × 143.49 (152.1 con costes indirectos) = 1521.00

| Medición | Uds. | Largo | Parcial |
|---|---|---|---|
| 0+168 | 1 | 10 | 10.000 |
| Total |  |  | 10 |

###### 402050402 RED DE SANEAMIENTO (09/01/2018)
Importe: 3710

###### 40205040201 SM-SSAA-SAN-32 (09/01/2018)
Importe: 3710

**345.900** ud Conexionado red existente con instalación provisional
1 ud × 3500 (3710 con costes indirectos) = 3710.00

| Medición | Uds. | Parcial |
|---|---|---|
| 0+597.41 | 1 | 1.000 |
| Total |  | 1 |

### 4C03 EMISARIOS TERRESTRES (15/11/1998)
Importe: 1203177.22

#### 4S.03.01 ETBAR LAS CHAFIRAS - ETBAR AMARILLA GOLF (IM16) (15/11/1998)
Importe: 1203177.22

##### 4S.03.01.01 DEMOLICIONES Y MOVIMIENTO DE TIERRAS (19/11/1998)
Importe: 252279.1

**301.000** m² (cm) Fresado pavimento asfáltico
3306 m² × 0.4 (0.42 con costes indirectos) = 1388.52

| Medición | Uds. | Largo | Ancho | Parcial |
|---|---|---|---|---|
| 0+000 - 1+096 | 2 | 977 | 1 | 1954.000 |
| 2+907 - 2+996 | 2 | 89 | 1 | 178.000 |
| 3+062 - 3+649 | 2 | 587 | 1 | 1174.000 |
| Subtotal |  |  |  | 3306.000 |
| Total |  |  |  | 3306 |

**301.010** m² Demolición de firme asfáltico existente
4167.8 m² × 15.04 (15.94 con costes indirectos) = 66434.73

| Medición | Uds. | Largo | Ancho | Parcial |
|---|---|---|---|---|
| 0+056 - 1+380 | 1 | 1324 | 1.4 | 1853.600 |
| 0+000 - 1+096 | 1 | 977 | 1.4 | 1367.800 |
| 2+907 - 2+996 | 1 | 89 | 1.4 | 124.600 |
| 3+062 - 3+649 | 1 | 587 | 1.4 | 821.800 |
| Subtotal |  |  |  | 4167.800 |
| Total |  |  |  | 4167.8 |

**321.100** m³ Excavación en zanjas y pozos por medios mecánicos, en cualquier
576.5 m³ × 10.11 (10.72 con costes indirectos) = 6180.08

| Medición | Uds. | Largo | Parcial |
|---|---|---|---|
| Según medición auxiliar | 1 | 576.5 | 576.500 |
| Total |  |  | 576.5 |

**332.300** m³ Relleno con arena basáltica
669.9 m³ × 14.14 (14.99 con costes indirectos) = 10041.80

| Medición | Uds. | Largo | Parcial |
|---|---|---|---|
| Según medición auxiliar | 1 | 669.9 | 669.900 |
| Total |  |  | 669.9 |

**332.350** m³ Relleno con material seleccionado procedente de préstamo
227.2 m³ × 12.4 (13.14 con costes indirectos) = 2985.41

| Medición | Uds. | Largo | Parcial |
|---|---|---|---|
| Según medición auxiliar | 0.5 | 454.4 | 227.200 |
| Total |  |  | 227.2 |

**332.351** m³ Relleno con material seleccionado de excavación
227.2 m³ × 12.43 (13.18 con costes indirectos) = 2994.50

| Medición | Uds. | Largo | Parcial |
|---|---|---|---|
| Según medición auxiliar | 0.5 | 454.4 | 227.200 |
| Total |  |  | 227.2 |

**350.100** m² Entibación
8662.79 m² × 17.67 (18.73 con costes indirectos) = 162254.06

| Medición | Uds. | Largo | Parcial |
|---|---|---|---|
| Según medición auxiliar | 1 | 8662.79 | 8662.790 |
| Total |  |  | 8662.79 |

##### 4S.03.01.02 COLECTOR (15/11/1998)
Importe: 702191.56

**417.400** m Tubería saneamiento PEAD PN10 ø400 mm
4168 m × 131.37 (139.25 con costes indirectos) = 580394.00

| Medición | Uds. | Largo | Parcial |
|---|---|---|---|
| Eje completo | 1 | 4168 | 4168.000 |
| Total |  |  | 4168 |

**410.500** ud Pozo de registro para ventosa o desagüe conducción <ø300 h<2,00
20 ud × 800.74 (848.78 con costes indirectos) = 16975.60

| Medición | Uds. | Parcial |
|---|---|---|
| Ventosa | 10 | 10.000 |
| Desagüe | 8 | 8.000 |
| Válvula cierre | 2 | 2.000 |
| Subtotal |  | 20.000 |
| Total |  | 20 |

**490.204** ud Válvula cierre ø400 mm PN16
2 ud × 3237.42 (3431.67 con costes indirectos) = 6863.34
Válvula de mariposa motorizable EUROSTOP, ø400 mm, de bridas PN16, cuerpo y obturador en fundición dúctil, doble excentricidad y sistema de estanquidad automático con sentido de flujo bidireccional, con revestimiento epoxi de 250 µm (espesor mínimo). Completamente instalada, probada y funcionando.

| Código | Ud | Descripción | Rendimiento | Precio | Importe |
|---|---|---|---|---|---|
| MAT.VALVC400 | ud | Válvula mariposa Eurostop BBJPAI motorizable ø400 PN16 (material; 25/08/2020) | 1 | 3133.3 | 3133.30 |
| MO.OFI001 | h | Oficial 1ª | 0.15 | 15.59 | 2.34 |
| MO.PEO001 | h | Peón | 0.5 | 14.98 | 7.49 |
| %.AUX003 | % | Medios auxiliares y resto de obra | 3 % | 3143.13 | 94.29 |
|  |  | Total |  |  | 3237.42 |

| Medición | Uds. | Parcial |
|---|---|---|
| Válvula cierre | 2 | 2.000 |
| Total |  | 2 |

**610.400** m³ Codo / Anclaje de tubería de impulsión
13.23 m³ × 273.46 (289.87 con costes indirectos) = 3834.98

| Medición | Uds. | Largo | Parcial |
|---|---|---|---|
| (incr. 20 % parte inferior) |  |  |  |
| SEGÚN ANEJO DE CÁLCULO |  |  |  |
| Codo 1 | 1.2 | 1.25 | 1.500 |
| Codo 2 | 1.2 | 1.58 | 1.896 |
| Codo 63 | 1.2 | 2.12 | 2.544 |
| Codo 64 | 1.2 | 3.96 | 4.752 |
| Codo 65 | 1.2 | 2.12 | 2.544 |
| Subtotal |  |  | 13.236 |
| Total |  |  | 13.23 |

**490.003E** ud Ventosa autom trifuncional residuales DN150 mm PN16 golpe ariete
11 ud × 3158.92 (3348.46 con costes indirectos) = 36833.06
Ventosa trifuncional automática DN150 PN16, modelo BERMAD VALLOYMAX VEC-313 o equivalente, con protección antiariete, brida ISO16. Incluido medios auxiliares, piezas de conexión a tubería principal, válvula de corte, montaje y pruebas de funcionamiento. Resto de características según características definidas en la ETP 4.1 (Lote 1, 2, 3 y 4).

| Código | Ud | Descripción | Rendimiento | Precio | Importe |
|---|---|---|---|---|---|
| MO.CAP001 | h | Capataz | 0.2 | 16.64 | 3.33 |
| MO.OFI001 | h | Oficial 1ª | 1 | 15.59 | 15.59 |
| MO.PEO001 | h | Peón | 1 | 14.98 | 14.98 |
| MAT.VENT016 | ud | Ventosa autom. trifuncional residuales DN150 mm PN25 (material; 09/08/2021) | 1 | 2701.09 | 2701.09 |
| %PRUEB10 | % | Puesta en funcionamiento y pruebas | 10 % | 2734.99 | 273.50 |
| %.AUX005 | % | Medios auxiliares y resto de obra | 5 % | 3008.49 | 150.42 |
|  |  | Total |  |  | 3158.92 |

**400.100TR** ud Registro para inspección de emisario terrestre c/500 m
9 ud × 6005.3 (6365.62 con costes indirectos) = 57290.58

##### 4S.03.01.03 FIRMES Y PAVIMENTOS (01/01/2000)
Importe: 248706.56

**501.001** m³ Zahorra artificial
1412.41 m³ × 25.01 (26.51 con costes indirectos) = 37442.99

| Medición | Uds. | Largo | Parcial |
|---|---|---|---|
| Según medición auxiliar | 1 | 1412.41 | 1412.410 |
| Total |  |  | 1412.41 |

**513.125** m³ Suelo cemento
4948.22 m³ × 30.21 (32.02 con costes indirectos) = 158442.00

| Medición | Uds. | Largo | Parcial |
|---|---|---|---|
| Según medición auxiliar | 1 | 4948.22 | 4948.220 |
| Total |  |  | 4948.22 |

**530.001** m² Riego de imprimación con emulsión C60BF4 IMP
2314.2 m² × 1.53 (1.62 con costes indirectos) = 3749.00

| Medición | Uds. | Largo | Ancho | Parcial |
|---|---|---|---|---|
| 0+000 - 1+096 | 1 | 977 | 1.4 | 1367.800 |
| 2+907 - 2+996 | 1 | 89 | 1.4 | 124.600 |
| 3+062 - 3+649 | 1 | 587 | 1.4 | 821.800 |
| Subtotal |  |  |  | 2314.200 |
| Total |  |  |  | 2314.2 |

**542.055** tn MBC tipo AC32/base/50-70/G (G-20)
326.3 tn × 73.01 (77.39 con costes indirectos) = 25252.36

| Medición | Uds. | Largo | Ancho | Alto | Parcial |
|---|---|---|---|---|---|
| 0+000 - 1+096 | 2.35 | 977 | 1.4 | 0.06 | 192.860 |
| 2+907 - 2+996 | 2.35 | 89 | 1.4 | 0.06 | 17.569 |
| 3+062 - 3+649 | 2.35 | 587 | 1.4 | 0.06 | 115.874 |
| Subtotal |  |  |  |  | 326.303 |
| Total |  |  |  |  | 326.3 |

**531.001** m² Riego de adherencia con emulsión C60B3 ADH
5620.2 m² × 0.95 (1.01 con costes indirectos) = 5676.40

| Medición | Uds. | Largo | Ancho | Parcial |
|---|---|---|---|---|
| 0+000 - 1+096 | 1 | 977 | 3.4 | 3321.800 |
| 2+907 - 2+996 | 1 | 89 | 3.4 | 302.600 |
| 3+062 - 3+649 | 1 | 587 | 3.4 | 1995.800 |
| Subtotal |  |  |  | 5620.200 |
| Total |  |  |  | 5620.2 |

**542.043** tn MBC tipo AC16/surf/50-70/D (D-12)
222.16 tn × 77.05 (81.67 con costes indirectos) = 18143.81

| Medición | Uds. | Largo | Ancho | Alto | Parcial |
|---|---|---|---|---|---|
| 0+000 - 1+096 | 2.4 | 977 | 1.4 | 0.04 | 131.309 |
| 2+907 - 2+996 | 2.4 | 89 | 1.4 | 0.04 | 11.962 |
| 3+062 - 3+649 | 2.4 | 587 | 1.4 | 0.04 | 78.893 |
| Subtotal |  |  |  |  | 222.164 |
| Total |  |  |  |  | 222.16 |

### 4C04 OBRAS SINGULARES (19/11/1998)
Importe: 1791880.56

#### 4S.04.01 HINCA AUTOPISTA TF-1 (19/11/1998)
Importe: 579947.17

##### 4S.04.01.01 HINCA (08/06/2000)
Importe: 510004.43

**301.200** m³ Demolición de hormigón armado volumen real medido
4.76 m³ × 33.78 (35.81 con costes indirectos) = 170.46

| Medición | Uds. | Largo | Ancho | Alto | Parcial |
|---|---|---|---|---|---|
| FOSO DE ATAQUE | 1 | 3 | 0.2 | 1.7 | 1.020 |
|  | 2 | 2 | 0.2 | 1.7 | 1.360 |
| FOSO DE SALIDA | 1 | 3 | 0.2 | 1.7 | 1.020 |
|  | 2 | 2 | 0.2 | 1.7 | 1.360 |
| Subtotal |  |  |  |  | 4.760 |
| Total |  |  |  |  | 4.76 |

**321.105** m³ Excavación cimentaciones y vaciados medios mecánicos cualquier t
2145.46 m³ × 6.86 (7.27 con costes indirectos) = 15597.49

| Medición | Uds. | Largo | Ancho | Alto | Parcial |
|---|---|---|---|---|---|
| Arqueta norte | 1 | 9.42 | 9.42 | 13.25 | 1175.757 |
| Arqueta sur | 1 | 14.8 | 7.8 | 8.4 | 969.696 |
| Subtotal |  |  |  |  | 2145.453 |
| Total |  |  |  |  | 2145.46 |

**332.350** m³ Relleno con material seleccionado procedente de préstamo
863.01 m³ × 12.4 (13.14 con costes indirectos) = 11339.95

| Medición | Uds. | Largo | Ancho | Alto | Parcial |
|---|---|---|---|---|---|
| TOTAL EXCAVACIÓN | 0.5 | 2145.46 |  |  | 1072.730 |
| A descontar | -0.5 | 6 | 5.4 | 0.6 | -9.720 |
|  | -0.5 | 5 | 4.4 | 12.95 | -142.450 |
|  | -0.5 | 4.2 | 4.2 | 0.5 | -4.410 |
|  | -0.5 | 3.8 | 3.8 | 7.36 | -53.139 |
| Subtotal |  |  |  |  | 863.011 |
| Total |  |  |  |  | 863.01 |

**332.351** m³ Relleno con material seleccionado de excavación
863.01 m³ × 12.43 (13.18 con costes indirectos) = 11374.47

| Medición | Uds. | Largo | Ancho | Alto | Parcial |
|---|---|---|---|---|---|
| TOTAL EXCAVACIÓN | 0.5 | 2145.46 |  |  | 1072.730 |
| A descontar | -0.5 | 6 | 5.4 | 0.6 | -9.720 |
|  | -0.5 | 5 | 4.4 | 12.95 | -142.450 |
|  | -0.5 | 4.2 | 4.2 | 0.5 | -4.410 |
|  | -0.5 | 3.8 | 3.8 | 7.36 | -53.139 |
| Subtotal |  |  |  |  | 863.011 |
| Total |  |  |  |  | 863.01 |

**610.320** m³ Hormigón armado HA-30/B/20/IIIa en pantallas
26.4 m³ × 101.89 (108 con costes indirectos) = 2851.20

| Medición | Uds. | Largo | Ancho | Alto | Parcial |
|---|---|---|---|---|---|
| FOSO DE ATAQUE | 1 | 5.3 | 5 | 0.6 | 15.900 |
|  | 1 | 3.5 | 5 | 0.6 | 10.500 |
| Subtotal |  |  |  |  | 26.400 |
| Total |  |  |  |  | 26.4 |

**610.311** m³ Hormigón armado HA-30/B/20/IIIa en muros, alzados y losas
25.5 m³ × 101.89 (108 con costes indirectos) = 2754.00

| Medición | Uds. | Largo | Ancho | Alto | Parcial |
|---|---|---|---|---|---|
| Losa Ataque | 1 | 12 | 5 | 0.3 | 18.000 |
| Losa Salida | 1 | 5 | 5 | 0.3 | 7.500 |
| Subtotal |  |  |  |  | 25.500 |
| Total |  |  |  |  | 25.5 |

**600.100** Kg Acero corrugado B-500 SD
4680 Kg × 1.41 (1.49 con costes indirectos) = 6973.20

| Medición | Uds. | Largo | Ancho | Parcial |
|---|---|---|---|---|
| Pantallas | 1 | 26.4 | 100 | 2640.000 |
| Losas | 1 | 25.5 | 80 | 2040.000 |
| Subtotal |  |  |  | 4680.000 |
| Total |  |  |  | 4680 |

**616.110** m² Encofrado plano en muros y alzados
114.76 m² × 14.77 (15.66 con costes indirectos) = 1797.14

| Medición | Uds. | Largo | Ancho | Parcial |
|---|---|---|---|---|
|  | 2 | 5.3 | 5 | 53.000 |
|  | 2 | 5.3 | 0.6 | 6.360 |
|  | 2 | 3.5 | 5 | 35.000 |
|  | 2 | 3.5 | 0.6 | 4.200 |
| Losa ataque | 2 | 12 | 0.3 | 7.200 |
|  | 2 | 5 | 0.3 | 3.000 |
| Losa salida | 4 | 5 | 0.3 | 6.000 |
| Subtotal |  |  |  | 114.760 |
| Total |  |  |  | 114.76 |

**390.002** m Perforación horizontal hinca tubo acero ø1200-3000 mm (25/08/2020)
108 m × 3542.51 (3755.06 con costes indirectos) = 405546.48
Perforación horizontal dirigida en roca, con equipo RaiseBorer o similar, realizando taladro piloto ø11" y escarificado a ø previsto, incluso limpieza interior, suministro y colocación de tubo de acero ø1200-3000 mm para colocar tubería hormigón en el interior, soldaduras y limpieza interior.

| Código | Ud | Descripción | Rendimiento | Precio | Importe |
|---|---|---|---|---|---|
| MAQ.PERF001 | h | Equipo perforac. htal. dirigida RaiseBore | 2 | 1100 | 2200.00 |
| MAT.TUBACER2 | m | Tubo acero ø suficiente para hinca 1200-3000 (material; 10/09/2021) | 1 | 914 | 914.00 |
| MO.OFI001 | h | Oficial 1ª | 2 | 15.59 | 31.18 |
| MO.PEO100 | h | Peón especializado | 2.5 | 15.13 | 37.83 |
| MO.PEO001 | h | Peón | 2.5 | 14.98 | 37.45 |
| %.AUX010 | % | Medios auxiliares y resto de obra | 10 % | 3220.46 | 322.05 |
|  |  | Total |  |  | 3542.51 |

**390.900** ud Instalación-Retirada equipo de hinca
1 ud × 10000 (10600 con costes indirectos) = 10600.00

**416.602A** ud Tubería hormigón DN 2000 mm
108 ud × 358.14 (379.63 con costes indirectos) = 41000.04

##### 4S.04.01.02 ARQUETA NORTE (08/06/2000)
Importe: 51454.97

**610.015** m³ Hormigón de limpieza HL-150/B/20
3.5 m³ × 70 (74.2 con costes indirectos) = 259.70

| Medición | Uds. | Largo | Ancho | Alto | Parcial |
|---|---|---|---|---|---|
|  | 1 | 6 | 5.4 | 0.1 | 3.240 |
|  | 1 | 1.88 | 1.4 | 0.1 | 0.263 |
| Subtotal |  |  |  |  | 3.503 |
| Total |  |  |  |  | 3.5 |

**610.020** m³ Hormigón en masa HNE-20/B/40
0.36 m³ × 76.89 (81.5 con costes indirectos) = 29.34

| Medición | Uds. | Largo | Ancho | Alto | Parcial |
|---|---|---|---|---|---|
|  | 0.3 | 1.6 | 1.25 | 0.6 | 0.360 |
| Total |  |  |  |  | 0.36 |

**610.301** m³ Hormigón armado HA-30/B/20/IV+Qb en soleras y cimentaciones
17.25 m³ × 99.24 (105.19 con costes indirectos) = 1814.53

| Medición | Uds. | Largo | Ancho | Alto | Parcial |
|---|---|---|---|---|---|
| Solera | 1 | 6 | 5.4 | 0.5 | 16.200 |
|  | 1 | 1.88 | 1.4 | 0.4 | 1.053 |
| Subtotal |  |  |  |  | 17.253 |
| Total |  |  |  |  | 17.25 |

**610.311** m³ Hormigón armado HA-30/B/20/IIIa en muros, alzados y losas
125.24 m³ × 101.89 (108 con costes indirectos) = 13525.92

| Medición | Uds. | Largo | Ancho | Alto | Parcial |
|---|---|---|---|---|---|
| Muros | 2 | 5 | 12.65 | 0.5 | 63.250 |
|  | 2 | 3.4 | 12.65 | 0.5 | 43.010 |
|  | 1 | 2.4 | 1.8 | 0.4 | 1.728 |
|  | 1 | 1.6 | 1.8 | 0.4 | 1.152 |
|  | 1 | 1.98 | 2.97 | 0.4 | 2.352 |
|  | 1 | 1.25 | 2.97 | 0.4 | 1.485 |
|  | 2 | 0.8 | 2.97 | 0.4 | 1.901 |
| Losas | 1 | 2.4 | 2 | 0.4 | 1.920 |
|  | 1 | 5 | 4.4 | 0.3 | 6.600 |
|  | 1 | 1.2 | 1.48 | 0.3 | 0.533 |
|  | 1 | 1.65 | 1.98 | 0.4 | 1.307 |
| Subtotal |  |  |  |  | 125.238 |
| Total |  |  |  |  | 125.24 |

**600.100** Kg Acero corrugado B-500 SD
9577.57 Kg × 1.41 (1.49 con costes indirectos) = 14270.58

| Medición | Uds. | Largo | Ancho | Parcial |
|---|---|---|---|---|
| Muros | 100 | 13.35 | 1.21 | 1615.350 |
|  | 340 | 5.8 | 1.21 | 2386.120 |
|  | 340 | 5.2 | 1.21 | 2139.280 |
|  | 88 | 13.35 | 1.21 | 1421.508 |
| Esperas | 100 | 1.7 | 1.21 | 205.700 |
|  | 88 | 1.7 | 1.21 | 181.016 |
|  | 24 | 2.5 | 1.21 | 72.600 |
|  | 18 | 2.5 | 1.21 | 54.450 |
| Esperas | 42 | 1.7 | 1.21 | 86.394 |
|  | 18 | 3 | 1.21 | 65.340 |
|  | 18 | 2.2 | 1.21 | 47.916 |
|  | 20 | 3.47 | 1.21 | 83.974 |
|  | 14 | 3.47 | 1.21 | 58.782 |
|  | 16 | 3.47 | 1.21 | 67.179 |
| Esperas | 50 | 1.7 | 1.21 | 102.850 |
|  | 30 | 2.58 | 1.21 | 93.654 |
|  | 30 | 1.85 | 1.21 | 67.155 |
|  | 60 | 1.4 | 1.21 | 101.640 |
| Losas | 24 | 2.6 | 1.21 | 75.504 |
|  | 20 | 3 | 1.21 | 72.600 |
|  | 50 | 4.8 | 0.89 | 213.600 |
|  | 44 | 5.4 | 0.89 | 211.464 |
|  | 12 | 1.88 | 0.89 | 20.078 |
|  | 16 | 1.6 | 0.89 | 22.784 |
|  | 18 | 2.58 | 1.21 | 56.192 |
|  | 20 | 2.25 | 1.21 | 54.450 |
| Subtotal |  |  |  | 9577.580 |
| Total |  |  |  | 9577.57 |

**616.100** m² Encofrado plano en soleras y cimentaciones
13.27 m² × 11.53 (12.22 con costes indirectos) = 162.16

| Medición | Uds. | Largo | Ancho | Parcial |
|---|---|---|---|---|
|  | 2 | 6 | 0.5 | 6.000 |
|  | 2 | 5.4 | 0.5 | 5.400 |
|  | 2 | 1.4 | 0.4 | 1.120 |
|  | 1 | 1.88 | 0.4 | 0.752 |
| Subtotal |  |  |  | 13.272 |
| Total |  |  |  | 13.27 |

**616.110** m² Encofrado plano en muros y alzados
468.13 m² × 14.77 (15.66 con costes indirectos) = 7330.92

| Medición | Uds. | Largo | Ancho | Parcial |
|---|---|---|---|---|
| Muros | 4 | 5 | 12.65 | 253.000 |
|  | 4 | 3.4 | 12.65 | 172.040 |
|  | 2 | 2.4 | 1.8 | 8.640 |
|  | 2 | 1.6 | 1.8 | 5.760 |
|  | 2 | 1.98 | 2.97 | 11.761 |
|  | 2 | 1.25 | 2.97 | 7.425 |
|  | 4 | 0.8 | 2.97 | 9.504 |
| Subtotal |  |  |  | 468.130 |
| Total |  |  |  | 468.13 |

**616.130** m² Encofrado plano en forjados y losas
13.67 m² × 28.2 (29.89 con costes indirectos) = 408.60

| Medición | Uds. | Largo | Ancho | Parcial |
|---|---|---|---|---|
|  | 2 | 2.4 | 0.4 | 1.920 |
|  | 2 | 2 | 0.4 | 1.600 |
|  | 2 | 5 | 0.3 | 3.000 |
|  | 2 | 4.4 | 0.3 | 2.640 |
|  | 2 | 1.2 | 0.3 | 0.720 |
|  | 2 | 1.48 | 0.3 | 0.888 |
|  | 2 | 1.65 | 0.4 | 1.320 |
|  | 2 | 1.98 | 0.4 | 1.584 |
| Subtotal |  |  |  | 13.672 |
| Total |  |  |  | 13.67 |

**500.005** m Perfil hidroexpansivo en juntas de construcción
25.63 m × 13.02 (13.8 con costes indirectos) = 353.69

| Medición | Uds. | Largo | Parcial |
|---|---|---|---|
| Muros | 2 | 5 | 10.000 |
|  | 2 | 3.4 | 6.800 |
|  | 1 | 2.4 | 2.400 |
|  | 1 | 1.6 | 1.600 |
|  | 1 | 1.98 | 1.980 |
|  | 1 | 1.25 | 1.250 |
|  | 2 | 0.8 | 1.600 |
| Subtotal |  |  | 25.630 |
| Total |  |  | 25.63 |

**500.006** m² Impermeab trasdós muros emulsión bitum + protección drenante Dra
269.62 m² × 41.92 (44.44 con costes indirectos) = 11981.91

| Medición | Uds. | Largo | Ancho | Parcial |
|---|---|---|---|---|
| Solera | 2 | 6 | 1 | 12.000 |
|  | 2 | 5.4 | 1 | 10.800 |
|  | 2 | 1.4 | 0.4 | 1.120 |
|  | 1 | 1.88 | 0.4 | 0.752 |
| Muros | 2 | 5 | 12.65 | 126.500 |
|  | 2 | 4.4 | 12.65 | 111.320 |
|  | 2 | 1.2 | 2.97 | 7.128 |
| Subtotal |  |  |  | 269.620 |
| Total |  |  |  | 269.62 |

**410.990** m² Tapa de cierre y acceso escaleras
1 m² × 163.06 (172.84 con costes indirectos) = 172.84

| Medición | Uds. | Largo | Ancho | Parcial |
|---|---|---|---|---|
|  | 6.28 | 0.4 | 0.4 | 1.005 |
| Total |  |  |  | 1 |

**608.078** m² Celosía tramex galvanizada 30x30 pletinas 25x3 mm
0 m² × 119.13 (126.28 con costes indirectos) = 0.00

**500.131** m Escalera tubular inoxidable con elementos anticaida (13/10/2011)
13 m × 83.08 (88.06 con costes indirectos) = 1144.78
Formación de escalera tubular de 50 mm de diámetro, de acero inoxidable AISI-316L, incluso protecciones circulares contra caídas según normativa, anclada a la pared y/o muros, totalmente ejecutada.

| Código | Ud | Descripción | Rendimiento | Precio | Importe |
|---|---|---|---|---|---|
| P500131 | m | Escalera tubular inoxidable con elementos anticaida (material; 10/09/2021) | 1 | 65 | 65.00 |
| MAQ.GRU100 | h | Camión grúa 1.500 kg. | 0.01 | 37.44 | 0.37 |
| MO.OFI001 | h | Oficial 1ª | 0.5 | 15.59 | 7.80 |
| MO.PEO001 | h | Peón | 0.5 | 14.98 | 7.49 |
| %.AUX003 | % | Medios auxiliares y resto de obra | 3 % | 80.66 | 2.42 |
|  |  | Total |  |  | 83.08 |

##### 4S.04.01.03 ARQUETA SUR (08/06/2000)
Importe: 18487.77

**610.015** m³ Hormigón de limpieza HL-150/B/20
1.6 m³ × 70 (74.2 con costes indirectos) = 118.72

| Medición | Uds. | Largo | Ancho | Alto | Parcial |
|---|---|---|---|---|---|
|  | 1 | 4 | 4 | 0.1 | 1.600 |
| Total |  |  |  |  | 1.6 |

**610.301** m³ Hormigón armado HA-30/B/20/IV+Qb en soleras y cimentaciones
6.4 m³ × 99.24 (105.19 con costes indirectos) = 673.22

| Medición | Uds. | Largo | Ancho | Alto | Parcial |
|---|---|---|---|---|---|
| Solera | 1 | 4 | 4 | 0.4 | 6.400 |
| Total |  |  |  |  | 6.4 |

**610.311** m³ Hormigón armado HA-30/B/20/IIIa en muros, alzados y losas
46.29 m³ × 101.89 (108 con costes indirectos) = 4999.32

| Medición | Uds. | Largo | Ancho | Alto | Parcial |
|---|---|---|---|---|---|
| Muros | 2 | 3.8 | 7.06 | 0.4 | 21.462 |
|  | 2 | 3 | 7.06 | 0.4 | 16.944 |
|  | 1 | 1.75 | 2 | 0.4 | 1.400 |
|  | 1 | 1.25 | 2 | 0.4 | 1.000 |
| Losas | 1 | 3.8 | 3.8 | 0.3 | 4.332 |
|  | 1 | 1.75 | 1.65 | 0.4 | 1.155 |
| Subtotal |  |  |  |  | 46.293 |
| Total |  |  |  |  | 46.29 |

**600.100** Kg Acero corrugado B-500 SD
4286.04 Kg × 1.41 (1.49 con costes indirectos) = 6386.20

| Medición | Uds. | Largo | Ancho | Parcial |
|---|---|---|---|---|
| Solera | 108 | 4.6 | 0.89 | 442.152 |
| Muros | 208 | 7.36 | 0.89 | 1362.483 |
|  | 384 | 4.4 | 0.89 | 1503.744 |
| Esperas | 208 | 1.5 | 0.89 | 277.680 |
|  | 24 | 2.7 | 0.89 | 57.672 |
|  | 22 | 2.7 | 0.89 | 52.866 |
| Esperas | 46 | 1.5 | 0.89 | 61.410 |
| Losas | 104 | 4.2 | 0.89 | 388.752 |
|  | 28 | 2.75 | 0.89 | 68.530 |
|  | 30 | 2.65 | 0.89 | 70.755 |
| Subtotal |  |  |  | 4286.044 |
| Total |  |  |  | 4286.04 |

**616.100** m² Encofrado plano en soleras y cimentaciones
6.4 m² × 11.53 (12.22 con costes indirectos) = 78.21

| Medición | Uds. | Largo | Ancho | Parcial |
|---|---|---|---|---|
|  | 4 | 4 | 0.4 | 6.400 |
| Total |  |  |  | 6.4 |

**616.110** m² Encofrado plano en muros y alzados
204.03 m² × 14.77 (15.66 con costes indirectos) = 3195.11

| Medición | Uds. | Largo | Ancho | Parcial |
|---|---|---|---|---|
| Muros | 4 | 3.8 | 7.06 | 107.312 |
|  | 4 | 3 | 7.06 | 84.720 |
|  | 2 | 1.75 | 2 | 7.000 |
|  | 2 | 1.25 | 2 | 5.000 |
| Subtotal |  |  |  | 204.032 |
| Total |  |  |  | 204.03 |

**616.130** m² Encofrado plano en forjados y losas
24.61 m² × 28.2 (29.89 con costes indirectos) = 735.59

| Medición | Uds. | Largo | Ancho | Parcial |
|---|---|---|---|---|
| Losas | 1 | 3.8 | 3.8 | 14.440 |
|  | 1 | 1.75 | 1.65 | 2.888 |
|  | 4 | 3.8 | 0.3 | 4.560 |
|  | 2 | 1.75 | 0.4 | 1.400 |
|  | 2 | 1.65 | 0.4 | 1.320 |
| Subtotal |  |  |  | 24.608 |
| Total |  |  |  | 24.61 |

**500.005** m Perfil hidroexpansivo en juntas de construcción
18.6 m × 13.02 (13.8 con costes indirectos) = 256.68

| Medición | Uds. | Largo | Parcial |
|---|---|---|---|
|  | 4 | 3.8 | 15.200 |
|  | 1 | 1.75 | 1.750 |
|  | 1 | 1.65 | 1.650 |
| Subtotal |  |  | 18.600 |
| Total |  |  | 18.6 |

**500.006** m² Impermeab trasdós muros emulsión bitum + protección drenante Dra
27.26 m² × 41.92 (44.44 con costes indirectos) = 1211.43

| Medición | Uds. | Largo | Ancho | Parcial |
|---|---|---|---|---|
|  | 4 | 4 | 0.6 | 9.600 |
|  | 4 | 7.36 | 0.6 | 17.664 |
| Subtotal |  |  |  | 27.264 |
| Total |  |  |  | 27.26 |

**410.990** m² Tapa de cierre y acceso escaleras
1 m² × 163.06 (172.84 con costes indirectos) = 172.84

| Medición | Uds. | Largo | Ancho | Parcial |
|---|---|---|---|---|
|  | 6.28 | 0.4 | 0.4 | 1.005 |
| Total |  |  |  | 1 |

**608.078** m² Celosía tramex galvanizada 30x30 pletinas 25x3 mm
0 m² × 119.13 (126.28 con costes indirectos) = 0.00

**500.131** m Escalera tubular inoxidable con elementos anticaida
7.5 m × 83.08 (88.06 con costes indirectos) = 660.45

##### Z CRUCE TF-655 (IM15 PK 4+065) (19/11/1998)
Importe: 43111.97

**301.200** m³ Demolición de hormigón armado volumen real medido
4.76 m³ × 33.78 (35.81 con costes indirectos) = 170.46

| Medición | Uds. | Largo | Ancho | Alto | Parcial |
|---|---|---|---|---|---|
| FOSO DE ATAQUE | 1 | 3 | 0.2 | 1.7 | 1.020 |
|  | 2 | 2 | 0.2 | 1.7 | 1.360 |
| FOSO DE SALIDA | 1 | 3 | 0.2 | 1.7 | 1.020 |
|  | 2 | 2 | 0.2 | 1.7 | 1.360 |
| Subtotal |  |  |  |  | 4.760 |
| Total |  |  |  |  | 4.76 |

**321.110** m³ Excavación de pantalla
13.6 m³ × 146.34 (155.12 con costes indirectos) = 2109.63

| Medición | Uds. | Largo | Ancho | Alto | Parcial |
|---|---|---|---|---|---|
| FOSO DE ATAQUE | 1 | 3 | 0.2 | 2.7 | 1.620 |
|  | 1 | 3 | 0.2 | 3.7 | 2.220 |
|  | 2 | 2 | 0.2 | 3.7 | 2.960 |
| FOSO DE SALIDA | 1 | 3 | 0.2 | 2.7 | 1.620 |
|  | 1 | 3 | 0.2 | 3.7 | 2.220 |
|  | 2 | 2 | 0.2 | 3.7 | 2.960 |
| Subtotal |  |  |  |  | 13.600 |
| Total |  |  |  |  | 13.6 |

**321.120** m³ Excavación en vaciado entre pantallas
20.4 m³ × 12.17 (12.9 con costes indirectos) = 263.16

| Medición | Uds. | Largo | Ancho | Alto | Parcial |
|---|---|---|---|---|---|
| FOSO DE ATAQUE | 1 | 3 | 2 | 1.7 | 10.200 |
| FOSO DE SALIDA | 1 | 3 | 2 | 1.7 | 10.200 |
| Subtotal |  |  |  |  | 20.400 |
| Total |  |  |  |  | 20.4 |

**332.350** m³ Relleno con material seleccionado procedente de préstamo
9.12 m³ × 12.4 (13.14 con costes indirectos) = 119.84

| Medición | Uds. | Largo | Parcial |
|---|---|---|---|
| TOTAL EXCAVACIÓN |  |  |  |
| Pantallas | 0.5 | 13.6 | 6.800 |
| Vaciado entre pantallas | 0.5 | 20.4 | 10.200 |
| A DESCONTAR |  |  |  |
| Hormigón pantallas | -0.5 | 13.6 | -6.800 |
| Hormigón pozos secos | -0.5 | 2.16 | -1.080 |
| Subtotal |  |  | 9.120 |
| Total |  |  | 9.12 |

**332.351** m³ Relleno con material seleccionado de excavación
9.26 m³ × 12.43 (13.18 con costes indirectos) = 122.05

| Medición | Uds. | Largo | Parcial |
|---|---|---|---|
| TOTAL EXCAVACIÓN |  |  |  |
| Pantallas | 0.5 | 13.7 | 6.850 |
| Vaciado entre pantallas | 0.5 | 20.7 | 10.350 |
| A DESCONTAR |  |  |  |
| Hormigón pantallas | -0.5 | 13.7 | -6.850 |
| Hormigón pozos secos | -0.5 | 2.18 | -1.090 |
| Subtotal |  |  | 9.260 |
| Total |  |  | 9.26 |

**610.320** m³ Hormigón armado HA-30/B/20/IIIa en pantallas
13.6 m³ × 101.89 (108 con costes indirectos) = 1468.80

| Medición | Uds. | Largo | Ancho | Alto | Parcial |
|---|---|---|---|---|---|
| FOSO DE ATAQUE | 1 | 3 | 0.2 | 2.7 | 1.620 |
|  | 1 | 3 | 0.2 | 3.7 | 2.220 |
|  | 2 | 2 | 0.2 | 3.7 | 2.960 |
| FOSO DE SALIDA | 1 | 3 | 0.2 | 2.7 | 1.620 |
|  | 1 | 3 | 0.2 | 3.7 | 2.220 |
|  | 2 | 2 | 0.2 | 3.7 | 2.960 |
| Subtotal |  |  |  |  | 13.600 |
| Total |  |  |  |  | 13.6 |

**610.311** m³ Hormigón armado HA-30/B/20/IIIa en muros, alzados y losas
2.16 m³ × 101.89 (108 con costes indirectos) = 233.28

| Medición | Uds. | Largo | Ancho | Alto | Parcial |
|---|---|---|---|---|---|
| POZO ATAQUE |  |  |  |  |  |
| Losa Ataque | 1 | 2 | 2 | 0.1 | 0.400 |
| Losa Salida | 1 | 2 | 2 | 0.1 | 0.400 |
| POZO SECO |  |  |  |  |  |
| Pozo seco Ataque | 4 | 1 | 0.1 | 1.7 | 0.680 |
| Pozo seco Salida | 4 | 1 | 0.1 | 1.7 | 0.680 |
| Subtotal |  |  |  |  | 2.160 |
| Total |  |  |  |  | 2.16 |

**600.100** Kg Acero corrugado B-500 SD
714 Kg × 1.41 (1.49 con costes indirectos) = 1063.86

| Medición | Uds. | Largo | Alto | Parcial |
|---|---|---|---|---|
| PANTALLAS FOSOS |  |  |  |  |
| Foso de ataque | 1 | 1.62 | 50 | 81.000 |
|  | 1 | 2.22 | 50 | 111.000 |
|  | 1 | 2.96 | 50 | 148.000 |
| Foso de salida | 1 | 1.62 | 50 | 81.000 |
|  | 1 | 2.22 | 50 | 111.000 |
|  | 1 | 2.96 | 50 | 148.000 |
| POZO SECO |  |  |  |  |
| Pozo seco Ataque | 1 | 0.68 | 25 | 17.000 |
| Pozo seco Salida | 1 | 0.68 | 25 | 17.000 |
| Subtotal |  |  |  | 714.000 |
| Total |  |  |  | 714 |

**616.110** m² Encofrado plano en muros y alzados
27.2 m² × 14.77 (15.66 con costes indirectos) = 425.95

| Medición | Uds. | Largo | Alto | Parcial |
|---|---|---|---|---|
| POZO SECO |  |  |  |  |
| Pozo seco Ataque | 8 | 1 | 1.7 | 13.600 |
| Pozo seco Salida | 8 | 1 | 1.7 | 13.600 |
| Subtotal |  |  |  | 27.200 |
| Total |  |  |  | 27.2 |

**390.001** m Perforación horizontal hinca tubo acero ø500-1200 mm
11 m × 2258.18 (2393.67 con costes indirectos) = 26330.37

**608.078** m² Celosía tramex galvanizada 30x30 pletinas 25x3 mm
1.62 m² × 119.13 (126.28 con costes indirectos) = 204.57

| Medición | Uds. | Largo | Ancho | Parcial |
|---|---|---|---|---|
| POZO SECO | 2 | 0.9 | 0.9 | 1.620 |
| Total |  |  |  | 1.62 |

**390.900** ud Instalación-Retirada equipo de hinca
1 ud × 10000 (10600 con costes indirectos) = 10600.00

##### X CRUCE TF-655 (IM16 PK 1+570) (19/11/1998)
Importe: 43156.68

**301.200** m³ Demolición de hormigón armado volumen real medido
4.65 m³ × 33.78 (35.81 con costes indirectos) = 166.52

| Medición | Uds. | Largo | Ancho | Alto | Parcial |
|---|---|---|---|---|---|
| FOSO DE ATAQUE | 1 | 3 | 0.2 | 1.65 | 0.990 |
|  | 2 | 2 | 0.2 | 1.65 | 1.320 |
| FOSO DE SALIDA | 1 | 3 | 0.2 | 1.5 | 0.900 |
|  | 2 | 2 | 0.2 | 1.8 | 1.440 |
| Subtotal |  |  |  |  | 4.650 |
| Total |  |  |  |  | 4.65 |

**321.110** m³ Excavación de pantalla
13.7 m³ × 146.34 (155.12 con costes indirectos) = 2125.14

| Medición | Uds. | Largo | Ancho | Alto | Parcial |
|---|---|---|---|---|---|
| FOSO DE ATAQUE | 1 | 3 | 0.2 | 2.65 | 1.590 |
|  | 1 | 3 | 0.2 | 3.65 | 2.190 |
|  | 2 | 2 | 0.2 | 3.65 | 2.920 |
| FOSO DE SALIDA | 1 | 3 | 0.2 | 2.8 | 1.680 |
|  | 1 | 3 | 0.2 | 3.8 | 2.280 |
|  | 2 | 2 | 0.2 | 3.8 | 3.040 |
| Subtotal |  |  |  |  | 13.700 |
| Total |  |  |  |  | 13.7 |

**321.120** m³ Excavación en vaciado entre pantallas
20.7 m³ × 12.17 (12.9 con costes indirectos) = 267.03

| Medición | Uds. | Largo | Ancho | Alto | Parcial |
|---|---|---|---|---|---|
| FOSO DE ATAQUE | 1 | 3 | 2 | 1.65 | 9.900 |
| FOSO DE SALIDA | 1 | 3 | 2 | 1.8 | 10.800 |
| Subtotal |  |  |  |  | 20.700 |
| Total |  |  |  |  | 20.7 |

**332.350** m³ Relleno con material seleccionado procedente de préstamo
9.26 m³ × 12.4 (13.14 con costes indirectos) = 121.68

| Medición | Uds. | Largo | Parcial |
|---|---|---|---|
| TOTAL EXCAVACIÓN |  |  |  |
| Pantallas | 0.5 | 13.7 | 6.850 |
| Vaciado entre pantallas | 0.5 | 20.7 | 10.350 |
| A DESCONTAR |  |  |  |
| Hormigón pantallas | -0.5 | 13.7 | -6.850 |
| Hormigón pozos secos | -0.5 | 2.18 | -1.090 |
| Subtotal |  |  | 9.260 |
| Total |  |  | 9.26 |

**332.351** m³ Relleno con material seleccionado de excavación
9.26 m³ × 12.43 (13.18 con costes indirectos) = 122.05

| Medición | Uds. | Largo | Parcial |
|---|---|---|---|
| TOTAL EXCAVACIÓN |  |  |  |
| Pantallas | 0.5 | 13.7 | 6.850 |
| Vaciado entre pantallas | 0.5 | 20.7 | 10.350 |
| A DESCONTAR |  |  |  |
| Hormigón pantallas | -0.5 | 13.7 | -6.850 |
| Hormigón pozos secos | -0.5 | 2.18 | -1.090 |
| Subtotal |  |  | 9.260 |
| Total |  |  | 9.26 |

**610.320** m³ Hormigón armado HA-30/B/20/IIIa en pantallas
13.7 m³ × 101.89 (108 con costes indirectos) = 1479.60

| Medición | Uds. | Largo | Ancho | Alto | Parcial |
|---|---|---|---|---|---|
| FOSO DE ATAQUE | 1 | 3 | 0.2 | 2.65 | 1.590 |
|  | 1 | 3 | 0.2 | 3.65 | 2.190 |
|  | 2 | 2 | 0.2 | 3.65 | 2.920 |
| FOSO DE SALIDA | 1 | 3 | 0.2 | 2.8 | 1.680 |
|  | 1 | 3 | 0.2 | 3.8 | 2.280 |
|  | 2 | 2 | 0.2 | 3.8 | 3.040 |
| Subtotal |  |  |  |  | 13.700 |
| Total |  |  |  |  | 13.7 |

**610.311** m³ Hormigón armado HA-30/B/20/IIIa en muros, alzados y losas
2.18 m³ × 101.89 (108 con costes indirectos) = 235.44

| Medición | Uds. | Largo | Ancho | Alto | Parcial |
|---|---|---|---|---|---|
| POZO ATAQUE |  |  |  |  |  |
| Losa Ataque | 1 | 2 | 2 | 0.1 | 0.400 |
| Losa Salida | 1 | 2 | 2 | 0.1 | 0.400 |
| POZO SECO |  |  |  |  |  |
| Pozo seco Ataque | 4 | 1 | 0.1 | 1.65 | 0.660 |
| Pozo seco Salida | 4 | 1 | 0.1 | 1.8 | 0.720 |
| Subtotal |  |  |  |  | 2.180 |
| Total |  |  |  |  | 2.18 |

**600.100** Kg Acero corrugado B-500 SD
719.5 Kg × 1.41 (1.49 con costes indirectos) = 1072.06

| Medición | Uds. | Largo | Alto | Parcial |
|---|---|---|---|---|
| PANTALLAS FOSOS |  |  |  |  |
| Foso de ataque | 1 | 1.59 | 50 | 79.500 |
|  | 1 | 2.19 | 50 | 109.500 |
|  | 1 | 2.92 | 50 | 146.000 |
| Foso de salida | 1 | 1.68 | 50 | 84.000 |
|  | 1 | 2.28 | 50 | 114.000 |
|  | 1 | 3.04 | 50 | 152.000 |
| POZO SECO |  |  |  |  |
| Pozo seco Ataque | 1 | 0.66 | 25 | 16.500 |
| Pozo seco Salida | 1 | 0.72 | 25 | 18.000 |
| Subtotal |  |  |  | 719.500 |
| Total |  |  |  | 719.5 |

**616.110** m² Encofrado plano en muros y alzados
27.6 m² × 14.77 (15.66 con costes indirectos) = 432.22

| Medición | Uds. | Largo | Alto | Parcial |
|---|---|---|---|---|
| POZO SECO |  |  |  |  |
| Pozo seco Ataque | 8 | 1 | 1.65 | 13.200 |
| Pozo seco Salida | 8 | 1 | 1.8 | 14.400 |
| Subtotal |  |  |  | 27.600 |
| Total |  |  |  | 27.6 |

**390.001** m Perforación horizontal hinca tubo acero ø500-1200 mm
11 m × 2258.18 (2393.67 con costes indirectos) = 26330.37

**608.078** m² Celosía tramex galvanizada 30x30 pletinas 25x3 mm
1.62 m² × 119.13 (126.28 con costes indirectos) = 204.57

| Medición | Uds. | Largo | Ancho | Parcial |
|---|---|---|---|---|
| POZO SECO | 2 | 0.9 | 0.9 | 1.620 |
| Total |  |  |  | 1.62 |

**390.900** ud Instalación-Retirada equipo de hinca
1 ud × 10000 (10600 con costes indirectos) = 10600.00

#### 4S.04.02 ENCAUZAMIENTO BARRANCO UCHOBA (19/11/1998)
Importe: 1211933.39

**321.100** m³ Excavación en zanjas y pozos por medios mecánicos, en cualquier
4643.94 m³ × 10.11 (10.72 con costes indirectos) = 49783.04

| Medición | Uds. | Largo | Ancho | Alto | Parcial |
|---|---|---|---|---|---|
| Muro 1, lado cauce | 1 | 51.5 | 2.4 | 1.5 | 185.400 |
| Muro 1, lado golf | 1 | 10 | 3.2 | 1.1 | 35.200 |
| Muro 2 | 1 | 16 | 2 | 1.5 | 48.000 |
| Muro 3, lado cauce | 1 | 326 | 4.2 | 1.8 | 2464.560 |
| Muro 3, lado golf | 1 | 160 | 3.7 | 1.2 | 710.400 |
| Muro 4 | 1 | 110.3 | 3.3 | 1.6 | 582.384 |
| Muro 5 | 1 | 80 | 2 | 1.5 | 240.000 |
| ETAR | 1 | 50 | 4.2 | 1.8 | 378.000 |
| Subtotal |  |  |  |  | 4643.944 |
| Total |  |  |  |  | 4643.94 |

**610.015** m³ Hormigón de limpieza HL-150/B/20
288.28 m³ × 70 (74.2 con costes indirectos) = 21390.38

| Medición | Uds. | Largo | Ancho | Alto | Parcial |
|---|---|---|---|---|---|
| Muro 1, lado cauce | 1 | 51.5 | 2.4 | 0.1 | 12.360 |
| Muro 1, lado golf | 1 | 10 | 3.2 | 0.1 | 3.200 |
| Muro 2 | 1 | 16 | 2 | 0.1 | 3.200 |
| Muro 3, lado cauce | 1 | 326 | 4.2 | 0.1 | 136.920 |
| Muro 3, lado golf | 1 | 160 | 3.7 | 0.1 | 59.200 |
| Muro 4 | 1 | 110.3 | 3.3 | 0.1 | 36.399 |
| Muro 5 | 1 | 80 | 2 | 0.1 | 16.000 |
| ETAR | 1 | 50 | 4.2 | 0.1 | 21.000 |
| Subtotal |  |  |  |  | 288.279 |
| Total |  |  |  |  | 288.28 |

**616.100** m² Encofrado plano en soleras y cimentaciones
1107.57 m² × 11.53 (12.22 con costes indirectos) = 13534.51

| Medición | Uds. | Largo | Ancho | Alto | Parcial |
|---|---|---|---|---|---|
| Muro 1, lado cauce | 2 | 51.5 |  | 0.5 | 51.500 |
|  | 2 |  | 2.4 | 0.5 | 2.400 |
| Muro 1, lado golf | 2 | 10 |  | 0.6 | 12.000 |
|  | 2 |  | 3.2 | 0.6 | 3.840 |
| Muro 2 | 2 | 16 |  | 0.45 | 14.400 |
|  | 2 |  | 2 | 0.45 | 1.800 |
| Muro 3, lado cauce | 2 | 326 |  | 0.76 | 495.520 |
|  | 2 |  | 4.24 | 0.76 | 6.445 |
| Muro 3, lado golf | 2 | 160 |  | 0.68 | 217.600 |
|  | 2 |  | 3.69 | 0.68 | 5.018 |
| Muro 4 | 2 | 110.3 |  | 0.62 | 136.772 |
|  | 2 |  | 3.26 | 0.62 | 4.042 |
| Muro 5 | 2 | 80 |  | 0.45 | 72.000 |
|  | 2 |  | 2 | 0.45 | 1.800 |
| ETAR | 2 | 50 |  | 0.76 | 76.000 |
|  | 2 |  | 4.24 | 0.76 | 6.445 |
| Subtotal |  |  |  |  | 1107.582 |
| Total |  |  |  |  | 1107.57 |

**616.110** m² Encofrado plano en muros y alzados
5603.13 m² × 14.77 (15.66 con costes indirectos) = 87745.02

| Medición | Uds. | Largo | Ancho | Alto | Parcial |
|---|---|---|---|---|---|
| Muro 1, lado cauce | 2 | 51.5 |  | 2.42 | 249.260 |
|  | 2 |  | 0.42 | 2.42 | 2.033 |
| Muro 1, lado golf | 2 | 10 |  | 2.9 | 58.000 |
|  | 2 |  | 0.46 | 2.9 | 2.668 |
| Muro 2 | 2 | 16 |  | 1.63 | 52.160 |
|  | 2 |  | 0.42 | 1.63 | 1.369 |
| Muro 3, lado cauce | 2 | 326 |  | 4.22 | 2751.440 |
|  | 2 |  | 0.53 | 4.22 | 4.473 |
| Muro 3, lado golf | 2 | 160 |  | 3.26 | 1043.200 |
|  | 2 |  | 0.46 | 3.26 | 2.999 |
| Muro 4 | 2 | 110.3 |  | 3.27 | 721.362 |
|  | 2 |  | 0.46 | 3.27 | 3.008 |
| Muro 5 | 2 | 80 |  | 1.77 | 283.200 |
|  | 2 |  | 0.42 | 1.77 | 1.487 |
| ETAR | 2 | 50 |  | 4.22 | 422.000 |
|  | 2 |  | 0.53 | 4.22 | 4.473 |
| Subtotal |  |  |  |  | 5603.132 |
| Total |  |  |  |  | 5603.13 |

**600.100** Kg Acero corrugado B-500 SD
154859.42 Kg × 1.41 (1.49 con costes indirectos) = 230740.54

| Medición | Uds. | Parcial |
|---|---|---|
| 755 m encauzamiento superior + 50 m tramo ETAR |  |  |
| Media de altura de muros | 18583.10293443 | 18583.103 |
| Hm= 3,50 m | 18583.10293443 | 18583.103 |
|  | 3970.7484902628 | 3970.748 |
|  | 7718.6556454655 | 7718.656 |
|  | 12243.14117831 | 12243.141 |
|  | 21154.833991276 | 21154.834 |
|  | 17167.483377644 | 17167.483 |
|  | 17167.483377644 | 17167.483 |
|  | 34300.874694466 | 34300.875 |
|  | 2540.8055329234 | 2540.806 |
|  | 1429.2031122694 | 1429.203 |
| Subtotal |  | 154859.435 |
| Total |  | 154859.42 |

**610.301** m³ Hormigón armado HA-30/B/20/IV+Qb en soleras y cimentaciones
2003.43 m³ × 99.24 (105.19 con costes indirectos) = 210740.80

| Medición | Uds. | Largo | Ancho | Alto | Parcial |
|---|---|---|---|---|---|
| Muro 1, lado cauce | 1 | 51.5 | 2.4 | 0.5 | 61.800 |
| Muro 1, lado golf | 1 | 10 | 3.2 | 0.6 | 19.200 |
| Muro 2 | 1 | 16 | 2 | 0.45 | 14.400 |
| Muro 3, lado cauce | 1 | 326 | 4.24 | 0.76 | 1050.502 |
| Muro 3, lado golf | 1 | 160 | 3.69 | 0.68 | 401.472 |
| Muro 4 | 1 | 110.3 | 3.26 | 0.62 | 222.938 |
| Muro 5 | 1 | 80 | 2 | 0.45 | 72.000 |
| ETAR | 1 | 50 | 4.24 | 0.76 | 161.120 |
| Subtotal |  |  |  |  | 2003.432 |
| Total |  |  |  |  | 2003.43 |

**610.302** m³ Hormigón armado HA-30/B/20/IV+Qb en muros y alzados
1382.91 m³ × 113.67 (120.49 con costes indirectos) = 166626.83

| Medición | Uds. | Largo | Ancho | Alto | Parcial |
|---|---|---|---|---|---|
| Muro 1, lado cauce | 1 | 51.5 | 0.42 | 2.42 | 52.345 |
| Muro 1, lado golf | 1 | 10 | 0.46 | 2.9 | 13.340 |
| Muro 2 | 1 | 16 | 0.42 | 1.63 | 10.954 |
| Muro 3, lado cauce | 1 | 326 | 0.53 | 4.22 | 729.132 |
| Muro 3, lado golf | 1 | 160 | 0.46 | 3.26 | 239.936 |
| Muro 4 | 1 | 110.3 | 0.46 | 3.27 | 165.913 |
| Muro 5 | 1 | 80 | 0.42 | 1.77 | 59.472 |
| ETAR | 1 | 50 | 0.53 | 4.22 | 111.830 |
| Subtotal |  |  |  |  | 1382.922 |
| Total |  |  |  |  | 1382.91 |

**618.007.TR** m² Impermeabilización trasdós de muro
4653.5 m² × 3.75 (3.98 con costes indirectos) = 18520.93

| Medición | Uds. | Largo | Ancho | Alto | Parcial |
|---|---|---|---|---|---|
| Muro 1, lado cauce | 1 | 51.5 |  | 0.5 | 25.750 |
|  | 1 | 51.5 | 0.76 |  | 39.140 |
|  | 1 | 51.5 |  | 2.42 | 124.630 |
| Muro 1, lado golf | 1 | 10 |  | 0.6 | 6.000 |
|  | 1 | 10 | 1.31 |  | 13.100 |
|  | 1 | 10 |  | 2.9 | 29.000 |
| Muro 2 | 1 | 16 |  | 0.45 | 7.200 |
|  | 1 | 16 | 0.76 |  | 12.160 |
|  | 1 | 16 |  | 1.63 | 26.080 |
| Muro 3, lado cauce | 1 | 326 |  | 0.76 | 247.760 |
|  | 1 | 326 | 2.25 |  | 733.500 |
|  | 1 | 326 |  | 4.22 | 1375.720 |
| Muro 3, lado golf | 1 | 160 |  | 0.68 | 108.800 |
|  | 1 | 160 | 1.31 |  | 209.600 |
|  | 1 | 160 |  | 3.26 | 521.600 |
| Muro 4 | 1 | 110.3 |  | 0.62 | 68.386 |
|  | 1 | 110.3 | 1.31 |  | 144.493 |
|  | 1 | 110.3 |  | 3.27 | 360.681 |
| Muro 5 | 1 | 80 |  | 0.45 | 36.000 |
|  | 1 | 80 | 0.76 |  | 60.800 |
|  | 1 | 80 |  | 1.77 | 141.600 |
| ETAR | 1 | 50 |  | 0.76 | 38.000 |
|  | 1 | 50 | 2.25 |  | 112.500 |
|  | 1 | 50 |  | 4.22 | 211.000 |
| Subtotal |  |  |  |  | 4653.500 |
| Total |  |  |  |  | 4653.5 |

**685.001.TR** m² Tratamiento anticorrosión Protectosil CIT
4917.33 m² × 44.66 (47.34 con costes indirectos) = 232786.40

| Medición | Uds. | Largo | Ancho | Alto | Parcial |
|---|---|---|---|---|---|
| Muro 1, lado cauce | 1 | 51.5 |  | 0.5 | 25.750 |
|  | 1 | 51.5 | 0.76 |  | 39.140 |
|  | 1 | 51.5 |  | 2.42 | 124.630 |
| Muro 1, lado golf | 1 | 10 |  | 0.6 | 6.000 |
|  | 1 | 10 | 1.31 |  | 13.100 |
|  | 1 | 10 |  | 2.9 | 29.000 |
| Muro 2 | 1 | 16 |  | 0.45 | 7.200 |
|  | 1 | 16 | 0.76 |  | 12.160 |
|  | 1 | 16 |  | 1.63 | 26.080 |
| Muro 3, lado cauce | 1 | 326 |  | 0.76 | 247.760 |
|  | 1 | 326 | 2.25 |  | 733.500 |
|  | 1 | 326 |  | 4.22 | 1375.720 |
| Muro 3, lado golf | 1 | 160 |  | 0.68 | 108.800 |
|  | 1 | 160 | 1.31 |  | 209.600 |
|  | 1 | 160 |  | 3.26 | 521.600 |
| Muro 4 | 1 | 110.3 |  | 0.62 | 68.386 |
|  | 1 | 110.3 | 1.31 |  | 144.493 |
|  | 1 | 110.3 |  | 3.27 | 360.681 |
| Muro 5 | 1 | 80 |  | 0.45 | 36.000 |
|  | 1 | 80 | 0.76 |  | 60.800 |
|  | 1 | 80 |  | 1.77 | 141.600 |
| Coronación | 1 | 753.8 | 0.35 |  | 263.830 |
| ETAR | 1 | 50 |  | 0.76 | 38.000 |
|  | 1 | 50 | 2.25 |  | 112.500 |
|  | 1 | 50 |  | 4.22 | 211.000 |
| Subtotal |  |  |  |  | 4917.330 |
| Total |  |  |  |  | 4917.33 |

**683.060.TR** m² Protección impermeabilizante en paramentos
4917.33 m² × 4.43 (4.7 con costes indirectos) = 23111.45

| Medición | Uds. | Largo | Ancho | Alto | Parcial |
|---|---|---|---|---|---|
| Muro 1, lado cauce | 1 | 51.5 |  | 0.5 | 25.750 |
|  | 1 | 51.5 | 0.76 |  | 39.140 |
|  | 1 | 51.5 |  | 2.42 | 124.630 |
| Muro 1, lado golf | 1 | 10 |  | 0.6 | 6.000 |
|  | 1 | 10 | 1.31 |  | 13.100 |
|  | 1 | 10 |  | 2.9 | 29.000 |
| Muro 2 | 1 | 16 |  | 0.45 | 7.200 |
|  | 1 | 16 | 0.76 |  | 12.160 |
|  | 1 | 16 |  | 1.63 | 26.080 |
| Muro 3, lado cauce | 1 | 326 |  | 0.76 | 247.760 |
|  | 1 | 326 | 2.25 |  | 733.500 |
|  | 1 | 326 |  | 4.22 | 1375.720 |
| Muro 3, lado golf | 1 | 160 |  | 0.68 | 108.800 |
|  | 1 | 160 | 1.31 |  | 209.600 |
|  | 1 | 160 |  | 3.26 | 521.600 |
| Muro 4 | 1 | 110.3 |  | 0.62 | 68.386 |
|  | 1 | 110.3 | 1.31 |  | 144.493 |
|  | 1 | 110.3 |  | 3.27 | 360.681 |
| Muro 5 | 1 | 80 |  | 0.45 | 36.000 |
|  | 1 | 80 | 0.76 |  | 60.800 |
|  | 1 | 80 |  | 1.77 | 141.600 |
| Coronación | 1 | 753.8 | 0.35 |  | 263.830 |
| ETAR | 1 | 50 |  | 0.76 | 38.000 |
|  | 1 | 50 | 2.25 |  | 112.500 |
|  | 1 | 50 |  | 4.22 | 211.000 |
| Subtotal |  |  |  |  | 4917.330 |
| Total |  |  |  |  | 4917.33 |

**332.351** m³ Relleno con material seleccionado de excavación
2266.53 m³ × 12.43 (13.18 con costes indirectos) = 29872.87

| Medición | Uds. | Largo | Ancho | Alto | Parcial |
|---|---|---|---|---|---|
| Muro 1, lado cauce | 1 | 51.5 | 2.4 | 1.5 | 185.400 |
| Muro 1, lado golf | 1 | 10 | 3.2 | 1.1 | 35.200 |
| Muro 2 | 1 | 16 | 2 | 1.5 | 48.000 |
| Muro 3, lado cauce | 1 | 326 | 4.2 | 1.8 | 2464.560 |
| Muro 3, lado golf | 1 | 160 | 3.7 | 1.2 | 710.400 |
| Muro 4 | 1 | 110.3 | 3.3 | 1.6 | 582.384 |
| Muro 5 | 1 | 80 | 2 | 1.5 | 240.000 |
| A descontar |  |  |  |  |  |
| Muro 1, lado cauce | -1 | 51.5 | 2.4 | 0.5 | -61.800 |
| Muro 1, lado golf | -1 | 10 | 3.2 | 0.6 | -19.200 |
| Muro 2 | -1 | 16 | 2 | 0.45 | -14.400 |
| Muro 3, lado cauce | -1 | 326 | 4.24 | 0.76 | -1050.502 |
| Muro 3, lado golf | -1 | 160 | 3.69 | 0.68 | -401.472 |
| Muro 4 | -1 | 110.3 | 3.26 | 0.62 | -222.938 |
| Muro 5 | -1 | 80 | 2 | 0.45 | -72.000 |
| A descontar muro bajo tierra |  |  |  |  |  |
| Muro 1, lado cauce | -1 | 51.5 | 0.42 | 1 | -21.630 |
| Muro 1, lado golf | -1 | 10 | 0.46 | 0.52 | -2.392 |
| Muro 2 | -1 | 16 | 0.42 | 1 | -6.720 |
| Muro 3, lado cauce | -1 | 326 | 0.53 | 1 | -172.780 |
| Muro 3, lado golf | -1 | 160 | 0.46 | 0.81 | -59.616 |
| Muro 4 | -1 | 110.3 | 0.46 | 1 | -50.738 |
| Muro 5 | -1 | 80 | 0.42 | 1 | -33.600 |
| ETAR | 1 | 50 | 4.2 | 1.8 | 378.000 |
| A descontar |  |  |  |  |  |
|  | -1 | 50 | 4.24 | 0.76 | -161.120 |
| A descontar muro bajo tierra |  |  |  |  |  |
|  | -1 | 50 | 0.53 | 1 | -26.500 |
| Subtotal |  |  |  |  | 2266.536 |
| Total |  |  |  |  | 2266.53 |

**332.360.TR** m³ Relleno con material seleccionado procedente de excav. o préstam (01/01/2010)
9671.28 m³ × 12.4 (13.14 con costes indirectos) = 127080.62
Suministro, transporte, extendido en relleno y compactado con material seleccionado según PG-3 procedentes de excavación o préstamo , extendidas por tongadas de <30 cm. Incluso humectación y compactación al 95% de PM. Totalmente terminado.

| Código | Ud | Descripción | Rendimiento | Precio | Importe |
|---|---|---|---|---|---|
| MAQ.CIS001 | h | Cisterna agua s/camión 10.000 l | 0.02 | 32.76 | 0.66 |
| MO.ESP001 | h | Conductor camión más de 7.500 Kg | 0.02 | 15.75 | 0.32 |
| MAQ.RET002 | h | Retrocargadora neumáticos 50 CV | 0.02 | 29.02 | 0.58 |
| MAQ.ROD800 | h | Rodillo vibrante manual tándem 800 kg | 0.15 | 6.35 | 0.95 |
| MO04MQ04 | h | Maquinista | 0.17 | 15.59 | 2.65 |
| MAT.SELEC100 | m³ | Material seleccionado préstamo | 1 | 5.16 | 5.16 |
| MO.PEO001 | h | Peón | 0.115 | 14.98 | 1.72 |
| %.AUX003 | % | Medios auxiliares y resto de obra | 3 % | 12.04 | 0.36 |
|  |  | Total |  |  | 12.4 |

| Medición | Uds. | Largo | Ancho | Alto | Parcial |
|---|---|---|---|---|---|
| Zona de viario |  |  |  |  |  |
| Muro 1 | 1 | 51.5 | 3.91 | 1.42 | 285.938 |
| Muro 2 | 1 | 16 | 10.54 | 0.63 | 106.243 |
| Muro 3 | 1 | 326 | 7.69 | 3.22 | 8072.347 |
| Muro 4 | 1 | 110.3 | 7.04 | 2.27 | 1762.682 |
| Muro 5 | 1 | 80 | 7.16 | 0.77 | 441.056 |
| A descontar zanja tuberías | -1 | 583.8 | 2.47 | 1.55 | -2235.078 |
| ETAR | 1 | 50 | 7.69 | 3.22 | 1238.090 |
| Subtotal |  |  |  |  | 9671.278 |
| Total |  |  |  |  | 9671.28 |

### 4C05 EBARES (15/11/1998)
Importe: 2904532.52
Relación comercial: 000, 0, 001, 002

#### 4S.05.01 EBAR LOMO SAN BLAS (15/11/1998)
Importe: 1489155.29
Relación comercial: 000, 0, 001, 002

##### 4S.05.01.01 DEMOLICIONES Y MOVIMIENTO DE TIERRAS (19/11/1998)
Importe: 26576.82

**321.150** m³ Excavación en explanación por medios mecánicos cualquier clase d
2060.92 m³ × 6.29 (6.67 con costes indirectos) = 13746.34

| Medición | Uds. | Parcial |
|---|---|---|
| 0+000 - 0+003.23 | 165.8928 | 165.893 |
| 0+003.23 - 0+011.86 | 838.8693 | 838.869 |
| 0+011.86 - 0+020.29 | 864.96015 | 864.960 |
| 0+020.29 - 0+023.52 | 191.19985 | 191.200 |
| Subtotal |  | 2060.922 |
| Total |  | 2060.92 |

**332.350** m³ Relleno con material seleccionado procedente de préstamo
487.48 m³ × 12.4 (13.14 con costes indirectos) = 6405.49

| Medición | Uds. | Parcial |
|---|---|---|
| 0+000 - 0+003.23 | 54.159025 | 54.159 |
| 0+003.23 - 0+011.86 | 201.076575 | 201.077 |
| 0+011.86 - 0+020.29 | 186.93525 | 186.935 |
| 0+020.29 - 0+023.52 | 45.30075 | 45.301 |
| Subtotal |  | 487.472 |
| Total |  | 487.48 |

**332.351** m³ Relleno con material seleccionado de excavación
487.48 m³ × 12.43 (13.18 con costes indirectos) = 6424.99

| Medición | Uds. | Parcial |
|---|---|---|
| 0+000 - 0+003.23 | 54.159025 | 54.159 |
| 0+003.23 - 0+011.86 | 201.076575 | 201.077 |
| 0+011.86 - 0+020.29 | 186.93525 | 186.935 |
| 0+020.29 - 0+023.52 | 45.30075 | 45.301 |
| Subtotal |  | 487.472 |
| Total |  | 487.48 |

##### 4S.05.01.02 CIMENTACIÓN Y ESTRUCTURA (15/11/1998)
Importe: 983850.72
Relación comercial: 000, 0, 001, 002

###### 405010201 CIMENTACIÓN (08/06/2000)
Importe: 21668.06

**610.015** m³ Hormigón de limpieza HL-150/B/20
12.61 m³ × 70 (74.2 con costes indirectos) = 935.66

| Medición | Uds. | Largo | Ancho | Alto | Parcial |
|---|---|---|---|---|---|
| SOLERA CIMENTACIÓN | 1 | 118.9 |  | 0.1 | 11.890 |
| PARSHALL | 1 | 3.45 | 2.1 | 0.1 | 0.725 |
| Subtotal |  |  |  |  | 12.615 |
| Total |  |  |  |  | 12.61 |

**610.301** m³ Hormigón armado HA-30/B/20/IV+Qb en soleras y cimentaciones
46.99 m³ × 99.24 (105.19 con costes indirectos) = 4942.88

| Medición | Uds. | Largo | Ancho | Alto | Parcial |
|---|---|---|---|---|---|
| SOLERA CIMENTACIÓN | 1 | 112.06 |  | 0.4 | 44.824 |
| PARSHALL | 1 | 3.45 | 2.1 | 0.3 | 2.174 |
| Subtotal |  |  |  |  | 46.998 |
| Total |  |  |  |  | 46.99 |

**600.100** Kg Acero corrugado B-500 SD
10422.06 Kg × 1.41 (1.49 con costes indirectos) = 15528.87

| Medición | Uds. | Largo | Parcial |
|---|---|---|---|
| SOLERA CIMENTACIÓN |  |  |  |
| Armadura base | 197.29201864544 |  | 197.292 |
|  | 295.93802796816 |  | 295.938 |
|  | 3582.0832135313 |  | 3582.083 |
|  | 3440.2795751299 |  | 3440.280 |
| Armadura refuerzo |  |  |  |
| Transversal superior | 49.096118839918 |  | 49.096 |
| Transversal inferior | 11.186457457196 |  | 11.186 |
|  | 68.657622488613 |  | 68.658 |
|  | 183.77751536823 |  | 183.778 |
|  | 24.503668715764 |  | 24.504 |
|  | 61.555109817377 |  | 61.555 |
| Longitudinal superior | 78.837890650718 |  | 78.838 |
| Longitudinal inferior | 20.952412380146 |  | 20.952 |
|  | 229.59858669863 |  | 229.599 |
| ARRANQUE MUROS |  |  |  |
| Muro M40A |  |  |  |
| Correa inferior |  |  |  |
| Arm. longitudinal | 125.00422301375 |  | 125.004 |
|  | 67.237119954366 |  | 67.237 |
|  | 134.47423990873 |  | 134.474 |
|  | 26.516047305947 |  | 26.516 |
| Estribos | 33.460726362267 |  | 33.461 |
|  | 18.308699330297 |  | 18.309 |
|  | 35.986064200928 |  | 35.986 |
|  | 7.5760135159849 |  | 7.576 |
| Arranque muro | 218.75739027406 |  | 218.757 |
|  | 119.32221287676 |  | 119.322 |
|  | 236.15854631859 |  | 236.159 |
|  | 47.231709263718 |  | 47.232 |
| Muro M40B |  |  |  |
| Correa inferior |  |  |  |
| Arm. longitudinal | 44.824746636244 |  | 44.825 |
|  | 9.4700168949811 |  | 9.470 |
| Estribos | 18.308699330297 |  | 18.309 |
|  | 3.7880067579924 |  | 3.788 |
| Arranque muro | 55.241765220723 |  | 55.242 |
|  | 13.810441305181 |  | 13.810 |
| Muro M30A |  |  |  |
| Correa inferior |  |  |  |
| Arm. longitudinal | 22.728040547955 |  | 22.728 |
|  | 9.4700168949811 |  | 9.470 |
|  | 17.993032100464 |  | 17.993 |
| Estribos | 5.5241765220723 |  | 5.524 |
|  | 2.2096706088289 |  | 2.210 |
|  | 4.4193412176578 |  | 4.419 |
| Arranque muro | 16.414695951301 |  | 16.415 |
|  | 7.181429478694 |  | 7.181 |
|  | 13.336940460432 |  | 13.337 |
| Muro M30B |  |  |  |
| Correa inferior |  |  |  |
| Arm. longitudinal | 48.612753394236 |  | 48.613 |
|  | 42.930743257248 |  | 42.931 |
|  | 18.940033789962 |  | 18.940 |
| Estribos | 17.124947218424 |  | 17.125 |
|  | 15.467694261802 |  | 15.468 |
|  | 6.6290118264868 |  | 6.629 |
| Arranque muro | 24.84646359816 |  | 24.846 |
|  | 22.441967120919 |  | 22.442 |
|  | 9.6179859089652 |  | 9.618 |
| PARSHALL | 160.64 |  | 160.640 |
| Despuntes y recortes | 0.05 | 9925.77 | 496.289 |
| Subtotal |  |  | 10422.054 |
| Total |  |  | 10422.06 |

**616.100** m² Encofrado plano en soleras y cimentaciones
21.33 m² × 11.53 (12.22 con costes indirectos) = 260.65

| Medición | Uds. | Largo | Alto | Parcial |
|---|---|---|---|---|
| SOLERA CIMENTACIÓN | 1 | 13.8 | 0.4 | 5.520 |
|  | 1 | 7.7 | 0.4 | 3.080 |
|  | 1 | 14.8 | 0.4 | 5.920 |
|  | 1 | 5.8 | 0.4 | 2.320 |
|  | 1 | 1 | 0.4 | 0.400 |
|  | 1 | 1.9 | 0.4 | 0.760 |
| PARSHALL | 2 | 3.45 | 0.3 | 2.070 |
|  | 2 | 2.1 | 0.3 | 1.260 |
| Subtotal |  |  |  | 21.330 |
| Total |  |  |  | 21.33 |

###### 405010202 ESTRUCTURA (08/06/2000)
Importe: 125444.62
Relación comercial: 000, 0, 001, 002

**610.302** m³ Hormigón armado HA-30/B/20/IV+Qb en muros y alzados
185.26 m³ × 113.67 (120.49 con costes indirectos) = 22321.98

| Medición | Uds. | Largo | Ancho | Alto | Parcial |
|---|---|---|---|---|---|
| MUROS |  |  |  |  |  |
| Cota +1.92 a +8.50 |  |  |  |  |  |
| Muro M30A | 1 | 4.9 | 0.3 | 6.58 | 9.673 |
| Muro M30B | 1 | 6.7 | 0.3 | 6.58 | 13.226 |
|  | 2 | 1.5 | 0.3 | 6.58 | 5.922 |
|  | 1 | 7.7 | 0.3 | 6.58 | 15.200 |
| Muro M40A | 1 | 36.1 | 0.4 | 6.58 | 95.015 |
| Muro M40B | 1 | 6.3 | 0.4 | 6.58 | 16.582 |
|  | 1 | 1.8 | 0.4 | 6.58 | 4.738 |
| Cota +4.20 a +8.50 |  |  |  |  |  |
| Muro M30A | 1 | 4.1 | 0.3 | 4.3 | 5.289 |
| Muro M60A | 1 | 3.4 | 0.6 | 4.3 | 8.772 |
| PARSHALL | 2 | 3.05 | 0.25 | 5.1 | 7.778 |
|  | 2 | 1.2 | 0.25 | 5.1 | 3.060 |
| Subtotal |  |  |  |  | 185.255 |
| Total |  |  |  |  | 185.26 |

**610.303** m³ Hormigón armado HA-30/B/20/IV+Qb en forjados y losas
4.93 m³ × 117.99 (125.07 con costes indirectos) = 616.60

| Medición | Uds. | Largo | Ancho | Alto | Parcial |
|---|---|---|---|---|---|
| LOSAS INTERMEDIAS |  |  |  |  |  |
| Cota +4.10 | 1 | 2.1 | 0.4 | 0.3 | 0.252 |
| Cota +4.20 | 1 | 4.68 |  | 0.3 | 1.404 |
| Cota +4.30 | 1 | 3.4 | 1.5 | 0.3 | 1.530 |
| Cota +8.50 | 1 | 2.1 | 1 | 0.25 | 0.525 |
|  | 1 | 4.09 |  | 0.25 | 1.023 |
|  | 2 | 0.8 | 0.5 | 0.25 | 0.200 |
| Subtotal |  |  |  |  | 4.934 |
| Total |  |  |  |  | 4.93 |

**610.306** m² Hormigón armado HA-30/B/20/IV+Qb e=15 cm en escaleras
11.5 m² × 58.84 (62.37 con costes indirectos) = 717.26

| Medición | Uds. | Largo | Ancho | Parcial |
|---|---|---|---|---|
| LOSA ESCALERA | 1 | 11.5 | 1 | 11.500 |
| Total |  |  |  | 11.5 |

**610.201** m Pilar prefabricado HA 40x40 cm, hasta 4,00 m, 1 ménsula (07/02/2005)
8 m × 488.16 (517.45 con costes indirectos) = 4139.60
Pilar prefabricado de hormigón armado de sección 40x40 cm, de 4,00 m de altura, para acabado visto del hormigón, con una ménsula a una cara. La unidad incluye replanteo del pilar, izado y presentación del pilares mediante grúa, ajuste a su posición correcta y nivelación, formación de la unión con los elementos de apoyo, llenado y sellado de juntas, montaje y desmontaje de apeos complementarios.

| Código | Ud | Descripción | Rendimiento | Precio | Importe |
|---|---|---|---|---|---|
| MAT.PILP040 | m | Pilar prefabricado HA 40x40 cm hasta 4,00 m de altura, 1 ménsula (material; 25/08/2020) | 1 | 371.53 | 371.53 |
| MAQ.GRU500 | h | Grúa 25 Tn a 40 m | 0.295 | 270.46 | 79.79 |
| MO.OFI001 | h | Oficial 1ª | 0.295 | 15.59 | 4.60 |
| MO.PEO001 | h | Peón | 0.6 | 14.98 | 8.99 |
| %.AUX005 | % | Medios auxiliares y resto de obra | 5 % | 464.91 | 23.25 |
|  |  | Total |  |  | 488.16 |

Relación comercial: 000, 0, 001, 002

| Medición | Uds. | Parcial |
|---|---|---|
| PILARES | 8 | 8.000 |
| Total |  | 8 |

**610.500** m Viga prefabricada HA tipo L (80x40)+(30x25) (07/02/2005)
28.4 m × 520.59 (551.83 con costes indirectos) = 15671.97
Viga prefabricada de hormigón armado tipo L, de (80x40)+(30x25) cm, con un momento flector máximo de 480 KN·m. La unidad comprende replanteo de las vigas, izado y presentación de las vigas mediante grúa, ajuste a su posición correcta y nivelación, formación de la unión con los elementos de apoyo, llenado y sellado de juntas, montaje y desmontaje de apeos complementarios.

| Código | Ud | Descripción | Rendimiento | Precio | Importe |
|---|---|---|---|---|---|
| MAT.VIGP001 | m | Viga prefabricada HA tipo L (80x40)+(30x25) (material; 25/08/2020) | 1 | 480 | 480.00 |
| MAQ.GRU500 | h | Grúa 25 Tn a 40 m | 0.05 | 270.46 | 13.52 |
| MO.OFI001 | h | Oficial 1ª | 0.05 | 15.59 | 0.78 |
| MO.PEO001 | h | Peón | 0.1 | 14.98 | 1.50 |
| %.AUX005 | % | Medios auxiliares y resto de obra | 5 % | 495.80 | 24.79 |
|  |  | Total |  |  | 520.59 |

Relación comercial: 000, 0, 001, 002

| Medición | Uds. | Largo | Parcial |
|---|---|---|---|
| PÓRTICOS |  |  |  |
| Pórticos 1, 2 | 2 | 3.6 | 7.200 |
|  | 2 | 4.7 | 9.400 |
|  | 2 | 5.9 | 11.800 |
| Subtotal |  |  | 28.400 |
| Total |  |  | 28.4 |

**610.501** m Viga prefabricada cuadrada 50x50 cm
25.04 m × 331.59 (351.49 con costes indirectos) = 8801.31

| Medición | Uds. | Largo | Parcial |
|---|---|---|---|
| PÓRTICOS |  |  |  |
| Pórticos 3, 4, 5, 6 | 4 | 6.26 | 25.040 |
| Subtotal |  |  | 25.040 |
| Total |  |  | 25.04 |

**610.651** ud Neopreno apoyo vigas i. mortero apoyo
6 ud × 309.42 (327.99 con costes indirectos) = 1967.94

| Medición | Uds. | Parcial |
|---|---|---|
| PÓRTICOS |  |  |
| Pórtico 1 | 3 | 3.000 |
| Pórtico 2 | 3 | 3.000 |
| Subtotal |  | 6.000 |
| Total |  | 6 |

**616.110** m² Encofrado plano en muros y alzados
943.89 m² × 14.77 (15.66 con costes indirectos) = 14781.32

| Medición | Uds. | Largo | Ancho | Alto | Parcial |
|---|---|---|---|---|---|
| MUROS |  |  |  |  |  |
| Cota +1.92 a +8.50 |  |  |  |  |  |
| Muro M30A | 2 | 4.9 |  | 6.58 | 64.484 |
| Muro M30B | 2 | 6.7 |  | 6.58 | 88.172 |
|  | 4 | 1.5 |  | 6.58 | 39.480 |
|  | 2 | 7.7 |  | 6.58 | 101.332 |
| Muro M40A | 2 | 36.1 |  | 6.58 | 475.076 |
| Muro M40B | 2 | 6.3 |  | 6.58 | 82.908 |
|  | 2 | 1.8 |  | 6.58 | 23.688 |
| Cota +4.20 a +8.50 |  |  |  |  |  |
| Muro M30A | 2 | 4.1 |  | 4.3 | 35.260 |
| Muro M60A | 2 | 3.4 |  | 4.3 | 29.240 |
| PARSHALL | 4 | 3.05 | 0.25 |  | 3.050 |
|  | 4 | 1.2 | 0.25 |  | 1.200 |
| Subtotal |  |  |  |  | 943.890 |
| Total |  |  |  |  | 943.89 |

**616.130** m² Encofrado plano en forjados y losas
17.91 m² × 28.2 (29.89 con costes indirectos) = 535.33

| Medición | Uds. | Largo | Ancho | Alto | Parcial |
|---|---|---|---|---|---|
| ESCALERA |  |  |  |  |  |
| Encofrado inferior | 1 | 7.32 | 1 |  | 7.320 |
| Encofrado lateral | 1 | 1.59 |  |  | 1.590 |
| Peldaños | 20 | 1 | 0.2 |  | 4.000 |
| LOSAS INTERMEDIAS |  |  |  |  |  |
| Cota +4.10 | 1 | 2.1 |  | 0.3 | 0.630 |
| Cota +4.20 | 1 | 4.68 |  | 0.3 | 1.404 |
| Cota +4.30 | 1 | 3.4 |  | 0.3 | 1.020 |
| Cota +8.50 | 1 | 2.1 |  | 0.25 | 0.525 |
|  | 1 | 4.09 |  | 0.25 | 1.023 |
|  | 2 | 0.8 |  | 0.25 | 0.400 |
| Subtotal |  |  |  |  | 17.912 |
| Total |  |  |  |  | 17.91 |

**608.001** Kg Acero S275 J2G3 en perfiles
1173.75 Kg × 3.17 (3.36 con costes indirectos) = 3943.80

| Medición | Uds. | Parcial |
|---|---|---|
| PUENTE GRÚA |  |  |
| Pilares | 606.104152 | 606.104 |
| Vigas | 175.31091 | 175.311 |
|  | 355.60186 | 355.602 |
| Placas anclaje | 36.738 | 36.738 |
| Subtotal |  | 1173.755 |
| Total |  | 1173.75 |

**610.601** m2 Forjado alveoplaca 20+5 cm carga 1.000 Kg/m² HA-30/B/20/IV+Qb
48.73 m2 × 171.51 (181.8 con costes indirectos) = 8859.11

| Medición | Uds. | Largo | Ancho | Parcial |
|---|---|---|---|---|
| PLANTA BAJA |  |  |  |  |
| Cota +8.50 | 1 | 5.7 | 2.95 | 16.815 |
|  | 1 | 6 | 2.5 | 15.000 |
|  | 1 | 6.9 | 2.45 | 16.905 |
| Subtotal |  |  |  | 48.720 |
| Total |  |  |  | 48.73 |

**610.600** m² Forjado alveoplaca 25+5 cm carga 1.000 Kg/m² HA-30/B/20/IV+Qb
80.64 m² × 177.52 (188.17 con costes indirectos) = 15174.03

| Medición | Uds. | Largo | Ancho | Parcial |
|---|---|---|---|---|
| PLANTA CUBIERTA |  |  |  |  |
| Cota +12.90 | 1 | 6.6 | 3.6 | 23.760 |
|  | 2 | 4.7 | 1.93 | 18.142 |
|  | 1 | 6.6 | 5.87 | 38.742 |
| Subtotal |  |  |  | 80.644 |
| Total |  |  |  | 80.64 |

**600.100** Kg Acero corrugado B-500 SD
9316.72 Kg × 1.41 (1.49 con costes indirectos) = 13881.91

| Medición | Uds. | Largo | Parcial |
|---|---|---|---|
| LOSAS INTERMEDIAS |  |  |  |
| Cota +4.10 | 5.9187605593632 |  |  |
|  | 8.8386824353157 |  |  |
| Cota +4.20 | 18.111407311651 |  |  |
|  | 20.242161113022 |  |  |
|  | 22.905603364736 |  |  |
|  | 3.1251055753438 |  |  |
| Cota +4.30 | 29.988386834107 |  |  |
|  | 34.486644859223 |  |  |
| Cota +8.50 | 13.258023652974 |  |  |
|  | 13.810441305181 |  |  |
|  | 14.362858957388 |  |  |
|  | 15.783361491635 |  |  |
|  | 7.8916807458176 |  |  |
|  | 11.324561870248 |  |  |
|  | 7.1025126712358 |  |  |
|  | 6.6290118264868 |  |  |
| MUROS |  |  |  |
| Cota +1.92 a +8.50 |  |  |  |
| Muro M30A | 265.85099512473 |  |  |
|  | 171.88080664391 |  |  |
| Muro M30B | 223.063288581 |  |  |
|  | 99.879084439254 |  |  |
|  | 256.35631672742 |  |  |
|  | 219.73398576636 |  |  |
|  | 97.659549229493 |  |  |
|  | 252.28716884286 |  |  |
| Muro M40A | 2820.4077817477 |  |  |
|  | 1699.2761565932 |  |  |
| Muro M40B | 256.35631672742 |  |  |
|  | 73.244661922119 |  |  |
|  | 260.42546461198 |  |  |
|  | 73.244661922119 |  |  |
| Cota +4.20 a +8.50 |  |  |  |
| Muro M30A | 93.832084067771 |  |  |
|  | 95.015836179644 |  |  |
| Muro M60A | 236.11908791486 |  |  |
|  | 129.79841906683 |  |  |
| ESCALERA |  |  |  |
| Armadura transversal |  |  |  |
| Superior | 44.390704195224 |  |  |
| Inferior | 79.903267551403 |  |  |
| Armadura longitudinal |  |  |  |
| Inferior | 2.8410050684943 |  |  |
|  | 3.9152601100187 |  |  |
|  | 0.8966922247435 |  |  |
| Superior | 0.8199949524951 |  |  |
|  | 2.1208892004385 |  |  |
|  | 1.9975816887851 |  |  |
| Peldaños | 7.1271741735665 |  |  |
| Conectores | 5.3268845034269 |  |  |
| Esperas | 7.9903267551403 |  |  |
| FORJADOS |  |  |  |
| Armadura refuerzo Cota +8.50 |  |  |  |
| Armadura Longitudinal Superior | 23.675042237453 |  |  |
|  | 27.620882610362 |  |  |
|  | 6.3922614041122 |  |  |
| Armadura Transversal Superior | 11.837521118726 |  |  |
| Armadura refuerzo Cota +12.90 |  |  |  |
| Armadura Longitudinal Superior | 15.783361491635 |  |  |
| Armadura Transversal Superior | 14.205025342472 |  |  |
|  | 22.885874162871 |  |  |
| PLACAS ANCLAJE | 10.101351354647 |  |  |
| PARSHALL | 1025 |  |  |
| Despuntes y recortes | 0.05 | 8873.07 |  |
| Subtotal |  |  |  |
| Total |  |  | 9316.72 |

**600.550** ud Formación de nudo de pilares
45.2 ud × 203.13 (215.32 con costes indirectos) = 9732.46

| Medición | Uds. | Largo | Alto | Parcial |
|---|---|---|---|---|
| PILARES |  |  |  |  |
| Arranques | 8 | 0.5 | 8 | 32.000 |
| Coronación |  |  |  |  |
| Pórticos 1, 2 | 2 | 0.8 | 2 | 3.200 |
|  | 2 | 0.5 | 2 | 2.000 |
| Pórticos 3, 4, 5, 6 | 4 | 0.5 | 4 | 8.000 |
| Subtotal |  |  |  | 45.200 |
| Total |  |  |  | 45.2 |

**500.004** m Cinta de PVC 22 mm sin bulbo en juntas de construcción
80 m × 40.94 (43.4 con costes indirectos) = 3472.00

| Medición | Uds. | Largo | Parcial |
|---|---|---|---|
| Juntas horizontales muros | 1 | 80 | 80.000 |
| Total |  |  | 80 |

**500.005** m Perfil hidroexpansivo en juntas de construcción
60 m × 13.02 (13.8 con costes indirectos) = 828.00

| Medición | Uds. | Largo | Parcial |
|---|---|---|---|
| Juntas verticales muros | 1 | 55 | 55.000 |
| Varios | 1 | 5 | 5.000 |
| Subtotal |  |  | 60.000 |
| Total |  |  | 60 |

###### 405010203 CUBIERTA (19/11/1998)
Importe: 13943.16

**610.020** m³ Hormigón en masa HNE-20/B/40
9.09 m³ × 76.89 (81.5 con costes indirectos) = 740.84

| Medición | Uds. | Largo | Ancho | Alto | Parcial |
|---|---|---|---|---|---|
| CUBIERTA | 1 | 14.2 | 7.1 | 0.1 | 10.082 |
| A descontar |  |  |  |  |  |
| Hueco | -1 | 4.3 | 2.3 | 0.1 | -0.989 |
| Subtotal |  |  |  |  | 9.093 |
| Total |  |  |  |  | 9.09 |

**613.020** m² Fábrica bloque hormigón vibrado 20 cm
55.8 m² × 28.45 (30.16 con costes indirectos) = 1682.93

| Medición | Uds. | Largo | Alto | Parcial |
|---|---|---|---|---|
| CUBIERTA |  |  |  |  |
| Perímetro exterior | 2 | 14.2 | 1 | 28.400 |
|  | 2 | 7.1 | 1 | 14.200 |
| Hueco | 2 | 4.3 | 1 | 8.600 |
|  | 2 | 2.3 | 1 | 4.600 |
| Subtotal |  |  |  | 55.800 |
| Total |  |  |  | 55.8 |

**609.001** m² Enfoscado paramentos verticales
111.6 m² × 17.5 (18.55 con costes indirectos) = 2070.18

| Medición | Uds. | Largo | Alto | Parcial |
|---|---|---|---|---|
| CUBIERTA |  |  |  |  |
| Perímetro exterior | 4 | 14.2 | 1 | 56.800 |
|  | 4 | 7.1 | 1 | 28.400 |
| Hueco | 4 | 4.3 | 1 | 17.200 |
|  | 4 | 2.3 | 1 | 9.200 |
| Subtotal |  |  |  | 111.600 |
| Total |  |  |  | 111.6 |

**609.004** m² Pintura plástica exteriores / interiores
111.6 m² × 5.76 (6.11 con costes indirectos) = 681.88

| Medición | Uds. | Largo | Alto | Parcial |
|---|---|---|---|---|
| CUBIERTA |  |  |  |  |
| Perímetro exterior | 4 | 14.2 | 1 | 56.800 |
|  | 4 | 7.1 | 1 | 28.400 |
| Hueco | 4 | 4.3 | 1 | 17.200 |
|  | 4 | 2.3 | 1 | 9.200 |
| Subtotal |  |  |  | 111.600 |
| Total |  |  |  | 111.6 |

**610.512** m Albardilla de hormigón
42.6 m × 19.97 (21.17 con costes indirectos) = 901.84

| Medición | Uds. | Largo | Parcial |
|---|---|---|---|
| CUBIERTA | 2 | 14.2 | 28.400 |
|  | 2 | 7.1 | 14.200 |
| Subtotal |  |  | 42.600 |
| Total |  |  | 42.6 |

**695.100** m Línea de vida permanente anclada panel prefabricado
43.88 m × 169.1 (179.25 con costes indirectos) = 7865.49

| Medición | Uds. | Largo | Parcial |
|---|---|---|---|
|  | 2 | 14.52 | 29.040 |
|  | 2 | 7.42 | 14.840 |
| Subtotal |  |  | 43.880 |
| Total |  |  | 43.88 |

###### 405010204 IMPERMEABILIZACIÓN (17/01/2012)
Importe: 40683.44

**500.006** m² Impermeab trasdós muros emulsión bitum + protección drenante Dra
469.82 m² × 41.92 (44.44 con costes indirectos) = 20878.80

| Medición | Uds. | Largo | Alto | Parcial |
|---|---|---|---|---|
| MUROS |  |  |  |  |
| Cota +1.92 a +8.50 |  |  |  |  |
| Muro M30A | 1 | 4.9 | 6.58 | 32.242 |
| Muro M30B | 1 | 6.7 | 6.58 | 44.086 |
|  | 2 | 1.5 | 6.58 | 19.740 |
|  | 1 | 7.7 | 6.58 | 50.666 |
| Muro M40A | 1 | 36.1 | 6.58 | 237.538 |
| Muro M40B | 1 | 6.3 | 6.58 | 41.454 |
|  | 1 | 1.8 | 6.58 | 11.844 |
| Cota +4.20 a +8.50 |  |  |  |  |
| Muro M30A | 1 | 4.1 | 4.3 | 17.630 |
| Muro M60A | 1 | 3.4 | 4.3 | 14.620 |
| Subtotal |  |  |  | 469.820 |
| Total |  |  |  | 469.82 |

**500.007** m² Impermeabilización vasos
523 m² × 24.38 (25.84 con costes indirectos) = 13514.32

| Medición | Uds. | Largo | Ancho | Alto | Parcial |
|---|---|---|---|---|---|
| POZO DE GRUESOS | 1 | 2 | 1.5 |  | 3.000 |
|  | 2 | 2 |  | 4.3 | 17.200 |
|  | 2 |  | 1.5 | 4.3 | 12.900 |
|  | 1 | 0.7 | 3.9 |  | 2.730 |
|  | 2 | 0.7 |  | 2 | 2.800 |
|  | 2 |  | 3.9 | 2 | 15.600 |
| DESBASTE | 1 | 6.8 | 2.1 |  | 14.280 |
|  | 2 | 6.8 |  | 6.6 | 89.760 |
|  | 2 |  | 2.1 | 6.6 | 27.720 |
|  | 1 | 0.4 | 2.1 |  | 0.840 |
|  | 2 | 0.4 |  | 4.15 | 3.320 |
|  | 2 |  | 2.1 | 4.15 | 17.430 |
|  | 1 | 1.5 | 1.5 |  | 2.250 |
|  | 2 | 1.5 |  | 6.6 | 19.800 |
|  | 2 |  | 1.5 | 6.6 | 19.800 |
| REPARTO |  |  |  |  |  |
|  | 3 | 4 | 1.5 |  | 18.000 |
|  | 2 | 4 |  | 6.6 | 52.800 |
|  | 2 |  | 1.5 | 6.6 | 19.800 |
|  | 1 | 1.2 | 1.5 |  | 1.800 |
|  | 2 | 1.2 |  | 6.6 | 15.840 |
|  | 2 |  | 1.5 | 6.6 | 19.800 |
|  | 1 | 7.7 | 2.1 |  | 16.170 |
|  | 2 | 7.7 |  | 6.6 | 101.640 |
|  | 2 |  | 2.1 | 6.6 | 27.720 |
| Subtotal |  |  |  |  | 523.000 |
| Total |  |  |  |  | 523 |

**625.320** m² Impermeabilización cubierta protección mineral ligera
146.73 m² × 40.44 (42.87 con costes indirectos) = 6290.32

| Medición | Uds. | Largo | Ancho | Alto | Parcial |
|---|---|---|---|---|---|
| CUBIERTA |  |  |  |  |  |
| Planta | 1 | 14.2 | 7.1 |  | 100.820 |
| A descontar |  |  |  |  |  |
| Hueco | -1 | 4.3 | 2.3 |  | -9.890 |
| Remates verticales | 2 | 14.2 |  | 1 | 28.400 |
|  | 2 | 7.1 |  | 1 | 14.200 |
|  | 2 | 4.3 |  | 1 | 8.600 |
|  | 2 | 2.3 |  | 1 | 4.600 |
| Subtotal |  |  |  |  | 146.730 |
| Total |  |  |  |  | 146.73 |

###### 405010205 CONTENCIONES (15/11/1998)
Importe: 782111.44

**671.100** m Perforación pilote ø0,60-1,00 m hasta 20 m
1312.55 m × 279.66 (296.44 con costes indirectos) = 389092.32

| Medición | Uds. | Largo | Parcial |
|---|---|---|---|
| Tipo A | 43 | 14.21 | 611.030 |
| Tipo B | 4 | 14.21 | 56.840 |
| Tipo C | 71 | 9.08 | 644.680 |
| Subtotal |  |  | 1312.550 |
| Total |  |  | 1312.55 |

**610.133** m³ Hormigón armado HA-30/P/20/IIIa+Qa en pilotes
659.74 m³ × 100.02 (106.02 con costes indirectos) = 69945.63

| Medición | Uds. | Parcial |
|---|---|---|
| Tipo A | 307.1299767312 | 307.130 |
| Tipo B | 28.5702303936 | 28.570 |
| Tipo C | 324.0439150272 | 324.044 |
| Subtotal |  | 659.744 |
| Total |  | 659.74 |

**600.100** Kg Acero corrugado B-500 SD
42077.52 Kg × 1.41 (1.49 con costes indirectos) = 62695.50

| Medición | Uds. | Parcial |
|---|---|---|
| PILOTES |  |  |
| Tipo A | 19288.214744468 | 19288.215 |
|  | 5837.4824130568 | 5837.482 |
| Tipo B | 1255.9767740584 | 1255.977 |
|  | 492.63817055766 | 492.638 |
| Tipo C | 7154.4497951442 | 7154.450 |
|  | 8048.7560195373 | 8048.756 |
| Subtotal |  | 42077.518 |
| Total |  | 42077.52 |

**610.900** m Anclaje muro pantalla inclinación 30° hasta 17,5 m 1 cordón 0,6" (16/09/2011)
2078.7 m × 96.53 (102.32 con costes indirectos) = 212692.58
Anclaje permanente de muro pantalla al terreno, con inclinación de 30 º respecto al plano horizontal, hasta 17,50 m de longitud, para asegurar la estabilidad del muro pantalla, compuesto por:
- perforación del muro pantalla y del terreno
- entubación de ø133 mm
- introducción de 1 cable formado por 3 cordones trenzados de acero ø0,6" (ø15,20 mm), engrasados y envainados en tubo de PE
- inyección a presión de lechada de cemento CEM I 42,5N, con relación agua/cemento de 0,40, dosificado en peso, para protección y formación de bulbo
para recibir la cabeza de anclaje permanente, y carga manual de escombros sobre camión o contenedor.

| Código | Ud | Descripción | Rendimiento | Precio | Importe |
|---|---|---|---|---|---|
| MAT.ANCL001 | m | Cable 3 cordones acero Y 1860 S7 UNE 36094 ø0,6" (15,2 mm) (material; 25/08/2020) | 1 | 4.55 | 4.55 |
| MAT.ANCL002 | m | Tubo PEAD/HDPE para envainar los cables en anclajes al terreno (material; 25/08/2020) | 1 | 6.79 | 6.79 |
| MAT.AGU001 | m³ | Agua | 0.011 | 0.63 | 0.01 |
| MAT.CEM030 | Kg | Cemento Portland CEM I 42,5 N, en sacos, según UNE-EN 197-1. (material; 25/08/2020) | 27.433 | 0.11 | 3.02 |
| MAQ.PERF002 | h | Equipo perforación muro/terreno, con o sin entubación | 0.5 | 118.6 | 59.30 |
| MO04MQ04 | h | Maquinista | 0.3 | 15.59 | 4.68 |
| MO.OFI001 | h | Oficial 1ª | 0.5 | 15.59 | 7.80 |
| MO.PEO100 | h | Peón especializado | 0.5 | 15.13 | 7.57 |
| %.AUX003 | % | Medios auxiliares y resto de obra | 3 % | 93.72 | 2.81 |
|  |  | Total |  |  | 96.53 |

| Medición | Uds. | Largo | Alto | Parcial |
|---|---|---|---|---|
| (1 anclaje / 2 pilotes) |  |  |  |  |
| Tipo A | 23 | 8.45 | 6 | 1166.100 |
| Tipo B | 2 | 8.45 | 6 | 101.400 |
| (1 anclaje / 3 pilotes) |  |  |  |  |
| Tipo C | 24 | 8.45 | 4 | 811.200 |
| Subtotal |  |  |  | 2078.700 |
| Total |  |  |  | 2078.7 |

**610.901** ud Cabeza de anclaje para 3 cables trenzados de acero ø0,6" (ø15,2
246 ud × 143.45 (152.06 con costes indirectos) = 37406.76
Cabeza de anclaje permanente, para 3 cables trenzados de acero, de ø0,6" (ø15,20 mm), formada por placa de reparto de 250x250x25 mm, cuña de fricción de acero, protección externa con caperuza de plástico ø160 mm, juntas de neopreno y tornillería.

| Código | Ud | Descripción | Rendimiento | Precio | Importe |
|---|---|---|---|---|---|
| MAT.ANCL003 | ud | Cabeza anclaje permanente, 3 cables trenzados ø0,6" (ø15,2 mm) (material; 25/08/2020) | 1 | 121.25 | 121.25 |
| MO.OFI001 | h | Oficial 1ª | 0.5 | 15.59 | 7.80 |
| MO.PEO100 | h | Peón especializado | 0.5 | 15.13 | 7.57 |
| %.AUX005 | % | Medios auxiliares y resto de obra | 5 % | 136.62 | 6.83 |
|  |  | Total |  |  | 143.45 |

| Medición | Uds. | Largo | Parcial |
|---|---|---|---|
| Tipo A | 23 | 6 | 138.000 |
| Tipo B | 2 | 6 | 12.000 |
| Tipo C | 24 | 4 | 96.000 |
| Subtotal |  |  | 246.000 |
| Total |  |  | 246 |

**610.350** m Viga coronación pilotes HA-25 60x60 cm (15/11/1998)
69.38 m × 139.76 (148.15 con costes indirectos) = 10278.65

| Código | Ud | Descripción | Rendimiento | Precio | Importe |
|---|---|---|---|---|---|
| AUX.HORA025 | m³ | Hormigón HA-25 de central | 0.36 | 64.11 | 23.08 |
| AUX.ACER500 | Kg | Acero corrugado B-500 SD | 27 | 1.4 | 37.80 |
| AUX.ENCOF02 | m² | Encofrado en paramentos vistos planos | 1.2 | 24.38 | 29.26 |
| MO.OFI001 | h | Oficial 1ª | 1 | 15.59 | 15.59 |
| MO.PEO001 | h | Peón | 2 | 14.98 | 29.96 |
| %.AUX003 | % | Medios auxiliares y resto de obra | 3 % | 135.69 | 4.07 |
|  |  | Total |  |  | 139.76 |

| Medición | Uds. | Largo | Parcial |
|---|---|---|---|
| Pilotes Tipo A | 1 | 25.38 | 25.380 |
| Pilotes Tipo B | 1 | 3.07 | 3.070 |
| Pilotes Tipo C | 1 | 40.93 | 40.930 |
| Subtotal |  |  | 69.380 |
| Total |  |  | 69.38 |

##### 4S.05.01.03 CARPINTERÍA Y REVESTIMIENTOS (19/11/1998)
Importe: 85614.07

###### 405010301 TABIQUERIA Y REVESTIMIENTOS (19/11/1998)
Importe: 36906.4

**613.300** m² Fachada pesada de paneles prefabricados de hormigón armado
159.08 m² × 145.83 (154.58 con costes indirectos) = 24590.59

| Medición | Uds. | Largo | Alto | Parcial |
|---|---|---|---|---|
| CERRAMIENTO EXTERIOR | 2 | 14.52 | 5 | 145.200 |
|  | 2 | 7.42 | 5 | 74.200 |
| A descontar carpinterías | -2 | 3 | 3.8 | -22.800 |
|  | -1 | 1.6 | 3.8 | -6.080 |
|  | -2 | 2.4 | 3.8 | -18.240 |
|  | -5 | 1.6 | 1.5 | -12.000 |
|  | -1 | 0.8 | 1.5 | -1.200 |
| Subtotal |  |  |  | 159.080 |
| Total |  |  |  | 159.08 |

**613.020** m² Fábrica bloque hormigón vibrado 20 cm
78.56 m² × 28.45 (30.16 con costes indirectos) = 2369.37

| Medición | Uds. | Largo | Alto | Parcial |
|---|---|---|---|---|
| TABIQUERÍA INTERIOR | 1 | 3.8 | 4.1 | 15.580 |
|  | 1 | 1.65 | 4.1 | 6.765 |
|  | 1 | 6.5 | 4.1 | 26.650 |
|  | 1 | 5.7 | 4.1 | 23.370 |
|  | 1 | 3.25 | 4.1 | 13.325 |
| A descontar carpinterías |  |  |  |  |
|  | -1 | 1.6 | 2.1 | -3.360 |
|  | -2 | 0.9 | 2.1 | -3.780 |
| Subtotal |  |  |  | 78.550 |
| Total |  |  |  | 78.56 |

**609.000** m² Enfoscado paramentos horizontales
181.01 m² × 19.07 (20.21 con costes indirectos) = 3658.21

| Medición | Uds. | Largo | Ancho | Parcial |
|---|---|---|---|---|
| FORJADO PLANTA BAJA | 1 | 14.52 | 7.42 | 107.738 |
| A descontar huecos | -1 | 13.6 |  | -13.600 |
|  | -1 | 3.68 |  | -3.680 |
|  | -1 | 4.8 | 1.5 | -7.200 |
| FORJADO CUBIERTA | 1 | 14.52 | 7.42 | 107.738 |
| A descontar hueco | -1 | 3.7 | 2.7 | -9.990 |
| Subtotal |  |  |  | 181.006 |
| Total |  |  |  | 181.01 |

**609.001** m² Enfoscado paramentos verticales
164.24 m² × 17.5 (18.55 con costes indirectos) = 3046.65

| Medición | Uds. | Largo | Alto | Parcial |
|---|---|---|---|---|
| TABIQUERÍA INTERIOR | 2 | 3.8 | 4.1 | 31.160 |
|  | 2 | 1.65 | 4.1 | 13.530 |
|  | 2 | 6.5 | 4.1 | 53.300 |
|  | 2 | 5.7 | 4.1 | 46.740 |
|  | 2 | 3.25 | 4.1 | 26.650 |
| A descontar carpinterías |  |  |  |  |
|  | -1 | 1.6 | 2.1 | -3.360 |
|  | -2 | 0.9 | 2.1 | -3.780 |
| Subtotal |  |  |  | 164.240 |
| Total |  |  |  | 164.24 |

**609.004** m² Pintura plástica exteriores / interiores
345.25 m² × 5.76 (6.11 con costes indirectos) = 2109.48

| Medición | Uds. | Largo | Alto | Parcial |
|---|---|---|---|---|
| PARAMENTOS HORIZONTALES | 1 | 181.01 |  | 181.010 |
| TABIQUERÍA INTERIOR | 2 | 3.8 | 4.1 | 31.160 |
|  | 2 | 1.65 | 4.1 | 13.530 |
|  | 2 | 6.5 | 4.1 | 53.300 |
|  | 2 | 5.7 | 4.1 | 46.740 |
|  | 2 | 3.25 | 4.1 | 26.650 |
| A descontar carpinterías |  |  |  |  |
|  | -1 | 1.6 | 2.1 | -3.360 |
|  | -2 | 0.9 | 2.1 | -3.780 |
| Subtotal |  |  |  | 345.250 |
| Total |  |  |  | 345.25 |

**610.511** m Albardilla metálica chapa plegada de aluminio lacado en color
43.88 m × 24.34 (25.8 con costes indirectos) = 1132.10

| Medición | Uds. | Largo | Parcial |
|---|---|---|---|
| CERRAMIENTO EXTERIOR | 2 | 14.52 | 29.040 |
|  | 2 | 7.42 | 14.840 |
| Subtotal |  |  | 43.880 |
| Total |  |  | 43.88 |

###### 405010302 PAVIMENTOS Y ALICATADOS (13/10/2011)
Importe: 5295.04

**500.800** m² Pavimento continuo hormigón HM-25/B/20/I 10 cm armado fibras pol
170.03 m² × 22.31 (23.65 con costes indirectos) = 4021.21

| Medición | Uds. | Largo | Ancho | Parcial |
|---|---|---|---|---|
| PLANTA BAJA | 1 | 14.52 | 7.42 | 107.738 |
| A descontar huecos | -1 | 13.6 |  | -13.600 |
|  | -1 | 3.68 |  | -3.680 |
|  | -1 | 4.8 | 1.5 | -7.200 |
| PLANTA SÓTANO | 1 | 86.77 |  | 86.770 |
| Subtotal |  |  |  | 170.028 |
| Total |  |  |  | 170.03 |

**608.078** m² Celosía tramex galvanizada 30x30 pletinas 25x3 mm
9.68 m² × 119.13 (126.28 con costes indirectos) = 1222.39

| Medición | Uds. | Largo | Parcial |
|---|---|---|---|
| PLANTA BAJA | 1 | 1.4 | 1.400 |
|  | 1 | 3.6 | 3.600 |
|  | 1 | 1.13 | 1.130 |
|  | 1 | 0.83 | 0.830 |
|  | 1 | 2.72 | 2.720 |
| Subtotal |  |  | 9.680 |
| Total |  |  | 9.68 |

**500.008** m2 Tapa registro PRFV Parshall
3.85 m2 × 12.6 (13.36 con costes indirectos) = 51.44

| Medición | Uds. | Largo | Ancho | Parcial |
|---|---|---|---|---|
|  | 1 | 2.75 | 1.4 | 3.850 |
| Total |  |  |  | 3.85 |

###### 405010303 CARPINTERÍAS (19/11/1998)
Importe: 20580.7

**610.550** m Vierteaguas de hormigón visto 50x30x5 cm
9.4 m × 60.98 (64.64 con costes indirectos) = 607.62

| Medición | Uds. | Largo | Parcial |
|---|---|---|---|
| VENTANAS | 5 | 1.7 | 8.500 |
|  | 1 | 0.9 | 0.900 |
| Subtotal |  |  | 9.400 |
| Total |  |  | 9.4 |

**611.500** m² Puerta / Ventana practicable PVC acristalamiento 8+10+4
37.52 m² × 336.79 (357 con costes indirectos) = 13394.64

| Medición | Uds. | Largo | Alto | Parcial |
|---|---|---|---|---|
| VENTANAS | 5 | 1.6 | 1.5 | 12.000 |
|  | 1 | 0.8 | 1.5 | 1.200 |
| PUERTAS | 2 | 2.4 | 3.8 | 18.240 |
|  | 1 | 1.6 | 3.8 | 6.080 |
| Subtotal |  |  |  | 37.520 |
| Total |  |  |  | 37.52 |

**611.600** ud Puerta seccional 3000x3800 mm
2 ud × 1927.54 (2043.19 con costes indirectos) = 4086.38

**611.620** ud Puerta peatonal 1 hoja alumino lacado blanco 0,90x2,10 m acrista
2 ud × 440.91 (467.36 con costes indirectos) = 934.72

**611.621** ud Puerta peatonal 2 hojas alumino lacado blanco 1,60x2,10 m acrist
1 ud × 633.72 (671.74 con costes indirectos) = 671.74

**625.325** m Barandilla escalera h=1 m, pasamanos y barrotes verticales tubo
18.57 m × 44.99 (47.69 con costes indirectos) = 885.60

| Medición | Uds. | Largo | Parcial |
|---|---|---|---|
| ESCALERA | 1 | 3.15 | 3.150 |
|  | 1 | 2.9 | 2.900 |
|  | 1 | 5.25 | 5.250 |
| PLANTA BAJA | 1 | 0.4 | 0.400 |
|  | 1 | 0.95 | 0.950 |
|  | 1 | 2.45 | 2.450 |
|  | 1 | 2.1 | 2.100 |
|  | 1 | 1.37 | 1.370 |
| Subtotal |  |  | 18.570 |
| Total |  |  | 18.57 |

###### 405010304 REVESTIMIENTO DE FACHADA (16/09/2011)
Importe: 22831.93

**650.025** m² Cerramiento de madera tecnológica perfil FIGUERES o similar 80x5
64 m² × 187.45 (198.7 con costes indirectos) = 12716.80

| Medición | Uds. | Largo | Parcial |
|---|---|---|---|
| Alzado frontal | 1 | 12 | 12.000 |
|  | 1 | 8 | 8.000 |
| Alzado laderal izquierdo | 1 | 8 | 8.000 |
| Alzado lateral derecho | 1 | 8 | 8.000 |
|  | 1 | 4 | 4.000 |
| Alzado posterior | 1 | 8 | 8.000 |
|  | 1 | 8 | 8.000 |
|  | 1 | 8 | 8.000 |
| Subtotal |  |  | 64.000 |
| Total |  |  | 64 |

**650.026** m² Mamposteria de piedra basáltica
123.25 m² × 77.42 (82.07 con costes indirectos) = 10115.13

| Medición | Uds. | Largo | Parcial |
|---|---|---|---|
| Alzado frontal | 1 | 29.2 | 29.200 |
| Alzado lateral izquierdo | 1 | 20.45 | 20.450 |
| Alzado lateral derecho | 1 | 25 | 25.000 |
| Alzado posterior | 1 | 48.6 | 48.600 |
| Subtotal |  |  | 123.250 |
| Total |  |  | 123.25 |

##### 4S.05.01.04 URBANIZACIÓN (15/11/1998)
Importe: 43104.48

###### 405010401 PAVIMENTOS PEATONALES (19/11/1998)
Importe: 1048.65

**570.100** m Bordillo prefabricado de hormigón 100x30x15
15.5 m × 25.15 (26.66 con costes indirectos) = 413.23

| Medición | Uds. | Largo | Parcial |
|---|---|---|---|
| EXTERIOR | 1 | 5 | 5.000 |
|  | 1 | 3.5 | 3.500 |
|  | 1 | 7 | 7.000 |
| Subtotal |  |  | 15.500 |
| Total |  |  | 15.5 |

**560.200** m² Pavimento de acera de loseta hidráulica
17.22 m² × 34.81 (36.9 con costes indirectos) = 635.42

| Medición | Uds. | Largo | Parcial |
|---|---|---|---|
| EXTERIOR | 1 | 7.03 | 7.030 |
|  | 1 | 9.15 | 9.150 |
|  | 1 | 1.04 | 1.040 |
| Subtotal |  |  | 17.220 |
| Total |  |  | 17.22 |

###### 405010402 PAVIMENTOS RODADOS (01/01/2000)
Importe: 3193.85

**501.001** m³ Zahorra artificial
16.33 m³ × 25.01 (26.51 con costes indirectos) = 432.91

| Medición | Uds. | Largo | Alto | Parcial |
|---|---|---|---|---|
| INTERIOR PARCELA | 1 | 83.63 | 0.15 | 12.545 |
| ACCESO | 1 | 25.24 | 0.15 | 3.786 |
| Subtotal |  |  |  | 16.331 |
| Total |  |  |  | 16.33 |

**550.100** m² Pavimento de hormigón vibrofratasado HP-40 i/mallazo
108.87 m² × 23.92 (25.36 con costes indirectos) = 2760.94

| Medición | Uds. | Largo | Parcial |
|---|---|---|---|
| INTERIOR PARCELA | 1 | 83.63 | 83.630 |
| ACCESO | 1 | 25.24 | 25.240 |
| Subtotal |  |  | 108.870 |
| Total |  |  | 108.87 |

###### 405010403 ZONAS AJARDINADAS (02/09/2016)
Importe: 1854.12

###### 40501040301 JARDINERÍA. ESPECIES VEGETALES
Importe: 879.44

**J01.TARAJ** ud Tamarix canariensis (Tarajal) 1,50 m M-30
6 ud × 33.25 (35.25 con costes indirectos) = 211.50

**J01.JAZMIN** ud Jasminum odoratissimum (Jazmin silvestre) 0,60 m M-20
28 ud × 11.4 (12.08 con costes indirectos) = 338.24

**J01.KLEIN** ud Senecio kleinia (Berolo) 0,40 m M-20
15 ud × 6.36 (6.74 con costes indirectos) = 101.10

**J01.LAV-20** ud Lavandula canariensis (Lavanda) M-20
36 ud × 5.99 (6.35 con costes indirectos) = 228.60

###### 40501040302 SUELOS Y LABORES (02/09/2016)
Importe: 974.68

**D02.0040** m³ Excav. manual a cielo abierto terreno duro.
17.61 m³ × 7.73 (8.19 con costes indirectos) = 144.23

| Medición | Uds. | Largo | Ancho | Alto | Parcial |
|---|---|---|---|---|---|
| Tarajal | 6.9 | 1 | 1 | 1 | 6.900 |
| Kleinia | 17.25 | 0.4 | 0.4 | 0.4 | 1.104 |
| Jazmin | 32.2 | 0.6 | 0.6 | 0.6 | 6.955 |
| Lavanda | 41.4 | 0.4 | 0.4 | 0.4 | 2.650 |
| Subtotal |  |  |  |  | 17.609 |
| Total |  |  |  |  | 17.61 |

**S01.TIERR** m³ Tierra vegetal para árboles, arbustos...
17.61 m³ × 21.96 (23.28 con costes indirectos) = 409.96

| Medición | Uds. | Largo | Ancho | Alto | Parcial |
|---|---|---|---|---|---|
| Tarajal | 6.9 | 1 | 1 | 1 | 6.900 |
| Kleinia | 17.25 | 0.4 | 0.4 | 0.4 | 1.104 |
| Jazmin | 32.2 | 0.6 | 0.6 | 0.6 | 6.955 |
| Lavanda | 41.4 | 0.4 | 0.4 | 0.4 | 2.650 |
| Subtotal |  |  |  |  | 17.609 |
| Total |  |  |  |  | 17.61 |

**S01.MULCHP** m³ Capa drenaje picón avitolado (10-12mm)
2.79 m³ × 22.85 (24.22 con costes indirectos) = 67.57

| Medición | Uds. | Largo | Ancho | Alto | Parcial |
|---|---|---|---|---|---|
| Tarajal | 6.9 | 1 | 1 | 0.1 | 0.690 |
| Kleinia | 17.25 | 0.4 | 0.4 | 0.1 | 0.276 |
| Jazmin | 32.2 | 0.6 | 0.6 | 0.1 | 1.159 |
| Lavanda | 41.4 | 0.4 | 0.4 | 0.1 | 0.662 |
| Subtotal |  |  |  |  | 2.787 |
| Total |  |  |  |  | 2.79 |

**S01.GRAVA** m³ Capa de grava/picón 40-60 mm en superficie.
10.7 m³ × 27.13 (28.76 con costes indirectos) = 307.73

| Medición | Uds. | Largo | Alto | Parcial |
|---|---|---|---|---|
| superficie total a cubrir | 93 | 1.15 | 0.1 | 10.695 |
| Total |  |  |  | 10.7 |

**S01.JABLE** m³ Acondicionado de superficie y aporte de "Jable"
1 m³ × 42.63 (45.19 con costes indirectos) = 45.19

###### 405010404 CERRAMIENTO PERIMETRAL (15/11/1998)
Importe: 34392.78

**611.907** m Vallado perimetral postes madera tecnológica perfil Figueres
54.97 m × 327.77 (347.44 con costes indirectos) = 19098.78

| Medición | Uds. | Largo | Parcial |
|---|---|---|---|
| Pilotes Tipo A | 1 | 25.38 | 25.380 |
| Pilotes Tipo B | 1 | 3.07 | 3.070 |
| Pilotes Tipo C | 1 | 26.52 | 26.520 |
| Subtotal |  |  | 54.970 |
| Total |  |  | 54.97 |

**611.911** m² Puertas acceso con madera tecnológica y estructura soporte acero
35.84 m² × 402.58 (426.73 con costes indirectos) = 15294.00

| Medición | Uds. | Largo | Alto | Parcial |
|---|---|---|---|---|
|  | 1 | 7.2 | 2.8 | 20.160 |
|  | 1 | 5.6 | 2.8 | 15.680 |
| Subtotal |  |  |  | 35.840 |
| Total |  |  |  | 35.84 |

###### 405010405 RED DE RIEGO (19/11/1998)
Importe: 2615.08

###### 40501040501 CABEZAL DE RIEGO Y AUTOMATISMO (29/11/2012)
Importe: 2271.89

**CONEX RED** ud Conexión a red
1 ud × 291.92 (309.44 con costes indirectos) = 309.44

**CABEZAL** ud Cabezal riego
1 ud × 1471.07 (1559.33 con costes indirectos) = 1559.33

**AA1** ud Automatismo de riego
1 ud × 380.3 (403.12 con costes indirectos) = 403.12

###### 40501040502 RED DE RIEGO (19/11/1998)
Importe: 343.19

**PE.40-10** ml. Tubería PEHD 40 mm - 10 atm
5 ml. × 3.42 (3.63 con costes indirectos) = 18.15

**PE.32-10** ml. Tubería PEHD 32 mm - 10 ATM
7 ml. × 2.99 (3.17 con costes indirectos) = 22.19

**PE.32-4** ml Tubería PELD 32 mm - 4 atm
25.3 ml × 2.09 (2.22 con costes indirectos) = 56.17

| Medición | Uds. | Largo | Parcial |
|---|---|---|---|
| med. plano | 1.1 | 23 | 25.300 |
| Total |  |  | 25.3 |

**PE.16** ml. Tubería PE 16 mm
47.15 ml. × 0.67 (0.71 con costes indirectos) = 33.48

| Medición | Uds. | Largo | Parcial |
|---|---|---|---|
| Medición en plano | 1.15 | 41 | 47.150 |
| Total |  |  | 47.15 |

**RED.P-1** ud Regulador presión 1"
1 ud × 44.04 (46.68 con costes indirectos) = 46.68

**D28.11234** ud Arqueta pvc con válvulas de riego
1 ud × 46.43 (49.22 con costes indirectos) = 49.22

**L2.GOT AUTOC** ud Gotero autocomensante 1-2-4 y 8 l/h
80 ud × 0.45 (0.48 con costes indirectos) = 38.40

**D040277** m Tub. PVC D 110 canalización tuberías riego
5 m × 14.89 (15.78 con costes indirectos) = 78.90

##### 4S.05.01.05 INSTALACIONES (19/11/1998)
Importe: 337375.74

###### 405010501 ACOMETIDA ELÉCTRICA (13/10/2011)
Importe: 4429.37

**ELAR010** ud Cuota de extensión de la red de Endesa en Lomo de San Blas (11/05/2020)
1 ud × 462.6 (490.36 con costes indirectos) = 490.36
Cuota de extensión de la red de distribución en baja tensión según condiciones técnicas de Endesa.

| Código | Ud | Descripción | Rendimiento | Precio | Importe |
|---|---|---|---|---|---|
| PEL0010 | ud | Cuota de extensión de Endesa en Lomo de San Blas (material; 11/05/2020) | 1 | 462.6 | 462.60 |
|  |  | Total |  |  | 462.6 |

**ELAR048** ml Canalización eléctrica bajo acera con 2 tubos de 160mm
2 ml × 47.58 (50.43 con costes indirectos) = 100.86

**ELAR708** ud Arqueta eléctrica A3 registrable de Endesa
1 ud × 707.34 (749.78 con costes indirectos) = 749.78

**ELAR083** ud Cuadro de B.T. inicio de derivación individual Lomo de San Blas
1 ud × 2231.48 (2365.37 con costes indirectos) = 2365.37
Cuadro de baja tensión de Schneider o equivalente junto a equipo de medida para protección de la derivación individual a la EBAR Lomo de San Blas, formado por hornacina, envolvente y protección magnetotérmica y diferencial. Completamente instalado, probado y funcionando.

| Código | Ud | Descripción | Rendimiento | Precio | Importe |
|---|---|---|---|---|---|
| MO.OFI001 | h | Oficial 1ª | 5 | 15.59 | 77.95 |
| MO.PEO100 | h | Peón especializado | 5 | 15.13 | 75.65 |
| PEL0032 | ud | Hornacina con envolvente | 1 | 409.57 | 409.57 |
| PEL0232 | ud | Int. aut. NSX100 | 1 | 1073.36 | 1073.36 |
| PEL0250 | ud | Relé RH99 | 1 | 204.21 | 204.21 |
| PEL0254 | ud | Toroidal MA120 | 1 | 284.48 | 284.48 |
| %.AUX005 | % | Medios auxiliares y resto de obra | 5 % | 2125.22 | 106.26 |
|  |  | Total |  |  | 2231.48 |

**ELAR628** m Conductor 1x35 RZ1-K(AS)
100 m × 6.82 (7.23 con costes indirectos) = 723.00

| Medición | Uds. | Largo | Parcial |
|---|---|---|---|
|  | 4 | 25 | 100.000 |
| Total |  |  | 100 |

###### 405010502 EQUIPOS MECÁNICOS (18/01/2011)
Importe: 240507.4

###### 40501050201 ENTRADA Y POZO DE GRUESOS (18/01/2011)
Importe: 41861.83

**EMAR297** ud Reja manual de gruesos paso = 60 mm Canal 0,7x4,30 m (18/01/2011)
1 ud × 3120.11 (3307.32 con costes indirectos) = 3307.32
Reja de desbaste grueso de limpieza manual marca Filtramassa o equivalente, con separación de barrotes 60 mm, ancho de canal 0,70 m y altura de canal 4,30 m, incluso cestillo y rastrillo: según ETP 14.2 (Lote 4), totalmente instalada, probada y funcionando.

| Código | Ud | Descripción | Rendimiento | Precio | Importe |
|---|---|---|---|---|---|
| MO.CAP001 | h | Capataz | 2.5 | 16.64 | 41.60 |
| MO.OFI001 | h | Oficial 1ª | 5 | 15.59 | 77.95 |
| MO.PEO001 | h | Peón | 10 | 14.98 | 149.80 |
| PEMAR297 | ud | Reja manual de gruesos paso = 60 mm Canal 0,7x4,30 m (material; 09/11/2020) | 1 | 2173.34 | 2173.34 |
| MAQ.GRU006 | h | Camión grúa de 6 t (sin conductor) | 5 | 51.74 | 258.70 |
| %PRUEB10 | % | Puesta en funcionamiento y pruebas | 10 % | 2701.39 | 270.14 |
| %.AUX005 | % | Medios auxiliares y resto de obra | 5 % | 2971.53 | 148.58 |
|  |  | Total |  |  | 3120.11 |

**EMAR083** ud Compuerta mural motorizada, AISI-316, 0,3 x 0,3 m
3 ud × 3674.02 (3894.46 con costes indirectos) = 11683.38

| Medición | Uds. | Parcial |
|---|---|---|
| Entrada a pozo | 1 | 1.000 |
| Entrada a canales | 2 | 2.000 |
| Subtotal |  | 3.000 |
| Total |  | 3 |

**EMAR060** ud Puente grúa, P = 1.000 Kg
1 ud × 19583.15 (20758.14 con costes indirectos) = 20758.14

**EMAR082** ud Cuchara bivalva de 50 l
1 ud × 4964.6 (5262.48 con costes indirectos) = 5262.48

**EMAR056** ud Contenedor de residuos 1 m3
1 ud × 802.37 (850.51 con costes indirectos) = 850.51

###### 40501050202 DESBASTE (18/01/2011)
Importe: 120062.89

**EMAR275** ud Reja manual de gruesos paso = 30 mm Canal 0,5x4,20 m (18/01/2011)
1 ud × 2962.6 (3140.36 con costes indirectos) = 3140.36
Reja de desbaste grueso de limpieza manual marca Filtramassa o equivalente, con separación de barrotes 30 mm, ancho de canal 0,5 m y altura de canal 4,20 m, incluso cestillo y rastrillo: según ETP 14.1 (Lote 4), totalmente instalada, probada y funcionando.

| Código | Ud | Descripción | Rendimiento | Precio | Importe |
|---|---|---|---|---|---|
| MO.CAP001 | h | Capataz | 2.5 | 16.64 | 41.60 |
| MO.OFI001 | h | Oficial 1ª | 5 | 15.59 | 77.95 |
| MO.PEO001 | h | Peón | 10 | 14.98 | 149.80 |
| PEMAR275 | ud | Reja manual de gruesos paso = 30 mm Canal 0,5x4,20 m (material; 09/11/2020) | 1 | 2036.97 | 2036.97 |
| MAQ.GRU006 | h | Camión grúa de 6 t (sin conductor) | 5 | 51.74 | 258.70 |
| %PRUEB10 | % | Puesta en funcionamiento y pruebas | 10 % | 2565.02 | 256.50 |
| %.AUX005 | % | Medios auxiliares y resto de obra | 5 % | 2821.52 | 141.08 |
|  |  | Total |  |  | 2962.6 |

**EMAR330** ud Reja automática de gruesos paso 30 mm Q=8,5 l/s (18/01/2011)
1 ud × 86986.66 (92205.86 con costes indirectos) = 92205.86
Reja de desbaste grueso marca FILTRAMASSA o equivalente, con luz de paso 30 mm y caudal 8,5 l/s, ancho de canal de 30 cm y altura de canal de 4,20 m, incluso medidor de nivel por radar y cuadro eléctrico con panel táctil (HMI); totalmente instalada, probada y funcionando. AISI-316L. Según ETP 12.4 (Lote 4).

| Código | Ud | Descripción | Rendimiento | Precio | Importe |
|---|---|---|---|---|---|
| MO.CAP001 | h | Capataz | 20 | 16.64 | 332.80 |
| MO.OFI001 | h | Oficial 1ª | 40 | 15.59 | 623.60 |
| MO.PEO001 | h | Peón | 60 | 14.98 | 898.80 |
| PEMAR330 | ud | Reja automática de gruesos paso = 30 mm 8,5 l/s (material; 09/11/2020) | 1 | 72423.13 | 72423.13 |
| MAQ.GRU006 | h | Camión grúa de 6 t (sin conductor) | 20 | 51.74 | 1034.80 |
| %PRUEB10 | % | Puesta en funcionamiento y pruebas | 10 % | 75313.13 | 7531.31 |
| %.AUX005 | % | Medios auxiliares y resto de obra | 5 % | 82844.44 | 4142.22 |
|  |  | Total |  |  | 86986.66 |

**EMAR076.2** ud Tornillo transp.-compactador Q=1,0 m3/h y longitud 2,75 m.
1 ud × 14474.28 (15342.74 con costes indirectos) = 15342.74

**EMAR141** ud Compuerta canal motorizada, AISI-316, 0,30 x 0,30 m.
1 ud × 3618.85 (3835.98 con costes indirectos) = 3835.98

| Medición | Uds. | Parcial |
|---|---|---|
| Salida canal automática | 1 | 1.000 |
| Total |  | 1 |

**EMAR056** ud Contenedor de residuos 1 m3
1 ud × 802.37 (850.51 con costes indirectos) = 850.51

**EMAR0610** ud Compuerta canal motorizada, AISI-316, 0,50 x 0,50 m.
1 ud × 4422.11 (4687.44 con costes indirectos) = 4687.44

| Medición | Uds. | Parcial |
|---|---|---|
| Salida canal manual | 1 | 1.000 |
| Total |  | 1 |

###### 40501050203 BOMBEO DE AGUA PRETRATADA (18/01/2011)
Importe: 43324.38

**EMAR019** ud Bomba sumergible en seco Q=16 m3/h H=24 mca P=3,7 kW (18/01/2011)
3 ud × 5716.79 (6059.8 con costes indirectos) = 18179.40
Bomba sumergible de acoplamiento directo y orientación vertical colocada en seco tipo KRTF 65-217/112UEG-D IE3 de KSB o equivalente para bombeo de un caudal de 24 m3/h y altura de 13,00 m.c.a., carcasa y rodete de fundición y eje de acero al cromo y motor eléctrico de 3,7 kW-2P-50Hz-400V-IP-68, estructura de soporte; según ETP 6.1 (Lote 4), totalmente instalada, probada y funcionando.

| Código | Ud | Descripción | Rendimiento | Precio | Importe |
|---|---|---|---|---|---|
| MO.CAP001 | h | Capataz | 2.5 | 16.64 | 41.60 |
| MO.OFI001 | h | Oficial 1ª | 5 | 15.59 | 77.95 |
| MO.PEO001 | h | Peón | 7.5 | 14.98 | 112.35 |
| PEMAR019 | ud | Bomba sumergible en seco Q=16 m3/h H=24 mca P=3,7 kW (material; 11/02/2021) | 1 | 4459 | 4459.00 |
| MAQ.GRU006 | h | Camión grúa de 6 t (sin conductor) | 5 | 51.74 | 258.70 |
| %PRUEB10 | % | Puesta en funcionamiento y pruebas | 10 % | 4949.60 | 494.96 |
| %.AUX005 | % | Medios auxiliares y resto de obra | 5 % | 5444.56 | 272.23 |
|  |  | Total |  |  | 5716.79 |

**EMAR025** ud Agitador sumergido. Caudal agitación=0,072 m3/s
2 ud × 5526.01 (5857.57 con costes indirectos) = 11715.14

**EMAR088** ud Polipasto eléctrico elevación 500 kg
1 ud × 3080.23 (3265.04 con costes indirectos) = 3265.04

**EMAR083** ud Compuerta mural motorizada, AISI-316, 0,3 x 0,3 m
2 ud × 3674.02 (3894.46 con costes indirectos) = 7788.92

| Medición | Uds. | Parcial |
|---|---|---|
| Entrada bombeos | 2 | 2.000 |
| Total |  | 2 |

**EMAR318** ud Bomba de achique sumergible Qu=50 m3/h H=5 mca P=2,5 kW
1 ud × 2241.4 (2375.88 con costes indirectos) = 2375.88

###### 40501050204 DESODORIZACIÓN (18/01/2011)
Importe: 18261.76

**EMAR057** ud Equipo desodorización SF-3000 para Q=3000 m3/h
1 ud × 14778.78 (15665.51 con costes indirectos) = 15665.51

**EMAR181** m Tubería polipropileno DN 100 mm aireación
8 m × 16.13 (17.1 con costes indirectos) = 136.80

| Medición | Uds. | Largo | Parcial |
|---|---|---|---|
| Desodorización bajantes | 4 | 2 | 8.000 |
| Total |  |  | 8 |

**EMAR186** m Tubería polipropileno DN 160 mm aireación
6 m × 24.19 (25.64 con costes indirectos) = 153.84

| Medición | Uds. | Largo | Parcial |
|---|---|---|---|
| Desodorización | 1 | 6 | 6.000 |
| Total |  |  | 6 |

**EMAR182** m Tubería polipropileno DN 200 mm aireación
30.2 m × 27.47 (29.12 con costes indirectos) = 879.42

| Medición | Uds. | Largo | Parcial |
|---|---|---|---|
| Barrido | 1 | 8.2 | 8.200 |
| Desodorización | 1 | 6 | 6.000 |
|  | 1 | 12.5 | 12.500 |
| Chimenea | 1 | 3.5 | 3.500 |
| Subtotal |  |  | 30.200 |
| Total |  |  | 30.2 |

**EMAR282** m² Lona de cubrición para desodorización
2.25 m² × 13.53 (14.34 con costes indirectos) = 32.27

| Medición | Uds. | Largo | Ancho | Parcial |
|---|---|---|---|---|
| pozo de gruesos | 1 | 1.5 | 1.5 | 2.250 |
| Total |  |  |  | 2.25 |

**EMARJ001** ud Tobera difusión de aire
2 ud × 211.7 (224.4 con costes indirectos) = 448.80

**EMARJ002** ud Rejilla de aspiración de 750x180 mm con regulación apertura
2 ud × 136.63 (144.83 con costes indirectos) = 289.66

**EMAVT001** ud Ventilador tubular Q=2.300 m3/h. P=120 Pa
1 ud × 550.12 (583.13 con costes indirectos) = 583.13

**EMAPE001** m2 Persiana de sobrepresión de aluminio
0.25 m2 × 272.92 (289.3 con costes indirectos) = 72.33

| Medición | Uds. | Largo | Ancho | Parcial |
|---|---|---|---|---|
|  | 1 | 0.5 | 0.5 | 0.250 |
| Total |  |  |  | 0.25 |

###### 40501050205 TUBERIAS Y VALVULERIAS (18/01/2011)
Importe: 16996.54

**EMAR142** m Tubería de acero inoxidable DN 65 AISI 316L Schedule 10
7.5 m × 101.2 (107.27 con costes indirectos) = 804.53

| Medición | Uds. | Largo | Parcial |
|---|---|---|---|
| Impulsión individual | 3 | 2.5 | 7.500 |
| Total |  |  | 7.5 |

**EMAR090** m Tubería de acero inoxidable DN 80 AISI 316L Schedule 10
3 m × 110.35 (116.97 con costes indirectos) = 350.91

| Medición | Uds. | Largo | Parcial |
|---|---|---|---|
| Aspiración individual | 3 | 1 | 3.000 |
| Total |  |  | 3 |

**EMAR051** m Tubería de acero inoxidable DN 100 AISI 316L Schedule 10
12 m × 112.39 (119.13 con costes indirectos) = 1429.56

| Medición | Uds. | Largo | Parcial |
|---|---|---|---|
| Retorno | 1 | 10 | 10.000 |
| Caudalímetro | 1 | 2 | 2.000 |
| Subtotal |  |  | 12.000 |
| Total |  |  | 12 |

**EMAR043** m Tubería de acero inoxidable DN 150 AISI 316L Schedule 10
18 m × 156.91 (166.32 con costes indirectos) = 2993.76

| Medición | Uds. | Largo | Parcial |
|---|---|---|---|
| Aspiración individual | 2 | 1.5 | 3.000 |
| Colector aspiración | 1 | 7 | 7.000 |
| Colector impulsión | 1 | 8 | 8.000 |
| Subtotal |  |  | 18.000 |
| Total |  |  | 18 |

**EMAR089** ud Válvula DN 150 compuerta cierre elástico motorizada PN16
2 ud × 2782.18 (2949.11 con costes indirectos) = 5898.22

| Medición | Uds. | Parcial |
|---|---|---|
| Aspiración depósitos | 2 | 2.000 |
| Total |  | 2 |

**EMAR053** ud Válvula DN 100 compuerta cierre elástico PN16
3 ud × 190.89 (202.34 con costes indirectos) = 607.02

| Medición | Uds. | Parcial |
|---|---|---|
| Retorno | 1 | 1.000 |
| Caudalímetro | 2 | 2.000 |
| Subtotal |  | 3.000 |
| Total |  | 3 |

**EMAR091** ud Válvula DN 80 compuerta cierre elástico PN16 (18/01/2011)
3 ud × 175.12 (185.63 con costes indirectos) = 556.89
Válvula de Compuerta de Cierre Elástico, de DN 80 mm, AVK ó equivalente.
Características:
Diámetro: 80 mm
Presión (PN): 16
Cierre elástico
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.1 | 16.64 | 1.66 |
| MO.OFI001 | h | Oficial 1ª | 0.2 | 15.59 | 3.12 |
| MO.PEO001 | h | Peón | 0.3 | 14.98 | 4.49 |
| PEMAR091 | ud | Válvula DN 80 compuerta cierre elástico PN16 (material; 04/02/2021) | 1 | 132 | 132.00 |
| MAQ.GRU006 | h | Camión grúa de 6 t (sin conductor) | 0.2 | 51.74 | 10.35 |
| %PRUEB10 | % | Puesta en funcionamiento y pruebas | 10 % | 151.62 | 15.16 |
| %.AUX005 | % | Medios auxiliares y resto de obra | 5 % | 166.78 | 8.34 |
|  |  | Total |  |  | 175.12 |

| Medición | Uds. | Parcial |
|---|---|---|
| Aspiración | 3 | 3.000 |
| Total |  | 3 |

**EMAR143** ud Válvula DN 65 compuerta cierre elástico PN16
3 ud × 155.49 (164.82 con costes indirectos) = 494.46

| Medición | Uds. | Parcial |
|---|---|---|
| Impulsión | 3 | 3.000 |
| Total |  | 3 |

**EMAR144** ud Válvula de retención de bola DN 65 PN16
3 ud × 98.83 (104.76 con costes indirectos) = 314.28

| Medición | Uds. | Parcial |
|---|---|---|
| Impulsión | 3 | 3.000 |
| Total |  | 3 |

**EMAR045** ud Carrete desmontaje DN 150
2 ud × 202.06 (214.18 con costes indirectos) = 428.36

| Medición | Uds. | Parcial |
|---|---|---|
| Aspiración depósitos | 2 | 2.000 |
| Total |  | 2 |

**EMAR052** ud Carrete desmontaje DN 100
2 ud × 151.03 (160.09 con costes indirectos) = 320.18

| Medición | Uds. | Parcial |
|---|---|---|
| Retorno | 1 | 1.000 |
| Caudalímetro | 1 | 1.000 |
| Subtotal |  | 2.000 |
| Total |  | 2 |

**EMAR092** ud Carrete desmontaje DN 80
3 ud × 130.66 (138.5 con costes indirectos) = 415.50

| Medición | Uds. | Parcial |
|---|---|---|
| Aspiración | 3 | 3.000 |
| Total |  | 3 |

**EMAR145** ud Carrete desmontaje DN 65
3 ud × 121.59 (128.89 con costes indirectos) = 386.67

| Medición | Uds. | Parcial |
|---|---|---|
| Impulsión | 3 | 3.000 |
| Total |  | 3 |

**EMAR073** ud Carrete pasamuros AISI 316L DN 150
2 ud × 232.91 (246.88 con costes indirectos) = 493.76

| Medición | Uds. | Parcial |
|---|---|---|
| Aspiración depósito | 2 | 2.000 |
| Total |  | 2 |

**EMAR054** ud Carrete pasamuros AISI 316L DN 100
1 ud × 201.88 (213.99 con costes indirectos) = 213.99

| Medición | Uds. | Parcial |
|---|---|---|
| Retorno a depósito | 1 | 1.000 |
| Total |  | 1 |

**EMAR063** ud Ventosa autom. trifuncional residuales DN50 mm PN16
1 ud × 1215.52 (1288.45 con costes indirectos) = 1288.45

###### 405010503 INSTALACIÓN ELÉCTRICA (19/11/1998)
Importe: 60978.86

###### 40501050301 BAJA TENSIÓN (19/11/1998)
Importe: 43927.59

**ELAR226** ud C.C.M. EBAR Lomo de San Blas (21/06/2017)
1 ud × 17953.08 (19030.26 con costes indirectos) = 19030.26
C.C.M. de la EBAR de Lomo de San Blas, de Schneider o equivalente formado por:
- Envolvente metálico para locales húmedos, modelo Prisma P montado sobre zócalo con accesorios, puertas, placas de montaje, intalado, montado y conexionado.
- Compartimentación 3b.
- Descargador de sobretensiones tipos I y II.
- Poder de corte según las características de la instalación.
- Interruptor general automático NSX100 con unidad de control Micrologic 5.X.E, medida integrada, comunicaciones vía Modbus, comunicación del estado del equipo, del desgaste de polos y señalización e identificación de defectos. Con los equipos necesarios para su comunicación vía Ethernet (módulo BSCM, IFM y pasarela IP). Con enclavamiento mecánico.
- Salidas al resto de los receptores y calibre de la aparamenta según esquema unifilar.
- Zócalo de fábrica de ladrillo enfoscado y pintado, de altura 40 cm y fondo 80 cm.
Según E.T. 6 y E.T. 8 (Lote 4).
Completamente instalado, probado y funcionando.

| Código | Ud | Descripción | Rendimiento | Precio | Importe |
|---|---|---|---|---|---|
| MO.OFI001 | h | Oficial 1ª | 15 | 15.59 | 233.85 |
| MO.PEO100 | h | Peón especializado | 15 | 15.13 | 226.95 |
| PEL0200 | ud | Módulo de armario completo con pilotería y mando en puerta | 3 | 1176 | 3528.00 |
| PEL0201 | ml | Zócalo de fábrica de ladrillo enfoscado y pintado h=40cm | 3 | 45.25 | 135.75 |
| PEL0206 | ud | Protec. Sobretensiones PRD Tipo I + Tipo II | 1 | 703.22 | 703.22 |
| PEL0232 | ud | Int. aut. NSX100 | 2 | 1073.36 | 2146.72 |
| PEL0272 | ud | Salida motor con guardamotor | 6 | 255.4 | 1532.40 |
| PEL0274 | ud | Salida motor con inversor | 9 | 297.75 | 2679.75 |
| PEL0281 | ud | Salida a cuadro | 2 | 269.77 | 539.54 |
| PEL0291 | ud | Salida a línea monofásica de fuerza o alumbrado | 9 | 62.12 | 559.08 |
| PEL0292 | ud | Salida a línea trifásica de fuerza o alumbrado | 1 | 124.36 | 124.36 |
| PEL0406 | ud | Salida motor con variador 5,5 kW | 3 | 405.6 | 1216.80 |
| PEL0436 | ud | Variador 5,5 kW | 3 | 1157.25 | 3471.75 |
| %.AUX005 | % | Medios auxiliares y resto de obra | 5 % | 17098.17 | 854.91 |
|  |  | Total |  |  | 17953.08 |

**ELAR372** ud Batería de condensadores 16 kVAr
1 ud × 2469.39 (2617.55 con costes indirectos) = 2617.55

**ELAR520** ud Grupo electrógeno 40 kVA insonorizado
1 ud × 7461.3 (7908.98 con costes indirectos) = 7908.98

**ELAR471** ud Cuadro de conmutación 50 A
1 ud × 1140.27 (1208.69 con costes indirectos) = 1208.69

**ELAR540** ud SAI 2.200 VA
1 ud × 1177.27 (1247.91 con costes indirectos) = 1247.91

**ELAR615** m Línea 4x2.5 RZ1KZ1-K(AS)
45 m × 3.56 (3.77 con costes indirectos) = 169.65

**ELAR630** m Conductor 1x16 RZ1-K(AS)
25 m × 3.64 (3.86 con costes indirectos) = 96.50

**ELAR636** m Línea 5x10 RZ1-K(AS)
5 m × 12.01 (12.73 con costes indirectos) = 63.65

**ELAR639** m Línea 5x2.5 RZ1-K(AS)
65 m × 4.07 (4.31 con costes indirectos) = 280.15

**ELAR645** m Línea 4x2.5 RZ1-K(AS)
155 m × 3.46 (3.67 con costes indirectos) = 568.85

**ELAR653** m Línea 3x2.5 RZ1-K(AS)
65 m × 2.64 (2.8 con costes indirectos) = 182.00

**ELAR654** m Línea 3x1.5 RZ1-K(AS)
360 m × 2.26 (2.4 con costes indirectos) = 864.00

| Medición | Uds. | Largo | Parcial |
|---|---|---|---|
|  | 3 | 120 | 360.000 |
| Total |  |  | 360 |

**ELAR671** m Multiconductor 2x1mm2 RZ1-K(AS)
100 m × 1.85 (1.96 con costes indirectos) = 196.00

**ELAR672** m Multiconductor 3x1mm2 RZ1-K(AS)
200 m × 2.1 (2.23 con costes indirectos) = 446.00

**ELAR673** m Multiconductor 5x1mm2 RZ1-K(AS)
60 m × 2.67 (2.83 con costes indirectos) = 169.80

**ELAR674** m Multiconductor 6x1mm2 RZ1-K(AS)
40 m × 2.86 (3.03 con costes indirectos) = 121.20

**ELAR701** ud Arqueta eléctrica 70x70
3 ud × 309.82 (328.41 con costes indirectos) = 985.23

**321.100** m³ Excavación en zanjas y pozos por medios mecánicos, en cualquier
12 m³ × 10.11 (10.72 con costes indirectos) = 128.64

| Medición | Uds. | Largo | Ancho | Alto | Parcial |
|---|---|---|---|---|---|
|  | 1 | 25 | 0.6 | 0.8 | 12.000 |
| Total |  |  |  |  | 12 |

**332.351** m³ Relleno con material seleccionado de excavación
9 m³ × 12.43 (13.18 con costes indirectos) = 118.62

| Medición | Uds. | Largo | Ancho | Alto | Parcial |
|---|---|---|---|---|---|
|  | 1 | 25 | 0.6 | 0.6 | 9.000 |
| Total |  |  |  |  | 9 |

**ELAR725** m Canalización 3T 110
10 m × 11.16 (11.83 con costes indirectos) = 118.30

**ELAR726** m Canalización 2T 110
20 m × 7.88 (8.35 con costes indirectos) = 167.00

**ELAR743** m Bandeja con tapa 200x60
20 m × 32.83 (34.8 con costes indirectos) = 696.00

**ELAR744** m Bandeja con tapa 100x60
45 m × 25.43 (26.96 con costes indirectos) = 1213.20

**ELAR761** m Tubo PVC rígido d=32mm
50 m × 8.71 (9.23 con costes indirectos) = 461.50

**ELAR762** m Tubo PVC rígido d=25mm
50 m × 8.07 (8.55 con costes indirectos) = 427.50

**ELAR763** m Tubo PVC rígido d=20mm
125 m × 7.65 (8.11 con costes indirectos) = 1013.75

**ELAR764** m Tubo PVC rígido d=16mm
60 m × 7.34 (7.78 con costes indirectos) = 466.80

**ELAR768** m Tubo de acero 1"
30 m × 20.07 (21.27 con costes indirectos) = 638.10

**ELAR769** m Tubo de acero 1-1/2"
15 m × 23.35 (24.75 con costes indirectos) = 371.25

**ELAR783** ud Subcuadro con tomas de corriente
2 ud × 290.84 (308.29 con costes indirectos) = 616.58

**ELAR786** ud Toma de corriente
4 ud × 54.68 (57.96 con costes indirectos) = 231.84

**ELAR788** ud Caja de derivación
10 ud × 4.99 (5.29 con costes indirectos) = 52.90

**ELAR792** ud Botonera
6 ud × 60.38 (64 con costes indirectos) = 384.00

**ELAR793** ud Botonera reversible
9 ud × 69.73 (73.91 con costes indirectos) = 665.19

###### 40501050302 ALUMBRADO INTERIOR Y EXTERIOR
Importe: 5591.03

**ELAR804** ud Pantalla estanca led 8000 lm
12 ud × 121.03 (128.29 con costes indirectos) = 1539.48

**ELAR805** ud Pantalla estanca led zonas húmedas
5 ud × 306.17 (324.54 con costes indirectos) = 1622.70

**ELAR811** ud Emergencia 100 lm
5 ud × 38.43 (40.74 con costes indirectos) = 203.70

**ELAR812** ud Emergencia 200 lm
2 ud × 49.57 (52.54 con costes indirectos) = 105.08

**ELAR818** ud Punto de luz
24 ud × 25.61 (27.15 con costes indirectos) = 651.60

**ELAR787** ud Interruptor de alumbrado
5 ud × 31.4 (33.28 con costes indirectos) = 166.40

**ELAR825** ud Luminaria vial led
1 ud × 485.46 (514.59 con costes indirectos) = 514.59

**ELAR832** ud Columna de altura 5 metros
1 ud × 573.34 (607.74 con costes indirectos) = 607.74

**ELAR841** m Línea 2x6 para alumbrado exterior
10 m × 3.36 (3.56 con costes indirectos) = 35.60

**ELAR851** m Conductor 1x35 para PAT
10 m × 4.01 (4.25 con costes indirectos) = 42.50

**ELAR855** m Pica de PAT conexionada
1 m × 95.89 (101.64 con costes indirectos) = 101.64

###### 40501050303 PUESTA A TIERRA DE LA PLANTA
Importe: 818.06

**ELAR852** m Conductor 1x50 para PAT
55 m × 5.24 (5.55 con costes indirectos) = 305.25

**ELAR851** m Conductor 1x35 para PAT
25 m × 4.01 (4.25 con costes indirectos) = 106.25

**ELAR855** m Pica de PAT conexionada
4 m × 95.89 (101.64 con costes indirectos) = 406.56

###### 40501050304 ENERGÍA SOLAR FOTOVOLTAICA (04/11/2009)
Importe: 7158.65

**PF0335** UD Panel fotovoltaico 335W
12 UD × 102.77 (108.94 con costes indirectos) = 1307.28

**ESTMF2** UD Estructura de fijación 2 módulos fotovoltaicos
2 UD × 133.06 (141.04 con costes indirectos) = 282.08

**ESTMF4** UD Estructura de fijación 4 módulos fotovoltaicos
2 UD × 204.46 (216.73 con costes indirectos) = 433.46

**CCMFANG** UD Cuadro instalación fotovoltaica
1 UD × 4279.93 (4536.73 con costes indirectos) = 4536.73

**CCMFANG12** UD Caja de conexiones C.C.
1 UD × 113.21 (120 con costes indirectos) = 120.00

**ELE0135** ML Línea 3x2.5mm2 Cu 0.6/1kV RZ1-K (AS)
40 ML × 2.19 (2.32 con costes indirectos) = 92.80

**ELE0134** ML Línea 5x2.5mm2 Cu 0.6/1kV RZ1-K (AS)
10 ML × 3.22 (3.41 con costes indirectos) = 34.10

**ELE0512** ML Canalización bandeja perforada con tapa (100x60 mm)
15 ML × 22.15 (23.48 con costes indirectos) = 352.20

###### 40501050305 CLIMATIZACIÓN SALA CCM (09/08/2011)
Importe: 3483.53

**CLAR101** ud Climatización Lomo de San Blas (09/08/2011)
1 ud × 3286.35 (3483.53 con costes indirectos) = 3483.53
Climatización de la sala del CCM de la EBAR de Lomo de San Blas formada por bomba de calor 3,33/3,87 kW, recuperador, 1 split, conductos y conexiones. Completamente instalado.

| Código | Ud | Descripción | Rendimiento | Precio | Importe |
|---|---|---|---|---|---|
| MO.OFI001 | h | Oficial 1ª | 5 | 15.59 | 77.95 |
| MO.PEO100 | h | Peón especializado | 5 | 15.13 | 75.65 |
| PEC0009 | ud | Bomba de calor 3,33/3,87 kW | 1 | 1963.25 | 1963.25 |
| PEC0054 | ud | Split | 1 | 868.7 | 868.70 |
| PEC0060 | ml | Conducto | 4 | 23.5 | 94.00 |
| PEC0062 | ud | Elementos de conexión | 2 | 25.15 | 50.30 |
| %5 AUX | % | Medios auxiliares y resto de obra | 5 % | 3129.85 | 156.49 |
|  |  | Total |  |  | 3286.35 |

###### 405010504 ACOMETIDA FONTANERÍA (19/11/1998)
Importe: 4397.4

**419.080** m Tub. abast fund. dúctil DN-80 mm, PAM
30 m × 43.92 (46.56 con costes indirectos) = 1396.80

**800.100** ud Acometida a red terciaria abast. con tub. PE AD, DN-32 mm, 16 at
1 ud × 135.45 (143.58 con costes indirectos) = 143.58

**345.906** ud Derivación red principal FD 200 mm. - FD 80 mm (01/01/2017)
1 ud × 698.86 (740.79 con costes indirectos) = 740.79
Tubería de fundición dúctil centrifugada, DN-80 mm, PN-64, PAM o equivalente, en red de abastecimiento, s/UNE-EN 545, con revestimiento interior de mortero de cemento de alto horno, s/norma ISO 4179 y con revestimiento exterior de zinc y barniz sintético negro, s/norma ISO 8179, colocada en fondo de zanja, incluso p.p. de juntas y piezas especiales, nivelación del tubo, sin incluir excavación ni relleno de la zanja. Totalmente instalada y probada.

| Código | Ud | Descripción | Rendimiento | Precio | Importe |
|---|---|---|---|---|---|
| MAT.VALC081 | ud | Válvula compuerta DN-80 PN16 | 1 | 117.6 | 117.60 |
| MAT.BRID001 | ud | Brida copa express DN-80 PN16 | 1 | 58.8 | 58.80 |
| MAT.TE005 | ud | Te BBB DN 200X100 mm PN16 | 1 | 230.3 | 230.30 |
| MAT.BRID007 | ud | Brida Copa DN-200 PN16 (material; 25/08/2020) | 2 | 120.54 | 241.08 |
| MO.PEO100 | h | Peón especializado | 1 | 15.13 | 15.13 |
| MO.OFI001 | h | Oficial 1ª | 1 | 15.59 | 15.59 |
| %.AUX003 | % | Medios auxiliares y resto de obra | 3 % | 678.50 | 20.36 |
|  |  | Total |  |  | 698.86 |

**345.901** ud Conexión a red terciaria FD 80 mm - PE 63 mm.
1 ud × 368.78 (390.91 con costes indirectos) = 390.91

**850.030** ud Arqueta acometida abast. i. tapa-cerco FDC 300x300 mm D-400
1 ud × 208.9 (221.43 con costes indirectos) = 221.43

**410.402** ud Pozo registro mixto Tipo I ø1.200 mm h < 2 m
1 ud × 941.72 (998.22 con costes indirectos) = 998.22

**850.035** ud Arqueta 70x70x70 horm. HM-20 tapa-cerco FDC D-400
1 ud × 477.05 (505.67 con costes indirectos) = 505.67

###### 405010505 INSTRUMENTACIÓN (16/06/2010)
Importe: 12885.77

**EQ1475** ud Manómetro
3 ud × 143.8 (152.43 con costes indirectos) = 457.29

**EQ1802** ud Interruptor de nivel-boya
3 ud × 46.19 (48.96 con costes indirectos) = 146.88

**EQ1803** ud Medidor-transmisor nivel radar
2 ud × 1022 (1083.32 con costes indirectos) = 2166.64

| Medición | Uds. | Parcial |
|---|---|---|
| Pozo bombeo | 2 | 2.000 |
| Total |  | 2 |

**EQ1805** ud Transmisor de temperatura
1 ud × 272.47 (288.82 con costes indirectos) = 288.82

**EQ1806** ud Medidor en continuo de PH, con electrodo de compensador de Tra
1 ud × 1289.31 (1366.67 con costes indirectos) = 1366.67

**EQ1807** ud Medidor de conductividad
1 ud × 992.74 (1052.3 con costes indirectos) = 1052.30

**EQ1808** ud Detector de sulfhídrico
1 ud × 1005.28 (1065.6 con costes indirectos) = 1065.60

**EQ1405** ud Indicador digital
1 ud × 212.05 (224.77 con costes indirectos) = 224.77

**EMAR087** ud Caudalímetro electromagnético DN-100 PN10
1 ud × 1412.89 (1497.66 con costes indirectos) = 1497.66

**EMAR195** ud Canal Parshall 6" Qmax 600 m3/h más medidor ultrasonidos
1 ud × 2974.88 (3153.37 con costes indirectos) = 3153.37

**EQ1406** ud Contolador monocanal
1 ud × 1382.8 (1465.77 con costes indirectos) = 1465.77

###### 405010506 CONTROL Y AUTOMATISMO (12/08/2010)
Importe: 11196.44

**EQ1956** ud Fuente de alimentación industrial ininterrumpida (SAI)
1 ud × 606.42 (642.81 con costes indirectos) = 642.81

**EQ1959** ud Puesta en marcha de la instalación
1 ud × 547.82 (580.69 con costes indirectos) = 580.69

**EQ1981** m Línea conductor apantallado 4x1.5 mm2
100 m × 2.08 (2.2 con costes indirectos) = 220.00

**EQ1983** m Tubo rígido de PVC, D=110 mm
100 m × 4.01 (4.25 con costes indirectos) = 425.00

**EQ19611** ud Estación Local Remota I
1 ud × 8799.94 (9327.94 con costes indirectos) = 9327.94

###### 405010507 INSTALACIÓN CCTV (12/08/2010)
Importe: 2980.5

**ECCTV01** ud Cámara DOMO
2 ud × 496.3 (526.08 con costes indirectos) = 1052.16

**ECCTV02** ud Cámara BULLET
1 ud × 491.86 (521.37 con costes indirectos) = 521.37

**ECCTV03** ud SWITCH gestionable para CCTV
1 ud × 1327.33 (1406.97 con costes indirectos) = 1406.97

##### 4S.05.01.06 REPOSICIONES (15/11/1998)
Importe: 12633.46

###### 405010601 ALUMBRADO PÚBLICO (15/11/1998)
Importe: 1750.75

###### 40501060101 SM-SSAA-AP-01 (15/11/1998)
Importe: 1750.75

**750.021** m Canalización hormigonada 2 PE 200 mm
25 m × 62.71 (66.47 con costes indirectos) = 1661.75

**ELAR841** m Línea 2x6 para alumbrado exterior
25 m × 3.36 (3.56 con costes indirectos) = 89.00

###### 405010602 ELECTRICIDAD (19/11/1998)
Importe: 7986.21

###### 40501060201 SM-SSAA-ELE-01 (19/11/1998)
Importe: 7986.21

**800.416** m Canalización hormigonada 4 PE ø200 mm
25 m × 79.22 (83.97 con costes indirectos) = 2099.25

**880.415** m Línea eléctrica 4x(1x150) mm² Cu 0,6/1 KV
25 m × 127.39 (135.03 con costes indirectos) = 3375.75

**850.011TR** m Arqueta eléctrica AR-1 (19/11/1998)
3 m × 789.69 (837.07 con costes indirectos) = 2511.21
Arqueta eléctrica normalizada tipo AR-1 en calzada, según normas de la compañía suministradora, realizada con hormigón en masa HM-20 de 1,00x1,10x1,20 m, con paredes de 20 cm, enfoscada y bruñida interiormente, con tapa y marco de fundición dúctil D-400, según UNE EN 124, de 0,62x0,60 m, con fondo de grava de machaqueo, totalmente acabada.

| Código | Ud | Descripción | Rendimiento | Precio | Importe |
|---|---|---|---|---|---|
| AUX.MOVT001 | m³ | Excavación zanjas, pozos, cimientos por medios mecánicos | 4.62 | 10.36 | 47.86 |
| AUX.RELL001 | m³ | Relleno zanjas excavación | 3.3 | 4.1 | 13.53 |
| AUX.ENCOF51 | m² | Encofrado plano soleras y cimentaciones | 8.16 | 11.53 | 94.08 |
| AUX.HORA025 | m³ | Hormigón HA-25 de central | 0.816 | 64.11 | 52.31 |
| MAT.NOR6061 | ud | Marco-Tapa articulada triangular 600x600 mm FDC D-400 EJ-NORINCO | 1 | 497.02 | 497.02 |
| MAT.GRAV1525 | m³ | Grava basalto 15-25 mm en superficie | 0.042 | 17.87 | 0.75 |
| MO.OFI001 | h | Oficial 1ª | 2 | 15.59 | 31.18 |
| MO.PEO001 | h | Peón | 2 | 14.98 | 29.96 |
| %.AUX003 | % | Medios auxiliares y resto de obra | 3 % | 766.69 | 23.00 |
|  |  | Total |  |  | 789.69 |

###### 405010603 TELECOMUNICACIONES (14/08/2013)
Importe: 561.75

###### 40501060301 SM-SSAA-TC-01 (14/08/2013)
Importe: 561.75

**980.456.TR** m Canalización subterránea hormigonada 3PEØ63 mm doble pared (14/08/2013)
25 m × 21.2 (22.47 con costes indirectos) = 561.75
Canalización compuesta por tres tubos de PEØ63 mm de doble pared corrugado marca T.P.P o similar, incluso portección con dado de hormigón, p.p. de encofrado y desencofrado, enhebrado con cable acerado de 2 mm y cinta de señalización.

| Código | Ud | Descripción | Rendimiento | Precio | Importe |
|---|---|---|---|---|---|
| AUX.HORM200 | m³ | Hormigón en masa HM-20 | 0.14 | 54.2 | 7.59 |
| PTR.PEA063 | m | Tubería PEØ63 doble pared (material; 30/01/2019) | 3 | 1.72 | 5.16 |
| PTR.ACE701 | m | Alambre guía galvanizado (material; 14/08/2013) | 1 | 0.15 | 0.15 |
| PTR.ELE010 | m | Cinta señalizadora línea eléctrica (material; 14/08/2013) | 1 | 0.07 | 0.07 |
| MO.OFI001 | h | Oficial 1ª | 0.2 | 15.59 | 3.12 |
| MO.PEO001 | h | Peón | 0.3 | 14.98 | 4.49 |
| %.AUX003 | % | Medios auxiliares y resto de obra | 3 % | 20.58 | 0.62 |
|  |  | Total |  |  | 21.2 |

###### 405010604 ABASTECIMIENTO (13/10/2011)
Importe: 1573.25

###### 40501060401 SM-SSAA-POT-01 (13/10/2011)
Importe: 1573.25

**417.250** m Tubería de PE-100 DN 250 mm PN 10
25 m × 59.37 (62.93 con costes indirectos) = 1573.25

###### 405010605 SANEAMIENTO (13/10/2011)
Importe: 761.5

###### 40501040201 SM-SSAA-SAN-01 (13/10/2011)
Importe: 761.5

**415.200** m Tubería PVC corrugada DN 200 mm SN-8
25 m × 28.74 (30.46 con costes indirectos) = 761.50

#### 4S.05.02 EBAR GOLF DEL SUR (19/11/1998)
Importe: 1020614.77

##### 4S.05.02.01 DEMOLICIONES Y MOVIMIENTO DE TIERRAS (19/11/1998)
Importe: 15401.08

**321.000** m³ Excavacion tierra vegetal
202.45 m³ × 4.86 (5.15 con costes indirectos) = 1042.62

| Medición | Uds. | Largo | Alto | Parcial |
|---|---|---|---|---|
| PARCELA NUEVO EDIFICIO | 1 | 1349.68 | 0.15 | 202.452 |
| Total |  |  |  | 202.45 |

**301.200** m³ Demolición de hormigón armado volumen real medido
133.03 m³ × 33.78 (35.81 con costes indirectos) = 4763.80

| Medición | Uds. | Largo | Ancho | Alto | Parcial |
|---|---|---|---|---|---|
| TANQUE REGULADOR |  |  |  |  |  |
| Cubierta | 1 | 14.85 | 20.9 | 0.4 | 124.146 |
| Pilares | 8 | 0.4 | 0.4 | 3.62 | 4.634 |
| Muro | 4.25 |  |  |  | 4.250 |
| Subtotal |  |  |  |  | 133.030 |
| Total |  |  |  |  | 133.03 |

**321.150** m³ Excavación en explanación por medios mecánicos cualquier clase d
581.7 m³ × 6.29 (6.67 con costes indirectos) = 3879.94

| Medición | Uds. | Parcial |
|---|---|---|
| UBICACIÓN |  |  |
| Perfil P1 - Perfil P2 | 140.2316 | 140.232 |
| Perfil P2 - Perfil P3 | 284.905 | 284.905 |
| Perfil P3 - Perfil P4 | 156.563 | 156.563 |
| Subtotal |  | 581.700 |
| Total |  | 581.7 |

**332.350** m³ Relleno con material seleccionado procedente de préstamo
434.91 m³ × 12.4 (13.14 con costes indirectos) = 5714.72

| Medición | Uds. | Parcial |
|---|---|---|
| UBICACIÓN |  |  |
| Perfil P1 - Perfil P2 | 100.70815 | 100.708 |
| Perfil P2 - Perfil P3 | 231.04 | 231.040 |
| Perfil P3 - Perfil P4 | 103.157 | 103.157 |
| Subtotal |  | 434.905 |
| Total |  | 434.91 |

##### 4S.05.02.02 CIMENTACIÓN Y ESTRUCTURA (08/06/2000)
Importe: 261348.28

###### 405020201 CIMENTACIÓN (08/06/2000)
Importe: 32232.08

**610.015** m³ Hormigón de limpieza HL-150/B/20
2.43 m³ × 70 (74.2 con costes indirectos) = 180.31

| Medición | Uds. | Largo | Ancho | Alto | Parcial |
|---|---|---|---|---|---|
| PARSHALL | 1 | 4.9 | 2.55 | 0.1 | 1.250 |
| CAUDALIMETRO | 1 | 4.9 | 2.4 | 0.1 | 1.176 |
| Subtotal |  |  |  |  | 2.426 |
| Total |  |  |  |  | 2.43 |

**610.301** m³ Hormigón armado HA-30/B/20/IV+Qb en soleras y cimentaciones
120.24 m³ × 99.24 (105.19 con costes indirectos) = 12648.05

| Medición | Uds. | Largo | Ancho | Alto | Parcial |
|---|---|---|---|---|---|
| PARSHALL | 1 | 4.9 | 2.55 | 0.3 | 3.749 |
| CAUDALÍMETRO | 1 | 4.9 | 2.4 | 0.3 | 3.528 |
| EDIFICIO TRATAMIENTO | 1 | 20.1 | 14.05 | 0.4 | 112.962 |
| Subtotal |  |  |  |  | 120.239 |
| Total |  |  |  |  | 120.24 |

**600.100** Kg Acero corrugado B-500 SD
12950.05 Kg × 1.41 (1.49 con costes indirectos) = 19295.57

| Medición | Uds. | Largo | Parcial |
|---|---|---|---|
| PARSHALL |  |  |  |
| Losa | 113.19629569782 |  | 113.196 |
|  | 113.10751428943 |  | 113.108 |
| Arranque muros | 81.678895719212 |  | 81.679 |
|  | 31.961307020561 |  | 31.961 |
| CAUDALÍMETRO |  |  |  |
| Losa | 106.53769006854 |  | 106.538 |
|  | 104.40693626717 |  | 104.407 |
| Arranque muros | 71.025126712358 |  | 71.025 |
|  | 28.410050684943 |  | 28.410 |
| EDIFICIO TRATAMIENTO |  |  |  |
| Losa | 4527.2994102606 |  | 4527.299 |
|  | 4549.7117835788 |  | 4549.712 |
| Arranque muros |  |  |  |
| Ejes A, E | 542.00063362275 |  | 542.001 |
|  | 520.53526199413 |  | 520.535 |
| Ejes 1, 4, 5 | 1078.6349243383 |  | 1078.635 |
| Muros interiores | 392.41382508578 |  | 392.414 |
|  | 72.445629246605 |  | 72.446 |
| Despuntes y recortes | 0.05 | 12333.38 | 616.669 |
| Subtotal |  |  | 12950.035 |
| Total |  |  | 12950.05 |

**616.100** m² Encofrado plano en soleras y cimentaciones
8.85 m² × 11.53 (12.22 con costes indirectos) = 108.15

| Medición | Uds. | Largo | Alto | Parcial |
|---|---|---|---|---|
| PARSHALL | 2 | 4.9 | 0.3 | 2.940 |
|  | 2 | 2.55 | 0.3 | 1.530 |
| CAUDALÍMETRO | 2 | 4.9 | 0.3 | 2.940 |
|  | 2 | 2.4 | 0.3 | 1.440 |
| Subtotal |  |  |  | 8.850 |
| Total |  |  |  | 8.85 |

###### 405020202 ESTRUCTURA (08/06/2000)
Importe: 174867.04

**610.020** m³ Hormigón en masa HNE-20/B/40
108.4 m³ × 76.89 (81.5 con costes indirectos) = 8834.60

| Medición | Uds. | Largo | Ancho | Alto | Parcial |
|---|---|---|---|---|---|
| Pendientes | 2 | 9.34 | 5.53 |  | 103.300 |
| Pashall | 1 | 0.35 | 1.65 |  | 0.578 |
| Relleno | 2 | 0.5 | 4 | 1.13 | 4.520 |
| Subtotal |  |  |  |  | 108.398 |
| Total |  |  |  |  | 108.4 |

**610.302** m³ Hormigón armado HA-30/B/20/IV+Qb en muros y alzados
182.6 m³ × 113.67 (120.49 con costes indirectos) = 22001.47

| Medición | Uds. | Largo | Ancho | Alto | Parcial |
|---|---|---|---|---|---|
| PARSHALL | 2 | 4.5 | 0.25 | 2.65 | 5.963 |
|  | 2 | 1.65 | 0.25 | 2.65 | 2.186 |
| CAUDALÍMETRO | 2 | 4.5 | 0.25 | 1.76 | 3.960 |
|  | 2 | 1.5 | 0.25 | 1.76 | 1.320 |
| EDIFICIO TRATAMIENTO |  |  |  |  |  |
| Eje A, E | 2 | 20.1 | 0.4 | 3.62 | 58.210 |
| Eje 4, 5 | 2 | 13.25 | 0.4 | 3.62 | 38.372 |
| Eje 1 | 1 | 9.25 | 0.4 | 3.62 | 13.394 |
|  | 1 | 4 | 0.4 | 2.02 | 3.232 |
| Muro exterior | 1 | 6.2 | 0.3 | 2.02 | 3.757 |
| Muros interiores | 1 | 7.43 | 0.3 | 3.62 | 8.069 |
|  | 2 | 5.52 | 0.3 | 1.35 | 4.471 |
|  | 2 | 1.6 | 0.3 | 2.02 | 1.939 |
| Vigas Nivel 23.40 |  |  |  |  |  |
| Pórtico 1 | 1 | 14.05 | 0.4 | 0.4 | 2.248 |
| Pórtico 2 | 1 | 3.8 | 0.4 | 0.4 | 0.608 |
| Vigas Nivel 27.80 |  |  |  |  |  |
| Pórtico 1 | 1 | 14.05 | 0.4 | 0.4 | 2.248 |
| Pórtico 2, 3 | 2 | 14.05 | 0.4 | 0.6 | 6.744 |
| Pórtico 4, 5 | 2 | 14.05 | 0.4 | 0.5 | 5.620 |
| Pórtico 6, 7 | 2 | 20.1 | 0.4 | 0.4 | 6.432 |
| Pilares |  |  |  |  |  |
| Pilares P1 a P18 | 18 | 0.4 | 0.4 | 4.4 | 12.672 |
| Pilares A01, A02 | 2 | 0.4 | 0.4 | 3.62 | 1.158 |
| Subtotal |  |  |  |  | 182.603 |
| Total |  |  |  |  | 182.6 |

**610.303** m³ Hormigón armado HA-30/B/20/IV+Qb en forjados y losas
11.2 m³ × 117.99 (125.07 con costes indirectos) = 1400.78

| Medición | Uds. | Largo | Ancho | Alto | Parcial |
|---|---|---|---|---|---|
| EDIFICIO TRATAMIENTO |  |  |  |  |  |
| Losas intermedias | 1 | 4 | 1.2 | 0.3 | 1.440 |
|  | 1 | 1 | 7.43 | 0.3 | 2.229 |
|  | 1 | 7.2 | 1.6 | 0.3 | 3.456 |
|  | 1 | 1.4 | 5.52 | 0.3 | 2.318 |
| Losa escalera | 1 | 1 |  | 0.52 | 0.520 |
|  | 1 | 1 |  | 1.23 | 1.230 |
| Subtotal |  |  |  |  | 11.193 |
| Total |  |  |  |  | 11.2 |

**610.600** m² Forjado alveoplaca 25+5 cm carga 1.000 Kg/m² HA-30/B/20/IV+Qb
244.06 m² × 177.52 (188.17 con costes indirectos) = 45924.77

| Medición | Uds. | Largo | Ancho | Parcial |
|---|---|---|---|---|
| EDIFICIO TRATAMIENTO |  |  |  |  |
| Nivel 27.80 | 1 | 4.5 | 13.45 |  |
|  | 2 | 4.4 | 5.57 |  |
|  | 1 | 3.9 | 13.45 |  |
|  | 1 | 6.1 | 13.45 |  |
| Subtotal |  |  |  |  |
| Total |  |  |  | 244.06 |

**610.601** m2 Forjado alveoplaca 20+5 cm carga 1.000 Kg/m² HA-30/B/20/IV+Qb
190.75 m2 × 171.51 (181.8 con costes indirectos) = 34678.35

| Medición | Uds. | Largo | Ancho | Parcial |
|---|---|---|---|---|
| EDIFICIO TRATAMIENTO |  |  |  |  |
| Nivel 23.40 | 1 | 10.8 | 5.72 | 61.776 |
|  | 2 | 1.1 | 3.93 | 8.646 |
|  | 1 | 12 | 5.72 | 68.640 |
|  | 1 | 2.7 | 13.45 | 36.315 |
|  | 1 | 3.2 | 4.8 | 15.360 |
| Subtotal |  |  |  | 190.737 |
| Total |  |  |  | 190.75 |

**600.100** Kg Acero corrugado B-500 SD
16821.17 Kg × 1.41 (1.49 con costes indirectos) = 25063.54

| Medición | Uds. | Largo | Alto | Parcial |
|---|---|---|---|---|
| PARSHALL | 120.47637118584 |  |  | 120.476 |
|  | 47.142927855328 |  |  | 47.143 |
|  | 111.86457457196 |  |  | 111.865 |
|  | 41.017010676387 |  |  | 41.017 |
| CAUDALÍMETRO | 84.129262590788 |  |  | 84.129 |
|  | 29.262352205492 |  |  | 29.262 |
|  | 71.912940796263 |  |  | 71.913 |
|  | 23.970980265421 |  |  | 23.971 |
| EDIFICIO TRATAMIENTO |  |  |  |  |
| Losa escalera | 69.052206525904 |  |  | 69.052 |
|  | 1.831116548053 |  |  | 1.831 |
|  | 0.7170331802645 |  |  | 0.717 |
|  | 2.1640468295172 |  |  | 2.164 |
|  | 2.7559228854535 |  |  | 2.756 |
|  | 4.950796592884 |  |  | 4.951 |
|  | 1.6523206561556 |  |  | 1.652 |
|  | 1.1097676048806 |  |  | 1.110 |
| Losas intermedias (m³ · Kg/m³) | 1 | 1.44 | 17.76 | 25.574 |
|  | 1 | 2.23 | 17.76 | 39.605 |
|  | 1 | 3.46 | 17.76 | 61.450 |
|  | 1 | 2.32 | 17.76 | 41.203 |
| Pilares |  |  |  |  |
| P01 a P18 | 121.45296667813 |  |  | 121.453 |
|  | 558.68364671941 |  |  | 558.684 |
|  | 10.467328049234 |  |  | 10.467 |
|  | 225.32721449496 |  |  | 225.327 |
| A01, A02 | 15.625527876719 |  |  | 15.626 |
|  | 50.996040979473 |  |  | 50.996 |
|  | 1.7445546748723 |  |  | 1.745 |
|  | 21.906812520343 |  |  | 21.907 |
| Vigas Nivel 23.40 |  |  |  |  |
| Pórtico 1 | 2.3970980265421 |  |  | 2.397 |
|  | 9.2332664726066 |  |  | 9.233 |
|  | 11.364020273977 |  |  | 11.364 |
|  | 2.8410050684943 |  |  | 2.841 |
|  | 8.8781408390448 |  |  | 8.878 |
|  | 9.0631021065249 |  |  | 9.063 |
|  | 10.450311612626 |  |  | 10.450 |
|  | 16.868467594185 |  |  | 16.868 |
|  | 17.046030410966 |  |  | 17.046 |
|  | 5.149321686646 |  |  | 5.149 |
|  | 19.88703547946 |  |  | 19.887 |
|  | 7.1025126712358 |  |  | 7.103 |
|  | 33.381809554808 |  |  | 33.382 |
| Pórtico 2 | 3.0185678852752 |  |  | 3.019 |
|  | 7.379954572456 |  |  | 7.380 |
|  | 15.05732686302 |  |  | 15.057 |
|  | 8.1678895719212 |  |  | 8.168 |
| Vigas Nivel 27.80 |  |  |  |  |
| Pórtico 1 | 5.5044473202078 |  |  | 5.504 |
|  | 17.75628167809 |  |  | 17.756 |
|  | 13.84989970891 |  |  | 13.850 |
|  | 13.450383371153 |  |  | 13.450 |
|  | 13.583555483739 |  |  | 13.584 |
|  | 3.8274651617215 |  |  | 3.827 |
|  | 3.9063819691797 |  |  | 3.906 |
|  | 3.7485483542633 |  |  | 3.749 |
|  | 22.86121266054 |  |  | 22.861 |
|  | 21.973398576636 |  |  | 21.973 |
|  | 22.417305618588 |  |  | 22.417 |
|  | 13.139648441786 |  |  | 13.140 |
|  | 4.1924553962156 |  |  | 4.192 |
|  | 53.979096301392 |  |  | 53.979 |
| Pórticos 2, 3 | 27.69979941782 |  |  | 27.700 |
|  | 123.3075116534 |  |  | 123.308 |
|  | 79.37057910106 |  |  | 79.371 |
|  | 22.570206933038 |  |  | 22.570 |
|  | 186.87500006096 |  |  | 186.875 |
|  | 107.01119091329 |  |  | 107.011 |
|  | 116.7968750381 |  |  | 116.797 |
| Pórtico 4 | 2.3970980265421 |  |  | 2.397 |
|  | 15.783361491635 |  |  | 15.783 |
|  | 18.940033789962 |  |  | 18.940 |
|  | 2.7522236601039 |  |  | 2.752 |
|  | 12.784522808224 |  |  | 12.785 |
|  | 13.050867033396 |  |  | 13.051 |
|  | 15.048448722181 |  |  | 15.048 |
|  | 3.5117979318888 |  |  | 3.512 |
|  | 3.7880067579924 |  |  | 3.788 |
|  | 4.1825907952833 |  |  | 4.183 |
|  | 21.085584492731 |  |  | 21.086 |
|  | 21.307538013707 |  |  | 21.308 |
|  | 24.858794349325 |  |  | 24.859 |
|  | 6.5698242208931 |  |  | 6.570 |
|  | 5.94835436216 |  |  | 5.948 |
|  | 7.4576383047976 |  |  | 7.458 |
|  | 43.325327294539 |  |  | 43.325 |
| Pórtico 5 | 2.3970980265421 |  |  | 2.397 |
|  | 8.8781408390448 |  |  | 8.878 |
|  | 10.653769006854 |  |  | 10.654 |
|  | 2.7522236601039 |  |  | 2.752 |
|  | 12.784522808224 |  |  | 12.785 |
|  | 13.050867033396 |  |  | 13.051 |
|  | 15.048448722181 |  |  | 15.048 |
|  | 3.5117979318888 |  |  | 3.512 |
|  | 3.7880067579924 |  |  | 3.788 |
|  | 4.1825907952833 |  |  | 4.183 |
|  | 21.085584492731 |  |  | 21.086 |
|  | 21.307538013707 |  |  | 21.308 |
|  | 24.858794349325 |  |  | 24.859 |
|  | 6.5698242208931 |  |  | 6.570 |
|  | 5.94835436216 |  |  | 5.948 |
|  | 7.4576383047976 |  |  | 7.458 |
|  | 43.325327294539 |  |  | 43.325 |
| Pórtico 6 | 2.574660843323 |  |  | 2.575 |
|  | 2.3428427214146 |  |  | 2.343 |
|  | 2.1578814539345 |  |  | 2.158 |
|  | 2.5894577447214 |  |  | 2.589 |
|  | 4.8829774614746 |  |  | 4.883 |
|  | 4.2615076027415 |  |  | 4.262 |
|  | 5.94835436216 |  |  | 5.948 |
|  | 9.8954278101853 |  |  | 9.895 |
|  | 9.248063374005 |  |  | 9.248 |
|  | 8.3232570366045 |  |  | 8.323 |
|  | 12.854808089867 |  |  | 12.855 |
|  | 18.821658578775 |  |  | 18.822 |
|  | 9.0631021065249 |  |  | 9.063 |
|  | 4.4390704195224 |  |  | 4.439 |
|  | 6.2146985873313 |  |  | 6.215 |
|  | 8.1382957691244 |  |  | 8.138 |
|  | 24.503668715764 |  |  | 24.504 |
|  | 43.325327294539 |  |  | 43.325 |
| Pórtico 7 | 2.574660843323 |  |  | 2.575 |
|  | 2.3428427214146 |  |  | 2.343 |
|  | 4.8829774614746 |  |  | 4.883 |
|  | 1.3563826281874 |  |  | 1.356 |
|  | 2.2195352097612 |  |  | 2.220 |
|  | 2.5894577447214 |  |  | 2.589 |
|  | 4.6166332363033 |  |  | 4.617 |
|  | 3.2849121104466 |  |  | 3.285 |
|  | 9.8954278101853 |  |  | 9.895 |
|  | 9.248063374005 |  |  | 9.248 |
|  | 8.4157376703445 |  |  | 8.416 |
|  | 12.854808089867 |  |  | 12.855 |
|  | 18.821658578775 |  |  | 18.822 |
|  | 17.401156044528 |  |  | 17.401 |
|  | 5.4156659118173 |  |  | 5.416 |
|  | 8.1382957691244 |  |  | 8.138 |
|  | 24.503668715764 |  |  | 24.504 |
|  | 43.325327294539 |  |  | 43.325 |
| Forjado Alveoplacas Nivel 23.40 |  |  |  |  |
| Armadura base (m² · Kg/m²) | 1 | 61.78 | 2.22 | 137.152 |
|  | 2 | 4.32 | 2.22 | 19.181 |
|  | 1 | 68.64 | 2.22 | 152.381 |
|  | 1 | 36.32 | 2.22 | 80.630 |
|  | 1 | 15.36 | 2.22 | 34.099 |
| Armadura refuerzo | 154.83477623294 |  |  | 154.835 |
|  | 137.63091220706 |  |  | 137.631 |
|  | 25.569045616449 |  |  | 25.569 |
|  | 37.761692368737 |  |  | 37.762 |
|  | 27.69979941782 |  |  | 27.700 |
|  | 26.042546461198 |  |  | 26.043 |
|  | 23.438291815078 |  |  | 23.438 |
| Forjado Alveoplacas Nivel 27.80 |  |  |  |  |
| Armadura base (m² · Kg/m²) | 1 | 60.53 | 2.22 | 134.377 |
|  | 2 | 24.51 | 2.22 | 108.824 |
|  | 1 | 52.46 | 2.22 | 116.461 |
|  | 1 | 82.05 | 2.22 | 182.151 |
| Armadura refuerzo | 89.412742850113 |  |  | 89.413 |
|  | 87.203072241284 |  |  | 87.203 |
|  | 15.625527876719 |  |  | 15.626 |
|  | 73.787214973394 |  |  | 73.787 |
|  | 59.384897612277 |  |  | 59.385 |
|  | 24.503668715764 |  |  | 24.504 |
|  | 58.83247996007 |  |  | 58.832 |
| Muros |  |  |  |  |
| Muros Ejes A, E | 1179.6484378848 |  |  | 1179.648 |
|  | 1132.9296878696 |  |  | 1132.930 |
|  | 225.62907128348 |  |  | 225.629 |
|  | 249.83088321072 |  |  | 249.831 |
|  | 845.37657069384 |  |  | 845.377 |
|  | 812.70501240616 |  |  | 812.705 |
| Muro Eje 5 | 379.6371939583 |  |  | 379.637 |
|  | 361.65994521933 |  |  | 361.660 |
|  | 70.785416909704 |  |  | 70.785 |
|  | 82.34475628214 |  |  | 82.345 |
|  | 282.81317642777 |  |  | 282.813 |
|  | 315.48473471546 |  |  | 315.485 |
| Muro Eje 4 | 729.66480175829 |  |  | 729.665 |
|  | 565.62635285554 |  |  | 565.626 |
| Muro Eje 1 | 265.57084045825 |  |  | 265.571 |
|  | 248.3038429864 |  |  | 248.304 |
|  | 48.190548474335 |  |  | 48.191 |
|  | 57.485961932815 |  |  | 57.486 |
|  | 197.0503359226 |  |  | 197.050 |
|  | 188.88244635068 |  |  | 188.882 |
|  | 75.128800700183 |  |  | 75.129 |
|  | 101.3291807763 |  |  | 101.329 |
|  | 14.205025342472 |  |  | 14.205 |
|  | 99.435177397301 |  |  | 99.435 |
| Muros interiores | 25.569045616449 |  |  | 25.569 |
|  | 25.213919982887 |  |  | 25.214 |
|  | 74.221257414414 |  |  | 74.221 |
|  | 12.784522808224 |  |  | 12.785 |
|  | 9.7304423595931 |  |  | 9.730 |
|  | 5.3762075080882 |  |  | 5.376 |
|  | 49.717588698651 |  |  | 49.718 |
|  | 16.335779143842 |  |  | 16.336 |
|  | 15.980653510281 |  |  | 15.981 |
|  | 4.2615076027415 |  |  | 4.262 |
|  | 37.288191523988 |  |  | 37.288 |
|  | 118.32786110279 |  |  | 118.328 |
|  | 130.40213264389 |  |  | 130.402 |
|  | 202.55478324281 |  |  | 202.555 |
|  | 226.21502857886 |  |  | 226.215 |
|  | 46.166332363033 |  |  | 46.166 |
|  | 410.52523239743 |  |  | 410.525 |
|  | 20.597286746584 |  |  | 20.597 |
|  | 23.083166181516 |  |  | 23.083 |
|  | 127.76532481469 |  |  | 127.765 |
|  | 146.32951730914 |  |  | 146.330 |
|  | 36.178423919107 |  |  | 36.178 |
|  | 123.00664132497 |  |  | 123.007 |
|  | 14.418100722609 |  |  | 14.418 |
|  | 15.226011538962 |  |  | 15.226 |
|  | 3.8531131241454 |  |  | 3.853 |
|  | 2.4858794349325 |  |  | 2.486 |
|  | 12.429397174663 |  |  | 12.429 |
|  | 47.018633883581 |  |  | 47.019 |
|  | 5.8240603904134 |  |  | 5.824 |
|  | 2.7522236601039 |  |  | 2.752 |
|  | 46.787802221766 |  |  | 46.788 |
| Despuntes y recortes | 0.05 | 16020.16 |  | 801.008 |
| Subtotal |  |  |  | 16821.155 |
| Total |  |  |  | 16821.17 |

**616.110** m² Encofrado plano en muros y alzados
795.06 m² × 14.77 (15.66 con costes indirectos) = 12450.64

| Medición | Uds. | Largo | Alto | Parcial |
|---|---|---|---|---|
| PARSHALL | 2 | 4.5 | 2.65 | 23.850 |
|  | 2 | 4 | 2.65 | 21.200 |
|  | 2 | 1.65 | 2.65 | 8.745 |
|  | 2 | 2.15 | 2.65 | 11.395 |
| CAUDALÍMETRO | 2 | 4.5 | 1.76 | 15.840 |
|  | 2 | 4 | 1.76 | 14.080 |
|  | 2 | 2 | 1.76 | 7.040 |
|  | 2 | 1.5 | 1.76 | 5.280 |
| EDIFICIO TRATAMIENTO |  |  |  |  |
| Eje A, E | 4 | 20.1 | 3.62 | 291.048 |
| Eje 4, 5 | 4 | 13.25 | 3.62 | 191.860 |
| Eje 1 | 2 | 9.25 | 3.62 | 66.970 |
|  | 2 | 4 | 2.02 | 16.160 |
| Muro exterior | 2 | 6.2 | 2.02 | 25.048 |
| Muros interiores | 2 | 7.43 | 3.62 | 53.793 |
|  | 4 | 5.52 | 1.35 | 29.808 |
|  | 4 | 1.6 | 2.02 | 12.928 |
| Subtotal |  |  |  | 795.045 |
| Total |  |  |  | 795.06 |

**616.120** m² Encofrado plano en vigas y pilares
309.12 m² × 26.82 (28.43 con costes indirectos) = 8788.28

| Medición | Uds. | Largo | Ancho | Alto | Parcial |
|---|---|---|---|---|---|
| EDIFICIO TRATAMIENTO |  |  |  |  |  |
| Vigas Nivel 23.40 |  |  |  |  |  |
| Pórtico 1 | 2 | 14.05 |  | 0.4 | 11.240 |
|  | 1 | 14.05 | 0.4 |  | 5.620 |
| Pórtico 2 | 2 | 3.8 |  | 0.4 | 3.040 |
|  | 1 | 3.8 | 0.4 |  | 1.520 |
| Vigas Nivel 27.80 |  |  |  |  |  |
| Pórtico 1 | 2 | 14.05 |  | 0.4 | 11.240 |
|  | 1 | 14.05 | 0.4 |  | 5.620 |
| Pórtico 2, 3 | 4 | 14.05 |  | 0.6 | 33.720 |
|  | 2 | 14.05 | 0.4 |  | 11.240 |
| Pórtico 4, 5 | 4 | 14.05 |  | 0.5 | 28.100 |
|  | 2 | 14.05 | 0.4 |  | 11.240 |
| Pórtico 6, 7 | 4 | 20.1 |  | 0.4 | 32.160 |
|  | 2 | 20.1 | 0.4 |  | 16.080 |
| Pilares |  |  |  |  |  |
| Pilares P1 a P18 | 72 | 0.4 |  | 4.4 | 126.720 |
| Pilares A01, A02 | 8 | 0.4 |  | 3.62 | 11.584 |
| Subtotal |  |  |  |  | 309.124 |
| Total |  |  |  |  | 309.12 |

**616.130** m² Encofrado plano en forjados y losas
43.37 m² × 28.2 (29.89 con costes indirectos) = 1296.33

| Medición | Uds. | Largo | Ancho | Parcial |
|---|---|---|---|---|
| EDIFICIO TRATAMIENTO |  |  |  |  |
| Losas intermedias | 1 | 4 | 1.2 | 4.800 |
|  | 1 | 1 | 7.43 | 7.430 |
|  | 1 | 7.2 | 1.6 | 11.520 |
|  | 1 | 1.4 | 5.52 | 7.728 |
| Losa escalera | 2 | 0.52 |  | 1.040 |
|  | 1 | 2.7 | 1 | 2.700 |
|  | 2 | 1.23 |  | 2.460 |
|  | 1 | 5.69 | 1 | 5.690 |
| Subtotal |  |  |  | 43.368 |
| Total |  |  |  | 43.37 |

**608.001** Kg Acero S275 J2G3 en perfiles
2311.11 Kg × 3.17 (3.36 con costes indirectos) = 7765.33

| Medición | Uds. | Parcial |
|---|---|---|
| POLIPASTO | 354.189645 | 354.190 |
| PUENTE GRÚA |  |  |
| Pilares | 606.104152 | 606.104 |
| Vigas | 281.93275 | 281.933 |
|  | 657.14548 | 657.145 |
| Placas anclaje | 36.738 | 36.738 |
| APOYO CONTENEDORES | 375 | 375.000 |
| Subtotal |  | 2311.110 |
| Total |  | 2311.11 |

**500.004** m Cinta de PVC 22 mm sin bulbo en juntas de construcción
110 m × 40.94 (43.4 con costes indirectos) = 4774.00

| Medición | Uds. | Largo | Parcial |
|---|---|---|---|
| Juntas horizontales muros | 1 | 110 | 110.000 |
| Total |  |  | 110 |

**500.005** m Perfil hidroexpansivo en juntas de construcción
65 m × 13.02 (13.8 con costes indirectos) = 897.00

| Medición | Uds. | Largo | Parcial |
|---|---|---|---|
| Juntas verticales muros | 1 | 60 | 60.000 |
| Varios | 1 | 5 | 5.000 |
| Subtotal |  |  | 65.000 |
| Total |  |  | 65 |

**500.003** m³ Cimbra
50.2 m³ × 18.64 (19.76 con costes indirectos) = 991.95

| Medición | Uds. | Largo | Ancho | Alto | Parcial |
|---|---|---|---|---|---|
| Desbaste | 1 | 5.53 | 2.8 | 1.6 | 24.774 |
| Alivio | 1 | 5.53 | 1.4 | 1.35 | 10.452 |
|  | 1 | 7.2 | 1.6 | 1.3 | 14.976 |
| Subtotal |  |  |  |  | 50.202 |
| Total |  |  |  |  | 50.2 |

###### 405020203 CUBIERTA (08/06/2000)
Importe: 16516.84

**610.020** m³ Hormigón en masa HNE-20/B/40
27 m³ × 76.89 (81.5 con costes indirectos) = 2200.50

| Medición | Uds. | Largo | Ancho | Alto | Parcial |
|---|---|---|---|---|---|
| CUBIERTA | 1 | 20.1 | 14.05 | 0.1 | 28.241 |
| A descontar claraboya | -1 | 4.6 | 2.7 | 0.1 | -1.242 |
| Subtotal |  |  |  |  | 26.999 |
| Total |  |  |  |  | 27 |

**610.513** m Borde lateral cubierta aluminio lacado h=15 mm, gris metálico RA
68.3 m × 26.66 (28.26 con costes indirectos) = 1930.16

| Medición | Uds. | Largo | Parcial |
|---|---|---|---|
| CUBIERTA |  |  |  |
| Perímetro | 2 | 20.1 | 40.200 |
|  | 2 | 14.05 | 28.100 |
| Subtotal |  |  | 68.300 |
| Total |  |  | 68.3 |

**695.100** m Línea de vida permanente anclada panel prefabricado
69.1 m × 169.1 (179.25 con costes indirectos) = 12386.18

| Medición | Uds. | Largo | Parcial |
|---|---|---|---|
| CUBIERTA | 2 | 20.3 | 40.600 |
|  | 2 | 14.25 | 28.500 |
| Subtotal |  |  | 69.100 |
| Total |  |  | 69.1 |

###### 405020204 IMPERMEABILIZACIÓN (17/01/2012)
Importe: 37732.32

**500.006** m² Impermeab trasdós muros emulsión bitum + protección drenante Dra
235.06 m² × 41.92 (44.44 con costes indirectos) = 10446.07

| Medición | Uds. | Largo | Alto | Parcial |
|---|---|---|---|---|
| EDIFICIO TRATAMIENTO |  |  |  |  |
| Eje A, E | 2 | 20.1 | 3.62 | 145.524 |
| Eje 4, 5 | 1 | 13.25 | 3.62 | 47.965 |
| Eje 1 | 1 | 9.25 | 3.62 | 33.485 |
|  | 1 | 4 | 2.02 | 8.080 |
| Subtotal |  |  |  | 235.054 |
| Total |  |  |  | 235.06 |

**500.007** m² Impermeabilización vasos
566.78 m² × 24.38 (25.84 con costes indirectos) = 14645.60

| Medición | Uds. | Largo | Ancho | Alto | Parcial |
|---|---|---|---|---|---|
|  | 1 | 4 | 2.2 |  | 8.800 |
|  | 2 | 4 |  | 1.3 | 10.400 |
|  | 2 |  | 2.2 | 1.3 | 5.720 |
|  | 1 | 1 | 3.43 |  | 3.430 |
|  | 2 | 1 |  | 1.3 | 2.600 |
|  | 2 |  | 3.43 | 1.3 | 8.918 |
|  | 1 | 5.52 | 1.4 |  | 7.728 |
|  | 2 | 5.52 |  | 1.1 | 12.144 |
|  | 2 | 1.4 |  | 1.1 | 3.080 |
|  | 2 | 13 | 5.52 |  | 143.520 |
|  | 4 | 13 |  | 3.62 | 188.240 |
|  | 4 |  | 5.52 | 3.62 | 79.930 |
|  | 1 | 2.5 | 1.6 |  | 4.000 |
|  | 2 | 2.5 |  | 3.62 | 18.100 |
|  | 2 |  | 1.6 | 3.62 | 11.584 |
|  | 2 | 7.2 | 1.6 |  | 23.040 |
|  | 2 | 7.2 |  | 2.02 | 29.088 |
|  | 2 |  | 1.6 | 2.02 | 6.464 |
| Subtotal |  |  |  |  | 566.786 |
| Total |  |  |  |  | 566.78 |

**625.320** m² Impermeabilización cubierta protección mineral ligera
294.86 m² × 40.44 (42.87 con costes indirectos) = 12640.65

| Medición | Uds. | Largo | Ancho | Alto | Parcial |
|---|---|---|---|---|---|
| CUBIERTA |  |  |  |  |  |
| Planta | 1 | 20.1 | 14.05 |  | 282.405 |
| A descontar claraboya | -1 | 4.6 | 2.7 |  | -12.420 |
| Remates verticales | 2 | 20.1 |  | 0.3 | 12.060 |
|  | 2 | 14.05 |  | 0.3 | 8.430 |
|  | 2 | 4.6 |  | 0.3 | 2.760 |
|  | 2 | 2.7 |  | 0.3 | 1.620 |
| Subtotal |  |  |  |  | 294.855 |
| Total |  |  |  |  | 294.86 |

##### 4S.05.02.03 ALBAÑILERÍA Y REVESTIMIENTOS (19/11/1998)
Importe: 140988.43

###### 405020301 TABIQUERIA Y REVESTIMIENTOS (19/11/1998)
Importe: 51403.6

**613.300** m² Fachada pesada de paneles prefabricados de hormigón armado
270.94 m² × 145.83 (154.58 con costes indirectos) = 41881.91

| Medición | Uds. | Largo | Alto | Parcial |
|---|---|---|---|---|
| ALZADO FRONTAL/POSTERIOR | 2 | 20.42 | 5 | 204.200 |
| ALZADOS LATERALES | 2 | 14.37 | 5 | 143.700 |
| A DESCONTAR |  |  |  |  |
| Ventanas | -2 | 0.8 | 1.5 | -2.400 |
|  | -7 | 1.6 | 1.5 | -16.800 |
| Puertas | -3 | 2.4 | 3.8 | -27.360 |
|  | -2 | 4 | 3.8 | -30.400 |
| Subtotal |  |  |  | 270.940 |
| Total |  |  |  | 270.94 |

**613.012** m² Fábrica bloque hormigón vibrado 12 cm
122.39 m² × 26.87 (28.48 con costes indirectos) = 3485.67

| Medición | Uds. | Largo | Alto | Parcial |
|---|---|---|---|---|
| TABIQUERÍA INTERIOR | 1 | 14.05 | 4.1 | 57.605 |
|  | 1 | 5.1 | 4.1 | 20.910 |
|  | 1 | 2.7 | 4.1 | 11.070 |
|  | 1 | 3 | 4.1 | 12.300 |
|  | 1 | 5 | 4.1 | 20.500 |
| Subtotal |  |  |  | 122.385 |
| Total |  |  |  | 122.39 |

**609.001** m² Enfoscado paramentos verticales
244.77 m² × 17.5 (18.55 con costes indirectos) = 4540.48

| Medición | Uds. | Largo | Alto | Parcial |
|---|---|---|---|---|
| TABIQUERÍA INTERIOR | 2 | 14.05 | 4.1 | 115.210 |
|  | 2 | 5.1 | 4.1 | 41.820 |
|  | 2 | 2.7 | 4.1 | 22.140 |
|  | 2 | 3 | 4.1 | 24.600 |
|  | 2 | 5 | 4.1 | 41.000 |
| Subtotal |  |  |  | 244.770 |
| Total |  |  |  | 244.77 |

**609.004** m² Pintura plástica exteriores / interiores
244.77 m² × 5.76 (6.11 con costes indirectos) = 1495.54

| Medición | Uds. | Largo | Alto | Parcial |
|---|---|---|---|---|
| TABIQUERÍA INTERIOR | 2 | 14.05 | 4.1 | 115.210 |
|  | 2 | 5.1 | 4.1 | 41.820 |
|  | 2 | 2.7 | 4.1 | 22.140 |
|  | 2 | 3 | 4.1 | 24.600 |
|  | 2 | 5 | 4.1 | 41.000 |
| Subtotal |  |  |  | 244.770 |
| Total |  |  |  | 244.77 |

###### 405020302 PAVIMENTOS Y ALICATADOS (13/10/2011)
Importe: 10251.78

**500.800** m² Pavimento continuo hormigón HM-25/B/20/I 10 cm armado fibras pol
291.04 m² × 22.31 (23.65 con costes indirectos) = 6883.10

| Medición | Uds. | Largo | Ancho | Parcial |
|---|---|---|---|---|
| PLANTA SÓTANO | 1 | 13.25 | 5.9 | 78.175 |
| PLANTA BAJA | 1 | 12 | 5.8 | 69.600 |
|  | 1 | 13.8 | 6.2 | 85.560 |
|  | 1 | 14.05 | 2.8 | 39.340 |
|  | 1 | 5.4 | 3.4 | 18.360 |
| Subtotal |  |  |  | 291.035 |
| Total |  |  |  | 291.04 |

**608.078** m² Celosía tramex galvanizada 30x30 pletinas 25x3 mm
25.01 m² × 119.13 (126.28 con costes indirectos) = 3158.26

| Medición | Uds. | Largo | Parcial |
|---|---|---|---|
| EXTERIOR | 1 | 2.75 | 2.750 |
| PLANTA BAJA | 1 | 9.69 | 9.690 |
|  | 1 | 1.36 | 1.360 |
|  | 1 | 0.94 | 0.940 |
|  | 1 | 4.32 | 4.320 |
|  | 1 | 5.95 | 5.950 |
| Subtotal |  |  | 25.010 |
| Total |  |  | 25.01 |

**500.008** m2 Tapa registro PRFV Parshall
15.75 m2 × 12.6 (13.36 con costes indirectos) = 210.42

| Medición | Uds. | Largo | Ancho | Parcial |
|---|---|---|---|---|
| Parshall | 1 | 4.2 | 1.85 | 7.770 |
| Caudalímetro | 1 | 4.2 | 1.9 | 7.980 |
| Subtotal |  |  |  | 15.750 |
| Total |  |  |  | 15.75 |

###### 405020303 CARPINTERÍAS (19/11/1998)
Importe: 44131.82

**611.602** ud Puerta metálica seccional industrial 3000x3600 mm
2 ud × 4529.25 (4801.01 con costes indirectos) = 9602.02

| Medición | Uds. | Parcial |
|---|---|---|
| Tipo P1 | 2 | 2.000 |
| Total |  | 2 |

**611.700** m² Puerta paso doble chapa acero aislam. interno fibra mineral
25.92 m² × 373.02 (395.4 con costes indirectos) = 10248.77

| Medición | Uds. | Largo | Alto | Parcial |
|---|---|---|---|---|
| Tipo P2 | 1 | 2.4 | 3.6 | 8.640 |
| Tipo P3 | 1 | 2.4 | 3.6 | 8.640 |
| Tipo P4 | 1 | 2.4 | 3.6 | 8.640 |
| Subtotal |  |  |  | 25.920 |
| Total |  |  |  | 25.92 |

**611.710** ud Puerta cortafuegos abatible 1 hoja ancho 0,90 m
1 ud × 654.93 (694.23 con costes indirectos) = 694.23

| Medición | Uds. | Parcial |
|---|---|---|
| Tipo P5 | 1 | 1.000 |
| Total |  | 1 |

**611.711** ud Puerta cortafuegos abatible 2 hojas ancho 1,60 m
2 ud × 1257.08 (1332.5 con costes indirectos) = 2665.00

| Medición | Uds. | Parcial |
|---|---|---|
| Tipo P6 | 2 | 2.000 |
| Total |  | 2 |

**611.750** ud Carpintería aluminio dos hojas practicables 1,60x1,50 m
12.8 ud × 1049.45 (1112.42 con costes indirectos) = 14238.98

| Medición | Uds. | Largo | Parcial |
|---|---|---|---|
| Tipo V1 | 7 | 1.6 | 11.200 |
|  | 2 | 0.8 | 1.600 |
| Subtotal |  |  | 12.800 |
| Total |  |  | 12.8 |

**611.751** ud Carpintería aluminio una hoja practicables 0,80x1,50 m
2 ud × 649.88 (688.87 con costes indirectos) = 1377.74

| Medición | Uds. | Parcial |
|---|---|---|
| Tipo V2 | 2 | 2.000 |
| Total |  | 2 |

**625.325** m Barandilla escalera h=1 m, pasamanos y barrotes verticales tubo
15.35 m × 44.99 (47.69 con costes indirectos) = 732.04

| Medición | Uds. | Largo | Parcial |
|---|---|---|---|
| PLANTA BAJA | 1 | 7.35 | 7.350 |
| ESCALERA | 1 | 8 | 8.000 |
| Subtotal |  |  | 15.350 |
| Total |  |  | 15.35 |

**690.100** m² Lucernario 3-8 m luz máxima de policarbonato celular incoloro
12.59 m² × 280.67 (297.51 con costes indirectos) = 3745.65

| Medición | Uds. | Largo | Ancho | Parcial |
|---|---|---|---|---|
| CUBIERTA | 1 | 4.75 | 2.65 | 12.588 |
| Total |  |  |  | 12.59 |

**610.550** m Vierteaguas de hormigón visto 50x30x5 cm
12.8 m × 60.98 (64.64 con costes indirectos) = 827.39

| Medición | Uds. | Largo | Parcial |
|---|---|---|---|
| VENTANAS | 7 | 1.6 | 11.200 |
|  | 2 | 0.8 | 1.600 |
| Subtotal |  |  | 12.800 |
| Total |  |  | 12.8 |

###### 405020304 REVESTIMIENTO DE FACHADA (16/09/2011)
Importe: 35201.23

**650.025** m² Cerramiento de madera tecnológica perfil FIGUERES o similar 80x5
88 m² × 187.45 (198.7 con costes indirectos) = 17485.60

| Medición | Uds. | Largo | Parcial |
|---|---|---|---|
| Alzado frontal | 2 | 12 | 24.000 |
| Alzado lateral izquierdo | 1 | 8 | 8.000 |
|  | 2 | 4 | 8.000 |
| Alzado lateral derecho | 2 | 8 | 16.000 |
| Alzado posterior | 4 | 8 | 32.000 |
| Subtotal |  |  | 88.000 |
| Total |  |  | 88 |

**650.026** m² Mamposteria de piedra basáltica
215.86 m² × 77.42 (82.07 con costes indirectos) = 17715.63

| Medición | Uds. | Largo | Parcial |
|---|---|---|---|
| Alzado frontal | 1 | 47.21 | 47.210 |
| Alzado lateral izquierdo | 1 | 45.12 | 45.120 |
| Alzado lateral derecho | 1 | 55.03 | 55.030 |
| Alzado posterior | 1 | 68.5 | 68.500 |
| Subtotal |  |  | 215.860 |
| Total |  |  | 215.86 |

##### 4S.05.02.04 URBANIZACIÓN (19/11/1998)
Importe: 92689.75

###### 405020401 PAVIMENTOS PEATONALES (19/11/1998)
Importe: 9159.59

**570.100** m Bordillo prefabricado de hormigón 100x30x15
211.5 m × 25.15 (26.66 con costes indirectos) = 5638.59

| Medición | Uds. | Largo | Parcial |
|---|---|---|---|
| PERÍMETRO EBAR | 1 | 65.15 | 65.150 |
|  | 1 | 11.15 | 11.150 |
| URBANIZACIÓN | 1 | 66.3 | 66.300 |
|  | 1 | 23.75 | 23.750 |
| AJARDINAMIENTO POSTERIOR | 1 | 45.15 | 45.150 |
| Subtotal |  |  | 211.500 |
| Total |  |  | 211.5 |

**560.200** m² Pavimento de acera de loseta hidráulica
95.42 m² × 34.81 (36.9 con costes indirectos) = 3521.00

| Medición | Uds. | Largo | Parcial |
|---|---|---|---|
| PERÍMETRO EBAR | 1 | 95.42 | 95.420 |
| Total |  |  | 95.42 |

###### 405020402 PAVIMENTOS RODADOS (01/01/2000)
Importe: 15411.87

**501.001** m³ Zahorra artificial
78.8 m³ × 25.01 (26.51 con costes indirectos) = 2088.99

| Medición | Uds. | Largo | Alto | Parcial |
|---|---|---|---|---|
| URBANIZACIÓN | 1 | 525.35 | 0.15 | 78.803 |
| Total |  |  |  | 78.8 |

**550.100** m² Pavimento de hormigón vibrofratasado HP-40 i/mallazo
525.35 m² × 23.92 (25.36 con costes indirectos) = 13322.88

| Medición | Uds. | Largo | Parcial |
|---|---|---|---|
| URBANIZACIÓN | 1 | 525.35 | 525.350 |
| Total |  |  | 525.35 |

###### 405020403 ZONAS AJARDINADAS (02/09/2016)
Importe: 17385.79

###### 40502040301 JARDINERÍA. ESPECIES VEGETALES
Importe: 4819.01

**J01.TARAJ** ud Tamarix canariensis (Tarajal) 1,50 m M-30
39 ud × 33.25 (35.25 con costes indirectos) = 1374.75

**J01.JAZMIN** ud Jasminum odoratissimum (Jazmin silvestre) 0,60 m M-20
83 ud × 11.4 (12.08 con costes indirectos) = 1002.64

**J01.LAV-20** ud Lavandula canariensis (Lavanda) M-20
88 ud × 5.99 (6.35 con costes indirectos) = 558.80

**J01.TABAI** ud Euphorbia lamarckii (Tabaiba) 0,60 m M-20
45 ud × 6.36 (6.74 con costes indirectos) = 303.30

**J01.ERYSS** ud Erysimum bicolor (Alhelí monte) 0,40 m M-20
68 ud × 5.79 (6.14 con costes indirectos) = 417.52

**J01.NAUPLI** ud Nauplius sericeus 0,40 m M-20
200 ud × 5.48 (5.81 con costes indirectos) = 1162.00

###### 40502040302 SUELOS Y LABORES (02/09/2016)
Importe: 12566.78

**D02.0040** m³ Excav. manual a cielo abierto terreno duro.
101.46 m³ × 7.73 (8.19 con costes indirectos) = 830.96

| Medición | Uds. | Largo | Ancho | Alto | Parcial |
|---|---|---|---|---|---|
| Tarajal | 44.85 | 1 | 1 | 1 | 44.850 |
| Jazmin | 95.45 | 0.6 | 0.6 | 0.6 | 20.617 |
| Tabaiba | 51.75 | 0.4 | 0.4 | 0.4 | 3.312 |
| Lavanda M-20 | 101.2 | 0.4 | 0.4 | 0.4 | 6.477 |
| Eryssimum | 78.2 | 0.4 | 0.4 | 0.4 | 5.005 |
| lavanda M-14 | 101.2 | 0.4 | 0.4 | 0.4 | 6.477 |
| Nauplius | 230 | 0.4 | 0.4 | 0.4 | 14.720 |
| Subtotal |  |  |  |  | 101.458 |
| Total |  |  |  |  | 101.46 |

**S01.TIERR** m³ Tierra vegetal para árboles, arbustos...
101.46 m³ × 21.96 (23.28 con costes indirectos) = 2361.99

| Medición | Uds. | Largo | Ancho | Alto | Parcial |
|---|---|---|---|---|---|
| Tarajal | 44.85 | 1 | 1 | 1 | 44.850 |
| Jazmin | 95.45 | 0.6 | 0.6 | 0.6 | 20.617 |
| Tabaiba | 51.75 | 0.4 | 0.4 | 0.4 | 3.312 |
| Lavanda M-20 | 101.2 | 0.4 | 0.4 | 0.4 | 6.477 |
| Eryssimum | 78.2 | 0.4 | 0.4 | 0.4 | 5.005 |
| lavanda M-14 | 101.2 | 0.4 | 0.4 | 0.4 | 6.477 |
| Nauplius | 230 | 0.4 | 0.4 | 0.4 | 14.720 |
| Subtotal |  |  |  |  | 101.458 |
| Total |  |  |  |  | 101.46 |

**S01.MULCHP** m³ Capa drenaje picón avitolado (10-12mm)
16.93 m³ × 22.85 (24.22 con costes indirectos) = 410.04

| Medición | Uds. | Largo | Ancho | Alto | Parcial |
|---|---|---|---|---|---|
| Tarajal | 44.85 | 1 | 1 | 0.1 | 4.485 |
| Jazmin | 95.45 | 0.6 | 0.6 | 0.1 | 3.436 |
| Tabaiba | 51.75 | 0.4 | 0.4 | 0.1 | 0.828 |
| Lavanda M-20 | 101.2 | 0.4 | 0.4 | 0.1 | 1.619 |
| Eryssimum | 78.2 | 0.4 | 0.4 | 0.1 | 1.251 |
| lavanda M-14 | 101.2 | 0.4 | 0.4 | 0.1 | 1.619 |
| westringea | 230 | 0.4 | 0.4 | 0.1 | 3.680 |
| Subtotal |  |  |  |  | 16.918 |
| Total |  |  |  |  | 16.93 |

**S01.GRAVA** m³ Capa de grava/picón 40-60 mm en superficie.
240.81 m³ × 27.13 (28.76 con costes indirectos) = 6925.70

| Medición | Uds. | Largo | Alto | Parcial |
|---|---|---|---|---|
| superficie total a cubrir | 2094 | 1.15 | 0.1 | 240.810 |
| Total |  |  |  | 240.81 |

**LAB.ADVEG** m2 Adecuación vegetación existente
613.2 m2 × 3.07 (3.25 con costes indirectos) = 1992.90

| Medición | Uds. | Largo | Parcial |
|---|---|---|---|
| Superficie arbolada medida en plano y estimacion 40% | 1533 | 0.4 | 613.200 |
| Total |  |  | 613.2 |

**S01.JABLE** m³ Acondicionado de superficie y aporte de "Jable"
1 m³ × 42.63 (45.19 con costes indirectos) = 45.19

###### 405020404 CERRAMIENTO PERIMETRAL (19/11/1998)
Importe: 35791.63

**321.100** m³ Excavación en zanjas y pozos por medios mecánicos, en cualquier
59.76 m³ × 10.11 (10.72 con costes indirectos) = 640.63

| Medición | Uds. | Largo | Ancho | Alto | Parcial |
|---|---|---|---|---|---|
| CERRAMIENTO | 1 | 332 | 0.6 | 0.3 | 59.760 |
| Total |  |  |  |  | 59.76 |

**610.015** m³ Hormigón de limpieza HL-150/B/20
11.62 m³ × 70 (74.2 con costes indirectos) = 862.20

| Medición | Uds. | Largo | Ancho | Alto | Parcial |
|---|---|---|---|---|---|
| CERRAMIENTO | 1 | 332 | 0.35 | 0.1 | 11.620 |
| Total |  |  |  |  | 11.62 |

**610.020** m³ Hormigón en masa HNE-20/B/40
23.24 m³ × 76.89 (81.5 con costes indirectos) = 1894.06

| Medición | Uds. | Largo | Ancho | Alto | Parcial |
|---|---|---|---|---|---|
| CERRAMIENTO | 1 | 332 | 0.35 | 0.2 | 23.240 |
| Total |  |  |  |  | 23.24 |

**332.350** m³ Relleno con material seleccionado procedente de préstamo
24.9 m³ × 12.4 (13.14 con costes indirectos) = 327.19

| Medición | Uds. | Largo | Parcial |
|---|---|---|---|
| TOTAL EXCAVACIÓN | 1 | 59.76 | 59.760 |
| A descontar |  |  |  |
| Hormigón de limpieza | -1 | 11.62 | -11.620 |
| Hormigón en masa | -1 | 23.24 | -23.240 |
| Subtotal |  |  | 24.900 |
| Total |  |  | 24.9 |

**613.025** m² Fábrica bloque hormigón vibrado 25 cm
166 m² × 29.19 (30.94 con costes indirectos) = 5136.04

| Medición | Uds. | Largo | Alto | Parcial |
|---|---|---|---|---|
| CERRAMIENTO | 1 | 332 | 0.5 | 166.000 |
| Total |  |  |  | 166 |

**613.500** m² Chapado paramentos piedra natural acabado negro
332 m² × 56.21 (59.58 con costes indirectos) = 19780.56

| Medición | Uds. | Largo | Alto | Parcial |
|---|---|---|---|---|
| CERRAMIENTO | 2 | 332 | 0.5 | 332.000 |
| Total |  |  |  | 332 |

**610.512** m Albardilla de hormigón
332 m × 19.97 (21.17 con costes indirectos) = 7028.44

**611.901** ud Puerta 2 hojas abatible manual malla electrosoldada 5,00x2,50 m
1 ud × 115.58 (122.51 con costes indirectos) = 122.51

###### 405020405 PLUVIALES (19/11/1998)
Importe: 9962.18

**404.000** ud Arqueta pie de bajante 50x50x50 cm
4 ud × 181.69 (192.59 con costes indirectos) = 770.36

| Medición | Uds. | Parcial |
|---|---|---|
| EBAR | 4 | 4.000 |
| Total |  | 4 |

**407.002** ud Imbornal sifónico 700x350 mm
3 ud × 183.97 (195.01 con costes indirectos) = 585.03

| Medición | Uds. | Parcial |
|---|---|---|
| URBANIZACIÓN | 3 | 3.000 |
| Total |  | 3 |

**406.223** m Canal de drenaje simple
6 m × 920.84 (976.09 con costes indirectos) = 5856.54

| Medición | Uds. | Largo | Parcial |
|---|---|---|---|
| ACCESO | 1 | 6 | 6.000 |
| Total |  |  | 6 |

**415.000** m Tubería saneamiento PVC ø160 mm SN8
16.23 m × 15.63 (16.57 con costes indirectos) = 268.93

**415.001** m Tubería saneamiento PVC ø200 mm SN8
44.5 m × 21.51 (22.8 con costes indirectos) = 1014.60

**415.002** m Tubería saneamiento PVC ø250 mm SN8
14.5 m × 30.48 (32.31 con costes indirectos) = 468.50

**410.402** ud Pozo registro mixto Tipo I ø1.200 mm h < 2 m
1 ud × 941.72 (998.22 con costes indirectos) = 998.22

###### 405020406 RED DE RIEGO (19/11/1998)
Importe: 4978.69

###### 40502040601 CABEZAL DE RIEGO Y AUTOMATISMO (29/11/2012)
Importe: 2408.37

**CONEX RED** ud Conexión a red
1 ud × 291.92 (309.44 con costes indirectos) = 309.44

**CABEZAL2** ud Cabezal de riego (29/11/2012)
1 ud × 1599.82 (1695.81 con costes indirectos) = 1695.81
Cabezal de riego, fomado por depósito de 500 l, electrobomba, filtro, colector, mondado y probado.

| Código | Ud | Descripción | Rendimiento | Precio | Importe |
|---|---|---|---|---|---|
| DEP-500 | ud | Depósito PVC 500 l | 2 | 125 | 250.00 |
| EQU-BOMB | ud | Electro bomba MC-100 1 CV | 1 | 555 | 555.00 |
| COL.C | ud | Colector general 1¼" | 1 | 81 | 81.00 |
| FILM.1 | ud | Filtro malla 1" | 1 | 33 | 33.00 |
| E.23.155 | ud | Electroválvula 1" (V.M o campo) | 1 | 74.26 | 74.26 |
| VENT.1 | ud | Ventosa 1" doble propósito | 1 | 59.8 | 59.80 |
| VALV.SG | ud | Válvula seguridad | 1 | 73.8 | 73.80 |
| FILT | ud | Filtro cazapiedras | 1 | 85 | 85.00 |
| CONT.1 | ud | Contador 1" | 1 | 96.8 | 96.80 |
| MO.OFI001 | h | Oficial 1ª | 8 | 15.59 | 124.72 |
| MO.PEO001 | h | Peón | 8 | 14.98 | 119.84 |
| %.AUX003 | % | Medios auxiliares y resto de obra | 3 % | 1553.22 | 46.60 |
|  |  | Total |  |  | 1599.82 |

**AA1** ud Automatismo de riego
1 ud × 380.3 (403.12 con costes indirectos) = 403.12

###### 40502040602 RED DE RIEGO (19/11/1998)
Importe: 2570.32

**PE.40-10** ml. Tubería PEHD 40 mm - 10 atm
5 ml. × 3.42 (3.63 con costes indirectos) = 18.15

**PE.32-10** ml. Tubería PEHD 32 mm - 10 ATM
35 ml. × 2.99 (3.17 con costes indirectos) = 110.95

**PE.32-4** ml Tubería PELD 32 mm - 4 atm
375.1 ml × 2.09 (2.22 con costes indirectos) = 832.72

| Medición | Uds. | Largo | Parcial |
|---|---|---|---|
| med. plano | 1.1 | 341 | 375.100 |
| Total |  |  | 375.1 |

**PE.16** ml. Tubería PE 16 mm
644 ml. × 0.67 (0.71 con costes indirectos) = 457.24

| Medición | Uds. | Largo | Parcial |
|---|---|---|---|
| Medición en plano | 1.15 | 560 | 644.000 |
| Total |  |  | 644 |

**RED.P-1** ud Regulador presión 1"
2 ud × 44.04 (46.68 con costes indirectos) = 93.36

**ELEV.1** ud Electroválvula 1" (V.M o campo)
1 ud × 79.7 (84.48 con costes indirectos) = 84.48
Electroválvula 1" VM metal con solenoide 24V incluido

| Código | Ud | Descripción | Rendimiento | Precio | Importe |
|---|---|---|---|---|---|
| MO.OFI001 | h | Oficial 1ª | 0.2 | 15.59 | 3.12 |
| E.23.155 | ud | Electroválvula 1" (V.M o campo) | 1 | 74.26 | 74.26 |
| %.AUX003 | % | Medios auxiliares y resto de obra | 3 % | 77.38 | 2.32 |
|  |  | Total |  |  | 79.7 |

**D28.11234** ud Arqueta pvc con válvulas de riego
2 ud × 46.43 (49.22 con costes indirectos) = 98.44

**L2.GOT AUTOC** ud Gotero autocomensante 1-2-4 y 8 l/h
1264 ud × 0.45 (0.48 con costes indirectos) = 606.72

**D040277** m Tub. PVC D 110 canalización tuberías riego
17 m × 14.89 (15.78 con costes indirectos) = 268.26

##### 4S.05.02.05 INSTALACIONES (19/11/1998)
Importe: 474443.64

###### 405020501 ACOMETIDA ELÉCTRICA (13/10/2011)
Importe: 14391.92

**ELAR008** ud Cuota de extensión de la red de Endesa en Golf del Sur (11/05/2020)
1 ud × 1665.37 (1765.29 con costes indirectos) = 1765.29
Cuota de extensión de la red de distribución en baja tensión según condiciones técnicas de Endesa.

| Código | Ud | Descripción | Rendimiento | Precio | Importe |
|---|---|---|---|---|---|
| PEL0008 | ud | Cuota de extensión de Endesa en Golf del Sur (material; 11/05/2020) | 1 | 1665.37 | 1665.37 |
|  |  | Total |  |  | 1665.37 |

**ELAR082** ud Cuadro de B.T. inicio de derivación individual Golf del Sur
1 ud × 3758.28 (3983.78 con costes indirectos) = 3983.78
Cuadro de baja tensión de Schneider o equivalente junto a equipo de medida para protección de la derivación individual a la EBAR Golf del Sur, formado por hornacina, envolvente y protección magnetotérmica y diferencial. Completamente instalado, probado y funcionando.

| Código | Ud | Descripción | Rendimiento | Precio | Importe |
|---|---|---|---|---|---|
| MO.OFI001 | h | Oficial 1ª | 5 | 15.59 | 77.95 |
| MO.PEO100 | h | Peón especializado | 5 | 15.13 | 75.65 |
| PEL0032 | ud | Hornacina con envolvente | 1 | 409.57 | 409.57 |
| PEL0230 | ud | Int. aut. NSX250 | 1 | 2105.44 | 2105.44 |
| PEL0250 | ud | Relé RH99 | 1 | 204.21 | 204.21 |
| PEL0253 | ud | Toroidal SA200 | 1 | 706.49 | 706.49 |
| %.AUX005 | % | Medios auxiliares y resto de obra | 5 % | 3579.31 | 178.97 |
|  |  | Total |  |  | 3758.28 |

**ELAR048** ml Canalización eléctrica bajo acera con 2 tubos de 160mm
35 ml × 47.58 (50.43 con costes indirectos) = 1765.05

**ELAR621** m Conductor 1x240 RZ1-K(AS)
180 m × 36.05 (38.21 con costes indirectos) = 6877.80

| Medición | Uds. | Largo | Parcial |
|---|---|---|---|
|  | 4 | 45 | 180.000 |
| Total |  |  | 180 |

###### 405020502 EQUIPOS MECÁNICOS (18/01/2011)
Importe: 319771.48

###### 40502050201 ENTRADA Y POZO DE GRUESOS (18/01/2011)
Importe: 45101.1

**EMAR060** ud Puente grúa, P = 1.000 Kg
1 ud × 19583.15 (20758.14 con costes indirectos) = 20758.14

**EMAR077** ud Cuchara bivalva 150 l
1 ud × 5955.1 (6312.41 con costes indirectos) = 6312.41

**EMAR096** ud Contenedor residuos, V = 5 m³
1 ud × 1642 (1740.52 con costes indirectos) = 1740.52

| Medición | Uds. | Parcial |
|---|---|---|
| cuchara | 1 | 1.000 |
| Total |  | 1 |

**EMAR281** ud Reja manual de gruesos paso = 60 mm Canal 1,0x1,30 m (18/01/2011)
1 ud × 2542.61 (2695.17 con costes indirectos) = 2695.17
Reja de desbaste grueso de limpieza manual marca Filtramassa o equivalente, con separación de barrotes 60 mm, ancho de canal 1,00 m y altura de canal 1,30 m, incluso cestillo y rastrillo: según ETP 14.2 (Lote 4), totalmente instalada, probada y funcionando.

| Código | Ud | Descripción | Rendimiento | Precio | Importe |
|---|---|---|---|---|---|
| MO.CAP001 | h | Capataz | 2.5 | 16.64 | 41.60 |
| MO.OFI001 | h | Oficial 1ª | 5 | 15.59 | 77.95 |
| MO.PEO001 | h | Peón | 10 | 14.98 | 149.80 |
| PEMAR281 | ud | Reja manual de gruesos paso = 60 mm Canal 1,0x1,30 m (material; 09/11/2020) | 1 | 1673.34 | 1673.34 |
| MAQ.GRU006 | h | Camión grúa de 6 t (sin conductor) | 5 | 51.74 | 258.70 |
| %PRUEB10 | % | Puesta en funcionamiento y pruebas | 10 % | 2201.39 | 220.14 |
| %.AUX005 | % | Medios auxiliares y resto de obra | 5 % | 2421.53 | 121.08 |
|  |  | Total |  |  | 2542.61 |

**EMAR035** ud Compuerta mural motorizada, AISI-316L, 0,5 x 0,5 m
3 ud × 4275.11 (4531.62 con costes indirectos) = 13594.86

| Medición | Uds. | Parcial |
|---|---|---|
| Entrada pozo | 1 | 1.000 |
| Entrada a canales | 2 | 2.000 |
| Subtotal |  | 3.000 |
| Total |  | 3 |

###### 40502050202 DESBASTE (18/01/2011)
Importe: 121330.19

**EMAR331** ud Reja automática de gruesos paso 30 mm Q=117 l/s (18/01/2011)
1 ud × 87484.32 (92733.38 con costes indirectos) = 92733.38
Reja de desbaste grueso marca Huber o equivalente, RakeMax 3200x475/30 70º, con luz de paso 30 mm, con motor de 1,5 kW. 3,6 A y 400 V, con una descarga máxima de residuos de 2,33 m3/h, incluso medidor de nivel por radar y cuadro eléctrico con panel táctil (HMI); según ETP 12.3 (Lote 4), totalmente instalada, probada y funcionando.

| Código | Ud | Descripción | Rendimiento | Precio | Importe |
|---|---|---|---|---|---|
| MO.CAP001 | h | Capataz | 20 | 16.64 | 332.80 |
| MO.OFI001 | h | Oficial 1ª | 40 | 15.59 | 623.60 |
| MO.PEO001 | h | Peón | 60 | 14.98 | 898.80 |
| PEMAR331 | ud | Reja automática de gruesos paso 30 mm 117 l/s (material; 19/01/2021) | 1 | 72854 | 72854.00 |
| MAQ.GRU006 | h | Camión grúa de 6 t (sin conductor) | 20 | 51.74 | 1034.80 |
| %PRUEB10 | % | Puesta en funcionamiento y pruebas | 10 % | 75744.00 | 7574.40 |
| %.AUX005 | % | Medios auxiliares y resto de obra | 5 % | 83318.40 | 4165.92 |
|  |  | Total |  |  | 87484.32 |

**EMAR395** ud Reja manual de gruesos paso = 30 mm Canal 0,6x1,30 m (18/01/2011)
1 ud × 2332.61 (2472.57 con costes indirectos) = 2472.57
Reja de desbaste grueso de limpieza manual marca Filtramassa o equivalente, con separación de barrotes 30 mm, ancho de canal 0,60 m y altura de canal 1,30 m, incluso cestillo y rastrillo: según ETP 14.1 (Lote 4)., totalmente instalada, probada y funcionando.

| Código | Ud | Descripción | Rendimiento | Precio | Importe |
|---|---|---|---|---|---|
| MO.CAP001 | h | Capataz | 2.5 | 16.64 | 41.60 |
| MO.OFI001 | h | Oficial 1ª | 5 | 15.59 | 77.95 |
| MO.PEO001 | h | Peón | 10 | 14.98 | 149.80 |
| PEMAR395 | ud | Reja manual de gruesos paso = 30 mm Canal 0,6x1,30 m (material; 09/11/2020) | 1 | 1491.52 | 1491.52 |
| MAQ.GRU006 | h | Camión grúa de 6 t (sin conductor) | 5 | 51.74 | 258.70 |
| %PRUEB10 | % | Puesta en funcionamiento y pruebas | 10 % | 2019.57 | 201.96 |
| %.AUX005 | % | Medios auxiliares y resto de obra | 5 % | 2221.53 | 111.08 |
|  |  | Total |  |  | 2332.61 |

**EMAR096** ud Contenedor residuos, V = 5 m³
1 ud × 1642 (1740.52 con costes indirectos) = 1740.52

| Medición | Uds. | Parcial |
|---|---|---|
| tamices | 1 | 1.000 |
| Total |  | 1 |

**EMAR076.3** ud Tornillo transp.-compactador Q=1,5 m3/h y longitud 3,05 m. (18/01/2011)
1 ud × 14474.28 (15342.74 con costes indirectos) = 15342.74
Tornillo trasnportador-compactador marca QUILTON o equivalente modelo QT260 con capacidad de 1,5 m3/h y longitud de transporte 3,05 m, motor de 0,75 kW 220/380V 50 Hz. Tolvas de salida de residuos. Totalmente instalado, probado y funcionando. Resto de características según E.T 15.3 (Lote 4).

| Código | Ud | Descripción | Rendimiento | Precio | Importe |
|---|---|---|---|---|---|
| MO.CAP001 | h | Capataz | 2.5 | 16.64 | 41.60 |
| MO.OFI001 | h | Oficial 1ª | 5 | 15.59 | 77.95 |
| MO.PEO001 | h | Peón | 10 | 14.98 | 149.80 |
| PEMAR076.3 | Ud | Tornillo transp.-compactador Q=1,5 m3/h y longitud 3,05 m. (material; 18/01/2021) | 1 | 12100 | 12100.00 |
| MAQ.GRU006 | h | Camión grúa de 6 t (sin conductor) | 5 | 51.74 | 258.70 |
| %PRUEB10 | % | Puesta en funcionamiento y pruebas | 10 % | 12628.05 | 1262.81 |
| %E99.40030420 | % | Medios auxiliares y resto de obra | 4.2 % | 13890.86 | 583.42 |
|  |  | Total |  |  | 14474.28 |

**EMAR062.1** ud Compuerta canal motorizada, AISI-316, 0,60 x 0,60 m.
2 ud × 4264.61 (4520.49 con costes indirectos) = 9040.98

###### 40502050203 BOMBEO DE AGUA PRETRATADA (18/01/2011)
Importe: 86772.26

**EMAR024** ud Agitador sumergido. Caudal agitación=0,092 m3/s
2 ud × 5977.19 (6335.82 con costes indirectos) = 12671.64

**EMAR020** ud Bomba sumergible en seco Q=210 m3/h H=26 mca P=32 kW (18/01/2011)
3 ud × 15793.25 (16740.85 con costes indirectos) = 50222.55
Bomba sumergible de acoplamiento directo y orientación vertical tipo KRTK 100-401/354UNG-D de KSB o equivalente para bombeo de un caudal de 210 m3/h y altura de 26,00 m.c.a., carcasa y rodete de fundición y eje de acero bonificado y motor eléctrico de 32 kW-4P-50Hz-400V-IP-68, estructura de soporte; según ETP 6.2 (Lote 4), totalmente instalada, probada y funcionando.

| Código | Ud | Descripción | Rendimiento | Precio | Importe |
|---|---|---|---|---|---|
| MO.CAP001 | h | Capataz | 5 | 16.64 | 83.20 |
| MO.OFI001 | h | Oficial 1ª | 10 | 15.59 | 155.90 |
| MO.PEO001 | h | Peón | 15 | 14.98 | 224.70 |
| PEMAR020 | ud | Bomba sumergible en seco Q=210 m3/h H=26 mca P=32 kW (material; 19/01/2021) | 1 | 12692.61 | 12692.61 |
| MAQ.GRU006 | h | Camión grúa de 6 t (sin conductor) | 10 | 51.74 | 517.40 |
| %PRUEB10 | % | Puesta en funcionamiento y pruebas | 10 % | 13673.81 | 1367.38 |
| %.AUX005 | % | Medios auxiliares y resto de obra | 5 % | 15041.19 | 752.06 |
|  |  | Total |  |  | 15793.25 |

**EMAR037** ud Ventosa autom. trifuncional residuales DN80 mm PN16
1 ud × 1749.71 (1854.69 con costes indirectos) = 1854.69

**EMAR006** ud Equipo antiariete hidroneumático 1400 AHN-P PN-10
1 ud × 6473.13 (6861.52 con costes indirectos) = 6861.52

**EMAR064** ud Polipasto eléctrico elevación 1.000 kg
1 ud × 3512.02 (3722.74 con costes indirectos) = 3722.74

**EMAR035** ud Compuerta mural motorizada, AISI-316L, 0,5 x 0,5 m
2 ud × 4275.11 (4531.62 con costes indirectos) = 9063.24

| Medición | Uds. | Parcial |
|---|---|---|
| Entrada depósitos | 2 | 2.000 |
| Total |  | 2 |

**EMAR318** ud Bomba de achique sumergible Qu=50 m3/h H=5 mca P=2,5 kW
1 ud × 2241.4 (2375.88 con costes indirectos) = 2375.88

###### 40502050204 DESODORIZACIÓN (18/01/2011)
Importe: 35806.19

**EMAR057** ud Equipo desodorización SF-3000 para Q=3000 m3/h
2 ud × 14778.78 (15665.51 con costes indirectos) = 31331.02

| Medición | Uds. | Parcial |
|---|---|---|
| Edificio | 1 | 1.000 |
| Varios | 1 | 1.000 |
| Subtotal |  | 2.000 |
| Total |  | 2 |

**EMAR188** m Tubería polipropileno DN 400 mm aireación
6 m × 75.12 (79.63 con costes indirectos) = 477.78

| Medición | Uds. | Largo | Parcial |
|---|---|---|---|
| Barrido | 1 | 6 | 6.000 |
| Total |  |  | 6 |

**EMAR184** m Tubería polipropileno DN 315 mm aireación
13 m × 43.67 (46.29 con costes indirectos) = 601.77

| Medición | Uds. | Largo | Parcial |
|---|---|---|---|
| Barrido | 1 | 3 | 3.000 |
| Desodorización | 1 | 10 | 10.000 |
| Subtotal |  |  | 13.000 |
| Total |  |  | 13 |

**EMAR194** m Tubería polipropileno DN 250 mm aireación
5 m × 37.34 (39.58 con costes indirectos) = 197.90

| Medición | Uds. | Largo | Parcial |
|---|---|---|---|
| Barrido | 1 | 5 | 5.000 |
| Total |  |  | 5 |

**EMAR182** m Tubería polipropileno DN 200 mm aireación
22.5 m × 27.47 (29.12 con costes indirectos) = 655.20

| Medición | Uds. | Largo | Parcial |
|---|---|---|---|
| Desodorización | 1 | 6 | 6.000 |
|  | 1 | 9 | 9.000 |
|  | 1 | 7.5 | 7.500 |
| Subtotal |  |  | 22.500 |
| Total |  |  | 22.5 |

**EMAR183** m Tubería polipropileno DN 125 mm aireación
4 m × 19.2 (20.35 con costes indirectos) = 81.40

| Medición | Uds. | Parcial |
|---|---|---|
| 1 | 4 | 4.000 |
| Total |  | 4 |

**EMAR181** m Tubería polipropileno DN 100 mm aireación
2 m × 16.13 (17.1 con costes indirectos) = 34.20

| Medición | Uds. | Largo | Parcial |
|---|---|---|---|
| Bajante | 1 | 2 | 2.000 |
| Total |  |  | 2 |

**EMAR181.3** m Tubería polipropileno DN 90 mm aireación
10 m × 17.18 (18.21 con costes indirectos) = 182.10

| Medición | Uds. | Largo | Parcial |
|---|---|---|---|
|  | 1 | 8 | 8.000 |
|  | 1 | 2 | 2.000 |
| Subtotal |  |  | 10.000 |
| Total |  |  | 10 |

**EMAR282** m² Lona de cubrición para desodorización
4 m² × 13.53 (14.34 con costes indirectos) = 57.36

| Medición | Uds. | Largo | Ancho | Parcial |
|---|---|---|---|---|
| pozo de gruesos | 1 | 2.5 | 1.6 | 4.000 |
| Total |  |  |  | 4 |

**EMARJ001** ud Tobera difusión de aire
5 ud × 211.7 (224.4 con costes indirectos) = 1122.00

**EMARJ002** ud Rejilla de aspiración de 750x180 mm con regulación apertura
3 ud × 136.63 (144.83 con costes indirectos) = 434.49

**EMAVT004** ud Ventilador tubular Q=4.000 m3/h. P=170 Pa
1 ud × 527.02 (558.64 con costes indirectos) = 558.64
Ventilador de barrido helicoidal tubular de la marca Sodeca o equivalente, modelo HCT-35-2M para una caudal de 4.000 m3/h y una presión de 170 Pa. P=0,37 kW. IP-65. Materiales de camisa de acero glavanizado, hélice de aluminio. Incluso medios auxiliares, conexiones eléctricas, sistema de atenuación acústica, totalmente instalado, probado y funcionando. Resto de características según ETP 28.2 (Lote 4).

| Código | Ud | Descripción | Rendimiento | Precio | Importe |
|---|---|---|---|---|---|
| MO.CAP001 | h | Capataz | 0.01 | 16.64 | 0.17 |
| MO.OFI001 | h | Oficial 1ª | 0.2 | 15.59 | 3.12 |
| MO.PEO001 | h | Peón | 0.2 | 14.98 | 3.00 |
| PEMAVT004 | ud | Ventilador tubular Q=4.000 m3/h. P=170 Pa (material; 08/03/2021) | 1 | 450 | 450.00 |
| %PRUEB10 | % | Puesta en funcionamiento y pruebas | 10 % | 456.29 | 45.63 |
| %.AUX005 | % | Medios auxiliares y resto de obra | 5 % | 501.92 | 25.10 |
|  |  | Total |  |  | 527.02 |

**EMAPE001** m2 Persiana de sobrepresión de aluminio
0.25 m2 × 272.92 (289.3 con costes indirectos) = 72.33

| Medición | Uds. | Largo | Ancho | Parcial |
|---|---|---|---|---|
|  | 1 | 0.5 | 0.5 | 0.250 |
| Total |  |  |  | 0.25 |

###### 40502050205 TUBERÍAS Y VALVULERÍA (18/01/2011)
Importe: 30761.74

**EMAR051** m Tubería de acero inoxidable DN 100 AISI 316L Schedule 10
13.5 m × 112.39 (119.13 con costes indirectos) = 1608.26

| Medición | Uds. | Largo | Parcial |
|---|---|---|---|
| Retorno | 1 | 13.5 | 13.500 |
| Total |  |  | 13.5 |

**EMAR043** m Tubería de acero inoxidable DN 150 AISI 316L Schedule 10
10 m × 156.91 (166.32 con costes indirectos) = 1663.20

| Medición | Uds. | Largo | Parcial |
|---|---|---|---|
| Impulsión bombas | 3 | 3 | 9.000 |
| A antiariete | 1 | 1 | 1.000 |
| Subtotal |  |  | 10.000 |
| Total |  |  | 10 |

**EMAR067** m Tubería de acero inoxidable DN 200 AISI 316L Schedule 10
3.2 m × 242.05 (256.57 con costes indirectos) = 821.02

| Medición | Uds. | Largo | Parcial |
|---|---|---|---|
| Aspiración bombas | 2 | 1.6 | 3.200 |
| Total |  |  | 3.2 |

**EMAR040** m Tubería de acero inoxidable DN 250 AISI 316L Schedule 10
3.5 m × 253.26 (268.46 con costes indirectos) = 939.61

| Medición | Uds. | Largo | Parcial |
|---|---|---|---|
| Caudalímetro | 1 | 3.5 | 3.500 |
| Total |  |  | 3.5 |

**EMAR099** m Tubería de acero inoxidable DN 300 AISI 316L Schedule 10
26.6 m × 266.94 (282.96 con costes indirectos) = 7526.74

| Medición | Uds. | Largo | Parcial |
|---|---|---|---|
| Aspiración salida depósitos | 2 | 2 | 4.000 |
| Colector general | 1 | 8.6 | 8.600 |
| Impulsión general | 1 | 14 | 14.000 |
| Subtotal |  |  | 26.600 |
| Total |  |  | 26.6 |

**EMAR053** ud Válvula DN 100 compuerta cierre elástico PN16
1 ud × 190.89 (202.34 con costes indirectos) = 202.34

| Medición | Uds. | Parcial |
|---|---|---|
| Retorno | 1 | 1.000 |
| Total |  | 1 |

**EMAR044** ud Válvula DN 150 compuerta cierre elástico PN16
4 ud × 341.67 (362.17 con costes indirectos) = 1448.68

| Medición | Uds. | Parcial |
|---|---|---|
| Impulsión bombas | 3 | 3.000 |
| A antiariete | 1 | 1.000 |
| Subtotal |  | 4.000 |
| Total |  | 4 |

**EMAR072** ud Válvula DN 200 compuerta cierre elástico PN16
3 ud × 605.07 (641.37 con costes indirectos) = 1924.11

| Medición | Uds. | Parcial |
|---|---|---|
| Aspiración bombas | 3 | 3.000 |
| Total |  | 3 |

**EMAR101** ud Válvula DN 250 compuerta cierre elástico PN16
2 ud × 737.89 (782.16 con costes indirectos) = 1564.32

| Medición | Uds. | Parcial |
|---|---|---|
| Caudalímetro | 2 | 2.000 |
| Total |  | 2 |

**EMAR100** ud Válvula DN 300 compuerta cierre elástico motorizada PN16
2 ud × 3750.77 (3975.82 con costes indirectos) = 7951.64

| Medición | Uds. | Parcial |
|---|---|---|
| Aspiración salida depósitos | 2 | 2.000 |
| Total |  | 2 |

**EMAR105** ud Válvula de retención de bola DN 150 PN16
3 ud × 340.23 (360.64 con costes indirectos) = 1081.92

| Medición | Uds. | Parcial |
|---|---|---|
| Impulsión bombas | 3 | 3.000 |
| Total |  | 3 |

**EMAR052** ud Carrete desmontaje DN 100
1 ud × 151.03 (160.09 con costes indirectos) = 160.09

| Medición | Uds. | Parcial |
|---|---|---|
| Retorno | 1 | 1.000 |
| Total |  | 1 |

**EMAR045** ud Carrete desmontaje DN 150
4 ud × 202.06 (214.18 con costes indirectos) = 856.72

| Medición | Uds. | Parcial |
|---|---|---|
| Impulsión bombas | 3 | 3.000 |
| A antiariete | 1 | 1.000 |
| Subtotal |  | 4.000 |
| Total |  | 4 |

**EMAR069** ud Carrete desmontaje DN 200
3 ud × 259.17 (274.72 con costes indirectos) = 824.16

| Medición | Uds. | Parcial |
|---|---|---|
| Aspiración bombas | 3 | 3.000 |
| Total |  | 3 |

**EMAR042** ud Carrete desmontaje DN 250
1 ud × 338.38 (358.68 con costes indirectos) = 358.68

| Medición | Uds. | Parcial |
|---|---|---|
| Caudalímetro | 1 | 1.000 |
| Total |  | 1 |

**EMAR103** ud Carrete desmontaje DN 300
2 ud × 421.18 (446.45 con costes indirectos) = 892.90

| Medición | Uds. | Parcial |
|---|---|---|
| Aspiración salida depósitos | 2 | 2.000 |
| Total |  | 2 |

**EMAR054** ud Carrete pasamuros AISI 316L DN 100
1 ud × 201.88 (213.99 con costes indirectos) = 213.99

| Medición | Uds. | Parcial |
|---|---|---|
| Retorno | 1 | 1.000 |
| Total |  | 1 |

**EMAR104** ud Carrete pasamuros AISI 316L DN 300
2 ud × 341.21 (361.68 con costes indirectos) = 723.36

| Medición | Uds. | Parcial |
|---|---|---|
| Aspiración salida depósitos | 2 | 2.000 |
| Total |  | 2 |

###### 405020503 INSTALACIONES ELÉCTRICAS (19/11/1998)
Importe: 111171.82

###### 40502050301 BAJA TENSIÓN (19/11/1998)
Importe: 79945.66

**ELAR225** ud C.C.M. EBAR Golf del Sur (21/06/2017)
1 ud × 32826.46 (34796.05 con costes indirectos) = 34796.05
C.C.M. de la EBAR de Golf del Sur, de Schneider o equivalente formado por:
- Envolvente metálico para locales húmedos, modelo Prisma P montado sobre zócalo con accesorios, puertas, placas de montaje, intalado, montado y conexionado.
- Compartimentación 3b.
- Descargador de sobretensiones tipos I y II.
- Poder de corte según las características de la instalación.
- Interruptor general automático NSX250 con unidad de control Micrologic 5.X.E, medida integrada, comunicaciones vía Modbus, comunicación del estado del equipo, del desgaste de polos y señalización e identificación de defectos. Con los equipos necesarios para su comunicación vía Ethernet (módulo BSCM, IFM y pasarela IP). Con enclavamiento mecánico.
- Salidas a equipos de potencia superior a 25 kW con interruptores automáticos NSX con iguales características al IGA.
- Salidas al resto de los receptores y calibre de la aparamenta según esquema unifilar.
- Zócalo de fábrica de ladrillo enfoscado y pintado, de altura 40 cm y fondo 80 cm.
Según E.T. 6 y E.T. 8 (Lote 4).
Completamente instalado, probado y funcionando.

| Código | Ud | Descripción | Rendimiento | Precio | Importe |
|---|---|---|---|---|---|
| MO.OFI001 | h | Oficial 1ª | 30 | 15.59 | 467.700 |
| MO.PEO100 | h | Peón especializado | 30 | 15.13 | 453.900 |
| PEL0200 | ud | Módulo de armario completo con pilotería y mando en puerta | 4 | 1176 | 4704.000 |
| PEL0201 | ml | Zócalo de fábrica de ladrillo enfoscado y pintado h=40cm | 4 | 45.25 | 181.000 |
| PEL0206 | ud | Protec. Sobretensiones PRD Tipo I + Tipo II | 1 | 703.22 | 703.220 |
| PEL0230 | ud | Int. aut. NSX250 | 2 | 2105.44 | 4210.880 |
| PEL0272 | ud | Salida motor con guardamotor | 6 | 255.4 | 1532.400 |
| PEL0274 | ud | Salida motor con inversor | 9 | 297.75 | 2679.750 |
| PEL0281 | ud | Salida a cuadro | 2 | 269.77 | 539.540 |
| PEL0291 | ud | Salida a línea monofásica de fuerza o alumbrado | 9 | 62.12 | 559.080 |
| PEL0292 | ud | Salida a línea trifásica de fuerza o alumbrado | 1 | 124.36 | 124.360 |
| PEL0413 | ud | Salida motor con variador 37 kW | 3 | 1190.15 | 3570.450 |
| PEL0443 | ud | Variador 37 kW (material; 15/01/2018) | 3 | 3845.67 | 11537.010 |
| %.AUX005 | % | Medios auxiliares y resto de obra | 5 % | 31263.290 | 1563.165 |
|  |  | Total |  |  | 32826.46 |

**ELAR373** ud Batería de condensadores 22 kVAr
1 ud × 2499.67 (2649.65 con costes indirectos) = 2649.65

**ELAR523** ud Grupo electrógeno 100 kVA insonorizado
1 ud × 13004.57 (13784.84 con costes indirectos) = 13784.84

**ELAR473** ud Cuadro de conmutación 100 A
1 ud × 3277.43 (3474.08 con costes indirectos) = 3474.08

**ELAR540** ud SAI 2.200 VA
1 ud × 1177.27 (1247.91 con costes indirectos) = 1247.91

**ELAR608** m Conductor 1x35 RZ1KZ1-K(AS)
180 m × 7.92 (8.4 con costes indirectos) = 1512.00

**ELAR624** m Conductor 1x120 RZ1-K(AS)
240 m × 19.28 (20.44 con costes indirectos) = 4905.60
Conductor unipolar de 1x120mm2 RZ1-K(AS) instalado en canalización aérea o subterránea existente. Según E.T. 16 (Lote 1), E.T. 16 (Lote 2), E.T. 13 (Lote 3) y E.T. 16 (Lote 4). Completamente instalado, probado y funcionando.

| Código | Ud | Descripción | Rendimiento | Precio | Importe |
|---|---|---|---|---|---|
| MO.OFI001 | h | Oficial 1ª | 0.04 | 15.59 | 0.62 |
| MO.PEO100 | h | Peón especializado | 0.04 | 15.13 | 0.61 |
| PEL0624 | ml | 1x120 RZ1-K(AS) (material; 10/01/2018) | 1 | 17.13 | 17.13 |
| %.AUX005 | % | Medios auxiliares y resto de obra | 5 % | 18.36 | 0.92 |
|  |  | Total |  |  | 19.28 |

**ELAR627** m Conductor 1x50 RZ1-K(AS)
25 m × 8.74 (9.26 con costes indirectos) = 231.50

**ELAR628** m Conductor 1x35 RZ1-K(AS)
75 m × 6.82 (7.23 con costes indirectos) = 542.25

**ELAR639** m Línea 5x2.5 RZ1-K(AS)
60 m × 4.07 (4.31 con costes indirectos) = 258.60

**ELAR645** m Línea 4x2.5 RZ1-K(AS)
155 m × 3.46 (3.67 con costes indirectos) = 568.85

**ELAR653** m Línea 3x2.5 RZ1-K(AS)
65 m × 2.64 (2.8 con costes indirectos) = 182.00

**ELAR654** m Línea 3x1.5 RZ1-K(AS)
180 m × 2.26 (2.4 con costes indirectos) = 432.00

**ELAR671** m Multiconductor 2x1mm2 RZ1-K(AS)
100 m × 1.85 (1.96 con costes indirectos) = 196.00

**ELAR672** m Multiconductor 3x1mm2 RZ1-K(AS)
200 m × 2.1 (2.23 con costes indirectos) = 446.00

**ELAR673** m Multiconductor 5x1mm2 RZ1-K(AS)
60 m × 2.67 (2.83 con costes indirectos) = 169.80

**ELAR674** m Multiconductor 6x1mm2 RZ1-K(AS)
40 m × 2.86 (3.03 con costes indirectos) = 121.20

**ELAR701** ud Arqueta eléctrica 70x70
7 ud × 309.82 (328.41 con costes indirectos) = 2298.87

**321.100** m³ Excavación en zanjas y pozos por medios mecánicos, en cualquier
72 m³ × 10.11 (10.72 con costes indirectos) = 771.84

| Medición | Uds. | Largo | Ancho | Alto | Parcial |
|---|---|---|---|---|---|
|  | 1 | 150 | 0.6 | 0.8 | 72.000 |
| Total |  |  |  |  | 72 |

**332.351** m³ Relleno con material seleccionado de excavación
54 m³ × 12.43 (13.18 con costes indirectos) = 711.72

| Medición | Uds. | Largo | Ancho | Alto | Parcial |
|---|---|---|---|---|---|
|  | 1 | 150 | 0.6 | 0.6 | 54.000 |
| Total |  |  |  |  | 54 |

**ELAR726** m Canalización 2T 110
60 m × 7.88 (8.35 con costes indirectos) = 501.00

**ELAR727** m Canalización 1T 110
10 m × 4.27 (4.53 con costes indirectos) = 45.30

**ELAR742** m Bandeja con tapa 300x60
20 m × 42.06 (44.58 con costes indirectos) = 891.60

**ELAR743** m Bandeja con tapa 200x60
25 m × 32.83 (34.8 con costes indirectos) = 870.00

**ELAR744** m Bandeja con tapa 100x60
80 m × 25.43 (26.96 con costes indirectos) = 2156.80

**ELAR761** m Tubo PVC rígido d=32mm
45 m × 8.71 (9.23 con costes indirectos) = 415.35

**ELAR762** m Tubo PVC rígido d=25mm
60 m × 8.07 (8.55 con costes indirectos) = 513.00

**ELAR763** m Tubo PVC rígido d=20mm
155 m × 7.65 (8.11 con costes indirectos) = 1257.05

**ELAR764** m Tubo PVC rígido d=16mm
90 m × 7.34 (7.78 con costes indirectos) = 700.20

**ELAR768** m Tubo de acero 1"
30 m × 20.07 (21.27 con costes indirectos) = 638.10

**ELAR769** m Tubo de acero 1-1/2"
15 m × 23.35 (24.75 con costes indirectos) = 371.25

**ELAR783** ud Subcuadro con tomas de corriente
3 ud × 290.84 (308.29 con costes indirectos) = 924.87

**ELAR786** ud Toma de corriente
4 ud × 54.68 (57.96 con costes indirectos) = 231.84

**ELAR788** ud Caja de derivación
15 ud × 4.99 (5.29 con costes indirectos) = 79.35

**ELAR792** ud Botonera
6 ud × 60.38 (64 con costes indirectos) = 384.00

**ELAR793** ud Botonera reversible
9 ud × 69.73 (73.91 con costes indirectos) = 665.19

###### 40502050302 ALUMBRADO INTERIOR Y EXTERIOR
Importe: 8405.56

**ELAR804** ud Pantalla estanca led 8000 lm
16 ud × 121.03 (128.29 con costes indirectos) = 2052.64

**ELAR805** ud Pantalla estanca led zonas húmedas
10 ud × 306.17 (324.54 con costes indirectos) = 3245.40

**ELAR811** ud Emergencia 100 lm
5 ud × 38.43 (40.74 con costes indirectos) = 203.70

**ELAR812** ud Emergencia 200 lm
5 ud × 49.57 (52.54 con costes indirectos) = 262.70

**ELAR818** ud Punto de luz
36 ud × 25.61 (27.15 con costes indirectos) = 977.40

**ELAR787** ud Interruptor de alumbrado
5 ud × 31.4 (33.28 con costes indirectos) = 166.40

**ELAR825** ud Luminaria vial led
1 ud × 485.46 (514.59 con costes indirectos) = 514.59

**ELAR832** ud Columna de altura 5 metros
1 ud × 573.34 (607.74 con costes indirectos) = 607.74

**ELAR841** m Línea 2x6 para alumbrado exterior
35 m × 3.36 (3.56 con costes indirectos) = 124.60

**ELAR851** m Conductor 1x35 para PAT
35 m × 4.01 (4.25 con costes indirectos) = 148.75

**ELAR855** m Pica de PAT conexionada
1 m × 95.89 (101.64 con costes indirectos) = 101.64

###### 40502050303 PUESTA A TIERRA DE LA PLANTA
Importe: 1097.31

**ELAR852** m Conductor 1x50 para PAT
90 m × 5.24 (5.55 con costes indirectos) = 499.50

**ELAR851** m Conductor 1x35 para PAT
45 m × 4.01 (4.25 con costes indirectos) = 191.25

**ELAR855** m Pica de PAT conexionada
4 m × 95.89 (101.64 con costes indirectos) = 406.56

###### 40502050304 ENERGÍA SOLAR FOTOVOLTAICA (04/11/2009)
Importe: 13593.6

**PF0335** UD Panel fotovoltaico 335W
40 UD × 102.77 (108.94 con costes indirectos) = 4357.60

**ESTMF2** UD Estructura de fijación 2 módulos fotovoltaicos
4 UD × 133.06 (141.04 con costes indirectos) = 564.16

**ESTMF4** UD Estructura de fijación 4 módulos fotovoltaicos
8 UD × 204.46 (216.73 con costes indirectos) = 1733.84

**CCMFANG3** UD Cuadro instalación fotovoltaica
1 UD × 5820.74 (6169.98 con costes indirectos) = 6169.98

**CCMFANG13** UD Caja de conexiones C.C.
1 UD × 135.4 (143.52 con costes indirectos) = 143.52

**ELE0135** ML Línea 3x2.5mm2 Cu 0.6/1kV RZ1-K (AS)
100 ML × 2.19 (2.32 con costes indirectos) = 232.00

| Medición | Uds. | Largo | Parcial |
|---|---|---|---|
| MODULOS FOTOVOLTAICOS | 1 | 100 | 100.000 |
| Total |  |  | 100 |

**ELE0143** ML Línea 5x16mm2 Cu 0.6/1kV RZ1-K (AS)
10 ML × 3.8 (4.03 con costes indirectos) = 40.30

**ELE0512** ML Canalización bandeja perforada con tapa (100x60 mm)
15 ML × 22.15 (23.48 con costes indirectos) = 352.20

| Medición | Uds. | Largo | Parcial |
|---|---|---|---|
| INSTALACIÓN FOTOVOLTAICA | 1 | 15 | 15.000 |
| Total |  |  | 15 |

###### 40502050305 CLIMATIZACIÓN SALA CCM (09/08/2011)
Importe: 8129.69

**CLAR107** ud Climatización Golf del Sur (09/08/2011)
1 ud × 7669.52 (8129.69 con costes indirectos) = 8129.69
Climatización de la sala del CCM de la EBAR de Golf del Sur formada por bomba de calor 10,24/12,91 kW, recuperador, 3 split, conductos y conexiones. Completamente instalado.

| Código | Ud | Descripción | Rendimiento | Precio | Importe |
|---|---|---|---|---|---|
| MO.OFI001 | h | Oficial 1ª | 8 | 15.59 | 124.72 |
| MO.PEO100 | h | Peón especializado | 8 | 15.13 | 121.04 |
| PEC0014 | ud | Bomba de calor 10/11,5kW | 1 | 4120.14 | 4120.14 |
| PEC0054 | ud | Split | 3 | 868.7 | 2606.10 |
| PEC0060 | ml | Conducto | 12 | 23.5 | 282.00 |
| PEC0062 | ud | Elementos de conexión | 2 | 25.15 | 50.30 |
| %5 AUX | % | Medios auxiliares y resto de obra | 5 % | 7304.30 | 365.22 |
|  |  | Total |  |  | 7669.52 |

###### 405020504 INSTRUMENTACIÓN (16/06/2010)
Importe: 14931.48

**EQ1475** ud Manómetro
3 ud × 143.8 (152.43 con costes indirectos) = 457.29

**EQ1802** ud Interruptor de nivel-boya
2 ud × 46.19 (48.96 con costes indirectos) = 97.92

| Medición | Uds. | Parcial |
|---|---|---|
| Bombeos | 2 | 2.000 |
| Total |  | 2 |

**EQ1803** ud Medidor-transmisor nivel radar
2 ud × 1022 (1083.32 con costes indirectos) = 2166.64

| Medición | Uds. | Parcial |
|---|---|---|
| Pozo bombeo | 2 | 2.000 |
| Total |  | 2 |

**EQ1805** ud Transmisor de temperatura
1 ud × 272.47 (288.82 con costes indirectos) = 288.82

**EQ1806** ud Medidor en continuo de PH, con electrodo de compensador de Tra
1 ud × 1289.31 (1366.67 con costes indirectos) = 1366.67

**EQ1807** ud Medidor de conductividad
1 ud × 992.74 (1052.3 con costes indirectos) = 1052.30

**EQ1808** ud Detector de sulfhídrico
1 ud × 1005.28 (1065.6 con costes indirectos) = 1065.60

**EQ1405** ud Indicador digital
1 ud × 212.05 (224.77 con costes indirectos) = 224.77

**EMAR038** ud Caudalímetro electromagnético DN-250 PN10
1 ud × 2490.19 (2639.6 con costes indirectos) = 2639.60
Caudalímetro electromagnético marca SIEMENS ó equivalente, tipo SITRANS FM MAG-5000/5100W DN-250 PN10, con convertidor para la medida de caudal magnético-inductivo, totalmente instalado, probado y funcionando.

| Código | Ud | Descripción | Rendimiento | Precio | Importe |
|---|---|---|---|---|---|
| MO.CAP001 | h | Capataz | 1.5 | 16.64 | 24.96 |
| MO.OFI001 | h | Oficial 1ª | 3 | 15.59 | 46.77 |
| MO.PEO001 | h | Peón | 6 | 14.98 | 89.88 |
| PEMAR038 | ud | Caudalímetro electromagnético DN-250 PN10 (material; 20/01/2021) | 1 | 2210 | 2210.00 |
| %.AUX005 | % | Medios auxiliares y resto de obra | 5 % | 2371.61 | 118.58 |
|  |  | Total |  |  | 2490.19 |

Relación comercial: 035, 0

**EMAR059** ud Canal Parshall 12" Qmax 2000 m3/h más medidor ultrasonidos
1 ud × 3873.68 (4106.1 con costes indirectos) = 4106.10

**EQ1406** ud Contolador monocanal
1 ud × 1382.8 (1465.77 con costes indirectos) = 1465.77

###### 405020505 CONTROL Y AUTOMATISMO (12/08/2010)
Importe: 11196.44

**EQ1956** ud Fuente de alimentación industrial ininterrumpida (SAI)
1 ud × 606.42 (642.81 con costes indirectos) = 642.81

**EQ1959** ud Puesta en marcha de la instalación
1 ud × 547.82 (580.69 con costes indirectos) = 580.69

**EQ1981** m Línea conductor apantallado 4x1.5 mm2
100 m × 2.08 (2.2 con costes indirectos) = 220.00

**EQ1983** m Tubo rígido de PVC, D=110 mm
100 m × 4.01 (4.25 con costes indirectos) = 425.00

**EQ19611** ud Estación Local Remota I
1 ud × 8799.94 (9327.94 con costes indirectos) = 9327.94

###### 405020506 INSTALACIÓN CCTV (12/08/2010)
Importe: 2980.5

**ECCTV01** ud Cámara DOMO
2 ud × 496.3 (526.08 con costes indirectos) = 1052.16

**ECCTV02** ud Cámara BULLET
1 ud × 491.86 (521.37 con costes indirectos) = 521.37

**ECCTV03** ud SWITCH gestionable para CCTV
1 ud × 1327.33 (1406.97 con costes indirectos) = 1406.97

**ECCTV04** ud Sistema de grabación para CCTV
0 ud × 38990.23 (41329.64 con costes indirectos) = 0.00

##### 4S.05.02.06 MANTENIMIENTO SERVICIO DURANTE LAS OBRAS (03/04/2014)
Importe: 35743.59

**345.236** ud Depósito PRFV ø2,50 m l=10,60 m
1 ud × 25000 (26500 con costes indirectos) = 26500.00

**345.240** ud Electrobomba 13 CV 4-30,6 m³/h 66,5-4 mca
1 ud × 5220.37 (5533.59 con costes indirectos) = 5533.59

**345.900** ud Conexionado red existente con instalación provisional
1 ud × 3500 (3710 con costes indirectos) = 3710.00

#### 4S.05.03 EBAR SAN BLAS (19/11/1998)
Importe: 394762.46

##### 4S.05.03.01 DEMOLICIONES Y MOVIMIENTO DE TIERRAS (19/11/1998)
Importe: 2896.96

**301.201** m Demolición murete piedra careada
6 m × 46.92 (49.74 con costes indirectos) = 298.44
Demolición de muere de piedra careada por medios manuales con ayudas mecánicas, incluso recuperación de piedra. Terminado.

| Código | Ud | Descripción | Rendimiento | Precio | Importe |
|---|---|---|---|---|---|
| MO.OFI001 | h | Oficial 1ª | 1 | 15.59 | 15.59 |
| MO.PEO001 | h | Peón | 2 | 14.98 | 29.96 |
| %.AUX003 | % | Medios auxiliares y resto de obra | 3 % | 45.55 | 1.37 |
|  |  | Total |  |  | 46.92 |

**301.202** m Desmontaje vallado perimetral
9 m × 58.65 (62.17 con costes indirectos) = 559.53
Desmontaje de vallado perimetral de parcela existente, hasta 2 m de altura, por medios manuales con ayudas mecánicas, incluso traslado de productos sobrantes punto de gestión de residuos.

| Código | Ud | Descripción | Rendimiento | Precio | Importe |
|---|---|---|---|---|---|
| MO.OFI001 | h | Oficial 1ª | 1.25 | 15.59 | 19.49 |
| MO.PEO001 | h | Peón | 2.5 | 14.98 | 37.45 |
| %.AUX003 | % | Medios auxiliares y resto de obra | 3 % | 56.94 | 1.71 |
|  |  | Total |  |  | 58.65 |

**321.100** m³ Excavación en zanjas y pozos por medios mecánicos, en cualquier
107.13 m³ × 10.11 (10.72 con costes indirectos) = 1148.43

| Medición | Uds. | Largo | Ancho | Alto | Parcial |
|---|---|---|---|---|---|
| TAMIZADO GRUESOS | 1 | 4 | 6 | 3.8 | 91.200 |
| ZONA ELÉCTRICA | 1 | 6.5 | 4.9 | 0.5 | 15.925 |
| Subtotal |  |  |  |  | 107.125 |
| Total |  |  |  |  | 107.13 |

**332.350** m³ Relleno con material seleccionado procedente de préstamo
16.9 m³ × 12.4 (13.14 con costes indirectos) = 222.07

| Medición | Uds. | Largo | Ancho | Alto | Parcial |
|---|---|---|---|---|---|
| TOTAL EXCAVACIÓN | 0.25 | 107.13 |  |  | 26.783 |
| A descontar |  |  |  |  |  |
| Cimentación zona elécrica | -0.25 | 6 | 2 | 0.5 | -1.500 |
| Volumen tamizado gruesos | -0.25 | 2.9 | 2.9 | 3.7 | -7.779 |
|  | -0.25 | 2.9 | 1.65 | 0.5 | -0.598 |
| Subtotal |  |  |  |  | 16.906 |
| Total |  |  |  |  | 16.9 |

**332.351** m³ Relleno con material seleccionado de excavación
50.72 m³ × 12.43 (13.18 con costes indirectos) = 668.49

| Medición | Uds. | Largo | Ancho | Alto | Parcial |
|---|---|---|---|---|---|
| TOTAL EXCAVACIÓN | 0.75 | 107.13 |  |  | 80.348 |
| A descontar |  |  |  |  |  |
| Cimentación zona elécrica | -0.75 | 6 | 2 | 0.5 | -4.500 |
| Volumen tamizado gruesos | -0.75 | 2.9 | 2.9 | 3.7 | -23.338 |
|  | -0.75 | 2.9 | 1.65 | 0.5 | -1.794 |
| Subtotal |  |  |  |  | 50.716 |
| Total |  |  |  |  | 50.72 |

##### 4S.05.03.02 CIMENTACIÓN Y ESTRUCTURA (08/06/2000)
Importe: 14308.03

###### 405030201 CIMENTACIÓN (08/06/2000)
Importe: 2353.2

**610.015** m³ Hormigón de limpieza HL-150/B/20
2.66 m³ × 70 (74.2 con costes indirectos) = 197.37

| Medición | Uds. | Largo | Ancho | Alto | Parcial |
|---|---|---|---|---|---|
| TRITURADOR/OBRA LLEGADA | 1 | 2.9 | 2.1 | 0.1 | 0.609 |
| ZONA EQUIPOS ELÉCTRICOS | 1 | 5.4 | 3.8 | 0.1 | 2.052 |
| Subtotal |  |  |  |  | 2.661 |
| Total |  |  |  |  | 2.66 |

**610.301** m³ Hormigón armado HA-30/B/20/IV+Qb en soleras y cimentaciones
10.04 m³ × 99.24 (105.19 con costes indirectos) = 1056.11

| Medición | Uds. | Largo | Ancho | Alto | Parcial |
|---|---|---|---|---|---|
| TRITURADOR/OBRA LLEGADA |  |  |  |  |  |
|  | 1 | 2.9 | 2.1 | 0.3 | 1.827 |
| ZONA EQUIPOS ELÉCTRICOS | 1 | 5.4 | 3.8 | 0.4 | 8.208 |
| Subtotal |  |  |  |  | 10.035 |
| Total |  |  |  |  | 10.04 |

**616.100** m² Encofrado plano en soleras y cimentaciones
10.36 m² × 11.53 (12.22 con costes indirectos) = 126.60

| Medición | Uds. | Largo | Alto | Parcial |
|---|---|---|---|---|
| TRITURADOR/OBRA LLEGADA |  |  |  |  |
|  | 2 | 2.9 | 0.3 | 1.740 |
|  | 2 | 2.1 | 0.3 | 1.260 |
| ZONA EQUIPOS ELÉCTRICOS | 2 | 5.4 | 0.4 | 4.320 |
|  | 2 | 3.8 | 0.4 | 3.040 |
| Subtotal |  |  |  | 10.360 |
| Total |  |  |  | 10.36 |

**600.100** Kg Acero corrugado B-500 SD
653.1 Kg × 1.41 (1.49 con costes indirectos) = 973.12

| Medición | Uds. | Largo | Parcial |
|---|---|---|---|
| TRITURADOR/OBRA LLEGADA | 228.6 |  | 228.600 |
| ZONA EQUIPOS ELÉCTRICOS | 393.4 |  | 393.400 |
| Despuntes y recortes | 0.05 | 622 | 31.100 |
| Subtotal |  |  | 653.100 |
| Total |  |  | 653.1 |

###### 405030202 ESTRUCTURA (08/06/2000)
Importe: 8774.91

**610.302** m³ Hormigón armado HA-30/B/20/IV+Qb en muros y alzados
12.6 m³ × 113.67 (120.49 con costes indirectos) = 1518.17

| Medición | Uds. | Largo | Ancho | Alto | Parcial |
|---|---|---|---|---|---|
| TRITURADOR/OBRA LLEGADA | 2 | 2.9 | 0.25 | 3.9 | 5.655 |
|  | 2 | 2.1 | 0.25 | 3.9 | 4.095 |
| ZONA EQUIPOS ELÉTRICOS |  |  |  |  |  |
| PILARES | 4 | 0.3 | 0.3 | 3.7 | 1.332 |
| PÓRTICOS 1 y 2 | 2 | 5 | 0.3 | 0.3 | 0.900 |
| PÓRTICOS 3 y 4 | 2 | 3.4 | 0.3 | 0.3 | 0.612 |
| Subtotal |  |  |  |  | 12.594 |
| Total |  |  |  |  | 12.6 |

**616.110** m² Encofrado plano en muros y alzados
59.73 m² × 14.77 (15.66 con costes indirectos) = 935.37

| Medición | Uds. | Largo | Ancho | Alto | Parcial |
|---|---|---|---|---|---|
| TRITURADOR/OBRA LLEGADA | 4 | 2.9 |  | 3.9 | 45.240 |
|  | 4 |  | 0.25 | 3.9 | 3.900 |
| ZONA EQUIPOS ELÉTRICOS |  |  |  |  |  |
| PILARES | 16 | 0.3 | 0.3 | 3.7 | 5.328 |
| PÓRTICOS 1 y 2 | 6 | 5 | 0.3 | 0.3 | 2.700 |
|  | 4 |  | 0.3 | 0.3 | 0.360 |
| PÓRTICOS 3 y 4 | 6 | 3.4 | 0.3 | 0.3 | 1.836 |
|  | 4 |  | 0.3 | 0.3 | 0.360 |
| Subtotal |  |  |  |  | 59.724 |
| Total |  |  |  |  | 59.73 |

**600.100** Kg Acero corrugado B-500 SD
1347.9 Kg × 1.41 (1.49 con costes indirectos) = 2008.37

| Medición | Uds. | Parcial |
|---|---|---|
| TRITURADOR/OBRA LLEGADA | 791.8 | 791.800 |
|  | 357.6 | 357.600 |
| ZONA EQUIPOS ELÉCTRICOS |  |  |
| PILARES | 91.5 | 91.500 |
| PÓRTICOS 1 y 2 | 65.5 | 65.500 |
| PÓRITICOS 3 y 4 | 41.5 | 41.500 |
| Subtotal |  | 1347.900 |
| Total |  | 1347.9 |

**610.602** m² Forjado alveoplaca 15+5 cm carga 1.000 Kg/m² HA-30/B/20/IV+Qb
20.52 m² × 162.92 (172.7 con costes indirectos) = 3543.80

| Medición | Uds. | Largo | Ancho | Parcial |
|---|---|---|---|---|
| CUBIERTA | 1 | 5.4 | 3.8 | 20.520 |
| Total |  |  |  | 20.52 |

**500.004** m Cinta de PVC 22 mm sin bulbo en juntas de construcción
12 m × 40.94 (43.4 con costes indirectos) = 520.80

| Medición | Uds. | Largo | Parcial |
|---|---|---|---|
| Juntas horizontales muros | 1 | 12 | 12.000 |
| Total |  |  | 12 |

**500.005** m Perfil hidroexpansivo en juntas de construcción
18 m × 13.02 (13.8 con costes indirectos) = 248.40

| Medición | Uds. | Largo | Parcial |
|---|---|---|---|
| Juntas verticales muros | 1 | 18 | 18.000 |
| Total |  |  | 18 |

###### 405030203 CUBIERTA (08/06/2000)
Importe: 687.06

**610.020** m³ Hormigón en masa HNE-20/B/40
2.05 m³ × 76.89 (81.5 con costes indirectos) = 167.08

| Medición | Uds. | Largo | Ancho | Alto | Parcial |
|---|---|---|---|---|---|
|  | 1 | 5.4 | 3.8 | 0.1 | 2.052 |
| Total |  |  |  |  | 2.05 |

**610.513** m Borde lateral cubierta aluminio lacado h=15 mm, gris metálico RA
18.4 m × 26.66 (28.26 con costes indirectos) = 519.98

| Medición | Uds. | Largo | Parcial |
|---|---|---|---|
| CUBIERTA | 2 | 3.8 | 7.600 |
|  | 2 | 5.4 | 10.800 |
| Subtotal |  |  | 18.400 |
| Total |  |  | 18.4 |

###### 405030204 IMPERMEABILIZACIÓN (17/01/2012)
Importe: 2492.86

**500.006** m² Impermeab trasdós muros emulsión bitum + protección drenante Dra
39 m² × 41.92 (44.44 con costes indirectos) = 1733.16

| Medición | Uds. | Largo | Alto | Parcial |
|---|---|---|---|---|
| TRITURADOR | 2 | 2.9 | 3.9 | 22.620 |
|  | 2 | 2.1 | 3.9 | 16.380 |
| Subtotal |  |  |  | 39.000 |
| Total |  |  |  | 39 |

**500.007** m² Impermeabilización vasos
29.4 m² × 24.38 (25.84 con costes indirectos) = 759.70

| Medición | Uds. | Largo | Ancho | Alto | Parcial |
|---|---|---|---|---|---|
|  | 1 | 1.2 | 2 |  | 2.400 |
|  | 2 | 2.9 |  | 2.7 | 15.660 |
|  | 2 | 2.1 |  | 2.7 | 11.340 |
| Subtotal |  |  |  |  | 29.400 |
| Total |  |  |  |  | 29.4 |

##### 4S.05.03.03 ALBAÑILERÍA Y REVESTIMIENTOS (19/11/1998)
Importe: 20460.68

###### 405030301 TABIQUERIA Y REVESTIMIENTOS (19/11/1998)
Importe: 10079.11

**613.300** m² Fachada pesada de paneles prefabricados de hormigón armado
55.72 m² × 145.83 (154.58 con costes indirectos) = 8613.20

| Medición | Uds. | Largo | Alto | Parcial |
|---|---|---|---|---|
|  | 2 | 3.8 | 3.7 | 28.120 |
|  | 2 | 5.4 | 3.7 | 39.960 |
| A descontar | -1 | 1.6 | 2.6 | -4.160 |
|  | -1 | 2 | 2.6 | -5.200 |
|  | -1 | 1.2 | 1 | -1.200 |
|  | -1 | 1.8 | 1 | -1.800 |
| Subtotal |  |  |  | 55.720 |
| Total |  |  |  | 55.72 |

**609.000** m² Enfoscado paramentos horizontales
20.52 m² × 19.07 (20.21 con costes indirectos) = 414.71

| Medición | Uds. | Largo | Ancho | Parcial |
|---|---|---|---|---|
| ZONA EQUIPOS ELÉCTRICOS | 1 | 5.4 | 3.8 | 20.520 |
| Total |  |  |  | 20.52 |

**609.001** m² Enfoscado paramentos verticales
23.8 m² × 17.5 (18.55 con costes indirectos) = 441.49

| Medición | Uds. | Largo | Alto | Parcial |
|---|---|---|---|---|
| ZONA EQUIPOS ELÉCTRICOS | 2 | 3.4 | 3.5 | 23.800 |
| Total |  |  |  | 23.8 |

**609.004** m² Pintura plástica exteriores / interiores
44.32 m² × 5.76 (6.11 con costes indirectos) = 270.80

| Medición | Uds. | Largo | Ancho | Alto | Parcial |
|---|---|---|---|---|---|
| PARAMENTOS VERTICALES | 2 | 3.4 |  | 3.5 | 23.800 |
| PARAMENTOS HORIZONTALES | 1 | 5.4 | 3.8 |  | 20.520 |
| Subtotal |  |  |  |  | 44.320 |
| Total |  |  |  |  | 44.32 |

**613.012** m² Fábrica bloque hormigón vibrado 12 cm
11.9 m² × 26.87 (28.48 con costes indirectos) = 338.91

| Medición | Uds. | Largo | Alto | Parcial |
|---|---|---|---|---|
| ZONA ELÉCTRICA | 1 | 3.4 | 3.5 | 11.900 |
| Total |  |  |  | 11.9 |

###### 405030302 PAVIMENTOS Y ALICATADOS (12/01/2012)
Importe: 385.97

**500.800** m² Pavimento continuo hormigón HM-25/B/20/I 10 cm armado fibras pol
16.32 m² × 22.31 (23.65 con costes indirectos) = 385.97

| Medición | Uds. | Largo | Ancho | Parcial |
|---|---|---|---|---|
| ZONA ELÉCTRICA | 2 | 3.4 | 2.4 | 16.320 |
| Total |  |  |  | 16.32 |

###### 405030303 CARPINTERÍAS
Importe: 3700.94

**611.700** m² Puerta paso doble chapa acero aislam. interno fibra mineral
9.36 m² × 373.02 (395.4 con costes indirectos) = 3700.94

| Medición | Uds. | Largo | Alto | Parcial |
|---|---|---|---|---|
| Tipo P1 | 1 | 1.6 | 2.6 | 4.160 |
| Tipo P2 | 1 | 2 | 2.6 | 5.200 |
| Subtotal |  |  |  | 9.360 |
| Total |  |  |  | 9.36 |

###### 405030304 REVESTIMIENTO DE FACHADA (16/09/2011)
Importe: 6294.66

**650.025** m² Cerramiento de madera tecnológica perfil FIGUERES o similar 80x5
26 m² × 187.45 (198.7 con costes indirectos) = 5166.20

| Medición | Uds. | Largo | Parcial |
|---|---|---|---|
| Alzado principal | 1 | 8 | 8.000 |
|  | 1 | 6.8 | 6.800 |
| Alzado posterior | 1 | 4.7 | 4.700 |
|  | 1 | 6.5 | 6.500 |
| Subtotal |  |  | 26.000 |
| Total |  |  | 26 |

**650.026** m² Mamposteria de piedra basáltica
13.75 m² × 77.42 (82.07 con costes indirectos) = 1128.46

| Medición | Uds. | Largo | Parcial |
|---|---|---|---|
| Alzado principal | 1 | 5.65 | 5.650 |
| Alzado posterior | 1 | 8.1 | 8.100 |
| Subtotal |  |  | 13.750 |
| Total |  |  | 13.75 |

##### 4S.05.03.04 INSTALACIONES (16/06/2010)
Importe: 321353.2

###### 405030501 EQUIPOS MECÁNICOS (18/01/2011)
Importe: 233227.91

###### 40503050101 OBRA DE LLEGADA (18/01/2011)
Importe: 66532.76

**EMTRI06** ud Triturador colgado en pozo. Q=1.740 m3/h. P=4,0 kW. (18/01/2011)
1 ud × 62766.75 (66532.76 con costes indirectos) = 66532.76
Triturador colgado para pozo con tubería de entrada DN500, modelo GRINDER CMD610-xds2.0-A11T08-IB-VV de SULZER o equivalente, para un caudal de 1.740 m3/h. Número de dientes 11, 1 tambor, tamñao del eje 50 m, diámetro de cuchillas 120 mm, altura de bloque de cuchillas 1500 mm y 778 kg de peso. Cuchillas en acero endurecido. Presión máxima 6 bar. Motor-reductor de 4,0 kW. Cuadro eléctrico. Totalmente instalado, probado y funcionando. Resto de características según E.T. 11.1 (Lote 4).

| Código | Ud | Descripción | Rendimiento | Precio | Importe |
|---|---|---|---|---|---|
| MO.CAP001 | h | Capataz | 5 | 16.64 | 83.20 |
| MO.OFI001 | h | Oficial 1ª | 10 | 15.59 | 155.90 |
| MO.PEO001 | h | Peón | 15 | 14.98 | 224.70 |
| PEMTRI06 | ud | Triturador colgado en pozo. Q=1.740 m3/h. P=4,0 kW. (material; 19/01/2021) | 1 | 53362.3 | 53362.30 |
| MAQ.GRU006 | h | Camión grúa de 6 t (sin conductor) | 10 | 51.74 | 517.40 |
| %PRUEB10 | % | Puesta en funcionamiento y pruebas | 10 % | 54343.50 | 5434.35 |
| %.AUX005 | % | Medios auxiliares y resto de obra | 5 % | 59777.85 | 2988.89 |
|  |  | Total |  |  | 62766.75 |

###### 40503050102 BOMBEO DE AGUA (18/01/2011)
Importe: 36182.92

**EMAR008** ud Equipo antiariete hidroneumático 1000 AHN-P PN-10
1 ud × 5813.22 (6162.01 con costes indirectos) = 6162.01

**EMAR021** ud Bomba sumergible en pozo. Q=32 m3/h. H=22 mca. P=7,5 kW (18/01/2011)
2 ud × 4014.32 (4255.18 con costes indirectos) = 8510.36
Bomba sumergible de acoplamiento directo y orientación vertical tipo KRTF 50-216/72UEG-S de KSB o equivalente para bombeo de un caudal de 32 m3/h y altura de 22,0 m.c.a., carcasa y rodete de fundición y eje de acero al cromo y motor eléctrico de 7,5 kW-2P-50Hz-400V-IP-68, estructura de soporte; según ETP 6.5 (Lote 4), totalmente instalada, probada y funcionando.

| Código | Ud | Descripción | Rendimiento | Precio | Importe |
|---|---|---|---|---|---|
| MO.CAP001 | h | Capataz | 2.5 | 16.64 | 41.60 |
| MO.OFI001 | h | Oficial 1ª | 5 | 15.59 | 77.95 |
| MO.PEO001 | h | Peón | 7.5 | 14.98 | 112.35 |
| PEMAR021 | ud | Bomba sumergible en pozo. Q=32 m3/h. H=22 mca. P=7,5 kW (material; 12/02/2021) | 1 | 2985 | 2985.00 |
| MAQ.GRU006 | h | Camión grúa de 6 t (sin conductor) | 5 | 51.74 | 258.70 |
| %PRUEB10 | % | Puesta en funcionamiento y pruebas | 10 % | 3475.60 | 347.56 |
| %.AUX005 | % | Medios auxiliares y resto de obra | 5 % | 3823.16 | 191.16 |
|  |  | Total |  |  | 4014.32 |

**EMAR022** ud Bomba sumergible en pozo. Q=80 m3/h. H=26 mca. P=15,0 kW (18/01/2011)
2 ud × 7998.61 (8478.53 con costes indirectos) = 16957.06
Bomba sumergible de acoplamiento directo y orientación vertical tipo KRTK 80-253/152UEG-S de KSB o equivalente para bombeo de un caudal de 80 m3/h y altura de 26,0 m.c.a., carcasa y rodete de fundición y eje de acero al cromo y motor eléctrico de 15 kW-4P-50Hz-400V-IP-68, estructura de soporte; según ETP 6.6 (Lote 4), totalmente instalada, probada y funcionando.

| Código | Ud | Descripción | Rendimiento | Precio | Importe |
|---|---|---|---|---|---|
| MO.CAP001 | h | Capataz | 5 | 16.64 | 83.20 |
| MO.OFI001 | h | Oficial 1ª | 10 | 15.59 | 155.90 |
| MO.PEO001 | h | Peón | 15 | 14.98 | 224.70 |
| PEMAR022 | ud | Bomba sumergible en pozo. Q=80 m3/h. H=26 mca. P=15,0 kW (material; 12/02/2021) | 1 | 5944 | 5944.00 |
| MAQ.GRU006 | h | Camión grúa de 6 t (sin conductor) | 10 | 51.74 | 517.40 |
| %PRUEB10 | % | Puesta en funcionamiento y pruebas | 10 % | 6925.20 | 692.52 |
| %.AUX005 | % | Medios auxiliares y resto de obra | 5 % | 7617.72 | 380.89 |
|  |  | Total |  |  | 7998.61 |

**EMAR063** ud Ventosa autom. trifuncional residuales DN50 mm PN16
1 ud × 1215.52 (1288.45 con costes indirectos) = 1288.45

**EMAR088** ud Polipasto eléctrico elevación 500 kg
1 ud × 3080.23 (3265.04 con costes indirectos) = 3265.04

###### 40503050103 DESODORIZACIÓN (18/01/2011)
Importe: 112291.92

**EMAR181** m Tubería polipropileno DN 100 mm aireación
14 m × 16.13 (17.1 con costes indirectos) = 239.40

**EMAR183** m Tubería polipropileno DN 125 mm aireación
2.2 m × 19.2 (20.35 con costes indirectos) = 44.77

**EMAR186** m Tubería polipropileno DN 160 mm aireación
12 m × 24.19 (25.64 con costes indirectos) = 307.68

| Medición | Uds. | Largo | Parcial |
|---|---|---|---|
| Desodorización | 1 | 12 | 12.000 |
| Total |  |  | 12 |

**EMAR148** ud Equipo desodorización SF-700 de 700 m3/h (18/01/2011)
16.5 ud × 6374.09 (6756.54 con costes indirectos) = 111482.91
Equipo de desodorización marca Alphachem o equivalente modelo SF-700 con motor 0,50 kW y carga adsorbente formada por 23 kg de Alphasorb 15+18,4 kg de Alphablend 8A, con un caudal de diseño de hasta 700 m3/h, según ETP 22.1 (Lote 4), incluso sistema de atenuación acústica, totalmente instalado, probado y funcionando.

| Código | Ud | Descripción | Rendimiento | Precio | Importe |
|---|---|---|---|---|---|
| MO.CAP001 | h | Capataz | 2.5 | 16.64 | 41.60 |
| MO.OFI001 | h | Oficial 1ª | 5 | 15.59 | 77.95 |
| MO.PEO001 | h | Peón | 10 | 14.98 | 149.80 |
| PEMAR148 | ud | Equipo desodorización SF-700 700 m3/h (material; 09/11/2020) | 1 | 4990.64 | 4990.64 |
| MAQ.GRU006 | h | Camión grúa de 6 t (sin conductor) | 5 | 51.74 | 258.70 |
| %PRUEB10 | % | Puesta en funcionamiento y pruebas | 10 % | 5518.69 | 551.87 |
| %.AUX005 | % | Medios auxiliares y resto de obra | 5 % | 6070.56 | 303.53 |
|  |  | Total |  |  | 6374.09 |

| Medición | Uds. | Largo | Parcial |
|---|---|---|---|
|  | 1 | 12 | 12.000 |
|  | 1 | 4.5 | 4.500 |
| Subtotal |  |  | 16.500 |
| Total |  |  | 16.5 |

**EMARJ002** ud Rejilla de aspiración de 750x180 mm con regulación apertura
1 ud × 136.63 (144.83 con costes indirectos) = 144.83

**EMAPE001** m2 Persiana de sobrepresión de aluminio
0.25 m2 × 272.92 (289.3 con costes indirectos) = 72.33

| Medición | Uds. | Largo | Ancho | Parcial |
|---|---|---|---|---|
|  | 1 | 0.5 | 0.5 | 0.250 |
| Total |  |  |  | 0.25 |

###### 40503050104 TUBERÍAS Y VALVULERIA (18/01/2011)
Importe: 7844.77

**EMAR149** m Tubería de acero inoxidable DN 50 AISI 316L Schedule 10
7 m × 92.89 (98.46 con costes indirectos) = 689.22

| Medición | Uds. | Largo | Parcial |
|---|---|---|---|
| Impulsión individual | 2 | 3.5 | 7.000 |
| Total |  |  | 7 |

**EMAR051** m Tubería de acero inoxidable DN 100 AISI 316L Schedule 10
7 m × 112.39 (119.13 con costes indirectos) = 833.91

| Medición | Uds. | Largo | Parcial |
|---|---|---|---|
| Impulsión individual | 2 | 3.5 | 7.000 |
| Total |  |  | 7 |

**EMAR047** m Tubería de acero inoxidable DN 125 AISI 316L Schedule 10
4.2 m × 132.71 (140.67 con costes indirectos) = 590.81

| Medición | Uds. | Largo | Parcial |
|---|---|---|---|
| Colector común | 1 | 2.2 | 2.200 |
| Caudalímetro | 1 | 2 | 2.000 |
| Subtotal |  |  | 4.200 |
| Total |  |  | 4.2 |

**EMAR043** m Tubería de acero inoxidable DN 150 AISI 316L Schedule 10
7 m × 156.91 (166.32 con costes indirectos) = 1164.24

| Medición | Uds. | Largo | Parcial |
|---|---|---|---|
| A antiariete | 1 | 7 | 7.000 |
| Total |  |  | 7 |

**EMAR067** m Tubería de acero inoxidable DN 200 AISI 316L Schedule 10
6 m × 242.05 (256.57 con costes indirectos) = 1539.42

| Medición | Uds. | Largo | Parcial |
|---|---|---|---|
|  | 1 | 4 | 4.000 |
|  | 1 | 2 | 2.000 |
| Subtotal |  |  | 6.000 |
| Total |  |  | 6 |

**EMAR150** ud Válvula DN 50 compuerta cierre elástico
2 ud × 137.01 (145.23 con costes indirectos) = 290.46

**EMAR053** ud Válvula DN 100 compuerta cierre elástico PN16
2 ud × 190.89 (202.34 con costes indirectos) = 404.68

**EMAR048** ud Válvula DN 125 compuerta cierre elástico PN16
2 ud × 339.36 (359.72 con costes indirectos) = 719.44

| Medición | Uds. | Parcial |
|---|---|---|
| Caudalímetro | 2 | 2.000 |
| Total |  | 2 |

**EMAR044** ud Válvula DN 150 compuerta cierre elástico PN16
1 ud × 341.67 (362.17 con costes indirectos) = 362.17

**EMAR151** ud Válvula de retención de bola DN 50 PN16
2 ud × 102.28 (108.42 con costes indirectos) = 216.84
Válvula de Retención de Bola, AVK ó equivalente. Diámetro (DN): 50 mm. Presión (PN): 10/16. Materiales: Cuerpo y tapa: Fundición nodular GGG-40. Bola: Resina fenólica. Tornillería: Acero inoxidable AISI 316. Junta de tapa: Nitrilo. Acabados: Pintura industrial ALKYD INT./EXT. Resto de características según ETP Equipos 4.3 (Lote 1, 2, 3 y 4). Totalmente instalada, probada y funcionando.

| Código | Ud | Descripción | Rendimiento | Precio | Importe |
|---|---|---|---|---|---|
| MO.CAP001 | h | Capataz | 0.15 | 16.64 | 2.50 |
| MO.OFI001 | h | Oficial 1ª | 0.3 | 15.59 | 4.68 |
| MO.PEO001 | h | Peón | 0.45 | 14.98 | 6.74 |
| PEMAR151 | ud | Válvula de retención de bola DN 50 PN16 (material; 20/10/2017) | 1 | 74.63 | 74.63 |
| %PRUEB10 | % | Puesta en funcionamiento y pruebas | 10 % | 88.55 | 8.86 |
| %.AUX005 | % | Medios auxiliares y resto de obra | 5 % | 97.41 | 4.87 |
|  |  | Total |  |  | 102.28 |

**EMAR071** ud Válvula de retención de bola DN 100 PN16
2 ud × 141.03 (149.49 con costes indirectos) = 298.98

**EMAR152** ud Carrete desmontaje DN 50
2 ud × 113.35 (120.15 con costes indirectos) = 240.30

**EMAR052** ud Carrete desmontaje DN 100
2 ud × 151.03 (160.09 con costes indirectos) = 320.18

**EMAR049** ud Carrete desmontaje DN 125
1 ud × 164.26 (174.12 con costes indirectos) = 174.12

###### 40503050105 DOSIFICACIÓN HIPOCLORITO SÓDICO (01/03/2017)
Importe: 10375.54

**EQ1290.2** ud Depósito reactivos PRFV DE 5000 l DP. (01/03/2017)
1 ud × 7731.21 (8195.08 con costes indirectos) = 8195.08
Depósito para almacenamiento de reactivos, en PRFV de doble pared, con una capacidad de 5.000 l. Marca: BUPOLSA o equivalente. Fluido a almacenar: hipoclorito sódico. Diámetro: 1.600 mm. Altura: 2.900 mm. Posición: vertical con pies de soporte y anclaje, y orejas de izado. Materiales: composición del depósito calculada según la norma EN-13121, para su legalización según la directiva APQ 6. Barrera química: resina estervinílica con fibra de vidrio. Refuerzo mecánico: resina ortoftálica con fibra de vidrio. Incluso válvulas, colectores y conexiones. Incluso embalajes y transporte según normativa vigente, montaje, conexiones, pruebas de funcionamiento. Resto de características según ETP 23.3 (Lote 4). Totalmente instalado, probado y funcionando.

| Código | Ud | Descripción | Rendimiento | Precio | Importe |
|---|---|---|---|---|---|
| MO.CAP001 | h | Capataz | 5 | 16.64 | 83.20 |
| MO.OFI001 | h | Oficial 1ª | 8 | 15.59 | 124.72 |
| MO.PEO001 | h | Peón | 8 | 14.98 | 119.84 |
| MAQ.GRU005 | h | Camión con grúa 5 toneladas | 5 | 39.18 | 195.90 |
| MEQ1291 | ud | DEPÓSITO REACTIVOS PRFV DE 5.000 L DOBLE PARED. VERT., en obra (material; 11/02/2021) | 1 | 6300 | 6300.00 |
| %PRUEB10 | % | Puesta en funcionamiento y pruebas | 10 % | 6823.66 | 682.37 |
| %.AUX003 | % | Medios auxiliares y resto de obra | 3 % | 7506.03 | 225.18 |
|  |  | Total |  |  | 7731.21 |

**EMAR2962** ud Bomba dosificadora hipoclorito sódico Q=3,5-31 l/h; 6 bar
2 ud × 1028.52 (1090.23 con costes indirectos) = 2180.46
Bomba dosificadora de membrana para hipoclorito sódico (NaClO). Marca: OBL-Albosa, Prominent, o equivalente, modelo M31PPSV. Caudal:3,0-31 l/ h, hasta 6 bar de altura manométrica. Motor: Siemens o equivalente, 0,25 kW, III-230/400 V, 50 Hz; IP-65, aislamiento F. Materiales: Cabezal: PP. Asiento bola: PVC. Bola: Vidrio pyrex. Juntas válvulas: FPM. Membrana: PTFE. Amortiguador de pulsos, válvula de contrapresión y válvula de alivio. Incluso transporte, montaje, tuberías de aspiración desde tanque e impulisón a elementos de descarga (PP-PVC), pruebas de funcionamiento. Resto de características según ETP 9.2 (Lote 4). Totalmente instalada, probada y funcionando.

| Código | Ud | Descripción | Rendimiento | Precio | Importe |
|---|---|---|---|---|---|
| MO.CAP001 | h | Capataz | 1 | 16.64 | 16.64 |
| MO.OFI001 | h | Oficial 1ª | 2 | 15.59 | 31.18 |
| MO.PEO001 | h | Peón | 2 | 14.98 | 29.96 |
| PEMAR2962 | UD | Bomba dosificadora hipoclorito sódico Q=3,0-31 l/h; 6 bar (material; 11/02/2021) | 1 | 830 | 830.00 |
| %PRUEB10 | % | Puesta en funcionamiento y pruebas | 10 % | 907.78 | 90.78 |
| %.AUX003 | % | Medios auxiliares y resto de obra | 3 % | 998.56 | 29.96 |
|  |  | Total |  |  | 1028.52 |

###### 405030502 INSTALACIONES ELÉCTRICAS (09/08/2011)
Importe: 67182.49

###### 40503050201 ACOMETIDA ELÉCTRICA (13/10/2011)
Importe: 22342.61

**ELAR009** ud Cuota de extensión de la red de Endesa en San Blas (11/05/2020)
1 ud × 703.16 (745.35 con costes indirectos) = 745.35
Cuota de extensión de la red de distribución en baja tensión según condiciones técnicas de Endesa.

| Código | Ud | Descripción | Rendimiento | Precio | Importe |
|---|---|---|---|---|---|
| PEL0009 | ud | Cuota de extensión de Endesa en San Blas (material; 11/05/2020) | 1 | 703.16 | 703.16 |
|  |  | Total |  |  | 703.16 |

**ELAR048** ml Canalización eléctrica bajo acera con 2 tubos de 160mm
205 ml × 47.58 (50.43 con costes indirectos) = 10338.15

**ELAR708** ud Arqueta eléctrica A3 registrable de Endesa
3 ud × 707.34 (749.78 con costes indirectos) = 2249.34

**ELAR085** ud Cuadro de B.T. inicio de derivación individual San Blas
1 ud × 2231.48 (2365.37 con costes indirectos) = 2365.37
Cuadro de baja tensión de Schneider o equivalente junto a equipo de medida para protección de la derivación individual a la EBAR San Blas, formado por hornacina, envolvente y protección magnetotérmica y diferencial. Completamente instalado, probado y funcionando.

| Código | Ud | Descripción | Rendimiento | Precio | Importe |
|---|---|---|---|---|---|
| MO.OFI001 | h | Oficial 1ª | 5 | 15.59 | 77.95 |
| MO.PEO100 | h | Peón especializado | 5 | 15.13 | 75.65 |
| PEL0032 | ud | Hornacina con envolvente | 1 | 409.57 | 409.57 |
| PEL0232 | ud | Int. aut. NSX100 | 1 | 1073.36 | 1073.36 |
| PEL0250 | ud | Relé RH99 | 1 | 204.21 | 204.21 |
| PEL0254 | ud | Toroidal MA120 | 1 | 284.48 | 284.48 |
| %.AUX005 | % | Medios auxiliares y resto de obra | 5 % | 2125.22 | 106.26 |
|  |  | Total |  |  | 2231.48 |

**ELAR661** ml Conductor 1x150 RZ1-Al 0,6/1kV
840 ml × 7.46 (7.91 con costes indirectos) = 6644.40
Conductor unipolar de 1x150mm2 RZ1-Al 0,6/1kV instalado en canalización aérea o subterránea existente. Completamente instalado, probado y funcionando.

| Código | Ud | Descripción | Rendimiento | Precio | Importe |
|---|---|---|---|---|---|
| MO.OFI001 | h | Oficial 1ª | 0.04 | 15.59 | 0.62 |
| MO.PEO100 | h | Peón especializado | 0.04 | 15.13 | 0.61 |
| PEL0661 | ml | 1x150 RZ1-Al 0,6/1kV (material; 27/08/2020) | 1 | 5.87 | 5.87 |
| %.AUX005 | % | Medios auxiliares y resto de obra | 5 % | 7.10 | 0.36 |
|  |  | Total |  |  | 7.46 |

| Medición | Uds. | Largo | Parcial |
|---|---|---|---|
|  | 4 | 210 | 840.000 |
| Total |  |  | 840 |

###### 40503050202 BAJA TENSIÓN (21/06/2017)
Importe: 38517.15

**ELAR228** ud C.C.M. EBAR San Blas (21/06/2017)
1 ud × 15636.56 (16574.75 con costes indirectos) = 16574.75
C.C.M. de la EBAR de San Blas, de Schneider o equivalente formado por:
- Envolvente metálico para locales húmedos, modelo Prisma P montado sobre zócalo con accesorios, puertas, placas de montaje, intalado, montado y conexionado.
- Compartimentación 3b.
- Descargador de sobretensiones tipos I y II.
- Poder de corte según las características de la instalación.
- Interruptor general automático NSX100 con unidad de control Micrologic 5.X.E, medida integrada, comunicaciones vía Modbus, comunicación del estado del equipo, del desgaste de polos y señalización e identificación de defectos. Con los equipos necesarios para su comunicación vía Ethernet (módulo BSCM, IFM y pasarela IP). Con enclavamiento mecánico.
- Salidas al resto de los receptores y calibre de la aparamenta según esquema unifilar.
- Zócalo de fábrica de ladrillo enfoscado y pintado, de altura 40 cm y fondo 80 cm.
Según E.T. 6 y E.T. 8 (Lote 4).
Completamente instalado, probado y funcionando.

| Código | Ud | Descripción | Rendimiento | Precio | Importe |
|---|---|---|---|---|---|
| MO.OFI001 | h | Oficial 1ª | 12 | 15.59 | 187.08 |
| MO.PEO100 | h | Peón especializado | 12 | 15.13 | 181.56 |
| PEL0200 | ud | Módulo de armario completo con pilotería y mando en puerta | 2 | 1176 | 2352.00 |
| PEL0201 | ml | Zócalo de fábrica de ladrillo enfoscado y pintado h=40cm | 2 | 45.25 | 90.50 |
| PEL0206 | ud | Protec. Sobretensiones PRD Tipo I + Tipo II | 1 | 703.22 | 703.22 |
| PEL0232 | ud | Int. aut. NSX100 | 1 | 1073.36 | 1073.36 |
| PEL0272 | ud | Salida motor con guardamotor | 2 | 255.4 | 510.80 |
| PEL0281 | ud | Salida a cuadro | 2 | 269.77 | 539.54 |
| PEL0291 | ud | Salida a línea monofásica de fuerza o alumbrado | 7 | 62.12 | 434.84 |
| PEL0292 | ud | Salida a línea trifásica de fuerza o alumbrado | 1 | 124.36 | 124.36 |
| PEL0409 | ud | Salida motor con variador 15 kW (material; 15/01/2018) | 2 | 467.35 | 934.70 |
| PEL0407 | ud | Salida motor con variador 7,5 kW (material; 15/01/2018) | 2 | 412.75 | 825.50 |
| PEL0439 | ud | Variador 15 kW (material; 15/01/2018) | 2 | 2059.5 | 4119.00 |
| PEL0437 | ud | Variador 7,5 kW (material; 15/01/2018) | 2 | 1407.75 | 2815.50 |
| %.AUX005 | % | Medios auxiliares y resto de obra | 5 % | 14891.96 | 744.60 |
|  |  | Total |  |  | 15636.56 |

**ELAR371** ud Batería de condensadores 12,5 kVAr
1 ud × 2458.58 (2606.09 con costes indirectos) = 2606.09

**ELAR522** ud Grupo electrógeno 60 kVA insonorizado
1 ud × 10038.86 (10641.19 con costes indirectos) = 10641.19

**ELAR472** ud Cuadro de conmutación 63 A
1 ud × 1263.6 (1339.42 con costes indirectos) = 1339.42

**ELAR540** ud SAI 2.200 VA
1 ud × 1177.27 (1247.91 con costes indirectos) = 1247.91

**ELAR614** m Línea 4x4 RZ1KZ1-K(AS)
40 m × 4.93 (5.23 con costes indirectos) = 209.20
Línea multipolar de 4x4mm2 RZ1KZ1-K(AS) instalado en canalización aérea o subterránea existente. Según E.T. 17 (Lote 1), E.T. 17 (Lote 2), E.T. 14 (Lote 3) y E.T. 17 (Lote 4). Completamente instalada, probada y funcionando.

| Código | Ud | Descripción | Rendimiento | Precio | Importe |
|---|---|---|---|---|---|
| MO.OFI001 | h | Oficial 1ª | 0.03 | 15.59 | 0.468 |
| MO.PEO100 | h | Peón especializado | 0.03 | 15.13 | 0.454 |
| PEL0614 | m | 4x4 RZ1KZ1-K(AS) (material; 10/01/2018) | 1 | 3.77 | 3.770 |
| %.AUX005 | % | Medios auxiliares y resto de obra | 5 % | 4.692 | 0.235 |
|  |  | Total |  |  | 4.93 |

**ELAR627** m Conductor 1x50 RZ1-K(AS)
40 m × 8.74 (9.26 con costes indirectos) = 370.40

| Medición | Uds. | Largo | Parcial |
|---|---|---|---|
|  | 4 | 10 | 40.000 |
| Total |  |  | 40 |

**ELAR639** m Línea 5x2.5 RZ1-K(AS)
30 m × 4.07 (4.31 con costes indirectos) = 129.30

**ELAR641** m Línea 4x16 RZ1-K(AS)
60 m × 14.23 (15.08 con costes indirectos) = 904.80
Línea multipolar de 4x16mm2 RZ1-K(AS) instalado en canalización aérea o subterránea existente. Según E.T. 16 (Lote 1), E.T. 16 (Lote 2), E.T. 13 (Lote 3) y E.T. 16 (Lote 4). Completamente instalada, probada y funcionando.

| Código | Ud | Descripción | Rendimiento | Precio | Importe |
|---|---|---|---|---|---|
| MO.OFI001 | h | Oficial 1ª | 0.05 | 15.59 | 0.78 |
| MO.PEO100 | h | Peón especializado | 0.05 | 15.13 | 0.76 |
| PEL0641 | m | 4x16 RZ1-K(AS) (material; 10/01/2018) | 1 | 12.01 | 12.01 |
| %.AUX005 | % | Medios auxiliares y resto de obra | 5 % | 13.55 | 0.68 |
|  |  | Total |  |  | 14.23 |

**ELAR645** m Línea 4x2.5 RZ1-K(AS)
30 m × 3.46 (3.67 con costes indirectos) = 110.10

**ELAR653** m Línea 3x2.5 RZ1-K(AS)
45 m × 2.64 (2.8 con costes indirectos) = 126.00

**ELAR654** m Línea 3x1.5 RZ1-K(AS)
75 m × 2.26 (2.4 con costes indirectos) = 180.00

**ELAR671** m Multiconductor 2x1mm2 RZ1-K(AS)
55 m × 1.85 (1.96 con costes indirectos) = 107.80

**ELAR672** m Multiconductor 3x1mm2 RZ1-K(AS)
110 m × 2.1 (2.23 con costes indirectos) = 245.30

**ELAR673** m Multiconductor 5x1mm2 RZ1-K(AS)
35 m × 2.67 (2.83 con costes indirectos) = 99.05

**ELAR674** m Multiconductor 6x1mm2 RZ1-K(AS)
20 m × 2.86 (3.03 con costes indirectos) = 60.60

**ELAR743** m Bandeja con tapa 200x60
20 m × 32.83 (34.8 con costes indirectos) = 696.00

**ELAR744** m Bandeja con tapa 100x60
25 m × 25.43 (26.96 con costes indirectos) = 674.00

**ELAR761** m Tubo PVC rígido d=32mm
10 m × 8.71 (9.23 con costes indirectos) = 92.30

**ELAR762** m Tubo PVC rígido d=25mm
35 m × 8.07 (8.55 con costes indirectos) = 299.25

**ELAR763** m Tubo PVC rígido d=20mm
80 m × 7.65 (8.11 con costes indirectos) = 648.80

**ELAR764** m Tubo PVC rígido d=16mm
35 m × 7.34 (7.78 con costes indirectos) = 272.30

**ELAR768** m Tubo de acero 1"
5 m × 20.07 (21.27 con costes indirectos) = 106.35

**ELAR769** m Tubo de acero 1-1/2"
5 m × 23.35 (24.75 con costes indirectos) = 123.75

**ELAR783** ud Subcuadro con tomas de corriente
1 ud × 290.84 (308.29 con costes indirectos) = 308.29

**ELAR786** ud Toma de corriente
3 ud × 54.68 (57.96 con costes indirectos) = 173.88

**ELAR788** ud Caja de derivación
8 ud × 4.99 (5.29 con costes indirectos) = 42.32

**ELAR792** ud Botonera
2 ud × 60.38 (64 con costes indirectos) = 128.00

###### 40503050203 ALUMBRADO INTERIOR Y EXTERIOR
Importe: 2839.2

**ELAR804** ud Pantalla estanca led 8000 lm
3 ud × 121.03 (128.29 con costes indirectos) = 384.87

**ELAR805** ud Pantalla estanca led zonas húmedas
6 ud × 306.17 (324.54 con costes indirectos) = 1947.24

**ELAR818** ud Punto de luz
15 ud × 25.61 (27.15 con costes indirectos) = 407.25

**ELAR787** ud Interruptor de alumbrado
3 ud × 31.4 (33.28 con costes indirectos) = 99.84

###### 40503050204 CLIMATIZACIÓN SALA CCM (09/08/2011)
Importe: 3483.53

**CLAR108** ud Climatización San Blas (09/08/2011)
1 ud × 3286.35 (3483.53 con costes indirectos) = 3483.53
Climatización de la sala del CCM de la EBAR de San Blas formada por bomba de calor 3,33/3,87 kW, recuperador, 1 split, conductos y conexiones. Completamente instalado.

| Código | Ud | Descripción | Rendimiento | Precio | Importe |
|---|---|---|---|---|---|
| MO.OFI001 | h | Oficial 1ª | 5 | 15.59 | 77.95 |
| MO.PEO100 | h | Peón especializado | 5 | 15.13 | 75.65 |
| PEC0009 | ud | Bomba de calor 3,33/3,87 kW | 1 | 1963.25 | 1963.25 |
| PEC0054 | ud | Split | 1 | 868.7 | 868.70 |
| PEC0060 | ml | Conducto | 4 | 23.5 | 94.00 |
| PEC0062 | ud | Elementos de conexión | 2 | 25.15 | 50.30 |
| %5 AUX | % | Medios auxiliares y resto de obra | 5 % | 3129.85 | 156.49 |
|  |  | Total |  |  | 3286.35 |

###### 405030503 INSTRUMENTACIÓN (16/06/2010)
Importe: 9238.95

**EQ1475** ud Manómetro
4 ud × 143.8 (152.43 con costes indirectos) = 609.72

**EQ1802** ud Interruptor de nivel-boya
1 ud × 46.19 (48.96 con costes indirectos) = 48.96

**EQ1803** ud Medidor-transmisor nivel radar
1 ud × 1022 (1083.32 con costes indirectos) = 1083.32

| Medición | Uds. | Parcial |
|---|---|---|
| Pozo bombeo | 1 | 1.000 |
| Total |  | 1 |

**EQ1805** ud Transmisor de temperatura
1 ud × 272.47 (288.82 con costes indirectos) = 288.82

**EQ1806** ud Medidor en continuo de PH, con electrodo de compensador de Tra
1 ud × 1289.31 (1366.67 con costes indirectos) = 1366.67

**EQ1807** ud Medidor de conductividad
1 ud × 992.74 (1052.3 con costes indirectos) = 1052.30

**EQ1808** ud Detector de sulfhídrico
1 ud × 1005.28 (1065.6 con costes indirectos) = 1065.60

**EQ1405** ud Indicador digital
1 ud × 212.05 (224.77 con costes indirectos) = 224.77

**EMAR147** ud Caudalímetro electromagnético DN-125
1 ud × 1917.94 (2033.02 con costes indirectos) = 2033.02
Caudalímetro electromagnético marca SIEMENS ó equivalente, tipo SITRANS FM MAG-5100W DN-125 PN16, con convertidor para la medida de caudal magnético-inductivo, totalmente instalado, probado y funcionando.

| Código | Ud | Descripción | Rendimiento | Precio | Importe |
|---|---|---|---|---|---|
| MO.CAP001 | h | Capataz | 1.5 | 16.64 | 24.96 |
| MO.OFI001 | h | Oficial 1ª | 3 | 15.59 | 46.77 |
| MO.PEO001 | h | Peón | 6 | 14.98 | 89.88 |
| PEMAR147 | ud | Caudalímetro electromagnético DN-125 (material; 20/01/2021) | 1 | 1665 | 1665.00 |
| %.AUX005 | % | Medios auxiliares y resto de obra | 5 % | 1826.61 | 91.33 |
|  |  | Total |  |  | 1917.94 |

Relación comercial: 035, 0

**EQ1406** ud Contolador monocanal
1 ud × 1382.8 (1465.77 con costes indirectos) = 1465.77

###### 405030504 CONTROL Y AUTOMATISMO (12/08/2010)
Importe: 8723.35

**EQ1956** ud Fuente de alimentación industrial ininterrumpida (SAI)
1 ud × 606.42 (642.81 con costes indirectos) = 642.81

**EQ1959** ud Puesta en marcha de la instalación
1 ud × 547.82 (580.69 con costes indirectos) = 580.69

**EQ1981** m Línea conductor apantallado 4x1.5 mm2
100 m × 2.08 (2.2 con costes indirectos) = 220.00

**EQ1983** m Tubo rígido de PVC, D=110 mm
100 m × 4.01 (4.25 con costes indirectos) = 425.00

**EQ19612** ud Estación Local Remota II
1 ud × 6466.84 (6854.85 con costes indirectos) = 6854.85

###### 405030505 INSTALACIÓN CCTV (12/08/2010)
Importe: 2980.5

**ECCTV01** ud Cámara DOMO
2 ud × 496.3 (526.08 con costes indirectos) = 1052.16

**ECCTV02** ud Cámara BULLET
1 ud × 491.86 (521.37 con costes indirectos) = 521.37

**ECCTV03** ud SWITCH gestionable para CCTV
1 ud × 1327.33 (1406.97 con costes indirectos) = 1406.97

##### 4S.05.03.05 MANTENIMIENTO SERVICIO DURANTE LAS OBRAS (03/04/2014)
Importe: 35743.59

**345.236** ud Depósito PRFV ø2,50 m l=10,60 m
1 ud × 25000 (26500 con costes indirectos) = 26500.00

**345.240** ud Electrobomba 13 CV 4-30,6 m³/h 66,5-4 mca
1 ud × 5220.37 (5533.59 con costes indirectos) = 5533.59

**345.900** ud Conexionado red existente con instalación provisional
1 ud × 3500 (3710 con costes indirectos) = 3710.00

### 4C06 ETBARES (19/11/1998)
Importe: 4719016.59
Relación comercial: 000, 0, 001, 002

#### 4S.06.01 ETBAR LAS CHAFIRAS (19/11/1998)
Importe: 3124380.7
Relación comercial: 000, 0, 001, 002

##### 4S.06.01.01 DEMOLICIONES Y MOVIMIENTO DE TIERRAS (19/11/1998)
Importe: 80195.18

**321.000** m³ Excavacion tierra vegetal
487.5 m³ × 4.86 (5.15 con costes indirectos) = 2510.63

| Medición | Uds. | Largo | Alto | Parcial |
|---|---|---|---|---|
| PARCELA | 1 | 3250 | 0.15 | 487.500 |
| Total |  |  |  | 487.5 |

**321.150** m³ Excavación en explanación por medios mecánicos cualquier clase d
9349.64 m³ × 6.29 (6.67 con costes indirectos) = 62362.10

| Medición | Uds. | Parcial |
|---|---|---|
| PARCELA |  |  |
| 0+000.0 - 0+003.0 | 148.725 | 148.725 |
| 0+003.0 - 0+005.2 | 203.83 | 203.830 |
| 0+005.2 - 0+009.2 | 445.38 | 445.380 |
| 0+009.2 - 0+027.2 | 2416.86 | 2416.860 |
| 0+027.2 - 0+045.2 | 2738.25 | 2738.250 |
| 0+045.2 - 0+054.2 | 1203.03 | 1203.030 |
| 0+054.2 - 0+063.2 | 940.635 | 940.635 |
| 0+063.2 - 0+073.2 | 1067.65 | 1067.650 |
| 0+073.2 - 0+076.7 | 185.2725 | 185.273 |
| Subtotal |  | 9349.633 |
| Total |  | 9349.64 |

**332.350** m³ Relleno con material seleccionado procedente de préstamo
582.16 m³ × 12.4 (13.14 con costes indirectos) = 7649.58

| Medición | Uds. | Parcial |
|---|---|---|
| PARCELA |  |  |
| 0+000.0 - 0+003.0 | 8.9025 | 8.903 |
| 0+003.0 - 0+005.2 | 13.0515 | 13.052 |
| 0+005.2 - 0+009.2 | 34.44 | 34.440 |
| 0+009.2 - 0+027.2 | 187.155 | 187.155 |
| 0+027.2 - 0+045.2 | 187.47 | 187.470 |
| 0+045.2 - 0+054.2 | 101.0475 | 101.048 |
| 0+054.2 - 0+063.2 | 50.085 | 50.085 |
| 0+063.2 - 0+073.2 |  |  |
| Subtotal: 0+073.2 - 0+076.7 |  | 582.153 |
| Total |  | 582.16 |

**332.351** m³ Relleno con material seleccionado de excavación
582.16 m³ × 12.43 (13.18 con costes indirectos) = 7672.87

| Medición | Uds. | Parcial |
|---|---|---|
| PARCELA |  |  |
| 0+000.0 - 0+003.0 | 8.9025 | 8.903 |
| 0+003.0 - 0+005.2 | 13.0515 | 13.052 |
| 0+005.2 - 0+009.2 | 34.44 | 34.440 |
| 0+009.2 - 0+027.2 | 187.155 | 187.155 |
| 0+027.2 - 0+045.2 | 187.47 | 187.470 |
| 0+045.2 - 0+054.2 | 101.0475 | 101.048 |
| 0+054.2 - 0+063.2 | 50.085 | 50.085 |
| 0+063.2 - 0+073.2 |  |  |
| Subtotal: 0+073.2 - 0+076.7 |  | 582.153 |
| Total |  | 582.16 |

##### 4S.06.01.02 CIMENTACIÓN Y ESTRUCTURA (08/06/2000)
Importe: 636429.72
Relación comercial: 000, 0, 001, 002

###### 406010201 CIMENTACIÓN (08/06/2000)
Importe: 72388.35

**610.015** m³ Hormigón de limpieza HL-150/B/20
131.23 m³ × 70 (74.2 con costes indirectos) = 9737.27

| Medición | Uds. | Largo | Ancho | Alto | Parcial |
|---|---|---|---|---|---|
| CIMENTACIÓN EDIFICIO |  |  |  |  |  |
| Zapatas |  |  |  |  |  |
| P1 a P4 | 4 | 2.5 | 2.5 | 0.15 | 3.750 |
| P5 a P13 | 9 | 2.8 | 2.8 | 0.15 | 10.584 |
| P14, P15 | 2 | 6 | 3.2 | 0.15 | 5.760 |
| P16, P17 | 2 | 3.5 | 2.7 | 0.15 | 2.835 |
| Vigas de atado | 2 | 4.8 | 0.4 | 0.15 | 0.576 |
|  | 1 | 3.15 | 0.4 | 0.15 | 0.189 |
|  | 1 | 2.9 | 0.4 | 0.15 | 0.174 |
|  | 2 | 2.75 | 0.4 | 0.15 | 0.330 |
|  | 1 | 3.6 | 0.4 | 0.15 | 0.216 |
|  | 1 | 4 | 0.4 | 0.15 | 0.240 |
|  | 1 | 1.85 | 0.4 | 0.15 | 0.111 |
|  | 1 | 1.8 | 0.4 | 0.15 | 0.108 |
|  | 1 | 2.65 | 0.4 | 0.15 | 0.159 |
|  | 1 | 11.8 | 0.4 | 0.15 | 0.708 |
|  | 1 | 3.35 | 0.4 | 0.15 | 0.201 |
|  | 1 | 2.2 | 0.4 | 0.15 | 0.132 |
|  | 1 | 2.05 | 0.4 | 0.15 | 0.123 |
|  | 1 | 3.05 | 0.4 | 0.15 | 0.183 |
|  | 1 | 4.27 | 0.4 | 0.15 | 0.256 |
| Losas | 1 | 670.18 |  | 0.15 | 100.527 |
| CIMENTACIÓN ARQUETA EXTERIOR |  |  |  |  |  |
| Losa | 1 | 5.8 | 2.4 | 0.15 | 2.088 |
| PARSHALL | 1 | 4.9 | 2.5 | 0.1 | 1.225 |
| ARQUETA PUESTA EN CARGA | 1 | 2.4 | 3.1 | 0.1 | 0.744 |
| Subtotal |  |  |  |  | 131.219 |
| Total |  |  |  |  | 131.23 |

**610.301** m³ Hormigón armado HA-30/B/20/IV+Qb en soleras y cimentaciones
299.09 m³ × 99.24 (105.19 con costes indirectos) = 31461.28

| Medición | Uds. | Largo | Ancho | Alto | Parcial |
|---|---|---|---|---|---|
| CIMENTACIÓN EDIFICIO |  |  |  |  |  |
| Zapatas |  |  |  |  |  |
| P1 a P4 | 4 | 2.5 | 2.5 | 0.5 |  |
| P5 a P13 | 9 | 2.8 | 2.8 | 0.6 |  |
| P14, P15 | 2 | 6 | 3.2 | 0.6 |  |
| P16, P17 | 2 | 3.5 | 2.7 | 0.5 |  |
| Vigas de atado | 2 | 4.8 | 0.4 | 0.4 |  |
|  | 1 | 3.15 | 0.4 | 0.4 |  |
|  | 1 | 2.9 | 0.4 | 0.4 |  |
|  | 2 | 2.75 | 0.4 | 0.4 |  |
|  | 1 | 3.6 | 0.4 | 0.4 |  |
|  | 1 | 4 | 0.4 | 0.4 |  |
|  | 1 | 1.85 | 0.4 | 0.4 |  |
|  | 1 | 1.8 | 0.4 | 0.4 |  |
|  | 1 | 2.65 | 0.4 | 0.4 |  |
|  | 1 | 11.8 | 0.4 | 0.4 |  |
|  | 1 | 3.35 | 0.4 | 0.4 |  |
|  | 1 | 2.2 | 0.4 | 0.4 |  |
|  | 1 | 2.05 | 0.4 | 0.4 |  |
|  | 1 | 3.05 | 0.4 | 0.4 |  |
|  | 1 | 4.27 | 0.4 | 0.4 |  |
| Losas |  |  |  |  |  |
| Losa exterior | 1 | 397.18 |  | 0.25 |  |
| Losas interiores | 1 | 2 | 3.2 | 0.25 |  |
|  | 1 | 1.5 | 4.8 | 0.25 |  |
|  | 1 | 1.5 | 0.95 | 0.25 |  |
|  | 2 | 2.2 | 10.05 | 0.4 |  |
|  | 1 | 1.5 | 1.6 | 0.3 |  |
|  | 2 | 4 | 6 | 0.4 |  |
|  | 1 | 10.7 | 11.05 | 0.4 |  |
| CIMENTACIÓN ARQUETA EXTERIOR |  |  |  |  |  |
| Losa | 1 | 5.8 | 2.4 | 0.3 |  |
| PARSHALL | 2 | 4.9 | 2.55 | 0.3 |  |
| ARQUETA PUESTA EN CARGA | 1 | 2.4 | 3.1 | 0.3 |  |
| Subtotal |  |  |  |  |  |
| Total |  |  |  |  | 299.09 |

**600.100** Kg Acero corrugado B-500 SD
16125.74 Kg × 1.41 (1.49 con costes indirectos) = 24027.35

| Medición | Uds. | Largo | Parcial |
|---|---|---|---|
| CIMENTACIÓN EDIFICIO |  |  |  |
| Zapatas |  |  |  |
| P1 a P4 | 238.01309129386 |  | 238.013 |
| P5 a P13 | 636.38513534273 |  | 636.385 |
| P14, P15 | 229.32237787253 |  | 229.322 |
|  | 422.99408797582 |  | 422.994 |
| P16, P17 | 410.36739878251 |  | 410.367 |
|  | 127.21389362258 |  | 127.214 |
| Vigas de atado | 179.69357058227 |  | 179.694 |
|  | 93.358583223022 |  | 93.359 |
|  | 106.53769006854 |  | 106.538 |
|  | 55.241765220723 |  | 55.242 |
|  | 96.061483878464 |  | 96.061 |
|  | 50.270006350858 |  | 50.270 |
|  | 21.485100830488 |  | 21.485 |
|  | 11.600770696352 |  | 11.601 |
| Arranque muros |  |  |  |
| M30A | 70.07812502286 |  | 70.078 |
|  | 8.2862647831085 |  | 8.286 |
|  | 14.205025342472 |  | 14.205 |
|  | 1.6572529566217 |  | 1.657 |
| M40A | 209.76087422383 |  | 209.761 |
|  | 28.094383455111 |  | 28.094 |
| M40B | 217.33688773982 |  | 217.337 |
|  | 29.041385144609 |  | 29.041 |
| M40C | 200.7643581736 |  | 200.764 |
|  | 26.83171453578 |  | 26.832 |
| M40D | 56.820101369887 |  | 56.820 |
|  | 7.5760135159849 |  | 7.576 |
|  | 37.880067579924 |  | 37.880 |
|  | 5.0506756773233 |  | 5.051 |
| M40E | 116.95470865302 |  | 116.955 |
|  | 15.783361491635 |  | 15.783 |
|  | 90.912162191819 |  | 90.912 |
|  | 12.626689193308 |  | 12.627 |
|  | 205.49936662109 |  | 205.499 |
|  | 27.778716225278 |  | 27.779 |
| M40F | 75.760135159849 |  | 75.760 |
|  | 10.101351354647 |  | 10.101 |
| CIMENTACIÓN ARQUETA EXTERIOR |  |  |  |
| Losa | 256.32179062415 |  | 256.322 |
|  | 234.85641899553 |  | 234.856 |
| Losa. Armadura refuerzo | 224.28156679614 |  | 224.282 |
| Arranque muros | 153.41427369869 |  | 153.414 |
|  | 56.820101369887 |  | 56.820 |
| LOSAS CIMENTACIÓN |  |  |  |
| Cota 152.75 |  |  |  |
| Armadura base | 1934.7244516446 |  | 1934.724 |
|  | 1997.5422303813 |  | 1997.542 |
|  | 871.24155433826 |  | 871.242 |
|  | 833.36148675834 |  | 833.361 |
| Armadura refuerzo longitudinal | 199.14656362071 |  | 199.147 |
| Cota 154.50 | 101.01351354647 |  | 101.014 |
| Cota 153.45 | 901.5456084022 |  | 901.546 |
|  | 739.60831949802 |  | 739.608 |
| Cota 154.00 | 113.64020273977 |  | 113.640 |
|  | 121.21621625576 |  | 121.216 |
| Cota 156.30 | 228.22740716904 |  | 228.227 |
|  | 311.24788861505 |  | 311.248 |
|  | 26.516047305947 |  | 26.516 |
|  | 21.465371628624 |  | 21.465 |
| Cota 156.47 | 363.64864876727 |  | 363.649 |
|  | 37.880067579924 |  | 37.880 |
|  | 83.967483135499 |  | 83.967 |
|  | 467.81883461207 |  | 467.819 |
| Cota 156.90 | 57.451435829552 |  | 57.451 |
|  | 58.39843751905 |  | 58.398 |
|  | 132.58023652974 |  | 132.580 |
|  | 159.09628383568 |  | 159.096 |
| PARSHALL | 113.2 |  | 113.200 |
|  | 113.11 |  | 113.110 |
|  | 81.7 |  | 81.700 |
|  | 32 |  | 32.000 |
| ARQUETA PUESTA EN CARGA | 183.45 |  | 183.450 |
| Despuntes y recortes | 0.05 | 15357.85 | 767.893 |
| Subtotal |  |  | 16125.726 |
| Total |  |  | 16125.74 |

**600.550** ud Formación de nudo de pilares
17 ud × 203.13 (215.32 con costes indirectos) = 3660.44

| Medición | Uds. | Parcial |
|---|---|---|
| PILARES |  |  |
| P1 a P4 | 4 | 4.000 |
| P5 a P13 | 9 | 9.000 |
| P14, P15 | 2 | 2.000 |
| P16, P17 | 2 | 2.000 |
| Subtotal |  | 17.000 |
| Total |  | 17 |

**616.100** m² Encofrado plano en soleras y cimentaciones
286.58 m² × 11.53 (12.22 con costes indirectos) = 3502.01

| Medición | Uds. | Largo | Alto | Parcial |
|---|---|---|---|---|
| CIMENTACIÓN EDIFICIO |  |  |  |  |
| Zapatas |  |  |  |  |
| P1 a P4 | 16 | 2.5 | 0.5 | 20.000 |
| P5 a P13 | 36 | 2.8 | 0.6 | 60.480 |
| P14, P15 | 4 | 6 | 0.6 | 14.400 |
|  | 4 | 3.2 | 0.6 | 7.680 |
| P16, P17 | 4 | 3.5 | 0.5 | 7.000 |
|  | 4 | 2.7 | 0.5 | 5.400 |
| Vigas de atado | 4 | 4.8 | 0.4 | 7.680 |
|  | 2 | 3.15 | 0.4 | 2.520 |
|  | 2 | 2.9 | 0.4 | 2.320 |
|  | 4 | 2.75 | 0.4 | 4.400 |
|  | 2 | 3.6 | 0.4 | 2.880 |
|  | 2 | 4 | 0.4 | 3.200 |
|  | 2 | 1.85 | 0.4 | 1.480 |
|  | 2 | 1.8 | 0.4 | 1.440 |
|  | 2 | 2.65 | 0.4 | 2.120 |
|  | 2 | 11.8 | 0.4 | 9.440 |
|  | 2 | 3.35 | 0.4 | 2.680 |
|  | 2 | 2.2 | 0.4 | 1.760 |
|  | 2 | 2.05 | 0.4 | 1.640 |
|  | 2 | 3.05 | 0.4 | 2.440 |
|  | 2 | 4.27 | 0.4 | 3.416 |
| Losas |  |  |  |  |
| Losa exterior | 1 | 200.4 | 0.25 | 50.100 |
| Losas interiores | 2 | 2 | 0.25 | 1.000 |
|  | 2 | 3.2 | 0.25 | 1.600 |
|  | 4 | 1.5 | 0.25 | 1.500 |
|  | 2 | 0.95 | 0.25 | 0.475 |
|  | 4 | 2.2 | 0.4 | 3.520 |
|  | 4 | 10.05 | 0.4 | 16.080 |
|  | 2 | 1.5 | 0.3 | 0.900 |
|  | 2 | 1.6 | 0.3 | 0.960 |
|  | 4 | 4 | 0.4 | 6.400 |
|  | 4 | 6 | 0.4 | 9.600 |
|  | 2 | 10.7 | 0.4 | 8.560 |
|  | 2 | 11.05 | 0.4 | 8.840 |
| CIMENTACIÓN ARQUETA EXTERIOR |  |  |  |  |
| Losa | 2 | 5.8 | 0.3 | 3.480 |
|  | 2 | 2.4 | 0.3 | 1.440 |
| PARSHALL | 2 | 4.9 | 0.3 | 2.940 |
|  | 2 | 2.5 | 0.3 | 1.500 |
| ARQUETA PUESTA EN CARGA | 2 | 2.4 | 0.3 | 1.440 |
|  | 2 | 3.1 | 0.3 | 1.860 |
| Subtotal |  |  |  | 286.571 |
| Total |  |  |  | 286.58 |

###### 406010202 ESTRUCTURA (08/06/2000)
Importe: 488129.7
Relación comercial: 000, 0, 001, 002

**610.302** m³ Hormigón armado HA-30/B/20/IV+Qb en muros y alzados
287.89 m³ × 113.67 (120.49 con costes indirectos) = 34687.87

| Medición | Uds. | Largo | Ancho | Alto | Parcial |
|---|---|---|---|---|---|
| MUROS EDIFICIO |  |  |  |  |  |
| Cota 152.75 - 155.50 |  |  |  |  |  |
| Muro M40A | 1 | 22.35 | 0.4 | 2.75 | 24.585 |
| Muro M40B | 1 | 13.55 | 0.4 | 2.75 | 14.905 |
| Cota 152.75 - 158.10 |  |  |  |  |  |
| Muro M40B | 1 | 8.8 | 0.4 | 5.35 | 18.832 |
| Muro M40C | 1 | 21.6 | 0.4 | 5.35 | 46.224 |
| Muro M40D | 1 | 6 | 0.4 | 5.35 | 12.840 |
| Cota 154.50 - 156.61 |  |  |  |  |  |
| Muro M30A | 1 | 6.45 | 0.3 | 2.11 | 4.083 |
| Cota 153.45 - 158.10 |  |  |  |  |  |
| Muro M30A | 1 | 1.5 | 0.3 | 4.65 | 2.093 |
| Muro M40E | 1 | 12.35 | 0.4 | 4.65 | 22.971 |
|  | 1 | 20.4 | 0.4 | 4.65 | 37.944 |
|  | 1 | 10.05 | 0.4 | 4.65 | 18.693 |
| Cota 154.00 - 158.10 |  |  |  |  |  |
| Muro M40D | 2 | 2 | 0.4 | 4.1 | 6.560 |
| Muro M40F | 2 | 4 | 0.4 | 4.1 | 13.120 |
| Cota 156.30 - 158.10 |  |  |  |  |  |
| Muro M30A | 1 | 13.75 | 0.3 | 1.8 | 7.425 |
| Muro M40E | 1 | 1.4 | 0.4 | 1.8 | 1.008 |
| Cota 156.47 - 158.10 |  |  |  |  |  |
| Muro M40D | 2 | 9 | 0.4 | 1.63 | 11.736 |
| Muro M55A | 2 | 7.6 | 0.55 | 1.63 | 13.627 |
| Cota 156.90 - 158.10 |  |  |  |  |  |
| Muro M40D | 1 | 8.45 | 0.4 | 1.2 | 4.056 |
| Muro M40F | 1 | 5.5 | 0.4 | 1.2 | 2.640 |
| MUROS ARQUETA EXTERIOR | 2 | 5.4 | 0.25 | 1.8 | 4.860 |
|  | 2 | 1.5 | 0.25 | 1.8 | 1.350 |
| PARSHALL | 2 | 4.5 | 0.25 | 2.65 | 5.963 |
|  | 2 | 1.65 | 0.25 | 2.65 | 2.186 |
| ARQUETA PUESTA EN CARGA | 2 | 2.4 | 0.25 | 3.7 | 4.440 |
|  | 2 | 3.1 | 0.25 | 3.7 | 5.735 |
| Subtotal |  |  |  |  | 287.876 |
| Total |  |  |  |  | 287.89 |

**610.303** m³ Hormigón armado HA-30/B/20/IV+Qb en forjados y losas
38.76 m³ × 117.99 (125.07 con costes indirectos) = 4847.71

| Medición | Uds. | Largo | Ancho | Alto | Parcial |
|---|---|---|---|---|---|
| LOSAS |  |  |  |  |  |
| Cota 156.30 | 1 | 13.59 |  | 0.3 | 4.077 |
| Cota 156.47 | 1 | 20.44 |  | 0.4 | 8.176 |
| Cota 156.90 | 1 | 1.25 | 2 | 0.4 | 1.000 |
|  | 1 | 1.5 | 4.65 | 0.4 | 2.790 |
| Cota 158.10 | 1 | 42.83 |  | 0.25 | 10.708 |
| CIERRE FORJADO PLACAS ALVEOLARES |  |  |  |  |  |
| Cota 163.75 | 8 | 15 | 0.4 | 0.25 | 12.000 |
| Subtotal |  |  |  |  | 38.751 |
| Total |  |  |  |  | 38.76 |

**610.306** m² Hormigón armado HA-30/B/20/IV+Qb e=15 cm en escaleras
35.5 m² × 58.84 (62.37 con costes indirectos) = 2214.14

| Medición | Uds. | Largo | Ancho | Parcial |
|---|---|---|---|---|
|  | 1 | 7 | 1 | 7.000 |
|  | 1 | 7 | 1 | 7.000 |
|  | 1 | 15 | 1 | 15.000 |
|  | 1 | 6.5 | 1 | 6.500 |
| Subtotal |  |  |  | 35.500 |
| Total |  |  |  | 35.5 |

**610.200** m Pilar prefabricado HA 40x40 cm, hasta 4,00 m, sin ménsulas
33.95 m × 488.16 (517.45 con costes indirectos) = 17567.43

| Medición | Uds. | Largo | Parcial |
|---|---|---|---|
| PILARES |  |  |  |
| P1, P2, P3 | 3 | 7.4 | 22.200 |
| P13 a P17 | 5 | 2.35 | 11.750 |
| Subtotal |  |  | 33.950 |
| Total |  |  | 33.95 |

**610.203** m Pilar prefabricado HA 40x40 cm, de 4,00 a 8,50 m de altura, 2 mé
38.25 m × 515.62 (546.56 con costes indirectos) = 20905.92

| Medición | Uds. | Largo | Parcial |
|---|---|---|---|
| PILARES |  |  |  |
| P13 a P17 | 5 | 4.25 | 21.250 |
| Pm1, Pm3 | 2 | 4.25 | 8.500 |
| Pm4, Pm5 | 2 | 4.25 | 8.500 |
| Subtotal |  |  | 38.250 |
| Total |  |  | 38.25 |

**610.204** m Pilar prefabricado HA 40x40 cm, de 4,00 a 8,50 m de altura, 4 mé (07/02/2005)
4.25 m × 515.62 (546.56 con costes indirectos) = 2322.88
Pilar prefabricado de hormigón armado de sección 40x40 cm, de 4,00 a 8,50 m de altura, para acabado visto del hormigón, con cuatro ménsulas (2 por cara). La unidad incluye replanteo del pilar, izado y presentación del pilares mediante grúa, ajuste a su posición correcta y nivelación, formación de la unión con los elementos de apoyo, llenado y sellado de juntas, montaje y desmontaje de apeos complementarios.

| Código | Ud | Descripción | Rendimiento | Precio | Importe |
|---|---|---|---|---|---|
| MAT.PILP043 | m | Pilar pref. HA 40x40 cm, de 4,00 a 8,50 m de altura, 4 ménsulas (material; 25/08/2020) | 1 | 371.53 | 371.53 |
| MAQ.GRU500 | h | Grúa 25 Tn a 40 m | 0.378 | 270.46 | 102.23 |
| MO.OFI001 | h | Oficial 1ª | 0.38 | 15.59 | 5.92 |
| MO.PEO001 | h | Peón | 0.76 | 14.98 | 11.38 |
| %.AUX005 | % | Medios auxiliares y resto de obra | 5 % | 491.06 | 24.55 |
|  |  | Total |  |  | 515.62 |

Relación comercial: 000, 0, 001, 002

| Medición | Uds. | Largo | Parcial |
|---|---|---|---|
| PILARES |  |  |  |
| Pm2 | 1 | 4.25 | 4.250 |
| Subtotal |  |  | 4.250 |
| Total |  |  | 4.25 |

**600.550** ud Formación de nudo de pilares
21 ud × 203.13 (215.32 con costes indirectos) = 4521.72

| Medición | Uds. | Parcial |
|---|---|---|
| PILARES |  |  |
| P1, P2, P3 | 6 | 6.000 |
| P13 a P17 | 10 | 10.000 |
| Pm1, Pm3 | 2 | 2.000 |
| Pm4, Pm5 | 2 | 2.000 |
| Pm2 | 1 | 1.000 |
| Subtotal |  | 21.000 |
| Total |  | 21 |

**610.504** m Viga prefabricada HA tipo L (40x40)+(25x25) (07/02/2005)
13.8 m × 462.84 (490.61 con costes indirectos) = 6770.42
Viga prefabricada de hormigón armado tipo L, de (40x40)+(25x25) cm, con un momento flector máximo de 480 KN·m. La unidad comprende replanteo de las vigas, izado y presentación de las vigas mediante grúa, ajuste a su posición correcta y nivelación, formación de la unión con los elementos de apoyo, llenado y sellado de juntas, montaje y desmontaje de apeos complementarios.

| Código | Ud | Descripción | Rendimiento | Precio | Importe |
|---|---|---|---|---|---|
| MAT.VIGP011 | m | Viga prefabricada HA tipo L (40x40)+(25x25) (material; 25/08/2020) | 1 | 425 | 425.00 |
| MAQ.GRU500 | h | Grúa 25 Tn a 40 m | 0.05 | 270.46 | 13.52 |
| MO.OFI001 | h | Oficial 1ª | 0.05 | 15.59 | 0.78 |
| MO.PEO001 | h | Peón | 0.1 | 14.98 | 1.50 |
| %.AUX005 | % | Medios auxiliares y resto de obra | 5 % | 440.80 | 22.04 |
|  |  | Total |  |  | 462.84 |

Relación comercial: 000, 0, 001, 002

| Medición | Uds. | Largo | Parcial |
|---|---|---|---|
| COTA 159.25 |  |  |  |
| Pórtico 3 | 2 | 6.9 | 13.800 |
| Subtotal |  |  | 13.800 |
| Total |  |  | 13.8 |

**610.507** m Viga prefabricada HA tipo L (55x40)+(25x25) (07/02/2005)
25.82 m × 520.59 (551.83 con costes indirectos) = 14248.25
Viga prefabricada de hormigón armado tipo L, de (55x40)+(25x25) cm, con un momento flector máximo de 480 KN·m. La unidad comprende replanteo de las vigas, izado y presentación de las vigas mediante grúa, ajuste a su posición correcta y nivelación, formación de la unión con los elementos de apoyo, llenado y sellado de juntas, montaje y desmontaje de apeos complementarios.

| Código | Ud | Descripción | Rendimiento | Precio | Importe |
|---|---|---|---|---|---|
| MAT.VIGP013 | m | Viga prefabricada HA tipo L (55x40)+(25x25) (material; 25/08/2020) | 1 | 480 | 480.00 |
| MAQ.GRU500 | h | Grúa 25 Tn a 40 m | 0.05 | 270.46 | 13.52 |
| MO.OFI001 | h | Oficial 1ª | 0.05 | 15.59 | 0.78 |
| MO.PEO001 | h | Peón | 0.1 | 14.98 | 1.50 |
| %.AUX005 | % | Medios auxiliares y resto de obra | 5 % | 495.80 | 24.79 |
|  |  | Total |  |  | 520.59 |

Relación comercial: 000, 0, 001, 002

| Medición | Uds. | Largo | Parcial |
|---|---|---|---|
| COTA 159.25 |  |  |  |
| Pórtico 1 | 1 | 5.41 | 5.410 |
| Pórtico 2 | 1 | 5.41 | 5.410 |
| Cota 163.75 |  |  |  |
| Pórtico 1 | 2 | 7.5 | 15.000 |
| Subtotal |  |  | 25.820 |
| Total |  |  | 25.82 |

**610.505** m Viga prefabricada HA tipo T invertida (40x55)+(25x25) (07/02/2005)
13.8 m × 510.09 (540.7 con costes indirectos) = 7461.66
Viga prefabricada de hormigón armado tipo T invertida, de (40x55)+(25x25) cm, con un momento flector máximo de 480 KN·m. La unidad comprende replanteo de las vigas, izado y presentación de las vigas mediante grúa, ajuste a su posición correcta y nivelación, formación de la unión con los elementos de apoyo, llenado y sellado de juntas, montaje y desmontaje de apeos complementarios.

| Código | Ud | Descripción | Rendimiento | Precio | Importe |
|---|---|---|---|---|---|
| MAT.VIGP010 | m | Viga prefabricada HA tipo T invertida (40x55)+(25x25) (material; 25/08/2020) | 1 | 470 | 470.00 |
| MAQ.GRU500 | h | Grúa 25 Tn a 40 m | 0.05 | 270.46 | 13.52 |
| MO.OFI001 | h | Oficial 1ª | 0.05 | 15.59 | 0.78 |
| MO.PEO001 | h | Peón | 0.1 | 14.98 | 1.50 |
| %.AUX005 | % | Medios auxiliares y resto de obra | 5 % | 485.80 | 24.29 |
|  |  | Total |  |  | 510.09 |

Relación comercial: 000, 0, 001, 002

| Medición | Uds. | Largo | Parcial |
|---|---|---|---|
| COTA 159.25 |  |  |  |
| Pórtico 4 | 2 | 6.9 | 13.800 |
| Subtotal |  |  | 13.800 |
| Total |  |  | 13.8 |

**610.506** m Viga prefabricada HA tipo T invertida (55x55)+(25x25) (07/02/2005)
15 m × 510.09 (540.7 con costes indirectos) = 8110.50
Viga prefabricada de hormigón armado tipo T invertida, de (55x55)+(25x25) cm, con un momento flector máximo de 480 KN·m. La unidad comprende replanteo de las vigas, izado y presentación de las vigas mediante grúa, ajuste a su posición correcta y nivelación, formación de la unión con los elementos de apoyo, llenado y sellado de juntas, montaje y desmontaje de apeos complementarios.

| Código | Ud | Descripción | Rendimiento | Precio | Importe |
|---|---|---|---|---|---|
| MAT.VIGP012 | m | Viga prefabricada HA tipo T invertida (55x55)+(25x25) (material; 25/08/2020) | 1 | 470 | 470.00 |
| MAQ.GRU500 | h | Grúa 25 Tn a 40 m | 0.05 | 270.46 | 13.52 |
| MO.OFI001 | h | Oficial 1ª | 0.05 | 15.59 | 0.78 |
| MO.PEO001 | h | Peón | 0.1 | 14.98 | 1.50 |
| %.AUX005 | % | Medios auxiliares y resto de obra | 5 % | 485.80 | 24.29 |
|  |  | Total |  |  | 510.09 |

Relación comercial: 000, 0, 001, 002

| Medición | Uds. | Largo | Parcial |
|---|---|---|---|
| Cota 163.75 |  |  |  |
| Pórtico 2 | 2 | 7.5 | 15.000 |
| Subtotal |  |  | 15.000 |
| Total |  |  | 15 |

**610.520** m Viga prefabricada doble T 60x110 cm
120 m × 714.16 (757.01 con costes indirectos) = 90841.20

| Medición | Uds. | Largo | Parcial |
|---|---|---|---|
| FORJADO 163.75 | 8 | 15 | 120.000 |
| Total |  |  | 120 |

**610.602** m² Forjado alveoplaca 15+5 cm carga 1.000 Kg/m² HA-30/B/20/IV+Qb
162.2 m² × 162.92 (172.7 con costes indirectos) = 28011.94

| Medición | Uds. | Largo | Ancho | Parcial |
|---|---|---|---|---|
| FORJADO +159.25 | 1 | 5.6 | 15 | 84.000 |
|  | 1 | 6.8 | 11.5 | 78.200 |
| Subtotal |  |  |  | 162.200 |
| Total |  |  |  | 162.2 |

**610.600** m² Forjado alveoplaca 25+5 cm carga 1.000 Kg/m² HA-30/B/20/IV+Qb
759 m² × 177.52 (188.17 con costes indirectos) = 142821.03

| Medición | Uds. | Largo | Ancho | Parcial |
|---|---|---|---|---|
| FORJADO 163.75 | 1 | 50.6 | 15 | 759.000 |
| Total |  |  |  | 759 |

**600.100** Kg Acero corrugado B-500 SD
30926.79 Kg × 1.41 (1.49 con costes indirectos) = 46080.92

| Medición | Uds. | Largo | Parcial |
|---|---|---|---|
| MUROS EDIFICIO |  |  |  |
| Cota 152.75 - 155.50 |  |  |  |
| Muro M40A | 1650.6239447952 |  | 1650.624 |
|  | 2010.8002540343 |  | 2010.800 |
| Muro M40B | 1002.1645379114 |  | 1002.165 |
|  | 1232.9961997265 |  | 1232.996 |
| Cota 152.75 - 158.10 |  |  |  |
| Muro M40B | 648.45940688383 |  | 648.459 |
|  | 1568.2347978089 |  | 1568.235 |
| Muro M40C | 795.83654481197 |  | 795.837 |
|  | 1875.0633452063 |  | 1875.063 |
| Muro M40D | 153.51785200848 |  | 153.518 |
|  | 213.07538013707 |  | 213.075 |
| Cota 154.50 - 156.61 |  |  |  |
| Muro M30A | 97.659549229493 |  | 97.660 |
|  | 91.555827402649 |  | 91.556 |
| Cota 153.45 - 158.10 |  |  |  |
| Muro M30A | 48.829774614746 |  | 48.830 |
|  | 53.268845034269 |  | 53.269 |
| Muro M40E | 729.51683274431 |  | 729.517 |
|  | 539.0807117468 |  | 539.081 |
|  | 1195.352882569 |  | 1195.353 |
|  | 3050.7067551126 |  | 3050.707 |
|  | 588.88708185384 |  | 588.887 |
|  | 1525.3533775563 |  | 1525.353 |
| Cota 154.00 - 158.10 |  |  |  |
| Muro M40D | 53.022230010962 |  | 53.022 |
|  | 59.557528128592 |  | 59.558 |
| Muro M40D | 106.04446002192 |  | 106.044 |
|  | 119.11505625718 |  | 119.115 |
| Cota 156.30 - 158.10 |  |  |  |
| Muro M30A | 178.67258438578 |  | 178.673 |
|  | 155.92234848572 |  | 155.922 |
| Muro M40E | 37.288191523988 |  | 37.288 |
|  | 305.7631704967 |  | 305.763 |
| Cota 156.47 - 158.10 |  |  |  |
| Muro M40D | 108.20234147586 |  | 108.202 |
|  | 103.2083872539 |  | 103.208 |
| Muro M55A | 287.43868780491 |  | 287.439 |
|  | 244.50399870729 |  | 244.504 |
| Cota 156.90 - 158.10 |  |  |  |
| Muro M40D | 79.533345016443 |  | 79.533 |
|  | 64.736443618035 |  | 64.736 |
| Muro M40F | 146.48932384424 |  | 146.489 |
|  | 123.5837204795 |  | 123.584 |
| MUROS ARQUETA EXTERIOR | 189.85016370213 |  | 189.850 |
|  | 177.38525396411 |  | 177.385 |
|  | 56.251900356188 |  | 56.252 |
|  | 52.736156583926 |  | 52.736 |
| FORJADOS PLACAS ALVEOLARES |  |  |  |
| Cota 159.25 |  |  |  |
| Armadura base | 93.22047880997 |  | 93.220 |
|  | 93.22047880997 |  | 93.220 |
|  | 86.783826701663 |  | 86.784 |
|  | 87.538468672981 |  | 87.538 |
| Refuerzo longitudinal | 39.458403729088 |  | 39.458 |
|  | 17.361697640799 |  | 17.362 |
|  | 7.8916807458176 |  | 7.892 |
|  | 11.285103466519 |  | 11.285 |
|  | 10.653769006854 |  | 10.654 |
|  | 15.783361491635 |  | 15.783 |
|  | 21.307538013707 |  | 21.308 |
|  | 13.41585726789 |  | 13.416 |
| Cota 163.75 |  |  |  |
| Armadura base | 842.31361210437 |  | 842.314 |
|  | 842.31361210437 |  | 842.314 |
| Refuerzo longitudinal | 91.227829421651 |  | 91.228 |
|  | 708.35726374459 |  | 708.357 |
| LOSAS |  |  |  |
| Cota 159.25 |  |  |  |
| Refuerzo transversal | 246.6150233068 |  | 246.615 |
|  | 188.6604928297 |  | 188.660 |
|  | 59.976773668214 |  | 59.977 |
| Armadura base | 394.58403729088 |  | 394.584 |
|  | 911.48912614193 |  | 911.489 |
|  | 243.65564302712 |  | 243.656 |
|  | 133.17211258567 |  | 133.172 |
|  | 636.26676013154 |  | 636.267 |
|  | 411.35385887574 |  | 411.354 |
|  | 424.17784008769 |  | 424.178 |
|  | 50.309464754587 |  | 50.309 |
| PARSHALL | 120.5 |  | 120.500 |
|  | 47.14 |  | 47.140 |
|  | 111.86 |  | 111.860 |
|  | 41.1 |  | 41.100 |
| ARQUETA PUESTA EN CARGA | 730.8 |  | 730.800 |
| Despuntes y recortes | 0.05 | 29454.09 | 1472.705 |
| Subtotal |  |  | 30926.787 |
| Total |  |  | 30926.79 |

**616.110** m² Encofrado plano en muros y alzados
1480.09 m² × 14.77 (15.66 con costes indirectos) = 23178.21

| Medición | Uds. | Largo | Alto | Parcial |
|---|---|---|---|---|
| MUROS EDIFICIO |  |  |  |  |
| Cota 152.75 - 155.50 |  |  |  |  |
| Muro M40A | 2 | 22.35 | 2.75 |  |
| Muro M40B | 2 | 13.55 | 2.75 |  |
| Cota 152.75 - 158.10 |  |  |  |  |
| Muro M40B | 2 | 8.8 | 5.35 |  |
| Muro M40C | 2 | 21.6 | 5.35 |  |
| Muro M40D | 2 | 6 | 5.35 |  |
| Cota 154.50 - 156.61 |  |  |  |  |
| Muro M30A | 2 | 6.45 | 2.11 |  |
| Cota 153.45 - 158.10 |  |  |  |  |
| Muro M30A | 2 | 1.5 | 4.65 |  |
| Muro M40E | 2 | 12.35 | 4.65 |  |
|  | 2 | 20.4 | 4.65 |  |
|  | 2 | 10.05 | 4.65 |  |
| Cota 154.00 - 158.10 |  |  |  |  |
| Muro M40D | 4 | 2 | 4.1 |  |
| Muro M40F | 4 | 4 | 4.1 |  |
| Cota 156.30 - 158.10 |  |  |  |  |
| Muro M30A | 2 | 13.75 | 1.8 |  |
| Muro M40E | 2 | 1.4 | 1.8 |  |
| Cota 156.47 - 158.10 |  |  |  |  |
| Muro M40D | 4 | 9 | 1.63 |  |
| Muro M55A | 4 | 7.6 | 1.63 |  |
| Cota 156.90 - 158.10 |  |  |  |  |
| Muro M40D | 2 | 8.45 | 1.2 |  |
| Muro M40F | 2 | 5.5 | 1.2 |  |
| MUROS ARQUETA EXTERIOR | 2 | 5.4 | 1.8 |  |
|  | 2 | 2 | 1.8 |  |
|  | 2 | 4.9 | 1.8 |  |
|  | 2 | 1.5 | 1.8 |  |
| PARSHALL | 2 | 4.5 | 2.65 |  |
|  | 2 | 4 | 2.65 |  |
|  | 2 | 1.65 | 2.65 |  |
|  | 2 | 2.15 | 2.65 |  |
| ARQUETA PUESTA EN CARGA | 2 | 2.4 | 3.7 |  |
|  | 4 | 0.25 | 3.7 |  |
|  | 2 | 3.1 | 3.7 |  |
| Subtotal |  |  |  |  |
| Total |  |  |  | 1480.09 |

**616.130** m² Encofrado plano en forjados y losas
138.5 m² × 28.2 (29.89 con costes indirectos) = 4139.77

| Medición | Uds. | Largo | Ancho | Alto | Parcial |
|---|---|---|---|---|---|
| LOSAS |  |  |  |  |  |
| Cota 156.30 | 1 | 13.59 |  |  | 13.590 |
|  | 1 | 26.9 |  | 0.3 | 8.070 |
|  | 1 | 20.44 |  |  | 20.440 |
|  | 1 | 54.8 |  | 0.4 | 21.920 |
| Cota 156.90 | 1 | 1.25 | 2 |  | 2.500 |
|  | 2 | 1.25 |  | 0.4 | 1.000 |
|  | 2 | 2 |  | 0.4 | 1.600 |
|  | 1 | 1.5 | 4.65 |  | 6.975 |
|  | 2 | 1.5 |  | 0.4 | 1.200 |
|  | 2 | 4.65 |  | 0.4 | 3.720 |
| Cota 158.10 | 1 | 42.83 |  |  | 42.830 |
|  | 1 | 58.6 |  | 0.25 | 14.650 |
| Subtotal |  |  |  |  | 138.495 |
| Total |  |  |  |  | 138.5 |

**608.001** Kg Acero S275 J2G3 en perfiles
6575.65 Kg × 3.17 (3.36 con costes indirectos) = 22094.18

| Medición | Uds. | Parcial |
|---|---|---|
| PUENTE GRÚA | 5050.65075 | 5050.651 |
| CONTENEDORES | 570 | 570.000 |
|  | 955 | 955.000 |
| Subtotal |  | 6575.651 |
| Total |  | 6575.65 |

**500.004** m Cinta de PVC 22 mm sin bulbo en juntas de construcción
120 m × 40.94 (43.4 con costes indirectos) = 5208.00

| Medición | Uds. | Largo | Parcial |
|---|---|---|---|
| Juntas horizontales muros | 1 | 120 | 120.000 |
| Total |  |  | 120 |

**500.005** m Perfil hidroexpansivo en juntas de construcción
80 m × 13.02 (13.8 con costes indirectos) = 1104.00

| Medición | Uds. | Largo | Parcial |
|---|---|---|---|
| Juntas verticales muros | 1 | 70 | 70.000 |
| Varios | 1 | 10 | 10.000 |
| Subtotal |  |  | 80.000 |
| Total |  |  | 80 |

**500.003** m³ Cimbra
50.2 m³ × 18.64 (19.76 con costes indirectos) = 991.95

| Medición | Uds. | Largo | Ancho | Alto | Parcial |
|---|---|---|---|---|---|
| Desbaste | 1 | 5.53 | 2.8 | 1.6 | 24.774 |
| Alivio | 1 | 5.53 | 1.4 | 1.35 | 10.452 |
|  | 1 | 7.2 | 1.6 | 1.3 | 14.976 |
| Subtotal |  |  |  |  | 50.202 |
| Total |  |  |  |  | 50.2 |

###### 406010203 CUBIERTA (08/06/2000)
Importe: 36789.79

**610.020** m³ Hormigón en masa HNE-20/B/40
78.01 m³ × 76.89 (81.5 con costes indirectos) = 6357.82

| Medición | Uds. | Largo | Ancho | Alto | Parcial |
|---|---|---|---|---|---|
| Pendientes | 1 | 50.92 | 15.32 | 0.1 | 78.009 |
| Total |  |  |  |  | 78.01 |

**609.001** m² Enfoscado paramentos verticales
132.48 m² × 17.5 (18.55 con costes indirectos) = 2457.50

| Medición | Uds. | Largo | Alto | Parcial |
|---|---|---|---|---|
| Nivel 163.40 | 2 | 50.92 | 1 | 101.840 |
|  | 2 | 15.32 | 1 | 30.640 |
| Subtotal |  |  |  | 132.480 |
| Total |  |  |  | 132.48 |

**609.004** m² Pintura plástica exteriores / interiores
132.48 m² × 5.76 (6.11 con costes indirectos) = 809.45

| Medición | Uds. | Largo | Alto | Parcial |
|---|---|---|---|---|
| Nivel 163.40 | 2 | 50.92 | 1 | 101.840 |
|  | 2 | 15.32 | 1 | 30.640 |
| Subtotal |  |  |  | 132.480 |
| Total |  |  |  | 132.48 |

**695.100** m Línea de vida permanente anclada panel prefabricado
132.48 m × 169.1 (179.25 con costes indirectos) = 23747.04

| Medición | Uds. | Largo | Parcial |
|---|---|---|---|
| Nivel 163.40 | 2 | 50.92 | 101.840 |
|  | 2 | 15.32 | 30.640 |
| Subtotal |  |  | 132.480 |
| Total |  |  | 132.48 |

**610.511** m Albardilla metálica chapa plegada de aluminio lacado en color
132.48 m × 24.34 (25.8 con costes indirectos) = 3417.98

| Medición | Uds. | Largo | Parcial |
|---|---|---|---|
| CERRAMIENTO EXTERIOR | 2 | 50.92 | 101.840 |
|  | 2 | 15.32 | 30.640 |
| Subtotal |  |  | 132.480 |
| Total |  |  | 132.48 |

###### 406010204 IMPERMEABILIZACIÓN (24/06/2014)
Importe: 39121.88

**625.320** m² Impermeabilización cubierta protección mineral ligera
912.57 m² × 40.44 (42.87 con costes indirectos) = 39121.88

| Medición | Uds. | Largo | Ancho | Alto | Parcial |
|---|---|---|---|---|---|
| Nivel |  |  |  |  |  |
| Planta | 1 | 50.92 | 15.32 |  | 780.094 |
| Remates verticales | 2 | 50.92 |  | 1 | 101.840 |
|  | 2 | 15.32 |  | 1 | 30.640 |
| Subtotal |  |  |  |  | 912.574 |
| Total |  |  |  |  | 912.57 |

##### 4S.06.01.03 CARPINTERÍA Y REVESTIMIENTO (19/11/1998)
Importe: 434494.94

###### 406010301 TABIQUERIA Y REVESTIMIENTOS (19/11/1998)
Importe: 186902.62

**613.300** m² Fachada pesada de paneles prefabricados de hormigón armado
876.6 m² × 145.83 (154.58 con costes indirectos) = 135504.83

| Medición | Uds. | Largo | Alto | Parcial |
|---|---|---|---|---|
| CERRAMIENTO EXTERIOR | 2 | 50.92 | 7.9 | 804.536 |
|  | 2 | 15.32 | 7.9 | 242.056 |
| A descontar carpinterías | -2 | 4 | 0.75 | -6.000 |
|  | -3 | 2.4 | 3.8 | -27.360 |
|  | -2 | 2.4 | 3 | -14.400 |
|  | -2 | 1.13 | 2.2 | -4.972 |
|  | -5 | 4 | 3.8 | -76.000 |
|  | -1 | 1 | 5.75 | -5.750 |
|  | -1 | 2.4 | 1 | -2.400 |
|  | -1 | 2.4 | 0.75 | -1.800 |
|  | -8 | 4 | 0.75 | -24.000 |
|  | -3 | 1.6 | 0.95 | -4.560 |
|  | -6 | 0.4 | 0.4 | -0.960 |
|  | -1 | 2.4 | 0.75 | -1.800 |
| Subtotal |  |  |  | 876.590 |
| Total |  |  |  | 876.6 |

**613.020** m² Fábrica bloque hormigón vibrado 20 cm
214.91 m² × 28.45 (30.16 con costes indirectos) = 6481.69

| Medición | Uds. | Largo | Alto | Parcial |
|---|---|---|---|---|
| CERRAMIENTOS INTERIORES |  |  |  |  |
| Planta baja | 1 | 7.43 | 3.5 | 26.005 |
|  | 1 | 4.5 | 3.5 | 15.750 |
|  | 2 | 6.8 | 3.45 | 46.920 |
|  | 2 | 2.8 | 3.45 | 19.320 |
| Planta alta | 1 | 15.32 | 3.85 | 58.982 |
|  | 1 | 6.05 | 3.85 | 23.293 |
|  | 1 | 3.25 | 3.85 | 12.513 |
|  | 1 | 3.15 | 3.85 | 12.128 |
| Subtotal |  |  |  | 214.911 |
| Total |  |  |  | 214.91 |

**613.015** m² Fábrica bloque hormigón vibrado 15 cm
86.43 m² × 27.99 (29.67 con costes indirectos) = 2564.38

| Medición | Uds. | Largo | Alto | Parcial |
|---|---|---|---|---|
| PLANTA ALTA |  |  |  |  |
| Aseos | 2 | 6.5 | 3.85 | 50.050 |
|  | 1 | 3.25 | 3.85 | 12.513 |
|  | 4 | 1.55 | 3.85 | 23.870 |
| Subtotal |  |  |  | 86.433 |
| Total |  |  |  | 86.43 |

**609.000** m² Enfoscado paramentos horizontales
1044.42 m² × 19.07 (20.21 con costes indirectos) = 21107.73

| Medición | Uds. | Largo | Ancho | Parcial |
|---|---|---|---|---|
| FORJADOS |  |  |  |  |
| Planta Baja | 1 | 300.68 |  | 300.680 |
| A descontar huecos | -1 | 4.3 | 1 | -4.300 |
|  | -1 | 10.3 | 0.85 | -8.755 |
|  | -1 | 2.8 | 1 | -2.800 |
|  | -1 | 20.49 |  | -20.490 |
| Planta Cubierta | 1 | 50.92 | 15.32 | 780.094 |
| Subtotal |  |  |  | 1044.429 |
| Total |  |  |  | 1044.42 |

**609.001** m² Enfoscado paramentos verticales
602.7 m² × 17.5 (18.55 con costes indirectos) = 11180.09

| Medición | Uds. | Largo | Alto | Parcial |
|---|---|---|---|---|
| CERRAMIENTO EXTERIORES |  |  |  |  |
| Fábrica 20 cm |  |  |  |  |
| Planta baja | 2 | 7.43 | 3.5 |  |
|  | 2 | 4.5 | 3.5 |  |
|  | 4 | 6.8 | 3.45 |  |
|  | 4 | 2.8 | 3.45 |  |
| Planta alta | 2 | 15.32 | 3.85 |  |
|  | 2 | 6.05 | 3.85 |  |
|  | 2 | 3.25 | 3.85 |  |
|  | 2 | 3.15 | 3.85 |  |
| Fábrica 15 cm | 4 | 6.5 | 3.85 |  |
|  | 2 | 3.25 | 3.85 |  |
|  | 8 | 1.55 | 3.85 |  |
| Subtotal |  |  |  |  |
| Total |  |  |  | 602.7 |

**609.004** m² Pintura plástica exteriores / interiores
1647.12 m² × 5.76 (6.11 con costes indirectos) = 10063.90

| Medición | Uds. | Largo | Parcial |
|---|---|---|---|
| PARAMENTOS VERTICALES | 1 | 602.7 | 602.700 |
| PARAMENTOS HORIZONTALES | 1 | 1044.42 | 1044.420 |
| Subtotal |  |  | 1647.120 |
| Total |  |  | 1647.12 |

###### 406010302 PAVIMENTOS Y ALICATADOS (15/03/2007)
Importe: 40351.76

**500.800** m² Pavimento continuo hormigón HM-25/B/20/I 10 cm armado fibras pol
1044.42 m² × 22.31 (23.65 con costes indirectos) = 24700.53

| Medición | Uds. | Largo | Ancho | Parcial |
|---|---|---|---|---|
| PLANTA BAJA | 1 | 50.92 | 15.32 | 780.094 |
| PLANTA PRIMERA | 1 | 300.68 |  | 300.680 |
| A descontar huecos | -1 | 4.3 | 1 | -4.300 |
|  | -1 | 10.3 | 0.85 | -8.755 |
|  | -1 | 2.8 | 1 | -2.800 |
|  | -1 | 20.49 |  | -20.490 |
| Subtotal |  |  |  | 1044.429 |
| Total |  |  |  | 1044.42 |

**608.078** m² Celosía tramex galvanizada 30x30 pletinas 25x3 mm
70.37 m² × 119.13 (126.28 con costes indirectos) = 8886.32

| Medición | Uds. | Largo | Ancho | Parcial |
|---|---|---|---|---|
| Cota 154.50 | 1 | 1.6 | 0.84 | 1.344 |
| Cota 155.50 | 1 | 10.25 | 1 | 10.250 |
| Cota 158.10 | 1 | 4.9 | 1.6 | 7.840 |
|  | 1 | 1.95 | 1.6 | 3.120 |
|  | 1 | 11.65 | 1.2 | 13.980 |
|  | 1 | 0.8 | 1.2 | 0.960 |
|  | 2 | 3.3 | 1.2 | 7.920 |
|  | 1 | 5.3 | 0.8 | 4.240 |
|  | 1 | 2.05 | 1.1 | 2.255 |
|  | 1 | 2.1 | 1.4 | 2.940 |
|  | 1 | 4.7 | 1.6 | 7.520 |
| Arqueta exterior | 1 | 5 | 1.6 | 8.000 |
| Subtotal |  |  |  | 70.369 |
| Total |  |  |  | 70.37 |

**500.019** m² Pav. gres porcel prens rect, BIa, clase 1, 33,3x33,3 cm, Urbatek (15/03/2007)
60.53 m² × 68.72 (72.84 con costes indirectos) = 4409.01
Pavimento de gres porcelánico prensado, rectificado, grupo BIa (absorción de agua E <=0,5%) según UNE-EN-14411, clase 1 según C.T.E. DB SUA-1, Urbatek, Porcelanosa o equivalente, de 33,3x33,3 cm, recibido con adhesivo cementoso, con marcado CE según UNE-EN 12004, incluso atezado de hormigón aligerado de 13 cm de espesor medio, p.p. de rodapié del mismo material, rejuntado con mortero preparado flexible y limpieza.

| Código | Ud | Descripción | Rendimiento | Precio | Importe |
|---|---|---|---|---|---|
| MO.OFI001 | h | Oficial 1ª | 0.7 | 15.59 | 10.91 |
| MO.PEO001 | h | Peón | 0.5 | 14.98 | 7.49 |
| E33EBAA0400 | m² | Baldosa gres porcel prens, BIa, clase 1, 33,3x33,3 cm, Urbatek-P (material; 13/10/2020) | 1.05 | 22.92 | 24.07 |
| E33EBC0360 | ud | Rodapié gres porcel prens 10x33,3 cm, Urbatek-Porcelanosa (material; 13/10/2020) | 3.63 | 3.18 | 11.54 |
| E01FA0250 | kg | Adhesivo cementoso C 2TE, One-flex, Butech (material; 15/03/2007) | 4.5 | 0.89 | 4.01 |
| E01FB0150 | kg | Mortero rejuntado cementoso mejorado, coloreado, CG 2, Colorstuk (material; 13/10/2020) | 0.14 | 1.48 | 0.21 |
| MAT.AGU001 | m³ | Agua | 0.002 | 0.63 | 0.00 |
| A03B0010 | m³ | Hormigón aligerado de cemento y picón. (material; 16/09/2011) | 0.13 | 65.34 | 8.49 |
| %.AUX003 | % | Medios auxiliares y resto de obra | 3 % | 66.72 | 2.00 |
|  |  | Total |  |  | 68.72 |

| Medición | Uds. | Largo | Ancho | Parcial |
|---|---|---|---|---|
| OFICINAS | 1 | 3.21 | 3.11 | 9.983 |
|  | 1 | 5.99 | 5.09 | 30.489 |
|  | 1 | 2.7 | 9.71 | 26.217 |
|  | -1 | 1.4 | 4.4 | -6.160 |
| Subtotal |  |  |  | 60.529 |
| Total |  |  |  | 60.53 |

**500.020** m² Pav. gres porcel prens rect, BIa, clase 2, 29,7x59,6 cm, Urbatek (15/03/2007)
20.15 m² × 92.72 (98.28 con costes indirectos) = 1980.34
Pavimento de gres porcelánico prensado, rectificado, grupo BIa (absorción de agua E <=0,5%) según UNE-EN-14411, clase 2 según C.T.E. DB SUA-1, Urbatek, Porcelanosa o equivalente, de 29,7x59,6 cm, recibido con adhesivo cementoso, con marcado CE según UNE-EN 12004, incluso atezado de hormigón aligerado de 13 cm de espesor medio, p.p. de rodapié del mismo material, rejuntado con mortero preparado flexible y limpieza.

| Código | Ud | Descripción | Rendimiento | Precio | Importe |
|---|---|---|---|---|---|
| MO.OFI001 | h | Oficial 1ª | 0.7 | 15.59 | 10.91 |
| MO.PEO001 | h | Peón | 0.5 | 14.98 | 7.49 |
| E33EBAB0060 | m² | Baldosa gres porcel prens, BIa, clase 2, 29,7x59,6 cm, Urbatek-P (material; 02/04/2014) | 1.05 | 41.44 | 43.51 |
| E33EBC0400 | ud | Rodapié gres porcel prens 9x59,6 cm, Porcelanosa (material; 13/10/2020) | 2.01 | 7.66 | 15.40 |
| E01FA0250 | kg | Adhesivo cementoso C 2TE, One-flex, Butech | 4.5 | 0.89 | 4.01 |
| E01FB0150 | kg | Mortero rejuntado cementoso mejorado, coloreado, CG 2, Colorstuk | 0.14 | 1.48 | 0.21 |
| MAT.AGU001 | m³ | Agua | 0.002 | 0.63 | 0.00 |
| A03B0010 | m³ | Hormigón aligerado de cemento y picón. | 0.13 | 65.34 | 8.49 |
| %.AUX003 | % | Medios auxiliares y resto de obra | 3 % | 90.02 | 2.70 |
|  |  | Total |  |  | 92.72 |

| Medición | Uds. | Largo | Ancho | Parcial |
|---|---|---|---|---|
| BAÑOS | 1 | 3.21 | 1.72 | 5.521 |
|  | 3 | 1 | 1.43 | 4.290 |
|  | 1 | 3.21 | 3.22 | 10.336 |
| Subtotal |  |  |  | 20.147 |
| Total |  |  |  | 20.15 |

**500.022** m² Pav. gres porcel prens , BIa, clase 3, 59,6x59,6 cm, Porcelanosa (15/03/2007)
1.44 m² × 103.99 (110.23 con costes indirectos) = 158.73
Pavimento de gres porcelánico prensado, grupo BIa (absorción de agua E <=0,5%) según UNE-EN-14411, clase 3 según C.T.E. DB SUA-1, Porcelanosa o equivalente, de 59,6x59,6 cm, recibido con adhesivo cementoso, con marcado CE según UNE-EN 12004, incluso atezado de hormigón aligerado de 13 cm de espesor medio, p.p. de rodapié del mismo material, rejuntado con mortero preparado flexible y limpieza.

| Código | Ud | Descripción | Rendimiento | Precio | Importe |
|---|---|---|---|---|---|
| MO.OFI001 | h | Oficial 1ª | 0.7 | 15.59 | 10.91 |
| MO.PEO001 | h | Peón | 0.5 | 14.98 | 7.49 |
| E33EBAC0190 | m² | Baldosa gres porcel prens, BIa, clase 3, 59,6x59,6 cm, Porcelano (material; 13/10/2020) | 1.05 | 51.86 | 54.45 |
| E33EBC0400 | ud | Rodapié gres porcel prens 9x59,6 cm, Porcelanosa | 2.01 | 7.66 | 15.40 |
| E01FA0250 | kg | Adhesivo cementoso C 2TE, One-flex, Butech | 4.5 | 0.89 | 4.01 |
| E01FB0150 | kg | Mortero rejuntado cementoso mejorado, coloreado, CG 2, Colorstuk | 0.14 | 1.48 | 0.21 |
| MAT.AGU001 | m³ | Agua | 0.002 | 0.63 | 0.00 |
| A03B0010 | m³ | Hormigón aligerado de cemento y picón. | 0.13 | 65.34 | 8.49 |
| %.AUX003 | % | Medios auxiliares y resto de obra | 3 % | 100.96 | 3.03 |
|  |  | Total |  |  | 103.99 |

| Medición | Uds. | Largo | Ancho | Parcial |
|---|---|---|---|---|
| BAÑOS | 2 | 1.03 | 0.7 | 1.442 |
| Total |  |  |  | 1.44 |

**500.008** m2 Tapa registro PRFV Parshall
16.23 m2 × 12.6 (13.36 con costes indirectos) = 216.83

| Medición | Uds. | Largo | Ancho | Parcial |
|---|---|---|---|---|
| Parshall | 1 | 4.2 | 1.8 | 7.560 |
| Caudalímetro | 1 | 5.1 | 1.7 | 8.670 |
| Subtotal |  |  |  | 16.230 |
| Total |  |  |  | 16.23 |

###### 406010303 CARPINTERÍAS (19/11/1998)
Importe: 60776.18

**611.710** ud Puerta cortafuegos abatible 1 hoja ancho 0,90 m
9 ud × 654.93 (694.23 con costes indirectos) = 6248.07

**611.711** ud Puerta cortafuegos abatible 2 hojas ancho 1,60 m
1 ud × 1257.08 (1332.5 con costes indirectos) = 1332.50

**610.550** m Vierteaguas de hormigón visto 50x30x5 cm
57 m × 60.98 (64.64 con costes indirectos) = 3684.48

| Medición | Uds. | Largo | Parcial |
|---|---|---|---|
| VENTANAS | 1 | 1.1 | 1.100 |
|  | 6 | 2.5 | 15.000 |
|  | 8 | 4.1 | 32.800 |
|  | 3 | 1.7 | 5.100 |
|  | 6 | 0.5 | 3.000 |
| Subtotal |  |  | 57.000 |
| Total |  |  | 57 |

**611.500** m² Puerta / Ventana practicable PVC acristalamiento 8+10+4
97.69 m² × 336.79 (357 con costes indirectos) = 34875.33

| Medición | Uds. | Largo | Alto | Parcial |
|---|---|---|---|---|
| PUERTAS |  |  |  |  |
| P2 | 3 | 2.4 | 3.8 | 27.360 |
| P3 | 2 | 2.4 | 3 | 14.400 |
| P4 | 3 | 1.13 | 2.2 | 7.458 |
| VENTANAS |  |  |  |  |
| V1 | 1 | 1 | 5.75 | 5.750 |
| V2 | 2 | 2.4 | 1 | 4.800 |
| V3 | 1 | 2.4 | 0.75 | 1.800 |
| V4 | 8 | 4 | 0.75 | 24.000 |
| V5 | 3 | 1.6 | 0.95 | 4.560 |
| V6 | 6 | 0.4 | 0.4 | 0.960 |
| V7 | 1 | 2.4 | 0.75 | 1.800 |
| V8 | 2 | 2.4 | 1 | 4.800 |
| Subtotal |  |  |  | 97.688 |
| Total |  |  |  | 97.69 |

**611.601** ud Puerta seccional 4000x3800 mm
5 ud × 2626.5 (2784.09 con costes indirectos) = 13920.45

| Medición | Uds. | Parcial |
|---|---|---|
| P1 | 5 | 5.000 |
| Total |  | 5 |

**625.325** m Barandilla escalera h=1 m, pasamanos y barrotes verticales tubo
15 m × 44.99 (47.69 con costes indirectos) = 715.35

###### 406010304 REVESTIMIENTO DE FACHADAS (16/09/2011)
Importe: 146464.38

**650.025** m² Cerramiento de madera tecnológica perfil FIGUERES o similar 80x5
669.9 m² × 187.45 (198.7 con costes indirectos) = 133109.13

| Medición | Uds. | Largo | Parcial |
|---|---|---|---|
| Alzado principal | 1 | 257.55 | 257.550 |
| Alzado lateral izquierdo | 1 | 77.4 | 77.400 |
| Alzado lateral derecho | 1 | 77.4 | 77.400 |
| Alzado posterior | 1 | 257.55 | 257.550 |
| Subtotal |  |  | 669.900 |
| Total |  |  | 669.9 |

**650.026** m² Mamposteria de piedra basáltica
162.73 m² × 77.42 (82.07 con costes indirectos) = 13355.25

| Medición | Uds. | Largo | Parcial |
|---|---|---|---|
| Alzado frontal | 1 | 42.85 | 42.850 |
| Alzado lateral izquierdo | 1 | 33.3 | 33.300 |
| Alzado lateral derecho | 1 | 37.7 | 37.700 |
| Alzado posterior | 1 | 48.88 | 48.880 |
| Subtotal |  |  | 162.730 |
| Total |  |  | 162.73 |

##### 4S.06.01.04 URBANIZACIÓN (19/11/1998)
Importe: 194161.55

###### 406010401 PAVIMENTOS PEATONALES (19/11/1998)
Importe: 26076.3

**570.100** m Bordillo prefabricado de hormigón 100x30x15
374.1 m × 25.15 (26.66 con costes indirectos) = 9973.51

| Medición | Uds. | Largo | Parcial |
|---|---|---|---|
| ACCESO | 1 | 17 | 17.000 |
|  | 1 | 13.35 | 13.350 |
| URBANIZACIÓN | 4 | 5.25 | 21.000 |
|  | 1 | 14.4 | 14.400 |
|  | 1 | 56.75 | 56.750 |
|  | 1 | 71.6 | 71.600 |
| ZONAS AJARDINADAS | 1 | 115.5 | 115.500 |
|  | 1 | 55.8 | 55.800 |
| EXTERIOR RECINTO | 1 | 8.7 | 8.700 |
| Subtotal |  |  | 374.100 |
| Total |  |  | 374.1 |

**560.200** m² Pavimento de acera de loseta hidráulica
436.39 m² × 34.81 (36.9 con costes indirectos) = 16102.79

| Medición | Uds. | Largo | Parcial |
|---|---|---|---|
| EXTERIOR RECINTO | 1 | 8.75 | 8.750 |
| INTERIOR RECINTO | 4 | 4.36 | 17.440 |
|  | 1 | 16.25 | 16.250 |
|  | 1 | 247.25 | 247.250 |
|  | 1 | 128.7 | 128.700 |
|  | 1 | 18 | 18.000 |
| Subtotal |  |  | 436.390 |
| Total |  |  | 436.39 |

###### 406010402 PAVIMENTOS RODADOS (01/01/2000)
Importe: 24424.04

**501.001** m³ Zahorra artificial
124.88 m³ × 25.01 (26.51 con costes indirectos) = 3310.57

| Medición | Uds. | Largo | Alto | Parcial |
|---|---|---|---|---|
| ACCESO | 1 | 73 | 0.15 | 10.950 |
| INTERIOR RECINTO | 1 | 759.55 | 0.15 | 113.933 |
| Subtotal |  |  |  | 124.883 |
| Total |  |  |  | 124.88 |

**550.100** m² Pavimento de hormigón vibrofratasado HP-40 i/mallazo
832.55 m² × 23.92 (25.36 con costes indirectos) = 21113.47

| Medición | Uds. | Largo | Parcial |
|---|---|---|---|
| ACCESO | 1 | 73 | 73.000 |
| INTERIOR RECINTO | 1 | 759.55 | 759.550 |
| Subtotal |  |  | 832.550 |
| Total |  |  | 832.55 |

###### 406010403 ZONAS AJARDINADAS (02/09/2016)
Importe: 3562.2

###### 40601040301 JARDINERÍA. ESPECIES VEGETALES
Importe: 1693.57

**J01.TARAJ** ud Tamarix canariensis (Tarajal) 1,50 m M-30
23 ud × 33.25 (35.25 con costes indirectos) = 810.75

**J01.TABAI** ud Euphorbia lamarckii (Tabaiba) 0,60 m M-20
93 ud × 6.36 (6.74 con costes indirectos) = 626.82

**J01.KLEIN** ud Senecio kleinia (Berolo) 0,40 m M-20
33 ud × 6.36 (6.74 con costes indirectos) = 222.42

**J01.BALO** ud Plocama pendula (Balo) 1,00 m M-20
2 ud × 15.84 (16.79 con costes indirectos) = 33.58

###### 40601040302 SUELOS Y LABORES (02/09/2016)
Importe: 1868.63

**D02.0040** m³ Excav. manual a cielo abierto terreno duro.
36.22 m³ × 7.73 (8.19 con costes indirectos) = 296.64

| Medición | Uds. | Largo | Ancho | Alto | Parcial |
|---|---|---|---|---|---|
| Tarajal | 26.45 | 1 | 1 | 1 | 26.450 |
| Kleinia | 37.95 | 0.4 | 0.4 | 0.4 | 2.429 |
| Tabaiba | 106.95 | 0.4 | 0.4 | 0.4 | 6.845 |
| Balo | 2.3 | 0.6 | 0.6 | 0.6 | 0.497 |
| Subtotal |  |  |  |  | 36.221 |
| Total |  |  |  |  | 36.22 |

**S01.TIERR** m³ Tierra vegetal para árboles, arbustos...
36.22 m³ × 21.96 (23.28 con costes indirectos) = 843.20

| Medición | Uds. | Largo | Ancho | Alto | Parcial |
|---|---|---|---|---|---|
| Tarajal | 26.45 | 1 | 1 | 1 | 26.450 |
| Kleinia | 37.95 | 0.4 | 0.4 | 0.4 | 2.429 |
| Tabaiba | 106.95 | 0.4 | 0.4 | 0.4 | 6.845 |
| Balo | 2.3 | 0.6 | 0.6 | 0.6 | 0.497 |
| Subtotal |  |  |  |  | 36.221 |
| Total |  |  |  |  | 36.22 |

**S01.MULCHP** m³ Capa drenaje picón avitolado (10-12mm)
5.01 m³ × 22.85 (24.22 con costes indirectos) = 121.34

| Medición | Uds. | Largo | Ancho | Alto | Parcial |
|---|---|---|---|---|---|
| Tarajal | 26.45 | 1 | 1 | 0.1 | 2.645 |
| Kleinia | 37.95 | 0.4 | 0.4 | 0.1 | 0.607 |
| Tabaiba | 106.95 | 0.4 | 0.4 | 0.1 | 1.711 |
| Balo | 1.15 | 0.6 | 0.6 | 0.1 | 0.041 |
| Subtotal |  |  |  |  | 5.004 |
| Total |  |  |  |  | 5.01 |

**S01.GRAVA** m³ Capa de grava/picón 40-60 mm en superficie.
19.55 m³ × 27.13 (28.76 con costes indirectos) = 562.26

| Medición | Uds. | Largo | Alto | Parcial |
|---|---|---|---|---|
| superficie total a cubrir | 170 | 1.15 | 0.1 | 19.550 |
| Total |  |  |  | 19.55 |

**S01.JABLE** m³ Acondicionado de superficie y aporte de "Jable"
1 m³ × 42.63 (45.19 con costes indirectos) = 45.19

###### 406010404 CERRAMIENTO PERIMETRAL (19/11/1998)
Importe: 52993.86

**321.100** m³ Excavación en zanjas y pozos por medios mecánicos, en cualquier
34.29 m³ × 10.11 (10.72 con costes indirectos) = 367.59

| Medición | Uds. | Largo | Ancho | Alto | Parcial |
|---|---|---|---|---|---|
| CERRAMIENTO | 1 | 187.25 | 0.6 | 0.3 | 33.705 |
|  | 1 | 3.2 | 0.6 | 0.3 | 0.576 |
| Subtotal |  |  |  |  | 34.281 |
| Total |  |  |  |  | 34.29 |

**610.015** m³ Hormigón de limpieza HL-150/B/20
6.66 m³ × 70 (74.2 con costes indirectos) = 494.17

| Medición | Uds. | Largo | Ancho | Alto | Parcial |
|---|---|---|---|---|---|
| CERRAMIENTO | 1 | 187.25 | 0.35 | 0.1 | 6.554 |
|  | 1 | 3.2 | 0.35 | 0.1 | 0.112 |
| Subtotal |  |  |  |  | 6.666 |
| Total |  |  |  |  | 6.66 |

**610.020** m³ Hormigón en masa HNE-20/B/40
13.33 m³ × 76.89 (81.5 con costes indirectos) = 1086.40

| Medición | Uds. | Largo | Ancho | Alto | Parcial |
|---|---|---|---|---|---|
| CERRAMIENTO | 1 | 187.25 | 0.35 | 0.2 | 13.108 |
|  | 1 | 3.2 | 0.35 | 0.2 | 0.224 |
| Subtotal |  |  |  |  | 13.332 |
| Total |  |  |  |  | 13.33 |

**332.350** m³ Relleno con material seleccionado procedente de préstamo
14.29 m³ × 12.4 (13.14 con costes indirectos) = 187.77

| Medición | Uds. | Largo | Parcial |
|---|---|---|---|
| TOTAL EXCAVACIÓN | 1 | 34.29 | 34.290 |
| A DESCONTAR |  |  |  |
| Hormigón limpieza | -1 | 6.67 | -6.670 |
| Hormigón en masa | -1 | 13.33 | -13.330 |
| Subtotal |  |  | 14.290 |
| Total |  |  | 14.29 |

**613.025** m² Fábrica bloque hormigón vibrado 25 cm
95.23 m² × 29.19 (30.94 con costes indirectos) = 2946.42

| Medición | Uds. | Largo | Alto | Parcial |
|---|---|---|---|---|
| CERRAMIENTO | 1 | 187.25 | 0.5 | 93.625 |
|  | 1 | 3.2 | 0.5 | 1.600 |
| Subtotal |  |  |  | 95.225 |
| Total |  |  |  | 95.23 |

**750.230.TR** m Vallado de perfil de madera tecnológica i/ murete HA-25 (13/05/2014)
190.45 m × 237.33 (251.57 con costes indirectos) = 47911.51
Vallado de cerramiento ejecutado mediante Pérfil de Madera Tecnológica VISENDUM modelo Figueres de 50x80 mm color Marrón Exótico, incluso tapa para una de las testas, montado sobre camisa metálica embebida en hormigón y fijada mediante resina compatible indicada por el fabricante. Totalmente ejecutado.

| Código | Ud | Descripción | Rendimiento | Precio | Importe |
|---|---|---|---|---|---|
| PTR.VAL152 | m | Vallado de madera tecnológica (material; 13/05/2014) | 1 | 200 | 200.00 |
| MO.OFI001 | h | Oficial 1ª | 0.75 | 15.59 | 11.69 |
| MO.PEO001 | h | Peón | 1.25 | 14.98 | 18.73 |
| %.AUX003 | % | Medios auxiliares y resto de obra | 3 % | 230.42 | 6.91 |
|  |  | Total |  |  | 237.33 |

| Medición | Uds. | Largo | Parcial |
|---|---|---|---|
|  | 1 | 187.25 | 187.250 |
|  | 1 | 3.2 | 3.200 |
| Subtotal |  |  | 190.450 |
| Total |  |  | 190.45 |

###### 406010405 PLUVIALES (19/11/1998)
Importe: 83550.29

**404.000** ud Arqueta pie de bajante 50x50x50 cm
11 ud × 181.69 (192.59 con costes indirectos) = 2118.49

**407.002** ud Imbornal sifónico 700x350 mm
6 ud × 183.97 (195.01 con costes indirectos) = 1170.06

| Medición | Uds. | Parcial |
|---|---|---|
| URBANIZACIÓN | 6 | 6.000 |
| Total |  | 6 |

**406.223** m Canal de drenaje simple
5 m × 920.84 (976.09 con costes indirectos) = 4880.45

| Medición | Uds. | Largo | Parcial |
|---|---|---|---|
| ACCESO | 1 | 5 | 5.000 |
| Total |  |  | 5 |

**415.200** m Tubería PVC corrugada DN 200 mm SN-8
69.5 m × 28.74 (30.46 con costes indirectos) = 2116.97

**415.002** m Tubería saneamiento PVC ø250 mm SN8
51.5 m × 30.48 (32.31 con costes indirectos) = 1663.97

**415.3158** m Tubería PVC corrugada DN 315 mm SN-8
47 m × 51.74 (54.84 con costes indirectos) = 2577.48

**410.402** ud Pozo registro mixto Tipo I ø1.200 mm h < 2 m
5 ud × 941.72 (998.22 con costes indirectos) = 4991.10

**403.500** m Cuneta de hormigón ejecutada in situ
456.3 m × 114.57 (121.44 con costes indirectos) = 55413.07

**415.160** m Tubería PVC corrugada DN 160 mm SN-8 (13/10/2011)
33 m × 30.32 (32.14 con costes indirectos) = 1060.62
Suministro e instalación de tubería de PVC de saneamiento corrugada exterior y lisa interior de DN 160 mm, color teja, SN 8 kN/m² con unión por copa mediante junta elástica. Incluye lubricante para las juntas, piezas especiales, codos, derivaciones, acometidas, entronques etc. Incluso transporte , medios auxiliares, colocación y comprobación de estanqueidad según guía técnica del CEDEX. Según especificación técnica del Pliego.

| Código | Ud | Descripción | Rendimiento | Precio | Importe |
|---|---|---|---|---|---|
| MAT.PVCSN16 | m | Tubería saneamiento PVC doble pared SN8 ø160 mm (material; 01/03/2021) | 1 | 17 | 17.00 |
| MAQ.GRU100 | h | Camión grúa 1.500 kg. | 0.017 | 37.44 | 0.64 |
| MO.PEO001 | h | Peón | 0.4 | 14.98 | 5.99 |
| MO.OFI001 | h | Oficial 1ª | 0.4 | 15.59 | 6.24 |
| %.PP0015 | % | Piezas especiales | 1.5 % | 29.87 | 0.45 |
|  |  | Total |  |  | 30.32 |

**500.023** m Caño hormigonado PVC ø500 mm
9 m × 243.32 (257.92 con costes indirectos) = 2321.28
Caño hormigonado ø500 mm realizado con tubería PVC ø500 mm SN8 recubierta con hormigón en masa HM-20, incluso aletas de entrada y salida.

| Código | Ud | Descripción | Rendimiento | Precio | Importe |
|---|---|---|---|---|---|
| MAT.PVCSN4500 | m | Tubería saneamiento T.P.P. PVC SN8 ø500 mm (material; 01/03/2021) | 1 | 128.2 | 128.20 |
| MAT.HNE20 | m³ | Hormigón en masa HNE-20/B/40 de central | 1.5 | 67.9 | 101.85 |
| MO.PEO001 | h | Peón | 0.1 | 14.98 | 1.50 |
| MO.OFI001 | h | Oficial 1ª | 0.3 | 15.59 | 4.68 |
| %.AUX003 | % | Medios auxiliares y resto de obra | 3 % | 236.23 | 7.09 |
|  |  | Total |  |  | 243.32 |

**500.024** m Caño hormigonado PVC ø600 mm
20 m × 247.02 (261.84 con costes indirectos) = 5236.80
Caño hormigonado ø600 mm realizado con tubería PVC ø600 mm SN8 recubierta con hormigón en masa HM-20, incluso aletas de entrada y salida.

| Código | Ud | Descripción | Rendimiento | Precio | Importe |
|---|---|---|---|---|---|
| MAT.PVCSN4600 | m | Tubería saneamiento T.P.P. PVC SN8 ø600 mm (material; 01/03/2021) | 1 | 131.8 | 131.80 |
| MAT.HNE20 | m³ | Hormigón en masa HNE-20/B/40 de central | 1.5 | 67.9 | 101.85 |
| MO.PEO001 | h | Peón | 0.1 | 14.98 | 1.50 |
| MO.OFI001 | h | Oficial 1ª | 0.3 | 15.59 | 4.68 |
| %.AUX003 | % | Medios auxiliares y resto de obra | 3 % | 239.83 | 7.19 |
|  |  | Total |  |  | 247.02 |

###### 406010406 RED DE RIEGO (19/11/1998)
Importe: 3554.86

###### 40601040601 CABEZAL DE RIEGO Y AUTOMATISMO (29/11/2012)
Importe: 2271.89

**CONEX RED** ud Conexión a red
1 ud × 291.92 (309.44 con costes indirectos) = 309.44

**CABEZAL** ud Cabezal riego
1 ud × 1471.07 (1559.33 con costes indirectos) = 1559.33

**AA1** ud Automatismo de riego
1 ud × 380.3 (403.12 con costes indirectos) = 403.12

###### 40601040602 RED DE RIEGO (19/11/1998)
Importe: 1282.97

**PE.40-10** ml. Tubería PEHD 40 mm - 10 atm
5 ml. × 3.42 (3.63 con costes indirectos) = 18.15

**PE.32-10** ml. Tubería PEHD 32 mm - 10 ATM
25 ml. × 2.99 (3.17 con costes indirectos) = 79.25

**PE.32-4** ml Tubería PELD 32 mm - 4 atm
176 ml × 2.09 (2.22 con costes indirectos) = 390.72

| Medición | Uds. | Largo | Parcial |
|---|---|---|---|
| med. plano | 1.1 | 160 | 176.000 |
| Total |  |  | 176 |

**PE.16** ml. Tubería PE 16 mm
333.5 ml. × 0.67 (0.71 con costes indirectos) = 236.79

| Medición | Uds. | Largo | Parcial |
|---|---|---|---|
| Medición en plano | 1.15 | 290 | 333.500 |
| Total |  |  | 333.5 |

**RED.P-1** ud Regulador presión 1"
1 ud × 44.04 (46.68 con costes indirectos) = 46.68

**D28.11234** ud Arqueta pvc con válvulas de riego
6 ud × 46.43 (49.22 con costes indirectos) = 295.32

**L2.GOT AUTOC** ud Gotero autocomensante 1-2-4 y 8 l/h
220 ud × 0.45 (0.48 con costes indirectos) = 105.60

**D040277** m Tub. PVC D 110 canalización tuberías riego
7 m × 14.89 (15.78 con costes indirectos) = 110.46

##### 4S.06.01.05 INSTALACIONES (19/11/1998)
Importe: 1779099.31

###### 406010501 ACOMETIDA ELÉCTRICA (30/10/2006)
Importe: 28822.06

**ELAR006** ud Trabajos de adecuación de la red en Endesa en Las Chafiras (11/05/2020)
1 ud × 2053.04 (2176.22 con costes indirectos) = 2176.22
Trabajos de adecuación de las instalaciones de 20 kV según condiciones técnicas de Endesa.

| Código | Ud | Descripción | Rendimiento | Precio | Importe |
|---|---|---|---|---|---|
| PEL0006 | ud | Trabajos de adecuación de Endesa en Las Chafiras (material; 11/05/2020) | 1 | 2053.04 | 2053.04 |
|  |  | Total |  |  | 2053.04 |

**ELAR018** ud Derechos de supervisión de Endesa en Las Chafiras (11/05/2020)
1 ud × 432.5 (458.45 con costes indirectos) = 458.45
Derechos de supervición de Endesa del punto de conexión.

| Código | Ud | Descripción | Rendimiento | Precio | Importe |
|---|---|---|---|---|---|
| PEL0018 | ud | Derecho de supervisión de red de Endesa en Las Chafiras (material; 11/05/2020) | 1 | 432.5 | 432.50 |
|  |  | Total |  |  | 432.5 |

**ELAR0425** ml Canalización eléctrica en calzada con 3 tubos de 200mm
35 ml × 128.02 (135.7 con costes indirectos) = 4749.50

**ELAR0465** ml Canalización eléctrica en tierra con 3 tubos de 200mm
70 ml × 68.1 (72.19 con costes indirectos) = 5053.30

**ELAR706** ud Arqueta eléctrica A2 registrable de Endesa
3 ud × 817.95 (867.03 con costes indirectos) = 2601.09

**ELAR051** m Conductor 1x150 mm2 Al 12/20 kV
660 m × 17.49 (18.54 con costes indirectos) = 12236.40

| Medición | Uds. | Largo | Parcial |
|---|---|---|---|
|  | 6 | 110 | 660.000 |
| Total |  |  | 660 |

**ELAR056A** ud Kit de empalme 1x150 Al 12/20kV
6 ud × 243.25 (257.85 con costes indirectos) = 1547.10

###### 406010502 EQUIPOS MECÁNICOS (12/08/2010)
Importe: 1117692.3

###### 40601050201 ENTRADA Y POZO DE GRUESOS (18/01/2011)
Importe: 64269.63

**EMAR077** ud Cuchara bivalva 150 l
1 ud × 5955.1 (6312.41 con costes indirectos) = 6312.41

**EMAR117** ud Puente grúa, P = 5.000 Kg
1 ud × 27391.22 (29034.69 con costes indirectos) = 29034.69

**EMAR107** ud Reja manual de gruesos paso = 60 mm CANAL 2,0 x 0,65 m (18/01/2011)
1 ud × 3382.61 (3585.57 con costes indirectos) = 3585.57
Reja de desbaste grueso de limpieza manual marca Filtramassa o equivalente, con separación de barrotes 60 mm, ancho de canal 2,00 m y altura de reja 0,65m, incluso cestillo y rastrillo: según ETP 14.2 (Lote 4), totalmente instalada, probada y funcionando.

| Código | Ud | Descripción | Rendimiento | Precio | Importe |
|---|---|---|---|---|---|
| MO.CAP001 | h | Capataz | 2.5 | 16.64 | 41.60 |
| MO.OFI001 | h | Oficial 1ª | 5 | 15.59 | 77.95 |
| MO.PEO001 | h | Peón | 10 | 14.98 | 149.80 |
| PEMAR107 | ud | Reja manual de gruesos paso = 60 mm canal 2,0 x 0,65 m (material; 20/01/2021) | 1 | 2400.61 | 2400.61 |
| MAQ.GRU006 | h | Camión grúa de 6 t (sin conductor) | 5 | 51.74 | 258.70 |
| %PRUEB10 | % | Puesta en funcionamiento y pruebas | 10 % | 2928.66 | 292.87 |
| %.AUX005 | % | Medios auxiliares y resto de obra | 5 % | 3221.53 | 161.08 |
|  |  | Total |  |  | 3382.61 |

| Medición | Uds. | Parcial |
|---|---|---|
| Alivio pozo de gruesos | 1 | 1.000 |
| Total |  | 1 |

**EMAR106** ud Compuerta mural motorizada, AISI-316, 0,7 x 0,7 m
3 ud × 4570.19 (4844.4 con costes indirectos) = 14533.20

| Medición | Uds. | Parcial |
|---|---|---|
| Entrada pozo | 1 | 1.000 |
| Alivio entrada | 1 | 1.000 |
| Entrada a reparto | 1 | 1.000 |
| Subtotal |  | 3.000 |
| Total |  | 3 |

**EMAR035** ud Compuerta mural motorizada, AISI-316L, 0,5 x 0,5 m
2 ud × 4275.11 (4531.62 con costes indirectos) = 9063.24

| Medición | Uds. | Parcial |
|---|---|---|
| By-pass | 2 | 2.000 |
| Total |  | 2 |

**EMAR096** ud Contenedor residuos, V = 5 m³
1 ud × 1642 (1740.52 con costes indirectos) = 1740.52

###### 40601050202 DESBASTE (18/01/2011)
Importe: 326649.96

**EMAR109** ud Reja manual de gruesos paso = 30 mm Canal 0,7x1,40 m (18/01/2011)
1 ud × 2584.74 (2739.82 con costes indirectos) = 2739.82
Reja de desbaste grueso de limpieza manual marca Filtramassa o equivalente, con separación de barrotes 30 mm, ancho de canal 0,70 m y altura de canal 1,40 m, incluso cestillo y rastrillo: según ETP 14.1 (Lote 4), totalmente instalada, probada y funcionando.

| Código | Ud | Descripción | Rendimiento | Precio | Importe |
|---|---|---|---|---|---|
| MO.CAP001 | h | Capataz | 2.5 | 16.64 | 41.60 |
| MO.OFI001 | h | Oficial 1ª | 5 | 15.59 | 77.95 |
| MO.PEO001 | h | Peón | 10 | 14.98 | 149.80 |
| PEMAR109 | ud | Reja manual de gruesos paso = 30 mm Canal 0,7x1,40 m (material; 09/11/2020) | 1 | 1709.81 | 1709.81 |
| MAQ.GRU006 | h | Camión grúa de 6 t (sin conductor) | 5 | 51.74 | 258.70 |
| %PRUEB10 | % | Puesta en funcionamiento y pruebas | 10 % | 2237.86 | 223.79 |
| %.AUX005 | % | Medios auxiliares y resto de obra | 5 % | 2461.65 | 123.08 |
|  |  | Total |  |  | 2584.74 |

**EMAR031** ud Reja automática de gruesos paso 30 mm Q=136 l/s
2 ud × 81531.45 (86423.34 con costes indirectos) = 172846.68

**EMAR028A** ud Reja automática de finos paso 3 mm. Canal de 700 x 1.400 mm (18/01/2011)
2 ud × 35920.3 (38075.52 con costes indirectos) = 76151.04
Tamiz filtante de 470 m3/h de la casa SULZER o equivalente, modelo RSM 20x60x3, con luz de malla 3 mm. Anchura de canal 700 mm y altura de canal 1.400 mm, motor eléctrico de 1,50 kW. Material acero inoxidable AISI-316L. Totalmente instalada, probada y funcionando. Resto de características según E.T. 13.2 (Lote 4).

| Código | Ud | Descripción | Rendimiento | Precio | Importe |
|---|---|---|---|---|---|
| MO.CAP001 | h | Capataz | 5 | 16.64 | 83.20 |
| MO.OFI001 | h | Oficial 1ª | 10 | 15.59 | 155.90 |
| MO.PEO001 | h | Peón | 15 | 14.98 | 224.70 |
| PEMAR028A | Ud | Reja automática de finos paso 3 mm. Canal de 700 x 1.400 mm (material; 09/11/2020) | 1 | 30118.63 | 30118.63 |
| MAQ.GRU006 | h | Camión grúa de 6 t (sin conductor) | 10 | 51.74 | 517.40 |
| %PRUEB10 | % | Puesta en funcionamiento y pruebas | 10 % | 31099.83 | 3109.98 |
| %.AUX005 | % | Medios auxiliares y resto de obra | 5 % | 34209.81 | 1710.49 |
|  |  | Total |  |  | 35920.3 |

**EMAR110** ud Tornillo transp-compa QTC260 de 2,0 m3/h y longitud 5,3 m (18/01/2011)
2 ud × 17484.11 (18533.16 con costes indirectos) = 37066.32
Tornillo trasnportador-compactador marca QUILTON o equivalente modelo QTC.260 con capacidad de 2,0 m3/h y longitud de transporte 5,3 m, motor de 0,75 kW 400V 50 Hz. Tolvas de salida de residuos. Totalmente instalado, probado y funcionando.. Resto de características según E.T 15.2 (Lote 4).

| Código | Ud | Descripción | Rendimiento | Precio | Importe |
|---|---|---|---|---|---|
| MO.CAP001 | h | Capataz | 2.5 | 16.64 | 41.60 |
| MO.OFI001 | h | Oficial 1ª | 5 | 15.59 | 77.95 |
| MO.PEO001 | h | Peón | 10 | 14.98 | 149.80 |
| PEMAR110 | Ud | Tornillo transp-compa QTC260 de 2,0 m3/h y longitud 5,3 m (material; 09/11/2020) | 1 | 14609.7 | 14609.70 |
| MAQ.GRU006 | h | Camión grúa de 6 t (sin conductor) | 5 | 51.74 | 258.70 |
| %PRUEB10 | % | Puesta en funcionamiento y pruebas | 10 % | 15137.75 | 1513.78 |
| %.AUX005 | % | Medios auxiliares y resto de obra | 5 % | 16651.53 | 832.58 |
|  |  | Total |  |  | 17484.11 |

**EMAR096** ud Contenedor residuos, V = 5 m³
2 ud × 1642 (1740.52 con costes indirectos) = 3481.04

**EMAR108A** ud Compuerta canal motorizada, AISI-316, 0,70 x 0,90 m. (18/01/2011)
6 ud × 5403.31 (5727.51 con costes indirectos) = 34365.06
- MARCA : ORBINOX ó equivalente
- Accionamiento : Motorizado
- Actuador: AUMA ó equivalente
- Ancho : 700 mm
- Alto : 900 mm
MATERIALES
- Cuerpo : AISI 316 L
- Tablero : AISI 316 L
- Husillo : AISI 316
- Junta : EPDM
- Deslizaderas : Polietileno
Según ETP 4.7 (Lote 4). Totalmente instalada, probada y funcionando.

| Código | Ud | Descripción | Rendimiento | Precio | Importe |
|---|---|---|---|---|---|
| MO.CAP001 | h | Capataz | 2.5 | 16.64 | 41.60 |
| MO.OFI001 | h | Oficial 1ª | 5 | 15.59 | 77.95 |
| MO.PEO001 | h | Peón | 10 | 14.98 | 149.80 |
| PEMAR108A | ud | Compuerta canal motorizada, AISI-316, 0,7x0,9 m (material; 05/01/2022) | 1 | 4150.14 | 4150.14 |
| MAQ.GRU006 | h | Camión grúa de 6 t (sin conductor) | 5 | 51.74 | 258.70 |
| %PRUEB10 | % | Puesta en funcionamiento y pruebas | 10 % | 4678.19 | 467.82 |
| %.AUX005 | % | Medios auxiliares y resto de obra | 5 % | 5146.01 | 257.30 |
|  |  | Total |  |  | 5403.31 |

| Medición | Uds. | Parcial |
|---|---|---|
| Entrada canales | 3 | 3.000 |
| Salida canales | 3 | 3.000 |
| Subtotal |  | 6.000 |
| Total |  | 6 |

###### 40601050203 DESARENADO-DESENGRASADO (12/08/2010)
Importe: 170627.1

**EMAR320** ud Tolva en acero inoxidable AISI 316 recogida de grasas
2 ud × 600.08 (636.08 con costes indirectos) = 1272.16

**EMAR026** ud Bomba de arenas Q=15 m3/h (18/01/2011)
2 ud × 9837.43 (10427.68 con costes indirectos) = 20855.36
Bomba de arenas tipo T 41-50 SO6 LB3B-2 de EGGER o equivalente con rodete tipo vortex desplazado para bombeo de un caudal de 15 m3/h, cuerpo de GG25, tapa de acero, rodete de HG 25.3 y eje de Ck45 y motor eléctrico de 0,75 kW; incluido tubo de aspiración, según ETP 8.1 (Lote 4), totalmente instalada, probada y funcionando.

| Código | Ud | Descripción | Rendimiento | Precio | Importe |
|---|---|---|---|---|---|
| MO.CAP001 | h | Capataz | 5 | 16.64 | 83.20 |
| MO.OFI001 | h | Oficial 1ª | 10 | 15.59 | 155.90 |
| MO.PEO001 | h | Peón | 15 | 14.98 | 224.70 |
| PEMAR026 | ud | Bomba de arenas T 41-50 SO6 LB3B-2 15 m3/h (material; 09/11/2020) | 1 | 7536.05 | 7536.05 |
| MAQ.GRU006 | h | Camión grúa de 6 t (sin conductor) | 10 | 51.74 | 517.40 |
| %PRUEB10 | % | Puesta en funcionamiento y pruebas | 10 % | 8517.25 | 851.73 |
| %.AUX005 | % | Medios auxiliares y resto de obra | 5 % | 9368.98 | 468.45 |
|  |  | Total |  |  | 9837.43 |

**EMAR111** ud Puente móvil para canal desarenador. Ancho apoyos 2,20 m L=9,2 m (18/01/2011)
2 ud × 19984.8 (21183.89 con costes indirectos) = 42367.78
Puente móvil para canal desarenador marca Filtramassa ó equivalente, con longitud entre apoyos de 2,2 m, longitud de barrido 9,2 m, profundidad 4 m, según ETP 19.2 (Lote 4), totalmente instalado, probado y funcionando.

| Código | Ud | Descripción | Rendimiento | Precio | Importe |
|---|---|---|---|---|---|
| MO.CAP001 | h | Capataz | 5 | 16.64 | 83.20 |
| MO.OFI001 | h | Oficial 1ª | 10 | 15.59 | 155.90 |
| MO.PEO001 | h | Peón | 15 | 14.98 | 224.70 |
| PEMAR111 | ud | Puente móvil para canal desarenador L=9,2 m (material; 09/11/2020) | 1 | 16321.65 | 16321.65 |
| MAQ.GRU006 | h | Camión grúa de 6 t (sin conductor) | 10 | 51.74 | 517.40 |
| %PRUEB10 | % | Puesta en funcionamiento y pruebas | 10 % | 17302.85 | 1730.29 |
| %.AUX005 | % | Medios auxiliares y resto de obra | 5 % | 19033.14 | 951.66 |
|  |  | Total |  |  | 19984.8 |

**EMAR1066** ud Motorización de compuerta murales y de canal
4 ud × 1697.11 (1798.94 con costes indirectos) = 7195.76
Motorización de las compuertas murales y de canal existentes. Incluido retirada de volante, adaptación del husillo y/lo cambio del mismo, suministro, transporte, colocación y medios auxiliares. Totalmente instalada, probada y funcionando.

| Código | Ud | Descripción | Rendimiento | Precio | Importe |
|---|---|---|---|---|---|
| MO.CAP001 | h | Capataz | 2.5 | 16.64 | 41.60 |
| MO.OFI001 | h | Oficial 1ª | 5 | 15.59 | 77.95 |
| MO.PEO001 | h | Peón | 10 | 14.98 | 149.80 |
| PEMAR1066 | ud | Motorización de compuerta murales y de canal (material; 19/01/2021) | 1 | 1200 | 1200.00 |
| %PRUEB10 | % | Puesta en funcionamiento y pruebas | 10 % | 1469.35 | 146.94 |
| %.AUX005 | % | Medios auxiliares y resto de obra | 5 % | 1616.29 | 80.81 |
|  |  | Total |  |  | 1697.11 |

| Medición | Uds. | Parcial |
|---|---|---|
| Entrada canales | 2 | 2.000 |
| Salida | 1 | 1.000 |
| By-pass | 1 | 1.000 |
| Subtotal |  | 4.000 |
| Total |  | 4 |

**EMAR106** ud Compuerta mural motorizada, AISI-316, 0,7 x 0,7 m
4 ud × 4570.19 (4844.4 con costes indirectos) = 19377.60

| Medición | Uds. | Parcial |
|---|---|---|
| Entrada | 2 | 2.000 |
| By-pass | 2 | 2.000 |
| Subtotal |  | 4.000 |
| Total |  | 4 |

**EMAR155** ud Soplante de desarenado Qu=95 Nm3/h (18/01/2011)
3 ud × 4362.85 (4624.62 con costes indirectos) = 13873.86
Soplante de desarenado modelo SEM.1 de MAPNER ó equivalente con Qu=95 Nm3/h, diferencia de presión de 450 mbar, motor de 3 kW, incluso cabina de insonorización, según ETP 20.1 (Lote 4), totalmente instalada, probada y funcionando.

| Código | Ud | Descripción | Rendimiento | Precio | Importe |
|---|---|---|---|---|---|
| MO.CAP001 | h | Capataz | 2.5 | 16.64 | 41.60 |
| MO.OFI001 | h | Oficial 1ª | 5 | 15.59 | 77.95 |
| MO.PEO001 | h | Peón | 10 | 14.98 | 149.80 |
| PEMAR155 | Ud | Soplante de desarenado Qu=95 Nm3/h 450 mbar (material; 09/11/2020) | 1 | 3249.3 | 3249.30 |
| MAQ.GRU006 | h | Camión grúa de 6 t (sin conductor) | 5 | 51.74 | 258.70 |
| %PRUEB10 | % | Puesta en funcionamiento y pruebas | 10 % | 3777.35 | 377.74 |
| %.AUX005 | % | Medios auxiliares y resto de obra | 5 % | 4155.09 | 207.75 |
|  |  | Total |  |  | 4362.85 |

**EMAR115** ud Compresor de aire 2,2 KW
1 ud × 1083.71 (1148.73 con costes indirectos) = 1148.73

**EQ1165** ud Difusor de burbuja gruesa
28 ud × 72.96 (77.34 con costes indirectos) = 2165.52

| Medición | Uds. | Largo | Parcial |
|---|---|---|---|
|  | 2 | 14 | 28.000 |
| Total |  |  | 28 |

**EMVM100** ud Válvula de manguito DN 100 PN10
1 ud × 374.13 (396.58 con costes indirectos) = 396.58

| Medición | Uds. | Parcial |
|---|---|---|
| Salida de grasas | 1 | 1.000 |
| Total |  | 1 |

**EMAR112.1** ud Lavador de arena de arenas Q=30 m3/h (18/01/2011)
1 ud × 41327.81 (43807.48 con costes indirectos) = 43807.48
Lavador de arenas para caudal de 30 m3/h y capacidad de extracción de arenas de 0,3 m3/h, tipo COANDA. Marca: NORDIC WATER o equivalente. Modelo SW 14. Motor eléctrico agitador de 0,55 kW. Motor eléctrico tornillo sinfin de 0,55 KW. Materiales del tanque, cuna del tornillo, agitador, compuerta tajadera en AISI-316 L. Sensor de nivel, electroválvulas, conexiones, actuador eléctrico, cuadro de control. Totalmente instalado, probado y funcionando.. Resto de características según ET 17.1 (Lote 4).

| Código | Ud | Descripción | Rendimiento | Precio | Importe |
|---|---|---|---|---|---|
| MO.CAP001 | h | Capataz | 5 | 16.64 | 83.20 |
| MO.OFI001 | h | Oficial 1ª | 10 | 15.59 | 155.90 |
| MO.PEO001 | h | Peón | 15 | 14.98 | 224.70 |
| PEMAR112.1 | Ud | Lavador de arena de arenas Q=30 m3/h (material; 09/11/2020) | 1 | 34800.45 | 34800.45 |
| MAQ.GRU006 | h | Camión grúa de 6 t (sin conductor) | 10 | 51.74 | 517.40 |
| %PRUEB10 | % | Puesta en funcionamiento y pruebas | 10 % | 35781.65 | 3578.17 |
| %.AUX005 | % | Medios auxiliares y resto de obra | 5 % | 39359.82 | 1967.99 |
|  |  | Total |  |  | 41327.81 |

**EMAR114** ud Contenedor residuos, V = 3 m³
2 ud × 1200.39 (1272.41 con costes indirectos) = 2544.82

**EMAR113** ud Concentrador de grasas Q=5 m3/h
1 ud × 10128.31 (10736.01 con costes indirectos) = 10736.01

**EMAR218** ud Bomba sumergible en pozo Qu=10 m3/h H=10 mca P=1,2 kW (18/01/2011)
2 ud × 2304.45 (2442.72 con costes indirectos) = 4885.44
Bomba sumergible tipo AS0631 S12/2W D01*10 de Sulzer o equivalente para bombeo de un caudal de 10 m3/h y altura de 10 m.c.a., carcasa y rodete de fundición y eje de acero al cromo y motor eléctrico de 1,2kW-50Hz-400V-IP-68, estructura de soporte; según ETP 6.7 (Lote 4), totalmente instalada, probada y funcionando.

| Código | Ud | Descripción | Rendimiento | Precio | Importe |
|---|---|---|---|---|---|
| MO.CAP001 | h | Capataz | 2.5 | 16.64 | 41.60 |
| MO.OFI001 | h | Oficial 1ª | 5 | 15.59 | 77.95 |
| MO.PEO001 | h | Peón | 7.5 | 14.98 | 112.35 |
| PEMAR217 | ud | Bomba sumergible Qu=20 m3/h H=10 mca P=1,65 kW | 1 | 1504.59 | 1504.59 |
| MAQ.GRU006 | h | Camión grúa de 6 t (sin conductor) | 5 | 51.74 | 258.70 |
| %PRUEB10 | % | Puesta en funcionamiento y pruebas | 10 % | 1995.19 | 199.52 |
| %.AUX005 | % | Medios auxiliares y resto de obra | 5 % | 2194.71 | 109.74 |
|  |  | Total |  |  | 2304.45 |

###### 40601050204 BOMBEO DE AGUA PRETRATADA (18/01/2011)
Importe: 299502.75

**EMAR106** ud Compuerta mural motorizada, AISI-316, 0,7 x 0,7 m
2 ud × 4570.19 (4844.4 con costes indirectos) = 9688.80

| Medición | Uds. | Parcial |
|---|---|---|
| Entrada | 2 | 2.000 |
| Total |  | 2 |

**EMAR024** ud Agitador sumergido. Caudal agitación=0,092 m3/s
2 ud × 5977.19 (6335.82 con costes indirectos) = 12671.64

**EMTRI02** ud Triturador en tubería DN-400. Q=850 m3/h. (18/01/2011)
2 ud × 58495.3 (62005.02 con costes indirectos) = 124010.04
Triturador para tubería DN400, modelo GRINDER-40K-INL-A11T11-IB-VV de SULZER o equivalente, para un caudal de 850 m3/h. Número de dientes 11, tamñao del eje 64 m, diámetro de cuchillas 190 mm, altura de bloque de cuchillas 600 mm. Cuchillas en acero endurecido. Presión máxima 6 bar. Motor-reductor de 7,5 kW. Cuadro eléctrico. Totalmente instalado, probado y funcionando.. Resto de características según ET 16.2 (Lote 4).

| Código | Ud | Descripción | Rendimiento | Precio | Importe |
|---|---|---|---|---|---|
| MO.CAP001 | h | Capataz | 5 | 16.64 | 83.20 |
| MO.OFI001 | h | Oficial 1ª | 10 | 15.59 | 155.90 |
| MO.PEO001 | h | Peón | 15 | 14.98 | 224.70 |
| PEMTRI02 | ud | Triturador en tubería DN-400. Q=850 m3/h. (material; 09/11/2020) | 1 | 49664.08 | 49664.08 |
| MAQ.GRU006 | h | Camión grúa de 6 t (sin conductor) | 10 | 51.74 | 517.40 |
| %PRUEB10 | % | Puesta en funcionamiento y pruebas | 10 % | 50645.28 | 5064.53 |
| %.AUX005 | % | Medios auxiliares y resto de obra | 5 % | 55709.81 | 2785.49 |
|  |  | Total |  |  | 58495.3 |

**EMAR012** ud Bomba cámara partida Q=425 m3/h. H=108 mca. P=7,5 kW (18/01/2011)
3 ud × 40241.05 (42655.51 con costes indirectos) = 127966.53
Bomba de cámara partida y eje horizontal tipo Duoglide-e TSK 150/250 de SPXFLOW o equivalente para bombeo de un caudal de 425 m3/h y altura de 108 m.c.a., carcasa de fundición, rodete y ejes de acero inoxidable y motor eléctrico de 200 kW-4P-50Hz-400V-IP-55, estructura de soporte; según ETP 6.3 (Lote 4), totalmente instalada, probada y funcionando.

| Código | Ud | Descripción | Rendimiento | Precio | Importe |
|---|---|---|---|---|---|
| MO.CAP001 | h | Capataz | 10 | 16.64 | 166.40 |
| MO.OFI001 | h | Oficial 1ª | 20 | 15.59 | 311.80 |
| MO.PEO001 | h | Peón | 30 | 14.98 | 449.40 |
| PEMAR012 | ud | Bomba cámara partida Duoglide-e TSK 150/250 (material; 09/11/2020) | 1 | 32878.34 | 32878.34 |
| MAQ.GRU006 | h | Camión grúa de 6 t (sin conductor) | 20 | 51.74 | 1034.80 |
| %PRUEB10 | % | Puesta en funcionamiento y pruebas | 10 % | 34840.74 | 3484.07 |
| %.AUX005 | % | Medios auxiliares y resto de obra | 5 % | 38324.81 | 1916.24 |
|  |  | Total |  |  | 40241.05 |

**EMAR009** ud Equipo antiariete hidroneumático 6000 AHN-P PN-16 (18/01/2011)
1 ud × 19750.16 (20935.17 con costes indirectos) = 20935.17
Equipo antiariete hidroneumático de 6000 l. modelo 6000 AHN-P PN-16 de Ibaiondo o equivalente, con boca entrada hombre, sistema de nivel de vidrio con protector y llaves de aislamiento (no magnético), válvula de inflado, mánometro y boca de conexión DN-250, totalmente instalado, probado y funcionando. Según ETP 5.2 (Lote 4).

| Código | Ud | Descripción | Rendimiento | Precio | Importe |
|---|---|---|---|---|---|
| MO.CAP001 | h | Capataz | 5 | 16.64 | 83.20 |
| MO.OFI001 | h | Oficial 1ª | 10 | 15.59 | 155.90 |
| MO.PEO001 | h | Peón | 15 | 14.98 | 224.70 |
| PEMAR009 | ud | Equipo antiariete hidroneumático 6000 AHN-P PN-16 (material; 09/11/2020) | 1 | 16118.5 | 16118.50 |
| MAQ.GRU006 | h | Camión grúa de 6 t (sin conductor) | 10 | 51.74 | 517.40 |
| %PRUEB10 | % | Puesta en funcionamiento y pruebas | 10 % | 17099.70 | 1709.97 |
| %.AUX005 | % | Medios auxiliares y resto de obra | 5 % | 18809.67 | 940.48 |
|  |  | Total |  |  | 19750.16 |

**EMAR037** ud Ventosa autom. trifuncional residuales DN80 mm PN16
1 ud × 1749.71 (1854.69 con costes indirectos) = 1854.69

**EMAR318** ud Bomba de achique sumergible Qu=50 m3/h H=5 mca P=2,5 kW
1 ud × 2241.4 (2375.88 con costes indirectos) = 2375.88

###### 40601050205 DOSIFICACIÓN HIPOCLORITO SÓDICO (01/03/2017)
Importe: 8233.22

**EQ1290.1** ud Depósito reactivos PRFV DE 1.500 l DP. (01/03/2017)
1 ud × 6340.04 (6720.44 con costes indirectos) = 6720.44
Depósito para almacenamiento de reactivos, en PRFV de doble pared, con una capacidad de 1.500 l. Marca: BUPOLSA o equivalente. Fluido a almacenar: hipoclorito sódico. Diámetro: 1.200 mm. Altura: 1.780 mm. Posición: vertical con pies de soporte y anclaje, y orejas de izado. Materiales: composición del depósito calculada según la norma EN-13121, para su legalización según la directiva APQ 6. Barrera química: resina estervinílica con fibra de vidrio. Refuerzo mecánico: resina ortoftálica con fibra de vidrio. Incluso válvulas, colectores y conexiones. Incluso embalajes y transporte según normativa vigente, montaje, conexiones, pruebas de funcionamiento. Resto de características según ETP 23.1 (Lote 4). Totalmente instalado, probado y funcionando.

| Código | Ud | Descripción | Rendimiento | Precio | Importe |
|---|---|---|---|---|---|
| MO.CAP001 | h | Capataz | 5 | 16.64 | 83.20 |
| MO.OFI001 | h | Oficial 1ª | 8 | 15.59 | 124.72 |
| MO.PEO001 | h | Peón | 8 | 14.98 | 119.84 |
| MAQ.GRU005 | h | Camión con grúa 5 toneladas | 5 | 39.18 | 195.90 |
| MEQ1290 | ud | DEPÓSITO REACTIVOS PRFV DE 1.500 L DOBLE PARED. VERT., en obra (material; 09/11/2020) | 1 | 5072.14 | 5072.14 |
| %PRUEB10 | % | Puesta en funcionamiento y pruebas | 10 % | 5595.80 | 559.58 |
| %.AUX003 | % | Medios auxiliares y resto de obra | 3 % | 6155.38 | 184.66 |
|  |  | Total |  |  | 6340.04 |

**EMAR295** ud Bomba dosificadora hipoclorito sódico Q=1,6-16 l/h; 3 bar
2 ud × 713.58 (756.39 con costes indirectos) = 1512.78

###### 40601050206 DESODORIZACIÓN (18/01/2011)
Importe: 119688.68

**EMAR055** ud Equipo desodorización Q=1200-1700 m3/h
1 ud × 6973.96 (7392.4 con costes indirectos) = 7392.40

| Medición | Uds. | Parcial |
|---|---|---|
| Para 1.500 m3/h | 1 | 1.000 |
| Total |  | 1 |

**EMAR118** ud Equipo desodorización Q=21000 m3/h (18/01/2011)
1 ud × 63929.15 (67764.9 con costes indirectos) = 67764.90
Equipo de desodorización marca Alphachem o equivalente modelo SFM-708 con motor 15 kW y carga adsorbente formada por 58 casetes AP-12 de Alphasorb 15 y 58 casetes AP-12 de Alphablend 8A, para tratar hasta 21000 m3/h, según ETP 22.5 (Lote 4), incluso sistema de atenuación acústica, totalmente instalado, probado y funcionando.

| Código | Ud | Descripción | Rendimiento | Precio | Importe |
|---|---|---|---|---|---|
| MO.CAP001 | h | Capataz | 20 | 16.64 | 332.80 |
| MO.OFI001 | h | Oficial 1ª | 40 | 15.59 | 623.60 |
| MO.PEO001 | h | Peón | 60 | 14.98 | 898.80 |
| PEMAR118 | ud | Equipo desodorización SFM-708 24000 m3/h (material; 09/11/2020) | 1 | 51425.11 | 51425.11 |
| MAQ.GRU006 | h | Camión grúa de 6 t (sin conductor) | 40 | 51.74 | 2069.60 |
| %PRUEB10 | % | Puesta en funcionamiento y pruebas | 10 % | 55349.91 | 5534.99 |
| %.AUX005 | % | Medios auxiliares y resto de obra | 5 % | 60884.90 | 3044.25 |
|  |  | Total |  |  | 63929.15 |

**EMAR057.2** ud Equipo desodorización Q=2.500 m3/h (18/01/2011)
1 ud × 16601.78 (17597.89 con costes indirectos) = 17597.89
Equipo de desodorización marca Alphachem o equivalente modelo SF-3000 MC con motor 2,2 kW montado sobre tapa y lecho de 30-45 cm de espesor de adsorbente químico, con un caudal de diseño 2.500 m3/h, según ETP 22.3 (Lote 4), incluso sistema de atenuación acústica, totalmente instalado, probado y funcionando.

| Código | Ud | Descripción | Rendimiento | Precio | Importe |
|---|---|---|---|---|---|
| MO.CAP001 | h | Capataz | 20 | 16.64 | 332.80 |
| MO.OFI001 | h | Oficial 1ª | 40 | 15.59 | 623.60 |
| MO.PEO001 | h | Peón | 60 | 14.98 | 898.80 |
| PEMAR057.2 | Ud | Equipo desodorización SF-3000 2.500 m3/h (material; 09/11/2020) | 1 | 10449.04 | 10449.04 |
| MAQ.GRU006 | h | Camión grúa de 6 t (sin conductor) | 40 | 51.74 | 2069.60 |
| %PRUEB10 | % | Puesta en funcionamiento y pruebas | 10 % | 14373.84 | 1437.38 |
| %.AUX005 | % | Medios auxiliares y resto de obra | 5 % | 15811.22 | 790.56 |
|  |  | Total |  |  | 16601.78 |

**EMAR282** m² Lona de cubrición para desodorización
44.88 m² × 13.53 (14.34 con costes indirectos) = 643.58

| Medición | Uds. | Largo | Ancho | Parcial |
|---|---|---|---|---|
| Pozo de gruesos | 1 | 3.2 | 2 | 6.400 |
| Desarenado | 2 | 10.4 | 1.85 | 38.480 |
| Subtotal |  |  |  | 44.880 |
| Total |  |  |  | 44.88 |

**EMAR283** m2 Lamas metálicas en cabina de desodorización
75.26 m2 × 12.58 (13.33 con costes indirectos) = 1003.22

| Medición | Uds. | Largo | Ancho | Parcial |
|---|---|---|---|---|
|  | 1 | 5 | 3.5 | 17.500 |
|  | 1 | 5.75 | 3.5 | 20.125 |
|  | 1 | 5.75 | 4.3 | 24.725 |
|  | 1 | 3 | 4.3 | 12.900 |
| Subtotal |  |  |  | 75.250 |
| Total |  |  |  | 75.26 |

**EMAR181** m Tubería polipropileno DN 100 mm aireación
26 m × 16.13 (17.1 con costes indirectos) = 444.60

| Medición | Uds. | Largo | Parcial |
|---|---|---|---|
| Bajantes desarenado | 2 | 2 | 4.000 |
| Contenedores | 1 | 6.5 | 6.500 |
| Pozo de gruesos | 1 | 5.5 | 5.500 |
| Bajantes | 1 | 2 | 2.000 |
|  | 1 | 8 | 8.000 |
| Subtotal |  |  | 26.000 |
| Total |  |  | 26 |

**EMAR186** m Tubería polipropileno DN 160 mm aireación
4 m × 24.19 (25.64 con costes indirectos) = 102.56

| Medición | Uds. | Largo | Parcial |
|---|---|---|---|
| Bajantes tanques | 2 | 2 | 4.000 |
| Total |  |  | 4 |

**EMAR182** m Tubería polipropileno DN 200 mm aireación
35.5 m × 27.47 (29.12 con costes indirectos) = 1033.76

| Medición | Uds. | Largo | Parcial |
|---|---|---|---|
| Desodorización a tamices | 1 | 22 | 22.000 |
|  | 1 | 7.5 | 7.500 |
| DEsarenado | 1 | 6 | 6.000 |
| Subtotal |  |  | 35.500 |
| Total |  |  | 35.5 |

**EMAR184** m Tubería polipropileno DN 315 mm aireación
7.5 m × 43.67 (46.29 con costes indirectos) = 347.18

| Medición | Uds. | Largo | Parcial |
|---|---|---|---|
| Barrido | 1 | 7.5 | 7.500 |
| Total |  |  | 7.5 |

**EMAR185** m Tubería polipropileno DN 350 mm aireación
6 m × 54.93 (58.23 con costes indirectos) = 349.38

| Medición | Uds. | Largo | Parcial |
|---|---|---|---|
| Desodorización | 1 | 6 | 6.000 |
| Total |  |  | 6 |

**EMAR188** m Tubería polipropileno DN 400 mm aireación
5 m × 75.12 (79.63 con costes indirectos) = 398.15

| Medición | Uds. | Largo | Parcial |
|---|---|---|---|
| Barrido | 1 | 5 | 5.000 |
| Total |  |  | 5 |

**EMAR189** m Tubería polipropileno DN 500 mm aireación
12.5 m × 113.29 (120.09 con costes indirectos) = 1501.13

| Medición | Uds. | Largo | Parcial |
|---|---|---|---|
| Barrido | 1 | 4.5 | 4.500 |
| Desodorización | 1 | 8 | 8.000 |
| Subtotal |  |  | 12.500 |
| Total |  |  | 12.5 |

**EMAR190** m Tubería polipropileno DN 600 mm aireación
22 m × 157.27 (166.71 con costes indirectos) = 3667.62

| Medición | Uds. | Largo | Parcial |
|---|---|---|---|
| Barrido | 1 | 10 | 10.000 |
| Desodorización | 1 | 12 | 12.000 |
| Subtotal |  |  | 22.000 |
| Total |  |  | 22 |

**EMAR191** m Tubería polipropileno DN 700 mm aireación
14 m × 190.22 (201.63 con costes indirectos) = 2822.82

| Medición | Uds. | Largo | Parcial |
|---|---|---|---|
| Barrido | 1 | 8 | 8.000 |
| Desodorización | 1 | 6 | 6.000 |
| Subtotal |  |  | 14.000 |
| Total |  |  | 14 |

**EMAR192** m Tubería polipropileno DN 800 mm aireación
27 m × 208.86 (221.39 con costes indirectos) = 5977.53

| Medición | Uds. | Largo | Parcial |
|---|---|---|---|
| Barrido | 1 | 10 | 10.000 |
| Desodorización | 1 | 17 | 17.000 |
| Subtotal |  |  | 27.000 |
| Total |  |  | 27 |

**EMARJ001** ud Tobera difusión de aire
20 ud × 211.7 (224.4 con costes indirectos) = 4488.00

**EMARJ003** ud Rejilla de aspiración de 1100x250 mm con regulación apertura
11 ud × 223.25 (236.65 con costes indirectos) = 2603.15

**EMAVT005** ud Ventilador tubular Q=22.000 m3/h. P=280 Pa
1 ud × 1288.36 (1365.66 con costes indirectos) = 1365.66
Ventilador de barrido helicoidal tubular de la marca Sodeca o equivalente, modelo HCT-63-4T-3-IE3 para una caudal de 22.000 m3/h y una presión de 280 Pa. P=2,20 kW. IP-65. Materiales de camisa de acero glavanizado, hélice de aluminio. Incluso medios auxiliares, conexiones eléctricas, sistema de atenuación acústica, totalmente instalado, probado y funcionando.. Resto de características según ETP 28.3 (Lote 4).

| Código | Ud | Descripción | Rendimiento | Precio | Importe |
|---|---|---|---|---|---|
| MO.CAP001 | h | Capataz | 0.01 | 16.64 | 0.17 |
| MO.OFI001 | h | Oficial 1ª | 0.5 | 15.59 | 7.80 |
| MO.PEO001 | h | Peón | 0.5 | 14.98 | 7.49 |
| PEMAVT005 | ud | Ventilador tubular Q=22.000 m3/h. P=280 Pa (material; 08/03/2021) | 1 | 1100 | 1100.00 |
| %PRUEB10 | % | Puesta en funcionamiento y pruebas | 10 % | 1115.46 | 111.55 |
| %.AUX005 | % | Medios auxiliares y resto de obra | 5 % | 1227.01 | 61.35 |
|  |  | Total |  |  | 1288.36 |

**EMAPE001** m2 Persiana de sobrepresión de aluminio
0.64 m2 × 272.92 (289.3 con costes indirectos) = 185.15

| Medición | Uds. | Largo | Ancho | Parcial |
|---|---|---|---|---|
|  | 1 | 0.8 | 0.8 | 0.640 |
| Total |  |  |  | 0.64 |

###### 40601050207 TUBERÍAS Y VALVULERIA (18/01/2011)
Importe: 128720.96

**EMAR178** m Tubería de acero inoxidable DN 400 AISI 316L Schedule 10
15 m × 368.76 (390.89 con costes indirectos) = 5863.35

| Medición | Uds. | Largo | Parcial |
|---|---|---|---|
| Salida a trituradores | 2 | 3.5 | 7.000 |
| By-pas | 2 | 4 | 8.000 |
| Subtotal |  |  | 15.000 |
| Total |  |  | 15 |

**EMAR121** m Tubería de acero inoxidable DN 500 AISI 316L Schedule 10
39.5 m × 433.86 (459.89 con costes indirectos) = 18165.66

| Medición | Uds. | Largo | Parcial |
|---|---|---|---|
| Colector aspiración | 1 | 8.5 | 8.500 |
| Colector impulsion a caudalímetro | 1 | 19 | 19.000 |
| By-pass pozo de gruesos | 1 | 6.5 | 6.500 |
| Salida aliviadero a fuera edificio | 1 | 5.5 | 5.500 |
| Subtotal |  |  | 39.500 |
| Total |  |  | 39.5 |

**EMAR120** m Tubería de acero inoxidable DN 350 AISI 316L Schedule 10
5.8 m × 308.36 (326.86 con costes indirectos) = 1895.79

| Medición | Uds. | Largo | Parcial |
|---|---|---|---|
| Aspiración individual | 2 | 1 | 2.000 |
|  | 1 | 3.8 | 3.800 |
| Subtotal |  |  | 5.800 |
| Total |  |  | 5.8 |

**EMAR099** m Tubería de acero inoxidable DN 300 AISI 316L Schedule 10
26.5 m × 266.94 (282.96 con costes indirectos) = 7498.44

| Medición | Uds. | Largo | Parcial |
|---|---|---|---|
| Entrada PI Las Chafiras | 1 | 12 | 12.000 |
| Entrada Amarilla Golf | 1 | 12 | 12.000 |
| Caudalímetro | 1 | 2.5 | 2.500 |
| Subtotal |  |  | 26.500 |
| Total |  |  | 26.5 |

**EMAR040** m Tubería de acero inoxidable DN 250 AISI 316L Schedule 10
21 m × 253.26 (268.46 con costes indirectos) = 5637.66

| Medición | Uds. | Largo | Parcial |
|---|---|---|---|
| Impulsión individual | 2 | 6.5 | 13.000 |
|  | 1 | 4 | 4.000 |
| Calderín | 1 | 4 | 4.000 |
| Subtotal |  |  | 21.000 |
| Total |  |  | 21 |

**EMAR067** m Tubería de acero inoxidable DN 200 AISI 316L Schedule 10
3 m × 242.05 (256.57 con costes indirectos) = 769.71

| Medición | Uds. | Largo | Parcial |
|---|---|---|---|
| Clasificador de arenas - bombeo de vaciados | 1 | 3 | 3.000 |
| Total |  |  | 3 |

**EMAR043** m Tubería de acero inoxidable DN 150 AISI 316L Schedule 10
10.5 m × 156.91 (166.32 con costes indirectos) = 1746.36

| Medición | Uds. | Largo | Parcial |
|---|---|---|---|
| Concentrador de grasas - bombeo de vaciados | 1 | 10.5 | 10.500 |
| Total |  |  | 10.5 |

**EMAR047** m Tubería de acero inoxidable DN 125 AISI 316L Schedule 10
11 m × 132.71 (140.67 con costes indirectos) = 1547.37

| Medición | Uds. | Largo | Parcial |
|---|---|---|---|
| Impulsión general vaciados | 1 | 11 | 11.000 |
| Total |  |  | 11 |

**EMAR051** m Tubería de acero inoxidable DN 100 AISI 316L Schedule 10
41 m × 112.39 (119.13 con costes indirectos) = 4884.33

| Medición | Uds. | Largo | Parcial |
|---|---|---|---|
| A clasificador de arenas | 1 | 5 | 5.000 |
| A vaciados canales | 1 | 1.5 | 1.500 |
|  | 1 | 3.5 | 3.500 |
|  | 1 | 5.5 | 5.500 |
| A concentrador de grasas | 1 | 6 | 6.000 |
|  | 1 | 4.5 | 4.500 |
| Retorno impulsión | 1 | 15 | 15.000 |
| Subtotal |  |  | 41.000 |
| Total |  |  | 41 |

**EMAR090** m Tubería de acero inoxidable DN 80 AISI 316L Schedule 10
19 m × 110.35 (116.97 con costes indirectos) = 2222.43

| Medición | Uds. | Largo | Parcial |
|---|---|---|---|
| Soplantes | 1 | 19 | 19.000 |
| Total |  |  | 19 |

**EMAR142** m Tubería de acero inoxidable DN 65 AISI 316L Schedule 10
15 m × 101.2 (107.27 con costes indirectos) = 1609.05

| Medición | Uds. | Largo | Parcial |
|---|---|---|---|
| Bombeo vaciados | 2 | 3 | 6.000 |
| Aire bajada a difusores gruesos | 2 | 4.5 | 9.000 |
| Subtotal |  |  | 15.000 |
| Total |  |  | 15 |

**EMARM1761** ud Válvula DN 400 mariposa motorizada PN16 (18/01/2011)
6 ud × 5411.02 (5735.68 con costes indirectos) = 34414.08
Válvula de mariposa doble excentricidad motorizada de DN 400 mm. PN16 de AVK o equivalente.
Características:
Diámetro: 400 mm
Presión (PN): 16
Acuador: motoirazado (AUMA o equivalente)
Materiales
Cuerpo y tapa: Fundición dúctil GGG50
Mariposa: inoxidable AISI-316
Eje: Acero inoxidable AISI-420
Volante: Fundición nodular GGG-50
Tornillería: Acero inoxidable AISI 316
Acabados
Recubrimiento anticorrosivo interior y exterior con polvo de poliamida epoxy 250 micras aplicado electrostáticamente.
Resto de características según ETP Equipos 4.7 (Lote 2, 3 y 4). Totalmente instalada, probada y funcionando.

| Código | Ud | Descripción | Rendimiento | Precio | Importe |
|---|---|---|---|---|---|
| MO.CAP001 | h | Capataz | 0.3 | 16.64 | 4.99 |
| MO.OFI001 | h | Oficial 1ª | 0.6 | 15.59 | 9.35 |
| MO.PEO001 | h | Peón | 0.9 | 14.98 | 13.48 |
| MAQ.GRU006 | h | Camión grúa de 6 t (sin conductor) | 0.6 | 51.74 | 31.04 |
| PEMARM1761 | ud | Válvula DN 400 mariposa PN16 (material; 04/02/2021) | 1 | 1500 | 1500.00 |
| PE167A | ud | Actuador electrico DN400 a 500 AUMA o equivalente PN16 | 1 | 3126 | 3126.00 |
| %PRUEB10 | % | Puesta en funcionamiento y pruebas | 10 % | 4684.86 | 468.49 |
| %.AUX005 | % | Medios auxiliares y resto de obra | 5 % | 5153.35 | 257.67 |
|  |  | Total |  |  | 5411.02 |

| Medición | Uds. | Parcial |
|---|---|---|
| Salida a trituradores | 4 | 4.000 |
| By-pas trituradores | 2 | 2.000 |
| Subtotal |  | 6.000 |
| Total |  | 6 |

**EMARM178** ud Válvula DN 350 mariposa PN16
3 ud × 1511.74 (1602.44 con costes indirectos) = 4807.32

| Medición | Uds. | Parcial |
|---|---|---|
| Aspiración | 3 | 3.000 |
| Total |  | 3 |

**EMAR122** UD Válvula DN 300 guillotina motorizada PN10 (18/01/2011)
2 UD × 3659.53 (3879.1 con costes indirectos) = 7758.20
Válvula DN 300 guillotina motorizada. Marca: ORBINOX ó equivalente. Tipo : Wafer monoblock. Modelo : HIE. Conexión entre bridas PN 10. Accionamiento : Motorizado. MATERIAL: Cuerpo : Fundición gris GG 25. Tajadera : Aº Inox. AISI 316. Asiento : EPDM. Totalmente instalada, probada y funcionando.. Resto de características, según ETP 4.6 (Lote 4).

| Código | Ud | Descripción | Rendimiento | Precio | Importe |
|---|---|---|---|---|---|
| MO.CAP001 | h | Capataz | 0.75 | 16.64 | 12.48 |
| MO.OFI001 | h | Oficial 1ª | 1.5 | 15.59 | 23.39 |
| MO.PEO001 | h | Peón | 3 | 14.98 | 44.94 |
| PEMAR122 | ud | Válvula DN 300 guillotina PN10 (material; 04/02/2021) | 1 | 950 | 950.00 |
| PE167B | ud | Actuador electrico DN150 a 350 AUMA o equivalente PN16 | 1 | 2060 | 2060.00 |
| MAQ.GRU006 | h | Camión grúa de 6 t (sin conductor) | 1.5 | 51.74 | 77.61 |
| %PRUEB10 | % | Puesta en funcionamiento y pruebas | 10 % | 3168.42 | 316.84 |
| %.AUX005 | % | Medios auxiliares y resto de obra | 5 % | 3485.26 | 174.26 |
|  |  | Total |  |  | 3659.53 |

| Medición | Uds. | Parcial |
|---|---|---|
| Entrada Las Chafiras | 1 | 1.000 |
| Entrada Amarilla Golf | 1 | 1.000 |
| Subtotal |  | 2.000 |
| Total |  | 2 |

**EMAR102** ud Válvula DN 300 compuerta cierre elástico PN16
4 ud × 1256.49 (1331.88 con costes indirectos) = 5327.52

| Medición | Uds. | Parcial |
|---|---|---|
| Entrada Amarilla Golf | 2 | 2.000 |
| Caudalímetro | 2 | 2.000 |
| Subtotal |  | 4.000 |
| Total |  | 4 |

**EMAR101** ud Válvula DN 250 compuerta cierre elástico PN16
4 ud × 737.89 (782.16 con costes indirectos) = 3128.64

| Medición | Uds. | Parcial |
|---|---|---|
| Impulsión | 3 | 3.000 |
| Antiariete | 1 | 1.000 |
| Subtotal |  | 4.000 |
| Total |  | 4 |

**EMAR053** ud Válvula DN 100 compuerta cierre elástico PN16
4 ud × 190.89 (202.34 con costes indirectos) = 809.36

| Medición | Uds. | Parcial |
|---|---|---|
| Vaciados canales | 3 | 3.000 |
| Retorno | 1 | 1.000 |
| Subtotal |  | 4.000 |
| Total |  | 4 |

**EMAR091** ud Válvula DN 80 compuerta cierre elástico PN16
4 ud × 175.12 (185.63 con costes indirectos) = 742.52

| Medición | Uds. | Parcial |
|---|---|---|
| Soplantes | 4 | 4.000 |
| Total |  | 4 |

**EMAR143** ud Válvula DN 65 compuerta cierre elástico PN16
4 ud × 155.49 (164.82 con costes indirectos) = 659.28

| Medición | Uds. | Parcial |
|---|---|---|
| Bombeo vaciados | 2 | 2.000 |
| Entrada aireadores | 2 | 2.000 |
| Subtotal |  | 4.000 |
| Total |  | 4 |

**EMAR125** ud Válvula de retención de bola DN 250 PN16
3 ud × 1164.56 (1234.43 con costes indirectos) = 3703.29

| Medición | Uds. | Parcial |
|---|---|---|
| Impulsión | 3 | 3.000 |
| Total |  | 3 |

**EMAR144** ud Válvula de retención de bola DN 65 PN16
2 ud × 98.83 (104.76 con costes indirectos) = 209.52

| Medición | Uds. | Parcial |
|---|---|---|
| Bombeo vaciados | 2 | 2.000 |
| Total |  | 2 |

**EMAR177** ud Carrete desmontaje DN 400
6 ud × 505.18 (535.49 con costes indirectos) = 3212.94

| Medición | Uds. | Parcial |
|---|---|---|
| Salida a trituradores | 4 | 4.000 |
| By-pas trituradores | 2 | 2.000 |
| Subtotal |  | 6.000 |
| Total |  | 6 |

**EMAR126** ud Carrete desmontaje DN 350
3 ud × 505.18 (535.49 con costes indirectos) = 1606.47

| Medición | Uds. | Parcial |
|---|---|---|
| Aspiración | 3 | 3.000 |
| Total |  | 3 |

**EMAR103** ud Carrete desmontaje DN 300
5 ud × 421.18 (446.45 con costes indirectos) = 2232.25

| Medición | Uds. | Parcial |
|---|---|---|
| Caudalímetro | 1 | 1.000 |
| Entrada Las Chafiras | 3 | 3.000 |
| Entrada Amarilla Golf | 1 | 1.000 |
| Subtotal |  | 5.000 |
| Total |  | 5 |

**EMAR042** ud Carrete desmontaje DN 250
4 ud × 338.38 (358.68 con costes indirectos) = 1434.72

| Medición | Uds. | Parcial |
|---|---|---|
| Impulsión | 3 | 3.000 |
| Antiariete | 1 | 1.000 |
| Subtotal |  | 4.000 |
| Total |  | 4 |

**EMAR052** ud Carrete desmontaje DN 100
5 ud × 151.03 (160.09 con costes indirectos) = 800.45

| Medición | Uds. | Parcial |
|---|---|---|
| Vaciados canales | 3 | 3.000 |
| Retorno | 1 | 1.000 |
| Válvula mangito | 1 | 1.000 |
| Subtotal |  | 5.000 |
| Total |  | 5 |

**EMAR092** ud Carrete desmontaje DN 80
4 ud × 130.66 (138.5 con costes indirectos) = 554.00

| Medición | Uds. | Parcial |
|---|---|---|
| Soplantes | 4 | 4.000 |
| Total |  | 4 |

**EMAR145** ud Carrete desmontaje DN 65
4 ud × 121.59 (128.89 con costes indirectos) = 515.56

| Medición | Uds. | Parcial |
|---|---|---|
| Bombeo vaciados | 2 | 2.000 |
| Entrada aireadores | 2 | 2.000 |
| Subtotal |  | 4.000 |
| Total |  | 4 |

**EMAR130** ud Carrete pasamuros AISI 316L DN 500
3 ud × 507.74 (538.2 con costes indirectos) = 1614.60

| Medición | Uds. | Parcial |
|---|---|---|
| By-pass pozo | 2 | 2.000 |
| Alivio | 1 | 1.000 |
| Subtotal |  | 3.000 |
| Total |  | 3 |

**EMAR1281** ud Carrete pasamuros AISI 316L DN 400
2 ud × 424.01 (449.45 con costes indirectos) = 898.90
Carrete pasamuros de acero inoxidable, con brida loca en un extremo y placa de estanqueidad, de DN 400, longitud: 500 mm. y materiales: Carrete y placa de estanqueidad: AISI 316L. Brida: aluminio. Resto de características según ETP Equipos 3.5 - 3.6. (Lote 1 y 3) y 3.6 - 3.7 (Lote 2 y 4). Montada y probada.

| Código | Ud | Descripción | Rendimiento | Precio | Importe |
|---|---|---|---|---|---|
| MO.CAP001 | h | Capataz | 0.3 | 16.64 | 4.99 |
| MO.OFI001 | h | Oficial 1ª | 0.6 | 15.59 | 9.35 |
| MO.PEO001 | h | Peón | 0.9 | 14.98 | 13.48 |
| PEMAR1281 | ud | Carrete pasamuros AISI 316L DN 400 (material; 20/01/2021) | 1 | 376 | 376.00 |
| %.AUX005 | % | Medios auxiliares y resto de obra | 5 % | 403.82 | 20.19 |
|  |  | Total |  |  | 424.01 |

| Medición | Uds. | Parcial |
|---|---|---|
| Aspiración trituradores | 2 | 2.000 |
| Total |  | 2 |

**EMAR104** ud Carrete pasamuros AISI 316L DN 300
2 ud × 341.21 (361.68 con costes indirectos) = 723.36

| Medición | Uds. | Parcial |
|---|---|---|
| Entrada bombeo Amarilla Golf agua pretratada | 1 | 1.000 |
| Entrada bombeo Amarilla Golf entrada | 1 | 1.000 |
| Subtotal |  | 2.000 |
| Total |  | 2 |

**EMAR129** ud Carrete pasamuros AISI 316L DN 125
1 ud × 216.89 (229.9 con costes indirectos) = 229.90
Carrete pasamuros de acero inoxidable, con brida loca en un extremo y placa de estanqueidad, de DN 125, longitud: 500 mm. y materiales: Carrete y placa de estanqueidad: AISI 316L. Brida: aluminio. Resto de características según ETP Equipos 3.5 - 3.6. (Lote 1 y 3) y 3.6 - 3.7 (Lote 2 y 4). Montada y probada.

| Código | Ud | Descripción | Rendimiento | Precio | Importe |
|---|---|---|---|---|---|
| MO.CAP001 | h | Capataz | 0.2 | 16.64 | 3.33 |
| MO.OFI001 | h | Oficial 1ª | 0.4 | 15.59 | 6.24 |
| MO.PEO001 | h | Peón | 0.6 | 14.98 | 8.99 |
| PEMAR129 | ud | Carrete pasamuros AISI 316L DN 125 (material; 05/10/2017) | 1 | 188 | 188.00 |
| %.AUX005 | % | Medios auxiliares y resto de obra | 5 % | 206.56 | 10.33 |
|  |  | Total |  |  | 216.89 |

**EMAR054** ud Carrete pasamuros AISI 316L DN 100
7 ud × 201.88 (213.99 con costes indirectos) = 1497.93

| Medición | Uds. | Parcial |
|---|---|---|
| Vaciados canales | 3 | 3.000 |
| Retorno | 1 | 1.000 |
| Grasas | 2 | 2.000 |
| Arenas | 1 | 1.000 |
| Subtotal |  | 7.000 |
| Total |  | 7 |

###### 406010503 INSTALACIONES ELÉCTRICAS (19/11/1998)
Importe: 577429.01

###### 40601050301 CENTRO DE TRANSFORMACIÓN (19/11/1998)
Importe: 182377.5

**ELAR105** ud Edificio prefabricado M1/10/10 CT2
1 ud × 42691.21 (45252.68 con costes indirectos) = 45252.68

**ELAR112** ud Compacto 3L
1 ud × 7893.19 (8366.78 con costes indirectos) = 8366.78

**ELAR113** ud Celda de paso de barras
1 ud × 346.77 (367.58 con costes indirectos) = 367.58

**ELAR114** ud Malla de separación compañía abonado.
1 ud × 914.99 (969.89 con costes indirectos) = 969.89

**ELAR122** ud Celda de remonte
1 ud × 1670.11 (1770.32 con costes indirectos) = 1770.32

**ELAR124** ud Celda de protección general con disyuntor
1 ud × 15653.5 (16592.71 con costes indirectos) = 16592.71

**ELAR127** ud Celda de protección de trafo con disyuntor
2 ud × 15875.4 (16827.92 con costes indirectos) = 33655.84

**ELAR129** ud Celda de medida
1 ud × 8261.02 (8756.68 con costes indirectos) = 8756.68

**ELAR132** ud Botellas terminales apantalladas
15 ud × 243.05 (257.63 con costes indirectos) = 3864.45

**ELAR136** ud Conexión de alta tensión
1 ud × 1142.29 (1210.83 con costes indirectos) = 1210.83

**ELAR138** ud Conexión de baja tensión
1 ud × 1213.32 (1286.12 con costes indirectos) = 1286.12

**ELAR145** ud Transformador trifásico 1000 KVA con termómetro
1 ud × 26928.72 (28544.44 con costes indirectos) = 28544.44
Transformador reductor de llenado integral, de Schneider o equivalente, de interior y en baño de aceite mineral, potencia nominal 1000 kVA, relación de transformación 20/0.42 kV, regulación: +/-2,5%, +/-5%, grupo conexión Dyn11, conexionado. Con termómetro. Según E.T. 1 y E.T. 2 (Lote 1), E.T. 1 y E.T. 2 (Lote 2) y E.T. 1 y E.T. 2 (Lote 4). Completamente instalado, probado y funcionando.

| Código | Ud | Descripción | Rendimiento | Precio | Importe |
|---|---|---|---|---|---|
| MO.OFI001 | h | Oficial 1ª | 1 | 15.59 | 15.59 |
| MO.PEO100 | h | Peón especializado | 1 | 15.13 | 15.13 |
| PEL0145 | ud | Transformador 1000 KVA (material; 05/03/2021) | 1 | 25207.11 | 25207.11 |
| PEL0150 | ud | Termómetro (material; 15/01/2018) | 1 | 408.57 | 408.57 |
| %.AUX005 | % | Medios auxiliares y resto de obra | 5 % | 25646.40 | 1282.32 |
|  |  | Total |  |  | 26928.72 |

**ELAR149** ud Protección contra incendios
1 ud × 9448.64 (10015.56 con costes indirectos) = 10015.56

**ELAR165** ud Cuadro de baja tensión 1250 A
1 ud × 9544.72 (10117.4 con costes indirectos) = 10117.40
Cuadro de baja tensión de Schneider o equivalente en el centro de transformación formado por armario, interruptor automático MTZ212H1, relé diferencial RH99 y toroidal GA300. Según E.T. 6 (Lote 1), E.T. 6 (Lote 2), E.T. 4 (Lote 3) y E.T. 6 (Lote 4). Completamente instalado, probado y funcionando.

| Código | Ud | Descripción | Rendimiento | Precio | Importe |
|---|---|---|---|---|---|
| MO.OFI001 | h | Oficial 1ª | 4 | 15.59 | 62.36 |
| MO.PEO100 | h | Peón especializado | 4 | 15.13 | 60.52 |
| PEL0170 | ud | Armario metálico en CT | 1 | 315.62 | 315.62 |
| PEL0219 | ud | Int. aut. MTZ212H1 (1250A) (material; 15/01/2018) | 1 | 6761.38 | 6761.38 |
| PEL0250 | ud | Relé RH99 | 1 | 204.21 | 204.21 |
| PEL0252 | ud | Toroidal GA300 (material; 15/01/2018) | 1 | 1686.12 | 1686.12 |
| %.AUX005 | % | Medios auxiliares y resto de obra | 5 % | 9090.21 | 454.51 |
|  |  | Total |  |  | 9544.72 |

**ELAR180** ud Puesta a tierra del neutro
1 ud × 877.89 (930.56 con costes indirectos) = 930.56

**ELAR181** ud Puesta a tierra de herrajes
1 ud × 609.42 (645.99 con costes indirectos) = 645.99

**ELAR185** ud Equipo de medida en hornacina
1 ud × 2768.43 (2934.54 con costes indirectos) = 2934.54

**ELAR190** ud Conjunto de material de protección y señalización
1 ud × 458.16 (485.65 con costes indirectos) = 485.65

**ELAR155** ud Bote fijo para transformador de 1000 KVA
1 ud × 6235.36 (6609.48 con costes indirectos) = 6609.48
Batería de condensadores fija de 75 kVAr de Schneider o equivalente con protección magnetotérmica de entrada, para transformador de 1000 kVAr, conexionada. Completamente instalado, probado y funcionando.

| Código | Ud | Descripción | Rendimiento | Precio | Importe |
|---|---|---|---|---|---|
| MO.OFI001 | h | Oficial 1ª | 1 | 15.59 | 15.59 |
| MO.PEO100 | h | Peón especializado | 1 | 15.13 | 15.13 |
| PEL0155 | ud | Bote fijo de 75 kVAr con protección para trafo de 800 kVA (material; 15/01/2018) | 1 | 5907.72 | 5907.72 |
| %.AUX005 | % | Medios auxiliares y resto de obra | 5 % | 5938.44 | 296.92 |
|  |  | Total |  |  | 6235.36 |

###### 40601050302 BAJA TENSIÓN (19/11/1998)
Importe: 272603.54

**ELAR231** ud C.C.M. ETBAR Las Chafiras (21/06/2017)
1 ud × 103571.59 (109785.89 con costes indirectos) = 109785.89
C.C.M. de la ETBAR de Las Chafiras, de Schneider o equivalente formado por:
- Envolvente metálico para locales húmedos, modelo Prisma P montado sobre zócalo con accesorios, puertas, placas de montaje, intalado, montado y conexionado.
- Compartimentación 3b.
- Descargador de sobretensiones tipos I y II.
- Poder de corte según las características de la instalación.
- Interruptor general automático NS1250 con unidad de control Micrologic 5.X.E, medida integrada, comunicaciones vía Modbus, comunicación del estado del equipo, del desgaste de polos y señalización e identificación de defectos. Con los equipos necesarios para su comunicación vía Ethernet (módulo BSCM, IFM y pasarela IP). Con enclavamiento mecánico.
- Salidas a equipos de potencia superior a 25 kW con interruptores automáticos NSX con iguales características al IGA.
- Salidas al resto de los receptores y calibre de la aparamenta según esquema unifilar.
- Zócalo de fábrica de ladrillo enfoscado y pintado, de altura 40 cm y fondo 80 cm.
Según E.T. 6 y E.T. 8 (Lote 4).
Completamente instalado, probado y funcionando.

| Código | Ud | Descripción | Rendimiento | Precio | Importe |
|---|---|---|---|---|---|
| MO.OFI001 | h | Oficial 1ª | 40 | 15.59 | 623.60 |
| MO.PEO100 | h | Peón especializado | 40 | 15.13 | 605.20 |
| PEL0200 | ud | Módulo de armario completo con pilotería y mando en puerta | 8 | 1176 | 9408.00 |
| PEL0201 | ml | Zócalo de fábrica de ladrillo enfoscado y pintado h=40cm | 8 | 45.25 | 362.00 |
| PEL0206 | ud | Protec. Sobretensiones PRD Tipo I + Tipo II | 1 | 703.22 | 703.22 |
| PEL0225 | ud | Int. aut. NS1250 (material; 15/01/2018) | 2 | 6180.77 | 12361.54 |
| PEL0272 | ud | Salida motor con guardamotor | 20 | 255.4 | 5108.00 |
| PEL0274 | ud | Salida motor con inversor | 23 | 297.75 | 6848.25 |
| PEL0281 | ud | Salida a cuadro | 6 | 269.77 | 1618.62 |
| PEL0291 | ud | Salida a línea monofásica de fuerza o alumbrado | 10 | 62.12 | 621.20 |
| PEL0292 | ud | Salida a línea trifásica de fuerza o alumbrado | 3 | 124.36 | 373.08 |
| PEL0310 | ud | Salida motor con arrancador 5.5 kW | 3 | 250.67 | 752.01 |
| PEL0330 | ud | Arrancador 5.5 kW | 3 | 270.21 | 810.63 |
| PEL0421 | ud | Salida motor con variador 200 kW (material; 15/01/2018) | 3 | 5311.5 | 15934.50 |
| PEL0451 | ud | Variador 200 kW (material; 15/01/2018) | 3 | 14169.92 | 42509.76 |
| %.AUX005 | % | Medios auxiliares y resto de obra | 5 % | 98639.61 | 4931.98 |
|  |  | Total |  |  | 103571.59 |

**ELAR377** ud Batería de condensadores 125 kVAr
1 ud × 5850.16 (6201.17 con costes indirectos) = 6201.17

**ELAR527** ud Grupo electrógeno 598 kVA insonorizado
1 ud × 47787.76 (50655.03 con costes indirectos) = 50655.03
Grupo electrógeno HFW-600 T5 de Himoinsa o equivalente, con 598 kVA y 478 kW, insonorizado, diesel y con protección de salida. Con depósito de combustible de 2090 litros (16,2 horas de funcionamiento al 100% de carga y 22,7 horas de funcionamiento al 80% de la carga) e instalación de salida de humos de escape. Según E.T. 3 (Lote 4). Completamente instalado, probado y funcionando.

| Código | Ud | Descripción | Rendimiento | Precio | Importe |
|---|---|---|---|---|---|
| MO.OFI001 | h | Oficial 1ª | 5 | 15.59 | 77.95 |
| MO.PEO100 | h | Peón especializado | 5 | 15.13 | 75.65 |
| PEL0527 | ud | Grupo electrógeno 598 kVA (material; 02/09/2021) | 1 | 45358.55 | 45358.55 |
| %.AUX005 | % | Medios auxiliares y resto de obra | 5 % | 45512.15 | 2275.61 |
|  |  | Total |  |  | 47787.76 |

**ELAR478** ud Cuadro de conmutación 800 A
1 ud × 11736.39 (12440.57 con costes indirectos) = 12440.57
Cuadro de conmutación red - grupo de Schneider o equivalente con dos interruptores automáticos de 800 A y elementos de control y señalización. Con armario metálico y conexiones de entrada y salida. Completamente instalado, probado y funcionando.

| Código | Ud | Descripción | Rendimiento | Precio | Importe |
|---|---|---|---|---|---|
| MO.OFI001 | h | Oficial 1ª | 5 | 15.59 | 77.95 |
| MO.PEO100 | h | Peón especializado | 5 | 15.13 | 75.65 |
| PEL0478 | ud | Conmutación 800 A (material; 15/01/2018) | 1 | 9491.75 | 9491.75 |
| PEL0483 | ud | Armario de conmutación tipo 3 | 1 | 1124.8 | 1124.80 |
| PEL0489 | ud | Elementos de control conmutación tipo 3 | 1 | 407.36 | 407.36 |
| %.AUX005 | % | Medios auxiliares y resto de obra | 5 % | 11177.51 | 558.88 |
|  |  | Total |  |  | 11736.39 |

**ELAR540** ud SAI 2.200 VA
1 ud × 1177.27 (1247.91 con costes indirectos) = 1247.91

**ELAR602** m Conductor 1x185 RZ1KZ1-K(AS)
360 m × 35.21 (37.32 con costes indirectos) = 13435.20
Conductor unipolar de 1x185mm2 RZ1KZ1-K(AS) instalado en canalización aérea o subterránea existente. Según E.T. 17 (Lote 1), E.T. 17 (Lote 2), E.T. 14 (Lote 3) y E.T. 17 (Lote 4). Completamente instalado, probado y funcionando.

| Código | Ud | Descripción | Rendimiento | Precio | Importe |
|---|---|---|---|---|---|
| MO.OFI001 | h | Oficial 1ª | 0.06 | 15.59 | 0.94 |
| MO.PEO100 | h | Peón especializado | 0.06 | 15.13 | 0.91 |
| PEL0602 | m | 1x185 RZ1KZ1-K(AS) (material; 10/01/2018) | 1 | 31.68 | 31.68 |
| %.AUX005 | % | Medios auxiliares y resto de obra | 5 % | 33.53 | 1.68 |
|  |  | Total |  |  | 35.21 |

**ELAR621** m Conductor 1x240 RZ1-K(AS)
1000 m × 36.05 (38.21 con costes indirectos) = 38210.00

| Medición | Uds. | Largo | Parcial |
|---|---|---|---|
|  | 20 | 50 | 1000.000 |
| Total |  |  | 1000 |

**ELAR623** m Conductor 1x150 RZ1-K(AS)
80 m × 23.7 (25.12 con costes indirectos) = 2009.60

| Medición | Uds. | Largo | Parcial |
|---|---|---|---|
|  | 8 | 10 | 80.000 |
| Total |  |  | 80 |

**ELAR635** m Línea 5x16 RZ1-K(AS)
20 m × 18.07 (19.15 con costes indirectos) = 383.00

**ELAR639** m Línea 5x2.5 RZ1-K(AS)
280 m × 4.07 (4.31 con costes indirectos) = 1206.80

**ELAR645** m Línea 4x2.5 RZ1-K(AS)
525 m × 3.46 (3.67 con costes indirectos) = 1926.75

**ELAR653** m Línea 3x2.5 RZ1-K(AS)
265 m × 2.64 (2.8 con costes indirectos) = 742.00

**ELAR654** m Línea 3x1.5 RZ1-K(AS)
405 m × 2.26 (2.4 con costes indirectos) = 972.00

**ELAR671** m Multiconductor 2x1mm2 RZ1-K(AS)
285 m × 1.85 (1.96 con costes indirectos) = 558.60

**ELAR672** m Multiconductor 3x1mm2 RZ1-K(AS)
565 m × 2.1 (2.23 con costes indirectos) = 1259.95

**ELAR673** m Multiconductor 5x1mm2 RZ1-K(AS)
170 m × 2.67 (2.83 con costes indirectos) = 481.10

**ELAR674** m Multiconductor 6x1mm2 RZ1-K(AS)
115 m × 2.86 (3.03 con costes indirectos) = 348.45

**ELAR701** ud Arqueta eléctrica 70x70
9 ud × 309.82 (328.41 con costes indirectos) = 2955.69

**321.100** m³ Excavación en zanjas y pozos por medios mecánicos, en cualquier
55.2 m³ × 10.11 (10.72 con costes indirectos) = 591.74

| Medición | Uds. | Largo | Ancho | Alto | Parcial |
|---|---|---|---|---|---|
|  | 1 | 115 | 0.6 | 0.8 | 55.200 |
| Total |  |  |  |  | 55.2 |

**332.351** m³ Relleno con material seleccionado de excavación
41.4 m³ × 12.43 (13.18 con costes indirectos) = 545.65

| Medición | Uds. | Largo | Ancho | Alto | Parcial |
|---|---|---|---|---|---|
|  | 1 | 115 | 0.6 | 0.6 | 41.400 |
| Total |  |  |  |  | 41.4 |

**ELAR711** m Canalización 8T 160
45 m × 39.64 (42.02 con costes indirectos) = 1890.90
Canalización subterránea en zanja existente para red de baja tensión y constituida por 8 tubos de PE DP d=160mm. Según E.T. 11 (Lote 1), E.T. 11 (Lote 2), E.T. 9 (Lote 3) y E.T. 11 (Lote 4). Completamente instalada, probada y funcionando.

| Código | Ud | Descripción | Rendimiento | Precio | Importe |
|---|---|---|---|---|---|
| MO.OFI001 | h | Oficial 1ª | 0.2 | 15.59 | 3.12 |
| MO.PEO100 | h | Peón especializado | 0.2 | 15.13 | 3.03 |
| PEL0711 | ml | Tubo PE DP d=160 | 8 | 3.95 | 31.60 |
| %.AUX005 | % | Medios auxiliares y resto de obra | 5 % | 37.75 | 1.89 |
|  |  | Total |  |  | 39.64 |

**ELAR726** m Canalización 2T 110
100 m × 7.88 (8.35 con costes indirectos) = 835.00

**ELAR727** m Canalización 1T 110
10 m × 4.27 (4.53 con costes indirectos) = 45.30

**ELAR742** m Bandeja con tapa 300x60
40 m × 42.06 (44.58 con costes indirectos) = 1783.20

**ELAR743** m Bandeja con tapa 200x60
100 m × 32.83 (34.8 con costes indirectos) = 3480.00

**ELAR744** m Bandeja con tapa 100x60
50 m × 25.43 (26.96 con costes indirectos) = 1348.00

**ELAR761** m Tubo PVC rígido d=32mm
160 m × 8.71 (9.23 con costes indirectos) = 1476.80

**ELAR762** m Tubo PVC rígido d=25mm
185 m × 8.07 (8.55 con costes indirectos) = 1581.75

**ELAR763** m Tubo PVC rígido d=20mm
470 m × 7.65 (8.11 con costes indirectos) = 3811.70

**ELAR764** m Tubo PVC rígido d=16mm
205 m × 7.34 (7.78 con costes indirectos) = 1594.90

**ELAR768** m Tubo de acero 1"
105 m × 20.07 (21.27 con costes indirectos) = 2233.35

**ELAR769** m Tubo de acero 1-1/2"
50 m × 23.35 (24.75 con costes indirectos) = 1237.50

**ELAR783** ud Subcuadro con tomas de corriente
3 ud × 290.84 (308.29 con costes indirectos) = 924.87

**ELAR786** ud Toma de corriente
22 ud × 54.68 (57.96 con costes indirectos) = 1275.12

**ELAR788** ud Caja de derivación
28 ud × 4.99 (5.29 con costes indirectos) = 148.12

**ELAR792** ud Botonera
20 ud × 60.38 (64 con costes indirectos) = 1280.00

**ELAR793** ud Botonera reversible
23 ud × 69.73 (73.91 con costes indirectos) = 1699.93

###### 40601050303 ALUMBRADO INTERIOR Y EXTERIOR
Importe: 24922.31

**ELAR804** ud Pantalla estanca led 8000 lm
36 ud × 121.03 (128.29 con costes indirectos) = 4618.44

**ELAR805** ud Pantalla estanca led zonas húmedas
20 ud × 306.17 (324.54 con costes indirectos) = 6490.80

**ELAR806** ud Pantalla empotrada led
8 ud × 145.08 (153.78 con costes indirectos) = 1230.24

**ELAR808** ud Downlight led
9 ud × 71.78 (76.09 con costes indirectos) = 684.81

**ELAR811** ud Emergencia 100 lm
8 ud × 38.43 (40.74 con costes indirectos) = 325.92

**ELAR812** ud Emergencia 200 lm
14 ud × 49.57 (52.54 con costes indirectos) = 735.56

**ELAR813** ud Emergencia 300 lm
3 ud × 54.72 (58 con costes indirectos) = 174.00

**ELAR818** ud Punto de luz
81 ud × 25.61 (27.15 con costes indirectos) = 2199.15

**ELAR787** ud Interruptor de alumbrado
9 ud × 31.4 (33.28 con costes indirectos) = 299.52

**ELAR825** ud Luminaria vial led
6 ud × 485.46 (514.59 con costes indirectos) = 3087.54

**ELAR832** ud Columna de altura 5 metros
6 ud × 573.34 (607.74 con costes indirectos) = 3646.44

**ELAR841** m Línea 2x6 para alumbrado exterior
105 m × 3.36 (3.56 con costes indirectos) = 373.80

**ELAR851** m Conductor 1x35 para PAT
105 m × 4.01 (4.25 con costes indirectos) = 446.25

**ELAR855** m Pica de PAT conexionada
6 m × 95.89 (101.64 con costes indirectos) = 609.84

###### 40601050304 PUESTA A TIERRA DE LA PLANTA
Importe: 1788.84

**ELAR852** m Conductor 1x50 para PAT
155 m × 5.24 (5.55 con costes indirectos) = 860.25

**ELAR851** m Conductor 1x35 para PAT
75 m × 4.01 (4.25 con costes indirectos) = 318.75

**ELAR855** m Pica de PAT conexionada
6 m × 95.89 (101.64 con costes indirectos) = 609.84

###### 40601050305 ENERGÍA SOLAR FOTOVOLTAICA (04/11/2009)
Importe: 46567.91

**PF0335** UD Panel fotovoltaico 335W
160 UD × 102.77 (108.94 con costes indirectos) = 17430.40

**ESTMF6** UD Estructura de fijación 6 módulos fotovoltaicos
28 UD × 333.61 (353.63 con costes indirectos) = 9901.64

**CCMFANG5** UD Cuadro instalación fotovoltaica (09/08/2011)
1 UD × 16635.51 (17633.64 con costes indirectos) = 17633.64
Cuadro de protección y control de instalación fotovoltaica de Schneider o equivalente formado por:
- Envolvente metálico para locales húmedos, modelo Prisma P montado sobre zócalo con accesorios, puertas, placas de montaje, intalado, montado y conexionado.
- Compartimentación mínima 2b.
- Descargador de sobretensiones tipos I y II.
- Poder de corte según las características de la instalación.
- Interruptor genaral de 160 A IV
- 3 Inversores fotovoltaicos 25 kW
- Sistema antivertido CDP0
- Salidas al resto de los receptores y calibre de la aparamenta según esquema unifilar.
Completamente conexionado y en funcionamiento.

| Código | Ud | Descripción | Rendimiento | Precio | Importe |
|---|---|---|---|---|---|
| MO.OFI001 | h | Oficial 1ª | 8 | 15.59 | 124.72 |
| MO.PEO100 | h | Peón especializado | 8 | 15.13 | 121.04 |
| PEL0200 | ud | Módulo de armario completo con pilotería y mando en puerta | 2 | 1176 | 2352.00 |
| ELE02430M5 | UD | INT. MAGNETOTERMICO CAJA MOLDEADA 160A IV (material; 20/03/2020) | 1 | 661 | 661.00 |
| ELE02430M9 | UD | INT. MAGNETOTERMICO 63 A IV | 3 | 292.81 | 878.43 |
| ELE02435M1 | UD | INT. DIFERENCIAL 63/300 IV | 3 | 289.56 | 868.68 |
| SAV-CDP0 | UD | CONTROLADOR DINAMICO DE POTENCIA (SISTEMA ANTIVERTIDO) | 1 | 762.6 | 762.60 |
| INVERTER25 | UD | INVERSOR FOTOVOLTAICO CC/CA 25 KW | 3 | 3358.29 | 10074.87 |
| %5 AUX | % | Medios auxiliares y resto de obra | 5 % | 15843.34 | 792.17 |
|  |  | Total |  |  | 16635.51 |

**CCMFANG9** UD Caja de conexiones C.C. (04/11/2009)
1 UD × 306.82 (325.23 con costes indirectos) = 325.23
Caja de conexiones en C.C. con aparamenta y envolvente de Schneider, según esquema unifilar. Completamente conexionado y en funcionamiento.

| Código | Ud | Descripción | Rendimiento | Precio | Importe |
|---|---|---|---|---|---|
| MO.OFI001 | h | Oficial 1ª | 1 | 15.59 | 15.59 |
| MO.PEO100 | h | Peón especializado | 1 | 15.13 | 15.13 |
| PEL02001 | ud | CUADRO ELECTRICO ESTANCO IP65 | 1 | 71.32 | 71.32 |
| ELE02432M | UD | INT. MAGNETOTERMICO 10-20 II | 9 | 21.13 | 190.17 |
| %5 AUX | % | Medios auxiliares y resto de obra | 5 % | 292.21 | 14.61 |
|  |  | Total |  |  | 306.82 |

**ELE0135** ML Línea 3x2.5mm2 Cu 0.6/1kV RZ1-K (AS)
215 ML × 2.19 (2.32 con costes indirectos) = 498.80

**ELE096** ml Línea 4x50+1x25 mm2 Cu 0.6/1kV RZ1-K (AS) (09/08/2011)
10 ml × 40.19 (42.6 con costes indirectos) = 426.00
Línea de alimentación con conductores unipolares 4x50+1x25 mm2 Cu 0.6/1kV RZ1-K (AS) en canalización existente, incluso conexionado en inicio y final de línea. Completamente instalada, probada y funcionando.

| Código | Ud | Descripción | Rendimiento | Precio | Importe |
|---|---|---|---|---|---|
| MO.OFI001 | h | Oficial 1ª | 0.02 | 15.59 | 0.312 |
| MO.PEO100 | h | Peón especializado | 0.02 | 15.13 | 0.303 |
| PEL0607 | m | 1x50 RZ1KZ1-K(AS) | 4 | 8.51 | 34.040 |
| PEL0609 | ml | CONDUCTOR 1x25 mm2 Cu 0.6/1kV | 1 | 3.62 | 3.620 |
| %5 AUX | % | Medios auxiliares y resto de obra | 5 % | 38.275 | 1.914 |
|  |  | Total |  |  | 40.19 |

**ELE0512** ML Canalización bandeja perforada con tapa (100x60 mm)
15 ML × 22.15 (23.48 con costes indirectos) = 352.20

###### 40601050306 CLIMATIZACIÓN (09/08/2011)
Importe: 49168.91

**CLAR111** ud Climatización Las Chafiras Sala de CCM (09/08/2011)
1 ud × 23949.67 (25386.65 con costes indirectos) = 25386.65
Climatización de la sala del CCM de la ETBAR de Las Chafiras formada por bomba de calor 34,6/37 kW, recuperador, 4 split, conductos y conexiones. Completamente instalado.

| Código | Ud | Descripción | Rendimiento | Precio | Importe |
|---|---|---|---|---|---|
| MO.OFI001 | h | Oficial 1ª | 8 | 15.59 | 124.72 |
| MO.PEO100 | h | Peón especializado | 8 | 15.13 | 121.04 |
| PEC0017 | ud | Bomba de calor 34,6/37 kW (material; 01/02/2021) | 1 | 8676 | 8676.00 |
| PEC0038 | ud | Recuperador 4 | 1 | 9845.35 | 9845.35 |
| PEC0054 | ud | Split | 4 | 868.7 | 3474.80 |
| PEC0060 | ml | Conducto | 22 | 23.5 | 517.00 |
| PEC0062 | ud | Elementos de conexión | 2 | 25.15 | 50.30 |
| %5 AUX | % | Medios auxiliares y resto de obra | 5 % | 22809.21 | 1140.46 |
|  |  | Total |  |  | 23949.67 |

**CLAR1111** ud Climatización Las Chafiras Sala de Control (09/08/2011)
1 ud × 22436.09 (23782.26 con costes indirectos) = 23782.26
Climatización de la Sala de Control del CCM de la ETBAR de Las Chafiras formada por bomba de calor 20,2/22 kW, recuperador, 5 split, conductos y conexiones. Completamente instalado.

| Código | Ud | Descripción | Rendimiento | Precio | Importe |
|---|---|---|---|---|---|
| MO.OFI001 | h | Oficial 1ª | 10 | 15.59 | 155.90 |
| MO.PEO100 | h | Peón especializado | 10 | 15.13 | 151.30 |
| PEC0018 | ud | Bomba de calor 20,5/22 kW | 1 | 6158.4 | 6158.40 |
| PEC0038 | ud | Recuperador 4 | 1 | 9845.35 | 9845.35 |
| PEC0054 | ud | Split | 5 | 868.7 | 4343.50 |
| PEC0060 | ml | Conducto | 25 | 23.5 | 587.50 |
| PEC0062 | ud | Elementos de conexión | 5 | 25.15 | 125.75 |
| %5 AUX | % | Medios auxiliares y resto de obra | 5 % | 21367.70 | 1068.39 |
|  |  | Total |  |  | 22436.09 |

###### 406010504 INSTRUMENTACIÓN (16/06/2010)
Importe: 17482.44

**EQ1475** ud Manómetro
6 ud × 143.8 (152.43 con costes indirectos) = 914.58

| Medición | Uds. | Parcial |
|---|---|---|
| Bombeo agua pretratada | 3 | 3.000 |
| Vaciados | 2 | 2.000 |
| Soplantes | 1 | 1.000 |
| Subtotal |  | 6.000 |
| Total |  | 6 |

**EQ1802** ud Interruptor de nivel-boya
6 ud × 46.19 (48.96 con costes indirectos) = 293.76

| Medición | Uds. | Parcial |
|---|---|---|
| Bombeos | 2 | 2.000 |
| Tamices | 3 | 3.000 |
| Vaciados | 1 | 1.000 |
| Subtotal |  | 6.000 |
| Total |  | 6 |

**EQ1803** ud Medidor-transmisor nivel radar
2 ud × 1022 (1083.32 con costes indirectos) = 2166.64

| Medición | Uds. | Parcial |
|---|---|---|
| Pozo bombeo | 2 | 2.000 |
| Total |  | 2 |

**EQ1804** ud Limitador de par
4 ud × 444.19 (470.84 con costes indirectos) = 1883.36

| Medición | Uds. | Parcial |
|---|---|---|
| DA-DG | 4 | 4.000 |
| Total |  | 4 |

**EQ1805** ud Transmisor de temperatura
1 ud × 272.47 (288.82 con costes indirectos) = 288.82

**EQ1806** ud Medidor en continuo de PH, con electrodo de compensador de Tra
1 ud × 1289.31 (1366.67 con costes indirectos) = 1366.67

**EQ1807** ud Medidor de conductividad
1 ud × 992.74 (1052.3 con costes indirectos) = 1052.30

**EQ1808** ud Detector de sulfhídrico
1 ud × 1005.28 (1065.6 con costes indirectos) = 1065.60

**EQ1405** ud Indicador digital
1 ud × 212.05 (224.77 con costes indirectos) = 224.77

**EMAR059** ud Canal Parshall 12" Qmax 2000 m3/h más medidor ultrasonidos
1 ud × 3873.68 (4106.1 con costes indirectos) = 4106.10

**EMAR116** ud Caudalímetro electromagnético DN-300
1 ud × 2503.84 (2654.07 con costes indirectos) = 2654.07
Caudalímetro electromagnético marca ENDRESS HAUSER ó equivalente, tipo PROMAG 10W DN-300 PN10, con convertidor para la medida de caudal magnético-inductivo, totalmente instalado, probado y funcionando. Resto de características según E.T. 1.12 de Proyecto (INSTRUMENTACIÓN)

| Código | Ud | Descripción | Rendimiento | Precio | Importe |
|---|---|---|---|---|---|
| MO.CAP001 | h | Capataz | 1.5 | 16.64 | 24.96 |
| MO.OFI001 | h | Oficial 1ª | 3 | 15.59 | 46.77 |
| MO.PEO001 | h | Peón | 6 | 14.98 | 89.88 |
| PEMAR116 | ud | Caudalímetro electromagnético DN-300 (material; 20/01/2021) | 1 | 2223 | 2223.00 |
| %.AUX005 | % | Medios auxiliares y resto de obra | 5 % | 2384.61 | 119.23 |
|  |  | Total |  |  | 2503.84 |

Relación comercial: 035, 0

**EQ1406** ud Contolador monocanal
1 ud × 1382.8 (1465.77 con costes indirectos) = 1465.77

###### 406010505 CONTROL Y AUTOMATISMO (16/06/2010)
Importe: 33645.55

**EQ1956** ud Fuente de alimentación industrial ininterrumpida (SAI)
1 ud × 606.42 (642.81 con costes indirectos) = 642.81

**EQ1957** ud Modem USB AC
1 ud × 500.23 (530.24 con costes indirectos) = 530.24

**EQ1959** ud Puesta en marcha de la instalación
1 ud × 547.82 (580.69 con costes indirectos) = 580.69

**EQ1965** ud PLC ETBAR
1 ud × 17337.22 (18377.45 con costes indirectos) = 18377.45

**EQ1980** ud Ordenador industrial 2,9GHz, 4GB RAM, 1TB SSD
1 ud × 1509.88 (1600.47 con costes indirectos) = 1600.47

**EQ1981** m Línea conductor apantallado 4x1.5 mm2
200 m × 2.08 (2.2 con costes indirectos) = 440.00

**EQ1983** m Tubo rígido de PVC, D=110 mm
200 m × 4.01 (4.25 con costes indirectos) = 850.00

**EQ1984** ud Programación de variables y SCADA
1 ud × 4279.07 (4535.81 con costes indirectos) = 4535.81

**EQ1985** ud Mesa electrificada con tomas de corriente para ordenador
1 ud × 1734.39 (1838.45 con costes indirectos) = 1838.45

**EQ1986** ud Impresora láser color A4/A3.
1 ud × 1664.06 (1763.9 con costes indirectos) = 1763.90

**EQ19613** ud Estación Local Remota III
1 ud × 2345.03 (2485.73 con costes indirectos) = 2485.73

###### 406010506 INSTALACIÓN CCTV (12/08/2010)
Importe: 4027.95

**ECCTV01** ud Cámara DOMO
3 ud × 496.3 (526.08 con costes indirectos) = 1578.24

**ECCTV02** ud Cámara BULLET
2 ud × 491.86 (521.37 con costes indirectos) = 1042.74

**ECCTV03** ud SWITCH gestionable para CCTV
1 ud × 1327.33 (1406.97 con costes indirectos) = 1406.97

#### 4S.06.02 ETBAR AMARILLA GOLF / SAN MIGUEL (19/11/1998)
Importe: 1594635.89

##### 4S.06.02.01 DEMOLICIONES Y MOVIMIENTO DE TIERRAS (19/11/1998)
Importe: 17716.73

**301.008** m Demolición de bordillo de hormigón/piedra (14/08/2013)
67.2 m × 9.96 (10.56 con costes indirectos) = 709.63
Demolición de bordillos de hormigón por medios mecánicos o manuales, incluso transporte de escombros a vertedero autorizado.

| Código | Ud | Descripción | Rendimiento | Precio | Importe |
|---|---|---|---|---|---|
| MAQ.COMP002 | h | Compresor neumático 2 martillos | 0.36 | 10.66 | 3.84 |
| MAQ.RET003 | h | Retroexcavadora s/neumáticos | 0.025 | 47.49 | 1.19 |
| MAQ.CAM007 | h | Camión volquete 3 ejes 16 tn | 0.05 | 32.83 | 1.64 |
| MO.PEO001 | h | Peón | 0.2 | 14.98 | 3.00 |
| %.AUX003 | % | Medios auxiliares y resto de obra | 3 % | 9.67 | 0.29 |
|  |  | Total |  |  | 9.96 |

| Medición | Uds. | Largo | Parcial |
|---|---|---|---|
| BORDILLO EXISTENTE | 1 | 60.7 | 60.700 |
|  | 1 | 6.5 | 6.500 |
| Subtotal |  |  | 67.200 |
| Total |  |  | 67.2 |

**301.009** m² Demolición de pavimento de acera
60.09 m² × 88.8 (94.13 con costes indirectos) = 5656.27

| Medición | Uds. | Largo | Parcial |
|---|---|---|---|
| ACERA EXISTENTE | 1 | 60.09 | 60.090 |
| Total |  |  | 60.09 |

**321.000** m³ Excavacion tierra vegetal
89.23 m³ × 4.86 (5.15 con costes indirectos) = 459.53

| Medición | Uds. | Largo | Alto | Parcial |
|---|---|---|---|---|
| IMPLANTACIÓN | 1 | 594.89 | 0.15 | 89.234 |
| Total |  |  |  | 89.23 |

**321.150** m³ Excavación en explanación por medios mecánicos cualquier clase d
1105.92 m³ × 6.29 (6.67 con costes indirectos) = 7376.49

| Medición | Uds. | Largo | Parcial |
|---|---|---|---|
| Perfil P1 - Perfil P2 | 596.55 |  | 596.550 |
| Perfil P2 - Perfil P3 | 598.6 |  | 598.600 |
| A descontar tierra vegetal | -1 | 89.23 | -89.230 |
| Subtotal |  |  | 1105.920 |
| Total |  |  | 1105.92 |

**332.350** m³ Relleno con material seleccionado procedente de préstamo
66.72 m³ × 12.4 (13.14 con costes indirectos) = 876.70

**332.351** m³ Relleno con material seleccionado de excavación
200.16 m³ × 12.43 (13.18 con costes indirectos) = 2638.11

##### 4S.06.02.02 CIMENTACIÓN Y ESTRUCTURA (08/06/2000)
Importe: 195256.4

###### 406020201 CIMENTACIÓN (08/06/2000)
Importe: 21883.02

**610.015** m³ Hormigón de limpieza HL-150/B/20
23.21 m³ × 70 (74.2 con costes indirectos) = 1722.18

| Medición | Uds. | Largo | Ancho | Alto | Parcial |
|---|---|---|---|---|---|
| PARSHALL | 1 | 4.9 | 2.55 | 0.1 | 1.250 |
| ARQUETA PUESTA EN CARGA | 1 | 1.9 | 2.15 | 0.1 | 0.409 |
| CAUDALÍMETRO | 1 | 4.5 | 2 | 0.1 | 0.900 |
| ANTIARIETE | 1 | 2.3 | 2.3 | 0.1 | 0.529 |
| LOSA CIMENTACIÓN | 1 | 14.3 | 10.4 | 0.1 | 14.872 |
| LOSA CANAL | 1 | 9.7 | 1 | 0.1 | 0.970 |
|  | 1 | 2.6 | 3.4 | 0.1 | 0.884 |
|  | 1 | 10 | 3.4 | 0.1 | 3.400 |
| Subtotal |  |  |  |  | 23.214 |
| Total |  |  |  |  | 23.21 |

**610.301** m³ Hormigón armado HA-30/B/20/IV+Qb en soleras y cimentaciones
76.19 m³ × 99.24 (105.19 con costes indirectos) = 8014.43

| Medición | Uds. | Largo | Ancho | Alto | Parcial |
|---|---|---|---|---|---|
| PARSHALL | 1 | 4.9 | 2.55 | 0.3 | 3.749 |
| ARQUETA PUESTA EN CARGA | 1 | 1.9 | 2.15 | 0.3 | 1.226 |
| CAUDALÍMETRO | 1 | 4.5 | 2 | 0.3 | 2.700 |
| ANTIARIETE | 1 | 2.3 | 2.3 | 0.3 | 1.587 |
| LOSA CIMENTACIÓN | 1 | 14.3 | 10.4 | 0.45 | 66.924 |
| Subtotal |  |  |  |  | 76.186 |
| Total |  |  |  |  | 76.19 |

**600.100** Kg Acero corrugado B-500 SD
7858.43 Kg × 1.41 (1.49 con costes indirectos) = 11709.06

| Medición | Uds. | Largo | Parcial |
|---|---|---|---|
| PARSHALL |  |  |  |
| Losa | 113.2 |  | 113.200 |
|  | 113.11 |  | 113.110 |
| Arranque muros | 81.7 |  | 81.700 |
|  | 31.96 |  | 31.960 |
| ARQUETA PUESTA EN CARGA | 129.8 |  | 129.800 |
| CAUDALÍMETRO | 200.25 |  | 200.250 |
| ANTIARIETE | 120 |  | 120.000 |
| LOSA CIMENTACIÓN | 6694.2 |  | 6694.200 |
| Despuntes y recortes | 0.05 | 7484.22 | 374.211 |
| Subtotal |  |  | 7858.431 |
| Total |  |  | 7858.43 |

**616.100** m² Encofrado plano en soleras y cimentaciones
35.79 m² × 11.53 (12.22 con costes indirectos) = 437.35

| Medición | Uds. | Largo | Alto | Parcial |
|---|---|---|---|---|
| PARSHALL | 2 | 4.9 | 0.3 | 2.940 |
|  | 2 | 2.55 | 0.3 | 1.530 |
| ARQUETA PUESTA EN CARGA | 2 | 1.9 | 0.3 | 1.140 |
|  | 2 | 2.15 | 0.3 | 1.290 |
| CAUDALÍMETRO | 2 | 4.5 | 0.3 | 2.700 |
|  | 2 | 2 | 0.3 | 1.200 |
| ANTIARIETE | 4 | 2.3 | 0.3 | 2.760 |
| LOSA CIMENTACIÓN | 2 | 14.3 | 0.45 | 12.870 |
|  | 2 | 10.4 | 0.45 | 9.360 |
| Subtotal |  |  |  | 35.790 |
| Total |  |  |  | 35.79 |

###### 406020202 ESTRUCTURA (08/06/2000)
Importe: 132108.38

**610.020** m³ Hormigón en masa HNE-20/B/40
100.6 m³ × 76.89 (81.5 con costes indirectos) = 8198.90

| Medición | Uds. | Largo | Ancho | Alto | Parcial |
|---|---|---|---|---|---|
| Pashall | 1 | 0.35 | 1.65 |  | 0.578 |
|  | 2 | 0.5 | 4 | 1.13 | 4.520 |
| Rellenos | 1 | 4.5 | 9.7 |  | 43.650 |
|  | 1 | 6.1 | 8.5 |  | 51.850 |
| Subtotal |  |  |  |  | 100.598 |
| Total |  |  |  |  | 100.6 |

**610.302** m³ Hormigón armado HA-30/B/20/IV+Qb en muros y alzados
206.43 m³ × 113.67 (120.49 con costes indirectos) = 24872.75

| Medición | Uds. | Largo | Ancho | Alto | Parcial |
|---|---|---|---|---|---|
| MUROS | 4 | 9.7 | 0.4 | 6 | 93.120 |
|  | 2 | 14.3 | 0.4 | 6 | 68.640 |
|  | 1 | 3 | 0.4 | 6 | 7.200 |
|  | 2 | 2.3 | 0.3 | 3.6 | 4.968 |
|  | 1 | 2.8 | 0.3 | 3.6 | 3.024 |
| PILARES | 12 | 0.4 | 0.4 | 4.1 | 7.872 |
| PARSHALL | 2 | 4.5 | 0.25 | 2.65 | 5.963 |
|  | 2 | 1.65 | 0.25 | 2.65 | 2.186 |
| ARQUETA PUESTA EN CARGA | 2 | 1.9 | 0.25 | 3.95 | 3.753 |
|  | 2 | 2.15 | 0.25 | 3.95 | 4.246 |
| CAUDALÍMETRO | 2 | 4.5 | 0.25 | 1.68 | 3.780 |
|  | 2 | 2 | 0.25 | 1.68 | 1.680 |
| Subtotal |  |  |  |  | 206.432 |
| Total |  |  |  |  | 206.43 |

**610.303** m³ Hormigón armado HA-30/B/20/IV+Qb en forjados y losas
38.48 m³ × 117.99 (125.07 con costes indirectos) = 4812.69

| Medición | Uds. | Largo | Ancho | Alto | Parcial |
|---|---|---|---|---|---|
| LOSAS | 1 | 9.7 | 1 | 0.4 | 3.880 |
|  | 1 | 2.6 | 3.4 | 0.4 | 3.536 |
|  | 1 | 10 | 3.4 | 0.4 | 13.600 |
|  | 3 | 17.5 | 0.4 | 0.3 | 6.300 |
| PÓRTICOS 1 Y 2 | 2 | 17.4 | 0.4 | 0.3 | 4.176 |
| PÓRTICOS 3 Y 6 | 2 | 9.7 | 0.4 | 0.4 | 3.104 |
| PÓRTICOS 4 Y 5 | 2 | 9.7 | 0.4 | 0.5 | 3.880 |
| Subtotal |  |  |  |  | 38.476 |
| Total |  |  |  |  | 38.48 |

**610.600** m² Forjado alveoplaca 25+5 cm carga 1.000 Kg/m² HA-30/B/20/IV+Qb
158.1 m² × 177.52 (188.17 con costes indirectos) = 29749.68

| Medición | Uds. | Largo | Ancho | Parcial |
|---|---|---|---|---|
| Nivel +20.00 | 1 | 17 | 9.3 | 158.100 |
| Total |  |  |  | 158.1 |

**600.100** Kg Acero corrugado B-500 SD
20943.02 Kg × 1.41 (1.49 con costes indirectos) = 31205.10

| Medición | Uds. | Largo | Parcial |
|---|---|---|---|
| PARSHALL | 120.5 |  | 120.500 |
|  | 47.15 |  | 47.150 |
|  | 111.86 |  | 111.860 |
|  | 41.02 |  | 41.020 |
| ARQUETA PUESTA EN CARGA | 634.78 |  | 634.780 |
| CAUDALÍMETRO | 229.6 |  | 229.600 |
| MUROS |  |  |  |
| Perimetrales | 5012.7 |  | 5012.700 |
|  | 3338.2 |  | 3338.200 |
| Intermedios | 1656.8 |  | 1656.800 |
|  | 1656.8 |  | 1656.800 |
| Canal | 398.25 |  | 398.250 |
|  | 233.7 |  | 233.700 |
| LOSAS | 393.5 |  | 393.500 |
|  | 326.7 |  | 326.700 |
|  | 1180.3 |  | 1180.300 |
| PILARES |  |  |  |
| 2,3,4,6,7,8,10,11,12 | 425.35 |  | 425.350 |
| 1,5,9 | 145 |  | 145.000 |
| PÓRTICOS 1 y 2 | 2 | 128.1 | 256.200 |
| PÓRTICOS 3 y 6 | 2 | 75.75 | 151.500 |
| PÓRTICOS 4 y 5 | 2 | 248.7 | 497.400 |
| REFUERZO FORJADOS |  |  |  |
|  | 370.6 |  | 370.600 |
|  | 60.72 |  | 60.720 |
| UNIONES | 1827.5 |  | 1827.500 |
|  | 587.6 |  | 587.600 |
|  | 242 |  | 242.000 |
| Despuntes y recortes | 0.05 | 19945.73 | 997.287 |
| Subtotal |  |  | 20943.017 |
| Total |  |  | 20943.02 |

**616.110** m² Encofrado plano en muros y alzados
894.16 m² × 14.77 (15.66 con costes indirectos) = 14002.55

| Medición | Uds. | Largo | Alto | Parcial |
|---|---|---|---|---|
| MUROS | 6 | 9.7 | 6 |  |
|  | 4 | 12.19 | 6 |  |
|  | 2 | 3 | 6 |  |
|  | 4 | 2.8 | 3.6 |  |
|  | 4 | 3.57 | 3.6 |  |
| PARSHALL | 2 | 4.5 | 2.65 |  |
|  | 2 | 4 | 2.65 |  |
|  | 2 | 1.65 | 2.65 |  |
|  | 2 | 2.15 | 2.65 |  |
| ARQUETA PUESTA EN CARGA | 2 | 1.9 | 3.95 |  |
|  | 2 | 2.15 | 3.95 |  |
|  | 4 | 0.25 | 3.95 |  |
| CAUDALÍMETRO | 2 | 4.5 | 1.68 |  |
|  | 2 | 2 | 1.68 |  |
|  | 4 | 0.25 | 1.68 |  |
| Subtotal |  |  |  |  |
| Total |  |  |  | 894.16 |

**616.120** m² Encofrado plano en vigas y pilares
122.3 m² × 26.82 (28.43 con costes indirectos) = 3476.99

| Medición | Uds. | Largo | Ancho | Alto | Parcial |
|---|---|---|---|---|---|
| PILARES | 48 | 0.4 |  | 4.1 | 78.720 |
| PÓRTICOS 1 Y 2 | 2 | 17.4 |  | 0.3 | 10.440 |
|  | 1 | 17.4 | 0.4 |  | 6.960 |
|  | 2 |  | 0.4 | 0.3 | 0.240 |
| PÓRTICOS 3 Y 6 | 2 | 9.7 |  | 0.4 | 7.760 |
|  | 1 | 9.7 | 0.4 |  | 3.880 |
|  | 2 |  | 0.4 | 0.4 | 0.320 |
| PÓRTICOS 4 Y 5 | 2 | 9.7 |  | 0.5 | 9.700 |
|  | 1 | 9.7 | 0.4 |  | 3.880 |
|  | 2 |  | 0.4 | 0.5 | 0.400 |
| Subtotal |  |  |  |  | 122.300 |
| Total |  |  |  |  | 122.3 |

**616.130** m² Encofrado plano en forjados y losas
27.36 m² × 28.2 (29.89 con costes indirectos) = 817.79

| Medición | Uds. | Largo | Ancho | Alto | Parcial |
|---|---|---|---|---|---|
| LOSAS | 2 | 9.7 |  | 0.4 | 7.760 |
|  | 2 | 1 |  | 0.4 | 0.800 |
|  | 2 | 2.6 |  | 0.4 | 2.080 |
|  | 2 | 3.4 |  | 0.4 | 2.720 |
|  | 1 | 10 | 3.4 | 0.4 | 13.600 |
|  | 2 |  | 0.4 | 0.5 | 0.400 |
| Subtotal |  |  |  |  | 27.360 |
| Total |  |  |  |  | 27.36 |

**500.004** m Cinta de PVC 22 mm sin bulbo en juntas de construcción
85 m × 40.94 (43.4 con costes indirectos) = 3689.00

| Medición | Uds. | Largo | Parcial |
|---|---|---|---|
| Juntas horizontales muros | 1 | 85 | 85.000 |
| Total |  |  | 85 |

**500.005** m Perfil hidroexpansivo en juntas de construcción
55 m × 13.02 (13.8 con costes indirectos) = 759.00

| Medición | Uds. | Largo | Parcial |
|---|---|---|---|
| Juntas verticales muros | 1 | 50 | 50.000 |
| Varios | 5 |  | 5.000 |
| Subtotal |  |  | 55.000 |
| Total |  |  | 55 |

**500.003** m³ Cimbra
21.02 m³ × 18.64 (19.76 con costes indirectos) = 415.36

| Medición | Uds. | Largo | Ancho | Alto | Parcial |
|---|---|---|---|---|---|
|  | 1 | 10 | 3.4 | 0.4 | 13.600 |
|  | 1 | 9.7 | 1 | 0.4 | 3.880 |
|  | 1 | 2.6 | 3.4 | 0.4 | 3.536 |
| Subtotal |  |  |  |  | 21.016 |
| Total |  |  |  |  | 21.02 |

**608.001** Kg Acero S275 J2G3 en perfiles
281.1 Kg × 3.17 (3.36 con costes indirectos) = 944.50

| Medición | Uds. | Parcial |
|---|---|---|
| IPE 180 (Ménsula) | 281.1 | 281.100 |
| Total |  | 281.1 |

**610.601** m2 Forjado alveoplaca 20+5 cm carga 1.000 Kg/m² HA-30/B/20/IV+Qb
40 m2 × 171.51 (181.8 con costes indirectos) = 7272.00

| Medición | Uds. | Largo | Ancho | Parcial |
|---|---|---|---|---|
| Nivel +15.60 | 1 | 4 | 10 | 40.000 |
| Total |  |  |  | 40 |

**500.031** m Escalera metálica (13/10/2011)
1 m × 164.26 (174.12 con costes indirectos) = 174.12
ml Escalera formada por vigas zancas ejecutadas con perfiles UPN-180 y peldaños de trámex, incluso placas, soldaduras y remates, totalmente colocado.

| Código | Ud | Descripción | Rendimiento | Precio | Importe |
|---|---|---|---|---|---|
| MAT.ACE042 | Kg | Perfiles de acero laminado S275 J2G3 | 51.54 | 0.85 | 43.81 |
| MAT.TRA633 | m² | Enrejado tramex galvanizado 30x30 pletinas 25x3 mm | 1 | 100 | 100.00 |
| MAQ.GRU100 | h | Camión grúa 1.500 kg. | 0.01 | 37.44 | 0.37 |
| MO.OFI001 | h | Oficial 1ª | 0.5 | 15.59 | 7.80 |
| MO.PEO001 | h | Peón | 0.5 | 14.98 | 7.49 |
| %.AUX003 | % | Medios auxiliares y resto de obra | 3 % | 159.47 | 4.78 |
|  |  | Total |  |  | 164.26 |

**725.123.TR** m Barandilla 3 largueros de perfiles laminados (02/09/2016)
15 m × 108.05 (114.53 con costes indirectos) = 1717.95
Barandilla formada por tres largueros de perfiles laminados 30x20x1,5 mm, y barrotes verticales separados 12 cm, de pletinas de 30x3, incluso pequeño material, anclajes, mano de imprimación antioxidante, recibido y colocación.

| Código | Ud | Descripción | Rendimiento | Precio | Importe |
|---|---|---|---|---|---|
| PTR.BAR486 | m² | Barandilla 3 largueros (material; 02/09/2016) | 1 | 88.39 | 88.39 |
| MO.OFI001 | h | Oficial 1ª | 0.54 | 15.59 | 8.42 |
| MO.PEO001 | h | Peón | 0.54 | 14.98 | 8.09 |
| %.AUX003 | % | Medios auxiliares y resto de obra | 3 % | 104.90 | 3.15 |
|  |  | Total |  |  | 108.05 |

| Medición | Uds. | Largo | Parcial |
|---|---|---|---|
| ESCALERA | 1 | 15 | 15.000 |
| Total |  |  | 15 |

###### 406020203 CUBIERTA (08/06/2000)
Importe: 15742.59

**610.020** m³ Hormigón en masa HNE-20/B/40
17.5 m³ × 76.89 (81.5 con costes indirectos) = 1426.25

| Medición | Uds. | Largo | Ancho | Alto | Parcial |
|---|---|---|---|---|---|
| FORJADO CUBIERTA | 1 | 17.5 | 10 | 0.1 | 17.500 |
| Total |  |  |  |  | 17.5 |

**610.513** m Borde lateral cubierta aluminio lacado h=15 mm, gris metálico RA
68.3 m × 26.66 (28.26 con costes indirectos) = 1930.16

| Medición | Uds. | Largo | Parcial |
|---|---|---|---|
| CUBIERTA |  |  |  |
| Perímetro | 2 | 20.1 | 40.200 |
|  | 2 | 14.05 | 28.100 |
| Subtotal |  |  | 68.300 |
| Total |  |  | 68.3 |

**695.100** m Línea de vida permanente anclada panel prefabricado
69.1 m × 169.1 (179.25 con costes indirectos) = 12386.18

| Medición | Uds. | Largo | Parcial |
|---|---|---|---|
| CUBIERTA | 2 | 20.3 | 40.600 |
|  | 2 | 14.25 | 28.500 |
| Subtotal |  |  | 69.100 |
| Total |  |  | 69.1 |

###### 406020204 IMPERMEABILIZACIÓN (17/01/2012)
Importe: 25522.41

**625.320** m² Impermeabilización cubierta protección mineral ligera
230 m² × 40.44 (42.87 con costes indirectos) = 9860.10

| Medición | Uds. | Largo | Ancho | Alto | Parcial |
|---|---|---|---|---|---|
| FORJADO CUBIERTA |  |  |  |  |  |
| Horizontal | 1 | 17.5 | 10 |  | 175.000 |
| Remates verticales | 2 | 17.5 |  | 1 | 35.000 |
|  | 2 | 10 |  | 1 | 20.000 |
| Subtotal |  |  |  |  | 230.000 |
| Total |  |  |  |  | 230 |

**500.007** m² Impermeabilización vasos
110.82 m² × 24.38 (25.84 con costes indirectos) = 2863.59

| Medición | Uds. | Largo | Ancho | Alto | Parcial |
|---|---|---|---|---|---|
|  | 1 | 9.7 | 1 |  | 9.700 |
|  | 2 | 9.7 |  | 3.6 | 69.840 |
|  | 1 | 3.4 | 2 |  | 6.800 |
|  | 2 | 3.4 |  | 3.6 | 24.480 |
| Subtotal |  |  |  |  | 110.820 |
| Total |  |  |  |  | 110.82 |

**500.006** m² Impermeab trasdós muros emulsión bitum + protección drenante Dra
288 m² × 41.92 (44.44 con costes indirectos) = 12798.72

| Medición | Uds. | Largo | Alto | Parcial |
|---|---|---|---|---|
|  | 2 | 14.3 | 6 | 171.600 |
|  | 2 | 9.7 | 6 | 116.400 |
| Subtotal |  |  |  | 288.000 |
| Total |  |  |  | 288 |

##### 4S.06.02.03 CARPINTERÍA Y REVESTIMIENTO (19/11/1998)
Importe: 117698.44

###### 406020301 TABIQUERIA Y REVESTIMIENTOS (19/11/1998)
Importe: 53579.11

**613.300** m² Fachada pesada de paneles prefabricados de hormigón armado
222.44 m² × 145.83 (154.58 con costes indirectos) = 34384.78

| Medición | Uds. | Largo | Alto | Parcial |
|---|---|---|---|---|
| CERRAMIENTO EXTERIOR | 2 | 17.5 | 5 | 175.000 |
|  | 2 | 10 | 5 | 100.000 |
| A descontar carpinterías | -6 | 1.6 | 1.5 | -14.400 |
|  | -1 | 2.8 | 0.6 | -1.680 |
|  | -4 | 2.4 | 3.8 | -36.480 |
| Subtotal |  |  |  | 222.440 |
| Total |  |  |  | 222.44 |

**613.020** m² Fábrica bloque hormigón vibrado 20 cm
95.94 m² × 28.45 (30.16 con costes indirectos) = 2893.55

| Medición | Uds. | Largo | Alto | Parcial |
|---|---|---|---|---|
| CERRAMIENTOS INTERIORES | 2 | 9.7 | 4.1 | 79.540 |
|  | 1 | 4 | 4.1 | 16.400 |
| Subtotal |  |  |  | 95.940 |
| Total |  |  |  | 95.94 |

**609.000** m² Enfoscado paramentos horizontales
280 m² × 19.07 (20.21 con costes indirectos) = 5658.80

| Medición | Uds. | Largo | Ancho | Parcial |
|---|---|---|---|---|
| FORJADO PLANTA BAJA | 2 | 10 | 5.25 | 105.000 |
| FORJADO CUBIERTA | 1 | 17.5 | 10 | 175.000 |
| Subtotal |  |  |  | 280.000 |
| Total |  |  |  | 280 |

**609.001** m² Enfoscado paramentos verticales
304.63 m² × 17.5 (18.55 con costes indirectos) = 5650.89

| Medición | Uds. | Largo | Alto | Parcial |
|---|---|---|---|---|
| CERRAMIENTO EXTERIOR | 1 | 17.5 | 4.1 | 71.750 |
|  | 1 | 10 | 4.1 | 41.000 |
| CERRAMIENTOS INTERIORES | 4 | 9.7 | 4.1 | 159.080 |
|  | 2 | 4 | 4.1 | 32.800 |
| Subtotal |  |  |  | 304.630 |
| Total |  |  |  | 304.63 |

**609.004** m² Pintura plástica exteriores / interiores
584.63 m² × 5.76 (6.11 con costes indirectos) = 3572.09

| Medición | Uds. | Largo | Ancho | Alto | Parcial |
|---|---|---|---|---|---|
| PARAMENTOS VERTICALES | 1 | 17.5 |  | 4.1 | 71.750 |
|  | 1 | 10 |  | 4.1 | 41.000 |
|  | 4 | 9.7 |  | 4.1 | 159.080 |
|  | 2 | 4 |  | 4.1 | 32.800 |
| PARAMENTOS HORIZONTALES | 2 | 10 | 5.25 |  | 105.000 |
|  | 1 | 17.5 | 10 |  | 175.000 |
| Subtotal |  |  |  |  | 584.630 |
| Total |  |  |  |  | 584.63 |

**610.511** m Albardilla metálica chapa plegada de aluminio lacado en color
55 m × 24.34 (25.8 con costes indirectos) = 1419.00

| Medición | Uds. | Largo | Parcial |
|---|---|---|---|
| CERRAMIENTO EXTERIOR | 2 | 17.5 | 35.000 |
|  | 2 | 10 | 20.000 |
| Subtotal |  |  | 55.000 |
| Total |  |  | 55 |

###### 406020302 PAVIMENTOS Y ALICATADOS (13/10/2011)
Importe: 5888.61

**500.800** m² Pavimento continuo hormigón HM-25/B/20/I 10 cm armado fibras pol
171.62 m² × 22.31 (23.65 con costes indirectos) = 4058.81

| Medición | Uds. | Largo | Ancho | Parcial |
|---|---|---|---|---|
|  | 1 | 8 | 8.9 | 71.200 |
|  | 1 | 3 | 8.9 | 26.700 |
|  | 1 | 3.6 | 9.7 | 34.920 |
|  | 1 | 4 | 9.7 | 38.800 |
| Subtotal |  |  |  | 171.620 |
| Total |  |  |  | 171.62 |

**608.078** m² Celosía tramex galvanizada 30x30 pletinas 25x3 mm
14.49 m² × 119.13 (126.28 con costes indirectos) = 1829.80

| Medición | Uds. | Largo | Ancho | Parcial |
|---|---|---|---|---|
| CANALES | 1 | 2.3 | 1.9 | 4.370 |
|  | 1 | 1.1 | 9.2 | 10.120 |
| Subtotal |  |  |  | 14.490 |
| Total |  |  |  | 14.49 |

###### 406020303 CARPINTERÍAS (06/04/2009)
Importe: 22996.31

**610.550** m Vierteaguas de hormigón visto 50x30x5 cm
13.1 m × 60.98 (64.64 con costes indirectos) = 846.78

| Medición | Uds. | Largo | Parcial |
|---|---|---|---|
| VENTANAS | 6 | 1.7 | 10.200 |
|  | 1 | 2.9 | 2.900 |
| Subtotal |  |  | 13.100 |
| Total |  |  | 13.1 |

**611.700** m² Puerta paso doble chapa acero aislam. interno fibra mineral
34.56 m² × 373.02 (395.4 con costes indirectos) = 13665.02

| Medición | Uds. | Largo | Alto | Parcial |
|---|---|---|---|---|
|  | 4 | 2.4 | 3.6 | 34.560 |
| Total |  |  |  | 34.56 |

**611.750** ud Carpintería aluminio dos hojas practicables 1,60x1,50 m
6 ud × 1049.45 (1112.42 con costes indirectos) = 6674.52

**611.500** m² Puerta / Ventana practicable PVC acristalamiento 8+10+4
5.07 m² × 336.79 (357 con costes indirectos) = 1809.99

| Medición | Uds. | Largo | Alto | Parcial |
|---|---|---|---|---|
| VENTANAS | 1 | 2.8 | 0.6 | 1.680 |
|  | 1 | 1.2 | 1.2 | 1.440 |
| PUERTA | 1 | 0.93 | 2.1 | 1.953 |
| Subtotal |  |  |  | 5.073 |
| Total |  |  |  | 5.07 |

###### 406020304 REVESTIMIENTO DE FACHADAS (16/09/2011)
Importe: 35234.41

**650.025** m² Cerramiento de madera tecnológica perfil FIGUERES o similar 80x5
110 m² × 187.45 (198.7 con costes indirectos) = 21857.00

| Medición | Uds. | Largo | Parcial |
|---|---|---|---|
| Alzado frontal | 3 | 12 | 36.000 |
|  | 1 | 8 | 8.000 |
| Alzado lateral izquierdo | 2 | 8 | 16.000 |
| Alzado lateral derecho | 1 | 12 | 12.000 |
| Alzado posterior | 3 | 8 | 24.000 |
|  | 1 | 14 | 14.000 |
| Subtotal |  |  | 110.000 |
| Total |  |  | 110 |

**650.026** m² Mamposteria de piedra basáltica
163 m² × 77.42 (82.07 con costes indirectos) = 13377.41

| Medición | Uds. | Largo | Parcial |
|---|---|---|---|
| Alzado frontal | 1 | 43 | 43.000 |
| Alzado lateral izquierdo | 1 | 33.3 | 33.300 |
| Alzado lateral derecho | 1 | 37.7 | 37.700 |
| Alzado posterior | 1 | 49 | 49.000 |
| Subtotal |  |  | 163.000 |
| Total |  |  | 163 |

##### 4S.06.02.04 URBANIZACIÓN (19/11/1998)
Importe: 50665.09

###### 406020401 PAVIMENTOS PEATONALES (19/11/1998)
Importe: 7584.98

**570.100** m Bordillo prefabricado de hormigón 100x30x15
122.25 m × 25.15 (26.66 con costes indirectos) = 3259.19

| Medición | Uds. | Largo | Parcial |
|---|---|---|---|
| NUEVAS ACERAS | 1 | 20.5 | 20.500 |
|  | 1 | 7.6 | 7.600 |
|  | 1 | 3.55 | 3.550 |
|  | 1 | 11.75 | 11.750 |
|  | 1 | 15.1 | 15.100 |
|  | 1 | 8.1 | 8.100 |
|  | 1 | 35.25 | 35.250 |
|  | 1 | 20.4 | 20.400 |
| Subtotal |  |  | 122.250 |
| Total |  |  | 122.25 |

**560.200** m² Pavimento de acera de loseta hidráulica
117.23 m² × 34.81 (36.9 con costes indirectos) = 4325.79

| Medición | Uds. | Largo | Parcial |
|---|---|---|---|
| NUEVAS ACERAS | 1 | 44.7 | 44.700 |
|  | 1 | 7.58 | 7.580 |
|  | 1 | 3.53 | 3.530 |
|  | 1 | 18.99 | 18.990 |
|  | 1 | 42.43 | 42.430 |
| Subtotal |  |  | 117.230 |
| Total |  |  | 117.23 |

###### 406020402 PAVIMENTOS RODADOS (01/01/2000)
Importe: 14316.68

**501.001** m³ Zahorra artificial
29.44 m³ × 25.01 (26.51 con costes indirectos) = 780.45

| Medición | Uds. | Largo | Alto | Parcial |
|---|---|---|---|---|
| NUEVA URBANIZACIÓN | 1 | 147.22 | 0.2 | 29.444 |
| Total |  |  |  | 29.44 |

**530.001** m² Riego de imprimación con emulsión C60BF4 IMP
147.22 m² × 1.53 (1.62 con costes indirectos) = 238.50

| Medición | Uds. | Largo | Parcial |
|---|---|---|---|
| NUEVA URBANIZACIÓN | 1 | 147.22 | 147.220 |
| Total |  |  | 147.22 |

**542.055** tn MBC tipo AC32/base/50-70/G (G-20)
20.76 tn × 73.01 (77.39 con costes indirectos) = 1606.62

| Medición | Uds. | Largo | Alto | Parcial |
|---|---|---|---|---|
| NUEVA URBANIZACIÓN | 2.35 | 147.22 | 0.06 | 20.758 |
| Total |  |  |  | 20.76 |

**531.001** m² Riego de adherencia con emulsión C60B3 ADH
147.22 m² × 0.95 (1.01 con costes indirectos) = 148.69

| Medición | Uds. | Largo | Parcial |
|---|---|---|---|
| NUEVA URBANIZACIÓN | 1 | 147.22 | 147.220 |
| Total |  |  | 147.22 |

**542.043** tn MBC tipo AC16/surf/50-70/D (D-12)
141.33 tn × 77.05 (81.67 con costes indirectos) = 11542.42

| Medición | Uds. | Largo | Alto | Parcial |
|---|---|---|---|---|
| NUEVA URBANIZACIÓN | 2.4 | 147.22 | 0.4 | 141.331 |
| Total |  |  |  | 141.33 |

###### 406020403 ZONAS AJARDINADAS (02/09/2016)
Importe: 8230.12

###### 40602040301 JARDINERÍA. ESPECIES VEGETALES
Importe: 3178.62

**J01.BALO** ud Plocama pendula (Balo) 1,00 m M-20
20 ud × 15.84 (16.79 con costes indirectos) = 335.80

**J01.GUAY** ud Convolvulus floridus (Guaydil) 0,60 m M-20
23 ud × 11.4 (12.08 con costes indirectos) = 277.84

**J01.TARAJ** ud Tamarix canariensis (Tarajal) 1,50 m M-30
3 ud × 33.25 (35.25 con costes indirectos) = 105.75

**J01.JAZMIN** ud Jasminum odoratissimum (Jazmin silvestre) 0,60 m M-20
80 ud × 11.4 (12.08 con costes indirectos) = 966.40

**J01.LAV-20** ud Lavandula canariensis (Lavanda) M-20
150 ud × 5.99 (6.35 con costes indirectos) = 952.50

**J01.NAUPLI** ud Nauplius sericeus 0,40 m M-20
93 ud × 5.48 (5.81 con costes indirectos) = 540.33

###### 40602040302 SUELOS Y LABORES (02/09/2016)
Importe: 5051.5

**D02.0040** m³ Excav. manual a cielo abierto terreno duro.
51.88 m³ × 7.73 (8.19 con costes indirectos) = 424.90

| Medición | Uds. | Largo | Ancho | Alto | Parcial |
|---|---|---|---|---|---|
| Balo | 23 | 0.6 | 0.6 | 0.6 | 4.968 |
| Guaydil | 26.45 | 0.6 | 0.6 | 0.6 | 5.713 |
| Tarajal | 3.45 | 1 | 1 | 1 | 3.450 |
| Jazmin | 92 | 0.6 | 0.6 | 0.6 | 19.872 |
| Lavanda M-20 | 172.5 | 0.4 | 0.4 | 0.4 | 11.040 |
| Nauplius | 106.95 | 0.4 | 0.4 | 0.4 | 6.845 |
| Subtotal |  |  |  |  | 51.888 |
| Total |  |  |  |  | 51.88 |

**S01.TIERR** m³ Tierra vegetal para árboles, arbustos...
51.88 m³ × 21.96 (23.28 con costes indirectos) = 1207.77

| Medición | Uds. | Largo | Ancho | Alto | Parcial |
|---|---|---|---|---|---|
| Balo | 23 | 0.6 | 0.6 | 0.6 | 4.968 |
| Guaydil | 26.45 | 0.6 | 0.6 | 0.6 | 5.713 |
| Tarajal | 3.45 | 1 | 1 | 1 | 3.450 |
| Jazmin | 92 | 0.6 | 0.6 | 0.6 | 19.872 |
| Lavanda M-20 | 172.5 | 0.4 | 0.4 | 0.4 | 11.040 |
| Nauplius | 106.95 | 0.4 | 0.4 | 0.4 | 6.845 |
| Subtotal |  |  |  |  | 51.888 |
| Total |  |  |  |  | 51.88 |

**S01.MULCHP** m³ Capa drenaje picón avitolado (10-12mm)
9.91 m³ × 22.85 (24.22 con costes indirectos) = 240.02

| Medición | Uds. | Largo | Ancho | Alto | Parcial |
|---|---|---|---|---|---|
| Balo | 23 | 0.6 | 0.6 | 0.1 | 0.828 |
| Guaydil | 26.45 | 0.6 | 0.6 | 0.1 | 0.952 |
| Tarajal | 3.45 | 1 | 1 | 0.1 | 0.345 |
| Jazmin | 92 | 0.6 | 0.6 | 0.1 | 3.312 |
| Lavanda M-20 | 172.5 | 0.4 | 0.4 | 0.1 | 2.760 |
| Nauplius | 106.95 | 0.4 | 0.4 | 0.1 | 1.711 |
| Subtotal |  |  |  |  | 9.908 |
| Total |  |  |  |  | 9.91 |

**S01.GRAVA** m³ Capa de grava/picón 40-60 mm en superficie.
92.12 m³ × 27.13 (28.76 con costes indirectos) = 2649.37

| Medición | Uds. | Largo | Alto | Parcial |
|---|---|---|---|---|
| superficie total a cubrir | 801 | 1.15 | 0.1 | 92.115 |
| Total |  |  |  | 92.12 |

**LAB.ADVEG** m2 Adecuación vegetación existente
149 m2 × 3.07 (3.25 con costes indirectos) = 484.25

| Medición | Uds. | Parcial |
|---|---|---|
| Superficie arbolada medida en plano y estimacion 100% | 149 | 149.000 |
| Total |  | 149 |

**S01.JABLE** m³ Acondicionado de superficie y aporte de "Jable"
1 m³ × 42.63 (45.19 con costes indirectos) = 45.19

###### 406020404 PLUVIALES (19/11/1998)
Importe: 16449.61

**404.000** ud Arqueta pie de bajante 50x50x50 cm
6 ud × 181.69 (192.59 con costes indirectos) = 1155.54

**407.002** ud Imbornal sifónico 700x350 mm
3 ud × 183.97 (195.01 con costes indirectos) = 585.03

| Medición | Uds. | Parcial |
|---|---|---|
| URBANIZACIÓN | 3 | 3.000 |
| Total |  | 3 |

**415.200** m Tubería PVC corrugada DN 200 mm SN-8
121 m × 28.74 (30.46 con costes indirectos) = 3685.66

**415.002** m Tubería saneamiento PVC ø250 mm SN8
186.7 m × 30.48 (32.31 con costes indirectos) = 6032.28

| Medición | Uds. | Largo | Parcial |
|---|---|---|---|
|  | 1 | 51.5 | 51.500 |
|  | 135.2 |  | 135.200 |
| Subtotal |  |  | 186.700 |
| Total |  |  | 186.7 |

**410.402** ud Pozo registro mixto Tipo I ø1.200 mm h < 2 m
5 ud × 941.72 (998.22 con costes indirectos) = 4991.10

###### 406020405 RED DE RIEGO (19/11/1998)
Importe: 4083.7

###### 40602040501 CABEZAL DE RIEGO Y AUTOMATISMO (29/11/2012)
Importe: 2271.89

**CONEX RED** ud Conexión a red
1 ud × 291.92 (309.44 con costes indirectos) = 309.44

**CABEZAL** ud Cabezal riego
1 ud × 1471.07 (1559.33 con costes indirectos) = 1559.33

**AA1** ud Automatismo de riego
1 ud × 380.3 (403.12 con costes indirectos) = 403.12

###### 40602040502 RED DE RIEGO (19/11/1998)
Importe: 1811.81

**PE.40-10** ml. Tubería PEHD 40 mm - 10 atm
5 ml. × 3.42 (3.63 con costes indirectos) = 18.15

**PE.32-10** ml. Tubería PEHD 32 mm - 10 ATM
25 ml. × 2.99 (3.17 con costes indirectos) = 79.25

**PE.32-4** ml Tubería PELD 32 mm - 4 atm
247.5 ml × 2.09 (2.22 con costes indirectos) = 549.45

| Medición | Uds. | Largo | Parcial |
|---|---|---|---|
| med. plano | 1.1 | 225 | 247.500 |
| Total |  |  | 247.5 |

**PE.16** ml. Tubería PE 16 mm
598 ml. × 0.67 (0.71 con costes indirectos) = 424.58

| Medición | Uds. | Largo | Parcial |
|---|---|---|---|
| Medición en plano | 1.15 | 520 | 598.000 |
| Total |  |  | 598 |

**RED.P-1** ud Regulador presión 1"
1 ud × 44.04 (46.68 con costes indirectos) = 46.68

**D28.11234** ud Arqueta pvc con válvulas de riego
5 ud × 46.43 (49.22 con costes indirectos) = 246.10

**L2.GOT AUTOC** ud Gotero autocomensante 1-2-4 y 8 l/h
538 ud × 0.45 (0.48 con costes indirectos) = 258.24

**D040277** m Tub. PVC D 110 canalización tuberías riego
12 m × 14.89 (15.78 con costes indirectos) = 189.36

##### 4S.06.02.05 INSTALACIONES (19/11/1998)
Importe: 1155522.9

###### 406020501 ACOMETIDA ELÉCTRICA (30/10/2006)
Importe: 68532.78

**ELAR005** ud Trabajos de adecuación de la red en Endesa en Amarilla Golf (11/05/2020)
1 ud × 5350.88 (5671.93 con costes indirectos) = 5671.93
Trabajos de adecuación de las instalaciones de 20 kV según condiciones técnicas de Endesa.

| Código | Ud | Descripción | Rendimiento | Precio | Importe |
|---|---|---|---|---|---|
| PEL0005 | ud | Trabajos de adecuación de Endesa en Amarilla Golf (material; 11/05/2020) | 1 | 5350.88 | 5350.88 |
|  |  | Total |  |  | 5350.88 |

**ELAR017** ud Derechos de supervisión de Endesa en Amarilla Golf (11/05/2020)
1 ud × 432.5 (458.45 con costes indirectos) = 458.45
Derechos de supervición de Endesa del punto de conexión.

| Código | Ud | Descripción | Rendimiento | Precio | Importe |
|---|---|---|---|---|---|
| PEL0017 | ud | Derecho de supervisión de red de Endesa en Amarilla Golf (material; 11/05/2020) | 1 | 432.5 | 432.50 |
|  |  | Total |  |  | 432.5 |

**ELAR0465** ml Canalización eléctrica en tierra con 3 tubos de 200mm
45 ml × 68.1 (72.19 con costes indirectos) = 3248.55

**ELAR0485** ml Canalización eléctrica bajo acera con 3 tubos de 200mm (13/10/2011)
185 ml × 124.03 (131.47 con costes indirectos) = 24321.95
Canalización eléctrica en acera incluyendo corte y demolición del acabado superficial, excavación, 3 tubos de PE DP d=200mm, 1 tetratubo para comunicaciones, separador de tubos con soporte para tetratubo, base de la canalización y embutido de tubos y tetratubo con hormigón en masa, relleno y compactado del resto de la canalización con tierra, doble cinta señalizadora, y reposición del acabado superficial. Según E.T. 11 (Lote 1), E.T. 11 (Lote 2), E.T. 9 (Lote 3) y E.T. 11 (Lote 4). Completamente instalada y probada con pasatubo.

| Código | Ud | Descripción | Rendimiento | Precio | Importe |
|---|---|---|---|---|---|
| MO.OFI001 | h | Oficial 1ª | 0.5 | 15.59 | 7.80 |
| MO.PEO100 | h | Peón especializado | 0.5 | 15.13 | 7.57 |
| MAQ.CAM015 | h | Camión basculante 15 Tm. | 0.05 | 33.9 | 1.70 |
| MAQ.RET001 | h | Retroexcavadora con martillo rompedor | 0.05 | 73.52 | 3.68 |
| PEL0710 | ml | Tubo PE DP d=200 | 3 | 5.97 | 17.91 |
| PEL0714 | ml | Tetratubo d=40 para control | 1 | 4.83 | 4.83 |
| PEL0715 | ml | Separador de tubos | 1 | 0.53 | 0.53 |
| PEL0718 | ml | Cinta plástica de riesgo eléctrico | 2 | 0.23 | 0.46 |
| MAT.HNE20 | m³ | Hormigón en masa HNE-20/B/40 de central | 0.3 | 67.9 | 20.37 |
| MAT.SUPERF1 | m² | Acabado superficial de acera o calzada | 0.6 | 88.79 | 53.27 |
| %.AUX005 | % | Medios auxiliares y resto de obra | 5 % | 118.12 | 5.91 |
|  |  | Total |  |  | 124.03 |

**ELAR0425** ml Canalización eléctrica en calzada con 3 tubos de 200mm
10 ml × 128.02 (135.7 con costes indirectos) = 1357.00

**ELAR706** ud Arqueta eléctrica A2 registrable de Endesa
5 ud × 817.95 (867.03 con costes indirectos) = 4335.15

**ELAR051** m Conductor 1x150 mm2 Al 12/20 kV
1530 m × 17.49 (18.54 con costes indirectos) = 28366.20

| Medición | Uds. | Largo | Parcial |
|---|---|---|---|
| Ida | 3 | 255 | 765.000 |
| Vuelta | 3 | 255 | 765.000 |
| Subtotal |  |  | 1530.000 |
| Total |  |  | 1530 |

**ELAR056A** ud Kit de empalme 1x150 Al 12/20kV
3 ud × 243.25 (257.85 con costes indirectos) = 773.55

###### 406020502 EQUIPOS MECÁNICOS (12/08/2010)
Importe: 665079.98

###### 40602050201 ENTRADA Y POZO DE GRUESOS (18/01/2011)
Importe: 14834.13

**EMAR500** ud Tamiz aliviadero 6 mm de 2,4 m de longitud (18/01/2011)
1 ud × 13994.46 (14834.13 con costes indirectos) = 14834.13
Tamiz aliviadero de FILTRAMASSA ó equivalente, modelo TTAR para aguas pluviales, de longitud útil 2,0 m, longitud total tamiz 2,34 m y longitud total aliviadero 2,40 m, luz de paso 6 mm, motor de potencia 0,75 kW 220/380 V 50 Hz, de acero inoxidable AISI-316L, totalmente instalado y probado según ETP 10.1 (Lote 4).

| Código | Ud | Descripción | Rendimiento | Precio | Importe |
|---|---|---|---|---|---|
| MO.CAP001 | h | Capataz | 2.5 | 16.64 | 41.60 |
| MO.OFI001 | h | Oficial 1ª | 5 | 15.59 | 77.95 |
| MO.PEO001 | h | Peón | 10 | 14.98 | 149.80 |
| MAQ.GRU006 | h | Camión grúa de 6 t (sin conductor) | 5 | 51.74 | 258.70 |
| PEMAR500 | ud | Tamiz aliviadero 6 mm de 2 m de longitud (material; 19/01/2021) | 1 | 12800 | 12800.00 |
| %.AUX005 | % | Medios auxiliares y resto de obra | 5 % | 13328.05 | 666.40 |
|  |  | Total |  |  | 13994.46 |

###### 40602050202 DESBASTE (18/01/2011)
Importe: 166187.08

**EMAR1066** ud Motorización de compuerta murales y de canal
6 ud × 1697.11 (1798.94 con costes indirectos) = 10793.64

| Medición | Uds. | Parcial |
|---|---|---|
| Entrada canales | 3 | 3.000 |
| Salida canales | 3 | 3.000 |
| Subtotal |  | 6.000 |
| Total |  | 6 |

**EMAR032** ud Reja automática de gruesos paso 30 mm Q=73 l/s (18/01/2011)
1 ud × 89692.17 (95073.7 con costes indirectos) = 95073.70
Reja de desbaste grueso marca Huber o equivalente, RakeMax 3200x375/30 70º, con luz de paso 30 mm, con motor de 1,5 kW. 3,6 A y 400 V, con una descarga máxima de residuos de 1,82 m3/h, incluso medidor de nivel por radar y cuadro eléctrico con panel táctil (HMI); según ETP 12.2 (Lote 4), colocada y probada en obra.

| Código | Ud | Descripción | Rendimiento | Precio | Importe |
|---|---|---|---|---|---|
| MO.CAP001 | h | Capataz | 20 | 16.64 | 332.80 |
| MO.OFI001 | h | Oficial 1ª | 40 | 15.59 | 623.60 |
| MO.PEO001 | h | Peón | 60 | 14.98 | 898.80 |
| PEMAR032 | ud | Reja automática de gruesos paso 30 mm 73 l/s (material; 21/09/2017) | 1 | 82531.11 | 82531.11 |
| MAQ.GRU006 | h | Camión grúa de 6 t (sin conductor) | 20 | 51.74 | 1034.80 |
| %.AUX005 | % | Medios auxiliares y resto de obra | 5 % | 85421.11 | 4271.06 |
|  |  | Total |  |  | 89692.17 |

**EMAR078** ud Reja automática de finos paso 3 mm. Canal de 500 x 1.290 mm (18/01/2011)
1 ud × 31144.26 (33012.92 con costes indirectos) = 33012.92
Tamiz filtante de 260 m3/h de la casa SULZER o equivalente, modelo RSM 20x40x3, con luz de malla 3 mm. Anchura de canal 500 mm y altura de canal 1.290 mm, motor eléctrico de 1,50 kW. Material acero inoxidable AISI-316L. Monado y probado. Resto de características según E.T. 13.1 (Lote 4).

| Código | Ud | Descripción | Rendimiento | Precio | Importe |
|---|---|---|---|---|---|
| MO.CAP001 | h | Capataz | 5 | 16.64 | 83.20 |
| MO.OFI001 | h | Oficial 1ª | 10 | 15.59 | 155.90 |
| MO.PEO001 | h | Peón | 15 | 14.98 | 224.70 |
| PEMAR078 | Ud | Reja automática de finos paso 3 mm Canal 0,7 x 1,0 m (material; 05/08/2020) | 1 | 28680 | 28680.00 |
| MAQ.GRU006 | h | Camión grúa de 6 t (sin conductor) | 10 | 51.74 | 517.40 |
| %.AUX005 | % | Medios auxiliares y resto de obra | 5 % | 29661.20 | 1483.06 |
|  |  | Total |  |  | 31144.26 |

**EMAR076** ud Tornillo transportador QT260 1,5 m3/h longitud 4.520 mm (18/01/2011)
2 ud × 12078.21 (12802.9 con costes indirectos) = 25605.80
Tornillo trasnportador marca QUILTON o equivalente modelo QT260 con capacidad de 1,5 m3/h y longitud de transporte 4.520 mm, motor de 0,75 kW 220/380V 50 Hz. Tolvas de salida de residuos. Montado y probado. Resto de características según Especificaciones Técnicas de Proyecto 15.1 (Lote 4).

| Código | Ud | Descripción | Rendimiento | Precio | Importe |
|---|---|---|---|---|---|
| MO.CAP001 | h | Capataz | 2.5 | 16.64 | 41.60 |
| MO.OFI001 | h | Oficial 1ª | 5 | 15.59 | 77.95 |
| MO.PEO001 | h | Peón | 10 | 14.98 | 149.80 |
| PEMAR076 | Ud | Tornillo transportador QT260 de 1,5 m3/h Longitud 5 m (material; 05/08/2020) | 1 | 10975 | 10975.00 |
| MAQ.GRU006 | h | Camión grúa de 6 t (sin conductor) | 5 | 51.74 | 258.70 |
| %.AUX005 | % | Medios auxiliares y resto de obra | 5 % | 11503.05 | 575.15 |
|  |  | Total |  |  | 12078.21 |

| Medición | Uds. | Parcial |
|---|---|---|
| Gruesos | 1 | 1.000 |
| Finos | 1 | 1.000 |
| Subtotal |  | 2.000 |
| Total |  | 2 |

**EMAR056** ud Contenedor de residuos 1 m3
2 ud × 802.37 (850.51 con costes indirectos) = 1701.02

###### 40602050203 DESARENADO-DESENGRASADO (12/08/2010)
Importe: 86610.29

**EMAR027** ud Bomba de arenas Q=7 m3/h (18/01/2011)
1 ud × 9849.39 (10440.35 con costes indirectos) = 10440.35
Bomba de arenas tipo T 41-40 SO6 LB3B-2 de EGGER o equivalente con rodete tipo vortex desplazado para bombeo de un caudal de 7 m3/h, cuerpo de GG25, tapa de acero, rodete de HG 25.3 y eje de Ck45 y motor eléctrico de 0,75 kW; incluido tubo de aspiración, según ETP 8.2 (Lote 4), colocada y probada en obra.

| Código | Ud | Descripción | Rendimiento | Precio | Importe |
|---|---|---|---|---|---|
| MO.CAP001 | h | Capataz | 5 | 16.64 | 83.20 |
| MO.OFI001 | h | Oficial 1ª | 10 | 15.59 | 155.90 |
| MO.PEO001 | h | Peón | 15 | 14.98 | 224.70 |
| PEMAR027 | ud | Bomba de arenas Q=7 m3/h (material; 20/09/2017) | 1 | 8399.17 | 8399.17 |
| MAQ.GRU006 | h | Camión grúa de 6 t (sin conductor) | 10 | 51.74 | 517.40 |
| %.AUX005 | % | Medios auxiliares y resto de obra | 5 % | 9380.37 | 469.02 |
|  |  | Total |  |  | 9849.39 |

**EMAR079** ud Puente móvil para canal desarenador A=2,2 m y L=8 m (18/01/2011)
1 ud × 19745.92 (20930.68 con costes indirectos) = 20930.68
Puente móvil para canal desarenador marca Filtramassa ó equivalente, con longitud entre apoyos de 2,2 m, longitud de barrido 8 m, profundidad 4 m, AISI-316L, según ETP 19.1 (Lote 4), colocado y probado en obra.

| Código | Ud | Descripción | Rendimiento | Precio | Importe |
|---|---|---|---|---|---|
| MO.CAP001 | h | Capataz | 5 | 16.64 | 83.20 |
| MO.OFI001 | h | Oficial 1ª | 10 | 15.59 | 155.90 |
| MO.PEO001 | h | Peón | 15 | 14.98 | 224.70 |
| PEMAR079 | ud | Puente móvil para canal desarenador L=7 m (material; 29/09/2017) | 1 | 17824.44 | 17824.44 |
| MAQ.GRU006 | h | Camión grúa de 6 t (sin conductor) | 10 | 51.74 | 517.40 |
| %.AUX005 | % | Medios auxiliares y resto de obra | 5 % | 18805.64 | 940.28 |
|  |  | Total |  |  | 19745.92 |

**EMAR155.1** ud Soplante de desarenado Qu=95 Nm3/h 450 mbar (18/01/2011)
3 ud × 3966.22 (4204.19 con costes indirectos) = 12612.57
Soplante de desarenado modelo SEM.1 de MAPNER ó equivalente con Qu=95 Nm3/h, 450 mbar, motor de 3 kW, incluso cabina de insonorización, según ETP 20.1 (Lote 4), colocada y probada en obra.

| Código | Ud | Descripción | Rendimiento | Precio | Importe |
|---|---|---|---|---|---|
| MO.CAP001 | h | Capataz | 2.5 | 16.64 | 41.60 |
| MO.OFI001 | h | Oficial 1ª | 5 | 15.59 | 77.95 |
| MO.PEO001 | h | Peón | 10 | 14.98 | 149.80 |
| PEMAR155 | Ud | Soplante de desarenado Qu=95 Nm3/h 450 mbar | 1 | 3249.3 | 3249.30 |
| MAQ.GRU006 | h | Camión grúa de 6 t (sin conductor) | 5 | 51.74 | 258.70 |
| %.AUX005 | % | Medios auxiliares y resto de obra | 5 % | 3777.35 | 188.87 |
|  |  | Total |  |  | 3966.22 |

**EQ1165** ud Difusor de burbuja gruesa
24 ud × 72.96 (77.34 con costes indirectos) = 1856.16

| Medición | Uds. | Largo | Parcial |
|---|---|---|---|
|  | 2 | 12 | 24.000 |
| Total |  |  | 24 |

**EMAR202.2** ud Lavador de arena de arenas Q=15 m3/h (18/01/2011)
1 ud × 38462.76 (40770.53 con costes indirectos) = 40770.53
Lavador de arenas para caudal de 15 m3/h y capacidad de extracción de arenas de 0,3 m3/h, tipo COANDA. Marca: NORDIC WATER o equivalente. Modelo SW 9. Motor eléctrico agitador de 0,55 kW. Motor eléctrico tornillo sinfin de 0,55 KW. Materiales del tanque, cuna del tornillo, agitador, compuerta tajadera en AISI-316 L. Sensor de nivel, electroválvulas, conexiones, actuador eléctrico, cuadro de control. Monado, con conexiones eléctricas y probado en obra. Resto de características según E.T. 17.2 (Lote 4).

| Código | Ud | Descripción | Rendimiento | Precio | Importe |
|---|---|---|---|---|---|
| MO.CAP001 | h | Capataz | 5 | 16.64 | 83.20 |
| MO.OFI001 | h | Oficial 1ª | 10 | 15.59 | 155.90 |
| MO.PEO001 | h | Peón | 15 | 14.98 | 224.70 |
| PEMAR202.2 | ud | Lavador de arena de arenas Q=15 m3/h (material; 03/08/2020) | 1 | 35650 | 35650.00 |
| MAQ.GRU006 | h | Camión grúa de 6 t (sin conductor) | 10 | 51.74 | 517.40 |
| %.AUX005 | % | Medios auxiliares y resto de obra | 5 % | 36631.20 | 1831.56 |
|  |  | Total |  |  | 38462.76 |

###### 40602050204 BOMBEO DE AGUA PRETRATADA (18/01/2011)
Importe: 260432.71

**EMAR035** ud Compuerta mural motorizada, AISI-316L, 0,5 x 0,5 m
3 ud × 4275.11 (4531.62 con costes indirectos) = 13594.86

| Medición | Uds. | Parcial |
|---|---|---|
| Entrada previa | 1 | 1.000 |
| Enrada depósitos | 2 | 2.000 |
| Subtotal |  | 3.000 |
| Total |  | 3 |

**EMAR025** ud Agitador sumergido. Caudal agitación=0,072 m3/s
2 ud × 5526.01 (5857.57 con costes indirectos) = 11715.14

**EMTRI01** ud Triturador en tubería DN-250. Q=260 m3/h. (18/01/2011)
2 ud × 18942.74 (20079.3 con costes indirectos) = 40158.60
Triturador para tubería DN250, modelo GRINDER-30K-INL-A11T08-IB-VV de SULZER o equivalente, para un caudal de 260 m3/h. Número de dientes 11, tamñao del eje 50 m, diámetro de cuchillas 120 mm, altura de bloque de cuchillas 600 mm. Cuchillas en acero endurecido. Presión máxima 6 bar. Motor-reductor de 4,0 kW. Cuadro eléctrico. Montado, con conexiones eléctricas y probado en obra. Resto de características según E.T. 16.1 (Lote 4) de Proyecto.

| Código | Ud | Descripción | Rendimiento | Precio | Importe |
|---|---|---|---|---|---|
| MO.CAP001 | h | Capataz | 5 | 16.64 | 83.20 |
| MO.OFI001 | h | Oficial 1ª | 10 | 15.59 | 155.90 |
| MO.PEO001 | h | Peón | 15 | 14.98 | 224.70 |
| PEMTRI01 | ud | Triturador en tubería DN-250. Q=260 m3/h. (material; 19/01/2021) | 1 | 17059.5 | 17059.50 |
| MAQ.GRU006 | h | Camión grúa de 6 t (sin conductor) | 10 | 51.74 | 517.40 |
| %.AUX005 | % | Medios auxiliares y resto de obra | 5 % | 18040.70 | 902.04 |
|  |  | Total |  |  | 18942.74 |

**EMAR003** ud Equipo antiariete hidroneumático 5000 AHN-P PN-20 (18/01/2011)
1 ud × 18754.79 (19880.08 con costes indirectos) = 19880.08
Equipo antiariete hidroneumático de 5000 l. modelo 5000 AHN-P PN-20 de Ibaiondo o equivalente, totalmente instalado y en funcionamiento, con boca entrada hombre, sistema de nivel de vidrio con protector y llaves de aislamiento (no magnético), válvula de inflado, mánometro y boca de conexión DN-250, totalmente instalado. Según ETP 5.3 (Lote 4).

| Código | Ud | Descripción | Rendimiento | Precio | Importe |
|---|---|---|---|---|---|
| MO.CAP001 | h | Capataz | 5 | 16.64 | 83.20 |
| MO.OFI001 | h | Oficial 1ª | 10 | 15.59 | 155.90 |
| MO.PEO001 | h | Peón | 15 | 14.98 | 224.70 |
| PEMAR003 | ud | Equipo antiariete hidroneumático 5000 AHN-P PN-20 (material; 18/09/2017) | 1 | 16880.5 | 16880.50 |
| MAQ.GRU006 | h | Camión grúa de 6 t (sin conductor) | 10 | 51.74 | 517.40 |
| %.AUX005 | % | Medios auxiliares y resto de obra | 5 % | 17861.70 | 893.09 |
|  |  | Total |  |  | 18754.79 |

**EMAR013** ud Bomba cámara partida Q=130 m3/h H=167 mca P=90 kW (18/01/2011)
3 ud × 45607.94 (48344.42 con costes indirectos) = 145033.26
Bomba de cámara partida y eje horizontal tipo Duoglide DPD 125/150 de SPXFLOW o equivalente para bombeo de un caudal de 130 m3/h y altura de 167 m.c.a., carcasa de hierro fundido, rodete de bronce y ejes de acero inoxidable y motor eléctrico de 90 kW-2P-50Hz-400V-IP-55, estructura de soporte; según ETP 6.4 (Lote 4), colocada y probada en obra.

| Código | Ud | Descripción | Rendimiento | Precio | Importe |
|---|---|---|---|---|---|
| MO.CAP001 | h | Capataz | 10 | 16.64 | 166.40 |
| MO.OFI001 | h | Oficial 1ª | 20 | 15.59 | 311.80 |
| MO.PEO001 | h | Peón | 30 | 14.98 | 449.40 |
| PEMAR013 | ud | Bomba cámara partida Duoglide DPD 125/150 130 m3/h (material; 19/09/2017) | 1 | 41473.73 | 41473.73 |
| MAQ.GRU006 | h | Camión grúa de 6 t (sin conductor) | 20 | 51.74 | 1034.80 |
| %.AUX005 | % | Medios auxiliares y resto de obra | 5 % | 43436.13 | 2171.81 |
|  |  | Total |  |  | 45607.94 |

**EMAR0371** ud Ventosa autom. trifuncional residuales DN80 mm PN25
1 ud × 1749.94 (1854.94 con costes indirectos) = 1854.94

**EMAR039** ud Puente grúa, P = 1.500 Kg (18/01/2011)
1 ud × 22972.44 (24350.79 con costes indirectos) = 24350.79
Puente grúa de GH, VICINAY, VINCA ó equivalente, modelo: NC02L6DFP3 según ETP 27.2 (Lote 4).
- Tipo : Monocarril
- Capacidad de carga : 1.500 Kg
- Luz: >8 m.
- Altura max. de elevación : 10 m.
- Potencia motor de translación : 2 de 0,55 kw
- Potencia motor de elevación : 4,5/0,7 kw
- Potencia del carro : 0,45 kw
- Velocidad de traslación del puente: 40/10 m/min
- Velocidad de elevación : 10 /1,7 m/min
- Velocidad de translación del carro : 20/5 m/min
- Tipo de botonera : independiente
- Incluido carril de rodadura de 94 m. y kit accesorios conexión cuchara bivalva
Incluye:
- Frenos en todos los movimientos
- Variadores de velocidad en translación del carro y puente grua
- Cuadro y enrollador para cuchara bivalva
- Limitador de carga en elevación
- Carro tomacorrientes para alimentación a la grua y línea blindada.
Monado y probado.

| Código | Ud | Descripción | Rendimiento | Precio | Importe |
|---|---|---|---|---|---|
| MO.CAP001 | h | Capataz | 10 | 16.64 | 166.40 |
| MO.OFI001 | h | Oficial 1ª | 20 | 15.59 | 311.80 |
| MO.PEO001 | h | Peón | 30 | 14.98 | 449.40 |
| MAQ.GRU006 | h | Camión grúa de 6 t (sin conductor) | 20 | 51.74 | 1034.80 |
| PEMAR039 | UD | PUENTE GRUA P = 1.500 Kg (material; 27/09/2017) | 1 | 18716.11 | 18716.11 |
| PEMAR039A | UD | P.P. CARRILES, BOTONERA, Y DEMÁS PUENTE GRUA 1.000 KG | 1 | 1200 | 1200.00 |
| %.AUX005 | % | Medios auxiliares y resto de obra | 5 % | 21878.51 | 1093.93 |
|  |  | Total |  |  | 22972.44 |

**EMAR319** ud Bomba de achique sumergible Qu=100 m3/h H=5 mca P=5,6 kW
1 ud × 3627.4 (3845.04 con costes indirectos) = 3845.04

###### 40602050205 DESODORIZACIÓN (18/01/2011)
Importe: 38039.86

**EMAR055** ud Equipo desodorización Q=1200-1700 m3/h
1 ud × 6973.96 (7392.4 con costes indirectos) = 7392.40

**EMAR057** ud Equipo desodorización SF-3000 para Q=3000 m3/h
1 ud × 14778.78 (15665.51 con costes indirectos) = 15665.51

**EMAR181** m Tubería polipropileno DN 100 mm aireación
13.5 m × 16.13 (17.1 con costes indirectos) = 230.85

| Medición | Uds. | Largo | Parcial |
|---|---|---|---|
| ETAR | 1 | 1.5 | 1.500 |
|  | 3 | 4 | 12.000 |
| Subtotal |  |  | 13.500 |
| Total |  |  | 13.5 |

**EMAR186** m Tubería polipropileno DN 160 mm aireación
5 m × 24.19 (25.64 con costes indirectos) = 128.20

| Medición | Uds. | Largo | Parcial |
|---|---|---|---|
| ETAR | 1 | 5 | 5.000 |
| Total |  |  | 5 |

**EMAR182** m Tubería polipropileno DN 200 mm aireación
74 m × 27.47 (29.12 con costes indirectos) = 2154.88

| Medición | Uds. | Largo | Parcial |
|---|---|---|---|
| Desodorización | 1 | 15 | 15.000 |
|  | 4 | 10 | 40.000 |
| ETAR | 1 | 15 | 15.000 |
| Chimenea | 1 | 4 | 4.000 |
| Subtotal |  |  | 74.000 |
| Total |  |  | 74 |

**EMAR194** m Tubería polipropileno DN 250 mm aireación
5.5 m × 37.34 (39.58 con costes indirectos) = 217.69

| Medición | Uds. | Largo | Parcial |
|---|---|---|---|
| Desodorización | 1 | 5.5 | 5.500 |
| Total |  |  | 5.5 |

**EMAR184** m Tubería polipropileno DN 315 mm aireación
9 m × 43.67 (46.29 con costes indirectos) = 416.61

| Medición | Uds. | Largo | Parcial |
|---|---|---|---|
| Barrido | 1 | 9 | 9.000 |
| Total |  |  | 9 |

**EMAR185** m Tubería polipropileno DN 350 mm aireación
5.5 m × 54.93 (58.23 con costes indirectos) = 320.27

| Medición | Uds. | Largo | Parcial |
|---|---|---|---|
| Desodorización | 1 | 5.5 | 5.500 |
| Total |  |  | 5.5 |

**EMAR188** m Tubería polipropileno DN 400 mm aireación
9 m × 75.12 (79.63 con costes indirectos) = 716.67

| Medición | Uds. | Largo | Parcial |
|---|---|---|---|
| Barrido | 1 | 5 | 5.000 |
| Desodorización | 1 | 4 | 4.000 |
| Subtotal |  |  | 9.000 |
| Total |  |  | 9 |

**EMAR188.1** m Tubería polipropileno DN 450 mm aireación
14 m × 78.95 (83.69 con costes indirectos) = 1171.66

| Medición | Uds. | Largo | Parcial |
|---|---|---|---|
| Desodorización | 1 | 14 | 14.000 |
| Total |  |  | 14 |

**EMAR189** m Tubería polipropileno DN 500 mm aireación
9 m × 113.29 (120.09 con costes indirectos) = 1080.81

| Medición | Uds. | Largo | Parcial |
|---|---|---|---|
| Barrido | 1 | 9 | 9.000 |
| Total |  |  | 9 |

**EMAR190** m Tubería polipropileno DN 600 mm aireación
5 m × 157.27 (166.71 con costes indirectos) = 833.55

| Medición | Uds. | Largo | Parcial |
|---|---|---|---|
| Barrido | 1 | 5 | 5.000 |
| Total |  |  | 5 |

**EMAR282** m² Lona de cubrición para desodorización
50.8 m² × 13.53 (14.34 con costes indirectos) = 728.47

| Medición | Uds. | Largo | Ancho | Parcial |
|---|---|---|---|---|
| Pozo de gruesos | 1 | 5 | 2.8 | 14.000 |
| Desarenado | 2 | 9.2 | 2 | 36.800 |
| Subtotal |  |  |  | 50.800 |
| Total |  |  |  | 50.8 |

**EMAR283** m2 Lamas metálicas en cabina de desodorización
161.5 m2 × 12.58 (13.33 con costes indirectos) = 2152.80

| Medición | Uds. | Largo | Ancho | Parcial |
|---|---|---|---|---|
|  | 8 | 2 | 2.5 | 40.000 |
|  | 2 | 2 | 2 | 8.000 |
|  | 2 | 4.3 | 2.5 | 21.500 |
|  | 2 | 3 | 2.5 | 15.000 |
|  | 1 | 4.3 | 3 | 12.900 |
|  | 2 | 4.9 | 2.5 | 24.500 |
|  | 2 | 4 | 2.5 | 20.000 |
|  | 1 | 4.9 | 4 | 19.600 |
| Subtotal |  |  |  | 161.500 |
| Total |  |  |  | 161.5 |

**EMARJ001** ud Tobera difusión de aire
14 ud × 211.7 (224.4 con costes indirectos) = 3141.60

| Medición | Uds. | Parcial |
|---|---|---|
| ETAR | 12 | 12.000 |
| EBAR | 2 | 2.000 |
| Subtotal |  | 14.000 |
| Total |  | 14 |

**EMARJ002** ud Rejilla de aspiración de 750x180 mm con regulación apertura
2 ud × 136.63 (144.83 con costes indirectos) = 289.66

| Medición | Uds. | Parcial |
|---|---|---|
| EBAR | 2 | 2.000 |
| Total |  | 2 |

**EMAVT003** ud Ventilador tubular Q=1.400 m3/h. P=130 Pa
1 ud × 376.87 (399.48 con costes indirectos) = 399.48

| Medición | Uds. | Parcial |
|---|---|---|
| EBAR | 1 | 1.000 |
| Total |  | 1 |

**EMAVT006** ud Ventilador tubular Q=11.000 m3/h. P=240 Pa
1 ud × 699.31 (741.27 con costes indirectos) = 741.27
Ventilador de barrido helicoidal tubular de la marca Sodeca o equivalente, modelo HCT-56-4T-0.75 para una caudal de 11.000 m3/h y una presión de 240 Pa. P=0,55 kW. IP-65. Materiales de camisa de acero glavanizado, hélice de aluminio. Incluso medios auxiliares, conexiones eléctricas, sistema de atenuación acústica, totalmente colocación y pruebas de funcionamiento. REsto de características según ETP 28.5 (Lote 4).

| Código | Ud | Descripción | Rendimiento | Precio | Importe |
|---|---|---|---|---|---|
| MO.CAP001 | h | Capataz | 0.01 | 16.64 | 0.17 |
| MO.OFI001 | h | Oficial 1ª | 0.5 | 15.59 | 7.80 |
| MO.PEO001 | h | Peón | 0.5 | 14.98 | 7.49 |
| PEMAVT006 | ud | Ventilador tubular Q=11.000 m3/h. P=240 Pa (material; 08/03/2021) | 1 | 590 | 590.00 |
| %PRUEB10 | % | Puesta en funcionamiento y pruebas | 10 % | 605.46 | 60.55 |
| %.AUX005 | % | Medios auxiliares y resto de obra | 5 % | 666.01 | 33.30 |
|  |  | Total |  |  | 699.31 |

| Medición | Uds. | Parcial |
|---|---|---|
| ETAR | 1 | 1.000 |
| Total |  | 1 |

**EMAPE001** m2 Persiana de sobrepresión de aluminio
0.89 m2 × 272.92 (289.3 con costes indirectos) = 257.48

| Medición | Uds. | Largo | Ancho | Parcial |
|---|---|---|---|---|
|  | 1 | 0.8 | 0.8 | 0.640 |
|  | 1 | 0.5 | 0.5 | 0.250 |
| Subtotal |  |  |  | 0.890 |
| Total |  |  |  | 0.89 |

###### 40602050206 DOSIFICACIÓN DE HIPOCLORITO SÓDICO
Importe: 2356.83

**EMAR291** ud Depósito reactivos PRFV de 125 l doble pared vertical
1 ud × 796.27 (844.05 con costes indirectos) = 844.05
Depósito para almacenamiento de reactivos, en PRFV de doble pared, con una capacidad de 125 l. Marca: BUPOLSA o equivalente. Fluido a almacenar: hipoclorito sódico. Diámetro: 600 mm. Altura: 500 mm. Posición: vertical con pies de soporte y anclaje, y orejas de izado. Materiales: composición del depósito calculada según la norma EN-13121, para su legalización según la directiva APQ 6. Incluso embalajes y transporte según normativa vigente, montaje, conexiones, pruebas de funcionamiento. Resto de características según ETP 23.2 (Lote 4).

| Código | Ud | Descripción | Rendimiento | Precio | Importe |
|---|---|---|---|---|---|
| MO.CAP001 | h | Capataz | 1 | 16.64 | 16.64 |
| MO.OFI001 | h | Oficial 1ª | 3 | 15.59 | 46.77 |
| MO.PEO001 | h | Peón | 3 | 14.98 | 44.94 |
| PEMAR291 | UD | DEPÓSITO REACTIVOS PRFV DE 125 L DOBLE PARED. VERT., en obra (material; 19/01/2021) | 1 | 650 | 650.00 |
| %.AUX005 | % | Medios auxiliares y resto de obra | 5 % | 758.35 | 37.92 |
|  |  | Total |  |  | 796.27 |

**EMAR295** ud Bomba dosificadora hipoclorito sódico Q=1,6-16 l/h; 3 bar
2 ud × 713.58 (756.39 con costes indirectos) = 1512.78

###### 40602050207 TUBERÍAS Y VALVULERÍA (18/01/2011)
Importe: 96619.08

**EMAR099** m Tubería de acero inoxidable DN 300 AISI 316L Schedule 10
8 m × 266.94 (282.96 con costes indirectos) = 2263.68

| Medición | Uds. | Largo | Parcial |
|---|---|---|---|
| Colector impulsión | 1 | 8 | 8.000 |
| Total |  |  | 8 |

**EMAR040** m Tubería de acero inoxidable DN 250 AISI 316L Schedule 10
22 m × 253.26 (268.46 con costes indirectos) = 5906.12

| Medición | Uds. | Largo | Parcial |
|---|---|---|---|
| Aspiración depósitos | 2 | 3.5 | 7.000 |
| Colector común | 1 | 6.5 | 6.500 |
| by-pass triturador | 2 | 2.5 | 5.000 |
| A antiariete | 1 | 3.5 | 3.500 |
| Subtotal |  |  | 22.000 |
| Total |  |  | 22 |

**EMAR043** m Tubería de acero inoxidable DN 150 AISI 316L Schedule 10
6.5 m × 156.91 (166.32 con costes indirectos) = 1081.08

| Medición | Uds. | Largo | Parcial |
|---|---|---|---|
| Aspiración | 2 | 1 | 2.000 |
|  | 1 | 4.5 | 4.500 |
| Subtotal |  |  | 6.500 |
| Total |  |  | 6.5 |

**EMAR047** m Tubería de acero inoxidable DN 125 AISI 316L Schedule 10
21.4 m × 132.71 (140.67 con costes indirectos) = 3010.34

| Medición | Uds. | Largo | Parcial |
|---|---|---|---|
| Impulsión individual | 2 | 8.2 | 16.400 |
|  | 1 | 5 | 5.000 |
| Subtotal |  |  | 21.400 |
| Total |  |  | 21.4 |

**EMAR051** m Tubería de acero inoxidable DN 100 AISI 316L Schedule 10
13 m × 112.39 (119.13 con costes indirectos) = 1548.69

| Medición | Uds. | Largo | Parcial |
|---|---|---|---|
| Retorno | 1 | 13 | 13.000 |
| Total |  |  | 13 |

**EMAR090** m Tubería de acero inoxidable DN 80 AISI 316L Schedule 10
27.2 m × 110.35 (116.97 con costes indirectos) = 3181.58

| Medición | Uds. | Largo | Parcial |
|---|---|---|---|
| Aireación desarenado | 1 | 13 | 13.000 |
|  | 1 | 3.2 | 3.200 |
|  | 2 | 4 | 8.000 |
|  | 3 | 1 | 3.000 |
| Subtotal |  |  | 27.200 |
| Total |  |  | 27.2 |

**EMAR041** ud Válvula DN 250 compuerta cierre elástico motorizada PN16
6 ud × 3232.18 (3426.11 con costes indirectos) = 20556.66

| Medición | Uds. | Parcial |
|---|---|---|
| Salida a trituradores | 4 | 4.000 |
| By-pass | 2 | 2.000 |
| Subtotal |  | 6.000 |
| Total |  | 6 |

**EMAR1011** ud Válvula DN 250 compuerta cierre elástico PN25/40
3 ud × 981.6 (1040.5 con costes indirectos) = 3121.50

| Medición | Uds. | Parcial |
|---|---|---|
| Caudalímetro | 2 | 2.000 |
| Antiariete | 1 | 1.000 |
| Subtotal |  | 3.000 |
| Total |  | 3 |

**EMAR044** ud Válvula DN 150 compuerta cierre elástico PN16
3 ud × 341.67 (362.17 con costes indirectos) = 1086.51

**EMAR0481** ud Válvula DN 125 compuerta cierre elástico PN25
3 ud × 355.53 (376.86 con costes indirectos) = 1130.58

| Medición | Uds. | Parcial |
|---|---|---|
| Impulsión ras bombeo | 3 | 3.000 |
| Total |  | 3 |

**EMAR053** ud Válvula DN 100 compuerta cierre elástico PN16
1 ud × 190.89 (202.34 con costes indirectos) = 202.34

**EMAR091** ud Válvula DN 80 compuerta cierre elástico PN16
2 ud × 175.12 (185.63 con costes indirectos) = 371.26

| Medición | Uds. | Parcial |
|---|---|---|
| Aire desarenado | 2 | 2.000 |
| Total |  | 2 |

**EMARM160** ud Válvula DN 80 mariposa PN16
2 ud × 145.42 (154.15 con costes indirectos) = 308.30

| Medición | Uds. | Parcial |
|---|---|---|
| Aire desarenado | 2 | 2.000 |
| Total |  | 2 |

**EMARM150** ud Válvula DN 50 mariposa PN16
5 ud × 111.92 (118.64 con costes indirectos) = 593.20
Válvula de mariposa DN 50 mm. PN16 de AVK o equivalente.
Características:
Diámetro: 50 mm
Presión (PN): 16
Acuador: palanca
Materiales
Cuerpo y tapa: Fundición dúctil GGG50
Mariposa: inoxidable AISI-316
Eje: Acero inoxidable AISI-420
Volante: Fundición nodular GGG-50
Tornillería: Acero inoxidable AISI 316
Acabados
Recubrimiento anticorrosivo interior y exterior con polvo de poliamida epoxy 250 micras aplicado electrostáticamente.
Resto de características según ETP Equipos 4.8-4.9 (Lote 2) y 4.8 (Lote 4) Montada y probada.

| Código | Ud | Descripción | Rendimiento | Precio | Importe |
|---|---|---|---|---|---|
| MO.CAP001 | h | Capataz | 0.2 | 16.64 | 3.33 |
| MO.OFI001 | h | Oficial 1ª | 1 | 15.59 | 15.59 |
| MO.PEO001 | h | Peón | 1 | 14.98 | 14.98 |
| PEMARM150 | Ud | Válvula DN 50 mariposa PN16 (material; 04/02/2021) | 1 | 63 | 63.00 |
| %PRUEB10 | % | Puesta en funcionamiento y pruebas | 10 % | 96.90 | 9.69 |
| %.AUX005 | % | Medios auxiliares y resto de obra | 5 % | 106.59 | 5.33 |
|  |  | Total |  |  | 111.92 |

| Medición | Uds. | Parcial |
|---|---|---|
| Aire desarenado | 5 | 5.000 |
| Total |  | 5 |

**EMAR050** ud Válvula de retención de bola DN 125 PN16
3 ud × 209.55 (222.12 con costes indirectos) = 666.36
Válvula de Retención de Bola, AVK ó equivalente. Diámetro (DN): 125 mm. Presión (PN): 16. Materiales: Cuerpo y tapa: Fundición nodular GGG-40. Bola: Resina fenólica. Tornillería: Acero inoxidable AISI 316. Junta de tapa: Nitrilo. Acabados: Pintura industrial ALKYD INT./EXT. Resto de características según ETP Equipos 4.3 (Lote 1, 2, 3 y 4). Montada y probada.

| Código | Ud | Descripción | Rendimiento | Precio | Importe |
|---|---|---|---|---|---|
| MO.CAP001 | h | Capataz | 0.15 | 16.64 | 2.50 |
| MO.OFI001 | h | Oficial 1ª | 0.3 | 15.59 | 4.68 |
| MO.PEO001 | h | Peón | 0.45 | 14.98 | 6.74 |
| PEMAR050 | ud | Válvula de retención de bola DN 125 PN16 (material; 09/11/2020) | 1 | 167.51 | 167.51 |
| %PRUEB10 | % | Puesta en funcionamiento y pruebas | 10 % | 181.43 | 18.14 |
| %.AUX005 | % | Medios auxiliares y resto de obra | 5 % | 199.57 | 9.98 |
|  |  | Total |  |  | 209.55 |

**EMAR042** ud Carrete desmontaje DN 250
10 ud × 338.38 (358.68 con costes indirectos) = 3586.80

| Medición | Uds. | Parcial |
|---|---|---|
| Válvulas motorizadas | 2 | 2.000 |
| Caudalímetro | 2 | 2.000 |
| Trituradores | 6 | 6.000 |
| Subtotal |  | 10.000 |
| Total |  | 10 |

**EMAR045** ud Carrete desmontaje DN 150
3 ud × 202.06 (214.18 con costes indirectos) = 642.54

**EMAR049** ud Carrete desmontaje DN 125
3 ud × 164.26 (174.12 con costes indirectos) = 522.36

**EMAR052** ud Carrete desmontaje DN 100
1 ud × 151.03 (160.09 con costes indirectos) = 160.09

**EMAR092** ud Carrete desmontaje DN 80
2 ud × 130.66 (138.5 con costes indirectos) = 277.00

| Medición | Uds. | Parcial |
|---|---|---|
| Aire desarenado | 2 | 2.000 |
| Total |  | 2 |

**EMAR046** ud Carrete pasamuros AISI 316L DN 250
2 ud × 294.72 (312.4 con costes indirectos) = 624.80

**EMAR054** ud Carrete pasamuros AISI 316L DN 100
1 ud × 201.88 (213.99 con costes indirectos) = 213.99

**EMVR037** ud Válvula reductora de presión residuales DN400 mm PN16
1 ud × 27181.66 (28812.56 con costes indirectos) = 28812.56
Válvula reductora de presión para aguas residuales DN400 PN16, de BERMAD o equivalente, serie 720 SIGMA-ES WD con piloto de 3 vías con indicador de posición válvula, tapón regulaor abertura en V (tipo U), manómero y dole filtro de gran capacidad. Incluido medios auxilaires, piezas de conexión a tubería principal, montaje y pruebas de funcionamiento. Resto de características según características definidas en la ETP 4.9 (Lote 4).

| Código | Ud | Descripción | Rendimiento | Precio | Importe |
|---|---|---|---|---|---|
| MO.CAP001 | h | Capataz | 0.2 | 16.64 | 3.33 |
| MO.OFI001 | h | Oficial 1ª | 1 | 15.59 | 15.59 |
| MO.PEO001 | h | Peón | 1 | 14.98 | 14.98 |
| PEMVR037 | ud | Ventosa reductora de presión residuales DN400 mm PN16+2 filtros (material; 08/03/2021) | 1 | 23500 | 23500.00 |
| %PRUEB10 | % | Puesta en funcionamiento y pruebas | 10 % | 23533.90 | 2353.39 |
| %.AUX005 | % | Medios auxiliares y resto de obra | 5 % | 25887.29 | 1294.36 |
|  |  | Total |  |  | 27181.66 |

| Medición | Uds. | Parcial |
|---|---|---|
| Alivio. PK 3+841 | 1 | 1.000 |
| Total |  | 1 |

**EMVA037** ud Válvula antiretorno pico de pato interior en brida DN400 mm PN16
1 ud × 8911.87 (9446.58 con costes indirectos) = 9446.58

| Medición | Uds. | Parcial |
|---|---|---|
| Alivio | 1 | 1.000 |
| Total |  | 1 |

**EMARM176** ud Válvula DN 400 mariposa PN40
2 ud × 2940.18 (3116.59 con costes indirectos) = 6233.18

| Medición | Uds. | Parcial |
|---|---|---|
| Para reductora | 2 | 2.000 |
| Total |  | 2 |

**EMAR177** ud Carrete desmontaje DN 400
2 ud × 505.18 (535.49 con costes indirectos) = 1070.98

###### 406020503 INSTALACIONES ELÉCTRICAS (19/11/1998)
Importe: 364304.82

###### 40602050301 CENTRO DE TRANSFORMACIÓN (19/11/1998)
Importe: 155881.71

**ELAR105** ud Edificio prefabricado M1/10/10 CT2
1 ud × 42691.21 (45252.68 con costes indirectos) = 45252.68

**ELAR112** ud Compacto 3L
1 ud × 7893.19 (8366.78 con costes indirectos) = 8366.78

**ELAR113** ud Celda de paso de barras
1 ud × 346.77 (367.58 con costes indirectos) = 367.58

**ELAR114** ud Malla de separación compañía abonado.
1 ud × 914.99 (969.89 con costes indirectos) = 969.89

**ELAR122** ud Celda de remonte
1 ud × 1670.11 (1770.32 con costes indirectos) = 1770.32

**ELAR124** ud Celda de protección general con disyuntor
1 ud × 15653.5 (16592.71 con costes indirectos) = 16592.71

**ELAR127** ud Celda de protección de trafo con disyuntor
2 ud × 15875.4 (16827.92 con costes indirectos) = 33655.84

**ELAR129** ud Celda de medida
1 ud × 8261.02 (8756.68 con costes indirectos) = 8756.68

**ELAR132** ud Botellas terminales apantalladas
15 ud × 243.05 (257.63 con costes indirectos) = 3864.45

**ELAR136** ud Conexión de alta tensión
1 ud × 1142.29 (1210.83 con costes indirectos) = 1210.83

**ELAR138** ud Conexión de baja tensión
1 ud × 1213.32 (1286.12 con costes indirectos) = 1286.12

**ELAR1435** ud Transformador trifásico seco 400 KVA con protección térmica
1 ud × 17826.87 (18896.48 con costes indirectos) = 18896.48

**ELAR168** ud Cuadro de baja tensión 630 A
1 ud × 4976.73 (5275.33 con costes indirectos) = 5275.33

**ELAR180** ud Puesta a tierra del neutro
1 ud × 877.89 (930.56 con costes indirectos) = 930.56

**ELAR181** ud Puesta a tierra de herrajes
1 ud × 609.42 (645.99 con costes indirectos) = 645.99

**ELAR185** ud Equipo de medida en hornacina
1 ud × 2768.43 (2934.54 con costes indirectos) = 2934.54

**ELAR190** ud Conjunto de material de protección y señalización
1 ud × 458.16 (485.65 con costes indirectos) = 485.65

**ELAR153** ud Bote fijo para transformador de 400 KVA
1 ud × 4357.81 (4619.28 con costes indirectos) = 4619.28

###### 40602050302 BAJA TENSIÓN (19/11/1998)
Importe: 169152.63

**ELAR2301** ud C.C.M. en edificio nuevo de Amarilla Golf (21/06/2017)
1 ud × 63730.16 (67553.97 con costes indirectos) = 67553.97
C.C.M. en el nuevo edificio de la ETBAR de Amarilla Golf, de Schneider o equivalente formado por:
- Envolvente metálico para locales húmedos, modelo Prisma P montado sobre zócalo con accesorios, puertas, placas de montaje, intalado, montado y conexionado.
- Compartimentación 3b.
- Descargador de sobretensiones tipos I y II.
- Poder de corte según las características de la instalación.
- Interruptor general automático NSX630 con unidad de control Micrologic 5.X.E, medida integrada, comunicaciones vía Modbus, comunicación del estado del equipo, del desgaste de polos y señalización e identificación de defectos. Con los equipos necesarios para su comunicación vía Ethernet (módulo BSCM, IFM y pasarela IP). Con enclavamiento mecánico.
- Salidas a equipos de potencia superior a 25 kW con interruptores automáticos NSX con iguales características al IGA.
- Salidas al resto de los receptores y calibre de la aparamenta según esquema unifilar.
- Zócalo de fábrica de ladrillo enfoscado y pintado, de altura 40 cm y fondo 80 cm.
Según E.T. 6 y E.T. 8 (Lote 4).
Completamente instalado, probado y funcionando.

| Código | Ud | Descripción | Rendimiento | Precio | Importe |
|---|---|---|---|---|---|
| MO.OFI001 | h | Oficial 1ª | 25 | 15.59 | 389.75 |
| MO.PEO100 | h | Peón especializado | 25 | 15.13 | 378.25 |
| PEL0200 | ud | Módulo de armario completo con pilotería y mando en puerta | 5 | 1176 | 5880.00 |
| PEL0201 | ml | Zócalo de fábrica de ladrillo enfoscado y pintado h=40cm | 5 | 45.25 | 226.25 |
| PEL0206 | ud | Protec. Sobretensiones PRD Tipo I + Tipo II | 1 | 703.22 | 703.22 |
| PEL0228 | ud | Int. aut. NSX630 | 2 | 3421.26 | 6842.52 |
| PEL0231 | ud | Int. aut. NSX160 | 1 | 1326.62 | 1326.62 |
| PEL0250 | ud | Relé RH99 | 1 | 204.21 | 204.21 |
| PEL0253 | ud | Toroidal SA200 | 1 | 706.49 | 706.49 |
| PEL0272 | ud | Salida motor con guardamotor | 11 | 255.4 | 2809.40 |
| PEL0274 | ud | Salida motor con inversor | 19 | 297.75 | 5657.25 |
| PEL0281 | ud | Salida a cuadro | 2 | 269.77 | 539.54 |
| PEL0291 | ud | Salida a línea monofásica de fuerza o alumbrado | 8 | 62.12 | 496.96 |
| PEL0292 | ud | Salida a línea trifásica de fuerza o alumbrado | 1 | 124.36 | 124.36 |
| PEL0418 | ud | Salida motor con variador 110 kW (material; 15/01/2018) | 3 | 3016.5 | 9049.50 |
| PEL0448 | ud | Variador 110 kW (material; 15/01/2018) | 3 | 8453.69 | 25361.07 |
| %.AUX005 | % | Medios auxiliares y resto de obra | 5 % | 60695.39 | 3034.77 |
|  |  | Total |  |  | 63730.16 |

**ELAR2302** ud C.C.M. en edificio existente de Amarilla Golf
1 ud × 6609.06 (7005.6 con costes indirectos) = 7005.60
Ampliación del C.C.M. del edificio existente de la ETBAR de Amarilla Golf, con aparamenta de Schneider o equivalente y formada por:
- Envolvente metálico para locales húmedos, modelo Prisma P montado sobre zócalo con accesorios, puertas, placas de montaje, intalado, montado y conexionado.
- Compartimentación 3b.
- Poder de corte según las características de la instalación.
- Salidas y calibre de la aparamenta según esquema unifilar.
Según E.T. 6 y E.T. 8 (Lote 4).
Completamente instalado, probado y funcionando.

| Código | Ud | Descripción | Rendimiento | Precio | Importe |
|---|---|---|---|---|---|
| MO.OFI001 | h | Oficial 1ª | 5 | 15.59 | 77.95 |
| MO.PEO100 | h | Peón especializado | 5 | 15.13 | 75.65 |
| PEL0200 | ud | Módulo de armario completo con pilotería y mando en puerta | 1 | 1176 | 1176.00 |
| PEL0272 | ud | Salida motor con guardamotor | 8 | 255.4 | 2043.20 |
| PEL0274 | ud | Salida motor con inversor | 8 | 297.75 | 2382.00 |
| PEL0281 | ud | Salida a cuadro | 2 | 269.77 | 539.54 |
| %.AUX005 | % | Medios auxiliares y resto de obra | 5 % | 6294.34 | 314.72 |
|  |  | Total |  |  | 6609.06 |

**ELAR375** ud Batería de condensadores 69 kVAr
1 ud × 3297.82 (3495.69 con costes indirectos) = 3495.69

**ELAR525** ud Grupo electrógeno 310 kVA insonorizado
1 ud × 24800.38 (26288.4 con costes indirectos) = 26288.40
Grupo electrógeno HFW-310 T5 de Himoinsa o equivalente, con 300 kVA y 240 kW, insonorizado, diesel y con protección de salida. Con depósito de combustible de 999 litros (13,7 horas de funcionamiento al 100% de carga y 16,8 horas de funcionamiento al 80% de la carga) e instalación de salida de humos de escape. Según E.T. 3 (Lote 4). Completamente instalado, probado y funcionando.

| Código | Ud | Descripción | Rendimiento | Precio | Importe |
|---|---|---|---|---|---|
| MO.OFI001 | h | Oficial 1ª | 5 | 15.59 | 77.95 |
| MO.PEO100 | h | Peón especializado | 5 | 15.13 | 75.65 |
| PEL0525 | ud | Grupo electrógeno 310 kVA (material; 04/03/2021) | 1 | 23465.81 | 23465.81 |
| %.AUX005 | % | Medios auxiliares y resto de obra | 5 % | 23619.41 | 1180.97 |
|  |  | Total |  |  | 24800.38 |

**ELAR476** ud Cuadro de conmutación 400 A
1 ud × 7029.6 (7451.38 con costes indirectos) = 7451.38

**ELAR540** ud SAI 2.200 VA
2 ud × 1177.27 (1247.91 con costes indirectos) = 2495.82

**ELAR604** m Conductor 1x120 RZ1KZ1-K(AS)
380 m × 22.88 (24.25 con costes indirectos) = 9215.00

**ELAR621** m Conductor 1x240 RZ1-K(AS)
75 m × 36.05 (38.21 con costes indirectos) = 2865.75

**ELAR623** m Conductor 1x150 RZ1-K(AS)
300 m × 23.7 (25.12 con costes indirectos) = 7536.00

| Medición | Uds. | Largo | Parcial |
|---|---|---|---|
|  | 12 | 25 | 300.000 |
| Total |  |  | 300 |

**ELAR627** m Conductor 1x50 RZ1-K(AS)
280 m × 8.74 (9.26 con costes indirectos) = 2592.80

**ELAR628** m Conductor 1x35 RZ1-K(AS)
25 m × 6.82 (7.23 con costes indirectos) = 180.75

**ELAR639** m Línea 5x2.5 RZ1-K(AS)
140 m × 4.07 (4.31 con costes indirectos) = 603.40

**ELAR645** m Línea 4x2.5 RZ1-K(AS)
815 m × 3.46 (3.67 con costes indirectos) = 2991.05

**ELAR653** m Línea 3x2.5 RZ1-K(AS)
70 m × 2.64 (2.8 con costes indirectos) = 196.00

**ELAR654** m Línea 3x1.5 RZ1-K(AS)
110 m × 2.26 (2.4 con costes indirectos) = 264.00

**ELAR671** m Multiconductor 2x1mm2 RZ1-K(AS)
455 m × 1.85 (1.96 con costes indirectos) = 891.80

**ELAR672** m Multiconductor 3x1mm2 RZ1-K(AS)
3640 m × 2.1 (2.23 con costes indirectos) = 8117.20

| Medición | Uds. | Largo | Parcial |
|---|---|---|---|
|  | 4 | 910 | 3640.000 |
| Total |  |  | 3640 |

**ELAR673** m Multiconductor 5x1mm2 RZ1-K(AS)
275 m × 2.67 (2.83 con costes indirectos) = 778.25

**ELAR674** m Multiconductor 6x1mm2 RZ1-K(AS)
180 m × 2.86 (3.03 con costes indirectos) = 545.40

**ELAR701** ud Arqueta eléctrica 70x70
4 ud × 309.82 (328.41 con costes indirectos) = 1313.64

**321.100** m³ Excavación en zanjas y pozos por medios mecánicos, en cualquier
28.8 m³ × 10.11 (10.72 con costes indirectos) = 308.74

| Medición | Uds. | Largo | Ancho | Alto | Parcial |
|---|---|---|---|---|---|
|  | 1 | 60 | 0.6 | 0.8 | 28.800 |
| Total |  |  |  |  | 28.8 |

**332.351** m³ Relleno con material seleccionado de excavación
21.6 m³ × 12.43 (13.18 con costes indirectos) = 284.69

| Medición | Uds. | Largo | Ancho | Alto | Parcial |
|---|---|---|---|---|---|
|  | 1 | 60 | 0.6 | 0.6 | 21.600 |
| Total |  |  |  |  | 21.6 |

**ELAR714** m Canalización 4T 160
20 m × 21.43 (22.72 con costes indirectos) = 454.40
Canalización subterránea en zanja existente para red de baja tensión y constituida por 4 tubos de PE DP d=160mm. Según E.T. 11 (Lote 1), E.T. 11 (Lote 2), E.T. 9 (Lote 3) y E.T. 11 (Lote 4). Completamente instalada, probada y funcionando.

| Código | Ud | Descripción | Rendimiento | Precio | Importe |
|---|---|---|---|---|---|
| MO.OFI001 | h | Oficial 1ª | 0.15 | 15.59 | 2.34 |
| MO.PEO100 | h | Peón especializado | 0.15 | 15.13 | 2.27 |
| PEL0711 | ml | Tubo PE DP d=160 | 4 | 3.95 | 15.80 |
| %.AUX005 | % | Medios auxiliares y resto de obra | 5 % | 20.41 | 1.02 |
|  |  | Total |  |  | 21.43 |

**ELAR724** m Canalización 4T 110
40 m × 13.81 (14.64 con costes indirectos) = 585.60

**ELAR726** m Canalización 2T 110
20 m × 7.88 (8.35 con costes indirectos) = 167.00

**ELAR742** m Bandeja con tapa 300x60
30 m × 42.06 (44.58 con costes indirectos) = 1337.40

**ELAR743** m Bandeja con tapa 200x60
15 m × 32.83 (34.8 con costes indirectos) = 522.00

**ELAR744** m Bandeja con tapa 100x60
20 m × 25.43 (26.96 con costes indirectos) = 539.20

**ELAR761** m Tubo PVC rígido d=32mm
245 m × 8.71 (9.23 con costes indirectos) = 2261.35

**ELAR762** m Tubo PVC rígido d=25mm
50 m × 8.07 (8.55 con costes indirectos) = 427.50

**ELAR763** m Tubo PVC rígido d=20mm
125 m × 7.65 (8.11 con costes indirectos) = 1013.75

**ELAR764** m Tubo PVC rígido d=16mm
55 m × 7.34 (7.78 con costes indirectos) = 427.90

**ELAR768** m Tubo de acero 1"
165 m × 20.07 (21.27 con costes indirectos) = 3509.55

**ELAR769** m Tubo de acero 1-1/2"
80 m × 23.35 (24.75 con costes indirectos) = 1980.00

**ELAR783** ud Subcuadro con tomas de corriente
2 ud × 290.84 (308.29 con costes indirectos) = 616.58

**ELAR786** ud Toma de corriente
3 ud × 54.68 (57.96 con costes indirectos) = 173.88

**ELAR788** ud Caja de derivación
10 ud × 4.99 (5.29 con costes indirectos) = 52.90

**ELAR792** ud Botonera
11 ud × 60.38 (64 con costes indirectos) = 704.00

**ELAR793** ud Botonera reversible
19 ud × 69.73 (73.91 con costes indirectos) = 1404.29

###### 40602050303 ALUMBRADO INTERIOR Y EXTERIOR
Importe: 6798.88

**ELAR804** ud Pantalla estanca led 8000 lm
17 ud × 121.03 (128.29 con costes indirectos) = 2180.93

**ELAR812** ud Emergencia 200 lm
5 ud × 49.57 (52.54 con costes indirectos) = 262.70

**ELAR818** ud Punto de luz
22 ud × 25.61 (27.15 con costes indirectos) = 597.30

**ELAR787** ud Interruptor de alumbrado
4 ud × 31.4 (33.28 con costes indirectos) = 133.12

**ELAR825** ud Luminaria vial led
3 ud × 485.46 (514.59 con costes indirectos) = 1543.77

**ELAR832** ud Columna de altura 5 metros
3 ud × 573.34 (607.74 con costes indirectos) = 1823.22

**ELAR841** m Línea 2x6 para alumbrado exterior
20 m × 3.36 (3.56 con costes indirectos) = 71.20

**ELAR851** m Conductor 1x35 para PAT
20 m × 4.01 (4.25 con costes indirectos) = 85.00

**ELAR855** m Pica de PAT conexionada
1 m × 95.89 (101.64 con costes indirectos) = 101.64

###### 40602050304 PUESTA A TIERRA DE LA PLANTA
Importe: 1698.81

**ELAR852** m Conductor 1x50 para PAT
95 m × 5.24 (5.55 con costes indirectos) = 527.25

**ELAR851** m Conductor 1x35 para PAT
180 m × 4.01 (4.25 con costes indirectos) = 765.00

| Medición | Uds. | Largo | Parcial |
|---|---|---|---|
|  | 4 | 45 | 180.000 |
| Total |  |  | 180 |

**ELAR855** m Pica de PAT conexionada
4 m × 95.89 (101.64 con costes indirectos) = 406.56

###### 40602050305 ENERGÍA SOLAR FOTOVOLTAICA (04/11/2009)
Importe: 13599.69

**PF0335** UD Panel fotovoltaico 335W
40 UD × 102.77 (108.94 con costes indirectos) = 4357.60

**ESTMF2** UD Estructura de fijación 2 módulos fotovoltaicos
3 UD × 133.06 (141.04 con costes indirectos) = 423.12

**ESTMF4** UD Estructura de fijación 4 módulos fotovoltaicos
9 UD × 204.46 (216.73 con costes indirectos) = 1950.57

**CCMFANG3** UD Cuadro instalación fotovoltaica
1 UD × 5820.74 (6169.98 con costes indirectos) = 6169.98

**CCMFANG13** UD Caja de conexiones C.C.
1 UD × 135.4 (143.52 con costes indirectos) = 143.52

**ELE0135** ML Línea 3x2.5mm2 Cu 0.6/1kV RZ1-K (AS)
70 ML × 2.19 (2.32 con costes indirectos) = 162.40

**ELE0143** ML Línea 5x16mm2 Cu 0.6/1kV RZ1-K (AS)
10 ML × 3.8 (4.03 con costes indirectos) = 40.30

**ELE0512** ML Canalización bandeja perforada con tapa (100x60 mm)
15 ML × 22.15 (23.48 con costes indirectos) = 352.20

###### 40602050306 CLIMATIZACIÓN SALA CCM (09/08/2011)
Importe: 17173.1

**CLAR113** ud Climatización Amarilla Golf (09/08/2011)
1 ud × 16201.04 (17173.1 con costes indirectos) = 17173.10
Climatización de la sala del CCM de la ETBAR de Amarilla Golf formada por bomba de calor 16,6/17 kW, recuperador, 2 split, conductos y conexiones. Completamente instalado.

| Código | Ud | Descripción | Rendimiento | Precio | Importe |
|---|---|---|---|---|---|
| MO.OFI001 | h | Oficial 1ª | 6 | 15.59 | 93.54 |
| MO.PEO100 | h | Peón especializado | 6 | 15.13 | 90.78 |
| PEC0016 | ud | Bomba de calor 16,6/17 kW (material; 01/02/2021) | 1 | 5632.89 | 5632.89 |
| PEC0034 | ud | Recuperador 2 | 1 | 7611.5 | 7611.50 |
| PEC0054 | ud | Split | 2 | 868.7 | 1737.40 |
| PEC0060 | ml | Conducto | 8 | 23.5 | 188.00 |
| PEC0062 | ud | Elementos de conexión | 3 | 25.15 | 75.45 |
| %5 AUX | % | Medios auxiliares y resto de obra | 5 % | 15429.56 | 771.48 |
|  |  | Total |  |  | 16201.04 |

###### 406020504 INSTRUMENTACIÓN (16/06/2010)
Importe: 19286.82

**EQ1475** ud Manómetro
3 ud × 143.8 (152.43 con costes indirectos) = 457.29

**EQ1802** ud Interruptor de nivel-boya
10 ud × 46.19 (48.96 con costes indirectos) = 489.60

| Medición | Uds. | Largo | Parcial |
|---|---|---|---|
| Bombeos | 2 | 3 | 6.000 |
| Tamices | 2 |  | 2.000 |
| DA-DG | 2 |  | 2.000 |
| Subtotal |  |  | 10.000 |
| Total |  |  | 10 |

**EQ1803** ud Medidor-transmisor nivel radar
4 ud × 1022 (1083.32 con costes indirectos) = 4333.28

| Medición | Uds. | Parcial |
|---|---|---|
| Pozo bombeo | 2 | 2.000 |
| Parshall | 1 | 1.000 |
| Tamices | 1 | 1.000 |
| Subtotal |  | 4.000 |
| Total |  | 4 |

**EQ1804** ud Limitador de par
2 ud × 444.19 (470.84 con costes indirectos) = 941.68

| Medición | Uds. | Parcial |
|---|---|---|
| DA-DG | 2 | 2.000 |
| Total |  | 2 |

**EQ1805** ud Transmisor de temperatura
2 ud × 272.47 (288.82 con costes indirectos) = 577.64

**EQ1806** ud Medidor en continuo de PH, con electrodo de compensador de Tra
1 ud × 1289.31 (1366.67 con costes indirectos) = 1366.67

**EQ1807** ud Medidor de conductividad
1 ud × 992.74 (1052.3 con costes indirectos) = 1052.30

**EQ1808** ud Detector de sulfhídrico
1 ud × 1005.28 (1065.6 con costes indirectos) = 1065.60

**EQ1405** ud Indicador digital
1 ud × 212.05 (224.77 con costes indirectos) = 224.77

**EMAR066** ud Canal Parshall 9" Qmax 1200 m3/h más medidor ultrasonidos
1 ud × 3352.88 (3554.05 con costes indirectos) = 3554.05

**EQ1406** ud Contolador monocanal
1 ud × 1382.8 (1465.77 con costes indirectos) = 1465.77

**EMAR0382** ud Caudalímetro electromagnético DN-250 PN25
1 ud × 3545.44 (3758.17 con costes indirectos) = 3758.17
Caudalímetro electromagnético marca SIEMENS ó equivalente, tipo SITRANS FM MAG-5000/5100W DN-250 PN25, con convertidor para la medida de caudal magnético-inductivo, totalmente instalado y probado.

| Código | Ud | Descripción | Rendimiento | Precio | Importe |
|---|---|---|---|---|---|
| MO.CAP001 | h | Capataz | 1.5 | 16.64 | 24.96 |
| MO.OFI001 | h | Oficial 1ª | 3 | 15.59 | 46.77 |
| MO.PEO001 | h | Peón | 6 | 14.98 | 89.88 |
| PEMAR0382 | ud | Caudalímetro electromagnético DN-250 PN25 (material; 04/02/2021) | 1 | 3215 | 3215.00 |
| %.AUX005 | % | Medios auxiliares y resto de obra | 5 % | 3376.61 | 168.83 |
|  |  | Total |  |  | 3545.44 |

Relación comercial: 035, 0

###### 406020505 CONTROL Y AUTOMATISMO (16/06/2010)
Importe: 34290.55

**EQ1956** ud Fuente de alimentación industrial ininterrumpida (SAI)
1 ud × 606.42 (642.81 con costes indirectos) = 642.81

**EQ1957** ud Modem USB AC
1 ud × 500.23 (530.24 con costes indirectos) = 530.24

**EQ1959** ud Puesta en marcha de la instalación
1 ud × 547.82 (580.69 con costes indirectos) = 580.69

**EQ1965** ud PLC ETBAR
1 ud × 17337.22 (18377.45 con costes indirectos) = 18377.45

**EQ1980** ud Ordenador industrial 2,9GHz, 4GB RAM, 1TB SSD
1 ud × 1509.88 (1600.47 con costes indirectos) = 1600.47

**EQ1981** m Línea conductor apantallado 4x1.5 mm2
300 m × 2.08 (2.2 con costes indirectos) = 660.00

**EQ1983** m Tubo rígido de PVC, D=110 mm
300 m × 4.01 (4.25 con costes indirectos) = 1275.00

**EQ1984** ud Programación de variables y SCADA
1 ud × 4279.07 (4535.81 con costes indirectos) = 4535.81

**EQ1985** ud Mesa electrificada con tomas de corriente para ordenador
1 ud × 1734.39 (1838.45 con costes indirectos) = 1838.45

**EQ1986** ud Impresora láser color A4/A3.
1 ud × 1664.06 (1763.9 con costes indirectos) = 1763.90

**EQ19613** ud Estación Local Remota III
1 ud × 2345.03 (2485.73 con costes indirectos) = 2485.73

###### 506020506 INSTALACIÓN CCTV (12/08/2010)
Importe: 4027.95

**ECCTV01** ud Cámara DOMO
3 ud × 496.3 (526.08 con costes indirectos) = 1578.24

**ECCTV02** ud Cámara BULLET
2 ud × 491.86 (521.37 con costes indirectos) = 1042.74

**ECCTV03** ud SWITCH gestionable para CCTV
1 ud × 1327.33 (1406.97 con costes indirectos) = 1406.97

##### 4S.06.02.06 ARQUETA DE DISIPACIÓN DE ENERGÍA (08/06/2000)
Importe: 57776.33

###### 406020601 CIMENTACIÓN (08/06/2000)
Importe: 5596.3

**610.015** m³ Hormigón de limpieza HL-150/B/20
5.58 m³ × 70 (74.2 con costes indirectos) = 414.04

**610.301** m³ Hormigón armado HA-30/B/20/IV+Qb en soleras y cimentaciones
21.66 m³ × 99.24 (105.19 con costes indirectos) = 2278.42

**616.100** m² Encofrado plano en soleras y cimentaciones
21.08 m² × 11.53 (12.22 con costes indirectos) = 257.60

**600.100** Kg Acero corrugado B-500 SD
1776 Kg × 1.41 (1.49 con costes indirectos) = 2646.24

###### 406020602 ESTRUCTURA (08/06/2000)
Importe: 30563.21

**616.110** m² Encofrado plano en muros y alzados
334.17 m² × 14.77 (15.66 con costes indirectos) = 5233.10

**616.120** m² Encofrado plano en vigas y pilares
0 m² × 26.82 (28.43 con costes indirectos) = 0.00

**600.100** Kg Acero corrugado B-500 SD
5052.6 Kg × 1.41 (1.49 con costes indirectos) = 7528.37

**610.020** m³ Hormigón en masa HNE-20/B/40
0.28 m³ × 76.89 (81.5 con costes indirectos) = 22.82

**610.302** m³ Hormigón armado HA-30/B/20/IV+Qb en muros y alzados
54.13 m³ × 113.67 (120.49 con costes indirectos) = 6522.12

**610.303** m³ Hormigón armado HA-30/B/20/IV+Qb en forjados y losas
0 m³ × 117.99 (125.07 con costes indirectos) = 0.00

**500.003** m³ Cimbra
34.91 m³ × 18.64 (19.76 con costes indirectos) = 689.82

**610.601** m2 Forjado alveoplaca 20+5 cm carga 1.000 Kg/m² HA-30/B/20/IV+Qb
32.88 m2 × 171.51 (181.8 con costes indirectos) = 5977.58

**418.901** u Carrete pasamuros AISI 316L ø630 mm
1 u × 580.46 (615.29 con costes indirectos) = 615.29

**418.902** u Carrete pasamuros AISI 316L ø800 mm
1 u × 643.46 (682.07 con costes indirectos) = 682.07

**418.903** u Carrete pasamuros AISI 316L ø1000 mm
1 u × 685.46 (726.59 con costes indirectos) = 726.59

**500.004** m Cinta de PVC 22 mm sin bulbo en juntas de construcción
40 m × 40.94 (43.4 con costes indirectos) = 1736.00

**500.005** m Perfil hidroexpansivo en juntas de construcción
35 m × 13.02 (13.8 con costes indirectos) = 483.00

**500.100TR** u Chimeneas D=150 mm con sombrerete
2 u × 15.51 (16.44 con costes indirectos) = 32.88

**419.001** ud Pate de polipropileno con alma de acero
17 ud × 11.93 (12.65 con costes indirectos) = 215.05

**500.008TR** u Tapa registro PRFV
1 u × 92.94 (98.52 con costes indirectos) = 98.52

###### 406020603 IMPERMEABILIZACIÓN (17/01/2012)
Importe: 8277.84

**500.006** m² Impermeab trasdós muros emulsión bitum + protección drenante Dra
186.27 m² × 41.92 (44.44 con costes indirectos) = 8277.84

###### 406020604 COLECTOR (18/01/2011)
Importe: 6434.69

**417.400** m Tubería saneamiento PEAD PN10 ø400 mm
10 m × 131.37 (139.25 con costes indirectos) = 1392.50

**415.006** m Tubería saneamiento PVC ø630 mm SN8
0 m × 185.26 (196.38 con costes indirectos) = 0.00

**417.711** m Tubería saneamiento PEAD PN10 ø800 mm
0 m × 392.98 (416.56 con costes indirectos) = 0.00

**417.712** m Tubería saneamiento PEAD PN10 ø1000 mm
0 m × 392.98 (416.56 con costes indirectos) = 0.00

**EMARM167** ud Válvula DN 500 mariposa motorizada PN16
0 ud × 6813.83 (7222.66 con costes indirectos) = 0.00

**417.700TR** u Válvula DN 400 compuerta cierre elástico motorizada PN16 (18/01/2011)
1 u × 4756.78 (5042.19 con costes indirectos) = 5042.19
Válvula de Compuerta de Cierre Elástico motorizada, de DN 400 mm, AVK ó equivalente.
Características:
Diámetro: 400 mm
Presión (PN): 16
Actuador: motorizado (AUMA o equivalente)
Materiales
Cuerpo y tapa: Fundición nodular GGG-50
Compuerta: Fundición nodular GGG-50 con recubrimiento de caucho vulcanizado
Eje: Acero inoxidable AISI-420
Volante: Fundición nodular GGG-50
Tornillería: Acero inoxidable AISI 316
Acabados
Recubrimiento anticorrosivo interior y exterior con polvo de poliamida epoxy aplicado electrostáticamente (RAL.6.002).
Resto de características según ETP Equipos 4.2 (Lote 1, 2, 3 y 4). Totalmente instalada, probada y funcionando.

| Código | Ud | Descripción | Rendimiento | Precio | Importe |
|---|---|---|---|---|---|
| MO.CAP001 | h | Capataz | 0.75 | 16.64 | 12.48 |
| MO.OFI001 | h | Oficial 1ª | 1.5 | 15.59 | 23.39 |
| MO.PEO001 | h | Peón | 3 | 14.98 | 44.94 |
| MATVAL001 | u | Válvula DN 400 compuerta cierre elástico PN16 (material; 15/09/2021) | 1 | 1900 | 1900.00 |
| PE167B | ud | Actuador electrico DN150 a 350 AUMA o equivalente PN16 | 1 | 2060 | 2060.00 |
| MAQ.GRU006 | h | Camión grúa de 6 t (sin conductor) | 1.5 | 51.74 | 77.61 |
| %PRUEB10 | % | Puesta en funcionamiento y pruebas | 10 % | 4118.42 | 411.84 |
| %.AUX005 | % | Medios auxiliares y resto de obra | 5 % | 4530.26 | 226.51 |
|  |  | Total |  |  | 4756.78 |

###### 406020605 EQUIPOS MECÁNICOS (18/01/2011)
Importe: 6904.29

**EMARM1761** ud Válvula DN 400 mariposa motorizada PN16
1 ud × 5411.02 (5735.68 con costes indirectos) = 5735.68

**EMVA037B** ud Válvula antiretorno de clapeta DN400 mm PN16
1 ud × 1102.46 (1168.61 con costes indirectos) = 1168.61

### 4C07 COMUNICACIONES (19/11/1998)
Importe: 626269.1

**810.001** m Canalización compuesta por 1 tritubo PEAD ø63 mm
11240 m × 23.58 (24.99 con costes indirectos) = 280887.60

| Medición | Uds. | Largo | Parcial |
|---|---|---|---|
| COLECTOR AG01 | 1 | 962 | 962.000 |
| IMPULSIÓN IM10 | 1 | 660 | 660.000 |
| IMPULSIÓN IM11 | 1 | 728 | 728.000 |
| IMPULSIÓN IM13 | 1 | 2920 | 2920.000 |
| IMPULSIÓN IM15, IM16 | 1 | 5488 | 5488.000 |
| IMPULSIÓN IM17 | 1 | 482 | 482.000 |
| Subtotal |  |  | 11240.000 |
| Total |  |  | 11240 |

**850.030A** ud Arqueta telecomunicaciones 50x50x50 cm
374 ud × 254.7 (269.98 con costes indirectos) = 100972.52

| Medición | Uds. | Parcial |
|---|---|---|
| (1 cada 30 m) |  |  |
| COLECTOR AG01 | 32 | 32.000 |
| IMPULSIÓN IM10 | 22 | 22.000 |
| IMPULSIÓN IM11 | 24 | 24.000 |
| IMPULSIÓN IM13 | 97 | 97.000 |
| IMPULSIÓN IM15, IM16 | 183 | 183.000 |
| IMPULSIÓN IM17 | 16 | 16.000 |
| Subtotal |  | 374.000 |
| Total |  | 374 |

**850.031** ud Conexión GRPS aliviaderos o EBARES-EDAR
1 ud × 2900 (3074 con costes indirectos) = 3074.00

**850.032** ud Conexión a fibra óptica del Cabildo
1 ud × 600 (636 con costes indirectos) = 636.00

**850.033** m Cable fibra óptica
11240 m × 15.05 (15.95 con costes indirectos) = 179278.00

| Medición | Uds. | Largo | Parcial |
|---|---|---|---|
| COLECTOR AG01 | 1 | 962 | 962.000 |
| IMPULSIÓN IM10 | 1 | 660 | 660.000 |
| IMPULSIÓN IM11 | 1 | 728 | 728.000 |
| IMPULSIÓN IM13 | 1 | 2920 | 2920.000 |
| IMPULSIÓN IM15, IM16 | 1 | 5488 | 5488.000 |
| IMPULSIÓN IM17 | 1 | 482 | 482.000 |
| Subtotal |  |  | 11240.000 |
| Total |  |  | 11240 |

**321.100** m³ Excavación en zanjas y pozos por medios mecánicos, en cualquier
3372 m³ × 10.11 (10.72 con costes indirectos) = 36147.84

| Medición | Uds. | Largo | Ancho | Alto | Parcial |
|---|---|---|---|---|---|
| COLECTOR AG01 | 1 | 962 | 0.5 | 0.6 | 288.600 |
| IMPULSIÓN IM10 | 1 | 660 | 0.5 | 0.6 | 198.000 |
| IMPULSIÓN IM11 | 1 | 728 | 0.5 | 0.6 | 218.400 |
| IMPULSIÓN IM13 | 1 | 2920 | 0.5 | 0.6 | 876.000 |
| IMPULSIÓN IM15, IM16 | 1 | 5488 | 0.5 | 0.6 | 1646.400 |
| IMPULSIÓN IM17 | 1 | 482 | 0.5 | 0.6 | 144.600 |
| Subtotal |  |  |  |  | 3372.000 |
| Total |  |  |  |  | 3372 |

**332.300** m³ Relleno con arena basáltica
1686 m³ × 14.14 (14.99 con costes indirectos) = 25273.14

| Medición | Uds. | Largo | Ancho | Alto | Parcial |
|---|---|---|---|---|---|
| COLECTOR AG01 | 1 | 962 | 0.5 | 0.3 | 144.300 |
| IMPULSIÓN IM10 | 1 | 660 | 0.5 | 0.3 | 99.000 |
| IMPULSIÓN IM11 | 1 | 728 | 0.5 | 0.3 | 109.200 |
| IMPULSIÓN IM13 | 1 | 2920 | 0.5 | 0.3 | 438.000 |
| IMPULSIÓN IM15, IM16 | 1 | 5488 | 0.5 | 0.3 | 823.200 |
| IMPULSIÓN IM17 | 1 | 482 | 0.5 | 0.3 | 72.300 |
| Subtotal |  |  |  |  | 1686.000 |
| Total |  |  |  |  | 1686 |

### 4C08 MANTENIMIENTO DEL TRÁFICO (20/10/2006)
Importe: 163670.16

**990.001** dia Desvío tráfico longitudinal de la vía
263 dia × 587.09 (622.32 con costes indirectos) = 163670.16

| Medición | Uds. | Parcial |
|---|---|---|
| IMPULSIÓN IM10 | 51 | 51.000 |
| IMPULSIÓN IM11 | 51 | 51.000 |
| IMPULSIÓN IM13 | 95 | 95.000 |
| IMPULSIÓN IM15-IM16 | 66 | 66.000 |
| Subtotal |  | 263.000 |
| Total |  | 263 |

### 4C09 MEDIDAS AMBIENTALES (01/01/2010)
Importe: 384829.13

#### 4S.08.01 PROTECCIÓN DE LA CALIDAD ATMOSFÉRICA (01/01/2010)
Importe: 5703.09

**980.051** ud Control de niveles sonoros
4 ud × 900 (954 con costes indirectos) = 3816.00

**980.052** m² Riego de viales y zona de obra
62903 m² × 0.03 (0.03 con costes indirectos) = 1887.09

| Medición | Uds. | Largo | Parcial |
|---|---|---|---|
| COLECTORES, IMPULSIONES, EMISARIOS, EBARES Y ETBARES | 1 | 62903 | 62903.000 |
| Total |  |  | 62903 |

#### 4S.08.02 PROTECCIÓN DE LA VEGETACIÓN Y FAUNA (09/01/2018)
Importe: 13971.85

**980.110** m Jalonamiento de vegetación
4488 m × 0.95 (1.01 con costes indirectos) = 4532.88

**980.105** ud Transplante ejemplares flora protegida
196 ud × 19.1 (20.25 con costes indirectos) = 3969.00

| Medición | Uds. | Parcial |
|---|---|---|
| tabaiba dulce (Euphorbia balsamifera) | 177 | 177.000 |
| cardón (Euphorbia canariensis) | 10 | 10.000 |
| gualdón (Reseda scoparia) | 7 | 7.000 |
| cardoncillo gris (Ceropegia fusca) | 2 | 2.000 |
| Total |  | 196 |

**980.107** ud Restauración de hábitats
119 ud × 13.1 (13.89 con costes indirectos) = 1652.91

**980.103.LT4** ud Inventario previo avifauna y quirópteros (10/11/2020)
1 ud × 930 (985.8 con costes indirectos) = 985.80
Inventario previo a las obras sobre las áreas prioritarias para la avifauna potencialmente afectadas por las obras y sobre las potenciales zonas con presencia de quirópteros. Lote4

| Código | Ud | Descripción | Rendimiento | Precio | Importe |
|---|---|---|---|---|---|
| MAT.SEGAMB12 | ud | Inventario previo avifauna y quirópteros (10/11/2020) | 1 | 930 | 930.00 |
|  |  | Total |  |  | 930 |

**980.101.LT4** ud Seguimiento transplantes y revegetaciones (21/12/2020)
1 ud × 1075 (1139.5 con costes indirectos) = 1139.50
Seguimiento de transplantes directos y revegetaciones realizado por especialista en flora canaria de todas las zonas donde se prevén transplantes y revegetaciones en parcelas para la instalación de EBARES, ETBARES y EDAR.

| Código | Ud | Descripción | Rendimiento | Precio | Importe |
|---|---|---|---|---|---|
| MAT.SEGAMB44 | ud | Seguimiento de transplantes y revegetaciones (21/12/2020) | 1 | 1075 | 1075.00 |
|  |  | Total |  |  | 1075 |

**980.111** u Recolección de semillas de Echium triste ssp. nivariense
33 u × 12 (12.72 con costes indirectos) = 419.76

**980.102** ud Solicitud autorización Pimelia
1 ud × 1200 (1272 con costes indirectos) = 1272.00

#### 4S.08.03 PROTECCIÓN DEL PATRIMONIO HISTÓRICO (22/01/2018)
Importe: 15105

**980.055** mes Seguimiento arqueológico
19 mes × 750 (795 con costes indirectos) = 15105.00

#### 4S.08.04 PROGRAMA DE VIGILANCIA AMBIENTAL (12/01/2018)
Importe: 64448

**980.100.LT4** mes Seguimiento ambiental Lote 4 (23/02/2018)
19 mes × 1000 (1060 con costes indirectos) = 20140.00
Coordinación y seguimiento ambiental de las obras del Lote 4 durante la fase de construcción durante los 19 meses que dura la obra.

| Código | Ud | Descripción | Rendimiento | Precio | Importe |
|---|---|---|---|---|---|
| MAT.MEDAMB01 | mes | Seguimiento ambiental | 1 | 1000 | 1000.00 |
|  |  | Total |  |  | 1000 |

**980.200** mes Informe mensual
19 mes × 1200 (1272 con costes indirectos) = 24168.00

**980.300** ud Informe especial
1 ud × 1200 (1272 con costes indirectos) = 1272.00

**980.400** ud Informe final
1 ud × 2400 (2544 con costes indirectos) = 2544.00

**980.600** ud Seguimiento control del ruido
10 ud × 900 (954 con costes indirectos) = 9540.00

| Medición | Uds. | Parcial |
|---|---|---|
| ETBAR Amarilla Golf | 2 | 2.000 |
| ETBAR Las Chafiras | 2 | 2.000 |
| EBAR Lomo de San Blas | 2 | 2.000 |
| EBAR San Blas (Remodelar) | 2 | 2.000 |
| EBAR Golf del Sur (en EDAR existente) | 2 | 2.000 |
| Subtotal |  | 10.000 |
| Total |  | 10 |

**980.700** ud Control de olores
2 ud × 1600 (1696 con costes indirectos) = 3392.00

| Medición | Uds. | Parcial |
|---|---|---|
| ETBAR Amarilla Golf | 1 | 1.000 |
| ETBAR Las Chafiras | 1 | 1.000 |
| Subtotal |  | 2.000 |
| Total |  | 2 |

**980.701** ud Seguimiento del control de olores
2 ud × 1600 (1696 con costes indirectos) = 3392.00

| Medición | Uds. | Parcial |
|---|---|---|
| ETBAR Amarilla Golf | 1 | 1.000 |
| ETBAR Las Chafiras | 1 | 1.000 |
| Subtotal |  | 2.000 |
| Total |  | 2 |

#### 4S.08.05 PROTECCIÓN PIMELIA CANARIENSIS (18/01/2022)
Importe: 285601.19

**980.114** h Trabajos biólogo
573.08 h × 61.35 (65.03 con costes indirectos) = 37267.39

| Medición | Uds. | Largo | Ancho | Alto | Parcial |
|---|---|---|---|---|---|
| Impulisón10 (Largo*ancho)/(rendimiento) | 0.003174603175 | 72 | 13 |  | 2.971 |
| Impulsión11 (Largo*ancho)/(rendimiento) | 0.003174603175 | 161 | 13 |  | 6.644 |
| Impulsión13 (Largo*ancho)/(rendimiento) | 0.003174603175 | 1938 | 13 |  | 79.981 |
| Emisario terrestre02 (Largo*ancho)/(rendimiento) | 0.003174603175 | 4140 | 13 |  | 170.857 |
| EBAR Lomo de San Blas(Área/Rendimiento) | 0.003174603175 | 325 |  |  | 1.032 |
| EBAR Las Chafiras (Área/Rendimiento) | 0.003174603175 | 2394 |  |  | 7.600 |
| Horas generales (horas/día)*(día/mes)*mes | 1 | 8 | 2 | 19 | 304.000 |
| Total |  |  |  |  | 573.08 |

**980.115** h Trabajos ayudante biólogo
3046.16 h × 16.1 (17.07 con costes indirectos) = 51997.95

| Medición | Uds. | Largo | Ancho | Alto | Parcial |
|---|---|---|---|---|---|
| Impulisón10 (Largo*ancho)/(rendimiento) | 0.003174603175 | 72 | 13 | 2 | 5.943 |
| Impulsión11 (Largo*ancho)/(rendimiento) | 0.003174603175 | 161 | 13 | 2 | 13.289 |
| Impulsión13 (Largo*ancho)/(rendimiento) | 0.003174603175 | 1938 | 13 | 2 | 159.962 |
| Emisario terrestre02 (Largo*ancho)/(rendimiento) | 0.003174603175 | 4140 | 13 | 2 | 341.714 |
| EBAR Lomo de San Blas(Área/Rendimiento) | 0.003174603175 | 325 |  | 2 | 2.063 |
| EBAR Las Chafiras (Área/Rendimiento) | 0.003174603175 | 2394 |  | 2 | 15.200 |
| Horas generales (horas/día)*(día/mes)*mes | 2 | 3 | 22 | 19 | 2508.000 |
| Total |  |  |  |  | 3046.16 |

**980.116** m Instalación barrera perimetral
8615 m × 21.5 (22.79 con costes indirectos) = 196335.85

| Medición | Uds. | Largo | Parcial |
|---|---|---|---|
| Impulsión10 (barrera un lado) | 1 | 54 | 54.000 |
| Impulsión10 (barrera dos lados) | 2 | 18 | 36.000 |
| Impulsión11 (barrera dos lados) | 2 | 161 | 322.000 |
| Impulsión13 (barrera un lado) | 1 | 1938 | 1938.000 |
| Emisario terrestre 02 (barrera un lado) | 1 | 2321 | 2321.000 |
| Emisario terrestre 02 (barrera dos lados) | 2 | 1819 | 3638.000 |
| EBAR Lomo de San Blas(Perímetro) | 1 | 102 | 102.000 |
| ETBAR Las Chafiras (Perímetro) | 1 | 204 | 204.000 |
| Subtotal |  |  | 8615.000 |
| Total |  |  | 8615 |

### 4C10 GESTIÓN DE RESIDUOS DE CONSTRUCCIÓN Y DEMOLICIÓN (19/11/1998)
Importe: 46716.51

#### 4S.10.01 INSTALACIONES PUNTOS LIMPIOS (25/08/2020)
Importe: 16324

**950.100** ud Punto Limpio tipo 1 (Inst. aux., RPs y Sustancias Peligrosas)
1 ud × 7560 (8013.6 con costes indirectos) = 8013.60

| Medición | Uds. | Parcial |
|---|---|---|
| FASE 4 | 1 | 1.000 |
| Total |  | 1 |

**950.101** ud Punto Limpio tipo 2 (RNPs y/o Inertes)
14 ud × 560 (593.6 con costes indirectos) = 8310.40

| Medición | Uds. | Parcial |
|---|---|---|
| COLECTORES | 1 | 1.000 |
| IMPULSIONES | 5 | 5.000 |
| EMISARIOS | 1 | 1.000 |
| HINCAS | 2 | 2.000 |
| EBARES | 3 | 3.000 |
| ETBARES | 2 | 2.000 |
| Subtotal |  | 14.000 |
| Total |  | 14 |

**950.102** ud Balsa lavado cubas de hormigón
0 ud × 50 (53 con costes indirectos) = 0.00

#### 4S.10.02 GESTIÓN RCD NATURALEZA NO PETREA (19/11/1998)
Importe: 1217.05

**950.200** tn Gestion residuos madera 17 02 01
9.96 tn × 8.44 (8.95 con costes indirectos) = 89.14

**950.201** tn Gestión residuos metales 17 04 05
105.75 tn × 6.94 (7.36 con costes indirectos) = 778.32

**950.202** tn Gestión residuos papel/cartón 20 01 01
23.87 tn × 7.94 (8.42 con costes indirectos) = 200.99

**950.203** tn Gestión residuos plástico 17 02 03
5.51 tn × 25.44 (26.97 con costes indirectos) = 148.60

#### 4S.10.03 GESTIÓN RCD NATURALEZA PÉTREA (19/11/1998)
Importe: 25319.75

**950.300** tn Gestión residuos asfálticos 17 03 02
3174.09 tn × 6.44 (6.83 con costes indirectos) = 21679.03

**950.301** tn Gestión residuos hormigón 17 01 01
325.74 tn × 5.59 (5.93 con costes indirectos) = 1931.64

**950.302** tn Gestión residuos mezcla cerámicos 17 01 02 - 17 01 03
260.53 tn × 6.19 (6.56 con costes indirectos) = 1709.08

#### 4S.10.04 GESTIÓN BASURA, RESIDUOS POT. PELIGROSOS Y OTROS (19/11/1998)
Importe: 250.17

**950.400** tn Gestión RCD basuras 20 01
6.9 tn × 27.27 (28.91 con costes indirectos) = 199.48

**950.405** tn Gestión residuos potencialmente peligrosos y otros
0.69 tn × 69.31 (73.47 con costes indirectos) = 50.69

#### 4S.10.05 GESTIÓN DE RESIDUOS PELIGROSOS
Importe: 3605.54

**500.011** tn Carga y transporte RP a planta de valorización
11.72 tn × 290.23 (307.64 con costes indirectos) = 3605.54

### 4C11 SEGURIDAD Y SALUD (08/03/2021)
Importe: 268253.26

**EMAR42** PA SEGURIDAD Y SALUD LOTE 4 (08/03/2021)
1 PA × 253069.11 (268253.26 con costes indirectos) = 268253.26
Partida Alzada a Justificar para Seguridad y Salud Lote 4.

### 4C12 PRUEBAS DE FUNCIONAMIENTO (09/09/2021)
Importe: 232975.38

**EPF004** MES Pruebas de funcionamiento Lote 4 (09/09/2021)
6 MES × 36631.35 (38829.23 con costes indirectos) = 232975.38
Pruebas de funcionamiento del sistema de saneamiento Lote 4.

### 4C13 VARIOS (01/03/2021)
Importe: 42506

**500.033.4** PA Inventario patologías en edificios (01/03/2021)
1 PA × 30000 (31800 con costes indirectos) = 31800.00
Inventario de patologías en edificios, previo y posterior a las obras

**500.033.8** PA Estudios seguridad hinca
1 PA × 3000 (3180 con costes indirectos) = 3180.00

**500.033.9** PA Sondeos y ensayos zona hinca
1 PA × 7100 (7526 con costes indirectos) = 7526.00

**513.125A** m³ Relleno de suelo cemento (01/01/2000)
Precio: 18.08
Suelo cemento en relleno de zanjas, compactado.

| Código | Ud | Descripción | Rendimiento | Precio | Importe |
|---|---|---|---|---|---|
| MAT.AGU001 | m³ | Agua | 0.1 | 0.63 | 0.06 |
| MAT.SELEC100 | m³ | Material seleccionado préstamo | 1 | 5.16 | 5.16 |
| MAQ.HOR001 | h | Planta hormigón 200 m³/día | 0.02 | 68.99 | 1.38 |
| MAQ.CAM002 | h | Camión hormigonera, 6 m³ | 0.03 | 60.95 | 1.83 |
| MAQ.MOT150 | h | Motoniveladora de bastidor rígido de 112 Kw | 0.04 | 51.31 | 2.05 |
| MAQ.COM015 | h | Compactador vibrante manual de 0,6 t | 0.1 | 14.3 | 1.43 |
| MAQ.COM020 | h | Compactador vibrante autopropulsado de 1 cilindro 15 t | 0.03 | 58.9 | 1.77 |
| MO.OFI001 | h | Oficial 1ª | 0.1 | 15.59 | 1.56 |
| MO.PEO001 | h | Peón | 0.132 | 14.98 | 1.98 |
| %.AUX005 | % | Medios auxiliares y resto de obra | 5 % | 17.22 | 0.86 |
|  |  | Total |  |  | 18.08 |

**E600AX** KG ACERO B-500-S PARA ARMAR (material; 18/02/2021)
Precio: 0.46
Acero B-500-S para armar cortado, doblado y montado totalmente colocado.

| Código | Ud | Descripción | Rendimiento | Precio | Importe |
|---|---|---|---|---|---|
| PE18 | KG | ACERO B-500-S (material; 18/02/2021) | 1 | 0.46 | 0.46 |
|  |  | Total |  |  | 0.46 |

| Código | Ud | Descripción | Precio |
|---|---|---|---|
| MAT.FDC40200 | m | MAT.PVCSN850 (material; 02/04/2019) | 185.32 |

**MTR.BOM156** h Cambión bomba de hormigón (maquinaria; 19/02/2013)
Precio: 58.9
Claves: hormigón, bomba, camión

| Código | Ud | Descripción | Precio |
|---|---|---|---|
| MTR.RET008 | h | Retroexcavadora s/neumáticos (maquinaria; 07/02/2017) | 50 |
| PTR.ACE002 | kg | Acero B-500-S en armaduras (material; 16/12/2015) | 0.5 |
| PTR.ACE005 | kg | Alambre de atar de 1,2 mm (material; 14/08/2013) | 0.43 |
| PTR.HOR030 | m³ | Hormigón en masa HM-30 (material; 04/05/2016) | 69 |

## Mediciones

**610.015** m³ Hormigón de limpieza HL-150/B/20
9.28 m³ × 70

| Medición | Uds. | Largo | Ancho | Alto | Parcial |
|---|---|---|---|---|---|
| CIMENTACIÓN EDIF. LLEGADA | 1 | 7.5 | 5.5 | 0.1 | 4.125 |
| ARQUETA 1 | 1 | 3.9 | 1.5 | 0.1 | 0.585 |
| ARQUETA 2 | 1 | 3.9 | 1 | 0.1 | 0.390 |
| ARQUETA 3 | 1 | 1.05 | 1.3 | 0.1 | 0.137 |
| CIMENTACIÓN EDIFICIO | 1 | 9.6 | 4.2 | 0.1 | 4.032 |
| Subtotal |  |  |  |  | 9.269 |
| Total |  |  |  |  | 9.28 |

**610.301** m³ Hormigón armado HA-30/B/20/IV+Qb en soleras y cimentaciones
42.03 m³ × 99.24

| Medición | Uds. | Largo | Ancho | Alto | Parcial |
|---|---|---|---|---|---|
| LOSA EDIF. BOMBEO | 1 | 7.5 | 5.5 | 0.6 | 24.750 |
| LOSA EDIFICIO | 1 | 9.6 | 4.2 | 0.4 | 16.128 |
| BANCADAS | 2 | 0.7 | 0.5 | 0.2 | 0.140 |
|  | 2 | 1.1 | 0.8 | 0.2 | 0.352 |
|  | 1 | 1.42 | 3.1 | 0.15 | 0.660 |
| Subtotal |  |  |  |  | 42.030 |
| Total |  |  |  |  | 42.03 |

**600.100** Kg Acero corrugado B-500 SD
3680.73 Kg × 1.41

| Medición | Uds. | Largo | Parcial |
|---|---|---|---|
| LOSA EDIF. LLEGADA |  |  |  |
| Armadura longitudinal | 733.12 |  | 733.120 |
| Armadura transversal | 739.44 |  | 739.440 |
| Esperas | 329.9 |  | 329.900 |
| Zunchos | 212.3 |  | 212.300 |
| LOSA EDIFICIO |  |  |  |
| Armadura longitudinal | 702.15 |  | 702.150 |
| Armadura transversal | 727.75 |  | 727.750 |
| BANCADAS | 60.8 |  | 60.800 |
| Despuntes y recortes | 0.05 | 3505.46 | 175.273 |
| Subtotal |  |  | 3680.733 |
| Total |  |  | 3680.73 |

**616.100** m² Encofrado plano en soleras y cimentaciones
27.58 m² × 11.53

| Medición | Uds. | Largo | Ancho | Alto | Parcial |
|---|---|---|---|---|---|
| LOSA EDIF LLEGADA | 2 | 7.5 | 0.6 |  | 9.000 |
|  | 2 | 4.5 | 0.6 |  | 5.400 |
| LOSA EDIFICIO | 2 | 9.6 | 0.4 |  | 7.680 |
|  | 2 | 4.2 | 0.4 |  | 3.360 |
| BANCADAS | 2 | 0.7 |  | 0.2 | 0.280 |
|  | 2 | 0.5 |  | 0.2 | 0.200 |
|  | 2 | 1.1 |  | 0.2 | 0.440 |
|  | 2 | 0.8 |  | 0.2 | 0.320 |
|  | 2 | 1.42 |  | 0.15 | 0.426 |
|  | 1 | 3.1 |  | 0.15 | 0.465 |
| Subtotal |  |  |  |  | 27.571 |
| Total |  |  |  |  | 27.58 |

**301.009** m² Demolición de pavimento de acera
63 m² × 88.8

| Medición | Uds. | Largo | Ancho | Parcial |
|---|---|---|---|---|
|  | 1 | 9 | 7 | 63.000 |
| Total |  |  |  | 63 |

**610.020** m³ Hormigón en masa HNE-20/B/40
10.8 m³ × 76.89

| Medición | Uds. | Largo | Ancho | Alto | Parcial |
|---|---|---|---|---|---|
| Base apoyo prefabricado | 1 | 9 | 6 | 0.2 | 10.800 |
| Total |  |  |  |  | 10.8 |

**501.001** m³ Zahorra artificial
256.64 m³ × 25.01

| Medición | Uds. | Largo | Parcial |
|---|---|---|---|
| Según medición auxiliar | 1 | 256.64 | 256.640 |
| Total |  |  | 256.64 |

## Precios auxiliares

**AUX.MOR106** m³ Mortero de cemento 1:6 (material; 19/11/1998)
Precio: 64.56
Mortero de cemento 1:6 fabricado con cemento CEM IV/B (P) 32,5 N y arena, confeccionado con hormigonera, s/RC-08.

| Código | Ud | Descripción | Rendimiento | Precio | Importe |
|---|---|---|---|---|---|
| MAT.AREN004 | m³ | Arena para hormigones (material; 19/11/1998) | 1.1 | 11.36 | 12.50 |
| MAT.CEM020 | t | Cemento CEM II-42,5 (material; 01/03/2017) | 0.25 | 102.08 | 25.52 |
| MAT.AGU001 | m³ | Agua | 0.26 | 0.63 | 0.16 |
| MAQ.HOR003 | h | Hormigonera de 300 l (maquinaria; 19/05/2017) | 0.4 | 2.28 | 0.91 |
| MO.PEO001 | h | Peón | 1.7 | 14.98 | 25.47 |
|  |  | Total |  |  | 64.56 |

**AUX.RELL001** m³ Relleno zanjas excavación (material; 19/11/1998)
Precio: 4.1
Relleno de zanjas con material seleccionado procedente de la excavación.

| Código | Ud | Descripción | Rendimiento | Precio | Importe |
|---|---|---|---|---|---|
| MAT.AGU001 | m³ | Agua | 0.105 | 0.63 | 0.07 |
| MAQ.PAL001 | h | Pala cargadora | 0.025 | 29.79 | 0.74 |
| MAQ.COM010 | h | Compactador vibratorio manual | 0.063 | 9.94 | 0.63 |
| MO04MQ04 | h | Maquinista | 0.063 | 15.59 | 0.98 |
| MO.OFI001 | h | Oficial 1ª | 0.055 | 15.59 | 0.86 |
| MO.PEO001 | h | Peón | 0.055 | 14.98 | 0.82 |
|  |  | Total |  |  | 4.1 |

**AUX.HORA025** m³ Hormigón HA-25 de central (material; 19/11/1998)
Precio: 64.11
Hormigón para armar HA-25 de central, con árido de tamaño máximo 20 mm.

| Código | Ud | Descripción | Rendimiento | Precio | Importe |
|---|---|---|---|---|---|
| MAT.CEM020 | t | Cemento CEM II-42,5 | 0.215 | 102.08 | 21.95 |
| MAT.AREN004 | m³ | Arena para hormigones | 0.41 | 11.36 | 4.66 |
| MAT.GRAV1632 | m³ | Grava picón 16/32 (material; 19/11/1998) | 0.86 | 13.44 | 11.56 |
| MAT.AGU001 | m³ | Agua | 0.18 | 0.63 | 0.11 |
| MAQ.HOR100 | h | Planta de hormigón de 12 m³/h (maquinaria; 19/11/1998) | 0.07 | 85.78 | 6.00 |
| MAQ.CAM002 | h | Camión hormigonera, 6 m³ | 0.25 | 60.95 | 15.24 |
| MO.OFI001 | h | Oficial 1ª | 0.15 | 15.59 | 2.34 |
| MO.PEO001 | h | Peón | 0.15 | 14.98 | 2.25 |
|  |  | Total |  |  | 64.11 |

**AUX.HORA030** m³ Hormigón HA-30 de central (material; 08/06/2000)
Precio: 115.04
Hormigón para armar HA-30 de central, con árido de tamaño máximo 20 mm.

| Código | Ud | Descripción | Rendimiento | Precio | Importe |
|---|---|---|---|---|---|
| MAT.HA030 | m³ | Hormigón para armar HA-30/B/20/IV + Qb de central | 1.05 | 85.6 | 89.88 |
| MAQ.BOM100 | h | Camión bomba hormigón puesta en obra, i. p.p. desplazamiento | 0.085 | 95 | 8.08 |
| MO04MQ04 | h | Maquinista | 0.085 | 15.59 | 1.33 |
| MAQ.VIBR010 | h | Aguja eléctrica con convertidor gasolina ø79 mm | 0.4 | 7.95 | 3.18 |
| MO.OFI001 | h | Oficial 1ª | 0.3 | 15.59 | 4.68 |
| MO.PEO100 | h | Peón especializado | 0.3 | 15.13 | 4.54 |
| %.AUX003 | % | Medios auxiliares y resto de obra | 3 % | 111.69 | 3.35 |
|  |  | Total |  |  | 115.04 |

**AUX.ENCOF50** m² Encofrado curvo soleras (material; 19/11/1998)
Precio: 11.4

| Código | Ud | Descripción | Rendimiento | Precio | Importe |
|---|---|---|---|---|---|
| MAT.ENCOF100 | m² | Tablero encofrar 25 mm 8 puestas (material; 19/11/1998) | 1 | 6.63 | 6.63 |
| MAT.ENCOF101 | Kg | Punta plana 20x100 (material; 19/11/1998) | 0.15 | 1.24 | 0.19 |
| MAT.ACE906 | Kg | Alambre galvanizado 1,3 mm (material; 19/11/1998) | 1.067 | 1.86 | 1.98 |
| MO.OFI001 | h | Oficial 1ª | 0.085 | 15.59 | 1.33 |
| MO.PEO001 | h | Peón | 0.085 | 14.98 | 1.27 |
|  |  | Total |  |  | 11.4 |

**AUX.ASF165** tn Mezcla asfáltica en caliente AC32/base/50-70/G (material; 30/10/2006)
Precio: 68.39
Mezcla bituminosa en caliente tipo AC32/base/50-70/G en horario nocturno, extendida y compactada, incluso betún, filler de aportación, fabricación y transporte de planta a tajo.

| Código | Ud | Descripción | Rendimiento | Precio | Importe |
|---|---|---|---|---|---|
| MAT.ARI002 | tn | Árido de machaqueo 5-10 mm (material; 30/10/2006) | 0.2 | 7 | 1.40 |
| MAT.ARI003 | tn | Árido de machaqueo 10-20 mm (material; 30/10/2006) | 0.33 | 6 | 1.98 |
| MAT.ARI004 | tn | Árido de machaqueo 20-25 mm (material; 30/10/2006) | 0.37 | 5 | 1.85 |
| MAT.ARI060 | tn | Filler de aportación (Cemento V/35) (material; 09/01/2018) | 0.05 | 85 | 4.25 |
| MAT.BET101 | tn | Betún asfáltico 50/70 (material; 01/03/2021) | 0.065 | 395 | 25.68 |
| MAQ.ASF001 | h | Planta agrlom. asfált. 80 tm/h (maquinaria; 09/01/2018) | 0.06 | 215 | 12.90 |
| MAQ.ASF002 | h | Extendedora de aglomerado s/ruedas 6 m (maquinaria; 09/01/2018) | 0.05 | 95 | 4.75 |
| MAQ.COM005 | h | Compactador estático autopropulsado | 0.02 | 75 | 1.50 |
| MAQ.PAL002 | h | Pala cargadora s. orugas (sin maquinista) | 0.01 | 65 | 0.65 |
| MAQ.ASF005 | h | Apisonadora estática (maquinaria; 09/01/2018) | 0.135 | 35 | 4.73 |
| MO04MQ04 | h | Maquinista | 0.215 | 15.59 | 3.35 |
| MAQ.TRA002 | h | Transporte mezcla asfáltica (maquinaria; 09/01/2018) | 0.2 | 7.25 | 1.45 |
| MO.ESP001 | h | Conductor camión más de 7.500 Kg | 0.2 | 15.75 | 3.15 |
| MO.PEO001 | h | Peón | 0.05 | 14.98 | 0.75 |
|  |  | Total |  |  | 68.39 |

**AUX.ASF128** tn Mezcla asfáltica en caliente AC16/surf/50-70/D (material; 30/10/2006)
Precio: 71.07
Mezcla bituminosa en caliente tipo AC16/surf/50-70/D en horario nocturno, extendida y compactada, incluso betún, filler de aportación, fabricación y transporte de planta a tajo.

| Código | Ud | Descripción | Rendimiento | Precio | Importe |
|---|---|---|---|---|---|
| MAT.ARI002 | tn | Árido de machaqueo 5-10 mm | 0.2 | 7 | 1.40 |
| MAT.ARI003 | tn | Árido de machaqueo 10-20 mm | 0.33 | 6 | 1.98 |
| MAT.ARI004 | tn | Árido de machaqueo 20-25 mm | 0.37 | 5 | 1.85 |
| MAT.ARI060 | tn | Filler de aportación (Cemento V/35) | 0.05 | 85 | 4.25 |
| MAT.BET101 | tn | Betún asfáltico 50/70 | 0.067 | 395 | 26.47 |
| MAQ.ASF001 | h | Planta agrlom. asfált. 80 tm/h | 0.07 | 215 | 15.05 |
| MAQ.PAL002 | h | Pala cargadora s. orugas (sin maquinista) | 0.01 | 65 | 0.65 |
| MAQ.ASF002 | h | Extendedora de aglomerado s/ruedas 6 m | 0.05 | 95 | 4.75 |
| MAQ.COM005 | h | Compactador estático autopropulsado | 0.02 | 75 | 1.50 |
| MAQ.ASF005 | h | Apisonadora estática | 0.13 | 35 | 4.55 |
| MO04MQ04 | h | Maquinista | 0.21 | 15.59 | 3.27 |
| MAQ.TRA002 | h | Transporte mezcla asfáltica | 0.2 | 7.25 | 1.45 |
| MO.ESP001 | h | Conductor camión más de 7.500 Kg | 0.2 | 15.75 | 3.15 |
| MO.PEO001 | h | Peón | 0.05 | 14.98 | 0.75 |
|  |  | Total |  |  | 71.07 |

**AUX.HORM020** m³ Hormigón en masa HM-20 (material; 19/11/1998)
Precio: 66.12
Fabricación de hormigón HM-20, con árido de tamaño máximo 20 mm.

| Código | Ud | Descripción | Rendimiento | Precio | Importe |
|---|---|---|---|---|---|
| AUX.FAB001 | m³ | Fabricación y transporte de hormigón (material; 14/08/2013) | 1 | 33.24 | 33.24 |
| MAT.CEM001 | t | Cemento II-A-V 32,5R a granel | 0.25 | 58.45 | 14.61 |
| MAT.AREN004 | m³ | Arena para hormigones | 0.876 | 11.36 | 9.95 |
| MAT.ARIH004 | t | Árido para hormigones (material; 02/09/2016) | 1.071 | 7.68 | 8.23 |
| MAT.AGU001 | m³ | Agua | 0.144 | 0.63 | 0.09 |
|  |  | Total |  |  | 66.12 |

**AUX.MOR011** m³ Mortero de cemento M-450 (material; 16/09/2011)
Precio: 105.26
Mortero M-450 de cemento CEM IV/B (P) 32,5 N y arena, M 5, confeccionado con hormigonera, s/RC-16.

| Código | Ud | Descripción | Rendimiento | Precio | Importe |
|---|---|---|---|---|---|
| MO.PEO001 | h | Peón | 2.4 | 14.98 | 35.95 |
| MAT.CEM012 | t | Cemento Portland CEM II/B-P 32,5 R granel (material; 02/09/2016) | 0.44 | 104.01 | 45.76 |
| MAT.AREN003 | m³ | Arena seca | 0.98 | 18.4 | 18.03 |
| MAT.AGU001 | m³ | Agua | 0.26 | 0.63 | 0.16 |
| MAQ.HOR002 | h | Hormigonera portátil 250 l (maquinaria; 01/03/2021) | 0.5 | 4.58 | 2.29 |
| %.AUX003 | % | Medios auxiliares y resto de obra | 3 % | 102.19 | 3.07 |
|  |  | Total |  |  | 105.26 |

**AUX.MOVT001** m³ Excavación zanjas, pozos, cimientos por medios mecánicos (material)
Precio: 10.36

| Código | Ud | Descripción | Rendimiento | Precio | Importe |
|---|---|---|---|---|---|
| MAQ.CAM015 | h | Camión basculante 15 Tm. | 0.07 | 33.9 | 2.37 |
| MO.ESP001 | h | Conductor camión más de 7.500 Kg | 0.07 | 15.75 | 1.10 |
| MAQ.RET007 | h | Retroexcavadora s. neumáticos 82 CV (sin maquinista) | 0.066 | 37.81 | 2.50 |
| MO04MQ04 | h | Maquinista | 0.131 | 15.59 | 2.04 |
| MO.OFI001 | h | Oficial 1ª | 0.151 | 15.59 | 2.35 |
|  |  | Total |  |  | 10.36 |

**AUX.RELL003** m³ Relleno zanjas, pozos, trasdós muros/estribos material seleccion (material; 16/09/2011)
Precio: 3.63

| Código | Ud | Descripción | Rendimiento | Precio | Importe |
|---|---|---|---|---|---|
| MAT.AGU001 | m³ | Agua | 0.041 | 0.63 | 0.03 |
| MAQ.RET008 | h | Retroexcavadora-cargadora 95 HP (sin maquinista) | 0.021 | 45.44 | 0.95 |
| MO04MQ04 | h | Maquinista | 0.021 | 15.59 | 0.33 |
| MAQ.PIS001 | h | Pisón vibrante dúplex 1.300 Kg (sin conductor) (maquinaria; 19/02/2013) | 0.041 | 9.94 | 0.41 |
| MAQ.CIS002 | h | Camión cisterna 6.000 l (sin conductor) (maquinaria; 19/02/2013) | 0.008 | 25.5 | 0.20 |
| MO.ESP001 | h | Conductor camión más de 7.500 Kg | 0.03 | 15.75 | 0.47 |
| MO.PEO001 | h | Peón | 0.083 | 14.98 | 1.24 |
|  |  | Total |  |  | 3.63 |

**AUX.ENCOF02** m² Encofrado en paramentos vistos planos (material; 15/11/1998)
Precio: 24.38

| Código | Ud | Descripción | Rendimiento | Precio | Importe |
|---|---|---|---|---|---|
| MATENC001 | m | Amortización tablón madera de pino 10 usos | 3 | 0.42 | 1.26 |
| MATENC002 | ud | Amortización puntal metálico y telescópico 5 m 150 usos | 3 | 0.2 | 0.60 |
| MATENC003 | m² | Amortización tablón madera de pino 22 mm 10 usos | 1 | 1.02 | 1.02 |
| MATENC004 | l | Desencofrante | 0.075 | 1.75 | 0.13 |
| MATENC005 | Kg | Materiales auxiliares para encofrar | 0.4 | 0.92 | 0.37 |
| MAQ.GRUP001 | h | Grupo electrógeno 80/100 KVA | 0.125 | 5.26 | 0.66 |
| MAQ.GRU400 | h | Grúa autopropulsada 12 t (sin maquinista) | 0.025 | 34.47 | 0.86 |
| MO04MQ04 | h | Maquinista | 0.025 | 15.59 | 0.39 |
| MO.OFI001 | h | Oficial 1ª | 0.5 | 15.59 | 7.80 |
| MO.PEO100 | h | Peón especializado | 0.375 | 15.13 | 5.67 |
| MO.PEO001 | h | Peón | 0.375 | 14.98 | 5.62 |
|  |  | Total |  |  | 24.38 |

**AUX.ENCOF51** m² Encofrado plano soleras y cimentaciones (material; 30/06/2005)
Precio: 11.53
Suministro y colocación de encofrado plano en soleras y cimentaciones, con paneles fenólicos. Incluso entibado, puntas, berenjenos, alambres, desencofrado y limpieza.

| Código | Ud | Descripción | Rendimiento | Precio | Importe |
|---|---|---|---|---|---|
| MAT.ENC001 | m² | Panel plano fenólico, i. p.p. accesorios montaje | 1 | 6.34 | 6.34 |
| MAT.ENC100 | l | Desencofrante | 0.08 | 2.08 | 0.17 |
| MAT.ACE905 | Kg | Alambre de atar 1,3 mm | 0.06 | 1.2 | 0.07 |
| MO.OFI001 | h | Oficial 1ª | 0.15 | 15.59 | 2.34 |
| MO.PEO100 | h | Peón especializado | 0.15 | 15.13 | 2.27 |
| %.AUX003 | % | Medios auxiliares y resto de obra | 3 % | 11.19 | 0.34 |
|  |  | Total |  |  | 11.53 |

**E610CX** M3 HORMIGON HA-25/P/20/IIa COLOCADO (material; 19/11/2001)
Precio: 56.99
Hormigón para armar de resistencia 25 N/mm2, consistencia plástica, tamaño máximo del árido 20 mm y ambiente normal, incluso vertido y colocación, según EHE.

| Código | Ud | Descripción | Rendimiento | Precio | Importe |
|---|---|---|---|---|---|
| E610CY | M3 | HORMIGON HA-25/P/20/IIa A P OBRA (material; 19/11/2001) | 1 | 55.66 | 55.66 |
| M46 | H | Bomb.horm.estacionaria 10-22 m3/h. (maquinaria; 01/03/2021) | 0.04 | 16.94 | 0.68 |
| M47 | H | VIBRADOR DE AGUJA (maquinaria; 01/03/2021) | 0.12 | 0.72 | 0.09 |
| %.AUX001 | % | Medios auxiliares y resto de obra | 1 % | 56.43 | 0.56 |
|  |  | Total |  |  | 56.99 |

**A04A0010** kg Acero corrugado B 400 S, elaborado y colocado. (material; 01/01/2008)
Precio: 1.41
Acero corrugado B 400 S, elaborado y colocado, con parte proporcional de despuntes.

| Código | Ud | Descripción | Rendimiento | Precio | Importe |
|---|---|---|---|---|---|
| MO.OFI001 | h | Oficial 1ª | 0.02 | 15.59 | 0.31 |
| MO.PEO001 | h | Peón | 0.02 | 14.98 | 0.30 |
| E01AA0010 | kg | Acero corrugado B 400 S (precio medio) (material; 13/10/2020) | 1.05 | 0.74 | 0.78 |
| MAT.ACE900 | kg | Alambre de atar de 1,2 mm (material; 01/01/2008) | 0.02 | 1.15 | 0.02 |
|  |  | Total |  |  | 1.41 |

**A05AA0020** m² Encofrado y desencofrado (material; 14/08/2013)
Precio: 21.53

| Código | Ud | Descripción | Rendimiento | Precio | Importe |
|---|---|---|---|---|---|
| MO.OFI001 | h | Oficial 1ª | 0.665 | 15.59 | 10.37 |
| MO.PEO001 | h | Peón | 0.665 | 14.98 | 9.96 |
| E01IB0010 | m³ | Madera pino gallego en tablas 25 mm (material; 13/10/2020) | 0.003 | 290 | 0.87 |
| E01IA0110 | m³ | Madera pino gallego (material; 13/10/2020) | 0.001 | 324.5 | 0.32 |
| PTR.ENC005 | kg | Clavos 2" (material; 14/08/2013) | 0.02 | 0.62 | 0.01 |
|  |  | Total |  |  | 21.53 |

**A02A0120** m³ Mortero industrial M 2,5 (material; 28/04/2010)
Precio: 174.39
Mortero industrial seco M 2,5 (UNE-EN 998-2), confeccionado con hormigonera, s/RC-08.

| Código | Ud | Descripción | Rendimiento | Precio | Importe |
|---|---|---|---|---|---|
| MO.PEO001 | h | Peón | 2.4 | 14.98 | 35.95 |
| E01FG0090 | kg | Mortero seco M 2,5 p/albañilería (material; 28/04/2010) | 1700 | 0.08 | 136.00 |
| MAT.AGU001 | m³ | Agua | 0.24 | 0.63 | 0.15 |
| MAQ.HOR002 | h | Hormigonera portátil 250 l | 0.5 | 4.58 | 2.29 |
|  |  | Total |  |  | 174.39 |

**AUX.HOR012** m³ Hormigón de limpieza HL-150/B/20 (material; 19/11/1998)
Precio: 68.72
Fabricación de hormigón de limpieza HL-150, con árido de tamaño máximo 20 mm.

| Código | Ud | Descripción | Rendimiento | Precio | Importe |
|---|---|---|---|---|---|
| AUX.FAB001 | m³ | Fabricación y transporte de hormigón | 1 | 33.24 | 33.24 |
| MAT.CEM000 | t | Cemento II-MR a granel (material; 01/03/2021) | 0.15 | 94.1 | 14.12 |
| MAT.AREN004 | m³ | Arena para hormigones | 1.4 | 11.36 | 15.90 |
| MAT.ARIH004 | t | Árido para hormigones | 0.7 | 7.68 | 5.38 |
| MAT.AGU001 | m³ | Agua | 0.128 | 0.63 | 0.08 |
|  |  | Total |  |  | 68.72 |

**AUX.ENCOF01** m² Encofrado-desencofrado paramentos planos ocultos (material; 15/11/1998)
Precio: 21.84
Encofrado para paramentos ocultos planos y posterior desencofrado, incluso limpieza, humedecido, aplicación de desencofrante, parte proporcional de rellenos complementarios para su estabilidad y adecuada ejecución.

| Código | Ud | Descripción | Rendimiento | Precio | Importe |
|---|---|---|---|---|---|
| MO.CAP001 | h | Capataz | 0.1 | 16.64 | 1.66 |
| MO.OFI001 | h | Oficial 1ª | 0.4 | 15.59 | 6.24 |
| MO.PEO100 | h | Peón especializado | 0.3 | 15.13 | 4.54 |
| MO.PEO001 | h | Peón | 0.3 | 14.98 | 4.49 |
| MATENC001 | m | Amortización tablón madera de pino 10 usos | 3 | 0.42 | 1.26 |
| MATENC002 | ud | Amortización puntal metálico y telescópico 5 m 150 usos | 3 | 0.2 | 0.60 |
| MATENC003 | m² | Amortización tablón madera de pino 22 mm 10 usos | 1 | 1.02 | 1.02 |
| MATENC004 | l | Desencofrante | 0.075 | 1.75 | 0.13 |
| MATENC005 | Kg | Materiales auxiliares para encofrar | 0.4 | 0.92 | 0.37 |
| MAQ.GRUP001 | h | Grupo electrógeno 80/100 KVA | 0.1 | 5.26 | 0.53 |
| MAQ.GRU400 | h | Grúa autopropulsada 12 t (sin maquinista) | 0.02 | 34.47 | 0.69 |
| MO04MQ04 | h | Maquinista | 0.02 | 15.59 | 0.31 |
|  |  | Total |  |  | 21.84 |

**AUX.ACER001** Kg Acero en barras corrugadas B-500 S colocado (material; 15/11/1998)
Precio: 0.85
Acero en barras corrugadas B-500 S colocado en armaduras pasivas, incluso corte y doblado, colocación de solapes, despuentes y parte proporcional de atado con alambre recocido y separadores.

| Código | Ud | Descripción | Rendimiento | Precio | Importe |
|---|---|---|---|---|---|
| MO.CAP001 | h | Capataz | 0.001 | 16.64 | 0.02 |
| MO.OFI001 | h | Oficial 1ª | 0.003 | 15.59 | 0.05 |
| MO.PEO100 | h | Peón especializado | 0.003 | 15.13 | 0.05 |
| MATB500S00 | Kg | Alambre recocido ø 1,3 mm (material; 19/02/2013) | 0.01 | 0.98 | 0.01 |
| MATB500S01 | Kg | Acero corrugado B-500 S en barras | 1 | 0.65 | 0.65 |
| MQCAM003 | h | Camión basculante 4x2 de 10 tn (sin conductor) (maquinaria; 19/02/2013) | 0.001 | 33.69 | 0.03 |
| MO.ESP001 | h | Conductor camión más de 7.500 Kg | 0.001 | 15.75 | 0.02 |
| MQACER01 | h | MÁQUINA PARA DOBLAR BARRAS DE ACERO (maquinaria; 19/02/2013) | 0.003 | 1.75 | 0.01 |
| MQACER02 | h | CIZALLA ELÉCTRICA (maquinaria; 15/11/1998) | 0.003 | 1.88 | 0.01 |
|  |  | Total |  |  | 0.85 |

**AUX.MORT03** m³ Mortero 1:3 de cemento (material; 16/09/2011)
Precio: 97.83

| Código | Ud | Descripción | Rendimiento | Precio | Importe |
|---|---|---|---|---|---|
| MAT.CEM000 | t | Cemento II-MR a granel | 0.44 | 94.1 | 41.40 |
| MAT.AREN003 | m³ | Arena seca | 0.98 | 18.4 | 18.03 |
| MAT.AGU001 | m³ | Agua | 0.26 | 0.63 | 0.16 |
| MO.PEO001 | h | Peón | 2.4 | 14.98 | 35.95 |
| MAQ.HOR002 | h | Hormigonera portátil 250 l | 0.5 | 4.58 | 2.29 |
|  |  | Total |  |  | 97.83 |

**AUX.MOR010** m³ Mortero de cemento M-250 (material; 16/09/2011)
Precio: 87.18
Mortero M-250 de cemento CEM IV/B (P) 32,5 N y arena, M 5, confeccionado con hormigonera, s/RC-16.

| Código | Ud | Descripción | Rendimiento | Precio | Importe |
|---|---|---|---|---|---|
| MO.PEO001 | h | Peón | 2.4 | 14.98 | 35.95 |
| MAT.CEM012 | t | Cemento Portland CEM II/B-P 32,5 R granel | 0.25 | 104.01 | 26.00 |
| MAT.AREN003 | m³ | Arena seca | 1.1 | 18.4 | 20.24 |
| MAT.AGU001 | m³ | Agua | 0.25 | 0.63 | 0.16 |
| MAQ.HOR002 | h | Hormigonera portátil 250 l | 0.5 | 4.58 | 2.29 |
| %.AUX003 | % | Medios auxiliares y resto de obra | 3 % | 84.64 | 2.54 |
|  |  | Total |  |  | 87.18 |

**AUX.MOR450** m³ Mortero de cemento M-450 (material; 16/09/2011)
Precio: 82.18
Mortero M-450 de cemento CEM IV/B (P) 32,5 N y arena, M 5, confeccionado con hormigonera, s/RC-16.

| Código | Ud | Descripción | Rendimiento | Precio | Importe |
|---|---|---|---|---|---|
| MAT.CEM012 | t | Cemento Portland CEM II/B-P 32,5 R granel | 0.44 | 104.01 | 45.76 |
| MATAREN002 | t | Arena (material; 02/09/2016) | 0.98 | 4.35 | 4.26 |
| MAT.AGU001 | m³ | Agua | 0.26 | 0.63 | 0.16 |
| MAQ.HOR002 | h | Hormigonera portátil 250 l | 0.5 | 4.58 | 2.29 |
| MO.PEO001 | h | Peón | 1.824 | 14.98 | 27.32 |
| %.AUX003 | % | Medios auxiliares y resto de obra | 3 % | 79.79 | 2.39 |
|  |  | Total |  |  | 82.18 |

**M.AGRO** m3 mejora agronómica en suelo (material; 10/08/2017)
Precio: 6.81
Mejora agronómica en hoyo de plantación plantación a base de abonos mineral y orgánico. Aporte, distribución, mezcla, rastrillado y refino o formación de poceta

| Código | Ud | Descripción | Rendimiento | Precio | Importe |
|---|---|---|---|---|---|
| E01.ABMINX3 | Kg | Abono mineral, mezcla (material; 10/08/2017) | 5 | 0.79 | 3.95 |
| E01.ABORG | Kg | abono orgánico granulado en dosis de 3 Kg/m3 (material; 10/08/2017) | 5 | 0.27 | 1.35 |
| MO.PEO100 | h | Peón especializado | 0.1 | 15.13 | 1.51 |
|  |  | Total |  |  | 6.81 |

**AUX.RELL002** m³ Relleno de zanjas con arena volcánica. (material; 19/11/1998)
Precio: 12.93
Relleno de zanjas con arena volcánica, compactado por capas de 30 cm de espesor al proctor modificado del 95 %, incluso extendido, refino y riego.

| Código | Ud | Descripción | Rendimiento | Precio | Importe |
|---|---|---|---|---|---|
| MO.PEO100 | h | Peón especializado | 0.3 | 15.13 | 4.54 |
| E06.0155 | m³ | Picón de relleno, entullo (trasdós de muros...) (material; 04/05/2005) | 1 | 7.06 | 7.06 |
| MAT.AGU001 | m³ | Agua | 0.2 | 0.63 | 0.13 |
| MAQ.PAL001 | h | Pala cargadora | 0.02 | 29.79 | 0.60 |
| MAQ.BAND001 | h | Bandeja vibrante Vibromat con operario (sin maquinista) (maquinaria; 04/05/2005) | 0.05 | 9.36 | 0.47 |
| %.AUX001 | % | Medios auxiliares y resto de obra | 1 % | 12.80 | 0.13 |
|  |  | Total |  |  | 12.93 |

**AUX.EXC001A** m³ Excavación en zanjas y pozos por medios mecánicos, en cualquier (material; 19/11/1998)
Precio: 8.95
Excavación en zanjas y pozos en cualquier clase de terreno por medios mecánicos, incluso roca. Incluso refino de fondo y acopio de materiales para su posterior utilización dentro de la obra y/o retirada a vertedero (incluye cánon).

| Código | Ud | Descripción | Rendimiento | Precio | Importe |
|---|---|---|---|---|---|
| MAQ.RET006 | h | Retroexcavadora c/cuchara | 0.07 | 72.24 | 5.06 |
| MAQ.CAM020 | h | Camión de 20 tn | 0.06 | 34.77 | 2.09 |
| MO.PEO001 | h | Peón | 0.12 | 14.98 | 1.80 |
|  |  | Total |  |  | 8.95 |

**AUX.FAB002** m³ Fabricación y transporte de hormigón (material; 14/08/2013)
Precio: 13.56
Fabricación de hormigón en central y transporte a obra en camión hormigonera.

| Código | Ud | Descripción | Rendimiento | Precio | Importe |
|---|---|---|---|---|---|
| MTR.HOR001 | h | Planta hormigón 200 m³/día (maquinaria; 14/08/2013) | 0.03 | 68.99 | 2.07 |
| MTR.CAM002 | h | Camión Hormigonera, 6 m³ (maquinaria; 14/08/2013) | 0.3 | 38.29 | 11.49 |
|  |  | Total |  |  | 13.56 |

**AUX.MOVT002** m³ Relleno zanjas, pozos, trasdós muros/estribos material seleccion (material; 28/11/2018)
Precio: 3.94
Relleno localizado en zanjas, pozos, trasdós de muros y estribos de obras de fábrica con material filtrante procedente de la excavación, incluso cánon, carga y transporte a lugar de utilización dentro d ela obra, extendido, humectación, compactación, terminación y refino de la superficie de coronación y refinio de taludes en caso necesario.

| Código | Ud | Descripción | Rendimiento | Precio | Importe |
|---|---|---|---|---|---|
| MO.CAP001 | h | Capataz | 0.021 | 16.64 | 0.35 |
| MO.PEO001 | h | Peón | 0.083 | 14.98 | 1.24 |
| MATAGU001 | m³ | AGUA (material; 28/11/2018) | 0.041 | 1.21 | 0.05 |
| MQRET002 | h | Retroexcavadora-cargadora 95 HP (sin maquinista) (maquinaria; 28/11/2018) | 0.021 | 43.51 | 0.91 |
| MO04MQ04 | h | Maquinista | 0.021 | 15.59 | 0.33 |
| MQPIS001 | h | Pisón vibrante dúplex 1.300 Kg (maquinaria; 28/11/2018) | 0.041 | 9.52 | 0.39 |
| MQCAM002 | h | Camión cisterna 6.000 l (sin conductor) (maquinaria; 28/11/2018) | 0.008 | 24.42 | 0.20 |
| MO.ESP001 | h | Conductor camión más de 7.500 Kg | 0.03 | 15.75 | 0.47 |
|  |  | Total |  |  | 3.94 |

**AUX.REL001** m³ Relleno con material seleccionado excavación (material)
Precio: 3.12
Relleno de zanjas con material seleccionado procedente de la excavación.

| Código | Ud | Descripción | Rendimiento | Precio | Importe |
|---|---|---|---|---|---|
| MATRELL002 | m³ | Material seleccionado de obra para rellenos (material; 16/05/2019) | 1.1 | 0.41 | 0.45 |
| MATAGU001 | m³ | Agua | 0.1 | 1.21 | 0.12 |
| MQCOMP007 | h | Compactador manual 150 Kg (sin maquinista) (maquinaria; 16/05/2019) | 0.05 | 3.73 | 0.19 |
| MO.OFI001 | h | Oficial 1ª | 0.037 | 15.59 | 0.58 |
| MQPAL000 | h | Pala cargadora sobre neumáticos, 114 kW (sin maquinista) (maquinaria; 16/05/2019) | 0.05 | 33.78 | 1.69 |
| %.AUX003 | % | Medios auxiliares y resto de obra | 3 % | 3.03 | 0.09 |
|  |  | Total |  |  | 3.12 |

**AUX.HORM200** m³ Hormigón en masa HM-20 (material; 08/10/2014)
Precio: 54.2
Hormigón en masa HM-20, árido de machaqueo 20 mm máx., confeccionado con hormigonera.

| Código | Ud | Descripción | Rendimiento | Precio | Importe |
|---|---|---|---|---|---|
| MO.PEO001 | h | Peón | 2 | 14.98 | 29.96 |
| MATCEM001 | t | Cemento II-MR a granel (material; 30/01/2019) | 0.225 | 38 | 8.55 |
| MATARE005 | kg | Arena natural seca (material; 30/01/2019) | 0.6 | 0.34 | 0.20 |
| MATARI103 | tn | Arido machaqueo 16-32 mm (material; 15/06/2017) | 1.2 | 10.98 | 13.18 |
| MATAGU001 | m³ | Agua | 0.2 | 1.21 | 0.24 |
| MQQHOR500 | h | Hormigonera portátil 250 l (maquinaria; 08/10/2014) | 0.5 | 4.14 | 2.07 |
|  |  | Total |  |  | 54.2 |

**AUX.RELL.Z** m³ Relleno zanjas, pozos, trasdós muros/estribos material seleccion (material; 28/11/2018)
Precio: 3.94
Relleno de zanjas compactado por capas de 30 cm de espesor al proctor modificado del 95 %, con material seleccionado de obra, incluso riego, aportación de finos y material de préstamos si fuera necesario

| Código | Ud | Descripción | Rendimiento | Precio | Importe |
|---|---|---|---|---|---|
| MO.CAP001 | h | Capataz | 0.021 | 16.64 | 0.35 |
| MO.PEO001 | h | Peón | 0.083 | 14.98 | 1.24 |
| MATAGU001 | m³ | Agua | 0.041 | 1.21 | 0.05 |
| MQRET002 | h | Retroexcavadora-cargadora 95 HP (sin maquinista) | 0.021 | 43.51 | 0.91 |
| MO04MQ04 | h | Maquinista | 0.021 | 15.59 | 0.33 |
| MQPIS001 | h | Pisón vibrante dúplex 1.300 Kg | 0.041 | 9.52 | 0.39 |
| MQCAM002 | h | Camión cisterna 6.000 l (sin conductor) | 0.008 | 24.42 | 0.20 |
| MO.ESP001 | h | Conductor camión más de 7.500 Kg | 0.03 | 15.75 | 0.47 |
|  |  | Total |  |  | 3.94 |

**AUX.ENC002** m² Encofrado plano visto (material; 14/08/2013)
Precio: 11.75
Encofrado plano realizado con tablones de madera cepillada terminado visto. 3 usos.

| Código | Ud | Descripción | Rendimiento | Precio | Importe |
|---|---|---|---|---|---|
| PTR.ENC001 | m³ | Tabla cepillada 2.5 cm. (material; 14/08/2013) | 0.015 | 164.35 | 2.47 |
| PTR.ENC002 | m³ | Tabloncillo de 6x4 cm (material; 14/08/2013) | 0.015 | 127.95 | 1.92 |
| PTR.ENC003 | m³ | Tablón de 15x7.5 (material; 14/08/2013) | 0.008 | 164.35 | 1.31 |
| PTR.ENC004 | m³ | Tablón de 25x10 (material; 14/08/2013) | 0.004 | 164.35 | 0.66 |
| PTR.ENC005 | kg | Clavos 2" | 0.1 | 0.62 | 0.06 |
| MO.OFI001 | h | Oficial 1ª | 0.32 | 15.59 | 4.99 |
| %.AUX003 | % | Medios auxiliares y resto de obra | 3 % | 11.41 | 0.34 |
|  |  | Total |  |  | 11.75 |

**AUX.ACER500** Kg Acero corrugado B-500 SD (material; 01/01/2008)
Precio: 1.4
Suministro y colocación de acero en barras corrugadas B-500 SD, de acero soldable, 500 N/mm² de límite elástico, incluso parte proporcional de transporte, elaboración, colocación, solapes, refuerzos, recortes, atados y separadores. Colocado según EHE-08.

| Código | Ud | Descripción | Rendimiento | Precio | Importe |
|---|---|---|---|---|---|
| MAT.ACE500 | kg | Acero corrugado B-500 SD | 1.05 | 0.9 | 0.95 |
| MAT.ACE900 | kg | Alambre de atar de 1,2 mm | 0.02 | 1.15 | 0.02 |
| MO.OFI001 | h | Oficial 1ª | 0.01 | 15.59 | 0.16 |
| MO.PEO100 | h | Peón especializado | 0.015 | 15.13 | 0.23 |
| %.AUX003 | % | Medios auxiliares y resto de obra | 3 % | 1.36 | 0.04 |
|  |  | Total |  |  | 1.4 |

**A03B0010** m³ Hormigón aligerado de cemento y picón. (material; 16/09/2011)
Precio: 65.34
Hormigón aligerado de cemento y picón, con 115 kg de cemento, confeccionado con hormigonera.

| Código | Ud | Descripción | Rendimiento | Precio | Importe |
|---|---|---|---|---|---|
| MO.PEO001 | h | Peón | 2 | 14.98 | 29.96 |
| MAT.CEM012 | t | Cemento Portland CEM II/B-P 32,5 R granel | 0.115 | 104.01 | 11.96 |
| E01CD0010 | m³ | Picón fino avitolado/cribado (p/atezados...) (material; 13/10/2020) | 0.94 | 16.5 | 15.51 |
| MAT.AREN003 | m³ | Arena seca | 0.3 | 18.4 | 5.52 |
| MAT.AGU001 | m³ | Agua | 0.16 | 0.63 | 0.10 |
| MAQ.HOR002 | h | Hormigonera portátil 250 l | 0.5 | 4.58 | 2.29 |
|  |  | Total |  |  | 65.34 |

**AUX.FAB001** m³ Fabricación y transporte de hormigón (material; 14/08/2013)
Precio: 33.24
Fabricación de hormigón en central y transporte a obra en camión hormigonera.

| Código | Ud | Descripción | Rendimiento | Precio | Importe |
|---|---|---|---|---|---|
| MAQ.HOR001 | h | Planta hormigón 200 m³/día | 0.04 | 68.99 | 2.76 |
| MAQ.CAM002 | h | Camión hormigonera, 6 m³ | 0.5 | 60.95 | 30.48 |
|  |  | Total |  |  | 33.24 |

**E610CY** M3 HORMIGON HA-25/P/20/IIa A P OBRA (material; 19/11/2001)
Precio: 55.66
Hormigón HA-25, a pie de obra.

| Código | Ud | Descripción | Rendimiento | Precio | Importe |
|---|---|---|---|---|---|
| PE27 | M3 | GRAVA (material; 01/03/2021) | 0.85 | 6.91 | 5.87 |
| PE29 | M3 | ARENA 3/6 (material; 01/03/2021) | 0.45 | 8.56 | 3.85 |
| PE10 | TM | CEMENTO II 32,5 (material; 01/03/2021) | 0.45 | 73.92 | 33.26 |
| MAT.AGU001 | m³ | Agua | 0.165 | 0.63 | 0.10 |
| M15 | H | Pala cargadora neumáticos 200 CV/3,7m3 (maquinaria; 01/03/2021) | 0.05 | 61 | 3.05 |
| M90 | H | PLANTA HORMIGONADO (maquinaria; 19/11/2001) | 0.05 | 57.1 | 2.86 |
| M23 | H | CAMION HORMIGONERA (maquinaria; 01/03/2021) | 0.25 | 24.46 | 6.12 |
| %.AUX001 | % | Medios auxiliares y resto de obra | 1 % | 55.11 | 0.55 |
|  |  | Total |  |  | 55.66 |

## Recursos

**MO.PEO001** h Peón
Hora de peón.

**MAQ.RET001** h Retroexcavadora con martillo rompedor
Retroexcavadora con martillo. Accesorios, mantenimiento y maquinista.

**MAQ.RET002** h Retrocargadora neumáticos 50 CV
Claves: neumático, maquinaria

**MAT.AREN002** m3 Arena para lecho de tubos
Arena volcánica.

**MAQ.CIS001** h Cisterna agua s/camión 10.000 l
Claves: maquinaria, agua, cisterna

**MAQ.ROD800** h Rodillo vibrante manual tándem 800 kg
Claves: maquinaria, manual, vibración, rodillo

**MAT.SELEC100** m³ Material seleccionado préstamo
Material seleccionado.

**MAQ.RET008** h Retroexcavadora-cargadora 95 HP (sin maquinista)
RETROEXCAVADORA-CARGADORA DE 95 HP

**MATJAR911** ud Fijaciones, sujeciones, arpillados, tensores
Fijaciones y materiales en protección.

**MATJAR907** m Arpillado-cañizo de 2 m de ancho
Arpillado a base de cañizo en rollo de 2 m de ancho.

**MQCAMG001** h Camión grúa 3 tn (sin maquinista)
CAMIÓN GRÚA DE 3 t
Claves: camión, grúa

**MAT.SEÑALIZAC** m Cinta señalización
ml Cinta señalización

**MAT.PATEPROP** ud Pate de polipropileno con alma de acero
Pate de polietileno prefafricado.

**MAT.TAPA001** ud Tapa y marco ø600, D400 tráfico intenso EJ Twino
Registro reforzado DN-600 (B-1), tapa y marco.

**MAT.ABR010** ud Banda acero inoxidable AISI304 con EPDM i. tornillería acero ino
Abrazadera HILTI MP MX 318 M16 para cargas pesadas con capacidad de carga de 15000N.

**MAT.ANC001** ud Anclaje M20x220
Anclaje HSA M16

**MAQ.CAMG002** h Camión grúa 20 t (sin conductor)
Camión grúa de 20 t, pluma de 23 m

**MAT.NOR7070** ud Tapa cuatrada 700x700 mm fund dúctil, D-400, TRUCK 700, EJ-NORIN
Tapa y marco cuadrado de fundición dúctil, soporte elástico de polietileno clipado sobre el marco anti-ruido y anti-desplazamiento, marco con perfil sifónico para evitar salida de olores, con medidas exteriores de marco 640x640x75 mm y hueco libre de 500x500 mm, clase D-400, certificado NF, peso del conjunto tapa y marco de 53 Kg, con marcado fundido en relieve antideslizante, s/ norma EN-124, ref TRUCK 500, de EJ-NORINCO

**MO.CAP001** h Capataz
Claves: mano

**MAQ.BOM100** h Camión bomba hormigón puesta en obra, i. p.p. desplazamiento
BOMBA PARA PUESTA EN OBRA DE HORMIGON DE 36 M.

**MAQ.VIBR010** h Aguja eléctrica con convertidor gasolina ø79 mm
Claves: maquinaria, gasolina, aguja

**MAT.PEAD1090** m Tubería PE-100, A.D. PN 16 ø90mm Tuplen
Tubería polietileno A.D. PE-100, 16 atm, DN(exterior) 90 mm, e=8,2 mm, UNE EN 12201-2, Tuplen

**MAQ.VIBR001** h Equipo vibrado interno de hormigón
EQUIPO PARA VIBRADO INTERNO DE HORMIGÓN
Claves: vibración, equipo, hormigón

**E10AB0020** ud Bloque de hormigón de áridos de picón 20x25x50 cm, CE cat. I / I
Bloque de hormigón de áridos de picón 20x25x50 cm, con marcado CE, categoría I / II s/UNE-EN 771-3, p=1300-2000 kg/m³, conductividad térmica 0,7 W/mk, Cp=800 J/kg.K, µ=10.

**MAT.CANTOBLSU** ud Bloqu canto sur 63x35x20 cm (toba volcan)
Bloque de canto del sur de 63x35x20 cm (toba volcánica)

**MQBOMBH01** h Camión bomba de hormigón (sin maquinista)
CAMIÓN CON BOMBA DE HORMIGONAR
Claves: hormigón, bomba, camión

**MAQ.GRUP001** h Grupo electrógeno 80/100 KVA
Claves: electrógeno

**MQCOMPR01** h Compresor portátil 7-10 m³/min y 8 bar
COMPRESOR PORTÁTIL DE 7 A 10 m³/min DE CAUDAL Y 8 BAR DE PRESIÓN
Claves: compresor, portátil, caudal, presión

**MAQ.RET009** h Retroexcavadoras 70,1 KW (sin maquinista)
Retroexcavadoras sobre ruedas, 70,1 kW, peso en orden de trabajo 8479 kg

**MAT.ACE500** kg Acero corrugado B-500 SD
Acero corrugado B-500-S.

**MAT.ENC001** m² Panel plano fenólico, i. p.p. accesorios montaje
Claves: maquinaria, chapa

**MAT.ENC100** l Desencofrante
Claves: material, metal, desencofrante

**MAQ.RET007** h Retroexcavadora s. neumáticos 82 CV (sin maquinista)
Claves: retroexcavadora, neumático

**MAT.ALV025** m² Placa alveolar canto 25 cm luz 9 - 10 m carga 1.000 Kg/mm²
Placa alveolar de canto 26,5 cm para una luz desde 9 hasta 10 m.

**MAT.IMPER004** kg Emulsión bituminosa aniónica tipo ED, EMUFAL PRIMER, SOPREMA o s
Emulsión bituminosa aniónica, tipo ED s/ UNE 104231, p/imprimación, rendimiento 0,15 a 0,35 kg/m², EMUFAL PRIMER, SOPREMA o similar

**MAT.IMPER005** m² Membrana drenante HDPE, Dranotex, Würth o similar
Membrana de drenaje para estructuras enterrada, de polietileno de alta densidad HDPE, espesor de 7 mm, Dranotex, Würth o similar

**MAT.FIBPP001** ud Fibra PP (600 g) para mortero y hormigón Fiberflex Würth
Fibra de polipropileno (PP), envase 600 g, para mortero y hormigón, Fiberflex, Würth

**MAT.MORT500** Kg Mortero impermeab. cementoso bl, 222 LANKOIMPER capa fina
Mortero impermeabilizante cementoso blanco, (3 kg/m²/mm esp.), e=1 a 3 mm, con marcado CE s/UNE-EN 1504-2, 222 LANKOIMPER capa fina de Parex

**MAT.MORT501** Kg Adhesivo cementoso C 2TE S1, p/rev y pav int/ext, LANKOCOL FLEXI
Adhesivo cementoso C 2TE S1 (UNE-EN 12004), deformable, para colocación de pavimentos y revestimientos interiores/exteriores. Baldosa gran formato. Porosidad <3%, adherencia mejorada, desliz. reducido, tiempo abierto ampliado y deformable, Consumo 4±0,5 kg/m² simple, 7±0,5 kg/m² doble encolado, con marcado CE, LANKOCOL FLEXIBLE blanco, de Parex.

**MAT.MORT502** Kg Mortero rejuntado cementoso mejorado, CG 2, coloreado, p/juntas
Mortero de rejuntado cementoso mejorado, CG 2 (UNE-EN 13888), coloreado, p/juntas de 2 a 20 mm, todo tipo de piezas, interior/exterior, hidrofugado, LANKOLOR JUNTA ANCHA de Parex.

**MAQ.GRU400** h Grúa autopropulsada 12 t (sin maquinista)
Claves: autopropulsado, grúa

**ADJ.FICCARI** ud Ficus carica (Higuera) 2,0 m M-50
Ficus carica (Higuera) de 2,0 m de latura, en maceta M-50

**QAF0010** h Camión cist 10 m³ c/bomba y asp alq c/cond
Camión cisterna 10 m³ con bomba y aspersores, alq. con conductor.

**ADJ.PRUDULC** ud Prunus dulcis (Almendro) 2,0 m M-50
Prunus dulcis (almendro) de 2,0 m de latura, en maceta M-50

**ADJ.LAV** ud Lavandula canariensis M-14
Lavandula canariensis (Lavanda) en maceta M-14

**ADJ.ROME** ud Erysimum bicolor (Alhelí) M-20
Erysimum bicolor (Alhelí de monte) M-20

**ADJ.MESEM** ud Mesembryanthemum crystallinum 16 ud/m2 esqueje)
Mesembryanthemum crystallinum en esquejes.

**E06.0140** m³ Picón avitolado 10-12 mm capa 10 cm
Picón fino avitolado 10-20 mm

**E06.GRAV** m³ Picón/Grava basáltica 40-60 mm en capa 10 cm
Grava basáltica o picón avitolado, con ganulometría de 10-20 mm

**E06.JABLE** m³ Jable (zahorra blanca) 10-20 mm en capa 10 cm
Jable (zahorra blanca), con ganulometría de 10-20 mm

**MAT.NOR0350** ud Tapa redonda y marco cuadrado ø350 mm FDC B-125, TC 500 EJ-NORIN
Tapa redonda y marco cuadrado de fundición dúctil, clase B-125, cumpliendo norma EN-124, con medidas exteriores de marco 500x500x30 mm y hueco libre de Ø 350 mm, certificado AENOR, peso del conjunto tapa y marco de 19 Kg, con marcado fundido en relieve antideslizante, s/ norma EN-124, ref TC 250, de EJ-NORINCO

**BY.PASS** ud By pass en red abasto
By-pass entrada cabezal en 1¼": entrada directa red de abastecimiento y derivaciones

**EQU-BOMB** ud Electro bomba MC-100 1 CV
Electrobomba 1 CV, tipo MC-100 o similar, incuso conexiones y pp de cuadro ele´ctrico de maniobra.

**COL.C** ud Colector general 1¼"
Colector general cabezal de riego aspiración impulsión en tubería 1¼", piezas especiales y accesorios de conexión

**FILM.1** ud Filtro malla 1"
Filtro malla 1½" 120 mesh

**VENT.1** ud Ventosa 1" doble propósito
Ventosa doble proposito 1"

**VALV.SG** ud Válvula seguridad
Vlavula seguridad 1" tarada a 5 Kg/cm2

**PROG.4** ud Programador eléctrico 2-4 est
Progranador eléctrico 4 est tipo Rain-Dial o similar

**SIST INF** ud Conexion programador-electroválvulas
Caja de conexión estanca para conexionado de 3 electroválvulas de campo y electroválvula maestra

**E40.10AT** m Tubería PEHD 40 mm - 10 atm
Tubería PEHD Ø 40 mm - 10 atm

**AYD.ZAJ** ml Apertura y cierre zanjas
Apertura y cierre de zanjas sin retirar material

**E32.10AT** m Tubería PEHD 32 mm - 10 ATM
Tubería PEHD Ø 32 mm - 10 atm

**E32.4AT** m Tubería PELD 32 mm 4 atm
Tubería PELD Ø 32 mm - 4 atm

**P.ESP-PE** ml Piezas especiales PE
Piezas especiales en PE 32-1"

**PE.16U** m Tubería PEBD 16 mm
Tubería portaemisores PEBD 16 mm

**E 23.154** ud regulador presión en válv. 1"
Reduxctor de presión en Unidad Operacional de riego o derivación ramales

**E012356** ud Arqueta de riego 40x60 PVC
Arqueta PVC 40x60

**VALV.1** ud Válvula esfera 1"
Válvula de corte 1".

**E0107** ud Parte proporcional piezas especiales y valv
Piezas especiales y accesorios de conexión

**MGOT** ud Gotero autocompensante 4 y 8l/h
Gotero autocompensante 1, 2, 4 y 8 l/h (5-40 mca)

**MRAM** ml Manguera RAM 2,3 l/h insertado C/0,50 m
Manguera PEØ16 mm con gotero de 2,3 o 4 l/h insertado cada 0,50 m

**PEL0825** ud Luminaria BGP701 1xLED50
Poste de hormigón armado vibrado h= 9 m.
Claves: poste, vibración, hormigón

**PEL0832** ud Columna h=5m con excavación y cimentación
Poste de hormigón armado vibrado h= 9 m.
Claves: poste, vibración, hormigón

**%5 AUX** % Medios auxiliares y resto de obra
Cable de comunicación MOD BUS para conexión entre bases SC1000 y conexionado a tarjetas conversorasde señal 4-20 mA, completamente instalado.

**MAT.PEAD032** m Tubería PE-100, PN 16 ø32mm Tuplen
Tubería polietileno A.D. PE-100, 16 atm banda azul, DN(exterior) 32 mm, e=2,9 mm, UNE EN 12201-2, Tuplen

**MAT.VALV001** ud Válvula paso de bola 1" latón, Cimberio
Válvula de paso de bola 1" de latón, Cimberio

**MAT.COLL001** ud Collarín de toma de latón 50x1 1/2", Itap
Collarín de toma de latón 50x1 1/2", UNE EN 1254, Itap

**MAT.COD001** ud Codo de latón 32 mm, Itap
Codo de latón 32 mm (1"), UNE EN 1254, Itap

**MAT.NOR3030** ud Tapa cuatrada 300x300 mm fund dúctil, D-400, TRUCK 300, EJ-NORIN
Tapa y marco cuadrado de fundición dúctil, soporte elástico de polietileno clipado sobre el marco anti-ruido y anti-desplazamiento, marco con perfil sifónico para evitar salida de olores, con medidas exteriores de marco 440x440x75 mm y hueco libre de 300x300 mm, clase D-400, certificado NF, peso del conjunto tapa y marco de 26 Kg, con marcado fundido en relieve antideslizante, s/ norma EN-124, ref TRUCK 300, de EJ-NORINCO

**%.AUX001** % Medios auxiliares y resto de obra
Medios auxiliares

**MAT.TRIPEAD63** m Tritubo PE ø63 mm telecomunicaciones T.P.P
Tritubo de polietileno D=63 mm para telecomunicaciones, T.P.P.

**MAT.SEÑ001** l Pintura de señalización vial, PALVEROL
Esmalte para señalización vial, blanca o amarilla, 6-8 m²/l, PALVEROL SEÑALIZACIÓN TRÁFICO de Palcanarias

**MAQ.SEÑ000** h Máquina pintabandas autopropuls airless
Máquina pintabandas autopropuls. airless

**MQPAL004** h Pala cargadora 375 HP, Tipo CAT-988 o similar
PALA CARGADORA DE 375 HP, TIPO CAT-988 O SIMILAR
Claves: cargador, pala

**MQRET003** h Retroexcavadoras 70,1 KW (sin maquinista)
Retroexcavadoras sobre ruedas, 70,1 kW, peso en orden de trabajo 8479 kg

**MQEXC001** h Excavadora s. orugas con escarificador Tipo D-7, o similar (sin
EXCAVADORA SOBRE ORUGAS CON ESCARIFICADOR TIPO D-7, O SIMILAR
Claves: EXCAVACIÓN, escarificador

**MQCAM009** h Camión 400 HP, de 32 t (sin conductor)
CAMIÓN DE 400 HP, DE 32 t
Claves: camión

**MATENC001** m Amortización tablón madera de pino 10 usos
Claves: tablón, pino, madero, amortización

**MATENC002** ud Amortización puntal metálico y telescópico 5 m 150 usos
Claves: telescópico, metal, puntal, amortización

**MATENC003** m² Amortización tablón madera de pino 22 mm 10 usos
Claves: plano, amortización, tablón, madero, pino

**MATENC004** l Desencofrante
Claves: desencofrante

**MATENC005** Kg Materiales auxiliares para encofrar
Claves: auxiliar, encofrar, material

**MQGRUE001** h Grupo electrógeno 80/100 KVA
GRUPO ELECTRÓGENO DE 80/100 kVA
Claves: grupo, electrógeno

**MQGRU001** h Grúa autopropulsada 12 t (sin maquinista)
GRÚA AUTOPROPULSADA DE 12 t
Claves: autopropulsado, grúa

**E28BC0110** ud Tapa redonda articulada y marco octogonal p/ calzada, ø 600 mm,
Tapa redonda articulada y marco octogonal de fundición dúctil para calzada, soporte elástico de polietileno clipado sobre el marco anti-ruido y anti-desplazamiento, bloqueo de seguridad a 90º y extraíble en posición vertical, autocentrada en su marco por 5 guías, con medidas exteriores de marco ø 850x100 mm y hueco libre de ø 600 mm, clase D-400, certificado AENOR, peso del conjunto tapa y marco de 52 Kg, con marcado fundido en relieve antideslizante, s/ norma EN-124, ref TWINO SR, de EJ-NORINCO

**E28AC0040** ud Base de pozo 1100x1000 (Dxh) mm
Base de pozo prefabricada de 1200x1000 (Dxh) mm de hormigón armado c/2 acometidas para tubo D 300 a 500 mm, con marcado CE s/UNE-EN 1917 y UNE 127917.

**E28AC0050** ud Cono de pozo 1100/625x1000 (Dxh) e=160 mm i/pates
Cono de pozo prefabricado de 1200/625x1000 (Dxh) mm, e=160 mm, de hormigón armado c/pates, con marcado CE s/UNE-EN 1917 y UNE 127917.

**E28AD0030** ud Junta de goma D=1100 mm
Junta de goma D=1200 mm para pozos de registro para unión entre dos piezas.

**E28AC0060** ud Anillo de pozo 1100/1200 (Dxh) e=160 mm i/pates
Anillo de pozo prefabricado de 1200/1200 (Dxh) mm, e=160 mm, de hormigón armado c/pates, con marcado CE s/UNE-EN 1917 y UNE 127917.

**MAT.PEAD063** m Tubería PE-100, PN 16 ø63mm Tuplen
Tubería polietileno A.D. PE-100 banda azul, 16 atm, DN(exterior) 63 mm, e=5,8 mm, UNE EN 12201-2, Tuplen

**D21010** ud Cartel
Panel informativo para desvío de tráfico

**E35HD0010** kg Pint tráfico blanca o amarilla alcídica
Pintura tráfico blanca o amarilla, tipo alcídica.

**MAT.TACGALV10** m Tubería acero galvanizado ø4" (100 mm)
Tubo galvanizado D 4"

**MAT.TACGALV06** m Tubo galvanizado ø2 1/2" (63 mm)
Tubo galvanizado D 3"

**MAT.VALVC081** ud Válvula compuerta EURO 20/21 ø80 PN25
Válvula de seccionamiento, DN 80 mm de bridas PFA 25 tipo EURO 20/21, distancia entre bridas larga serie 15 y cierre a derechas, tapa cuerpo con efecto autoclave y ausencia de tornilleria, asiento en fundición dúcitl revestido de caucho EPDM en conformidad a la norma EN 681.1, cuerpo y tapa de fundición dúctil con espesor mínimo de epoxi de 250 micras, válvula probada unitariamente en fábrica y con ensayos conformes a la norma UNE EN 1074- 1 y 2.

**MAT.TFDC080** ud T EEB ø250/80 PN10/40 rev. epoxi 250 µm
Te EEB, DN 250 y derivación en Brida Orientable de DN 80 PN 10/40, de fundición dúctil tipo INTEGRAL para saneamiento según norma UNE-EN 598:2008, con revestimiento interior y exterior de pintura epoxi color rojo de espesor mínimo 250 µm. Unión enchufe mediante junta automática flexible tipo Standard de elastómero en NBR bilabial según norma UNE EN 681-1:1996. Junta incluida.

**MATB500S01** Kg Acero corrugado B-500 S en barras
ACERO PARA ARMADURAS B 500 S DE LÍMITE ELÁSTICO 5100 kP/cm² EN BARRAS
Claves: armadura, límite, barra, acero, elástico

**MAQ.GRU500** h Grúa 25 Tn a 40 m
Grúa tipo 1 (25 Tn. a 40 m.).
Relación comercial: 000, 0, 001, 002

**MAQ.GRU501** ud Cable de acero
Relación comercial: 000, 0, 001, 002

**MAT.PTAP100** m² Puerta-Ventana practicable PVC, SISTEMA A70 CORTIZO inst
Puerta-Ventana practicable, de PVC, incluso premarco, SISTEMA A70 CORTIZO, completa e instalada

**MAT.PUERP001** ud Puerta peatonal 1 hoja abatible aluminio lacado blanco 0,90x2,10
Puerta peatonal 1H abat eje vert alum lacado blanco 0,90x2,10 m, compuesta de perfilería, herrajes y demás accesorios i/precerco, sist. Al-29 ALUCANSA, completa.

**MAT.CRIST044** m² Stadip 8 mm (4+4) incoloro
Vidrio laminado de seguridad simple, Stadip 8 mm (4+4) incoloro

**ADJ.METRO** ud Convolvulus floridus (Guaydil). M-20
Convolvulus floridus (Guaydil) M-20

**ADJ.JAZMIN** ud Jasminum odoratissimum (Jazmín silvesytre) M-20
Jasminum odoratissimum (Jazmín silvestre) de 0,60 m de altura y maceta M-20

**MAT.FDC080** m Tub. abastecimiento fund. dúctil centr. DN-80 mm, PAM
Tub. abastecimiento fund. dúctil centr. DN(interior) 80 mm, UNE EN 545, ELECTROSTEEL

**MAT.FDC100** m Tub. abastecimiento fund. dúctil centr. DN-100 mm, PAM
Tub. abastecimiento fund. dúctil centr. DN(interior) 100 mm, UNE EN 545, ELECTROSTEEL

**ADJ.TARAJ** ud Tamarix canariensis (Tarajal) 1,50 m M-30
Tamarix canariensis (Tarajal) de 1,50 m de altura, en maceta M-30

**MAT.MALPVC100** m² Malla fibra vidrio impregnada PVC, 10x10 mm, MALLA MORTERO
Malla de fibra de vidrio impregnada de PVC, luz malla 10x10 mm, p/refuerzos de morteros en general, Malla Mortero de Parex

**MAT.MORTS100** Kg Mortero seco OC CS III W2, p/revoco monocapa, COTEGRAN RPB
Mortero industrial seco p/revoco monocapa, OC CS III W2 (UNE-EN 998-1), con marcado CE, semiligero, p/impermeabilización y decoración de fachadas, acabado árido proyectado (11 ± 1 kg/m² por 10 mm de esp.), COTEGRAN RPB de Parex.

**MAT.ARIM001** Kg Árido de mármol triturado lavado 5/9, p/revestimiento
Árido de mármol triturado p/ revestim. 5/9, lavado y envasado

**MAT.ELECTRB01** ud Electrob aguas resid 13 CV 4-30,6 m³/h 65,5-4 mca FIPS FGt 3169
Electrobomba aguas residuales 13 CV 4-30,6 m³/h 65,5-4 mca FIPS FGt 3169.9,5-2/219 LT, motor estanco, clase aislamiento aislamiento H, proteccion IP-68, velocidad : 2850 rpm, voltaje: 3 x 400-415 V, eje acero inox 420, doble cierre mecanico, impulsor abierto con TRIRURADOR, paso sólido DN 50 mm, protector térmico bobinado, detector infiltraciones cámara aceite, espina condensador, inspeccíon de aceite, control de motor estanco.

**ADJ.NAUPLI** ud Nauplius sericeus 0,40 m M-20
Nauplius sericeus o Asteriscus sericeus (Botón) M-20

**PEL0835** ud Columna h=8m con excavación y cimentación
Poste de hormigón armado vibrado h= 9 m.
Claves: poste, vibración, hormigón

**MEQ1965** ud PLC del CCM con 352 ED, 96 de SD, 40 EA y 8 SA
Cuadro de PLC del CCM-1

**MAT.PTAG300** ud Pta garaje seccional 3000x3800 mm. DIASAN-Breda mod Secura Silve
Puerta seccional DIASAN-Breda, modelo Secura Silver, fabricada en paneles sandwich de 42mm de espesor. Medidas: 4000 x 4000 mm. S2, instalada.

**ADJ.SCHIZO** ud Schizogyne sericea (Saladillo) M-14
Schizogyne sericea (saladillo) en maceta M-14

**ADJ.BALO** ud Plocama pendula (Balo) 1,00 m M-20
Plocama pendula (Balo) de 1,00 m de latura, en maceta M-20

**%6** % Medios auxiliares y resto de obra
Cable de comunicación MOD BUS para conexión entre bases SC1000 y conexionado a tarjetas conversorasde señal 4-20 mA, completamente instalado.

**ADJ.HYPCAN** ud Hypericum canariensis (Granadillo) 1,0 m M-30
Hypericum canariensis (Granadillo) de 1,0 m de latura, en maceta M-30

**E33EBAA0400** m² Baldosa gres porcel prens, BIa, clase 1, 33,3x33,3 cm, Urbatek-P
Baldosa de gres prensado esmaltado, grupo BIa, UNE-EN-14411, absorción de agua 0,5<E<=3%, clase 1, de 33,3x33,3 cm, con marcado CE, Urbatek-Porcelanosa

**E33EBC0360** ud Rodapié gres porcel prens 10x33,3 cm, Urbatek-Porcelanosa
Rodapié gres porcelánico prensado de 10x33,36 cm, Urbatek-Porcelanosa

**E01FA0250** kg Adhesivo cementoso C 2TE, One-flex, Butech
Adhesivo cementoso C 2TE (UNE-EN 12004), para coloc. baldosas cerámicas, especialmente indicado p/gres porcelánico, grandes formatos, pav. y rev. int./ext, adherencia mejorada, desliz. reducido y tiempo abierto ampliado, One-flex, Butech (Porcelanosa).

**E01FB0150** kg Mortero rejuntado cementoso mejorado, coloreado, CG 2, Colorstuk
Mortero de rejuntado cementoso mejorado, coloreado, CG 2 (UNE-EN 13888), juntas 0 a 4 mm, para baldosas cerámicas y piedras naturales, recomendado para cerámicas rectificadas, pav. y rev. int./ext, Colorstuk 0-4 n, Butech (Porcelanosa).

**E33EBAB0060** m² Baldosa gres porcel prens, BIa, clase 2, 29,7x59,6 cm, Urbatek-P
Baldosa de gres porcelánico prensado, grupo BIa, UNE-EN-14411, absorción de agua E <=0,5%, clase 2, de 29,7x59,6 cm, Rectificado, Urbatek-Porselanosa

**E33EBC0400** ud Rodapié gres porcel prens 9x59,6 cm, Porcelanosa
Rodapié gres porcelánico prensado de 9x59,6 cm, Porcelanosa

**E33EBAC0190** m² Baldosa gres porcel prens, BIa, clase 3, 59,6x59,6 cm, Porcelano
Baldosa de gres porcelánico prensado, grupo BIa, UNE-EN-14411, absorción de agua E <=0,5%, clase 3, de 59,6x59,6 cm, antislip, Porcelanosa.

**PE18** KG ACERO B-500-S
Relación comercial: RECURSO, 0

**E01.ABMINX3** Kg Abono mineral, mezcla
Mezcla abonos minerales en dosis equivalente de 2 Kg/m3 de sulfato cálcico; 1,5 Kg/m3 de superfosfato de cal y 0,50 Kg/m3 de sulfato potasico

**E01AA0010** kg Acero corrugado B 400 S (precio medio)
Acero corrugado B 400 S, UNE 36068 (precio medio)

**E01FG0090** kg Mortero seco M 2,5 p/albañilería
Mortero industrial seco M 2,5 (UNE-EN 998-2) p/albañilería, conductividad térmica 0,52-0,65 W/mK, reacción al fuego Clase A1, con marcado CE

**M15** H Pala cargadora neumáticos 200 CV/3,7m3
Relación comercial: RECURSO, 0

**M23** H CAMION HORMIGONERA
Relación comercial: RECURSO, 0

**M46** H Bomb.horm.estacionaria 10-22 m3/h
Relación comercial: RECURSO, 0

**M47** H VIBRADOR DE AGUJA
Relación comercial: RECURSO, 0

**MAQ.BAND001** h Bandeja vibrante Vibromat con operario (sin maquinista)
Bandeja vibrante Vibromat con operario

**MAQ.CIS002** h Camión cisterna 6.000 l (sin conductor)
Claves: camión, cisterna

**MAQ.PIS001** h Pisón vibrante dúplex 1.300 Kg (sin conductor)
Claves: dúplex, pisón, vibración

**MAT.ACE900** kg Alambre de atar de 1,2 mm
Alambre de atar de 1.2 mm.

**MAT.CEM012** t Cemento Portland CEM II/B-P 32,5 R granel
Cemento puzolánico, CEM IV/B (P) 32,5 N, UNE-EN 197-1, tipo IV/B, con puzolana natural (P), clase de resistencia 32,5 N/mm² y resistencia inicial normal, ensacado, con marcado CE.

**MATAGU001** m³ Agua
Claves: agua

**MATARE005** kg Arena natural seca
Arena natural, fina y seca, de granulometría comprendida entre 0 y 2 mm de diámetro, exenta de sales perjudiciales, presentada en sacos.

**MATB500S00** Kg Alambre recocido ø 1,3 mm
ALAMBRE RECOCIDO DE 1,3 mm DE DIÁMETRO
Claves: alambre, diámetro, recocido

**MQACER01** h Máquina para doblar barras de acero
Claves: máquina, barra, acero

**MQACER02** h Cizalla eléctrica
Claves: eléctrico, cizalla

**MQCAM002** h Camión cisterna 6.000 l (sin conductor)
Claves: camión, cisterna

**MQCAM003** h Camión basculante 4x2 de 10 tn (sin conductor)
CAMIÓN BASCULANTE 4 X 2 DE 10 t
Claves: camión, basculante

**MQPAL000** h Pala cargadora sobre neumáticos, 114 kW (sin maquinista)
Pala cargadora sobre neumáticos, 114 kW, peso en orden de trabajo 13050 kg

**MQPIS001** h Pisón vibrante dúplex 1.300 Kg
Claves: dúplex, pisón, vibración

**PE10** TM CEMENTO II 32,5
Relación comercial: RECURSO, 0

**PE27** M3 GRAVA
Relación comercial: RECURSO, 0

**PE29** M3 ARENA 3/6
Relación comercial: RECURSO, 0

## Entidades
- 000, C
- 001, C
- 002, C
- 003, C
- 004, C
- 005, C
- 006, C
- 010, FILTRAMAS, C, SERGIO FERNÁNDEZ
- 035, IBERFLUID, C, Cardenal Reig, 12, 08028, BARCELONA, 933333600, 933340524, FERRÁN SUBIRÁ
- RECURSO, C
